# CENTRO EDUCACIÓN ESPECIAL EN P.P. COVARESA

- Formato: FIEBDC-3/2002
- Programa: Menfis 7.0.47
- Fecha: 18/08/2014
- Fecha de los precios: 31/01/2000
- Divisa: EUR
- Costes indirectos: 3 %
- Gastos generales: 13 %
- Beneficio industrial: 6 %
- IVA: 21 %
Importe: 5418021.2

## CAP1 MOVIMIENTO DE TIERRAS (10/12/2003)
Importe: 17443.2

**E04SE011** m3 ENCACHADO PIEDRA 40/80
902.000 m3 × 16.07 (16.55 con costes indirectos) = 14928.10
Encachado de piedra caliza 40/80 en sub-base de solera, i/extendido y compactado con pisón. Medido en volumen teórico.

| Código | Ud | Descripción | Rendimiento | Precio | Importe |
|---|---|---|---|---|---|
| O01OA070 | h | Peón ordinario (mano de obra) | 0.201 | 14.8 | 2.97 |
| P01AG130 | m3 | Grava 40/80 mm. (material) | 1.080 | 11.084294206382 | 11.97 |
| M08RI010 | h | Pisón vibrante 70 kg. (maquinaria; 05/12/2000) | 0.536 | 2.1 | 1.13 |
|  |  | Total |  |  | 16.07 |

| Medición | Uds. | Largo | Ancho | Alto | Parcial |
|---|---|---|---|---|---|
| bajo forjado sanitario |  |  |  |  |  |
|  | 1 | 4510.00 | 1.00 | 0.20 | 902.00 |
| Total |  |  |  |  | 902.00 |

**U01EZ010** m3 EXCAVACIÓN ZANJATERRENO FLOJO I/TRANSP. (13/12/2000)
512.410 m3 × 2.01 (2.07 con costes indirectos) = 1060.69
Excavación de zanjas y pozos en terreno flojo, dejando los laterales con el talud natural del terreno, incluso compactación de fondos, carga y transporte de los productos de la excavación a vertedero o lugar de empleo. Medido en volumen teórico.

| Código | Ud | Descripción | Rendimiento | Precio | Importe |
|---|---|---|---|---|---|
| O01OA020 | h | Capataz (mano de obra) | 0.017 | 15.7 | 0.27 |
| M05EN030 | h | Excav.hidr.neumáticos 100 CV (maquinaria) | 0.017 | 32.8 | 0.56 |
| M07CB020 | h | Camión basculante 4x4 14 t. (maquinaria; 05/12/2000) | 0.033 | 35 | 1.16 |
| M08RB020 | h | Bandeja vibrante de 300 kg. (maquinaria; 05/12/2000) | 0.007 | 3.4 | 0.02 |
|  |  | Total |  |  | 2.01 |

| Medición | Uds. | Largo | Ancho | Alto | Parcial |
|---|---|---|---|---|---|
| zapatas |  |  |  |  |  |
| P1 | 1 | 1.65 | 1.65 | 0.34 | 0.93 |
| P2 | 1 | 1.45 | 1.45 | 0.69 | 1.45 |
| P3 | 1 | 1.00 | 1.00 | 0.69 | 0.69 |
| P4 | 1 | 1.25 | 1.25 | 0.69 | 1.08 |
| P5 | 1 | 1.45 | 1.45 | 0.69 | 1.45 |
| P6 | 1 | 1.45 | 1.45 | 0.69 | 1.45 |
| P7-P8 | 2 | 1.55 | 1.55 | 0.69 | 3.32 |
| P9 | 1 | 1.45 | 1.45 | 0.69 | 1.45 |
| P10 | 1 | 1.45 | 1.45 | 0.69 | 1.45 |
| P11 | 1 | 1.45 | 1.45 | 0.69 | 1.45 |
| P12 | 1 | 1.45 | 1.45 | 0.69 | 1.45 |
| P13 | 1 | 1.35 | 1.35 | 0.69 | 1.26 |
| P14 | 1 | 1.45 | 1.45 | 0.69 | 1.45 |
| P15 | 1 | 1.55 | 1.55 | 0.69 | 1.66 |
| P16-P17 | 2 | 1.45 | 1.45 | 0.69 | 2.90 |
| P18 | 1 | 1.25 | 1.25 | 0.69 | 1.08 |
| P19 | 1 | 1.00 | 1.00 | 0.69 | 0.69 |
| P20 | 1 | 1.50 | 1.50 | 0.69 | 1.55 |
| P21 | 1 | 1.20 | 1.20 | 0.69 | 0.99 |
| P22 | 1 | 1.90 | 1.90 | 0.34 | 1.23 |
| P23 | 1 | 2.30 | 2.30 | 0.34 | 1.80 |
| P24 | 1 | 1.40 | 1.40 | 0.69 | 1.35 |
| P25 | 1 | 1.80 | 1.80 | 0.64 | 2.07 |
| P26 | 1 | 1.90 | 1.90 | 0.59 | 2.13 |
| P27 | 1 | 1.90 | 1.90 | 0.59 | 2.13 |
| P28-P29 | 2 | 1.95 | 1.95 | 0.59 | 4.49 |
| P30 | 1 | 1.90 | 1.90 | 0.59 | 2.13 |
| P31 | 1 | 1.90 | 1.90 | 0.59 | 2.13 |
| P32 | 1 | 1.90 | 1.90 | 0.59 | 2.13 |
| P33 | 1 | 1.90 | 1.90 | 0.59 | 2.13 |
| P34 | 1 | 1.90 | 1.90 | 0.59 | 2.13 |
| P35-P36-PAN2 | 3 | 6.25 | 6.25 | 0.19 | 22.27 |
| P37-P38 | 2 | 1.45 | 1.45 | 0.69 | 2.90 |
| P39 | 1 | 1.40 | 1.40 | 0.69 | 1.35 |
| P40 | 1 | 1.10 | 1.10 | 0.69 | 0.83 |
| P41 | 1 | 1.00 | 1.00 | 0.69 | 0.69 |
| P42 | 1 | 1.30 | 1.30 | 0.69 | 1.17 |
| P43 | 1 | 1.10 | 1.10 | 0.69 | 0.83 |
| P44 | 1 | 1.40 | 1.40 | 0.59 | 1.16 |
| P45 | 1 | 1.50 | 1.50 | 0.59 | 1.33 |
| P46 | 1 | 1.20 | 1.20 | 0.69 | 0.99 |
| P47 | 1 | 1.30 | 1.30 | 0.69 | 1.17 |
| P48 | 1 | 1.20 | 1.20 | 0.69 | 0.99 |
| P49 | 1 | 1.30 | 1.30 | 0.69 | 1.17 |
| P50-P51 | 2 | 1.35 | 1.35 | 0.69 | 2.52 |
| P52 | 1 | 1.20 | 1.20 | 0.69 | 0.99 |
| P53 | 1 | 1.20 | 1.20 | 0.69 | 0.99 |
| P54 | 1 | 1.20 | 1.20 | 0.69 | 0.99 |
| P55 | 1 | 1.20 | 1.20 | 0.69 | 0.99 |
| P56 | 1 | 1.10 | 1.10 | 0.69 | 0.83 |
| P57 | 1 | 1.10 | 1.10 | 0.69 | 0.83 |
| P58 | 1 | 1.10 | 1.10 | 0.69 | 0.83 |
| P59-P60 | 2 | 1.25 | 1.25 | 0.69 | 2.16 |
| P61 | 1 | 1.40 | 1.40 | 0.69 | 1.35 |
| P62 | 1 | 1.10 | 1.10 | 0.69 | 0.83 |
| P63 | 1 | 1.00 | 1.00 | 0.69 | 0.69 |
| P64 | 1 | 1.65 | 1.65 | 0.64 | 1.74 |
| P65 | 1 | 1.15 | 1.15 | 0.69 | 0.91 |
| P66 | 1 | 1.25 | 1.25 | 0.69 | 1.08 |
| P67 | 1 | 1.25 | 1.25 | 0.69 | 1.08 |
| P68 | 1 | 1.25 | 1.25 | 0.69 | 1.08 |
| P69 | 1 | 1.25 | 1.25 | 0.69 | 1.08 |
| P70 | 1 | 1.00 | 1.00 | 0.69 | 0.69 |
| P71 | 1 | 1.25 | 1.25 | 0.69 | 1.08 |
| P72 | 1 | 1.15 | 1.15 | 0.69 | 0.91 |
| P73 | 1 | 1.15 | 1.15 | 0.69 | 0.91 |
| P74 | 1 | 1.10 | 1.10 | 0.69 | 0.83 |
| P75 | 1 | 1.10 | 1.10 | 0.69 | 0.83 |
| P76 | 1 | 1.00 | 1.00 | 0.69 | 0.69 |
| P77 | 1 | 1.20 | 1.20 | 0.69 | 0.99 |
| P78 | 1 | 1.05 | 1.05 | 0.69 | 0.76 |
| P79 | 1 | 1.10 | 1.10 | 0.69 | 0.83 |
| P80 | 1 | 1.40 | 1.40 | 0.69 | 1.35 |
| P81 | 1 | 1.20 | 1.20 | 0.69 | 0.99 |
| P82 | 1 | 1.70 | 1.70 | 0.64 | 1.85 |
| P83 | 1 | 1.20 | 1.20 | 0.69 | 0.99 |
| P84 | 1 | 1.40 | 1.40 | 0.69 | 1.35 |
| P85 | 1 | 1.30 | 1.30 | 0.69 | 1.17 |
| P86 | 1 | 1.40 | 1.40 | 0.69 | 1.35 |
| P87 | 1 | 1.25 | 1.25 | 0.69 | 1.08 |
| P88 | 1 | 1.30 | 1.30 | 0.69 | 1.17 |
| P89 | 1 | 1.00 | 1.00 | 0.69 | 0.69 |
| P90 | 1 | 2.70 | 2.70 | 0.49 | 3.57 |
| P91 | 1 | 2.10 | 2.10 | 0.64 | 2.82 |
| P92 | 1 | 2.30 | 2.30 | 0.59 | 3.12 |
| P93 | 1 | 2.10 | 2.10 | 0.64 | 2.82 |
| P94-P102 | 2 | 1.20 | 1.20 | 0.69 | 1.99 |
| P95-P103 | 2 | 1.25 | 1.25 | 0.69 | 2.16 |
| P96-P104 | 2 | 1.55 | 1.55 | 0.69 | 3.32 |
| P97-P105 | 2 | 1.35 | 1.35 | 0.69 | 2.52 |
| P98 | 1 | 1.05 | 1.05 | 0.69 | 0.76 |
| P99 | 1 | 1.25 | 1.25 | 0.69 | 1.08 |
| P100 | 1 | 1.25 | 1.25 | 0.69 | 1.08 |
| P101 | 1 | 1.05 | 1.05 | 0.69 | 0.76 |
| P106-P108 | 2 | 3.30 | 3.30 | 0.34 | 7.41 |
| P107 | 1 | 1.00 | 1.00 | 0.69 | 0.69 |
| P109 | 1 | 1.40 | 1.40 | 0.69 | 1.35 |
| P110 | 1 | 1.00 | 1.00 | 0.69 | 0.69 |
| P111 | 1 | 1.00 | 1.00 | 0.69 | 0.69 |
| P112 | 1 | 1.00 | 1.00 | 0.69 | 0.69 |
| P113 | 1 | 1.00 | 1.00 | 0.69 | 0.69 |
| P114 | 1 | 1.30 | 1.30 | 0.69 | 1.17 |
| P115 | 1 | 1.35 | 1.35 | 0.69 | 1.26 |
| P116 | 1 | 1.45 | 1.45 | 0.69 | 1.45 |
| P117 | 1 | 1.80 | 1.80 | 0.64 | 2.07 |
| P118 | 1 | 1.40 | 1.40 | 0.69 | 1.35 |
| P119 | 1 | 1.00 | 1.00 | 0.69 | 0.69 |
| P120 | 1 | 1.25 | 1.25 | 0.69 | 1.08 |
| P121 | 1 | 1.25 | 1.25 | 0.69 | 1.08 |
| P122 | 1 | 1.05 | 1.05 | 0.69 | 0.76 |
| P123 | 1 | 1.10 | 1.10 | 0.69 | 0.83 |
| P124 | 1 | 1.30 | 1.30 | 0.69 | 1.17 |
| P125 | 1 | 1.10 | 1.10 | 0.69 | 0.83 |
| P126 | 1 | 1.30 | 1.30 | 0.69 | 1.17 |
| P127 | 1 | 1.30 | 1.30 | 0.69 | 1.17 |
| P128 | 1 | 1.20 | 1.20 | 0.69 | 0.99 |
| P129 | 1 | 1.20 | 1.20 | 0.69 | 0.99 |
| P130 | 1 | 1.10 | 1.10 | 0.69 | 0.83 |
| P131 | 1 | 1.10 | 1.10 | 0.69 | 0.83 |
| P132 | 1 | 1.30 | 1.30 | 0.69 | 1.17 |
| P133 | 1 | 1.10 | 1.10 | 0.69 | 0.83 |
| P134 | 1 | 1.30 | 1.30 | 0.69 | 1.17 |
| P135 | 1 | 1.00 | 1.00 | 0.69 | 0.69 |
| P136 | 1 | 1.70 | 1.70 | 0.59 | 1.71 |
| P137-P138 | 2 | 2.05 | 2.05 | 0.59 | 4.96 |
| P139 | 1 | 1.10 | 1.10 | 0.69 | 0.83 |
| P140 | 1 | 1.10 | 1.10 | 0.69 | 0.83 |
| P141 | 1 | 1.10 | 1.10 | 0.69 | 0.83 |
| P142 | 1 | 1.00 | 1.00 | 0.69 | 0.69 |
| P143 | 1 | 1.10 | 1.10 | 0.69 | 0.83 |
| P144 | 1 | 1.10 | 1.10 | 0.69 | 0.83 |
| P145 | 1 | 1.10 | 1.10 | 0.69 | 0.83 |
| P146 | 1 | 1.00 | 1.00 | 0.69 | 0.69 |
| P147 | 1 | 1.10 | 1.10 | 0.69 | 0.83 |
| P148 | 1 | 1.10 | 1.10 | 0.69 | 0.83 |
| P149 | 1 | 1.10 | 1.10 | 0.69 | 0.83 |
| P150 | 1 | 1.10 | 1.10 | 0.69 | 0.83 |
| P151-P152 | 2 | 1.30 | 1.30 | 0.69 | 2.33 |
| P153 | 1 | 1.10 | 1.10 | 0.69 | 0.83 |
| P154 | 1 | 1.00 | 1.00 | 0.69 | 0.69 |
| P155 | 1 | 1.00 | 1.00 | 0.69 | 0.69 |
| P156 | 1 | 1.00 | 1.00 | 0.69 | 0.69 |
| P157 | 1 | 1.20 | 1.20 | 0.69 | 0.99 |
| P158 | 1 | 1.20 | 1.20 | 0.69 | 0.99 |
| P159 | 1 | 1.30 | 1.30 | 0.69 | 1.17 |
| P160 | 1 | 1.10 | 1.10 | 0.69 | 0.83 |
| P161 | 1 | 1.80 | 1.80 | 0.59 | 1.91 |
| P162 | 1 | 1.80 | 1.80 | 0.59 | 1.91 |
| P163 | 1 | 1.00 | 1.00 | 0.69 | 0.69 |
| P164 | 1 | 1.10 | 1.10 | 0.69 | 0.83 |
| P165 | 1 | 1.00 | 1.00 | 0.69 | 0.69 |
| P166 | 1 | 1.00 | 1.00 | 0.69 | 0.69 |
| P167 | 1 | 1.00 | 1.00 | 0.69 | 0.69 |
| P168 | 1 | 1.10 | 1.10 | 0.69 | 0.83 |
| P169 | 1 | 1.20 | 1.20 | 0.69 | 0.99 |
| P170 | 1 | 1.30 | 1.30 | 0.69 | 1.17 |
| P171 | 1 | 1.00 | 1.00 | 0.69 | 0.69 |
| P172 | 1 | 1.80 | 1.80 | 0.59 | 1.91 |
| P173-P174 | 2 | 1.85 | 1.85 | 0.59 | 4.04 |
| P175 | 1 | 1.40 | 1.40 | 0.69 | 1.35 |
| P176 | 1 | 1.40 | 1.40 | 0.69 | 1.35 |
| P177 | 1 | 1.40 | 1.40 | 0.69 | 1.35 |
| P178 | 1 | 1.30 | 1.30 | 0.69 | 1.17 |
| P179 | 1 | 1.30 | 1.30 | 0.69 | 1.17 |
| P180 | 1 | 1.50 | 1.50 | 0.69 | 1.55 |
| P181 | 1 | 1.50 | 1.50 | 0.69 | 1.55 |
| P182 | 1 | 1.30 | 1.30 | 0.69 | 1.17 |
| P183 | 1 | 1.30 | 1.30 | 0.69 | 1.17 |
| P184 | 1 | 1.30 | 1.30 | 0.69 | 1.17 |
| P185 | 1 | 1.30 | 1.30 | 0.69 | 1.17 |
| P186 | 1 | 1.30 | 1.30 | 0.69 | 1.17 |
| P187 | 1 | 1.00 | 1.00 | 0.69 | 0.69 |
| P188 | 1 | 1.00 | 1.00 | 0.69 | 0.69 |
| P189 | 1 | 1.30 | 1.30 | 0.69 | 1.17 |
| P190 | 1 | 1.20 | 1.20 | 0.69 | 0.99 |
| P191 | 1 | 1.30 | 1.30 | 0.69 | 1.17 |
| P192 | 1 | 1.30 | 1.30 | 0.69 | 1.17 |
| P193 | 1 | 1.30 | 1.30 | 0.69 | 1.17 |
| P194 | 1 | 1.20 | 1.20 | 0.69 | 0.99 |
| P195 | 1 | 1.20 | 1.20 | 0.69 | 0.99 |
| P196 | 1 | 1.00 | 1.00 | 0.69 | 0.69 |
| P197 | 1 | 1.30 | 1.30 | 0.69 | 1.17 |
| P198 | 1 | 1.10 | 1.10 | 0.69 | 0.83 |
| P199 | 1 | 1.80 | 1.80 | 0.59 | 1.91 |
| P200 | 1 | 1.80 | 1.80 | 0.59 | 1.91 |
| P201 | 1 | 1.10 | 1.10 | 0.69 | 0.83 |
| P202 | 1 | 1.40 | 1.40 | 0.69 | 1.35 |
| P203 | 1 | 1.10 | 1.10 | 0.69 | 0.83 |
| P204 | 1 | 1.70 | 1.70 | 0.59 | 1.71 |
| P205-P206 | 2 | 1.70 | 1.70 | 0.59 | 3.41 |
| P207 | 1 | 1.10 | 1.10 | 0.69 | 0.83 |
| P208 | 1 | 1.10 | 1.10 | 0.69 | 0.83 |
| P209 | 1 | 1.10 | 1.10 | 0.69 | 0.83 |
| P210 | 1 | 1.10 | 1.10 | 0.69 | 0.83 |
| P211 | 1 | 1.10 | 1.10 | 0.69 | 0.83 |
| P212 | 1 | 1.20 | 1.20 | 0.69 | 0.99 |
| P213 | 1 | 1.20 | 1.20 | 0.69 | 0.99 |
| P214 | 1 | 1.10 | 1.10 | 0.69 | 0.83 |
| P215 | 1 | 1.10 | 1.10 | 0.69 | 0.83 |
| P216 | 1 | 1.10 | 1.10 | 0.69 | 0.83 |
| P217 | 1 | 1.10 | 1.10 | 0.69 | 0.83 |
| P218 | 1 | 1.10 | 1.10 | 0.69 | 0.83 |
| P219-P220 | 2 | 1.25 | 1.25 | 0.69 | 2.16 |
| P221 | 1 | 1.10 | 1.10 | 0.69 | 0.83 |
| P222 | 1 | 1.00 | 1.00 | 0.69 | 0.69 |
| P223 | 1 | 1.00 | 1.00 | 0.69 | 0.69 |
| P224 | 1 | 1.00 | 1.00 | 0.69 | 0.69 |
| P225 | 1 | 1.00 | 1.00 | 0.69 | 0.69 |
| P226 | 1 | 1.00 | 1.00 | 0.69 | 0.69 |
| P227 | 1 | 1.00 | 1.00 | 0.69 | 0.69 |
| P228 | 1 | 1.00 | 1.00 | 0.69 | 0.69 |
| P229 | 1 | 1.10 | 1.10 | 0.69 | 0.83 |
| P230 | 1 | 1.05 | 1.05 | 0.69 | 0.76 |
| PAN1 | 1 | 3.35 | 3.35 | 0.69 | 7.74 |
| vigas de atado - C1 |  |  |  |  |  |
|  | 1 | 11.00 | 0.40 | 0.69 | 3.04 |
|  | 1 | 3.77 | 0.40 | 0.69 | 1.04 |
|  | 1 | 3.07 | 0.40 | 0.69 | 0.85 |
|  | 1 | 3.07 | 0.40 | 0.69 | 0.85 |
|  | 1 | 3.22 | 0.40 | 0.69 | 0.89 |
|  | 1 | 10.91 | 0.40 | 0.69 | 3.01 |
|  | 1 | 2.15 | 0.40 | 0.69 | 0.59 |
|  | 1 | 3.70 | 0.40 | 0.69 | 1.02 |
|  | 1 | 2.96 | 0.40 | 0.69 | 0.82 |
|  | 1 | 3.05 | 0.40 | 0.69 | 0.84 |
|  | 1 | 2.07 | 0.40 | 0.69 | 0.57 |
|  | 1 | 2.23 | 0.40 | 0.69 | 0.62 |
|  | 1 | 2.23 | 0.40 | 0.69 | 0.62 |
|  | 1 | 2.10 | 0.40 | 0.69 | 0.58 |
|  | 1 | 2.10 | 0.40 | 0.69 | 0.58 |
|  | 1 | 2.05 | 0.40 | 0.69 | 0.57 |
|  | 1 | 3.66 | 0.40 | 0.69 | 1.01 |
|  | 1 | 2.05 | 0.40 | 0.69 | 0.57 |
|  | 1 | 2.10 | 0.40 | 0.69 | 0.58 |
|  | 1 | 2.10 | 0.40 | 0.69 | 0.58 |
|  | 1 | 2.10 | 0.40 | 0.69 | 0.58 |
|  | 1 | 2.10 | 0.40 | 0.69 | 0.58 |
|  | 1 | 1.83 | 0.40 | 0.69 | 0.51 |
|  | 1 | 3.20 | 0.40 | 0.69 | 0.88 |
|  | 1 | 2.93 | 0.40 | 0.69 | 0.81 |
|  | 1 | 2.82 | 0.40 | 0.69 | 0.78 |
|  | 1 | 3.08 | 0.40 | 0.69 | 0.85 |
|  | 1 | 2.96 | 0.40 | 0.69 | 0.82 |
|  | 1 | 2.96 | 0.40 | 0.69 | 0.82 |
|  | 1 | 2.96 | 0.40 | 0.69 | 0.82 |
|  | 1 | 2.93 | 0.40 | 0.69 | 0.81 |
|  | 1 | 1.92 | 0.40 | 0.69 | 0.53 |
|  | 1 | 1.93 | 0.40 | 0.69 | 0.53 |
|  | 1 | 2.08 | 0.40 | 0.69 | 0.57 |
|  | 1 | 1.70 | 0.40 | 0.69 | 0.47 |
|  | 1 | 1.80 | 0.40 | 0.69 | 0.50 |
|  | 1 | 1.90 | 0.40 | 0.69 | 0.52 |
|  | 1 | 3.46 | 0.40 | 0.69 | 0.95 |
|  | 1 | 1.80 | 0.40 | 0.69 | 0.50 |
|  | 1 | 1.90 | 0.40 | 0.69 | 0.52 |
|  | 1 | 1.90 | 0.40 | 0.69 | 0.52 |
|  | 1 | 1.90 | 0.40 | 0.69 | 0.52 |
|  | 1 | 1.90 | 0.40 | 0.69 | 0.52 |
|  | 1 | 1.58 | 0.40 | 0.69 | 0.44 |
|  | 1 | 1.35 | 0.40 | 0.69 | 0.37 |
|  | 1 | 2.72 | 0.40 | 0.69 | 0.75 |
|  | 1 | 3.06 | 0.40 | 0.69 | 0.84 |
|  | 1 | 2.57 | 0.40 | 0.69 | 0.71 |
|  | 1 | 2.78 | 0.40 | 0.69 | 0.77 |
|  | 1 | 2.66 | 0.40 | 0.69 | 0.73 |
|  | 1 | 2.71 | 0.40 | 0.69 | 0.75 |
|  | 1 | 2.76 | 0.40 | 0.69 | 0.76 |
|  | 1 | 2.83 | 0.40 | 0.69 | 0.78 |
|  | 1 | 2.10 | 0.40 | 0.69 | 0.58 |
|  | 1 | 4.34 | 0.40 | 0.69 | 1.20 |
|  | 1 | 1.75 | 0.40 | 0.69 | 0.48 |
|  | 1 | 4.85 | 0.40 | 0.69 | 1.34 |
|  | 1 | 5.01 | 0.40 | 0.69 | 1.38 |
|  | 1 | 5.01 | 0.40 | 0.69 | 1.38 |
|  | 1 | 4.64 | 0.40 | 0.69 | 1.28 |
|  | 1 | 2.23 | 0.40 | 0.69 | 0.62 |
|  | 1 | 2.23 | 0.40 | 0.69 | 0.62 |
|  | 1 | 2.15 | 0.40 | 0.69 | 0.59 |
|  | 1 | 2.15 | 0.40 | 0.69 | 0.59 |
|  | 1 | 2.20 | 0.40 | 0.69 | 0.61 |
|  | 1 | 3.66 | 0.40 | 0.69 | 1.01 |
|  | 1 | 2.15 | 0.40 | 0.69 | 0.59 |
|  | 1 | 2.15 | 0.40 | 0.69 | 0.59 |
|  | 1 | 2.10 | 0.40 | 0.69 | 0.58 |
|  | 1 | 2.10 | 0.40 | 0.69 | 0.58 |
|  | 1 | 2.10 | 0.40 | 0.69 | 0.58 |
|  | 1 | 1.82 | 0.40 | 0.69 | 0.50 |
|  | 1 | 4.37 | 0.40 | 0.69 | 1.21 |
|  | 1 | 1.74 | 0.40 | 0.69 | 0.48 |
|  | 1 | 4.85 | 0.40 | 0.69 | 1.34 |
|  | 1 | 5.01 | 0.40 | 0.69 | 1.38 |
|  | 1 | 4.96 | 0.40 | 0.69 | 1.37 |
|  | 1 | 4.59 | 0.40 | 0.69 | 1.27 |
|  | 1 | 4.45 | 0.40 | 0.69 | 1.23 |
|  | 1 | 6.60 | 0.40 | 0.69 | 1.82 |
|  | 1 | 4.25 | 0.40 | 0.69 | 1.17 |
|  | 1 | 6.45 | 0.40 | 0.69 | 1.78 |
|  | 1 | 4.37 | 0.40 | 0.69 | 1.21 |
|  | 1 | 6.50 | 0.40 | 0.69 | 1.79 |
|  | 1 | 4.25 | 0.40 | 0.69 | 1.17 |
|  | 1 | 6.55 | 0.40 | 0.69 | 1.81 |
|  | 1 | 4.45 | 0.40 | 0.69 | 1.23 |
|  | 1 | 4.67 | 0.40 | 0.69 | 1.29 |
|  | 1 | 4.58 | 0.40 | 0.69 | 1.26 |
|  | 1 | 3.13 | 0.40 | 0.69 | 0.86 |
|  | 1 | 3.30 | 0.40 | 0.69 | 0.91 |
|  | 1 | 3.45 | 0.40 | 0.69 | 0.95 |
|  | 1 | 2.64 | 0.40 | 0.69 | 0.73 |
|  | 1 | 2.96 | 0.40 | 0.69 | 0.82 |
|  | 1 | 3.21 | 0.40 | 0.69 | 0.89 |
|  | 1 | 3.87 | 0.40 | 0.69 | 1.07 |
|  | 1 | 3.08 | 0.40 | 0.69 | 0.85 |
|  | 1 | 3.33 | 0.40 | 0.69 | 0.92 |
|  | 1 | 3.16 | 0.40 | 0.69 | 0.87 |
|  | 1 | 3.41 | 0.40 | 0.69 | 0.94 |
|  | 1 | 3.92 | 0.40 | 0.69 | 1.08 |
|  | 1 | 3.17 | 0.40 | 0.69 | 0.87 |
|  | 1 | 3.42 | 0.40 | 0.69 | 0.94 |
|  | 1 | 3.07 | 0.40 | 0.69 | 0.85 |
|  | 1 | 3.32 | 0.40 | 0.69 | 0.92 |
|  | 1 | 4.31 | 0.40 | 0.69 | 1.19 |
|  | 1 | 4.61 | 0.40 | 0.69 | 1.27 |
|  | 1 | 2.83 | 0.40 | 0.69 | 0.78 |
|  | 1 | 2.81 | 0.40 | 0.69 | 0.78 |
|  | 1 | 2.76 | 0.40 | 0.69 | 0.76 |
|  | 1 | 2.71 | 0.40 | 0.69 | 0.75 |
|  | 1 | 2.78 | 0.40 | 0.69 | 0.77 |
|  | 1 | 2.62 | 0.40 | 0.69 | 0.72 |
|  | 1 | 1.59 | 0.40 | 0.69 | 0.44 |
|  | 1 | 4.13 | 0.40 | 0.69 | 1.14 |
|  | 1 | 5.68 | 0.40 | 0.69 | 1.57 |
|  | 1 | 2.98 | 0.40 | 0.69 | 0.82 |
|  | 1 | 1.57 | 0.40 | 0.69 | 0.43 |
|  | 1 | 0.20 | 0.40 | 0.69 | 0.06 |
|  | 1 | 2.96 | 0.40 | 0.69 | 0.82 |
|  | 1 | 2.96 | 0.40 | 0.69 | 0.82 |
|  | 1 | 2.96 | 0.40 | 0.69 | 0.82 |
|  | 1 | 2.87 | 0.40 | 0.69 | 0.79 |
|  | 1 | 1.57 | 0.40 | 0.69 | 0.43 |
|  | 1 | 3.53 | 0.40 | 0.69 | 0.97 |
|  | 1 | 3.87 | 0.40 | 0.69 | 1.07 |
|  | 1 | 6.10 | 0.40 | 0.69 | 1.68 |
|  | 1 | 0.89 | 0.40 | 0.69 | 0.25 |
|  | 1 | 2.87 | 0.40 | 0.69 | 0.79 |
|  | 1 | 4.75 | 0.40 | 0.69 | 1.31 |
|  | 1 | 2.85 | 0.40 | 0.69 | 0.79 |
|  | 1 | 2.85 | 0.40 | 0.69 | 0.79 |
|  | 1 | 4.75 | 0.40 | 0.69 | 1.31 |
|  | 1 | 2.85 | 0.40 | 0.69 | 0.79 |
|  | 1 | 0.99 | 0.40 | 0.69 | 0.27 |
|  | 1 | 5.80 | 0.40 | 0.69 | 1.60 |
|  | 1 | 5.58 | 0.40 | 0.69 | 1.54 |
|  | 1 | 5.58 | 0.40 | 0.69 | 1.54 |
|  | 1 | 5.78 | 0.40 | 0.69 | 1.60 |
|  | 1 | 7.07 | 0.40 | 0.69 | 1.95 |
|  | 1 | 4.81 | 0.40 | 0.69 | 1.33 |
|  | 1 | 5.14 | 0.40 | 0.69 | 1.42 |
|  | 1 | 3.32 | 0.40 | 0.69 | 0.92 |
|  | 1 | 3.87 | 0.40 | 0.69 | 1.07 |
|  | 1 | 1.82 | 0.40 | 0.69 | 0.50 |
|  | 1 | 1.40 | 0.40 | 0.69 | 0.39 |
|  | 1 | 1.40 | 0.40 | 0.69 | 0.39 |
|  | 1 | 1.20 | 0.40 | 0.69 | 0.33 |
|  | 1 | 1.04 | 0.40 | 0.69 | 0.29 |
|  | 1 | 0.90 | 0.40 | 0.69 | 0.25 |
|  | 1 | 2.09 | 0.40 | 0.69 | 0.58 |
|  | 1 | 2.30 | 0.40 | 0.69 | 0.63 |
|  | 1 | 2.25 | 0.40 | 0.69 | 0.62 |
|  | 1 | 2.25 | 0.40 | 0.69 | 0.62 |
|  | 1 | 2.57 | 0.40 | 0.69 | 0.71 |
|  | 1 | 2.62 | 0.40 | 0.69 | 0.72 |
|  | 1 | 2.57 | 0.40 | 0.69 | 0.71 |
|  | 1 | 2.67 | 0.40 | 0.69 | 0.74 |
|  | 1 | 3.94 | 0.40 | 0.69 | 1.09 |
|  | 1 | 1.96 | 0.40 | 0.69 | 0.54 |
|  | 1 | 2.56 | 0.40 | 0.69 | 0.71 |
|  | 1 | 3.15 | 0.40 | 0.69 | 0.87 |
|  | 1 | 2.22 | 0.40 | 0.69 | 0.61 |
|  | 1 | 3.97 | 0.40 | 0.69 | 1.10 |
|  | 1 | 2.59 | 0.40 | 0.69 | 0.71 |
|  | 1 | 6.24 | 0.40 | 0.69 | 1.72 |
|  | 1 | 3.52 | 0.40 | 0.69 | 0.97 |
|  | 1 | 7.27 | 0.40 | 0.69 | 2.01 |
|  | 1 | 2.45 | 0.40 | 0.69 | 0.68 |
|  | 1 | 1.86 | 0.40 | 0.69 | 0.51 |
|  | 1 | 2.46 | 0.40 | 0.69 | 0.68 |
|  | 1 | 5.06 | 0.40 | 0.69 | 1.40 |
|  | 1 | 2.60 | 0.40 | 0.69 | 0.72 |
|  | 1 | 2.80 | 0.40 | 0.69 | 0.77 |
|  | 1 | 2.11 | 0.40 | 0.69 | 0.58 |
|  | 1 | 2.40 | 0.40 | 0.69 | 0.66 |
|  | 1 | 2.35 | 0.40 | 0.69 | 0.65 |
|  | 1 | 2.35 | 0.40 | 0.69 | 0.65 |
|  | 1 | 3.03 | 0.40 | 0.69 | 0.84 |
|  | 1 | 2.97 | 0.40 | 0.69 | 0.82 |
|  | 1 | 1.93 | 0.40 | 0.69 | 0.53 |
|  | 1 | 2.03 | 0.40 | 0.69 | 0.56 |
|  | 1 | 1.90 | 0.40 | 0.69 | 0.52 |
|  | 1 | 1.93 | 0.40 | 0.69 | 0.53 |
|  | 1 | 1.90 | 0.40 | 0.69 | 0.52 |
|  | 1 | 1.90 | 0.40 | 0.69 | 0.52 |
|  | 1 | 1.95 | 0.40 | 0.69 | 0.54 |
|  | 1 | 3.08 | 0.40 | 0.69 | 0.85 |
|  | 1 | 2.90 | 0.40 | 0.69 | 0.80 |
|  | 1 | 2.09 | 0.40 | 0.69 | 0.58 |
|  | 1 | 5.16 | 0.40 | 0.69 | 1.42 |
|  | 1 | 1.99 | 0.40 | 0.69 | 0.55 |
|  | 1 | 4.71 | 0.40 | 0.69 | 1.30 |
|  | 1 | 1.97 | 0.40 | 0.69 | 0.54 |
|  | 1 | 3.12 | 0.40 | 0.69 | 0.86 |
|  | 1 | 4.77 | 0.40 | 0.69 | 1.32 |
|  | 1 | 2.79 | 0.40 | 0.69 | 0.77 |
|  | 1 | 2.71 | 0.40 | 0.69 | 0.75 |
|  | 1 | 2.80 | 0.40 | 0.69 | 0.77 |
|  | 1 | 2.24 | 0.40 | 0.69 | 0.62 |
|  | 1 | 2.75 | 0.40 | 0.69 | 0.76 |
|  | 1 | 2.75 | 0.40 | 0.69 | 0.76 |
|  | 1 | 2.19 | 0.40 | 0.69 | 0.60 |
|  | 1 | 2.77 | 0.40 | 0.69 | 0.76 |
|  | 1 | 2.77 | 0.40 | 0.69 | 0.76 |
|  | 1 | 2.19 | 0.40 | 0.69 | 0.60 |
|  | 1 | 2.76 | 0.40 | 0.69 | 0.76 |
|  | 1 | 2.89 | 0.40 | 0.69 | 0.80 |
|  | 1 | 2.77 | 0.40 | 0.69 | 0.76 |
|  | 1 | 5.70 | 0.40 | 0.69 | 1.57 |
|  | 1 | 7.02 | 0.40 | 0.69 | 1.94 |
|  | 1 | 5.83 | 0.40 | 0.69 | 1.61 |
|  | 1 | 1.74 | 0.40 | 0.69 | 0.48 |
|  | 1 | 1.43 | 0.40 | 0.69 | 0.39 |
|  | 1 | 2.66 | 0.40 | 0.69 | 0.73 |
|  | 1 | 5.82 | 0.40 | 0.69 | 1.61 |
|  | 1 | 2.78 | 0.40 | 0.69 | 0.77 |
|  | 1 | 2.63 | 0.40 | 0.69 | 0.73 |
|  | 1 | 2.86 | 0.40 | 0.69 | 0.79 |
|  | 1 | 2.39 | 0.40 | 0.69 | 0.66 |
|  | 1 | 2.94 | 0.40 | 0.69 | 0.81 |
|  | 1 | 1.47 | 0.40 | 0.69 | 0.41 |
|  | 1 | 0.72 | 0.40 | 0.69 | 0.20 |
|  | 1 | 2.44 | 0.40 | 0.69 | 0.67 |
|  | 1 | 3.00 | 0.40 | 0.69 | 0.83 |
|  | 1 | 3.01 | 0.40 | 0.69 | 0.83 |
|  | 1 | 2.48 | 0.40 | 0.69 | 0.68 |
|  | 1 | 3.10 | 0.40 | 0.69 | 0.86 |
|  | 1 | 3.11 | 0.40 | 0.69 | 0.86 |
|  | 1 | 3.12 | 0.40 | 0.69 | 0.86 |
|  | 1 | 4.81 | 0.40 | 0.69 | 1.33 |
|  | 1 | 5.17 | 0.40 | 0.69 | 1.43 |
|  | 1 | 2.28 | 0.40 | 0.69 | 0.63 |
|  | 1 | 2.28 | 0.40 | 0.69 | 0.63 |
|  | 1 | 2.26 | 0.40 | 0.69 | 0.62 |
|  | 1 | 1.74 | 0.40 | 0.69 | 0.48 |
|  | 1 | 2.34 | 0.40 | 0.69 | 0.65 |
|  | 1 | 2.34 | 0.40 | 0.69 | 0.65 |
|  | 1 | 1.74 | 0.40 | 0.69 | 0.48 |
|  | 1 | 2.30 | 0.40 | 0.69 | 0.63 |
|  | 1 | 2.30 | 0.40 | 0.69 | 0.63 |
|  | 1 | 2.79 | 0.40 | 0.69 | 0.77 |
|  | 1 | 1.74 | 0.40 | 0.69 | 0.48 |
|  | 1 | 0.26 | 0.40 | 0.69 | 0.07 |
|  | 1 | 0.46 | 0.40 | 0.69 | 0.13 |
|  | 1 | 0.41 | 0.40 | 0.69 | 0.11 |
|  | 1 | 0.46 | 0.40 | 0.69 | 0.13 |
|  | 1 | 0.43 | 0.40 | 0.69 | 0.12 |
|  | 1 | 5.93 | 0.40 | 0.69 | 1.64 |
| Total |  |  |  |  | 512.41 |

**E02CM020** m3 EXC.VAC.A MÁQUINA TERR.FLOJOS
260.360 m3 × 1.1 (1.13 con costes indirectos) = 294.21
Excavación a cielo abierto, en terrenos flojos, por medios mecánicos, con carga de tierras sobre camión, en vaciados, incluso compactación de fondos y p.p. de medios auxiliares. Medido en volumen teórico.

| Código | Ud | Descripción | Rendimiento | Precio | Importe |
|---|---|---|---|---|---|
| O01OA070 | h | Peón ordinario | 0.013 | 14.8 | 0.19 |
| M05RN020 | h | Retrocargadora neumáticos 75 CV (maquinaria; 05/12/2000) | 0.027 | 33.05 | 0.89 |
| M08RB020 | h | Bandeja vibrante de 300 kg. | 0.007 | 3.4 | 0.02 |
|  |  | Total |  |  | 1.1 |

Claves: medio, mecánico, vaciado, carga, transporte, excavación, auxiliar, vertedero, máquina, terreno, abierto, flojo, tierra, cielo, extracción

| Medición | Uds. | Largo | Ancho | Alto | Parcial |
|---|---|---|---|---|---|
| aljibe 1 |  |  |  |  |  |
|  | 1 | 8.70 | 5.10 | 4.20 | 186.35 |
| aljibe 2 |  |  |  |  |  |
|  | 1 | 4.75 | 3.80 | 4.10 | 74.01 |
| Total |  |  |  |  | 260.36 |

**U01RM010** m3 RELLENO TRASDÓS MURO/MAT. EXCAVACION (20/12/2000)
152.620 m3 × 3.5 (3.61 con costes indirectos) = 550.96
Relleno localizado en trasdós de muros y asimilables con productos de la excavación, extendido, humectación y compactación en capas de 30 cm. de espesor, con un grado de compactación del 95% del proctor modificado.

| Código | Ud | Descripción | Rendimiento | Precio | Importe |
|---|---|---|---|---|---|
| O01OA020 | h | Capataz | 0.013 | 15.7 | 0.20 |
| O01OA070 | h | Peón ordinario | 0.134 | 14.8 | 1.98 |
| M08CA110 | h | Cisterna agua s/camión 10.000 l. (maquinaria; 05/12/2000) | 0.013 | 26.4 | 0.34 |
| M05RN010 | h | Retrocargadora neumáticos 50 CV (maquinaria; 05/12/2000) | 0.013 | 27.64 | 0.36 |
| M08RL010 | h | Rodillo vibrante manual tándem 800 kg. (maquinaria; 05/12/2000) | 0.134 | 4.6 | 0.62 |
|  |  | Total |  |  | 3.5 |

| Medición | Uds. | Largo | Ancho | Alto | Parcial |
|---|---|---|---|---|---|
| aljibe 1 |  |  |  |  |  |
|  | 1 | 23.55 | 1.00 | 4.20 | 98.91 |
| aljibe 2 |  |  |  |  |  |
|  | 1 | 13.10 | 1.00 | 4.10 | 53.71 |
| Total |  |  |  |  | 152.62 |

**E02ETR020** m3 TRANSPORTE TIERRA ESCOMB VERT. (22/09/1997)
312.430 m3 × 1.89 (1.95 con costes indirectos) = 609.24
Transporte de escombros y tierras al vertedero, considerando ida y vuelta, con camión y con p.p. de medios auxiliares.

| Código | Ud | Descripción | Rendimiento | Precio | Importe |
|---|---|---|---|---|---|
| M07CB020 | h | Camión basculante 4x4 14 t. | 0.054 | 35 | 1.89 |
|  |  | Total |  |  | 1.89 |

| Medición | Uds. | Largo | Ancho | Alto | Parcial |
|---|---|---|---|---|---|
| vaciado | 1.2 | 260.36 | 1.00 | 1.00 | 312.43 |
| Total |  |  |  |  | 312.43 |

## CAP2 CIMENTACIONES (10/12/2003)
Importe: 266088.18

**E04CM092** m3 HORM. LIMPIEZA H-100 V. GRÚA/BOMBA
981.620 m3 × 61.7 (63.55 con costes indirectos) = 62381.95
Hormigón ciclópeo Fck 100 kg/cm2, con cemento CEM II/B-P 32,5 N, arena de río y árido rodado Tmáx. 40 mm. y morro 80/150 mm, para limpieza y nivelado de fondos de cimentación, incluso vertido con grúa o motobomba, vibrado y colocación. Según normas NTE y EHE-08. Medido en volumen teórico. Según detalle.

| Código | Ud | Descripción | Rendimiento | Precio | Importe |
|---|---|---|---|---|---|
| O01OA070 | h | Peón ordinario | 0.402 | 14.8 | 5.95 |
| A03H020 | m3 | HORMIGÓN CICLÓPEO H-100kg/cm2 | 1.100 | 45.81 | 50.39 |
| P01HB011 | m3 | Vertido hormigón grúa / bomba (material) | 1.000 | 5.357242285501 | 5.36 |
|  |  | Total |  |  | 61.7 |

Claves: limpieza, norma, obra, cimiento, hormigón, plástico, vertedero, consistencia, masa, nivel, elaboración, vibración, colocación, grúa, ambiente

| Medición | Uds. | Largo | Ancho | Alto | Parcial |
|---|---|---|---|---|---|
| zapatas |  |  |  |  |  |
| P1 | 1 | 1.65 | 1.65 | 0.34 | 0.93 |
| P2 | 1 | 1.45 | 1.45 | 0.69 | 1.45 |
| P3 | 1 | 1.00 | 1.00 | 0.69 | 0.69 |
| P4 | 1 | 1.25 | 1.25 | 0.69 | 1.08 |
| P5 | 1 | 1.45 | 1.45 | 0.69 | 1.45 |
| P6 | 1 | 1.45 | 1.45 | 0.69 | 1.45 |
| P7-P8 | 2 | 1.55 | 1.55 | 0.69 | 3.32 |
| P9 | 1 | 1.45 | 1.45 | 0.69 | 1.45 |
| P10 | 1 | 1.45 | 1.45 | 0.69 | 1.45 |
| P11 | 1 | 1.45 | 1.45 | 0.69 | 1.45 |
| P12 | 1 | 1.45 | 1.45 | 0.69 | 1.45 |
| P13 | 1 | 1.35 | 1.35 | 0.69 | 1.26 |
| P14 | 1 | 1.45 | 1.45 | 0.69 | 1.45 |
| P15 | 1 | 1.55 | 1.55 | 0.69 | 1.66 |
| P16-P17 | 2 | 1.45 | 1.45 | 0.69 | 2.90 |
| P18 | 1 | 1.25 | 1.25 | 0.69 | 1.08 |
| P19 | 1 | 1.00 | 1.00 | 0.69 | 0.69 |
| P20 | 1 | 1.50 | 1.50 | 0.69 | 1.55 |
| P21 | 1 | 1.20 | 1.20 | 0.69 | 0.99 |
| P22 | 1 | 1.90 | 1.90 | 0.34 | 1.23 |
| P23 | 1 | 2.30 | 2.30 | 0.34 | 1.80 |
| P24 | 1 | 1.40 | 1.40 | 0.69 | 1.35 |
| P25 | 1 | 1.80 | 1.80 | 0.64 | 2.07 |
| P26 | 1 | 1.90 | 1.90 | 0.59 | 2.13 |
| P27 | 1 | 1.90 | 1.90 | 0.59 | 2.13 |
| P28-P29 | 2 | 1.95 | 1.95 | 0.59 | 4.49 |
| P30 | 1 | 1.90 | 1.90 | 0.59 | 2.13 |
| P31 | 1 | 1.90 | 1.90 | 0.59 | 2.13 |
| P32 | 1 | 1.90 | 1.90 | 0.59 | 2.13 |
| P33 | 1 | 1.90 | 1.90 | 0.59 | 2.13 |
| P34 | 1 | 1.90 | 1.90 | 0.59 | 2.13 |
| P35-P36-PAN2 | 3 | 6.25 | 6.25 | 0.19 | 22.27 |
| P37-P38 | 2 | 1.45 | 1.45 | 0.69 | 2.90 |
| P39 | 1 | 1.40 | 1.40 | 0.69 | 1.35 |
| P40 | 1 | 1.10 | 1.10 | 0.69 | 0.83 |
| P41 | 1 | 1.00 | 1.00 | 0.69 | 0.69 |
| P42 | 1 | 1.30 | 1.30 | 0.69 | 1.17 |
| P43 | 1 | 1.10 | 1.10 | 0.69 | 0.83 |
| P44 | 1 | 1.40 | 1.40 | 0.59 | 1.16 |
| P45 | 1 | 1.50 | 1.50 | 0.59 | 1.33 |
| P46 | 1 | 1.20 | 1.20 | 0.69 | 0.99 |
| P47 | 1 | 1.30 | 1.30 | 0.69 | 1.17 |
| P48 | 1 | 1.20 | 1.20 | 0.69 | 0.99 |
| P49 | 1 | 1.30 | 1.30 | 0.69 | 1.17 |
| P50-P51 | 2 | 1.35 | 1.35 | 0.69 | 2.52 |
| P52 | 1 | 1.20 | 1.20 | 0.69 | 0.99 |
| P53 | 1 | 1.20 | 1.20 | 0.69 | 0.99 |
| P54 | 1 | 1.20 | 1.20 | 0.69 | 0.99 |
| P55 | 1 | 1.20 | 1.20 | 0.69 | 0.99 |
| P56 | 1 | 1.10 | 1.10 | 0.69 | 0.83 |
| P57 | 1 | 1.10 | 1.10 | 0.69 | 0.83 |
| P58 | 1 | 1.10 | 1.10 | 0.69 | 0.83 |
| P59-P60 | 2 | 1.25 | 1.25 | 0.69 | 2.16 |
| P61 | 1 | 1.40 | 1.40 | 0.69 | 1.35 |
| P62 | 1 | 1.10 | 1.10 | 0.69 | 0.83 |
| P63 | 1 | 1.00 | 1.00 | 0.69 | 0.69 |
| P64 | 1 | 1.65 | 1.65 | 0.64 | 1.74 |
| P65 | 1 | 1.15 | 1.15 | 0.69 | 0.91 |
| P66 | 1 | 1.25 | 1.25 | 0.69 | 1.08 |
| P67 | 1 | 1.25 | 1.25 | 0.69 | 1.08 |
| P68 | 1 | 1.25 | 1.25 | 0.69 | 1.08 |
| P69 | 1 | 1.25 | 1.25 | 0.69 | 1.08 |
| P70 | 1 | 1.00 | 1.00 | 0.69 | 0.69 |
| P71 | 1 | 1.25 | 1.25 | 0.69 | 1.08 |
| P72 | 1 | 1.15 | 1.15 | 0.69 | 0.91 |
| P73 | 1 | 1.15 | 1.15 | 0.69 | 0.91 |
| P74 | 1 | 1.10 | 1.10 | 0.69 | 0.83 |
| P75 | 1 | 1.10 | 1.10 | 0.69 | 0.83 |
| P76 | 1 | 1.00 | 1.00 | 0.69 | 0.69 |
| P77 | 1 | 1.20 | 1.20 | 0.69 | 0.99 |
| P78 | 1 | 1.05 | 1.05 | 0.69 | 0.76 |
| P79 | 1 | 1.10 | 1.10 | 0.69 | 0.83 |
| P80 | 1 | 1.40 | 1.40 | 0.69 | 1.35 |
| P81 | 1 | 1.20 | 1.20 | 0.69 | 0.99 |
| P82 | 1 | 1.70 | 1.70 | 0.64 | 1.85 |
| P83 | 1 | 1.20 | 1.20 | 0.69 | 0.99 |
| P84 | 1 | 1.40 | 1.40 | 0.69 | 1.35 |
| P85 | 1 | 1.30 | 1.30 | 0.69 | 1.17 |
| P86 | 1 | 1.40 | 1.40 | 0.69 | 1.35 |
| P87 | 1 | 1.25 | 1.25 | 0.69 | 1.08 |
| P88 | 1 | 1.30 | 1.30 | 0.69 | 1.17 |
| P89 | 1 | 1.00 | 1.00 | 0.69 | 0.69 |
| P90 | 1 | 2.70 | 2.70 | 0.49 | 3.57 |
| P91 | 1 | 2.10 | 2.10 | 0.64 | 2.82 |
| P92 | 1 | 2.30 | 2.30 | 0.59 | 3.12 |
| P93 | 1 | 2.10 | 2.10 | 0.64 | 2.82 |
| P94-P102 | 2 | 1.20 | 1.20 | 0.69 | 1.99 |
| P95-P103 | 2 | 1.25 | 1.25 | 0.69 | 2.16 |
| P96-P104 | 2 | 1.55 | 1.55 | 0.69 | 3.32 |
| P97-P105 | 2 | 1.35 | 1.35 | 0.69 | 2.52 |
| P98 | 1 | 1.05 | 1.05 | 0.69 | 0.76 |
| P99 | 1 | 1.25 | 1.25 | 0.69 | 1.08 |
| P100 | 1 | 1.25 | 1.25 | 0.69 | 1.08 |
| P101 | 1 | 1.05 | 1.05 | 0.69 | 0.76 |
| P106-P108 | 2 | 3.30 | 3.30 | 0.34 | 7.41 |
| P107 | 1 | 1.00 | 1.00 | 0.69 | 0.69 |
| P109 | 1 | 1.40 | 1.40 | 0.69 | 1.35 |
| P110 | 1 | 1.00 | 1.00 | 0.69 | 0.69 |
| P111 | 1 | 1.00 | 1.00 | 0.69 | 0.69 |
| P112 | 1 | 1.00 | 1.00 | 0.69 | 0.69 |
| P113 | 1 | 1.00 | 1.00 | 0.69 | 0.69 |
| P114 | 1 | 1.30 | 1.30 | 0.69 | 1.17 |
| P115 | 1 | 1.35 | 1.35 | 0.69 | 1.26 |
| P116 | 1 | 1.45 | 1.45 | 0.69 | 1.45 |
| P117 | 1 | 1.80 | 1.80 | 0.64 | 2.07 |
| P118 | 1 | 1.40 | 1.40 | 0.69 | 1.35 |
| P119 | 1 | 1.00 | 1.00 | 0.69 | 0.69 |
| P120 | 1 | 1.25 | 1.25 | 0.69 | 1.08 |
| P121 | 1 | 1.25 | 1.25 | 0.69 | 1.08 |
| P122 | 1 | 1.05 | 1.05 | 0.69 | 0.76 |
| P123 | 1 | 1.10 | 1.10 | 0.69 | 0.83 |
| P124 | 1 | 1.30 | 1.30 | 0.69 | 1.17 |
| P125 | 1 | 1.10 | 1.10 | 0.69 | 0.83 |
| P126 | 1 | 1.30 | 1.30 | 0.69 | 1.17 |
| P127 | 1 | 1.30 | 1.30 | 0.69 | 1.17 |
| P128 | 1 | 1.20 | 1.20 | 0.69 | 0.99 |
| P129 | 1 | 1.20 | 1.20 | 0.69 | 0.99 |
| P130 | 1 | 1.10 | 1.10 | 0.69 | 0.83 |
| P131 | 1 | 1.10 | 1.10 | 0.69 | 0.83 |
| P132 | 1 | 1.30 | 1.30 | 0.69 | 1.17 |
| P133 | 1 | 1.10 | 1.10 | 0.69 | 0.83 |
| P134 | 1 | 1.30 | 1.30 | 0.69 | 1.17 |
| P135 | 1 | 1.00 | 1.00 | 0.69 | 0.69 |
| P136 | 1 | 1.70 | 1.70 | 0.59 | 1.71 |
| P137-P138 | 2 | 2.05 | 2.05 | 0.59 | 4.96 |
| P139 | 1 | 1.10 | 1.10 | 0.69 | 0.83 |
| P140 | 1 | 1.10 | 1.10 | 0.69 | 0.83 |
| P141 | 1 | 1.10 | 1.10 | 0.69 | 0.83 |
| P142 | 1 | 1.00 | 1.00 | 0.69 | 0.69 |
| P143 | 1 | 1.10 | 1.10 | 0.69 | 0.83 |
| P144 | 1 | 1.10 | 1.10 | 0.69 | 0.83 |
| P145 | 1 | 1.10 | 1.10 | 0.69 | 0.83 |
| P146 | 1 | 1.00 | 1.00 | 0.69 | 0.69 |
| P147 | 1 | 1.10 | 1.10 | 0.69 | 0.83 |
| P148 | 1 | 1.10 | 1.10 | 0.69 | 0.83 |
| P149 | 1 | 1.10 | 1.10 | 0.69 | 0.83 |
| P150 | 1 | 1.10 | 1.10 | 0.69 | 0.83 |
| P151-P152 | 2 | 1.30 | 1.30 | 0.69 | 2.33 |
| P153 | 1 | 1.10 | 1.10 | 0.69 | 0.83 |
| P154 | 1 | 1.00 | 1.00 | 0.69 | 0.69 |
| P155 | 1 | 1.00 | 1.00 | 0.69 | 0.69 |
| P156 | 1 | 1.00 | 1.00 | 0.69 | 0.69 |
| P157 | 1 | 1.20 | 1.20 | 0.69 | 0.99 |
| P158 | 1 | 1.20 | 1.20 | 0.69 | 0.99 |
| P159 | 1 | 1.30 | 1.30 | 0.69 | 1.17 |
| P160 | 1 | 1.10 | 1.10 | 0.69 | 0.83 |
| P161 | 1 | 1.80 | 1.80 | 0.59 | 1.91 |
| P162 | 1 | 1.80 | 1.80 | 0.59 | 1.91 |
| P163 | 1 | 1.00 | 1.00 | 0.69 | 0.69 |
| P164 | 1 | 1.10 | 1.10 | 0.69 | 0.83 |
| P165 | 1 | 1.00 | 1.00 | 0.69 | 0.69 |
| P166 | 1 | 1.00 | 1.00 | 0.69 | 0.69 |
| P167 | 1 | 1.00 | 1.00 | 0.69 | 0.69 |
| P168 | 1 | 1.10 | 1.10 | 0.69 | 0.83 |
| P169 | 1 | 1.20 | 1.20 | 0.69 | 0.99 |
| P170 | 1 | 1.30 | 1.30 | 0.69 | 1.17 |
| P171 | 1 | 1.00 | 1.00 | 0.69 | 0.69 |
| P172 | 1 | 1.80 | 1.80 | 0.59 | 1.91 |
| P173-P174 | 2 | 1.85 | 1.85 | 0.59 | 4.04 |
| P175 | 1 | 1.40 | 1.40 | 0.69 | 1.35 |
| P176 | 1 | 1.40 | 1.40 | 0.69 | 1.35 |
| P177 | 1 | 1.40 | 1.40 | 0.69 | 1.35 |
| P178 | 1 | 1.30 | 1.30 | 0.69 | 1.17 |
| P179 | 1 | 1.30 | 1.30 | 0.69 | 1.17 |
| P180 | 1 | 1.50 | 1.50 | 0.69 | 1.55 |
| P181 | 1 | 1.50 | 1.50 | 0.69 | 1.55 |
| P182 | 1 | 1.30 | 1.30 | 0.69 | 1.17 |
| P183 | 1 | 1.30 | 1.30 | 0.69 | 1.17 |
| P184 | 1 | 1.30 | 1.30 | 0.69 | 1.17 |
| P185 | 1 | 1.30 | 1.30 | 0.69 | 1.17 |
| P186 | 1 | 1.30 | 1.30 | 0.69 | 1.17 |
| P187 | 1 | 1.00 | 1.00 | 0.69 | 0.69 |
| P188 | 1 | 1.00 | 1.00 | 0.69 | 0.69 |
| P189 | 1 | 1.30 | 1.30 | 0.69 | 1.17 |
| P190 | 1 | 1.20 | 1.20 | 0.69 | 0.99 |
| P191 | 1 | 1.30 | 1.30 | 0.69 | 1.17 |
| P192 | 1 | 1.30 | 1.30 | 0.69 | 1.17 |
| P193 | 1 | 1.30 | 1.30 | 0.69 | 1.17 |
| P194 | 1 | 1.20 | 1.20 | 0.69 | 0.99 |
| P195 | 1 | 1.20 | 1.20 | 0.69 | 0.99 |
| P196 | 1 | 1.00 | 1.00 | 0.69 | 0.69 |
| P197 | 1 | 1.30 | 1.30 | 0.69 | 1.17 |
| P198 | 1 | 1.10 | 1.10 | 0.69 | 0.83 |
| P199 | 1 | 1.80 | 1.80 | 0.59 | 1.91 |
| P200 | 1 | 1.80 | 1.80 | 0.59 | 1.91 |
| P201 | 1 | 1.10 | 1.10 | 0.69 | 0.83 |
| P202 | 1 | 1.40 | 1.40 | 0.69 | 1.35 |
| P203 | 1 | 1.10 | 1.10 | 0.69 | 0.83 |
| P204 | 1 | 1.70 | 1.70 | 0.59 | 1.71 |
| P205-P206 | 2 | 1.70 | 1.70 | 0.59 | 3.41 |
| P207 | 1 | 1.10 | 1.10 | 0.69 | 0.83 |
| P208 | 1 | 1.10 | 1.10 | 0.69 | 0.83 |
| P209 | 1 | 1.10 | 1.10 | 0.69 | 0.83 |
| P210 | 1 | 1.10 | 1.10 | 0.69 | 0.83 |
| P211 | 1 | 1.10 | 1.10 | 0.69 | 0.83 |
| P212 | 1 | 1.20 | 1.20 | 0.69 | 0.99 |
| P213 | 1 | 1.20 | 1.20 | 0.69 | 0.99 |
| P214 | 1 | 1.10 | 1.10 | 0.69 | 0.83 |
| P215 | 1 | 1.10 | 1.10 | 0.69 | 0.83 |
| P216 | 1 | 1.10 | 1.10 | 0.69 | 0.83 |
| P217 | 1 | 1.10 | 1.10 | 0.69 | 0.83 |
| P218 | 1 | 1.10 | 1.10 | 0.69 | 0.83 |
| P219-P220 | 2 | 1.25 | 1.25 | 0.69 | 2.16 |
| P221 | 1 | 1.10 | 1.10 | 0.69 | 0.83 |
| P222 | 1 | 1.00 | 1.00 | 0.69 | 0.69 |
| P223 | 1 | 1.00 | 1.00 | 0.69 | 0.69 |
| P224 | 1 | 1.00 | 1.00 | 0.69 | 0.69 |
| P225 | 1 | 1.00 | 1.00 | 0.69 | 0.69 |
| P226 | 1 | 1.00 | 1.00 | 0.69 | 0.69 |
| P227 | 1 | 1.00 | 1.00 | 0.69 | 0.69 |
| P228 | 1 | 1.00 | 1.00 | 0.69 | 0.69 |
| P229 | 1 | 1.10 | 1.10 | 0.69 | 0.83 |
| P230 | 1 | 1.05 | 1.05 | 0.69 | 0.76 |
| PAN1 | 1 | 3.35 | 3.35 | 0.69 | 7.74 |
| vigas de atado - C1 |  |  |  |  |  |
|  | 1 | 11.00 | 0.40 | 0.69 | 3.04 |
|  | 1 | 3.77 | 0.40 | 0.69 | 1.04 |
|  | 1 | 3.07 | 0.40 | 0.69 | 0.85 |
|  | 1 | 3.07 | 0.40 | 0.69 | 0.85 |
|  | 1 | 3.22 | 0.40 | 0.69 | 0.89 |
|  | 1 | 10.91 | 0.40 | 0.69 | 3.01 |
|  | 1 | 2.15 | 0.40 | 0.69 | 0.59 |
|  | 1 | 3.70 | 0.40 | 0.69 | 1.02 |
|  | 1 | 2.96 | 0.40 | 0.69 | 0.82 |
|  | 1 | 3.05 | 0.40 | 0.69 | 0.84 |
|  | 1 | 2.07 | 0.40 | 0.69 | 0.57 |
|  | 1 | 22.30 | 0.40 | 0.69 | 6.15 |
|  | 1 | 22.30 | 0.40 | 0.69 | 6.15 |
|  | 1 | 2.10 | 0.40 | 0.69 | 0.58 |
|  | 1 | 2.10 | 0.40 | 0.69 | 0.58 |
|  | 1 | 2.05 | 0.40 | 0.69 | 0.57 |
|  | 1 | 3.66 | 0.40 | 0.69 | 1.01 |
|  | 1 | 2.05 | 0.40 | 0.69 | 0.57 |
|  | 1 | 2.10 | 0.40 | 0.69 | 0.58 |
|  | 1 | 2.10 | 0.40 | 0.69 | 0.58 |
|  | 1 | 2.10 | 0.40 | 0.69 | 0.58 |
|  | 1 | 2.10 | 0.40 | 0.69 | 0.58 |
|  | 1 | 1.83 | 0.40 | 0.69 | 0.51 |
|  | 1 | 3.20 | 0.40 | 0.69 | 0.88 |
|  | 1 | 2.93 | 0.40 | 0.69 | 0.81 |
|  | 1 | 2.82 | 0.40 | 0.69 | 0.78 |
|  | 1 | 3.08 | 0.40 | 0.69 | 0.85 |
|  | 1 | 2.96 | 0.40 | 0.69 | 0.82 |
|  | 1 | 2.96 | 0.40 | 0.69 | 0.82 |
|  | 1 | 2.96 | 0.40 | 0.69 | 0.82 |
|  | 1 | 2.93 | 0.40 | 0.69 | 0.81 |
|  | 1 | 1.92 | 0.40 | 0.69 | 0.53 |
|  | 1 | 1.93 | 0.40 | 0.69 | 0.53 |
|  | 1 | 2.08 | 0.40 | 0.69 | 0.57 |
|  | 1 | 1.70 | 0.40 | 0.69 | 0.47 |
|  | 1 | 1.80 | 0.40 | 0.69 | 0.50 |
|  | 1 | 1.90 | 0.40 | 0.69 | 0.52 |
|  | 1 | 3.46 | 0.40 | 0.69 | 0.95 |
|  | 1 | 1.80 | 0.40 | 0.69 | 0.50 |
|  | 1 | 1.90 | 0.40 | 0.69 | 0.52 |
|  | 1 | 1.90 | 0.40 | 0.69 | 0.52 |
|  | 1 | 1.90 | 0.40 | 0.69 | 0.52 |
|  | 1 | 1.90 | 0.40 | 0.69 | 0.52 |
|  | 1 | 1.58 | 0.40 | 0.69 | 0.44 |
|  | 1 | 1.35 | 0.40 | 0.69 | 0.37 |
|  | 1 | 2.72 | 0.40 | 0.69 | 0.75 |
|  | 1 | 3.06 | 0.40 | 0.69 | 0.84 |
|  | 1 | 2.57 | 0.40 | 0.69 | 0.71 |
|  | 1 | 2.78 | 0.40 | 0.69 | 0.77 |
|  | 1 | 2.66 | 0.40 | 0.69 | 0.73 |
|  | 1 | 2.71 | 0.40 | 0.69 | 0.75 |
|  | 1 | 2.76 | 0.40 | 0.69 | 0.76 |
|  | 1 | 2.83 | 0.40 | 0.69 | 0.78 |
|  | 1 | 2.10 | 0.40 | 0.69 | 0.58 |
|  | 1 | 4.34 | 0.40 | 0.69 | 1.20 |
|  | 1 | 1.75 | 0.40 | 0.69 | 0.48 |
|  | 1 | 4.85 | 0.40 | 0.69 | 1.34 |
|  | 1 | 5.01 | 0.40 | 0.69 | 1.38 |
|  | 1 | 5.01 | 0.40 | 0.69 | 1.38 |
|  | 1 | 4.64 | 0.40 | 0.69 | 1.28 |
|  | 1 | 2.23 | 0.40 | 0.69 | 0.62 |
|  | 1 | 2.23 | 0.40 | 0.69 | 0.62 |
|  | 1 | 2.15 | 0.40 | 0.69 | 0.59 |
|  | 1 | 2.15 | 0.40 | 0.69 | 0.59 |
|  | 1 | 2.20 | 0.40 | 0.69 | 0.61 |
|  | 1 | 3.66 | 0.40 | 0.69 | 1.01 |
|  | 1 | 2.15 | 0.40 | 0.69 | 0.59 |
|  | 1 | 2.15 | 0.40 | 0.69 | 0.59 |
|  | 1 | 2.10 | 0.40 | 0.69 | 0.58 |
|  | 1 | 2.10 | 0.40 | 0.69 | 0.58 |
|  | 1 | 2.10 | 0.40 | 0.69 | 0.58 |
|  | 1 | 1.82 | 0.40 | 0.69 | 0.50 |
|  | 1 | 4.37 | 0.40 | 0.69 | 1.21 |
|  | 1 | 1.74 | 0.40 | 0.69 | 0.48 |
|  | 1 | 4.85 | 0.40 | 0.69 | 1.34 |
|  | 1 | 5.01 | 0.40 | 0.69 | 1.38 |
|  | 1 | 4.96 | 0.40 | 0.69 | 1.37 |
|  | 1 | 4.59 | 0.40 | 0.69 | 1.27 |
|  | 1 | 4.45 | 0.40 | 0.69 | 1.23 |
|  | 1 | 6.60 | 0.40 | 0.69 | 1.82 |
|  | 1 | 4.25 | 0.40 | 0.69 | 1.17 |
|  | 1 | 6.45 | 0.40 | 0.69 | 1.78 |
|  | 1 | 4.37 | 0.40 | 0.69 | 1.21 |
|  | 1 | 6.50 | 0.40 | 0.69 | 1.79 |
|  | 1 | 4.25 | 0.40 | 0.69 | 1.17 |
|  | 1 | 6.55 | 0.40 | 0.69 | 1.81 |
|  | 1 | 4.45 | 0.40 | 0.69 | 1.23 |
|  | 1 | 4.67 | 0.40 | 0.69 | 1.29 |
|  | 1 | 4.58 | 0.40 | 0.69 | 1.26 |
|  | 1 | 3.13 | 0.40 | 0.69 | 0.86 |
|  | 1 | 3.30 | 0.40 | 0.69 | 0.91 |
|  | 1 | 3.45 | 0.40 | 0.69 | 0.95 |
|  | 1 | 2.64 | 0.40 | 0.69 | 0.73 |
|  | 1 | 2.96 | 0.40 | 0.69 | 0.82 |
|  | 1 | 3.21 | 0.40 | 0.69 | 0.89 |
|  | 1 | 3.87 | 0.40 | 0.69 | 1.07 |
|  | 1 | 3.08 | 0.40 | 0.69 | 0.85 |
|  | 1 | 3.33 | 0.40 | 0.69 | 0.92 |
|  | 1 | 3.16 | 0.40 | 0.69 | 0.87 |
|  | 1 | 3.41 | 0.40 | 0.69 | 0.94 |
|  | 1 | 3.92 | 0.40 | 0.69 | 1.08 |
|  | 1 | 3.17 | 0.40 | 0.69 | 0.87 |
|  | 1 | 3.42 | 0.40 | 0.69 | 0.94 |
|  | 1 | 3.07 | 0.40 | 0.69 | 0.85 |
|  | 1 | 3.32 | 0.40 | 0.69 | 0.92 |
|  | 1 | 4.31 | 0.40 | 0.69 | 1.19 |
|  | 1 | 4.61 | 0.40 | 0.69 | 1.27 |
|  | 1 | 2.83 | 0.40 | 0.69 | 0.78 |
|  | 1 | 2.81 | 0.40 | 0.69 | 0.78 |
|  | 1 | 2.76 | 0.40 | 0.69 | 0.76 |
|  | 1 | 2.71 | 0.40 | 0.69 | 0.75 |
|  | 1 | 2.78 | 0.40 | 0.69 | 0.77 |
|  | 1 | 2.62 | 0.40 | 0.69 | 0.72 |
|  | 1 | 1.59 | 0.40 | 0.69 | 0.44 |
|  | 1 | 4.13 | 0.40 | 0.69 | 1.14 |
|  | 1 | 5.68 | 0.40 | 0.69 | 1.57 |
|  | 1 | 2.98 | 0.40 | 0.69 | 0.82 |
|  | 1 | 1.57 | 0.40 | 0.69 | 0.43 |
|  | 1 | 0.20 | 0.40 | 0.69 | 0.06 |
|  | 1 | 2.96 | 0.40 | 0.69 | 0.82 |
|  | 1 | 2.96 | 0.40 | 0.69 | 0.82 |
|  | 1 | 2.96 | 0.40 | 0.69 | 0.82 |
|  | 1 | 2.87 | 0.40 | 0.69 | 0.79 |
|  | 1 | 1.57 | 0.40 | 0.69 | 0.43 |
|  | 1 | 3.53 | 0.40 | 0.69 | 0.97 |
|  | 1 | 3.87 | 0.40 | 0.69 | 1.07 |
|  | 1 | 6.10 | 0.40 | 0.69 | 1.68 |
|  | 1 | 0.89 | 0.40 | 0.69 | 0.25 |
|  | 1 | 2.87 | 0.40 | 0.69 | 0.79 |
|  | 1 | 4.75 | 0.40 | 0.69 | 1.31 |
|  | 1 | 2.85 | 0.40 | 0.69 | 0.79 |
|  | 1 | 2.85 | 0.40 | 0.69 | 0.79 |
|  | 1 | 4.75 | 0.40 | 0.69 | 1.31 |
|  | 1 | 2.85 | 0.40 | 0.69 | 0.79 |
|  | 1 | 0.99 | 0.40 | 0.69 | 0.27 |
|  | 1 | 5.80 | 0.40 | 0.69 | 1.60 |
|  | 1 | 5.58 | 0.40 | 0.69 | 1.54 |
|  | 1 | 5.58 | 0.40 | 0.69 | 1.54 |
|  | 1 | 5.78 | 0.40 | 0.69 | 1.60 |
|  | 1 | 7.07 | 0.40 | 0.69 | 1.95 |
|  | 1 | 4.81 | 0.40 | 0.69 | 1.33 |
|  | 1 | 5.14 | 0.40 | 0.69 | 1.42 |
|  | 1 | 3.32 | 0.40 | 0.69 | 0.92 |
|  | 1 | 3.87 | 0.40 | 0.69 | 1.07 |
|  | 1 | 1.82 | 0.40 | 0.69 | 0.50 |
|  | 1 | 1.40 | 0.40 | 0.69 | 0.39 |
|  | 1 | 1.40 | 0.40 | 0.69 | 0.39 |
|  | 1 | 1.20 | 0.40 | 0.69 | 0.33 |
|  | 1 | 1.04 | 0.40 | 0.69 | 0.29 |
|  | 1 | 0.90 | 0.40 | 0.69 | 0.25 |
|  | 1 | 2.09 | 0.40 | 0.69 | 0.58 |
|  | 1 | 2.30 | 0.40 | 0.69 | 0.63 |
|  | 1 | 2.25 | 0.40 | 0.69 | 0.62 |
|  | 1 | 2.25 | 0.40 | 0.69 | 0.62 |
|  | 1 | 2.57 | 0.40 | 0.69 | 0.71 |
|  | 1 | 2.62 | 0.40 | 0.69 | 0.72 |
|  | 1 | 2.57 | 0.40 | 0.69 | 0.71 |
|  | 1 | 2.67 | 0.40 | 0.69 | 0.74 |
|  | 1 | 3.94 | 0.40 | 0.69 | 1.09 |
|  | 1 | 1.96 | 0.40 | 0.69 | 0.54 |
|  | 1 | 2.56 | 0.40 | 0.69 | 0.71 |
|  | 1 | 3.15 | 0.40 | 0.69 | 0.87 |
|  | 1 | 2.22 | 0.40 | 0.69 | 0.61 |
|  | 1 | 3.97 | 0.40 | 0.69 | 1.10 |
|  | 1 | 2.59 | 0.40 | 0.69 | 0.71 |
|  | 1 | 6.24 | 0.40 | 0.69 | 1.72 |
|  | 1 | 3.52 | 0.40 | 0.69 | 0.97 |
|  | 1 | 7.27 | 0.40 | 0.69 | 2.01 |
|  | 1 | 2.45 | 0.40 | 0.69 | 0.68 |
|  | 1 | 1.86 | 0.40 | 0.69 | 0.51 |
|  | 1 | 2.46 | 0.40 | 0.69 | 0.68 |
|  | 1 | 5.06 | 0.40 | 0.69 | 1.40 |
|  | 1 | 2.60 | 0.40 | 0.69 | 0.72 |
|  | 1 | 2.80 | 0.40 | 0.69 | 0.77 |
|  | 1 | 2.11 | 0.40 | 0.69 | 0.58 |
|  | 1 | 2.40 | 0.40 | 0.69 | 0.66 |
|  | 1 | 2.35 | 0.40 | 0.69 | 0.65 |
|  | 1 | 2.35 | 0.40 | 0.69 | 0.65 |
|  | 1 | 3.03 | 0.40 | 0.69 | 0.84 |
|  | 1 | 2.97 | 0.40 | 0.69 | 0.82 |
|  | 1 | 1.93 | 0.40 | 0.69 | 0.53 |
|  | 1 | 2.03 | 0.40 | 0.69 | 0.56 |
|  | 1 | 1.90 | 0.40 | 0.69 | 0.52 |
|  | 1 | 1.93 | 0.40 | 0.69 | 0.53 |
|  | 1 | 1.90 | 0.40 | 0.69 | 0.52 |
|  | 1 | 1.90 | 0.40 | 0.69 | 0.52 |
|  | 1 | 1.95 | 0.40 | 0.69 | 0.54 |
|  | 1 | 3.08 | 0.40 | 0.69 | 0.85 |
|  | 1 | 2.90 | 0.40 | 0.69 | 0.80 |
|  | 1 | 2.09 | 0.40 | 0.69 | 0.58 |
|  | 1 | 5.16 | 0.40 | 0.69 | 1.42 |
|  | 1 | 1.99 | 0.40 | 0.69 | 0.55 |
|  | 1 | 4.71 | 0.40 | 0.69 | 1.30 |
|  | 1 | 1.97 | 0.40 | 0.69 | 0.54 |
|  | 1 | 3.12 | 0.40 | 0.69 | 0.86 |
|  | 1 | 4.77 | 0.40 | 0.69 | 1.32 |
|  | 1 | 2.79 | 0.40 | 0.69 | 0.77 |
|  | 1 | 2.71 | 0.40 | 0.69 | 0.75 |
|  | 1 | 2.80 | 0.40 | 0.69 | 0.77 |
|  | 1 | 2.24 | 0.40 | 0.69 | 0.62 |
|  | 1 | 2.75 | 0.40 | 0.69 | 0.76 |
|  | 1 | 2.75 | 0.40 | 0.69 | 0.76 |
|  | 1 | 2.19 | 0.40 | 0.69 | 0.60 |
|  | 1 | 2.77 | 0.40 | 0.69 | 0.76 |
|  | 1 | 2.77 | 0.40 | 0.69 | 0.76 |
|  | 1 | 2.19 | 0.40 | 0.69 | 0.60 |
|  | 1 | 2.76 | 0.40 | 0.69 | 0.76 |
|  | 1 | 2.89 | 0.40 | 0.69 | 0.80 |
|  | 1 | 2.77 | 0.40 | 0.69 | 0.76 |
|  | 1 | 5.70 | 0.40 | 0.69 | 1.57 |
|  | 1 | 7.02 | 0.40 | 0.69 | 1.94 |
|  | 1 | 5.83 | 0.40 | 0.69 | 1.61 |
|  | 1 | 1.74 | 0.40 | 0.69 | 0.48 |
|  | 1 | 1.43 | 0.40 | 0.69 | 0.39 |
|  | 1 | 2.66 | 0.40 | 0.69 | 0.73 |
|  | 1 | 5.82 | 0.40 | 0.69 | 1.61 |
|  | 1 | 2.78 | 0.40 | 0.69 | 0.77 |
|  | 1 | 2.63 | 0.40 | 0.69 | 0.73 |
|  | 1 | 2.86 | 0.40 | 0.69 | 0.79 |
|  | 1 | 2.39 | 0.40 | 0.69 | 0.66 |
|  | 1 | 2.94 | 0.40 | 0.69 | 0.81 |
|  | 1 | 1.47 | 0.40 | 0.69 | 0.41 |
|  | 1 | 0.72 | 0.40 | 0.69 | 0.20 |
|  | 1 | 2.44 | 0.40 | 0.69 | 0.67 |
|  | 1 | 3.00 | 0.40 | 0.69 | 0.83 |
|  | 1 | 3.01 | 0.40 | 0.69 | 0.83 |
|  | 1 | 2.48 | 0.40 | 0.69 | 0.68 |
|  | 1 | 3.10 | 0.40 | 0.69 | 0.86 |
|  | 1 | 3.11 | 0.40 | 0.69 | 0.86 |
|  | 1 | 3.12 | 0.40 | 0.69 | 0.86 |
|  | 1 | 4.81 | 0.40 | 0.69 | 1.33 |
|  | 1 | 5.17 | 0.40 | 0.69 | 1.43 |
|  | 1 | 2.28 | 0.40 | 0.69 | 0.63 |
|  | 1 | 2.28 | 0.40 | 0.69 | 0.63 |
|  | 1 | 2.26 | 0.40 | 0.69 | 0.62 |
|  | 1 | 1.74 | 0.40 | 0.69 | 0.48 |
|  | 1 | 2.34 | 0.40 | 0.69 | 0.65 |
|  | 1 | 2.34 | 0.40 | 0.69 | 0.65 |
|  | 1 | 1.74 | 0.40 | 0.69 | 0.48 |
|  | 1 | 2.30 | 0.40 | 0.69 | 0.63 |
|  | 1 | 2.30 | 0.40 | 0.69 | 0.63 |
|  | 1 | 2.79 | 0.40 | 0.69 | 0.77 |
|  | 1 | 1.74 | 0.40 | 0.69 | 0.48 |
|  | 1 | 0.26 | 0.40 | 0.69 | 0.07 |
|  | 1 | 0.46 | 0.40 | 0.69 | 0.13 |
|  | 1 | 0.41 | 0.40 | 0.69 | 0.11 |
|  | 1 | 0.46 | 0.40 | 0.69 | 0.13 |
|  | 1 | 0.43 | 0.40 | 0.69 | 0.12 |
|  | 1 | 5.93 | 0.40 | 0.69 | 1.64 |
| bajo forjado sanitario |  |  |  |  |  |
|  | 1 | 4510.00 | 1.00 | 0.10 | 451.00 |
| aljibe 1 |  |  |  |  |  |
|  | 1 | 4.06 | 7.70 | 0.10 | 3.13 |
| aljibe 2 |  |  |  |  |  |
|  | 1 | 3.71 | 2.80 | 0.10 | 1.04 |
| arranque escalera |  |  |  |  |  |
|  | 2 | 1.60 | 0.45 | 0.69 | 0.99 |
| foso ascensor |  |  |  |  |  |
| PAN 1 |  |  |  |  |  |
|  | 1 | 2.00 | 2.65 | 0.10 | 0.53 |
| PAN2 |  |  |  |  |  |
|  | 1 | 5.20 | 2.80 | 0.10 | 1.46 |
| Total |  |  |  |  | 981.62 |

**E04CA080** m3 H.ARM. HA-25/B/20 ZAPATAS ENCOF V. GRUA/BOMBA
432.600 m3 × 158.6 (163.36 con costes indirectos) = 70669.54
Hormigón armado HA-25 N/mm2. consistencia plástica/blanda, Tmáx.20 mm., para cualquier tipo de ambiente, elaborado en central en relleno de zapatas, vigas riostras, zanjas de cimentación, incluso armadura con acero B 500 S según documentación gráfica, encofrado y desencofrado con madera o sistema equivalente, vertido con grúa o motobomba, vibrado y colocado. Según normas NTE-CSZ y EHE-08. Medido el volumen teórico. Según detalle.

| Código | Ud | Descripción | Rendimiento | Precio | Importe |
|---|---|---|---|---|---|
| 2·2·E04CM050 | m3 | HORM. HA-25/B/20 V. MANUAL | 1.000 | 60.84 | 60.84 |
| 2·2·E04AB020 | kg | ACERO CORRUGADO B 500 S | 80.000 | 0.67 | 53.60 |
| E04CE020 | m2 | ENCOF.MAD.ZAP.Y VIG.RIOS.Y ENCE. | 4.250 | 9.13 | 38.80 |
| P01HB011 | m3 | Vertido hormigón grúa / bomba | 1.000 | 5.357242285501 | 5.36 |
|  |  | Total |  |  | 158.6 |

| Medición | Uds. | Largo | Ancho | Alto | Parcial |
|---|---|---|---|---|---|
| zapatas |  |  |  |  |  |
| P1 | 1 | 1.65 | 1.65 | 0.75 | 2.04 |
| P2 | 1 | 1.45 | 1.45 | 0.40 | 0.84 |
| P3 | 1 | 1.00 | 1.00 | 0.40 | 0.40 |
| P4 | 1 | 1.25 | 1.25 | 0.40 | 0.63 |
| P5 | 1 | 1.45 | 1.45 | 0.40 | 0.84 |
| P6 | 1 | 1.45 | 1.45 | 0.40 | 0.84 |
| P7-P8 | 2 | 1.55 | 1.55 | 0.40 | 1.92 |
| P9 | 1 | 1.45 | 1.45 | 0.40 | 0.84 |
| P10 | 1 | 1.45 | 1.45 | 0.40 | 0.84 |
| P11 | 1 | 1.45 | 1.45 | 0.40 | 0.84 |
| P12 | 1 | 1.45 | 1.45 | 0.40 | 0.84 |
| P13 | 1 | 1.35 | 1.35 | 0.40 | 0.73 |
| P14 | 1 | 1.45 | 1.45 | 0.40 | 0.84 |
| P15 | 1 | 1.55 | 1.55 | 0.40 | 0.96 |
| P16-P17 | 2 | 1.45 | 1.45 | 0.40 | 1.68 |
| P18 | 1 | 1.25 | 1.25 | 0.40 | 0.63 |
| P19 | 1 | 1.00 | 1.00 | 0.40 | 0.40 |
| P20 | 1 | 1.50 | 1.50 | 0.40 | 0.90 |
| P21 | 1 | 1.20 | 1.20 | 0.40 | 0.58 |
| P22 | 1 | 1.90 | 1.90 | 0.75 | 2.71 |
| P23 | 1 | 2.30 | 2.30 | 0.75 | 3.97 |
| P24 | 1 | 1.40 | 1.40 | 0.40 | 0.78 |
| P25 | 1 | 1.80 | 1.80 | 0.45 | 1.46 |
| P26 | 1 | 1.90 | 1.90 | 0.50 | 1.81 |
| P27 | 1 | 1.90 | 1.90 | 0.50 | 1.81 |
| P28-P29 | 2 | 1.95 | 1.95 | 0.50 | 3.80 |
| P30 | 1 | 1.90 | 1.90 | 0.50 | 1.81 |
| P31 | 1 | 1.90 | 1.90 | 0.50 | 1.81 |
| P32 | 1 | 1.90 | 1.90 | 0.50 | 1.81 |
| P33 | 1 | 1.90 | 1.90 | 0.50 | 1.81 |
| P34 | 1 | 1.90 | 1.90 | 0.50 | 1.81 |
| P35-P36-PAN2 | 3 | 6.25 | 6.25 | 0.90 | 105.47 |
| P37-P38 | 2 | 1.45 | 1.45 | 0.40 | 1.68 |
| P39 | 1 | 1.40 | 1.40 | 0.40 | 0.78 |
| P40 | 1 | 1.10 | 1.10 | 0.40 | 0.48 |
| P41 | 1 | 1.00 | 1.00 | 0.40 | 0.40 |
| P42 | 1 | 1.30 | 1.30 | 0.40 | 0.68 |
| P43 | 1 | 1.10 | 1.10 | 0.40 | 0.48 |
| P44 | 1 | 1.40 | 1.40 | 0.50 | 0.98 |
| P45 | 1 | 1.50 | 1.50 | 0.50 | 1.13 |
| P46 | 1 | 1.20 | 1.20 | 0.40 | 0.58 |
| P47 | 1 | 1.30 | 1.30 | 0.40 | 0.68 |
| P48 | 1 | 1.20 | 1.20 | 0.40 | 0.58 |
| P49 | 1 | 1.30 | 1.30 | 0.40 | 0.68 |
| P50-P51 | 2 | 1.35 | 1.35 | 0.40 | 1.46 |
| P52 | 1 | 1.20 | 1.20 | 0.40 | 0.58 |
| P53 | 1 | 1.20 | 1.20 | 0.40 | 0.58 |
| P54 | 1 | 1.20 | 1.20 | 0.40 | 0.58 |
| P55 | 1 | 1.20 | 1.20 | 0.40 | 0.58 |
| P56 | 1 | 1.10 | 1.10 | 0.40 | 0.48 |
| P57 | 1 | 1.10 | 1.10 | 0.40 | 0.48 |
| P58 | 1 | 1.10 | 1.10 | 0.40 | 0.48 |
| P59-P60 | 2 | 1.25 | 1.25 | 0.40 | 1.25 |
| P61 | 1 | 1.40 | 1.40 | 0.40 | 0.78 |
| P62 | 1 | 1.10 | 1.10 | 0.40 | 0.48 |
| P63 | 1 | 1.00 | 1.00 | 0.40 | 0.40 |
| P64 | 1 | 1.65 | 1.65 | 0.45 | 1.23 |
| P65 | 1 | 1.15 | 1.15 | 0.40 | 0.53 |
| P66 | 1 | 1.25 | 1.25 | 0.40 | 0.63 |
| P67 | 1 | 1.25 | 1.25 | 0.40 | 0.63 |
| P68 | 1 | 1.25 | 1.25 | 0.40 | 0.63 |
| P69 | 1 | 1.25 | 1.25 | 0.40 | 0.63 |
| P70 | 1 | 1.00 | 1.00 | 0.40 | 0.40 |
| P71 | 1 | 1.25 | 1.25 | 0.40 | 0.63 |
| P72 | 1 | 1.15 | 1.15 | 0.40 | 0.53 |
| P73 | 1 | 1.15 | 1.15 | 0.40 | 0.53 |
| P74 | 1 | 1.10 | 1.10 | 0.40 | 0.48 |
| P75 | 1 | 1.10 | 1.10 | 0.40 | 0.48 |
| P76 | 1 | 1.00 | 1.00 | 0.40 | 0.40 |
| P77 | 1 | 1.20 | 1.20 | 0.40 | 0.58 |
| P78 | 1 | 1.05 | 1.05 | 0.40 | 0.44 |
| P79 | 1 | 1.10 | 1.10 | 0.40 | 0.48 |
| P80 | 1 | 1.40 | 1.40 | 0.40 | 0.78 |
| P81 | 1 | 1.20 | 1.20 | 0.40 | 0.58 |
| P82 | 1 | 1.70 | 1.70 | 0.45 | 1.30 |
| P83 | 1 | 1.20 | 1.20 | 0.40 | 0.58 |
| P84 | 1 | 1.40 | 1.40 | 0.40 | 0.78 |
| P85 | 1 | 1.30 | 1.30 | 0.40 | 0.68 |
| P86 | 1 | 1.40 | 1.40 | 0.40 | 0.78 |
| P87 | 1 | 1.25 | 1.25 | 0.40 | 0.63 |
| P88 | 1 | 1.30 | 1.30 | 0.40 | 0.68 |
| P89 | 1 | 1.00 | 1.00 | 0.40 | 0.40 |
| P90 | 1 | 2.70 | 2.70 | 0.60 | 4.37 |
| P91 | 1 | 2.10 | 2.10 | 0.45 | 1.98 |
| P92 | 1 | 2.30 | 2.30 | 0.50 | 2.65 |
| P93 | 1 | 2.10 | 2.10 | 0.45 | 1.98 |
| P94-P102 | 2 | 1.20 | 1.20 | 0.40 | 1.15 |
| P95-P103 | 2 | 1.25 | 1.25 | 0.40 | 1.25 |
| P96-P104 | 2 | 1.55 | 1.55 | 0.40 | 1.92 |
| P97-P105 | 2 | 1.35 | 1.35 | 0.40 | 1.46 |
| P98 | 1 | 1.05 | 1.05 | 0.40 | 0.44 |
| P99 | 1 | 1.25 | 1.25 | 0.40 | 0.63 |
| P100 | 1 | 1.25 | 1.25 | 0.40 | 0.63 |
| P101 | 1 | 1.05 | 1.05 | 0.40 | 0.44 |
| P106-P108 | 2 | 3.30 | 3.30 | 0.75 | 16.34 |
| P107 | 1 | 1.00 | 1.00 | 0.40 | 0.40 |
| P109 | 1 | 1.40 | 1.40 | 0.40 | 0.78 |
| P110 | 1 | 1.00 | 1.00 | 0.40 | 0.40 |
| P111 | 1 | 1.00 | 1.00 | 0.40 | 0.40 |
| P112 | 1 | 1.00 | 1.00 | 0.40 | 0.40 |
| P113 | 1 | 1.00 | 1.00 | 0.40 | 0.40 |
| P114 | 1 | 1.30 | 1.30 | 0.40 | 0.68 |
| P115 | 1 | 1.35 | 1.35 | 0.40 | 0.73 |
| P116 | 1 | 1.45 | 1.45 | 0.40 | 0.84 |
| P117 | 1 | 1.80 | 1.80 | 0.45 | 1.46 |
| P118 | 1 | 1.40 | 1.40 | 0.40 | 0.78 |
| P119 | 1 | 1.00 | 1.00 | 0.40 | 0.40 |
| P120 | 1 | 1.25 | 1.25 | 0.40 | 0.63 |
| P121 | 1 | 1.25 | 1.25 | 0.40 | 0.63 |
| P122 | 1 | 1.05 | 1.05 | 0.40 | 0.44 |
| P123 | 1 | 1.10 | 1.10 | 0.40 | 0.48 |
| P124 | 1 | 1.30 | 1.30 | 0.40 | 0.68 |
| P125 | 1 | 1.10 | 1.10 | 0.40 | 0.48 |
| P126 | 1 | 1.30 | 1.30 | 0.40 | 0.68 |
| P127 | 1 | 1.30 | 1.30 | 0.40 | 0.68 |
| P128 | 1 | 1.20 | 1.20 | 0.40 | 0.58 |
| P129 | 1 | 1.20 | 1.20 | 0.40 | 0.58 |
| P130 | 1 | 1.10 | 1.10 | 0.40 | 0.48 |
| P131 | 1 | 1.10 | 1.10 | 0.40 | 0.48 |
| P132 | 1 | 1.30 | 1.30 | 0.40 | 0.68 |
| P133 | 1 | 1.10 | 1.10 | 0.40 | 0.48 |
| P134 | 1 | 1.30 | 1.30 | 0.40 | 0.68 |
| P135 | 1 | 1.00 | 1.00 | 0.40 | 0.40 |
| P136 | 1 | 1.70 | 1.70 | 0.50 | 1.45 |
| P137-P138 | 2 | 2.05 | 2.05 | 0.50 | 4.20 |
| P139 | 1 | 1.10 | 1.10 | 0.40 | 0.48 |
| P140 | 1 | 1.10 | 1.10 | 0.40 | 0.48 |
| P141 | 1 | 1.10 | 1.10 | 0.40 | 0.48 |
| P142 | 1 | 1.00 | 1.00 | 0.40 | 0.40 |
| P143 | 1 | 1.10 | 1.10 | 0.40 | 0.48 |
| P144 | 1 | 1.10 | 1.10 | 0.40 | 0.48 |
| P145 | 1 | 1.10 | 1.10 | 0.40 | 0.48 |
| P146 | 1 | 1.00 | 1.00 | 0.40 | 0.40 |
| P147 | 1 | 1.10 | 1.10 | 0.40 | 0.48 |
| P148 | 1 | 1.10 | 1.10 | 0.40 | 0.48 |
| P149 | 1 | 1.10 | 1.10 | 0.40 | 0.48 |
| P150 | 1 | 1.10 | 1.10 | 0.40 | 0.48 |
| P151-P152 | 2 | 1.30 | 1.30 | 0.40 | 1.35 |
| P153 | 1 | 1.10 | 1.10 | 0.40 | 0.48 |
| P154 | 1 | 1.00 | 1.00 | 0.40 | 0.40 |
| P155 | 1 | 1.00 | 1.00 | 0.40 | 0.40 |
| P156 | 1 | 1.00 | 1.00 | 0.40 | 0.40 |
| P157 | 1 | 1.20 | 1.20 | 0.40 | 0.58 |
| P158 | 1 | 1.20 | 1.20 | 0.40 | 0.58 |
| P159 | 1 | 1.30 | 1.30 | 0.40 | 0.68 |
| P160 | 1 | 1.10 | 1.10 | 0.40 | 0.48 |
| P161 | 1 | 1.80 | 1.80 | 0.50 | 1.62 |
| P162 | 1 | 1.80 | 1.80 | 0.50 | 1.62 |
| P163 | 1 | 1.00 | 1.00 | 0.40 | 0.40 |
| P164 | 1 | 1.10 | 1.10 | 0.40 | 0.48 |
| P165 | 1 | 1.00 | 1.00 | 0.40 | 0.40 |
| P166 | 1 | 1.00 | 1.00 | 0.40 | 0.40 |
| P167 | 1 | 1.00 | 1.00 | 0.40 | 0.40 |
| P168 | 1 | 1.10 | 1.10 | 0.40 | 0.48 |
| P169 | 1 | 1.20 | 1.20 | 0.40 | 0.58 |
| P170 | 1 | 1.30 | 1.30 | 0.40 | 0.68 |
| P171 | 1 | 1.00 | 1.00 | 0.40 | 0.40 |
| P172 | 1 | 1.80 | 1.80 | 0.50 | 1.62 |
| P173-P174 | 2 | 1.85 | 1.85 | 0.50 | 3.42 |
| P175 | 1 | 1.40 | 1.40 | 0.40 | 0.78 |
| P176 | 1 | 1.40 | 1.40 | 0.40 | 0.78 |
| P177 | 1 | 1.40 | 1.40 | 0.40 | 0.78 |
| P178 | 1 | 1.30 | 1.30 | 0.40 | 0.68 |
| P179 | 1 | 1.30 | 1.30 | 0.40 | 0.68 |
| P180 | 1 | 1.50 | 1.50 | 0.40 | 0.90 |
| P181 | 1 | 1.50 | 1.50 | 0.40 | 0.90 |
| P182 | 1 | 1.30 | 1.30 | 0.40 | 0.68 |
| P183 | 1 | 1.30 | 1.30 | 0.40 | 0.68 |
| P184 | 1 | 1.30 | 1.30 | 0.40 | 0.68 |
| P185 | 1 | 1.30 | 1.30 | 0.40 | 0.68 |
| P186 | 1 | 1.30 | 1.30 | 0.40 | 0.68 |
| P187 | 1 | 1.00 | 1.00 | 0.40 | 0.40 |
| P188 | 1 | 1.00 | 1.00 | 0.40 | 0.40 |
| P189 | 1 | 1.30 | 1.30 | 0.40 | 0.68 |
| P190 | 1 | 1.20 | 1.20 | 0.40 | 0.58 |
| P191 | 1 | 1.30 | 1.30 | 0.40 | 0.68 |
| P192 | 1 | 1.30 | 1.30 | 0.40 | 0.68 |
| P193 | 1 | 1.30 | 1.30 | 0.40 | 0.68 |
| P194 | 1 | 1.20 | 1.20 | 0.40 | 0.58 |
| P195 | 1 | 1.20 | 1.20 | 0.40 | 0.58 |
| P196 | 1 | 1.00 | 1.00 | 0.40 | 0.40 |
| P197 | 1 | 1.30 | 1.30 | 0.40 | 0.68 |
| P198 | 1 | 1.10 | 1.10 | 0.40 | 0.48 |
| P199 | 1 | 1.80 | 1.80 | 0.50 | 1.62 |
| P200 | 1 | 1.80 | 1.80 | 0.50 | 1.62 |
| P201 | 1 | 1.10 | 1.10 | 0.40 | 0.48 |
| P202 | 1 | 1.40 | 1.40 | 0.40 | 0.78 |
| P203 | 1 | 1.10 | 1.10 | 0.40 | 0.48 |
| P204 | 1 | 1.70 | 1.70 | 0.50 | 1.45 |
| P205-P206 | 2 | 1.70 | 1.70 | 0.50 | 2.89 |
| P207 | 1 | 1.10 | 1.10 | 0.40 | 0.48 |
| P208 | 1 | 1.10 | 1.10 | 0.40 | 0.48 |
| P209 | 1 | 1.10 | 1.10 | 0.40 | 0.48 |
| P210 | 1 | 1.10 | 1.10 | 0.40 | 0.48 |
| P211 | 1 | 1.10 | 1.10 | 0.40 | 0.48 |
| P212 | 1 | 1.20 | 1.20 | 0.40 | 0.58 |
| P213 | 1 | 1.20 | 1.20 | 0.40 | 0.58 |
| P214 | 1 | 1.10 | 1.10 | 0.40 | 0.48 |
| P215 | 1 | 1.10 | 1.10 | 0.40 | 0.48 |
| P216 | 1 | 1.10 | 1.10 | 0.40 | 0.48 |
| P217 | 1 | 1.10 | 1.10 | 0.40 | 0.48 |
| P218 | 1 | 1.10 | 1.10 | 0.40 | 0.48 |
| P219-P220 | 2 | 1.25 | 1.25 | 0.40 | 1.25 |
| P221 | 1 | 1.10 | 1.10 | 0.40 | 0.48 |
| P222 | 1 | 1.00 | 1.00 | 0.40 | 0.40 |
| P223 | 1 | 1.00 | 1.00 | 0.40 | 0.40 |
| P224 | 1 | 1.00 | 1.00 | 0.40 | 0.40 |
| P225 | 1 | 1.00 | 1.00 | 0.40 | 0.40 |
| P226 | 1 | 1.00 | 1.00 | 0.40 | 0.40 |
| P227 | 1 | 1.00 | 1.00 | 0.40 | 0.40 |
| P228 | 1 | 1.00 | 1.00 | 0.40 | 0.40 |
| P229 | 1 | 1.10 | 1.10 | 0.40 | 0.48 |
| P230 | 1 | 1.05 | 1.05 | 0.40 | 0.44 |
| PAN1 | 1 | 3.35 | 3.35 | 0.40 | 4.49 |
| vigas de atado - C1 |  |  |  |  |  |
|  | 1 | 11.00 | 0.40 | 0.40 | 1.76 |
|  | 1 | 3.77 | 0.40 | 0.40 | 0.60 |
|  | 1 | 3.07 | 0.40 | 0.40 | 0.49 |
|  | 1 | 3.07 | 0.40 | 0.40 | 0.49 |
|  | 1 | 3.22 | 0.40 | 0.40 | 0.52 |
|  | 1 | 10.91 | 0.40 | 0.40 | 1.75 |
|  | 1 | 2.15 | 0.40 | 0.40 | 0.34 |
|  | 1 | 3.70 | 0.40 | 0.40 | 0.59 |
|  | 1 | 2.96 | 0.40 | 0.40 | 0.47 |
|  | 1 | 3.05 | 0.40 | 0.40 | 0.49 |
|  | 1 | 2.07 | 0.40 | 0.40 | 0.33 |
|  | 1 | 22.30 | 0.40 | 0.40 | 3.57 |
|  | 1 | 22.30 | 0.40 | 0.40 | 3.57 |
|  | 1 | 2.10 | 0.40 | 0.40 | 0.34 |
|  | 1 | 2.10 | 0.40 | 0.40 | 0.34 |
|  | 1 | 2.05 | 0.40 | 0.40 | 0.33 |
|  | 1 | 3.66 | 0.40 | 0.40 | 0.59 |
|  | 1 | 2.05 | 0.40 | 0.40 | 0.33 |
|  | 1 | 2.10 | 0.40 | 0.40 | 0.34 |
|  | 1 | 2.10 | 0.40 | 0.40 | 0.34 |
|  | 1 | 2.10 | 0.40 | 0.40 | 0.34 |
|  | 1 | 2.10 | 0.40 | 0.40 | 0.34 |
|  | 1 | 1.83 | 0.40 | 0.40 | 0.29 |
|  | 1 | 3.20 | 0.40 | 0.40 | 0.51 |
|  | 1 | 2.93 | 0.40 | 0.40 | 0.47 |
|  | 1 | 2.82 | 0.40 | 0.40 | 0.45 |
|  | 1 | 3.08 | 0.40 | 0.40 | 0.49 |
|  | 1 | 2.96 | 0.40 | 0.40 | 0.47 |
|  | 1 | 2.96 | 0.40 | 0.40 | 0.47 |
|  | 1 | 2.96 | 0.40 | 0.40 | 0.47 |
|  | 1 | 2.93 | 0.40 | 0.40 | 0.47 |
|  | 1 | 1.92 | 0.40 | 0.40 | 0.31 |
|  | 1 | 1.93 | 0.40 | 0.40 | 0.31 |
|  | 1 | 2.08 | 0.40 | 0.40 | 0.33 |
|  | 1 | 1.70 | 0.40 | 0.40 | 0.27 |
|  | 1 | 1.80 | 0.40 | 0.40 | 0.29 |
|  | 1 | 1.90 | 0.40 | 0.40 | 0.30 |
|  | 1 | 3.46 | 0.40 | 0.40 | 0.55 |
|  | 1 | 1.80 | 0.40 | 0.40 | 0.29 |
|  | 1 | 1.90 | 0.40 | 0.40 | 0.30 |
|  | 1 | 1.90 | 0.40 | 0.40 | 0.30 |
|  | 1 | 1.90 | 0.40 | 0.40 | 0.30 |
|  | 1 | 1.90 | 0.40 | 0.40 | 0.30 |
|  | 1 | 1.58 | 0.40 | 0.40 | 0.25 |
|  | 1 | 1.35 | 0.40 | 0.40 | 0.22 |
|  | 1 | 2.72 | 0.40 | 0.40 | 0.44 |
|  | 1 | 3.06 | 0.40 | 0.40 | 0.49 |
|  | 1 | 2.57 | 0.40 | 0.40 | 0.41 |
|  | 1 | 2.78 | 0.40 | 0.40 | 0.44 |
|  | 1 | 2.66 | 0.40 | 0.40 | 0.43 |
|  | 1 | 2.71 | 0.40 | 0.40 | 0.43 |
|  | 1 | 2.76 | 0.40 | 0.40 | 0.44 |
|  | 1 | 2.83 | 0.40 | 0.40 | 0.45 |
|  | 1 | 2.10 | 0.40 | 0.40 | 0.34 |
|  | 1 | 4.34 | 0.40 | 0.40 | 0.69 |
|  | 1 | 1.75 | 0.40 | 0.40 | 0.28 |
|  | 1 | 4.85 | 0.40 | 0.40 | 0.78 |
|  | 1 | 5.01 | 0.40 | 0.40 | 0.80 |
|  | 1 | 5.01 | 0.40 | 0.40 | 0.80 |
|  | 1 | 4.64 | 0.40 | 0.40 | 0.74 |
|  | 1 | 2.23 | 0.40 | 0.40 | 0.36 |
|  | 1 | 2.23 | 0.40 | 0.40 | 0.36 |
|  | 1 | 2.15 | 0.40 | 0.40 | 0.34 |
|  | 1 | 2.15 | 0.40 | 0.40 | 0.34 |
|  | 1 | 2.20 | 0.40 | 0.40 | 0.35 |
|  | 1 | 3.66 | 0.40 | 0.40 | 0.59 |
|  | 1 | 2.15 | 0.40 | 0.40 | 0.34 |
|  | 1 | 2.15 | 0.40 | 0.40 | 0.34 |
|  | 1 | 2.10 | 0.40 | 0.40 | 0.34 |
|  | 1 | 2.10 | 0.40 | 0.40 | 0.34 |
|  | 1 | 2.10 | 0.40 | 0.40 | 0.34 |
|  | 1 | 1.82 | 0.40 | 0.40 | 0.29 |
|  | 1 | 4.37 | 0.40 | 0.40 | 0.70 |
|  | 1 | 1.74 | 0.40 | 0.40 | 0.28 |
|  | 1 | 4.85 | 0.40 | 0.40 | 0.78 |
|  | 1 | 5.01 | 0.40 | 0.40 | 0.80 |
|  | 1 | 4.96 | 0.40 | 0.40 | 0.79 |
|  | 1 | 4.59 | 0.40 | 0.40 | 0.73 |
|  | 1 | 4.45 | 0.40 | 0.40 | 0.71 |
|  | 1 | 6.60 | 0.40 | 0.40 | 1.06 |
|  | 1 | 4.25 | 0.40 | 0.40 | 0.68 |
|  | 1 | 6.45 | 0.40 | 0.40 | 1.03 |
|  | 1 | 4.37 | 0.40 | 0.40 | 0.70 |
|  | 1 | 6.50 | 0.40 | 0.40 | 1.04 |
|  | 1 | 4.25 | 0.40 | 0.40 | 0.68 |
|  | 1 | 6.55 | 0.40 | 0.40 | 1.05 |
|  | 1 | 4.45 | 0.40 | 0.40 | 0.71 |
|  | 1 | 4.67 | 0.40 | 0.40 | 0.75 |
|  | 1 | 4.58 | 0.40 | 0.40 | 0.73 |
|  | 1 | 3.13 | 0.40 | 0.40 | 0.50 |
|  | 1 | 3.30 | 0.40 | 0.40 | 0.53 |
|  | 1 | 3.45 | 0.40 | 0.40 | 0.55 |
|  | 1 | 2.64 | 0.40 | 0.40 | 0.42 |
|  | 1 | 2.96 | 0.40 | 0.40 | 0.47 |
|  | 1 | 3.21 | 0.40 | 0.40 | 0.51 |
|  | 1 | 3.87 | 0.40 | 0.40 | 0.62 |
|  | 1 | 3.08 | 0.40 | 0.40 | 0.49 |
|  | 1 | 3.33 | 0.40 | 0.40 | 0.53 |
|  | 1 | 3.16 | 0.40 | 0.40 | 0.51 |
|  | 1 | 3.41 | 0.40 | 0.40 | 0.55 |
|  | 1 | 3.92 | 0.40 | 0.40 | 0.63 |
|  | 1 | 3.17 | 0.40 | 0.40 | 0.51 |
|  | 1 | 3.42 | 0.40 | 0.40 | 0.55 |
|  | 1 | 3.07 | 0.40 | 0.40 | 0.49 |
|  | 1 | 3.32 | 0.40 | 0.40 | 0.53 |
|  | 1 | 4.31 | 0.40 | 0.40 | 0.69 |
|  | 1 | 4.61 | 0.40 | 0.40 | 0.74 |
|  | 1 | 2.83 | 0.40 | 0.40 | 0.45 |
|  | 1 | 2.81 | 0.40 | 0.40 | 0.45 |
|  | 1 | 2.76 | 0.40 | 0.40 | 0.44 |
|  | 1 | 2.71 | 0.40 | 0.40 | 0.43 |
|  | 1 | 2.78 | 0.40 | 0.40 | 0.44 |
|  | 1 | 2.62 | 0.40 | 0.40 | 0.42 |
|  | 1 | 1.59 | 0.40 | 0.40 | 0.25 |
|  | 1 | 4.13 | 0.40 | 0.40 | 0.66 |
|  | 1 | 5.68 | 0.40 | 0.40 | 0.91 |
|  | 1 | 2.98 | 0.40 | 0.40 | 0.48 |
|  | 1 | 1.57 | 0.40 | 0.40 | 0.25 |
|  | 1 | 0.20 | 0.40 | 0.40 | 0.03 |
|  | 1 | 2.96 | 0.40 | 0.40 | 0.47 |
|  | 1 | 2.96 | 0.40 | 0.40 | 0.47 |
|  | 1 | 2.96 | 0.40 | 0.40 | 0.47 |
|  | 1 | 2.87 | 0.40 | 0.40 | 0.46 |
|  | 1 | 1.57 | 0.40 | 0.40 | 0.25 |
|  | 1 | 3.53 | 0.40 | 0.40 | 0.56 |
|  | 1 | 3.87 | 0.40 | 0.40 | 0.62 |
|  | 1 | 6.10 | 0.40 | 0.40 | 0.98 |
|  | 1 | 0.89 | 0.40 | 0.40 | 0.14 |
|  | 1 | 2.87 | 0.40 | 0.40 | 0.46 |
|  | 1 | 4.75 | 0.40 | 0.40 | 0.76 |
|  | 1 | 2.85 | 0.40 | 0.40 | 0.46 |
|  | 1 | 2.85 | 0.40 | 0.40 | 0.46 |
|  | 1 | 4.75 | 0.40 | 0.40 | 0.76 |
|  | 1 | 2.85 | 0.40 | 0.40 | 0.46 |
|  | 1 | 0.99 | 0.40 | 0.40 | 0.16 |
|  | 1 | 5.80 | 0.40 | 0.40 | 0.93 |
|  | 1 | 5.58 | 0.40 | 0.40 | 0.89 |
|  | 1 | 5.58 | 0.40 | 0.40 | 0.89 |
|  | 1 | 5.78 | 0.40 | 0.40 | 0.92 |
|  | 1 | 7.07 | 0.40 | 0.40 | 1.13 |
|  | 1 | 4.81 | 0.40 | 0.40 | 0.77 |
|  | 1 | 5.14 | 0.40 | 0.40 | 0.82 |
|  | 1 | 3.32 | 0.40 | 0.40 | 0.53 |
|  | 1 | 3.87 | 0.40 | 0.40 | 0.62 |
|  | 1 | 1.82 | 0.40 | 0.40 | 0.29 |
|  | 1 | 1.40 | 0.40 | 0.40 | 0.22 |
|  | 1 | 1.40 | 0.40 | 0.40 | 0.22 |
|  | 1 | 1.20 | 0.40 | 0.40 | 0.19 |
|  | 1 | 1.04 | 0.40 | 0.40 | 0.17 |
|  | 1 | 0.90 | 0.40 | 0.40 | 0.14 |
|  | 1 | 2.09 | 0.40 | 0.40 | 0.33 |
|  | 1 | 2.30 | 0.40 | 0.40 | 0.37 |
|  | 1 | 2.25 | 0.40 | 0.40 | 0.36 |
|  | 1 | 2.25 | 0.40 | 0.40 | 0.36 |
|  | 1 | 2.57 | 0.40 | 0.40 | 0.41 |
|  | 1 | 2.62 | 0.40 | 0.40 | 0.42 |
|  | 1 | 2.57 | 0.40 | 0.40 | 0.41 |
|  | 1 | 2.67 | 0.40 | 0.40 | 0.43 |
|  | 1 | 3.94 | 0.40 | 0.40 | 0.63 |
|  | 1 | 1.96 | 0.40 | 0.40 | 0.31 |
|  | 1 | 2.56 | 0.40 | 0.40 | 0.41 |
|  | 1 | 3.15 | 0.40 | 0.40 | 0.50 |
|  | 1 | 2.22 | 0.40 | 0.40 | 0.36 |
|  | 1 | 3.97 | 0.40 | 0.40 | 0.64 |
|  | 1 | 2.59 | 0.40 | 0.40 | 0.41 |
|  | 1 | 6.24 | 0.40 | 0.40 | 1.00 |
|  | 1 | 3.52 | 0.40 | 0.40 | 0.56 |
|  | 1 | 7.27 | 0.40 | 0.40 | 1.16 |
|  | 1 | 2.45 | 0.40 | 0.40 | 0.39 |
|  | 1 | 1.86 | 0.40 | 0.40 | 0.30 |
|  | 1 | 2.46 | 0.40 | 0.40 | 0.39 |
|  | 1 | 5.06 | 0.40 | 0.40 | 0.81 |
|  | 1 | 2.60 | 0.40 | 0.40 | 0.42 |
|  | 1 | 2.80 | 0.40 | 0.40 | 0.45 |
|  | 1 | 2.11 | 0.40 | 0.40 | 0.34 |
|  | 1 | 2.40 | 0.40 | 0.40 | 0.38 |
|  | 1 | 2.35 | 0.40 | 0.40 | 0.38 |
|  | 1 | 2.35 | 0.40 | 0.40 | 0.38 |
|  | 1 | 3.03 | 0.40 | 0.40 | 0.48 |
|  | 1 | 2.97 | 0.40 | 0.40 | 0.48 |
|  | 1 | 1.93 | 0.40 | 0.40 | 0.31 |
|  | 1 | 2.03 | 0.40 | 0.40 | 0.32 |
|  | 1 | 1.90 | 0.40 | 0.40 | 0.30 |
|  | 1 | 1.93 | 0.40 | 0.40 | 0.31 |
|  | 1 | 1.90 | 0.40 | 0.40 | 0.30 |
|  | 1 | 1.90 | 0.40 | 0.40 | 0.30 |
|  | 1 | 1.95 | 0.40 | 0.40 | 0.31 |
|  | 1 | 3.08 | 0.40 | 0.40 | 0.49 |
|  | 1 | 2.90 | 0.40 | 0.40 | 0.46 |
|  | 1 | 2.09 | 0.40 | 0.40 | 0.33 |
|  | 1 | 5.16 | 0.40 | 0.40 | 0.83 |
|  | 1 | 1.99 | 0.40 | 0.40 | 0.32 |
|  | 1 | 4.71 | 0.40 | 0.40 | 0.75 |
|  | 1 | 1.97 | 0.40 | 0.40 | 0.32 |
|  | 1 | 3.12 | 0.40 | 0.40 | 0.50 |
|  | 1 | 4.77 | 0.40 | 0.40 | 0.76 |
|  | 1 | 2.79 | 0.40 | 0.40 | 0.45 |
|  | 1 | 2.71 | 0.40 | 0.40 | 0.43 |
|  | 1 | 2.80 | 0.40 | 0.40 | 0.45 |
|  | 1 | 2.24 | 0.40 | 0.40 | 0.36 |
|  | 1 | 2.75 | 0.40 | 0.40 | 0.44 |
|  | 1 | 2.75 | 0.40 | 0.40 | 0.44 |
|  | 1 | 2.19 | 0.40 | 0.40 | 0.35 |
|  | 1 | 2.77 | 0.40 | 0.40 | 0.44 |
|  | 1 | 2.77 | 0.40 | 0.40 | 0.44 |
|  | 1 | 2.19 | 0.40 | 0.40 | 0.35 |
|  | 1 | 2.76 | 0.40 | 0.40 | 0.44 |
|  | 1 | 2.89 | 0.40 | 0.40 | 0.46 |
|  | 1 | 2.77 | 0.40 | 0.40 | 0.44 |
|  | 1 | 5.70 | 0.40 | 0.40 | 0.91 |
|  | 1 | 7.02 | 0.40 | 0.40 | 1.12 |
|  | 1 | 5.83 | 0.40 | 0.40 | 0.93 |
|  | 1 | 1.74 | 0.40 | 0.40 | 0.28 |
|  | 1 | 1.43 | 0.40 | 0.40 | 0.23 |
|  | 1 | 2.66 | 0.40 | 0.40 | 0.43 |
|  | 1 | 5.82 | 0.40 | 0.40 | 0.93 |
|  | 1 | 2.78 | 0.40 | 0.40 | 0.44 |
|  | 1 | 2.63 | 0.40 | 0.40 | 0.42 |
|  | 1 | 2.86 | 0.40 | 0.40 | 0.46 |
|  | 1 | 2.39 | 0.40 | 0.40 | 0.38 |
|  | 1 | 2.94 | 0.40 | 0.40 | 0.47 |
|  | 1 | 1.47 | 0.40 | 0.40 | 0.24 |
|  | 1 | 0.72 | 0.40 | 0.40 | 0.12 |
|  | 1 | 2.44 | 0.40 | 0.40 | 0.39 |
|  | 1 | 3.00 | 0.40 | 0.40 | 0.48 |
|  | 1 | 3.01 | 0.40 | 0.40 | 0.48 |
|  | 1 | 2.48 | 0.40 | 0.40 | 0.40 |
|  | 1 | 3.10 | 0.40 | 0.40 | 0.50 |
|  | 1 | 3.11 | 0.40 | 0.40 | 0.50 |
|  | 1 | 3.12 | 0.40 | 0.40 | 0.50 |
|  | 1 | 4.81 | 0.40 | 0.40 | 0.77 |
|  | 1 | 5.17 | 0.40 | 0.40 | 0.83 |
|  | 1 | 2.28 | 0.40 | 0.40 | 0.36 |
|  | 1 | 2.28 | 0.40 | 0.40 | 0.36 |
|  | 1 | 2.26 | 0.40 | 0.40 | 0.36 |
|  | 1 | 1.74 | 0.40 | 0.40 | 0.28 |
|  | 1 | 2.34 | 0.40 | 0.40 | 0.37 |
|  | 1 | 2.34 | 0.40 | 0.40 | 0.37 |
|  | 1 | 1.74 | 0.40 | 0.40 | 0.28 |
|  | 1 | 2.30 | 0.40 | 0.40 | 0.37 |
|  | 1 | 2.30 | 0.40 | 0.40 | 0.37 |
|  | 1 | 2.79 | 0.40 | 0.40 | 0.45 |
|  | 1 | 1.74 | 0.40 | 0.40 | 0.28 |
|  | 1 | 0.26 | 0.40 | 0.40 | 0.04 |
|  | 1 | 0.46 | 0.40 | 0.40 | 0.07 |
|  | 1 | 0.41 | 0.40 | 0.40 | 0.07 |
|  | 1 | 0.46 | 0.40 | 0.40 | 0.07 |
|  | 1 | 0.43 | 0.40 | 0.40 | 0.07 |
|  | 1 | 5.93 | 0.40 | 0.40 | 0.95 |
| arranque escalera |  |  |  |  |  |
|  | 2 | 1.60 | 0.45 | 0.40 | 0.58 |
| Total |  |  |  |  | 432.60 |

**E05HRC036** m2 FORJADO SANITARIO CÚPULAS PP 50+5 cm
4710.000 m2 × 18.8 (19.36 con costes indirectos) = 91185.60
Forjado sanitario ejecutado mediante la colocación de cúpulas de polipropileno reciclado tipo Cúpolex o equivalente aprobado por la D.T., de dimensiones 75x50 cm de planta y 50 cm de altura o equivalentes. Incluso parte proporcional de tapa de cierre de remate con otros elementos de la cimentación. Capa de compresión de 5 cm de espesor con hormigòn HA-25/B/15/I, elaborado en central, armado con mallazo electrosoldado de 20x20 cm y d=5 mm. Terminado según normas NTE-EHR y EHE-08.

| Código | Ud | Descripción | Rendimiento | Precio | Importe |
|---|---|---|---|---|---|
| O01OB010 | h | Oficial 1ª encofrador (mano de obra) | 0.134 | 16.8 | 2.25 |
| O01OB020 | h | Ayudante encofrador (mano de obra) | 0.134 | 15.8 | 2.12 |
| P01HA011 | m3 | Hormigón HA-25/B/15 central (material) | 0.120 | 45.526564571748 | 5.46 |
| E04AM030 | m2 | MALLA 20x20 cm. D=5 mm. | 1.200 | 0.61 | 0.73 |
| P01ECAV010 | m2 | Cúpula Cúpolex 50 polipropileno i/piezas especiales (material; 05/02/2003) | 1.000 | 8.2357605284567 | 8.24 |
|  |  | Total |  |  | 18.8 |

Claves: compresión, plástico, canto, soporte, elaboración, casetón, forjado, refuerzo, terminación, capa, desencofrante, retícula, encofrar, recuperable, armadura, norma, central, hormigón, capitel, hueco, macizo

| Medición | Uds. | Largo | Ancho | Parcial |
|---|---|---|---|---|
| suelo baja |  |  |  |  |
|  | 1 | 4710.00 | 1.00 | 4710.00 |
| Total |  |  |  | 4710.00 |

**E04MA84** m3 H.ARM. HA-25/B/20 MURO 1C. VISTA GRÚA/BOMBA
75.710 m3 × 247.81 (255.24 con costes indirectos) = 19324.22
Hormigón armado HA-25 N/mm2., consistencia plástica/blanda, con cemento CEM II/A-S 32,5, Tmáx.20 mm., para cualquier tipo de ambiente, elaborado en central, en muros, incluso armadura con acero B 500 S según documentación gráfica, ejecutado por bataches, incluyendo p.p. de pilares embutidos, encofrado y desencofrado con paneles metálicos a una cara vista, encofrado de huecos según documentación gráfica, vertido con grúa o motobomba, vibrado y colocado. Según normas NTE-CCM, EME y EHE-08. Según detalle.

| Código | Ud | Descripción | Rendimiento | Precio | Importe |
|---|---|---|---|---|---|
| E04MM010 | m3 | HORMIGÓN HA-25/B/20 V.MAN. | 1.000 | 55.99 | 55.99 |
| E04MEF120 | m2 | ENCOFRADO EN MUROS 1 CARA PANEL METALICO | 5.100 | 26.05 | 132.86 |
| 2·2·E04AB020 | kg | ACERO CORRUGADO B 500 S | 80.000 | 0.67 | 53.60 |
| P01HB011 | m3 | Vertido hormigón grúa / bomba | 1.000 | 5.357242285501 | 5.36 |
|  |  | Total |  |  | 247.81 |

Claves: armadura, cara, muro, aglomerado, tablero, vibración, colocación, grúa, vertedero, norma, elaboración, ambiente, consistencia, central, encofrar, desencofrante, hormigón, plástico

| Medición | Uds. | Largo | Ancho | Alto | Parcial |
|---|---|---|---|---|---|
| apoyo fachada - cierre forjado sanitario |  |  |  |  |  |
|  | 1 | 473.20 | 0.20 | 0.80 | 75.71 |
| Total |  |  |  |  | 75.71 |

**E04MA85** m3 H.ARM. HA-25/B/20 MURO 1C. GRÚA/BOMBA
7.980 m3 × 207.67 (213.9 con costes indirectos) = 1706.92
Hormigón armado HA-25 N/mm2., consistencia plástica/blanda, con cemento CEM II/A-S 32,5, Tmáx.20 mm., para cualquier tipo de ambiente, elaborado en central, en muros, incluso armadura con acero B 500 S según documentación gráfica, ejecutado por bataches, incluyendo p.p. de pilares embutidos, encofrado y desencofrado con paneles metálicos a una cara, encofrado de huecos según documentación gráfica, vertido con grúa o motobomba, vibrado y colocado. Según normas NTE-CCM, EME y EHE-08. Según detalle.

| Código | Ud | Descripción | Rendimiento | Precio | Importe |
|---|---|---|---|---|---|
| E04MM010 | m3 | HORMIGÓN HA-25/B/20 V.MAN. | 1.000 | 55.99 | 55.99 |
| E04MEM010 | m2 | ENCOF. TABL. AGLOM. MUROS 1CARA | 5.100 | 18.18 | 92.72 |
| 2·2·E04AB020 | kg | ACERO CORRUGADO B 500 S | 80.000 | 0.67 | 53.60 |
| P01HB011 | m3 | Vertido hormigón grúa / bomba | 1.000 | 5.357242285501 | 5.36 |
|  |  | Total |  |  | 207.67 |

Claves: central, plástico, consistencia, hormigón, desencofrante, encofrar, colocación, ambiente, vertedero, armadura, elaboración, norma, grúa, vibración, tablero, aglomerado, muro, cara

| Medición | Uds. | Largo | Ancho | Alto | Parcial |
|---|---|---|---|---|---|
| fosos ascensor |  |  |  |  |  |
| PAN1 |  |  |  |  |  |
|  | 2 | 2.65 | 0.20 | 1.50 | 1.59 |
|  | 2 | 1.70 | 0.20 | 1.50 | 1.02 |
| PAN2 |  |  |  |  |  |
|  | 2 | 5.20 | 0.20 | 1.50 | 3.12 |
|  | 3 | 2.50 | 0.20 | 1.50 | 2.25 |
| Total |  |  |  |  | 7.98 |

**E04LA110** m3 H.ARM. HA-25/B/20/I LOSA CIMENT. V.GR.ENC.
16.950 m3 × 127.22 (131.04 con costes indirectos) = 2221.13
Hormigón armado HA-25 N/mm2., consistencia plástica/blanda, Tmáx. 20 mm., para cualquier tipo de ambiente, elaborado en central en losas de cimentación, incluso armadura con acero B 500 S según documentación gráfica, encofrado y desencofrado con madera o sistema equivalente, vertido con grúa o motobomba, vibrado y colocado. Según normas NTE-CSL, EME y EHE-08. Medido en volumen teórico. Según detalle.

| Código | Ud | Descripción | Rendimiento | Precio | Importe |
|---|---|---|---|---|---|
| E04LM031 | m3 | HORM. HA-25/B/20/I LOSA V.MANUAL | 1.000 | 60.28 | 60.28 |
| E04LE020 | m2 | ENCOF. MAD. LOSAS CIMENTACIÓN | 0.250 | 5.12 | 1.28 |
| 2·2·E04AB020 | kg | ACERO CORRUGADO B 500 S | 90.000 | 0.67 | 60.30 |
| P01HB011 | m3 | Vertido hormigón grúa / bomba | 1.000 | 5.357242285501 | 5.36 |
|  |  | Total |  |  | 127.22 |

| Medición | Uds. | Largo | Ancho | Alto | Parcial |
|---|---|---|---|---|---|
| aljibe 1 |  |  |  |  |  |
|  | 1 | 4.06 | 7.70 | 0.30 | 9.38 |
| aljibe 2 |  |  |  |  |  |
|  | 1 | 3.71 | 2.80 | 0.25 | 2.60 |
| foso ascensor |  |  |  |  |  |
| PAN 1 |  |  |  |  |  |
|  | 1 | 2.00 | 2.65 | 0.25 | 1.33 |
| PAN2 |  |  |  |  |  |
|  | 1 | 5.20 | 2.80 | 0.25 | 3.64 |
| Total |  |  |  |  | 16.95 |

**E04MA81** m3 H.ARM. HA-25/B/20 MURO 2C. GRÚA/BOMBA
52.950 m3 × 297.57 (306.5 con costes indirectos) = 16229.18
Hormigón armado HA-25 N/mm2., consistencia plástica/blanda, Tmáx.20 mm., para cualquier tipo de ambiente, elaborado en central, en muros, incluso armadura con acero B 500 S según documentación gráfica, incluyendo p.p. de pilares embutidos, encofrado y desencofrado con paneles metálicos a dos caras, encofrado de huecos según documentación gráfica, vertido con grúa o motobomba, vibrado y colocado. Según normas NTE-CCM, EME y EHE-08. Según detalle.

| Código | Ud | Descripción | Rendimiento | Precio | Importe |
|---|---|---|---|---|---|
| E04MM010 | m3 | HORMIGÓN HA-25/B/20 V.MAN. | 1.000 | 55.99 | 55.99 |
| E04MEF020 | m2 | ENCOF.METÁLICO EN MUROS 2 C | 13.600 | 11.95 | 162.52 |
| 2·2·E04AB020 | kg | ACERO CORRUGADO B 500 S | 110.000 | 0.67 | 73.70 |
| P01HB011 | m3 | Vertido hormigón grúa / bomba | 1.000 | 5.357242285501 | 5.36 |
|  |  | Total |  |  | 297.57 |

Claves: encofrar, aglomerado, vertedero, armadura, plástico, muro, desencofrante, cara, colocación, central, tablero, consistencia, ambiente, elaboración, norma, grúa, vibración, hormigón

| Medición | Uds. | Largo | Ancho | Alto | Parcial |
|---|---|---|---|---|---|
| aljibe 1 |  |  |  |  |  |
|  | 2 | 4.06 | 0.30 | 3.50 | 8.53 |
|  | 2 | 7.10 | 0.30 | 3.50 | 14.91 |
|  | 1 | 3.46 | 0.30 | 3.50 | 3.63 |
|  | 1 | 5.00 | 0.25 | 3.50 | 4.38 |
| aljibe 2 |  |  |  |  |  |
|  | 2 | 3.71 | 0.25 | 3.50 | 6.49 |
|  | 3 | 2.30 | 0.25 | 3.50 | 6.04 |
| aljibe 3 |  |  |  |  |  |
|  | 2 | 2.80 | 0.25 | 3.50 | 4.90 |
|  | 2 | 1.05 | 0.25 | 3.50 | 1.84 |
| zapatas distinto nivel | 2 | 0.90 | 0.40 | 3.10 | 2.23 |
| Total |  |  |  |  | 52.95 |

**E05HLA026** m3 LOSA HA-25/B/15 E.MAD.
11.980 m3 × 192.04 (197.8 con costes indirectos) = 2369.64
Hormigón armado HA-25 N/mm2., Tmáx.15 mm., para cualquier tipo de ambiente, consistencia plástica-blanda, elaborado en central, en losas, i/p.p. de armadura con acero B 500 S según documentación gráfica y encofrado de madera o sistema equivalente, hormigonado con grúa o motobomba, vibrado, colocado y curado. Según normas NTE-EME, EHL y EHE-08.

| Código | Ud | Descripción | Rendimiento | Precio | Importe |
|---|---|---|---|---|---|
| E05HLM017 | m3 | HORM. P/ARMAR HA-25/B/15 LOSAS V.MANUAL | 1.000 | 51.68 | 51.68 |
| E05HLE010 | m2 | ENCOFR. MADERA LOSAS 4 POST. | 10.000 | 7.47 | 74.70 |
| 2·2·E04AB020 | kg | ACERO CORRUGADO B 500 S | 90.000 | 0.67 | 60.30 |
| P01HB011 | m3 | Vertido hormigón grúa / bomba | 1.000 | 5.357242285501 | 5.36 |
|  |  | Total |  |  | 192.04 |

Claves: colocación, losa, norma, encofrar, hormigón, armadura, consistencia, plástico, vibración, plano, elaboración, madero, central, vertedero

| Medición | Uds. | Largo | Ancho | Alto | Parcial |
|---|---|---|---|---|---|
| aljibe 1 |  |  |  |  |  |
|  | 1 | 4.06 | 7.70 | 0.30 | 9.38 |
| aljibe 2 |  |  |  |  |  |
|  | 1 | 3.71 | 2.80 | 0.25 | 2.60 |
| Total |  |  |  |  | 11.98 |

## CAP4 ESTRUCTURAS (10/12/2003)
Importe: 388944.52

**E04MA81** m3 H.ARM. HA-25/B/20 MURO 2C. GRÚA/BOMBA
27.590 m3 × 297.57 (306.5 con costes indirectos) = 8456.34

| Medición | Uds. | Largo | Ancho | Alto | Parcial |
|---|---|---|---|---|---|
| pantallas ascensor |  |  |  |  |  |
| PAN1 |  |  |  |  |  |
|  | 1 | 8.70 | 0.15 | 7.60 | 9.92 |
| PAN2 |  |  |  |  |  |
|  | 1 | 15.50 | 0.15 | 7.60 | 17.67 |
| Total |  |  |  |  | 27.59 |

**E05HSA011** m3 HA-25/B/15 E.METÁL. PILARES
166.910 m3 × 162.88 (167.77 con costes indirectos) = 28002.49
Hormigón armado en pilares cuadrados y rectangulares con HA-25 N/mm2., para cualquier tipo de ambiente, Tmáx.15 mm., consistencia plástica/blanda, elaborado en central, i/p.p. de armadura con acero B 500 S según documentación gráfica, encofrado mediante chapas metálicas, vertido con pluma-grúa o motobomba, vibrado y colocado. Según detalle y normas NTE-EHS y EHE-08.

| Código | Ud | Descripción | Rendimiento | Precio | Importe |
|---|---|---|---|---|---|
| E05HSM012 | m3 | HORM. P/ARMAR HA-25/B/15 PILAR | 1.000 | 55.62 | 55.62 |
| E05HSF010 | m2 | ENCOFRADO METÁLICO EN PILARES | 13.330 | 3.02 | 40.26 |
| 2·2·E04AB020 | kg | ACERO CORRUGADO B 500 S | 100.000 | 0.67 | 67.00 |
|  |  | Total |  |  | 162.88 |

| Medición | Uds. | Largo | Ancho | Alto | Parcial |
|---|---|---|---|---|---|
| BAJA |  |  |  |  |  |
| gimnasiio |  |  |  |  |  |
| P138-P206 | 1 | 0.35 | 0.35 | 5.70 | 0.70 |
| P136-P204-P205 | 3 | 0.45 | 0.45 | 5.70 | 3.46 |
| P161-P172-P199 | 3 | 0.45 | 0.45 | 5.70 | 3.46 |
| P162-P200 | 2 | 0.45 | 0.45 | 5.70 | 2.31 |
| P173 | 1 | 0.45 | 0.45 | 5.70 | 1.15 |
| resto baja |  |  |  |  |  |
|  | 42 | 0.35 | 0.35 | 4.20 | 21.61 |
|  | 65 | 0.35 | 0.35 | 4.20 | 33.44 |
|  | 4 | 0.35 | 0.35 | 4.20 | 2.06 |
|  | 65 | 0.35 | 0.35 | 4.20 | 33.44 |
|  | 36 | 0.35 | 0.35 | 4.20 | 18.52 |
|  | 1 | 0.30 | 0.30 | 4.20 | 0.38 |
|  | 28 | 0.35 | 0.35 | 4.20 | 14.41 |
|  | 21 | 0.35 | 0.35 | 4.20 | 10.80 |
| PRIMERA |  |  |  |  |  |
|  | 21 | 0.35 | 0.35 | 3.60 | 9.26 |
|  | 27 | 0.35 | 0.35 | 3.60 | 11.91 |
| Total |  |  |  |  | 166.91 |

**E05HSA183** m3 HA-25/B/15 E.PÓREX.PILAR CIRC. VISTO
10.420 m3 × 347.26 (357.68 con costes indirectos) = 3727.03
Hormigón armado en pilares circulares con HA-25 N/mm2., para cualquier tipo de ambiente, Tmáx.15 mm., consistencia plástica/blanda, elaborado en central, i/p.p. de armadura con acero B 500 S según documentación gráfica, encofrado visto circular de plástico tipo Reltec de Grupo Valero o equivalente aprobado por la D.T., vertido con pluma-grúa o motobomba, vibrado y colocado. Según detalle y normas NTE-EHS y EHE-08.

| Código | Ud | Descripción | Rendimiento | Precio | Importe |
|---|---|---|---|---|---|
| E05HSM012 | m3 | HORM. P/ARMAR HA-25/B/15 PILAR | 1.000 | 55.62 | 55.62 |
| E05HSC131 | m | ENCOF.PI.CIRC.VISTO PLÁSTICO | 12.000 | 18.72 | 224.64 |
| 2·2·E04AB020 | kg | ACERO CORRUGADO B 500 S | 100.000 | 0.67 | 67.00 |
|  |  | Total |  |  | 347.26 |

| Medición | Uds. | Largo | Ancho | Alto | Parcial |
|---|---|---|---|---|---|
| BAJA |  |  |  |  |  |
|  | 4 | 0.10 | 1.00 | 4.20 | 1.68 |
|  | 8 | 0.10 | 1.00 | 4.20 | 3.36 |
|  | 4 | 0.10 | 1.00 | 4.20 | 1.68 |
|  | 6 | 0.13 | 1.00 | 4.20 | 3.28 |
|  | 1 | 0.10 | 1.00 | 4.20 | 0.42 |
| Total |  |  |  |  | 10.42 |

**E05HRC018** m2 FORJADO RETIPLAC 6+49+5 (60)
266.000 m2 × 59.21 (60.99 con costes indirectos) = 16223.34
Forjado reticular tipo Retiplac de Prethor o equivalente aprobado por la D.T., con prelosa prefabricada de hormigón de alta resistencia, de 6 cm de canto, celosías metálicas de conexión, bloques de aligeramiento perdidos de poliestireno expandido, intereje entre nervios de 80x80 y nervios de 12 cm de ancho, Canto de forjado de 6+49+5 (60 cm). Relleno de la placa con hormigón HA-25/B/15, para cualquier tipo de ambiente, consistencia blanda, elaborado en central, i/p.p. de armadura con acero B 500 S según documentación gráfica, mallazo de reparto, relleno de ábacos, montaje y desmontaje de encofrado mediante sopandas metálicas conforme a los planos de montaje. Incluso p.p. de zunchos, vigas, losas de escalera de hormigón con peldañeado, losas planas, etc. Puesta en obra del hormigón, curado y vibrado. Según normas NTE-EHR y EHE-08.

| Código | Ud | Descripción | Rendimiento | Precio | Importe |
|---|---|---|---|---|---|
| O01OB010 | h | Oficial 1ª encofrador | 0.536 | 16.8 | 9.00 |
| O01OB020 | h | Ayudante encofrador | 0.536 | 15.8 | 8.47 |
| P01HA019 | m2 | Sist. Retiplac forjado 6+49+5/80x80/12 (material) | 1.000 | 15.402071570815 | 15.40 |
| P01HA013 | m3 | Hormigón HA-25/B/18 central (material) | 0.230 | 45.526564571748 | 10.47 |
| P03AM120 | m2 | Malla 20x20x5 -1,541 kg/m2 (material) | 1.200 | 0.37980449039 | 0.46 |
| 2·2·E04AB020 | kg | ACERO CORRUGADO B 500 S | 15.000 | 0.67 | 10.05 |
| A05C021 | mes | Alquiler m2 encofrado p/forjado Retiplac i/losas (maquinaria) | 0.670 | 8 | 5.36 |
|  |  | Total |  |  | 59.21 |

Claves: capa, hueco, recuperable, plástico, casetón, hormigón, elaboración, retícula, capitel, forjado, central, compresión, encofrar, canto, macizo, terminación, soporte, armadura, norma, refuerzo, desencofrante

| Medición | Uds. | Largo | Ancho | Parcial |
|---|---|---|---|---|
| techo baja - gimnasio |  |  |  |  |
|  | 1 | 266.00 | 1.00 | 266.00 |
| Total |  |  |  | 266.00 |

**E05HRC017** m2 FORJADO RETIPLAC 6+29+5 (40)
5180.500 m2 × 57.4 (59.12 con costes indirectos) = 306271.16
Forjado reticular tipo Retiplac de Prethor o equivalente aprobado por la D.T., con prelosa prefabricada de hormigón de alta resistencia, de 6 cm de canto, celosías metálicas de conexión, bloques de aligeramiento perdidos de poliestireno expandido, intereje entre nervios de 80x80 y nervios de 12 cm de ancho, Canto de forjado de 6+29+5 (40 cm). Relleno de la placa con hormigón HA-25/B/15, para cualquier tipo de ambiente, consistencia blanda, elaborado en central, i/p.p. de armadura con acero B 500 S según documentación gráfica, mallazo de reparto, relleno de ábacos, montaje y desmontaje de encofrado mediante sopandas metálicas conforme a los planos de montaje. Incluso p.p. de zunchos, vigas, losas de escalera de hormigón con peldañeado, losas planas, etc. Puesta en obra del hormigón, curado y vibrado. Según normas NTE-EHR y EHE-08.

| Código | Ud | Descripción | Rendimiento | Precio | Importe |
|---|---|---|---|---|---|
| O01OB010 | h | Oficial 1ª encofrador | 0.536 | 16.8 | 9.00 |
| O01OB020 | h | Ayudante encofrador | 0.536 | 15.8 | 8.47 |
| P01HA018 | m2 | Sist. Retiplac forjado 6+29+5/80x80/12 (material) | 1.000 | 14.512529474902 | 14.51 |
| P01HA013 | m3 | Hormigón HA-25/B/18 central | 0.190 | 45.526564571748 | 8.65 |
| P03AM120 | m2 | Malla 20x20x5 -1,541 kg/m2 | 1.200 | 0.37980449039 | 0.46 |
| 2·1·E04AB020 | kg | ACERO CORRUGADO B 500 S | 15.000 | 0.73 | 10.95 |
| A05C021 | mes | Alquiler m2 encofrado p/forjado Retiplac i/losas | 0.670 | 8 | 5.36 |
|  |  | Total |  |  | 57.4 |

Claves: hormigón, central, casetón, encofrar, canto, forjado, retícula, plástico, recuperable, hueco, capa, refuerzo, desencofrante, macizo, capitel, terminación, soporte, armadura, norma, compresión, elaboración

| Medición | Uds. | Largo | Ancho | Parcial |
|---|---|---|---|---|
| techo baja |  |  |  |  |
|  | 1 | 4297.00 | 1.00 | 4297.00 |
| patio | -1 | 96.10 | 1.00 | -96.10 |
| patio | -1 | 18.40 | 1.00 | -18.40 |
| techo primera |  |  |  |  |
|  | 1 | 998.00 | 1.00 | 998.00 |
| Total |  |  |  | 5180.50 |

**E05HLA022** m3 LOSA HA-30/B/16 E.MAD.VIST
113.520 m3 × 203.42 (209.52 con costes indirectos) = 23784.71
Hormigón armado HA-30 N/mm2., Tmáx.16 mm., para cualquier tipo de ambiente, consistencia blanda, elaborado en central, en losas planas, i/p.p. de armadura con acero B 500 S según documentación gráfica y encofrado visto de madera forrado interiormente con tablero fenólico plastificado en todas las caras o sistema equivalente, con berenjenos de PVC en aristas y juntas, hormigonado con grúa o motobomba, vibrado, colocado y curado. Según normas NTE-EME, EHL y EHE-08.

| Código | Ud | Descripción | Rendimiento | Precio | Importe |
|---|---|---|---|---|---|
| E04LM013 | m3 | HORM. HA-30/P/16/I LOSA V. MAN. | 1.000 | 65.65 | 65.65 |
| E05HLE030 | m2 | ENCOFR. MADERA LOSAS VISTO | 4.200 | 17.17 | 72.11 |
| 2·2·E04AB020 | kg | ACERO CORRUGADO B 500 S | 90.000 | 0.67 | 60.30 |
| P01HB011 | m3 | Vertido hormigón grúa / bomba | 1.000 | 5.357242285501 | 5.36 |
|  |  | Total |  |  | 203.42 |

Claves: losa, norma, plástico, madero, elaboración, colocación, plano, encofrar, hormigón, armadura, consistencia, central, vibración, vertedero

| Medición | Uds. | Largo | Ancho | Alto | Parcial |
|---|---|---|---|---|---|
| techo porche 2 |  |  |  |  |  |
|  | 1 | 344.00 | 1.00 | 0.30 | 103.20 |
| a deducir hueco | -1 | 108.15 | 1.00 | 0.30 | -32.45 |
| techo porche 1 |  |  |  |  |  |
|  | 1 | 142.55 | 1.00 | 0.30 | 42.77 |
| Total |  |  |  |  | 113.52 |

**E10ATV350** m AIS.FRENTE FORJ.WALLMATE IB-A-30
658.600 m × 3.16 (3.25 con costes indirectos) = 2140.45
Aislamiento de puentes térmicos de frentes de forjado hasta un espesor de 30 cm. realizado con placas de poliestireno extruído, de superficie rugosa tipo Wallmate IB-A-30, o equivalente aprobado por la D.T., de 30 mm. de espesor, recibido previamente al hormigonado con tacos de plástico de cabeza ancha con una penetración de 50 mm. en el hormigón, i/p.p. de corte y colocación.

| Código | Ud | Descripción | Rendimiento | Precio | Importe |
|---|---|---|---|---|---|
| O01OA030 | h | Oficial primera (mano de obra) | 0.033 | 16.8 | 0.554 |
| P07TX150 | m2 | P.polies.extr. Wallmate IB-A-30 (material) | 0.500 | 5.207319460347 | 2.604 |
|  |  | Total |  |  | 3.16 |

Claves: frente, superficie, rugoso, poliestireno, placa, penetración, forjado, térmico, extruido, aislamiento, previo, hormigón, taco, plástico, cabeza, colocación, corte

| Medición | Uds. | Largo | Parcial |
|---|---|---|---|
| techo planta baja |  |  |  |
|  | 1 | 463.00 | 463.00 |
|  | 1 | 21.00 | 21.00 |
|  | 1 | 19.40 | 19.40 |
| techo planta primera |  |  |  |
|  | 1 | 155.20 | 155.20 |
| Total |  |  | 658.60 |

**E05HW021** ud JUNTA DILATACIÓN GOUJON-CRET 100
10.000 ud × 32.91 (33.9 con costes indirectos) = 339.00
Apoyo Goujón CRET o equivalente aprobado por la D.T., en junta de dilatación de estructura de hormigón armado, tipo Cret-100, fabricado en acero inoxidable CrNiMoN de alta resistencia a la corrosión, dúctil, trabajado en frío y límite elástico de 750 N/mm 2, según DIN 1.4401 / DIN 1.4462, incluso parte proporcional de armadura de suspensión y de borde, ayudas, pequeño material y puesta en obra de la unidad.

| Código | Ud | Descripción | Rendimiento | Precio | Importe |
|---|---|---|---|---|---|
| O01OA030 | h | Oficial primera | 0.335 | 16.8 | 5.63 |
| O01OA070 | h | Peón ordinario | 0.335 | 14.8 | 4.96 |
| P03EL131 | ud | Apoyo Goujon Cret 135 i/armaduras (material; 31/10/2003) | 1.000 | 22.318511237917 | 22.32 |
|  |  | Total |  |  | 32.91 |

Claves: cargadero, resistencia, cemento, fábrica, río, areno, pretensado, mortero, hormigón

## CAP5 ALBAÑILERIA (10/12/2003)
Importe: 513468.79

**E06LSE011X1** m2 F.L.P. 1/2p.A.MURFOR RND.4/Z-80 (23/09/1997)
3084.190 m2 × 18.7 (19.26 con costes indirectos) = 59401.50
Fabrica de ladrillo perforado de 25x12x5 cm. de 1/2 pie de espesor, recibido con mortero de cemento CEM II/A-P 32,5R y arena de rio 1/4, colocado con junta enrasada, armado horizontalmente con: 2,18 m. x m2. de armadura Murfor RND.4/Z-80 tipo cercha o equivalente aprobado por la D.F., dispuesta cada 6 hiladas (h=48 cm) inclusive 5% de parte proporcional de longitud de solapes de armaduras (15 cm) con parte proporcional de ganchos Murfor LHK/S/44 o equivalente aprobado por la D.F. a razón de 1,25 m. de dintel cada 15 m2. Mortero M-80, 1cm. de junta; armado para control de fisuras segun EC6, de acuerdo a los calculos y recomendaciones del manual Murfor. Seleccion de la protección anticorrosion de la armadura de acuerdo con la humedad ambiente, i/replanteo, nivelacion y aplomado, p.p. de formación de mochetas y nichos, pasos de forjados, enjarjes, mermas, roturas, humedecido de las piezas, rejuntado, limpieza y medios auxiliares, s/NTE-FFL y NBE-FL-90.

| Código | Ud | Descripción | Rendimiento | Precio | Importe |
|---|---|---|---|---|---|
| O01OA030 | h | Oficial primera | 0.422 | 16.8 | 7.09 |
| O01OA040 | h | Oficial segunda (mano de obra) | 0.201 | 16.2 | 3.26 |
| P01LA020 | ud | Armad. Murfor RND.4/Z-80 3,05m (material) | 0.753 | 3.2183433133047 | 2.42 |
| P01LA240 | ud | Gancho Murfor LHK/S/44 (material) | 0.700 | 0.2598662302668 | 0.18 |
| P01LT030 | mu | Ladrillo perfora. tosco 25x12x5 (material) | 0.068 | 63.877118370591 | 4.34 |
| A02A060 | m3 | MORTERO CEMENTO 1/4 M-80 | 0.029 | 48.63 | 1.41 |
|  |  | Total |  |  | 18.7 |

| Medición | Uds. | Largo | Ancho | Parcial |
|---|---|---|---|---|
| FACHADA |  |  |  |  |
| zona gimnasio |  |  |  |  |
| perímetro | 1 | 48.30 | 6.20 | 299.46 |
| antepecho | 1 | 19.80 | 0.75 | 14.85 |
| planta baja |  |  |  |  |
| perímetro | 1 | 414.65 | 4.70 | 1948.86 |
| umbrales | 2 | 1.60 | 3.65 | 11.68 |
|  | 2 | 1.60 | 3.65 | 11.68 |
|  | 2 | 2.20 | 3.65 | 16.06 |
|  | 2 | 1.90 | 3.65 | 13.87 |
|  | 2 | 2.00 | 3.65 | 14.60 |
|  | 2 | 2.00 | 3.65 | 14.60 |
|  | 2 | 2.55 | 3.65 | 18.62 |
|  | 2 | 3.30 | 3.65 | 24.09 |
|  | 2 | 3.95 | 3.65 | 28.84 |
|  | 2 | 2.80 | 3.65 | 20.44 |
|  | 2 | 2.80 | 3.65 | 20.44 |
|  | 2 | 2.73 | 3.65 | 19.93 |
|  | 2 | 3.55 | 3.65 | 25.92 |
| patio Z.A. |  |  |  |  |
|  | 1 | 46.20 | 4.70 | 217.14 |
| patio B |  |  |  |  |
|  | 1 | 18.30 | 4.70 | 86.01 |
| planta primera |  |  |  |  |
|  | 1 | 155.20 | 4.85 | 752.72 |
|  | -1 | 114.65 | 0.75 | -85.99 |
| a deducir huecos |  |  |  |  |
| V4 | -4 | 1.50 | 0.75 | -4.50 |
| V2 | -35 | 2.00 | 1.90 | -133.00 |
| V3 | -19 | 2.50 | 1.90 | -90.25 |
| V14 | -1 | 4.00 | 1.90 | -7.60 |
| V12 | -11 | 2.50 | 1.90 | -52.25 |
| V5 | -5 | 1.90 | 0.55 | -5.23 |
| V7 | -2 | 1.70 | 1.90 | -6.46 |
| V6 | -4 | 1.90 | 0.65 | -4.94 |
| V11 | -1 | 11.20 | 2.85 | -31.92 |
| V10 | -3 | 2.80 | 2.85 | -23.94 |
| V13 | -1 | 2.00 | 1.35 | -2.70 |
| V17 | -4 | 2.00 | 1.35 | -10.80 |
| V17m | -2 | 2.00 | 1.35 | -5.40 |
| V8m | -1 | 0.90 | 1.35 | -1.22 |
| V18m | -2 | 2.50 | 1.35 | -6.75 |
| V9 | -1 | 2.00 | 1.35 | -2.70 |
| V23 | -1 | 0.55 | 1.90 | -1.05 |
| V1 | -30 | 2.00 | 1.70 | -102.00 |
| V15 | -1 | 2.00 | 1.70 | -3.40 |
| V26 | -1 | 1.15 | 2.35 | -2.70 |
| V20 | -1 | 2.00 | 1.70 | -3.40 |
| V19 | -1 | 2.00 | 1.70 | -3.40 |
| V22 | -2 | 0.55 | 1.70 | -1.87 |
| V16 | -1 | 2.80 | 2.00 | -5.60 |
| V21 | -4 | 0.55 | 1.10 | -2.42 |
| V24 | -1 | 2.80 | 2.65 | -7.42 |
| V25 | -1 | 4.95 | 2.60 | -12.87 |
| C3 | -2 | 1.10 | 2.55 | -5.61 |
| A2a | -5 | 2.20 | 2.60 | -28.60 |
| A1a | -1 | 4.32 | 2.60 | -11.23 |
| C6 | -1 | 1.70 | 2.55 | -4.34 |
| S1 | -2 | 7.45 | 3.30 | -49.17 |
| C5 | -1 | 2.20 | 2.55 | -5.61 |
| C4 | -2 | 0.95 | 2.55 | -4.85 |
| C1 | -2 | 1.10 | 2.55 | -5.61 |
| C2 | -4 | 1.15 | 2.55 | -11.73 |
| R1 | -1 | 1.35 | 1.35 | -1.82 |
| GIMNASIO |  |  |  |  |
|  | 1 | 66.60 | 5.15 | 342.99 |
| a deducir huecos |  |  |  |  |
| V10 | -3 | 2.80 | 2.85 | -23.94 |
| V11 | -1 | 11.20 | 2.85 | -31.92 |
| C6 | -1 | 1.70 | 2.55 | -4.34 |
| C9 | -1 | 0.90 | 2.60 | -2.34 |
| C7 | -1 | 2.20 | 2.60 | -5.72 |
| Total |  |  |  | 3084.19 |

**E07TBL063** m2 TABICÓN LAD.H/D 25x12x8 CÁMARAS (02/02/1998)
472.020 m2 × 7.18 (7.4 con costes indirectos) = 3492.95
Tabicón de ladrillo hueco doble de 25x12x8 cm o equivalentes, en cámaras recibido con mortero de cemento CEM II/B-P 32,5 N y arena de río 1/6, i/p.p. de replanteo, aplomado y recibido de cercos, roturas, humedecido de las piezas, hilada superior de remate contra forjado con guarnecido de yeso, limpieza y medios auxiliares, s/NTE-PTL y NBE-FL-90, medido deduciendo huecos superiores a 2 m2.

| Código | Ud | Descripción | Rendimiento | Precio | Importe |
|---|---|---|---|---|---|
| O01OA030 | h | Oficial primera | 0.228 | 16.8 | 3.83 |
| O01OA070 | h | Peón ordinario | 0.107 | 14.8 | 1.58 |
| P01LH020 | mu | Ladrillo h. doble 25x12x8 (material) | 0.033 | 34.752110870684 | 1.15 |
| A02A080 | m3 | MORTERO CEMENTO 1/6 M-40 | 0.015 | 41.43 | 0.62 |
|  |  | Total |  |  | 7.18 |

| Medición | Uds. | Largo | Ancho | Parcial |
|---|---|---|---|---|
| trasdosado antepecho cubierta |  |  |  |  |
| C1 | 1 | 100.10 | 0.75 | 75.08 |
|  | 1 | 18.30 | 0.75 | 13.73 |
| C2 | 1 | 242.20 | 0.75 | 181.65 |
|  | 1 | 50.00 | 0.75 | 37.50 |
| C3 | 1 | 65.75 | 0.75 | 49.31 |
| C4 | 1 | 153.00 | 0.75 | 114.75 |
| Total |  |  |  | 472.02 |

**E08PFM080** m2 ENFOS.MAESTRE.HIDRÓFUGO M-10 VER.
3281.480 m2 × 8.66 (8.92 con costes indirectos) = 29270.80
Enfoscado maestreado y fratasado con mortero hidrófugo y arena de río M-10, en paramentos verticales, i/regleado, sacado de aristas y rincones con maestras cada 3 m. y andamiaje, s/NTE-RPE.

| Código | Ud | Descripción | Rendimiento | Precio | Importe |
|---|---|---|---|---|---|
| O01OA030 | h | Oficial primera | 0.234 | 16.8 | 3.93 |
| O01OA050 | h | Ayudante (mano de obra; 28/06/2002) | 0.234 | 15.8 | 3.70 |
| A02S020 | m3 | MORTERO CEMENTO HIDRÓFUGO 1/4 | 0.020 | 51.59 | 1.03 |
|  |  | Total |  |  | 8.66 |

Claves: paramento, mortero, río, vertical, fratasado, maestra, enfoscado, hidrófugo, hueco, medición, andamio, rincón, arista, areno

| Medición | Uds. | Largo | Ancho | Parcial |
|---|---|---|---|---|
| antepecho cubierta |  |  |  |  |
| C1 | 1 | 100.10 | 0.75 | 75.08 |
|  | 1 | 18.30 | 0.75 | 13.73 |
| C2 | 1 | 242.20 | 0.75 | 181.65 |
|  | 1 | 50.00 | 0.75 | 37.50 |
| C3 | 1 | 65.75 | 0.75 | 49.31 |
| C4 | 1 | 153.00 | 0.75 | 114.75 |
| FACHADA |  |  |  |  |
| zona gimnasio |  |  |  |  |
| perímetro | 1 | 48.30 | 6.20 | 299.46 |
| antepecho | 1 | 19.80 | 0.75 | 14.85 |
| planta baja |  |  |  |  |
| perímetro | 1 | 414.65 | 4.70 | 1948.86 |
| umbrales | 2 | 1.60 | 3.65 | 11.68 |
|  | 2 | 1.60 | 3.65 | 11.68 |
|  | 2 | 2.20 | 3.65 | 16.06 |
|  | 2 | 1.90 | 3.65 | 13.87 |
|  | 2 | 2.00 | 3.65 | 14.60 |
|  | 2 | 2.00 | 3.65 | 14.60 |
|  | 2 | 2.55 | 3.65 | 18.62 |
|  | 2 | 3.30 | 3.65 | 24.09 |
|  | 2 | 3.95 | 3.65 | 28.84 |
|  | 2 | 2.80 | 3.65 | 20.44 |
|  | 2 | 2.80 | 3.65 | 20.44 |
|  | 2 | 2.73 | 3.65 | 19.93 |
|  | 2 | 3.55 | 3.65 | 25.92 |
| patio Z.A. |  |  |  |  |
|  | 1 | 46.20 | 4.70 | 217.14 |
| patio B |  |  |  |  |
|  | 1 | 18.30 | 4.70 | 86.01 |
| planta primera |  |  |  |  |
|  | 1 | 155.20 | 4.85 | 752.72 |
|  | -1 | 114.65 | 0.75 | -85.99 |
| a deducir huecos |  |  |  |  |
| V4 | -4 | 1.50 | 0.75 | -4.50 |
| V2 | -35 | 2.00 | 1.90 | -133.00 |
| V3 | -19 | 2.50 | 1.90 | -90.25 |
| V14 | -1 | 4.00 | 1.90 | -7.60 |
| V12 | -11 | 2.50 | 1.90 | -52.25 |
| V5 | -5 | 1.90 | 0.55 | -5.23 |
| V7 | -2 | 1.70 | 1.90 | -6.46 |
| V6 | -4 | 1.90 | 0.65 | -4.94 |
| V11 | -1 | 11.20 | 2.85 | -31.92 |
| V10 | -3 | 2.80 | 2.85 | -23.94 |
| V13 | -1 | 2.00 | 1.35 | -2.70 |
| V17 | -4 | 2.00 | 1.35 | -10.80 |
| V17m | -2 | 2.00 | 1.35 | -5.40 |
| V8m | -1 | 0.90 | 1.35 | -1.22 |
| V18m | -2 | 2.50 | 1.35 | -6.75 |
| V9 | -1 | 2.00 | 1.35 | -2.70 |
| V23 | -1 | 0.55 | 1.90 | -1.05 |
| V1 | -30 | 2.00 | 1.70 | -102.00 |
| V15 | -1 | 2.00 | 1.70 | -3.40 |
| V26 | -1 | 1.15 | 2.35 | -2.70 |
| V20 | -1 | 2.00 | 1.70 | -3.40 |
| V19 | -1 | 2.00 | 1.70 | -3.40 |
| V22 | -2 | 0.55 | 1.70 | -1.87 |
| V16 | -1 | 2.80 | 2.00 | -5.60 |
| V21 | -4 | 0.55 | 1.10 | -2.42 |
| V24 | -1 | 2.80 | 2.65 | -7.42 |
| V25 | -1 | 4.95 | 2.60 | -12.87 |
| C3 | -2 | 1.10 | 2.55 | -5.61 |
| A2a | -5 | 2.20 | 2.60 | -28.60 |
| A1a | -1 | 4.32 | 2.60 | -11.23 |
| C6 | -1 | 1.70 | 2.55 | -4.34 |
| S1 | -2 | 7.45 | 3.30 | -49.17 |
| C5 | -1 | 2.20 | 2.55 | -5.61 |
| C4 | -2 | 0.95 | 2.55 | -4.85 |
| C1 | -2 | 1.10 | 2.55 | -5.61 |
| C2 | -4 | 1.15 | 2.55 | -11.73 |
| R1 | -1 | 1.35 | 1.35 | -1.82 |
| Total |  |  |  | 3281.48 |

**E07TBL060** m2 TABICÓN LADRILLO H/D 25x12x8 cm. (02/02/1998)
20.000 m2 × 7.68 (7.91 con costes indirectos) = 158.20
Tabicón de ladrillo hueco doble de 25x12x8 cm o equivalentes, recibido con mortero de cemento CEM II/B-P 32,5 N y arena de río 1/6, i/p.p. de replanteo, aplomado y recibido de cercos, roturas, humedecido de las piezas, hilada superior de remate contra forjado con guarnecido de yeso, limpieza y medios auxiliares, s/NTE-PTL y NBE-FL-90.

| Código | Ud | Descripción | Rendimiento | Precio | Importe |
|---|---|---|---|---|---|
| O01OA030 | h | Oficial primera | 0.241 | 16.8 | 4.05 |
| O01OA070 | h | Peón ordinario | 0.121 | 14.8 | 1.79 |
| P01LH020 | mu | Ladrillo h. doble 25x12x8 | 0.035 | 34.752110870684 | 1.22 |
| A02A080 | m3 | MORTERO CEMENTO 1/6 M-40 | 0.015 | 41.43 | 0.62 |
|  |  | Total |  |  | 7.68 |

**E07LP11** m2 FÁB.LADR PERF.REV.7CM 1/2 P. (02/02/1998)
28.000 m2 × 12.95 (13.34 con costes indirectos) = 373.52
Fábrica de ladrillo perforado de 25x12x7 cm o equivalentes, de 1/2 pie de espesor, recibido con mortero de cemento CEM II/A-P 32,5R y arena de río 1/4, para revestir, colocado con junta enrasada, i/replanteo, nivelación, aplomado, p.p. de enjarjes, mermas y roturas, pasos de forjado, formación de mochetas y recercados, humedecido de las piezas, rejuntado, limpieza y medios auxiliares, s/NTE-FFL, PTL y NBE-FL-90.

| Código | Ud | Descripción | Rendimiento | Precio | Importe |
|---|---|---|---|---|---|
| O01OA030 | h | Oficial primera | 0.388 | 16.8 | 6.52 |
| O01OA070 | h | Peón ordinario | 0.194 | 14.8 | 2.87 |
| P01LT020 | mu | Ladrillo perfora. tosco 25x12x7 (material) | 0.052 | 44.976847546184 | 2.34 |
| A02A060 | m3 | MORTERO CEMENTO 1/4 M-80 | 0.025 | 48.63 | 1.22 |
|  |  | Total |  |  | 12.95 |

| Medición | Uds. | Largo | Ancho | Parcial |
|---|---|---|---|---|
|  | 1 | 14.00 | 2.00 | 28.00 |
| Total |  |  |  | 28.00 |

**E07LP13** m2 FÁB.LADR ACÚSTICO 24,5x12,5x10 A.MURFOR RND.4/Z-80 (02/02/1998)
20.140 m2 × 17.75 (18.28 con costes indirectos) = 368.16
Fábrica de ladrillo acústico de 24,5x12,5x10 cm o equivalentes, de Cerámica Tudelana o equivalente aprobado por la D.T., de 1/2 pie de espesor, con aislamiento acústico garantizado de 47 dBA (con 1 cm de enlucido por cada cara y con rozas), recibido con mortero de cemento CEM II/A-P 32,5R y arena de río 1/6, para revestir, colocado con junta enrasada, armado horizontalmente con: 2,18 m. x m2. de armadura Murfor RND.4/Z-80 tipo cercha o equivalente aprobado por la D.F., dispuesta cada 6 hiladas (h=48 cm) inclusive 5% de parte proporcional de longitud de solapes de armaduras (15 cm) con parte proporcional de ganchos Murfor LHK/S/44 o equivalente aprobado por la D.F. a razón de 1,25 m. de dintel cada 15 m2. Mortero M-80, 1cm. de junta; armado para control de fisuras segun EC6, de acuerdo a los calculos y recomendaciones del manual Murfor. Seleccion de la protección anticorrosion de la armadura de acuerdo con la humedad ambiente. I/replanteo, nivelación, aplomado, p.p. de enjarjes, mermas y roturas, pasos de forjado, formación de mochetas y recercados, humedecido de las piezas, rejuntado, limpieza y medios auxiliares, s/NTE-FFL, PTL y NBE-FL-90.

| Código | Ud | Descripción | Rendimiento | Precio | Importe |
|---|---|---|---|---|---|
| O01OA030 | h | Oficial primera | 0.422 | 16.8 | 7.09 |
| O01OA070 | h | Peón ordinario | 0.234 | 14.8 | 3.46 |
| P01LT021 | mu | Ladrillo acústico 24,5x12,5x10 46 dBA (material; 02/02/1998) | 0.038 | 93.731750286246 | 3.56 |
| A02A080 | m3 | MORTERO CEMENTO 1/6 M-40 | 0.025 | 41.43 | 1.04 |
| P01LA020 | ud | Armad. Murfor RND.4/Z-80 3,05m | 0.753 | 3.2183433133047 | 2.42 |
| P01LA240 | ud | Gancho Murfor LHK/S/44 | 0.700 | 0.2598662302668 | 0.18 |
|  |  | Total |  |  | 17.75 |

| Medición | Uds. | Largo | Ancho | Parcial |
|---|---|---|---|---|
| PAN 2 |  |  |  |  |
|  | 1 | 2.65 | 7.60 | 20.14 |
| Total |  |  |  | 20.14 |

**E07TYC063** m2 TRASDOS.AUTOPORT.E=76mm./600(15PPM+13PPM+48) I/AISL. ECO 90
473.690 m2 × 24.34 (25.07 con costes indirectos) = 11875.41
Trasdosado autoportante formado por dos placas de yeso laminado PLACO PPM BA 15 y PPM BA 13, o equivalentes aprobadas por la D.T., atornilladas a un lado de una estructura metáliica de acero galvanizado a base de raíles horizontales y montantes verticales de 48 mm, modulados a 600 mm, resultando un ancho total del trasdosado terminado de 76 mm. Incluso aislamiento termoacústico con panel de lana de vídrio con barrera de vapor ECO-90 de Isover, o equivalente aprobado por la D.T.. Parte proporcional de tratamiento de huecos, paso de instalaciones, cierre de espacio sobre cajas de persiana, formación de hornacinas, soportes de carga PLACO 600x200 mm donde se precisen, pasta y cinta de juntas, tornillería, fijaciones y banda estanca bajo todos los perfiles perimetrales. Paramentos totalmente terminados y listos para imprimar, pintar o decorar. Según NTE-PTP, UNE 102040 IN y ATEDY.

| Código | Ud | Descripción | Rendimiento | Precio | Importe |
|---|---|---|---|---|---|
| O01OA030 | h | Oficial primera | 0.201 | 16.8 | 3.38 |
| O01OA050 | h | Ayudante | 0.201 | 15.8 | 3.18 |
| P04PY048 | m2 | Placa yeso laminado BA PPM 15 (material) | 1.050 | 4.3377670744541 | 4.55 |
| P04PY049 | m2 | Placa yeso laminado BA PPM 13 (material) | 1.050 | 3.9779522940847 | 4.18 |
| P04PW590 | kg | Placojuntas SN (material) | 0.330 | 0.5896964456055 | 0.19 |
| P04PW010 | m | Cinta de juntas GR (material) | 1.400 | 0.0299845650308 | 0.04 |
| P04PW240 | m | Canal Stil R 48 (material) | 1.000 | 1.0794443411084 | 1.08 |
| P04PW160 | m | Montante Stil M 48 (material) | 2.100 | 1.369295136406 | 2.88 |
| P04PW520 | ud | Tornillo TTPC 35 (material) | 11.000 | 0.0099948550103 | 0.11 |
| P04PW090 | ud | Tornillo TTPC 25 (material) | 8.000 | 0.0099948550103 | 0.08 |
| P04PW091 | ud | Tornillo TRPF 13 (material) | 5.000 | 0.0099948550103 | 0.05 |
| P04PW550 | m | Banda estanca 45 (material) | 0.470 | 0.1599176801642 | 0.08 |
| P04PW551 | ud | Soporte carga 600x200 mm (material) | 0.080 | 10.844417686135 | 0.87 |
| P07TV550 | m2 | Panel lana vidrio c/velo ECO-90 (material) | 1.050 | 3.4882043985818 | 3.66 |
|  |  | Total |  |  | 24.34 |

Claves: agarre, limpieza, medio, auxiliar, terminación, pintura, paso, superficie, junta, techo, trasdosado, autoportante, medición, montante, tornillo, cara, placa, yeso, lámina, aislamiento, pasta, hueco, cinta, canal, perfil, chapa, acero, galvanizar, suelo, anclaje

| Medición | Uds. | Largo | Ancho | Parcial |
|---|---|---|---|---|
| BAJA |  |  |  |  |
|  | 1 | 3.00 | 3.50 | 10.50 |
| V4 | -1 | 1.50 | 0.75 | -1.13 |
|  | 1 | 2.70 | 3.50 | 9.45 |
| V4 | -1 | 1.50 | 0.75 | -1.13 |
|  | 1 | 4.50 | 3.50 | 15.75 |
|  | 1 | 1.50 | 3.50 | 5.25 |
|  | 1 | 1.40 | 3.50 | 4.90 |
|  | 1 | 3.50 | 3.50 | 12.25 |
|  | 1 | 3.60 | 3.50 | 12.60 |
| V4 | -1 | 1.50 | 0.75 | -1.13 |
|  | 1 | 2.70 | 3.50 | 9.45 |
| V4 | -1 | 1.50 | 0.75 | -1.13 |
|  | 1 | 0.80 | 3.50 | 2.80 |
|  | 1 | 3.80 | 3.50 | 13.30 |
| V17 | -1 | 2.00 | 1.35 | -2.70 |
|  | 1 | 4.40 | 3.50 | 15.40 |
| V13 | -1 | 2.00 | 1.35 | -2.70 |
|  | 1 | 2.20 | 3.50 | 7.70 |
|  | 1 | 0.50 | 3.50 | 1.75 |
|  | 1 | 3.30 | 3.50 | 11.55 |
| V17m | -1 | 2.00 | 1.35 | -2.70 |
|  | 1 | 3.90 | 3.50 | 13.65 |
| V17m | -1 | 2.00 | 1.35 | -2.70 |
|  | 1 | 3.90 | 3.50 | 13.65 |
| V8m | -1 | 0.90 | 1.35 | -1.22 |
|  | 1 | 3.40 | 3.50 | 11.90 |
| R1 | -1 | 1.35 | 1.35 | -1.82 |
|  | 1 | 2.00 | 3.50 | 7.00 |
|  | 1 | 2.00 | 3.50 | 7.00 |
|  | 1 | 1.60 | 3.50 | 5.60 |
|  | 1 | 3.80 | 3.50 | 13.30 |
| V18m | -1 | 2.50 | 1.35 | -3.38 |
|  | 1 | 3.40 | 3.50 | 11.90 |
| V18m | -1 | 2.50 | 1.35 | -3.38 |
|  | 1 | 3.80 | 3.50 | 13.30 |
|  | 1 | 1.20 | 3.50 | 4.20 |
|  | 1 | 2.00 | 3.50 | 7.00 |
|  | 1 | 1.60 | 3.50 | 5.60 |
|  | 1 | 3.70 | 3.50 | 12.95 |
| V9 | -1 | 2.00 | 1.35 | -2.70 |
|  | 1 | 6.90 | 3.50 | 24.15 |
| V17 | -1 | 2.00 | 1.35 | -2.70 |
|  | 1 | 8.40 | 3.50 | 29.40 |
| V23 | -1 | 0.55 | 1.90 | -1.05 |
| C2 | -2 | 1.15 | 2.55 | -5.87 |
|  | 1 | 7.00 | 3.50 | 24.50 |
| C2 | -2 | 1.15 | 2.55 | -5.87 |
|  | 1 | 7.00 | 3.50 | 24.50 |
| patio Z.A. |  |  |  |  |
|  | 1 | 5.80 | 3.50 | 20.30 |
| V21 | -2 | 0.55 | 1.10 | -1.21 |
| patio B |  |  |  |  |
|  | 1 | 6.00 | 3.50 | 21.00 |
| V21 | -2 | 0.55 | 1.10 | -1.21 |
| separación aseos |  |  |  |  |
|  | 2 | 5.95 | 3.50 | 41.65 |
|  | 2 | 4.10 | 3.50 | 28.70 |
| aseos S.U.M. |  |  |  |  |
|  | 1 | 5.40 | 3.50 | 18.90 |
| PRIMERA |  |  |  |  |
|  | 1 | 1.70 | 3.50 | 5.95 |
| V19 | -1 | 1.00 | 1.70 | -1.70 |
|  | 1 | 2.10 | 3.50 | 7.35 |
| V22 | -1 | 0.55 | 1.70 | -0.94 |
|  | 1 | 1.00 | 3.50 | 3.50 |
| V22 | -1 | 0.55 | 1.70 | -0.94 |
|  | 1 | 3.10 | 3.50 | 10.85 |
| V1 | -1 | 2.00 | 1.70 | -3.40 |
| separación aseo-limpieza |  |  |  |  |
|  | 1 | 1.70 | 3.50 | 5.95 |
| Total |  |  |  | 473.69 |

**E07TYC062** m2 TRASDOS.AUTOPORT.E=76mm./600(15PHD+BA13+48) I/AISL. ECO 90
1734.200 m2 × 22.18 (22.85 con costes indirectos) = 39626.47
Trasdosado autoportante formado por dos placas de yeso laminado PLACO PHD BA 15 (alta dureza) y BA 13, o equivalentes aprobadas por la D.T., atornilladas a un lado de una estructura metáliica de acero galvanizado a base de raíles horizontales y montantes verticales de 48 mm, modulados a 600 mm, resultando un ancho total del trasdosado terminado de 76 mm. Incluso aislamiento termoacústico con panel de lana de vídrio con barrera de vapor ECO-90 de Isover, o equivalente aprobado por la D.T.. Parte proporcional de tratamiento de huecos, paso de instalaciones, cierre de espacio sobre cajas de persiana, formación de hornacinas, soportes de carga PLACO 600x200 mm donde se precisen, pasta y cinta de juntas, tornillería, fijaciones y banda estanca bajo todos los perfiles perimetrales. Paramentos totalmente terminados y listos para imprimar, pintar o decorar. Según NTE-PTP, UNE 102040 IN y ATEDY.

| Código | Ud | Descripción | Rendimiento | Precio | Importe |
|---|---|---|---|---|---|
| O01OA030 | h | Oficial primera | 0.201 | 16.8 | 3.38 |
| O01OA050 | h | Ayudante | 0.201 | 15.8 | 3.18 |
| P04PY047 | m2 | Placa yeso laminado PHD BA 15 (material) | 1.050 | 3.688101498787 | 3.87 |
| P04PY046 | m2 | Placa yeso laminado BA 13 (material) | 1.050 | 2.5786725926479 | 2.71 |
| P04PW240 | m | Canal Stil R 48 | 1.000 | 1.0794443411084 | 1.08 |
| P04PW160 | m | Montante Stil M 48 | 2.100 | 1.369295136406 | 2.88 |
| P04PW520 | ud | Tornillo TTPC 35 | 11.000 | 0.0099948550103 | 0.11 |
| P04PW090 | ud | Tornillo TTPC 25 | 8.000 | 0.0099948550103 | 0.08 |
| P04PW091 | ud | Tornillo TRPF 13 | 5.000 | 0.0099948550103 | 0.05 |
| P04PW590 | kg | Placojuntas SN | 0.330 | 0.5896964456055 | 0.19 |
| P04PW010 | m | Cinta de juntas GR | 1.400 | 0.0299845650308 | 0.04 |
| P04PW550 | m | Banda estanca 45 | 0.470 | 0.1599176801642 | 0.08 |
| P04PW551 | ud | Soporte carga 600x200 mm | 0.080 | 10.844417686135 | 0.87 |
| P07TV550 | m2 | Panel lana vidrio c/velo ECO-90 | 1.050 | 3.4882043985818 | 3.66 |
|  |  | Total |  |  | 22.18 |

Claves: hueco, aislamiento, terminación, auxiliar, medio, limpieza, techo, suelo, anclaje, cinta, junta, agarre, trasdosado, paso, autoportante, yeso, placa, cara, tornillo, galvanizar, acero, chapa, perfil, canal, montante, pasta, lámina, superficie, medición, pintura

| Medición | Uds. | Largo | Ancho | Parcial |
|---|---|---|---|---|
| BAJA |  |  |  |  |
|  | 1 | 3.00 | 3.50 | 10.50 |
| V2 | -1 | 2.00 | 1.90 | -3.80 |
|  | 1 | 2.90 | 3.50 | 10.15 |
| V2 | -1 | 2.00 | 1.90 | -3.80 |
|  | 1 | 2.90 | 3.50 | 10.15 |
| V2 | -1 | 2.00 | 1.90 | -3.80 |
|  | 1 | 2.90 | 3.50 | 10.15 |
| V2 | -1 | 2.00 | 1.90 | -3.80 |
|  | 1 | 4.60 | 3.50 | 16.10 |
| V14 | -1 | 4.00 | 1.90 | -7.60 |
|  | 1 | 2.90 | 3.50 | 10.15 |
| V2 | -1 | 2.00 | 1.90 | -3.80 |
|  | 1 | 2.90 | 3.50 | 10.15 |
| V2 | -1 | 2.00 | 1.90 | -3.80 |
|  | 1 | 2.90 | 3.50 | 10.15 |
| V2 | -1 | 2.00 | 1.90 | -3.80 |
|  | 1 | 2.90 | 3.50 | 10.15 |
| V2 | -1 | 2.00 | 1.90 | -3.80 |
|  | 1 | 2.90 | 3.50 | 10.15 |
| V2 | -1 | 2.00 | 1.90 | -3.80 |
|  | 1 | 2.60 | 3.50 | 9.10 |
| V2 | -1 | 2.00 | 1.90 | -3.80 |
|  | 1 | 3.90 | 3.50 | 13.65 |
| V2 | -1 | 2.00 | 1.90 | -3.80 |
|  | 1 | 1.20 | 3.50 | 4.20 |
|  | 1 | 1.70 | 3.50 | 5.95 |
|  | 1 | 2.70 | 3.50 | 9.45 |
| C3 | -1 | 1.10 | 2.55 | -2.81 |
|  | 1 | 1.20 | 3.50 | 4.20 |
|  | 1 | 3.50 | 3.50 | 12.25 |
| V12 | -1 | 2.50 | 1.90 | -4.75 |
|  | 1 | 3.80 | 3.50 | 13.30 |
| V5 | -2 | 1.90 | 0.55 | -2.09 |
|  | 1 | 3.70 | 3.50 | 12.95 |
| V12 | -1 | 2.50 | 1.90 | -4.75 |
|  | 1 | 3.70 | 3.50 | 12.95 |
| V12 | -1 | 2.50 | 1.90 | -4.75 |
|  | 1 | 3.80 | 3.50 | 13.30 |
| V5 | -2 | 1.90 | 0.55 | -2.09 |
|  | 1 | 3.60 | 3.50 | 12.60 |
| V12 | -1 | 2.50 | 1.90 | -4.75 |
|  | 1 | 1.20 | 3.50 | 4.20 |
|  | 1 | 2.50 | 3.50 | 8.75 |
| C3 | -1 | 1.10 | 2.55 | -2.81 |
|  | 1 | 1.90 | 3.50 | 6.65 |
|  | 1 | 2.90 | 3.50 | 10.15 |
| V5 | -1 | 1.90 | 0.55 | -1.05 |
|  | 1 | 74.00 | 3.50 | 259.00 |
|  | 1 | 4.20 | 3.50 | 14.70 |
| V2 | -1 | 2.00 | 1.90 | -3.80 |
|  | 1 | 3.90 | 3.50 | 13.65 |
| V2 | -1 | 2.00 | 1.90 | -3.80 |
|  | 1 | 4.00 | 3.50 | 14.00 |
| V2 | -1 | 2.00 | 1.90 | -3.80 |
|  | 1 | 4.10 | 3.50 | 14.35 |
| V2 | -1 | 2.00 | 1.90 | -3.80 |
|  | 1 | 4.00 | 3.50 | 14.00 |
| V2 | -1 | 2.00 | 1.90 | -3.80 |
|  | 1 | 4.00 | 3.50 | 14.00 |
| V2 | -1 | 2.00 | 1.90 | -3.80 |
|  | 1 | 5.40 | 3.50 | 18.90 |
| V2 | -1 | 2.00 | 1.90 | -3.80 |
| V7 | -1 | 1.70 | 1.90 | -3.23 |
|  | 1 | 3.90 | 3.50 | 13.65 |
|  | 1 | 7.45 | 3.50 | 26.08 |
| S1 | -1 | 7.45 | 3.30 | -24.59 |
|  | 1 | 3.70 | 3.50 | 12.95 |
|  | 1 | 4.70 | 3.50 | 16.45 |
| V7 | -1 | 1.70 | 1.90 | -3.23 |
| V2 | -1 | 2.00 | 1.90 | -3.80 |
|  | 1 | 2.70 | 3.50 | 9.45 |
| V2 | -1 | 2.00 | 1.90 | -3.80 |
|  | 1 | 3.20 | 3.50 | 11.20 |
| V2 | -1 | 2.00 | 1.90 | -3.80 |
|  | 1 | 3.50 | 3.50 | 12.25 |
| V2 | -1 | 2.00 | 1.90 | -3.80 |
|  | 1 | 3.80 | 3.50 | 13.30 |
| V2 | -1 | 2.00 | 1.90 | -3.80 |
|  | 1 | 2.90 | 3.50 | 10.15 |
|  | 1 | 4.70 | 3.50 | 16.45 |
| V2 | -2 | 2.00 | 1.90 | -7.60 |
|  | 1 | 3.25 | 3.50 | 11.38 |
| V2 | -1 | 2.00 | 1.90 | -3.80 |
|  | 1 | 5.70 | 3.50 | 19.95 |
|  | 1 | 1.70 | 3.50 | 5.95 |
|  | 1 | 1.60 | 3.50 | 5.60 |
|  | 1 | 0.50 | 3.50 | 1.75 |
|  | 1 | 2.80 | 3.50 | 9.80 |
|  | 1 | 7.50 | 3.50 | 26.25 |
| C5 | -1 | 2.20 | 2.55 | -5.61 |
|  | 1 | 3.10 | 3.50 | 10.85 |
| V17 | -1 | 2.00 | 1.35 | -2.70 |
|  | 1 | 3.40 | 3.50 | 11.90 |
| V17 | -1 | 2.00 | 1.35 | -2.70 |
|  | 1 | 2.70 | 3.50 | 9.45 |
| C1 | -1 | 1.10 | 2.55 | -2.81 |
|  | 1 | 2.80 | 3.50 | 9.80 |
| C1 | -1 | 1.10 | 2.55 | -2.81 |
|  | 1 | 3.80 | 3.50 | 13.30 |
|  | 1 | 2.20 | 3.50 | 7.70 |
| C4 | -1 | 0.95 | 2.55 | -2.42 |
|  | 1 | 5.60 | 3.50 | 19.60 |
| A2a | -1 | 2.20 | 2.60 | -5.72 |
|  | 1 | 2.00 | 3.50 | 7.00 |
|  | 1 | 2.60 | 3.50 | 9.10 |
| A2a | -1 | 2.20 | 2.60 | -5.72 |
|  | 1 | 3.30 | 3.50 | 11.55 |
| V3 | -1 | 2.50 | 1.90 | -4.75 |
|  | 1 | 3.70 | 3.50 | 12.95 |
| V3 | -1 | 2.50 | 1.90 | -4.75 |
|  | 1 | 3.80 | 3.50 | 13.30 |
| V3 | -1 | 2.50 | 1.90 | -4.75 |
|  | 1 | 3.30 | 3.50 | 11.55 |
| V3 | -1 | 2.50 | 1.90 | -4.75 |
|  | 1 | 1.70 | 3.50 | 5.95 |
|  | 1 | 2.90 | 3.50 | 10.15 |
| A2a | -1 | 2.20 | 2.60 | -5.72 |
|  | 1 | 10.00 | 3.50 | 35.00 |
|  | 1 | 3.20 | 3.50 | 11.20 |
| V3 | -1 | 2.50 | 1.90 | -4.75 |
|  | 1 | 3.30 | 3.50 | 11.55 |
| V3 | -1 | 2.50 | 1.90 | -4.75 |
|  | 1 | 3.30 | 3.50 | 11.55 |
| V3 | -1 | 2.50 | 1.90 | -4.75 |
|  | 1 | 3.30 | 3.50 | 11.55 |
| V3 | -1 | 2.50 | 1.90 | -4.75 |
|  | 1 | 1.80 | 3.50 | 6.30 |
|  | 1 | 1.60 | 3.50 | 5.60 |
|  | 1 | 2.40 | 3.50 | 8.40 |
|  | 1 | 7.45 | 3.50 | 26.08 |
| S1 | -1 | 7.45 | 3.30 | -24.59 |
|  | 1 | 2.60 | 3.50 | 9.10 |
|  | 1 | 3.70 | 3.50 | 12.95 |
| V6 | -2 | 1.90 | 0.65 | -2.47 |
|  | 1 | 3.70 | 3.50 | 12.95 |
| V6 | -1 | 1.90 | 0.65 | -1.24 |
|  | 1 | 3.70 | 3.50 | 12.95 |
| V6 | -1 | 1.90 | 0.65 | -1.24 |
|  | 1 | 3.70 | 3.50 | 12.95 |
| V12 | -1 | 2.50 | 1.90 | -4.75 |
|  | 1 | 2.20 | 3.50 | 7.70 |
|  | 1 | 2.70 | 3.50 | 9.45 |
| A2a | -1 | 2.20 | 2.60 | -5.72 |
|  | 1 | 2.20 | 3.50 | 7.70 |
|  | 1 | 5.10 | 3.50 | 17.85 |
|  | 1 | 7.50 | 3.50 | 26.25 |
| V3 | -2 | 2.50 | 1.90 | -9.50 |
|  | 1 | 4.60 | 3.50 | 16.10 |
| V3 | -1 | 2.50 | 1.90 | -4.75 |
|  | 1 | 5.40 | 3.50 | 18.90 |
| V3 | -1 | 2.50 | 1.90 | -4.75 |
|  | 1 | 2.40 | 3.50 | 8.40 |
| A2a | -1 | 2.20 | 2.60 | -5.72 |
|  | 1 | 5.40 | 3.50 | 18.90 |
|  | 1 | 2.90 | 3.50 | 10.15 |
| V2 | -1 | 2.00 | 1.90 | -3.80 |
|  | 1 | 2.90 | 3.50 | 10.15 |
| V2 | -1 | 2.00 | 1.90 | -3.80 |
|  | 1 | 2.90 | 3.50 | 10.15 |
| V2 | -1 | 2.00 | 1.90 | -3.80 |
|  | 1 | 2.90 | 3.50 | 10.15 |
| V2 | -1 | 2.00 | 1.90 | -3.80 |
|  | 1 | 2.40 | 3.50 | 8.40 |
| V2 | -1 | 2.00 | 1.90 | -3.80 |
|  | 1 | 6.00 | 3.50 | 21.00 |
|  | 1 | 5.90 | 3.50 | 20.65 |
| A1a | -1 | 4.32 | 2.60 | -11.23 |
|  | 1 | 6.00 | 3.50 | 21.00 |
|  | 1 | 2.40 | 3.50 | 8.40 |
| V2 | -1 | 2.00 | 1.90 | -3.80 |
|  | 1 | 2.90 | 3.50 | 10.15 |
| V2 | -1 | 2.00 | 1.90 | -3.80 |
|  | 1 | 2.90 | 3.50 | 10.15 |
| V2 | -1 | 2.00 | 1.90 | -3.80 |
|  | 1 | 3.10 | 3.50 | 10.85 |
| V2 | -1 | 2.00 | 1.90 | -3.80 |
|  | 1 | 3.00 | 3.50 | 10.50 |
| C7 | -1 | 2.20 | 2.60 | -5.72 |
| patio Z.A. |  |  |  |  |
|  | 1 | 5.50 | 3.50 | 19.25 |
| V12 | -1 | 2.50 | 1.90 | -4.75 |
| V3 | -1 | 2.50 | 1.90 | -4.75 |
|  | 1 | 5.70 | 3.50 | 19.95 |
| V12 | -1 | 2.50 | 1.90 | -4.75 |
| V3 | -1 | 2.50 | 1.90 | -4.75 |
|  | 1 | 5.70 | 3.50 | 19.95 |
| V12 | -1 | 2.50 | 1.90 | -4.75 |
| V3 | -1 | 2.50 | 1.90 | -4.75 |
|  | 1 | 5.50 | 3.50 | 19.25 |
| V12 | -1 | 2.50 | 1.90 | -4.75 |
| V3 | -1 | 2.50 | 1.90 | -4.75 |
|  | 1 | 5.70 | 3.50 | 19.95 |
| V12 | -1 | 2.50 | 1.90 | -4.75 |
| V3 | -1 | 2.50 | 1.90 | -4.75 |
|  | 1 | 5.70 | 3.50 | 19.95 |
| V12 | -1 | 2.50 | 1.90 | -4.75 |
| V3 | -1 | 2.50 | 1.90 | -4.75 |
|  | 1 | 5.80 | 3.50 | 20.30 |
| V25 | -1 | 4.95 | 2.60 | -12.87 |
| patio B |  |  |  |  |
|  | 1 | 6.00 | 3.50 | 21.00 |
| V3 | -1 | 2.50 | 1.90 | -4.75 |
|  | 1 | 3.40 | 3.50 | 11.90 |
| V16 | -1 | 2.80 | 2.00 | -5.60 |
|  | 1 | 3.40 | 3.50 | 11.90 |
| V24 | -1 | 2.80 | 2.65 | -7.42 |
| zona espera Z.A. |  |  |  |  |
|  | 2 | 5.40 | 3.50 | 37.80 |
| conserjería-teleco |  |  |  |  |
|  | 2 | 3.20 | 3.50 | 22.40 |
|  | 2 | 6.70 | 3.50 | 46.90 |
|  | 2 | 0.50 | 3.50 | 3.50 |
|  | -2 | 3.55 | 1.40 | -9.94 |
| almacen E2 |  |  |  |  |
|  | 1 | 0.80 | 3.50 | 2.80 |
|  | 1 | 1.50 | 3.50 | 5.25 |
| PRIMERA |  |  |  |  |
|  | 1 | 7.00 | 3.50 | 24.50 |
|  | 1 | 0.90 | 3.50 | 3.15 |
| V1 | -1 | 2.00 | 1.70 | -3.40 |
|  | 1 | 3.85 | 3.50 | 13.48 |
| V15 | -1 | 2.00 | 1.70 | -3.40 |
|  | 1 | 3.80 | 3.50 | 13.30 |
| V1 | -1 | 2.00 | 1.70 | -3.40 |
|  | 1 | 3.80 | 3.50 | 13.30 |
| V1 | -1 | 2.00 | 1.70 | -3.40 |
|  | 1 | 3.80 | 3.50 | 13.30 |
| V1 | -1 | 2.00 | 1.70 | -3.40 |
|  | 1 | 3.40 | 3.50 | 11.90 |
| V1 | -1 | 2.00 | 1.70 | -3.40 |
|  | 1 | 3.90 | 3.50 | 13.65 |
| V1 | -1 | 2.00 | 1.70 | -3.40 |
|  | 1 | 3.90 | 3.50 | 13.65 |
| V1 | -1 | 2.00 | 1.70 | -3.40 |
|  | 1 | 3.40 | 3.50 | 11.90 |
| V1 | -1 | 2.00 | 1.70 | -3.40 |
|  | 1 | 3.90 | 3.50 | 13.65 |
| V1 | -1 | 2.00 | 1.70 | -3.40 |
|  | 1 | 3.90 | 3.50 | 13.65 |
| V1 | -1 | 2.00 | 1.70 | -3.40 |
|  | 1 | 3.80 | 3.50 | 13.30 |
| V26 | -1 | 1.15 | 2.35 | -2.70 |
|  | 1 | 3.80 | 3.50 | 13.30 |
| V26 | -1 | 1.15 | 2.35 | -2.70 |
|  | 1 | 2.90 | 3.50 | 10.15 |
|  | 1 | 8.40 | 3.50 | 29.40 |
| V1 | -2 | 2.00 | 1.70 | -6.80 |
|  | 1 | 3.80 | 3.50 | 13.30 |
|  | 1 | 3.90 | 3.50 | 13.65 |
| V20 | -1 | 2.00 | 1.70 | -3.40 |
|  | 1 | 3.90 | 3.50 | 13.65 |
| V1 | -1 | 2.00 | 1.70 | -3.40 |
|  | 1 | 3.40 | 3.50 | 11.90 |
| V1 | -1 | 2.00 | 1.70 | -3.40 |
|  | 1 | 3.90 | 3.50 | 13.65 |
| V1 | -1 | 2.00 | 1.70 | -3.40 |
|  | 1 | 3.90 | 3.50 | 13.65 |
| V1 | -1 | 2.00 | 1.70 | -3.40 |
|  | 1 | 3.40 | 3.50 | 11.90 |
| V1 | -1 | 2.00 | 1.70 | -3.40 |
|  | 1 | 3.80 | 3.50 | 13.30 |
| V1 | -1 | 2.00 | 1.70 | -3.40 |
|  | 1 | 3.80 | 3.50 | 13.30 |
| V1 | -1 | 2.00 | 1.70 | -3.40 |
|  | 1 | 3.40 | 3.50 | 11.90 |
| V1 | -1 | 2.00 | 1.70 | -3.40 |
|  | 1 | 3.80 | 3.50 | 13.30 |
| V1 | -1 | 2.00 | 1.70 | -3.40 |
|  | 1 | 3.80 | 3.50 | 13.30 |
| V1 | -1 | 2.00 | 1.70 | -3.40 |
|  | 1 | 1.90 | 3.50 | 6.65 |
| V19 | -1 | 0.85 | 1.70 | -1.45 |
|  | 1 | 6.90 | 3.50 | 24.15 |
| V1 | -1 | 2.00 | 1.70 | -3.40 |
|  | 1 | 6.20 | 3.50 | 21.70 |
| V1 | -2 | 2.00 | 1.70 | -6.80 |
|  | 1 | 6.20 | 3.50 | 21.70 |
| V1 | -2 | 2.00 | 1.70 | -6.80 |
| separación zona E2 |  |  |  |  |
|  | 1 | 5.40 | 3.50 | 18.90 |
| zona F |  |  |  |  |
|  | 1 | 3.00 | 3.50 | 10.50 |
|  | 1 | 3.20 | 3.50 | 11.20 |
|  | 1 | 1.00 | 3.50 | 3.50 |
| Total |  |  |  | 1734.20 |

**E07TYC064** m2 TRASDOS.AUTOPORT.E=76mm./400(15PHD+BA13+48) I/AISL. ARENA 50
892.500 m2 × 23.05 (23.74 con costes indirectos) = 21187.95
Trasdosado autoportante formado por dos placas de yeso laminado PLACO PHD BA 15 (alta dureza) y BA 13, o equivalentes aprobadas por la D.T., atornilladas a un lado de una estructura metáliica de acero galvanizado a base de raíles horizontales y montantes verticales de 48 mm, modulados a 400 mm, resultando un ancho total del trasdosado terminado de 76 mm. Incluso aislamiento termoacústico con panel de lana de vídrio ARENA-50 de Isover, o equivalente aprobado por la D.T.. Parte proporcional de tratamiento de huecos, paso de instalaciones, cierre de espacio sobre cajas de persiana, formación de hornacinas, soportes de carga PLACO 600x200 mm donde se precisen, pasta y cinta de juntas, tornillería, fijaciones y banda estanca bajo todos los perfiles perimetrales. Paramentos totalmente terminados y listos para imprimar, pintar o decorar. Según NTE-PTP, UNE 102040 IN y ATEDY.

| Código | Ud | Descripción | Rendimiento | Precio | Importe |
|---|---|---|---|---|---|
| O01OA030 | h | Oficial primera | 0.201 | 16.8 | 3.38 |
| O01OA050 | h | Ayudante | 0.201 | 15.8 | 3.18 |
| P04PY047 | m2 | Placa yeso laminado PHD BA 15 | 1.050 | 3.688101498787 | 3.87 |
| P04PY046 | m2 | Placa yeso laminado BA 13 | 1.050 | 2.5786725926479 | 2.71 |
| P04PW240 | m | Canal Stil R 48 | 1.000 | 1.0794443411084 | 1.08 |
| P04PW160 | m | Montante Stil M 48 | 3.500 | 1.369295136406 | 4.79 |
| P04PW520 | ud | Tornillo TTPC 35 | 11.000 | 0.0099948550103 | 0.11 |
| P04PW090 | ud | Tornillo TTPC 25 | 8.000 | 0.0099948550103 | 0.08 |
| P04PW091 | ud | Tornillo TRPF 13 | 5.000 | 0.0099948550103 | 0.05 |
| P04PW590 | kg | Placojuntas SN | 0.330 | 0.5896964456055 | 0.19 |
| P04PW010 | m | Cinta de juntas GR | 1.400 | 0.0299845650308 | 0.04 |
| P04PW550 | m | Banda estanca 45 | 0.470 | 0.1599176801642 | 0.08 |
| P04PW551 | ud | Soporte carga 600x200 mm | 0.080 | 10.844417686135 | 0.87 |
| P07AL372 | m2 | Panel lana mineral Arena-50 (material) | 1.050 | 2.4887188975555 | 2.61 |
|  |  | Total |  |  | 23.05 |

Claves: pasta, canal, lámina, autoportante, montante, trasdosado, paso, agarre, junta, cinta, suelo, techo, limpieza, medio, auxiliar, terminación, pintura, anclaje, superficie, perfil, hueco, aislamiento, yeso, placa, cara, tornillo, galvanizar, acero, chapa, medición

| Medición | Uds. | Largo | Ancho | Parcial |
|---|---|---|---|---|
| forrado pilares |  |  |  |  |
| BAJA |  |  |  |  |
|  | 405 | 0.50 | 3.50 | 708.75 |
| PRIMERA |  |  |  |  |
|  | 105 | 0.50 | 3.50 | 183.75 |
| Total |  |  |  | 892.50 |

**E07TYC065** m2 TRASDOS.AUTOPORT.E=76mm./400(15PPM+13PPM+48) I/AISL. ARENA 50
220.500 m2 × 25.21 (25.97 con costes indirectos) = 5726.39
Trasdosado autoportante formado por dos placas de yeso laminado PLACO PPM BA 15 y PPM BA 13, o equivalentes aprobadas por la D.T., atornilladas a un lado de una estructura metáliica de acero galvanizado a base de raíles horizontales y montantes verticales de 48 mm, modulados a 400 mm, resultando un ancho total del trasdosado terminado de 76 mm. Incluso aislamiento termoacústico con panel de lana de vídrio ARENA-50 de Isover, o equivalente aprobado por la D.T.. Parte proporcional de tratamiento de huecos, paso de instalaciones, cierre de espacio sobre cajas de persiana, formación de hornacinas, soportes de carga PLACO 600x200 mm donde se precisen, pasta y cinta de juntas, tornillería, fijaciones y banda estanca bajo todos los perfiles perimetrales. Paramentos totalmente terminados y listos para imprimar, pintar o decorar. Según NTE-PTP, UNE 102040 IN y ATEDY.

| Código | Ud | Descripción | Rendimiento | Precio |
|---|---|---|---|---|
| O01OA030 | h | Oficial primera | 0.201 | 16.8 |
| O01OA050 | h | Ayudante | 0.201 | 15.8 |
| P04PY048 | m2 | Placa yeso laminado BA PPM 15 | 1.050 | 4.3377670744541 |
| P04PY049 | m2 | Placa yeso laminado BA PPM 13 | 1.050 | 3.9779522940847 |
| P04PW240 | m | Canal Stil R 48 | 1.000 | 1.0794443411084 |
| P04PW160 | m | Montante Stil M 48 | 3.500 | 1.369295136406 |
| P04PW520 | ud | Tornillo TTPC 35 | 11.000 | 0.0099948550103 |
| P04PW090 | ud | Tornillo TTPC 25 | 8.000 | 0.0099948550103 |
| P04PW091 | ud | Tornillo TRPF 13 | 5.000 | 0.0099948550103 |
| P04PW590 | kg | Placojuntas SN | 0.330 | 0.5896964456055 |
| P04PW010 | m | Cinta de juntas GR | 1.400 | 0.0299845650308 |
| P04PW550 | m | Banda estanca 45 | 0.470 | 0.1599176801642 |
| P04PW551 | ud | Soporte carga 600x200 mm | 0.080 | 10.844417686135 |
| P07AL372 | m2 | Panel lana mineral Arena-50 | 1.050 | 2.4887188975555 |

Claves: cinta, paso, trasdosado, autoportante, montante, canal, perfil, chapa, acero, galvanizar, tornillo, cara, placa, yeso, lámina, suelo, techo, medición, pintura, terminación, auxiliar, medio, aislamiento, limpieza, hueco, anclaje, junta, agarre, pasta, superficie

| Medición | Uds. | Largo | Ancho | Parcial |
|---|---|---|---|---|
| forrado pilares locales húmedos |  |  |  |  |
| BAJA |  |  |  |  |
|  | 105 | 0.50 | 3.50 | 183.75 |
| PRIMERA |  |  |  |  |
|  | 21 | 0.50 | 3.50 | 36.75 |
| Total |  |  |  | 220.50 |

**E07TYM072** m2 TABIQUE RF120 E=126/600(15PPF+13PPF+70+13PPF+15PPF) I/ARENA 75
1184.070 m2 × 35.86 (36.94 con costes indirectos) = 43739.55
Tabique formado por dos placas de yeso laminado PLACO Placoflam PPF 15 y PPF 13, o equivalentes aprobadas por la D.T., atornilladas a cada lado externo de una estructura metálica de acero galvanizado a base de raíles horizontales y montantes verticales de 70 mm, modulados a 600 mm, resultando un ancho total del tabique terminado de 126 mm. Incluso aislamiento termoacústico con panel de lana de vídrio ARENA-75 de Isover, o equivalente aprobado por la D.T.. Parte proporcional de tratamiento de huecos, paso de instalaciones, cierre de espacio sobre cajas de persiana, formación de hornacinas, soportes de carga PLACO 600x200 mm donde se precisen, pasta y cinta de juntas, tornillería, fijaciones y banda estanca bajo todos los perfiles perimetrales. Paramentos totalmente terminados y listos para imprimar, pintar o decorar. Según NTE-PTP, UNE 102040 IN y ATEDY.

| Código | Ud | Descripción | Rendimiento | Precio |
|---|---|---|---|---|
| O01OA030 | h | Oficial primera | 0.281 | 16.8 |
| O01OA050 | h | Ayudante | 0.281 | 15.8 |
| P04PY060 | m2 | Placa yeso Placoflam PPF BA 15 (material) | 2.100 | 4.2777979443926 |
| P04PY061 | m2 | Placa yeso Placoflam PPF BA 13 (material) | 2.100 | 3.4282352685202 |
| P04PW241 | m | Canal Stil R 70 (material) | 0.900 | 1.3493054263855 |
| P04PW161 | m | Montante Stil M 70 (material) | 2.100 | 1.6891304967344 |
| P04PW090 | ud | Tornillo TTPC 25 | 8.000 | 0.0099948550103 |
| P04PW520 | ud | Tornillo TTPC 35 | 30.000 | 0.0099948550103 |
| P04PW091 | ud | Tornillo TRPF 13 | 2.000 | 0.0099948550103 |
| P04PW590 | kg | Placojuntas SN | 0.660 | 0.5896964456055 |
| P04PW010 | m | Cinta de juntas GR | 2.800 | 0.0299845650308 |
| P04PW550 | m | Banda estanca 45 | 0.470 | 0.1599176801642 |
| P04PW551 | ud | Soporte carga 600x200 mm | 0.080 | 10.844417686135 |
| P07AL381 | m2 | Panel lana mineral Arena-75 (material) | 1.050 | 3.7280809188281 |

Claves: tabiquería, aislamiento, junta, cinta, anclaje, suelo, limpieza, hueco, sencillo, autoportante, montante, canal, perfil, chapa, acero, galvanizar, tornillo, cara, medio, terminación, placa, paso, superficie, medición, techo, agarre, auxiliar, pasta, pintura

| Medición | Uds. | Largo | Ancho | Parcial |
|---|---|---|---|---|
| BAJA |  |  |  |  |
| zona gimnasio |  |  |  |  |
|  | 1 | 19.20 | 3.50 | 67.20 |
| RF1 | -1 | 1.15 | 2.10 | -2.42 |
| RF2 | -1 | 2.20 | 2.10 | -4.62 |
| zona vestíbulo acceso |  |  |  |  |
|  | 1 | 3.60 | 3.50 | 12.60 |
| RF2 | -1 | 2.20 | 2.10 | -4.62 |
|  | 1 | 1.00 | 3.50 | 3.50 |
|  | 1 | 6.70 | 3.50 | 23.45 |
|  | 1 | 1.00 | 3.50 | 3.50 |
|  | 1 | 2.20 | 3.50 | 7.70 |
| RF2 | -1 | 2.20 | 2.10 | -4.62 |
|  | 1 | 1.00 | 3.50 | 3.50 |
|  | 1 | 2.20 | 3.50 | 7.70 |
| RF3 | -1 | 1.80 | 2.10 | -3.78 |
|  | 2 | 2.40 | 3.50 | 16.80 |
|  | 2 | 4.10 | 3.50 | 28.70 |
|  | 1 | 3.90 | 3.50 | 13.65 |
| RF2 | -1 | 2.20 | 2.10 | -4.62 |
|  | 2 | 2.20 | 3.50 | 15.40 |
|  | 1 | 2.20 | 3.50 | 7.70 |
| RF2 | -1 | 2.20 | 2.10 | -4.62 |
| zona escalera 2 |  |  |  |  |
|  | 2 | 3.20 | 3.50 | 22.40 |
| RF2 | -2 | 2.20 | 2.10 | -9.24 |
|  | 1 | 6.90 | 3.50 | 24.15 |
|  | 1 | 2.10 | 3.50 | 7.35 |
|  | 1 | 4.90 | 3.50 | 17.15 |
|  | 1 | 2.40 | 3.50 | 8.40 |
|  | 1 | 3.00 | 3.50 | 10.50 |
| RF2 | -1 | 2.20 | 2.10 | -4.62 |
| zona vestuarios personal |  |  |  |  |
|  | 2 | 4.10 | 3.50 | 28.70 |
|  | 2 | 2.20 | 3.50 | 15.40 |
|  | 2 | 0.40 | 3.50 | 2.80 |
|  | 1 | 3.70 | 3.50 | 12.95 |
| RF4 | -1 | 0.95 | 2.10 | -2.00 |
| RF9 | -1 | 0.95 | 2.10 | -2.00 |
| zona lavandería |  |  |  |  |
|  | 2 | 16.30 | 3.50 | 114.10 |
| RF5 | -1 | 1.10 | 2.10 | -2.31 |
| RF6 | -1 | 1.10 | 2.10 | -2.31 |
|  | 1 | 2.30 | 3.50 | 8.05 |
|  | 1 | 2.60 | 3.50 | 9.10 |
|  | 1 | 5.20 | 3.50 | 18.20 |
|  | 1 | 6.40 | 3.50 | 22.40 |
| zona distribuidor L |  |  |  |  |
|  | 1 | 22.50 | 3.50 | 78.75 |
| RF6 | -1 | 1.10 | 2.10 | -2.31 |
|  | 2 | 2.00 | 3.50 | 14.00 |
|  | 1 | 2.70 | 3.50 | 9.45 |
| RF6 | -1 | 1.10 | 2.10 | -2.31 |
|  | 1 | 6.60 | 3.50 | 23.10 |
| RF5 | -1 | 1.10 | 2.10 | -2.31 |
| zona cocina |  |  |  |  |
|  | 1 | 12.60 | 3.50 | 44.10 |
| RF7 | -2 | 1.15 | 2.10 | -4.83 |
|  | 1 | 5.80 | 3.50 | 20.30 |
|  | 1 | 6.70 | 3.50 | 23.45 |
| RF5 | -1 | 1.10 | 2.10 | -2.31 |
|  | 1 | 10.10 | 3.50 | 35.35 |
| RF7 | -2 | 1.15 | 2.10 | -4.83 |
|  | 2 | 2.20 | 3.50 | 15.40 |
| zona esc. 1 y vestíbulo 4 |  |  |  |  |
|  | 1 | 16.20 | 3.50 | 56.70 |
| RF5 | -1 | 1.10 | 2.10 | -2.31 |
|  | 1 | 12.50 | 3.50 | 43.75 |
| RF5 | -1 | 1.10 | 2.10 | -2.31 |
|  | 1 | 6.40 | 3.50 | 22.40 |
| RF8 | -1 | 1.90 | 2.10 | -3.99 |
|  | 1 | 2.30 | 3.50 | 8.05 |
| RF6 | -1 | 1.10 | 2.10 | -2.31 |
|  | 1 | 2.00 | 3.50 | 7.00 |
| zona instalaciones |  |  |  |  |
|  | 1 | 5.60 | 3.50 | 19.60 |
|  | 1 | 1.80 | 3.50 | 6.30 |
|  | 2 | 1.70 | 3.50 | 11.90 |
| RF4 | -1 | 0.95 | 2.10 | -2.00 |
| RF9 | -1 | 0.95 | 2.10 | -2.00 |
| sala usos múltiples |  |  |  |  |
|  | 1 | 10.10 | 3.50 | 35.35 |
| RF3 | -1 | 1.80 | 2.10 | -3.78 |
|  | 1 | 19.10 | 3.50 | 66.85 |
| RF3 | -1 | 1.80 | 2.10 | -3.78 |
| PRIMERA |  |  |  |  |
| zona esc. 2 |  |  |  |  |
|  | 1 | 5.00 | 3.50 | 17.50 |
|  | 1 | 6.30 | 3.50 | 22.05 |
| RF2 | -1 | 2.20 | 2.10 | -4.62 |
|  | 1 | 8.30 | 3.50 | 29.05 |
| RF4 | -1 | 0.95 | 2.10 | -2.00 |
|  | 1 | 1.50 | 3.50 | 5.25 |
| F12 | -1 | 1.20 | 2.20 | -2.64 |
|  | 1 | 2.00 | 3.50 | 7.00 |
|  | 1 | 4.50 | 3.50 | 15.75 |
| zona módulos |  |  |  |  |
|  | 2 | 7.10 | 3.50 | 49.70 |
|  | 2 | 2.50 | 3.50 | 17.50 |
| RF2 | -2 | 2.20 | 2.10 | -9.24 |
| zona esc. 1 |  |  |  |  |
|  | 2 | 6.50 | 3.50 | 45.50 |
|  | 1 | 4.00 | 3.50 | 14.00 |
| RF10 | -1 | 1.15 | 2.10 | -2.42 |
| Total |  |  |  | 1184.07 |

**E07TYM075** m2 TABIQUE RF120 E=198/600(15PPF+13PPF+70+70+13PPF+15PPF) I/ARENA 75
50.750 m2 × 43.52 (44.83 con costes indirectos) = 2275.12
Tabique formado por dos placas de yeso laminado PLACO Placoflam PPF 15 y PPF 13, o equivalentes aprobadas por la D.T., atornilladas a cada lado externo de una doble estructura metálica de acero galvanizado a base de raíles horizontales y montantes verticales de 70 mm, modulados a 600 mm. Incluso aislamiento termoacústico con panel de lana de vídrio ARENA-75 de Isover, o equivalente aprobado por la D.T.. Parte proporcional de tratamiento de huecos, paso de instalaciones, cierre de espacio sobre cajas de persiana, formación de hornacinas, soportes de carga PLACO 600x200 mm donde se precisen, pasta y cinta de juntas, tornillería, fijaciones y banda estanca bajo todos los perfiles perimetrales. Según NTE-PTP, UNE 102040 IN y ATEDY.

| Código | Ud | Descripción | Rendimiento | Precio | Importe |
|---|---|---|---|---|---|
| O01OA030 | h | Oficial primera | 0.368 | 16.8 | 6.182 |
| O01OA050 | h | Ayudante | 0.368 | 15.8 | 5.814 |
| P04PY060 | m2 | Placa yeso Placoflam PPF BA 15 | 2.100 | 4.2777979443926 | 8.983 |
| P04PY061 | m2 | Placa yeso Placoflam PPF BA 13 | 2.100 | 3.4282352685202 | 7.199 |
| P04PW241 | m | Canal Stil R 70 | 1.800 | 1.3493054263855 | 2.429 |
| P04PW161 | m | Montante Stil M 70 | 4.200 | 1.6891304967344 | 7.094 |
| P04PW090 | ud | Tornillo TTPC 25 | 8.000 | 0.0099948550103 | 0.080 |
| P04PW520 | ud | Tornillo TTPC 35 | 30.000 | 0.0099948550103 | 0.300 |
| P04PW091 | ud | Tornillo TRPF 13 | 2.000 | 0.0099948550103 | 0.020 |
| P04PW590 | kg | Placojuntas SN | 0.660 | 0.5896964456055 | 0.389 |
| P04PW010 | m | Cinta de juntas GR | 2.800 | 0.0299845650308 | 0.084 |
| P04PW550 | m | Banda estanca 45 | 0.940 | 0.1599176801642 | 0.150 |
| P04PW551 | ud | Soporte carga 600x200 mm | 0.080 | 10.844417686135 | 0.868 |
| P07AL381 | m2 | Panel lana mineral Arena-75 | 1.050 | 3.7280809188281 | 3.914 |
|  |  | Total |  |  | 43.52 |

Claves: placa, aislamiento, hueco, paso, cara, agarre, cinta, pasta, tornillo, galvanizar, acero, perfil, canal, montante, autoportante, sencillo, tabiquería, anclaje, chapa, medición, superficie, junta, pintura, terminación, auxiliar, medio, techo, suelo, limpieza

| Medición | Uds. | Largo | Ancho | Parcial |
|---|---|---|---|---|
| PRIMERA |  |  |  |  |
| junta dilatación |  |  |  |  |
|  | 1 | 7.90 | 3.50 | 27.65 |
|  | 1 | 6.60 | 3.50 | 23.10 |
| Total |  |  |  | 50.75 |

**E07TYM071** m2 TABIQUE (15PHD+BA13+70+BA13+15PHD) E=126mm./600 I/ARENA 75
2581.190 m2 × 32.84 (33.83 con costes indirectos) = 87321.66
Tabique formado por dos placas de yeso laminado PLACO PHD BA15 y BA 13, o equivalentes aprobadas por la D.T., atornilladas a cada lado externo de una estructura metálica de acero galvanizado a base de raíles horizontales y montantes verticales de 70 mm, modulados a 600 mm, resultando un ancho total del tabique terminado de 126 mm. Incluso aislamiento termoacústico con panel de lana de vídrio ARENA-75 de Isover, o equivalente aprobado por la D.T.. Parte proporcional de tratamiento de huecos, paso de instalaciones, cierre de espacio sobre cajas de persiana, formación de hornacinas, soportes de carga PLACO 600x200 mm donde se precisen, pasta y cinta de juntas, tornillería, fijaciones y banda estanca bajo todos los perfiles perimetrales. Paramentos totalmente terminados y listos para imprimar, pintar o decorar. Según NTE-PTP, UNE 102040 IN y ATEDY.

| Código | Ud | Descripción | Rendimiento | Precio |
|---|---|---|---|---|
| O01OA030 | h | Oficial primera | 0.281 | 16.8 |
| O01OA050 | h | Ayudante | 0.281 | 15.8 |
| P04PY047 | m2 | Placa yeso laminado PHD BA 15 | 2.100 | 3.688101498787 |
| P04PY046 | m2 | Placa yeso laminado BA 13 | 2.100 | 2.5786725926479 |
| P04PW241 | m | Canal Stil R 70 | 0.900 | 1.3493054263855 |
| P04PW161 | m | Montante Stil M 70 | 2.100 | 1.6891304967344 |
| P04PW090 | ud | Tornillo TTPC 25 | 8.000 | 0.0099948550103 |
| P04PW520 | ud | Tornillo TTPC 35 | 30.000 | 0.0099948550103 |
| P04PW091 | ud | Tornillo TRPF 13 | 2.000 | 0.0099948550103 |
| P04PW590 | kg | Placojuntas SN | 0.660 | 0.5896964456055 |
| P04PW010 | m | Cinta de juntas GR | 2.800 | 0.0299845650308 |
| P04PW550 | m | Banda estanca 45 | 0.470 | 0.1599176801642 |
| P04PW551 | ud | Soporte carga 600x200 mm | 0.080 | 10.844417686135 |
| P07AL381 | m2 | Panel lana mineral Arena-75 | 1.050 | 3.7280809188281 |

Claves: acero, tabiquería, techo, hueco, pasta, perfil, agarre, junta, cinta, aislamiento, suelo, paso, limpieza, medio, auxiliar, terminación, pintura, medición, superficie, anclaje, cara, tornillo, canal, montante, autoportante, sencillo, chapa, galvanizar, placa

| Medición | Uds. | Largo | Ancho | Parcial |
|---|---|---|---|---|
| BAJA | 1 | 27.40 | 3.50 | 95.90 |
|  | 1 | 4.60 | 3.50 | 16.10 |
|  | 1 | 43.00 | 3.50 | 150.50 |
|  | 6 | 0.40 | 3.50 | 8.40 |
| P1 | -1 | 1.60 | 2.60 | -4.16 |
| A1b | -1 | 4.32 | 2.60 | -11.23 |
| P1 | -1 | 1.60 | 2.60 | -4.16 |
| P2 | -1 | 1.60 | 2.60 | -4.16 |
| A2b | -1 | 2.20 | 2.60 | -5.72 |
|  | 1 | 31.60 | 3.50 | 110.60 |
|  | 10 | 0.40 | 3.50 | 14.00 |
| P2 | -3 | 1.60 | 2.60 | -12.48 |
| P1 | -2 | 1.60 | 2.60 | -8.32 |
| P20 | -1 | 1.35 | 2.60 | -3.51 |
|  | 3 | 9.90 | 3.50 | 103.95 |
|  | 2 | 0.40 | 3.50 | 2.80 |
|  | 2 | 0.50 | 3.50 | 3.50 |
|  | 1 | 1.90 | 1.20 | 2.28 |
|  | 1 | 0.80 | 1.20 | 0.96 |
|  | 1 | 0.20 | 1.20 | 0.24 |
|  | 1 | 9.80 | 3.50 | 34.30 |
|  | 1 | 5.30 | 3.50 | 18.55 |
|  | 1 | 2.40 | 3.50 | 8.40 |
|  | 1 | 0.60 | 3.50 | 2.10 |
|  | 1 | 2.00 | 3.50 | 7.00 |
| P1 | -1 | 1.60 | 2.60 | -4.16 |
|  | 1 | 3.80 | 3.50 | 13.30 |
|  | 4 | 2.60 | 3.50 | 36.40 |
| P15 | -4 | 2.20 | 2.60 | -22.88 |
|  | 1 | 5.80 | 3.50 | 20.30 |
|  | 1 | 2.40 | 3.50 | 8.40 |
| A2b | -1 | 2.20 | 2.60 | -5.72 |
|  | 4 | 24.10 | 3.50 | 337.40 |
|  | 4 | 0.20 | 3.50 | 2.80 |
| P1 | -2 | 1.60 | 2.60 | -8.32 |
| P2 | -2 | 1.60 | 2.60 | -8.32 |
|  | 1 | 3.40 | 3.50 | 11.90 |
|  | 2 | 5.10 | 3.50 | 35.70 |
|  | 1 | 5.00 | 3.50 | 17.50 |
|  | 1 | 2.40 | 3.50 | 8.40 |
|  | 1 | 0.80 | 3.50 | 2.80 |
|  | 1 | 3.50 | 3.50 | 12.25 |
|  | 1 | 3.70 | 3.50 | 12.95 |
| P1 | -1 | 1.60 | 2.60 | -4.16 |
| P2 | -1 | 1.60 | 2.60 | -4.16 |
|  | 2 | 3.60 | 3.50 | 25.20 |
|  | 1 | 1.80 | 3.50 | 6.30 |
| P2 | -1 | 1.60 | 2.60 | -4.16 |
|  | 1 | 4.60 | 3.50 | 16.10 |
|  | 1 | 4.70 | 3.50 | 16.45 |
|  | 1 | 4.40 | 3.50 | 15.40 |
|  | 1 | 5.40 | 3.50 | 18.90 |
|  | 1 | 1.80 | 3.50 | 6.30 |
| P2 | -1 | 1.60 | 2.60 | -4.16 |
|  | 1 | 0.50 | 3.50 | 1.75 |
|  | 1 | 2.50 | 3.50 | 8.75 |
|  | 1 | 5.20 | 3.50 | 18.20 |
| P1 | -1 | 1.60 | 2.60 | -4.16 |
|  | 1 | 5.50 | 3.50 | 19.25 |
|  | 1 | 4.60 | 3.50 | 16.10 |
|  | 1 | 3.40 | 3.50 | 11.90 |
|  | 1 | 3.60 | 3.50 | 12.60 |
| P1 | -1 | 1.60 | 2.60 | -4.16 |
| P2 | -1 | 1.60 | 2.60 | -4.16 |
|  | 2 | 3.50 | 3.50 | 24.50 |
|  | 1 | 1.70 | 3.50 | 5.95 |
| P1 | -1 | 1.60 | 2.60 | -4.16 |
|  | 1 | 4.70 | 3.50 | 16.45 |
|  | 1 | 4.50 | 3.50 | 15.75 |
|  | 1 | 20.80 | 3.50 | 72.80 |
| A2b | -1 | 2.20 | 2.60 | -5.72 |
| P2 | -3 | 1.60 | 2.60 | -12.48 |
| P1 | -2 | 1.60 | 2.60 | -8.32 |
|  | 2 | 0.40 | 3.50 | 2.80 |
|  | 4 | 0.20 | 3.50 | 2.80 |
|  | 1 | 2.80 | 3.50 | 9.80 |
|  | 1 | 5.20 | 3.50 | 18.20 |
| P17 | -1 | 1.00 | 1.75 | -1.75 |
|  | 1 | 5.20 | 3.50 | 18.20 |
|  | 1 | 4.90 | 3.50 | 17.15 |
|  | 1 | 5.10 | 3.50 | 17.85 |
|  | 1 | 7.70 | 3.50 | 26.95 |
| S3 | -1 | 2.20 | 2.60 | -5.72 |
| S4 | -1 | 5.02 | 1.60 | -8.03 |
|  | 1 | 2.20 | 3.50 | 7.70 |
| A2b | -1 | 2.20 | 2.60 | -5.72 |
|  | 1 | 30.80 | 3.50 | 107.80 |
|  | 8 | 0.20 | 3.50 | 5.60 |
| P2 | -3 | 1.60 | 2.60 | -12.48 |
| P4 | -1 | 1.15 | 2.60 | -2.99 |
| P8 | -2 | 0.95 | 2.10 | -3.99 |
|  | 3 | 3.10 | 3.50 | 32.55 |
| P3 | -3 | 1.15 | 2.60 | -8.97 |
|  | 1 | 3.60 | 3.50 | 12.60 |
|  | 2 | 3.80 | 3.50 | 26.60 |
|  | 3 | 0.50 | 3.50 | 5.25 |
|  | 3 | 2.70 | 3.50 | 28.35 |
|  | 3 | 7.30 | 3.50 | 76.65 |
|  | 1 | 3.00 | 3.50 | 10.50 |
|  | 1 | 1.70 | 3.50 | 5.95 |
|  | 1 | 7.50 | 3.50 | 26.25 |
|  | 2 | 7.50 | 3.50 | 52.50 |
| S2 | -2 | 7.45 | 3.30 | -49.17 |
|  | 1 | 27.40 | 3.50 | 95.90 |
|  | 8 | 0.20 | 3.50 | 5.60 |
| P5 | -4 | 1.50 | 2.60 | -15.60 |
| P6 | -2 | 1.50 | 2.60 | -7.80 |
| P8 | -1 | 0.95 | 2.10 | -2.00 |
| P1 | -1 | 1.60 | 2.60 | -4.16 |
| P2 | -1 | 1.60 | 2.60 | -4.16 |
|  | 2 | 5.70 | 3.50 | 39.90 |
|  | 1 | 6.00 | 3.50 | 21.00 |
|  | 1 | 5.60 | 3.50 | 19.60 |
| P19 | -1 | 2.80 | 2.60 | -7.28 |
|  | 2 | 6.00 | 3.50 | 42.00 |
|  | 2 | 5.60 | 3.50 | 39.20 |
|  | 2 | 1.90 | 3.50 | 13.30 |
| P1 | -1 | 1.60 | 2.60 | -4.16 |
|  | 1 | 1.10 | 3.50 | 3.85 |
| P9 | -1 | 1.10 | 2.60 | -2.86 |
|  | 2 | 0.80 | 3.50 | 5.60 |
|  | 1 | 3.90 | 3.50 | 13.65 |
|  | -1 | 0.80 | 2.10 | -1.68 |
|  | -1 | 1.60 | 2.10 | -3.36 |
|  | 1 | 2.70 | 3.50 | 9.45 |
|  | 1 | 1.70 | 3.50 | 5.95 |
|  | 1 | 3.60 | 3.50 | 12.60 |
| P10 | -1 | 1.10 | 2.60 | -2.86 |
|  | 1 | 6.40 | 3.50 | 22.40 |
|  | 1 | 2.80 | 3.50 | 9.80 |
| P9 | -1 | 1.10 | 2.60 | -2.86 |
|  | 1 | 5.50 | 3.50 | 19.25 |
|  | 1 | 5.40 | 3.50 | 18.90 |
| P7 | -1 | 0.95 | 2.10 | -2.00 |
| P8 | -1 | 0.95 | 2.10 | -2.00 |
|  | 1 | 1.40 | 3.50 | 4.90 |
|  | 1 | 3.80 | 3.50 | 13.30 |
| P23 | -1 | 3.55 | 2.60 | -9.23 |
|  | 1 | 3.10 | 3.50 | 10.85 |
| P22 | -1 | 1.70 | 2.60 | -4.42 |
|  | 1 | 0.90 | 3.50 | 3.15 |
|  | 1 | 0.90 | 3.50 | 3.15 |
|  | 1 | 3.10 | 3.50 | 10.85 |
| P22 | -1 | 1.70 | 2.60 | -4.42 |
|  | 1 | 4.50 | 3.50 | 15.75 |
| P7 | -1 | 0.95 | 2.10 | -2.00 |
|  | 1 | 5.70 | 3.50 | 19.95 |
| P15 | -1 | 2.20 | 2.60 | -5.72 |
|  | 1 | 2.20 | 3.50 | 7.70 |
| P15 | -1 | 2.20 | 2.60 | -5.72 |
|  | 1 | 2.60 | 3.50 | 9.10 |
| P21 | -1 | 1.30 | 2.60 | -3.38 |
|  | 1 | 4.40 | 3.50 | 15.40 |
| P18 | -1 | 2.50 | 2.60 | -6.50 |
|  | 1 | 6.50 | 3.50 | 22.75 |
| P11 | -1 | 1.10 | 2.60 | -2.86 |
|  | 1 | 3.80 | 1.50 | 5.70 |
|  | 1 | 2.30 | 2.00 | 4.60 |
|  | 1 | 2.00 | 3.50 | 7.00 |
|  | 2 | 1.10 | 3.50 | 7.70 |
| P8 | -1 | 0.95 | 2.10 | -2.00 |
| PRIMERA |  |  |  |  |
|  | 6 | 4.00 | 3.50 | 84.00 |
|  | 6 | 0.70 | 3.50 | 14.70 |
|  | 6 | 1.20 | 3.50 | 25.20 |
| P3 | -3 | 1.15 | 2.60 | -8.97 |
| P4 | -3 | 1.15 | 2.60 | -8.97 |
|  | 1 | 5.30 | 3.50 | 18.55 |
|  | 1 | 1.50 | 3.50 | 5.25 |
|  | 3 | 3.20 | 3.50 | 33.60 |
| P4 | -3 | 1.15 | 2.60 | -8.97 |
|  | 1 | 2.20 | 3.50 | 7.70 |
| P14 | -1 | 2.20 | 2.60 | -5.72 |
|  | 3 | 4.20 | 3.50 | 44.10 |
| P3 | -3 | 1.15 | 2.60 | -8.97 |
|  | 6 | 1.20 | 3.50 | 25.20 |
| P3 | -3 | 1.15 | 2.60 | -8.97 |
| P4 | -3 | 1.15 | 2.60 | -8.97 |
|  | 6 | 0.70 | 3.50 | 14.70 |
|  | 6 | 2.70 | 3.50 | 56.70 |
|  | 2 | 3.90 | 3.50 | 27.30 |
|  | 2 | 2.30 | 3.50 | 16.10 |
| P7 | -1 | 0.95 | 2.10 | -2.00 |
| P8 | -1 | 0.95 | 2.10 | -2.00 |
|  | 6 | 4.10 | 1.40 | 34.44 |
|  | 1 | 3.80 | 3.50 | 13.30 |
| P4 | -1 | 1.15 | 2.60 | -2.99 |
|  | 1 | 2.00 | 3.50 | 7.00 |
| F4 | -1 | 1.94 | 2.10 | -4.07 |
|  | 1 | 3.70 | 3.50 | 12.95 |
| P13 | -1 | 1.15 | 2.60 | -2.99 |
|  | -1 | 2.35 | 1.85 | -4.35 |
|  | 1 | 6.30 | 3.50 | 22.05 |
| F4 | -1 | 1.94 | 2.10 | -4.07 |
| P7 | -1 | 0.95 | 2.10 | -2.00 |
|  | 1 | 0.60 | 3.50 | 2.10 |
|  | 2 | 7.50 | 3.50 | 52.50 |
| P3 | -1 | 1.15 | 2.60 | -2.99 |
| P4 | -1 | 1.15 | 2.60 | -2.99 |
|  | 2 | 2.80 | 3.50 | 19.60 |
| P3 | -1 | 1.15 | 2.60 | -2.99 |
| P4 | -1 | 1.15 | 2.60 | -2.99 |
|  | 2 | 0.80 | 3.50 | 5.60 |
|  | 1 | 0.90 | 3.50 | 3.15 |
|  | 1 | 2.20 | 3.50 | 7.70 |
| P15 | -1 | 2.20 | 2.60 | -5.72 |
| Total |  |  |  | 2581.19 |

**E07TYM073** m2 TABIQUE (15PPM+13PPM+70+13PPM+15PPM) E=126mm./600 I/ARENA 75
543.340 m2 × 37.14 (38.25 con costes indirectos) = 20782.76
Tabique formado por dos placas de yeso laminado PLACO PPM BA15 y PPM BA 13, o equivalentes aprobadas por la D.T., atornilladas a cada lado externo de una estructura metálica de acero galvanizado a base de raíles horizontales y montantes verticales de 70 mm, modulados a 600 mm, resultando un ancho total del tabique terminado de 126 mm. Incluso aislamiento termoacústico con panel de lana de vídrio ARENA-75 de Isover, o equivalente aprobado por la D.T.. Parte proporcional de tratamiento de huecos, paso de instalaciones, cierre de espacio sobre cajas de persiana, formación de hornacinas, soportes de carga PLACO 600x200 mm donde se precisen, pasta y cinta de juntas, tornillería, fijaciones y banda estanca bajo todos los perfiles perimetrales. Paramentos totalmente terminados y listos para imprimar, pintar o decorar. Según NTE-PTP, UNE 102040 IN y ATEDY.

| Código | Ud | Descripción | Rendimiento | Precio |
|---|---|---|---|---|
| O01OA030 | h | Oficial primera | 0.281 | 16.8 |
| O01OA050 | h | Ayudante | 0.281 | 15.8 |
| P04PY048 | m2 | Placa yeso laminado BA PPM 15 | 2.100 | 4.3377670744541 |
| P04PY049 | m2 | Placa yeso laminado BA PPM 13 | 2.100 | 3.9779522940847 |
| P04PW241 | m | Canal Stil R 70 | 0.900 | 1.3493054263855 |
| P04PW161 | m | Montante Stil M 70 | 2.100 | 1.6891304967344 |
| P04PW090 | ud | Tornillo TTPC 25 | 8.000 | 0.0099948550103 |
| P04PW520 | ud | Tornillo TTPC 35 | 30.000 | 0.0099948550103 |
| P04PW091 | ud | Tornillo TRPF 13 | 2.000 | 0.0099948550103 |
| P04PW590 | kg | Placojuntas SN | 0.660 | 0.5896964456055 |
| P04PW010 | m | Cinta de juntas GR | 2.800 | 0.0299845650308 |
| P04PW550 | m | Banda estanca 45 | 0.470 | 0.1599176801642 |
| P04PW551 | ud | Soporte carga 600x200 mm | 0.080 | 10.844417686135 |
| P07AL381 | m2 | Panel lana mineral Arena-75 | 1.050 | 3.7280809188281 |

Claves: chapa, terminación, autoportante, tabiquería, auxiliar, sencillo, placa, montante, perfil, acero, pintura, galvanizar, tornillo, cinta, medición, superficie, aislamiento, cara, canal, techo, hueco, limpieza, suelo, anclaje, agarre, junta, pasta, paso, medio

| Medición | Uds. | Largo | Ancho | Parcial |
|---|---|---|---|---|
| húmedo - húmedo |  |  |  |  |
| BAJA |  |  |  |  |
|  | 1 | 1.70 | 2.20 | 3.74 |
|  | 1 | 3.40 | 2.20 | 7.48 |
| P8 | -1 | 0.95 | 2.10 | -2.00 |
|  | 1 | 0.80 | 2.20 | 1.76 |
|  | 1 | 0.90 | 1.50 | 1.35 |
|  | 1 | 1.50 | 1.50 | 2.25 |
|  | 1 | 0.80 | 2.20 | 1.76 |
|  | 1 | 2.30 | 2.20 | 5.06 |
|  | 1 | 1.60 | 3.50 | 5.60 |
|  | 1 | 1.70 | 2.20 | 3.74 |
|  | 1 | 3.20 | 2.20 | 7.04 |
| P7 | -1 | 0.95 | 2.10 | -2.00 |
|  | 1 | 2.40 | 2.20 | 5.28 |
|  | 1 | 0.80 | 2.20 | 1.76 |
|  | 1 | 0.80 | 1.50 | 1.20 |
|  | 1 | 0.90 | 1.50 | 1.35 |
|  | 1 | 0.90 | 2.20 | 1.98 |
|  | 1 | 3.90 | 1.20 | 4.68 |
|  | 1 | 2.10 | 3.50 | 7.35 |
|  | 2 | 1.70 | 3.50 | 11.90 |
|  | 2 | 1.10 | 3.50 | 7.70 |
|  | 1 | 4.30 | 3.50 | 15.05 |
|  | 2 | 1.70 | 3.50 | 11.90 |
|  | 2 | 1.10 | 3.50 | 7.70 |
|  | 1 | 4.30 | 3.50 | 15.05 |
|  | 2 | 1.60 | 3.50 | 11.20 |
|  | 2 | 1.50 | 3.50 | 10.50 |
|  | 1 | 2.20 | 3.50 | 7.70 |
|  | 1 | 43.00 | 3.50 | 150.50 |
|  | 1 | 1.90 | 2.20 | 4.18 |
|  | 1 | 3.20 | 2.20 | 7.04 |
|  | 1 | 0.70 | 2.20 | 1.54 |
|  | 1 | 0.40 | 2.20 | 0.88 |
|  | 1 | 2.50 | 2.20 | 5.50 |
|  | 1 | 2.70 | 3.50 | 9.45 |
|  | 1 | 6.30 | 3.50 | 22.05 |
| P8 | -1 | 0.95 | 2.10 | -2.00 |
| P7 | -1 | 0.95 | 2.10 | -2.00 |
|  | 1 | 6.30 | 3.50 | 22.05 |
|  | -1 | 1.20 | 2.60 | -3.12 |
|  | 1 | 6.30 | 3.50 | 22.05 |
| P12 | -1 | 1.05 | 2.60 | -2.73 |
|  | 1 | 6.30 | 3.50 | 22.05 |
| P12 | -1 | 1.05 | 2.60 | -2.73 |
|  | 2 | 5.60 | 3.50 | 39.20 |
|  | 1 | 7.30 | 3.50 | 25.55 |
|  | 1 | 2.80 | 3.50 | 9.80 |
|  | 2 | 1.10 | 3.50 | 7.70 |
|  | 2 | 1.60 | 3.50 | 11.20 |
| PRIMERA |  |  |  |  |
|  | 1 | 1.60 | 3.50 | 5.60 |
|  | 1 | 1.80 | 3.50 | 6.30 |
|  | 1 | 4.00 | 3.50 | 14.00 |
|  | 1 | 3.20 | 3.50 | 11.20 |
| Total |  |  |  | 543.34 |

**E07TYM074** m2 TABIQUE (15PPM+13PPM+70+BA13+15PHD) E=126mm./600 I/ARENA 75
1003.950 m2 × 34.99 (36.04 con costes indirectos) = 36182.36
Tabique formado por dos placas de yeso laminado PLACO PPM BA15 + PPM BA 13 y BA 13 + PHD BA 15, o equivalentes aprobadas por la D.T., atornilladas a cada lado externo de una estructura metálica de acero galvanizado a base de raíles horizontales y montantes verticales de 70 mm, modulados a 600 mm, resultando un ancho total del tabique terminado de 126 mm. Incluso aislamiento termoacústico con panel de lana de vídrio ARENA-75 de Isover, o equivalente aprobado por la D.T.. Parte proporcional de tratamiento de huecos, paso de instalaciones, cierre de espacio sobre cajas de persiana, formación de hornacinas, soportes de carga PLACO 600x200 mm donde se precisen, pasta y cinta de juntas, tornillería, fijaciones y banda estanca bajo todos los perfiles perimetrales. Paramentos totalmente terminados y listos para imprimar, pintar o decorar. Según NTE-PTP, UNE 102040 IN y ATEDY.

| Código | Ud | Descripción | Rendimiento | Precio |
|---|---|---|---|---|
| O01OA030 | h | Oficial primera | 0.281 | 16.8 |
| O01OA050 | h | Ayudante | 0.281 | 15.8 |
| P04PY048 | m2 | Placa yeso laminado BA PPM 15 | 1.050 | 4.3377670744541 |
| P04PY049 | m2 | Placa yeso laminado BA PPM 13 | 1.050 | 3.9779522940847 |
| P04PY046 | m2 | Placa yeso laminado BA 13 | 1.050 | 2.5786725926479 |
| P04PY047 | m2 | Placa yeso laminado PHD BA 15 | 1.050 | 3.688101498787 |
| P04PW241 | m | Canal Stil R 70 | 0.900 | 1.3493054263855 |
| P04PW161 | m | Montante Stil M 70 | 2.100 | 1.6891304967344 |
| P04PW090 | ud | Tornillo TTPC 25 | 8.000 | 0.0099948550103 |
| P04PW520 | ud | Tornillo TTPC 35 | 30.000 | 0.0099948550103 |
| P04PW091 | ud | Tornillo TRPF 13 | 2.000 | 0.0099948550103 |
| P04PW590 | kg | Placojuntas SN | 0.660 | 0.5896964456055 |
| P04PW010 | m | Cinta de juntas GR | 2.800 | 0.0299845650308 |
| P04PW550 | m | Banda estanca 45 | 0.470 | 0.1599176801642 |
| P04PW551 | ud | Soporte carga 600x200 mm | 0.080 | 10.844417686135 |
| P07AL381 | m2 | Panel lana mineral Arena-75 | 1.050 | 3.7280809188281 |

Claves: tabiquería, pintura, suelo, techo, limpieza, auxiliar, medición, superficie, montante, anclaje, sencillo, medio, autoportante, aislamiento, terminación, acero, chapa, perfil, galvanizar, tornillo, cinta, placa, canal, hueco, paso, pasta, agarre, junta, cara

| Medición | Uds. | Largo | Ancho | Parcial |
|---|---|---|---|---|
| húmedo - seco |  |  |  |  |
| BAJA |  |  |  |  |
|  | 1 | 2.40 | 3.50 | 8.40 |
|  | 1 | 2.30 | 3.50 | 8.05 |
| P3 | -1 | 1.15 | 2.60 | -2.99 |
|  | 1 | 3.20 | 3.50 | 11.20 |
|  | 1 | 1.40 | 3.50 | 4.90 |
|  | 1 | 3.40 | 3.50 | 11.90 |
| P8 | -1 | 0.95 | 2.10 | -2.00 |
|  | 1 | 6.40 | 3.50 | 22.40 |
| P4 | -1 | 1.15 | 2.60 | -2.99 |
|  | 1 | 7.20 | 3.50 | 25.20 |
| P1 | -1 | 1.60 | 2.60 | -4.16 |
|  | 1 | 9.40 | 3.50 | 32.90 |
|  | 1 | 3.90 | 1.20 | 4.68 |
|  | 1 | 3.90 | 1.20 | 4.68 |
|  | -1 | 0.90 | 1.20 | -1.08 |
|  | 1 | 1.30 | 1.20 | 1.56 |
|  | 1 | 3.10 | 1.20 | 3.72 |
|  | 1 | 3.60 | 3.50 | 12.60 |
|  | 1 | 4.40 | 3.50 | 15.40 |
|  | 1 | 2.10 | 3.50 | 7.35 |
|  | 1 | 2.70 | 3.50 | 9.45 |
| P7 | -1 | 0.95 | 2.10 | -2.00 |
|  | 1 | 1.40 | 3.50 | 4.90 |
| P7 | -1 | 0.95 | 2.10 | -2.00 |
|  | 1 | 1.70 | 3.50 | 5.95 |
|  | 1 | 5.00 | 3.50 | 17.50 |
|  | 2 | 1.70 | 3.50 | 11.90 |
| P7 | -1 | 0.95 | 2.10 | -2.00 |
| P8 | -1 | 0.95 | 2.10 | -2.00 |
|  | 1 | 4.60 | 3.50 | 16.10 |
| P7 | -1 | 0.95 | 2.10 | -2.00 |
| P8 | -1 | 0.95 | 2.10 | -2.00 |
|  | 1 | 6.10 | 3.50 | 21.35 |
|  | 2 | 1.90 | 3.50 | 13.30 |
|  | 1 | 5.00 | 3.50 | 17.50 |
|  | 2 | 1.70 | 3.50 | 11.90 |
| P7 | -1 | 0.95 | 2.10 | -2.00 |
| P8 | -1 | 0.95 | 2.10 | -2.00 |
|  | 1 | 4.60 | 3.50 | 16.10 |
| P7 | -1 | 0.95 | 2.10 | -2.00 |
| P8 | -1 | 0.95 | 2.10 | -2.00 |
|  | 1 | 6.10 | 3.50 | 21.35 |
|  | 2 | 1.90 | 3.50 | 13.30 |
|  | 1 | 4.80 | 3.50 | 16.80 |
|  | 1 | 1.60 | 3.50 | 5.60 |
| P7 | -1 | 0.95 | 2.10 | -2.00 |
|  | 1 | 1.30 | 3.50 | 4.55 |
| P7 | -1 | 0.95 | 2.10 | -2.00 |
| P8 | -1 | 0.95 | 2.10 | -2.00 |
|  | 1 | 3.80 | 3.50 | 13.30 |
| P7 | -1 | 0.95 | 2.10 | -2.00 |
| P8 | -1 | 0.95 | 2.10 | -2.00 |
|  | 1 | 5.70 | 3.50 | 19.95 |
|  | 1 | 1.40 | 3.50 | 4.90 |
|  | 1 | 1.60 | 3.50 | 5.60 |
|  | 1 | 2.30 | 3.50 | 8.05 |
| P7 | -1 | 0.95 | 2.10 | -2.00 |
|  | 1 | 1.70 | 3.50 | 5.95 |
|  | 1 | 4.00 | 3.50 | 14.00 |
|  | 1 | 1.30 | 3.50 | 4.55 |
| P7 | -1 | 0.95 | 2.10 | -2.00 |
|  | 1 | 0.50 | 3.50 | 1.75 |
|  | 1 | 0.80 | 3.50 | 2.80 |
|  | 1 | 2.20 | 3.50 | 7.70 |
| P8 | -1 | 0.95 | 2.10 | -2.00 |
|  | 1 | 1.30 | 3.50 | 4.55 |
| P8 | -1 | 0.95 | 2.10 | -2.00 |
|  | 1 | 0.50 | 3.50 | 1.75 |
|  | 1 | 0.80 | 3.50 | 2.80 |
|  | 1 | 1.70 | 3.50 | 5.95 |
|  | 1 | 2.40 | 3.50 | 8.40 |
|  | 1 | 5.00 | 3.50 | 17.50 |
| P11 | -2 | 1.10 | 2.60 | -5.72 |
|  | 1 | 1.70 | 3.50 | 5.95 |
| C8 | -1 | 1.10 | 2.60 | -2.86 |
|  | 1 | 4.90 | 3.50 | 17.15 |
| C8 | -2 | 1.10 | 2.60 | -5.72 |
|  | 1 | 4.00 | 3.50 | 14.00 |
| P8 | -2 | 0.95 | 2.10 | -3.99 |
|  | 2 | 1.70 | 3.50 | 11.90 |
| P7 | -2 | 0.95 | 2.10 | -3.99 |
|  | 1 | 2.00 | 3.50 | 7.00 |
|  | 1 | 3.00 | 3.50 | 10.50 |
|  | 1 | 5.40 | 3.50 | 18.90 |
|  | 1 | 1.80 | 3.50 | 6.30 |
| P7 | -1 | 0.95 | 2.10 | -2.00 |
| PRIMERA |  |  |  |  |
|  | 2 | 3.90 | 3.50 | 27.30 |
|  | 2 | 1.90 | 3.50 | 13.30 |
| P8 | -1 | 0.95 | 2.10 | -2.00 |
|  | 2 | 3.90 | 3.50 | 27.30 |
|  | 2 | 1.90 | 3.50 | 13.30 |
| P8 | -1 | 0.95 | 2.10 | -2.00 |
|  | 2 | 3.90 | 3.50 | 27.30 |
|  | 1 | 1.90 | 3.50 | 6.65 |
| P8 | -1 | 0.95 | 2.10 | -2.00 |
|  | 2 | 3.90 | 3.50 | 27.30 |
|  | 1 | 1.90 | 3.50 | 6.65 |
| P8 | -1 | 0.95 | 2.10 | -2.00 |
|  | 2 | 3.90 | 3.50 | 27.30 |
|  | 1 | 1.90 | 3.50 | 6.65 |
| P8 | -1 | 0.95 | 2.10 | -2.00 |
|  | 2 | 3.90 | 3.50 | 27.30 |
|  | 1 | 1.90 | 3.50 | 6.65 |
| P8 | -1 | 0.95 | 2.10 | -2.00 |
|  | 1 | 3.90 | 3.50 | 13.65 |
|  | 1 | 1.90 | 3.50 | 6.65 |
| P8 | -1 | 0.95 | 2.10 | -2.00 |
|  | 1 | 3.90 | 3.50 | 13.65 |
|  | 1 | 1.90 | 3.50 | 6.65 |
| P8 | -1 | 0.95 | 2.10 | -2.00 |
|  | 1 | 3.90 | 3.50 | 13.65 |
|  | 1 | 1.00 | 3.50 | 3.50 |
|  | 1 | 1.90 | 3.50 | 6.65 |
| P8 | -1 | 0.95 | 2.10 | -2.00 |
|  | 1 | 3.90 | 3.50 | 13.65 |
|  | 1 | 1.00 | 3.50 | 3.50 |
|  | 1 | 1.90 | 3.50 | 6.65 |
| P8 | -1 | 0.95 | 2.10 | -2.00 |
|  | 2 | 3.90 | 3.50 | 27.30 |
|  | 2 | 1.90 | 3.50 | 13.30 |
| P8 | -1 | 0.95 | 2.10 | -2.00 |
|  | 2 | 3.90 | 3.50 | 27.30 |
|  | 2 | 1.90 | 3.50 | 13.30 |
| P8 | -1 | 0.95 | 2.10 | -2.00 |
|  | 1 | 3.80 | 3.50 | 13.30 |
| P4 | -1 | 1.15 | 2.60 | -2.99 |
|  | 1 | 3.80 | 3.50 | 13.30 |
|  | 1 | 3.60 | 3.50 | 12.60 |
| P7 | -1 | 0.95 | 2.10 | -2.00 |
|  | 1 | 6.00 | 3.50 | 21.00 |
|  | 1 | 1.80 | 3.50 | 6.30 |
| P7 | -1 | 0.95 | 2.10 | -2.00 |
|  | 2 | 4.20 | 3.50 | 29.40 |
|  | 1 | 3.90 | 3.50 | 13.65 |
| P7 | -1 | 0.95 | 2.10 | -2.00 |
| P8 | -1 | 0.95 | 2.10 | -2.00 |
|  | 1 | 2.60 | 3.50 | 9.10 |
| P7 | -1 | 0.95 | 2.10 | -2.00 |
|  | 2 | 1.10 | 3.50 | 7.70 |
| Total |  |  |  | 1003.95 |

**E07TYM076** m2 TABIQUE (15PHD+70+BA13) E=96mm./600
106.690 m2 × 19.57 (20.16 con costes indirectos) = 2150.87
Tabique formado por una placa de yeso laminado PLACO PHD BA15 y BA 13, o equivalentes aprobadas por la D.T., atornilladas a cada lado externo de una estructura metálica de acero galvanizado a base de raíles horizontales y montantes verticales de 70 mm, modulados a 600 mm, resultando un ancho total del tabique terminado de 96 mm. Parte proporcional de tratamiento de huecos, paso de instalaciones, cierre de espacio sobre cajas de persiana, formación de hornacinas, soportes de carga PLACO 600x200 mm donde se precisen, pasta y cinta de juntas, tornillería, fijaciones y banda estanca bajo todos los perfiles perimetrales. Paramentos totalmente terminados y listos para imprimar, pintar o decorar. Según NTE-PTP, UNE 102040 IN y ATEDY.

| Código | Ud | Descripción | Rendimiento | Precio | Importe |
|---|---|---|---|---|---|
| O01OA030 | h | Oficial primera | 0.201 | 16.8 | 3.38 |
| O01OA050 | h | Ayudante | 0.201 | 15.8 | 3.18 |
| P04PY047 | m2 | Placa yeso laminado PHD BA 15 | 1.050 | 3.688101498787 | 3.87 |
| P04PY046 | m2 | Placa yeso laminado BA 13 | 1.050 | 2.5786725926479 | 2.71 |
| P04PW241 | m | Canal Stil R 70 | 0.900 | 1.3493054263855 | 1.21 |
| P04PW161 | m | Montante Stil M 70 | 2.100 | 1.6891304967344 | 3.55 |
| P04PW090 | ud | Tornillo TTPC 25 | 22.000 | 0.0099948550103 | 0.22 |
| P04PW091 | ud | Tornillo TRPF 13 | 2.000 | 0.0099948550103 | 0.02 |
| P04PW590 | kg | Placojuntas SN | 0.660 | 0.5896964456055 | 0.39 |
| P04PW010 | m | Cinta de juntas GR | 2.800 | 0.0299845650308 | 0.08 |
| P04PW550 | m | Banda estanca 45 | 0.470 | 0.1599176801642 | 0.08 |
| P04PW551 | ud | Soporte carga 600x200 mm | 0.080 | 10.844417686135 | 0.87 |
|  |  | Total |  |  | 19.57 |

Claves: medio, pasta, agarre, junta, cinta, anclaje, suelo, techo, auxiliar, superficie, tabiquería, paso, medición, sencillo, pintura, terminación, limpieza, galvanizar, autoportante, montante, canal, perfil, hueco, acero, tornillo, cara, placa, aislamiento, chapa

| Medición | Uds. | Largo | Ancho | Parcial |
|---|---|---|---|---|
| armarios |  |  |  |  |
| BAJA |  |  |  |  |
|  | 1 | 1.10 | 2.80 | 3.08 |
| F11 | -1 | 0.94 | 2.10 | -1.97 |
| PRIMERA |  |  |  |  |
|  | 6 | 4.30 | 2.80 | 72.24 |
| F1 | -18 | 1.00 | 2.20 | -39.60 |
|  | 12 | 0.60 | 2.80 | 20.16 |
|  | 6 | 2.90 | 2.80 | 48.72 |
| F1 | -8 | 1.00 | 2.20 | -17.60 |
| F2 | -2 | 0.82 | 2.20 | -3.61 |
| F3 | -2 | 0.70 | 2.20 | -3.08 |
|  | 6 | 0.60 | 2.80 | 10.08 |
|  | 1 | 2.40 | 2.80 | 6.72 |
| F5 | -1 | 2.36 | 2.20 | -5.19 |
|  | 1 | 4.40 | 2.80 | 12.32 |
| F6 | -1 | 2.60 | 2.20 | -5.72 |
| F7 | -1 | 1.20 | 2.20 | -2.64 |
|  | 1 | 1.00 | 2.80 | 2.80 |
|  | 1 | 2.90 | 2.80 | 8.12 |
| F6 | -1 | 2.60 | 2.20 | -5.72 |
|  | 2 | 0.80 | 2.80 | 4.48 |
|  | 2 | 1.40 | 2.80 | 7.84 |
| F9 | -1 | 1.23 | 2.20 | -2.71 |
| F10 | -1 | 1.23 | 2.20 | -2.71 |
|  | 1 | 0.70 | 2.80 | 1.96 |
| F8 | -1 | 0.58 | 2.20 | -1.28 |
| Total |  |  |  | 106.69 |

**E05AA113** kg ACERO A37b PERFILES CONFORMADOS
7084.360 kg × 1.08 (1.11 con costes indirectos) = 7863.64
Acero A37b en perfiles conformados para vigas, pilares, zunchos, correas y demás elementos estructurales o de cerrajería, mediante uniones soldadas; i/p.p. de soldaduras, cortes, piezas especiales, cajeados y apoyos en muro de fábrica, despuntes y dos manos de imprimación con pintura de minio de plomo, montado y colocado, según NTE-EAS/EAV y norma NBE-EA 95. Medición teórica según secciones tipo Ensidesa. Según detalle gráfico.

| Código | Ud | Descripción | Rendimiento | Precio | Importe |
|---|---|---|---|---|---|
| O01OB130 | h | Oficial 1ª cerrajero (mano de obra; 28/06/2002) | 0.007 | 16.8 | 0.12 |
| O01OB140 | h | Ayudante cerrajero (mano de obra; 28/06/2002) | 0.013 | 15.8 | 0.21 |
| P03AL11 | kg | Acero conformado A37b (material) | 1.050 | 0.6396707206568 | 0.67 |
| P25OU050 | l | Minio electrolítico (material) | 0.010 | 5.357242285501 | 0.05 |
| P01DW090 | ud | Pequeño material (material) | 0.100 | 0.2998456503079 | 0.03 |
|  |  | Total |  |  | 1.08 |

| Medición | Uds. | Largo | Ancho | Parcial |
|---|---|---|---|---|
| tabiquería altura hasta 2,20 m |  |  |  |  |
| BAJA |  |  |  |  |
| vestuarios - UF 50*70*4 |  |  |  |  |
|  | 8 | 2.20 | 4.87 | 85.71 |
|  | 2 | 3.20 | 4.87 | 31.17 |
|  | 2 | 1.80 | 4.87 | 17.53 |
|  | 12 | 2.20 | 4.87 | 128.57 |
|  | 4 | 1.50 | 4.87 | 29.22 |
|  | 2 | 2.30 | 4.87 | 22.40 |
|  | 2 | 1.80 | 4.87 | 17.53 |
|  | 2 | 2.40 | 4.87 | 23.38 |
| aula vivienda - UF 50*70*4 |  |  |  |  |
|  | 13 | 1.20 | 4.87 | 75.97 |
|  | 1 | 0.70 | 4.87 | 3.41 |
|  | 1 | 0.25 | 4.87 | 1.22 |
|  | 1 | 3.20 | 4.87 | 15.58 |
|  | 1 | 1.30 | 4.87 | 6.33 |
|  | 1 | 0.90 | 4.87 | 4.38 |
|  | 1 | 0.80 | 4.87 | 3.90 |
|  | 1 | 0.30 | 4.87 | 1.46 |
|  | 1 | 1.70 | 4.87 | 8.28 |
|  | 2 | 3.90 | 4.87 | 37.99 |
| lavandería - UF 50*70*4 |  |  |  |  |
|  | 10 | 2.20 | 4.87 | 107.14 |
|  | 1 | 3.20 | 4.87 | 15.58 |
|  | 1 | 1.90 | 4.87 | 9.25 |
|  | 1 | 0.40 | 4.87 | 1.95 |
|  | 1 | 0.70 | 4.87 | 3.41 |
|  | 1 | 2.50 | 4.87 | 12.18 |
| carpintería exterior - vertical |  |  |  |  |
| C1 | 2 | 3.50 | 4.87 | 34.09 |
| C2 | 4 | 3.50 | 4.87 | 68.18 |
| C3 | 2 | 3.50 | 4.87 | 34.09 |
| C4 | 2 | 3.50 | 4.87 | 34.09 |
| C5 | 1 | 3.50 | 4.87 | 17.05 |
| C6 | 1 | 3.50 | 4.87 | 17.05 |
| A1a | 1 | 3.50 | 4.87 | 17.05 |
| A2a | 5 | 3.50 | 4.87 | 85.23 |
| V1 | 30 | 3.50 | 4.87 | 511.35 |
| V2 | 35 | 3.50 | 4.87 | 596.58 |
| V3 | 19 | 3.50 | 4.87 | 323.86 |
| V4 | 4 | 3.50 | 4.87 | 68.18 |
| V5 | 5 | 3.50 | 4.87 | 85.23 |
| V6 | 4 | 3.50 | 4.87 | 68.18 |
| V7 | 2 | 3.50 | 4.87 | 34.09 |
| V8m | 1 | 3.50 | 4.87 | 17.05 |
| V9 | 1 | 3.50 | 4.87 | 17.05 |
| V10 | 3 | 3.50 | 4.87 | 51.14 |
| V11 | 1 | 3.50 | 4.87 | 17.05 |
| V12 | 11 | 3.50 | 4.87 | 187.50 |
| V13 | 1 | 3.50 | 4.87 | 17.05 |
| V14 | 1 | 3.50 | 4.87 | 17.05 |
| V15 | 1 | 3.50 | 4.87 | 17.05 |
| V16 | 1 | 3.50 | 4.87 | 17.05 |
| V17 | 4 | 3.50 | 4.87 | 68.18 |
| V17m | 2 | 3.50 | 4.87 | 34.09 |
| V18m | 2 | 3.50 | 4.87 | 34.09 |
| V19 | 1 | 3.50 | 4.87 | 17.05 |
| V20 | 1 | 3.50 | 4.87 | 17.05 |
| V21 | 4 | 3.50 | 4.87 | 68.18 |
| V22 | 2 | 3.50 | 4.87 | 34.09 |
| V23 | 1 | 3.50 | 4.87 | 17.05 |
| V24 | 1 | 3.50 | 4.87 | 17.05 |
| V25 | 1 | 3.50 | 4.87 | 17.05 |
| V26 | 1 | 3.50 | 4.87 | 17.05 |
| carpintería exterior - horizontal |  |  |  |  |
| C1 | 2 | 1.10 | 4.87 | 10.71 |
| C2 | 4 | 1.15 | 4.87 | 22.40 |
| C3 | 2 | 1.10 | 4.87 | 10.71 |
| C4 | 2 | 0.95 | 4.87 | 9.25 |
| C5 | 1 | 2.20 | 4.87 | 10.71 |
| C6 | 1 | 1.70 | 4.87 | 8.28 |
| A1a | 1 | 4.32 | 4.87 | 21.04 |
| A2a | 5 | 2.20 | 4.87 | 53.57 |
| V1 | 60 | 2.00 | 4.87 | 584.40 |
| V2 | 70 | 2.00 | 4.87 | 681.80 |
| V3 | 38 | 2.50 | 4.87 | 462.65 |
| V4 | 8 | 1.50 | 4.87 | 58.44 |
| V5 | 10 | 1.90 | 4.87 | 92.53 |
| V6 | 8 | 1.90 | 4.87 | 74.02 |
| V7 | 4 | 1.70 | 4.87 | 33.12 |
| V8m | 2 | 0.90 | 4.87 | 8.77 |
| V9 | 2 | 2.00 | 4.87 | 19.48 |
| V10 | 6 | 2.80 | 4.87 | 81.82 |
| V11 | 2 | 11.20 | 4.87 | 109.09 |
| V12 | 22 | 2.50 | 4.87 | 267.85 |
| V13 | 2 | 2.00 | 4.87 | 19.48 |
| V14 | 2 | 4.00 | 4.87 | 38.96 |
| V15 | 2 | 2.00 | 4.87 | 19.48 |
| V16 | 2 | 2.80 | 4.87 | 27.27 |
| V17 | 8 | 2.00 | 4.87 | 77.92 |
| V17m | 4 | 2.00 | 4.87 | 38.96 |
| V18m | 4 | 2.50 | 4.87 | 48.70 |
| V19 | 2 | 2.00 | 4.87 | 19.48 |
| V20 | 2 | 2.00 | 4.87 | 19.48 |
| V21 | 8 | 0.55 | 4.87 | 21.43 |
| V22 | 4 | 0.55 | 4.87 | 10.71 |
| V23 | 2 | 0.55 | 4.87 | 5.36 |
| V24 | 2 | 2.80 | 4.87 | 27.27 |
| V25 | 2 | 4.95 | 4.87 | 48.21 |
| V26 | 2 | 1.15 | 4.87 | 11.20 |
| puertas deslizantes - vertical |  |  |  |  |
| P18 | 2 | 3.50 | 4.87 | 34.09 |
| P19 | 2 | 3.50 | 4.87 | 34.09 |
| P20 | 2 | 3.50 | 4.87 | 34.09 |
| P21 | 2 | 3.50 | 4.87 | 34.09 |
| P22 | 2 | 3.50 | 4.87 | 34.09 |
| P23 | 2 | 3.50 | 4.87 | 34.09 |
| P24 | 2 | 3.50 | 4.87 | 34.09 |
| P25 | 2 | 3.50 | 4.87 | 34.09 |
| puertas deslizantes - horizontal |  |  |  |  |
| P18 | 1 | 2.50 | 4.87 | 12.18 |
| P19 | 1 | 2.80 | 4.87 | 13.64 |
| P20 | 1 | 1.35 | 4.87 | 6.57 |
| P21 | 1 | 1.30 | 4.87 | 6.33 |
| P22 | 2 | 1.70 | 4.87 | 16.56 |
| P23 | 1 | 3.55 | 4.87 | 17.29 |
| P24 | 1 | 2.15 | 4.87 | 10.47 |
| P25 | 1 | 3.55 | 4.87 | 17.29 |
| placas apoyo | 1 | 300.00 | 1.00 | 300.00 |
| Total |  |  |  | 7084.36 |

**E07TRC020** m2 RECIBIDO CERCOS EN MUROS INT. (02/02/1998)
825.300 m2 × 6.33 (6.52 con costes indirectos) = 5380.96
Recibido y aplomado de cercos en muros interiores, con pasta de yeso negro.

| Código | Ud | Descripción | Rendimiento | Precio | Importe |
|---|---|---|---|---|---|
| O01OA030 | h | Oficial primera | 0.134 | 16.8 | 2.25 |
| O01OA050 | h | Ayudante | 0.134 | 15.8 | 2.12 |
| A01A030 | m3 | PASTA DE YESO NEGRO | 0.030 | 47.37 | 1.42 |
| P01UC030 | kg | Puntas 20x100 (material) | 0.120 | 4.5376641746594 | 0.54 |
|  |  | Total |  |  | 6.33 |

| Medición | Uds. | Largo | Ancho | Parcial |
|---|---|---|---|---|
| carp. acero inoxidable |  |  |  |  |
| S2 | 2 | 7.45 | 3.30 | 49.17 |
| S3 | 1 | 2.20 | 2.60 | 5.72 |
| S4 | 1 | 5.02 | 1.60 | 8.03 |
| aluminio |  |  |  |  |
| A1b | 1 | 4.32 | 2.60 | 11.23 |
| A2b | 4 | 2.20 | 2.60 | 22.88 |
| estratificado |  |  |  |  |
| P1 | 16 | 1.60 | 2.60 | 66.56 |
| P2 | 17 | 1.60 | 2.60 | 70.72 |
| P3 | 12 | 1.15 | 2.60 | 35.88 |
| AC3 | 3 | 1.15 | 2.60 | 8.97 |
| P4 | 12 | 1.15 | 2.60 | 35.88 |
| AC4 | 3 | 1.15 | 2.60 | 8.97 |
| P5 | 4 | 1.50 | 2.60 | 15.60 |
| P6 | 2 | 1.50 | 2.60 | 7.80 |
| P7 | 30 | 0.95 | 2.10 | 59.85 |
| P8 | 26 | 0.95 | 2.10 | 51.87 |
| P9 | 2 | 1.10 | 2.60 | 5.72 |
| P10 | 1 | 1.10 | 2.60 | 2.86 |
| P11 | 3 | 1.10 | 2.60 | 8.58 |
| P12 | 4 | 1.05 | 2.60 | 10.92 |
| P13 | 1 | 1.15 | 2.60 | 2.99 |
|  | 1 | 2.35 | 1.85 | 4.35 |
| P14 | 1 | 2.20 | 2.60 | 5.72 |
| P15 | 5 | 2.20 | 2.60 | 28.60 |
| AC2 | 2 | 2.20 | 2.60 | 11.44 |
| P17 | 1 | 1.00 | 1.75 | 1.75 |
| chapa acero |  |  |  |  |
| C8 | 3 | 1.10 | 2.60 | 8.58 |
| C9 | 1 | 0.90 | 2.60 | 2.34 |
| C10 | 1 | 0.60 | 0.60 | 0.36 |
| cortafuegos |  |  |  |  |
| RF1 | 1 | 1.15 | 2.10 | 2.42 |
| RF2 | 12 | 2.20 | 2.10 | 55.44 |
| RF3 | 1 | 1.80 | 2.10 | 3.78 |
| AC1 | 3 | 1.80 | 2.10 | 11.34 |
| RF4 | 2 | 0.95 | 2.10 | 3.99 |
| RF5 | 5 | 1.10 | 2.10 | 11.55 |
| RF6 | 4 | 1.10 | 2.10 | 9.24 |
| RF7 | 4 | 1.15 | 2.10 | 9.66 |
| RF8 | 1 | 1.90 | 2.10 | 3.99 |
| RF9 | 1 | 0.95 | 2.10 | 2.00 |
| RF10 | 1 | 1.15 | 2.10 | 2.42 |
| correderas |  |  |  |  |
| P18 | 1 | 2.50 | 2.60 | 6.50 |
| P19 | 1 | 2.80 | 2.60 | 7.28 |
| P20 | 1 | 1.35 | 2.60 | 3.51 |
| P21 | 1 | 1.30 | 2.60 | 3.38 |
| P22 | 2 | 1.70 | 2.60 | 8.84 |
| P23 | 1 | 3.55 | 2.60 | 9.23 |
| P24 | 1 | 2.15 | 2.10 | 4.52 |
| P25 | 1 | 3.55 | 1.40 | 4.97 |
| armarios |  |  |  |  |
| F1 | 26 | 1.00 | 2.20 | 57.20 |
| F2 | 2 | 0.82 | 2.20 | 3.61 |
| F3 | 2 | 0.70 | 2.20 | 3.08 |
| F4 | 2 | 1.94 | 2.10 | 8.15 |
| F5 | 1 | 2.36 | 2.20 | 5.19 |
| F6 | 2 | 2.60 | 2.20 | 11.44 |
| F7 | 1 | 1.20 | 2.20 | 2.64 |
| F8 | 1 | 0.58 | 2.20 | 1.28 |
| F9 | 1 | 1.23 | 2.20 | 2.71 |
| F10 | 1 | 1.23 | 2.20 | 2.71 |
| F11 | 1 | 0.94 | 2.10 | 1.97 |
| F12 | 1 | 1.20 | 2.20 | 2.64 |
| patinillo | 1 | 0.80 | 2.20 | 1.76 |
|  | 1 | 1.60 | 2.20 | 3.52 |
| Total |  |  |  | 825.30 |

**E07TRC030** m2 RECIBIDO CERCOS EN MUROS EXT. (02/02/1998)
692.110 m2 × 9.23 (9.51 con costes indirectos) = 6581.97
Recibido y aplomado de cercos en muros exteriores, con mortero de cemento CEM II/B-P 32,5 N y arena de río 1/4.

| Código | Ud | Descripción | Rendimiento | Precio | Importe |
|---|---|---|---|---|---|
| O01OA030 | h | Oficial primera | 0.214 | 16.8 | 3.60 |
| O01OA050 | h | Ayudante | 0.214 | 15.8 | 3.38 |
| A01A030 | m3 | PASTA DE YESO NEGRO | 0.030 | 47.37 | 1.42 |
| A02A060 | m3 | MORTERO CEMENTO 1/4 M-80 | 0.006 | 48.63 | 0.29 |
| P01UC030 | kg | Puntas 20x100 | 0.120 | 4.5376641746594 | 0.54 |
|  |  | Total |  |  | 9.23 |

| Medición | Uds. | Largo | Ancho | Parcial |
|---|---|---|---|---|
| chapa acero |  |  |  |  |
| C1 | 2 | 1.10 | 2.55 | 5.61 |
| C2 | 4 | 1.15 | 2.55 | 11.73 |
| C3 | 2 | 1.10 | 2.55 | 5.61 |
| C4 | 2 | 0.95 | 2.55 | 4.85 |
| C5 | 1 | 2.20 | 2.55 | 5.61 |
| C6 | 1 | 1.70 | 2.55 | 4.34 |
| acero inoxidable |  |  |  |  |
| S1 | 2 | 7.45 | 3.30 | 49.17 |
| aluminio |  |  |  |  |
| A1a | 1 | 4.32 | 2.60 | 11.23 |
| A2a | 5 | 2.20 | 2.60 | 28.60 |
| V1 | 30 | 2.00 | 1.70 | 102.00 |
| V2 | 35 | 2.00 | 1.90 | 133.00 |
| V3 | 19 | 2.50 | 1.90 | 90.25 |
| V4 | 4 | 1.50 | 0.75 | 4.50 |
| V5 | 5 | 1.90 | 0.55 | 5.23 |
| V6 | 4 | 1.90 | 0.65 | 4.94 |
| V7 | 2 | 1.70 | 1.90 | 6.46 |
| V8m | 1 | 0.90 | 1.35 | 1.22 |
| V9 | 1 | 2.00 | 1.35 | 2.70 |
| V10 | 3 | 2.80 | 2.85 | 23.94 |
| V11 | 1 | 11.20 | 2.85 | 31.92 |
| V12 | 11 | 2.50 | 1.90 | 52.25 |
| V13 | 11 | 2.00 | 1.35 | 29.70 |
| V14 | 1 | 4.00 | 1.90 | 7.60 |
| V15 | 1 | 2.00 | 1.70 | 3.40 |
| V16 | 1 | 2.80 | 2.00 | 5.60 |
| V17 | 4 | 2.00 | 1.35 | 10.80 |
| V17m | 2 | 2.00 | 1.35 | 5.40 |
| V18m | 2 | 2.50 | 1.35 | 6.75 |
| V19 | 1 | 2.00 | 1.70 | 3.40 |
| V20 | 1 | 2.00 | 1.70 | 3.40 |
| V21 | 4 | 0.55 | 1.10 | 2.42 |
| V22 | 2 | 0.55 | 1.70 | 1.87 |
| V23 | 1 | 0.55 | 1.90 | 1.05 |
| V24 | 1 | 2.80 | 2.65 | 7.42 |
| V25 | 1 | 4.95 | 2.60 | 12.87 |
| V26 | 1 | 1.15 | 2.35 | 2.70 |
| R1 | 1 | 1.35 | 1.90 | 2.57 |
| Total |  |  |  | 692.11 |

**E08PFA100** m2 ENFOS.FRATA.BASTARDO M-7,5/CEM-L VERT.
237.360 m2 × 7.95 (8.19 con costes indirectos) = 1943.98
Enfoscado fratasado sin maestrear con mortero bastardo de cemento CEM II/B-P 32,5 N, cal y arena de río M-7,5, en paramentos verticales, de 20 mm. de espesor, i/regleado, sacado de aristas, rincones y andamiaje, s/NTE-RPE-5/6.

| Código | Ud | Descripción | Rendimiento | Precio | Importe |
|---|---|---|---|---|---|
| O01OA030 | h | Oficial primera | 0.200 | 16.8 | 3.36 |
| O01OA050 | h | Ayudante | 0.200 | 15.8 | 3.16 |
| A02M010 | m3 | MORT.BAST.CAL M-7,5 CEM II/A-P 32,5R | 0.020 | 71.36 | 1.43 |
|  |  | Total |  |  | 7.95 |

Claves: mortero, río, areno, cal, enfoscado, paramento, maestra, andamio, fratasado, vertical, cemento, rincón, medición, hueco, vertedero, bastardo, arista

| Medición | Uds. | Largo | Ancho | Parcial |
|---|---|---|---|---|
| ASCENSOR E2 | 1 | 7.80 | 8.90 | 69.42 |
| MONTACARGAS E2 | 1 | 11.07 | 8.90 | 98.52 |
| ASCENSOR E1 | 1 | 7.80 | 8.90 | 69.42 |
| Total |  |  |  | 237.36 |

**E08PEM030** m2 GUARNECI.MAEST.YESO MÁQUINA VERT (02/02/1998)
240.300 m2 × 5.96 (6.14 con costes indirectos) = 1475.44
Guarnecido maestreado de yeso proyectado a máquina en paramentos verticales de 15 mm. de espesor con maestras cada 1,50 m., incluso formación de rincones, guarniciones de huecos, remates con pavimento, p.p. de guardavivos de plástico y metal, colocación de andamios y limpieza s/NTE-RPG.

| Código | Ud | Descripción | Rendimiento | Precio | Importe |
|---|---|---|---|---|---|
| O01OB110 | h | Oficial 1ª yesero o escayolista (mano de obra) | 0.187 | 16.8 | 3.14 |
| O01OA070 | h | Peón ordinario | 0.094 | 14.8 | 1.39 |
| A01A050 | m3 | YESO PARA PROYECTAR | 0.016 | 87.28 | 1.40 |
| P04RW060 | m | Guardavivos plástico y metal (material) | 0.215 | 0.1499228251539 | 0.03 |
|  |  | Total |  |  | 5.96 |

| Medición | Uds. | Largo | Ancho | Parcial |
|---|---|---|---|---|
| BAJA |  |  |  |  |
| PSICOMOTRICIDAD Y GIMNASIO | 1 | 65.80 | 4.00 | 263.20 |
| a deducir zócalo | -1 | 65.80 | 1.65 | -108.57 |
| ALMACEN G | 1 | 11.10 | 2.80 | 31.08 |
| ascensores E2 | 1 | 13.25 | 1.15 | 15.24 |
| ascensor E1 | 1 | 4.65 | 1.15 | 5.35 |
| PRIMERA |  |  |  |  |
| ascensores E2 | 1 | 13.25 | 1.15 | 15.24 |
| ascensor E1 | 1 | 2.25 | 1.15 | 2.59 |
| ascensor E1 | 1 | 2.25 | 1.15 | 2.59 |
|  | 1 | 2.55 | 2.80 | 7.14 |
|  | 1 | 2.30 | 2.80 | 6.44 |
| Total |  |  |  | 240.30 |

**E08PEM031** m2 GUARNECI.MAEST.YESO MÁQUINA HORIZ (02/02/1998)
53.300 m2 × 7.19 (7.41 con costes indirectos) = 394.95
Guarnecido maestreado de yeso proyectado a máquina en paramentos horizontales o inclinados de 15 mm. de espesor con maestras cada 1,50 m., incluso formación de rincones, guarniciones de huecos, remates con pavimento, p.p. de guardavivos de plástico y metal, colocación de andamios y limpieza s/NTE-RPG.

| Código | Ud | Descripción | Rendimiento | Precio | Importe |
|---|---|---|---|---|---|
| O01OB110 | h | Oficial 1ª yesero o escayolista | 0.234 | 16.8 | 3.93 |
| O01OA070 | h | Peón ordinario | 0.100 | 14.8 | 1.48 |
| A01A050 | m3 | YESO PARA PROYECTAR | 0.020 | 87.28 | 1.75 |
| P04RW060 | m | Guardavivos plástico y metal | 0.215 | 0.1499228251539 | 0.03 |
|  |  | Total |  |  | 7.19 |

| Medición | Uds. | Largo | Ancho | Parcial |
|---|---|---|---|---|
| escalera E1 | 1.3 | 23.00 | 1.00 | 29.90 |
| escalera E2 | 1.3 | 18.00 | 1.00 | 23.40 |
| Total |  |  |  | 53.30 |

**E08PEA024** m2 TENDIDO YESO NEGRO PROYECTADO VER/HOR
46.600 m2 × 4.95 (5.1 con costes indirectos) = 237.66
Tendido con yeso negro a buena vista, proyectado a máquina en paramentos verticales y horizontales de 15 mm. de espesor, con maestras cada 3 m., i/formación de rincones, guarniciones de huecos, remates con pavimento, p.p. de guardavivos de plástico y metal y colocación de andamios, s/NTE-RPG-9.

| Código | Ud | Descripción | Rendimiento | Precio | Importe |
|---|---|---|---|---|---|
| O01OB110 | h | Oficial 1ª yesero o escayolista | 0.114 | 16.8 | 1.92 |
| O01OA070 | h | Peón ordinario | 0.114 | 14.8 | 1.69 |
| A01A050 | m3 | YESO PARA PROYECTAR | 0.015 | 87.28 | 1.31 |
| P04RW060 | m | Guardavivos plástico y metal | 0.215 | 0.1499228251539 | 0.03 |
|  |  | Total |  |  | 4.95 |

Claves: colocación, metal, maestra, andamio, medición, plástico, guardavivo, pavimentación, remate, horizontal, tender, yeso, negro, proyección, rincón, hueco, paramento, vertical, máquina

| Medición | Uds. | Largo | Ancho | Parcial |
|---|---|---|---|---|
| TECHO |  |  |  |  |
| BAJA |  |  |  |  |
| AREA ADMINISTRACION |  |  |  |  |
| C. INST. 1 | 1 | 2.32 | 1.00 | 2.32 |
| C. INST. 2 | 1 | 1.12 | 1.00 | 1.12 |
| AREAS GENERALES |  |  |  |  |
| ALMACEN E2 | 1 | 3.15 | 1.00 | 3.15 |
| C. INSTAL. RACK 2 | 1 | 3.36 | 1.00 | 3.36 |
| ZONA DE PERSONAL |  |  |  |  |
| ALMACEN E1 | 1 | 8.93 | 1.00 | 8.93 |
| ZONA AULAS GENERALES Y TALLERES |  |  |  |  |
| TELECOMUNICACIONES | 1 | 5.16 | 1.00 | 5.16 |
| PRIMERA |  |  |  |  |
| MODULO 1 |  |  |  |  |
| ARMARIO | 1 | 0.77 | 1.00 | 0.77 |
| ARMARIO | 1 | 0.81 | 1.00 | 0.81 |
| ARMARIO | 1 | 0.78 | 1.00 | 0.78 |
| ARMARIO | 1 | 0.77 | 1.00 | 0.77 |
| ARMARIO | 1 | 0.81 | 1.00 | 0.81 |
| ARMARIO | 1 | 0.78 | 1.00 | 0.78 |
| MODULO 2 |  |  |  |  |
| ARMARIO | 1 | 0.77 | 1.00 | 0.77 |
| ARMARIO | 1 | 0.81 | 1.00 | 0.81 |
| ARMARIO | 1 | 0.78 | 1.00 | 0.78 |
| ARMARIO | 1 | 0.77 | 1.00 | 0.77 |
| ARMARIO | 1 | 0.81 | 1.00 | 0.81 |
| ARMARIO | 1 | 0.78 | 1.00 | 0.78 |
| MODULO 3 |  |  |  |  |
| ARMARIO | 1 | 0.77 | 1.00 | 0.77 |
| ARMARIO | 1 | 0.81 | 1.00 | 0.81 |
| ARMARIO | 1 | 0.78 | 1.00 | 0.78 |
| ARMARIO | 1 | 0.77 | 1.00 | 0.77 |
| ARMARIO | 1 | 0.81 | 1.00 | 0.81 |
| ARMARIO | 1 | 0.78 | 1.00 | 0.78 |
| MODULO 4 |  |  |  |  |
| ARMARIO | 1 | 0.75 | 1.00 | 0.75 |
| ARMARIO | 1 | 0.80 | 1.00 | 0.80 |
| ARMARIO | 1 | 0.62 | 1.00 | 0.62 |
| ARMARIO | 1 | 0.62 | 1.00 | 0.62 |
| MODULO 5 |  |  |  |  |
| ARMARIO | 1 | 0.75 | 1.00 | 0.75 |
| ARMARIO | 1 | 0.80 | 1.00 | 0.80 |
| ARMARIO | 1 | 0.75 | 1.00 | 0.75 |
| ARMARIO | 1 | 0.80 | 1.00 | 0.80 |
| MODULO 6 |  |  |  |  |
| ARMARIO | 1 | 0.75 | 1.00 | 0.75 |
| ARMARIO | 1 | 0.80 | 1.00 | 0.80 |
| ARMARIO | 1 | 0.48 | 1.00 | 0.48 |
| ARMARIO | 1 | 0.48 | 1.00 | 0.48 |
| Total |  |  |  | 46.60 |

**E08PFM050** m2 ENFOSC. MAESTR.-FRATAS. 1/6 (02/02/1998)
209.580 m2 × 7.66 (7.89 con costes indirectos) = 1653.59
Enfoscado maestreado y fratasado con mortero de cemento CEM II/B-P 32,5 N y arena de río 1/6 (M-40) en paramentos verticales y horizontales de 20 mm. de espesor, listo para alicatado con adhesivo en capa fina, i/regleado, sacado de aristas y rincones con maestras cada 1,5 m. y andamiaje, s/NTE-RPE-7.

| Código | Ud | Descripción | Rendimiento | Precio | Importe |
|---|---|---|---|---|---|
| O01OA030 | h | Oficial primera | 0.281 | 16.8 | 4.72 |
| O01OA050 | h | Ayudante | 0.147 | 15.8 | 2.32 |
| A02A080 | m3 | MORTERO CEMENTO 1/6 M-40 | 0.015 | 41.43 | 0.62 |
|  |  | Total |  |  | 7.66 |

| Medición | Uds. | Largo | Ancho | Parcial |
|---|---|---|---|---|
| BAJA |  |  |  |  |
| PSICOMOTRICIDAD Y GIMNASIO | 1 | 65.80 | 1.65 | 108.57 |
| ascensores E2 | 1 | 13.25 | 1.65 | 21.86 |
| ascensor E1 | 1 | 4.35 | 2.80 | 12.18 |
|  | 1 | 4.65 | 1.65 | 7.67 |
| ALMACEN G | 1 | 11.10 | 2.80 | 31.08 |
| PRIMERA |  |  |  |  |
| ascensores E2 | 1 | 13.25 | 1.65 | 21.86 |
| ascensor E1 | 1 | 2.25 | 1.65 | 3.71 |
|  | 1 | 2.30 | 1.15 | 2.65 |
| Total |  |  |  | 209.58 |

**E08PEA074** m2 ACABADO P/YESO PLACOFINISH
8446.100 m2 × 4.91 (5.06 con costes indirectos) = 42737.27
Revestimiento mediante aplicación de pasta de acabado con base de yeso y aditivos, tipo Placofinish de Placo o equivalente aprobado por la D.T., en paramentos verticales y horizontales, con un espesor de 2,5 mm, i/p.p. de formación de rincones, guarniciones de huecos, remates con rodapié y colocación de andamios, s/NTE-RPG-12.

| Código | Ud | Descripción | Rendimiento | Precio | Importe |
|---|---|---|---|---|---|
| O01OB110 | h | Oficial 1ª yesero o escayolista | 0.134 | 16.8 | 2.25 |
| O01OA070 | h | Peón ordinario | 0.134 | 14.8 | 1.98 |
| A01A041 | m3 | PASTA DE YESO PLACOFINISH | 0.005 | 136.13 | 0.68 |
|  |  | Total |  |  | 4.91 |

Claves: rincón, vertical, colocación, rodapié, hueco, paramento, remate, andamio, enlucido, yeso, blanco, vertedero, medición, horizontal

| Medición | Uds. | Largo | Ancho | Parcial |
|---|---|---|---|---|
| BAJA |  |  |  |  |
| CORTAVIENTO 1-A1 | 1 | 19.90 | 2.80 | 55.72 |
| VESTIBULO ACCESO | 1 | 58.50 | 2.80 | 163.80 |
| CORTAVIENTO 2-A7 | 1 | 19.90 | 2.80 | 55.72 |
| CONSERJERIA -REPROGRAFIA | 1 | 27.66 | 2.80 | 77.45 |
| AREA ADMINISTRACION |  |  |  |  |
| VESTIBULO A | 1 | 8.70 | 2.80 | 24.36 |
| DISTRIBUIDOR ADMINISTRACION | 1 | 46.25 | 2.80 | 129.50 |
| SECRETARIA | 1 | 22.20 | 2.80 | 62.16 |
| DESPACHO DIRECCION | 1 | 17.90 | 2.80 | 50.12 |
| DESPACHO JEFE DE ESTUDIOS | 1 | 17.14 | 2.80 | 47.99 |
| SALA DE PROFESORES | 1 | 22.72 | 2.80 | 63.62 |
| BIBILIOTECA | 1 | 22.70 | 2.80 | 63.56 |
| ARCHIVO | 1 | 15.40 | 2.80 | 43.12 |
| DESP. JEFE DE RESIDENCIA | 1 | 17.14 | 2.80 | 47.99 |
| SALA VISITAS PADRES 1 | 1 | 17.26 | 2.80 | 48.33 |
| SALA VISITAS PADRES 2 | 1 | 18.65 | 2.80 | 52.22 |
| VEST. ASEO VISITAS | 1 | 8.60 | 2.80 | 24.08 |
| SALA DE RECURSOS 1 | 1 | 22.95 | 2.80 | 64.26 |
| SALA DE RECURSOS 2 | 1 | 24.20 | 2.80 | 67.76 |
| VESTIBULO ASEO D.A. | 1 | 10.53 | 2.80 | 29.48 |
| BOTIQUIN Y SALA CURAS | 1 | 23.74 | 2.80 | 66.47 |
| AREAS GENERALES |  |  |  |  |
| VESTÍBULO S.U.M. | 1 | 11.50 | 2.80 | 32.20 |
| DISTRIBUIDOR S.U.M. | 1 | 92.23 | 2.80 | 258.24 |
| SALA DE USOS MULTIPLES | 1 | 72.38 | 2.80 | 202.66 |
| COMEDOR | 1 | 63.16 | 2.80 | 176.85 |
| VEST. ASEOS S.U.M. | 1 | 10.56 | 2.80 | 29.57 |
| VESTÍBULO L | 1 | 8.45 | 2.80 | 23.66 |
| VESTÍBULO E2 | 1 | 9.92 | 2.80 | 27.78 |
| DISTRIBUIDOR Y ESCALERA 2 | 1 | 24.00 | 2.80 | 67.20 |
| ZONA DE PERSONAL |  |  |  |  |
| DISTRIBUIDOR L | 1 | 69.32 | 2.80 | 194.10 |
| VEST. VESTUARIOS PERSONAL | 1 | 12.45 | 2.80 | 34.86 |
| SALA ESTANCIA - COMEDOR | 1 | 26.29 | 2.80 | 73.61 |
| VESTIBULO A3 | 1 | 18.00 | 2.80 | 50.40 |
| VESTIBULO LV | 1 | 14.73 | 2.80 | 41.24 |
| VESTIBULO C | 1 | 14.18 | 2.80 | 39.70 |
| VESTIBULO A4 | 1 | 14.22 | 2.80 | 39.82 |
| VESTÍBULO A4 | 1 | 18.26 | 2.80 | 51.13 |
| VEST. ASCENSOR E1 | 1 | 11.88 | 2.80 | 33.26 |
| VESTIBULO Y ESCALERA 1 | 1 | 32.20 | 2.80 | 90.16 |
| INSTALACIONES |  |  |  |  |
| DISTRIBUIDOR INSTALACIONES | 1 | 13.43 | 2.80 | 37.60 |
| ZONA AULAS GENERALES Y TALLERES |  |  |  |  |
| TELECOMUNICACIONES | 1 | 9.56 | 2.80 | 26.77 |
| DISTRIBUIDOR Z.A | 1 | 198.45 | 2.80 | 555.66 |
| TALLER 1 | 1 | 39.28 | 2.80 | 109.98 |
| TALLER 2 | 1 | 39.28 | 2.80 | 109.98 |
| TALLER 3 | 1 | 39.28 | 2.80 | 109.98 |
| C. PERSONAL AUXILIAR Y EDUCATIVO | 1 | 28.70 | 2.80 | 80.36 |
| GAB. LOGOPEDIA 2 | 1 | 17.18 | 2.80 | 48.10 |
| GAB. ORIENTACION 2 | 1 | 16.42 | 2.80 | 45.98 |
| GAB. ORIENTACION 1 | 1 | 16.42 | 2.80 | 45.98 |
| GAB. LOGOPEDIA 1 | 1 | 17.40 | 2.80 | 48.72 |
| VESTIBULO A8 | 1 | 10.26 | 2.80 | 28.73 |
| AULA 1 | 1 | 22.64 | 2.80 | 63.39 |
| AULA 2 | 1 | 22.66 | 2.80 | 63.45 |
| AULA 3 | 1 | 22.66 | 2.80 | 63.45 |
| AULA 4 | 1 | 22.66 | 2.80 | 63.45 |
| AULA 5 | 1 | 22.66 | 2.80 | 63.45 |
| AULA 6 | 1 | 22.64 | 2.80 | 63.39 |
| AULA 7 | 1 | 24.21 | 2.80 | 67.79 |
| AULA 8 | 1 | 31.16 | 2.80 | 87.25 |
| AULA 9 | 1 | 31.39 | 2.80 | 87.89 |
| AULA 10 | 1 | 23.28 | 2.80 | 65.18 |
| AULA 11 | 1 | 22.94 | 2.80 | 64.23 |
| AULA 12 | 1 | 22.94 | 2.80 | 64.23 |
| AULA 13 | 1 | 22.94 | 2.80 | 64.23 |
| AULA 14 | 1 | 23.52 | 2.80 | 65.86 |
| VEST. ASEOS | 1 | 12.49 | 2.80 | 34.97 |
| VEST. ASEOS | 1 | 12.49 | 2.80 | 34.97 |
| VESTÍBULO A12 | 1 | 11.06 | 2.80 | 30.97 |
| VESTÍBULO A11 | 1 | 11.36 | 2.80 | 31.81 |
| AREA TRATAMIENTO Y AULAS ESPECIFICAS |  |  |  |  |
| VESTIBULO A9 | 1 | 9.95 | 2.80 | 27.86 |
| DISTRIBUIDOR A9 | 1 | 25.03 | 2.80 | 70.08 |
| SALA DE OCIO-DESCANSO-JUEGO 1 | 1 | 34.35 | 2.80 | 96.18 |
| VEST. ASEO D.A10 | 1 | 8.46 | 2.80 | 23.69 |
| VESTIBULO A10 | 1 | 16.67 | 2.80 | 46.68 |
| DISTRIBUIDOR A10 | 1 | 18.33 | 2.80 | 51.32 |
| SALA OCIO-DESCANSO-JUEGO 2 | 1 | 33.19 | 2.80 | 92.93 |
| DISTRIBUIDOR Z.A.E. | 1 | 30.91 | 2.80 | 86.55 |
| AULA AUDIOVISUALES | 1 | 35.56 | 2.80 | 99.57 |
| AULA VIVIENDA | 1 | 36.31 | 2.80 | 101.67 |
| AULA SUPERMERCADO | 1 | 30.99 | 2.80 | 86.77 |
| AULA INFORMATICA | 1 | 26.59 | 2.80 | 74.45 |
| DISTRIBUIDOR S.T. | 1 | 31.45 | 2.80 | 88.06 |
| AULA ESTIMULACION SENSORIAL | 1 | 34.46 | 2.80 | 96.49 |
| GAB. FISIOTERAPIA | 1 | 40.41 | 2.80 | 113.15 |
| VESTIBULO GIMNASIO | 1 | 24.60 | 2.80 | 68.88 |
| PSICOMOTRICIDAD Y GIMNASIO | 1 | 65.80 | 4.00 | 263.20 |
| PRIMERA |  |  |  |  |
| ZONA E2 |  |  |  |  |
| DISTRIBUIDOR E2 Y ESCALERA | 1 | 45.87 | 2.80 | 128.44 |
| DISTRIBUIDOR A2 | 1 | 17.12 | 2.80 | 47.94 |
| VESTIBULO AA | 1 | 7.61 | 2.80 | 21.31 |
| ARMARIO AA | 1 | 7.10 | 2.80 | 19.88 |
| DISTRIBUIDOR P1D | 1 | 42.76 | 2.80 | 119.73 |
| VESTÍBULO P1C | 1 | 17.92 | 2.80 | 50.18 |
| MODULO 1 |  |  |  |  |
| VESTIBULO Y SALA DE ESTAR | 1 | 24.20 | 2.80 | 67.76 |
| DORMITORIO 1 | 1 | 18.50 | 2.80 | 51.80 |
| DORMITORIO 2 | 1 | 18.50 | 2.80 | 51.80 |
| MODULO 2 |  |  |  |  |
| VESTIBULO Y SALA DE ESTAR | 1 | 24.20 | 2.80 | 67.76 |
| DORMITORIO 1 | 1 | 18.50 | 2.80 | 51.80 |
| DORMITORIO 2 | 1 | 18.50 | 2.80 | 51.80 |
| MODULO 3 |  |  |  |  |
| VESTIBULO Y SALA DE ESTAR | 1 | 24.20 | 2.80 | 67.76 |
| DORMITORIO 1 | 1 | 18.50 | 2.80 | 51.80 |
| DORMITORIO 2 | 1 | 18.50 | 2.80 | 51.80 |
| MODULO 4 |  |  |  |  |
| VESTIBULO Y SALA DE ESTAR | 1 | 21.40 | 2.80 | 59.92 |
| DORMITORIO 1 | 1 | 15.70 | 2.80 | 43.96 |
| DORMITORIO 2 | 1 | 15.70 | 2.80 | 43.96 |
| MODULO 5 |  |  |  |  |
| VESTIBULO Y SALA DE ESTAR | 1 | 21.40 | 2.80 | 59.92 |
| DORMITORIO 1 | 1 | 15.70 | 2.80 | 43.96 |
| DORMITORIO 2 | 1 | 15.70 | 2.80 | 43.96 |
| MODULO 6 |  |  |  |  |
| VESTIBULO Y SALA DE ESTAR | 1 | 21.40 | 2.80 | 59.92 |
| DORMITORIO 1 | 1 | 15.70 | 2.80 | 43.96 |
| DORMITORIO 2 | 1 | 15.70 | 2.80 | 43.96 |
| ZONA E1 |  |  |  |  |
| DISTRIBUIDOR E1 | 1 | 44.08 | 2.80 | 123.42 |
| DESPACHO C.C | 1 | 20.61 | 2.80 | 57.71 |
| DORMITORIO C.C | 1 | 13.09 | 2.80 | 36.65 |
| VESTIBULO AC | 1 | 11.47 | 2.80 | 32.12 |
| ESCALERA 1 | 1 | 19.90 | 2.80 | 55.72 |
| DORMITORIOS |  |  |  |  |
| DISTRIBUIDOR F | 1 | 28.12 | 2.80 | 78.74 |
| DORMITORIO 1F2 | 1 | 20.72 | 2.80 | 58.02 |
| DORMITORIO 1F1 | 1 | 15.35 | 2.80 | 42.98 |
| DORMITORIO 2F1 | 1 | 15.35 | 2.80 | 42.98 |
| DORMITORIO 2F2 | 1 | 19.00 | 2.80 | 53.20 |
| Total |  |  |  | 8446.10 |

**E08PEW020** m2 MALLA FIBRA VIDRIO P/YESO-MORTERO (02/02/1998)
100.000 m2 × 3.55 (3.66 con costes indirectos) = 366.00
Malla de fibra de vidrio para guarnecido de yeso o enfoscado de mortero de cemento, tipo Raltec o equivalente aprobado por la D.T., i/ fijado y tensado con un solape mínimo de 10 cm. a cada lado, recibido con pasta de yeso negro s/ NTE-RPG.

| Código | Ud | Descripción | Rendimiento | Precio | Importe |
|---|---|---|---|---|---|
| O01OA030 | h | Oficial primera | 0.084 | 16.8 | 1.41 |
| P04RW070 | m2 | Malla fibra vidrio Raltec (material) | 1.200 | 1.7391047717858 | 2.09 |
| A01A030 | m3 | PASTA DE YESO NEGRO | 0.001 | 47.37 | 0.05 |
|  |  | Total |  |  | 3.55 |

**E26EPA11** m2 PUENTE ADHERENCIA REVESTIMIENTO (28/06/2002)
20.000 m2 × 3 (3.09 con costes indirectos) = 61.80
Ejecución de puente de adherencia entre superficie lisa y revestimientos de yeso o cemento mediante aplicación de pintura a base de resinas sintéticas, cargas minerales y aditivos, tipo Weber-FX o equivalente aprobado por la D.T., incluso limpieza previa del soporte. Lista para aplicación del revestimiento.

| Código | Ud | Descripción | Rendimiento | Precio | Importe |
|---|---|---|---|---|---|
| O01OB230 | h | Oficial 1ª pintura (mano de obra) | 0.080 | 16.8 | 1.34 |
| P24EI91 | kg | Puente adherencia Ibofix (material; 28/06/2002) | 0.400 | 4.1378699742489 | 1.66 |
|  |  | Total |  |  | 3 |

**E07WP010** m FORMACIÓN PELDAÑO LADRIL_H/D (02/02/1998)
9.120 m × 9.77 (10.06 con costes indirectos) = 91.75
Formación de peldaños de escalera con ladrillo hueco doble de 25x12x8 cm. recibido con mortero de cemento CEM II/B-P 32,5 N y arena de río 1/6, i/replanteo y limpieza, medido en su longitud.

| Código | Ud | Descripción | Rendimiento | Precio | Importe |
|---|---|---|---|---|---|
| O01OA030 | h | Oficial primera | 0.268 | 16.8 | 4.50 |
| O01OA050 | h | Ayudante | 0.268 | 15.8 | 4.23 |
| P01LH020 | mu | Ladrillo h. doble 25x12x8 | 0.018 | 34.752110870684 | 0.63 |
| A02A080 | m3 | MORTERO CEMENTO 1/6 M-40 | 0.010 | 41.43 | 0.41 |
| P02DW050 | m3 | Agua (material; 22/12/1998) | 0.008 | 0.2698610852771 | 0.00 |
|  |  | Total |  |  | 9.77 |

| Medición | Uds. | Largo | Parcial |
|---|---|---|---|
| arranque escalera E1 | 3 | 1.52 | 4.56 |
| arranque escalera E2 | 3 | 1.52 | 4.56 |
| Total |  |  | 9.12 |

**E07TRE010** m RECIBIDO BARANDILLA (02/02/1998)
519.460 m × 7.82 (8.05 con costes indirectos) = 4181.65
Recibido de barandilla y/o pasamanos, en balcones, escaleras y asimilables, con mortero de cemento CEM II/B-P 32,5 N y arena de río 1/4, i/apertura y tapado de huecos para garras, medido en su longitud.

| Código | Ud | Descripción | Rendimiento | Precio | Importe |
|---|---|---|---|---|---|
| O01OA030 | h | Oficial primera | 0.234 | 16.8 | 3.93 |
| O01OA050 | h | Ayudante | 0.234 | 15.8 | 3.70 |
| A02A060 | m3 | MORTERO CEMENTO 1/4 M-80 | 0.004 | 48.63 | 0.19 |
|  |  | Total |  |  | 7.82 |

| Medición | Uds. | Largo | Parcial |
|---|---|---|---|
| pasamanos | 1 | 498.15 | 498.15 |
| barandilla | 1 | 21.31 | 21.31 |
| Total |  |  | 519.46 |

**E07TRW010** ud RECIBIDO PLATO DUCHA (02/02/1998)
2.000 ud × 34.2 (35.23 con costes indirectos) = 70.46
Recibido de plato de ducha con ladrillo hueco sencillo y mortero de cemento CEM II/B-P 32,5 N y arena de río 1/4, i/tabicado de faldón con ladrillo hueco sencillo, sellado de juntas, limpieza y medios auxiliares.

| Código | Ud | Descripción | Rendimiento | Precio | Importe |
|---|---|---|---|---|---|
| O01OA030 | h | Oficial primera | 1.004 | 16.8 | 16.87 |
| O01OA050 | h | Ayudante | 1.004 | 15.8 | 15.86 |
| P01LH010 | mu | Ladrillo h. sencillo 24x12x4 (material) | 0.018 | 68.284849430117 | 1.23 |
| A02A060 | m3 | MORTERO CEMENTO 1/4 M-80 | 0.005 | 48.63 | 0.24 |
|  |  | Total |  |  | 34.2 |

| Medición | Uds. | Parcial |
|---|---|---|
| baja | 2 | 2.00 |
| Total |  | 2.00 |

**E05AW020** m CHAPA DINTEL HUECO 250x5 GAL.
431.570 m × 30.02 (30.92 con costes indirectos) = 13344.14
Dintel de hueco, formado por chapa galvanizada de 25 cm. de ancho y 5 mm. de espesor, reforzada con dos angulares de 60x30x5, soldados a la chapa y sujeto a elemento resistente superior mediante tirantes de acero con pletinas del mismo espesor atornilladas a forjado, incluso imprimación antioxidante aplicada previamente al montaje y repaso posterior, mecanizado de la pieza para adaptarla al hueco, colocada y montada. Según normas NTE, NBE-MV y NBE-FL-90. Según diseño.

| Código | Ud | Descripción | Rendimiento | Precio |
|---|---|---|---|---|
| O01OB130 | h | Oficial 1ª cerrajero | 0.134 | 16.8 |
| O01OB140 | h | Ayudante cerrajero | 0.134 | 15.8 |
| P13TC010 | kg | Chapa galvanizada 4 mm. (material) | 8.300 | 2.3487909274118 |
| P03AL010 | kg | Acero laminado A-42b (material) | 6.000 | 0.799588400821 |
| P25OU050 | l | Minio electrolítico | 0.250 | 5.357242285501 |

Claves: hueco, acero, chapa, dintel, galvanizar, angular, pintura, minio, plomo, soldadura, refuerzo, tirante, lateral, montaje, norma, colocación, forjado

| Medición | Uds. | Largo | Parcial |
|---|---|---|---|
| chapa acero |  |  |  |
| C1 | 2 | 1.50 | 3.00 |
| C2 | 4 | 1.55 | 6.20 |
| C3 | 2 | 1.50 | 3.00 |
| C4 | 2 | 1.35 | 2.70 |
| C5 | 1 | 2.60 | 2.60 |
| C6 | 1 | 2.10 | 2.10 |
| acero inoxidable |  |  |  |
| S1 | 2 | 7.85 | 15.70 |
| aluminio |  |  |  |
| A1a | 1 | 4.72 | 4.72 |
| A2a | 5 | 2.60 | 13.00 |
| V1 | 30 | 2.40 | 72.00 |
| V2 | 35 | 2.40 | 84.00 |
| V3 | 19 | 2.90 | 55.10 |
| V4 | 4 | 1.90 | 7.60 |
| V5 | 5 | 2.30 | 11.50 |
| V6 | 4 | 2.30 | 9.20 |
| V7 | 2 | 2.10 | 4.20 |
| V8m | 1 | 1.30 | 1.30 |
| V9 | 1 | 2.40 | 2.40 |
| V10 | 3 | 3.20 | 9.60 |
| V11 | 1 | 11.60 | 11.60 |
| V12 | 11 | 2.90 | 31.90 |
| V13 | 11 | 2.40 | 26.40 |
| V14 | 1 | 4.40 | 4.40 |
| V15 | 1 | 2.40 | 2.40 |
| V16 | 1 | 3.20 | 3.20 |
| V17 | 4 | 2.40 | 9.60 |
| V17m | 2 | 2.40 | 4.80 |
| V18m | 2 | 2.90 | 5.80 |
| V19 | 1 | 2.40 | 2.40 |
| V20 | 1 | 2.40 | 2.40 |
| V21 | 4 | 0.95 | 3.80 |
| V22 | 2 | 0.95 | 1.90 |
| V23 | 1 | 0.95 | 0.95 |
| V24 | 1 | 3.20 | 3.20 |
| V25 | 1 | 5.35 | 5.35 |
| V26 | 1 | 1.55 | 1.55 |
| Total |  |  | 431.57 |

**E03OCP021** ud VENTILACIÓN CÁMARA FORJADO SANITARIO
1.000 ud × 1303.73 (1342.84 con costes indirectos) = 1342.84
Suministro y montaje de tubería de PVC para ventilación de cámara bajo forjado sanitario, conectando en los puntos señalados con la cubierta.soldadas a la chapa y sujeta a elemento resistente superior mediante tirantes de acero con pletinas del mismo espesor atornilladas a forjado, imprimación antioxidante aplicada previamente al montaje y repaso posterior, incluso mecanizado de la pieza para adaptarla al hueco, colocada y montada. Según normas NTE, NBE-MV y NBE-FL-90. Según diseño.

| Código | Ud | Descripción | Rendimiento | Precio |
|---|---|---|---|---|
| O01OB170 | h | Oficial 1ª fontanero calefactor (mano de obra) | 13.390 | 16.8 |
| O01OB180 | h | Oficial 2ª fontanero calefactor (mano de obra) | 13.390 | 16.2 |
| P02TVO450 | m | Tub.PVC liso evacuación encolado D=110 (material) | 100.000 | 5.3872268505318 |
| P02CVC234 | ud | Codo 87,5º PVC san.j.peg.110 mm. (material) | 35.000 | 3.3982507034894 |
| P02CVW034 | ud | Abraz.metálica tubos PVC 110 mm. (material) | 70.000 | 0.7496141257697 |
| P22TC760 | kg | Adhesivo unión PVC (material) | 0.900 | 0.9595060809852 |
| P01DW091 | ud | Pequeño material (material) | 50.000 | 3.0084513580892 |

**E08CF020** m2 ESTRUCTURA FABRICA M-H+3 cm.MORTERO (02/02/1998)
53.520 m2 × 24.08 (24.8 con costes indirectos) = 1327.30
Estructura de fábrica para formación de escaleras, rampas y recrecidos, a base de tabicones de ladrillo H/D separados 1 m. recibidos con mortero de cemento CEM II/A-P 32,5 R y arena de río 1/6 (M-40), maestra superior del mismo mortero, tablero de rasillón m-h de 100x25x4 cm., recibidos con idéntico mortero y capa de compresión de 40 mm. con mallazo 15x15x5, i/ p.p. de medios auxiliares, medido en proyección horizontal.

| Código | Ud | Descripción | Rendimiento | Precio | Importe |
|---|---|---|---|---|---|
| O01OA030 | h | Oficial primera | 0.493 | 16.8 | 8.28 |
| O01OA050 | h | Ayudante | 0.493 | 15.8 | 7.79 |
| P01LH020 | mu | Ladrillo h. doble 25x12x8 | 0.070 | 34.752110870684 | 2.43 |
| P03AM020 | m2 | Malla 15x15x5 -1,938 kg/m2 (material; 28/06/2002) | 1.200 | 0.7396192707595 | 0.89 |
| P01LG160 | ud | Rasillón cerámico m-h 100x25x4 (material) | 4.400 | 0.4997427505132 | 2.20 |
| A02A080 | m3 | MORTERO CEMENTO 1/6 M-40 | 0.060 | 41.43 | 2.49 |
|  |  | Total |  |  | 24.08 |

| Medición | Uds. | Largo | Ancho | Parcial |
|---|---|---|---|---|
| sala usos múltiples - estrado |  |  |  |  |
|  | 1 | 50.20 | 1.00 | 50.20 |
| bancos umbral A10 |  |  |  |  |
|  | 2 | 2.55 | 0.65 | 3.32 |
| Total |  |  |  | 53.52 |

**E12PCC060** m CONDUCTO VENTILACIÓN PVC D=110
86.000 m × 7.18 (7.4 con costes indirectos) = 636.40
Conducto de ventilación de PVC de diámetro 110, medido en su longitud, i/p.p. de piezas de anclaje a paramento, abrazaderas y rejilla de ventilación de PVC.

| Código | Ud | Descripción | Rendimiento | Precio | Importe |
|---|---|---|---|---|---|
| O01OA030 | h | Oficial primera | 0.134 | 16.8 | 2.25 |
| O01OA050 | h | Ayudante | 0.134 | 15.8 | 2.12 |
| P10CCP020 | m | Conducto para ventilación PVC D=110 (material) | 1.000 | 2.0189607120731 | 2.02 |
| P02CVW034 | ud | Abraz.metálica tubos PVC 110 mm. | 1.000 | 0.7496141257697 | 0.75 |
| P19BW290 | ud | Rejilla ventilación de 10x20 (material; 23/11/2001) | 0.200 | 0.1799073901847 | 0.04 |
|  |  | Total |  |  | 7.18 |

| Medición | Uds. | Largo | Parcial |
|---|---|---|---|
| ventilación |  |  |  |
| baja |  |  |  |
|  | 8 | 5.50 | 44.00 |
|  | 15 | 1.50 | 22.50 |
| primera |  |  |  |
|  | 13 | 1.50 | 19.50 |
| Total |  |  | 86.00 |

**EC90** m CANALIZACION TUBO 90 MM Ø (01/09/2003)
200.000 m × 3.43 (3.53 con costes indirectos) = 706.00
Canalizacion en tubo PVC corrugado y pared interior lisa, enterrado, y grado de protección 7, de 90 mm Ø con p.p. de codos , curvas, uniones, etc. montado y conexionado. Totalmente instalado.

| Código | Ud | Descripción | Rendimiento | Precio | Importe |
|---|---|---|---|---|---|
| O01OA100 | h | Cuadrilla B (mano de obra) | 0.070 | 25.99 | 1.82 |
| P02RVA011 | m | Tubo PVC corrugado D=90mm (material) | 1.000 | 1.6091716566523 | 1.61 |
|  |  | Total |  |  | 3.43 |

| Medición | Uds. | Largo | Parcial |
|---|---|---|---|
| conductos reserva | 1 | 200.00 | 200.00 |
| Total |  |  | 200.00 |

**E07WA061** ud AYUDA ALBAÑERIA INSTALACIONES (02/02/1998)
1.000 ud × 57414.87 (59137.32 con costes indirectos) = 59137.32
Ayuda de albañilería a todas las instalaciones y procesos de la obra, incluyendo mano de obra en carga, transporte interior y descarga, materiales, apertura y tapado de rozas, taladros en muros, forjados y asimilables, recibidos, limpieza, remates y medios auxiliares.

| Código | Ud | Descripción | Rendimiento | Precio | Importe |
|---|---|---|---|---|---|
| P01WA010 | ud | Ayuda de albañilería (material) | 1.000 | 57414.87489972 | 57414.87 |
|  |  | Total |  |  | 57414.87 |

## CAP40 FALSOS TECHOS (24/07/2009)
Importe: 134133.09

**E08TLL030** m2 F.TECHO LAMAS ALUM.A TOPE 100 mm (02/02/1998)
70.670 m2 × 23.32 (24.02 con costes indirectos) = 1697.49
Falso techo de lamas de aluminio perfilado prelacado al horno en colores a elegir por la D.T. de 100 mm. de ancho, suspendidas de perfilería de aluminio conformado, lacado al horno en color semi-mate, i/p.p. de remates, piezas especiales, accesorios de fijación y andamiaje, s/NTE-RTP.

| Código | Ud | Descripción | Rendimiento | Precio | Importe |
|---|---|---|---|---|---|
| O01OB130 | h | Oficial 1ª cerrajero | 0.204 | 16.8 | 3.43 |
| P04TL040 | m | Lamas aluminio horizont 100mm (material) | 10.200 | 1.7690893368166 | 18.04 |
| P04TW200 | m | Soporte aluminio falso techo (material) | 0.880 | 2.088924697145 | 1.84 |
|  |  | Total |  |  | 23.32 |

| Medición | Uds. | Largo | Ancho | Parcial |
|---|---|---|---|---|
| BAJA |  |  |  |  |
| UMBRAL A2 | 1 | 7.35 | 1.00 | 7.35 |
| ZONA DE PERSONAL |  |  |  |  |
| UMBRAL A3 | 1 | 4.47 | 1.00 | 4.47 |
| BASURAS | 1 | 8.36 | 1.00 | 8.36 |
| UMBRAL A4 | 1 | 4.40 | 1.00 | 4.40 |
| UMBRAL A5 | 1 | 9.75 | 1.00 | 9.75 |
| ZONA AULAS GENERALES Y TALLERES |  |  |  |  |
| UMBRAL A8 | 1 | 5.22 | 1.00 | 5.22 |
| UMBRAL A12 | 1 | 3.01 | 1.00 | 3.01 |
| UMBRAL A11 | 1 | 3.25 | 1.00 | 3.25 |
| AREA TRATAMIENTO Y AULAS ESPECIFICAS |  |  |  |  |
| UMBRAL A9 | 1 | 7.31 | 1.00 | 7.31 |
| UMBRAL A10 | 1 | 17.55 | 1.00 | 17.55 |
| Total |  |  |  | 70.67 |

**E08TTA031** m2 F.T.BANDEJA CH.ACERO MICROPERF COLOR I/BANDEJA YL (02/02/1998)
65.090 m2 × 26.49 (27.28 con costes indirectos) = 1775.66
Techo registrable Movinord o equivalente aprobado por la D.T., compuesto de placas metálicas Movitem de 600 x 600 mm, enrasadas y de superficie microperforada con perforaciones de diámetro 1,5 mm, para perfileria serie 15. Placas embutidas de acero galvanizado, postpintadas con aplicación electrostática de pintura en polvo poliester y polimerizado en horno a 200º, con capa de 60 micras, en color o a elegir por la D.T. Las placas están dotadas de absorbente poroso termosoldado para una correcta absorción acústica. Estructura soporte Movitec serie 15, compuesta por perfiles primarios y secundario de acero galvanizado de 38 mm de altura y 15 mm de base. Incluso parte proporcional de bandeja perimetral de yeso laminado PLACO F-530 BA 13 o equivalente aprobado por la D.T., y ejecución de falsas vigas, tabicas y remates. Materiales, accesorios y montaje incluidos, instalado por distribuidor autorizado. Según documentación gráfica.

| Código | Ud | Descripción | Rendimiento | Precio | Importe |
|---|---|---|---|---|---|
| O01OB130 | h | Oficial 1ª cerrajero | 0.147 | 16.8 | 2.47 |
| O01OA070 | h | Peón ordinario | 0.147 | 14.8 | 2.18 |
| P04TB020 | m2 | Techo chapa acero microperforada 0,5 color (material) | 0.800 | 12.193723112521 | 9.75 |
| P04TW300 | m2 | Perfilería vista enrasada falso techo acero (material) | 0.800 | 2.3587857824221 | 1.89 |
| E08TAK021 | m | FAJA PERIMETRAL YL PLACO F-530 BA 13 | 1.000 | 10.2 | 10.20 |
|  |  | Total |  |  | 26.49 |

Claves: techo, falso, acero, chapa, pintura, horno, aislamiento, fibra, vidrio, bandeja, manta, hueco, apoyo, perforación, perfil, base, suspensión, sujeción, medición, remate, módulo, andamio

| Medición | Uds. | Largo | Ancho | Parcial |
|---|---|---|---|---|
| BAJA |  |  |  |  |
| CORTAVIENTO 1-A1 | 1 | 18.62 | 1.00 | 18.62 |
| CORTAVIENTO 2-A7 | 1 | 18.62 | 1.00 | 18.62 |
| VESTIBULO A8 | 1 | 6.53 | 1.00 | 6.53 |
| VESTIBULO A9 | 1 | 6.14 | 1.00 | 6.14 |
| VESTIBULO A10 | 1 | 15.18 | 1.00 | 15.18 |
| Total |  |  |  | 65.09 |

**E08TAM25** m2 FALSO TECHO COLORAL P.MERIDIAN I/BANDEJA YL
4294.880 m2 × 24.54 (25.28 con costes indirectos) = 108574.57
Falso techo modular con placas acústicas autoportantes de lana de roca volcánica revestida en su cara vista por un velo mineral, tipo Coloral (Fibral Color) de Rockwool o equivalente aprobado por la D.T., de 600x600x25 mm. o equivalentes, acabado en color a elegir por la D.T., instalado con perfilería vista tipo con ala ranurada en forma de omega, sistema DXM Meridian de Donn o equivalente aprobado por la D.T., de 15 mm de ancho visto y 3 mm de apertura, en color a elegir por la D.T.. I/p.p. de perfiles primarios y secundarios largos y cortos, sistema de ensamblaje DX, fijados al forjado mediante suspensiones, perfiles especiales en encuentros curvos, elementos de remate, accesorios de fijación y andamiaje, instalado s/NTE-RTP. Incluso parte proporcional de bandeja perimetral de yeso laminado PLACO F-530 BA 13 o equivalente aprobado por la D.T., y ejecución de falsas vigas, tabicas y remates. Según documentación gráfica.

| Código | Ud | Descripción | Rendimiento | Precio | Importe |
|---|---|---|---|---|---|
| O01OB110 | h | Oficial 1ª yesero o escayolista | 0.147 | 16.8 | 2.47 |
| O01OB120 | h | Ayudante yesero o escayolista (mano de obra) | 0.147 | 15.8 | 2.32 |
| P04TF33 | m2 | Placa Rockfon Coloral 600x600x25 color (material) | 0.800 | 9.3651791446164 | 7.49 |
| P04TW51 | m | Perfilería vista sistema Donn DXM Meridian color (material) | 3.200 | 0.6396707206568 | 2.05 |
| E08TAK021 | m | FAJA PERIMETRAL YL PLACO F-530 BA 13 | 1.000 | 10.2 | 10.20 |
|  |  | Total |  |  | 24.54 |

| Medición | Uds. | Largo | Ancho | Parcial |
|---|---|---|---|---|
| BAJA |  |  |  |  |
| VESTIBULO ACCESO | 1 | 141.70 | 1.00 | 141.70 |
| CONSERJERIA -REPROGRAFIA | 1 | 25.94 | 1.00 | 25.94 |
| AREA ADMINISTRACION |  |  |  |  |
| VESTIBULO A | 1 | 4.73 | 1.00 | 4.73 |
| DISTRIBUIDOR ADMINISTRACION | 1 | 79.45 | 1.00 | 79.45 |
| SECRETARIA | 1 | 30.11 | 1.00 | 30.11 |
| DESPACHO DIRECCION | 1 | 17.34 | 1.00 | 17.34 |
| DESPACHO JEFE DE ESTUDIOS | 1 | 15.08 | 1.00 | 15.08 |
| SALA DE PROFESORES | 1 | 30.03 | 1.00 | 30.03 |
| BIBILIOTECA | 1 | 30.18 | 1.00 | 30.18 |
| ARCHIVO | 1 | 10.20 | 1.00 | 10.20 |
| DESP. JEFE DE RESIDENCIA | 1 | 15.06 | 1.00 | 15.06 |
| SALA VISITAS PADRES 1 | 1 | 15.38 | 1.00 | 15.38 |
| SALA VISITAS PADRES 2 | 1 | 20.20 | 1.00 | 20.20 |
| VEST. ASEO VISITAS | 1 | 4.62 | 1.00 | 4.62 |
| SALA DE RECURSOS 1 | 1 | 29.90 | 1.00 | 29.90 |
| SALA DE RECURSOS 2 | 1 | 29.91 | 1.00 | 29.91 |
| VESTIBULO ASEO D.A. | 1 | 5.76 | 1.00 | 5.76 |
| BOTIQUIN Y SALA CURAS | 1 | 34.09 | 1.00 | 34.09 |
| AREAS GENERALES |  |  |  |  |
| VESTÍBULO S.U.M. | 1 | 7.74 | 1.00 | 7.74 |
| DISTRIBUIDOR S.U.M. | 1 | 159.45 | 1.00 | 159.45 |
| COMEDOR | 1 | 152.06 | 1.00 | 152.06 |
| VEST. ASEOS S.U.M. | 1 | 5.69 | 1.00 | 5.69 |
| ASEO M | 1 | 11.82 | 1.00 | 11.82 |
| ASEO F | 1 | 11.75 | 1.00 | 11.75 |
| VESTÍBULO L | 1 | 4.22 | 1.00 | 4.22 |
| VESTÍBULO E2 | 1 | 5.97 | 1.00 | 5.97 |
| DISTRIBUIDOR S.U.M. | 1 | 159.45 | 1.00 | 159.45 |
| DISTRIBUIDOR Y ESCALERA 2 | 1 | 10.29 | 1.00 | 10.29 |
| ZONA DE PERSONAL |  |  |  |  |
| DISTRIBUIDOR L | 1 | 71.67 | 1.00 | 71.67 |
| VEST. VESTUARIOS PERSONAL | 1 | 7.44 | 1.00 | 7.44 |
| ASEO M | 1 | 15.16 | 1.00 | 15.16 |
| ASEO F | 1 | 15.28 | 1.00 | 15.28 |
| SALA ESTANCIA - COMEDOR | 1 | 40.62 | 1.00 | 40.62 |
| LAVANDERIA | 1 | 67.34 | 1.00 | 67.34 |
| VESTIBULO A3 | 1 | 15.84 | 1.00 | 15.84 |
| VESTIBULO LV | 1 | 11.06 | 1.00 | 11.06 |
| VESTIBULO C | 1 | 10.42 | 1.00 | 10.42 |
| VESTIBULO A4 | 1 | 10.79 | 1.00 | 10.79 |
| VESTÍBULO A4 | 1 | 16.68 | 1.00 | 16.68 |
| ASEOS PERSONAL COCINA | 1 | 18.68 | 1.00 | 18.68 |
| VEST. ASCENSOR E1 | 1 | 8.23 | 1.00 | 8.23 |
| VESTIBULO Y ESCALERA 1 | 1 | 33.37 | 1.00 | 33.37 |
| ZONA AULAS GENERALES Y TALLERES |  |  |  |  |
| DISTRIBUIDOR Z.A | 1 | 247.12 | 1.00 | 247.12 |
| TALLER 1 | 1 | 76.08 | 1.00 | 76.08 |
| TALLER 2 | 1 | 76.08 | 1.00 | 76.08 |
| TALLER 3 | 1 | 75.08 | 1.00 | 75.08 |
| C. PERSONAL AUXILIAR Y EDUCATIVO | 1 | 30.05 | 1.00 | 30.05 |
| GAB. LOGOPEDIA 2 | 1 | 15.00 | 1.00 | 15.00 |
| GAB. ORIENTACION 2 | 1 | 15.00 | 1.00 | 15.00 |
| GAB. ORIENTACION 1 | 1 | 15.00 | 1.00 | 15.00 |
| GAB. LOGOPEDIA 1 | 1 | 15.50 | 1.00 | 15.50 |
| AULA 1 | 1 | 30.03 | 1.00 | 30.03 |
| AULA 2 | 1 | 30.00 | 1.00 | 30.00 |
| AULA 3 | 1 | 30.00 | 1.00 | 30.00 |
| AULA 4 | 1 | 30.00 | 1.00 | 30.00 |
| AULA 5 | 1 | 30.00 | 1.00 | 30.00 |
| AULA 6 | 1 | 30.03 | 1.00 | 30.03 |
| AULA 7 | 1 | 30.03 | 1.00 | 30.03 |
| AULA 8 | 1 | 50.11 | 1.00 | 50.11 |
| AULA 9 | 1 | 50.35 | 1.00 | 50.35 |
| AULA 10 | 1 | 30.39 | 1.00 | 30.39 |
| AULA 11 | 1 | 30.16 | 1.00 | 30.16 |
| AULA 12 | 1 | 30.22 | 1.00 | 30.22 |
| AULA 13 | 1 | 30.21 | 1.00 | 30.21 |
| AULA 14 | 1 | 30.00 | 1.00 | 30.00 |
| AULA 9 | 1 | 50.35 | 1.00 | 50.35 |
| VEST. ASEOS | 1 | 6.67 | 1.00 | 6.67 |
| ASEO M | 1 | 14.14 | 1.00 | 14.14 |
| ASEO F | 1 | 14.55 | 1.00 | 14.55 |
| VEST. ASEOS | 1 | 6.67 | 1.00 | 6.67 |
| ASEO M | 1 | 14.14 | 1.00 | 14.14 |
| ASEO F | 1 | 14.55 | 1.00 | 14.55 |
| VESTÍBULO A12 | 1 | 7.33 | 1.00 | 7.33 |
| VESTÍBULO A11 | 1 | 7.83 | 1.00 | 7.83 |
| AREA TRATAMIENTO Y AULAS ESPECIFICAS |  |  |  |  |
| DISTRIBUIDOR A9 | 1 | 25.56 | 1.00 | 25.56 |
| SALA DE OCIO-DESCANSO-JUEGO 1 | 1 | 60.27 | 1.00 | 60.27 |
| VEST. ASEO D.A10 | 1 | 3.94 | 1.00 | 3.94 |
| DISTRIBUIDOR A10 | 1 | 16.85 | 1.00 | 16.85 |
| SALA OCIO-DESCANSO-JUEGO 2 | 1 | 59.47 | 1.00 | 59.47 |
| DISTRIBUIDOR Z.A.E. | 1 | 32.55 | 1.00 | 32.55 |
| AULA AUDIOVISUALES | 1 | 60.65 | 1.00 | 60.65 |
| AULA VIVIENDA | 1 | 61.05 | 1.00 | 61.05 |
| AULA SUPERMERCADO | 1 | 50.51 | 1.00 | 50.51 |
| AULA INFORMATICA | 1 | 40.00 | 1.00 | 40.00 |
| DISTRIBUIDOR S.T. | 1 | 33.47 | 1.00 | 33.47 |
| SALA HIDROTERAPIA | 1 | 70.26 | 1.00 | 70.26 |
| AULA ESTIMULACION SENSORIAL | 1 | 56.47 | 1.00 | 56.47 |
| GAB. FISIOTERAPIA | 1 | 74.52 | 1.00 | 74.52 |
| VESTIBULO GIMNASIO | 1 | 23.84 | 1.00 | 23.84 |
| VESTUARIO GIMNASIO F | 1 | 31.56 | 1.00 | 31.56 |
| CABINA DISC. F | 1 | 4.63 | 1.00 | 4.63 |
| VESTUARIO GIMNASIO M | 1 | 36.80 | 1.00 | 36.80 |
| VESTUARIO GIMNASIO M | 1 | 4.90 | 1.00 | 4.90 |
| PSICOMOTRICIDAD Y GIMNASIO | 1 | 250.71 | 1.00 | 250.71 |
| PRIMERA |  |  |  |  |
| ZONA E2 |  |  |  |  |
| DISTRIBUIDOR E2 Y ESCALERA | 1 | 67.56 | 1.00 | 67.56 |
| DISTRIBUIDOR A2 | 1 | 16.59 | 1.00 | 16.59 |
| DISTRIBUIDOR P1D | 1 | 42.20 | 1.00 | 42.20 |
| VESTÍBULO P1C | 1 | 14.87 | 1.00 | 14.87 |
| MODULO 1 |  |  |  |  |
| VESTIBULO Y SALA DE ESTAR | 1 | 27.53 | 1.00 | 27.53 |
| DORMITORIO 1 | 1 | 20.14 | 1.00 | 20.14 |
| DORMITORIO 2 | 1 | 20.14 | 1.00 | 20.14 |
| MODULO 2 |  |  |  |  |
| VESTIBULO Y SALA DE ESTAR | 1 | 27.53 | 1.00 | 27.53 |
| DORMITORIO 1 | 1 | 20.14 | 1.00 | 20.14 |
| DORMITORIO 2 | 1 | 20.14 | 1.00 | 20.14 |
| MODULO 3 |  |  |  |  |
| VESTIBULO Y SALA DE ESTAR | 1 | 27.53 | 1.00 | 27.53 |
| DORMITORIO 1 | 1 | 20.14 | 1.00 | 20.14 |
| DORMITORIO 2 | 1 | 20.14 | 1.00 | 20.14 |
| MODULO 4 |  |  |  |  |
| VESTIBULO Y SALA DE ESTAR | 1 | 23.40 | 1.00 | 23.40 |
| DORMITORIO 1 | 1 | 15.21 | 1.00 | 15.21 |
| DORMITORIO 2 | 1 | 15.21 | 1.00 | 15.21 |
| MODULO 5 |  |  |  |  |
| VESTIBULO Y SALA DE ESTAR | 1 | 23.40 | 1.00 | 23.40 |
| DORMITORIO 1 | 1 | 15.21 | 1.00 | 15.21 |
| DORMITORIO 2 | 1 | 15.21 | 1.00 | 15.21 |
| MODULO 6 |  |  |  |  |
| VESTIBULO Y SALA DE ESTAR | 1 | 23.40 | 1.00 | 23.40 |
| DORMITORIO 1 | 1 | 15.21 | 1.00 | 15.21 |
| DORMITORIO 2 | 1 | 15.21 | 1.00 | 15.21 |
| ZONA E1 |  |  |  |  |
| DISTRIBUIDOR E1 | 1 | 49.33 | 1.00 | 49.33 |
| DESPACHO C.C | 1 | 20.91 | 1.00 | 20.91 |
| DORMITORIO C.C | 1 | 9.05 | 1.00 | 9.05 |
| VESTIBULO AC | 1 | 7.46 | 1.00 | 7.46 |
| ASEO CAMILLA | 1 | 15.22 | 1.00 | 15.22 |
| ESCALERA 1 | 1 | 23.10 | 1.00 | 23.10 |
| DORMITORIOS |  |  |  |  |
| DISTRIBUIDOR F | 1 | 26.68 | 1.00 | 26.68 |
| DORMITORIO 1F2 | 1 | 22.43 | 1.00 | 22.43 |
| DORMITORIO 1F1 | 1 | 11.51 | 1.00 | 11.51 |
| DORMITORIO 2F1 | 1 | 11.51 | 1.00 | 11.51 |
| DORMITORIO 2F2 | 1 | 20.19 | 1.00 | 20.19 |
| Total |  |  |  | 4294.88 |

**E08TAK023** m2 TECHO DESMONTABLE GYPTONE POINT 11 BORDE A I/BANDEJA YL
206.080 m2 × 30.07 (30.97 con costes indirectos) = 6382.30
Techo modular formado por una placa de yeso laminado PLACO Gyptone Point 11 o equivalente aprobado por la D.T., de 595x595 mm y 12,5 mm. de espesor, con estructura metálica de acero galvanizado prelacada en sus partes vistas, modulada a 60s60 cm . Incluso parte proporcional de bandeja perimetral de yeso laminado PLACO F-530 BA 13 o equivalente aprobado por la D.T., y ejecución de falsas vigas, tabicas y remates, i/p.p. de piezas de cuelgue y nivelación, replanteo auxiliar, accesorios de fijación, ejecución de falsas vigas, tabicas y remates, nivelación y repaso de juntas con cinta y pasta, montaje y desmontaje de andamios, terminado y listo para pintar, s/NTE-RTC.

| Código | Ud | Descripción | Rendimiento | Precio | Importe |
|---|---|---|---|---|---|
| O01OB110 | h | Oficial 1ª yesero o escayolista | 0.161 | 16.8 | 2.7048 |
| O01OB120 | h | Ayudante yesero o escayolista | 0.161 | 15.8 | 2.5438 |
| P04PY050 | m2 | Placas Gyptone Point 11 borde A-T 11 (material) | 0.840 | 14.872344255271 | 12.4928 |
| P04PY051 | m | Perfil primario 38x3600 y 24 mm (material) | 0.664 | 0.8995369509237 | 0.5973 |
| P04PY052 | m | Perfil secundario 38x1200 y 24 mm (material) | 1.328 | 0.8995369509237 | 1.1946 |
| P04PY053 | m | Angular 24x3000 mm (material) | 0.400 | 0.5797015905953 | 0.2319 |
| P04PY054 | ud | Pieza cuelgue (material) | 0.840 | 0.1299331151334 | 0.1091 |
| E08TAK021 | m | FAJA PERIMETRAL YL PLACO F-530 BA 13 | 1.000 | 10.2 | 10.2000 |
|  |  | Total |  |  | 30.07 |

Claves: techo, acero, estructura, tornillo, lámina, placa, continuo, galvanizar, maestra, yeso, montaje, nivel, replanteo, accesorio, metal, fijación, junta, pieza, pasta, auxiliar, desmontable, andamio, terminación, pintura, medición, hueco, cinta

| Medición | Uds. | Largo | Ancho | Parcial |
|---|---|---|---|---|
| BAJA |  |  |  |  |
| SALA DE USOS MULTIPLES | 1 | 206.08 | 1.00 | 206.08 |
| Total |  |  |  | 206.08 |

**E08TAK024** m2 TECHO CONTINUO PLACO F-530 BA 13
398.550 m2 × 16.97 (17.48 con costes indirectos) = 6966.65
Techo continuo formado por una placa de yeso laminado PLACO BA 13 o equivalente aprobado por la D.T., de 12,5 mm. de espesor, atornillada a estructura metálica de acero galvanizado F-530 o equivalente aprobado por la D.T., con intereje de 400 mm , i/p.p. de piezas de cuelgue y nivelación, replanteo auxiliar, accesorios de fijación, ejecución de falsas vigas, tabicas y remates, nivelación y repaso de juntas con cinta y pasta, montaje y desmontaje de andamios, terminado y listo para pintar, s/NTE-RTC.

| Código | Ud | Descripción | Rendimiento | Precio | Importe |
|---|---|---|---|---|---|
| O01OB110 | h | Oficial 1ª yesero o escayolista | 0.308 | 16.8 | 5.17 |
| O01OB120 | h | Ayudante yesero o escayolista | 0.308 | 15.8 | 4.87 |
| P04PY046 | m2 | Placa yeso laminado BA 13 | 1.100 | 2.5786725926479 | 2.84 |
| P04PW242 | m | Perfil Stil F 530 (material) | 3.000 | 1.0594546310879 | 3.18 |
| P04PW243 | ud | Horquilla F 530 (material) | 1.800 | 0.2998456503079 | 0.54 |
| P04PW244 | ud | Pieza de emp. F 530 (material) | 0.160 | 0.1799073901847 | 0.03 |
| P04PW090 | ud | Tornillo TTPC 25 | 10.000 | 0.0099948550103 | 0.10 |
| P04PW091 | ud | Tornillo TRPF 13 | 1.000 | 0.0099948550103 | 0.01 |
| P04PW590 | kg | Placojuntas SN | 0.330 | 0.5896964456055 | 0.19 |
| P04PW010 | m | Cinta de juntas GR | 1.400 | 0.0299845650308 | 0.04 |
|  |  | Total |  |  | 16.97 |

Claves: medición, hueco, pintura, terminación, andamio, desmontable, montaje, pasta, cinta, junta, fijación, accesorio, auxiliar, replanteo, lámina, continuo, nivel, placa, techo, tornillo, estructura, metal, acero, galvanizar, maestra, pieza, yeso

| Medición | Uds. | Largo | Ancho | Parcial |
|---|---|---|---|---|
| BAJA |  |  |  |  |
| AREA ADMINISTRACION |  |  |  |  |
| ASEO VISITAS MASC | 1 | 3.91 | 1.00 | 3.91 |
| ASEO VISITAS FEM | 1 | 3.91 | 1.00 | 3.91 |
| ASEO D.A. 1 | 1 | 4.15 | 1.00 | 4.15 |
| ASEO D.A. 2 | 1 | 4.06 | 1.00 | 4.06 |
| ASEO D.A. 3 | 1 | 4.06 | 1.00 | 4.06 |
| ASEO D.A. 4 | 1 | 4.21 | 1.00 | 4.21 |
| C. LIMPIEZA | 1 | 2.27 | 1.00 | 2.27 |
| AREAS GENERALES |  |  |  |  |
| ASEO M ADAPTADO | 1 | 4.10 | 1.00 | 4.10 |
| ASEO F ADAPTADO | 1 | 4.10 | 1.00 | 4.10 |
| ALMACEN LENCERIA | 1 | 7.60 | 1.00 | 7.60 |
| ZONA DE PERSONAL |  |  |  |  |
| ASEO M ADAPTADO | 1 | 3.70 | 1.00 | 3.70 |
| ASEO F ADAPTADO | 1 | 3.69 | 1.00 | 3.69 |
| ALMACEN LAVANDERIA | 1 | 10.56 | 1.00 | 10.56 |
| ALMACEN ROPA LIMPIA | 1 | 9.33 | 1.00 | 9.33 |
| ALMACEN MENAJE | 1 | 14.09 | 1.00 | 14.09 |
| LAVADO VAJILLAS | 1 | 16.24 | 1.00 | 16.24 |
| COCINA | 1 | 44.61 | 1.00 | 44.61 |
| ARC. FRIGORIFICOS | 1 | 15.53 | 1.00 | 15.53 |
| ALMACEN VIVERES | 1 | 14.10 | 1.00 | 14.10 |
| ZONA AULAS GENERALES Y TALLERES |  |  |  |  |
| MATERIAL 1 | 1 | 14.65 | 1.00 | 14.65 |
| MATERIAL 2 | 1 | 14.62 | 1.00 | 14.62 |
| MATERIAL 3 | 1 | 15.45 | 1.00 | 15.45 |
| ASEO M ADAPTADO | 1 | 4.39 | 1.00 | 4.39 |
| ASEO F ADAPTADO | 1 | 4.50 | 1.00 | 4.50 |
| ASEO M ADAPTADO | 1 | 4.39 | 1.00 | 4.39 |
| ASEO F ADAPTADO | 1 | 4.50 | 1.00 | 4.50 |
| AREA TRATAMIENTO Y AULAS ESPECIFICAS |  |  |  |  |
| ASEO F | 1 | 4.86 | 1.00 | 4.86 |
| ASEO M | 1 | 5.71 | 1.00 | 5.71 |
| C. LIMPIEZA | 1 | 3.78 | 1.00 | 3.78 |
| ALMACEN G | 1 | 7.34 | 1.00 | 7.34 |
| PRIMERA |  |  |  |  |
| ZONA E2 |  |  |  |  |
| VESTIBULO AA | 1 | 3.53 | 1.00 | 3.53 |
| DISTRIBUIDOR AA | 1 | 3.10 | 1.00 | 3.10 |
| ALMACEN ROPA CAMA | 1 | 7.30 | 1.00 | 7.30 |
| ALMACEN OTROS USOS | 1 | 19.84 | 1.00 | 19.84 |
| MODULO 1 |  |  |  |  |
| BAÑO 1 | 1 | 6.66 | 1.00 | 6.66 |
| BAÑO 2 | 1 | 6.65 | 1.00 | 6.65 |
| MODULO 2 |  |  |  |  |
| BAÑO 1 | 1 | 6.66 | 1.00 | 6.66 |
| BAÑO 2 | 1 | 6.65 | 1.00 | 6.65 |
| MODULO 3 |  |  |  |  |
| BAÑO 1 | 1 | 6.66 | 1.00 | 6.66 |
| BAÑO 2 | 1 | 6.65 | 1.00 | 6.65 |
| MODULO 4 |  |  |  |  |
| BAÑO 1 | 1 | 6.74 | 1.00 | 6.74 |
| BAÑO 2 | 1 | 6.74 | 1.00 | 6.74 |
| MODULO 5 |  |  |  |  |
| BAÑO 1 | 1 | 6.74 | 1.00 | 6.74 |
| BAÑO 2 | 1 | 6.74 | 1.00 | 6.74 |
| MODULO 6 |  |  |  |  |
| BAÑO 1 | 1 | 6.74 | 1.00 | 6.74 |
| BAÑO 2 | 1 | 6.74 | 1.00 | 6.74 |
| ZONA E1 |  |  |  |  |
| BAÑO C.C. | 1 | 6.00 | 1.00 | 6.00 |
| C. LIMPIEZA | 1 | 3.78 | 1.00 | 3.78 |
| DORMITORIOS |  |  |  |  |
| BAÑO 1 | 1 | 6.69 | 1.00 | 6.69 |
| BAÑO 2 | 1 | 6.97 | 1.00 | 6.97 |
| ASEO 2F2 | 1 | 2.56 | 1.00 | 2.56 |
| Total |  |  |  | 398.55 |

**E08TAK020** ud TRAMPILLA REGISTRO FALSO TECHO YESO LAMINADO
15.000 ud × 117.79 (121.32 con costes indirectos) = 1819.80
Trampilla de registro ejecutada con panel de yeso laminado PLACO BA 13 o equivalente aprobado por la D.T., de dimensiones 800x800x12,5 mm., colocada sobre una estructura oculta de acero galvanizado de perfiles Placo F 530 o equivalente aprobado por la D.T., y bastidor, i/replanteo auxiliar, accesorios de fijación, apertura y cierre, nivelación y repaso de juntas con cinta y pasta, montaje y desmontaje de andamios, terminado, según detalle y NTE-RTC.

| Código | Ud | Descripción | Rendimiento | Precio | Importe |
|---|---|---|---|---|---|
| O01OB110 | h | Oficial 1ª yesero o escayolista | 0.469 | 16.8 | 7.88 |
| O01OB120 | h | Ayudante yesero o escayolista | 0.469 | 15.8 | 7.41 |
| P04TW431 | ud | Trampilla 800x800x12,5 (material) | 1.000 | 100.42830314312 | 100.43 |
| P04PW242 | m | Perfil Stil F 530 | 1.500 | 1.0594546310879 | 1.59 |
| P04PW243 | ud | Horquilla F 530 | 0.900 | 0.2998456503079 | 0.27 |
| P04PW244 | ud | Pieza de emp. F 530 | 0.160 | 0.1799073901847 | 0.03 |
| P04PW090 | ud | Tornillo TTPC 25 | 5.000 | 0.0099948550103 | 0.05 |
| P04PW091 | ud | Tornillo TRPF 13 | 0.500 | 0.0099948550103 | 0.00 |
| P04PW590 | kg | Placojuntas SN | 0.165 | 0.5896964456055 | 0.10 |
| P04PW010 | m | Cinta de juntas GR | 0.700 | 0.0299845650308 | 0.02 |
|  |  | Total |  |  | 117.79 |

Claves: yeso, replanteo, techo, nivel, pieza, accesorio, fijación, junta, cinta, pasta, continuo, andamio, placa, hueco, desmontable, terminación, montaje, medición, maestra, acero, metal, estructura, auxiliar, tornillo, galvanizar, lámina, pintura

| Medición | Uds. | Parcial |
|---|---|---|
| zona cocina | 5 | 5.00 |
| varios | 10 | 10.00 |
| Total |  | 15.00 |

**E10AAF020** m2 TECHO-MASA FLOTANTE ACUSTIDAN
109.180 m2 × 47.41 (48.83 con costes indirectos) = 5331.26
Instalación de aislamiento acústico de bajas, medias y altas frecuencias, constituido por un panel bicapa, Acustidan de 16 mm. de espesor y panel de lana de roca Rocdan 231 o equivalente aprobado por la D.T., en 40 mm. de espesor y 70 kg/m3 de densidad y falso techo flotante, compuesto por dos placas de yeso laminado de 13 mm. haciendo sándwich a una membrana acústica Danosa o equivalente aprobado por la D.T., de 4 mm. de espesor suspendido del forjado mediante muelles de acero tipo ATM-30 o equivalente aprobado por la D.T., de carga acústica máxima 30 kg/m2 y frecuencia natural inferior a 5 Hz., i/bastidores formados por maestras de 60x27 mm., i/p.p. de elementos de remate, terminado..

| Código | Ud | Descripción | Rendimiento | Precio | Importe |
|---|---|---|---|---|---|
| O01OA030 | h | Oficial primera | 0.536 | 16.8 | 9.00 |
| O01OA050 | h | Ayudante | 0.536 | 15.8 | 8.47 |
| P07AL160 | m2 | Panel bicapa Acustidán 20 mm. (material) | 1.050 | 6.0968615562604 | 6.40 |
| P07AL170 | m2 | Panel Rocdan 231-40 mm. (material) | 1.050 | 3.228338168315 | 3.39 |
| P07AA080 | m2 | Panel cartón-yeso 13 mm. (material) | 2.100 | 3.2083484582944 | 6.74 |
| P07AM020 | m2 | Memb.acústica Danosa 4 mm. (material) | 1.050 | 3.0584256331405 | 3.21 |
| P07W050 | ud | Muelle acero t.flot. ATM-30 (material) | 2.000 | 3.1483793282328 | 6.30 |
| P07W220 | m | Perfil maestra 60x27 (material) | 2.200 | 0.9595060809852 | 2.11 |
| P07W080 | m | Perfil U 30x30 mm. (material) | 1.790 | 0.8095832558313 | 1.45 |
| P07W160 | ud | Anclaje mecánico PVC (material) | 1.660 | 0.1998971002053 | 0.33 |
|  |  | Total |  |  | 47.41 |

Claves: techo, remate, alto, flotador, medio, panel, capa, lana, roca, falso, compuesto, placa, membrana, muelle, acero, densidad, terminación, carga, forjado, natural, aislamiento, acústico, máximo, maestra, inferior

| Medición | Uds. | Largo | Ancho | Parcial |
|---|---|---|---|---|
| BAJA |  |  |  |  |
| INSTALACIONES |  |  |  |  |
| DISTRIBUIDOR INSTALACIONES | 1 | 7.67 | 1.00 | 7.67 |
| VESTIBULO | 1 | 2.47 | 1.00 | 2.47 |
| CALDERAS | 1 | 28.51 | 1.00 | 28.51 |
| C. INST. AGUA POTABLE | 1 | 4.78 | 1.00 | 4.78 |
| C. INCENDIOS | 1 | 5.74 | 1.00 | 5.74 |
| ALMACEN GENERAL | 1 | 20.12 | 1.00 | 20.12 |
| C. INST. ELECTRICA | 1 | 6.88 | 1.00 | 6.88 |
| G. ELECTROGENO | 1 | 12.64 | 1.00 | 12.64 |
| RESIDUOS | 1 | 20.37 | 1.00 | 20.37 |
| Total |  |  |  | 109.18 |

**E16TPC012** m2 POLICARB.COMPACTO.CUB. 6 mm. OPAL
16.540 m2 × 93.06 (95.85 con costes indirectos) = 1585.36
Lucernario en falso techo con plancha de policarbonato compacto traslúcido, de 6 mm. de espesor, montado sobre la perfilería del falso techo modular, incluso cortes de plancha y perfilería de aluminio, remates y piezas especiales, terminado. Según diseño.

| Código | Ud | Descripción | Rendimiento | Precio | Importe |
|---|---|---|---|---|---|
| O01OB250 | h | Oficial 1ª vidriería (mano de obra) | 0.368 | 16.8 | 6.18 |
| O01OB260 | h | Ayudante vidriería (mano de obra) | 0.368 | 15.8 | 5.81 |
| P14TPP050 | m2 | Pl.policarb.compact p/int. incolor e=6mm (material) | 1.050 | 68.474751675312 | 71.90 |
| P14TW011 | m | Perfil aluminio i/remates (material) | 3.000 | 3.0084513580892 | 9.03 |
| P01DW090 | ud | Pequeño material | 0.500 | 0.2998456503079 | 0.15 |
|  |  | Total |  |  | 93.06 |

Claves: inoxidable, acero, estanquidad, perfil, neopreno, cierre, incoloro, pieza, especial, cristal, celular, aluminio, policarbonato, plancha, lucernario, terminación, goma, tornillo, cubierta, corte

| Medición | Uds. | Largo | Ancho | Parcial |
|---|---|---|---|---|
| VESTÍBULO ACCESO |  |  |  |  |
|  | 2 | 2.46 | 1.24 | 6.10 |
|  | 1 | 3.68 | 1.24 | 4.56 |
| PORCHE 1 |  |  |  |  |
|  | 3 | 1.40 | 1.40 | 5.88 |
| Total |  |  |  | 16.54 |

## CAP6 CUBIERTAS (10/12/2003)
Importe: 369173.63

**E10CCC040Z3** m3 RECRECIDO MORT 1/6 MALL.20X20X5 (23/09/1997)
129.800 m3 × 109.54 (112.83 con costes indirectos) = 14645.33
Recrecido con mortero de cemento CEM II/A-P 32,5 R y arena de río 1/6 (M-40) de espesor variable, y colocación de mallazo electrosoldado de diámetro 5 mm y malla de 20x20 cm. Con parte proporcional de banda perimetral de dilatación de espuma de polietileno. Incluso maestreado, fratasado, realización de pendientes y nivelación hasta conseguir una base adecuada para ejecutar un solado recibido en capa fina.

| Código | Ud | Descripción | Rendimiento | Precio | Importe |
|---|---|---|---|---|---|
| O01OA030 | h | Oficial primera | 2.109 | 16.8 | 35.431 |
| O01OA050 | h | Ayudante | 1.530 | 15.8 | 24.174 |
| P03AM120 | m2 | Malla 20x20x5 -1,541 kg/m2 | 15.750 | 0.37980449039 | 5.982 |
| A02A080 | m3 | MORTERO CEMENTO 1/6 M-40 | 1.043 | 41.43 | 43.211 |
| P20RS010 | m | Banda perimetral espuma polietileno (material) | 1.000 | 0.7396192707595 | 0.740 |
|  |  | Total |  |  | 109.54 |

| Medición | Uds. | Largo | Ancho | Alto | Parcial |
|---|---|---|---|---|---|
| cubierta 1 |  |  |  |  |  |
|  | 1 | 745.10 | 1.00 | 0.03 | 22.35 |
|  | -1 | 26.85 | 1.00 | 0.03 | -0.81 |
| cubierta 2 |  |  |  |  |  |
|  | 1 | 2175.00 | 1.00 | 0.03 | 65.25 |
|  | -1 | 133.35 | 1.00 | 0.03 | -4.00 |
| cubierta 3 |  |  |  |  |  |
|  | 1 | 242.50 | 1.00 | 0.03 | 7.28 |
| cubierta 4 |  |  |  |  |  |
|  | 1 | 924.00 | 1.00 | 0.03 | 27.72 |
| tendedero |  |  |  |  |  |
|  | 1 | 150.15 | 1.00 | 0.08 | 12.01 |
| Total |  |  |  |  | 129.80 |

**E05HRC033** m2 FORJADO SANITARIO CÚPULAS PP 35+5 cm
1967.220 m2 × 17.69 (18.22 con costes indirectos) = 35842.75
Forjado sanitario ejecutado mediante la colocación de cúpulas de polipropileno reciclado tipo Cúpolex o equivalente aprobado por la D.T., de dimensiones 75x50 cm de planta y 35 cm de altura o equivalentes. Incluso parte proporcional de perfil perimetral de remate con otros elementos. Capa de compresión de 5 cm de espesor con hormigòn HA-25/P/20/I, elaborado en central, armado con mallazo electrosoldado de 15x15 cm y d=6 mm. Terminado según normas NTE-EHR, EFHE y EHE.

| Código | Ud | Descripción | Rendimiento | Precio | Importe |
|---|---|---|---|---|---|
| O01OB010 | h | Oficial 1ª encofrador | 0.134 | 16.8 | 2.25 |
| O01OB020 | h | Ayudante encofrador | 0.134 | 15.8 | 2.12 |
| P01HA010 | m3 | Hormigón HA-25/B/20 central (material) | 0.105 | 45.526564571748 | 4.78 |
| E04AM030 | m2 | MALLA 20x20 cm. D=5 mm. | 1.200 | 0.61 | 0.73 |
| P01ECAV005 | m2 | Cúpula Cúpolex 35 polipropileno i/piezas especiales (material; 05/02/2003) | 1.050 | 7.4361721276357 | 7.81 |
|  |  | Total |  |  | 17.69 |

Claves: casetón, desencofrante, hueco, plástico, capitel, terminación, armadura, norma, central, soporte, macizo, retícula, canto, recuperable, capa, compresión, hormigón, refuerzo, forjado, elaboración, encofrar

| Medición | Uds. | Largo | Ancho | Parcial |
|---|---|---|---|---|
| cubierta 1 |  |  |  |  |
|  | 1 | 13.95 | 6.55 | 91.37 |
|  | 1 | 15.10 | 9.95 | 150.25 |
|  | 1 | 2.00 | 5.30 | 10.60 |
| cubierta central |  |  |  |  |
|  | 2 | 2.00 | 7.45 | 29.80 |
| cubierta 2 |  |  |  |  |
|  | 2 | 2.00 | 4.55 | 18.20 |
|  | 2 | 2.00 | 3.55 | 14.20 |
|  | 2 | 44.15 | 4.00 | 353.20 |
|  | 2 | 2.00 | 7.50 | 30.00 |
|  | 2 | 88.10 | 4.00 | 704.80 |
| cubierta 3 |  |  |  |  |
|  | 2 | 11.60 | 4.00 | 92.80 |
| cubierta 4 |  |  |  |  |
|  | 2 | 59.00 | 4.00 | 472.00 |
| Total |  |  |  | 1967.22 |

**R09SH162** m3 FORM.PENDIENTES ARLITA 650kg/m3
316.750 m3 × 137 (141.11 con costes indirectos) = 44696.59
Formación de pendientes de faldón de hormigón aligerado, de arlita (650 kg/m3), formando las vertientes, pequeñas limas, y canaletas de desagüe con maestras de ladrillo hueco doble, según planos de detalle, terminado con capa de 1.50 cm. de mortero de cemento M-5, para regularización y protección, incluso armado con mallazo electrosoldado 20x20 cm y diámetro 5 mm, replanteo, parte proporcional de tabiquillos-guía y limas, maestreado de los mismos, mermas, roturas, fratasado del mortero, medios de elecación, carga, y seguridad, retirada de escombros y limpieza. Medida la superficie ejecutada en verdadera magnitud.

| Código | Ud | Descripción | Rendimiento | Precio | Importe |
|---|---|---|---|---|---|
| P03AM120 | m2 | Malla 20x20x5 -1,541 kg/m2 | 6.500 | 0.37980449039 | 2.47 |
| A03S020 | m3 | HGÓN.AISLANTE ARLITA (650 kg/m3) | 1.050 | 47.25 | 49.61 |
| M01HE010 | h | Bomb.horm.estacionaria 10-22 m3/h. (maquinaria) | 0.703 | 20.13 | 14.15 |
| P01LH020 | mu | Ladrillo h. doble 25x12x8 | 0.050 | 34.752110870684 | 1.74 |
| A02A080 | m3 | MORTERO CEMENTO 1/6 M-40 | 0.089 | 41.43 | 3.69 |
| O01OA030 | h | Oficial primera | 2.678 | 16.8 | 44.99 |
| O01OA060 | h | Peón especializado (mano de obra) | 1.339 | 15.2 | 20.35 |
|  |  | Total |  |  | 137 |

Claves: carga, seguridad, doble, plano, terminación, hueco, limpieza, vertiente, capa, mortero, escombro, ladrillo, maestra, desagüe, lima, ligero, hormigón, medio, fratasado, faldón, cemento, regulación, rotura, merma, canal, ejecución, superficie, replanteo, protección

| Medición | Uds. | Largo | Ancho | Alto | Parcial |
|---|---|---|---|---|---|
| cubierta 1 |  |  |  |  |  |
|  | 2 | 13.95 | 6.55 | 0.12 | 21.93 |
|  | 2 | 15.10 | 9.95 | 0.12 | 36.06 |
|  | 2 | 2.00 | 5.30 | 0.12 | 2.54 |
| cubierta 2 |  |  |  |  |  |
|  | 2 | 2.00 | 4.55 | 0.12 | 2.18 |
|  | 2 | 2.00 | 3.55 | 0.12 | 1.70 |
|  | 2 | 44.15 | 4.00 | 0.12 | 42.38 |
|  | 2 | 2.00 | 7.50 | 0.12 | 3.60 |
|  | 2 | 88.10 | 4.00 | 0.12 | 84.58 |
| cubierta 3 |  |  |  |  |  |
|  | 2 | 11.60 | 4.00 | 0.12 | 11.14 |
| cubierta 4 |  |  |  |  |  |
|  | 2 | 59.00 | 4.00 | 0.12 | 56.64 |
| cubierta central y porches |  |  |  |  |  |
|  | 1 | 540.00 | 1.00 | 0.10 | 54.00 |
| Total |  |  |  |  | 316.75 |

**E09CFC030** m2 FALDÓN CUB. AMANSARDADA M-H+3cm. MORT.I/ARMADA
2816.680 m2 × 18.19 (18.74 con costes indirectos) = 52784.58
Formación de faldón de cubierta amansardada a base de tabicones aligerados de ladrillo hueco doble de 25x12x8 cm. separados entre sí 100 cm., recibidos con mortero de cemento CEM II/B-P 32,5 N y arena de río de tipo M-5, maestra superior del mismo mortero, tablero de rasillón machihembrado de 100x25x4 cm., recibidos con idéntico mortero, capa de compresión de 3 cm. de mortero de cemento M-5, y mallazo electrosoldado de 20x30 cm. D = 4/4 mm. i/replanteo, arriostramiento transversal cada 200 cm. aproximadamente según desnivel, humedecido de las piezas, regleado, limpieza, medios auxiliares y p.p. de formación de limas con ladrillo hueco doble, según NTE-QTT-28/29/31. Medido en proyección en proyección horizontal.

| Código | Ud | Descripción | Rendimiento | Precio | Importe |
|---|---|---|---|---|---|
| O01OA030 | h | Oficial primera | 0.402 | 16.8 | 6.75 |
| O01OA050 | h | Ayudante | 0.402 | 15.8 | 6.35 |
| P01LH020 | mu | Ladrillo h. doble 25x12x8 | 0.030 | 34.752110870684 | 1.04 |
| P01LG160 | ud | Rasillón cerámico m-h 100x25x4 | 4.400 | 0.4997427505132 | 2.20 |
| P03AM165 | m2 | Malla 20x30x4 -0,822 kg/m2 (material) | 1.200 | 0.3298302153387 | 0.40 |
| A02A080 | m3 | MORTERO CEMENTO 1/6 M-40 | 0.035 | 41.43 | 1.45 |
|  |  | Total |  |  | 18.19 |

Claves: lima, horizontal, proyección, medición, hueco, rasillón, tablero, faldón, cubierta, base, tabiquería, auxiliar, ladrillo, mortero, doble, unión, cemento, río, maestra, ligero, humedad, areno, arriostramiento, electrosoldadura, mallazo, medio, compresión, capa, pieza, limpieza

| Medición | Uds. | Largo | Ancho | Parcial |
|---|---|---|---|---|
| cubierta 1 |  |  |  |  |
|  | 1 | 745.10 | 1.00 | 745.10 |
|  | -1 | 26.85 | 1.00 | -26.85 |
| cubierta 2 |  |  |  |  |
|  | 1 | 2175.00 | 1.00 | 2175.00 |
|  | -1 | 133.35 | 1.00 | -133.35 |
| cubierta 3 |  |  |  |  |
|  | 1 | 242.50 | 1.00 | 242.50 |
| cubierta 4 |  |  |  |  |
|  | 1 | 924.00 | 1.00 | 924.00 |
| a deducir forjado sanitario |  |  |  |  |
|  | -1 | 1109.72 | 1.00 | -1109.72 |
| Total |  |  |  | 2816.68 |

**E09ICP052** m2 ENRASTRELADO OMEGA ACERO GALVA. - FALDON (02/02/1998)
3777.600 m2 × 5.67 (5.84 con costes indirectos) = 22061.18
Enrastrelado sobre tablero de cubierta o asimilable mediante colocación de perfiles omega ligeros metálicos obtenidos por laminación en frio de la chapa galvanizada, de dimensiones 50x40x1,5 mm, separados 150 cm entre ejes, tipo Tectum o equivalente aprobado por la D.T., atornillados al soporte, i/p.p. de medios auxiliares.

| Código | Ud | Descripción | Rendimiento | Precio | Importe |
|---|---|---|---|---|---|
| O01OA030 | h | Oficial primera | 0.062 | 16.8 | 1.042 |
| O01OA050 | h | Ayudante | 0.062 | 15.8 | 0.980 |
| P05EW151 | m | Perfil omega 50x40x1,5 mm (material) | 1.050 | 1.8690378869192 | 1.962 |
| P05EW250 | ud | Torn autotaladrante 5,5x22 mm (material) | 6.000 | 0.0599691300616 | 0.360 |
| P05EW260 | ud | Tornillo HSA 10x90 (material) | 1.500 | 0.6696552856876 | 1.004 |
| P05EW270 | ud | Pequeño material (material) | 1.000 | 0.3198353603284 | 0.320 |
|  |  | Total |  |  | 5.67 |

| Medición | Uds. | Largo | Ancho | Parcial |
|---|---|---|---|---|
| cubierta 1 |  |  |  |  |
|  | 1 | 745.10 | 1.00 | 745.10 |
|  | -1 | 26.85 | 1.00 | -26.85 |
|  | -1 | 148.80 | 1.00 | -148.80 |
| cubierta 2 |  |  |  |  |
|  | 1 | 2175.00 | 1.00 | 2175.00 |
|  | -1 | 133.35 | 1.00 | -133.35 |
| cubierta 3 |  |  |  |  |
|  | 1 | 242.50 | 1.00 | 242.50 |
| cubierta 4 |  |  |  |  |
|  | 1 | 924.00 | 1.00 | 924.00 |
| Total |  |  |  | 3777.60 |

**E09IMP070** m2 CUB.PANEL CHAPA PERFRISA-50 CURVA (02/02/1998)
4086.600 m2 × 15.86 (16.34 con costes indirectos) = 66775.04
Cubierta curva formada por panel nervado de chapa de acero en perfil tipo Perfrisa o equivalente aprobado por la D.T., con 2 láminas de chapa de acero galvanizado de 0,6 mm. y núcleo de espuma de poliuretano de 40 kg./m3, de un espesor total de 50 mm., acabado de la superficie exterior en resina de poliéster silicona en colores a elegir por la D.T., colocado sobre cualquier elemento estructural, i/p.p. de solapes, tapajuntas de 0,7 mm de espesor de chapa, accesorios de fijación flexibles y estancos, sellados con elastómeros sintéticos, i/todo tipo de piezas especiales y remates que requiere el sistema para su total puesta en funcionamiento y su adecuada imagen, instalación completa, mecanizado para pasos de instalaciones y ajustes con paramentos, i/medios auxiliares y elementos de seguridad, s/NTE-QTG-8,9,10 y 11, medida en verdadera magnitud. Según diseño.

| Código | Ud | Descripción | Rendimiento | Precio | Importe |
|---|---|---|---|---|---|
| O01OA030 | h | Oficial primera | 0.154 | 16.8 | 2.59 |
| O01OA050 | h | Ayudante | 0.154 | 15.8 | 2.43 |
| P05WTA111 | m2 | Panel nervado Perfrisa 50 mm Poliéster silicona (material) | 1.150 | 9.3651791446164 | 10.77 |
| P05CW010 | ud | Tornillería y pequeño material (material) | 1.000 | 0.0599691300616 | 0.06 |
|  |  | Total |  |  | 15.86 |

| Medición | Uds. | Largo | Ancho | Parcial |
|---|---|---|---|---|
| cubierta 1 |  |  |  |  |
|  | 1 | 745.10 | 1.00 | 745.10 |
| cubierta 2 |  |  |  |  |
|  | 1 | 2175.00 | 1.00 | 2175.00 |
| cubierta 3 |  |  |  |  |
|  | 1 | 242.50 | 1.00 | 242.50 |
| cubierta 4 |  |  |  |  |
|  | 1 | 924.00 | 1.00 | 924.00 |
| Total |  |  |  | 4086.60 |

**R09MZE051** m2 CANALÓN ZINC 1,21mm
1054.940 m2 × 21.6 (22.25 con costes indirectos) = 23472.42
Canalón oculto con chapa de zinc de 1,21 mm. de espesor, ejecutado por engatillado simple abatido de bandeja y babero, acabado sobre roza, incluso patillas de anclaje de vertiente y perforaciones, comprendiendo imprimación de base asfáltica, replanteo, preparación de bordes de las bandejas, sujeción de las patillas sobre el soporte con puntas galvanizadas de cabeza plana rayada 2,30 mm. engatillado, incluso limpieza.

| Código | Ud | Descripción | Rendimiento | Precio | Importe |
|---|---|---|---|---|---|
| O01OC100 | h | Especialista en lampistería (mano de obra) | 0.497 | 17 | 8.45 |
| O01OA050 | h | Ayudante | 0.248 | 15.8 | 3.92 |
| P05CZ050 | m2 | Chapa de zinc 1,21 mm. (material) | 1.090 | 6.9963985071841 | 7.63 |
| P05EW160 | m2 | Cartón fieltro ondulado alquitranado (material) | 1.050 | 0.9595060809852 | 1.01 |
| P05CZ300 | ud | Patilla Zn j/alzada vertiente (material) | 2.000 | 0.2798559402874 | 0.56 |
| P01UC015 | cud | Puntas 2x30mm acero esti galv (material) | 0.040 | 0.6496655756671 | 0.03 |
|  |  | Total |  |  | 21.6 |

Claves: ejecución, zinc, cabeza, limpieza, rayar, plano, galvanizar, roza, patilla, simple, engatillado, faldón, cubierta, imprimación, perforación, anclaje, babero, soporte, sujeción, preparación, base, replanteo, asfalto, bandeja, vertiente, punta

| Medición | Uds. | Largo | Ancho | Parcial |
|---|---|---|---|---|
| cubierta 1 |  |  |  |  |
|  | 1 | 98.60 | 1.80 | 177.48 |
|  | 1 | 46.75 | 1.80 | 84.15 |
| cubierta 2 |  |  |  |  |
|  | 1 | 221.95 | 1.80 | 399.51 |
|  | 1 | 50.00 | 1.80 | 90.00 |
| cubierta 3 |  |  |  |  |
|  | 2 | 20.25 | 1.80 | 72.90 |
| cubierta 4 |  |  |  |  |
|  | 2 | 60.00 | 1.80 | 216.00 |
| cubierta central |  |  |  |  |
|  | 2 | 7.45 | 1.00 | 14.90 |
| Total |  |  |  | 1054.94 |

**E20WJL040** m BAJANTE PRELACADA 100x100 mm.
287.500 m × 13.61 (14.02 con costes indirectos) = 4030.75
Bajante cuadrada de chapa de acero prelacada de MetaZinco o equivalente aprobado por la D.T., de 100x100 mm., instalada con p.p. de conexiones, codos, abrazaderas, etc.

| Código | Ud | Descripción | Rendimiento | Precio | Importe |
|---|---|---|---|---|---|
| O01OB170 | h | Oficial 1ª fontanero calefactor | 0.134 | 16.8 | 2.251 |
| P17JL090 | m | Bajante p.lacada cuad. 100x100 mm. (material) | 1.100 | 9.0753283493188 | 9.983 |
| P17JL390 | ud | Abrazadera p.lacada cuadr. 100 mm. (material) | 0.750 | 1.8190636118679 | 1.364 |
|  |  | Total |  |  | 13.61 |

Claves: codo, abrazadera, conexión, acero, chapa, cuadrado, laca, bajante

| Medición | Uds. | Largo | Parcial |
|---|---|---|---|
| cubierta 3 |  |  |  |
|  | 4 | 5.70 | 22.80 |
| cubiertas 2 |  |  |  |
|  | 20 | 4.15 | 83.00 |
|  | 4 | 4.15 | 16.60 |
| cubierta 1 |  |  |  |
|  | 5 | 4.15 | 20.75 |
|  | 4 | 4.15 | 16.60 |
| cubierta 4 |  |  |  |
|  | 13 | 8.25 | 107.25 |
|  | 5 | 4.10 | 20.50 |
| Total |  |  | 287.50 |

**EISS.XX4** m REBOSADERO PRELACADO 100x100 mm. (29/04/1998)
19.250 m × 14.48 (14.91 con costes indirectos) = 287.02
Rebosadero de cubierta mediante conducto cuadrado de chapa de acero prelacado de MetaZinco o equivalente aprobado por la D.T., de 100x100 mm, incluso apertura de hueco, recibido del tubo, remates de impermeabilización con revestimiemto elástico impermeable y encuentro con antepecho. Totalmente instalado.

| Código | Ud | Descripción | Rendimiento | Precio | Importe |
|---|---|---|---|---|---|
| O01OA050 | h | Ayudante | 0.167 | 15.8 | 2.64 |
| P17JL090 | m | Bajante p.lacada cuad. 100x100 mm. | 1.100 | 9.0753283493188 | 9.98 |
| A02A060 | m3 | MORTERO CEMENTO 1/4 M-80 | 0.006 | 48.63 | 0.29 |
| P06SR020 | kg | Revestimiento elástico impermeable (material; 28/06/2002) | 0.750 | 2.0789298421347 | 1.56 |
|  |  | Total |  |  | 14.48 |

| Medición | Uds. | Largo | Parcial |
|---|---|---|---|
| cubierta 3 |  |  |  |
|  | 4 | 0.35 | 1.40 |
| cubiertas 2 |  |  |  |
|  | 20 | 0.35 | 7.00 |
|  | 4 | 0.35 | 1.40 |
| cubierta 1 |  |  |  |
|  | 5 | 0.35 | 1.75 |
|  | 4 | 0.35 | 1.40 |
| cubierta 4 |  |  |  |
|  | 13 | 0.35 | 4.55 |
|  | 5 | 0.35 | 1.75 |
| Total |  |  | 19.25 |

**E09ICP053** m2 ENRASTRELADO OMEGA ACERO GALVA. - BAJO CANALÓN (02/02/1998)
300.910 m2 × 14.74 (15.18 con costes indirectos) = 4567.81
Enrastrelado sobre tablero de cubierta o asimilable mediante colocación de perfiles omega ligeros metálicos obtenidos por laminación en frio de la chapa galvanizada, de dimensiones 50x40x1,5 mm, separados 35 cm entre ejes, tipo Tectum o equivalente aprobado por la D.T., atornillados al soporte, i/p.p. de medios auxiliares.

| Código | Ud | Descripción | Rendimiento | Precio | Importe |
|---|---|---|---|---|---|
| O01OA030 | h | Oficial primera | 0.167 | 16.8 | 2.81 |
| O01OA050 | h | Ayudante | 0.167 | 15.8 | 2.64 |
| P05EW151 | m | Perfil omega 50x40x1,5 mm | 4.000 | 1.8690378869192 | 7.48 |
| P05EW250 | ud | Torn autotaladrante 5,5x22 mm | 8.000 | 0.0599691300616 | 0.48 |
| P05EW260 | ud | Tornillo HSA 10x90 | 1.500 | 0.6696552856876 | 1.00 |
| P05EW270 | ud | Pequeño material | 1.000 | 0.3198353603284 | 0.32 |
|  |  | Total |  |  | 14.74 |

| Medición | Uds. | Largo | Ancho | Parcial |
|---|---|---|---|---|
| bajo canalón |  |  |  |  |
| cubierta 1 |  |  |  |  |
|  | 1 | 98.60 | 0.50 | 49.30 |
|  | 1 | 16.75 | 0.50 | 8.38 |
| cubierta 2 |  |  |  |  |
|  | 1 | 221.95 | 0.50 | 110.98 |
|  | 1 | 50.00 | 0.50 | 25.00 |
| cubierta 3 |  |  |  |  |
|  | 1 | 63.70 | 0.50 | 31.85 |
| cubierta 4 |  |  |  |  |
|  | 1 | 150.80 | 0.50 | 75.40 |
| Total |  |  |  | 300.91 |

**E09CTR130** m2 RASTREL 40x60/0,40 RECIB. CON MORTERO
540.000 m2 × 9.97 (10.27 con costes indirectos) = 5545.80
Enrastrelado para tejados, mediante rastreles de 40x60 mm. de madera de pino seca tratada contra xilófagos por inmersión en sales solubles o equivalente, con un grado de humedad máximo del 15% colocado recibido con mortero de cemento y arena de río de tipo M-5, sobre soporte de tablero y separados 40 cm., fijación y limpieza. Medido en verdadera magnitud.

| Código | Ud | Descripción | Rendimiento | Precio | Importe |
|---|---|---|---|---|---|
| O01OA030 | h | Oficial primera | 0.268 | 16.8 | 4.50 |
| O01OA070 | h | Peón ordinario | 0.268 | 14.8 | 3.97 |
| P01UC016 | cud | Puntas 2,8-3x50 acero esti galv (material) | 0.025 | 1.369295136406 | 0.03 |
| P05EW240 | m | Listón madera pino 40x60 mm tratado (material) | 2.400 | 0.4397736204516 | 1.06 |
| A02A080 | m3 | MORTERO CEMENTO 1/6 M-40 | 0.010 | 41.43 | 0.41 |
|  |  | Total |  |  | 9.97 |

Claves: madero, colocación, limpieza, medición, fijación, tablero, soporte, río, rastrel, cemento, mortero, máximo, humedad, graduación, xilofago, seco, cubierta, areno, pino

| Medición | Uds. | Largo | Ancho | Parcial |
|---|---|---|---|---|
| cubierta central y porches |  |  |  |  |
|  | 1 | 540.00 | 1.00 | 540.00 |
| Total |  |  |  | 540.00 |

**E09CTM031** m2 ENTABLADO MADERA 25 mm
540.000 m2 × 9.95 (10.25 con costes indirectos) = 5535.00
Tablero de cubierta formado por entramado de tabla de pino de 25 mm. de espesor, tratada contra xilófagos, con PH neutro, colocado y fijado sobre rastreles con una separación entre tablas de 5 mm, incluso parte proporcional de medios auxiliares. Medido en verdadera magnitud.

| Código | Ud | Descripción | Rendimiento | Precio | Importe |
|---|---|---|---|---|---|
| O01OA030 | h | Oficial primera | 0.134 | 16.8 | 2.25 |
| O01OA050 | h | Ayudante | 0.134 | 15.8 | 2.12 |
| P01EM240 | m3 | Tabla canto vivo tratada xilófagos (material) | 0.027 | 200.84661143124 | 5.42 |
| P05EW030 | kg | Puntas acero 17x70 (material) | 0.200 | 0.799588400821 | 0.16 |
|  |  | Total |  |  | 9.95 |

Claves: auxiliar, medio, resistencia, colocación, apoyo, tabla, medición, entramado, tablero, unión, entablado, cubierta

| Medición | Uds. | Largo | Ancho | Parcial |
|---|---|---|---|---|
| cubierta central y porches |  |  |  |  |
|  | 1 | 540.00 | 1.00 | 540.00 |
| Total |  |  |  | 540.00 |

**E09IQ030** m2 CUB. ZINC TITANIO e=0,65 mm JUNTA ALZADA (06/02/2001)
579.600 m2 × 32.35 (33.32 con costes indirectos) = 19312.27
Cubierta de chapa de zinc-titanio en color a elegir por la D.T., de 0,66 mm. de espesor, de MetaZinco o equivalente aprobado por la D.T., ejecutada por el sistema de junta alzada longitudinal por engatillado simple de 25-4 cm. con separación de 70 cm. y junta transversal realizada mediante engatillado simple, incluso patillas de anclaje lateral, para junta alzada con entalla en V y perforaciones, patillas de cabeza tipo de engatillado simple en juntas transversales, replanteo, preparación de bordes de las bandejas, asentado de las mismas al tresbolillo sobre imprimación de base asfáltica con separaciones de 2-3 mm. para absorber dilataciones, cortes y desperdicios, plegado a máquina, fijación sobre el soporte con clavos de cobre de cabeza ancha, y limpieza, según NTE-QTL y NTE-QTZ. Incluso p.p. de encuentros con paramentos, remates, limas, forrado de frentes de forjado y asimilables. Medido en verdadera magnitud.

| Código | Ud | Descripción | Rendimiento | Precio | Importe |
|---|---|---|---|---|---|
| O01OC100 | h | Especialista en lampistería | 0.980 | 17 | 16.66 |
| O01OA050 | h | Ayudante | 0.490 | 15.8 | 7.74 |
| P05CZ010 | m2 | Chapa de zinc 0,66 mm. (material) | 1.464 | 3.838024323941 | 5.62 |
| P05EW160 | m2 | Cartón fieltro ondulado alquitranado | 1.050 | 0.9595060809852 | 1.01 |
| P05CZ290 | ud | Patilla fija zinc junta alzada (material) | 3.000 | 0.2198868102258 | 0.66 |
| P05CZ330 | ud | Grapa de zinc de cabeza (material) | 3.000 | 0.1599176801642 | 0.48 |
| P01UC010 | ud | Clavo cobre D=3 mm. (material; 12/02/2004) | 9.000 | 0.0199897100205 | 0.18 |
|  |  | Total |  |  | 32.35 |

Claves: dilatación, junta, cabeza, zinc, patilla, engatillado, replanteo, preparación, cubierta, bandeja, limpieza, asfalto, desperdicio, corte, ejecución, medición, base, faldón, simple, clavo, lateral, anclaje, perforación, cobre, asiento, máquina, fijación, plegable, imprimación, soporte

| Medición | Uds. | Largo | Ancho | Parcial |
|---|---|---|---|---|
| cubierta central y porches |  |  |  |  |
|  | 1 | 540.00 | 1.00 | 540.00 |
| perímetro huecos |  |  |  |  |
|  | 6 | 6.60 | 1.00 | 39.60 |
| Total |  |  |  | 579.60 |

**E20WNZ030** m CANALÓN ZINCTI.METAZINCO RED.DES. 333mm.
85.750 m × 23.94 (24.66 con costes indirectos) = 2114.60
Canalón redondo de zinctitanio de 0,65 mm. de espesor de MetaZinco o equivalente aprobado por la D.T., de sección circular con 333 mm. de desarrollo, fijado mediante soportes al alero, totalmente equipado, incluso con p.p. de piezas especiales y remates finales, y piezas de conexión a bajantes, completamente instalado.

| Código | Ud | Descripción | Rendimiento | Precio | Importe |
|---|---|---|---|---|---|
| O01OB170 | h | Oficial 1ª fontanero calefactor | 0.201 | 16.8 | 3.38 |
| P17NZ030 | m | Canalón ZnTi.red. 333 mm. p.p.piezas (material) | 1.250 | 16.451531346893 | 20.56 |
|  |  | Total |  |  | 23.94 |

Claves: equipo, desarrollar, canalón, red, descripción, redondo, pieza, sección, circulación, soporte, remate, conexión, bajante, especial, alero

| Medición | Uds. | Largo | Parcial |
|---|---|---|---|
| porche 1 |  |  |  |
|  | 2 | 16.75 | 33.50 |
| porche 2 |  |  |  |
|  | 1 | 13.85 | 13.85 |
|  | 2 | 7.50 | 15.00 |
|  | 1 | 23.40 | 23.40 |
| Total |  |  | 85.75 |

**E20WJZ040** m BAJANTE ZINC-TITANIO METAZINCO 100x100 mm.
66.400 m × 25.3 (26.06 con costes indirectos) = 1730.38
Bajante cuadrada de zinc-titanio de MetaZinco o equivalente aprobado por la D.T., de 100x100 mm., instalada con p.p. de conexiones, codos, abrazaderas, etc.

| Código | Ud | Descripción | Rendimiento | Precio | Importe |
|---|---|---|---|---|---|
| O01OB170 | h | Oficial 1ª fontanero calefactor | 0.134 | 16.8 | 2.25 |
| P17JZ090 | m | Bajante ZnTi.cuad. 100x100 mm. (material) | 1.100 | 19.789812920321 | 21.77 |
| P17JZ390 | ud | Abrazadera ZnTi. cuadr. 100 mm. (material) | 0.750 | 1.6991253517447 | 1.27 |
|  |  | Total |  |  | 25.3 |

Claves: bajante, conexión, codo, abrazadera, cuadrado

| Medición | Uds. | Largo | Parcial |
|---|---|---|---|
| cubierta central y porches |  |  |  |
|  | 16 | 4.15 | 66.40 |
| Total |  |  | 66.40 |

**EISS.XX3** m REBOSADERO ZINC-TITANIO METAZINCO 100x100 mm. (29/04/1998)
5.600 m × 26.26 (27.05 con costes indirectos) = 151.48
Rebosadero de cubierta mediante conducto cuadrado de zinc-titanio de MetaZinco o equivalente aprobado por la D.T., de 100x100 mm, incluso apertura de hueco, recibido del tubo, remates de impermeabilización con revestimiemto elástico impermeable y encuentro con antepecho. Totalmente instalado.

| Código | Ud | Descripción | Rendimiento | Precio | Importe |
|---|---|---|---|---|---|
| O01OA050 | h | Ayudante | 0.167 | 15.8 | 2.64 |
| P17JZ090 | m | Bajante ZnTi.cuad. 100x100 mm. | 1.100 | 19.789812920321 | 21.77 |
| A02A060 | m3 | MORTERO CEMENTO 1/4 M-80 | 0.006 | 48.63 | 0.29 |
| P06SR020 | kg | Revestimiento elástico impermeable | 0.750 | 2.0789298421347 | 1.56 |
|  |  | Total |  |  | 26.26 |

| Medición | Uds. | Largo | Parcial |
|---|---|---|---|
| cubierta central y porches |  |  |  |
|  | 16 | 0.35 | 5.60 |
| Total |  |  | 5.60 |

**E16MFC351** ud TRAGALUZ TUBULAR SOLATUBE D=250 mm
77.000 ud × 404.39 (416.52 con costes indirectos) = 32072.04
Suministro e instalación de kit completo de iluminación natural de 250 mm. de diámetro y longitud según diseño y necesidades, Solatube Brighten Up Series o equivalente aprobado por la D.T., formado por cúpula de tejado con anillo, protector y base, junta de expansión, tubo reflectante, anillo de techo, difusor modelo Vusion o equivalente aprobado por la D.T., fijaciones, sellado y anillo decorativo. Terminado y funcionando. Instalado por personal autorizado.

| Código | Ud | Descripción | Rendimiento | Precio | Importe |
|---|---|---|---|---|---|
| O01OA030 | h | Oficial primera | 3.348 | 16.8 | 56.25 |
| P14YCC171 | ud | Tragaluz tubular Solatube 250 mm Vusion i/accesorios (material) | 1.000 | 348.14078971748 | 348.14 |
|  |  | Total |  |  | 404.39 |

Claves: sintético, refuerzo, comercial, zócalo, vidrio, metacrilato, diámetro, metilo, resina, claraboya, arandela, aislar, fibra, capuchón, espuma, acoplar, lateral, goma, tornillo, taco, protección, pieza, cúpula, inoxidable, clavo, acero, circulación, poliuretano, unión, estanco, cámara, poliéster, cubierta

**E14ACW012** m ALBARDILLA ALUM.LC. 4 MM I/SOPORTE ANCHO 350 MM
629.150 m × 21.02 (21.65 con costes indirectos) = 13621.10
Albardilla de aluminio lacado color de 350 mm de anchura, realizado con perfiles de aluminio extrusionado de 4 mm de espesor de pared, Sistema KL o equivalente aprobado por la D.T., lacado en color, incluso p.p. de mecanizado necesario para ajustarlo a cada hueco y cada espesor de fachada, p.p. de preparación y regularización de soporte con enfoscado maestreado de mortero hidrófugo de cemento 1:4, sellado de juntas y limpieza, instalado, con p.p. de medios auxiliares y pequeño material para su recibido, terminado.

| Código | Ud | Descripción | Rendimiento | Precio | Importe |
|---|---|---|---|---|---|
| O01OA030 | h | Oficial primera | 0.134 | 16.8 | 2.25 |
| O01OA050 | h | Ayudante | 0.067 | 15.8 | 1.06 |
| P12V073 | m | Albardilla alum.lacado color 350/4mm i/sellado (material) | 1.000 | 17.401042572868 | 17.40 |
| A02S020 | m3 | MORTERO CEMENTO HIDRÓFUGO 1/4 | 0.006 | 51.59 | 0.31 |
|  |  | Total |  |  | 21.02 |

Claves: mortero, areno, hueco, limpieza, cemento, terminación, laca, aluminio, vierteaguas, chapa, río, auxiliar, medio, desarrollar, material, garra, fachada, color, junta, gota

| Medición | Uds. | Largo | Parcial |
|---|---|---|---|
| cubierta 1 |  |  |  |
|  | 1 | 101.00 | 101.00 |
|  | 1 | 17.10 | 17.10 |
| cubierta 2 |  |  |  |
|  | 1 | 243.35 | 243.35 |
|  | 1 | 46.80 | 46.80 |
| cubierta 3 |  |  |  |
|  | 1 | 66.90 | 66.90 |
| cubierta 4 |  |  |  |
|  | 1 | 154.00 | 154.00 |
| Total |  |  | 629.15 |

**E10ATS051** m2 BANCADA ANTI-VIBRATORIA EQUIPOS
40.000 m2 × 57.67 (59.4 con costes indirectos) = 2376.00
Bancada anti-vibratoria para equipos de instalaciones formada por:
- Base con placas rígidas de poliestireno extruído tipo IV, Styrodur 3035-CS o equivalente aprobado por la D.T., de 40 mm. de espesor y p.p. de corte y colocación.
- Capa de compresión con mortero de cemento CEM II/A-P 32,5 R y arena de río 1/6 (M-40) de espesor variable, y colocación de mallazo electrosoldado de diámetro 5 mm y malla de 20x20 cm.
- Bastidor perimetral con UPN 80 para remate de la capa de compresión y rigidización del conjunto, incluso uniones soldadas, cortes, despuntes y dos manos de imprimación con pintura de minio de plomo, montado y colocado.
Según diseño.

| Código | Ud | Descripción | Rendimiento | Precio | Importe |
|---|---|---|---|---|---|
| O01OA030 | h | Oficial primera | 0.248 | 16.8 | 4.166 |
| O01OA050 | h | Ayudante | 0.187 | 15.8 | 2.955 |
| O01OB130 | h | Oficial 1ª cerrajero | 0.174 | 16.8 | 2.923 |
| O01OB140 | h | Ayudante cerrajero | 0.348 | 15.8 | 5.498 |
| P07TX580 | m2 | P.pol.extr.Styrodur 3035-CS-40 mm (material) | 1.050 | 6.8164911169994 | 7.157 |
| P03AM120 | m2 | Malla 20x20x5 -1,541 kg/m2 | 15.750 | 0.37980449039 | 5.982 |
| A02A080 | m3 | MORTERO CEMENTO 1/6 M-40 | 0.120 | 41.43 | 4.972 |
| P03AL010 | kg | Acero laminado A-42b | 27.300 | 0.799588400821 | 21.829 |
| P25OU050 | l | Minio electrolítico | 0.260 | 5.357242285501 | 1.393 |
| P01DW090 | ud | Pequeño material | 2.600 | 0.2998456503079 | 0.780 |
|  |  | Total |  |  | 57.67 |

**E19TCS102** ud BASE PARA ANTENAS - EQUIPOS
10.000 ud × 97.08 (99.99 con costes indirectos) = 999.90
Base para antenas y otros equipos a ubicar en cubierta compuesta por placa metálica de acero A-42b en perfil plano de 400x400x10 mm. con cuatro patillas de anclaje de redondo corrugado de 12 mm. de diámetro, con una longitud de 25 cm, y colocación en dado de hormigón armado de dimensiones 0,40x0,40x0,40 m, recibido a forjado u otro elemento resistente.

| Código | Ud | Descripción | Rendimiento | Precio | Importe |
|---|---|---|---|---|---|
| O01OB222 | h | Oficial 1ª Instalador telecomunicación (mano de obra) | 0.670 | 16.8 | 11.26 |
| O01OB223 | h | Oficial 2ª Instalador telecomunicación (mano de obra) | 0.670 | 16.2 | 10.85 |
| O01OA030 | h | Oficial primera | 0.335 | 16.8 | 5.63 |
| O01OA070 | h | Peón ordinario | 0.335 | 14.8 | 4.96 |
| O01OB130 | h | Oficial 1ª cerrajero | 0.335 | 16.8 | 5.63 |
| P22TA860 | ud | Soporte base fijación antena/equipo (material; 05/11/2002) | 1.000 | 52.652896194066 | 52.65 |
| P03AC210 | kg | Acero corrug. B 500 S pref. (material; 28/06/2002) | 3.790 | 0.3997942004105 | 1.52 |
| P01HM010 | m3 | Hormigón HM-20/P/20 central (material) | 0.100 | 45.526564571748 | 4.55 |
| P01DW090 | ud | Pequeño material | 0.100 | 0.2998456503079 | 0.03 |
|  |  | Total |  |  | 97.08 |

Claves: perfil, anclaje, redondo, diámetro, patilla, parabólico, corrugado, tubo, placa, base, plano, antena, colocación, compuesto, metal, soldadura, cubierta, acero, forjado

**E28RSG032** m LINEA VIDA INOX CON AMORTIGUADOR
599.900 m × 19.52 (20.11 con costes indirectos) = 12063.99
Línea de vida horizontal permanente, en acero inoxidable con amortiguador, tipo Igena LVM o equivalente aprobado por la D.T., compuesta por todos los elementos necesarios de soporte, anclajes, cáncamos, tensores y cables, postes y placas especiales, incluyendo montaje. Según diseño y UNE 795 C.

| Código | Ud | Descripción | Rendimiento | Precio | Importe |
|---|---|---|---|---|---|
| O01OA030 | h | Oficial primera | 0.067 | 16.8 | 1.13 |
| O01OA070 | h | Peón ordinario | 0.067 | 14.8 | 0.99 |
| P31IS561 | m | Linea vida Igena LVM inox amortiguador (material) | 1.000 | 17.401042572868 | 17.40 |
|  |  | Total |  |  | 19.52 |

Claves: vertical, cable, seguridad, inoxidable, línea, montaje, acero, tensor, guía, caída, soporte, límite, desmontable

| Medición | Uds. | Largo | Parcial |
|---|---|---|---|
| CUBIERTAS |  |  |  |
|  | 1 | 49.00 | 49.00 |
|  | 1 | 227.50 | 227.50 |
|  | 1 | 48.50 | 48.50 |
|  | 1 | 7.50 | 7.50 |
|  | 1 | 99.80 | 99.80 |
|  | 1 | 15.60 | 15.60 |
|  | 1 | 152.00 | 152.00 |
| Total |  |  | 599.90 |

**E16LTA010** m2 LUCERNARIO ALUM. HIBERLUX UN AGUA
5.450 m2 × 292.91 (301.7 con costes indirectos) = 1644.27
Lucernario a un agua colocando perfilería de aluminio Hiberlux o equivalente aprobado por la D.T., extrusionada con aleación 6063, tratamiento térmico T-5, siendo todos los perfiles lacados en color RAL con certificado de calidad Qualicoat o anodizados con sello de calidad Ewaa-Euras. Las juntas verticales irán revestidas con la tapeta de presión IB-63 y perfil de tapajuntas IB-66, colocando por debajo de las mismas butylo de estanqueidad. Las juntas horizontales irán selladas con silicona neutra Sikasil WS-305 N / Sikasil WS-605 S o equivalente aprobado por la D.T.. Tanto el butylo como las siliconas serán de primera calidad. Están incluidos todos los remates necesarios con chapa de aluminio lacada o anodizada con el mismo acabado que el resto de la perfilería. El cerramiento se realizará con un doble acristalamiento, compuesto de vidrio de control solar de 6 mm. templado por la cara exterior, cámara de aire de 12 mm. y vidrio laminar de seguridad de 8 mm. (4+4) con el butyral incoloro por la cara interior.

| Código | Ud | Descripción | Rendimiento | Precio | Importe |
|---|---|---|---|---|---|
| O01OB290 | h | Equipo cerrajero taller (mano de obra) | 2.009 | 28.79 | 57.84 |
| O01OB300 | h | Equipo cerrajero montaje (mano de obra) | 2.611 | 43.88 | 114.57 |
| P14L020 | m2 | Perfilería aluminio lucernario (material) | 1.000 | 48.025278324314 | 48.03 |
| P14L040 | m2 | Remates+anclajes T2 (material) | 0.500 | 14.922318530323 | 7.46 |
| E16ECG210 | m2 | D.ACR.CTROL.SOLAR NEUTRO 62 6/12/4+4 | 1.000 | 65.01 | 65.01 |
|  |  | Total |  |  | 292.91 |

Claves: doble, aire, cámara, exterior, cara, templado, control, vidrio, cristal, incoloro, cerramiento, chapa, remate, silicona, sellador, horizontal, estanquidad, tapajunta, compuesto, vertical, agua, colocación, perfil, aluminio, extruido, aleación, térmico, laca, lámina, tapa, seguridad, color, junta, ánodo, calidad, presión, interior, lucernario, revestir

| Medición | Uds. | Largo | Ancho | Parcial |
|---|---|---|---|---|
| cubierta central | 2 | 1.65 | 1.65 | 5.45 |
| Total |  |  |  | 5.45 |

**E16LTA020** m2 LUCERNARIO ALUM. HIBERLUX DOS AGUAS
8.600 m2 × 320.99 (330.62 con costes indirectos) = 2843.33
Lucernario a dos aguas colocando perfilería de aluminio Hiberlux o equivalente aprobado por la D.T., extrusionada con aleación 6063, tratamiento térmico T-5, siendo todos los perfiles lacados en color RAL con certificado de calidad Qualicoat o anodizados con sello de calidad Ewaa-Euras. Las juntas verticales irán revestidas con la tapeta de presión IB-63 y perfil de tapajuntas IB-66, colocando por debajo de las mismas butylo de estanqueidad. Las juntas horizontales irán selladas con silicona neutra Sikasil WS-305 N / Sikasil WS-605 S o equivalente aprobado por la D.T.,. Tanto el butylo como las siliconas serán de primera calidad. Están incluidos todos los remates necesarios con chapa de aluminio lacada o anodizada con el mismo acabado que el resto de la perfilería. El cerramiento se realizará con un doble acristalamiento, compuesto de vidrio de control solar de 6 mm. templado por la cara exterior, cámara de aire de 12 mm. y vidrio laminar de seguridad de 8 mm. (4+4) con el butyral incoloro por la cara interior.

| Código | Ud | Descripción | Rendimiento | Precio | Importe |
|---|---|---|---|---|---|
| O01OB290 | h | Equipo cerrajero taller | 2.678 | 28.79 | 77.10 |
| O01OB300 | h | Equipo cerrajero montaje | 2.812 | 43.88 | 123.39 |
| P14L020 | m2 | Perfilería aluminio lucernario | 1.000 | 48.025278324314 | 48.03 |
| P14L040 | m2 | Remates+anclajes T2 | 0.500 | 14.922318530323 | 7.46 |
| E16ECG210 | m2 | D.ACR.CTROL.SOLAR NEUTRO 62 6/12/4+4 | 1.000 | 65.01 | 65.01 |
|  |  | Total |  |  | 320.99 |

Claves: interior, vidrio, horizontal, sellador, silicona, remate, chapa, cerramiento, doble, estanquidad, compuesto, lámina, control, templado, cara, exterior, cámara, aire, incoloro, seguridad, cristal, agua, tapajunta, lucernario, colocación, perfil, aluminio, extruido, aleación, térmico, tapa, color, calidad, ánodo, junta, vertical, revestir, presión, laca

| Medición | Uds. | Largo | Ancho | Parcial |
|---|---|---|---|---|
| cubierta central | 1 | 1.65 | 1.65 | 2.72 |
| cubierta porche 1 | 3 | 1.40 | 1.40 | 5.88 |
| Total |  |  |  | 8.60 |

## CAP14 AISLAMIENTO E IMPERMEABILIZACIONES (10/12/2003)
Importe: 147695.56

**E10INX100** m2 TRATAMIENTO FOSO DE ASCENSOR (03/02/2005)
55.100 m2 × 45.67 (47.04 con costes indirectos) = 2591.90
Impermeabilización de fosos de ascensor comprendiendo: obturación de vías de agua con Proquick, formación de escocia realizada con Premhor, aditivado con Cryladit, en encuentros de paramentos verticales con paramentos horizontales y/o verticales, con una carga de 2,5 Kg/m, y acabado a base de dos manos de impermeabilizante cementoso Tecmadry, aditivado igualmente con Cryladit, con una carga de 2 Kg/m2 (incluso recrecido de suelo). Se considerarán las referencias especificadas o sus equivalentes aprobadas por la D.T.

| Código | Ud | Descripción | Rendimiento | Precio | Importe |
|---|---|---|---|---|---|
| O01OA090 | h | Cuadrilla A (mano de obra) | 1.155 | 26.81 | 30.97 |
| P06SR160 | kg | Obturador vías Proquick (material) | 1.364 | 2.1888732472476 | 2.99 |
| P06SR170 | kg | Mortero Premhor (material) | 4.545 | 1.939001871991 | 8.81 |
| P06SR060 | kg | Impermeab. hidráulico cementoso Tecmadry (material) | 1.182 | 1.8190636118679 | 2.15 |
| P06SR070 | l | Producto adherente imperm. Cryladit (material) | 0.273 | 2.7186005627915 | 0.74 |
|  |  | Total |  |  | 45.67 |

Claves: foso, horizontal, agua, suelo, ascensor, mano, carga, impermeable, aditivo, paramento, vertical, base

| Medición | Uds. | Largo | Ancho | Parcial |
|---|---|---|---|---|
|  | 2 | 3.70 | 1.00 | 7.40 |
|  | 2 | 7.80 | 1.50 | 23.40 |
|  | 1 | 7.65 | 1.00 | 7.65 |
|  | 1 | 11.10 | 1.50 | 16.65 |
| Total |  |  |  | 55.10 |

**E10INL030** m2 IMP. LÁM. CAUCHO EPDM 1,14mm GISCOLENE120 ADHESIVO
169.210 m2 × 12.81 (13.19 con costes indirectos) = 2231.88
Sumistro y colocación de membrana impermeabilizante de caucho sintético EPDM, tipo Giscolene 120 o equivalente aprobado por la D.T., de 1,14 mm de espesor. Las uniones se realizarán exclusivamente, mediante el proceso de junta rápida o mediante junta de adhesivo de reticulación. La membrana se fijará al soporte mediante adhesivo de contacto BA-007 o equivalente aprobado por la D.T.

| Código | Ud | Descripción | Rendimiento | Precio | Importe |
|---|---|---|---|---|---|
| O01OA030 | h | Oficial primera | 0.107 | 16.8 | 1.80 |
| O01OA050 | h | Ayudante | 0.107 | 15.8 | 1.69 |
| P06SL040 | m2 | Lám. EPDM Giscolene 120 1,14mm. (material) | 1.050 | 4.407731059526 | 4.63 |
| P06SI020 | kg | Adhesivo LS (lam.sintética) (material) | 1.000 | 4.6875869998134 | 4.69 |
|  |  | Total |  |  | 12.81 |

Claves: fijación, contacto, sintético, soporte, apto, membrana, colocación, caucho, unión, junta, adhesivo, impermeable

| Medición | Uds. | Largo | Ancho | Parcial |
|---|---|---|---|---|
| aljibe invernadero |  |  |  |  |
|  | 2 | 8.05 | 1.00 | 16.10 |
|  | 2 | 13.25 | 2.50 | 66.25 |
|  | 1 | 6.25 | 1.00 | 6.25 |
|  | 1 | 10.55 | 2.50 | 26.38 |
| aljibe incendios |  |  |  |  |
|  | 1 | 7.40 | 1.00 | 7.40 |
|  | 1 | 11.05 | 2.50 | 27.63 |
| aljibe agua potable |  |  |  |  |
|  | 1 | 2.45 | 1.00 | 2.45 |
|  | 1 | 6.70 | 2.50 | 16.75 |
| Total |  |  |  | 169.21 |

**E03DMP010** m2 MEM.DRENANTE P.E.A.D. VERT. 500g/m2
483.340 m2 × 4.2 (4.33 con costes indirectos) = 2092.86
Membrana drenante Danodren 500 o equivalente aprobado por la D.T., de polietileno de alta densidad nodulado, con un peso de 500 gr/m2, fijada al muro mediante rosetas Danodren o equivalente aprobado por la D.T. y clavos de acero, con los nódulos contra el muro y solapes de 12 cm., i/protección del borde superior con perfil angular.

| Código | Ud | Descripción | Rendimiento | Precio | Importe |
|---|---|---|---|---|---|
| O01OA050 | h | Ayudante | 0.011 | 15.8 | 0.17 |
| O01OA060 | h | Peón especializado | 0.011 | 15.2 | 0.17 |
| P06BG080 | m2 | Lámina drenante Danodren 500 (material) | 1.060 | 1.1294186161597 | 1.20 |
| P02EM100 | ud | Roseta PE ad p/membranas drenantes (material) | 3.000 | 0.7696038357903 | 2.31 |
| P02EM110 | m | Perfil de remate p/membranas drenantes (material) | 0.330 | 1.0694494860981 | 0.35 |
|  |  | Total |  |  | 4.2 |

Claves: alto, excavación, peso, fijación, membrana, zanja, vertedero, tubo, polietileno, drenaje, densidad, acero, solape, perfil, angular, clavo, inferior, relleno, muro

| Medición | Uds. | Largo | Ancho | Parcial |
|---|---|---|---|---|
| murete apoyo fachada |  |  |  |  |
|  | 1 | 474.00 | 0.80 | 379.20 |
| aljibe invernadero |  |  |  |  |
|  | 1 | 23.52 | 2.85 | 67.03 |
| aljibe incendios |  |  |  |  |
|  | 1 | 13.02 | 2.85 | 37.11 |
| Total |  |  |  | 483.34 |

**E10ATS053** m2 AISL.FORJ.POLIES.EXTRUIDO ROOFIX CH 40 MM
12891.820 m2 × 8.51 (8.77 con costes indirectos) = 113061.26
Aislamiento térmico en forjados, mediante placas rígidas de poliestireno extruído, libre de CFC y HCFC, Isover Roofix CH o equivalente aprobado por la D.T., de 40 mm de espesor y p.p. de corte y colocación.

| Código | Ud | Descripción | Rendimiento | Precio | Importe |
|---|---|---|---|---|---|
| O01OA030 | h | Oficial primera | 0.033 | 16.8 | 0.55 |
| O01OA050 | h | Ayudante | 0.033 | 15.8 | 0.52 |
| P07TX582 | m3 | Poliestireno extruido Roofix CH 40 mm (material) | 0.040 | 186.06422087106 | 7.44 |
|  |  | Total |  |  | 8.51 |

Claves: poliestireno, forjado, aislamiento, colocación, térmico, aislante, placa, rígido, extruido, corte

| Medición | Uds. | Largo | Ancho | Parcial |
|---|---|---|---|---|
| suelo planta baja |  |  |  |  |
|  | 1 | 4522.25 | 1.00 | 4522.25 |
| a deducir ascensores |  |  |  |  |
|  | -2 | 3.70 | 1.00 | -7.40 |
|  | -1 | 7.63 | 1.00 | -7.63 |
| doble capa - espesor total 80 mm |  |  |  |  |
| cubierta 1 |  |  |  |  |
|  | 2 | 794.35 | 1.00 | 1588.70 |
|  | -2 | 18.45 | 1.00 | -36.90 |
| cubierta 2 |  |  |  |  |
|  | 2 | 2285.85 | 1.00 | 4571.70 |
|  | -2 | 108.35 | 1.00 | -216.70 |
| cubierta 3 |  |  |  |  |
|  | 2 | 254.95 | 1.00 | 509.90 |
| cubierta 4 |  |  |  |  |
|  | 2 | 983.95 | 1.00 | 1967.90 |
| Total |  |  |  | 12891.82 |

**E10INP030** m2 IMP. LAM. CAUCHO EPDM 1,14mm GISCOLENE120
2011.220 m2 × 8.44 (8.69 con costes indirectos) = 17477.50
Suministro y colocación de membrana impermeabilizante de caucho EPDM, tipo Giscolene 120 o equivalente aprobado por la D.T., de 1,14 mm. de espesor. Las uniones se realizarán exclusivamente, mediante el proceso de junta rápida o mediante junta de adhesivo de reticulación, i/p.p. de productos auxiliares.

| Código | Ud | Descripción | Rendimiento | Precio | Importe |
|---|---|---|---|---|---|
| O01OA030 | h | Oficial primera | 0.074 | 16.8 | 1.24 |
| O01OA050 | h | Ayudante | 0.074 | 15.8 | 1.17 |
| P06SL040 | m2 | Lám. EPDM Giscolene 120 1,14mm. | 1.050 | 4.407731059526 | 4.63 |
| P01DW090 | ud | Pequeño material | 4.650 | 0.2998456503079 | 1.39 |
|  |  | Total |  |  | 8.44 |

Claves: impermeable, auxiliar, protección, caucho, unión, pesado, producción, junta, adhesivo, suministro, membrana, colocación

| Medición | Uds. | Largo | Ancho | Parcial |
|---|---|---|---|---|
| REFUERZOS CANALÓN OCULTO - BAJO CANALÓN |  |  |  |  |
| cubierta 1 |  |  |  |  |
|  | 1 | 98.60 | 1.50 | 147.90 |
|  | 1 | 46.75 | 1.50 | 70.13 |
| cubierta 2 |  |  |  |  |
|  | 1 | 221.95 | 1.50 | 332.93 |
|  | 1 | 50.00 | 1.50 | 75.00 |
| cubierta 3 |  |  |  |  |
|  | 2 | 20.25 | 1.50 | 60.75 |
| cubierta 4 |  |  |  |  |
|  | 2 | 60.00 | 1.50 | 180.00 |
| REFUERZOS CANALÓN OCULTO - BAJO AISLAMIENTO |  |  |  |  |
| cubierta 1 |  |  |  |  |
|  | 1 | 98.60 | 1.50 | 147.90 |
|  | 1 | 46.75 | 1.50 | 70.13 |
| cubierta 2 |  |  |  |  |
|  | 1 | 221.95 | 1.50 | 332.93 |
|  | 1 | 50.00 | 1.50 | 75.00 |
| cubierta 3 |  |  |  |  |
|  | 2 | 20.25 | 1.50 | 60.75 |
| cubierta 4 |  |  |  |  |
|  | 2 | 60.00 | 1.50 | 180.00 |
| PERÍMETRO DE FACHADA - ARRANQUE |  |  |  |  |
|  | 1 | 463.00 | 0.60 | 277.80 |
| Total |  |  |  | 2011.22 |

**E10ATV250** m2 AIS.TÉRM.FACH.VIDRIO CELULAR 20
10.000 m2 × 10.25 (10.56 con costes indirectos) = 105.60
Aislamiento térmico realizado con placas de vidrio celular de 450x300x20 mm. o equivalente, colocado verticalmente en trasdosados de paramentos exteriores, pilares, hornacinas, capialzados y asimilables, recibido con pasta de yeso negro, incluso recortes y desperdicios, totalmente terminado.

| Código | Ud | Descripción | Rendimiento | Precio | Importe |
|---|---|---|---|---|---|
| O01OA030 | h | Oficial primera | 0.080 | 16.8 | 1.344 |
| O01OA050 | h | Ayudante | 0.080 | 15.8 | 1.264 |
| P07TC010 | m2 | Placa vidrio celular de 450x300x20 mm. (material) | 1.050 | 6.916439667102 | 7.262 |
| A01A030 | m3 | PASTA DE YESO NEGRO | 0.008 | 47.37 | 0.379 |
|  |  | Total |  |  | 10.25 |

**E09INS030X1** m RECERCADO CON POLIURETANO (28/06/2002)
1293.120 m × 1.04 (1.07 con costes indirectos) = 1383.64
Recercado de carpintería exterior con proyección de poliuretano, aplicando cordón continuo con cartucho o spray con un espesor mínimo de 60 mm, posterior al recibido de la carpintería. Incluso limpieza y eliminación de restos.

| Código | Ud | Descripción | Rendimiento | Precio | Importe |
|---|---|---|---|---|---|
| O01OA030 | h | Oficial primera | 0.020 | 16.8 | 0.34 |
| P06SI060X | m | Cordón espuma poliuretano spray (material; 28/06/2002) | 1.050 | 0.6696552856876 | 0.70 |
|  |  | Total |  |  | 1.04 |

| Medición | Uds. | Largo | Parcial |
|---|---|---|---|
| C1 | 2 | 6.20 | 12.40 |
| C2 | 4 | 6.25 | 25.00 |
| C3 | 2 | 6.20 | 12.40 |
| C4 | 2 | 6.05 | 12.10 |
| C5 | 1 | 7.30 | 7.30 |
| C6 | 1 | 6.80 | 6.80 |
| S1 | 2 | 14.05 | 28.10 |
| A1a | 1 | 9.52 | 9.52 |
| A2a | 5 | 7.40 | 37.00 |
| V1 | 30 | 7.40 | 222.00 |
| V2 | 35 | 7.80 | 273.00 |
| V3 | 19 | 8.80 | 167.20 |
| V4 | 4 | 4.50 | 18.00 |
| V5 | 5 | 4.90 | 24.50 |
| V6 | 4 | 5.10 | 20.40 |
| V7 | 2 | 7.20 | 14.40 |
| V8m | 1 | 4.50 | 4.50 |
| V9 | 1 | 6.70 | 6.70 |
| V10 | 3 | 11.30 | 33.90 |
| V11 | 1 | 28.10 | 28.10 |
| V12 | 11 | 8.80 | 96.80 |
| V13 | 11 | 6.70 | 73.70 |
| V14 | 1 | 11.80 | 11.80 |
| V15 | 1 | 7.40 | 7.40 |
| V16 | 1 | 9.60 | 9.60 |
| V17 | 4 | 6.70 | 26.80 |
| V17m | 2 | 6.70 | 13.40 |
| V18m | 2 | 7.70 | 15.40 |
| V19 | 1 | 7.40 | 7.40 |
| V20 | 1 | 7.40 | 7.40 |
| V21 | 4 | 3.30 | 13.20 |
| V22 | 2 | 4.50 | 9.00 |
| V23 | 1 | 4.90 | 4.90 |
| V24 | 1 | 10.90 | 10.90 |
| V25 | 1 | 15.10 | 15.10 |
| V26 | 1 | 7.00 | 7.00 |
| Total |  |  | 1293.12 |

**E10INS080** m SELL.CARPIN.A OBRA C/SILIC.NEUT. EXT.
40.400 m × 1.1 (1.13 con costes indirectos) = 45.65
Sellado de carpintería a obra (fábrica ladrillo o enfoscado) con una sección media de 7 mm. con silicona neutra homologada para exteriores, a elegir por la D.T., i/medios auxiliares y limpieza, medido en su verdadera longitud y realizado por personal especializado.

| Código | Ud | Descripción | Rendimiento | Precio | Importe |
|---|---|---|---|---|---|
| O01OA050 | h | Ayudante | 0.033 | 15.8 | 0.52 |
| P01UJ030 | m | Sellado silicona neutra e=7 mm. (material) | 1.000 | 0.5797015905953 | 0.58 |
|  |  | Total |  |  | 1.1 |

| Medición | Uds. | Largo | Parcial |
|---|---|---|---|
| rejillas |  |  |  |
| R1 | 1 | 6.50 | 6.50 |
| R4 | 2 | 1.60 | 3.20 |
| R5 | 1 | 0.70 | 0.70 |
| varios | 1 | 30.00 | 30.00 |
| Total |  |  | 40.40 |

**E09ATVX** m2 JUNTA DE POREXPAN
200.000 m2 × 0.79 (0.81 con costes indirectos) = 162.00
Junta de dilatación formada por panel de 20 mm. de poliestireno expandido de 10 kg/m3 de densidad.

| Código | Ud | Descripción | Rendimiento | Precio | Importe |
|---|---|---|---|---|---|
| O01OA070 | h | Peón ordinario | 0.007 | 14.8 | 0.10 |
| P07TE010 | m3 | Poliest.exp.tipo I 10 kg/m3 nor. (material) | 0.020 | 34.712131450643 | 0.69 |
|  |  | Total |  |  | 0.79 |

**E10EGB080XÑ7** m2 IMPERM. TELA SCHLÜTER KERDI 200 (15/12/1998)
665.940 m2 × 10.77 (11.09 con costes indirectos) = 7385.27
Impermeabilización de paramentos a revestir con materiales cerámicos y pétreos mediante colocación de lámina de polietileno, revestida por ambas caras con tela no tejida, tipo Schlüter Kerdi 200 o equivalente aprobado por la D.T., recibida a soporte con adhesivo mejorado tipo C2 s/norma EN-12004, Keraflex de Mapei o equivalente aprobado por la D.T., incluso p.p. de solapes unidos entre sí mediante adhesivo elástico a base de polímeros, piezas separadas en esquinas y rincones, solape en paramento vertical al menos 20 cm, y manguitos de remate para paso de conductos. Eliminación de restos y limpieza. Según especificaciónes del sistema Schlüter Kerdi o equivalente aprobado por la D.T.

| Código | Ud | Descripción | Rendimiento | Precio | Importe |
|---|---|---|---|---|---|
| O01OA030 | h | Oficial primera | 0.100 | 16.8 | 1.68 |
| P06SL191 | m2 | Lámina Schüter Kerdi 200 i/remates (material) | 1.200 | 7.1663110423586 | 8.60 |
| P01DA051 | kg | Adhesivo C2 E s/EN-12004 (material) | 0.850 | 0.5797015905953 | 0.49 |
| P02DW050 | m3 | Agua | 0.001 | 0.2698610852771 | 0.00 |
|  |  | Total |  |  | 10.77 |

| Medición | Uds. | Largo | Ancho | Parcial |
|---|---|---|---|---|
| suelo |  |  |  |  |
| BAJA |  |  |  |  |
| AREA ADMINISTRACION |  |  |  |  |
| ASEO VISITAS MASC | 1 | 3.91 | 1.00 | 3.91 |
| ASEO VISITAS FEM | 1 | 3.91 | 1.00 | 3.91 |
| ASEO D.A. 1 | 1 | 4.15 | 1.00 | 4.15 |
| ASEO D.A. 2 | 1 | 4.06 | 1.00 | 4.06 |
| ASEO D.A. 3 | 1 | 4.06 | 1.00 | 4.06 |
| ASEO D.A. 4 | 1 | 4.21 | 1.00 | 4.21 |
| AREAS GENERALES |  |  |  |  |
| ASEO M | 1 | 11.82 | 1.00 | 11.82 |
| ASEO M ADAPTADO | 1 | 4.10 | 1.00 | 4.10 |
| ASEO F | 1 | 11.75 | 1.00 | 11.75 |
| ASEO F ADAPTADO | 1 | 4.10 | 1.00 | 4.10 |
| ZONA DE PERSONAL |  |  |  |  |
| ASEO M | 1 | 15.16 | 1.00 | 15.16 |
| ASEO M ADAPTADO | 1 | 3.70 | 1.00 | 3.70 |
| ASEO F | 1 | 15.28 | 1.00 | 15.28 |
| ASEO F ADAPTADO | 1 | 3.69 | 1.00 | 3.69 |
| ASEOS PERSONAL COCINA | 1 | 18.68 | 1.00 | 18.68 |
| ZONA AULAS GENERALES Y TALLERES |  |  |  |  |
| ASEO M | 1 | 14.14 | 1.00 | 14.14 |
| ASEO M ADAPTADO | 1 | 4.39 | 1.00 | 4.39 |
| ASEO F | 1 | 14.55 | 1.00 | 14.55 |
| ASEO F ADAPTADO | 1 | 4.50 | 1.00 | 4.50 |
| ASEO M | 1 | 14.14 | 1.00 | 14.14 |
| ASEO M ADAPTADO | 1 | 4.39 | 1.00 | 4.39 |
| ASEO F | 1 | 14.55 | 1.00 | 14.55 |
| ASEO F ADAPTADO | 1 | 4.50 | 1.00 | 4.50 |
| AREA TRATAMIENTO Y AULAS ESPECIFICAS |  |  |  |  |
| ASEO F | 1 | 4.86 | 1.00 | 4.86 |
| ASEO M | 1 | 5.71 | 1.00 | 5.71 |
| SALA HIDROTERAPIA | 1 | 70.26 | 1.00 | 70.26 |
| VESTUARIO GIMNASIO F | 1 | 31.56 | 1.00 | 31.56 |
| CABINA DISC. F | 1 | 4.63 | 1.00 | 4.63 |
| VESTUARIO GIMNASIO M | 1 | 36.80 | 1.00 | 36.80 |
| VESTUARIO GIMNASIO M | 1 | 4.90 | 1.00 | 4.90 |
| TALLER 1 | 1 | 2.00 | 2.00 | 4.00 |
| TALLER 2 | 1 | 2.00 | 2.00 | 4.00 |
| TALLER 3 | 1 | 2.00 | 2.00 | 4.00 |
| LAVADO VAJILLAS | 1 | 16.24 | 1.00 | 16.24 |
| LAVADO SILLAS | 1 | 4.60 | 1.00 | 4.60 |
| LAVADORAS | 1 | 2.00 | 2.00 | 4.00 |
| pared - tabique RF en locales húmedos |  |  |  |  |
| BAJA |  |  |  |  |
| VEST. GIMNASIO M | 1 | 6.90 | 2.80 | 19.32 |
| VEST. GIMNASIO F | 1 | 6.00 | 2.80 | 16.80 |
| ASEO PERSONAL F | 1 | 4.02 | 2.80 | 11.26 |
|  | 1 | 4.00 | 2.80 | 11.20 |
| CABINA DISC. F | 1 | 2.00 | 2.80 | 5.60 |
| ASEO PERSONAL M | 1 | 4.02 | 2.80 | 11.26 |
|  | 1 | 4.00 | 2.80 | 11.20 |
| CABINA DISC. M | 1 | 2.00 | 2.80 | 5.60 |
| LAVANDERÍA | 1 | 30.80 | 2.80 | 86.24 |
| COCINA | 1 | 14.45 | 2.80 | 40.46 |
| ASEOS PERSONAL COCINA | 1 | 8.15 | 2.80 | 22.82 |
| ASEOS SUM | 1 | 6.90 | 2.80 | 19.32 |
| PRIMERA |  |  |  |  |
| ASEOS | 2 | 1.80 | 2.80 | 10.08 |
|  | 2 | 2.05 | 2.80 | 11.48 |
| Total |  |  |  | 665.94 |

**E10INX070** m SELLADO DE JUNTAS POLIURETANO
50.400 m × 4.85 (5 con costes indirectos) = 252.00
Tratamiento de juntas o grietas con sellador de poliuretano monocomponente de elasticidad permanente tipo Sikaflex HP-1 o equivalente aprobado por la D.T., aplicado con pistola y alisado a espátula, i/limpieza y apertura de junta, terminada.

| Código | Ud | Descripción | Rendimiento | Precio | Importe |
|---|---|---|---|---|---|
| O01OA040 | h | Oficial segunda | 0.134 | 16.2 | 2.17 |
| O01OA060 | h | Peón especializado | 0.134 | 15.2 | 2.04 |
| P06SI070 | ud | Cartucho poliuretano para sellar Sikaflex HP-1 (material) | 0.200 | 3.1883587482739 | 0.64 |
|  |  | Total |  |  | 4.85 |

| Medición | Uds. | Largo | Parcial |
|---|---|---|---|
| fachadas - juntas dilatación |  |  |  |
|  | 7 | 4.70 | 32.90 |
|  | 2 | 8.75 | 17.50 |
| Total |  |  | 50.40 |

**E26FN010** m SELLADO JUNTAS ELÁSTICO CONTRA FUEGO HILTI CP601S
40.000 m × 21.99 (22.65 con costes indirectos) = 906.00
Sistema de sellado permanente contra fuego, de juntas constructivas o de dilatación, en forjado (y muro) hasta EI-240 con sellador elástico Hilti CP601 S o equivalente aprobado por la D.T., y lana de roca. Ensayado y homologado según UNE 23802-79. Medida la unidad instalada.

| Código | Ud | Descripción | Rendimiento | Precio | Importe |
|---|---|---|---|---|---|
| O01OA060 | h | Peón especializado | 0.054 | 15.2 | 0.82 |
| P07TR400 | kg | Lana de roca 100 kg/m3 (material) | 0.800 | 1.6291613666729 | 1.30 |
| P23FR010 | ud | Sellador elástico Hilti CP601 S (material) | 1.940 | 10.24472638552 | 19.87 |
|  |  | Total |  |  | 21.99 |

Claves: permanente, junta, fuego, construcción, dilatación, forjado, muro, ensayo, elástico, sellador, lana, roca, homologado

## CAP7 CANTERIA (10/12/2003)
Importe: 131735.53

**EULME0020** m2 CHAPADO MOCA TEXT NATURAL E= 30 MM ADH. + GRAPA DIRECTA (12/03/2003)
1822.790 m2 × 56.3 (57.99 con costes indirectos) = 105703.59
Chapado de piedra caliza Moca de 30 mm de espesor acabada en textura natural, cortada a medida, recibido con adhesivo mejorado tipo C2 s/norma EN-12004, de la casa Mapei tipo Keraflex o equivalente aprobado por la D.T., aplicado mediante doble encolado, y anclajes tipo GR-AM de Sistema Masa o equivalente aprobado por la D.T., rejuntado con mortero para juntas tipo CG2 s/norma EN-13888, de la casa Mapei o equivalente aprobado por la D.T., incluso p.p. de cajeados en soporte, pequeño material, nivelación, recercado de huecos y vierteaguas con el mismo sistema constructivo, eliminación de restos, limpieza y medios auxiliares. Según diseño.

| Código | Ud | Descripción | Rendimiento | Precio | Importe |
|---|---|---|---|---|---|
| O01OB070 | h | Oficial 1ª cantero (mano de obra) | 0.569 | 16.8 | 9.56 |
| O01OB080 | h | Ayudante cantero (mano de obra) | 0.569 | 15.8 | 8.99 |
| P09CN070 | m2 | P.caliza Moca textura natural 3 cm a medida (material) | 1.000 | 26.766221717484 | 26.77 |
| P01DA051 | kg | Adhesivo C2 E s/EN-12004 | 7.000 | 0.5797015905953 | 4.06 |
| P01DJ061 | kg | Mortero rejuntado color CG2 s/EN-13888 (material) | 1.200 | 0.4297787654413 | 0.52 |
| P02DW050 | m3 | Agua | 0.002 | 0.2698610852771 | 0.00 |
| P09W011 | ud | Grapa Sistema Masa GR-AM (material) | 10.000 | 0.6396707206568 | 6.40 |
|  |  | Total |  |  | 56.3 |

| Medición | Uds. | Largo | Ancho | Parcial |
|---|---|---|---|---|
| medición total fachadas |  |  |  |  |
|  | 1 | 2809.50 | 1.00 | 2809.50 |
| bancos umbral A10 | 2 | 2.55 | 0.66 | 3.37 |
| a deducir chapado lámina porcelánica |  |  |  |  |
|  | -1 | 990.08 | 1.00 | -990.08 |
| Total |  |  |  | 1822.79 |

**EULME2326** m2 ALBARDILLA/VIERT. PIEDRA MOCA E= 20 MM (12/03/2003)
80.010 m2 × 69.34 (71.42 con costes indirectos) = 5714.31
Albardilla, vierteaguas, umbral y asimilables, de piedra caliza Moca pulida de 20 mm de espesor, con cantos planos y goterones inferiores, en coronación de paños fachada o muros, en tramos rectos y curvos, sacando las curvas (sin hacer poligonal), recibido con adhesivo mejorado tipo C2 s/norma EN-12004, de la casa Mapei tipo Keraflex o equivalente aprobado por la D.T., aplicado mediante simple encolado, rejuntado con mortero para juntas tipo CG2 s/norma EN-13888, de la casa Mapei o equivalente aprobado por la D.T., incluso p.p. de preparación y regularización de soporte con enfoscado maestreado de mortero de cemento 1:5, pequeño material, nivelación y medios auxiliares. Según diseño.

| Código | Ud | Descripción | Rendimiento | Precio | Importe |
|---|---|---|---|---|---|
| O01OB070 | h | Oficial 1ª cantero | 0.736 | 16.8 | 12.36 |
| O01OB080 | h | Ayudante cantero | 0.736 | 15.8 | 11.63 |
| P09CR29 | m2 | Piedra caliza Moca pulida e=2 cm cortada medida (material) | 1.000 | 22.758284858369 | 22.76 |
| PUL210304P3 | m | Goterón (material; 12/03/2003) | 8.000 | 2.3487909274118 | 18.79 |
| A02A070 | m3 | MORTERO CEMENTO 1/5 M-60 | 0.020 | 44.89 | 0.90 |
| P01DA051 | kg | Adhesivo C2 E s/EN-12004 | 3.500 | 0.5797015905953 | 2.03 |
| P01DJ061 | kg | Mortero rejuntado color CG2 s/EN-13888 | 2.000 | 0.4297787654413 | 0.86 |
| P02DW050 | m3 | Agua | 0.002 | 0.2698610852771 | 0.00 |
|  |  | Total |  |  | 69.34 |

| Medición | Uds. | Largo | Ancho | Parcial |
|---|---|---|---|---|
| vierteaguas |  |  |  |  |
| V1 | 30 | 2.00 | 0.25 | 15.00 |
| V2 | 35 | 2.00 | 0.25 | 17.50 |
| V3 | 19 | 2.50 | 0.25 | 11.88 |
| V4 | 4 | 1.50 | 0.25 | 1.50 |
| V5 | 5 | 1.90 | 0.25 | 2.38 |
| V6 | 4 | 1.90 | 0.25 | 1.90 |
| V7 | 2 | 1.70 | 0.25 | 0.85 |
| V8m | 1 | 0.90 | 0.25 | 0.23 |
| V9 | 1 | 2.00 | 0.25 | 0.50 |
| V10 | 3 | 2.80 | 0.25 | 2.10 |
| V11 | 1 | 11.20 | 0.25 | 2.80 |
| V12 | 11 | 2.50 | 0.25 | 6.88 |
| V13 | 11 | 2.00 | 0.25 | 5.50 |
| V14 | 1 | 4.00 | 0.25 | 1.00 |
| V15 | 1 | 2.00 | 0.25 | 0.50 |
| V16 | 1 | 2.80 | 0.25 | 0.70 |
| V17 | 4 | 2.00 | 0.25 | 2.00 |
| V17m | 2 | 2.00 | 0.25 | 1.00 |
| V18m | 2 | 2.50 | 0.25 | 1.25 |
| V19 | 1 | 2.00 | 0.25 | 0.50 |
| V20 | 1 | 2.00 | 0.25 | 0.50 |
| V21 | 4 | 0.55 | 0.25 | 0.55 |
| V22 | 2 | 0.55 | 0.25 | 0.28 |
| V23 | 1 | 0.55 | 0.25 | 0.14 |
| V24 | 1 | 2.80 | 0.25 | 0.70 |
| V25 | 1 | 4.95 | 0.25 | 1.24 |
| V26 | 1 | 1.15 | 0.25 | 0.29 |
| R1 | 1 | 1.35 | 0.25 | 0.34 |
| Total |  |  |  | 80.01 |

**ERPC66X3** m ENCIMERA LAVABO SILESTONE 60/3 cm (22/12/1998)
86.040 m × 174.52 (179.76 con costes indirectos) = 15466.55
Encimera de Silestone o equivalente aprobado por la D.T., de 60x3 cm. de espesor, con hueco para lavabo, con faldón perimetral de 15x2 cm. anclado a encimera y zócalo de 10x2 cm, en color a elegir por la D.T., esquinas exteriores achaflanadas y bordes biselados, i/recibido con adhesivo elástico aplicado con espátula, tipo Sikaflex o equivalente aprobado por la D.T., a estructura de anclaje con perfiles huecos de acero laminado galvanizado empotrados en tabiquería, totalmente colocada. Según diseño.

| Código | Ud | Descripción | Rendimiento | Precio | Importe |
|---|---|---|---|---|---|
| O01OB070 | h | Oficial 1ª cantero | 0.649 | 16.8 | 10.90 |
| O01OB080 | h | Ayudante cantero | 0.649 | 15.8 | 10.25 |
| P09EM013 | m | Encimera silestone 60x3 cm i/zocalo+faldón i/perfilería anclaje (material) | 1.000 | 134.09097481769 | 134.09 |
| P09EA010 | ud | Hueco para lavabo en encimera (material) | 1.000 | 15.432056135846 | 15.43 |
| P08SW021 | m | Sikaflex 3 mm. aplicado a espátula (material) | 1.150 | 3.3482764284381 | 3.85 |
|  |  | Total |  |  | 174.52 |

| Medición | Uds. | Largo | Parcial |
|---|---|---|---|
| BAJA |  |  |  |
| vestuario gimnasio M | 1 | 2.55 | 2.55 |
| vestuario gimansio F | 1 | 1.80 | 1.80 |
| aula vivienda | 1 | 1.40 | 1.40 |
| aseos aulas | 4 | 3.30 | 13.20 |
| vest. personal | 2 | 2.06 | 4.12 |
| aseos SUM | 2 | 2.30 | 4.60 |
| aseos cocina | 2 | 1.05 | 2.10 |
|  | 1 | 1.85 | 1.85 |
| sala curas | 1 | 3.30 | 3.30 |
| estimulación multisensorial | 1 | 1.20 | 1.20 |
| fisioterapia | 1 | 1.20 | 1.20 |
| sala ocio 2 | 1 | 1.20 | 1.20 |
| sala ocio 1 | 1 | 1.20 | 1.20 |
| aulas | 14 | 1.20 | 16.80 |
| comedor | 6 | 1.20 | 7.20 |
| PRIMERA |  |  |  |
| baños | 12 | 1.05 | 12.60 |
|  | 2 | 1.15 | 2.30 |
| limpieza | 1 | 1.65 | 1.65 |
| baño CC | 1 | 1.65 | 1.65 |
| aseo camilla | 1 | 4.12 | 4.12 |
| Total |  |  | 86.04 |

**ERPC66X6** m ENCIMERA LAVABO SILESTONE 45/3 cm (22/12/1998)
1.840 m × 144.21 (148.54 con costes indirectos) = 273.31
Encimera de Silestone o equivalente aprobado por la D.T., de 45x3 cm. de espesor, con hueco para lavabo, con faldón perimetral de 15x2 cm. anclado a encimera y zócalo de 10x2 cm, en color a elegir por la D.T., esquinas exteriores achaflanadas y bordes biselados, i/recibido con adhesivo elástico aplicado con espátula, tipo Sikaflex o equivalente aprobado por la D.T., a estructura de anclaje con perfiles huecos de acero laminado galvanizado empotrados en tabiquería, totalmente colocada. Según diseño.

| Código | Ud | Descripción | Rendimiento | Precio | Importe |
|---|---|---|---|---|---|
| O01OB070 | h | Oficial 1ª cantero | 0.649 | 16.8 | 10.90 |
| O01OB080 | h | Ayudante cantero | 0.649 | 15.8 | 10.25 |
| P09EM016 | m | Encimera silestone 45x3 cm i/zocalo+faldón i/perfilería anclaje (material) | 1.000 | 103.77657957156 | 103.78 |
| P09EA010 | ud | Hueco para lavabo en encimera | 1.000 | 15.432056135846 | 15.43 |
| P08SW021 | m | Sikaflex 3 mm. aplicado a espátula | 1.150 | 3.3482764284381 | 3.85 |
|  |  | Total |  |  | 144.21 |

| Medición | Uds. | Largo | Parcial |
|---|---|---|---|
| BAJA |  |  |  |
| vest. personal | 2 | 0.92 | 1.84 |
| Total |  |  | 1.84 |

**ERPC66X5** m ENCIMERA LAVABO SILESTONE 30/3 cm (22/12/1998)
19.200 m × 124.12 (127.84 con costes indirectos) = 2454.53
Encimera de Silestone o equivalente aprobado por la D.T., de 30x3 cm. de espesor, con hueco para lavabo, con faldón perimetral de 15x2 cm. anclado a encimera y zócalo de 10x2 cm, en color a elegir por la D.T., esquinas exteriores achaflanadas y bordes biselados, i/recibido con adhesivo elástico aplicado con espátula, tipo Sikaflex o equivalente aprobado por la D.T., a estructura de anclaje con perfiles huecos de acero laminado galvanizado empotrados en tabiquería, totalmente colocada. Según diseño.

| Código | Ud | Descripción | Rendimiento | Precio | Importe |
|---|---|---|---|---|---|
| O01OB070 | h | Oficial 1ª cantero | 0.649 | 16.8 | 10.90 |
| O01OB080 | h | Ayudante cantero | 0.649 | 15.8 | 10.25 |
| P09EM014 | m | Encimera silestone 30x3 cm i/zocalo+faldón i/perfilería anclaje (material) | 1.000 | 83.686921000932 | 83.69 |
| P09EA010 | ud | Hueco para lavabo en encimera | 1.000 | 15.432056135846 | 15.43 |
| P08SW021 | m | Sikaflex 3 mm. aplicado a espátula | 1.150 | 3.3482764284381 | 3.85 |
|  |  | Total |  |  | 124.12 |

| Medición | Uds. | Largo | Parcial |
|---|---|---|---|
| BAJA |  |  |  |
| aseo D.A. | 1 | 1.95 | 1.95 |
|  | 1 | 1.60 | 1.60 |
| aseos aulas | 4 | 1.70 | 6.80 |
| aseo D.A. | 2 | 1.55 | 3.10 |
|  | 1 | 1.45 | 1.45 |
|  | 1 | 1.20 | 1.20 |
| aseos SUM | 2 | 1.55 | 3.10 |
| Total |  |  | 19.20 |

**ERPC66X8** m2 ENCIMERA LAVABO CAPRI E= 3CM Z/F (22/12/1998)
13.590 m2 × 123.51 (127.22 con costes indirectos) = 1728.92
Encimera de piedra caliza tipo Capri o equivalente aprobado por la D.T., de 3 cm. de espesor, con hueco para lavabo, con faldón perimetral de 15x2 cm. anclado a encimera y zócalo de 10x2 cm, esquinas exteriores achaflanadas y bordes biselados, i/recibido y sellado perimetral con adhesivo elástico aplicado con espátula, tipo Sikaflex o equivalente aprobado por la D.T., a estructura de anclaje con perfiles huecos de acero laminado empotrados en tabiquería, totalmente colocada. Según diseño.

| Código | Ud | Descripción | Rendimiento | Precio | Importe |
|---|---|---|---|---|---|
| O01OB070 | h | Oficial 1ª cantero | 0.937 | 16.8 | 15.742 |
| O01OB080 | h | Ayudante cantero | 0.937 | 15.8 | 14.805 |
| P09EM13 | m2 | Piedra caliza Capri pulida e=3 cm cortada medida (material) | 1.550 | 26.766221717484 | 41.488 |
| P09EM14 | m | Tratamiento de cantos vistos (material) | 12.000 | 0.9994855010263 | 11.994 |
| P09EA010 | ud | Hueco para lavabo en encimera | 2.000 | 15.432056135846 | 30.864 |
| P08SW021 | m | Sikaflex 3 mm. aplicado a espátula | 2.000 | 3.3482764284381 | 6.697 |
| P03AL11 | kg | Acero conformado A37b | 3.000 | 0.6396707206568 | 1.919 |
|  |  | Total |  |  | 123.51 |

| Medición | Uds. | Largo | Ancho | Parcial |
|---|---|---|---|---|
| BAJA |  |  |  |  |
| talleres | 3 | 7.55 | 0.60 | 13.59 |
| Total |  |  |  | 13.59 |

**ERPC66X9** m2 ENCIMERA LAVABO CAPRI E= 3CM (22/12/1998)
4.760 m2 × 80.43 (82.84 con costes indirectos) = 394.32
Encimera de piedra caliza tipo Capri o equivalente aprobado por la D.T., de 3 cm. de espesor, con zócalo de 10x2 cm, esquinas exteriores achaflanadas y bordes biselados, i/recibido y sellado perimetral con adhesivo elástico aplicado con espátula, tipo Sikaflex o equivalente aprobado por la D.T., a estructura de anclaje con perfiles huecos de acero laminado empotrados en tabiquería, totalmente colocada. Según diseño.

| Código | Ud | Descripción | Rendimiento | Precio | Importe |
|---|---|---|---|---|---|
| O01OB070 | h | Oficial 1ª cantero | 0.937 | 16.8 | 15.742 |
| O01OB080 | h | Ayudante cantero | 0.937 | 15.8 | 14.805 |
| P09EM13 | m2 | Piedra caliza Capri pulida e=3 cm cortada medida | 1.000 | 26.766221717484 | 26.766 |
| P09CR23 | m2 | Piedra caliza Capri pulida e=2 cm cortada medida (material) | 0.100 | 25.037111800709 | 2.504 |
| P09EM14 | m | Tratamiento de cantos vistos | 12.000 | 0.9994855010263 | 11.994 |
| P08SW021 | m | Sikaflex 3 mm. aplicado a espátula | 2.000 | 3.3482764284381 | 6.697 |
| P03AL11 | kg | Acero conformado A37b | 3.000 | 0.6396707206568 | 1.919 |
|  |  | Total |  |  | 80.43 |

| Medición | Uds. | Largo | Ancho | Parcial |
|---|---|---|---|---|
| BAJA |  |  |  |  |
| conserjería | 1 | 4.00 | 0.45 | 1.80 |
|  | 1 | 3.55 | 0.75 | 2.66 |
|  | 1 | 0.40 | 0.75 | 0.30 |
| Total |  |  |  | 4.76 |

## CAP8 SOLADOS Y ALICATADOS (10/12/2003)
Importe: 694776.94

**E10CCC040Z2** m3 RECRECIDO MORT 1/6 MALL.20X20X5 (23/09/1997)
382.700 m3 × 144.74 (149.08 con costes indirectos) = 57052.92
Recrecido con mortero de cemento CEM II/A-P 32,5 R y arena de río 1/6 (M-40) de espesor variable, colocación de mallazo electrosoldado de diámetro 5 mm y malla de 20x20 cm, y acabado semi-pulido. Con parte proporcional de banda perimetral de dilatación de espuma de polietileno y creación de juntas de movimiento colocando perfiles tipo Schlüter Dilex EP o equivalente aprobado por la D.T.. Incluso formalización de pendientes y nivelación hasta conseguir una base adecuada para ejecutar un solado recibido en capa fina.

| Código | Ud | Descripción | Rendimiento | Precio | Importe |
|---|---|---|---|---|---|
| O01OA030 | h | Oficial primera | 2.109 | 16.8 | 35.431 |
| O01OA050 | h | Ayudante | 1.530 | 15.8 | 24.174 |
| P03AM120 | m2 | Malla 20x20x5 -1,541 kg/m2 | 15.750 | 0.37980449039 | 5.982 |
| A02A080 | m3 | MORTERO CEMENTO 1/6 M-40 | 1.043 | 41.43 | 43.211 |
| P20RS010 | m | Banda perimetral espuma polietileno | 1.000 | 0.7396192707595 | 0.740 |
| E11SH02 | m | JUNTA MOVIMIENTO RECRECIDO SOLADO (15/12/1998) | 5.000 | 7.04 | 35.200 |
|  |  | Total |  |  | 144.74 |

| Medición | Uds. | Largo | Ancho | Alto | Parcial |
|---|---|---|---|---|---|
| BAJA |  |  |  |  |  |
|  | 1 | 4522.25 | 1.00 | 0.07 | 316.56 |
| a deducir ascensores |  |  |  |  |  |
|  | -2 | 3.70 | 1.00 | 0.07 | -0.52 |
|  | -1 | 7.63 | 1.00 | 0.07 | -0.53 |
| PRIMERA |  |  |  |  |  |
|  | 1 | 1010.00 | 1.00 | 0.07 | 70.70 |
| a deducir ascensores y escaleras |  |  |  |  |  |
|  | -2 | 3.70 | 1.00 | 0.07 | -0.52 |
|  | -1 | 7.63 | 1.00 | 0.07 | -0.53 |
|  | -2 | 17.55 | 1.00 | 0.07 | -2.46 |
| Total |  |  |  |  | 382.70 |

**E11SAG040** m2 PAV.CAUCHO GOFRADO 3mm MONDO PUNTI
3876.670 m2 × 27.04 (27.85 con costes indirectos) = 107965.26
Pavimento de caucho sin halógenos, cadmio, formaldehído y amianto, modelo Mondo Punti o equivalente aprobado por la D.T., compuesto por caucho sintético al 100% y no regenerado, calandrado, vulcanizado y estabilizado, en rollos de 1,93x14 m y 3 mm. de espesor, recibido sobre recrecido de mortero, nivelado, liso, limpio y seco, sobre imprimación y sobre pasta alisadora de dureza P-3 y adhesivos acrílicos AC-710/720 específicos para la instalación de pavimentos de caucho. Incluso sub-base, alisado y limpieza, s/CTE, medida la superficie ejecutada. Incluso p.p. de cambio de pavimento según documentación gráfica y reglamento de accesibilidad.

| Código | Ud | Descripción | Rendimiento | Precio | Importe |
|---|---|---|---|---|---|
| O01OA030 | h | Oficial primera | 0.121 | 16.8 | 2.033 |
| O01OA070 | h | Peón ordinario | 0.121 | 14.8 | 1.791 |
| P08SG040 | m2 | Pa.caucho sintético gofrado 3 mm. Mondo Punti i/ Loges AP (material) | 1.000 | 21.428969142004 | 21.429 |
| P08MA020 | kg | Adhesivo contacto (material) | 0.350 | 2.4487394775144 | 0.857 |
| P08MA040 | kg | Pasta niveladora (material) | 2.500 | 0.3698096353797 | 0.925 |
|  |  | Total |  |  | 27.04 |

Claves: ejecución, limpieza, nivel, pegamento, pavimentación, densidad, caucho, tráfico, superficie, baldosa, rollo, gofrado, pasta, homogéneo, capa, sintético

| Medición | Uds. | Largo | Ancho | Parcial |
|---|---|---|---|---|
| BAJA |  |  |  |  |
| CORTAVIENTO 1-A1 | 1 | 18.62 | 1.00 | 18.62 |
| VESTIBULO ACCESO | 1 | 141.70 | 1.00 | 141.70 |
| CORTAVIENTO 2-A7 | 1 | 18.62 | 1.00 | 18.62 |
| CONSERJERIA -REPROGRAFIA | 1 | 25.94 | 1.00 | 25.94 |
| AREA ADMINISTRACION |  |  |  |  |
| VESTIBULO A | 1 | 4.73 | 1.00 | 4.73 |
| DISTRIBUIDOR ADMINISTRACION | 1 | 79.45 | 1.00 | 79.45 |
| SECRETARIA | 1 | 30.11 | 1.00 | 30.11 |
| DESPACHO DIRECCION | 1 | 17.34 | 1.00 | 17.34 |
| DESPACHO JEFE DE ESTUDIOS | 1 | 15.08 | 1.00 | 15.08 |
| SALA DE PROFESORES | 1 | 30.03 | 1.00 | 30.03 |
| BIBILIOTECA | 1 | 30.18 | 1.00 | 30.18 |
| ARCHIVO | 1 | 10.20 | 1.00 | 10.20 |
| DESP. JEFE DE RESIDENCIA | 1 | 15.06 | 1.00 | 15.06 |
| SALA VISITAS PADRES 1 | 1 | 15.38 | 1.00 | 15.38 |
| SALA VISITAS PADRES 2 | 1 | 20.20 | 1.00 | 20.20 |
| VEST. ASEO VISITAS | 1 | 4.62 | 1.00 | 4.62 |
| SALA DE RECURSOS 1 | 1 | 29.90 | 1.00 | 29.90 |
| SALA DE RECURSOS 2 | 1 | 29.91 | 1.00 | 29.91 |
| VESTIBULO ASEO D.A. | 1 | 5.76 | 1.00 | 5.76 |
| BOTIQUIN Y SALA CURAS | 1 | 34.09 | 1.00 | 34.09 |
| AREAS GENERALES |  |  |  |  |
| VESTÍBULO S.U.M. | 1 | 7.74 | 1.00 | 7.74 |
| DISTRIBUIDOR S.U.M. | 1 | 159.45 | 1.00 | 159.45 |
| SALA DE USOS MULTIPLES | 1 | 206.08 | 1.00 | 206.08 |
| COMEDOR | 1 | 152.06 | 1.00 | 152.06 |
| VEST. ASEOS S.U.M. | 1 | 5.69 | 1.00 | 5.69 |
| ALMACEN LENCERIA | 1 | 7.60 | 1.00 | 7.60 |
| VESTÍBULO L | 1 | 4.22 | 1.00 | 4.22 |
| VESTÍBULO E2 | 1 | 5.97 | 1.00 | 5.97 |
| DISTRIBUIDOR S.U.M. | 1 | 159.45 | 1.00 | 159.45 |
| DISTRIBUIDOR Y ESCALERA 2 | 1 | 10.29 | 1.00 | 10.29 |
| ZONA DE PERSONAL |  |  |  |  |
| DISTRIBUIDOR L | 1 | 71.67 | 1.00 | 71.67 |
| VEST. VESTUARIOS PERSONAL | 1 | 7.44 | 1.00 | 7.44 |
| SALA ESTANCIA - COMEDOR | 1 | 40.62 | 1.00 | 40.62 |
| VESTIBULO A3 | 1 | 15.84 | 1.00 | 15.84 |
| VESTIBULO LV | 1 | 11.06 | 1.00 | 11.06 |
| VESTIBULO C | 1 | 10.42 | 1.00 | 10.42 |
| VESTIBULO A4 | 1 | 10.79 | 1.00 | 10.79 |
| VESTÍBULO A4 | 1 | 16.68 | 1.00 | 16.68 |
| VEST. ASCENSOR E1 | 1 | 8.23 | 1.00 | 8.23 |
| VESTIBULO Y ESCALERA 1 | 1 | 33.37 | 1.00 | 33.37 |
| ZONA AULAS GENERALES Y TALLERES |  |  |  |  |
| TELECOMUNICACIONES | 1 | 5.16 | 1.00 | 5.16 |
| DISTRIBUIDOR Z.A | 1 | 247.12 | 1.00 | 247.12 |
| C. PERSONAL AUXILIAR Y EDUCATIVO | 1 | 30.05 | 1.00 | 30.05 |
| GAB. LOGOPEDIA 2 | 1 | 15.00 | 1.00 | 15.00 |
| GAB. ORIENTACION 2 | 1 | 15.00 | 1.00 | 15.00 |
| GAB. ORIENTACION 1 | 1 | 15.00 | 1.00 | 15.00 |
| GAB. LOGOPEDIA 1 | 1 | 15.50 | 1.00 | 15.50 |
| DISTRIBUIDOR Z.A | 1 | 247.12 | 1.00 | 247.12 |
| VESTIBULO A8 | 1 | 6.53 | 1.00 | 6.53 |
| AULA 1 | 1 | 30.03 | 1.00 | 30.03 |
| AULA 2 | 1 | 30.00 | 1.00 | 30.00 |
| AULA 3 | 1 | 30.00 | 1.00 | 30.00 |
| AULA 4 | 1 | 30.00 | 1.00 | 30.00 |
| AULA 5 | 1 | 30.00 | 1.00 | 30.00 |
| AULA 6 | 1 | 30.03 | 1.00 | 30.03 |
| AULA 7 | 1 | 30.03 | 1.00 | 30.03 |
| AULA 8 | 1 | 50.11 | 1.00 | 50.11 |
| AULA 9 | 1 | 50.35 | 1.00 | 50.35 |
| AULA 10 | 1 | 30.39 | 1.00 | 30.39 |
| AULA 11 | 1 | 30.16 | 1.00 | 30.16 |
| AULA 12 | 1 | 30.22 | 1.00 | 30.22 |
| AULA 13 | 1 | 30.21 | 1.00 | 30.21 |
| AULA 14 | 1 | 30.00 | 1.00 | 30.00 |
| AULA 9 | 1 | 50.35 | 1.00 | 50.35 |
| VEST. ASEOS | 1 | 6.67 | 1.00 | 6.67 |
| VEST. ASEOS | 1 | 6.67 | 1.00 | 6.67 |
| VESTÍBULO A12 | 1 | 7.33 | 1.00 | 7.33 |
| VESTÍBULO A11 | 1 | 7.83 | 1.00 | 7.83 |
| AREA TRATAMIENTO Y AULAS ESPECIFICAS |  |  |  |  |
| VESTIBULO A9 | 1 | 6.14 | 1.00 | 6.14 |
| DISTRIBUIDOR A9 | 1 | 25.56 | 1.00 | 25.56 |
| SALA DE OCIO-DESCANSO-JUEGO 1 | 1 | 60.27 | 1.00 | 60.27 |
| VEST. ASEO D.A10 | 1 | 3.94 | 1.00 | 3.94 |
| VESTIBULO A10 | 1 | 15.18 | 1.00 | 15.18 |
| DISTRIBUIDOR A10 | 1 | 16.85 | 1.00 | 16.85 |
| SALA OCIO-DESCANSO-JUEGO 2 | 1 | 59.47 | 1.00 | 59.47 |
| DISTRIBUIDOR Z.A.E. | 1 | 32.55 | 1.00 | 32.55 |
| AULA AUDIOVISUALES | 1 | 60.65 | 1.00 | 60.65 |
| AULA VIVIENDA | 1 | 42.35 | 1.00 | 42.35 |
| AULA SUPERMERCADO | 1 | 50.51 | 1.00 | 50.51 |
| AULA INFORMATICA | 1 | 40.00 | 1.00 | 40.00 |
| DISTRIBUIDOR S.T. | 1 | 33.47 | 1.00 | 33.47 |
| AULA ESTIMULACION SENSORIAL | 1 | 56.47 | 1.00 | 56.47 |
| VESTIBULO GIMNASIO | 1 | 23.84 | 1.00 | 23.84 |
| PRIMERA |  |  |  |  |
| ZONA E2 |  |  |  |  |
| DISTRIBUIDOR E2 Y ESCALERA | 1 | 44.75 | 1.00 | 44.75 |
| DISTRIBUIDOR A2 | 1 | 16.59 | 1.00 | 16.59 |
| DISTRIBUIDOR P1D | 1 | 42.20 | 1.00 | 42.20 |
| VESTÍBULO P1C | 1 | 14.87 | 1.00 | 14.87 |
| MODULO 1 |  |  |  |  |
| VESTIBULO Y SALA DE ESTAR | 1 | 27.53 | 1.00 | 27.53 |
| DORMITORIO 1 | 1 | 20.14 | 1.00 | 20.14 |
| ARMARIO | 1 | 0.77 | 1.00 | 0.77 |
| ARMARIO | 1 | 0.81 | 1.00 | 0.81 |
| ARMARIO | 1 | 0.78 | 1.00 | 0.78 |
| DORMITORIO 2 | 1 | 20.14 | 1.00 | 20.14 |
| ARMARIO | 1 | 0.77 | 1.00 | 0.77 |
| ARMARIO | 1 | 0.81 | 1.00 | 0.81 |
| ARMARIO | 1 | 0.78 | 1.00 | 0.78 |
| MODULO 2 |  |  |  |  |
| VESTIBULO Y SALA DE ESTAR | 1 | 27.53 | 1.00 | 27.53 |
| DORMITORIO 1 | 1 | 20.14 | 1.00 | 20.14 |
| ARMARIO | 1 | 0.77 | 1.00 | 0.77 |
| ARMARIO | 1 | 0.81 | 1.00 | 0.81 |
| ARMARIO | 1 | 0.78 | 1.00 | 0.78 |
| DORMITORIO 2 | 1 | 20.14 | 1.00 | 20.14 |
| ARMARIO | 1 | 0.77 | 1.00 | 0.77 |
| ARMARIO | 1 | 0.81 | 1.00 | 0.81 |
| ARMARIO | 1 | 0.78 | 1.00 | 0.78 |
| MODULO 3 |  |  |  |  |
| VESTIBULO Y SALA DE ESTAR | 1 | 27.53 | 1.00 | 27.53 |
| DORMITORIO 1 | 1 | 20.14 | 1.00 | 20.14 |
| ARMARIO | 1 | 0.77 | 1.00 | 0.77 |
| ARMARIO | 1 | 0.81 | 1.00 | 0.81 |
| ARMARIO | 1 | 0.78 | 1.00 | 0.78 |
| DORMITORIO 2 | 1 | 20.14 | 1.00 | 20.14 |
| ARMARIO | 1 | 0.77 | 1.00 | 0.77 |
| ARMARIO | 1 | 0.81 | 1.00 | 0.81 |
| ARMARIO | 1 | 0.78 | 1.00 | 0.78 |
| MODULO 4 |  |  |  |  |
| VESTIBULO Y SALA DE ESTAR | 1 | 23.40 | 1.00 | 23.40 |
| DORMITORIO 1 | 1 | 15.21 | 1.00 | 15.21 |
| ARMARIO | 1 | 0.75 | 1.00 | 0.75 |
| ARMARIO | 1 | 0.80 | 1.00 | 0.80 |
| DORMITORIO 2 | 1 | 15.21 | 1.00 | 15.21 |
| ARMARIO | 1 | 0.62 | 1.00 | 0.62 |
| ARMARIO | 1 | 0.62 | 1.00 | 0.62 |
| MODULO 5 |  |  |  |  |
| VESTIBULO Y SALA DE ESTAR | 1 | 23.40 | 1.00 | 23.40 |
| DORMITORIO 1 | 1 | 15.21 | 1.00 | 15.21 |
| ARMARIO | 1 | 0.75 | 1.00 | 0.75 |
| ARMARIO | 1 | 0.80 | 1.00 | 0.80 |
| DORMITORIO 2 | 1 | 15.21 | 1.00 | 15.21 |
| ARMARIO | 1 | 0.75 | 1.00 | 0.75 |
| ARMARIO | 1 | 0.80 | 1.00 | 0.80 |
| MODULO 6 |  |  |  |  |
| VESTIBULO Y SALA DE ESTAR | 1 | 23.40 | 1.00 | 23.40 |
| DORMITORIO 1 | 1 | 15.21 | 1.00 | 15.21 |
| ARMARIO | 1 | 0.75 | 1.00 | 0.75 |
| ARMARIO | 1 | 0.80 | 1.00 | 0.80 |
| DORMITORIO 2 | 1 | 15.21 | 1.00 | 15.21 |
| ARMARIO | 1 | 0.48 | 1.00 | 0.48 |
| ARMARIO | 1 | 0.48 | 1.00 | 0.48 |
| ZONA E1 |  |  |  |  |
| DISTRIBUIDOR E1 | 1 | 49.33 | 1.00 | 49.33 |
| DESPACHO C.C | 1 | 20.91 | 1.00 | 20.91 |
| DORMITORIO C.C | 1 | 9.05 | 1.00 | 9.05 |
| VESTIBULO AC | 1 | 7.46 | 1.00 | 7.46 |
| ESCALERA 1 | 1 | 5.54 | 1.00 | 5.54 |
| DORMITORIOS |  |  |  |  |
| DISTRIBUIDOR F | 1 | 26.68 | 1.00 | 26.68 |
| DORMITORIO 1F2 | 1 | 22.43 | 1.00 | 22.43 |
| DORMITORIO 1F1 | 1 | 11.51 | 1.00 | 11.51 |
| DORMITORIO 2F1 | 1 | 11.51 | 1.00 | 11.51 |
| DORMITORIO 2F2 | 1 | 20.19 | 1.00 | 20.19 |
| ARMARIO | 1 | 0.50 | 1.00 | 0.50 |
| Total |  |  |  | 3876.67 |

**E11SAG041** m RODAPIE CAUCHO GOFRADO 3mm MONDO PUNTI
2102.680 m × 14.5 (14.94 con costes indirectos) = 31414.04
Rodapié de caucho sin halógenos, cadmio, formaldehído y amianto, modelo Mondo Punti o equivalente aprobado por la D.T., compuesto por caucho sintético al 100% y no regenerado, calandrado, vulcanizado y estabilizado, de 150 mm de alto y 3 mm. de espesor, recibido sobre tabiquería, nivelada, lisa, limpia y seca, sobre imprimación y sobre pasta alisadora de dureza P-3 y adhesivos acrílicos AC-710/720 específicos para la instalación de pavimentos de caucho. Incluso sub-base de piso con espesor medio de 2 cm. mediante extendido con uno ó mas rasqueteados a base de nivelantes en polvo mezclados con aditivos líquidos formando una capa de mortero autonivelante mejorado con resinas sintéticas color gris. Incluso sellado de la uníón con el pavimento con silicona de poliuretano, alisado y limpieza, s/CTE, medida la superficie ejecutada.

| Código | Ud | Descripción | Rendimiento | Precio | Importe |
|---|---|---|---|---|---|
| O01OA030 | h | Oficial primera | 0.040 | 16.8 | 0.6720 |
| O01OA070 | h | Peón ordinario | 0.040 | 14.8 | 0.5920 |
| P08SG041 | m | Rodapie 150 mm caucho 3 mm. Mondo Punti i/sellado (material) | 1.050 | 12.043800287367 | 12.6460 |
| P08MA020 | kg | Adhesivo contacto | 0.117 | 2.4487394775144 | 0.2865 |
| P08MA040 | kg | Pasta niveladora | 0.833 | 0.3698096353797 | 0.3081 |
|  |  | Total |  |  | 14.5 |

Claves: gofrado, superficie, baldosa, rollo, homogéneo, caucho, pavimentación, pasta, sintético, limpieza, pegamento, tráfico, ejecución, nivel, capa, densidad

| Medición | Uds. | Largo | Parcial |
|---|---|---|---|
| BAJA |  |  |  |
| CORTAVIENTO 1-A1 | 1 | 19.90 | 19.90 |
|  | -2 | 7.45 | -14.90 |
| VESTIBULO ACCESO | 1 | 58.50 | 58.50 |
| CORTAVIENTO 2-A7 | 1 | 19.90 | 19.90 |
|  | -2 | 7.45 | -14.90 |
| AREA ADMINISTRACION |  |  |  |
| VESTIBULO A | 1 | 8.70 | 8.70 |
| DISTRIBUIDOR ADMINISTRACION | 1 | 46.25 | 46.25 |
| SALA VISITAS PADRES 1 | 1 | 17.26 | 17.26 |
| SALA VISITAS PADRES 2 | 1 | 18.65 | 18.65 |
| VEST. ASEO VISITAS | 1 | 8.60 | 8.60 |
| VESTIBULO ASEO D.A. | 1 | 10.53 | 10.53 |
| BOTIQUIN Y SALA CURAS | 1 | 23.74 | 23.74 |
| AREAS GENERALES |  |  |  |
| VESTÍBULO S.U.M. | 1 | 11.50 | 11.50 |
| DISTRIBUIDOR S.U.M. | 1 | 92.23 | 92.23 |
| COMEDOR | 1 | 63.16 | 63.16 |
| VEST. ASEOS S.U.M. | 1 | 10.56 | 10.56 |
| VESTÍBULO L | 1 | 8.45 | 8.45 |
| VESTÍBULO E2 | 1 | 9.92 | 9.92 |
| DISTRIBUIDOR Y ESCALERA 2 | 1 | 11.50 | 11.50 |
| ZONA DE PERSONAL |  |  |  |
| DISTRIBUIDOR L | 1 | 69.32 | 69.32 |
| VEST. VESTUARIOS PERSONAL | 1 | 12.45 | 12.45 |
| VESTIBULO A3 | 1 | 18.00 | 18.00 |
| VESTIBULO LV | 1 | 14.73 | 14.73 |
| VESTIBULO C | 1 | 14.18 | 14.18 |
| VESTIBULO A4 | 1 | 14.22 | 14.22 |
| VESTÍBULO A4 | 1 | 18.26 | 18.26 |
| VEST. ASCENSOR E1 | 1 | 11.88 | 11.88 |
| VESTIBULO Y ESCALERA 1 | 1 | 23.32 | 23.32 |
| ZONA AULAS GENERALES Y TALLERES |  |  |  |
| DISTRIBUIDOR Z.A | 1 | 198.45 | 198.45 |
| TALLER 1 | 1 | 39.28 | 39.28 |
| TALLER 2 | 1 | 39.28 | 39.28 |
| TALLER 3 | 1 | 39.28 | 39.28 |
| GAB. LOGOPEDIA 2 | 1 | 17.18 | 17.18 |
| GAB. ORIENTACION 2 | 1 | 16.42 | 16.42 |
| GAB. ORIENTACION 1 | 1 | 16.42 | 16.42 |
| GAB. LOGOPEDIA 1 | 1 | 17.40 | 17.40 |
| VESTIBULO A8 | 1 | 10.26 | 10.26 |
| AULA 1 | 1 | 22.64 | 22.64 |
| AULA 2 | 1 | 22.66 | 22.66 |
| AULA 3 | 1 | 22.66 | 22.66 |
| AULA 4 | 1 | 22.66 | 22.66 |
| AULA 5 | 1 | 22.66 | 22.66 |
| AULA 6 | 1 | 22.64 | 22.64 |
| AULA 7 | 1 | 24.21 | 24.21 |
| AULA 8 | 1 | 31.16 | 31.16 |
| AULA 9 | 1 | 31.39 | 31.39 |
| AULA 10 | 1 | 23.28 | 23.28 |
| AULA 11 | 1 | 22.94 | 22.94 |
| AULA 12 | 1 | 22.94 | 22.94 |
| AULA 13 | 1 | 22.94 | 22.94 |
| AULA 14 | 1 | 23.52 | 23.52 |
| VEST. ASEOS | 1 | 12.49 | 12.49 |
| VEST. ASEOS | 1 | 12.49 | 12.49 |
| VESTÍBULO A12 | 1 | 11.06 | 11.06 |
| VESTÍBULO A11 | 1 | 11.36 | 11.36 |
| AREA TRATAMIENTO Y AULAS ESPECIFICAS |  |  |  |
| VESTIBULO A9 | 1 | 9.95 | 9.95 |
| DISTRIBUIDOR A9 | 1 | 25.03 | 25.03 |
| SALA DE OCIO-DESCANSO-JUEGO 1 | 1 | 34.35 | 34.35 |
| VEST. ASEO D.A10 | 1 | 8.46 | 8.46 |
| VESTIBULO A10 | 1 | 16.67 | 16.67 |
| DISTRIBUIDOR A10 | 1 | 18.33 | 18.33 |
| SALA OCIO-DESCANSO-JUEGO 2 | 1 | 33.19 | 33.19 |
| DISTRIBUIDOR Z.A.E. | 1 | 30.91 | 30.91 |
| AULA AUDIOVISUALES | 1 | 35.56 | 35.56 |
| AULA VIVIENDA | 1 | 36.31 | 36.31 |
| AULA SUPERMERCADO | 1 | 30.99 | 30.99 |
| AULA INFORMATICA | 1 | 26.59 | 26.59 |
| DISTRIBUIDOR S.T. | 1 | 31.45 | 31.45 |
| AULA ESTIMULACION SENSORIAL | 1 | 34.46 | 34.46 |
| GAB. FISIOTERAPIA | 1 | 40.41 | 40.41 |
| VESTIBULO GIMNASIO | 1 | 24.60 | 24.60 |
| PSICOMOTRICIDAD Y GIMNASIO | 1 | 65.80 | 65.80 |
| PRIMERA |  |  |  |
| ZONA E2 |  |  |  |
| DISTRIBUIDOR E2 Y ESCALERA | 1 | 45.87 | 45.87 |
| DISTRIBUIDOR A2 | 1 | 17.12 | 17.12 |
| DISTRIBUIDOR P1D | 1 | 42.76 | 42.76 |
| VESTÍBULO P1C | 1 | 17.92 | 17.92 |
| ZONA E1 |  |  |  |
| DISTRIBUIDOR E1 | 1 | 44.08 | 44.08 |
| VESTIBULO AC | 1 | 11.47 | 11.47 |
| ESCALERA 1 | 1 | 6.70 | 6.70 |
| DORMITORIOS |  |  |  |
| DISTRIBUIDOR F | 1 | 28.12 | 28.12 |
| Total |  |  | 2102.68 |

**E11SAG042** m2 PAV.CAUCHO GOFRADO 3mm MONDO PUNTI DECORATIVO
141.700 m2 × 61.38 (63.22 con costes indirectos) = 8958.27
Pavimento de caucho con motivos decorativos según diseño, sin halógenos, cadmio, formaldehído y amianto, modelo Mondo Punti o equivalente aprobado por la D.T., con posibilidad de combinar toda la gama de colores de la serie, compuesto por caucho sintético al 100% y no regenerado, calandrado, vulcanizado y estabilizado, en rollos de 1,93x14 m y 3 mm. de espesor, recibido sobre recrecido de mortero, nivelado, liso, limpio y seco, sobre imprimación y sobre pasta alisadora de dureza P-3 y adhesivos acrílicos AC-710/720 específicos para la instalación de pavimentos de caucho. Incluso sub-base, alisado y limpieza, s/CTE, medida la superficie ejecutada. Incluso p.p. de cambio de pavimento según documentación gráfica y reglamento de accesibilidad.

| Código | Ud | Descripción | Rendimiento | Precio | Importe |
|---|---|---|---|---|---|
| O01OA030 | h | Oficial primera | 1.004 | 16.8 | 16.87 |
| O01OA070 | h | Peón ordinario | 1.004 | 14.8 | 14.86 |
| P08SG040 | m2 | Pa.caucho sintético gofrado 3 mm. Mondo Punti i/ Loges AP | 1.300 | 21.428969142004 | 27.86 |
| P08MA020 | kg | Adhesivo contacto | 0.350 | 2.4487394775144 | 0.86 |
| P08MA040 | kg | Pasta niveladora | 2.500 | 0.3698096353797 | 0.92 |
|  |  | Total |  |  | 61.38 |

Claves: gofrado, limpieza, sintético, nivel, pasta, pavimentación, pegamento, homogéneo, densidad, rollo, ejecución, tráfico, superficie, capa, baldosa, caucho

| Medición | Uds. | Largo | Ancho | Parcial |
|---|---|---|---|---|
| VESTIBULO ACCESO | 1 | 141.70 | 1.00 | 141.70 |
| Total |  |  |  | 141.70 |

**U17PFI021** m2 PAVIMENTO DEPORTIVO MONDOFLEX 4 + EVERLAY 4 COLOR
332.570 m2 × 32.56 (33.54 con costes indirectos) = 11154.40
Pavimento suministrado en rollos Mondoflex de 4mm o equivalente aprobado por la D.T., de 4 mm de espesor, calandrado y vulcanizado a base de goma natural y sintética, cargas minerales, estabilizantes, vulcanizantes y pigmentos colorantes. Formado por un estrato superior de un espesor no inferior a 1,5 mm con superficie lisa, antideslizante, antireflejo y ligeramente marmolizada al tono, vulcanizado a un estrato inferior resiliente de color similar para formar así un material único con estructura compacta. El espesor del estrato inferior será el resto hasta completar el espesor total del pavimento. El pavimento está exento de PVC y sustancias halógenas tóxicas (cloro, fluor, etc…). Lámina inferior tipo EVERLAY B o equivalente aprobado por la D.T., con 4 mm de espesor. El material se fabrica de acuerdo con los requisitos previstos por la norma UNI EN ISO 9001 en cuanto a diseño, fabricación y trazabilidad. En color a elegir por la D.T. Incluso montaje y colocación, terminado, listo para su uso. Incluso p.p. de cambio de pavimento según documentación gráfica y reglamento de accesibilidad.

| Código | Ud | Descripción | Rendimiento | Precio | Importe |
|---|---|---|---|---|---|
| O01OA090 | h | Cuadrilla A | 0.110 | 26.81 | 2.95 |
| P30PW280 | m2 | Nivelación c/pasta niveladora (material) | 1.000 | 1.5392076715805 | 1.54 |
| P30PW100 | kg | Adhesivo especial resinas (material) | 0.500 | 4.8774892450083 | 2.44 |
| P30PF132 | m2 | Pavimento Mondoflex 4 + Everlay 4 (material) | 1.050 | 23.427940144056 | 24.60 |
| P30PW270 | m2 | Soldado junt. aporte material (material) | 1.000 | 1.0294700660571 | 1.03 |
|  |  | Total |  |  | 32.56 |

| Medición | Uds. | Largo | Ancho | Parcial |
|---|---|---|---|---|
| BAJA |  |  |  |  |
| AREA TRATAMIENTO Y AULAS ESPECIFICAS |  |  |  |  |
| GAB. FISIOTERAPIA | 1 | 74.52 | 1.00 | 74.52 |
| PSICOMOTRICIDAD Y GIMNASIO | 1 | 250.71 | 1.00 | 250.71 |
| ALMACEN G | 1 | 7.34 | 1.00 | 7.34 |
| Total |  |  |  | 332.57 |

**E100XÑ12** m2 SOLADO GRES ESMALTADO ANTIDESLIZANTE 30x30 GRESPOR (15/12/1998)
372.940 m2 × 23.39 (24.09 con costes indirectos) = 8984.12
Solado de baldosa de gres esmaltado antideslizante Grespor Estructurado o equivalente aprobado por la D.T., de dimensiones nominales 30x30 cm, en tonos, texturas y colocación a elegir por la D.F, recibido con adhesivo mejorado tipo C2 s/norma EN-12004, Keraflex de Mapei o equivalente aprobado por la D.T., aplicado mediante simple encolado, rejuntado con mortero para juntas tipo CG2 s/norma EN-13888, de la casa Mapei o equivalente aprobado por la D.T.. Eliminación de restos y limpieza, listo para su uso. Según normas NTE y CTE. Incluso p.p. de cambio de pavimento según documentación gráfica y reglamento de accesibilidad.

| Código | Ud | Descripción | Rendimiento | Precio | Importe |
|---|---|---|---|---|---|
| O01OA030 | h | Oficial primera | 0.254 | 16.8 | 4.267 |
| O01OA070 | h | Peón ordinario | 0.254 | 14.8 | 3.759 |
| P08EP20 | m2 | Bald.gres esmaltado antideslizante 30x30 Grespor Estructurado (material) | 1.050 | 12.043800287367 | 12.646 |
| P01DA051 | kg | Adhesivo C2 E s/EN-12004 | 3.500 | 0.5797015905953 | 2.029 |
| P01DJ061 | kg | Mortero rejuntado color CG2 s/EN-13888 | 1.600 | 0.4297787654413 | 0.688 |
| P02DW050 | m3 | Agua | 0.001 | 0.2698610852771 | 0.000 |
|  |  | Total |  |  | 23.39 |

| Medición | Uds. | Largo | Ancho | Parcial |
|---|---|---|---|---|
| BAJA |  |  |  |  |
| AREA ADMINISTRACION |  |  |  |  |
| ASEO VISITAS MASC | 1 | 3.91 | 1.00 | 3.91 |
| ASEO VISITAS FEM | 1 | 3.91 | 1.00 | 3.91 |
| ASEO D.A. 1 | 1 | 4.15 | 1.00 | 4.15 |
| ASEO D.A. 2 | 1 | 4.06 | 1.00 | 4.06 |
| ASEO D.A. 3 | 1 | 4.06 | 1.00 | 4.06 |
| ASEO D.A. 4 | 1 | 4.21 | 1.00 | 4.21 |
| C. LIMPIEZA | 1 | 2.27 | 1.00 | 2.27 |
| AREAS GENERALES |  |  |  |  |
| ASEO M | 1 | 11.82 | 1.00 | 11.82 |
| ASEO M ADAPTADO | 1 | 4.10 | 1.00 | 4.10 |
| ASEO F | 1 | 11.75 | 1.00 | 11.75 |
| ASEO F ADAPTADO | 1 | 4.10 | 1.00 | 4.10 |
| ZONA DE PERSONAL |  |  |  |  |
| ASEO M | 1 | 15.16 | 1.00 | 15.16 |
| ASEO M ADAPTADO | 1 | 3.70 | 1.00 | 3.70 |
| ASEO F | 1 | 15.28 | 1.00 | 15.28 |
| ASEO F ADAPTADO | 1 | 3.69 | 1.00 | 3.69 |
| ASEOS PERSONAL COCINA | 1 | 18.68 | 1.00 | 18.68 |
| ZONA AULAS GENERALES Y TALLERES |  |  |  |  |
| ASEO M | 1 | 14.14 | 1.00 | 14.14 |
| ASEO M ADAPTADO | 1 | 4.39 | 1.00 | 4.39 |
| ASEO F | 1 | 14.55 | 1.00 | 14.55 |
| ASEO F ADAPTADO | 1 | 4.50 | 1.00 | 4.50 |
| ASEO M | 1 | 14.14 | 1.00 | 14.14 |
| ASEO M ADAPTADO | 1 | 4.39 | 1.00 | 4.39 |
| ASEO F | 1 | 14.55 | 1.00 | 14.55 |
| ASEO F ADAPTADO | 1 | 4.50 | 1.00 | 4.50 |
| AREA TRATAMIENTO Y AULAS ESPECIFICAS |  |  |  |  |
| ASEO F | 1 | 4.86 | 1.00 | 4.86 |
| ASEO M | 1 | 5.71 | 1.00 | 5.71 |
| AULA VIVIENDA | 1 | 10.35 | 1.00 | 10.35 |
|  | 1 | 6.30 | 1.00 | 6.30 |
| SALA HIDROTERAPIA | 1 | 70.26 | 1.00 | 70.26 |
| VESTUARIO GIMNASIO F | 1 | 31.56 | 1.00 | 31.56 |
| CABINA DISC. F | 1 | 4.63 | 1.00 | 4.63 |
| VESTUARIO GIMNASIO M | 1 | 36.80 | 1.00 | 36.80 |
| VESTUARIO GIMNASIO M | 1 | 4.90 | 1.00 | 4.90 |
| C. LIMPIEZA | 1 | 3.78 | 1.00 | 3.78 |
| PRIMERA |  |  |  |  |
| ZONA E1 |  |  |  |  |
| C. LIMPIEZA | 1 | 3.78 | 1.00 | 3.78 |
| Total |  |  |  | 372.94 |

**BCC_2.2.011** m2 PAV.EPOXI MULTICAPA MASTERTOP 1221 POLYKIT / TC-445 (05/04/2005)
117.850 m2 × 30.8 (31.72 con costes indirectos) = 3738.20
Suministro y puesta en obra del Sistema Decorativo de Multicapa Epoxi MASTERTOP 1221 Polykit a 2 mm de espesor de BASF Construction Chemicals o similar, en color a elegir por la D.T., consistente en formación de capa base con la resina epoxi sin disolventes, incolora MASTERTOP 1200 A3 o similar mezclada con árido de cuarzo MASTERTOP F1 o similar en una proporción de 1:1,5 (rendimiento 1,6 kg/m2); espolvoreo en fresco de áridos de cuarzo coloreados MASTERTOP F11 o similar con una granulometría de 0,4-0,8 mm (rendimiento 3,0 kg/m2); sellado con la resina epoxi sin disolventes transparente MASTERTOP 1200 A3 o similar (rendimiento 0,50 kg/m2), sobre superficie de hormigón o mortero. Incluso doble sellado con resina de poliuretano mate transparente MASTERTOP TC 445, obteniendo un espesor de 2,5 - 3 mm. Incluso ejecución de rodapié cóncavo de 10 cm de altura con el mismo material. Medida la superficie ejecutada. Se considerarán las referencias especificadas o sus equivalentes aprobadas por la D.T. Incluso p.p. de cambio de pavimento según documentación gráfica y reglamento de accesibilidad.

| Código | Ud | Descripción | Rendimiento | Precio | Importe |
|---|---|---|---|---|---|
| O01OA030 | h | Oficial primera | 0.234 | 16.8 | 3.93 |
| O01OA070 | h | Peón ordinario | 0.234 | 14.8 | 3.46 |
| PMC010 | kg | Cuarzo coloreado MASTERTOP F11 (0,4-0,8 mm) (material; 31/01/2007) | 3.000 | 1.6691407867139 | 5.01 |
| A20 | kg | Sellado epoxi transp.MASTERTOP 1200 A3 tixotrop. (material; 25/01/2007) | 0.500 | 15.83 | 7.92 |
| PMI010 | kg | Imprimación epoxi MASTERTOP P 611 (material; 25/01/2007) | 0.300 | 12.983316658332 | 3.89 |
| PIR060 | kg | Pintura poliuretano mate tr. MASTERTOP TC 445 (material; 12/01/2007) | 0.400 | 16.471521056913 | 6.59 |
|  |  | Total |  |  | 30.8 |

| Medición | Uds. | Largo | Ancho | Parcial |
|---|---|---|---|---|
| PRIMERA |  |  |  |  |
| MODULO 1 |  |  |  |  |
| BAÑO 1 | 1 | 6.66 | 1.00 | 6.66 |
| BAÑO 2 | 1 | 6.65 | 1.00 | 6.65 |
| MODULO 2 |  |  |  |  |
| BAÑO 1 | 1 | 6.66 | 1.00 | 6.66 |
| BAÑO 2 | 1 | 6.65 | 1.00 | 6.65 |
| MODULO 3 |  |  |  |  |
| BAÑO 1 | 1 | 6.66 | 1.00 | 6.66 |
| BAÑO 2 | 1 | 6.65 | 1.00 | 6.65 |
| MODULO 4 |  |  |  |  |
| BAÑO 1 | 1 | 6.74 | 1.00 | 6.74 |
| BAÑO 2 | 1 | 6.74 | 1.00 | 6.74 |
| MODULO 5 |  |  |  |  |
| BAÑO 1 | 1 | 6.74 | 1.00 | 6.74 |
| BAÑO 2 | 1 | 6.74 | 1.00 | 6.74 |
| MODULO 6 |  |  |  |  |
| BAÑO 1 | 1 | 6.74 | 1.00 | 6.74 |
| BAÑO 2 | 1 | 6.74 | 1.00 | 6.74 |
| ZONA E1 |  |  |  |  |
| BAÑO C.C. | 1 | 6.00 | 1.00 | 6.00 |
| ASEO CAMILLA | 1 | 15.22 | 1.00 | 15.22 |
| DORMITORIOS |  |  |  |  |
| BAÑO 1 | 1 | 6.69 | 1.00 | 6.69 |
| BAÑO 2 | 1 | 6.97 | 1.00 | 6.97 |
| ASEO | 1 | 2.60 | 1.00 | 2.60 |
| Total |  |  |  | 117.85 |

**E10EGB080XÑ10** m2 SOLADO GRES PORC NATUR 60x60 CLASE 2 TODANATO GRANULATO (15/12/1998)
449.660 m2 × 28.66 (29.52 con costes indirectos) = 13273.96
Solado de baldosa de gres porcelánico natural Todagres Todanato serie Granulato o equivalente aprobado por la D.T., de dimensiones nominales 60x60 cm, en tonos, texturas y colocación a elegir por la D.F, recibido con adhesivo mejorado tipo C2 s/norma EN-12004, Keraflex de Mapei o equivalente aprobado por la D.T., aplicado mediante simple encolado, rejuntado con mortero para juntas tipo CG2 s/norma EN-13888, de la casa Mapei o equivalente aprobado por la D.T.. Incluso p.p. de colocación de perfiles para junta de movimiento en solado cerámico, tipo Schlüter Dilex AKSN o equivalente aprobado por la D.T., recibido simultáneamente al pavimento con su propio adhesivo. Eliminación de restos y limpieza, listo para su uso. Según normas NTE y CTE. Incluso p.p. de cambio de pavimento según documentación gráfica y reglamento de accesibilidad.

| Código | Ud | Descripción | Rendimiento | Precio | Importe |
|---|---|---|---|---|---|
| O01OA030 | h | Oficial primera | 0.254 | 16.8 | 4.27 |
| O01OA070 | h | Peón ordinario | 0.254 | 14.8 | 3.76 |
| P08EPO019 | m2 | Bald.gres porcelánico natural 60x60 Clase 2 Todanato Granulato (material) | 1.050 | 14.732416285128 | 15.47 |
| P01DA051 | kg | Adhesivo C2 E s/EN-12004 | 3.500 | 0.5797015905953 | 2.03 |
| P01DJ061 | kg | Mortero rejuntado color CG2 s/EN-13888 | 1.600 | 0.4297787654413 | 0.69 |
| P02DW050 | m3 | Agua | 0.001 | 0.2698610852771 | 0.00 |
| E11SH03 | m | JUNTA MOVIMIENTO SOLADO CERÁMICO (15/12/1998) | 0.250 | 9.74 | 2.44 |
|  |  | Total |  |  | 28.66 |

| Medición | Uds. | Largo | Ancho | Parcial |
|---|---|---|---|---|
| BAJA |  |  |  |  |
| LAVANDERIA | 1 | 67.34 | 1.00 | 67.34 |
| ALMACEN LAVANDERIA | 1 | 10.56 | 1.00 | 10.56 |
| ALMACEN ROPA LIMPIA | 1 | 9.33 | 1.00 | 9.33 |
| ALMACEN MENAJE | 1 | 14.09 | 1.00 | 14.09 |
| LAVADO VAJILLAS | 1 | 16.24 | 1.00 | 16.24 |
| COCINA | 1 | 44.61 | 1.00 | 44.61 |
| ARC. FRIGORIFICOS | 1 | 15.53 | 1.00 | 15.53 |
| TALLER 1 | 1 | 76.08 | 1.00 | 76.08 |
| MATERIAL 1 | 1 | 14.65 | 1.00 | 14.65 |
| TALLER 2 | 1 | 76.08 | 1.00 | 76.08 |
| MATERIAL 2 | 1 | 14.62 | 1.00 | 14.62 |
| TALLER 3 | 1 | 75.08 | 1.00 | 75.08 |
| MATERIAL 3 | 1 | 15.45 | 1.00 | 15.45 |
| Total |  |  |  | 449.66 |

**E10EGÑ2** m2 SOL.GRES PEI 5 KEROS EVEREST 33x33 cm S/ROD
175.930 m2 × 20.59 (21.21 con costes indirectos) = 3731.48
Solado de baldosa de gres esmaltado, modelo Everest de Keros o equivalente aprobado por la D.T., en formato 33x33 cm. o equivalente, clasificado PEI 5, en tonos, texturas y colocación a elegir por la D.F, recibido con adhesivo mejorado tipo C2 s/norma EN-12004, Keraflex de Mapei o equivalente aprobado por la D.T., aplicado mediante simple encolado, rejuntado con mortero para juntas tipo CG2 s/norma EN-13888, de la casa Mapei o equivalente aprobado por la D.T.. Eliminación de restos y limpieza. Según normas NTE y CTE. Incluso p.p. de cambio de pavimento según documentación gráfica y reglamento de accesibilidad.

| Código | Ud | Descripción | Rendimiento | Precio | Importe |
|---|---|---|---|---|---|
| O01OA030 | h | Oficial primera | 0.254 | 16.8 | 4.27 |
| O01OA070 | h | Peón ordinario | 0.254 | 14.8 | 3.76 |
| P08GAX | m2 | Baldosa gres 33x33 Everest Keros PEI 5 (material) | 1.050 | 9.3651791446164 | 9.83 |
| P01DA051 | kg | Adhesivo C2 E s/EN-12004 | 3.500 | 0.5797015905953 | 2.03 |
| P01DJ061 | kg | Mortero rejuntado color CG2 s/EN-13888 | 1.600 | 0.4297787654413 | 0.69 |
| P02DW050 | m3 | Agua | 0.001 | 0.2698610852771 | 0.00 |
|  |  | Total |  |  | 20.59 |

| Medición | Uds. | Largo | Ancho | Parcial |
|---|---|---|---|---|
| BAJA |  |  |  |  |
| AREA ADMINISTRACION |  |  |  |  |
| C. INST. 1 | 1 | 2.32 | 1.00 | 2.32 |
| C. INST. 2 | 1 | 1.12 | 1.00 | 1.12 |
| AREAS GENERALES |  |  |  |  |
| ALMACEN E2 | 1 | 3.15 | 1.00 | 3.15 |
| C. INSTAL. RACK 2 | 1 | 3.36 | 1.00 | 3.36 |
| ZONA DE PERSONAL |  |  |  |  |
| ALMACEN VIVERES | 1 | 14.10 | 1.00 | 14.10 |
| ALMACEN E1 | 1 | 8.93 | 1.00 | 8.93 |
| INSTALACIONES |  |  |  |  |
| DISTRIBUIDOR INSTALACIONES | 1 | 7.67 | 1.00 | 7.67 |
| VESTIBULO | 1 | 2.47 | 1.00 | 2.47 |
| CALDERAS | 1 | 28.51 | 1.00 | 28.51 |
| C. INST. AGUA POTABLE | 1 | 4.78 | 1.00 | 4.78 |
| C. INCENDIOS | 1 | 5.74 | 1.00 | 5.74 |
| ALMACEN GENERAL | 1 | 20.12 | 1.00 | 20.12 |
| C. INST. ELECTRICA | 1 | 6.88 | 1.00 | 6.88 |
| G. ELECTROGENO | 1 | 12.64 | 1.00 | 12.64 |
| RESIDUOS | 1 | 20.37 | 1.00 | 20.37 |
| PRIMERA |  |  |  |  |
| ZONA E2 |  |  |  |  |
| VESTIBULO AA | 1 | 3.53 | 1.00 | 3.53 |
| ARMARIO AA | 1 | 3.10 | 1.00 | 3.10 |
| ALMACEN ROPA CAMA | 1 | 7.30 | 1.00 | 7.30 |
| ALMACEN OTROS USOS | 1 | 19.84 | 1.00 | 19.84 |
| Total |  |  |  | 175.93 |

**E11EPP226** m RODAPIÉ GRES KEROS EVEREST 8x33
48.560 m × 6.71 (6.91 con costes indirectos) = 335.55
Rodapie de gres esmaltado Keros Everest o equivalente aprobado por la D.T., de dimensiones nominales 33x8 cm, en tonos, texturas y colocación a elegir por la D.F, recibido con adhesivo mejorado tipo C2 s/norma EN-12004, Keraflex de Mapei o equivalente aprobado por la D.T., aplicado mediante simple encolado, rejuntado con mortero para juntas tipo CG2 s/norma EN-13888, de la casa Mapei o equivalente aprobado por la D.T.. Eliminación de restos y limpieza, listo para su uso. Según normas NTE y CTE.

| Código | Ud | Descripción | Rendimiento | Precio | Importe |
|---|---|---|---|---|---|
| O01OA030 | h | Oficial primera | 0.067 | 16.8 | 1.13 |
| O01OA070 | h | Peón ordinario | 0.067 | 14.8 | 0.99 |
| P08E226 | m | Rodapié gres Keros Everest 33x8 (material) | 1.050 | 4.027926569136 | 4.23 |
| P01DA051 | kg | Adhesivo C2 E s/EN-12004 | 0.600 | 0.5797015905953 | 0.35 |
| P01DJ061 | kg | Mortero rejuntado color CG2 s/EN-13888 | 0.020 | 0.4297787654413 | 0.01 |
| P02DW050 | m3 | Agua | 0.001 | 0.2698610852771 | 0.00 |
|  |  | Total |  |  | 6.71 |

| Medición | Uds. | Largo | Parcial |
|---|---|---|---|
| BAJA |  |  |  |
| AREA ADMINISTRACION |  |  |  |
| C. INST. 1 | 1 | 8.29 | 8.29 |
| C. INST. 2 | 1 | 4.55 | 4.55 |
| AREAS GENERALES |  |  |  |
| C. INSTAL. RACK 2 | 1 | 7.58 | 7.58 |
| INSTALACIONES |  |  |  |
| DISTRIBUIDOR INSTALACIONES | 1 | 13.43 | 13.43 |
| PRIMERA |  |  |  |
| ZONA E2 |  |  |  |
| VESTIBULO AA | 1 | 7.61 | 7.61 |
| ARMARIO AA | 1 | 7.10 | 7.10 |
| Total |  |  | 48.56 |

**E11SPP031** m RODAPIÉ AUTOADHESIVO ALUMINIO ANOD. PLATA 60 MM COVI
72.110 m × 9.91 (10.21 con costes indirectos) = 736.24
Rodapié autoadhesivo de aluminio anodizado 20 micras en color plata, Covi o equivalente aprobado por la D.T., de 60 mm de altura. Colocado. Medido en su longitud.

| Código | Ud | Descripción | Rendimiento | Precio | Importe |
|---|---|---|---|---|---|
| O01OA030 | h | Oficial primera | 0.067 | 16.8 | 1.13 |
| O01OA070 | h | Peón ordinario | 0.067 | 14.8 | 0.99 |
| P08SP111 | m | Rodapié autoadhesivo Covi aluminio anod. plata 60 mm (material) | 1.050 | 7.4161824176152 | 7.79 |
|  |  | Total |  |  | 9.91 |

Claves: expandido, medición, limpieza, alisador, adhesivo, base, PVC, rodapié, flexible

| Medición | Uds. | Largo | Parcial |
|---|---|---|---|
| BAJA |  |  |  |
| AREA ADMINISTRACION |  |  |  |
| ARCHIVO | 1 | 15.40 | 15.40 |
| SALA DE RECURSOS 1 | 1 | 22.95 | 22.95 |
| SALA DE RECURSOS 2 | 1 | 24.20 | 24.20 |
| ZONA AULAS GENERALES Y TALLERES |  |  |  |
| TELECOMUNICACIONES | 1 | 9.56 | 9.56 |
| Total |  |  | 72.11 |

**E11SPP032** m RODAPIÉ AUTOADHESIVO INOX. CEPILLADO 80 MM COVI
648.570 m × 24.18 (24.91 con costes indirectos) = 16155.88
Rodapié autoadhesivo de acero inoxidable AISI 304 con acabado cepillado mate, Covi o equivalente aprobado por la D.T., de 80 mm de altura. Colocado. Medido en su longitud.

| Código | Ud | Descripción | Rendimiento | Precio | Importe |
|---|---|---|---|---|---|
| O01OA030 | h | Oficial primera | 0.067 | 16.8 | 1.13 |
| O01OA070 | h | Peón ordinario | 0.067 | 14.8 | 0.99 |
| P08SP112 | m | Rodapié autoadhesivo Covi inox. cepillado 80 mm (material) | 1.050 | 21.009185231573 | 22.06 |
|  |  | Total |  |  | 24.18 |

Claves: adhesivo, base, medición, limpieza, rodapié, PVC, expandido, flexible, alisador

| Medición | Uds. | Largo | Parcial |
|---|---|---|---|
| BAJA |  |  |  |
| CONSERJERIA -REPROGRAFIA | 1 | 27.66 | 27.66 |
| AREA ADMINISTRACION |  |  |  |
| SECRETARIA | 1 | 22.20 | 22.20 |
| DESPACHO DIRECCION | 1 | 17.90 | 17.90 |
| DESPACHO JEFE DE ESTUDIOS | 1 | 17.14 | 17.14 |
| SALA DE PROFESORES | 1 | 22.72 | 22.72 |
| BIBILIOTECA | 1 | 22.70 | 22.70 |
| DESP. JEFE DE RESIDENCIA | 1 | 17.14 | 17.14 |
| ZONA DE PERSONAL |  |  |  |
| SALA ESTANCIA - COMEDOR | 1 | 26.29 | 26.29 |
| ZONA AULAS GENERALES Y TALLERES |  |  |  |
| C. PERSONAL AUXILIAR Y EDUCATIVO | 1 | 28.70 | 28.70 |
| PRIMERA |  |  |  |
| MODULO 1 |  |  |  |
| VESTIBULO Y SALA DE ESTAR | 1 | 24.20 | 24.20 |
| DORMITORIO 1 | 1 | 18.50 | 18.50 |
| DORMITORIO 2 | 1 | 18.50 | 18.50 |
| MODULO 2 |  |  |  |
| VESTIBULO Y SALA DE ESTAR | 1 | 24.20 | 24.20 |
| DORMITORIO 1 | 1 | 18.50 | 18.50 |
| DORMITORIO 2 | 1 | 18.50 | 18.50 |
| MODULO 3 |  |  |  |
| VESTIBULO Y SALA DE ESTAR | 1 | 24.20 | 24.20 |
| DORMITORIO 1 | 1 | 18.50 | 18.50 |
| DORMITORIO 2 | 1 | 18.50 | 18.50 |
| MODULO 4 |  |  |  |
| VESTIBULO Y SALA DE ESTAR | 1 | 21.40 | 21.40 |
| DORMITORIO 1 | 1 | 15.70 | 15.70 |
| DORMITORIO 2 | 1 | 15.70 | 15.70 |
| MODULO 5 |  |  |  |
| VESTIBULO Y SALA DE ESTAR | 1 | 21.40 | 21.40 |
| DORMITORIO 1 | 1 | 15.70 | 15.70 |
| DORMITORIO 2 | 1 | 15.70 | 15.70 |
| MODULO 6 |  |  |  |
| VESTIBULO Y SALA DE ESTAR | 1 | 21.40 | 21.40 |
| DORMITORIO 1 | 1 | 15.70 | 15.70 |
| DORMITORIO 2 | 1 | 15.70 | 15.70 |
| ZONA E1 |  |  |  |
| DESPACHO C.C | 1 | 20.61 | 20.61 |
| DORMITORIO C.C | 1 | 13.09 | 13.09 |
| DORMITORIOS |  |  |  |
| DORMITORIO 1F2 | 1 | 20.72 | 20.72 |
| DORMITORIO 1F1 | 1 | 15.35 | 15.35 |
| DORMITORIO 2F1 | 1 | 15.35 | 15.35 |
| DORMITORIO 2F2 | 1 | 19.00 | 19.00 |
| Total |  |  | 648.57 |

**EUL2327** m2 CHAPADO LAM. PORC. 3 MM TECHLAM BASIC G3 (12/03/2003)
3293.920 m2 × 45.95 (47.33 con costes indirectos) = 155901.23
Chapado con lámina de gres porcelánico de 3 mm de espesor, Techlam Basic Collection (grupos 1,2 y 3) o equivalente aprobado por la D.T., de dimensiones hasta 3000x1000 mm según despiece y color a elegir por la D.T., recibido con adhesivo mejorado tipo C2 E s/norma EN-12004 Kerakoll H 40 Flex o equivalente aprobado por la D.T., aplicado mediante doble encolado, rejuntado con mortero para juntas tipo CG2 s/norma EN-13888 Kerakoll Fugabella Porcelana 0-4 o equivalente aprobado por la D.T., incluso p.p. perfiles de remate de todos los cantos vistos de cada paño con perfil de aluminio Profilpas Cerfix Proangle ZG/30 o equivalente aprobado por la D.T., pequeño material, cajeado para mecanismos y varios, nivelación, eliminación de restos, limpieza y medios auxiliares, listo para su uso. Según diseño. Incluso emisión de D.I.T. acreditativo de la idoneidad de aplicación del conjunto porcelánico-adhesivo-soporte de yeso laminado. Según NTE y CTE.

| Código | Ud | Descripción | Rendimiento | Precio | Importe |
|---|---|---|---|---|---|
| O01OA030 | h | Oficial primera | 0.301 | 16.8 | 5.06 |
| O01OB100 | h | Ayudante solador, alicatador (mano de obra; 28/06/2002) | 0.301 | 15.8 | 4.76 |
| P09AV2 | m2 | Lámina gres porcelánico e=3 mm Techlam Basic (grupo 3) (material; 28/06/2002) | 1.200 | 24.437420500093 | 29.32 |
| P01DA051 | kg | Adhesivo C2 E s/EN-12004 | 7.000 | 0.5797015905953 | 4.06 |
| P01DJ061 | kg | Mortero rejuntado color CG2 s/EN-13888 | 1.400 | 0.4297787654413 | 0.60 |
| P02DW050 | m3 | Agua | 0.002 | 0.2698610852771 | 0.00 |
| P04TW033 | m | Perfil remate al. Profilpas Certix Proangle ZG/30 (material) | 1.400 | 1.5292128165702 | 2.14 |
|  |  | Total |  |  | 45.95 |

| Medición | Uds. | Largo | Ancho | Parcial |
|---|---|---|---|---|
| zócalo 150-1650 mm |  |  |  |  |
| BAJA |  |  |  |  |
| CORTAVIENTO 1-A1 | 1 | 19.90 | 1.50 | 29.85 |
| S1 | -1 | 7.45 | 1.50 | -11.18 |
| S2 | -1 | 7.45 | 1.50 | -11.18 |
| VESTIBULO ACCESO | 1 | 58.50 | 1.50 | 87.75 |
| S2 | -2 | 7.45 | 1.50 | -22.35 |
| CORTAVIENTO 2-A7 | 1 | 19.90 | 1.50 | 29.85 |
| S1 | -1 | 7.45 | 1.50 | -11.18 |
| S2 | -1 | 7.45 | 1.50 | -11.18 |
| AREA ADMINISTRACION |  |  |  |  |
| VESTIBULO A | 1 | 8.70 | 1.50 | 13.05 |
| DISTRIBUIDOR ADMINISTRACION | 1 | 86.25 | 1.50 | 129.38 |
| SALA VISITAS PADRES 1 | 1 | 17.26 | 1.50 | 25.89 |
| SALA VISITAS PADRES 2 | 1 | 18.65 | 1.50 | 27.98 |
| VEST. ASEO VISITAS | 1 | 8.60 | 1.50 | 12.90 |
| VESTIBULO ASEO D.A. | 1 | 10.53 | 1.50 | 15.80 |
| BOTIQUIN Y SALA CURAS | 1 | 23.74 | 1.50 | 35.61 |
| AREAS GENERALES |  |  |  |  |
| VESTÍBULO S.U.M. | 1 | 11.50 | 1.50 | 17.25 |
| DISTRIBUIDOR S.U.M. | 1 | 92.23 | 1.50 | 138.35 |
| COMEDOR | 1 | 63.16 | 1.50 | 94.74 |
| VEST. ASEOS S.U.M. | 1 | 10.56 | 1.50 | 15.84 |
| VESTÍBULO L | 1 | 8.45 | 1.50 | 12.68 |
| VESTÍBULO E2 | 1 | 9.92 | 1.50 | 14.88 |
| DISTRIBUIDOR Y ESCALERA 2 - h=1,65 m | 1 | 24.00 | 2.00 | 48.00 |
| ZONA DE PERSONAL | 1 | 24.00 | 1.50 | 36.00 |
| DISTRIBUIDOR L | 1 | 69.32 | 1.50 | 103.98 |
| VEST. VESTUARIOS PERSONAL | 1 | 12.45 | 1.50 | 18.68 |
| VESTIBULO A3 | 1 | 18.00 | 1.50 | 27.00 |
| VESTIBULO LV | 1 | 14.73 | 1.50 | 22.10 |
| VESTIBULO C | 1 | 14.18 | 1.50 | 21.27 |
| VESTIBULO A4 | 1 | 14.22 | 1.50 | 21.33 |
| VESTÍBULO A4 | 1 | 18.26 | 1.50 | 27.39 |
| VEST. ASCENSOR E1 | 1 | 11.88 | 1.50 | 17.82 |
| VESTIBULO Y ESCALERA 1 | 1 | 62.20 | 2.00 | 124.40 |
| ZONA AULAS GENERALES Y TALLERES |  |  |  |  |
| DISTRIBUIDOR Z.A | 1 | 198.45 | 1.50 | 297.68 |
| TALLER 1 | 1 | 39.28 | 1.50 | 58.92 |
| TALLER 2 | 1 | 39.28 | 1.50 | 58.92 |
| TALLER 3 | 1 | 39.28 | 1.50 | 58.92 |
| GAB. LOGOPEDIA 2 | 1 | 17.18 | 1.50 | 25.77 |
| GAB. ORIENTACION 2 | 1 | 16.42 | 1.50 | 24.63 |
| GAB. ORIENTACION 1 | 1 | 16.42 | 1.50 | 24.63 |
| GAB. LOGOPEDIA 1 | 1 | 17.40 | 1.50 | 26.10 |
| VESTIBULO A8 | 1 | 10.26 | 1.50 | 15.39 |
| AULA 1 | 1 | 22.64 | 1.50 | 33.96 |
| AULA 2 | 1 | 22.66 | 1.50 | 33.99 |
| AULA 3 | 1 | 22.66 | 1.50 | 33.99 |
| AULA 4 | 1 | 22.66 | 1.50 | 33.99 |
| AULA 5 | 1 | 22.66 | 1.50 | 33.99 |
| AULA 6 | 1 | 22.64 | 1.50 | 33.96 |
| AULA 8 | 1 | 31.16 | 1.50 | 46.74 |
| AULA 9 | 1 | 31.39 | 1.50 | 47.09 |
| AULA 10 | 1 | 23.28 | 1.50 | 34.92 |
| AULA 11 | 1 | 22.94 | 1.50 | 34.41 |
| AULA 12 | 1 | 22.94 | 1.50 | 34.41 |
| AULA 13 | 1 | 22.94 | 1.50 | 34.41 |
| AULA 14 | 1 | 23.52 | 1.50 | 35.28 |
| VEST. ASEOS | 1 | 12.49 | 1.50 | 18.74 |
| VEST. ASEOS | 1 | 12.49 | 1.50 | 18.74 |
| VESTÍBULO A12 | 1 | 11.06 | 1.50 | 16.59 |
| VESTÍBULO A11 | 1 | 11.36 | 1.50 | 17.04 |
| AREA TRATAMIENTO Y AULAS ESPECIFICAS |  |  |  |  |
| VESTIBULO A9 | 1 | 9.95 | 1.50 | 14.93 |
| DISTRIBUIDOR A9 | 1 | 25.03 | 1.50 | 37.55 |
| SALA DE OCIO-DESCANSO-JUEGO 1 | 1 | 34.35 | 1.50 | 51.53 |
| VEST. ASEO D.A10 | 1 | 8.46 | 1.50 | 12.69 |
| VESTIBULO A10 | 1 | 16.67 | 1.50 | 25.01 |
| DISTRIBUIDOR A10 | 1 | 18.33 | 1.50 | 27.50 |
| SALA OCIO-DESCANSO-JUEGO 2 | 1 | 33.19 | 1.50 | 49.79 |
| DISTRIBUIDOR Z.A.E. | 1 | 30.91 | 1.50 | 46.37 |
| AULA AUDIOVISUALES | 1 | 35.56 | 1.50 | 53.34 |
| AULA VIVIENDA | 1 | 36.31 | 1.50 | 54.47 |
| AULA SUPERMERCADO | 1 | 30.99 | 1.50 | 46.49 |
| AULA INFORMATICA | 1 | 26.59 | 1.50 | 39.89 |
| DISTRIBUIDOR S.T. | 1 | 31.45 | 1.50 | 47.18 |
| GAB. FISIOTERAPIA | 1 | 40.41 | 1.50 | 60.62 |
| VESTIBULO GIMNASIO | 1 | 24.60 | 1.50 | 36.90 |
| PRIMERA |  |  |  |  |
| ZONA E2 |  |  |  |  |
| DISTRIBUIDOR E2 Y ESCALERA | 1 | 85.87 | 2.00 | 171.74 |
| DISTRIBUIDOR A2 | 1 | 17.12 | 1.50 | 25.68 |
| DISTRIBUIDOR P1D | 1 | 42.76 | 1.50 | 64.14 |
| VESTÍBULO P1C | 1 | 17.92 | 1.50 | 26.88 |
| ZONA E1 |  |  |  |  |
| DISTRIBUIDOR E1 | 1 | 44.08 | 1.50 | 66.12 |
| VESTIBULO AC | 1 | 11.47 | 1.50 | 17.21 |
| ESCALERA 1 | 1 | 19.90 | 2.00 | 39.80 |
| DORMITORIOS |  |  |  |  |
| DISTRIBUIDOR F | 1 | 28.12 | 1.50 | 42.18 |
| Total |  |  |  | 3293.92 |

**E11SH10** m REMATE ESQUINA ACERO INOX 3 MM (15/12/1998)
288.400 m × 17.27 (17.79 con costes indirectos) = 5130.64
Suministro y colocación de perfiles para esquinero de arista redondeada con radio de 10 mm, de acero inoxidable mate, con un espesor de 3 mm y un desarrollo de 100 mm, incluso recibido con adhesivo, con p.p. de replanteo y de piezas especiales.

| Código | Ud | Descripción | Rendimiento | Precio | Importe |
|---|---|---|---|---|---|
| O01OA030 | h | Oficial primera | 0.067 | 16.8 | 1.13 |
| P34IE1Y16 | m | Esquinero acero inox 100 mm, e=3 mm (material; 15/12/1998) | 1.050 | 13.31314687367 | 13.98 |
| P01DA054 | kg | Adhesivo (material) | 2.000 | 1.0794443411084 | 2.16 |
|  |  | Total |  |  | 17.27 |

| Medición | Uds. | Largo | Parcial |
|---|---|---|---|
| zonas comunes |  |  |  |
| BAJA |  |  |  |
|  | 94 | 2.80 | 263.20 |
| PRIMERA |  |  |  |
|  | 9 | 2.80 | 25.20 |
| Total |  |  | 288.40 |

**EUL2333** m2 CHAPADO LAM. PORC. 3+3 MM TECHLAM BASIC G3 (12/03/2003)
1102.460 m2 × 94.32 (97.15 con costes indirectos) = 107103.99
Chapado con lámina doble de gres porcelánico de 3+3 mm de espesor, Techlam Basic Collection (grupos 1, 2 y 3) o equivalente aprobado por la D.T., de dimensiones hasta 3000x1000 mm según despiece y color a elegir por la D.T., recibido con adhesivo mejorado con deslizamiento vertical nulo, tipo C2 TE s/norma EN-12004 Kerakoll H 40 Tenaflex o equivalente aprobado por la D.T., aplicado mediante doble encolado, rejuntado con mortero para juntas tipo CG2 s/norma EN-13888 Kerakoll Fugabella Porcelana 0-4 o equivalente aprobado por la D.T., incluso p.p. de apoyo y remate del canto inferior con perfil de acero inoxidable Profilpas Cerfix Proangle AI/45 o equivalente aprobado por la D.T., fijado mecánicamente al soporte, pequeño material, cajeado para mecanismos y varios, nivelación, eliminación de restos, limpieza y medios auxiliares, listo para su uso. Según NTE y CTE.

| Código | Ud | Descripción | Rendimiento | Precio | Importe |
|---|---|---|---|---|---|
| O01OA030 | h | Oficial primera | 0.402 | 16.8 | 6.75 |
| O01OB100 | h | Ayudante solador, alicatador | 0.402 | 15.8 | 6.35 |
| P09AV8 | m2 | Lámina gres porcelánico e=3+3 mm Techlam Basic (grupo 3) (material; 28/06/2002) | 1.100 | 63.947082355663 | 70.34 |
| P01DA053 | kg | Adhesivo C2 TE s/EN-12004 (material) | 8.000 | 0.6396707206568 | 5.12 |
| P01DJ061 | kg | Mortero rejuntado color CG2 s/EN-13888 | 1.200 | 0.4297787654413 | 0.52 |
| P02DW050 | m3 | Agua | 0.002 | 0.2698610852771 | 0.00 |
| P04TW034 | m | Perfil remate al. Profilpas Certix Proangle AI/45 i/fijación (material) | 1.000 | 5.2273091703676 | 5.23 |
|  |  | Total |  |  | 94.32 |

| Medición | Uds. | Largo | Ancho | Parcial |
|---|---|---|---|---|
| BAJA |  |  |  |  |
| fachada a C/ J.M. Pemán |  |  |  |  |
|  | 1 | 103.15 | 1.90 | 195.99 |
|  | 4 | 1.60 | 1.90 | 12.16 |
| V2 | -11 | 2.00 | 1.90 | -41.80 |
| V4 | -2 | 1.50 | 0.75 | -2.25 |
| V5 | -5 | 1.90 | 0.55 | -5.23 |
| V12 | -4 | 2.50 | 1.90 | -19.00 |
| V14 | -1 | 4.00 | 1.90 | -7.60 |
| C3 | -2 | 1.10 | 1.90 | -4.18 |
| fachada a C/ Antonio Machado |  |  |  |  |
|  | 1 | 75.05 | 1.90 | 142.60 |
| S1 | -1 | 7.45 | 1.90 | -14.16 |
| V2 | -15 | 2.00 | 1.90 | -57.00 |
| V7 | -2 | 1.70 | 1.90 | -6.46 |
| fachada a C/ Pío Baroja |  |  |  |  |
|  | 1 | 75.35 | 1.90 | 143.17 |
|  | 4 | 2.00 | 1.90 | 15.20 |
|  | 1 | 0.20 | 1.90 | 0.38 |
|  | 2 | 2.20 | 1.90 | 8.36 |
| V9 | -1 | 2.00 | 1.35 | -2.70 |
| V13 | -1 | 2.00 | 1.35 | -2.70 |
| V17 | -4 | 2.00 | 1.35 | -10.80 |
| V17m | -2 | 2.00 | 1.35 | -5.40 |
| V18m | -2 | 2.50 | 1.35 | -6.75 |
| V8m | -1 | 0.90 | 1.35 | -1.22 |
| C1 | -2 | 1.10 | 1.90 | -4.18 |
| C4 | -1 | 0.95 | 1.90 | -1.81 |
| C5 | -1 | 2.20 | 1.90 | -4.18 |
| R1 | -1 | 1.35 | 1.90 | -2.57 |
| fachada a C/ Julio Camba |  |  |  |  |
|  | 1 | 17.00 | 1.90 | 32.30 |
| C2 | -4 | 1.15 | 1.90 | -8.74 |
| V23 | -1 | 0.55 | 1.90 | -1.05 |
| fachadas a patio |  |  |  |  |
|  | 1 | 37.10 | 1.90 | 70.49 |
|  | 2 | 2.00 | 1.90 | 7.60 |
| A2a | -2 | 2.20 | 1.90 | -8.36 |
| V3 | -4 | 2.50 | 1.90 | -19.00 |
| C4 | -1 | 0.95 | 1.90 | -1.81 |
|  | 1 | 13.75 | 1.90 | 26.13 |
| A2a | -1 | 2.20 | 1.90 | -4.18 |
|  | 1 | 16.40 | 1.90 | 31.16 |
| V3 | -4 | 2.50 | 1.90 | -19.00 |
|  | 1 | 9.91 | 1.90 | 18.83 |
| S1 | -1 | 7.45 | 1.90 | -14.16 |
|  | 1 | 24.10 | 1.90 | 45.79 |
|  | 2 | 2.55 | 1.90 | 9.69 |
| V6 | -4 | 1.90 | 0.65 | -4.94 |
| V12 | -1 | 2.50 | 1.90 | -4.75 |
| A2a | -1 | 2.20 | 1.90 | -4.18 |
|  | 1 | 12.95 | 1.90 | 24.61 |
| V3 | -3 | 2.50 | 1.90 | -14.25 |
|  | 1 | 57.30 | 1.90 | 108.87 |
|  | 1 | 3.85 | 1.90 | 7.32 |
|  | 1 | 3.30 | 1.90 | 6.27 |
|  | 2 | 4.65 | 1.90 | 17.67 |
| A1a | -1 | 4.32 | 1.90 | -8.21 |
| A2a | -1 | 2.20 | 1.90 | -4.18 |
| V2 | -9 | 2.00 | 1.90 | -34.20 |
| V3 | -1 | 2.50 | 1.90 | -4.75 |
| V4 | -2 | 1.50 | 0.75 | -2.25 |
| V11 | -1 | 11.20 | 1.90 | -21.28 |
|  | 1 | 20.85 | 1.90 | 39.62 |
| V10 | -3 | 2.80 | 1.90 | -15.96 |
| C6 | -1 | 1.70 | 1.90 | -3.23 |
| PRIMERA |  |  |  |  |
| fachada a C/ J.M. Pemán |  |  |  |  |
|  | 1 | 60.60 | 4.05 | 245.43 |
|  | 1 | 23.55 | 0.70 | 16.49 |
| V1 | -12 | 2.00 | 1.70 | -40.80 |
| V15 | -1 | 2.00 | 1.70 | -3.40 |
| V16 | -1 | 2.80 | 2.00 | -5.60 |
| fachada a C/ Antonio Machado |  |  |  |  |
|  | 1 | 17.00 | 4.05 | 68.85 |
|  | 1 | 16.20 | 0.70 | 11.34 |
| V1 | -3 | 2.00 | 1.70 | -10.20 |
| fachada a C/ Pío Baroja |  |  |  |  |
|  | 1 | 60.60 | 4.05 | 245.43 |
| V1 | -11 | 2.00 | 1.70 | -37.40 |
| V19 | -1 | 2.00 | 1.70 | -3.40 |
| V20 | -1 | 2.00 | 1.70 | -3.40 |
| fachada a C/ Julio Camba |  |  |  |  |
|  | 1 | 17.00 | 4.05 | 68.85 |
| V1 | -4 | 2.00 | 1.70 | -13.60 |
| V22 | -2 | 0.55 | 1.70 | -1.87 |
| Total |  |  |  | 1102.46 |

**EUL2334** m2 CHAPADO LAM. PORC. 3+3 MM TECHLAM BASIC G4 (12/03/2003)
112.380 m2 × 199.71 (205.7 con costes indirectos) = 23116.57
Chapado con lámina doble de gres porcelánico de 3+3 mm de espesor, Techlam Basic Collection (grupo 4) o equivalente aprobado por la D.T., de dimensiones hasta 3000x1000 mm según despiece y color a elegir por la D.T., recibido con adhesivo mejorado con deslizamiento vertical nulo, tipo C2 TE s/norma EN-12004 Kerakoll H 40 Tenaflex o equivalente aprobado por la D.T., aplicado mediante doble encolado, rejuntado con mortero para juntas tipo CG2 s/norma EN-13888 Kerakoll Fugabella Porcelana 0-4 o equivalente aprobado por la D.T., incluso p.p. de apoyo y remate del canto inferior con perfil de acero inoxidable Profilpas Cerfix Proangle AI/45 o equivalente aprobado por la D.T., fijado mecánicamente al soporte, pequeño material, cajeado para mecanismos y varios, nivelación, eliminación de restos, limpieza y medios auxiliares, listo para su uso. Según NTE y CTE.

| Código | Ud | Descripción | Rendimiento | Precio | Importe |
|---|---|---|---|---|---|
| O01OA030 | h | Oficial primera | 0.402 | 16.8 | 6.75 |
| O01OB100 | h | Ayudante solador, alicatador | 0.402 | 15.8 | 6.35 |
| P09AV9 | m2 | Lámina gres porcelánico e=3+3 mm Techlam Basic (grupo 4) (material; 28/06/2002) | 1.100 | 159.75776248404 | 175.73 |
| P01DA053 | kg | Adhesivo C2 TE s/EN-12004 | 8.000 | 0.6396707206568 | 5.12 |
| P01DJ061 | kg | Mortero rejuntado color CG2 s/EN-13888 | 1.200 | 0.4297787654413 | 0.52 |
| P02DW050 | m3 | Agua | 0.002 | 0.2698610852771 | 0.00 |
| P04TW034 | m | Perfil remate al. Profilpas Certix Proangle AI/45 i/fijación | 1.000 | 5.2273091703676 | 5.23 |
|  |  | Total |  |  | 199.71 |

| Medición | Uds. | Largo | Ancho | Parcial |
|---|---|---|---|---|
| BAJA |  |  |  |  |
| fachada a C/ J.M. Pemán |  |  |  |  |
|  | 1 | 103.15 | 0.35 | 36.10 |
|  | 4 | 1.60 | 0.35 | 2.24 |
| V2 | -11 | 2.00 | 0.35 | -7.70 |
| V12 | -4 | 2.50 | 0.35 | -3.50 |
| V14 | -1 | 4.00 | 0.35 | -1.40 |
| C3 | -2 | 1.10 | 0.35 | -0.77 |
| fachada a C/ Antonio Machado |  |  |  |  |
|  | 1 | 75.05 | 0.35 | 26.27 |
| S1 | -1 | 7.45 | 0.35 | -2.61 |
| V2 | -15 | 2.00 | 0.35 | -10.50 |
| V7 | -2 | 1.70 | 0.35 | -1.19 |
| fachada a C/ Pío Baroja |  |  |  |  |
|  | 1 | 75.35 | 0.35 | 26.37 |
|  | 4 | 2.00 | 0.35 | 2.80 |
|  | 1 | 0.20 | 0.35 | 0.07 |
|  | 2 | 2.20 | 0.35 | 1.54 |
| C1 | -2 | 1.10 | 0.35 | -0.77 |
| C4 | -1 | 0.95 | 0.35 | -0.33 |
| C5 | -1 | 2.20 | 0.35 | -0.77 |
| R1 | -1 | 1.35 | 0.35 | -0.47 |
| fachada a C/ Julio Camba |  |  |  |  |
|  | 1 | 17.00 | 0.35 | 5.95 |
| C2 | -4 | 1.15 | 0.35 | -1.61 |
| V23 | -1 | 0.55 | 0.35 | -0.19 |
| fachadas a patio |  |  |  |  |
|  | 1 | 37.10 | 0.35 | 12.99 |
|  | 2 | 2.00 | 0.35 | 1.40 |
| A2a | -2 | 2.20 | 0.35 | -1.54 |
| V3 | -4 | 2.50 | 0.35 | -3.50 |
| C4 | -1 | 0.95 | 0.35 | -0.33 |
|  | 1 | 13.75 | 0.35 | 4.81 |
| A2a | -1 | 2.20 | 0.35 | -0.77 |
|  | 1 | 16.40 | 0.35 | 5.74 |
| V3 | -4 | 2.50 | 0.35 | -3.50 |
|  | 1 | 9.91 | 0.35 | 3.47 |
| S1 | -1 | 7.45 | 0.35 | -2.61 |
|  | 1 | 24.10 | 0.35 | 8.44 |
|  | 2 | 2.55 | 0.35 | 1.79 |
| V12 | -1 | 2.50 | 0.35 | -0.88 |
| A2a | -1 | 2.20 | 0.35 | -0.77 |
|  | 1 | 12.95 | 0.35 | 4.53 |
| V3 | -3 | 2.50 | 0.35 | -2.63 |
|  | 1 | 57.30 | 0.35 | 20.06 |
|  | 1 | 3.85 | 0.35 | 1.35 |
|  | 1 | 3.30 | 0.35 | 1.16 |
|  | 2 | 4.65 | 0.35 | 3.26 |
| A1a | -1 | 4.32 | 0.35 | -1.51 |
| A2a | -1 | 2.20 | 0.35 | -0.77 |
| V2 | -9 | 2.00 | 0.35 | -6.30 |
| V3 | -1 | 2.50 | 0.35 | -0.88 |
| V11 | -1 | 11.20 | 0.35 | -3.92 |
|  | 1 | 20.85 | 0.35 | 7.30 |
| V10 | -3 | 2.80 | 0.35 | -2.94 |
| C6 | -1 | 1.70 | 0.35 | -0.60 |
| Total |  |  |  | 112.38 |

**E12AP151** m2 ALIC.GRES ESMALTADO 20X20 COLOR PAVIGRES 21
2122.400 m2 × 39.15 (40.32 con costes indirectos) = 85575.17
Alicatado con plaqueta de gres esmaltado de 20x20 cm Pavigres Serie 21 o equivalente aprobado por la D.T., en tonos, texturas y colocación a elegir por la Dirección Facultativa dentro de todos los grupos de color, recibido con adhesivo mejorado tipo C2 s/norma EN-12004, de la casa Mapei tipo Keraflex o equivalente aprobado por la D.T., aplicado mediante simple encolado, rejuntado con mortero para juntas tipo CG2 s/norma EN-13888, de la casa Mapei o equivalente aprobado por la D.T., pequeño material, nivelación, eliminación de restos, limpieza y medios auxiliares, listo para su uso. Incluso parte proporcional de piezas especiales de remate de alicatados y solados tipo escocia con perfiles de aluminio anodizado natural tipo Schlüter Dilex AHK AE o equivalente aprobado por la D.T., y en aristas con perfiles de aluminio anodizado natural tipo Schlüter Jolly AC o equivalente aprobado por la D.T., recibidos simultáneamente al revestimiento con su propio adhesivo, con p.p. de piezas especiales de unión en ángulo internas y externas. Según diseño. Según NTE y CTE.

| Código | Ud | Descripción | Rendimiento | Precio | Importe |
|---|---|---|---|---|---|
| O01OA030 | h | Oficial primera | 0.201 | 16.8 | 3.38 |
| O01OB100 | h | Ayudante solador, alicatador | 0.201 | 15.8 | 3.18 |
| O01OA070 | h | Peón ordinario | 0.080 | 14.8 | 1.18 |
| P09ABV151 | m2 | Gres esmaltado 20x20 color Pavigres Serie 21 (material) | 1.050 | 16.061732001493 | 16.86 |
| P01DA051 | kg | Adhesivo C2 E s/EN-12004 | 3.500 | 0.5797015905953 | 2.03 |
| P01DJ061 | kg | Mortero rejuntado color CG2 s/EN-13888 | 2.000 | 0.4297787654413 | 0.86 |
| P02DW050 | m3 | Agua | 0.002 | 0.2698610852771 | 0.00 |
| E11SH01 | m | REMATE ALICA RINCONES ALUM MATE (15/12/1998) | 0.800 | 11.64 | 9.31 |
| E11SH06 | m | REMATE ALICA ARISTAS ALUM MATE (15/12/1998) | 0.500 | 4.69 | 2.35 |
|  |  | Total |  |  | 39.15 |

| Medición | Uds. | Largo | Ancho | Parcial |
|---|---|---|---|---|
| BAJA |  |  |  |  |
| AREA ADMINISTRACION |  |  |  |  |
| ASEO VISITAS MASC | 1 | 8.05 | 2.80 | 22.54 |
| ASEO VISITAS FEM | 1 | 7.91 | 2.80 | 22.15 |
| ASEO D.A. 1 | 1 | 8.57 | 2.80 | 24.00 |
| ASEO D.A. 2 | 1 | 8.37 | 2.80 | 23.44 |
| ASEO D.A. 3 | 1 | 8.37 | 2.80 | 23.44 |
| ASEO D.A. 4 | 1 | 8.57 | 2.80 | 24.00 |
| AREAS GENERALES |  |  |  |  |
| ASEO M | 1 | 14.90 | 2.80 | 41.72 |
| ASEO M ADAPTADO | 1 | 8.41 | 2.80 | 23.55 |
| ASEO F | 1 | 15.68 | 2.80 | 43.90 |
| ASEO F ADAPTADO | 1 | 8.41 | 2.80 | 23.55 |
| ASEO M | 1 | 14.90 | 2.80 | 41.72 |
| ZONA DE PERSONAL |  |  |  |  |
| ASEO M | 1 | 16.73 | 2.80 | 46.84 |
| ASEO M ADAPTADO | 1 | 8.24 | 2.80 | 23.07 |
| ASEO F | 1 | 16.73 | 2.80 | 46.84 |
| ASEO F ADAPTADO | 1 | 8.24 | 2.80 | 23.07 |
| LAVANDERIA | 1 | 49.00 | 2.80 | 137.20 |
| LAVADO VAJILLAS | 1 | 17.70 | 2.80 | 49.56 |
| COCINA | 1 | 28.36 | 2.80 | 79.41 |
| ARC. FRIGORIFICOS | 1 | 18.09 | 2.80 | 50.65 |
| ASEOS PERSONAL COCINA | 1 | 19.98 | 2.80 | 55.94 |
| ZONA AULAS GENERALES Y TALLERES |  |  |  |  |
| ASEO M | 1 | 16.90 | 2.80 | 47.32 |
| ASEO M ADAPTADO | 1 | 8.71 | 2.80 | 24.39 |
| ASEO F | 1 | 16.71 | 2.80 | 46.79 |
| ASEO F ADAPTADO | 1 | 8.71 | 2.80 | 24.39 |
| ASEO M | 1 | 16.90 | 2.80 | 47.32 |
| ASEO M ADAPTADO | 1 | 8.71 | 2.80 | 24.39 |
| ASEO F | 1 | 16.71 | 2.80 | 46.79 |
| ASEO F ADAPTADO | 1 | 8.71 | 2.80 | 24.39 |
| AREA TRATAMIENTO Y AULAS ESPECIFICAS |  |  |  |  |
| ASEO F | 1 | 8.90 | 2.80 | 24.92 |
| ASEO M | 1 | 10.34 | 2.80 | 28.95 |
| SALA HIDROTERAPIA | 1 | 36.49 | 2.80 | 102.17 |
| VESTUARIO GIMNASIO M | 1 | 35.06 | 2.80 | 98.17 |
| VESTUARIO GIMNASIO F | 1 | 33.48 | 2.80 | 93.74 |
| CABINA DISC. F | 1 | 9.24 | 2.80 | 25.87 |
| VESTUARIO GIMNASIO M | 1 | 35.06 | 2.80 | 98.17 |
| VESTUARIO GIMNASIO M | 1 | 9.58 | 2.80 | 26.82 |
| PRIMERA |  |  |  |  |
| MODULO 1 |  |  |  |  |
| BAÑO 1 | 1 | 11.10 | 2.80 | 31.08 |
| BAÑO 2 | 1 | 11.10 | 2.80 | 31.08 |
| MODULO 2 |  |  |  |  |
| BAÑO 1 | 1 | 11.10 | 2.80 | 31.08 |
| BAÑO 2 | 1 | 11.10 | 2.80 | 31.08 |
| MODULO 3 |  |  |  |  |
| BAÑO 1 | 1 | 11.10 | 2.80 | 31.08 |
| BAÑO 2 | 1 | 11.10 | 2.80 | 31.08 |
| MODULO 4 |  |  |  |  |
| BAÑO 1 | 1 | 11.10 | 2.80 | 31.08 |
| BAÑO 2 | 1 | 11.10 | 2.80 | 31.08 |
| MODULO 5 |  |  |  |  |
| BAÑO 1 | 1 | 11.10 | 2.80 | 31.08 |
| BAÑO 2 | 1 | 11.10 | 2.80 | 31.08 |
| MODULO 6 |  |  |  |  |
| BAÑO 1 | 1 | 11.10 | 2.80 | 31.08 |
| BAÑO 2 | 1 | 11.10 | 2.80 | 31.08 |
| ZONA E1 |  |  |  |  |
| BAÑO C.C. | 1 | 10.59 | 2.80 | 29.65 |
| ASEO CAMILLA | 1 | 15.68 | 2.80 | 43.90 |
| DORMITORIOS |  |  |  |  |
| BAÑO 1 | 1 | 11.51 | 2.80 | 32.23 |
| BAÑO 2 | 1 | 11.60 | 2.80 | 32.48 |
| Total |  |  |  | 2122.40 |

**E12AP153** m2 ALIC.AZULEJO 20X20 BLANCO KERAMEX MATE
909.800 m2 × 25.88 (26.66 con costes indirectos) = 24255.27
Alicatado con plaqueta cerámica de pasta blanca de 20x20 cm Keramex mate o equivalente aprobado por la D.T., en tonos, texturas y colocación a elegir por la Dirección Facultativa, recibido con adhesivo tipo C1 s/norma EN-12004, de la casa Mapei o equivalente aprobado por la D.T., aplicado mediante simple encolado, rejuntado con lechada para juntas tipo CG2 s/norma EN-13888, de la casa Mapei o equivalente aprobado por la D.T., pequeño material, nivelación, eliminación de restos, limpieza y medios auxiliares, listo para su uso. Según diseño. Incluso parte proporcional de piezas especiales de remate de alicatados y solados tipo escocia con perfiles de aluminio anodizado natural tipo Schlüter Dilex AHK AE o equivalente aprobado por la D.T., y en aristas con perfiles de aluminio anodizado natural tipo Schlüter Jolly AC o equivalente aprobado por la D.T., recibidos simultáneamente al revestimiento con su propio adhesivo, con p.p. de piezas especiales de unión en ángulo internas y externas. Según NTE y CTE.

| Código | Ud | Descripción | Rendimiento | Precio | Importe |
|---|---|---|---|---|---|
| O01OA030 | h | Oficial primera | 0.187 | 16.8 | 3.142 |
| O01OB100 | h | Ayudante solador, alicatador | 0.187 | 15.8 | 2.955 |
| O01OA070 | h | Peón ordinario | 0.080 | 14.8 | 1.184 |
| P09ABV153 | m2 | Alicatado azulejo 20x20 blanco Keramex mate (material) | 1.050 | 5.357242285501 | 5.625 |
| P01DA052 | kg | Adhesivo C1 s/EN-12004 (material) | 3.500 | 0.1299331151334 | 0.455 |
| P01DJ061 | kg | Mortero rejuntado color CG2 s/EN-13888 | 2.000 | 0.4297787654413 | 0.860 |
| P02DW050 | m3 | Agua | 0.002 | 0.2698610852771 | 0.001 |
| E11SH01 | m | REMATE ALICA RINCONES ALUM MATE | 0.800 | 11.64 | 9.312 |
| E11SH06 | m | REMATE ALICA ARISTAS ALUM MATE | 0.500 | 4.69 | 2.345 |
|  |  | Total |  |  | 25.88 |

| Medición | Uds. | Largo | Ancho | Parcial |
|---|---|---|---|---|
| BAJA |  |  |  |  |
| AREA ADMINISTRACION |  |  |  |  |
| C. LIMPIEZA | 1 | 6.03 | 2.80 | 16.88 |
| ZONA DE PERSONAL |  |  |  |  |
| ALMACEN LAVANDERIA | 1 | 14.08 | 2.80 | 39.42 |
| ALMACEN ROPA LIMPIA | 1 | 13.62 | 2.80 | 38.14 |
| BASURAS | 1 | 12.18 | 2.80 | 34.10 |
| ALMACEN MENAJE | 1 | 16.96 | 2.80 | 47.49 |
| ALMACEN VIVERES | 1 | 17.13 | 2.80 | 47.96 |
| ALMACEN E1 | 1 | 15.04 | 2.80 | 42.11 |
| INSTALACIONES |  |  |  |  |
| VESTIBULO | 1 | 6.28 | 2.80 | 17.58 |
| CALDERAS | 1 | 22.48 | 2.80 | 62.94 |
| C. INST. AGUA POTABLE | 1 | 8.88 | 2.80 | 24.86 |
| C. INCENDIOS | 1 | 9.62 | 2.80 | 26.94 |
| ALMACEN GENERAL | 1 | 18.98 | 2.80 | 53.14 |
| C. INST. ELECTRICA | 1 | 10.50 | 2.80 | 29.40 |
| G. ELECTROGENO | 1 | 14.70 | 2.80 | 41.16 |
| RESIDUOS | 1 | 20.16 | 2.80 | 56.45 |
| AREA TRATAMIENTO Y AULAS ESPECIFICAS |  |  |  |  |
| C. LIMPIEZA | 1 | 8.20 | 2.80 | 22.96 |
| ALMACEN G | 1 | 11.10 | 2.80 | 31.08 |
| AREAS GENERALES |  |  |  |  |
| ALMACEN LENCERIA | 1 | 12.51 | 2.80 | 35.03 |
| ZONA AULAS GENERALES Y TALLERES |  |  |  |  |
| MATERIAL 1 | 1 | 15.98 | 2.80 | 44.74 |
| MATERIAL 2 | 1 | 15.98 | 2.80 | 44.74 |
| MATERIAL 3 | 1 | 16.64 | 2.80 | 46.59 |
| PRIMERA |  |  |  |  |
| ZONA E1 |  |  |  |  |
| C. LIMPIEZA | 1 | 7.89 | 2.80 | 22.09 |
| ZONA E2 |  |  |  |  |
| ALMACEN ROPA CAMA | 1 | 12.00 | 2.80 | 33.60 |
| ALMACEN OTROS USOS | 1 | 18.00 | 2.80 | 50.40 |
| Total |  |  |  | 909.80 |

**E10EGB080XÑ5** m2 SOLADO GRES EXTRUSIONADO 31x31 ROSA GRES MARFIL (15/12/1998)
150.150 m2 × 27.26 (28.08 con costes indirectos) = 4216.21
Solado de baldosa de gres extrusionado Natural Marfil de Rosa Gres o equivalente aprobado por la D.T., de dimensiones nominales 31x31 cm, en tonos, texturas y colocación a elegir por la D.F, recibido con adhesivo mejorado tipo C2 s/norma EN-12004, Keraflex de Mapei o equivalente aprobado por la D.T., aplicado mediante simple encolado, rejuntado con mortero para juntas tipo CG2 s/norma EN-13888, de la casa Mapei o equivalente aprobado por la D.T.. Eliminación de restos y limpieza, listo para su uso. Según normas NTE y CTE. Incluso p.p. de cambio de pavimento según documentación gráfica y reglamento de accesibilidad.

| Código | Ud | Descripción | Rendimiento | Precio | Importe |
|---|---|---|---|---|---|
| O01OA030 | h | Oficial primera | 0.268 | 16.8 | 4.50 |
| O01OA070 | h | Peón ordinario | 0.268 | 14.8 | 3.97 |
| P08EPO014 | m2 | Bald.gres extrusionado 31x31 Marfil (material) | 1.050 | 14.732416285128 | 15.47 |
| P01DA051 | kg | Adhesivo C2 E s/EN-12004 | 3.500 | 0.5797015905953 | 2.03 |
| P01DJ061 | kg | Mortero rejuntado color CG2 s/EN-13888 | 3.000 | 0.4297787654413 | 1.29 |
| P02DW050 | m3 | Agua | 0.001 | 0.2698610852771 | 0.00 |
|  |  | Total |  |  | 27.26 |

| Medición | Uds. | Largo | Ancho | Parcial |
|---|---|---|---|---|
| tendedero | 1 | 150.15 | 1.00 | 150.15 |
| Total |  |  |  | 150.15 |

**E11EPP223** m RODAPIÉ GRES EXTRUSIONADO 8x31 ROSAGRES MARFIL
4.150 m × 7.4 (7.62 con costes indirectos) = 31.62
Rodapie de gres extrusionado Marfil de Rosa Gres o equivalente aprobado por la D.T., de dimensiones nominales 31x8 cm, en tonos, texturas y colocación a elegir por la D.F, recibido con adhesivo mejorado tipo C2 s/norma EN-12004, Keraflex de Mapei o equivalente aprobado por la D.T., aplicado mediante simple encolado, rejuntado con mortero para juntas tipo CG2 s/norma EN-13888, de la casa Mapei o equivalente aprobado por la D.T.. Eliminación de restos y limpieza, listo para su uso. Medido sin deducir huecos. Según normas NTE y CTE.

| Código | Ud | Descripción | Rendimiento | Precio | Importe |
|---|---|---|---|---|---|
| O01OA030 | h | Oficial primera | 0.067 | 16.8 | 1.13 |
| O01OA070 | h | Peón ordinario | 0.067 | 14.8 | 0.99 |
| P08EPP223 | m | Rodapié gres extrusionado 31x8 Marfil (material) | 1.050 | 4.6875869998134 | 4.92 |
| P01DA051 | kg | Adhesivo C2 E s/EN-12004 | 0.600 | 0.5797015905953 | 0.35 |
| P01DJ061 | kg | Mortero rejuntado color CG2 s/EN-13888 | 0.020 | 0.4297787654413 | 0.01 |
| P02DW050 | m3 | Agua | 0.001 | 0.2698610852771 | 0.00 |
|  |  | Total |  |  | 7.4 |

| Medición | Uds. | Largo | Parcial |
|---|---|---|---|
| tendedero |  |  |  |
|  | 1 | 0.65 | 0.65 |
|  | 1 | 3.50 | 3.50 |
| Total |  |  | 4.15 |

**EULME2321** m PELDAÑO H. CALIZA CAPRI 30 MM T. GRES PORC. (12/03/2003)
82.080 m × 28.08 (28.92 con costes indirectos) = 2373.75
Forrado de peldaño formado por huella de piedra caliza Capri pulida de 30 mm de espesor, con banda antideslizante, incluso tratamiento de aristas y cantos, y tabica con plaqueta de gres porcelánico pulido con bordes rectificados en fábrica, todo recibido con adhesivo mejorado tipo C2 s/norma EN-12004, de la casa Mapei tipo Keraflex o equivalente aprobado por la D.T., aplicado mediante simple encolado, rejuntado con mortero para juntas tipo CG2 s/norma EN-13888, de la casa Mapei o equivalente aprobado por la D.T., incluso p.p. de preparación y regularización de soporte con enfoscado maestreado de mortero de cemento 1:5, pequeño material, nivelación y medios auxiliares. Eliminación de restos y limpieza, listo para su uso. Según diseño. Según normas NTE y CTE.

| Código | Ud | Descripción | Rendimiento | Precio | Importe |
|---|---|---|---|---|---|
| O01OA030 | h | Oficial primera | 0.368 | 16.8 | 6.18 |
| O01OA070 | h | Peón ordinario | 0.368 | 14.8 | 5.45 |
| P09EM13 | m2 | Piedra caliza Capri pulida e=3 cm cortada medida | 0.300 | 26.766221717484 | 8.03 |
| P09EM14 | m | Tratamiento de cantos vistos | 1.100 | 0.9994855010263 | 1.10 |
| P09EM15 | m | Tratamiento banda antideslizante (material) | 1.000 | 2.6786211427505 | 2.68 |
| P09AC080V1 | m2 | Gres procelánico pul rectificado 40x60 Kerabe (material; 28/06/2002) | 0.180 | 16.061732001493 | 2.89 |
| A02A070 | m3 | MORTERO CEMENTO 1/5 M-60 | 0.012 | 44.89 | 0.54 |
| P01DA051 | kg | Adhesivo C2 E s/EN-12004 | 1.600 | 0.5797015905953 | 0.93 |
| P01DJ061 | kg | Mortero rejuntado color CG2 s/EN-13888 | 0.650 | 0.4297787654413 | 0.28 |
| P02DW050 | m3 | Agua | 0.002 | 0.2698610852771 | 0.00 |
|  |  | Total |  |  | 28.08 |

| Medición | Uds. | Largo | Parcial |
|---|---|---|---|
| ESCALERA 1 |  |  |  |
|  | 27 | 1.52 | 41.04 |
| ESCALERA 2 |  |  |  |
|  | 27 | 1.52 | 41.04 |
| ESCALERA 2 |  |  |  |
| Total |  |  | 82.08 |

**E10EGB080XÑ11** m2 SOLADO CALIZA CAPRI PULIDA (15/12/1998)
10.600 m2 × 37.96 (39.1 con costes indirectos) = 414.46
Solado de piedra caliza Capri pulida, con piezas de 3 cm de espesor, en tonos y colocación a elegir por la D.F, recibido con adhesivo mejorado tipo C2 s/norma EN-12004, Keraflex de Mapei o equivalente aprobado por la D.T., aplicado mediante simple encolado, rejuntado con mortero para juntas tipo CG2 s/norma EN-13888, de la casa Mapei o equivalente aprobado por la D.T.. Eliminación de restos y limpieza, listo para su uso. Según normas NTE y CTE. Incluso p.p. de cambio de pavimento según documentación gráfica y reglamento de accesibilidad.

| Código | Ud | Descripción | Rendimiento | Precio | Importe |
|---|---|---|---|---|---|
| O01OA030 | h | Oficial primera | 0.268 | 16.8 | 4.50 |
| O01OA070 | h | Peón ordinario | 0.268 | 14.8 | 3.97 |
| P09EM13 | m2 | Piedra caliza Capri pulida e=3 cm cortada medida | 1.000 | 26.766221717484 | 26.77 |
| P01DA051 | kg | Adhesivo C2 E s/EN-12004 | 3.500 | 0.5797015905953 | 2.03 |
| P01DJ061 | kg | Mortero rejuntado color CG2 s/EN-13888 | 1.600 | 0.4297787654413 | 0.69 |
| P02DW050 | m3 | Agua | 0.001 | 0.2698610852771 | 0.00 |
|  |  | Total |  |  | 37.96 |

| Medición | Uds. | Largo | Ancho | Parcial |
|---|---|---|---|---|
| descansillos |  |  |  |  |
| ESCALERA 1 |  |  |  |  |
|  | 2 | 2.65 | 1.00 | 5.30 |
| ESCALERA 2 |  |  |  |  |
|  | 2 | 2.65 | 1.00 | 5.30 |
| Total |  |  |  | 10.60 |

**E10EGB080XÑ8** m2 SOLADO GRANITO GRIS CORTE SIERRA (15/12/1998)
12.500 m2 × 31.49 (32.43 con costes indirectos) = 405.38
Solado de granito gris o equivalente aprobado por la D.T., con piezas de 2 cm de espesor acabadas en corte de sierra, en tonos y colocación a elegir por la D.F, recibido con adhesivo mejorado tipo C2 s/norma EN-12004, Keraflex de Mapei o equivalente aprobado por la D.T., aplicado mediante doble encolado, rejuntado con mortero para juntas tipo CG2 s/norma EN-13888, de la casa Mapei o equivalente aprobado por la D.T.. Eliminación de restos y limpieza, listo para su uso. Según normas NTE y CTE.

| Código | Ud | Descripción | Rendimiento | Precio | Importe |
|---|---|---|---|---|---|
| O01OA030 | h | Oficial primera | 0.301 | 16.8 | 5.06 |
| O01OA070 | h | Peón ordinario | 0.301 | 14.8 | 4.45 |
| P08LB011 | m2 | Bald.granito nacio. 2 cm corte sierra (material) | 1.050 | 16.411551926852 | 17.23 |
| P01DA051 | kg | Adhesivo C2 E s/EN-12004 | 7.000 | 0.5797015905953 | 4.06 |
| P01DJ061 | kg | Mortero rejuntado color CG2 s/EN-13888 | 1.600 | 0.4297787654413 | 0.69 |
| P02DW050 | m3 | Agua | 0.001 | 0.2698610852771 | 0.00 |
|  |  | Total |  |  | 31.49 |

| Medición | Uds. | Largo | Ancho | Parcial |
|---|---|---|---|---|
| umbrales |  |  |  |  |
| 1-A1 | 1 | 7.45 | 0.30 | 2.24 |
| 2-A8 | 1 | 7.45 | 0.30 | 2.24 |
| A11 | 1 | 1.10 | 0.30 | 0.33 |
| A12 | 1 | 1.10 | 0.30 | 0.33 |
| A2 | 1 | 2.15 | 0.30 | 0.65 |
| A3 | 1 | 1.10 | 0.30 | 0.33 |
| A4 | 1 | 1.10 | 0.30 | 0.33 |
| INST | 4 | 1.15 | 0.30 | 1.38 |
| A5 | 1 | 2.15 | 0.30 | 0.65 |
| ALMACEN E1 | 1 | 0.95 | 0.30 | 0.29 |
| COMEDOR | 1 | 2.15 | 0.30 | 0.65 |
| DIST. S.U.M | 1 | 2.15 | 0.30 | 0.65 |
| A8 | 1 | 2.15 | 0.30 | 0.65 |
| A9 | 1 | 2.15 | 0.30 | 0.65 |
| A10 | 1 | 2.15 | 0.30 | 0.65 |
| GIMNASIO | 1 | 1.60 | 0.30 | 0.48 |
| Total |  |  |  | 12.50 |

**E11SH04** m JUNTA DILATACIÓN SOLADO CERÁMICO (15/12/1998)
21.700 m × 24.6 (25.34 con costes indirectos) = 549.88
Suministro y colocación de perfiles para junta de dilatación en solado cerámico, tipo Schlüter Dilex AEBT o equivalente aprobado por la D.T., recibido simultáneamente al pavimento con su propio adhesivo, con p.p. de replanteo y de piezas especiales.

| Código | Ud | Descripción | Rendimiento | Precio | Importe |
|---|---|---|---|---|---|
| O01OA030 | h | Oficial primera | 0.067 | 16.8 | 1.13 |
| P34IE1Y11 | m | Perfil junta movimiento Schlüter Dilex AEBT (material; 15/12/1998) | 1.050 | 22.348495802948 | 23.47 |
|  |  | Total |  |  | 24.6 |

| Medición | Uds. | Largo | Parcial |
|---|---|---|---|
| BAJA |  |  |  |
| vestuarios gimnasio |  |  |  |
|  | 1 | 5.50 | 5.50 |
|  | 1 | 6.40 | 6.40 |
| vestuarios personal |  |  |  |
|  | 1 | 3.90 | 3.90 |
| almacén menaje |  |  |  |
|  | 1 | 5.90 | 5.90 |
| Total |  |  | 21.70 |

**E11SH08** m JUNTA DILATACIÓN SOLADO CAUCHO (15/12/1998)
81.600 m × 9.46 (9.74 con costes indirectos) = 794.78
Suministro y colocación de perfiles de acero inoxidable de 10 cm de ancho y radio de curvatura en arista de 1 cm, para remate de esquinas de revestimiento cerámico, para un espesor de pieza de 3 mm, recibido simultáneamente al revestimiento con su propio adhesivo, con p.p. de replanteo y de piezas especiales.

| Código | Ud | Descripción | Rendimiento | Precio | Importe |
|---|---|---|---|---|---|
| O01OA030 | h | Oficial primera | 0.067 | 16.8 | 1.13 |
| P34IE1Y14 | m | Perfil junta movimiento Covimov Plano 3 mm (material; 15/12/1998) | 1.050 | 7.9259200231386 | 8.32 |
|  |  | Total |  |  | 9.46 |

| Medición | Uds. | Largo | Parcial |
|---|---|---|---|
| BAJA |  |  |  |
| vest. gimnasio | 1 | 2.60 | 2.60 |
| almacen | 1 | 2.70 | 2.70 |
| dist. A9 | 1 | 2.60 | 2.60 |
| sala ocio 1 | 1 | 9.35 | 9.35 |
| secretaría | 1 | 5.65 | 5.65 |
| vest. acceso | 1 | 2.20 | 2.20 |
|  | 1 | 3.50 | 3.50 |
| botiquin y sala curas | 1 | 5.70 | 5.70 |
| almacen usos múltiples | 1 | 2.10 | 2.10 |
| sala recursos 2 | 1 | 2.45 | 2.45 |
| sala recursos 1 | 1 | 4.35 | 4.35 |
| dist. L | 1 | 2.20 | 2.20 |
| vest. vesturarios personal | 1 | 1.90 | 1.90 |
| distribuidor SUM | 1 | 23.00 | 23.00 |
| comedor | 1 | 6.90 | 6.90 |
| vest. LV | 1 | 2.20 | 2.20 |
| PRIMERA |  |  |  |
| vest. P1C | 1 | 2.20 | 2.20 |
| Total |  |  | 81.60 |

**E11SH09** m JUNTA SOLADO COVIMOV PERIFERICO (15/12/1998)
58.300 m × 10.06 (10.36 con costes indirectos) = 603.99
Suministro y colocación de perfiles para junta de remate entre solados, tipo Covimov Periférico o equivalente aprobado por la D.T., recibido simultáneamente al pavimento con su propio adhesivo, con p.p. de replanteo y de piezas especiales.

| Código | Ud | Descripción | Rendimiento | Precio | Importe |
|---|---|---|---|---|---|
| O01OA030 | h | Oficial primera | 0.067 | 16.8 | 1.13 |
| P34IE1Y15 | m | Perfil junta movimiento Covimov Periférico 8 mm (material; 15/12/1998) | 1.050 | 8.4956267587236 | 8.92 |
|  |  | Total |  |  | 10.06 |

| Medición | Uds. | Largo | Parcial |
|---|---|---|---|
| BAJA |  |  |  |
| caucho - gres | 36 | 1.10 | 39.60 |
| PRIMERA |  |  |  |
| caucho - gres | 2 | 1.10 | 2.20 |
| caucho - resina | 15 | 1.10 | 16.50 |
| Total |  |  | 58.30 |

**E11SH07** m PEFIL TRAVIESA TOPE INFERIOR PUERTA (15/12/1998)
26.600 m × 13.17 (13.57 con costes indirectos) = 360.96
Suministro y colocación de perfil metálico con junta elástica para traviesa inferior de cerco de puerta, recibido simultáneamente al pavimento con su propio adhesivo, con p.p. de replanteo y de piezas especiales.

| Código | Ud | Descripción | Rendimiento | Precio | Importe |
|---|---|---|---|---|---|
| O01OA030 | h | Oficial primera | 0.067 | 16.8 | 1.13 |
| P34IE1Y13 | m | Perfil metálico traviesa inferior i/junta (material; 15/12/1998) | 1.000 | 12.043800287367 | 12.04 |
|  |  | Total |  |  | 13.17 |

| Medición | Uds. | Largo | Parcial |
|---|---|---|---|
| umbrales |  |  |  |
| A11 | 1 | 1.10 | 1.10 |
| A12 | 1 | 1.10 | 1.10 |
| A2 | 1 | 2.15 | 2.15 |
| A3 | 1 | 1.10 | 1.10 |
| A4 | 1 | 1.10 | 1.10 |
| INST | 4 | 1.15 | 4.60 |
| A5 | 1 | 2.15 | 2.15 |
| ALMACEN E1 | 1 | 0.95 | 0.95 |
| COMEDOR | 1 | 2.15 | 2.15 |
| DIST. S.U.M | 1 | 2.15 | 2.15 |
| A8 | 1 | 2.15 | 2.15 |
| A9 | 1 | 2.15 | 2.15 |
| A10 | 1 | 2.15 | 2.15 |
| GIMNASIO | 1 | 1.60 | 1.60 |
| Total |  |  | 26.60 |

**E34P0X1** m2 FELPUDO COVI ARAVIS MOQUETA LISA COLOR (28/06/2002)
32.980 m2 × 295.2 (304.06 con costes indirectos) = 10027.90
Suministro y colocación de felpudo Covi AravisTapisoft lisa o equivalente aprobado por la D.T., de 13 mm de altura, con bastidor perimetral de aluminio anodizado plata y escuadras de acero inoxidable en ángulos, totalmente colocado con p.p. de preparación de soporte, rebaje de la capa de nivelación hasta la cota de enrasado con el pavimento y remates.

| Código | Ud | Descripción | Rendimiento | Precio | Importe |
|---|---|---|---|---|---|
| O01OA030 | h | Oficial primera | 0.435 | 16.8 | 7.31 |
| P34PZ1 | m2 | Felpudo Aravis Tapisoft Liso 13 mm completo (material; 28/06/2002) | 1.000 | 287.89180371562 | 287.89 |
|  |  | Total |  |  | 295.2 |

| Medición | Uds. | Largo | Ancho | Parcial |
|---|---|---|---|---|
| ACCESOS |  |  |  |  |
| A1 | 1 | 3.60 | 1.20 | 4.32 |
| A8 | 1 | 3.60 | 1.20 | 4.32 |
| A11 | 1 | 1.60 | 1.20 | 1.92 |
| A12 | 1 | 1.60 | 1.20 | 1.92 |
| A10 | 1 | 2.30 | 1.20 | 2.76 |
| A9 | 1 | 1.70 | 1.20 | 2.04 |
| A8 | 1 | 1.75 | 1.20 | 2.10 |
| A2 | 1 | 1.75 | 1.75 | 3.06 |
| A3 | 1 | 1.80 | 1.45 | 2.61 |
| A4 | 1 | 1.95 | 1.45 | 2.83 |
| A5 | 1 | 1.95 | 1.35 | 2.63 |
| dist. SUM | 1 | 1.90 | 1.30 | 2.47 |
| Total |  |  |  | 32.98 |

**E08PS081** m2 REVESTIMIENTO ACOLCHADO PAREDES CONDÉS 3 CM
205.380 m2 × 49.23 (50.71 con costes indirectos) = 10414.82
Revestimiento acolchado de paredes Condés o equivalente aprobado por la D.T., de 3 cm de grosor, compuesto por gomaespuma de poliuretano de 150 Kg de densidad y forrado con lona plastificada de PVC de 2 mm de grosor, especial antifiltrado, lavable y antibacterias, en color a elegir por la D.T., montado sobre tablero. Incluso instalación en pared recibido con silicona de poliuretano. Terminado.

| Código | Ud | Descripción | Rendimiento | Precio | Importe |
|---|---|---|---|---|---|
| O01OA030 | h | Oficial primera | 0.301 | 16.8 | 5.06 |
| O01OA070 | h | Peón ordinario | 0.301 | 14.8 | 4.45 |
| P08MA021 | ud | Fijación adhesivo silicona poliuretano (material) | 0.350 | 3.0084513580892 | 1.05 |
| P04RS081 | m2 | Revest. acolchado PVC Condés 3 cm (material) | 1.050 | 36.831040712819 | 38.67 |
|  |  | Total |  |  | 49.23 |

Claves: revestimiento, acústico, soporte, mural, textil, polipropileno, rollo, absorción, pegamento, enfoscado, limpieza, resistencia, fuego, superficie, ejecución, papel

| Medición | Uds. | Largo | Ancho | Parcial |
|---|---|---|---|---|
| BAJA |  |  |  |  |
| AULA 7 | 1 | 24.21 | 1.65 | 39.95 |
| AULA ESTIMULACION SENSORIAL | 1 | 34.46 | 1.65 | 56.86 |
| PSICOMOTRICIDAD Y GIMNASIO | 1 | 65.80 | 1.65 | 108.57 |
| Total |  |  |  | 205.38 |

## CAP48 APARATOS SANITARIOS (29/07/2009)
Importe: 98838.63

**E21A026** ud BASTIDOR AUTOPORTANTE GEBERIT DUOFIX P/BARRAS APOYO
136.000 ud × 96.96 (99.87 con costes indirectos) = 13582.32
Bastidor autoportante para barras de apoyo y asimilables, Geberit Duofix o equivalente aprobado por la D.T., altura 112 cm, con perfil en C 4x4 cm, con patas de apoyo galvanizadas, imprimación antioxidante , fijación a suelo, placa de fijación para barras de apoyo en madera chapada, laminada y resistente al agua, altura y anchura ajustables, patas autobloqueantes, para la alineación del elemento sin herramientas. Incluso material de fijación. Instalado y funcionando.

| Código | Ud | Descripción | Rendimiento | Precio | Importe |
|---|---|---|---|---|---|
| O01OB170 | h | Oficial 1ª fontanero calefactor | 0.670 | 16.8 | 11.26 |
| P18IEG036 | ud | Bastidor autoportante barras apoyo Geberit Duofix i/accesorios (material) | 1.000 | 85.695886857995 | 85.70 |
|  |  | Total |  |  | 96.96 |

Claves: latiguillo, tapa, cisterna, mando, neumático, llave, cromado, abierto, especial, escuadra, asiento, anclaje, punto, suelo, blanco, flexible, porcelana, tanque, minusválido, inodoro, vitrificado

| Medición | Uds. | Parcial |
|---|---|---|
| prestobar 170 | 32 | 32.00 |
| lavabo empotrar | 50 | 50.00 |
| lavabo semiempotrar | 14 | 14.00 |
| pila - vertedero | 2 | 2.00 |
| pila aulas | 25 | 25.00 |
| pila talleres | 12 | 12.00 |
| fregadero | 1 | 1.00 |
| Total |  | 136.00 |

**E25FLB88** ud ASIDERO FIJO PRESTOBAR 430 COLOR (17/03/1999)
10.000 ud × 44.76 (46.1 con costes indirectos) = 461.00
Suministro y colocación de asidero fijo a pared, de aluminio forrado en nylon en color a elegir por la D.T., modelo Prestobar 430 de Presto o equivalente aprobado por la D.T., con fijaciones antivandalicas. Completamente montado, según normativa vigente.

| Código | Ud | Descripción | Rendimiento | Precio | Importe |
|---|---|---|---|---|---|
| O01OB130 | h | Oficial 1ª cerrajero | 0.335 | 16.8 | 5.63 |
| P-2D5 | ud | Asidero fijo pared Prestobar 430 (material; 17/03/1999) | 1.000 | 39.12985736518 | 39.13 |
|  |  | Total |  |  | 44.76 |

| Medición | Uds. | Parcial |
|---|---|---|
| INODORO |  |  |
| baja | 7 | 7.00 |
| primera | 1 | 1.00 |
| URITO |  |  |
| baja | 2 | 2.00 |
| Total |  | 10.00 |

**E25FLB87** ud ASIDERO INODORO FIJO PRESTOBAR 145 COLOR (17/03/1999)
24.000 ud × 146.48 (150.87 con costes indirectos) = 3620.88
Suministro y colocación de asidero fijo para inodoro, fijado a suelo y a pared, de aluminio forrado en nylon en color a elegir por la D.T., modelo Prestobar 145 de Presto o equivalente aprobado por la D.T., con fijaciones antivandalicas. Completamente montado, según normativa vigente.

| Código | Ud | Descripción | Rendimiento | Precio | Importe |
|---|---|---|---|---|---|
| O01OB130 | h | Oficial 1ª cerrajero | 0.335 | 16.8 | 5.63 |
| P-2D4 | ud | Asidero fijo inodoro Prestobar 145 (material; 17/03/1999) | 1.000 | 140.84749680463 | 140.85 |
|  |  | Total |  |  | 146.48 |

| Medición | Uds. | Parcial |
|---|---|---|
| baja | 9 | 9.00 |
| primera | 15 | 15.00 |
| Total |  | 24.00 |

**E25FLB89** ud ASIDERO INODORO ABATIBLE PRESTOBAR 170 COLOR (17/03/1999)
32.000 ud × 196.17 (202.06 con costes indirectos) = 6465.92
Suministro y colocación de asidero abatible para inodoro, fijado a pared, de aluminio forrado en nylon en color a elegir por la D.T., modelo Prestobar 170 de Presto o equivalente aprobado por la D.T., con fijaciones antivandalicas. Completamente montado, según normativa vigente.

| Código | Ud | Descripción | Rendimiento | Precio | Importe |
|---|---|---|---|---|---|
| O01OB130 | h | Oficial 1ª cerrajero | 0.335 | 16.8 | 5.63 |
| P-2D6 | ud | Asidero abatible inodoro Prestobar 170 (material; 17/03/1999) | 1.000 | 190.54191591565 | 190.54 |
|  |  | Total |  |  | 196.17 |

| Medición | Uds. | Parcial |
|---|---|---|
| baja | 16 | 16.00 |
| primera | 16 | 16.00 |
| Total |  | 32.00 |

**E25FLB91** ud ASIDERO FIJO PRESTOBAR 165 COLOR (17/03/1999)
23.000 ud × 137.28 (141.4 con costes indirectos) = 3252.20
Suministro y colocación de asidero fijo a pared, de aluminio forrado en nylon en color a elegir por la D.T., modelo Prestobar 165 de Presto o equivalente aprobado por la D.T., con fijaciones antivandalicas. Completamente montado, según normativa vigente.

| Código | Ud | Descripción | Rendimiento | Precio | Importe |
|---|---|---|---|---|---|
| O01OB130 | h | Oficial 1ª cerrajero | 0.335 | 16.8 | 5.63 |
| P-2D7 | ud | Asidero fijo pared Prestobar 165 (material; 17/03/1999) | 1.000 | 131.65223019518 | 131.65 |
|  |  | Total |  |  | 137.28 |

| Medición | Uds. | Parcial |
|---|---|---|
| DUCHA |  |  |
| baja | 10 | 10.00 |
| primera | 13 | 13.00 |
| Total |  | 23.00 |

**E25FLB92** ud ASIDERO FIJO PRESTOBAR 160 COLOR (17/03/1999)
4.000 ud × 90.32 (93.03 con costes indirectos) = 372.12
Suministro y colocación de asidero fijo a pared, de aluminio forrado en nylon en color a elegir por la D.T., modelo Prestobar 160 de Presto o equivalente aprobado por la D.T., con fijaciones antivandalicas. Completamente montado, según normativa vigente.

| Código | Ud | Descripción | Rendimiento | Precio | Importe |
|---|---|---|---|---|---|
| O01OB130 | h | Oficial 1ª cerrajero | 0.335 | 16.8 | 5.63 |
| P-2D8 | ud | Asidero fijo pared Prestobar 160 (material; 17/03/1999) | 1.000 | 84.686406501958 | 84.69 |
|  |  | Total |  |  | 90.32 |

| Medición | Uds. | Parcial |
|---|---|---|
| DUCHA |  |  |
| baja - aseos aulas | 4 | 4.00 |
| Total |  | 4.00 |

**E03EUA030** ud SUMIDERO SIFÓNICO A.INOX. SCHLUTER KD10AS
49.000 ud × 107.49 (110.71 con costes indirectos) = 5424.79
Sumidero sifónico formado por desagüe de acero inoxidable Schlüter-KERDI-DRAIN KD 10 AS o equivalente aprobado por la D.T., y bote sifónico Schluter KD10H50 o equivalente aprobado por la D.T., para recogida de aguas pluviales o de locales húmedos, instalado y conexionado a la red general de desagüe, incluso con p.p. de pequeño material de agarre y medios auxiliares, s/ CTE-HS-5.

| Código | Ud | Descripción | Rendimiento | Precio | Importe |
|---|---|---|---|---|---|
| O01OB170 | h | Oficial 1ª fontanero calefactor | 0.228 | 16.8 | 3.83 |
| P17KA031 | ud | Sumid. sifónico acero inox. Schluter KD10AS (material) | 1.000 | 72.302781144243 | 72.30 |
| P17KA032 | ud | Bote sifónico Schluter KD10H50 (material) | 1.000 | 31.064009371897 | 31.06 |
| P01DW090 | ud | Pequeño material | 1.000 | 0.2998456503079 | 0.30 |
|  |  | Total |  |  | 107.49 |

Claves: vertical, agua, local, sumidero, sifón, acero, humedad, conexión, red, desagüe, auxiliar, material, salida, medio, inoxidable, agarre

| Medición | Uds. | Parcial |
|---|---|---|
| BAJA |  |  |
| vestuarios gimnasio | 2 | 2.00 |
| sala hidroterapia | 2 | 2.00 |
| aseo DA10 | 2 | 2.00 |
| aseos aulas | 4 | 4.00 |
| aseos SUM | 2 | 2.00 |
| aseos personal | 2 | 2.00 |
| lavandería | 2 | 2.00 |
| lavado vajillas | 1 | 1.00 |
| estimulación multisensorial | 2 | 2.00 |
| taller 1 | 1 | 1.00 |
| taller 2 | 1 | 1.00 |
| taller 3 | 1 | 1.00 |
| PRIMERA |  |  |
| baños | 13 | 13.00 |
| aseo camilla | 1 | 1.00 |
| aseo 2F2 | 1 | 1.00 |
| SUMIDERO REBOSADERO |  |  |
| PRIMERA |  |  |
| baños | 12 | 12.00 |
| Total |  | 49.00 |

**E21CG011** ud MONOMANDO DUCHA HANSGROHE-FOCUS E CROMA 100 BARRA
28.000 ud × 124.79 (128.53 con costes indirectos) = 3598.84
Suministro y colocación de conjunto de grifería monomando para ducha empotrado Hansgrohe-Focus E, y barra Hangsgrohe Unica´Classic de 0,90 m, teleducha Hansgrohe Croma 100 Classic Multi y flexo Sensoflex de 2,00 m de longitud. Se considerarán las referencias especificadas o sus equivalentes aprobadas por la D.T. Incluso accesorios de montaje. Instalado y funcionando.

| Código | Ud | Descripción | Rendimiento | Precio | Importe |
|---|---|---|---|---|---|
| O01OB170 | h | Oficial 1ª fontanero calefactor | 0.335 | 16.8 | 5.63 |
| P18GL251 | ud | Mono. ducha Hansgrohe-Focus E Croma 100 Sensoflex 2,00 m (material) | 1.000 | 51.553462142937 | 51.55 |
| P18GL252 | ud | Barra Hangsgrohe Unica´Classic de 0,90 m (material) | 1.000 | 57.580359714125 | 57.58 |
| P17XT031 | ud | Accesorios grifería ducha (material) | 1.000 | 10.034834430304 | 10.03 |
|  |  | Total |  |  | 124.79 |

Claves: colocación, inversor, mezcla, baño, sanitario, automático, grifería, deslizador, suministro, cromado, monomando, aparato, ducha, teléfono, barra, cromo, lavabo, bidé, regulación, rótula, llave, escuadra, latiguillo, flexible

| Medición | Uds. | Parcial |
|---|---|---|
| BAJA |  |  |
| vestuarios gimnasio | 2 | 2.00 |
| aseo DA10 | 2 | 2.00 |
| aseos aulas | 4 | 4.00 |
| aseos SUM | 2 | 2.00 |
| aseos personal | 4 | 4.00 |
| PRIMERA |  |  |
| baños | 13 | 13.00 |
| aseo 2F2 | 1 | 1.00 |
| Total |  | 28.00 |

**E21CG012** ud MONOMANDO BAÑERA HANSGROHE-FOCUS E CROMA 100 BARRA
11.000 ud × 138.86 (143.03 con costes indirectos) = 1573.33
Suministro y colocación de conjunto de grifería monomando para bañera empotrado Hansgrohe-Focus E, y barra Hangsgrohe Unica´Classic de 0,90 m, teleducha Hansgrohe Croma 100 Classic Multi y flexo Sensoflex de 2,00 m de longitud. Se considerarán las referencias especificadas o sus equivalentes aprobadas por la D.T. Incluso accesorios de montaje. Instalado y funcionando.

| Código | Ud | Descripción | Rendimiento | Precio | Importe |
|---|---|---|---|---|---|
| O01OB170 | h | Oficial 1ª fontanero calefactor | 0.335 | 16.8 | 5.63 |
| P18GL254 | ud | Mono. bañera Hansgrohe-Focus E Croma 100 Sensoflex 2,00 m (material) | 1.000 | 65.616223142377 | 65.62 |
| P18GL252 | ud | Barra Hangsgrohe Unica´Classic de 0,90 m | 1.000 | 57.580359714125 | 57.58 |
| P17XT032 | ud | Accesorios grifería bañera (material) | 1.000 | 10.034834430304 | 10.03 |
|  |  | Total |  |  | 138.86 |

Claves: cromo, ducha, monomando, cromado, suministro, colocación, grifería, aparato, sanitario, baño, mezcla, bidé, automático, latiguillo, teléfono, flexible, barra, deslizador, lavabo, regulación, rótula, llave, escuadra, inversor

| Medición | Uds. | Parcial |
|---|---|---|
| BAJA |  |  |
| sala hidroterapia | 2 | 2.00 |
| aula vivienda | 1 | 1.00 |
| estimulación multisensorial | 2 | 2.00 |
| taller 1 | 1 | 1.00 |
| taller 2 | 1 | 1.00 |
| taller 3 | 1 | 1.00 |
| PRIMERA |  |  |
| baños | 2 | 2.00 |
| aseo camilla | 1 | 1.00 |
| Total |  | 11.00 |

**E21ABC280** ud BAÑERA ACERO 160x70 BLA.GALA FEDRA
1.000 ud × 71.99 (74.15 con costes indirectos) = 74.15
Bañera de chapa de acero esmaltado, de 160x70 cm. modelo Fedra de Cerámicas Gala o equivalente aprobado por la D.T., blanca, con fondo antideslizante insonorizado, incluso desagüe con rebosadero, de salida horizontal, instalada y funcionando.

| Código | Ud | Descripción | Rendimiento | Precio | Importe |
|---|---|---|---|---|---|
| O01OB170 | h | Oficial 1ª fontanero calefactor | 0.670 | 16.8 | 11.26 |
| P18BC045 | ud | Bañera acero 160x70 bla. Fedra i/accesorios (material) | 1.000 | 55.561399002052 | 55.56 |
| P17SC130 | ud | Desag.bañera c/rebos.s.hori.40mm (material) | 1.000 | 5.167340040306 | 5.17 |
|  |  | Total |  |  | 71.99 |

Claves: monomando, acero, bañera, chapa, esmalte, modelo, cerámico, blanco, insonorización, grifería, horizontal, exterior, salida, inversor, ducha, teléfono, flexible, soporte, articulación, desagüe, rebosadero, mezcla

| Medición | Uds. | Parcial |
|---|---|---|
| BAJA |  |  |
| aula vivienda | 1 | 1.00 |
| Total |  | 1.00 |

**E21ABC281** ud BAÑERA ACERO 180x80 BLA.GALA ISOLA
2.000 ud × 292.93 (301.72 con costes indirectos) = 603.44
Bañera acrílica de 180x80 cm. modelo Fedra de Cerámicas Gala o equivalente aprobado por la D.T., blanca, con fondo antideslizante, incluso desagüe con rebosadero, de salida horizontal, instalada y funcionando.

| Código | Ud | Descripción | Rendimiento | Precio | Importe |
|---|---|---|---|---|---|
| O01OB170 | h | Oficial 1ª fontanero calefactor | 0.670 | 16.8 | 11.26 |
| P18BC046 | ud | Bañera acrílica 180x80 bla.Gala Isola i/accesorios (material) | 1.000 | 276.49766900392 | 276.50 |
| P17SC130 | ud | Desag.bañera c/rebos.s.hori.40mm | 1.000 | 5.167340040306 | 5.17 |
|  |  | Total |  |  | 292.93 |

Claves: soporte, insonorización, desagüe, teléfono, ducha, inversor, monomando, exterior, flexible, grifería, articulación, blanco, cerámico, modelo, esmalte, chapa, bañera, acero, mezcla, rebosadero, salida, horizontal

| Medición | Uds. | Parcial |
|---|---|---|
| PRIMERA |  |  |
| baños | 2 | 2.00 |
| Total |  | 2.00 |

**E21ADA05** ud PLATO DUCHA ACRILICO 160X80X3 GALA ATOS PLUS
2.000 ud × 173.4 (178.6 con costes indirectos) = 357.20
Plato de ducha acrílico, rectangular, de 160x80 cm., modelo Gala Atos Plus o equivalente aprobado por la D.T., incluso válvula de desagüe con salida horizontal, instalada y funcionando.

| Código | Ud | Descripción | Rendimiento | Precio | Importe |
|---|---|---|---|---|---|
| O01OB170 | h | Oficial 1ª fontanero calefactor | 0.536 | 16.8 | 9.00 |
| P18DA061 | ud | Plato ducha acrílico Gala Atos Plus 120x80x3 cm i/accesorios (material) | 1.000 | 162.68625500205 | 162.69 |
| P17SV010 | ud | Válvula p/ducha sal.horizon.40mm (material) | 1.000 | 1.709120206755 | 1.71 |
|  |  | Total |  |  | 173.4 |

Claves: mezcla, salida, desagüe, válvula, cromado, regulación, rociador, monomando, horizontal, grifería, acrílico, plato, ducha, empotrable

| Medición | Uds. | Parcial |
|---|---|---|
| BAJA |  |  |
| aseos personal | 2 | 2.00 |
| Total |  | 2.00 |

**E21A021** ud BASTIDOR AUTOPORTANTE P/INODORO PRESTO + FLUXOR 1000A INOX
61.000 ud × 271.33 (279.47 con costes indirectos) = 17047.67
Bastidor autoportante para soporte de inodoro con fluxor, modelo Presto o equivalente aprobado por la D.T., con fluxor 1000A o equivalente aprobado por la D.T.. Soporte de acero con tratamiento superficial anticorrosión, fijación a suelo, altura regulable, con tubo de conexión al fluxor y tubo de desagüe del inodoro, llave de paso incorporada. Pulsador en acero inoxidable. Carga soportada 400 kg. Instalado con todos sus accesorios y funcionando.

| Código | Ud | Descripción | Rendimiento | Precio | Importe |
|---|---|---|---|---|---|
| O01OB170 | h | Oficial 1ª fontanero calefactor | 0.670 | 16.8 | 11.26 |
| P18IEG031 | ud | Bastidor autoportante inod. Presto + Fluxor 1000A Inox. i/accesorios (material) | 1.000 | 260.06612736704 | 260.07 |
|  |  | Total |  |  | 271.33 |

Claves: tapa, cisterna, inodoro, neumático, mando, cromado, suelo, punto, abierto, asiento, anclaje, flexible, llave, latiguillo, minusválido, escuadra, blanco, vitrificado, porcelana, especial, tanque

| Medición | Uds. | Parcial |
|---|---|---|
| BAJA |  |  |
| vestuarios gimnasio | 8 | 8.00 |
| aula vivienda | 1 | 1.00 |
| aseo DA10 | 2 | 2.00 |
| aseos aulas | 14 | 14.00 |
| aseos DA | 4 | 4.00 |
| aseos SUM | 7 | 7.00 |
| aseos personal | 4 | 4.00 |
| aseos visitas | 2 | 2.00 |
| aseos cocina | 2 | 2.00 |
| PRIMERA |  |  |
| baños | 15 | 15.00 |
| aseo camilla | 1 | 1.00 |
| aseo 2F2 | 1 | 1.00 |
| Total |  | 61.00 |

**IF.008** ud INODORO SUSPENDIDO DURAVIT DURAPLUS COLOMBA (18/05/2001)
61.000 ud × 226.78 (233.58 con costes indirectos) = 14248.38
Inodoro suspendido Duravit Duraplus modelo Colomba (nº art. 254709..00) o equivalente aprobado por la D.T., de cerámica sanitaria con fondo hondo para 6 litros de agua de descarga, con canal de lavado cerrado y repartidores de agua con acabado cerámico. Incluso asiento y tapa de inodoro mod. Duraplus (nº art. 006420..00) o equivalente aprobado por la D.T., y bisagras acero inoxidable. Incluso llave de corte en tubo de carga de 3/4", escuadra, accesorios de sujeción, transporte y mano de obra. Totalmente instalado y funcionando.

| Código | Ud | Descripción | Rendimiento | Precio | Importe |
|---|---|---|---|---|---|
| O01OA140 | h | Cuadrilla F (mano de obra) | 1.700 | 20.77 | 35.31 |
| .INO.SUP.001 | ud | Inodoro Duravit Duraplus suspendido i/tapa y accesorios (material; 27/01/2004) | 1.000 | 191.47143743161 | 191.47 |
|  |  | Total |  |  | 226.78 |

| Medición | Uds. | Parcial |
|---|---|---|
| BAJA |  |  |
| vestuarios gimnasio | 8 | 8.00 |
| aula vivienda | 1 | 1.00 |
| aseo DA10 | 2 | 2.00 |
| aseos aulas | 14 | 14.00 |
| aseos DA | 4 | 4.00 |
| aseos SUM | 7 | 7.00 |
| aseos personal | 4 | 4.00 |
| aseos visitas | 2 | 2.00 |
| aseos cocina | 2 | 2.00 |
| PRIMERA |  |  |
| baños | 15 | 15.00 |
| aseo camilla | 1 | 1.00 |
| aseo 2F2 | 1 | 1.00 |
| Total |  | 61.00 |

**E21A022** ud BASTIDOR AUTOPORTANTE GEBERIT DUOFIX P/BIDÉ
1.000 ud × 123.73 (127.44 con costes indirectos) = 127.44
Bastidor autoportante para bidé Geberit Duofix o equivalente aprobado por la D.T., altura 82 cm, con perfil en C 4x4 cm, con patas de apoyo galvanizadas, imprimación antioxidante , fijación a suelo, altura regulable, 2 conexiones R 1/2", codo de desagüe ø 50 mm, junta ø 44/40 mm, 2 varillas roscadas M12 para fijación de la cerámica y material de fijación . Instalado y funcionando.

| Código | Ud | Descripción | Rendimiento | Precio | Importe |
|---|---|---|---|---|---|
| O01OB170 | h | Oficial 1ª fontanero calefactor | 0.670 | 16.8 | 11.26 |
| P18IEG032 | ud | Bastidor autoportante bidé Geberit Duofix i/accesorios (material) | 1.000 | 112.47210343049 | 112.47 |
|  |  | Total |  |  | 123.73 |

Claves: anclaje, tapa, tanque, especial, porcelana, vitrificado, blanco, suelo, punto, abierto, minusválido, flexible, cisterna, mando, neumático, llave, escuadra, cromado, inodoro, latiguillo, asiento

| Medición | Uds. | Parcial |
|---|---|---|
| BAJA |  |  |
| aula vivienda | 1 | 1.00 |
| Total |  | 1.00 |

**E21ATA050** ud BIDÉ SUSPENDIDO DURAVIT DURAPLUS COLOMBA
1.000 ud × 129.76 (133.65 con costes indirectos) = 133.65
Bidé DURAVIT Duraplus Colomba (nº art. 253210..00) o equivalente aprobado por la D.T., suspendido a pared, de cerámica sanitaria con rebosadero con bancada para grifería monomando. Forma lisa y cerrada. Incluso llaves, accesorios de fijación, transporte y mano de obra. Totalmente instalado y funcionando.

| Código | Ud | Descripción | Rendimiento | Precio | Importe |
|---|---|---|---|---|---|
| O01OB170 | h | Oficial 1ª fontanero calefactor | 0.670 | 16.8 | 11.26 |
| P18VS051 | ud | Bidé suspendido Duravit Duraplus Colomba i/accesorios (material) | 1.000 | 118.49900100168 | 118.50 |
|  |  | Total |  |  | 129.76 |

Claves: grifería, escuadra, bidé, color, porcelana, vitrificado, tapa, colocación, tornillo, silicona, alto, mezcla, monomando, enlace, alimentar, flexible, cromado, válvula, desagüe, llave, latiguillo, solado, automático, taco

| Medición | Uds. | Parcial |
|---|---|---|
| BAJA |  |  |
| aula vivienda | 1 | 1.00 |
| Total |  | 1.00 |

**E21CG013** ud MONOMANDO BIDE HANSGROHE FOCUS E
1.000 ud × 55.84 (57.52 con costes indirectos) = 57.52
Suministro y colocación de conjunto de grifería monomando para bidé Hansgrohe-Focus E o sus equivalente aprobado por la D.T., incluso válvula de desagüe con vaciador automático de 1 1/4", limitador de caudal EcoSmart y aireador con sistema antical QuickClean o equivalentes aprobados por la D.T.. Incluso accesorios de montaje. Instalado y funcionando.

| Código | Ud | Descripción | Rendimiento | Precio | Importe |
|---|---|---|---|---|---|
| O01OB170 | h | Oficial 1ª fontanero calefactor | 0.335 | 16.8 | 5.63 |
| P18GL255 | ud | Mono. bidé Hansgrohe-Focus E vaciador autom. i/accesorios (material) | 1.000 | 50.214151571561 | 50.21 |
|  |  | Total |  |  | 55.84 |

Claves: deslizador, inversor, lavabo, rótula, regulación, bidé, cromo, barra, flexible, teléfono, escuadra, automático, latiguillo, mezcla, baño, sanitario, aparato, grifería, colocación, suministro, cromado, monomando, ducha, llave

| Medición | Uds. | Parcial |
|---|---|---|
| BAJA |  |  |
| aula vivienda | 1 | 1.00 |
| Total |  | 1.00 |

**E21ALE020** ud LAVABO EMPOTRAR GALA FAMA BLANCO
50.000 ud × 58.68 (60.44 con costes indirectos) = 3022.00
Lavabo de porcelana vitrificada blanco, Gala modelo Fama o equivalente aprobado por la D.T., de 56x47 cm. o equivalente, para colocar empotrado en encimera, con rompechorros y enlaces de alimentación flexibles, incluso válvula automática de desagüe de 32 mm., llaves de escuadra de 1/2" cromadas, y latiguillos flexibles de 20 cm. y de 1/2", instalado y funcionando.

| Código | Ud | Descripción | Rendimiento | Precio | Importe |
|---|---|---|---|---|---|
| O01OB170 | h | Oficial 1ª fontanero calefactor | 0.736 | 16.8 | 12.36 |
| P18LE020 | ud | Lavabo empotrar 56x47cm. blanco Gala Fama i/accesorios (material) | 1.000 | 39.499667000559 | 39.50 |
| P17SV100 | ud | Válvula p/lavabo-bidé (material) | 1.000 | 2.0589401321142 | 2.06 |
| P17XT030 | ud | Válvula de escuadra de 1/2" a 1/2" (material) | 2.000 | 2.3787754924426 | 4.76 |
|  |  | Total |  |  | 58.68 |

Claves: encimera, válvula, equivalente, latiguillo, cromado, escuadra, desagüe, flexible, alimentar, enlace, porcelana, llave, lavabo, monobloc, vitrificado, blanco, colocación, empotrable, mármol, grifería

| Medición | Uds. | Parcial |
|---|---|---|
| BAJA |  |  |
| vestuarios gimnasio | 5 | 5.00 |
| aula vivienda | 1 | 1.00 |
| aseos aulas | 12 | 12.00 |
| aseos SUM | 6 | 6.00 |
| aseos personal | 8 | 8.00 |
| aseos cocina | 2 | 2.00 |
| PRIMERA |  |  |
| baños | 15 | 15.00 |
| aseo camilla | 1 | 1.00 |
| Total |  | 50.00 |

**E21ALE021** ud LAVABO SEMIEMPOTRAR GALA ELIA BLANCO
14.000 ud × 49.97 (51.47 con costes indirectos) = 720.58
Pileta de porcelana vitrificada blanco, Roca modelo Beverly-85 E o equivalente aprobado por la D.T., para colocar semiempotrado en encimera, con rompechorros y enlaces de alimentación flexibles, incluso válvula automática de desagüe de 32 mm., llaves de escuadra de 1/2" cromadas, y latiguillos flexibles de 20 cm. y de 1/2", instalado y funcionando.

| Código | Ud | Descripción | Rendimiento | Precio | Importe |
|---|---|---|---|---|---|
| O01OB170 | h | Oficial 1ª fontanero calefactor | 0.736 | 16.8 | 12.36 |
| P18LE021 | ud | Lavabo semiempotrar blanco Gala Elia i/accesorios (material) | 1.000 | 30.79414828662 | 30.79 |
| P17SV100 | ud | Válvula p/lavabo-bidé | 1.000 | 2.0589401321142 | 2.06 |
| P17XT030 | ud | Válvula de escuadra de 1/2" a 1/2" | 2.000 | 2.3787754924426 | 4.76 |
|  |  | Total |  |  | 49.97 |

Claves: monobloc, grifería, cromado, escuadra, llave, desagüe, válvula, flexible, alimentar, latiguillo, vitrificado, lavabo, enlace, porcelana, blanco, colocación, empotrable, encimera, mármol, equivalente

| Medición | Uds. | Parcial |
|---|---|---|
| BAJA |  |  |
| vestuarios gimnasio | 2 | 2.00 |
| aseo DA10 | 2 | 2.00 |
| aseos aulas | 4 | 4.00 |
| aseos DA | 4 | 4.00 |
| aseos SUM | 2 | 2.00 |
| Total |  | 14.00 |

**E21A023** ud BASTIDOR AUTOPORTANTE GEBERIT DUOFIX P/LAVABO
3.000 ud × 89.6 (92.29 con costes indirectos) = 276.87
Bastidor autoportante para lavabo Geberit Duofix o equivalente aprobado por la D.T., altura 82/98 cm, con perfil en C 4x4 cm, con patas de apoyo galvanizadas, imprimación antioxidante , fijación a suelo, altura regulable, placa de montaje para grifos con altura y anchura ajustable, abrazadera para codo de desagüe ajustable en altura, 2 conexiones R 1/2", codo de desagüe ø 50 mm, junta ø 44/32 mm, 2 varillas roscadas M10 para fijación de la cerámica y material de fijación . Instalado y funcionando.

| Código | Ud | Descripción | Rendimiento | Precio | Importe |
|---|---|---|---|---|---|
| O01OB170 | h | Oficial 1ª fontanero calefactor | 0.670 | 16.8 | 11.26 |
| P18IEG033 | ud | Bastidor autoportante lavabo Geberit Duofix i/accesorios (material) | 1.000 | 78.339673570441 | 78.34 |
|  |  | Total |  |  | 89.6 |

Claves: llave, flexible, latiguillo, escuadra, tanque, cromado, suelo, punto, anclaje, porcelana, blanco, vitrificado, neumático, inodoro, asiento, abierto, tapa, cisterna, mando, especial, minusválido

| Medición | Uds. | Parcial |
|---|---|---|
| BAJA |  |  |
| aseos visitas | 2 | 2.00 |
| PRIMERA |  |  |
| aseo 2F2 | 1 | 1.00 |
| Total |  | 3.00 |

**E21ALE022** ud LAVABO SEMIPEDESTAL GALA BLUE BLANCO
3.000 ud × 64.71 (66.65 con costes indirectos) = 199.95
Lavabo de porcelana vitrificada blanco con semipedestal, Gala modelo Blue o equivalente aprobado por la D.T., con rompechorros y enlaces de alimentación flexibles, incluso válvula automática de desagüe de 32 mm., llaves de escuadra de 1/2" cromadas, y latiguillos flexibles de 20 cm. y de 1/2", instalado y funcionando.

| Código | Ud | Descripción | Rendimiento | Precio | Importe |
|---|---|---|---|---|---|
| O01OB170 | h | Oficial 1ª fontanero calefactor | 0.736 | 16.8 | 12.36 |
| P18LE022 | ud | Lavabo semipedestal blanco Gala Blue i/accesorios (material) | 1.000 | 45.526564571748 | 45.53 |
| P17SV100 | ud | Válvula p/lavabo-bidé | 1.000 | 2.0589401321142 | 2.06 |
| P17XT030 | ud | Válvula de escuadra de 1/2" a 1/2" | 2.000 | 2.3787754924426 | 4.76 |
|  |  | Total |  |  | 64.71 |

Claves: blanco, enlace, llave, desagüe, válvula, flexible, alimentar, cromado, escuadra, monobloc, equivalente, encimera, colocación, grifería, vitrificado, porcelana, lavabo, latiguillo, empotrable, mármol

| Medición | Uds. | Parcial |
|---|---|---|
| BAJA |  |  |
| aseos visitas | 2 | 2.00 |
| PRIMERA |  |  |
| aseo 2F2 | 1 | 1.00 |
| Total |  | 3.00 |

**E21CG014** ud MONOMANDO LAVABO HANSGROHE FOCUS E
12.000 ud × 55.84 (57.52 con costes indirectos) = 690.24
Suministro y colocación de conjunto de grifería monomando para lavabo Hansgrohe-Focus E o sus equivalente aprobado por la D.T., incluso válvula de desagüe con vaciador automático de 1 1/4", limitador de caudal EcoSmart y aireador con sistema antical QuickClean o equivalentes aprobados por la D.T.,. Incluso accesorios de montaje. Instalado y funcionando.

| Código | Ud | Descripción | Rendimiento | Precio | Importe |
|---|---|---|---|---|---|
| O01OB170 | h | Oficial 1ª fontanero calefactor | 0.335 | 16.8 | 5.63 |
| P18GL256 | ud | Mono. lavabo Hansgrohe-Focus E vaciador autom. i/accesorios (material) | 1.000 | 50.214151571561 | 50.21 |
|  |  | Total |  |  | 55.84 |

Claves: ducha, deslizador, cromo, lavabo, bidé, regulación, rótula, llave, escuadra, latiguillo, teléfono, barra, automático, inversor, mezcla, aparato, baño, sanitario, grifería, suministro, cromado, monomando, flexible, colocación

| Medición | Uds. | Parcial |
|---|---|---|
| lavabo empotrar |  |  |
| BAJA |  |  |
| aula vivienda | 1 | 1.00 |
| aseos personal | 6 | 6.00 |
| aseos cocina | 2 | 2.00 |
| PRIMERA |  |  |
| baño CC | 1 | 1.00 |
| lavabo semiempotrar |  |  |
| BAJA |  |  |
| aseos DA | 2 | 2.00 |
| Total |  | 12.00 |

**E21ALE023** ud PILA-VERTEDERO ROCA BEVERLY-85 E
2.000 ud × 130.33 (134.24 con costes indirectos) = 268.48
Lavabo de porcelana vitrificada blanco, Gala modelo Fama o equivalente aprobado por la D.T., de 56x47 cm. o equivalente, para colocar empotrado en encimera, con rompechorros y enlaces de alimentación flexibles, incluso válvula automática de desagüe de 32 mm., llaves de escuadra de 1/2" cromadas, y latiguillos flexibles de 20 cm. y de 1/2", instalado y funcionando.

| Código | Ud | Descripción | Rendimiento | Precio | Importe |
|---|---|---|---|---|---|
| O01OB170 | h | Oficial 1ª fontanero calefactor | 0.736 | 16.8 | 12.36 |
| P18LE023 | ud | Pila-vertedero Roca Beverly-85 E i/accesorios (material) | 1.000 | 111.15278256913 | 111.15 |
| P17SV100 | ud | Válvula p/lavabo-bidé | 1.000 | 2.0589401321142 | 2.06 |
| P17XT030 | ud | Válvula de escuadra de 1/2" a 1/2" | 2.000 | 2.3787754924426 | 4.76 |
|  |  | Total |  |  | 130.33 |

Claves: flexible, porcelana, cromado, escuadra, llave, válvula, latiguillo, alimentar, enlace, vitrificado, grifería, equivalente, mármol, encimera, empotrable, colocación, blanco, monobloc, desagüe, lavabo

| Medición | Uds. | Parcial |
|---|---|---|
| BAJA |  |  |
| limpieza - aseos cocina | 1 | 1.00 |
| PRIMERA |  |  |
| limpieza - zona E1 | 1 | 1.00 |
| Total |  | 2.00 |

**E21CG015** ud MONOMANDO RS AQUANOVA 5566-PLUS
14.000 ud × 169 (174.07 con costes indirectos) = 2436.98
Suministro y colocación de conjunto de grifería monomando Ramón Soler modelo Aquanova 5566 Plus o su equivalente aprobado por la D.T., con dos jets de salida. Incluso accesorios de montaje. Instalado y funcionando.

| Código | Ud | Descripción | Rendimiento | Precio | Importe |
|---|---|---|---|---|---|
| O01OB170 | h | Oficial 1ª fontanero calefactor | 0.335 | 16.8 | 5.63 |
| P18GL257 | ud | Mono. Ramón Soler Aquanova 5566-Plus i/accesorios (material) | 1.000 | 163.36590514275 | 163.37 |
|  |  | Total |  |  | 169 |

Claves: monomando, flexible, cromado, suministro, colocación, grifería, aparato, sanitario, baño, mezcla, inversor, automático, bidé, deslizador, ducha, lavabo, barra, regulación, rótula, llave, escuadra, latiguillo, teléfono, cromo

| Medición | Uds. | Parcial |
|---|---|---|
| pila - vertedero |  |  |
| BAJA |  |  |
| limpieza - aseos cocina | 1 | 1.00 |
| PRIMERA |  |  |
| limpieza - zona E1 | 1 | 1.00 |
| pila - talleres |  |  |
| BAJA |  |  |
| talleres | 12 | 12.00 |
| Total |  | 14.00 |

**E21AWV010** ud VERTEDERO PORCELANA ROCA GARDA
2.000 ud × 161.49 (166.33 con costes indirectos) = 332.66
Vertedero de porcelana vitrificada, blanco, Roca modelo Garda o equivalente aprobado por la D.T., dotado de rejilla de desagüe y enchufe de unión, colocado mediante tacos y tornillos al solado, incluso sellado con silicona, e instalado con grifería mezcladora de pared, incluso válvula de desagüe de 40 mm., totalmente instalado y funcionando.

| Código | Ud | Descripción | Rendimiento | Precio | Importe |
|---|---|---|---|---|---|
| O01OB170 | h | Oficial 1ª fontanero calefactor | 0.736 | 16.8 | 12.36 |
| P18WV010 | ud | Verted.porc.c/rej.blan. Roca Garda (material) | 1.000 | 113.81141400186 | 113.81 |
| P18GF030 | ud | Grif.mezcl.pared fregadero cromo s.n. (material) | 1.000 | 31.93356175779 | 31.93 |
| P17SV070 | ud | Válv.gigante inox.p/fregade.40mm (material) | 1.000 | 3.3882558484792 | 3.39 |
|  |  | Total |  |  | 161.49 |

Claves: unión, colocación, taco, tornillo, solado, silicona, grifería, mezcla, sifón, vertedero, rejilla, válvula, enchufe, blanco, vitrificado, porcelana, pared, desagüe

| Medición | Uds. | Parcial |
|---|---|---|
| BAJA |  |  |
| vestuarios gimnasio | 1 | 1.00 |
| aseos DA | 1 | 1.00 |
| Total |  | 2.00 |

**E21A024** ud BASTIDOR AUTOPORTANTE GEBERIT DUOFIX P/URINARIO
12.000 ud × 159.89 (164.69 con costes indirectos) = 1976.28
Bastidor autoportante para urinario con sistema de descarga empotrado, Geberit Duofix o equivalente aprobado por la D.T., altura 112/130 cm, con perfil en C 4x4 cm, con patas de apoyo galvanizadas, imprimación antioxidante , fijación a suelo, altura regulable, conexión flexible al suministro, fijación para urinario con varilla roscada M8, altura y distancia ajustables, abrazadera para codo de desagüe, altura ajustable e isofónica, tubo de descarga ø 32 mm, altura ajustable, accesorios para fijación adicional para urinario cerámico, accesorios para adaptación para urinarios con cabezal pulverizador, patas autobloqueantes, para la alineación del elemento sin herramientas. Incluso caja para sistema de descarga de urinario empotrado con llave de paso, cajetín premontaje, conexión R 1/2", tubo de conexión entre tubo de descarga Ø 32 mm y urinario, incl. junta para urinario, codo de desagüe, reduce Ø 63/57 mm a Ø 50/44 mm, incl. junta para sifón, sifón ø 50 mm, incl. junta para urinario, 2 varillas roscadas M8 para fijación de urinario y material de fijación para urinario. Instalado y funcionando.

| Código | Ud | Descripción | Rendimiento | Precio | Importe |
|---|---|---|---|---|---|
| O01OB170 | h | Oficial 1ª fontanero calefactor | 0.670 | 16.8 | 11.26 |
| P18IEG034 | ud | Bastidor autoportante urinario Geberit Duofix i/accesorios (material) | 1.000 | 148.63348885762 | 148.63 |
|  |  | Total |  |  | 159.89 |

Claves: cisterna, mando, neumático, llave, escuadra, cromado, flexible, tapa, suelo, latiguillo, especial, inodoro, minusválido, anclaje, tanque, abierto, porcelana, vitrificado, blanco, punto, asiento

| Medición | Uds. | Parcial |
|---|---|---|
| BAJA |  |  |
| vestuarios gimnasio | 3 | 3.00 |
| aseos aulas | 6 | 6.00 |
| aseos SUM | 3 | 3.00 |
| Total |  | 12.00 |

**E21A025** ud SISTEMA DESCARGA URINARIO GEBERIT HYTOUCH SAMBA CROMO SAT.
12.000 ud × 99.63 (102.62 con costes indirectos) = 1231.44
Sistema de descarga neumático para urinario Geberit HyTouch o equivalente aprobado por la D.T., de accionamiento manual, diseño Samba cromado satinado, accionamiento de la descarga mediante pulsador en plástico, atornillable, con tiempo de descarga ajustable.
Incluso válvula neumática, conducto neumático 20 cm, filtro, marco de sujeción y 4 tornillos de sujeción. Instalado y funcionando.

| Código | Ud | Descripción | Rendimiento | Precio | Importe |
|---|---|---|---|---|---|
| O01OB170 | h | Oficial 1ª fontanero calefactor | 0.670 | 16.8 | 11.26 |
| P18IEG035 | ud | Sist. descarga urinario Geberit Hytouch Samba cr. sat. i/accesorios (material) | 1.000 | 88.374508000746 | 88.37 |
|  |  | Total |  |  | 99.63 |

Claves: abierto, minusválido, tanque, blanco, especial, porcelana, vitrificado, inodoro, cromado, suelo, latiguillo, escuadra, llave, neumático, cisterna, tapa, asiento, anclaje, mando, flexible, punto

| Medición | Uds. | Parcial |
|---|---|---|
| BAJA |  |  |
| vestuarios gimnasio | 3 | 3.00 |
| aseos aulas | 6 | 6.00 |
| aseos SUM | 3 | 3.00 |
| Total |  | 12.00 |

**E21AU010** ud URINARIO DURAVIT DURAPLUS nº art. 083060000
12.000 ud × 270.11 (278.21 con costes indirectos) = 3338.52
Urinario de cerámica sanitaria Duravit modelo Duraplus (nº art. 083060000) o equivalente aprobado por la D.T., versión sin tapa y sin mosca, con alimentación posterior y desagüe horizontal. Para salida de desagüe horizontal. Formas exteriores lisas y cerradas. Incluso llaves, accesorios de fijación, transporte y mano de obra. Totalmente instalado y funcionando.

| Código | Ud | Descripción | Rendimiento | Precio | Importe |
|---|---|---|---|---|---|
| O01OB170 | h | Oficial 1ª fontanero calefactor | 0.670 | 16.8 | 11.26 |
| P18WU021 | ud | Urinario Duravit Duraplus nº art. 083060000 i/accesorios (material) | 1.000 | 191.47143743161 | 191.47 |
| P18GX070 | ud | Fluxor 1/2" urinario crom. (material) | 1.000 | 63.137499099831 | 63.14 |
| P18GW100 | ud | Enlace para urinario de 1/2" (material) | 1.000 | 4.2378185243515 | 4.24 |
|  |  | Total |  |  | 270.11 |

Claves: vitrificado, cromado, doméstico, laca, porcelana, tapa, enlace, fluxor, unión, colocación, manguito, aparato, sifón, pared, fijación, anclaje, enchufe, color

| Medición | Uds. | Parcial |
|---|---|---|
| BAJA |  |  |
| vestuarios gimnasio | 3 | 3.00 |
| aseos aulas | 6 | 6.00 |
| aseos SUM | 3 | 3.00 |
| Total |  | 12.00 |

**E21ALE024** ud PILA VALADARES SILVES 510x400 mm
25.000 ud × 75.97 (78.25 con costes indirectos) = 1956.25
Pila de gres vitrificado blanco, Valadares modelo Silves o equivalente aprobado por la D.T., de 56x47 cm. o equivalente, para colocar empotrado en encimera, incluso desagüe automático y accesorios, instalado y funcionando.

| Código | Ud | Descripción | Rendimiento | Precio | Importe |
|---|---|---|---|---|---|
| O01OB170 | h | Oficial 1ª fontanero calefactor | 0.736 | 16.8 | 12.36 |
| P18LE024 | ud | Pila Valadares Silves i/accesorios (material) | 1.000 | 63.607257285314 | 63.61 |
|  |  | Total |  |  | 75.97 |

Claves: alimentar, flexible, válvula, desagüe, llave, escuadra, latiguillo, enlace, cromado, monobloc, grifería, equivalente, mármol, encimera, empotrable, colocación, vitrificado, lavabo, blanco, porcelana

| Medición | Uds. | Parcial |
|---|---|---|
| BAJA |  |  |
| estimulación multisensorial | 1 | 1.00 |
| fisioterapia | 1 | 1.00 |
| sala ocio 2 | 1 | 1.00 |
| sala ocio 1 | 1 | 1.00 |
| aulas | 14 | 14.00 |
| sala curas | 1 | 1.00 |
| comedor | 6 | 6.00 |
| Total |  | 25.00 |

**E21ALE025** ud PILA VALADARES GORBEA 900x450x200 mm
12.000 ud × 164.33 (169.26 con costes indirectos) = 2031.12
Pila de gres vitrificado blanco, Valadares modelo Gorbea o equivalente aprobado por la D.T., de 56x47 cm. o equivalente, para colocar empotrado en encimera, incluso desagüe automático y accesorios, instalado y funcionando.

| Código | Ud | Descripción | Rendimiento | Precio | Importe |
|---|---|---|---|---|---|
| O01OB170 | h | Oficial 1ª fontanero calefactor | 0.736 | 16.8 | 12.36 |
| P18LE025 | ud | Pila Valadares Gorbea i/accesorios (material) | 1.000 | 151.97177043105 | 151.97 |
|  |  | Total |  |  | 164.33 |

Claves: vitrificado, desagüe, lavabo, porcelana, latiguillo, cromado, llave, válvula, flexible, alimentar, empotrable, blanco, escuadra, colocación, enlace, encimera, mármol, equivalente, grifería, monobloc

| Medición | Uds. | Parcial |
|---|---|---|
| BAJA |  |  |
| talleres | 12 | 12.00 |
| Total |  | 12.00 |

**E21FA070** ud FREGADERO EMPOTRAR 120x49 2 SEN+ESC.G.MZ.
1.000 ud × 163.78 (168.69 con costes indirectos) = 168.69
Fregadero de acero inoxidable, de 120x49 cm., de 2 senos y escurridor, para colocar encastrado en encimera o equivalente, con grifería mezcladora repisa, con caño giratorio superior y aireador, incluso válvulas de desagüe de 40 mm., llaves de escuadra de 1/2" cromadas y desagüe sifónico doble, instalado y funcionando.

| Código | Ud | Descripción | Rendimiento | Precio | Importe |
|---|---|---|---|---|---|
| O01OB170 | h | Oficial 1ª fontanero calefactor | 1.004 | 16.8 | 16.87 |
| P18FA150 | ud | Fregad.120x49cm. 2 senos+esc. (material) | 1.000 | 91.053129143496 | 91.05 |
| P18GF040 | ud | Grif.mezcl.repisa fregadero cromo s.m. (material) | 1.000 | 43.177773644336 | 43.18 |
| P17SV060 | ud | Válvula para fregadero de 40 mm. (material) | 2.000 | 1.5891819466318 | 3.18 |
| P17XT030 | ud | Válvula de escuadra de 1/2" a 1/2" | 2.000 | 2.3787754924426 | 4.76 |
| P17SD010 | ud | Desagüe doble c/sif.botella 40mm (material) | 1.000 | 4.7375612748647 | 4.74 |
|  |  | Total |  |  | 163.78 |

Claves: equivalente, excavación, fregadero, acero, inoxidable, seno, escurridor, colocación, mezcla, grifería, doble, caño, giratorio, válvula, desagüe, llave, escuadra, cromado, sifón, encastrar, encimera

| Medición | Uds. | Parcial |
|---|---|---|
| BAJA |  |  |
| sala estancia personal | 1 | 1.00 |
| Total |  | 1.00 |

**E20WGI091** ud DESAGÜE C/SIFÓN BOTELLA LATÓN CROMADO
106.000 ud × 15.42 (15.88 con costes indirectos) = 1683.28
Suministro y colocación de sifón botella extensible para lavabo, piletas, fregaderos y asimilables, Imtersa modelo 101 o equivalente aprobado por la D.T., en latón DIN 17660 pulido y cromado, con cabezal telescópico, i/p.p. de accesorios. Totalmente instalado y funcionando.

| Código | Ud | Descripción | Rendimiento | Precio | Importe |
|---|---|---|---|---|---|
| O01OB170 | h | Oficial 1ª fontanero calefactor | 0.201 | 16.8 | 3.38 |
| P17SA031 | ud | Sifón botella lavabo latón cromado Imtersa 101 i/accesorios (material) | 1.000 | 12.043800287367 | 12.04 |
|  |  | Total |  |  | 15.42 |

Claves: sifón, desagüe, botella, cromado, suministro, individual, seno, salida, colocación, horizontal, especial, lavabo, PVC, fregadero, rosca, unión, punto, tubería, conexión, inferior, registro, diámetro, pieza

| Medición | Uds. | Parcial |
|---|---|---|
| lavabo empotrar | 50 | 50.00 |
| lavabo semiempotrar | 14 | 14.00 |
| lavabo semipedestal | 3 | 3.00 |
| pila-vertedero | 2 | 2.00 |
| pila aulas | 25 | 25.00 |
| pila talleres | 12 | 12.00 |
| Total |  | 106.00 |

**E21CG016** ud MONOMANDO RS AQUAMANDO 2201-MED-VA
80.000 ud × 64.54 (66.48 con costes indirectos) = 5318.40
Suministro y colocación de conjunto de grifería monomando con maneta médica, Ramón Soler modelo Aquamando 2201-MED-VA o equivalente aprobado por la D.T., acabado cromado. Incluso accesorios de montaje. Instalado y funcionando.

| Código | Ud | Descripción | Rendimiento | Precio | Importe |
|---|---|---|---|---|---|
| O01OB170 | h | Oficial 1ª fontanero calefactor | 0.335 | 16.8 | 5.63 |
| P18GL258 | ud | Mono. Ramón Soler Aquamando 2201-MED-VA i/accesorios (material) | 1.000 | 58.90967543049 | 58.91 |
|  |  | Total |  |  | 64.54 |

Claves: automático, inversor, mezcla, baño, sanitario, aparato, grifería, monomando, ducha, suministro, lavabo, cromado, teléfono, latiguillo, flexible, barra, escuadra, cromo, bidé, regulación, rótula, llave, colocación, deslizador

| Medición | Uds. | Parcial |
|---|---|---|
| lavabo empotrar |  |  |
| BAJA |  |  |
| vestuarios gimnasio | 5 | 5.00 |
| aseos aulas | 12 | 12.00 |
| aseos SUM | 6 | 6.00 |
| aseos personal | 2 | 2.00 |
| PRIMERA |  |  |
| baños | 14 | 14.00 |
| aseo camilla | 1 | 1.00 |
| lavabo semiempotrar |  |  |
| BAJA |  |  |
| vestuarios gimnasio | 2 | 2.00 |
| aseo DA10 | 2 | 2.00 |
| aseos aulas | 4 | 4.00 |
| aseos DA | 2 | 2.00 |
| aseos SUM | 2 | 2.00 |
| lavabo semipedestal |  |  |
| BAJA |  |  |
| aseos visitas | 2 | 2.00 |
| PRIMERA |  |  |
| aseo 2F2 | 1 | 1.00 |
| pila aulas |  |  |
| BAJA |  |  |
| estimulación multisensorial | 1 | 1.00 |
| fisioterapia | 1 | 1.00 |
| sala ocio 2 | 1 | 1.00 |
| sala ocio 1 | 1 | 1.00 |
| aulas | 14 | 14.00 |
| sala curas | 1 | 1.00 |
| comedor | 6 | 6.00 |
| Total |  | 80.00 |

**E03EUA031** ud CANAL DRENAJE DUCHA INOX FULMA 800x125x25 mm
12.000 ud × 176.86 (182.17 con costes indirectos) = 2186.04
Canal de drenaje para ducha FULMA o equivalente aprobado por la D.T., de acero inoxidable, de 125 mm de ancho, 800 mm de longitud y 25 mm de altura, con rejilla perforada con corte por láser y sumidero sifónico con salida de 40 mm. Colocada y funcionando en condiciones de estanqueidad.

| Código | Ud | Descripción | Rendimiento | Precio | Importe |
|---|---|---|---|---|---|
| O01OB170 | h | Oficial 1ª fontanero calefactor | 0.228 | 16.8 | 3.83 |
| P17KA033 | ud | Canal drenaje ducha inox FULMA 800x125x25 mm i/sum sif (material) | 1.000 | 172.73108428737 | 172.73 |
| P01DW090 | ud | Pequeño material | 1.000 | 0.2998456503079 | 0.30 |
|  |  | Total |  |  | 176.86 |

Claves: sifón, agua, vertical, salida, inoxidable, sumidero, local, acero, humedad, conexión, red, desagüe, material, agarre, medio, auxiliar

| Medición | Uds. | Parcial |
|---|---|---|
| PLANTA BAJA |  |  |
| aseos discapacitados | 12 | 12.00 |
| Total |  | 12.00 |

## CAP11 CARPINTERIA INTERIOR (10/12/2003)
Importe: 188166.13

**E15CVI24** m2 CARPINTERIA ACRIST. ACERO INOX.
62.920 m2 × 310.72 (320.04 con costes indirectos) = 20136.92
Carpintería de acero inoxidable Economy 60 Inox de Jansen o equivalente aprobado por la D.T., en ventanas, puertas y módulos combinados, con paños fijos, abatibles, acristalados, ciegos y con lamas, todo construido con perfiles conformados por laminación en frío de 1,5 mm de espesor, cerrando el tubular con soldadura eléctrica protegida mediante decapado posterior, con acero calidad 1.4401 (AISI 316, X5CrNiMo 17-12-2), herrajes de colgar y seguridad en acero inoxidable. Estanqueidad del sistema mediante doble junta EPDM en marco y hoja así como burlete automático inferior con junta planetaria. Marco y hoja enrasados dejando una ranura negativa de 5mm. Junquillos clipados sobre tornillos ocultos autorroscantes. Elaborado en taller, ajuste y montaje en obra. Incluso mecanizado necesario para la colocación del herraje prescrito. Totalmente colocada. Según diseño.

| Código | Ud | Descripción | Rendimiento | Precio | Importe |
|---|---|---|---|---|---|
| O01OB130 | h | Oficial 1ª cerrajero | 0.803 | 16.8 | 13.49 |
| O01OB140 | h | Ayudante cerrajero | 0.803 | 15.8 | 12.69 |
| P13IE13 | m2 | Carpintería acero inox. p/acrist Jansen Economy 60 (material) | 1.000 | 284.54352728718 | 284.54 |
|  |  | Total |  |  | 310.72 |

| Medición | Uds. | Largo | Ancho | Parcial |
|---|---|---|---|---|
| S2 | 2 | 7.45 | 3.30 | 49.17 |
| S3 | 1 | 2.20 | 2.60 | 5.72 |
| S4 | 1 | 5.02 | 1.60 | 8.03 |
| Total |  |  |  | 62.92 |

**E13ACA447** m2 CARP AL LAC CL RPT FIJO/PRACT. KL MACRO 52 PUERTA (01/06/1998)
34.110 m2 × 89.31 (91.99 con costes indirectos) = 3137.78
Suministro y colocación de carpintería formada por paños para acristalar, ciegos, fijos y practicables. Todo construido con la serie KLMacro52-Puerta, de Metales Extruidos - Sistemas de Arquitectura o equivalente aprobado por la D.T., incluido solape perimetral a la puerta de 40 mm, manilla, cerradura de un punto de cierre, muelle, tirador y parteluz en la hoja formando un zócalo de unos 300 mm.
TODAS LAS HOJAS PRACTICABLES SERÁN ACTIVAS, DE FORMA QUE NO EXISTIRÁ SOLAPE ENTRE ELLAS. Una hoja de cada puerta doble dispondrá de pasador por canto.
Realizada con perfiles de aluminio de primera fusión extrusionado, aleación 6063ME conforme a la norma UNE EN 573-3, con características mínimas de los perfiles tratamiento-T5 según la norma UNE-755-2, las caras vistas o significativas de los perfiles extruidos estarán exentos de defectos que impidan su correcta y adecuada utilización, cumpliendo las especificaciones de la norma UNE-EN 12020-1 y las tolerancias dimensionales y de forma deberán cumplir con lo establecido en la norma UNE-EN 12020-2. Fabricado por Metales Extruidos o equivalente aprobado por la D.T., conforme a las exigencias de la Norma Española UNE-EN ISO 9001:2000.
Lacado en color a definir por la Dirección Facultativa, como mínimo de 60 micras de espesor con sello de calidad Quailicoat.
Sección de marco de 45 mm y sección de hoja de 45 mm. Alineación tanto interior como exterior de marco y hoja. Con juntas de estanqueidad interior, exterior y de acristalamiento interior y exterior en EPDM, pegadas en todas sus uniones. Posibilidad de acristalamiento de hasta 29 mm de espesor de vidrio o panel.
Cámara europea para el herraje, de aluminio y con maneta de aluminio, el cual será el que se ofrece como homologado y probado. Tanto la mecanización, como el ensamble de perfiles, cumplirán con los criterios establecidos en el diseño de los sistemas (escuadras, salidas de agua, sellado de ingletes, topes, etc…), sellado de cortes a inglete y uniones de la perfilería en taller, con todos sus elementos de montaje, escuadras, junquillos, etc. Tornillería de acero inoxidable.
Premarco realizado con perfiles de aluminio de primera fusión extrusionado, aleación 6063-T5, acabado en bruto. Sección de 38 mm. Con rastreles y elementos de sujeción, preparado para recibir directamente a obra. Tanto la mecanización, como el ensamble de perfiles, cumplirán con los criterios establecidos en el diseño de los sistemas .
Montada sobre premarco en obra, y sellado de la carpintería, y de ésta con la fábrica con silicona neutra con un cordón de 5 mm ó inferior, y limpieza completa.
Incluso p.p. de mecanizado necesario para la instalación del herraje prescrito.
Según diseño. Medido el alzado de la carpintería vista desde el exterior.

| Código | Ud | Descripción | Rendimiento | Precio | Importe |
|---|---|---|---|---|---|
| O01OB130 | h | Oficial 1ª cerrajero | 0.167 | 16.8 | 2.81 |
| O01OB140 | h | Ayudante cerrajero | 0.084 | 15.8 | 1.33 |
| P14CTX8 | m2 | Carp. al. lac. color RPT KL Macro 52-Puerta i/sellado (material; 09/07/1997) | 1.000 | 85.166159542451 | 85.17 |
|  |  | Total |  |  | 89.31 |

| Medición | Uds. | Largo | Ancho | Parcial |
|---|---|---|---|---|
| A1b | 1 | 4.32 | 2.60 | 11.23 |
| A2b | 4 | 2.20 | 2.60 | 22.88 |
| Total |  |  |  | 34.11 |

**E30IC015** m2 FORRO PARED TABL. HAYA BLANCA
50.670 m2 × 65.49 (67.45 con costes indirectos) = 3417.69
Suministro e instalación de forro de pared liso Woodsound o equivalente aprobado por la D.T., fabricado con tablero de fibras de dimensiones 800x600 mm, ignífugo M1, de 12 mm rechapado con haya, por la cara de acabado, barnizada natural con barniz ignífugo y con chapa de compensación por la cara oculta. Mecanizado perimetral machihembrado para montaje. Montado sobre estructura metálica con sistema telescópico para absorber irregularidades de la pared hasta 118 mm, formada por estructura interior y exterior de acero galvanizado Sendzimir, calidad según norma europea EN 10.142-A1:1994 (DX51D+Z). Elementos metálicos vistos de remate superior a modo de albardilla y formación de rodapié inferior, con tratamiento previo de desengrase y aplicación electrostática de polvo poliéster o epoxi, polimerizado en horno a 200ºC, con un espesor de la capa de pintura de 50/60 micras y tolerancias en color según DIN 5033. Elementos para encuentros con ventanas, puertas, esquinas, forro de columnas o bajantes. Aislamiento interior de lana mineral de 50 mm de espesor y 40 Kg/m3 de densidad. Incluidos todos los elementos necesarios para su instalación. Suministrado e instalado por distribuidor autorizado por el fabricante. Todos los elementos según las referencias especificadas o equivalente aprobado por la D.T.

| Código | Ud | Descripción | Rendimiento | Precio | Importe |
|---|---|---|---|---|---|
| O01OA030 | h | Oficial primera | 0.335 | 16.8 | 5.63 |
| O01OA070 | h | Peón ordinario | 0.335 | 14.8 | 4.96 |
| P34IC014 | m2 | Forro pared liso Woodsound perf. oculta Haya aisl. (material) | 1.000 | 54.901738571375 | 54.90 |
|  |  | Total |  |  | 65.49 |

Claves: fabricación, accesorio, nylon, acero, suelo, tablero, puerta, fibra, sanitario, levantar, refuerzo, color, herraje, cabina, pared

| Medición | Uds. | Largo | Ancho | Parcial |
|---|---|---|---|---|
| SALA USOS MÚLTIPLES | 1 | 72.38 | 0.70 | 50.67 |
| Total |  |  |  | 50.67 |

**E30IC012** m2 FORRO PARED TABL. ABSORB. ACUST. HAYA BLANCA
125.440 m2 × 73.52 (75.73 con costes indirectos) = 9499.57
Suministro e instalación de forro de pared perforado Woodsound modelo Barberá o equivalente aprobado por la D.T., fabricado con tablero de fibras de dimensiones 800x600 mm, ignífugo M1, de 12 mm rechapado con haya, por la cara de acabado, barnizada natural con barniz ignífugo y con chapa de compensación por la cara oculta. Los paneles irán perforados con perforaciones pasantes de 8 mm de diámetro con distancia entre ejes de 32 mm con una franja perimetral sin perforar de 60 mm aproximadamente. En la cara oculta se colocará un velo acústico que realiza la función de plumun resonador. Mecanizado perimetral machihembrado para montaje. Montado sobre estructura metálica con sistema telescópico para absorber irregularidades de la pared hasta 118mm, formada por estructura interior y exterior de acero galvanizado Sendzimir, calidad según norma europea EN 10.142-A1:1994 (DX51D+Z). Elementos metálicos vistos de remate superior a modo de albardilla y formación de rodapié inferior, con tratamiento previo de desengrase y aplicación electrostática de polvo poliéster o epoxi, polimerizado en horno a 200ºC, con un espesor de la capa de pintura de 50/60 micras y tolerancias en color según DIN 5033. Elementos para encuentros con ventanas, puertas, esquinas, forro de columnas o bajantes. Aislamiento interior de lana mineral de 50 mm de espesor y 40 Kg/m3 de densidad. Incluidos todos los elementos necesarios para su instalación. Suministrado e instalado por distribuidor autorizado por el fabricante. Todos los elementos según las referencias especificadas o equivalente aprobado por la D.T.

| Código | Ud | Descripción | Rendimiento | Precio | Importe |
|---|---|---|---|---|---|
| O01OA030 | h | Oficial primera | 0.335 | 16.8 | 5.63 |
| O01OA070 | h | Peón ordinario | 0.335 | 14.8 | 4.96 |
| P34IC015 | m2 | Forro pared perforado Woodsound perf. oculta Haya aisl. (material) | 1.000 | 62.927607144616 | 62.93 |
|  |  | Total |  |  | 73.52 |

Claves: herraje, puerta, fibra, accesorio, nylon, tablero, suelo, color, acero, cabina, refuerzo, levantar, sanitario, fabricación, pared

| Medición | Uds. | Largo | Ancho | Parcial |
|---|---|---|---|---|
| SALA USOS MÚLTIPLES | 1 | 72.38 | 2.10 | 152.00 |
| RF3 | -2 | 1.80 | 2.10 | -7.56 |
| V3 | -4 | 2.50 | 1.90 | -19.00 |
| Total |  |  |  | 125.44 |

**E15CPF55** ud PUERTA 2200x1000/FIJO/2600 CHAPA ACERO - C8/C11
4.000 ud × 278.72 (287.08 con costes indirectos) = 1148.32
Puerta metálica de una hoja de dimensiones 2200x1000 mm con montante superior fijo y altura total 2600 mm, tipo Cimesa o equivalente aprobado por la D.T., de 58 mm de espesor, formada con dos chapas de acero de 1,2 mm. de espesor. Colgada sobre marco perfilado CM55P-A de Cimesa o equivalente aprobado por la D.T., de chapa de acero y bisagras de acero con muelle CB8/25 o equivalente aprobado por la D.T. Incluso acabado en pintura de imprimación antioxidante. Según diseño.

| Código | Ud | Descripción | Rendimiento | Precio | Importe |
|---|---|---|---|---|---|
| O01OB130 | h | Oficial 1ª cerrajero | 0.335 | 16.8 | 5.63 |
| O01OB140 | h | Ayudante cerrajero | 0.335 | 15.8 | 5.29 |
| P13CF50 | ud | Puerta chapa 2200x1000/fijo/2600 mm Cimesa (material) | 1.000 | 267.80214514499 | 267.80 |
|  |  | Total |  |  | 278.72 |

| Medición | Uds. | Parcial |
|---|---|---|
| C8 | 3 | 3.00 |
| C11 | 1 | 1.00 |
| Total |  | 4.00 |

**E15CPF56** ud PUERTA 2200x800/FIJO/2600 CHAPA ACERO - C9
1.000 ud × 251.94 (259.5 con costes indirectos) = 259.50
Puerta metálica de una hoja de dimensiones 2200x800 mm con montante superior fijo y altura total 2600 mm, tipo Cimesa o equivalente aprobado por la D.T., de 58 mm de espesor, formada con dos chapas de acero de 1,2 mm. de espesor. Colgada sobre marco perfilado CM55P-A de Cimesa o equivalente aprobado por la D.T., de chapa de acero y bisagras de acero con muelle CB8/25 o equivalente aprobado por la D.T. Incluso acabado en pintura de imprimación antioxidante. Según diseño.

| Código | Ud | Descripción | Rendimiento | Precio | Importe |
|---|---|---|---|---|---|
| O01OB130 | h | Oficial 1ª cerrajero | 0.335 | 16.8 | 5.63 |
| O01OB140 | h | Ayudante cerrajero | 0.335 | 15.8 | 5.29 |
| P13CF51 | ud | Puerta chapa 2200x800/fijo/2600 Cimesa (material) | 1.000 | 241.01593371748 | 241.02 |
|  |  | Total |  |  | 251.94 |

| Medición | Uds. | Parcial |
|---|---|---|
| C9 | 1 | 1.00 |
| Total |  | 1.00 |

**E15CPF57** ud PUERTA 500x500 CHAPA ACERO - C10
1.000 ud × 91.26 (94 con costes indirectos) = 94.00
Puerta metálica de una hoja de dimensiones 500x500 mm, tipo Cimesa o equivalente aprobado por la D.T., de 58 mm de espesor, formada con dos chapas de acero de 1,2 mm. de espesor. Colgada sobre marco perfilado CM55P-A de Cimesa o equivalente aprobado por la D.T., de chapa de acero y bisagras de acero con muelle CB8/25 o equivalente aprobado por la D.T. Incluso acabado en pintura de imprimación antioxidante. Según diseño.

| Código | Ud | Descripción | Rendimiento | Precio | Importe |
|---|---|---|---|---|---|
| O01OB130 | h | Oficial 1ª cerrajero | 0.335 | 16.8 | 5.63 |
| O01OB140 | h | Ayudante cerrajero | 0.335 | 15.8 | 5.29 |
| P13CF52 | ud | Puerta chapa 500x500 Cimesa (material) | 1.000 | 80.338644572494 | 80.34 |
|  |  | Total |  |  | 91.26 |

| Medición | Uds. | Parcial |
|---|---|---|
| C10 | 1 | 1.00 |
| Total |  | 1.00 |

**E15CPF33** ud PUERTA EI2 60 C5 2050x1050 CHAPA ACERO - RF1/RF7/RF10
6.000 ud × 198.37 (204.32 con costes indirectos) = 1225.92
Puerta metálica cortafuegos de una hoja de dimensiones 2050x1050 mm o equivalentes, homologada EI2 60 C5, tipo CH58BA5-A de Cimesa o equivalente aprobado por la D.T., de 58 mm de espesor, formada con dos chapas de acero de 1,2 mm. de espesor y cámara intermedia rellena de material aislante ignífugo rígido. Colgada sobre marco perfilado CM55P-A de Cimesa o equivalente aprobado por la D.T., de chapa de acero y bisagras de acero con muelle CB8/25 o equivalente aprobado por la D.T. Incluso acabado en pintura de imprimación antioxidante. Según diseño.

| Código | Ud | Descripción | Rendimiento | Precio | Importe |
|---|---|---|---|---|---|
| O01OB130 | h | Oficial 1ª cerrajero | 0.335 | 16.8 | 5.63 |
| O01OB140 | h | Ayudante cerrajero | 0.335 | 15.8 | 5.29 |
| P13CF032 | ud | Puerta EI2 60 C5 2050x1050 mm. Cimesa (material) | 1.000 | 187.45350571748 | 187.45 |
|  |  | Total |  |  | 198.37 |

| Medición | Uds. | Parcial |
|---|---|---|
| RF1 | 1 | 1.00 |
| RF7 | 4 | 4.00 |
| RF10 | 1 | 1.00 |
| Total |  | 6.00 |

**E15CPF58** ud PUERTA EI2 60 C5 2050x1050+1050 CHAPA ACERO - RF2
12.000 ud × 412.48 (424.85 con costes indirectos) = 5098.20
Puerta metálica cortafuegos de dos hojas de dimensiones 2050x1050+1050 mm, homologada EI2 60 C5, tipo CH58BA5-A de Cimesa o equivalente aprobado por la D.T., de 58 mm de espesor, formada con dos chapas de acero de 1,2 mm. de espesor y cámara intermedia rellena de material aislante ignífugo rígido. Colgada sobre marco perfilado CM55P-A de Cimesa o equivalente aprobado por la D.T., de chapa de acero y bisagras de acero con muelle CB8/25 o equivalente aprobado por la D.T. Incluso acabado en pintura de imprimación antioxidante. Según diseño.

| Código | Ud | Descripción | Rendimiento | Precio | Importe |
|---|---|---|---|---|---|
| O01OB130 | h | Oficial 1ª cerrajero | 0.536 | 16.8 | 9.00 |
| O01OB140 | h | Ayudante cerrajero | 0.536 | 15.8 | 8.47 |
| P13CF53 | ud | Puerta EI2 60 C5 2050x1050+1050 mm. Cimesa (material) | 1.000 | 395.0066648606 | 395.01 |
|  |  | Total |  |  | 412.48 |

| Medición | Uds. | Parcial |
|---|---|---|
| RF2 | 12 | 12.00 |
| Total |  | 12.00 |

**E15CPF59** ud PUERTA EI2 60 C5 2050x850+850 CHAPA ACERO - RF3
1.000 ud × 352.22 (362.79 con costes indirectos) = 362.79
Puerta metálica cortafuegos de dos hojas de dimensiones 2050x850+850 mm, homologada EI2 60 C5, tipo CH58BA5-A de Cimesa o equivalente aprobado por la D.T., de 58 mm de espesor, formada con dos chapas de acero de 1,2 mm. de espesor y cámara intermedia rellena de material aislante ignífugo rígido. Colgada sobre marco perfilado CM55P-A de Cimesa o equivalente aprobado por la D.T., de chapa de acero y bisagras de acero con muelle CB8/25 o equivalente aprobado por la D.T. Incluso acabado en pintura de imprimación antioxidante. Según diseño.

| Código | Ud | Descripción | Rendimiento | Precio | Importe |
|---|---|---|---|---|---|
| O01OB130 | h | Oficial 1ª cerrajero | 0.536 | 16.8 | 9.00 |
| O01OB140 | h | Ayudante cerrajero | 0.536 | 15.8 | 8.47 |
| P13CF54 | ud | Puerta EI2 60 C5 2050x850+850 mm. Cimesa (material) | 1.000 | 334.74768400373 | 334.75 |
|  |  | Total |  |  | 352.22 |

| Medición | Uds. | Parcial |
|---|---|---|
| RF3 | 1 | 1.00 |
| Total |  | 1.00 |

**E15CPF62** ud PUERTA EI2 60 C5 / 42dBA 2050x850+850 CHAPA ACERO - AC1
3.000 ud × 389.05 (400.72 con costes indirectos) = 1202.16
Puerta metálica cortafuegos-acústica de dos hojas de dimensiones 2050x850+850 mm, homologada EI2 60 C5, con un índice de reducción acústica igual o superior a 42 dBA, de Cimesa o equivalente aprobado por la D.T., formada con dos chapas de acero de 1,2 mm. de espesor y cámara intermedia rellena de material aislante ignífugo rígido. Colgada sobre marco perfilado CM55P-A de Cimesa o equivalente aprobado por la D.T., de chapa de acero y bisagras de acero con muelle CB8/25 o equivalente aprobado por la D.T. Incluso acabado en pintura de imprimación antioxidante. Según diseño.

| Código | Ud | Descripción | Rendimiento | Precio | Importe |
|---|---|---|---|---|---|
| O01OB130 | h | Oficial 1ª cerrajero | 0.536 | 16.8 | 9.00 |
| O01OB140 | h | Ayudante cerrajero | 0.536 | 15.8 | 8.47 |
| P13CF56 | ud | Puerta EI2 60 C5 / 42dBA 2050x850+850 mm. Cimesa (material) | 1.000 | 371.57872471655 | 371.58 |
|  |  | Total |  |  | 389.05 |

| Medición | Uds. | Parcial |
|---|---|---|
| AC1 | 3 | 3.00 |
| Total |  | 3.00 |

**E15CPF61** ud PUERTA EI2 60 C5 2050x900+900 CHAPA ACERO - RF8
1.000 ud × 385.69 (397.26 con costes indirectos) = 397.26
Puerta metálica cortafuegos de dos hojas de dimensiones 2050x900+900 mm, homologada EI2 60 C5, tipo CH58BA5-A de Cimesa o equivalente aprobado por la D.T., de 58 mm de espesor, formada con dos chapas de acero de 1,2 mm. de espesor y cámara intermedia rellena de material aislante ignífugo rígido. Colgada sobre marco perfilado CM55P-A de Cimesa o equivalente aprobado por la D.T., de chapa de acero y bisagras de acero con muelle CB8/25 o equivalente aprobado por la D.T. Incluso acabado en pintura de imprimación antioxidante. Según diseño.

| Código | Ud | Descripción | Rendimiento | Precio | Importe |
|---|---|---|---|---|---|
| O01OB130 | h | Oficial 1ª cerrajero | 0.536 | 16.8 | 9.00 |
| O01OB140 | h | Ayudante cerrajero | 0.536 | 15.8 | 8.47 |
| P13CF55 | ud | Puerta EI2 60 C5 2050x900+900 mm. Cimesa (material) | 1.000 | 368.2204534331 | 368.22 |
|  |  | Total |  |  | 385.69 |

| Medición | Uds. | Parcial |
|---|---|---|
| RF8 | 1 | 1.00 |
| Total |  | 1.00 |

**E15CPF34** ud PUERTA EI2 60 C5 2050x850 CHAPA ACERO - RF4/RF9
3.000 ud × 148.17 (152.62 con costes indirectos) = 457.86
Puerta metálica cortafuegos de una hoja de dimensiones 2050x850 mm o equivalentes, homologada EI2 60 C5, tipo CH58BA5-A de Cimesa o equivalente aprobado por la D.T., de 58 mm de espesor, formada con dos chapas de acero de 1,2 mm. de espesor y cámara intermedia rellena de material aislante ignífugo rígido. Colgada sobre marco perfilado CM55P-A de Cimesa o equivalente aprobado por la D.T., de chapa de acero y bisagras de acero con muelle CB8/25 o equivalente aprobado por la D.T. Incluso acabado en pintura de imprimación antioxidante. Según diseño.

| Código | Ud | Descripción | Rendimiento | Precio | Importe |
|---|---|---|---|---|---|
| O01OB130 | h | Oficial 1ª cerrajero | 0.335 | 16.8 | 5.63 |
| O01OB140 | h | Ayudante cerrajero | 0.335 | 15.8 | 5.29 |
| P13CF033 | ud | Puerta EI2 60 C5 2050x850 mm. Cimesa (material) | 1.000 | 137.24934900093 | 137.25 |
|  |  | Total |  |  | 148.17 |

| Medición | Uds. | Parcial |
|---|---|---|
| RF4 | 2 | 2.00 |
| RF9 | 1 | 1.00 |
| Total |  | 3.00 |

**E15CPF60** ud PUERTA EI2 60 C5 2050x1000 CHAPA ACERO - RF5/RF6
9.000 ud × 188.34 (193.99 con costes indirectos) = 1745.91
Puerta metálica cortafuegos de una hoja de dimensiones 2050x1000 mm o equivalentes, homologada EI2 60 C5, tipo CH58BA5-A de Cimesa o equivalente aprobado por la D.T., de 58 mm de espesor, formada con dos chapas de acero de 1,2 mm. de espesor y cámara intermedia rellena de material aislante ignífugo rígido. Colgada sobre marco perfilado CM55P-A de Cimesa o equivalente aprobado por la D.T., de chapa de acero y bisagras de acero con muelle CB8/25 o equivalente aprobado por la D.T. Incluso acabado en pintura de imprimación antioxidante. Según diseño.

| Código | Ud | Descripción | Rendimiento | Precio | Importe |
|---|---|---|---|---|---|
| O01OB130 | h | Oficial 1ª cerrajero | 0.335 | 16.8 | 5.63 |
| O01OB140 | h | Ayudante cerrajero | 0.335 | 15.8 | 5.29 |
| P13CF034 | ud | Puerta EI2 60 C5 2050x1000 mm. Cimesa (material) | 1.000 | 177.41867128718 | 177.42 |
|  |  | Total |  |  | 188.34 |

| Medición | Uds. | Parcial |
|---|---|---|
| RF5 | 5 | 5.00 |
| RF6 | 4 | 4.00 |
| Total |  | 9.00 |

**E16EWP35** ud INCREMENTO VISOR CORTAFUEGOS EW60/17 (22/12/1998)
44.000 ud × 85.5 (88.07 con costes indirectos) = 3875.08
Incremento por suministro y colocación de visor en puerta metálica, de alzado circular, cuadrado o rectangular a elegir por la D.T. en cada caso, incluso acristalamiento con vidrio Vitro Cristalglass o equivalente aprobado por la D.T., compuesto por vidrio Pyroglass Monolítico de 17 mm de espesor, referencia EW60/17, colocado sobre carpintería con calzos especiales y sellado a dos caras con cordón de silicona cortafuego, y fijado a hoja mediante soldado interior por una cara y 4 remaches de acero inoxidable por la otra. Según diseño.

| Código | Ud | Descripción | Rendimiento | Precio | Importe |
|---|---|---|---|---|---|
| O01OB130 | h | Oficial 1ª cerrajero | 0.335 | 16.8 | 5.63 |
| PFPA.5Q3 | ud | Oculo metálico i/remaches (material; 22/12/1998) | 1.000 | 64.007051485724 | 64.01 |
| P14EV108 | m2 | Vídrio Pyroglass Monolítico EW60/17 (material) | 0.050 | 297.92663814592 | 14.90 |
| P14KW062 | m | Sellado con silicona cortafuego (material) | 1.600 | 0.5996913006158 | 0.96 |
|  |  | Total |  |  | 85.5 |

| Medición | Uds. | Parcial |
|---|---|---|
| RF2 | 24 | 24.00 |
| RF3 | 2 | 2.00 |
| AC1 | 6 | 6.00 |
| RF5 | 5 | 5.00 |
| RF6 | 4 | 4.00 |
| RF8 | 2 | 2.00 |
| RF10 | 1 | 1.00 |
| Total |  | 44.00 |

**E13EFX46** ud PUERTA DURALUM 2200x1050x46 MM VENT. LATERAL + SUP - P1/P2
33.000 ud × 819.96 (844.56 con costes indirectos) = 27870.48
Puerta Duralum de Mobiprecios o equivalente aprobado por la D.T., compuesta por
- hoja de dimensiones 2200x1050x46 mm o equivalente, compuesta por dos tableros compactos fenólicos de 2 mm de grosor sobre base de aglomerado, terminados en estratificado tipo Formica o equivalente aprobado por la D.T., en color a elegir por la D.T.
- relleno con aislamiento de lana mineral
- canteado-recercado de la hoja con perfil de aluminio
- cerco de acero de 1,5 mm de espesor, lacado al horno en resina de poliester en color a elegir por la D.T.
- goma perimetral para ajuste de la puerta
- mecanizado necesario para la colocación de todo el herraje prescrito
- montante superior fijo y ciego, con superficie de hoja 1500x300 mm, construido con los mismos elementos que la hoja de puerta.
- ventana lateral de acero lacada en color con superficie a acristalar de 2150x400 mm
Completamente colocada y ajustada en obra. Herrajes según memoria de plan de cierre. Según diseño.

| Código | Ud | Descripción | Rendimiento | Precio | Importe |
|---|---|---|---|---|---|
| O01OB150 | h | Oficial 1ª carpintero (mano de obra; 28/06/2002) | 0.670 | 16.8 | 11.26 |
| O01OB160 | h | Ayudante carpintero (mano de obra; 28/06/2002) | 0.335 | 15.8 | 5.29 |
| P11US90 | ud | Puerta Duralum 2200x1050x46 mm c. 2 mm ventana lateral + superio (material) | 1.000 | 803.40643543496 | 803.41 |
|  |  | Total |  |  | 819.96 |

| Medición | Uds. | Parcial |
|---|---|---|
| P1 | 16 | 16.00 |
| P2 | 17 | 17.00 |
| Total |  | 33.00 |

**E13EFX54** ud PUERTA DURALUM 2200x1050x46 MM + FIJO SUPERIOR - P3/P4
24.000 ud × 619.09 (637.66 con costes indirectos) = 15303.84
Puerta Duralum de Mobiprecios o equivalente aprobado por la D.T., compuesta por
- hoja de dimensiones 2200x1050x46 mm o equivalente, compuesta por dos tableros compactos fenólicos de 2 mm de grosor sobre base de aglomerado, terminados en estratificado tipo Formica o equivalente aprobado por la D.T., en color a elegir por la D.T.
- relleno con aislamiento de lana mineral
- canteado-recercado de la hoja con perfil de aluminio
- cerco de acero de 1,5 mm de espesor, lacado al horno en resina de poliester en color a elegir por la D.T.
- goma perimetral para ajuste de la puerta
- mecanizado necesario para la colocación de todo el herraje prescrito
- montante superior fijo y ciego, con superficie de hoja 1050x300 mm, construido con los mismos elementos que la hoja de puerta.
Completamente colocada y ajustada en obra. Herrajes según memoria de plan de cierre. Según diseño.

| Código | Ud | Descripción | Rendimiento | Precio | Importe |
|---|---|---|---|---|---|
| O01OB150 | h | Oficial 1ª carpintero | 0.670 | 16.8 | 11.26 |
| O01OB160 | h | Ayudante carpintero | 0.335 | 15.8 | 5.29 |
| P11US91 | ud | Puerta Duralum 2200x1050x46 mm c. 2 mm + fijo superior (material) | 1.000 | 602.53983429371 | 602.54 |
|  |  | Total |  |  | 619.09 |

| Medición | Uds. | Parcial |
|---|---|---|
| P3 | 12 | 12.00 |
| P4 | 12 | 12.00 |
| Total |  | 24.00 |

**E13EFX62** ud PUERTA ACUSTICA 42 dBA 2200x1050 MM + FIJO SUPERIOR - AC3/AC4
6.000 ud × 662.63 (682.51 con costes indirectos) = 4095.06
Puerta acústica con un índice de reducción igual o superior a 42 dBA, de Mobiprecios o equivalente aprobado por la D.T., compuesta por
- hoja de dimensiones 2200x1050 mm o equivalente, compuesta por dos tableros compactos fenólicos de 2 mm de grosor sobre base de aglomerado, terminados en estratificado tipo Formica o equivalente aprobado por la D.T., en color a elegir por la D.T.
- relleno con aislamiento de lana mineral
- canteado-recercado de la hoja con perfil de aluminio
- cerco de acero de 1,5 mm de espesor, lacado al horno en resina de poliester en color a elegir por la D.T.
- goma perimetral para ajuste de la puerta
- mecanizado necesario para la colocación de todo el herraje prescrito
- montante superior fijo y ciego, con superficie de hoja 1050x300 mm, construido con los mismos elementos que la hoja de puerta.
Completamente colocada y ajustada en obra. Herrajes según memoria de plan de cierre. Según diseño.

| Código | Ud | Descripción | Rendimiento | Precio | Importe |
|---|---|---|---|---|---|
| O01OB150 | h | Oficial 1ª carpintero | 0.670 | 16.8 | 11.26 |
| O01OB160 | h | Ayudante carpintero | 0.335 | 15.8 | 5.29 |
| P11US100 | ud | Puerta acústica 42 dBA 2200x1050 mm c. 2 mm + fijo superior (material) | 1.000 | 646.07742271841 | 646.08 |
|  |  | Total |  |  | 662.63 |

| Medición | Uds. | Parcial |
|---|---|---|
| AC3 | 3 | 3.00 |
| AC4 | 3 | 3.00 |
| Total |  | 6.00 |

**E13EFX55** ud PUERTA DURALUM 2200x900x46 MM VENT. LATERAL + SUP - P5/P6
6.000 ud × 753 (775.59 con costes indirectos) = 4653.54
Puerta Duralum de Mobiprecios o equivalente aprobado por la D.T., compuesta por
- hoja de dimensiones 2200x900x46 mm o equivalente, compuesta por dos tableros compactos fenólicos de 2 mm de grosor sobre base de aglomerado, terminados en estratificado tipo Formica o equivalente aprobado por la D.T., en color a elegir por la D.T.
- relleno con aislamiento de lana mineral
- canteado-recercado de la hoja con perfil de aluminio
- cerco de acero de 1,5 mm de espesor, lacado al horno en resina de poliester en color a elegir por la D.T.
- goma perimetral para ajuste de la puerta
- mecanizado necesario para la colocación de todo el herraje prescrito
- montante superior fijo y ciego, con superficie de hoja 1400x300 mm, construido con los mismos elementos que la hoja de puerta.
- ventana lateral de acero lacada en color con superficie a acristalar de 2150x450 mm
Completamente colocada y ajustada en obra. Herrajes según memoria de plan de cierre. Según diseño.

| Código | Ud | Descripción | Rendimiento | Precio | Importe |
|---|---|---|---|---|---|
| O01OB150 | h | Oficial 1ª carpintero | 0.670 | 16.8 | 11.26 |
| O01OB160 | h | Ayudante carpintero | 0.335 | 15.8 | 5.29 |
| P11US92 | ud | Puerta Duralum 2200x900x46 mm c. 2 mm ventana lateral + superio (material) | 1.000 | 736.45090172121 | 736.45 |
|  |  | Total |  |  | 753 |

| Medición | Uds. | Parcial |
|---|---|---|
| P5 | 4 | 4.00 |
| P6 | 2 | 2.00 |
| Total |  | 6.00 |

**E13EFX49** ud PUERTA DURALUM 2050x850x46 MM COMPACTO - P7/P8
56.000 ud × 284.35 (292.88 con costes indirectos) = 16401.28
Puerta Duralum de Mobiprecios o equivalente aprobado por la D.T., compuesta por
- hoja de dimensiones 2050x850x46 mm o equivalente, compuesta por dos tableros compactos fenólicos de 2 mm de grosor sobre base de aglomerado, terminados en estratificado tipo Formica o equivalente aprobado por la D.T., en color a elegir por la D.T.
- relleno con aislamiento de lana mineral
- canteado-recercado de la hoja con perfil de aluminio
- cerco de acero de 1,5 mm de espesor, lacado al horno en resina de poliester en color a elegir por la D.T.
- goma perimetral para ajuste de la puerta
- mecanizado necesario para la colocación de todo el herraje prescrito
Completamente colocada y ajustada en obra. Herrajes según memoria de plan de cierre. Según diseño.

| Código | Ud | Descripción | Rendimiento | Precio | Importe |
|---|---|---|---|---|---|
| O01OB150 | h | Oficial 1ª carpintero | 0.670 | 16.8 | 11.26 |
| O01OB160 | h | Ayudante carpintero | 0.335 | 15.8 | 5.29 |
| P11US93 | ud | Puerta Duralum 2050x850x46 mm compacto 2 mm (material) | 1.000 | 267.80214514499 | 267.80 |
|  |  | Total |  |  | 284.35 |

| Medición | Uds. | Parcial |
|---|---|---|
| P7 | 31 | 31.00 |
| P8 | 25 | 25.00 |
| Total |  | 56.00 |

**E13EFX56** ud PUERTA DURALUM 2200x1000x46 MM + FIJO SUPERIOR - P9/P10/P11
6.000 ud × 592.32 (610.09 con costes indirectos) = 3660.54
Puerta Duralum de Mobiprecios o equivalente aprobado por la D.T., compuesta por
- hoja de dimensiones 2200x1000x46 mm o equivalente, compuesta por dos tableros compactos fenólicos de 2 mm de grosor sobre base de aglomerado, terminados en estratificado tipo Formica o equivalente aprobado por la D.T., en color a elegir por la D.T.
- relleno con aislamiento de lana mineral
- canteado-recercado de la hoja con perfil de aluminio
- cerco de acero de 1,5 mm de espesor, lacado al horno en resina de poliester en color a elegir por la D.T.
- goma perimetral para ajuste de la puerta
- mecanizado necesario para la colocación de todo el herraje prescrito
- montante superior fijo y ciego, con superficie de hoja 1000x300 mm, construido con los mismos elementos que la hoja de puerta.
Completamente colocada y ajustada en obra. Herrajes según memoria de plan de cierre. Según diseño.

| Código | Ud | Descripción | Rendimiento | Precio | Importe |
|---|---|---|---|---|---|
| O01OB150 | h | Oficial 1ª carpintero | 0.670 | 16.8 | 11.26 |
| O01OB160 | h | Ayudante carpintero | 0.335 | 15.8 | 5.29 |
| P11US94 | ud | Puerta Duralum 2200x1000x46 mm c. 2 mm + fijo superior (material) | 1.000 | 575.77361257622 | 575.77 |
|  |  | Total |  |  | 592.32 |

| Medición | Uds. | Parcial |
|---|---|---|
| P9 | 2 | 2.00 |
| P10 | 1 | 1.00 |
| P11 | 3 | 3.00 |
| Total |  | 6.00 |

**E13EFX57** ud PUERTA DURALUM 2200x950x46 MM + FIJO SUPERIOR - P12
4.000 ud × 568.9 (585.97 con costes indirectos) = 2343.88
Puerta Duralum de Mobiprecios o equivalente aprobado por la D.T., compuesta por
- hoja de dimensiones 2200x900x46 mm o equivalente, compuesta por dos tableros compactos fenólicos de 2 mm de grosor sobre base de aglomerado, terminados en estratificado tipo Formica o equivalente aprobado por la D.T., en color a elegir por la D.T.
- relleno con aislamiento de lana mineral
- canteado-recercado de la hoja con perfil de aluminio
- cerco de acero de 1,5 mm de espesor, lacado al horno en resina de poliester en color a elegir por la D.T.
- goma perimetral para ajuste de la puerta
- mecanizado necesario para la colocación de todo el herraje prescrito
- montante superior fijo y ciego, con superficie de hoja 950x300 mm, construido con los mismos elementos que la hoja de puerta.
Completamente colocada y ajustada en obra. Herrajes según memoria de plan de cierre. Según diseño.

| Código | Ud | Descripción | Rendimiento | Precio | Importe |
|---|---|---|---|---|---|
| O01OB150 | h | Oficial 1ª carpintero | 0.670 | 16.8 | 11.26 |
| O01OB160 | h | Ayudante carpintero | 0.335 | 15.8 | 5.29 |
| P11US95 | ud | Puerta Duralum 2200x950x46 mm c. 2 mm + fijo superior (material) | 1.000 | 552.34567243216 | 552.35 |
|  |  | Total |  |  | 568.9 |

| Medición | Uds. | Parcial |
|---|---|---|
| P12 | 4 | 4.00 |
| Total |  | 4.00 |

**E13EFX58** ud PUERTA ACUSTICA 42 dBA 2200x1050 MM VENT. LATERAL + SUP - P13
1.000 ud × 1087.75 (1120.38 con costes indirectos) = 1120.38
Puerta Acústica con un índice de reducción igual o superior a 42 dBA, de Mobiprecios o equivalente aprobado por la D.T., compuesta por
- hoja de dimensiones 2200x1050 mm o equivalente, compuesta por dos tableros compactos fenólicos de 2 mm de grosor sobre base de aglomerado, terminados en estratificado tipo Formica o equivalente aprobado por la D.T., en color a elegir por la D.T.
- relleno con aislamiento de lana mineral
- canteado-recercado de la hoja con perfil de aluminio
- cerco de acero de 1,5 mm de espesor, lacado al horno en resina de poliester en color a elegir por la D.T.
- goma perimetral para ajuste de la puerta
- mecanizado necesario para la colocación de todo el herraje prescrito
- 2 montantes superiores fijos y ciegos, con superficie de hoja 1050x300 mm y 2300x300 mm , construido con los mismos elementos que la hoja de puerta.
- ventana lateral de acero lacada en color con superficie a acristalar de 2300x1400 mm
Completamente colocada y ajustada en obra. Herrajes según memoria de plan de cierre. Según diseño.

| Código | Ud | Descripción | Rendimiento | Precio | Importe |
|---|---|---|---|---|---|
| O01OB150 | h | Oficial 1ª carpintero | 0.670 | 16.8 | 11.26 |
| O01OB160 | h | Ayudante carpintero | 0.335 | 15.8 | 5.29 |
| P11US96 | ud | Puerta acústica 42 dBA 2200x1050 mm c. 2 mm ventana lateral + superior (material) | 1.000 | 1071.1985857249 | 1071.20 |
|  |  | Total |  |  | 1087.75 |

| Medición | Uds. | Parcial |
|---|---|---|
| P13 | 1 | 1.00 |
| Total |  | 1.00 |

**E13EFX59** ud PUERTA DURALUM 2200x1050+1050x46 MM + FIJO SUPERIOR - P14/P15
6.000 ud × 920.37 (947.98 con costes indirectos) = 5687.88
Puerta Duralum de Mobiprecios o equivalente aprobado por la D.T., compuesta por
- 2 hojas de dimensiones 2200x1050x46 mm o equivalente, compuesta por dos tableros compactos fenólicos de 2 mm de grosor sobre base de aglomerado, terminados en estratificado tipo Formica o equivalente aprobado por la D.T., en color a elegir por la D.T.
- relleno con aislamiento de lana mineral
- canteado-recercado de la hoja con perfil de aluminio
- cerco de acero de 1,5 mm de espesor, lacado al horno en resina de poliester en color a elegir por la D.T.
- goma perimetral para ajuste de la puerta
- mecanizado necesario para la colocación de todo el herraje prescrito
- montante superior fijo y ciego, con superficie de hoja 2100x300 mm, construido con los mismos elementos que la hoja de puerta.
Completamente colocada y ajustada en obra. Herrajes según memoria de plan de cierre. Según diseño.

| Código | Ud | Descripción | Rendimiento | Precio | Importe |
|---|---|---|---|---|---|
| O01OB150 | h | Oficial 1ª carpintero | 0.670 | 16.8 | 11.26 |
| O01OB160 | h | Ayudante carpintero | 0.335 | 15.8 | 5.29 |
| P11US97 | ud | Puerta Duralum 2200x1050+1050x46 mm c. 2 mm + fijo superior (material) | 1.000 | 903.82474372307 | 903.82 |
|  |  | Total |  |  | 920.37 |

| Medición | Uds. | Parcial |
|---|---|---|
| P14 | 1 | 1.00 |
| P15 | 5 | 5.00 |
| Total |  | 6.00 |

**E13EFX61** ud PUERTA ACUST. 42 dBA 2200x1050+1050 MM + FIJO SUPERIOR - AC2
2.000 ud × 970.59 (999.71 con costes indirectos) = 1999.42
Puerta Acústica con un índice de reducción igual o superior a 42 dBA, de Mobiprecios o equivalente aprobado por la D.T., compuesta por
- 2 hojas de dimensiones 2200x1050 mm o equivalente, compuesta por dos tableros compactos fenólicos de 2 mm de grosor sobre base de aglomerado, terminados en estratificado tipo Formica o equivalente aprobado por la D.T., en color a elegir por la D.T.
- relleno con aislamiento de lana mineral
- canteado-recercado de la hoja con perfil de aluminio
- cerco de acero de 1,5 mm de espesor, lacado al horno en resina de poliester en color a elegir por la D.T.
- goma perimetral para ajuste de la puerta
- mecanizado necesario para la colocación de todo el herraje prescrito
- montante superior fijo y ciego, con superficie de hoja 2100x300 mm, construido con los mismos elementos que la hoja de puerta.
Completamente colocada y ajustada en obra. Herrajes según memoria de plan de cierre. Según diseño.

| Código | Ud | Descripción | Rendimiento | Precio | Importe |
|---|---|---|---|---|---|
| O01OB150 | h | Oficial 1ª carpintero | 0.670 | 16.8 | 11.26 |
| O01OB160 | h | Ayudante carpintero | 0.335 | 15.8 | 5.29 |
| P11US99 | ud | Puerta acústica 48dBA 2200x1050+1050 mm c. 2 mm + fijo superior (material) | 1.000 | 954.03889529463 | 954.04 |
|  |  | Total |  |  | 970.59 |

| Medición | Uds. | Parcial |
|---|---|---|
| AC2 | 2 | 2.00 |
| Total |  | 2.00 |

**E13EFX60** ud VENTANA DURALUM 1000x1750 MM + ACRIST. + FIJO - P17
1.000 ud × 414.9 (427.35 con costes indirectos) = 427.35
Ventana Duralum de Mobiprecios o equivalente aprobado por la D.T., compuesta por
- hoja fija de dimensiones 1000x1750 mm o equivalente, compuesta por parte acristalada y montante superior fijo ejecutado con dos tableros compactos fenólicos de 2 mm de grosor sobre base de aglomerado, terminados en estratificado tipo Formica o equivalente aprobado por la D.T., en color a elegir por la D.T.
- relleno con aislamiento de lana mineral
- cerco de acero de 1,5 mm de espesor, lacado al horno en resina de poliester en color a elegir por la D.T.
Completamente colocada y ajustada en obra. Herrajes según memoria de plan de cierre. Según diseño.

| Código | Ud | Descripción | Rendimiento | Precio | Importe |
|---|---|---|---|---|---|
| O01OB150 | h | Oficial 1ª carpintero | 0.670 | 16.8 | 11.26 |
| O01OB160 | h | Ayudante carpintero | 0.335 | 15.8 | 5.29 |
| P11US98 | ud | Ventana Duralum 1000x1750 mm c. 2 mm acrist + fijo (material) | 1.000 | 398.35494128904 | 398.35 |
|  |  | Total |  |  | 414.9 |

| Medición | Uds. | Parcial |
|---|---|---|
| P17 | 1 | 1.00 |
| Total |  | 1.00 |

**E16EWP23** m2 INCREMENTO VISOR PUERTA MADERA MULTIPACT 4+4 (22/12/1998)
15.630 m2 × 557.73 (574.46 con costes indirectos) = 8978.81
Incremento por suministro y colocación de visor rectangular en puerta de madera, incluso acristalamiento formado por vidrio laminar tipo Multipact o equivalente aprobado por la D.T., de 4+4 mm de espesor, colocado sobre carpintería con calzos y sellado a dos caras con cordón de silicona. Según diseño.

| Código | Ud | Descripción | Rendimiento | Precio | Importe |
|---|---|---|---|---|---|
| O01OB150 | h | Oficial 1ª carpintero | 9.373 | 16.8 | 157.47 |
| SFPA.5Q3 | m2 | Oculo p/puerta rectangular (material; 22/12/1998) | 1.000 | 355.95676633551 | 355.96 |
| P14DF015 | m2 | Multipact 4+4 butiral incoloro (material) | 1.000 | 35.901519196865 | 35.90 |
| P14KW060 | m | Sellado con silicona SIKA Elastosil 605/305 (material) | 15.000 | 0.5397221705542 | 8.10 |
| P01DW090 | ud | Pequeño material | 1.000 | 0.2998456503079 | 0.30 |
|  |  | Total |  |  | 557.73 |

| Medición | Uds. | Largo | Ancho | Parcial |
|---|---|---|---|---|
| P11 | 3 | 0.80 | 0.90 | 2.16 |
| P12 | 4 | 0.75 | 1.43 | 4.29 |
| P14 | 2 | 0.85 | 0.90 | 1.53 |
| P15 | 10 | 0.85 | 0.90 | 7.65 |
| Total |  |  |  | 15.63 |

**E16EWP25** m2 INCREMENTO VISOR PUERTA MADERA 42 dBA L9/20/6 (22/12/1998)
6.550 m2 × 565.07 (582.02 con costes indirectos) = 3812.23
Incremento por suministro y colocación de visor rectangular en puerta de madera, incluso acristalamiento tipo Isolar Akustex L 34/42 (42dB) o equivalente aprobado por la D.T., conjunto formado por un vidrio laminado acústico de 9 mm. de espesor (L9) y una luna float incolora de 6 mm. y cámara de aire deshidratado de 20 mm. con perfil separador de aluminio y doble sellado perimetral, colocado sobre carpintería con calzos y sellado a dos caras con cordón de silicona. Según diseño.

| Código | Ud | Descripción | Rendimiento | Precio | Importe |
|---|---|---|---|---|---|
| O01OB150 | h | Oficial 1ª carpintero | 9.373 | 16.8 | 157.47 |
| SFPA.5Q3 | m2 | Oculo p/puerta rectangular | 1.000 | 355.95676633551 | 355.96 |
| P14ECE150 | m2 | D. acrist c/aislto.42 dB L9/20/6 (material) | 1.006 | 42.977876544131 | 43.24 |
| P14KW060 | m | Sellado con silicona SIKA Elastosil 605/305 | 15.000 | 0.5397221705542 | 8.10 |
| P01DW090 | ud | Pequeño material | 1.000 | 0.2998456503079 | 0.30 |
|  |  | Total |  |  | 565.07 |

| Medición | Uds. | Largo | Ancho | Parcial |
|---|---|---|---|---|
| P15 |  |  |  |  |
|  | 4 | 0.76 | 1.00 | 3.04 |
| P13 |  |  |  |  |
|  | 1 | 2.50 | 1.00 | 2.50 |
|  | 1 | 1.01 | 1.00 | 1.01 |
| Total |  |  |  | 6.55 |

**E30IC011** m2 CABINA SANITARIA COMPACTO 3 / INOX 13
92.240 m2 × 87.91 (90.55 con costes indirectos) = 8352.33
Cabina sanitaria Vimsa Compacto-3 / Inox-13 o equivalente aprobada por la D.T., fabricada con tablero compacto fenólico de 13 mm. de espesor, altura de 200 cm y levantada 15 cm del suelo, acabado en estratificado tipo Formica o equivalente aprobado por la D.T., en color a elegir por la D.T., puertas con cantos rectos y galce, herrajes, bisagras, pomos, cierre, escuadras a pared, patas, barra superior estabilizadora sobre paneles en acero inoxidable, barra estabilizadora-rigidizadora ortogonal a los paneles en acero inoxidable y pinzas en acero inoxidable. Según documentación gráfica. Instalada.

| Código | Ud | Descripción | Rendimiento | Precio | Importe |
|---|---|---|---|---|---|
| O01OB130 | h | Oficial 1ª cerrajero | 0.335 | 16.8 | 5.63 |
| O01OB140 | h | Ayudante cerrajero | 0.335 | 15.8 | 5.29 |
| P34IC011 | ud | Cabina sanitaria Compacto 3 / Inox 13 (material) | 1.000 | 76.990368144056 | 76.99 |
|  |  | Total |  |  | 87.91 |

Claves: accesorio, cabina, levantar, sanitario, fabricación, fibra, pared, tablero, suelo, acero, nylon, refuerzo, herraje, puerta, color

| Medición | Uds. | Largo | Ancho | Parcial |
|---|---|---|---|---|
| MP1 |  |  |  |  |
|  | 4 | 1.60 | 2.00 | 12.80 |
| MP2 |  |  |  |  |
|  | 1 | 0.70 | 2.00 | 1.40 |
| MP3 |  |  |  |  |
|  | 2 | 0.80 | 2.00 | 3.20 |
| MP4 |  |  |  |  |
|  | 10 | 1.65 | 2.00 | 33.00 |
| MP5 |  |  |  |  |
|  | 2 | 1.25 | 2.00 | 5.00 |
| MP6 |  |  |  |  |
|  | 1 | 2.77 | 2.00 | 5.54 |
|  | 2 | 1.17 | 2.00 | 4.68 |
| MP7 |  |  |  |  |
|  | 1 | 2.77 | 2.00 | 5.54 |
|  | 2 | 1.18 | 2.00 | 4.72 |
| MP8 |  |  |  |  |
|  | 1 | 1.90 | 2.00 | 3.80 |
| MP9 | 1 | 3.75 | 2.00 | 7.50 |
|  | 1 | 2.53 | 2.00 | 5.06 |
| Total |  |  |  | 92.24 |

**E13EFL46** m2 ARMARIO CORREDERO FORMICA E
10.120 m2 × 127.56 (131.39 con costes indirectos) = 1329.67
Frente de armario Dayfor canteado en "E" o equivalente aprobado por la D.T., formada por hojas correderas con alma macizo de aglomerado de partículas de 30 mm de espesor recubierto en estratificado tipo Formica o equivalente aprobado por la D.T.. Bastidor en pino melix o equivalente aprobado por la D.T., con largueros y cabecero de 25x40 mm; y zócalo de 45x40 mm.
Engargolado perimetral.
Pieza maciza de madera para alojamiento de la cerradura.
Cerco base aglomerado de partículas de 30 mm de espesor en la parte del batiente y fibra de 20 mm de espesor en la parte del rebajo; rechapado en pino melix o equivalente aprobado por la D.T.
Tapajuntas base aglomerado de partículas de 16 mm de espesor; rechapado en pino melix o equivalente aprobado por la D.T.
Completamente colocada y ajustada en obra. Herrajes según memoria de plan de cierre. Según diseño.

| Código | Ud | Descripción | Rendimiento | Precio | Importe |
|---|---|---|---|---|---|
| O01OB150 | h | Oficial 1ª carpintero | 0.368 | 16.8 | 6.18 |
| O01OB160 | h | Ayudante carpintero | 0.268 | 15.8 | 4.23 |
| P11UL79 | m2 | Frente armario corredero Dayfor E Formica 30 mm (material) | 1.000 | 117.14969557529 | 117.15 |
|  |  | Total |  |  | 127.56 |

| Medición | Uds. | Largo | Ancho | Parcial |
|---|---|---|---|---|
| F4 | 2 | 1.94 | 2.10 | 8.15 |
| F11 | 1 | 0.94 | 2.10 | 1.97 |
| Total |  |  |  | 10.12 |

**E13EFX45** m2 ARMARIO ABATIBLE FORMICA E
97.780 m2 × 109.25 (112.53 con costes indirectos) = 11003.18
Frente de armario Dayfor canteado en "E" o equivalente aprobado por la D.T., formada por hojas con alma macizo de aglomerado de partículas de 30 mm de espesor recubierto en estratificado tipo Formica o equivalente aprobado por la D.T.. Bastidor en pino melix o equivalente aprobado por la D.T., con largueros y cabecero de 25x40 mm; y zócalo de 45x40 mm.
Engargolado perimetral.
Pieza maciza de madera para alojamiento de la cerradura.
Permitirá el cuelgue de la hoja con dos bisagras, garantizando el fabricante que no presentará en el futuro ninguna deformación debido a este sistema de instalación.
Cerco base aglomerado de partículas de 30 mm de espesor en la parte del batiente y fibra de 20 mm de espesor en la parte del rebajo; rechapado en pino melix o equivalente aprobado por la D.T.
Tapajuntas base aglomerado de partículas de 16 mm de espesor; rechapado en pino melix o equivalente aprobado por la D.T.
Completamente colocada y ajustada en obra. Herrajes según memoria de plan de cierre. Según diseño.

| Código | Ud | Descripción | Rendimiento | Precio | Importe |
|---|---|---|---|---|---|
| O01OB150 | h | Oficial 1ª carpintero | 0.368 | 16.8 | 6.18 |
| O01OB160 | h | Ayudante carpintero | 0.167 | 15.8 | 2.64 |
| P11US78 | m2 | Frente armario abat Dayfor E Formica 30 mm (material) | 1.000 | 100.42830314312 | 100.43 |
|  |  | Total |  |  | 109.25 |

| Medición | Uds. | Largo | Ancho | Parcial |
|---|---|---|---|---|
| F1 | 26 | 1.00 | 2.20 | 57.20 |
| F2 | 2 | 0.82 | 2.20 | 3.61 |
| F3 | 2 | 0.70 | 2.20 | 3.08 |
| F5 | 1 | 2.36 | 2.20 | 5.19 |
| F6 | 2 | 2.60 | 2.20 | 11.44 |
| F7 | 1 | 1.20 | 2.20 | 2.64 |
| F8 | 1 | 0.58 | 2.20 | 1.28 |
| F9 | 1 | 1.23 | 2.20 | 2.71 |
| F10 | 1 | 1.23 | 2.20 | 2.71 |
| F12 | 1 | 1.20 | 2.20 | 2.64 |
| patinillos | 1 | 0.80 | 2.20 | 1.76 |
|  | 1 | 1.60 | 2.20 | 3.52 |
| Total |  |  |  | 97.78 |

**E30IC013** m2 PUERTA DESLIZANTE SIMPLE COMPACTO 13 ASK SYSTEMS MEDIUM
20.150 m2 × 127.86 (131.7 con costes indirectos) = 2653.76
Puerta deslizante simple formada por tablero compacto fenólico de 13 mm. de espesor, acabado en estratificado tipo Formica o equivalente aprobado por la D.T., en color a elegir por la D.T.. Sistema de deslizamiento en acero inoxidable ASK Systems o equivalente aprobado por la D.T. compuesto por: perchas Medium F28 8-12mm, apoyos de rail a pared, tope de fin carrera, guia de suelo, rail corredera y uñero doble ciego. Según documentación gráfica. Instalada.

| Código | Ud | Descripción | Rendimiento | Precio | Importe |
|---|---|---|---|---|---|
| O01OB130 | h | Oficial 1ª cerrajero | 0.335 | 16.8 | 5.63 |
| O01OB140 | h | Ayudante cerrajero | 0.335 | 15.8 | 5.29 |
| P34IC013 | m2 | Tablero compacto fenólico 13 mm color (material) | 1.000 | 48.195190859488 | 48.20 |
| P34IC016 | ud | Percha ASK Medium F28 8-12 mm (material) | 0.600 | 51.733369533121 | 31.04 |
| P34IC017 | ud | Apoyo rail a pared ASK inox (material) | 0.900 | 15.21216932562 | 13.69 |
| P34IC018 | ud | Tope fin de carrera ASK inox (material) | 0.300 | 12.16373854749 | 3.65 |
| P34IC019 | ud | Guía de suelo ASK inox (material) | 0.300 | 5.4871754006344 | 1.65 |
| P34IC020 | m | Rail corredera ASK inox (material) | 0.750 | 17.401042572868 | 13.05 |
| P34IC021 | ud | Uñero doble ciego acero puerta deslizante V8 (material) | 0.300 | 18.870286259377 | 5.66 |
|  |  | Total |  |  | 127.86 |

Claves: fabricación, color, sanitario, tablero, fibra, levantar, cabina, nylon, suelo, acero, puerta, herraje, refuerzo, accesorio, pared

| Medición | Uds. | Largo | Ancho | Parcial |
|---|---|---|---|---|
| P20 | 1 | 1.31 | 2.60 | 3.41 |
| P21 | 1 | 1.30 | 2.60 | 3.38 |
| P22 | 2 | 1.70 | 2.60 | 8.84 |
| P24 | 1 | 2.15 | 2.10 | 4.52 |
| Total |  |  |  | 20.15 |

**E30IC016** m2 PUERTA DESLIZANTE DOBLE COMPACTO 13 ASK SYSTEMS MEDIUM
21.530 m2 × 128.03 (131.87 con costes indirectos) = 2839.16
Puerta deslizante doble formada por tablero compacto fenólico de 13 mm. de espesor, acabado en estratificado tipo Formica o equivalente aprobado por la D.T., en color a elegir por la D.T.. Sistema de deslizamiento en acero inoxidable ASK Systems o equivalente aprobado por la D.T. compuesto por: perchas Medium F28 8-12mm, apoyos de rail a pared, topes de fin carrera, guias de suelo, rail corredera y uñeros dobles ciegos. Según documentación gráfica. Instalada.

| Código | Ud | Descripción | Rendimiento | Precio | Importe |
|---|---|---|---|---|---|
| O01OB130 | h | Oficial 1ª cerrajero | 0.335 | 16.8 | 5.63 |
| O01OB140 | h | Ayudante cerrajero | 0.335 | 15.8 | 5.29 |
| P34IC013 | m2 | Tablero compacto fenólico 13 mm color | 1.000 | 48.195190859488 | 48.20 |
| P34IC016 | ud | Percha ASK Medium F28 8-12 mm | 0.600 | 51.733369533121 | 31.04 |
| P34IC017 | ud | Apoyo rail a pared ASK inox | 0.850 | 15.21216932562 | 12.93 |
| P34IC022 | ud | Conector para rail corredera ASK inox (material) | 0.160 | 6.6965528568762 | 1.07 |
| P34IC018 | ud | Tope fin de carrera ASK inox | 0.320 | 12.16373854749 | 3.89 |
| P34IC019 | ud | Guía de suelo ASK inox | 0.320 | 5.4871754006344 | 1.76 |
| P34IC020 | m | Rail corredera ASK inox | 0.700 | 17.401042572868 | 12.18 |
| P34IC021 | ud | Uñero doble ciego acero puerta deslizante V8 | 0.320 | 18.870286259377 | 6.04 |
|  |  | Total |  |  | 128.03 |

Claves: sanitario, cabina, levantar, puerta, fabricación, fibra, pared, tablero, suelo, acero, nylon, accesorio, refuerzo, herraje, color

| Medición | Uds. | Largo | Ancho | Parcial |
|---|---|---|---|---|
| P18 | 1 | 2.12 | 2.60 | 5.51 |
| P19 | 1 | 2.80 | 2.60 | 7.28 |
| P23 | 1 | 3.36 | 2.60 | 8.74 |
| Total |  |  |  | 21.53 |

**E30IC017** m2 PUERTA DESLIZANTE SIMPLE COMPACTO 13 ASK SYSTEMS MEDIUM
6.480 m2 × 133.53 (137.54 con costes indirectos) = 891.26
Puerta deslizante simple formada por vidrio templado Securit o equivalente aprobado por la D.T., incolor, de 12 mm de espesor, incluso taladros. Sistema de deslizamiento en acero inoxidable ASK Systems o equivalente aprobado por la D.T. compuesto por: perchas Medium F28 8-12mm, apoyos de rail a pared, tope de fin carrera, guia de suelo, rail corredera y uñero doble ciego. Según documentación gráfica. Instalada.

| Código | Ud | Descripción | Rendimiento | Precio | Importe |
|---|---|---|---|---|---|
| O01OB130 | h | Oficial 1ª cerrajero | 0.335 | 16.8 | 5.63 |
| O01OB140 | h | Ayudante cerrajero | 0.335 | 15.8 | 5.29 |
| P14BA060 | m2 | Luna templada Securit incolora 12 mm (material) | 1.000 | 53.872268505318 | 53.87 |
| P34IC016 | ud | Percha ASK Medium F28 8-12 mm | 0.600 | 51.733369533121 | 31.04 |
| P34IC017 | ud | Apoyo rail a pared ASK inox | 0.900 | 15.21216932562 | 13.69 |
| P34IC018 | ud | Tope fin de carrera ASK inox | 0.300 | 12.16373854749 | 3.65 |
| P34IC019 | ud | Guía de suelo ASK inox | 0.300 | 5.4871754006344 | 1.65 |
| P34IC020 | m | Rail corredera ASK inox | 0.750 | 17.401042572868 | 13.05 |
| P34IC021 | ud | Uñero doble ciego acero puerta deslizante V8 | 0.300 | 18.870286259377 | 5.66 |
|  |  | Total |  |  | 133.53 |

Claves: color, suelo, cabina, levantar, fabricación, fibra, sanitario, tablero, puerta, acero, nylon, accesorio, refuerzo, herraje, pared

| Medición | Uds. | Largo | Ancho | Parcial |
|---|---|---|---|---|
| P25 | 1 | 3.70 | 1.75 | 6.48 |
| Total |  |  |  | 6.48 |

**E15WF040** m2 CHAPADO ACERO INOXIDABLE
82.530 m2 × 28.7 (29.56 con costes indirectos) = 2439.59
Chapado de acero inoxidable 18/8 de 0,7 mm. de espesor en superficies planas, con acabado mate-satinado, i/corte, montaje recibido con adhesivo y remates. Terminado.

| Código | Ud | Descripción | Rendimiento | Precio | Importe |
|---|---|---|---|---|---|
| O01OA030 | h | Oficial primera | 0.167 | 16.8 | 2.81 |
| P13WF011 | m2 | Chapa acero inox. 18/8 de 0,7 mm (material) | 1.000 | 25.44690085613 | 25.45 |
| P01DW092 | ud | Adhesivo y pequeño material (material) | 1.000 | 0.4397736204516 | 0.44 |
|  |  | Total |  |  | 28.7 |

Claves: superficie, pulir, soldadura, chapado, montaje, plano, inoxidable, acero, terminación

| Medición | Uds. | Largo | Ancho | Parcial |
|---|---|---|---|---|
| P1/P2 | 66 | 1.05 | 0.30 | 20.79 |
| P3/P4 | 60 | 1.05 | 0.30 | 18.90 |
| P5/P6 | 12 | 0.90 | 0.30 | 3.24 |
| P7/P8 | 110 | 0.85 | 0.30 | 28.05 |
| P9/P10P/11 | 12 | 1.00 | 0.30 | 3.60 |
| P12 | 8 | 0.95 | 0.30 | 2.28 |
| P13 | 2 | 1.05 | 0.30 | 0.63 |
| P14/P15 | 16 | 1.05 | 0.30 | 5.04 |
| Total |  |  |  | 82.53 |

**E13MXF50** m2 FORRADO INTERIOR ARMARIO
102.620 m2 × 96.91 (99.82 con costes indirectos) = 10243.53
Forrado interior de armario empotrado, con tableros chapados en melamina en color a elegir por la D.T., de 10 mm de espesor, en las paredes y en la separación entre el armario y el maletero, con cajoneras, baldas y zapateros montados con el mismo tipo de tablero, incluso perchas barras niqueladas con soportes en el interior, montado y con p.p. de medios auxiliares. Medido en alzado de puertas. Según diseño y criterio de la dirección del centro.

| Código | Ud | Descripción | Rendimiento | Precio | Importe |
|---|---|---|---|---|---|
| O01OB150 | h | Oficial 1ª carpintero | 1.071 | 16.8 | 17.99 |
| O01OB160 | h | Ayudante carpintero | 1.071 | 15.8 | 16.92 |
| P11MP061 | m2 | Tablero chapado melamina color 10 mm. (material) | 1.400 | 5.6970673558499 | 7.98 |
| P11KC060 | ud | Cajonera arm.5 caj. 65x55 cm. (material) | 0.350 | 88.894240461279 | 31.11 |
| P11KC080 | ud | Zapatero armario 65x55 cm. doble (material) | 0.350 | 59.259495355849 | 20.74 |
| P11JW040 | m | Barra niquelada armario red D=16/19 mm. (material) | 0.600 | 1.8490481768987 | 1.11 |
| P11JW060 | ud | Soporte barra central D=16/19mm. (material) | 0.600 | 0.6396707206568 | 0.38 |
| P11JW070 | ud | Soporte barra lateral D=16/19mm. (material) | 0.300 | 0.2698610852771 | 0.08 |
| P01DW090 | ud | Pequeño material | 2.000 | 0.2998456503079 | 0.60 |
|  |  | Total |  |  | 96.91 |

Claves: medio, montaje, soporte, níquel, barra, madero, melamina, auxiliar, roble, cajón, plástico, tablero, empotrable, armario, interior, forro, pared, sapely

| Medición | Uds. | Largo | Ancho | Parcial |
|---|---|---|---|---|
| armario corredero |  |  |  |  |
| F4 | 2 | 1.94 | 2.10 | 8.15 |
| F11 | 1 | 0.94 | 2.10 | 1.97 |
| armario abatible |  |  |  |  |
| F1 | 26 | 1.00 | 2.20 | 57.20 |
| F2 | 2 | 0.82 | 2.20 | 3.61 |
| F3 | 2 | 0.70 | 2.20 | 3.08 |
| F5 | 1 | 2.36 | 2.20 | 5.19 |
| F6 | 2 | 2.60 | 2.20 | 11.44 |
| F7 | 1 | 1.20 | 2.20 | 2.64 |
| F8 | 1 | 0.58 | 2.20 | 1.28 |
| F9 | 1 | 1.23 | 2.20 | 2.71 |
| F10 | 1 | 1.23 | 2.20 | 2.71 |
| F12 | 1 | 1.20 | 2.20 | 2.64 |
| Total |  |  |  | 102.62 |

## CAP10 CARPINTERIA EXTERIOR (10/12/2003)
Importe: 151491.78

**E15CVI24** m2 CARPINTERIA ACRIST. ACERO INOX.
49.170 m2 × 310.72 (320.04 con costes indirectos) = 15736.37

| Medición | Uds. | Largo | Ancho | Parcial |
|---|---|---|---|---|
| S1 | 2 | 7.45 | 3.30 | 49.17 |
| Total |  |  |  | 49.17 |

**E13ACA446** m2 CARP AL LAC CL RPT MB OSCILOBAT KL MACRO 58 HOJA OCULTA (01/06/1998)
604.030 m2 × 152.18 (156.75 con costes indirectos) = 94681.70
Suministro y colocación de carpintería exterior formada por paños para acristalar, ciegos, fijos y abatibles-oscilobatientes. Todo construido con la serie KLMacro 58 de hoja oculta, con rotura de puente térmico, de Metales Extruidos - Sistemas de Arquitectura o equivalente aprobado por la D.T., incluido solape perimetral a la ventana de 40 mm, y perfil de alargadera en las mochetas y dinteles. Realizada con perfiles de aluminio de primera fusión extrusionado, aleación 6063ME conforme a la norma UNE EN 573-3, con características mínimas de los perfiles tratamiento-T5 según la norma UNE-755-2, las caras vistas o significativas de los perfiles extruidos estarán exentos de defectos que impidan su correcta y adecuada utilización, cumpliendo las especificaciones de la norma UNE-EN 12020-1 y las tolerancias dimensionales y de forma deberán cumplir con lo establecido en la norma UNE-EN 12020-2. Fabricado por Metales Extruidos o equivalente aprobado por la D.T., conforme a las exigencias de la Norma Española UNE-EN ISO 9001:2000.
Lacado en color a definir por la Dirección Facultativa como mínimo de 60 micras de espesor con sello de calidad Quailicoat.
Rotura de puente térmico en el marco con poliamida de 24 mm en forma de U. Sección de marco de 66 mm y sección de hoja de 63.9 mm. Homologada con clasificación Clase 4 (según norma UNE-EN 12207:2000), clase E900 (según UNE-EN 12208:2000) y clase C5 (según UNE-EN 12210:2000).
Posibilidad de desagües ocultos. Diseño innovador. Con juntas de estanqueidad interior, central y de acristalamiento interior en EPDM, pegadas en todas sus uniones, y juquillo exterior de PVC co-extrusionado con TPV y preparado para acristalamiento de 24 mm. de espesor.
Cámara europea para el herraje, de aluminio y con maneta de aluminio, el cual será el que se ofrece como homologado y probado. Tanto la mecanización, como el ensamble de perfiles, cumplirán con los criterios establecidos en el diseño de los sistemas (escuadras, salidas de agua, sellado de ingletes, topes, etc…), sellado de cortes a inglete y uniones de la perfilería en taller, con todos sus elementos de montaje, escuadras, junquillos, etc. Tornillería de acero inoxidable.
Herraje con cremona especial de apertura oscilo-lógica en algunas de las ventanas. Incluido herraje con cremonas de manivela con llave maestreada .
Incluido guía de persiana de sección de 120 mm con rotura de puente térmico poliamida de 24 mm en forma de U y cajón monoblock con cajón de persiana de PVC y lamas de aluminio. Color a definir por la Dirección Facultativa.
Premarco realizado con perfiles de aluminio de primera fusión extrusionado, aleación 6063-T5, acabado en bruto. Sección de 120 mm. Con rastreles y elementos de sujeción, preparado para recibir directamente a obra. Tanto la mecanización, como el ensamble de perfiles, cumplirán con los criterios establecidos en el diseño de los sistemas .
Montada sobre premarco en obra, y sellado de la carpintería, y de ésta con la fábrica con silicona neutra con un cordón de 5 mm ó inferior, y limpieza completa. Según diseño. Medido el alzado de la carpintería vista desde el exterior.

| Código | Ud | Descripción | Rendimiento | Precio | Importe |
|---|---|---|---|---|---|
| O01OB130 | h | Oficial 1ª cerrajero | 0.167 | 16.8 | 2.81 |
| O01OB140 | h | Ayudante cerrajero | 0.084 | 15.8 | 1.33 |
| P14CTX6 | m2 | Carp. al. lac. color RPT MB KL Macro 58 oscilobat. hoja oculta i/sellado (material; 09/07/1997) | 1.000 | 148.04379241202 | 148.04 |
|  |  | Total |  |  | 152.18 |

| Medición | Uds. | Largo | Ancho | Parcial |
|---|---|---|---|---|
| V1 | 30 | 2.00 | 1.70 | 102.00 |
| V2 | 35 | 2.00 | 1.90 | 133.00 |
| V3 | 19 | 2.50 | 1.90 | 90.25 |
| V4 | 4 | 1.50 | 0.75 | 4.50 |
| V5 | 5 | 1.90 | 0.55 | 5.23 |
| V6 | 4 | 1.90 | 0.65 | 4.94 |
| V7 | 2 | 1.70 | 1.90 | 6.46 |
| V8m | 1 | 0.90 | 1.35 | 1.22 |
| V9 | 1 | 2.00 | 1.35 | 2.70 |
| V12 | 11 | 2.50 | 1.90 | 52.25 |
| V13 | 11 | 2.00 | 1.35 | 29.70 |
| V14 | 1 | 4.00 | 1.90 | 7.60 |
| V15 | 1 | 2.00 | 1.70 | 3.40 |
| V16 | 1 | 2.80 | 2.00 | 5.60 |
| V17 | 4 | 2.00 | 1.35 | 10.80 |
| V17m | 2 | 2.00 | 1.35 | 5.40 |
| V18m | 2 | 2.50 | 1.35 | 6.75 |
| V19 | 1 | 2.00 | 1.70 | 3.40 |
| V20 | 1 | 2.00 | 1.70 | 3.40 |
| V21 | 4 | 0.55 | 1.10 | 2.42 |
| V22 | 2 | 0.55 | 1.70 | 1.87 |
| V23 | 1 | 0.55 | 1.90 | 1.05 |
| INVERNADERO |  |  |  |  |
|  | 2 | 6.10 | 4.10 | 50.02 |
|  | 2 | 4.90 | 4.10 | 40.18 |
|  | 1 | 6.10 | 4.90 | 29.89 |
| Total |  |  |  | 604.03 |

**E13ACA448** m2 CARP AL LAC CL RPT MB OSCILOBAT KL MACRO 58 HOJA OCULTA I/MANDO (01/06/1998)
55.860 m2 × 56 (57.68 con costes indirectos) = 3222.00
Suministro y colocación de carpintería exterior formada por paños para acristalar, ciegos, fijos y abatibles-oscilobatientes. Todo construido con la serie KLMacro 58 de hoja oculta, con rotura de puente térmico, de Metales Extruidos - Sistemas de Arquitectura o equivalente aprobado por la D.T., incluido solape perimetral a la ventana de 40 mm, y perfil de alargadera en las mochetas y dinteles. Realizada con perfiles de aluminio de primera fusión extrusionado, aleación 6063ME conforme a la norma UNE EN 573-3, con características mínimas de los perfiles tratamiento-T5 según la norma UNE-755-2, las caras vistas o significativas de los perfiles extruidos estarán exentos de defectos que impidan su correcta y adecuada utilización, cumpliendo las especificaciones de la norma UNE-EN 12020-1 y las tolerancias dimensionales y de forma deberán cumplir con lo establecido en la norma UNE-EN 12020-2. Fabricado por Metales Extruidos o equivalente aprobado por la D.T., conforme a las exigencias de la Norma Española UNE-EN ISO 9001:2000.
Lacado en color a definir por la Dirección Facultativa como mínimo de 60 micras de espesor con sello de calidad Quailicoat.
Rotura de puente térmico en el marco con poliamida de 24 mm en forma de U. Sección de marco de 66 mm y sección de hoja de 63.9 mm. Homologada con clasificación Clase 4 (según norma UNE-EN 12207:2000), clase E900 (según UNE-EN 12208:2000) y clase C5 (según UNE-EN 12210:2000).
Posibilidad de desagües ocultos. Diseño innovador. Con juntas de estanqueidad interior, central y de acristalamiento interior en EPDM, pegadas en todas sus uniones, y juquillo exterior de PVC co-extrusionado con TPV y preparado para acristalamiento de 24 mm. de espesor.
Cámara europea para el herraje, de aluminio y con maneta de aluminio, el cual será el que se ofrece como homologado y probado. Tanto la mecanización, como el ensamble de perfiles, cumplirán con los criterios establecidos en el diseño de los sistemas (escuadras, salidas de agua, sellado de ingletes, topes, etc…), sellado de cortes a inglete y uniones de la perfilería en taller, con todos sus elementos de montaje, escuadras, junquillos, etc. Tornillería de acero inoxidable. Incluido herraje con mando a distancia, Tipo Ventus F200 o equivalente aprobado por la D.T., para la apertura de las ventanas abatible, en su versión standard con mecanismo vertical con palanca de mano.
Incluido guía de persiana de sección de 120 mm con rotura de puente térmico poliamida de 24 mm en forma de U y cajón monoblock con cajón de persiana de PVC y lamas de aluminio. Color a definir por la Dirección Facultativa.
Premarco realizado con perfiles de aluminio de primera fusión extrusionado, aleación 6063-T5, acabado en bruto. Sección de 120 mm. Con rastreles y elementos de sujeción, preparado para recibir directamente a obra. Tanto la mecanización, como el ensamble de perfiles, cumplirán con los criterios establecidos en el diseño de los sistemas .
Montada sobre premarco en obra, y sellado de la carpintería, y de ésta con la fábrica con silicona neutra con un cordón de 5 mm ó inferior, y limpieza completa. Según diseño. Medido el alzado de la carpintería vista desde el exterior.

| Código | Ud | Descripción | Rendimiento | Precio | Importe |
|---|---|---|---|---|---|
| O01OB130 | h | Oficial 1ª cerrajero | 0.167 | 16.8 | 2.81 |
| O01OB140 | h | Ayudante cerrajero | 0.084 | 15.8 | 1.33 |
| P14CTX7 | m2 | Carp. al. lac. color RPT MB KL Macro 58 oscilobat. h. oculta i/mando i/sellado (material; 09/07/1997) | 1.000 | 51.863302648255 | 51.86 |
|  |  | Total |  |  | 56 |

| Medición | Uds. | Largo | Ancho | Parcial |
|---|---|---|---|---|
| V10 | 3 | 2.80 | 2.85 | 23.94 |
| V11 | 1 | 11.20 | 2.85 | 31.92 |
| Total |  |  |  | 55.86 |

**E13ACA447** m2 CARP AL LAC CL RPT FIJO/PRACT. KL MACRO 52 PUERTA
62.480 m2 × 89.31 (91.99 con costes indirectos) = 5747.54

| Medición | Uds. | Largo | Ancho | Parcial |
|---|---|---|---|---|
| A1a | 1 | 4.32 | 2.60 | 11.23 |
| A2a | 5 | 2.20 | 2.60 | 28.60 |
| V24 | 1 | 2.80 | 2.65 | 7.42 |
| V25 | 1 | 4.95 | 2.60 | 12.87 |
| V26 | 1 | 1.15 | 2.05 | 2.36 |
| Total |  |  |  | 62.48 |

**E15CPF52** ud PUERTA 2050x1000/FIJO/2550 CHAPA ACERO - C3/C1
4.000 ud × 272.02 (280.18 con costes indirectos) = 1120.72
Puerta metálica de una hoja de dimensiones 2050x1000 mm con montante superior fijo y altura total 2550 mm, tipo Cimesa o equivalente aprobado por la D.T., de 58 mm de espesor, formada con dos chapas de acero de 1,2 mm. de espesor. Colgada sobre marco perfilado CM55P-A de Cimesa o equivalente aprobado por la D.T., de chapa de acero y bisagras de acero con muelle CB8/25 o equivalente aprobado por la D.T. Incluso acabado en pintura de imprimación antioxidante. Según diseño.

| Código | Ud | Descripción | Rendimiento | Precio | Importe |
|---|---|---|---|---|---|
| O01OB130 | h | Oficial 1ª cerrajero | 0.335 | 16.8 | 5.63 |
| O01OB140 | h | Ayudante cerrajero | 0.335 | 15.8 | 5.29 |
| P13CF47 | ud | Puerta chapa 2050x1000/fijo/2550 mm Cimesa (material) | 1.000 | 261.0955974331 | 261.10 |
|  |  | Total |  |  | 272.02 |

| Medición | Uds. | Parcial |
|---|---|---|
| C3 | 2 | 2.00 |
| C1 | 2 | 2.00 |
| Total |  | 4.00 |

**E15CPF53** ud PUERTA 2050x1050/FIJO/2550/VENT. CHAPA ACERO - C2
4.000 ud × 292.12 (300.88 con costes indirectos) = 1203.52
Puerta metálica de una hoja de dimensiones 2050x1050 mm con montante superior fijo y altura total 2550 mm, incluso rejillas de ventilación superior e inferior, tipo Cimesa o equivalente aprobado por la D.T., de 58 mm de espesor, formada con dos chapas de acero de 1,2 mm. de espesor. Colgada sobre marco perfilado CM55P-A de Cimesa o equivalente aprobado por la D.T., de chapa de acero y bisagras de acero con muelle CB8/25 o equivalente aprobado por la D.T. Incluso acabado en pintura de imprimación antioxidante. Según diseño.

| Código | Ud | Descripción | Rendimiento | Precio | Importe |
|---|---|---|---|---|---|
| O01OB130 | h | Oficial 1ª cerrajero | 0.335 | 16.8 | 5.63 |
| O01OB140 | h | Ayudante cerrajero | 0.335 | 15.8 | 5.29 |
| P13CF48 | ud | Puerta chapa 2050x1050/fijo/2550/vent. Cimesa (material) | 1.000 | 281.19525085874 | 281.20 |
|  |  | Total |  |  | 292.12 |

| Medición | Uds. | Parcial |
|---|---|---|
| C2 | 4 | 4.00 |
| Total |  | 4.00 |

**E15CPF38** ud PUERTA 2050x850/FIJO/2550/VENT. CHAPA ACERO - C4
2.000 ud × 248.6 (256.06 con costes indirectos) = 512.12
Puerta metálica de una hoja de dimensiones 2050x850 mm con montante superior fijo y altura total 2550 mm, incluso rejillas de ventilación superior e inferior, tipo Cimesa o equivalente aprobado por la D.T., de 58 mm de espesor, formada con dos chapas de acero de 1,2 mm. de espesor. Colgada sobre marco perfilado CM55P-A de Cimesa o equivalente aprobado por la D.T., de chapa de acero y bisagras de acero con muelle CB8/25 o equivalente aprobado por la D.T. Incluso acabado en pintura de imprimación antioxidante. Según diseño.

| Código | Ud | Descripción | Rendimiento | Precio | Importe |
|---|---|---|---|---|---|
| O01OB130 | h | Oficial 1ª cerrajero | 0.335 | 16.8 | 5.63 |
| O01OB140 | h | Ayudante cerrajero | 0.335 | 15.8 | 5.29 |
| P13CF46 | ud | Puerta chapa 2050x850/fijo/2550/vent. Cimesa (material) | 1.000 | 237.67765214405 | 237.68 |
|  |  | Total |  |  | 248.6 |

| Medición | Uds. | Parcial |
|---|---|---|
| C4 | 2 | 2.00 |
| Total |  | 2.00 |

**E15CPF49** ud PUERTA 2050x(1050+1050)/FIJO/ 2550 CHAPA ACERO - C5
1.000 ud × 445.95 (459.33 con costes indirectos) = 459.33
Puerta metálica de dos hojas de dimensiones 2050x1050+1050 mm con montante superior fijo y altura total 2550 mm, tipo Cimesa o equivalente aprobado por la D.T., de 58 mm de espesor, formada con dos chapas de acero de 1,2 mm. de espesor. Colgada sobre marco perfilado CM55P-A de Cimesa o equivalente aprobado por la D.T., de chapa de acero y bisagras de acero con muelle CB8/25 o equivalente aprobado por la D.T. Incluso acabado en pintura de imprimación antioxidante. Según diseño.

| Código | Ud | Descripción | Rendimiento | Precio | Importe |
|---|---|---|---|---|---|
| O01OB130 | h | Oficial 1ª cerrajero | 0.536 | 16.8 | 9.00 |
| O01OB140 | h | Ayudante cerrajero | 0.536 | 15.8 | 8.47 |
| P13CF45 | ud | Puerta 2050x(1050+1050)/fijo/2550 mm. Cimesa (material) | 1.000 | 428.47943428998 | 428.48 |
|  |  | Total |  |  | 445.95 |

| Medición | Uds. | Parcial |
|---|---|---|
| C5 | 1 | 1.00 |
| Total |  | 1.00 |

**E15CPF47** ud PUERTA 2050x(825+825)/FIJO/2550 CHAPA ACERO - C6
1.000 ud × 412.48 (424.85 con costes indirectos) = 424.85
Puerta metálica de dos hojas de dimensiones 2050x825+825 mm con montante superior fijo y altura total 2550 mm, tipo Cimesa o equivalente aprobado por la D.T., de 58 mm de espesor, formada con dos chapas de acero de 1,2 mm. de espesor. Colgada sobre marco perfilado CM55P-A de Cimesa o equivalente aprobado por la D.T., de chapa de acero y bisagras de acero con muelle CB8/25 o equivalente aprobado por la D.T. Incluso acabado en pintura de imprimación antioxidante. Según diseño.

| Código | Ud | Descripción | Rendimiento | Precio | Importe |
|---|---|---|---|---|---|
| O01OB130 | h | Oficial 1ª cerrajero | 0.536 | 16.8 | 9.00 |
| O01OB140 | h | Ayudante cerrajero | 0.536 | 15.8 | 8.47 |
| P13CF44 | ud | Puerta 2050x(825+825)/fijo/2550 mm. Cimesa (material) | 1.000 | 395.0066648606 | 395.01 |
|  |  | Total |  |  | 412.48 |

| Medición | Uds. | Parcial |
|---|---|---|
| C6 | 1 | 1.00 |
| Total |  | 1.00 |

**E16EWP24** ud INCREMENTO MIRILLA GRAN ANGULAR (22/12/1998)
3.000 ud × 10.32 (10.63 con costes indirectos) = 31.89
Incremento por suministro y colocación de mirilla tipo gran angular en puerta metálica, en acabado a elegir por la D.T. Según diseño.

| Código | Ud | Descripción | Rendimiento | Precio | Importe |
|---|---|---|---|---|---|
| O01OB130 | h | Oficial 1ª cerrajero | 0.335 | 16.8 | 5.63 |
| P11HM020 | ud | Mirilla super gran angular (material) | 1.000 | 4.6875869998134 | 4.69 |
|  |  | Total |  |  | 10.32 |

| Medición | Uds. | Parcial |
|---|---|---|
| C1 | 2 | 2.00 |
| C5 | 1 | 1.00 |
| Total |  | 3.00 |

**E14ALDEF01** m2 MOSQUITERA ENROLL.ALUM.LAC.COLOR
13.370 m2 × 61.3 (63.14 con costes indirectos) = 844.18
Mosquitera enrollable vertical equipada con todos sus accesorios, cajón recogedor y carriles de aluminio lacado en color a elegir por la D.T., eje, poleas, burletes y tiradores, montada, incluso p.p. de medios auxiliares.

| Código | Ud | Descripción | Rendimiento | Precio | Importe |
|---|---|---|---|---|---|
| O01OB130 | h | Oficial 1ª cerrajero | 0.167 | 16.8 | 2.81 |
| O01OB140 | h | Ayudante cerrajero | 0.167 | 15.8 | 2.64 |
| P12ALZ010 | m2 | Mosquitera enrollable aluminio lac color i/accesorios (material) | 1.000 | 55.85124979735 | 55.85 |
|  |  | Total |  |  | 61.3 |

Claves: laca, carril, equipo, tirador, aluminio, montaje, auxiliar, medio, eje, vertical, polea, cajón, recogedor, accesorio

| Medición | Uds. | Largo | Ancho | Parcial |
|---|---|---|---|---|
| BAJA |  |  |  |  |
| V8m | 1 | 0.90 | 1.35 | 1.22 |
| V17m | 2 | 2.00 | 1.35 | 5.40 |
| V18m | 2 | 2.50 | 1.35 | 6.75 |
| Total |  |  |  | 13.37 |

**E16KCB011** m2 PERFILERÍA ALUMINIO ESTRUCTURAL INVERNADERO
120.090 m2 × 193 (198.79 con costes indirectos) = 23872.69
Estructura portante para invernadero compuesta por montantes y travesaños en aluminio de calidad 6063 T5 (A.G.S). Montante se sección 111x104 mm. con espesores de 2 mm y travesaños de 111x104 mm de e=2 mm., a una distancia entre montantes según modulación de carpintería acristalada, unión de marco a estructura portante de montante y travesaño con accesorios de fijación, manteniendo la estanqueidad entre marco y estructura por medio de una doble línea de juntas EPDM. Anclajes de fijación en acero bicromatado con regulación tridimensional, compuestos por placa unida a soporte y angular para fijación de montantes. Incluso remates, canalones y encuentros realizados en chapa de aluminio de e=1,5 mm, lacada igual que la retícula de aluminio. Instalado en condiciones de estanqueidad. Según diseño.

| Código | Ud | Descripción | Rendimiento | Precio | Importe |
|---|---|---|---|---|---|
| O01OB130 | h | Oficial 1ª cerrajero | 1.172 | 16.8 | 19.69 |
| O01OB140 | h | Ayudante cerrajero | 1.975 | 15.8 | 31.21 |
| O01OB254 | h | Instalador muro cortina (mano de obra) | 0.937 | 17 | 15.93 |
| O01OB256 | h | Ayudante instalador muro cortina (mano de obra) | 1.473 | 15.8 | 23.27 |
| P14ME060 | m2 | Perfil/accesorios aluminio estructural (material) | 1.000 | 96.620263384212 | 96.62 |
| P14MW010 | m | Sellado remate muro cortina (material) | 0.520 | 1.8190636118679 | 0.95 |
| P14MW040 | m | Remate muro cortina (material) | 0.300 | 17.750862498227 | 5.33 |
|  |  | Total |  |  | 193 |

Claves: opaco, panel, galvanizar, bandeja, aislante, templado, placa, exterior, negro, silicona, colocación, acero, mineral, lana, hidrófugo, densidad, aislamiento, acústico, angular, anclaje, remate, bicromatado, regulación, chapa, unidireccional, continuo, edificación, fuego, sección, accesorio, unión, marco, sujeción, color, laca, planta, división, cordón, fijación, encofrar, retícula, calidad, aluminio, travesaño, montante, estructura, vidrio, perímetro, perfil, cortina, muro, forjado, luna, frío, eje, incoloro, cámara, control, cristal, compuesto, visible, junta, línea, doble, medio, estanquidad, interior

| Medición | Uds. | Largo | Ancho | Parcial |
|---|---|---|---|---|
| INVERNADERO |  |  |  |  |
|  | 2 | 6.10 | 4.10 | 50.02 |
|  | 2 | 4.90 | 4.10 | 40.18 |
|  | 1 | 6.10 | 4.90 | 29.89 |
| Total |  |  |  | 120.09 |

**E15DCC021** m2 CELOSÍA FIJA LAMAS ALUMINIO LACADO
55.860 m2 × 57.28 (59 con costes indirectos) = 3295.74
Celosía fija de lamas fijas se Sistemas KL o equivalente aprobado por la D.T., realizadas con perfil de aluminio de primera fusión extrusionado, aleación 6063-T5, lacado en color a elegir por la D.T. con un espesor de 80 micras, con el sello de calidad Qualicoat. Lama tipo ala de avión de sección nominal 186 mm. Incluso p.p. de bastidor con perfiles de aluminio de las mismas características, elaborada en taller, montaje y recibido a paramentos. Según diseño.

| Código | Ud | Descripción | Rendimiento | Precio | Importe |
|---|---|---|---|---|---|
| O01OB130 | h | Oficial 1ª cerrajero | 0.536 | 16.8 | 9.00 |
| O01OB140 | h | Ayudante cerrajero | 0.536 | 15.8 | 8.47 |
| P13DC021 | m2 | Celosía fija lamas aluminio lacado KL 186 mm i/bastidor (material) | 1.000 | 36.831040712819 | 36.83 |
| P14L040 | m2 | Remates+anclajes T2 | 0.200 | 14.922318530323 | 2.98 |
|  |  | Total |  |  | 57.28 |

Claves: material, paramento, plegable, chapa, albañil, anclaje, lama, taller, montaje, elaboración, sencillo, celosía, soporte, acero, galvanizar, patilla

| Medición | Uds. | Largo | Ancho | Parcial |
|---|---|---|---|---|
| V10 - R2 | 3 | 2.80 | 2.85 | 23.94 |
| V11 - R3 | 1 | 11.20 | 2.85 | 31.92 |
| Total |  |  |  | 55.86 |

**E15CGM071** ud EQUIPO MOTORIZACIÓN VENTANAS QMT
1.000 ud × 329.25 (339.13 con costes indirectos) = 339.13
Equipo monofásico trinario QMT o equivalente aprobado por la D.T., para apertura/cierre de ventana, accionable mediante emisor Trinode 422/TT 2-S o equivalente aprobado por la D.T., de hasta 100 m de alcance. Fuerza de empuje 160 N. Fuerza de tracción 300 N. Velocidad de tracción 40 mm/seg. Grado de protección IP 20. Tensión de funcionamiento 230 V / 24 VCC. Incluso cableado, conexionado, protecciones, instalación con todos sus accesorios y puesta en funcionamiento.

| Código | Ud | Descripción | Rendimiento | Precio | Importe |
|---|---|---|---|---|---|
| O01OB200 | h | Oficial 1ª electricista (mano de obra) | 1.004 | 16.8 | 16.87 |
| O01OB130 | h | Oficial 1ª cerrajero | 0.335 | 16.8 | 5.63 |
| O01OB140 | h | Ayudante cerrajero | 0.134 | 15.8 | 2.12 |
| P13CM091 | ud | Mecanismo apertura/cierre QMT i/cableado (material) | 1.000 | 304.63318585781 | 304.63 |
|  |  | Total |  |  | 329.25 |

| Medición | Uds. | Parcial |
|---|---|---|
| PLANTA PRIMERA |  |  |
| V15 - escalera 1 | 1 | 1.00 |
| Total |  | 1.00 |

## CAP12 CERRAJERIA Y EQUIPAMIENTO (10/12/2003)
Importe: 70074.75

**E15DBA041** m B.ESCALERA INOX. 1,20 M TUBO Y VIDRIO DOBLE PASAMANOS
21.310 m × 138.12 (142.26 con costes indirectos) = 3031.56
Barandilla de escalera de 120 cm. de altura con los siguientes elementos: platabanda de acero 120x20 mm fijada al canto de la zanca, zócalo, montantes de acero 60x20 mm, doble pasamanos de d=50 mm., perfiles de remate L 30 mm y #20x20 mm, y vidrio stadip 4+4 mm con butiral transparente recibido interponiendo junta EPDM. Todos los perfiles en acero inoxidable pulido semimate. Elaborada en taller y montaje en obra, según diseño.

| Código | Ud | Descripción | Rendimiento | Precio | Importe |
|---|---|---|---|---|---|
| O01OB130 | h | Oficial 1ª cerrajero | 0.335 | 16.8 | 5.63 |
| O01OB140 | h | Ayudante cerrajero | 0.335 | 15.8 | 5.29 |
| P13BT041 | m | Barandilla inox-vidrio h=1200mm doble pasamanos s/diseño (material) | 1.000 | 127.20451971562 | 127.20 |
|  |  | Total |  |  | 138.12 |

Claves: armadura, barandilla, construcción, perfil, acero, lámina, frío, vidrio, escalera, losa, impreso, rosca, pasamano, hueco, ángulo, soporte, albañil, anclaje, taller, color, bastidor, junquillo, montaje, tubo, elaboración

| Medición | Uds. | Largo | Parcial |
|---|---|---|---|
| escalera 1 |  |  |  |
|  | 1.14 | 3.85 | 4.39 |
|  | 1.14 | 0.65 | 0.74 |
|  | 1.14 | 3.15 | 3.59 |
|  | 1 | 2.25 | 2.25 |
| escalera 2 |  |  |  |
|  | 1.14 | 3.30 | 3.76 |
|  | 1.14 | 0.65 | 0.74 |
|  | 1.14 | 3.15 | 3.59 |
|  | 1 | 2.25 | 2.25 |
| Total |  |  | 21.31 |

**E15DBP021** m PASAMANOS TUBO AC. INOX ASK SYSTEMS 42.4 AISI 304
657.290 m × 41.75 (43 con costes indirectos) = 28263.47
Pasamanos metálico formado por tubo hueco circular de acero inoxidable modelo ASK Systems 42.4 AISI 304 o equivalente aprobado por la D.T., incluso p.p. de sujeción a paramento con soporte a pared con fijación oculta ASK Systems 42 304 o equivalente aprobado por la D.T., i/p.p. de accesorios, tapones moleteados, curvado de prefiles, piezas especiales, pulido de encuentros, etc. y montaje en obra. Según diseño.

| Código | Ud | Descripción | Rendimiento | Precio | Importe |
|---|---|---|---|---|---|
| O01OB130 | h | Oficial 1ª cerrajero | 0.131 | 16.8 | 2.20 |
| O01OB140 | h | Ayudante cerrajero | 0.131 | 15.8 | 2.07 |
| P13BP023 | m | Pasamanos tubo ASK Systems 42.4 AISI 304 fij. oculta i/accesorios (material) | 1.000 | 37.480706288486 | 37.48 |
|  |  | Total |  |  | 41.75 |

| Medición | Uds. | Largo | Parcial |
|---|---|---|---|
| pasillos |  |  |  |
| BAJA |  |  |  |
| aulas - talleres |  |  |  |
|  | 1 | 1.75 | 1.75 |
|  | 1 | 4.90 | 4.90 |
|  | 1 | 4.55 | 4.55 |
|  | 1 | 0.60 | 0.60 |
|  | 1 | 5.25 | 5.25 |
|  | 1 | 5.35 | 5.35 |
|  | 1 | 3.90 | 3.90 |
|  | 1 | 6.10 | 6.10 |
|  | 1 | 1.30 | 1.30 |
|  | 1 | 4.00 | 4.00 |
|  | 1 | 3.90 | 3.90 |
|  | 1 | 6.50 | 6.50 |
|  | 1 | 4.60 | 4.60 |
|  | 1 | 2.00 | 2.00 |
|  | 1 | 4.15 | 4.15 |
|  | 1 | 3.60 | 3.60 |
|  | 1 | 1.05 | 1.05 |
|  | 1 | 2.20 | 2.20 |
|  | 1 | 3.90 | 3.90 |
|  | 1 | 5.90 | 5.90 |
|  | 1 | 0.70 | 0.70 |
|  | 1 | 4.95 | 4.95 |
|  | 1 | 8.95 | 8.95 |
|  | 1 | 4.95 | 4.95 |
|  | 1 | 7.50 | 7.50 |
|  | 1 | 7.80 | 7.80 |
|  | 1 | 2.50 | 2.50 |
|  | 1 | 0.75 | 0.75 |
|  | 1 | 2.00 | 2.00 |
|  | 1 | 2.90 | 2.90 |
|  | 1 | 1.90 | 1.90 |
|  | 1 | 4.60 | 4.60 |
|  | 1 | 0.75 | 0.75 |
|  | 1 | 3.90 | 3.90 |
|  | 1 | 8.90 | 8.90 |
|  | 1 | 26.00 | 26.00 |
|  | 1 | 8.90 | 8.90 |
|  | 1 | 10.35 | 10.35 |
|  | 1 | 7.45 | 7.45 |
|  | 1 | 10.30 | 10.30 |
|  | 1 | 8.80 | 8.80 |
|  | 1 | 7.50 | 7.50 |
| administración |  |  |  |
|  | 1 | 2.20 | 2.20 |
|  | 1 | 5.10 | 5.10 |
|  | 1 | 4.45 | 4.45 |
|  | 1 | 3.10 | 3.10 |
|  | 1 | 4.30 | 4.30 |
|  | 1 | 1.65 | 1.65 |
|  | 1 | 1.80 | 1.80 |
|  | 1 | 0.90 | 0.90 |
|  | 1 | 2.20 | 2.20 |
|  | 1 | 3.70 | 3.70 |
| usos múltiples |  |  |  |
|  | 1 | 3.00 | 3.00 |
|  | 1 | 10.85 | 10.85 |
|  | 1 | 3.60 | 3.60 |
|  | 1 | 2.05 | 2.05 |
|  | 1 | 3.55 | 3.55 |
| zona servicios |  |  |  |
|  | 1 | 4.25 | 4.25 |
|  | 1 | 3.50 | 3.50 |
|  | 1 | 3.90 | 3.90 |
|  | 1 | 7.45 | 7.45 |
|  | 1 | 13.45 | 13.45 |
|  | 1 | 7.10 | 7.10 |
|  | 1 | 1.70 | 1.70 |
|  | 1 | 6.20 | 6.20 |
|  | 1 | 5.20 | 5.20 |
|  | 1 | 9.00 | 9.00 |
|  | 1 | 4.65 | 4.65 |
|  | 1 | 2.30 | 2.30 |
| PRIMERA |  |  |  |
|  | 2 | 16.30 | 32.60 |
|  | 2 | 2.00 | 4.00 |
|  | 2 | 1.50 | 3.00 |
|  | 2 | 4.30 | 8.60 |
|  | 4 | 4.30 | 17.20 |
|  | 4 | 10.80 | 43.20 |
|  | 4 | 1.20 | 4.80 |
|  | 4 | 5.60 | 22.40 |
|  | 4 | 1.20 | 4.80 |
|  | 2 | 5.40 | 10.80 |
|  | 2 | 9.05 | 18.10 |
|  | 2 | 0.95 | 1.90 |
|  | 2 | 1.90 | 3.80 |
|  | 2 | 0.70 | 1.40 |
|  | 2 | 2.40 | 4.80 |
|  | 2 | 0.55 | 1.10 |
|  | 2 | 1.50 | 3.00 |
|  | 2 | 0.45 | 0.90 |
|  | 2 | 1.45 | 2.90 |
|  | 2 | 0.45 | 0.90 |
|  | 2 | 1.50 | 3.00 |
| escalera 1 |  |  |  |
|  | 4.56 | 5.10 | 23.26 |
|  | 4 | 3.55 | 14.20 |
|  | 4.56 | 5.10 | 23.26 |
| escalera 2 |  |  |  |
|  | 4.56 | 4.85 | 22.12 |
|  | 4.4 | 3.55 | 15.62 |
|  | 4.56 | 4.70 | 21.43 |
|  | 4 | 1.30 | 5.20 |
| Total |  |  | 657.29 |

**E15EV031** m ESCALERA VERTICAL PELDAÑOS D=20 mm. AROS
5.500 m × 28.79 (29.65 con costes indirectos) = 163.08
Conjunto de escalera vertical formada por peldaños y aros de protección construida en acero galvanizado, de dimensiones según detalle de planos, incluso replanteo, nivelación y recibido a obra. Según diseño.

| Código | Ud | Descripción | Rendimiento | Precio | Importe |
|---|---|---|---|---|---|
| O01OA090 | h | Cuadrilla A | 0.200 | 26.81 | 5.36 |
| P13EV031 | m | Escalera vertical ac. galva. i/aros protección s/diseño (material) | 1.000 | 23.427940144056 | 23.43 |
|  |  | Total |  |  | 28.79 |

Claves: garra, albañil, galvanizar, escalera, redondo, vertical, acero

**E05AA040** kg ACERO A-42b EN PLACAS ANCLAJE
576.000 kg × 1.96 (2.02 con costes indirectos) = 1163.52
Acero en placas de anclaje sobre fábrica, hormigón, mampostería o asimilables, en palastro de acero laminado en caliente estructural A-42b según UNE 36.080.-85, trabajado y colocado, incluso aporte de material de soldadura según UNE 14003 1ª R, pernos de acero B 500 S roscadas con doble tuerca para nivelación, relleno con mortero autonivelante sin retracción tipo Sika Top 111 o equivalente aprobado por la D.F., cartelas y rigidizadores, aplomado, recibido sobre el soporte, limpieza y pintado de minio. Medición teórica según secciones tipo Ensidesa. Según detalle.

| Código | Ud | Descripción | Rendimiento | Precio | Importe |
|---|---|---|---|---|---|
| O01OB130 | h | Oficial 1ª cerrajero | 0.020 | 16.8 | 0.34 |
| O01OB140 | h | Ayudante cerrajero | 0.020 | 15.8 | 0.32 |
| P13TP020 | kg | Palastro 20 mm. (material) | 1.050 | 0.3698096353797 | 0.39 |
| P03AC210 | kg | Acero corrug. B 500 S pref. | 0.150 | 0.3997942004105 | 0.06 |
| P33LD040 | kg | Sika Top 111 autonivelante (lote 46kg) (material) | 1.700 | 0.4997427505132 | 0.85 |
|  |  | Total |  |  | 1.96 |

| Medición | Uds. | Largo | Parcial |
|---|---|---|---|
| anclaje grúa asistencial |  |  |  |
| BAJA |  |  |  |
| vestuarios gimnasiio |  |  |  |
| #200x200x10 | 12 | 12.00 | 144.00 |
| gabinete fisioterapia |  |  |  |
| #200x200x10 | 10 | 12.00 | 120.00 |
| estimulación multisensorial |  |  |  |
| #200x200x10 | 6 | 12.00 | 72.00 |
| aseos Z.A. |  |  |  |
| #200x200x10 | 16 | 12.00 | 192.00 |
| PRIMERA |  |  |  |
| aseo camilla |  |  |  |
| #200x200x10 | 4 | 12.00 | 48.00 |
| Total |  |  | 576.00 |

**E05AA010** kg ACERO A-42b EN ESTRUCT.SOLDAD (28/06/2002)
4109.120 kg × 1.25 (1.29 con costes indirectos) = 5300.76
Acero laminado A-42b, en perfiles laminados en caliente para vigas, pilares, zunchos y correas, mediante uniones soldadas; i/p.p. de soldaduras, cortes, piezas especiales, despuntes y dos manos de imprimación con pintura de minio de plomo, montado y colocado, según NTE-EAS/EAV y normas NBE-MV. Medición teórica según secciones tipo Ensidesa.

| Código | Ud | Descripción | Rendimiento | Precio | Importe |
|---|---|---|---|---|---|
| O01OB130 | h | Oficial 1ª cerrajero | 0.007 | 16.8 | 0.12 |
| O01OB140 | h | Ayudante cerrajero | 0.013 | 15.8 | 0.21 |
| P03AL010 | kg | Acero laminado A-42b | 1.050 | 0.799588400821 | 0.84 |
| P25OU050 | l | Minio electrolítico | 0.010 | 5.357242285501 | 0.05 |
| P01DW090 | ud | Pequeño material | 0.100 | 0.2998456503079 | 0.03 |
|  |  | Total |  |  | 1.25 |

| Medición | Uds. | Largo | Ancho | Parcial |
|---|---|---|---|---|
| anclaje grúa asistencial |  |  |  |  |
| BAJA |  |  |  |  |
| vestuarios gimnasiio |  |  |  |  |
| HEA-120 | 12 | 0.60 | 19.90 | 143.28 |
| HEA-160 | 2 | 5.40 | 30.40 | 328.32 |
|  | 2 | 4.80 | 30.40 | 291.84 |
| gabinete fisioterapia |  |  |  |  |
| HEA-120 | 10 | 0.60 | 19.90 | 119.40 |
| HEA-160 | 2 | 11.40 | 30.40 | 693.12 |
| estimulación multisensorial |  |  |  |  |
| HEA-120 | 6 | 0.60 | 19.90 | 71.64 |
| HEA-160 | 2 | 8.40 | 30.40 | 510.72 |
| aseos Z.A. |  |  |  |  |
| HEA-120 | 16 | 0.60 | 19.90 | 191.04 |
| HEA-160 | 8 | 3.00 | 30.40 | 729.60 |
| PRIMERA |  |  |  |  |
| aseo camilla |  |  |  |  |
| HEA-120 | 4 | 0.60 | 19.90 | 47.76 |
| HEA-160 | 2 | 3.00 | 30.40 | 182.40 |
| varios | 1 | 800.00 | 1.00 | 800.00 |
| Total |  |  |  | 4109.12 |

**E05AA011** kg ACERO GALVANIZADO ESTRUCTURA
1754.980 kg × 1.72 (1.77 con costes indirectos) = 3106.31
Acero galvanizado en perfiles laminados en caliente para placas de anclaje, vigas, pilares, zunchos y correas, mediante uniones soldadas; i/p.p. de soldaduras, cortes, piezas especiales, despuntes y dos manos de imprimación con pintura de minio de plomo, montado y colocado, según detalles y normativa vigente.

| Código | Ud | Descripción | Rendimiento | Precio | Importe |
|---|---|---|---|---|---|
| O01OB130 | h | Oficial 1ª cerrajero | 0.007 | 16.8 | 0.12 |
| O01OB140 | h | Ayudante cerrajero | 0.013 | 15.8 | 0.21 |
| P03AL010 | kg | Acero laminado A-42b | 1.050 | 0.799588400821 | 0.84 |
| P25OU050 | l | Minio electrolítico | 0.010 | 5.357242285501 | 0.05 |
| P01DW090 | ud | Pequeño material | 0.100 | 0.2998456503079 | 0.03 |
| A07M100 | t | GALVANIZADO (D) EN CALIENTE VH. | 0.002 | 233.72 | 0.47 |
|  |  | Total |  |  | 1.72 |

| Medición | Uds. | Largo | Ancho | Parcial |
|---|---|---|---|---|
| SOPORTE PLATAFORMA TRAMEX |  |  |  |  |
| soportes 80.40.4 | 16 | 0.40 | 6.60 | 42.24 |
|  | 8 | 1.70 | 6.60 | 89.76 |
| vigas 80.40.4 | 16 | 1.81 | 6.60 | 191.14 |
|  | 20 | 3.32 | 6.60 | 438.24 |
|  | 16 | 6.00 | 6.60 | 633.60 |
| tendedero cubierta |  |  |  |  |
|  | 1 | 360.00 | 1.00 | 360.00 |
| Total |  |  |  | 1754.98 |

**E14DCE012** m2 ENREJADO TRAMEX S/BASTIDOR (22/12/1998)
27.250 m2 × 68.72 (70.78 con costes indirectos) = 1928.76
Plataforma pisable formada por celosía metálica galvanizada tipo Tramex o equivalente aprobado por la D.T., con pletina de acero 40x3 mm. formando cuadrícula de 40x40 mm., y bastidor de tubo de acero galvanizado con uniones electrosoldadas, incluso parte proporcional de anclaje a paramentos, soldadura y remates. Según detalle de documentación gráfica.

| Código | Ud | Descripción | Rendimiento | Precio | Importe |
|---|---|---|---|---|---|
| O01OB130 | h | Oficial 1ª cerrajero | 0.167 | 16.8 | 2.81 |
| O01OB140 | h | Ayudante cerrajero | 0.167 | 15.8 | 2.64 |
| P15DE011 | m2 | Enrejado tramex 40x40 pletina 40x3 mm i/bastidor (material; 22/12/1998) | 1.000 | 60.258980856876 | 60.26 |
| P01DW091 | ud | Pequeño material | 1.000 | 3.0084513580892 | 3.01 |
|  |  | Total |  |  | 68.72 |

| Medición | Uds. | Largo | Ancho | Parcial |
|---|---|---|---|---|
| pasos sobre conductos cubierta | 4 | 2.10 | 3.10 | 26.04 |
| escalera | 1 | 1.10 | 1.10 | 1.21 |
| Total |  |  |  | 27.25 |

**E15DBP022** m BARANDILLA TUBO D=50 mm
34.800 m × 20.33 (20.94 con costes indirectos) = 728.71
Barandilla metálica formada por tubo hueco circular de acero laminado en frío de diámetro 50 mm., incluso p.p.casquillo sobre de placa de anclaje recibida a elemento resistente, i/montaje en obra. Según diseño.

| Código | Ud | Descripción | Rendimiento | Precio | Importe |
|---|---|---|---|---|---|
| O01OB130 | h | Oficial 1ª cerrajero | 0.131 | 16.8 | 2.20 |
| O01OB140 | h | Ayudante cerrajero | 0.131 | 15.8 | 2.07 |
| P13BP022 | m | Barandilla tubo D=50 mm s/diseño (material) | 1.000 | 16.061732001493 | 16.06 |
|  |  | Total |  |  | 20.33 |

| Medición | Uds. | Largo | Parcial |
|---|---|---|---|
| tendedero |  |  |  |
|  | 2 | 9.90 | 19.80 |
|  | 1 | 15.00 | 15.00 |
| Total |  |  | 34.80 |

**E15WW411** m2 REJA FIJA LAMAS ACERO LACADA+MOSQ (23/09/1997)
16.920 m2 × 29.15 (30.02 con costes indirectos) = 507.94
Rejilla fija de ventilación de chapa de acero lacada, construida con bastidor de tubo de acero lacado y lamas fijas plegadas de 0,8 mm de espesor y del mismo material, con malla mosquitera, patillas de fijación, i/recibido de albañilería, sellado exterior e interiormente y medios auxiliares.

| Código | Ud | Descripción | Rendimiento | Precio | Importe |
|---|---|---|---|---|---|
| O01OA050 | h | Ayudante | 0.335 | 15.8 | 5.29 |
| P13WW311 | m2 | Rejilla fija acero lacada i/mosquitera i/sellado (material; 29/10/2002) | 1.000 | 21.428969142004 | 21.43 |
| A02A060 | m3 | MORTERO CEMENTO 1/4 M-80 | 0.050 | 48.63 | 2.43 |
|  |  | Total |  |  | 29.15 |

| Medición | Uds. | Largo | Ancho | Parcial |
|---|---|---|---|---|
| R1 | 1 | 1.35 | 1.90 | 2.57 |
| R4 | 2 | 0.45 | 0.35 | 0.32 |
| R5 | 1 | 0.20 | 0.15 | 0.03 |
| varios | 1 | 14.00 | 1.00 | 14.00 |
| Total |  |  |  | 16.92 |

**E26FJ380** ud SEÑAL PVC 297x420mm.FOTOLUM.
200.000 ud × 6.57 (6.77 con costes indirectos) = 1354.00
Señalización de equipos contra incendios fotoluminiscente, de riesgo diverso, advertencia de peligro, prohibición, evacuación y salvamento, en PVC rígido de 1 mm. fotoluminiscente, de dimensiones 297x420 mm. Medida la unidad instalada.

| Código | Ud | Descripción | Rendimiento | Precio | Importe |
|---|---|---|---|---|---|
| O01OA060 | h | Peón especializado | 0.167 | 15.2 | 2.54 |
| P23FK360 | ud | Señal PVC 297x420mm.fotolumi. (material) | 1.000 | 4.027926569136 | 4.03 |
|  |  | Total |  |  | 6.57 |

Claves: dimensión, incendio, equipo, PVC, señalización, evacuación, rígido

**E26SS060** ud RÓTULO METACRILATO 400x200 mm S/DISEÑO
240.000 ud × 65.35 (67.31 con costes indirectos) = 16154.40
Suministro y colocación de rótulo de metacrilato, de 400x200 mm de dimensión nominal o equivalente, y de 10 mm de espesor, en paramentos verticales, anclado con tacos y tornillos, y provisto de embellecedores. Letras, números y símbolos cajeados y pintados en tonos vivos, así como su equivalente en sistema Braille. Incluso nivelación y repaso de pintura. Según diseño.

| Código | Ud | Descripción | Rendimiento | Precio | Importe |
|---|---|---|---|---|---|
| O01OA050 | h | Ayudante | 0.100 | 15.8 | 1.58 |
| P24WR020 | ud | Rótulo metacrilato 400x200 mm s/diseño (material) | 1.000 | 63.607257285314 | 63.61 |
| P24OS010 | l | Selladora (material) | 0.020 | 3.3382815734278 | 0.07 |
| P24WW220 | ud | Pequeño material (material; 28/06/2002) | 0.200 | 0.4697581854824 | 0.09 |
|  |  | Total |  |  | 65.35 |

**U07ZMI021** ud TAPA REGISTRO FUNDICIÓN 150X100 CM I/PATES P.P.
2.000 ud × 199.15 (205.12 con costes indirectos) = 410.24
Tapa de registro de fundición con dimensiones 1,50x100 m, incluso marco, dotada de elementos de bisagra para su abatimiento y mecanismo de cierre. Incluso p.p. de pates de polipropileno recibidos a paramento. Terminado y con p.p. de medios auxiliares.

| Código | Ud | Descripción | Rendimiento | Precio |
|---|---|---|---|---|
| O01OA030 | h | Oficial primera | 1.339 | 16.8 |
| O01OA060 | h | Peón especializado | 0.670 | 15.2 |
| P02EPW010 | ud | Pates PP 30x25 (material) | 10.000 | 4.257808234372 |
| P02EPT021 | ud | Cerco/tapa FD/40Tn junta insonoriz.1,50x1,00 m, abat + cierre (material) | 1.000 | 123.86623814219 |

Claves: hormigón, pozo, perímetro, incremento, tiempo, diámetro, relleno, construcción, ejecución, excavación, auxiliar, masa, medio, encofrar, metal, cara, molde

| Medición | Uds. | Parcial |
|---|---|---|
| aljibes | 2 | 2.00 |
| Total |  | 2.00 |

**E21MW023** ud SECAMANOS ELÉCT. SENSOR EPOXI OPTIMA M99A
30.000 ud × 96.45 (99.34 con costes indirectos) = 2980.20
Suministro y colocación de secamanos de accionamiento por sensor electrónico, modelo Optima M99A de Mediclinics o equivalente aprobado por la D.T., con carcasa de acero inoxidable AISI 304 de 1,9 mm de espesor, acabado epoxi blanco, potencia 1.640 W, colocado mediante anclajes de fijación a la pared. Instalado y funcionando.

| Código | Ud | Descripción | Rendimiento | Precio | Importe |
|---|---|---|---|---|---|
| O01OA030 | h | Oficial primera | 0.201 | 16.8 | 3.38 |
| P18CW023 | ud | Secamanos sensro Mediclinics Optima M99A i/conexión (material) | 1.000 | 93.072089855569 | 93.07 |
|  |  | Total |  |  | 96.45 |

Claves: acero, fijación, carcasa, secamanos, colocación, inoxidable, eléctrico, baño, satinado, anclaje, pared, brillo, sensor, automático, suministro

| Medición | Uds. | Parcial |
|---|---|---|
| vest. gimnasio | 4 | 4.00 |
| aseos DA | 2 | 2.00 |
| aseos aulas | 8 | 8.00 |
| aseo DA | 4 | 4.00 |
| aseo visitas | 2 | 2.00 |
| vest. personal | 4 | 4.00 |
| aseos SUM | 4 | 4.00 |
| aseo cocina | 2 | 2.00 |
| Total |  | 30.00 |

**E21MW021** ud DOSIFICADOR JABON INOX
30.000 ud × 38.2 (39.35 con costes indirectos) = 1180.50
Suministro y colocación de dosificador de jabón vertical, modelo DJ0030CS de Mediclinics o equivalente aprobado por la D.T., con carcasa de acero inoxidable AISI 304 acabado satinado o brillante, colocado mediante anclajes de fijación a la pared. Instalado y funcionando.

| Código | Ud | Descripción | Rendimiento | Precio | Importe |
|---|---|---|---|---|---|
| O01OA030 | h | Oficial primera | 0.201 | 16.8 | 3.38 |
| P18CW021 | ud | Dosificador jabon inox Mediclinics DJ0030CS (material) | 1.000 | 34.822074855756 | 34.82 |
|  |  | Total |  |  | 38.2 |

Claves: inoxidable, pared, anclaje, satinado, baño, colocación, brillo, secamanos, acero, eléctrico, fijación, carcasa, suministro, automático, sensor

| Medición | Uds. | Parcial |
|---|---|---|
| vest. gimnasio | 4 | 4.00 |
| aseos DA | 2 | 2.00 |
| aseos aulas | 8 | 8.00 |
| aseo DA | 4 | 4.00 |
| aseo visitas | 2 | 2.00 |
| vest. personal | 4 | 4.00 |
| aseos SUM | 4 | 4.00 |
| aseo cocina | 2 | 2.00 |
| Total |  | 30.00 |

**E21MW022** ud DISPENSADOR PAPEL HIGIÉNICO INOX
62.000 ud × 26.47 (27.26 con costes indirectos) = 1690.12
Suministro y colocación de dispensador de papel higiénico de 250 mm de diámetro, modelo PR0783CS de Mediclinics o equivalente aprobado por la D.T., con carcasa de acero inoxidable AISI 304 acabado satinado o brillante, colocado mediante anclajes de fijación a la pared. Instalado y funcionando.

| Código | Ud | Descripción | Rendimiento | Precio | Importe |
|---|---|---|---|---|---|
| O01OA030 | h | Oficial primera | 0.201 | 16.8 | 3.38 |
| P18CW022 | ud | Dispensador papel higiénico inox Mediclinics PR0783CS (material) | 1.000 | 23.088115073708 | 23.09 |
|  |  | Total |  |  | 26.47 |

Claves: brillo, pared, anclaje, satinado, acero, sensor, suministro, baño, inoxidable, secamanos, eléctrico, fijación, carcasa, automático, colocación

**E21MI130** ud PERCHA SIMPLE ACERO INOX.
62.000 ud × 11.96 (12.32 con costes indirectos) = 763.84
Percha simple de acero inoxidable 18x10 en acabado satinado o brillante. Instalado con tacos a la pared.

| Código | Ud | Descripción | Rendimiento | Precio | Importe |
|---|---|---|---|---|---|
| O01OA030 | h | Oficial primera | 0.134 | 16.8 | 2.25 |
| P18CC140 | ud | Percha acero inox. (material) | 1.000 | 9.705004214965 | 9.71 |
|  |  | Total |  |  | 11.96 |

Claves: acero, simple, percha, inoxidable, taco, pared

**E21MI131** ud PROTECTOR SIFONES LAVABOS
101.000 ud × 12.95 (13.34 con costes indirectos) = 1347.34
Protector de sifones de lavabos formado por pletina de acero galvanizado de 50 mm de anchura y 1,5 mm de grosor, recibida a paramento mediante tacos, incluso imprimación y pintura al esmalte graso en color a elegir. Según diseño.

| Código | Ud | Descripción | Rendimiento | Precio | Importe |
|---|---|---|---|---|---|
| O01OA030 | h | Oficial primera | 0.134 | 16.8 | 2.25 |
| P18CC141 | ud | Protección sifón pletina #50x1,5 galva i/esmalte graso s/diseño (material) | 1.000 | 10.704489715992 | 10.70 |
|  |  | Total |  |  | 12.95 |

Claves: inoxidable, percha, simple, taco, acero, pared

## CAP50 HERRAJES (07/02/2004)
Importe: 120609.82

**EHCI013** ud JUEGO HERRAJES TIPO TSA-1A (07/02/2004)
1.000 ud × 2677.16 (2757.47 con costes indirectos) = 2757.47
Suministro y colocación de juego de herrajes tipo TSA-1A, formado por:
- Cerradura DST 63RR 24/245 - 30 - W - IM
- Cierrapuertas Automático DST/TSA-2R-2H-PGC
- Cilindro PE, EVVA DPI, DIN 18254-PZ 3-GHS-DZ-BS-LE-VdSB
- 2 Topes de Suelo DST MTP121 IM
- 2 Bocallaves DST-DK1146
- DCU1 Programador Display
- Pulsador de Codo 180x90 Plata
- Teclado Numérico TOPLOCK CTI
Todos los elementos según las referencias especificadas o equivalente aprobado por la D.T. El amaestramiento GHS (de máximo nivel) estará dotado de una llave por cada uno de los usuarios de cada posición del plan de cierre.
Terminado y funcionando.

| Código | Ud | Descripción | Rendimiento | Precio | Importe |
|---|---|---|---|---|---|
| O01OB132 | h | Oficial y ayudante cerrajero (mano de obra; 28/06/2002) | 3.348 | 32.6 | 109.145 |
| DST63RR | ud | Cerradura DST 63RR 24/245 - 30 - W - IM (material; 02/08/2009) | 1.000 | 44.187254000373 | 44.187 |
| DST/TSA-2R-2H | ud | Cierrapuertas Automático DST/TSA-2R-2H-PGC (material; 03/08/2009) | 1.000 | 2131.1629544183 | 2131.163 |
| DPIDZGHS | ud | Cilindro PE, EVVA DPI, DIN 18254-PZ 3-GHS-DZ-BS-LE-VdSB (material; 02/08/2009) | 1.000 | 50.234141281582 | 50.234 |
| MTP121IM | ud | Tope de Suelo DST MTP121 IM (material; 02/08/2009) | 2.000 | 7.4661566926665 | 14.932 |
| Bll-DK1146 | ud | Bocallave DST-DK1146 (material; 02/08/2009) | 2.000 | 7.6560589378615 | 15.312 |
| Bll-DK1147 | ud | DCU1 Programador Display (material; 02/08/2009) | 1.000 | 89.184091256577 | 89.184 |
| Bll-DK1148 | ud | Pulsador de Codo 180x90 Plata (material; 02/08/2009) | 1.000 | 26.486365777197 | 26.486 |
| Bll-DK1149 | ud | Teclado Numérico TOPLOCK CTI (material; 02/08/2009) | 1.000 | 196.50884435678 | 196.509 |
|  |  | Total |  |  | 2677.16 |

| Medición | Uds. | Parcial |
|---|---|---|
| BAJA |  |  |
| 1 | 1 | 1.00 |
| Total |  | 1.00 |

**EHCI012** ud JUEGO HERRAJES TIPO TSA-2 (07/02/2004)
2.000 ud × 2222.48 (2289.15 con costes indirectos) = 4578.30
Suministro y colocación de juego de herrajes tipo TSA-2, formado por:
- Cierrapuertas Automático DST/TSA-2R-2H-PGC
- 2 Topes de Suelo DST MTP121 IM
Todos los elementos según las referencias especificadas o equivalente aprobado por la D.T.
Terminado y funcionando.

| Código | Ud | Descripción | Rendimiento | Precio | Importe |
|---|---|---|---|---|---|
| O01OB132 | h | Oficial y ayudante cerrajero | 2.343 | 32.6 | 76.382 |
| DST/TSA-2R-2H | ud | Cierrapuertas Automático DST/TSA-2R-2H-PGC | 1.000 | 2131.1629544183 | 2131.163 |
| MTP121IM | ud | Tope de Suelo DST MTP121 IM | 2.000 | 7.4661566926665 | 14.932 |
|  |  | Total |  |  | 2222.48 |

| Medición | Uds. | Parcial |
|---|---|---|
| BAJA |  |  |
| 2 | 1 | 1.00 |
| 156 | 1 | 1.00 |
| Total |  | 2.00 |

**EHCI010** ud JUEGO HERRAJES TIPO W-1 (07/02/2004)
40.000 ud × 273.4 (281.6 con costes indirectos) = 11264.00
Suministro y colocación de juego de herrajes tipo W -1, formado por:
- 6 Bisagras Regulables DST3908/3D-120-IM
- Cerradura DST DIN 18251 BB-SR 60-IM
- Cilindro PE, EVVA DPI, DIN 18254-PZ 3-GHS-HZ-BS-LE-VdSB
- Bocallave DST-DK1145
- 2 Pasadores por Canto IM200
- Manillon DSTDK1512/14125
- Set de Fijación para DK1512
Todos los elementos según las referencias especificadas o equivalente aprobado por la D.T. El amaestramiento GHS (de máximo nivel) estará dotado de una llave por cada uno de los usuarios de cada posición del plan de cierre.
Terminado y funcionando.

| Código | Ud | Descripción | Rendimiento | Precio | Importe |
|---|---|---|---|---|---|
| O01OB132 | h | Oficial y ayudante cerrajero | 1.004 | 32.6 | 32.730 |
| DST3908/3D1 | ud | Bisagra Regulable DST-SW2828/100 St (material; 02/08/2009) | 6.000 | 19.959725455495 | 119.758 |
| DST251/SR-IM | ud | Cerradura DST DIN 18251 BB-SR 60-IM (material; 02/08/2009) | 1.000 | 20.239581395783 | 20.240 |
| DPIHZGHS | ud | Cilindro PE, EVVA DPI, DIN 18254-PZ 3-GHS-HZ-BS-LE-VdSB (material; 02/08/2009) | 1.000 | 40.209301706288 | 40.209 |
| Bll-DK1145 | ud | Bocallave DST-DK1145 (material; 02/08/2009) | 1.000 | 6.3567277865273 | 6.357 |
| DSTIM200 | ud | Pasador por Canto IM200 (material; 02/08/2009) | 2.000 | 10.984345656279 | 21.969 |
| DSTDK1512 | ud | Manillon DSTDK1512/14125 (material; 02/08/2009) | 1.000 | 23.427940144056 | 23.428 |
| DSTDK53050T | ud | Set de Fijación para DK1512 (material; 02/08/2009) | 1.000 | 8.7055187139391 | 8.706 |
|  |  | Total |  |  | 273.4 |

| Medición | Uds. | Parcial |
|---|---|---|
| puertas armario 2 hojas |  |  |
| F1 | 26 | 26.00 |
| F2 | 2 | 2.00 |
| F3 | 2 | 2.00 |
| F5 | 1 | 1.00 |
| F6 | 2 | 2.00 |
| F7 | 1 | 1.00 |
| F8 | 1 | 1.00 |
| F9 | 1 | 1.00 |
| F10 | 1 | 1.00 |
| F12 | 1 | 1.00 |
| patinillos | 2 | 2.00 |
| Total |  | 40.00 |

**EHCI039** ud JUEGO HERRAJES TIPO W-2 (07/02/2004)
11.000 ud × 293 (301.79 con costes indirectos) = 3319.69
Suministro y colocación de juego de herrajes tipo W-2, formado por:
- 3 Bisagras Regulables DST3908/3D-120-IM
- Cerradura DST DIN 18251 BB-PZ 60 - W - L/R-4-IM
- Juego Manivelas diseño en "U" DST - DK1041IM C/R 52/4- DIN 18257 IM
- Cilindro PE, EVVA DPI, DIN 18254-PZ 3-GHS-HZ-BS-LE-VdSB
- Cierrapuertas Aéreo DST- GE11F- DIN EN 1154A
- Bocallave DST-DK1145
- Tope de Suelo DST MTP121 IM
Todos los elementos según las referencias especificadas o equivalente aprobado por la D.T. El amaestramiento GHS (de máximo nivel) estará dotado de una llave por cada uno de los usuarios de cada posición del plan de cierre.
Terminado y funcionando.

| Código | Ud | Descripción | Rendimiento | Precio | Importe |
|---|---|---|---|---|---|
| O01OB132 | h | Oficial y ayudante cerrajero | 1.004 | 32.6 | 32.73 |
| DST3908/3D | ud | Bisagra Regulable DST3908/3D-120-IM (material; 02/08/2009) | 3.000 | 25.726756796417 | 77.18 |
| DST251/02IM | ud | Cerradura DST DIN 18251 BB-PZ 60 - W - L/R-4-IM (material; 02/08/2009) | 1.000 | 16.241639391677 | 16.24 |
| DSTDK1041 | ud | Juego Manivelas DST - DK1041IM C/R 52/4- DIN 18257 IM (material; 02/08/2009) | 1.000 | 73.642091715618 | 73.64 |
| DPIHZGHS | ud | Cilindro PE, EVVA DPI, DIN 18254-PZ 3-GHS-HZ-BS-LE-VdSB | 1.000 | 40.209301706288 | 40.21 |
| DST11FA | ud | Cierrapuertas Aéreo DST- GE11F- DIN EN 1154A (material; 02/08/2009) | 1.000 | 39.15984193021 | 39.16 |
| Bll-DK1145 | ud | Bocallave DST-DK1145 | 1.000 | 6.3567277865273 | 6.36 |
| MTP121IM | ud | Tope de Suelo DST MTP121 IM | 1.000 | 7.4661566926665 | 7.47 |
|  |  | Total |  |  | 293 |

| Medición | Uds. | Parcial |
|---|---|---|
| accesos aseos |  |  |
| BAJA |  |  |
| 9 | 1 | 1.00 |
| 41 | 1 | 1.00 |
| 43 | 1 | 1.00 |
| 47 | 1 | 1.00 |
| 70 | 1 | 1.00 |
| 71 | 1 | 1.00 |
| 116 | 1 | 1.00 |
| 143 | 1 | 1.00 |
| 144 | 1 | 1.00 |
| 149 | 1 | 1.00 |
| 150 | 1 | 1.00 |
| Total |  | 11.00 |

**EHCI043** ud JUEGO HERRAJES TIPO W-3 (07/02/2004)
2.000 ud × 354.03 (364.65 con costes indirectos) = 729.30
Suministro y colocación de juego de herrajes tipo W-3, formado por:
- Cerradura DST24235RFIM, DIN18250 y 18082/I–E-PZ–65–W
- Manivela diseño en "U"/Pomo DST - DK1041/1082 C/R - DIN 18257 IM
- Cilindro PE, EVVA DPI, DIN 18254-PZ 3-GHS-KDZ-BS-LE-VdSB
- Cierrapuertas Aéreo DST- GE61F- DIN EN 1154A
- Tope de Suelo DST MTP121 IM
- 2 Bocallaves DST-DK1145
Todos los elementos según las referencias especificadas o equivalente aprobado por la D.T. El amaestramiento GHS (de máximo nivel) estará dotado de una llave por cada uno de los usuarios de cada posición del plan de cierre.
Terminado y funcionando.

| Código | Ud | Descripción | Rendimiento | Precio | Importe |
|---|---|---|---|---|---|
| O01OB132 | h | Oficial y ayudante cerrajero | 1.004 | 32.6 | 32.7304 |
| DST250RFIM | ud | Cerradura DST24235RFIM, DIN18250 y 18082/I–E-PZ–65–W (material; 02/08/2009) | 1.000 | 13.443079988804 | 13.4431 |
| DSTDK1020/1082 | ud | Manivela/Pomo DST - DK1041/1082 C/R - DIN 18257 IM (material; 02/08/2009) | 1.000 | 94.061580501585 | 94.0616 |
| DPIKDZGHS | ud | Cilindro PE, EVVA DPI, DIN 18254-PZ 3-GHS-KDZ-BS-LE-VdSB (material; 02/08/2009) | 1.000 | 53.612402275051 | 53.6124 |
| MTP121IM | ud | Tope de Suelo DST MTP121 IM | 1.000 | 7.4661566926665 | 7.4662 |
| Bll-DK1145 | ud | Bocallave DST-DK1145 | 2.000 | 6.3567277865273 | 12.7135 |
| DST61FA | ud | Cierrapuertas Aéreo DST- GE61F- DIN EN 1154A (material; 02/08/2009) | 1.000 | 139.99793412875 | 139.9979 |
|  |  | Total |  |  | 354.03 |

| Medición | Uds. | Parcial |
|---|---|---|
| accesos vestuarios RF |  |  |
| BAJA |  |  |
| 23 | 1 | 1.00 |
| 24 | 1 | 1.00 |
| Total |  | 2.00 |

**EHCI044** ud JUEGO HERRAJES TIPO W-4 (07/02/2004)
5.000 ud × 333.18 (343.18 con costes indirectos) = 1715.90
Suministro y colocación de juego de herrajes tipo W-4, formado por:
- 3 Bisagras Regulables DST3908/3D-120-IM
- Cerradura DST DIN 18251 BB-PZ 60 - W - L/R-4-IM
- Manivela diseño en "U"/Pomo DST - DK1041/1082 C/R - DIN 18257 IM
- Cilindro PE, EVVA DPI, DIN 18254-PZ 3-GHS-KDZ-BS-LE-VdSB
- Cierrapuertas Aéreo DST- GE11F- DIN EN 1154A
- Tope de Suelo DST MTP121 IM
- 2 Bocallaves DST-DK1145
Todos los elementos según las referencias especificadas o equivalente aprobado por la D.T. El amaestramiento GHS (de máximo nivel) estará dotado de una llave por cada uno de los usuarios de cada posición del plan de cierre.
Terminado y funcionando.

| Código | Ud | Descripción | Rendimiento | Precio | Importe |
|---|---|---|---|---|---|
| O01OB132 | h | Oficial y ayudante cerrajero | 1.004 | 32.6 | 32.730 |
| DST3908/3D | ud | Bisagra Regulable DST3908/3D-120-IM | 3.000 | 25.726756796417 | 77.180 |
| DST251/02IM | ud | Cerradura DST DIN 18251 BB-PZ 60 - W - L/R-4-IM | 1.000 | 16.241639391677 | 16.242 |
| DSTDK1020/1082 | ud | Manivela/Pomo DST - DK1041/1082 C/R - DIN 18257 IM | 1.000 | 94.061580501585 | 94.062 |
| DPIKDZGHS | ud | Cilindro PE, EVVA DPI, DIN 18254-PZ 3-GHS-KDZ-BS-LE-VdSB | 1.000 | 53.612402275051 | 53.612 |
| DST11FA | ud | Cierrapuertas Aéreo DST- GE11F- DIN EN 1154A | 1.000 | 39.15984193021 | 39.160 |
| MTP121IM | ud | Tope de Suelo DST MTP121 IM | 1.000 | 7.4661566926665 | 7.466 |
| Bll-DK1145 | ud | Bocallave DST-DK1145 | 2.000 | 6.3567277865273 | 12.713 |
|  |  | Total |  |  | 333.18 |

| Medición | Uds. | Parcial |
|---|---|---|
| accesos vestuarios |  |  |
| BAJA |  |  |
| 107 | 1 | 1.00 |
| 112 | 1 | 1.00 |
| PRIMERA |  |  |
| 203 | 1 | 1.00 |
| 224 | 1 | 1.00 |
| 253 | 1 | 1.00 |
| Total |  | 5.00 |

**EHCI052** ud JUEGO HERRAJES TIPO W-5 (07/02/2004)
35.000 ud × 241.84 (249.1 con costes indirectos) = 8718.50
Suministro y colocación de juego de herrajes tipo W-5, formado por:
- 3 Bisagras Regulables DST3908/3D-120-IM
- Cerradura DST DIN 18251 BB-BAD 60 L/R-4-IM
- Juego Manivelas diseño en "U" DST - DK1041IM C/R 52/4- DIN 18257 IM
- Set Condena/Desbloqueo DST-DK1146
- Tope de Suelo DST MTP121 IM
Todos los elementos según las referencias especificadas o equivalente aprobado por la D.T.
Terminado y funcionando.

| Código | Ud | Descripción | Rendimiento | Precio | Importe |
|---|---|---|---|---|---|
| O01OB132 | h | Oficial y ayudante cerrajero | 0.670 | 32.6 | 21.84 |
| DST3908/3D | ud | Bisagra Regulable DST3908/3D-120-IM | 3.000 | 25.726756796417 | 77.18 |
| DST251/03IM | ud | Cerradura DST DIN 18251 BB-BAD 60 L/R-4-IM (material; 02/08/2009) | 1.000 | 17.500991122971 | 17.50 |
| DSTDK1041 | ud | Juego Manivelas DST - DK1041IM C/R 52/4- DIN 18257 IM | 1.000 | 73.642091715618 | 73.64 |
| DSTDK1146 | ud | Set Condena/Desbloqueo DST-DK1146 (material; 02/08/2009) | 1.000 | 44.197248855383 | 44.20 |
| MTP121IM | ud | Tope de Suelo DST MTP121 IM | 1.000 | 7.4661566926665 | 7.47 |
|  |  | Total |  |  | 241.84 |

| Medición | Uds. | Parcial |
|---|---|---|
| cabinas aseos |  |  |
| BAJA |  |  |
| 20 | 1 | 1.00 |
| 21 | 1 | 1.00 |
| 22 | 1 | 1.00 |
| 25 | 1 | 1.00 |
| 69 | 1 | 1.00 |
| 72 | 1 | 1.00 |
| 79 | 1 | 1.00 |
| 80 | 1 | 1.00 |
| 82 | 1 | 1.00 |
| 83 | 1 | 1.00 |
| 108 | 1 | 1.00 |
| 111 | 1 | 1.00 |
| 126 | 1 | 1.00 |
| 127 | 1 | 1.00 |
| 142 | 1 | 1.00 |
| 145 | 1 | 1.00 |
| 148 | 1 | 1.00 |
| 151 | 1 | 1.00 |
| PRIMERA |  |  |
| 206 | 1 | 1.00 |
| 208 | 1 | 1.00 |
| 211 | 1 | 1.00 |
| 213 | 1 | 1.00 |
| 216 | 1 | 1.00 |
| 218 | 1 | 1.00 |
| 223 | 1 | 1.00 |
| 227 | 1 | 1.00 |
| 228 | 1 | 1.00 |
| 234 | 1 | 1.00 |
| 236 | 1 | 1.00 |
| 238 | 1 | 1.00 |
| 241 | 1 | 1.00 |
| 243 | 1 | 1.00 |
| 246 | 1 | 1.00 |
| 248 | 1 | 1.00 |
| 204 | 1 | 1.00 |
| Total |  | 35.00 |

**EHCI053** ud JUEGO HERRAJES TIPO W-6 (07/02/2004)
4.000 ud × 203.26 (209.36 con costes indirectos) = 837.44
Suministro y colocación de juego de herrajes tipo W-6, formado por:
- 3 Bisagras Doble Acción 10R/180
- 2 Placas de Empuje DSTDK1581
- 2 Topes de Suelo DST MTP121 IM
Todos los elementos según las referencias especificadas o equivalente aprobado por la D.T.
Terminado y funcionando.

| Código | Ud | Descripción | Rendimiento | Precio | Importe |
|---|---|---|---|---|---|
| O01OB132 | h | Oficial y ayudante cerrajero | 0.335 | 32.6 | 10.92 |
| DST655-10R/180 | ud | Bisagra Doble Acción 10R/180 (material; 02/08/2009) | 3.000 | 30.124493000933 | 90.37 |
| DSTDK1581 | ud | Placa de Empuje DSTDK1581 (material; 02/08/2009) | 2.000 | 43.517598714685 | 87.04 |
| MTP121IM | ud | Tope de Suelo DST MTP121 IM | 2.000 | 7.4661566926665 | 14.93 |
|  |  | Total |  |  | 203.26 |

| Medición | Uds. | Parcial |
|---|---|---|
| cocina |  |  |
| BAJA |  |  |
| 36/II | 1 | 1.00 |
| 38 | 1 | 1.00 |
| 40/II | 1 | 1.00 |
| 42 | 1 | 1.00 |
| Total |  | 4.00 |

**EHCI054** ud JUEGO HERRAJES TIPO W-7 (07/02/2004)
70.000 ud × 242.95 (250.24 con costes indirectos) = 17516.80
Suministro y colocación de juego de herrajes tipo W-7, formado por:
- 3 Bisagras Regulables DST3908/3D-120-IM
- Cerradura DST DIN 18251 BB-PZ 60 - W - L/R-4-IM
- Juego Manivelas diseño en "U" DST - DK1041IM C/R 52/4- DIN 18257 IM
- Cilindro PE, EVVA DPI, DIN 18254-PZ 3-GHS-HZ-BS-LE-VdSB
- Tope de Suelo DST MTP121 IM
- Bocallave DST-DK1145
Todos los elementos según las referencias especificadas o equivalente aprobado por la D.T. El amaestramiento GHS (de máximo nivel) estará dotado de una llave por cada uno de los usuarios de cada posición del plan de cierre.
Terminado y funcionando.

| Código | Ud | Descripción | Rendimiento | Precio | Importe |
|---|---|---|---|---|---|
| O01OB132 | h | Oficial y ayudante cerrajero | 0.670 | 32.6 | 21.84 |
| DST3908/3D | ud | Bisagra Regulable DST3908/3D-120-IM | 3.000 | 25.726756796417 | 77.18 |
| DST251/02IM | ud | Cerradura DST DIN 18251 BB-PZ 60 - W - L/R-4-IM | 1.000 | 16.241639391677 | 16.24 |
| DSTDK1041 | ud | Juego Manivelas DST - DK1041IM C/R 52/4- DIN 18257 IM | 1.000 | 73.642091715618 | 73.64 |
| DPIHZGHS | ud | Cilindro PE, EVVA DPI, DIN 18254-PZ 3-GHS-HZ-BS-LE-VdSB | 1.000 | 40.209301706288 | 40.21 |
| MTP121IM | ud | Tope de Suelo DST MTP121 IM | 1.000 | 7.4661566926665 | 7.47 |
| Bll-DK1145 | ud | Bocallave DST-DK1145 | 1.000 | 6.3567277865273 | 6.36 |
|  |  | Total |  |  | 242.95 |

| Medición | Uds. | Parcial |
|---|---|---|
| aulas, dormitorios y despachos |  |  |
| BAJA |  |  |
| 6 | 1 | 1.00 |
| 7 | 1 | 1.00 |
| 8 | 1 | 1.00 |
| 10 | 1 | 1.00 |
| 11 | 1 | 1.00 |
| 12 | 1 | 1.00 |
| 13 | 1 | 1.00 |
| 15 | 1 | 1.00 |
| 17 | 1 | 1.00 |
| 18 | 1 | 1.00 |
| 27 | 1 | 1.00 |
| 86 | 1 | 1.00 |
| 91 | 1 | 1.00 |
| 92 | 1 | 1.00 |
| 93 | 1 | 1.00 |
| 94 | 1 | 1.00 |
| 95 | 1 | 1.00 |
| 98 | 1 | 1.00 |
| 99 | 1 | 1.00 |
| 102 | 1 | 1.00 |
| 103 | 1 | 1.00 |
| 106 | 1 | 1.00 |
| 117 | 1 | 1.00 |
| 119 | 1 | 1.00 |
| 121 | 1 | 1.00 |
| 122 | 1 | 1.00 |
| 124 | 1 | 1.00 |
| 125 | 1 | 1.00 |
| 128 | 1 | 1.00 |
| 131 | 1 | 1.00 |
| 132 | 1 | 1.00 |
| 133 | 1 | 1.00 |
| 134 | 1 | 1.00 |
| 135 | 1 | 1.00 |
| 136 | 1 | 1.00 |
| 137 | 1 | 1.00 |
| 141 | 1 | 1.00 |
| 147 | 1 | 1.00 |
| 153 | 1 | 1.00 |
| 154 | 1 | 1.00 |
| 156bis | 1 | 1.00 |
| 157 | 1 | 1.00 |
| 158 | 1 | 1.00 |
| 159 | 1 | 1.00 |
| PRIMERA |  |  |
| 205 | 1 | 1.00 |
| 207 | 1 | 1.00 |
| 209 | 1 | 1.00 |
| 210 | 1 | 1.00 |
| 212 | 1 | 1.00 |
| 214 | 1 | 1.00 |
| 215 | 1 | 1.00 |
| 217 | 1 | 1.00 |
| 219 | 1 | 1.00 |
| 221 | 1 | 1.00 |
| 222 | 1 | 1.00 |
| 225 | 1 | 1.00 |
| 226 | 1 | 1.00 |
| 229 | 1 | 1.00 |
| 230 | 1 | 1.00 |
| 231 | 1 | 1.00 |
| 233 | 1 | 1.00 |
| 235 | 1 | 1.00 |
| 237 | 1 | 1.00 |
| 239 | 1 | 1.00 |
| 240 | 1 | 1.00 |
| 242 | 1 | 1.00 |
| 244 | 1 | 1.00 |
| 245 | 1 | 1.00 |
| 247 | 1 | 1.00 |
| 249 | 1 | 1.00 |
| Total |  | 70.00 |

**EHCI055** ud JUEGO HERRAJES TIPO W-8 (07/02/2004)
12.000 ud × 313.42 (322.82 con costes indirectos) = 3873.84
Suministro y colocación de juego de herrajes tipo W-8, formado por:
- 3 Bisagras Regulables DST3908/3D-120-IM
- Cerradura DST DIN 18251 BB-PZ 60 - W - L/R-4-IM
- Manivela diseño en "U"/Pomo DST - DK1041/1082 C/R - DIN 18257 IM
- Cilindro PE, EVVA DPI, DIN 18254-PZ 3-GHS-HZ-BS-LE-VdSB
- Cierrapuertas Aéreo DST- GE11F- DIN EN 1154A
- Tope de Suelo DST MTP121 IM
- Bocallave DST-DK1145
Todos los elementos según las referencias especificadas o equivalente aprobado por la D.T. El amaestramiento GHS (de máximo nivel) estará dotado de una llave por cada uno de los usuarios de cada posición del plan de cierre.
Terminado y funcionando.

| Código | Ud | Descripción | Rendimiento | Precio | Importe |
|---|---|---|---|---|---|
| O01OB132 | h | Oficial y ayudante cerrajero | 1.004 | 32.6 | 32.73 |
| DST3908/3D | ud | Bisagra Regulable DST3908/3D-120-IM | 3.000 | 25.726756796417 | 77.18 |
| DST251/02IM | ud | Cerradura DST DIN 18251 BB-PZ 60 - W - L/R-4-IM | 1.000 | 16.241639391677 | 16.24 |
| DSTDK1020/1082 | ud | Manivela/Pomo DST - DK1041/1082 C/R - DIN 18257 IM | 1.000 | 94.061580501585 | 94.06 |
| DPIHZGHS | ud | Cilindro PE, EVVA DPI, DIN 18254-PZ 3-GHS-HZ-BS-LE-VdSB | 1.000 | 40.209301706288 | 40.21 |
| DST11FA | ud | Cierrapuertas Aéreo DST- GE11F- DIN EN 1154A | 1.000 | 39.15984193021 | 39.16 |
| MTP121IM | ud | Tope de Suelo DST MTP121 IM | 1.000 | 7.4661566926665 | 7.47 |
| Bll-DK1145 | ud | Bocallave DST-DK1145 | 1.000 | 6.3567277865273 | 6.36 |
|  |  | Total |  |  | 313.42 |

| Medición | Uds. | Parcial |
|---|---|---|
| cuartos técnicos |  |  |
| BAJA |  |  |
| 14 | 1 | 1.00 |
| 30 | 1 | 1.00 |
| 31 | 1 | 1.00 |
| 44 | 1 | 1.00 |
| 68 | 1 | 1.00 |
| 74 | 1 | 1.00 |
| 81 | 1 | 1.00 |
| 113 | 1 | 1.00 |
| 140 | 1 | 1.00 |
| 146 | 1 | 1.00 |
| 152 | 1 | 1.00 |
| 155 | 1 | 1.00 |
| Total |  | 12.00 |

**EHCI056** ud JUEGO HERRAJES TIPO W-9 (07/02/2004)
1.000 ud × 395.6 (407.47 con costes indirectos) = 407.47
Suministro y colocación de juego de herrajes tipo W-9, formado por:
- 6 Bisagras Doble Acción 10R/180
- 4 Placas de Empuje DSTDK1581
- 4 Topes de Suelo DST MTP121 IM
Todos los elementos según las referencias especificadas o equivalente aprobado por la D.T.
Terminado y funcionando.

| Código | Ud | Descripción | Rendimiento | Precio | Importe |
|---|---|---|---|---|---|
| O01OB132 | h | Oficial y ayudante cerrajero | 0.335 | 32.6 | 10.92 |
| DST655-10R/180 | ud | Bisagra Doble Acción 10R/180 | 6.000 | 30.124493000933 | 180.75 |
| DSTDK1581 | ud | Placa de Empuje DSTDK1581 | 4.000 | 43.517598714685 | 174.07 |
| MTP121IM | ud | Tope de Suelo DST MTP121 IM | 4.000 | 7.4661566926665 | 29.86 |
|  |  | Total |  |  | 395.6 |

| Medición | Uds. | Parcial |
|---|---|---|
| estratificado 2 hojas |  |  |
| PRIMERA |  |  |
| 251 | 1 | 1.00 |
| Total |  | 1.00 |

**EHCI057** ud JUEGO HERRAJES TIPO MT-1 (07/02/2004)
6.000 ud × 179.34 (184.72 con costes indirectos) = 1108.32
Suministro y colocación de juego de herrajes tipo MT-1, formado por:
- Cerradura DST24235RFIM, DIN18250 y 18082/I–E-PZ–65–W
- Juego Manivelas diseño en "U" DST - DK1041IM C/R 52/4- DIN 18257 IM
- Cilindro PE, EVVA DPI, DIN 18254-PZ 3-GHS-DZ-BS-LE-VdSB
- Tope de Suelo DST MTP121 IM
- 2 Bocallaves DST-DK1145
Todos los elementos según las referencias especificadas o equivalente aprobado por la D.T. El amaestramiento GHS (de máximo nivel) estará dotado de una llave por cada uno de los usuarios de cada posición del plan de cierre.
Terminado y funcionando.

| Código | Ud | Descripción | Rendimiento | Precio | Importe |
|---|---|---|---|---|---|
| O01OB132 | h | Oficial y ayudante cerrajero | 0.670 | 32.6 | 21.842 |
| DST250RFIM | ud | Cerradura DST24235RFIM, DIN18250 y 18082/I–E-PZ–65–W | 1.000 | 13.443079988804 | 13.443 |
| DSTDK1041 | ud | Juego Manivelas DST - DK1041IM C/R 52/4- DIN 18257 IM | 1.000 | 73.642091715618 | 73.642 |
| DPIDZGHS | ud | Cilindro PE, EVVA DPI, DIN 18254-PZ 3-GHS-DZ-BS-LE-VdSB | 1.000 | 50.234141281582 | 50.234 |
| MTP121IM | ud | Tope de Suelo DST MTP121 IM | 1.000 | 7.4661566926665 | 7.466 |
| Bll-DK1145 | ud | Bocallave DST-DK1145 | 2.000 | 6.3567277865273 | 12.713 |
|  |  | Total |  |  | 179.34 |

| Medición | Uds. | Parcial |
|---|---|---|
| RF usos varios |  |  |
| BAJA |  |  |
| 3 | 1 | 1.00 |
| 28 | 1 | 1.00 |
| 29 | 1 | 1.00 |
| 34 | 1 | 1.00 |
| 109 | 1 | 1.00 |
| 114 | 1 | 1.00 |
| Total |  | 6.00 |

**EHCI058** ud JUEGO HERRAJES TIPO MT-2 (07/02/2004)
10.000 ud × 233.43 (240.43 con costes indirectos) = 2404.30
Suministro y colocación de juego de herrajes tipo MT-2, formado por:
- Cerradura DST24235RFIM, DIN18250 y 18082/I–E-PZ–65–W
- Manivela diseño en "U"/Pomo DST - DK1041/1082 C/R - DIN 18257 IM
- Cilindro PE, EVVA DPI, DIN 18254-PZ 3-GHS-HZ-BS-LE-VdSB
- Cierrapuertas Aéreo DST- GE11F- DIN EN 1154A
- Tope de Suelo DST MTP121 IM
- Bocallave DST-DK1145
Todos los elementos según las referencias especificadas o equivalente aprobado por la D.T. El amaestramiento GHS (de máximo nivel) estará dotado de una llave por cada uno de los usuarios de cada posición del plan de cierre.
Terminado y funcionando.

| Código | Ud | Descripción | Rendimiento | Precio | Importe |
|---|---|---|---|---|---|
| O01OB132 | h | Oficial y ayudante cerrajero | 1.004 | 32.6 | 32.73 |
| DST250RFIM | ud | Cerradura DST24235RFIM, DIN18250 y 18082/I–E-PZ–65–W | 1.000 | 13.443079988804 | 13.44 |
| DSTDK1020/1082 | ud | Manivela/Pomo DST - DK1041/1082 C/R - DIN 18257 IM | 1.000 | 94.061580501585 | 94.06 |
| DPIHZGHS | ud | Cilindro PE, EVVA DPI, DIN 18254-PZ 3-GHS-HZ-BS-LE-VdSB | 1.000 | 40.209301706288 | 40.21 |
| DST11FA | ud | Cierrapuertas Aéreo DST- GE11F- DIN EN 1154A | 1.000 | 39.15984193021 | 39.16 |
| MTP121IM | ud | Tope de Suelo DST MTP121 IM | 1.000 | 7.4661566926665 | 7.47 |
| Bll-DK1145 | ud | Bocallave DST-DK1145 | 1.000 | 6.3567277865273 | 6.36 |
|  |  | Total |  |  | 233.43 |

| Medición | Uds. | Parcial |
|---|---|---|
| cuartos técnicos |  |  |
| BAJA |  |  |
| 32 | 1 | 1.00 |
| 52 | 1 | 1.00 |
| 53 | 1 | 1.00 |
| 54 | 1 | 1.00 |
| 55 | 1 | 1.00 |
| 56 | 1 | 1.00 |
| 57 | 1 | 1.00 |
| 60 | 1 | 1.00 |
| 75 | 1 | 1.00 |
| 110 | 1 | 1.00 |
| Total |  | 10.00 |

**EHCI059** ud JUEGO HERRAJES TIPO MT-3 (07/02/2004)
3.000 ud × 441.42 (454.66 con costes indirectos) = 1363.98
Suministro y colocación de juego de herrajes tipo MT-3, formado por:
- 2 Cierrapuertas DST-MTG-PG-R DIN 18263 EN1154A
- 2 Placas de Empuje DSTDK1581
- 2 Retenciones Regulable para Guía
- 2 Topes de Suelo DST MTP121 IM
Todos los elementos según las referencias especificadas o equivalente aprobado por la D.T.
Terminado y funcionando.

| Código | Ud | Descripción | Rendimiento | Precio | Importe |
|---|---|---|---|---|---|
| O01OB132 | h | Oficial y ayudante cerrajero | 0.670 | 32.6 | 21.842 |
| DSTMTGPG-R | ud | Cierrapuertas DST-MTG-PG-R DIN 18263 EN1154A (material; 02/08/2009) | 2.000 | 143.87593787274 | 287.752 |
| DSTDK1581 | ud | Placa de Empuje DSTDK1581 | 2.000 | 43.517598714685 | 87.035 |
| RRG | ud | Retención Regulable para Guía (material; 02/08/2009) | 2.000 | 14.922318530323 | 29.845 |
| MTP121IM | ud | Tope de Suelo DST MTP121 IM | 2.000 | 7.4661566926665 | 14.932 |
|  |  | Total |  |  | 441.42 |

| Medición | Uds. | Parcial |
|---|---|---|
| estratificado no solapadas pasillos |  |  |
| BAJA |  |  |
| 118 | 1 | 1.00 |
| 120 | 1 | 1.00 |
| 123 | 1 | 1.00 |
| Total |  | 3.00 |

**EHCI060** ud JUEGO HERRAJES TIPO MT-4 (07/02/2004)
2.000 ud × 215.05 (221.5 con costes indirectos) = 443.00
Suministro y colocación de juego de herrajes tipo MT-4, formado por:
- Cerradura DST24235RFIM, DIN18250/I y 18082/I–E-PZ–65–W
- Juego Manivelas diseño en "U" DST - DK1041IM C/R 52/4- DIN 18257 IM
- Cierrapuertas Aéreo DST- GE31F- DIN EN 1154A
- Tope de Suelo DST MTP121 IM
Todos los elementos según las referencias especificadas o equivalente aprobado por la D.T.
Terminado y funcionando.

| Código | Ud | Descripción | Rendimiento | Precio | Importe |
|---|---|---|---|---|---|
| O01OB132 | h | Oficial y ayudante cerrajero | 1.004 | 32.6 | 32.73 |
| DST250RFIM | ud | Cerradura DST24235RFIM, DIN18250 y 18082/I–E-PZ–65–W | 1.000 | 13.443079988804 | 13.44 |
| DSTDK1041 | ud | Juego Manivelas DST - DK1041IM C/R 52/4- DIN 18257 IM | 1.000 | 73.642091715618 | 73.64 |
| DST31FA | ud | Cierrapuertas Aéreo DST- GE31F- DIN EN 1154A (material; 02/08/2009) | 1.000 | 87.77481670013 | 87.77 |
| MTP121IM | ud | Tope de Suelo DST MTP121 IM | 1.000 | 7.4661566926665 | 7.47 |
|  |  | Total |  |  | 215.05 |

| Medición | Uds. | Parcial |
|---|---|---|
| RF paso libre 1 hoja |  |  |
| BAJA |  |  |
| 59 | 1 | 1.00 |
| 67 | 1 | 1.00 |
| Total |  | 2.00 |

**EHCI061** ud JUEGO HERRAJES TIPO MT-5 (07/02/2004)
7.000 ud × 341.79 (352.04 con costes indirectos) = 2464.28
Suministro y colocación de juego de herrajes tipo MT-5, formado por:
- Cerradura DST 63RR 24/245 - 30 - W - IM
- 2 Cierrapuertas DST-MTG-PG DIN 18263 EN1154A
- 2 Topes de Suelo DST MTP121 IM
Todos los elementos según las referencias especificadas o equivalente aprobado por la D.T.
Terminado y funcionando.

| Código | Ud | Descripción | Rendimiento | Precio | Importe |
|---|---|---|---|---|---|
| O01OB132 | h | Oficial y ayudante cerrajero | 0.670 | 32.6 | 21.84 |
| DST63RR | ud | Cerradura DST 63RR 24/245 - 30 - W - IM | 1.000 | 44.187254000373 | 44.19 |
| DSTMTGPG | ud | Cierrapuertas DST-MTG-PG DIN 18263 EN1154A (material; 02/08/2009) | 2.000 | 130.41286817391 | 260.83 |
| MTP121IM | ud | Tope de Suelo DST MTP121 IM | 2.000 | 7.4661566926665 | 14.93 |
|  |  | Total |  |  | 341.79 |

| Medición | Uds. | Parcial |
|---|---|---|
| 2 hojas no solapadas |  |  |
| BAJA |  |  |
| 16 | 1 | 1.00 |
| 90 | 1 | 1.00 |
| 97 | 1 | 1.00 |
| 101 | 1 | 1.00 |
| 105 | 1 | 1.00 |
| 130 | 1 | 1.00 |
| 139 | 1 | 1.00 |
| Total |  | 7.00 |

**EHCI062** ud JUEGO HERRAJES TIPO MT-6 (07/02/2004)
3.000 ud × 350.95 (361.48 con costes indirectos) = 1084.44
Suministro y colocación de juego de herrajes tipo MT-6, formado por:
- Cerradura DSTRFPKIM DIN18250/I y 18082/I-E-PZ/PK–65–W
- Manivela diseño en "U"/Pomo DST - DK1020/1082 C/R - DIN 18257 IM
- Cilindro PE, EVVA DPI, DIN 18254-PZ 3-GHS-HZ-BS-LE-VdSB
- Cierrapuertas Aéreo DST- GE61F- DIN EN 1154A
- Tope de Suelo DST MTP121 IM
- Bocallave DST-DK1145
Todos los elementos según las referencias especificadas o equivalente aprobado por la D.T. El amaestramiento GHS (de máximo nivel) estará dotado de una llave por cada uno de los usuarios de cada posición del plan de cierre.
Terminado y funcionando.

| Código | Ud | Descripción | Rendimiento | Precio | Importe |
|---|---|---|---|---|---|
| O01OB132 | h | Oficial y ayudante cerrajero | 1.004 | 32.6 | 32.73 |
| DST250PKRF | ud | Cerradura DSTRFPKIM DIN18250/I y 18082/I-E-PZ/PK–65–W (material; 02/08/2009) | 1.000 | 30.124493000933 | 30.12 |
| DSTDK1020/1082 | ud | Manivela/Pomo DST - DK1041/1082 C/R - DIN 18257 IM | 1.000 | 94.061580501585 | 94.06 |
| DPIHZGHS | ud | Cilindro PE, EVVA DPI, DIN 18254-PZ 3-GHS-HZ-BS-LE-VdSB | 1.000 | 40.209301706288 | 40.21 |
| DST61FA | ud | Cierrapuertas Aéreo DST- GE61F- DIN EN 1154A | 1.000 | 139.99793412875 | 140.00 |
| MTP121IM | ud | Tope de Suelo DST MTP121 IM | 1.000 | 7.4661566926665 | 7.47 |
| Bll-DK1145 | ud | Bocallave DST-DK1145 | 1.000 | 6.3567277865273 | 6.36 |
|  |  | Total |  |  | 350.95 |

| Medición | Uds. | Parcial |
|---|---|---|
| cuartos técnicos riesgo |  |  |
| BAJA |  |  |
| 51 | 1 | 1.00 |
| 58 | 1 | 1.00 |
| PRIMERA |  |  |
| 252 | 1 | 1.00 |
| Total |  | 3.00 |

**EHCI063** ud JUEGO HERRAJES TIPO MT-7 (07/02/2004)
4.000 ud × 524.14 (539.86 con costes indirectos) = 2159.44
Suministro y colocación de juego de herrajes tipo MT-7, formado por:
- Manivela diseño en "U" DST - DK1041IM C/R 52/4- DIN 18257 IM
- Cierrapuertas Aéreo DST- GE61F- DIN EN 1154A
- Barra antipánico DST-PAF82100GN-1PT-EN1125
- Cerradura DSTRFPKIM DIN18250/I y 18082/I-E-PZ/PK–65–W
- Cilindro PE, EVVA DPI, DIN 18254-PZ 3-GHS-HZ-BS-LE-VdSB
- Bocallave DST-DK1145
Todos los elementos según las referencias especificadas o equivalente aprobado por la D.T. El amaestramiento GHS (de máximo nivel) estará dotado de una llave por cada uno de los usuarios de cada posición del plan de cierre.
Terminado y funcionando.

| Código | Ud | Descripción | Rendimiento | Precio | Importe |
|---|---|---|---|---|---|
| O01OB132 | h | Oficial y ayudante cerrajero | 1.339 | 32.6 | 43.65 |
| DSTDK1041-1/2 | ud | Manivela DST - DK1041IM C/R 52/4- DIN 18257 IM (material; 02/08/2009) | 1.000 | 44.197248855383 | 44.20 |
| DST61FA | ud | Cierrapuertas Aéreo DST- GE61F- DIN EN 1154A | 1.000 | 139.99793412875 | 140.00 |
| DSTPAF2100 | ud | Barra antipánico DST-PAF82100GN-1PT-EN1125 (material; 02/08/2009) | 1.000 | 219.59695943049 | 219.60 |
| DST250PKRF | ud | Cerradura DSTRFPKIM DIN18250/I y 18082/I-E-PZ/PK–65–W | 1.000 | 30.124493000933 | 30.12 |
| DPIHZGHS | ud | Cilindro PE, EVVA DPI, DIN 18254-PZ 3-GHS-HZ-BS-LE-VdSB | 1.000 | 40.209301706288 | 40.21 |
| Bll-DK1145 | ud | Bocallave DST-DK1145 | 1.000 | 6.3567277865273 | 6.36 |
|  |  | Total |  |  | 524.14 |

| Medición | Uds. | Parcial |
|---|---|---|
| RF 1 hoja retenida |  |  |
| BAJA |  |  |
| 35 | 1 | 1.00 |
| 50 | 1 | 1.00 |
| 66 | 1 | 1.00 |
| PRIMERA |  |  |
| 232 | 1 | 1.00 |
| Total |  | 4.00 |

**EHCI073** ud JUEGO HERRAJES TIPO MT-7A (07/02/2004)
3.000 ud × 1070.74 (1102.86 con costes indirectos) = 3308.58
Suministro y colocación de juego de herrajes tipo MT-7A, formado por:
- Manivela diseño en "U" DST - DK1041IM C/R 52/4- DIN 18257 IM
- Cierrapuertas DST-MTG-PGF DIN 18263 EN1154A
- Barra antipánico DST-PAF82100GN-1PT-EN1125
- Cerradura DSTRFPKIM DIN18250/I y 18082/I-E-PZ/PK–65–W
- 2 Cilindros PE, EVVA DPI, DIN 18254-PZ 3-GHS-HZ-BS-LE-VdSB
- Ventosa AP 5500 N 12/24 V CC.
- Teclado Autónomo IP66 250 COD
- Fuente de alimentación Establz. Rail DIN 12V/3,75A
Todos los elementos según las referencias especificadas o equivalente aprobado por la D.T. El amaestramiento GHS (de máximo nivel) estará dotado de una llave por cada uno de los usuarios de cada posición del plan de cierre.
Terminado y funcionando.

| Código | Ud | Descripción | Rendimiento | Precio | Importe |
|---|---|---|---|---|---|
| O01OB132 | h | Oficial y ayudante cerrajero | 2.009 | 32.6 | 65.49 |
| DSTDK1041-1/2 | ud | Manivela DST - DK1041IM C/R 52/4- DIN 18257 IM | 1.000 | 44.197248855383 | 44.20 |
| DST61FA1 | ud | Cierrapuertas DST-MTG-PGF DIN 18263 EN1154A (material; 02/08/2009) | 1.000 | 199.08751694943 | 199.09 |
| DSTPAF2100 | ud | Barra antipánico DST-PAF82100GN-1PT-EN1125 | 1.000 | 219.59695943049 | 219.60 |
| DST250PKRF | ud | Cerradura DSTRFPKIM DIN18250/I y 18082/I-E-PZ/PK–65–W | 1.000 | 30.124493000933 | 30.12 |
| DPIHZGHS | ud | Cilindro PE, EVVA DPI, DIN 18254-PZ 3-GHS-HZ-BS-LE-VdSB | 2.000 | 40.209301706288 | 80.42 |
| DPIHZGHS1 | ud | Ventosa AP 5500 N 12/24 V CC. (material; 02/08/2009) | 1.000 | 210.82147673148 | 210.82 |
| DPIHZGHS2 | ud | Teclado Autónomo IP66 250 COD (material; 02/08/2009) | 1.000 | 166.84411468632 | 166.84 |
| DPIHZGHS3 | ud | Fuente alimentación Establz. Rail DIN 12V/3,75A (material; 02/08/2009) | 1.000 | 54.162119300615 | 54.16 |
|  |  | Total |  |  | 1070.74 |

| Medición | Uds. | Parcial |
|---|---|---|
| RF 1 hoja retenida perímetro |  |  |
| BAJA |  |  |
| 33 | 1 | 1.00 |
| 129 | 1 | 1.00 |
| 138 | 1 | 1.00 |
| Total |  | 3.00 |

**EHCI074** ud JUEGO HERRAJES TIPO MT-8A (07/02/2004)
1.000 ud × 1091.34 (1124.08 con costes indirectos) = 1124.08
Suministro y colocación de juego de herrajes tipo MT-8A, formado por:
- Pomo Fijo DST - DK1082.085 C/R - DIN 18257 IM
- Cierrapuertas DST-MTG-PGF DIN 18263 EN1154A
- Barra antipánico DST-PAF82100GN-1PT-EN1125
- Cerradura DSTRFPKIM DIN18250/I y 18082/I-E-PZ/PK–65–W
- Retención Regulable para Guía
- 2 Cilindros PE, EVVA DPI, DIN 18254-PZ 3-GHS-HZ-BS-LE-VdSB
- Ventosa AP 5500 N 12/24 V CC.
- Teclado Autónomo IP66 250 COD
- Fuente de alimentación Establz. Rail DIN 12V/3,75A
Todos los elementos según las referencias especificadas o equivalente aprobado por la D.T. El amaestramiento GHS (de máximo nivel) estará dotado de una llave por cada uno de los usuarios de cada posición del plan de cierre.
Terminado y funcionando.

| Código | Ud | Descripción | Rendimiento | Precio | Importe |
|---|---|---|---|---|---|
| O01OB132 | h | Oficial y ayudante cerrajero | 2.009 | 32.6 | 65.49 |
| DSTDK1082 | ud | Pomo Fijo DST - DK1082.085 C/R - DIN 18257 IM (material; 02/08/2009) | 1.000 | 49.884321356223 | 49.88 |
| DST61FA1 | ud | Cierrapuertas DST-MTG-PGF DIN 18263 EN1154A | 1.000 | 199.08751694943 | 199.09 |
| DSTPAF2100 | ud | Barra antipánico DST-PAF82100GN-1PT-EN1125 | 1.000 | 219.59695943049 | 219.60 |
| DST250PKRF | ud | Cerradura DSTRFPKIM DIN18250/I y 18082/I-E-PZ/PK–65–W | 1.000 | 30.124493000933 | 30.12 |
| RRG | ud | Retención Regulable para Guía | 1.000 | 14.922318530323 | 14.92 |
| DPIHZGHS | ud | Cilindro PE, EVVA DPI, DIN 18254-PZ 3-GHS-HZ-BS-LE-VdSB | 2.000 | 40.209301706288 | 80.42 |
| DPIHZGHS1 | ud | Ventosa AP 5500 N 12/24 V CC. | 1.000 | 210.82147673148 | 210.82 |
| DPIHZGHS2 | ud | Teclado Autónomo IP66 250 COD | 1.000 | 166.84411468632 | 166.84 |
| DPIHZGHS3 | ud | Fuente alimentación Establz. Rail DIN 12V/3,75A | 1.000 | 54.162119300615 | 54.16 |
|  |  | Total |  |  | 1091.34 |

| Medición | Uds. | Parcial |
|---|---|---|
| RF 2 hojas con retención perímetro |  |  |
| BAJA |  |  |
| 46 | 1 | 1.00 |
| Total |  | 1.00 |

**EHCI065** ud JUEGO HERRAJES TIPO MT-9 (07/02/2004)
5.000 ud × 1187.3 (1222.92 con costes indirectos) = 6114.60
Suministro y colocación de juego de herrajes tipo MT-9, formado por:
- Manivela diseño en "U" DST - DK1041IM C/R 52/4- DIN 18257 IM
- Cierrapuertas DST-GE61F-PGC EN 1158-DIN 18263 EN1154A
- Barra antipánico DST-PAF82100GN-1PT-EN1125
- Barra antipánico DST-PAF82200GN-2PT-EN1125
- Cerradura DSTRFPKB/CBIM DIN18250/I-18082/I-B/CB–65–W
- Cilindro PE, EVVA DPI, DIN 18254-PZ 3-GHS-HZ-BS-LE-VdSB
- Bocallave DST-DK1145
Todos los elementos según las referencias especificadas o equivalente aprobado por la D.T. El amaestramiento GHS (de máximo nivel) estará dotado de una llave por cada uno de los usuarios de cada posición del plan de cierre.
Terminado y funcionando.

| Código | Ud | Descripción | Rendimiento | Precio | Importe |
|---|---|---|---|---|---|
| O01OB132 | h | Oficial y ayudante cerrajero | 2.009 | 32.6 | 65.49 |
| DSTDK1041-1/2 | ud | Manivela DST - DK1041IM C/R 52/4- DIN 18257 IM | 1.000 | 44.197248855383 | 44.20 |
| DST61FAPGC | ud | Cierrapuertas DST-GE61F-PGC EN 1158-DIN 18263 EN1154A (material; 02/08/2009) | 1.000 | 327.84123919164 | 327.84 |
| DSTPAF2100 | ud | Barra antipánico DST-PAF82100GN-1PT-EN1125 | 1.000 | 219.59695943049 | 219.60 |
| DSTPAF2200 | ud | Barra antipánico DST-PAF82200GN-2PT-EN1125 (material; 02/08/2009) | 1.000 | 266.12300950326 | 266.12 |
| DST250B/CB | ud | Cerradura DSTRFPKB/CBIM DIN18250/I-18082/I-B/CB–65–W (material; 02/08/2009) | 1.000 | 217.47805016831 | 217.48 |
| DPIHZGHS | ud | Cilindro PE, EVVA DPI, DIN 18254-PZ 3-GHS-HZ-BS-LE-VdSB | 1.000 | 40.209301706288 | 40.21 |
| Bll-DK1145 | ud | Bocallave DST-DK1145 | 1.000 | 6.3567277865273 | 6.36 |
|  |  | Total |  |  | 1187.3 |

| Medición | Uds. | Parcial |
|---|---|---|
| RF 2 hojas sin retención |  |  |
| BAJA |  |  |
| 64 | 1 | 1.00 |
| 76 | 1 | 1.00 |
| 254 | 1 | 1.00 |
| 255 | 1 | 1.00 |
| 256 | 1 | 1.00 |
| Total |  | 5.00 |

**EHCI075** ud JUEGO HERRAJES TIPO MT-9A (07/02/2004)
1.000 ud × 2100.96 (2163.99 con costes indirectos) = 2163.99
Suministro y colocación de juego de herrajes tipo MT-9A, formado por:
- Manivela diseño en "U" DST - DK1041IM C/R 52/4- DIN 18257 IM
- Cierrapuertas DST-MTG-PGCF DIN 18263 EN1154A
- Barra antipánico DST-PAF82100GN-1PT-EN1125
- Barra antipánico DST-PAF82200GN-2PT-EN1125
- Cerradura DSTRFPKB/CBIM DIN18250/I-18082/I-B/CB–65–W
- 2 Cilindros PE, EVVA DPI, DIN 18254-PZ 3-GHS-HZ-BS-LE-VdSB
- 2 Ventosas AP 5500 N 12/24 V CC.
- 2 Teclados Autónomos IP66 250 COD
- Fuente de alimentación Establz. Rail DIN 12V/3,75A
Todos los elementos según las referencias especificadas o equivalente aprobado por la D.T. El amaestramiento GHS (de máximo nivel) estará dotado de una llave por cada uno de los usuarios de cada posición del plan de cierre.
Terminado y funcionando.

| Código | Ud | Descripción | Rendimiento | Precio | Importe |
|---|---|---|---|---|---|
| O01OB132 | h | Oficial y ayudante cerrajero | 2.009 | 32.6 | 65.49 |
| DSTDK1041-1/2 | ud | Manivela DST - DK1041IM C/R 52/4- DIN 18257 IM | 1.000 | 44.197248855383 | 44.20 |
| DST61FAC1 | ud | Cierrapuertas DST-MTG-PGCF DIN 18263 EN1154A (material; 02/08/2009) | 1.000 | 398.16503904385 | 398.17 |
| DSTPAF2100 | ud | Barra antipánico DST-PAF82100GN-1PT-EN1125 | 1.000 | 219.59695943049 | 219.60 |
| DSTPAF2200 | ud | Barra antipánico DST-PAF82200GN-2PT-EN1125 | 1.000 | 266.12300950326 | 266.12 |
| DST250B/CB | ud | Cerradura DSTRFPKB/CBIM DIN18250/I-18082/I-B/CB–65–W | 1.000 | 217.47805016831 | 217.48 |
| DPIHZGHS | ud | Cilindro PE, EVVA DPI, DIN 18254-PZ 3-GHS-HZ-BS-LE-VdSB | 2.000 | 40.209301706288 | 80.42 |
| DPIHZGHS1 | ud | Ventosa AP 5500 N 12/24 V CC. | 2.000 | 210.82147673148 | 421.64 |
| DPIHZGHS2 | ud | Teclado Autónomo IP66 250 COD | 2.000 | 166.84411468632 | 333.69 |
| DPIHZGHS3 | ud | Fuente alimentación Establz. Rail DIN 12V/3,75A | 1.000 | 54.162119300615 | 54.16 |
|  |  | Total |  |  | 2100.96 |

| Medición | Uds. | Parcial |
|---|---|---|
| RF 2 hojas con retención perímetro |  |  |
| BAJA |  |  |
| 89 | 1 | 1.00 |
| Total |  | 1.00 |

**EHCI076** ud JUEGO HERRAJES TIPO MT-10A (07/02/2004)
1.000 ud × 2136.48 (2200.57 con costes indirectos) = 2200.57
Suministro y colocación de juego de herrajes tipo MT-10A, formado por:
- Pomo Fijo DST - DK1082.085 C/R - DIN 18257 IM
- Cierrapuertas DST-MTG-PGCF DIN 18263 EN1154A
- Barra antipánico DST-PAF82100GN-1PT-EN1125
- Barra antipánico DST-PAF82200GN-2PT-EN1125
- Cerradura DSTRFPKB/CBIM DIN18250/I-18082/I-B/CB–65–W
- 2 Retenciónes Regulables para Guía
- 2 Cilindros PE, EVVA DPI, DIN 18254-PZ 3-GHS-HZ-BS-LE-VdSB
- 2 Ventosas AP 5500 N 12/24 V CC.
- 2 Teclados Autónomos IP66 250 COD
- Fuente de alimentación Establz. Rail DIN 12V/3,75A
Todos los elementos según las referencias especificadas o equivalente aprobado por la D.T. El amaestramiento GHS (de máximo nivel) estará dotado de una llave por cada uno de los usuarios de cada posición del plan de cierre.
Terminado y funcionando.

| Código | Ud | Descripción | Rendimiento | Precio | Importe |
|---|---|---|---|---|---|
| O01OB132 | h | Oficial y ayudante cerrajero | 2.009 | 32.6 | 65.49 |
| DSTDK1082 | ud | Pomo Fijo DST - DK1082.085 C/R - DIN 18257 IM | 1.000 | 49.884321356223 | 49.88 |
| DST61FAC1 | ud | Cierrapuertas DST-MTG-PGCF DIN 18263 EN1154A | 1.000 | 398.16503904385 | 398.17 |
| DSTPAF2100 | ud | Barra antipánico DST-PAF82100GN-1PT-EN1125 | 1.000 | 219.59695943049 | 219.60 |
| DSTPAF2200 | ud | Barra antipánico DST-PAF82200GN-2PT-EN1125 | 1.000 | 266.12300950326 | 266.12 |
| DST250B/CB | ud | Cerradura DSTRFPKB/CBIM DIN18250/I-18082/I-B/CB–65–W | 1.000 | 217.47805016831 | 217.48 |
| RRG | ud | Retención Regulable para Guía | 2.000 | 14.922318530323 | 29.84 |
| DPIHZGHS | ud | Cilindro PE, EVVA DPI, DIN 18254-PZ 3-GHS-HZ-BS-LE-VdSB | 2.000 | 40.209301706288 | 80.42 |
| DPIHZGHS1 | ud | Ventosa AP 5500 N 12/24 V CC. | 2.000 | 210.82147673148 | 421.64 |
| DPIHZGHS2 | ud | Teclado Autónomo IP66 250 COD | 2.000 | 166.84411468632 | 333.69 |
| DPIHZGHS3 | ud | Fuente alimentación Establz. Rail DIN 12V/3,75A | 1.000 | 54.162119300615 | 54.16 |
|  |  | Total |  |  | 2136.48 |

| Medición | Uds. | Parcial |
|---|---|---|
| RF 2 hojas retenidas perímetro |  |  |
| BAJA |  |  |
| 19 | 1 | 1.00 |
| Total |  | 1.00 |

**EHCI077** ud JUEGO HERRAJES TIPO MT-11A (07/02/2004)
7.000 ud × 2056.76 (2118.46 con costes indirectos) = 14829.22
Suministro y colocación de juego de herrajes tipo MT-11A, formado por:
- Cierrapuertas DST-MTG-PGCF DIN 18263 EN1154A
- Barra antipánico DST-PAF82100GN-1PT-EN1125
- Barra antipánico DST-PAF82200GN-2PT-EN1125
- Cerradura DSTRFPKB/CBIM DIN18250/I-18082/I-B/CB–65–W
- 2 Cilindros PE, EVVA DPI, DIN 18254-PZ 3-GHS-HZ-BS-LE-VdSB
- 2 Ventosas AP 5500 N 12/24 V CC.
- 2 Teclados Autónomos IP66 250 COD
- Fuente de alimentación Establz. Rail DIN 12V/3,75A
Todos los elementos según las referencias especificadas o equivalente aprobado por la D.T. El amaestramiento GHS (de máximo nivel) estará dotado de una llave por cada uno de los usuarios de cada posición del plan de cierre.
Terminado y funcionando.

| Código | Ud | Descripción | Rendimiento | Precio | Importe |
|---|---|---|---|---|---|
| O01OB132 | h | Oficial y ayudante cerrajero | 2.009 | 32.6 | 65.49 |
| DST61FAC1 | ud | Cierrapuertas DST-MTG-PGCF DIN 18263 EN1154A | 1.000 | 398.16503904385 | 398.17 |
| DSTPAF2100 | ud | Barra antipánico DST-PAF82100GN-1PT-EN1125 | 1.000 | 219.59695943049 | 219.60 |
| DSTPAF2200 | ud | Barra antipánico DST-PAF82200GN-2PT-EN1125 | 1.000 | 266.12300950326 | 266.12 |
| DST250B/CB | ud | Cerradura DSTRFPKB/CBIM DIN18250/I-18082/I-B/CB–65–W | 1.000 | 217.47805016831 | 217.48 |
| DPIHZGHS | ud | Cilindro PE, EVVA DPI, DIN 18254-PZ 3-GHS-HZ-BS-LE-VdSB | 2.000 | 40.209301706288 | 80.42 |
| DPIHZGHS1 | ud | Ventosa AP 5500 N 12/24 V CC. | 2.000 | 210.82147673148 | 421.64 |
| DPIHZGHS2 | ud | Teclado Autónomo IP66 250 COD | 2.000 | 166.84411468632 | 333.69 |
| DPIHZGHS3 | ud | Fuente alimentación Establz. Rail DIN 12V/3,75A | 1.000 | 54.162119300615 | 54.16 |
|  |  | Total |  |  | 2056.76 |

| Medición | Uds. | Parcial |
|---|---|---|
| aluminio 2 hojas sin retención |  |  |
| BAJA |  |  |
| 61 | 1 | 1.00 |
| 63 | 1 | 1.00 |
| 96 | 1 | 1.00 |
| 100 | 1 | 1.00 |
| 104 | 1 | 1.00 |
| 40 | 1 | 1.00 |
| 36 | 1 | 1.00 |
| Total |  | 7.00 |

**EHCI068** ud JUEGO HERRAJES TIPO MT-12 (07/02/2004)
6.000 ud × 608.06 (626.3 con costes indirectos) = 3757.80
Suministro y colocación de juego de herrajes tipo MT-12, formado por:
- Manivela diseño en "U" DST - DK1041IM C/R 52/4- DIN 18257 IM
- Cierrapuertas Aéreo DST- GE61EF- DIN EN 1154A
- Barra antipánico DST-PAF82100GN-1PT-EN1125
- Cerradura DSTRFPKIM DIN18250/I y 18082/I-E-PZ/PK–65–W
Todos los elementos según las referencias especificadas o equivalente aprobado por la D.T.
Terminado y funcionando.

| Código | Ud | Descripción | Rendimiento | Precio | Importe |
|---|---|---|---|---|---|
| O01OB132 | h | Oficial y ayudante cerrajero | 1.339 | 32.6 | 43.65 |
| DSTDK1041-1/2 | ud | Manivela DST - DK1041IM C/R 52/4- DIN 18257 IM | 1.000 | 44.197248855383 | 44.20 |
| DST61EFA | ud | Cierrapuertas Aéreo DST- GE61EF- DIN EN 1154A (material; 02/08/2009) | 1.000 | 270.49076114275 | 270.49 |
| DSTPAF2100 | ud | Barra antipánico DST-PAF82100GN-1PT-EN1125 | 1.000 | 219.59695943049 | 219.60 |
| DST250PKRF | ud | Cerradura DSTRFPKIM DIN18250/I y 18082/I-E-PZ/PK–65–W | 1.000 | 30.124493000933 | 30.12 |
|  |  | Total |  |  | 608.06 |

| Medición | Uds. | Parcial |
|---|---|---|
| RF 1 hoja retenida |  |  |
| BAJA |  |  |
| 36/I | 1 | 1.00 |
| 37 | 1 | 1.00 |
| 39 | 1 | 1.00 |
| 40/I | 1 | 1.00 |
| 45 | 1 | 1.00 |
| 48 | 1 | 1.00 |
| Total |  | 6.00 |

**EHCI069** ud JUEGO HERRAJES TIPO MT-13 (07/02/2004)
8.000 ud × 1379.64 (1421.03 con costes indirectos) = 11368.24
Suministro y colocación de juego de herrajes tipo MT-13, formado por:
- Cierrapuertas DST-GE61EF-PGC EN 1158-DIN 18263 EN1154A
- Barra antipánico DST-PAF82100GN-1PT-EN1125
- Barra antipánico DST-PAF82200GN-2PT-EN1125
- Cerradura DSTRFPKB/CBIM DIN18250/I-18082/I-B/CB–65–W
- Manivela diseño en "U" DST - DK1041IM C/R 52/4- DIN 18257 IM
Todos los elementos según las referencias especificadas o equivalente aprobado por la D.T.
Terminado y funcionando.

| Código | Ud | Descripción | Rendimiento | Precio | Importe |
|---|---|---|---|---|---|
| O01OB132 | h | Oficial y ayudante cerrajero | 2.009 | 32.6 | 65.49 |
| DST61EFAPGC | ud | Cierrapuertas DST-GE61EF-PGC EN 1158-DIN 18263 EN1154A (material; 02/08/2009) | 1.000 | 566.74825850195 | 566.75 |
| DSTPAF2100 | ud | Barra antipánico DST-PAF82100GN-1PT-EN1125 | 1.000 | 219.59695943049 | 219.60 |
| DSTPAF2200 | ud | Barra antipánico DST-PAF82200GN-2PT-EN1125 | 1.000 | 266.12300950326 | 266.12 |
| DST250B/CB | ud | Cerradura DSTRFPKB/CBIM DIN18250/I-18082/I-B/CB–65–W | 1.000 | 217.47805016831 | 217.48 |
| DSTDK1041-1/2 | ud | Manivela DST - DK1041IM C/R 52/4- DIN 18257 IM | 1.000 | 44.197248855383 | 44.20 |
|  |  | Total |  |  | 1379.64 |

| Medición | Uds. | Parcial |
|---|---|---|
| RF 2 hojas retenidas |  |  |
| BAJA |  |  |
| 4 | 1 | 1.00 |
| 5 | 1 | 1.00 |
| 49 | 1 | 1.00 |
| 77 | 1 | 1.00 |
| 87 | 1 | 1.00 |
| PRIMERA |  |  |
| 202 | 1 | 1.00 |
| 220 | 1 | 1.00 |
| 250 | 1 | 1.00 |
| Total |  | 8.00 |

**EHCI070** ud JUEGO HERRAJES TIPO MT-14 (07/02/2004)
5.000 ud × 1410.31 (1452.62 con costes indirectos) = 7263.10
Suministro y colocación de juego de herrajes tipo MT-14, formado por:
- Cierrapuertas DST-GE61EF-PGC EN 1158-DIN 18263 EN1154A
- Barra antipánico DST-PAF82100GN-1PT-EN1125
- Barra antipánico DST-PAF82200GN-2PT-EN1125
- Cerradura DSTRFPKB/CBIM DIN18250/I-18082/I-B/CB–65–W
- Manivela diseño en "U" DST - DK1041IM C/R 52/4- DIN 18257 IM
Todos los elementos según las referencias especificadas o equivalente aprobado por la D.T.
Terminado y funcionando.

| Código | Ud | Descripción | Rendimiento | Precio | Importe |
|---|---|---|---|---|---|
| O01OB132 | h | Oficial y ayudante cerrajero | 2.009 | 32.6 | 65.49 |
| DST61E/PFAPGC | ud | Cierrapuertas DST-GE61E/P F-PGC EN 1158-DIN 18263 EN1154A (material; 02/08/2009) | 1.000 | 597.42246852845 | 597.42 |
| DSTPAF2100 | ud | Barra antipánico DST-PAF82100GN-1PT-EN1125 | 1.000 | 219.59695943049 | 219.60 |
| DSTPAF2200 | ud | Barra antipánico DST-PAF82200GN-2PT-EN1125 | 1.000 | 266.12300950326 | 266.12 |
| DST250B/CB | ud | Cerradura DSTRFPKB/CBIM DIN18250/I-18082/I-B/CB–65–W | 1.000 | 217.47805016831 | 217.48 |
| DSTDK1041-1/2 | ud | Manivela DST - DK1041IM C/R 52/4- DIN 18257 IM | 1.000 | 44.197248855383 | 44.20 |
|  |  | Total |  |  | 1410.31 |

| Medición | Uds. | Parcial |
|---|---|---|
| RF 2 hojas retenidas |  |  |
| BAJA |  |  |
| 65 | 1 | 1.00 |
| 78 | 1 | 1.00 |
| 85 | 1 | 1.00 |
| 88 | 1 | 1.00 |
| 115 | 1 | 1.00 |
| Total |  | 5.00 |

**EHCI071** ud JUEGO HERRAJES TIPO MT-15 (07/02/2004)
3.000 ud × 202.48 (208.55 con costes indirectos) = 625.65
Suministro y colocación de juego de herrajes tipo MT-15, formado por:
- Cerradura DST 63RR 24/245 - 30 - W - IM
- 2 Topes de Suelo DST MTP121 IM
- Juego Manivelas DST - DK1041IM C/R 52/4- DIN 18257 IM
- Cilindro PE, EVVA DPI, DIN 18254-PZ 3-GHS-HZ-BS-LE-VdSB
- Bocallave DST-DK1146
Todos los elementos según las referencias especificadas o equivalente aprobado por la D.T. El amaestramiento GHS (de máximo nivel) estará dotado de una llave por cada uno de los usuarios de cada posición del plan de cierre.
Terminado y funcionando.

| Código | Ud | Descripción | Rendimiento | Precio | Importe |
|---|---|---|---|---|---|
| O01OB132 | h | Oficial y ayudante cerrajero | 0.670 | 32.6 | 21.84 |
| DST63RR | ud | Cerradura DST 63RR 24/245 - 30 - W - IM | 1.000 | 44.187254000373 | 44.19 |
| MTP121IM | ud | Tope de Suelo DST MTP121 IM | 2.000 | 7.4661566926665 | 14.93 |
| DSTDK1041 | ud | Juego Manivelas DST - DK1041IM C/R 52/4- DIN 18257 IM | 1.000 | 73.642091715618 | 73.64 |
| DPIHZGHS | ud | Cilindro PE, EVVA DPI, DIN 18254-PZ 3-GHS-HZ-BS-LE-VdSB | 1.000 | 40.209301706288 | 40.21 |
| Bll-DK1146 | ud | Bocallave DST-DK1146 | 1.000 | 7.6560589378615 | 7.66 |
|  |  | Total |  |  | 202.48 |

| Medición | Uds. | Parcial |
|---|---|---|
| aluminio 1 hoja solapada |  |  |
| BAJA |  |  |
| 62 | 1 | 1.00 |
| 84 | 1 | 1.00 |
| 160 | 1 | 1.00 |
| Total |  | 3.00 |

**EHCI072** ud JUEGO HERRAJES TIPO MT-16 (07/02/2004)
2.000 ud × 353.99 (364.61 con costes indirectos) = 729.22
Suministro y colocación de juego de herrajes tipo MT-16, formado por:
- Cerradura DST DIN 18251 BB-SR 60-IM
- Juego Manivelas diseño en "U" DST - DK1041IM C/R 52/4- DIN 18257 IM
- Cilindro PE, EVVA DPI, DIN 18254-PZ 3-GHS-DZ-BS-LE-VdSB
-Tope de Suelo DST MTP121 IM
-2 Bocallaves DST-DK1146
Cierrapuertas DST-MTG-PG DIN 18263 EN1154A
Todos los elementos según las referencias especificadas o equivalente aprobado por la D.T. El amaestramiento GHS (de máximo nivel) estará dotado de una llave por cada uno de los usuarios de cada posición del plan de cierre.
Terminado y funcionando.

| Código | Ud | Descripción | Rendimiento | Precio | Importe |
|---|---|---|---|---|---|
| O01OB132 | h | Oficial y ayudante cerrajero | 1.004 | 32.6 | 32.7304 |
| DST63RR | ud | Cerradura DST 63RR 24/245 - 30 - W - IM | 1.000 | 44.187254000373 | 44.1873 |
| DSTDK1041 | ud | Juego Manivelas DST - DK1041IM C/R 52/4- DIN 18257 IM | 1.000 | 73.642091715618 | 73.6421 |
| DPIDZGHS | ud | Cilindro PE, EVVA DPI, DIN 18254-PZ 3-GHS-DZ-BS-LE-VdSB | 1.000 | 50.234141281582 | 50.2341 |
| MTP121IM | ud | Tope de Suelo DST MTP121 IM | 1.000 | 7.4661566926665 | 7.4662 |
| Bll-DK1146 | ud | Bocallave DST-DK1146 | 2.000 | 7.6560589378615 | 15.3121 |
| DSTMTGPG | ud | Cierrapuertas DST-MTG-PG DIN 18263 EN1154A | 1.000 | 130.41286817391 | 130.4129 |
|  |  | Total |  |  | 353.99 |

| Medición | Uds. | Parcial |
|---|---|---|
| BAJA |  |  |
| invernadero | 1 | 1.00 |
| PRIMERA |  |  |
| 201 | 1 | 1.00 |
| Total |  | 2.00 |

**EHDST011** ud JUEGO HERRAJES TIPO CL (07/02/2004)
5.000 ud × 73.46 (75.66 con costes indirectos) = 378.30
Suministro y colocación de juego de herrajes tipo CL, formado por:
- Desmontaje del cilindro existente en la puerta
- Cilindro DPI doble 30/30 N.M. DIN18254 maestreado en GHS
Todos los elementos según las referencias especificadas o equivalente aprobado por la D.T. El amaestramiento GHS (de máximo nivel) estará dotado de una llave por cada uno de los usuarios de cada posición del plan de cierre.
Terminado y funcionando.

| Código | Ud | Descripción | Rendimiento | Precio | Importe |
|---|---|---|---|---|---|
| O01OB132 | h | Oficial y ayudante cerrajero | 0.335 | 32.6 | 10.92 |
| PHDST006 | ud | Cilindro DPI doble 40/40 N.M. DIN 18254 maestreado GHS (material; 07/02/2004) | 1.000 | 62.537807799216 | 62.54 |
|  |  | Total |  |  | 73.46 |

| Medición | Uds. | Parcial |
|---|---|---|
| puertas de vallado |  |  |
|  | 5 | 5.00 |
| Total |  | 5.00 |

## CAP13 VIDRIOS (10/12/2003)
Importe: 65642.63

**E16ECAV03** m2 D. ACRIST. MULTIPACT NEUTRALUX S 4+4/6/MULTIPACT 5+5
57.160 m2 × 92.18 (94.95 con costes indirectos) = 5427.34
Doble acristalamiento Isolar Vitro Cristalglass, conjunto formado por vidrio exterior de seguridad y baja emisividad Multipact Neutralux "S" de 4+4 mm de espesor, cámara de aire deshidratada de 6 mm, con perfil separador de aluminio y doble sellado perimetral de butilo y silicona estructural Sikasil IG25, y vidrio interior de seguridad Multipact incoloro de 5+5 mm de espesor. Todos los vídrios llevarán perimetralmente canto pulido. Incluso fijación sobre carpintería con acuñado mediante calzos de apoyo perimetrales y laterales y sellado en frío con silicona SIKA Elastosil 605/305 o equivalente aprobado por la D.T., incluso cortes de vidrio y colocación de junquillos. Se considerarán las referencias especificadas o sus equivalentes aprobadas por la D.T.

| Código | Ud | Descripción | Rendimiento | Precio | Importe |
|---|---|---|---|---|---|
| O01OB250 | h | Oficial 1ª vidriería | 0.134 | 16.8 | 2.25 |
| P14ECA303 | m2 | D. acristal. Multipact Neutralux S 4+4/6/ Multipact 5+5 i/canto pulido (material) | 1.000 | 85.695886857995 | 85.70 |
| P14KW060 | m | Sellado con silicona SIKA Elastosil 605/305 | 7.000 | 0.5397221705542 | 3.78 |
| P01DW090 | ud | Pequeño material | 1.500 | 0.2998456503079 | 0.45 |
|  |  | Total |  |  | 92.18 |

Claves: cámara, fijación, incoloro, luna, aluminio, perímetro, corte, vidrio, lateral, frío, carpintería, separador, apoyo, aire, silicona, colocación, junquillo, doble, cristal, perfil, cuña

| Medición | Uds. | Largo | Ancho | Parcial |
|---|---|---|---|---|
| V10 |  |  |  |  |
|  | 6 | 1.33 | 2.30 | 18.35 |
|  | 6 | 1.25 | 0.32 | 2.40 |
| V11 |  |  |  |  |
|  | 8 | 1.33 | 2.30 | 24.47 |
|  | 8 | 1.25 | 0.32 | 3.20 |
| V25 |  |  |  |  |
|  | 2 | 1.44 | 2.15 | 6.19 |
|  | 1 | 0.40 | 2.15 | 0.86 |
|  | 1 | 0.85 | 1.60 | 1.36 |
|  | 1 | 0.95 | 0.35 | 0.33 |
| Total |  |  |  | 57.16 |

**E16ECAV04** m2 D. ACRIST. MULTIPACT NEUTRALUX S 4+4/6/MULTIPACT 4+4
454.420 m2 × 84.15 (86.67 con costes indirectos) = 39384.58
Doble acristalamiento Isolar Vitro Cristalglass, conjunto formado por vidrio exterior de seguridad y baja emisividad Multipact Neutralux "S" de 4+4 mm de espesor, cámara de aire deshidratada de 6 mm, con perfil separador de aluminio y doble sellado perimetral de butilo y silicona estructural Sikasil IG25, y vidrio interior de seguridad Multipact incoloro de 4+4 mm de espesor. Todos los vídrios llevarán perimetralmente canto pulido. Incluso fijación sobre carpintería con acuñado mediante calzos de apoyo perimetrales y laterales y sellado en frío con silicona SIKA Elastosil 605/305 o equivalente aprobado por la D.T., incluso cortes de vidrio y colocación de junquillos. Se considerarán las referencias especificadas o sus equivalentes aprobadas por la D.T.

| Código | Ud | Descripción | Rendimiento | Precio | Importe |
|---|---|---|---|---|---|
| O01OB250 | h | Oficial 1ª vidriería | 0.134 | 16.8 | 2.25 |
| P14ECA304 | m2 | D. acristal. Multipact Neutralux S 4+4/6/ Multipact 4+4 i/canto pulido (material) | 1.000 | 77.670018284754 | 77.67 |
| P14KW060 | m | Sellado con silicona SIKA Elastosil 605/305 | 7.000 | 0.5397221705542 | 3.78 |
| P01DW090 | ud | Pequeño material | 1.500 | 0.2998456503079 | 0.45 |
|  |  | Total |  |  | 84.15 |

Claves: frío, apoyo, doble, carpintería, cuña, vidrio, perfil, cristal, aluminio, cámara, perímetro, corte, incoloro, aire, lateral, separador, junquillo, luna, fijación, colocación, silicona

| Medición | Uds. | Largo | Ancho | Parcial |
|---|---|---|---|---|
| S2 |  |  |  |  |
|  | 4 | 2.78 | 1.00 | 11.12 |
|  | 4 | 0.77 | 1.00 | 3.08 |
|  | 4 | 1.31 | 1.00 | 5.24 |
|  | 4 | 0.36 | 1.00 | 1.44 |
|  | 4 | 0.47 | 1.00 | 1.88 |
|  | 4 | 1.57 | 1.00 | 6.28 |
| S1 |  |  |  |  |
|  | 4 | 3.10 | 1.00 | 12.40 |
|  | 4 | 1.23 | 1.00 | 4.92 |
|  | 4 | 1.45 | 1.00 | 5.80 |
|  | 4 | 0.58 | 1.00 | 2.32 |
|  | 4 | 0.76 | 1.00 | 3.04 |
|  | 4 | 1.75 | 1.00 | 7.00 |
| S4 |  |  |  |  |
|  | 2 | 1.76 | 1.00 | 3.52 |
|  | 1 | 3.68 | 1.00 | 3.68 |
| S3 |  |  |  |  |
|  | 2 | 1.44 | 1.00 | 2.88 |
|  | 1 | 0.63 | 1.00 | 0.63 |
| A1a |  |  |  |  |
|  | 2 | 1.76 | 1.00 | 3.52 |
|  | 2 | 1.44 | 1.00 | 2.88 |
|  | 1 | 0.63 | 1.00 | 0.63 |
| A1b |  |  |  |  |
|  | 2 | 1.76 | 1.00 | 3.52 |
|  | 2 | 1.48 | 1.00 | 2.96 |
|  | 1 | 0.63 | 1.00 | 0.63 |
| A2a |  |  |  |  |
|  | 10 | 1.44 | 1.00 | 14.40 |
|  | 5 | 0.63 | 1.00 | 3.15 |
| A2b |  |  |  |  |
|  | 8 | 1.44 | 1.00 | 11.52 |
|  | 4 | 0.63 | 1.00 | 2.52 |
| V26 |  |  |  |  |
|  | 1 | 1.31 | 1.00 | 1.31 |
|  | 1 | 0.20 | 1.00 | 0.20 |
| V15 |  |  |  |  |
|  | 2 | 0.62 | 1.00 | 1.24 |
|  | 1 | 0.85 | 1.00 | 0.85 |
|  | 1 | 0.39 | 1.00 | 0.39 |
| V19 |  |  |  |  |
|  | 1 | 0.57 | 1.00 | 0.57 |
|  | 2 | 0.62 | 1.00 | 1.24 |
|  | 2 | 0.32 | 1.00 | 0.64 |
| V1 |  |  |  |  |
|  | 29 | 0.65 | 1.00 | 18.85 |
|  | 29 | 0.64 | 1.00 | 18.56 |
|  | 58 | 0.62 | 1.00 | 35.96 |
| V2 |  |  |  |  |
|  | 35 | 0.85 | 1.00 | 29.75 |
|  | 35 | 1.32 | 1.00 | 46.20 |
|  | 35 | 0.66 | 1.00 | 23.10 |
| V3 |  |  |  |  |
|  | 19 | 1.08 | 1.00 | 20.52 |
|  | 19 | 0.66 | 1.00 | 12.54 |
|  | 19 | 1.92 | 1.00 | 36.48 |
| V5 |  |  |  |  |
|  | 5 | 0.81 | 1.00 | 4.05 |
| V6 |  |  |  |  |
|  | 4 | 0.76 | 1.00 | 3.04 |
| V7 |  |  |  |  |
|  | 4 | 0.81 | 1.00 | 3.24 |
|  | 2 | 0.72 | 1.00 | 1.44 |
| V8m |  |  |  |  |
|  | 1 | 0.80 | 1.00 | 0.80 |
| V12 |  |  |  |  |
|  | 11 | 0.66 | 1.00 | 7.26 |
|  | 11 | 1.92 | 1.00 | 21.12 |
|  | 11 | 1.08 | 1.00 | 11.88 |
| V14 |  |  |  |  |
|  | 2 | 0.66 | 1.00 | 1.32 |
|  | 2 | 1.32 | 1.00 | 2.64 |
|  | 2 | 0.85 | 1.00 | 1.70 |
| V16 |  |  |  |  |
|  | 4 | 1.14 | 1.00 | 4.56 |
| V17 |  |  |  |  |
|  | 6 | 0.71 | 1.00 | 4.26 |
|  | 3 | 0.51 | 1.00 | 1.53 |
| V17m |  |  |  |  |
|  | 4 | 0.71 | 1.00 | 2.84 |
|  | 2 | 0.51 | 1.00 | 1.02 |
| V18m |  |  |  |  |
|  | 2 | 1.84 | 1.00 | 3.68 |
|  | 2 | 0.63 | 1.00 | 1.26 |
| V20 |  |  |  |  |
|  | 1 | 1.05 | 1.00 | 1.05 |
|  | 1 | 0.51 | 1.00 | 0.51 |
|  | 1 | 0.67 | 1.00 | 0.67 |
| V24 |  |  |  |  |
|  | 1 | 0.35 | 1.00 | 0.35 |
|  | 1 | 1.27 | 1.00 | 1.27 |
|  | 3 | 1.19 | 1.00 | 3.57 |
| Total |  |  |  | 454.42 |

**E16ECAV05** m2 D. ACRIST. MULTIPACT NEUTRALUX S TRASLÚCIDO 4+4/6/MULTIPACT 4+4
28.710 m2 × 101.55 (104.6 con costes indirectos) = 3003.07
Doble acristalamiento Isolar Vito Cristalglass, conjunto formado por vidrio exterior de seguridad y baja emisividad Multipact Neutralux "S" 1 pvb translúcido de 4+4 mm de espesor, cámara de aire deshidratada de 6 mm, con perfil separador de aluminio y doble sellado perimetral de butilo y silicona estructural Sikasil IG25, y vidrio interior de seguridad Multipact incoloro de 4+4 mm de espesor. Todos los vídrios llevarán perimetralmente canto pulido. Incluso fijación sobre carpintería con acuñado mediante calzos de apoyo perimetrales y laterales y sellado en frío con silicona SIKA Elastosil 605/305 o equivalente aprobado por la D.T., incluso cortes de vidrio y colocación de junquillos. Se considerarán las referencias especificadas o sus equivalentes aprobadas por la D.T.

| Código | Ud | Descripción | Rendimiento | Precio | Importe |
|---|---|---|---|---|---|
| O01OB250 | h | Oficial 1ª vidriería | 0.134 | 16.8 | 2.25 |
| P14ECA305 | m2 | D. acristal. Multipact Neutralux S Traslúcido 4+4/6/ Multipact 4+4 i/c.p. (material) | 1.000 | 95.071060857622 | 95.07 |
| P14KW060 | m | Sellado con silicona SIKA Elastosil 605/305 | 7.000 | 0.5397221705542 | 3.78 |
| P01DW090 | ud | Pequeño material | 1.500 | 0.2998456503079 | 0.45 |
|  |  | Total |  |  | 101.55 |

Claves: lateral, frío, doble, carpintería, apoyo, silicona, colocación, fijación, incoloro, cuña, corte, luna, aluminio, junquillo, perímetro, vidrio, cámara, aire, perfil, cristal, separador

| Medición | Uds. | Largo | Ancho | Parcial |
|---|---|---|---|---|
| V1 |  |  |  |  |
|  | 1 | 0.65 | 1.00 | 0.65 |
|  | 1 | 0.64 | 1.00 | 0.64 |
|  | 2 | 0.62 | 1.00 | 1.24 |
| V4 |  |  |  |  |
|  | 8 | 0.31 | 1.00 | 2.48 |
| V9 |  |  |  |  |
|  | 1 | 0.40 | 1.00 | 0.40 |
|  | 1 | 0.64 | 1.00 | 0.64 |
|  | 1 | 0.53 | 1.00 | 0.53 |
| V13 |  |  |  |  |
|  | 11 | 0.52 | 1.00 | 5.72 |
|  | 11 | 0.64 | 1.00 | 7.04 |
|  | 11 | 0.40 | 1.00 | 4.40 |
| V17 |  |  |  |  |
|  | 2 | 0.71 | 1.00 | 1.42 |
|  | 1 | 0.51 | 1.00 | 0.51 |
| V21 |  |  |  |  |
|  | 4 | 0.33 | 1.00 | 1.32 |
| V22 |  |  |  |  |
|  | 2 | 0.35 | 1.00 | 0.70 |
|  | 2 | 0.20 | 1.00 | 0.40 |
| V23 |  |  |  |  |
|  | 1 | 0.42 | 1.00 | 0.42 |
|  | 1 | 0.20 | 1.00 | 0.20 |
| Total |  |  |  | 28.71 |

**E16ELF011** m2 ACRISTALAMIENTO MULTIPACT INCOLORO 4+4
48.830 m2 × 33.48 (34.48 con costes indirectos) = 1683.66
Acristalamiento Isolar Vito Cristalglass, conjunto formado por vidrio exterior de seguridad Multipact Incoloro 4+4 mm de espesor. Incluso fijación sobre carpintería con acuñado mediante calzos de apoyo perimetrales y laterales y sellado en frío con silicona SIKA Elastosil 605/305 o equivalente aprobado por la D.T., incluso cortes de vidrio y colocación de junquillos. Se considerarán las referencias especificadas o sus equivalentes aprobadas por la D.T.

| Código | Ud | Descripción | Rendimiento | Precio | Importe |
|---|---|---|---|---|---|
| O01OB250 | h | Oficial 1ª vidriería | 0.502 | 16.8 | 8.43 |
| P14ELF017 | m2 | Acristalamiento Multipact Incoloro 4+4 (material) | 1.000 | 22.858233408471 | 22.86 |
| P14KW060 | m | Sellado con silicona SIKA Elastosil 605/305 | 3.500 | 0.5397221705542 | 1.89 |
| P01DW090 | ud | Pequeño material | 1.000 | 0.2998456503079 | 0.30 |
|  |  | Total |  |  | 33.48 |

Claves: perímetro, apoyo, lámina, cristal, junquillo, carpintería, cuña, frío, lateral, silicona, colocación, vidrio, compuesto, fijación, butiral, unión, incoloro, seguridad, polivinilo

| Medición | Uds. | Largo | Ancho | Parcial |
|---|---|---|---|---|
| P1 |  |  |  |  |
|  | 16 | 0.86 | 1.00 | 13.76 |
| P2 |  |  |  |  |
|  | 17 | 0.86 | 1.00 | 14.62 |
| P5 |  |  |  |  |
|  | 4 | 0.96 | 1.00 | 3.84 |
| P6 |  |  |  |  |
|  | 2 | 0.96 | 1.00 | 1.92 |
| P11 |  |  |  |  |
|  | 3 | 0.71 | 1.00 | 2.13 |
| P12 |  |  |  |  |
|  | 4 | 0.67 | 1.00 | 2.68 |
| P14 |  |  |  |  |
|  | 2 | 0.76 | 1.00 | 1.52 |
| P15 |  |  |  |  |
|  | 10 | 0.76 | 1.00 | 7.60 |
| R4 |  |  |  |  |
|  | 1 | 0.63 | 1.20 | 0.76 |
| Total |  |  |  | 48.83 |

**E16AZA022** m2 VIDRIO ESPEJO ESPÍA 6+4 MM
0.770 m2 × 87.09 (89.7 con costes indirectos) = 69.07
Acristalamiento Vitro Cristalglass, conjunto formado por vídrio espejo espía de 6+4 mm de espesor, incluso canto pulido perimetral y recibido con silicona en toda la superficie. Incluso fijación sobre carpintería con acuñado mediante calzos de apoyo perimetrales y laterales y sellado en frío con silicona SIKA Elastosil 605/305 o equivalente aprobado por la D.T., incluso cortes de vidrio y colocación de junquillos. Se considerarán las referencias especificadas o sus equivalentes aprobadas por la D.T.

| Código | Ud | Descripción | Rendimiento | Precio | Importe |
|---|---|---|---|---|---|
| O01OB250 | h | Oficial 1ª vidriería | 0.670 | 16.8 | 11.26 |
| P14G021 | m2 | Vídrio espejo espía 6+4 mm i/canto pulido (material) | 1.000 | 73.642091715618 | 73.64 |
| P14KW060 | m | Sellado con silicona SIKA Elastosil 605/305 | 3.500 | 0.5397221705542 | 1.89 |
| P01DW090 | ud | Pequeño material | 1.000 | 0.2998456503079 | 0.30 |
|  |  | Total |  |  | 87.09 |

| Medición | Uds. | Largo | Ancho | Parcial |
|---|---|---|---|---|
| P17 | 1 | 0.70 | 1.10 | 0.77 |
| Total |  |  |  | 0.77 |

**E16AZA021** m2 VIDRIO ESPEJO PLATA 5 MM
0.800 m2 × 25.56 (26.33 con costes indirectos) = 21.06
Acristalamiento Vitro Cristalglass o equivalente aprobado por la D.T., conjunto formado por vídrio espejo plata de 5 mm de espesor, incluso canto pulido brillo perimetral y recibido con silicona en toda la superficie.

| Código | Ud | Descripción | Rendimiento | Precio | Importe |
|---|---|---|---|---|---|
| O01OB250 | h | Oficial 1ª vidriería | 0.670 | 16.8 | 11.26 |
| P14G020 | m2 | Vídrio espejo plata 5 mm i/canto pulido (material) | 1.000 | 10.704489715992 | 10.70 |
| P33W110 | ud | Cartucho masilla caucho silicona (material; 02/03/2004) | 1.400 | 2.5686777376376 | 3.60 |
|  |  | Total |  |  | 25.56 |

**E16AZA023** m2 VIDRIO ESPEJO TEMPLEX 6 MM
93.470 m2 × 72.09 (74.25 con costes indirectos) = 6940.15
Acristalamiento Vitro Cristalglass o equivalente aprobado por la D.T., conjunto formado por vídrio espejo plateado Templex de 6 mm de espesor, incluso canto pulido brillo perimetral y recibido con silicona en toda la superficie.

| Código | Ud | Descripción | Rendimiento | Precio | Importe |
|---|---|---|---|---|---|
| O01OB250 | h | Oficial 1ª vidriería | 0.670 | 16.8 | 11.26 |
| P14G022 | m2 | Vídrio espejo plata Templex 6 mm i/canto pulido (material) | 1.000 | 57.230539788766 | 57.23 |
| P33W110 | ud | Cartucho masilla caucho silicona | 1.400 | 2.5686777376376 | 3.60 |
|  |  | Total |  |  | 72.09 |

| Medición | Uds. | Largo | Ancho | Parcial |
|---|---|---|---|---|
| BAJA |  |  |  |  |
| gimnasio | 1 | 9.00 | 2.20 | 19.80 |
| gabinete fisioterapia | 1 | 4.80 | 2.20 | 10.56 |
| vestuario gimnasio M | 1 | 0.85 | 1.00 | 0.85 |
| vestuario gimansio F | 1 | 0.85 | 1.00 | 0.85 |
| aseos aulas | 4 | 3.30 | 1.00 | 13.20 |
| vest. personal | 2 | 2.06 | 1.00 | 4.12 |
| aseos SUM | 2 | 2.30 | 1.00 | 4.60 |
| aseos cocina | 2 | 1.05 | 1.00 | 2.10 |
|  | 1 | 1.85 | 1.00 | 1.85 |
| vest. personal | 2 | 0.92 | 1.00 | 1.84 |
| aseo D.A. | 1 | 1.95 | 1.00 | 1.95 |
|  | 1 | 1.60 | 1.00 | 1.60 |
| aseos aulas | 4 | 1.10 | 1.00 | 4.40 |
| aseo D.A. | 2 | 1.55 | 1.00 | 3.10 |
|  | 1 | 1.45 | 1.00 | 1.45 |
|  | 1 | 1.20 | 1.00 | 1.20 |
| aseos SUM | 2 | 1.55 | 1.00 | 3.10 |
| PRIMERA |  |  |  |  |
| baños | 12 | 1.05 | 1.00 | 12.60 |
|  | 2 | 1.15 | 1.00 | 2.30 |
| baño CC | 1 | 0.80 | 1.00 | 0.80 |
| aseo camilla | 1 | 1.20 | 1.00 | 1.20 |
| Total |  |  |  | 93.47 |

**E16ELF013** m2 ACRIST. NEUTRALUX K S TEMPLEX 6/6/MULTIPACT 1 PVB SW 4+4
18.720 m2 × 121.09 (124.72 con costes indirectos) = 2334.76
Doble acristalamiento Isolar Vitro Cristalglass, conjunto formado por vidrio exterior de baja emisividad Neutralux K "S" TEMPLEX de 6 mm de espesor, cámara de aire deshidratada de 6 mm,con perfil separador de aluminio y doble sellado perimetral de butilo y silicona estructural Sikasil SG500, y vidrio interior de seguridad Multipact con 1 pvb soft white de 4+4 mm de espesor. Todos los vídrios llevarán perimetralmente canto pulido. Incluso fijación sobre carpintería con acuñado mediante calzos de apoyo perimetrales y laterales y sellado en frío con silicona SIKA Elastosil 605/305 o equivalente aprobado por la D.T., incluso cortes de vidrio y colocación de junquillos. Se considerarán las referencias especificadas o sus equivalentes aprobadas por la D.T.

| Código | Ud | Descripción | Rendimiento | Precio | Importe |
|---|---|---|---|---|---|
| O01OB250 | h | Oficial 1ª vidriería | 0.502 | 16.8 | 8.43 |
| P14ELF018 | m2 | Acrist. Neutralux K S Templex 6/6/Multipact 1 pvb soft white 4+4 (material) | 1.000 | 110.47313242844 | 110.47 |
| P14KW060 | m | Sellado con silicona SIKA Elastosil 605/305 | 3.500 | 0.5397221705542 | 1.89 |
| P01DW090 | ud | Pequeño material | 1.000 | 0.2998456503079 | 0.30 |
|  |  | Total |  |  | 121.09 |

Claves: unión, colocación, incoloro, seguridad, fijación, vidrio, silicona, lateral, apoyo, cuña, carpintería, cristal, lámina, frío, butiral, polivinilo, perímetro, junquillo, compuesto

| Medición | Uds. | Largo | Ancho | Parcial |
|---|---|---|---|---|
| Invernadero - techo |  |  |  |  |
|  | 4 | 2.10 | 1.00 | 8.40 |
|  | 4 | 2.58 | 1.00 | 10.32 |
| Total |  |  |  | 18.72 |

**E16ECAV07** m2 D. ACRIST. MULTIPACT 4+4/6/MULTIPACT 4+4
62.830 m2 × 83.14 (85.63 con costes indirectos) = 5380.13
Doble acristalamiento Isolar Vitro Cristalglass, conjunto formado por vidrio exterior de seguridad Multipact incoloro de 4+4 mm de espesor, cámara de aire deshidratada de 6 mm,con perfil separador de aluminio y doble sellado perimetral de butilo y silicona Sikasil IG25, y vidrio interior de baja emisividad y seguridad Multipact Neutralux de 4+4 mm de espesor. Todos los vídrios llevarán perimetralmente canto pulido. Incluso fijación sobre carpintería con acuñado mediante calzos de apoyo perimetrales y laterales y sellado en frío con silicona SIKA Elastosil 605/305 o equivalente aprobado por la D.T., incluso cortes de vidrio y colocación de junquillos. Se considerarán las referencias especificadas o sus equivalentes aprobadas por la D.T.

| Código | Ud | Descripción | Rendimiento | Precio | Importe |
|---|---|---|---|---|---|
| O01OB250 | h | Oficial 1ª vidriería | 0.134 | 16.8 | 2.25 |
| P14ECA306 | m2 | D. acristal. Multipact 4+4/6/ Multipact 4+4 i/canto pulido (material) | 1.000 | 76.660537928717 | 76.66 |
| P14KW060 | m | Sellado con silicona SIKA Elastosil 605/305 | 7.000 | 0.5397221705542 | 3.78 |
| P01DW090 | ud | Pequeño material | 1.500 | 0.2998456503079 | 0.45 |
|  |  | Total |  |  | 83.14 |

Claves: aire, luna, corte, perímetro, vidrio, cámara, incoloro, cristal, apoyo, lateral, silicona, colocación, fijación, separador, perfil, aluminio, doble, cuña, carpintería, frío, junquillo

| Medición | Uds. | Largo | Ancho | Parcial |
|---|---|---|---|---|
| Invernadero - paredes |  |  |  |  |
|  | 24 | 1.24 | 1.00 | 29.76 |
|  | 24 | 1.12 | 1.00 | 26.88 |
|  | 4 | 1.08 | 1.00 | 4.32 |
|  | 1 | 0.88 | 1.00 | 0.88 |
|  | 1 | 0.99 | 1.00 | 0.99 |
| Total |  |  |  | 62.83 |

**E16FFH031** m2 TAB.VIDR.MOLD. 190x190x80 I/BASTIDOR
4.660 m2 × 119.07 (122.64 con costes indirectos) = 571.50
Tabique hueco de vidrio prensado moldeado traslúcido doble tipo Nubio de Weck o equivalente aprobado por la D.T., de 190x190x80 mm., recibido con espesor en perímetro de 3,5 cm. y entre piezas de 1 cm. mínimo, con mortero de cemento y arena de río 1/3 (M-160) y armadura de redondo B 400 S de 5 mm. de diámetro, dos en juntas horizontales y una al tresbolillo en verticales, junta de dilatación superior y laterales con relleno elástico y cartón asfáltico e inferior con banda de neopreno, sellado a dos caras de todo el perímetro, incluso parte proporcional de bastidor metálico con perfil de acero conformado UF 80.5, soldado, recibido a paramentos con tacos mecánicos y tornillos de acero inoxidable, incluso dos manos de protección antioxidante. Totalmente terminado según diseño.

| Código | Ud | Descripción | Rendimiento | Precio |
|---|---|---|---|---|
| O01OB250 | h | Oficial 1ª vidriería | 1.205 | 16.8 |
| P14FH030 | ud | Vidr.mold.doble 190x190x80 color (material) | 23.000 | 2.9884616480686 |
| P03AC100 | kg | Acero corrug. B 400 S pref. (material) | 2.400 | 0.3897993454003 |
| A02A050 | m3 | MORTERO CEMENTO 1/3 M-160 | 0.010 | 54.29 |
| P01DW090 | ud | Pequeño material | 2.000 | 0.2998456503079 |
| P30IE260 | ud | Tacos y tornillos acero inox. (material) | 1.000 | 10.704489715992 |
| E05AA113 | kg | ACERO A37b PERFILES CONFORMADOS | 16.000 | 1.08 |

| Medición | Uds. | Largo | Ancho | Parcial |
|---|---|---|---|---|
| sala curas | 1 | 2.12 | 2.20 | 4.66 |
| Total |  |  |  | 4.66 |

**E16EWZ011** m2 LÁMINA ADHESIVA DECORATIVA
11.200 m2 × 53.21 (54.81 con costes indirectos) = 613.87
Lámina de vinilo decorativo traslúcido en color para colocar sobre vidrio existente, incluso limpieza de vidrio de soporte y colocación. Según diseño.

| Código | Ud | Descripción | Rendimiento | Precio | Importe |
|---|---|---|---|---|---|
| O01OB250 | h | Oficial 1ª vidriería | 0.268 | 16.8 | 4.50 |
| O01OB260 | h | Ayudante vidriería | 0.201 | 15.8 | 3.18 |
| P14KW222 | m2 | Lámina vinilo decorativo color s/diseño (material) | 1.000 | 45.526564571748 | 45.53 |
|  |  | Total |  |  | 53.21 |

Claves: presión, colocación, lámina, limpieza, frente, refuerzo, adhesivo, seguridad, especial, impacto, soporte, vidrio, película

| Medición | Uds. | Largo | Ancho | Parcial |
|---|---|---|---|---|
| S4 |  |  |  |  |
|  | 2 | 1.76 | 1.00 | 3.52 |
|  | 1 | 3.68 | 1.00 | 3.68 |
| varios |  |  |  |  |
|  | 1 | 4.00 | 1.00 | 4.00 |
| Total |  |  |  | 11.20 |

**E16W061** ud PINZA ACERO INOX. P/VIDRIO ASK
16.000 ud × 12.95 (13.34 con costes indirectos) = 213.44
Pinza para vidrio ASK o equivalente aprobado por la D.T., en acero inoxidable, con aprobación DIN/EN 12600, incluso fijación a paramento.

| Código | Ud | Descripción | Rendimiento | Precio | Importe |
|---|---|---|---|---|---|
| O01OB250 | h | Oficial 1ª vidriería | 0.134 | 16.8 | 2.25 |
| P14KW101 | ud | Pinza p/vidrio Ask DIN/EN 12600 inox. i/tornillería (material) | 1.000 | 10.704489715992 | 10.70 |
|  |  | Total |  |  | 12.95 |

Claves: anclaje, inoxidable, acero, tornillo, vidrio

| Medición | Uds. | Largo | Parcial |
|---|---|---|---|
| R4 | 4 | 4.00 | 16.00 |
| Total |  |  | 16.00 |

## CAP15 PINTURA (10/12/2003)
Importe: 42344.63

**E27EPA030** m2 PINT.PLAST.ACRIL.MATE LAVAB.COLOR
7668.410 m2 × 4.34 (4.47 con costes indirectos) = 34277.79
Pintura plástica lisa semi mate, de 1ª calidad, a base de resinas acrovinílicas, en colores a elegir por la D.T., lavable, dos manos, incluso imprimación de fondo, plastecido, mano de acabado y p.p. de medios auxiliares. Según NTE-RPP.

| Código | Ud | Descripción | Rendimiento | Precio | Importe |
|---|---|---|---|---|---|
| O01OB230 | h | Oficial 1ª pintura | 0.107 | 16.8 | 1.80 |
| O01OB240 | h | Ayudante pintura (mano de obra) | 0.107 | 15.8 | 1.69 |
| P25OZ040 | l | E.fij.muy pene.obra/mad ext/int Fijamont (material) | 0.070 | 3.5581683836536 | 0.25 |
| P25OG040 | kg | Masilla ultrafina acabados Plasmont (material) | 0.060 | 0.7196295607389 | 0.04 |
| P25EI031 | l | P.plást.acríl. esponjable Tornado Prof. (material) | 0.300 | 1.4392591214779 | 0.43 |
| P25WW220 | ud | Pequeño material (material) | 0.200 | 0.6296758656466 | 0.13 |
|  |  | Total |  |  | 4.34 |

| Medición | Uds. | Largo | Ancho | Parcial |
|---|---|---|---|---|
| yeso en paredes |  |  |  |  |
| BAJA |  |  |  |  |
| PSICOMOTRICIDAD Y GIMNASIO | 1 | 65.80 | 4.00 | 263.20 |
| a deducir zócalo | -1 | 65.80 | 1.65 | -108.57 |
| ascensores E2 | 1 | 13.25 | 1.15 | 15.24 |
| ascensor E1 | 1 | 4.65 | 1.15 | 5.35 |
| PRIMERA |  |  |  |  |
| ascensores E2 | 1 | 13.25 | 1.15 | 15.24 |
| ascensor E1 | 1 | 2.25 | 1.15 | 2.59 |
| ascensor E1 | 1 | 2.25 | 1.15 | 2.59 |
|  | 1 | 2.55 | 2.80 | 7.14 |
|  | 1 | 2.30 | 2.80 | 6.44 |
| yeso en techos |  |  |  |  |
| escalera E1 | 1.3 | 23.00 | 1.00 | 29.90 |
| escalera E2 | 1.3 | 18.00 | 1.00 | 23.40 |
| placofinish |  |  |  |  |
| BAJA |  |  |  |  |
| CORTAVIENTO 1-A1 | 1 | 19.90 | 2.80 | 55.72 |
| VESTIBULO ACCESO | 1 | 58.50 | 2.80 | 163.80 |
| CORTAVIENTO 2-A7 | 1 | 19.90 | 2.80 | 55.72 |
| CONSERJERIA -REPROGRAFIA | 1 | 27.66 | 2.80 | 77.45 |
| AREA ADMINISTRACION |  |  |  |  |
| VESTIBULO A | 1 | 8.70 | 2.80 | 24.36 |
| DISTRIBUIDOR ADMINISTRACION | 1 | 46.25 | 2.80 | 129.50 |
| SECRETARIA | 1 | 22.20 | 2.80 | 62.16 |
| DESPACHO DIRECCION | 1 | 17.90 | 2.80 | 50.12 |
| DESPACHO JEFE DE ESTUDIOS | 1 | 17.14 | 2.80 | 47.99 |
| SALA DE PROFESORES | 1 | 22.72 | 2.80 | 63.62 |
| BIBILIOTECA | 1 | 22.70 | 2.80 | 63.56 |
| ARCHIVO | 1 | 15.40 | 2.80 | 43.12 |
| DESP. JEFE DE RESIDENCIA | 1 | 17.14 | 2.80 | 47.99 |
| SALA VISITAS PADRES 1 | 1 | 17.26 | 2.80 | 48.33 |
| SALA VISITAS PADRES 2 | 1 | 18.65 | 2.80 | 52.22 |
| VEST. ASEO VISITAS | 1 | 8.60 | 2.80 | 24.08 |
| SALA DE RECURSOS 1 | 1 | 22.95 | 2.80 | 64.26 |
| SALA DE RECURSOS 2 | 1 | 24.20 | 2.80 | 67.76 |
| VESTIBULO ASEO D.A. | 1 | 10.53 | 2.80 | 29.48 |
| BOTIQUIN Y SALA CURAS | 1 | 23.74 | 2.80 | 66.47 |
| AREAS GENERALES |  |  |  |  |
| VESTÍBULO S.U.M. | 1 | 11.50 | 2.80 | 32.20 |
| DISTRIBUIDOR S.U.M. | 1 | 92.23 | 2.80 | 258.24 |
| SALA DE USOS MULTIPLES | 1 | 72.38 | 2.80 | 202.66 |
| COMEDOR | 1 | 63.16 | 2.80 | 176.85 |
| VEST. ASEOS S.U.M. | 1 | 10.56 | 2.80 | 29.57 |
| VESTÍBULO L | 1 | 8.45 | 2.80 | 23.66 |
| VESTÍBULO E2 | 1 | 9.92 | 2.80 | 27.78 |
| DISTRIBUIDOR Y ESCALERA 2 | 1 | 24.00 | 2.80 | 67.20 |
| ZONA DE PERSONAL |  |  |  |  |
| DISTRIBUIDOR L | 1 | 69.32 | 2.80 | 194.10 |
| VEST. VESTUARIOS PERSONAL | 1 | 12.45 | 2.80 | 34.86 |
| SALA ESTANCIA - COMEDOR | 1 | 26.29 | 2.80 | 73.61 |
| VESTIBULO A3 | 1 | 18.00 | 2.80 | 50.40 |
| VESTIBULO LV | 1 | 14.73 | 2.80 | 41.24 |
| VESTIBULO C | 1 | 14.18 | 2.80 | 39.70 |
| VESTIBULO A4 | 1 | 14.22 | 2.80 | 39.82 |
| VESTÍBULO A4 | 1 | 18.26 | 2.80 | 51.13 |
| VEST. ASCENSOR E1 | 1 | 11.88 | 2.80 | 33.26 |
| VESTIBULO Y ESCALERA 1 | 1 | 32.20 | 2.80 | 90.16 |
| INSTALACIONES |  |  |  |  |
| DISTRIBUIDOR INSTALACIONES | 1 | 13.43 | 2.80 | 37.60 |
| ZONA AULAS GENERALES Y TALLERES |  |  |  |  |
| TELECOMUNICACIONES | 1 | 9.56 | 2.80 | 26.77 |
| DISTRIBUIDOR Z.A | 1 | 198.45 | 2.80 | 555.66 |
| TALLER 1 | 1 | 39.28 | 2.80 | 109.98 |
| TALLER 2 | 1 | 39.28 | 2.80 | 109.98 |
| TALLER 3 | 1 | 39.28 | 2.80 | 109.98 |
| C. PERSONAL AUXILIAR Y EDUCATIVO | 1 | 28.70 | 2.80 | 80.36 |
| GAB. LOGOPEDIA 2 | 1 | 17.18 | 2.80 | 48.10 |
| GAB. ORIENTACION 2 | 1 | 16.42 | 2.80 | 45.98 |
| GAB. ORIENTACION 1 | 1 | 16.42 | 2.80 | 45.98 |
| GAB. LOGOPEDIA 1 | 1 | 17.40 | 2.80 | 48.72 |
| VESTIBULO A8 | 1 | 10.26 | 2.80 | 28.73 |
| AULA 1 | 1 | 22.64 | 2.80 | 63.39 |
| AULA 2 | 1 | 22.66 | 2.80 | 63.45 |
| AULA 3 | 1 | 22.66 | 2.80 | 63.45 |
| AULA 4 | 1 | 22.66 | 2.80 | 63.45 |
| AULA 5 | 1 | 22.66 | 2.80 | 63.45 |
| AULA 6 | 1 | 22.64 | 2.80 | 63.39 |
| AULA 7 | 1 | 24.21 | 2.80 | 67.79 |
| AULA 8 | 1 | 31.16 | 2.80 | 87.25 |
| AULA 9 | 1 | 31.39 | 2.80 | 87.89 |
| AULA 10 | 1 | 23.28 | 2.80 | 65.18 |
| AULA 11 | 1 | 22.94 | 2.80 | 64.23 |
| AULA 12 | 1 | 22.94 | 2.80 | 64.23 |
| AULA 13 | 1 | 22.94 | 2.80 | 64.23 |
| AULA 14 | 1 | 23.52 | 2.80 | 65.86 |
| VEST. ASEOS | 1 | 12.49 | 2.80 | 34.97 |
| VEST. ASEOS | 1 | 12.49 | 2.80 | 34.97 |
| VESTÍBULO A12 | 1 | 11.06 | 2.80 | 30.97 |
| VESTÍBULO A11 | 1 | 11.36 | 2.80 | 31.81 |
| AREA TRATAMIENTO Y AULAS ESPECIFICAS |  |  |  |  |
| VESTIBULO A9 | 1 | 9.95 | 2.80 | 27.86 |
| DISTRIBUIDOR A9 | 1 | 25.03 | 2.80 | 70.08 |
| SALA DE OCIO-DESCANSO-JUEGO 1 | 1 | 34.35 | 2.80 | 96.18 |
| VEST. ASEO D.A10 | 1 | 8.46 | 2.80 | 23.69 |
| VESTIBULO A10 | 1 | 16.67 | 2.80 | 46.68 |
| DISTRIBUIDOR A10 | 1 | 18.33 | 2.80 | 51.32 |
| SALA OCIO-DESCANSO-JUEGO 2 | 1 | 33.19 | 2.80 | 92.93 |
| DISTRIBUIDOR Z.A.E. | 1 | 30.91 | 2.80 | 86.55 |
| AULA AUDIOVISUALES | 1 | 35.56 | 2.80 | 99.57 |
| AULA VIVIENDA | 1 | 36.31 | 2.80 | 101.67 |
| AULA SUPERMERCADO | 1 | 30.99 | 2.80 | 86.77 |
| AULA INFORMATICA | 1 | 26.59 | 2.80 | 74.45 |
| DISTRIBUIDOR S.T. | 1 | 31.45 | 2.80 | 88.06 |
| AULA ESTIMULACION SENSORIAL | 1 | 34.46 | 2.80 | 96.49 |
| GAB. FISIOTERAPIA | 1 | 40.41 | 2.80 | 113.15 |
| VESTIBULO GIMNASIO | 1 | 24.60 | 2.80 | 68.88 |
| PSICOMOTRICIDAD Y GIMNASIO | 1 | 65.80 | 4.00 | 263.20 |
| PRIMERA |  |  |  |  |
| ZONA E2 |  |  |  |  |
| DISTRIBUIDOR E2 Y ESCALERA | 1 | 45.87 | 2.80 | 128.44 |
| DISTRIBUIDOR A2 | 1 | 17.12 | 2.80 | 47.94 |
| VESTIBULO AA | 1 | 7.61 | 2.80 | 21.31 |
| ARMARIO AA | 1 | 7.10 | 2.80 | 19.88 |
| DISTRIBUIDOR P1D | 1 | 42.76 | 2.80 | 119.73 |
| VESTÍBULO P1C | 1 | 17.92 | 2.80 | 50.18 |
| MODULO 1 |  |  |  |  |
| VESTIBULO Y SALA DE ESTAR | 1 | 24.20 | 2.80 | 67.76 |
| DORMITORIO 1 | 1 | 18.50 | 2.80 | 51.80 |
| DORMITORIO 2 | 1 | 18.50 | 2.80 | 51.80 |
| MODULO 2 |  |  |  |  |
| VESTIBULO Y SALA DE ESTAR | 1 | 24.20 | 2.80 | 67.76 |
| DORMITORIO 1 | 1 | 18.50 | 2.80 | 51.80 |
| DORMITORIO 2 | 1 | 18.50 | 2.80 | 51.80 |
| MODULO 3 |  |  |  |  |
| VESTIBULO Y SALA DE ESTAR | 1 | 24.20 | 2.80 | 67.76 |
| DORMITORIO 1 | 1 | 18.50 | 2.80 | 51.80 |
| DORMITORIO 2 | 1 | 18.50 | 2.80 | 51.80 |
| MODULO 4 |  |  |  |  |
| VESTIBULO Y SALA DE ESTAR | 1 | 21.40 | 2.80 | 59.92 |
| DORMITORIO 1 | 1 | 15.70 | 2.80 | 43.96 |
| DORMITORIO 2 | 1 | 15.70 | 2.80 | 43.96 |
| MODULO 5 |  |  |  |  |
| VESTIBULO Y SALA DE ESTAR | 1 | 21.40 | 2.80 | 59.92 |
| DORMITORIO 1 | 1 | 15.70 | 2.80 | 43.96 |
| DORMITORIO 2 | 1 | 15.70 | 2.80 | 43.96 |
| MODULO 6 |  |  |  |  |
| VESTIBULO Y SALA DE ESTAR | 1 | 21.40 | 2.80 | 59.92 |
| DORMITORIO 1 | 1 | 15.70 | 2.80 | 43.96 |
| DORMITORIO 2 | 1 | 15.70 | 2.80 | 43.96 |
| ZONA E1 |  |  |  |  |
| DISTRIBUIDOR E1 | 1 | 44.08 | 2.80 | 123.42 |
| DESPACHO C.C | 1 | 20.61 | 2.80 | 57.71 |
| DORMITORIO C.C | 1 | 13.09 | 2.80 | 36.65 |
| VESTIBULO AC | 1 | 11.47 | 2.80 | 32.12 |
| ESCALERA 1 | 1 | 19.90 | 2.80 | 55.72 |
| DORMITORIOS |  |  |  |  |
| DISTRIBUIDOR F | 1 | 28.12 | 2.80 | 78.74 |
| DORMITORIO 1F2 | 1 | 20.72 | 2.80 | 58.02 |
| DORMITORIO 1F1 | 1 | 15.35 | 2.80 | 42.98 |
| DORMITORIO 2F1 | 1 | 15.35 | 2.80 | 42.98 |
| DORMITORIO 2F2 | 1 | 19.00 | 2.80 | 53.20 |
| a deducir zócalo h= 1,65 m | -1 | 3575.65 | 1.00 | -3575.65 |
| techo yeso laminado |  |  |  |  |
| BAJA |  |  |  |  |
| AREA ADMINISTRACION |  |  |  |  |
| ASEO VISITAS MASC | 1 | 3.91 | 1.00 | 3.91 |
| ASEO VISITAS FEM | 1 | 3.91 | 1.00 | 3.91 |
| ASEO D.A. 1 | 1 | 4.15 | 1.00 | 4.15 |
| ASEO D.A. 2 | 1 | 4.06 | 1.00 | 4.06 |
| ASEO D.A. 3 | 1 | 4.06 | 1.00 | 4.06 |
| ASEO D.A. 4 | 1 | 4.21 | 1.00 | 4.21 |
| C. LIMPIEZA | 1 | 2.27 | 1.00 | 2.27 |
| AREAS GENERALES |  |  |  |  |
| ASEO M ADAPTADO | 1 | 4.10 | 1.00 | 4.10 |
| ASEO F ADAPTADO | 1 | 4.10 | 1.00 | 4.10 |
| ALMACEN LENCERIA | 1 | 7.60 | 1.00 | 7.60 |
| ZONA DE PERSONAL |  |  |  |  |
| ASEO M ADAPTADO | 1 | 3.70 | 1.00 | 3.70 |
| ASEO F ADAPTADO | 1 | 3.69 | 1.00 | 3.69 |
| ALMACEN LAVANDERIA | 1 | 10.56 | 1.00 | 10.56 |
| ALMACEN ROPA LIMPIA | 1 | 9.33 | 1.00 | 9.33 |
| ALMACEN MENAJE | 1 | 14.09 | 1.00 | 14.09 |
| LAVADO VAJILLAS | 1 | 16.24 | 1.00 | 16.24 |
| COCINA | 1 | 44.61 | 1.00 | 44.61 |
| ARC. FRIGORIFICOS | 1 | 15.53 | 1.00 | 15.53 |
| ALMACEN VIVERES | 1 | 14.10 | 1.00 | 14.10 |
| ZONA AULAS GENERALES Y TALLERES |  |  |  |  |
| MATERIAL 1 | 1 | 14.65 | 1.00 | 14.65 |
| MATERIAL 2 | 1 | 14.62 | 1.00 | 14.62 |
| MATERIAL 3 | 1 | 15.45 | 1.00 | 15.45 |
| ASEO M ADAPTADO | 1 | 4.39 | 1.00 | 4.39 |
| ASEO F ADAPTADO | 1 | 4.50 | 1.00 | 4.50 |
| ASEO M ADAPTADO | 1 | 4.39 | 1.00 | 4.39 |
| ASEO F ADAPTADO | 1 | 4.50 | 1.00 | 4.50 |
| AREA TRATAMIENTO Y AULAS ESPECIFICAS |  |  |  |  |
| ASEO F | 1 | 4.86 | 1.00 | 4.86 |
| ASEO M | 1 | 5.71 | 1.00 | 5.71 |
| C. LIMPIEZA | 1 | 3.78 | 1.00 | 3.78 |
| ALMACEN G | 1 | 7.34 | 1.00 | 7.34 |
| PRIMERA |  |  |  |  |
| ZONA E2 |  |  |  |  |
| VESTIBULO AA | 1 | 3.53 | 1.00 | 3.53 |
| ARMARIO AA | 1 | 3.10 | 1.00 | 3.10 |
| ALMACEN ROPA CAMA | 1 | 7.30 | 1.00 | 7.30 |
| ALMACEN OTROS USOS | 1 | 19.84 | 1.00 | 19.84 |
| MODULO 1 |  |  |  |  |
| BAÑO 1 | 1 | 6.66 | 1.00 | 6.66 |
| BAÑO 2 | 1 | 6.65 | 1.00 | 6.65 |
| MODULO 2 |  |  |  |  |
| BAÑO 1 | 1 | 6.66 | 1.00 | 6.66 |
| BAÑO 2 | 1 | 6.65 | 1.00 | 6.65 |
| MODULO 3 |  |  |  |  |
| BAÑO 1 | 1 | 6.66 | 1.00 | 6.66 |
| BAÑO 2 | 1 | 6.65 | 1.00 | 6.65 |
| MODULO 4 |  |  |  |  |
| BAÑO 1 | 1 | 6.74 | 1.00 | 6.74 |
| BAÑO 2 | 1 | 6.74 | 1.00 | 6.74 |
| MODULO 5 |  |  |  |  |
| BAÑO 1 | 1 | 6.74 | 1.00 | 6.74 |
| BAÑO 2 | 1 | 6.74 | 1.00 | 6.74 |
| MODULO 6 |  |  |  |  |
| BAÑO 1 | 1 | 6.74 | 1.00 | 6.74 |
| BAÑO 2 | 1 | 6.74 | 1.00 | 6.74 |
| ZONA E1 |  |  |  |  |
| BAÑO C.C. | 1 | 6.00 | 1.00 | 6.00 |
| C. LIMPIEZA | 1 | 3.78 | 1.00 | 3.78 |
| DORMITORIOS |  |  |  |  |
| BAÑO 1 | 1 | 6.69 | 1.00 | 6.69 |
| BAÑO 2 | 1 | 6.97 | 1.00 | 6.97 |
| ASEO 2F2 | 1 | 2.56 | 1.00 | 2.56 |
| yeso laminado desmontable |  |  |  |  |
| BAJA |  |  |  |  |
| SALA DE USOS MULTIPLES | 1 | 206.08 | 1.00 | 206.08 |
| bandeja techo metálico |  |  |  |  |
| BAJA |  |  |  |  |
| CORTAVIENTO 1-A1 | 1 | 19.90 | 0.60 | 11.94 |
| CORTAVIENTO 2-A7 | 1 | 19.90 | 0.60 | 11.94 |
| ZONA AULAS GENERALES Y TALLERES |  |  |  |  |
| VESTIBULO A8 | 1 | 10.26 | 0.60 | 6.16 |
| AREA TRATAMIENTO Y AULAS ESPECIFICAS |  |  |  |  |
| VESTIBULO A9 | 1 | 9.95 | 0.60 | 5.97 |
| VESTIBULO A10 | 1 | 16.67 | 0.60 | 10.00 |
| bandeja techo vinílico |  |  |  |  |
| BAJA |  |  |  |  |
| VESTIBULO ACCESO | 1 | 58.50 | 0.60 | 35.10 |
| CONSERJERIA -REPROGRAFIA | 1 | 27.66 | 0.60 | 16.60 |
| AREA ADMINISTRACION |  |  |  |  |
| VESTIBULO A | 1 | 8.70 | 0.60 | 5.22 |
| DISTRIBUIDOR ADMINISTRACION | 1 | 46.25 | 0.60 | 27.75 |
| SECRETARIA | 1 | 22.20 | 0.60 | 13.32 |
| DESPACHO DIRECCION | 1 | 17.90 | 0.60 | 10.74 |
| DESPACHO JEFE DE ESTUDIOS | 1 | 17.14 | 0.60 | 10.28 |
| SALA DE PROFESORES | 1 | 22.72 | 0.60 | 13.63 |
| BIBILIOTECA | 1 | 22.70 | 0.60 | 13.62 |
| ARCHIVO | 1 | 15.40 | 0.60 | 9.24 |
| DESP. JEFE DE RESIDENCIA | 1 | 17.14 | 0.60 | 10.28 |
| SALA VISITAS PADRES 1 | 1 | 17.26 | 0.60 | 10.36 |
| SALA VISITAS PADRES 2 | 1 | 18.65 | 0.60 | 11.19 |
| VEST. ASEO VISITAS | 1 | 8.60 | 0.60 | 5.16 |
| SALA DE RECURSOS 1 | 1 | 22.95 | 0.60 | 13.77 |
| SALA DE RECURSOS 2 | 1 | 24.20 | 0.60 | 14.52 |
| VESTIBULO ASEO D.A. | 1 | 10.53 | 0.60 | 6.32 |
| BOTIQUIN Y SALA CURAS | 1 | 23.74 | 0.60 | 14.24 |
| AREAS GENERALES |  |  |  |  |
| VESTÍBULO S.U.M. | 1 | 11.50 | 0.60 | 6.90 |
| DISTRIBUIDOR S.U.M. | 1 | 92.23 | 0.60 | 55.34 |
| COMEDOR | 1 | 63.16 | 0.60 | 37.90 |
| VEST. ASEOS S.U.M. | 1 | 10.56 | 0.60 | 6.34 |
| ASEO M | 1 | 14.90 | 0.60 | 8.94 |
| ASEO F | 1 | 15.68 | 0.60 | 9.41 |
| VESTÍBULO L | 1 | 8.45 | 0.60 | 5.07 |
| VESTÍBULO E2 | 1 | 9.92 | 0.60 | 5.95 |
| DISTRIBUIDOR Y ESCALERA 2 | 1 | 24.00 | 0.60 | 14.40 |
| ZONA DE PERSONAL |  |  |  |  |
| DISTRIBUIDOR L | 1 | 69.32 | 0.60 | 41.59 |
| VEST. VESTUARIOS PERSONAL | 1 | 12.45 | 0.60 | 7.47 |
| ASEO M | 1 | 16.73 | 0.60 | 10.04 |
| ASEO F | 1 | 16.73 | 0.60 | 10.04 |
| SALA ESTANCIA - COMEDOR | 1 | 26.29 | 0.60 | 15.77 |
| LAVANDERIA | 1 | 49.00 | 0.60 | 29.40 |
| VESTIBULO A3 | 1 | 18.00 | 0.60 | 10.80 |
| VESTIBULO LV | 1 | 14.73 | 0.60 | 8.84 |
| VESTIBULO C | 1 | 14.18 | 0.60 | 8.51 |
| VESTIBULO A4 | 1 | 14.22 | 0.60 | 8.53 |
| VESTÍBULO A4 | 1 | 18.26 | 0.60 | 10.96 |
| ASEOS PERSONAL COCINA | 1 | 19.98 | 0.60 | 11.99 |
| VEST. ASCENSOR E1 | 1 | 11.88 | 0.60 | 7.13 |
| VESTIBULO Y ESCALERA 1 | 1 | 32.20 | 0.60 | 19.32 |
| ZONA AULAS GENERALES Y TALLERES |  |  |  |  |
| DISTRIBUIDOR Z.A | 1 | 198.45 | 0.60 | 119.07 |
| TALLER 1 | 1 | 39.28 | 0.60 | 23.57 |
| TALLER 2 | 1 | 39.28 | 0.60 | 23.57 |
| TALLER 3 | 1 | 39.28 | 0.60 | 23.57 |
| C. PERSONAL AUXILIAR Y EDUCATIVO | 1 | 28.70 | 0.60 | 17.22 |
| GAB. LOGOPEDIA 2 | 1 | 17.18 | 0.60 | 10.31 |
| GAB. ORIENTACION 2 | 1 | 16.42 | 0.60 | 9.85 |
| GAB. ORIENTACION 1 | 1 | 16.42 | 0.60 | 9.85 |
| GAB. LOGOPEDIA 1 | 1 | 17.40 | 0.60 | 10.44 |
| AULA 1 | 1 | 22.64 | 0.60 | 13.58 |
| AULA 2 | 1 | 22.66 | 0.60 | 13.60 |
| AULA 3 | 1 | 22.66 | 0.60 | 13.60 |
| AULA 4 | 1 | 22.66 | 0.60 | 13.60 |
| AULA 5 | 1 | 22.66 | 0.60 | 13.60 |
| AULA 6 | 1 | 22.64 | 0.60 | 13.58 |
| AULA 7 | 1 | 24.21 | 0.60 | 14.53 |
| AULA 8 | 1 | 31.16 | 0.60 | 18.70 |
| AULA 9 | 1 | 31.39 | 0.60 | 18.83 |
| AULA 10 | 1 | 23.28 | 0.60 | 13.97 |
| AULA 11 | 1 | 22.94 | 0.60 | 13.76 |
| AULA 12 | 1 | 22.94 | 0.60 | 13.76 |
| AULA 13 | 1 | 22.94 | 0.60 | 13.76 |
| AULA 14 | 1 | 23.52 | 0.60 | 14.11 |
| VEST. ASEOS | 1 | 12.49 | 0.60 | 7.49 |
| ASEO M | 1 | 16.90 | 0.60 | 10.14 |
| ASEO F | 1 | 16.71 | 0.60 | 10.03 |
| VEST. ASEOS | 1 | 12.49 | 0.60 | 7.49 |
| ASEO M | 1 | 16.90 | 0.60 | 10.14 |
| ASEO F | 1 | 16.71 | 0.60 | 10.03 |
| VESTÍBULO A12 | 1 | 11.06 | 0.60 | 6.64 |
| VESTÍBULO A11 | 1 | 11.36 | 0.60 | 6.82 |
| AREA TRATAMIENTO Y AULAS ESPECIFICAS |  |  |  |  |
| DISTRIBUIDOR A9 | 1 | 25.03 | 0.60 | 15.02 |
| SALA DE OCIO-DESCANSO-JUEGO 1 | 1 | 34.35 | 0.60 | 20.61 |
| VEST. ASEO D.A10 | 1 | 8.46 | 0.60 | 5.08 |
| DISTRIBUIDOR A10 | 1 | 18.33 | 0.60 | 11.00 |
| SALA OCIO-DESCANSO-JUEGO 2 | 1 | 33.19 | 0.60 | 19.91 |
| DISTRIBUIDOR Z.A.E. | 1 | 30.91 | 0.60 | 18.55 |
| AULA AUDIOVISUALES | 1 | 35.56 | 0.60 | 21.34 |
| AULA VIVIENDA | 1 | 36.31 | 0.60 | 21.79 |
| AULA SUPERMERCADO | 1 | 30.99 | 0.60 | 18.59 |
| AULA INFORMATICA | 1 | 26.59 | 0.60 | 15.95 |
| DISTRIBUIDOR S.T. | 1 | 31.45 | 0.60 | 18.87 |
| SALA HIDROTERAPIA | 1 | 36.49 | 0.60 | 21.89 |
| AULA ESTIMULACION SENSORIAL | 1 | 34.46 | 0.60 | 20.68 |
| GAB. FISIOTERAPIA | 1 | 40.41 | 0.60 | 24.25 |
| VESTIBULO GIMNASIO | 1 | 24.60 | 0.60 | 14.76 |
| VESTUARIO GIMNASIO F | 1 | 33.48 | 0.60 | 20.09 |
| CABINA DISC. F | 1 | 9.24 | 0.60 | 5.54 |
| VESTUARIO GIMNASIO M | 1 | 35.06 | 0.60 | 21.04 |
| VESTUARIO GIMNASIO M | 1 | 9.58 | 0.60 | 5.75 |
| PSICOMOTRICIDAD Y GIMNASIO | 1 | 65.80 | 0.60 | 39.48 |
| PRIMERA |  |  |  |  |
| ZONA E2 |  |  |  |  |
| DISTRIBUIDOR E2 Y ESCALERA | 1 | 45.87 | 0.60 | 27.52 |
| DISTRIBUIDOR A2 | 1 | 17.12 | 0.60 | 10.27 |
| DISTRIBUIDOR P1D | 1 | 42.76 | 0.60 | 25.66 |
| VESTÍBULO P1C | 1 | 17.92 | 0.60 | 10.75 |
| MODULO 1 |  |  |  |  |
| VESTIBULO Y SALA DE ESTAR | 1 | 24.20 | 0.60 | 14.52 |
| DORMITORIO 1 | 1 | 18.50 | 0.60 | 11.10 |
| DORMITORIO 2 | 1 | 18.50 | 0.60 | 11.10 |
| MODULO 2 |  |  |  |  |
| VESTIBULO Y SALA DE ESTAR | 1 | 24.20 | 0.60 | 14.52 |
| DORMITORIO 1 | 1 | 18.50 | 0.60 | 11.10 |
| DORMITORIO 2 | 1 | 18.50 | 0.60 | 11.10 |
| MODULO 3 |  |  |  |  |
| VESTIBULO Y SALA DE ESTAR | 1 | 24.20 | 0.60 | 14.52 |
| DORMITORIO 1 | 1 | 18.50 | 0.60 | 11.10 |
| DORMITORIO 2 | 1 | 18.50 | 0.60 | 11.10 |
| MODULO 4 |  |  |  |  |
| VESTIBULO Y SALA DE ESTAR | 1 | 21.40 | 0.60 | 12.84 |
| DORMITORIO 1 | 1 | 15.70 | 0.60 | 9.42 |
| DORMITORIO 2 | 1 | 15.70 | 0.60 | 9.42 |
| MODULO 5 |  |  |  |  |
| VESTIBULO Y SALA DE ESTAR | 1 | 21.40 | 0.60 | 12.84 |
| DORMITORIO 1 | 1 | 15.70 | 0.60 | 9.42 |
| DORMITORIO 2 | 1 | 15.70 | 0.60 | 9.42 |
| MODULO 6 |  |  |  |  |
| VESTIBULO Y SALA DE ESTAR | 1 | 21.40 | 0.60 | 12.84 |
| DORMITORIO 1 | 1 | 15.70 | 0.60 | 9.42 |
| DORMITORIO 2 | 1 | 15.70 | 0.60 | 9.42 |
| ZONA E1 |  |  |  |  |
| DISTRIBUIDOR E1 | 1 | 44.08 | 0.60 | 26.45 |
| DESPACHO C.C | 1 | 20.61 | 0.60 | 12.37 |
| DORMITORIO C.C | 1 | 13.09 | 0.60 | 7.85 |
| VESTIBULO AC | 1 | 11.47 | 0.60 | 6.88 |
| ASEO CAMILLA | 1 | 15.68 | 0.60 | 9.41 |
| ESCALERA 1 | 1 | 19.90 | 0.60 | 11.94 |
| DORMITORIOS |  |  |  |  |
| DISTRIBUIDOR F | 1 | 28.12 | 0.60 | 16.87 |
| DORMITORIO 1F2 | 1 | 20.72 | 0.60 | 12.43 |
| DORMITORIO 1F1 | 1 | 15.35 | 0.60 | 9.21 |
| DORMITORIO 2F1 | 1 | 15.35 | 0.60 | 9.21 |
| DORMITORIO 2F2 | 1 | 19.00 | 0.60 | 11.40 |
| Total |  |  |  | 7668.41 |

**E27EEL030** m2 PINTU_TEMPLE LISO COLOR
892.320 m2 × 1.62 (1.67 con costes indirectos) = 1490.17
Pintura al temple liso color en paramentos verticales y horizontales, dos manos, incluso aparejado, plastecido y lijado dos manos.

| Código | Ud | Descripción | Rendimiento | Precio | Importe |
|---|---|---|---|---|---|
| O01OB230 | h | Oficial 1ª pintura | 0.037 | 16.8 | 0.622 |
| O01OB240 | h | Ayudante pintura | 0.037 | 15.8 | 0.585 |
| P25CT040 | kg | Pasta temple blanco mas color (material) | 0.500 | 0.1099434051129 | 0.055 |
| P25CT020 | kg | Plaste (material) | 0.050 | 0.8795472409031 | 0.044 |
| P25WW220 | ud | Pequeño material | 0.500 | 0.6296758656466 | 0.315 |
|  |  | Total |  |  | 1.62 |

| Medición | Uds. | Largo | Ancho | Parcial |
|---|---|---|---|---|
| mortero |  |  |  |  |
| ASCENSOR E2 | 1 | 7.80 | 8.90 | 69.42 |
| MONTACARGAS E2 | 1 | 11.07 | 8.90 | 98.52 |
| ASCENSOR E1 | 1 | 7.80 | 8.90 | 69.42 |
| tendido de yeso en techo |  |  |  |  |
| BAJA |  |  |  |  |
| AREA ADMINISTRACION |  |  |  |  |
| C. INST. 1 | 1 | 2.32 | 1.00 | 2.32 |
| C. INST. 2 | 1 | 1.12 | 1.00 | 1.12 |
| AREAS GENERALES |  |  |  |  |
| ALMACEN E2 | 1 | 3.15 | 1.00 | 3.15 |
| C. INSTAL. RACK 2 | 1 | 3.36 | 1.00 | 3.36 |
| ZONA DE PERSONAL |  |  |  |  |
| ALMACEN E1 | 1 | 8.93 | 1.00 | 8.93 |
| ZONA AULAS GENERALES Y TALLERES |  |  |  |  |
| TELECOMUNICACIONES | 1 | 5.16 | 1.00 | 5.16 |
| PRIMERA |  |  |  |  |
| MODULO 1 |  |  |  |  |
| ARMARIO | 1 | 0.77 | 1.00 | 0.77 |
| ARMARIO | 1 | 0.81 | 1.00 | 0.81 |
| ARMARIO | 1 | 0.78 | 1.00 | 0.78 |
| ARMARIO | 1 | 0.77 | 1.00 | 0.77 |
| ARMARIO | 1 | 0.81 | 1.00 | 0.81 |
| ARMARIO | 1 | 0.78 | 1.00 | 0.78 |
| MODULO 2 |  |  |  |  |
| ARMARIO | 1 | 0.77 | 1.00 | 0.77 |
| ARMARIO | 1 | 0.81 | 1.00 | 0.81 |
| ARMARIO | 1 | 0.78 | 1.00 | 0.78 |
| ARMARIO | 1 | 0.77 | 1.00 | 0.77 |
| ARMARIO | 1 | 0.81 | 1.00 | 0.81 |
| ARMARIO | 1 | 0.78 | 1.00 | 0.78 |
| MODULO 3 |  |  |  |  |
| ARMARIO | 1 | 0.77 | 1.00 | 0.77 |
| ARMARIO | 1 | 0.81 | 1.00 | 0.81 |
| ARMARIO | 1 | 0.78 | 1.00 | 0.78 |
| ARMARIO | 1 | 0.77 | 1.00 | 0.77 |
| ARMARIO | 1 | 0.81 | 1.00 | 0.81 |
| ARMARIO | 1 | 0.78 | 1.00 | 0.78 |
| MODULO 4 |  |  |  |  |
| ARMARIO | 1 | 0.75 | 1.00 | 0.75 |
| ARMARIO | 1 | 0.80 | 1.00 | 0.80 |
| ARMARIO | 1 | 0.62 | 1.00 | 0.62 |
| ARMARIO | 1 | 0.62 | 1.00 | 0.62 |
| MODULO 5 |  |  |  |  |
| ARMARIO | 1 | 0.75 | 1.00 | 0.75 |
| ARMARIO | 1 | 0.80 | 1.00 | 0.80 |
| ARMARIO | 1 | 0.75 | 1.00 | 0.75 |
| ARMARIO | 1 | 0.80 | 1.00 | 0.80 |
| MODULO 6 |  |  |  |  |
| ARMARIO | 1 | 0.75 | 1.00 | 0.75 |
| ARMARIO | 1 | 0.80 | 1.00 | 0.80 |
| ARMARIO | 1 | 0.48 | 1.00 | 0.48 |
| ARMARIO | 1 | 0.48 | 1.00 | 0.48 |
| pared |  |  |  |  |
| BAJA |  |  |  |  |
| AREA ADMINISTRACION |  |  |  |  |
| C. INST. 1 | 1 | 8.29 | 3.50 | 29.02 |
| C. INST. 2 | 1 | 4.55 | 3.50 | 15.93 |
| AREAS GENERALES |  |  |  |  |
| ALMACEN E2 | 1 | 7.28 | 3.50 | 25.48 |
| C. INSTAL. RACK 2 | 1 | 7.58 | 3.50 | 26.53 |
| PRIMERA |  |  |  |  |
| MODULO 1 |  |  |  |  |
| ARMARIO | 1 | 4.14 | 3.50 | 14.49 |
| ARMARIO | 1 | 3.90 | 3.50 | 13.65 |
| ARMARIO | 1 | 3.80 | 3.50 | 13.30 |
| ARMARIO | 1 | 4.14 | 3.50 | 14.49 |
| ARMARIO | 1 | 3.90 | 3.50 | 13.65 |
| ARMARIO | 1 | 3.80 | 3.50 | 13.30 |
| MODULO 2 |  |  |  |  |
| ARMARIO | 1 | 4.14 | 3.50 | 14.49 |
| ARMARIO | 1 | 3.90 | 3.50 | 13.65 |
| ARMARIO | 1 | 3.80 | 3.50 | 13.30 |
| ARMARIO | 1 | 4.14 | 3.50 | 14.49 |
| ARMARIO | 1 | 3.90 | 3.50 | 13.65 |
| ARMARIO | 1 | 3.80 | 3.50 | 13.30 |
| MODULO 3 |  |  |  |  |
| ARMARIO | 1 | 4.14 | 3.50 | 14.49 |
| ARMARIO | 1 | 3.90 | 3.50 | 13.65 |
| ARMARIO | 1 | 3.80 | 3.50 | 13.30 |
| ARMARIO | 1 | 4.14 | 3.50 | 14.49 |
| ARMARIO | 1 | 3.90 | 3.50 | 13.65 |
| ARMARIO | 1 | 3.80 | 3.50 | 13.30 |
| MODULO 4 |  |  |  |  |
| ARMARIO | 1 | 3.70 | 3.50 | 12.95 |
| ARMARIO | 1 | 4.24 | 3.50 | 14.84 |
| ARMARIO | 1 | 3.26 | 3.50 | 11.41 |
| ARMARIO | 1 | 3.26 | 3.50 | 11.41 |
| MODULO 5 |  |  |  |  |
| ARMARIO | 1 | 3.70 | 3.50 | 12.95 |
| ARMARIO | 1 | 4.24 | 3.50 | 14.84 |
| ARMARIO | 1 | 3.70 | 3.50 | 12.95 |
| ARMARIO | 1 | 4.24 | 3.50 | 14.84 |
| MODULO 6 |  |  |  |  |
| ARMARIO | 1 | 3.70 | 3.50 | 12.95 |
| ARMARIO | 1 | 4.24 | 3.50 | 14.84 |
| ARMARIO | 1 | 2.80 | 3.50 | 9.80 |
| ARMARIO | 1 | 2.80 | 3.50 | 9.80 |
| techo flotante |  |  |  |  |
| BAJA |  |  |  |  |
| INSTALACIONES |  |  |  |  |
| DISTRIBUIDOR INSTALACIONES | 1 | 7.67 | 1.00 | 7.67 |
| VESTIBULO | 1 | 2.47 | 1.00 | 2.47 |
| CALDERAS | 1 | 28.51 | 1.00 | 28.51 |
| C. INST. AGUA POTABLE | 1 | 4.78 | 1.00 | 4.78 |
| C. INCENDIOS | 1 | 5.74 | 1.00 | 5.74 |
| ALMACEN GENERAL | 1 | 20.12 | 1.00 | 20.12 |
| C. INST. ELECTRICA | 1 | 6.88 | 1.00 | 6.88 |
| G. ELECTROGENO | 1 | 12.64 | 1.00 | 12.64 |
| RESIDUOS | 1 | 20.37 | 1.00 | 20.37 |
| Total |  |  |  | 892.32 |

**E27GA030** m2 PINTURA PLÁSTICA MATE FACHADA
472.020 m2 × 5.29 (5.45 con costes indirectos) = 2572.51
Pintura acrílica plástica mate, aplicada con rodillo, en paramentos verticales y horizontales de fachada, i/limpieza de superficie, mano de imprimación y acabado con dos manos, según NTE-RPP-24.

| Código | Ud | Descripción | Rendimiento | Precio | Importe |
|---|---|---|---|---|---|
| O01OB230 | h | Oficial 1ª pintura | 0.121 | 16.8 | 2.03 |
| O01OB240 | h | Ayudante pintura | 0.121 | 15.8 | 1.91 |
| P25OZ040 | l | E.fij.muy pene.obra/mad ext/int Fijamont | 0.070 | 3.5581683836536 | 0.25 |
| P25ES030 | l | P.p.ext./int. máx calidad Ovaldine Mate (material) | 0.300 | 3.4981992535921 | 1.05 |
| P25WW220 | ud | Pequeño material | 0.080 | 0.6296758656466 | 0.05 |
|  |  | Total |  |  | 5.29 |

| Medición | Uds. | Largo | Ancho | Parcial |
|---|---|---|---|---|
| trasdosado antepecho cubierta |  |  |  |  |
| C1 | 1 | 100.10 | 0.75 | 75.08 |
|  | 1 | 18.30 | 0.75 | 13.73 |
| C2 | 1 | 242.20 | 0.75 | 181.65 |
|  | 1 | 50.00 | 0.75 | 37.50 |
| C3 | 1 | 65.75 | 0.75 | 49.31 |
| C4 | 1 | 153.00 | 0.75 | 114.75 |
| Total |  |  |  | 472.02 |

**E27HA030** m2 IMPRIMACIÓN GALVANIZADOS
45.500 m2 × 1.14 (1.17 con costes indirectos) = 53.24
Imprimación wash primer para galvanizados y metales no férreos, previa limpieza de la superficie, aplicado con brocha o pistola, según NTE-RPP-1.

| Código | Ud | Descripción | Rendimiento | Precio | Importe |
|---|---|---|---|---|---|
| O01OB230 | h | Oficial 1ª pintura | 0.020 | 16.8 | 0.34 |
| O01OB240 | h | Ayudante pintura | 0.020 | 15.8 | 0.32 |
| P25OU070 | l | Imp.met.no ferreos Washprimer+cat (material) | 0.100 | 4.217828814331 | 0.42 |
| P25WW220 | ud | Pequeño material | 0.100 | 0.6296758656466 | 0.06 |
|  |  | Total |  |  | 1.14 |

| Medición | Uds. | Largo | Ancho | Parcial |
|---|---|---|---|---|
| escalera aros | 1 | 5.50 | 1.00 | 5.50 |
| soporte plataforma tramex | 4 | 10.00 | 1.00 | 40.00 |
| Total |  |  |  | 45.50 |

**E27HA020** m2 IMPRIMACION ANTIOXID_S/PLOMO
6.800 m2 × 1.9 (1.96 con costes indirectos) = 13.33
Imprimación antioxidante sin plomo, sobre superficie metálica, i/limpieza según normas SIS-055900 en grado ST-2 y pintado con una capa de antioxidante. Según NTE-RPP.

| Código | Ud | Descripción | Rendimiento | Precio | Importe |
|---|---|---|---|---|---|
| O01OB230 | h | Oficial 1ª pintura | 0.020 | 16.8 | 0.34 |
| O01OB240 | h | Ayudante pintura | 0.020 | 15.8 | 0.32 |
| P25OU050 | l | Minio electrolítico | 0.220 | 5.357242285501 | 1.18 |
| P25WW220 | ud | Pequeño material | 0.100 | 0.6296758656466 | 0.06 |
|  |  | Total |  |  | 1.9 |

| Medición | Uds. | Largo | Ancho | Parcial |
|---|---|---|---|---|
| barandilla tubo | 1 | 34.00 | 0.20 | 6.80 |
| Total |  |  |  | 6.80 |

**E27HEC020** m2 ESMALTE SINTÉTICO BRILL.S/METAL
33.460 m2 × 8.89 (9.16 con costes indirectos) = 306.49
Pintura al esmalte sintético de secado rápido sobre carpintería metálica o cerrajería, dos manos, acabado brillante en color a elegir por la D.T., previa aplicación de imprimación antioxidante, i/rascado de los óxidos y limpieza manual.

| Código | Ud | Descripción | Rendimiento | Precio | Importe |
|---|---|---|---|---|---|
| O01OB230 | h | Oficial 1ª pintura | 0.201 | 16.8 | 3.38 |
| O01OB240 | h | Ayudante pintura | 0.201 | 15.8 | 3.18 |
| P25OU050 | l | Minio electrolítico | 0.200 | 5.357242285501 | 1.07 |
| P25JA080 | l | E.gliceroftálico 1ªcalid.col.Montosint (material) | 0.200 | 6.0368924261989 | 1.21 |
| P25WW220 | ud | Pequeño material | 0.080 | 0.6296758656466 | 0.05 |
|  |  | Total |  |  | 8.89 |

| Medición | Uds. | Largo | Ancho | Parcial |
|---|---|---|---|---|
| bancada antivibratoria | 1 | 4.00 | 0.30 | 1.20 |
| base para equipos | 10 | 0.50 | 0.50 | 2.50 |
| perfilería encimeras | 1 | 10.00 | 1.00 | 10.00 |
| vidrio moldeado | 1 | 8.80 | 0.20 | 1.76 |
| anclaje grúa | 8 | 3.00 | 0.20 | 4.80 |
|  | 2 | 11.40 | 0.20 | 4.56 |
|  | 2 | 8.40 | 0.20 | 3.36 |
|  | 2 | 5.40 | 0.20 | 2.16 |
|  | 2 | 4.80 | 0.20 | 1.92 |
|  | 2 | 3.00 | 0.20 | 1.20 |
| Total |  |  |  | 33.46 |

**E27GW040** m2 PINTURA EPOXI
329.670 m2 × 6.94 (7.15 con costes indirectos) = 2357.14
Pintura epoxi dos manos tipo Montoepox o equivalente aprobado por la D.T., en colores a elegir por la D.T., i/lijado, limpieza, mano de imprimación epoxi Impriepox o equivalente aprobado por la D.T., emplastecido con masilla especial y lijado de parches.

| Código | Ud | Descripción | Rendimiento | Precio | Importe |
|---|---|---|---|---|---|
| O01OB230 | h | Oficial 1ª pintura | 0.100 | 16.8 | 1.68 |
| O01OB240 | h | Ayudante pintura | 0.100 | 15.8 | 1.58 |
| P25OU030 | l | Imp.epoxidica 2 comp. Impriepox M-10+C (material) | 0.200 | 6.3967072065683 | 1.28 |
| P25PX010 | kg | P.epoxi agua s/fib.vidr.Montoepox agua+c (material) | 0.250 | 9.235246029483 | 2.31 |
| P25WW220 | ud | Pequeño material | 0.150 | 0.6296758656466 | 0.09 |
|  |  | Total |  |  | 6.94 |

| Medición | Uds. | Largo | Ancho | Parcial |
|---|---|---|---|---|
| INTERIOR |  |  |  |  |
| chapa acero |  |  |  |  |
| C8 | 6 | 1.10 | 2.60 | 17.16 |
| C9 | 2 | 0.90 | 2.60 | 4.68 |
| C10 | 2 | 0.60 | 0.60 | 0.72 |
| cortafuegos |  |  |  |  |
| RF1 | 2 | 1.15 | 2.10 | 4.83 |
| RF2 | 24 | 2.20 | 2.10 | 110.88 |
| RF3 | 2 | 1.80 | 2.10 | 7.56 |
| AC1 | 6 | 1.80 | 2.10 | 22.68 |
| RF4 | 4 | 0.95 | 2.10 | 7.98 |
| RF5 | 10 | 1.10 | 2.10 | 23.10 |
| RF6 | 8 | 1.10 | 2.10 | 18.48 |
| RF7 | 8 | 1.15 | 2.10 | 19.32 |
| RF8 | 2 | 1.90 | 2.10 | 7.98 |
| RF9 | 2 | 0.95 | 2.10 | 3.99 |
| RF10 | 2 | 1.15 | 2.10 | 4.83 |
| EXTERIOR |  |  |  |  |
| chapa acero |  |  |  |  |
| C1 | 4 | 1.10 | 2.55 | 11.22 |
| C2 | 8 | 1.15 | 2.55 | 23.46 |
| C3 | 4 | 1.10 | 2.55 | 11.22 |
| C4 | 4 | 0.95 | 2.55 | 9.69 |
| C5 | 2 | 2.20 | 2.55 | 11.22 |
| C6 | 2 | 1.70 | 2.55 | 8.67 |
| Total |  |  |  | 329.67 |

**ERPP11X** ud PINTURA ESMALTE COLOR PUERTAS MADERA (29/04/1998)
43.000 ud × 12.66 (13.04 con costes indirectos) = 560.72
Pintura de cantos, jambas, marcos y cercos de puertas, mamparas o armarios completos, con esmalte graso sobre madera en colores a elegir por la D.T., previa limpieza general de la superficie del soporte, sellado de nudos mediante goma laca dada a pincel, mano de imprimación para madera aplicada a brocha o pistola, plastecido, lijado, mano de fondo y mano de acabado con esmalte graso según NTE-RPP.

| Código | Ud | Descripción | Rendimiento | Precio | Importe |
|---|---|---|---|---|---|
| O01OB230 | h | Oficial 1ª pintura | 0.502 | 16.8 | 8.43 |
| P25MA030 | l | Imp.p.abierto fungicida incol.Montoxyl F (material) | 0.230 | 4.3177773644336 | 0.99 |
| P25OS030 | l | Imprimación sintética bla.satin.Sellalux (material) | 0.300 | 4.4876898996081 | 1.35 |
| P25JA080 | l | E.gliceroftálico 1ªcalid.col.Montosint | 0.300 | 6.0368924261989 | 1.81 |
| P25WW220 | ud | Pequeño material | 0.120 | 0.6296758656466 | 0.08 |
|  |  | Total |  |  | 12.66 |

| Medición | Uds. | Parcial |
|---|---|---|
| armarios |  |  |
| F4 | 2 | 2.00 |
| F11 | 1 | 1.00 |
| F1 | 26 | 26.00 |
| F2 | 2 | 2.00 |
| F3 | 2 | 2.00 |
| F5 | 1 | 1.00 |
| F6 | 2 | 2.00 |
| F7 | 1 | 1.00 |
| F8 | 1 | 1.00 |
| F9 | 1 | 1.00 |
| F10 | 1 | 1.00 |
| F12 | 1 | 1.00 |
| patinillos | 1 | 1.00 |
|  | 1 | 1.00 |
| Total |  | 43.00 |

**E27HS030** m2 PINTURA TIPO FERRO-OXIRON
52.300 m2 × 10.49 (10.8 con costes indirectos) = 564.84
Pintura tipo ferro - oxirón sobre soporte metálico dos manos y una mano de minio electrolítico, i/raspados de óxidos y limpieza manual.

| Código | Ud | Descripción | Rendimiento | Precio | Importe |
|---|---|---|---|---|---|
| O01OB230 | h | Oficial 1ª pintura | 0.234 | 16.8 | 3.93 |
| O01OB240 | h | Ayudante pintura | 0.234 | 15.8 | 3.70 |
| P25OU020 | l | Imp. anticorrosiva minio blanco (material) | 0.200 | 5.0873812002239 | 1.02 |
| P25JM010 | l | Esmalte metál.rugos.Montosintetic Ferrum (material) | 0.300 | 5.926949021086 | 1.78 |
| P25WW220 | ud | Pequeño material | 0.100 | 0.6296758656466 | 0.06 |
|  |  | Total |  |  | 10.49 |

| Medición | Uds. | Largo | Ancho | Parcial |
|---|---|---|---|---|
| escalera aros | 1 | 5.50 | 1.00 | 5.50 |
| plataforma tramex | 4 | 10.00 | 1.00 | 40.00 |
| barandilla tubo | 1 | 34.00 | 0.20 | 6.80 |
| Total |  |  |  | 52.30 |

**E27GW050** m2 PINTURA AL CLOROCAUCHO
20.000 m2 × 7.2 (7.42 con costes indirectos) = 148.40
Pintura al clorocaucho con dos manos a brocha, i/limpieza de superficies y neutralización, plastecido de grietas y mano de imprimación.

| Código | Ud | Descripción | Rendimiento | Precio | Importe |
|---|---|---|---|---|---|
| O01OB230 | h | Oficial 1ª pintura | 0.134 | 16.8 | 2.25 |
| O01OB240 | h | Ayudante pintura | 0.134 | 15.8 | 2.12 |
| P25OZ040 | l | E.fij.muy pene.obra/mad ext/int Fijamont | 0.080 | 3.5581683836536 | 0.28 |
| P25WD040 | kg | Disolvente clorocaucho (material) | 0.050 | 1.3493054263855 | 0.07 |
| P25QC020 | l | P.epoxi 2 comp.parking Monoepox S/M+C (material) | 0.300 | 7.9658994431796 | 2.39 |
| P25WW220 | ud | Pequeño material | 0.150 | 0.6296758656466 | 0.09 |
|  |  | Total |  |  | 7.2 |

## CAP16 APARATOS ELEVADORES (10/12/2003)
Importe: 41961.38

**E25TA205** ud ASCENSOR PW08/10-19 630 KG KONE 2 PAR 2 ACC
2.000 ud × 11883.66 (12240.17 con costes indirectos) = 24480.34
Instalación completa de ascensor sin cuarto de máquinas PW08/10-19 de la serie KONE E MonoSpace® o equivalente aprobado por la D.T., de 630 kg / 8 Personas. 2 paradas y 2 accesos. Velocidad de 1,00 m/s GEARLESS regulada electrónicamente por frecuencia variable V3F16 de KONE.
Cabina: modelo con paredes laterales en acero inoxidable y frente de puerta en acero inoxidable satinado, techo modelo Levante en acero inoxidable con iluminación fluorescente de bajo consumo o mediante focos led, pasamanos y espejo en pared del fondo. Suelo de granito a elegir por la D.T.. Dimensiones útiles: 1100 x 1400 x 2200 mm. (Ancho x Fondo x Alto). Hueco de 1600 x 1800 mm (Puertas voladas en hueco)
Puerta de Cabina: automática telescópica de 800 x 2000 mm en acero inoxidable satinado. Puertas de Pisos: 800 x 2000 mm Acero Inoxidable Satinado en todas las plantas con marco de 150mm. Homologación E-PF30. Reapertura por presión de contacto y Cortina MEMCO-PANAFORTY o equivalente aprobado por la D.T.. Acceso con llave. Armario de maniobra: en marco de puerta de última planta, en acero inoxidable (150 x 110 mm). Maniobra DC, Colectiva-selectiva en Bajada SIMPLEX.
Señalización en cabina: posicional de 7 segmentos con flechas direccionales. Alarma e iluminación de emergencia. Señalización de sobrecarga. Pulsador de apertura de puertas. Señalización en pisos: tipo Sigma con iluminación de llamada. Posicional digital 7 segmentos con flechas y Gong en todas las plantas. Sintetizador de voz.
Tracción: EcoDisc® V3F16 o equivalente aprobado por la D.T.. Sistema de Frecuencia y Voltaje Variable del tipo V.V.V.F. con control tacométrico. Precisión de nivelación +/-5 mm. Control continuo de las intensidades de línea en función de la carga a transportar y renivelación automática. Grupo tractor axial síncrono de magnetos permanentes, Sin Reductora mecánica, GEARLESS EcoDisc® o equivalente aprobado por la D.T., integrado en la parte superior del hueco sobre una guía de cabina y aislada mediante elementos elastométricos.
Revoluciones máximas aprox.= 100 r.p.m. Nivel de Ruido medio = 50 DbA Consumo de aceite lubricante = O lts. Motor lineal libre de pérdidas térmicas por deslizamiento. Mínimo consumo energético. Potencia del motor: 3,7 kW
Eco-efficient Kone: sistema de frenado regenerativo.
Totalmente instalado, probado, funcionando y conforme a Reglamento de Accesibilidad y al resto de normativa vigente. Incluso documentación necesaria para la autorización en Industria.

| Código | Ud | Descripción | Rendimiento | Precio | Importe |
|---|---|---|---|---|---|
| P24AE107 | ud | Ascensor Kone PW08/10-19 630 kg 2 par i/instalación (material) | 1.000 | 11883.662720392 | 11883.66 |
|  |  | Total |  |  | 11883.66 |

**E25TA206** ud ASCENSOR PW13/10-19 630 KG KONE 2 PAR 2 ACC
1.000 ud × 16971.88 (17481.04 con costes indirectos) = 17481.04
Instalación completa de ascensor sin cuarto de máquinas PW13/10-19 de la serie KONE SERIE C MonoSpace®o equivalente aprobado por la D.T., de 1000 kg / 13 Personas. 2 paradas y 2 accesos. Velocidad de 1,00 m/s GEARLESS regulada electrónicamente por frecuencia variable de KONE.
Cabina: modelo con paredes laterales en acero inoxidable y frente de puerta en acero inoxidable satinado, techo con iluminación de focos LED de bajo consumo, pasamanos tubular satinado. Espejo en pared del fondo. Suelo de granito a elegir por la D.T.. Dimensiones útiles: 1100 x 2100 x 2200 mm. (Ancho x Fondo x Alto). Hueco de 1650 x 2500 mm (Puertas voladas en hueco)
Puerta de Cabina: 900 x 2000 mm Acero inoxidable satinado. Puertas de Pisos: 900 x 2000 mm Acero Inoxidable Satinado en todas las plantas con marco de 150mm. Homologación E-120 Reapertura por presión de contacto y Cortina MEMCO-PANAFORTY o equivalente aprobado por la D.T.. Acceso con llave.
Armario de maniobra: en marco de puerta de última planta, en acero inoxidable (150 x 110 mm). Maniobra DC, Colectiva-selectiva en Bajada SIMPLEX.
Señalización en cabina: posicional de 7 segmentos con flechas direccionales. Alarma e iluminación de emergencia. Señalización de sobrecarga. Pulsador de apertura de puertas. Señalización en pisos: Tipo KSL 420 o equivalente aprobado por la D.T. con iluminación de llamada. Posicional 7 segmentos con flechas y Gong en todas las plantas. Sintetizador de voz.
Tracción: EcoDisc® V3F16 o equivalente aprobado por la D.T.. Sistema de Frecuencia y Voltaje Variable del tipo V.V.V.F. con control tacométrico. Precisión de nivelación. Control continuo de las intensidades de línea en función de la carga a transportar y renivelación automática. Grupo tractor axial síncrono de magnetos permanentes, Sin Reductora mecánica, GEARLESS EcoDisc® o equivalente aprobado por la D.T., integrado en la parte superior del hueco sobre una guía de cabina y aislada mediante elementos elastométricos.
Revoluciones máximas aprox.= 100 r.p.m. Nivel de Ruido medio = 50 DbA Consumo de aceite lubricante = O lts. Motor lineal libre de pérdidas térmicas por deslizamiento. Mínimo consumo energético.
Eco-efficient Kone: Focos LED de bajo consumo en techo cabina. Iluminación en StandBy en cabina. Variador StandBy. Señalización tenue en StandBy puertas pisos
Sistema de frenado regenerativo.
Potencia del motor: 5,7 kW
Totalmente instalado, probado, funcionando y conforme a Reglamento de Accesibilidad y al resto de normativa vigente. Incluso documentación necesaria para la autorización en Industria.

| Código | Ud | Descripción | Rendimiento | Precio | Importe |
|---|---|---|---|---|---|
| P24AE108 | ud | Ascensor Kone PW13/10-19 630 kg 2 par i/instalación (material) | 1.000 | 16971.883488437 | 16971.88 |
|  |  | Total |  |  | 16971.88 |

## CAP18 URBANIZACION (10/12/2003)
Importe: 396813.63

### CAP18.1 MOVIMIENTO DE TIERRAS (10/12/2003)
Importe: 103853.54

**U01DI031** m3 DESMONTE TIERRA EXPLANAC. I/TRANSPORTE (12/12/2000)
11055.000 m3 × 1.57 (1.62 con costes indirectos) = 17909.10
Desmonte en tierra de la explanación con medios mecánicos, incluso arrancado de maleza y especies vegetales existentes, con transporte de los productos de la excavación a vertedero o lugar de empleo.

| Código | Ud | Descripción | Rendimiento | Precio | Importe |
|---|---|---|---|---|---|
| O01OA020 | h | Capataz | 0.003 | 15.7 | 0.05 |
| M05EC020 | h | Excavadora hidráulica cadenas 135 CV (maquinaria; 05/12/2000) | 0.007 | 52.05 | 0.36 |
| M07CB020 | h | Camión basculante 4x4 14 t. | 0.033 | 35 | 1.16 |
|  |  | Total |  |  | 1.57 |

| Medición | Uds. | Largo | Ancho | Alto | Parcial |
|---|---|---|---|---|---|
| parcela / a cota -1,80 m | 1 | 10050.00 | 1.00 | 1.10 | 11055.00 |
| Total |  |  |  |  | 11055.00 |

**U01TC060** m3 TERRAPLÉN C/PROD. PRÉSTAMOS
10267.680 m3 × 4.48 (4.61 con costes indirectos) = 47334.00
Terraplén con productos de préstamos, extendido, humectación y compactación, incluso perfilado de taludes y rasanteo de la superficie de coronación, terminado.

| Código | Ud | Descripción | Rendimiento | Precio | Importe |
|---|---|---|---|---|---|
| U01TC020 | m3 | TERRAP.CORON.ENSAN.C/PROD.PRÉST. | 0.750 | 4.58 | 3.44 |
| U01TC040 | m3 | TERRAP.CORON.VARIA.C/PROD.PRÉST. | 0.250 | 4.15 | 1.04 |
|  |  | Total |  |  | 4.48 |

Claves: producción, terraplén, coro, préstamo, coronación, humedad, compacto, perfil, talud, terminación, superficie

| Medición | Uds. | Largo | Ancho | Alto | Parcial |
|---|---|---|---|---|---|
| terraplen hasta cota -0,97 m |  |  |  |  |  |
| parcela | 1 | 10050.00 | 1.00 | 0.83 | 8341.50 |
| terraplen hasta cota -0,38 |  |  |  |  |  |
| zona aparcamiento y porche 1 | 1 | 1328.00 | 1.00 | 0.59 | 783.52 |
| terraplen hasta cota -0,70 |  |  |  |  |  |
| zona peatonal | 1 | 3686.00 | 1.00 | 0.31 | 1142.66 |
| Total |  |  |  |  | 10267.68 |

**U03CN030** m2 ZAHORRA NATURAL EN SUBBASE e=20 IP=0
5001.000 m2 × 2.46 (2.53 con costes indirectos) = 12652.53
Zahorra natural, husos ZN(50)/ZN(20) de 20 cm. de espesor en sub-base y con índice de plasticidad cero, puesta en obra, extendida y compactada, incluso preparación de la superficie de asiento.

| Código | Ud | Descripción | Rendimiento | Precio | Importe |
|---|---|---|---|---|---|
| O01OA020 | h | Capataz | 0.001 | 15.7 | 0.02 |
| O01OA070 | h | Peón ordinario | 0.003 | 14.8 | 0.04 |
| M08NM020 | h | Motoniveladora de 200 CV (maquinaria; 05/12/2000) | 0.003 | 56 | 0.17 |
| M08RN040 | h | Rodillo vibrante autopropuls.mixto 15 t. (maquinaria; 05/12/2000) | 0.003 | 40 | 0.12 |
| M08CA110 | h | Cisterna agua s/camión 10.000 l. | 0.003 | 26.4 | 0.08 |
| M07CB020 | h | Camión basculante 4x4 14 t. | 0.003 | 35 | 0.11 |
| M07W020 | t | km transporte zahorra (maquinaria) | 5.892 | 0.11 | 0.65 |
| P01AF010 | t | Zahorra nat. ZN(50)/ZN(20), IP=0 (material; 02/01/2003) | 0.440 | 2.8785182429557 | 1.27 |
|  |  | Total |  |  | 2.46 |

Claves: compacto, zahorra, natural, base, zinc, plasticidad, preparación, superficie, asiento

| Medición | Uds. | Largo | Ancho | Parcial |
|---|---|---|---|---|
| zona aparcamiento y porche 1 | 1 | 1315.00 | 1.00 | 1315.00 |
| zona peatonal | 1 | 3686.00 | 1.00 | 3686.00 |
| Total |  |  |  | 5001.00 |

**E04SE011** m3 ENCACHADO PIEDRA 40/80
1105.800 m3 × 16.07 (16.55 con costes indirectos) = 18300.99

| Medición | Uds. | Largo | Ancho | Alto | Parcial |
|---|---|---|---|---|---|
| zona peatonal | 1 | 3686.00 | 1.00 | 0.30 | 1105.80 |
| Total |  |  |  |  | 1105.80 |

**U01EZ010** m3 EXCAVACIÓN ZANJATERRENO FLOJO I/TRANSP.
208.600 m3 × 2.01 (2.07 con costes indirectos) = 431.80

| Medición | Uds. | Largo | Ancho | Alto | Parcial |
|---|---|---|---|---|---|
| vallado |  |  |  |  |  |
|  | 1 | 410.60 | 0.30 | 1.80 | 221.72 |
| a deducir |  |  |  |  |  |
|  | -2 | 6.50 | 0.30 | 1.80 | -7.02 |
|  | -1 | 4.80 | 0.30 | 1.80 | -2.59 |
|  | -2 | 3.25 | 0.30 | 1.80 | -3.51 |
| Total |  |  |  |  | 208.60 |

**E02ES040** m3 EXC.ZANJA INSTALACIONES T.FLOJO MEC.
387.350 m3 × 11.97 (12.33 con costes indirectos) = 4776.03
Excavación en zanjas de instalaciones, en terrenos flojos, por medios mecánicos, incluso p.p. de excavación de pozos para arquetas, con extracción de tierras a los bordes, y con posterior relleno y apisonado de las tierras procedentes de la excavación y con p.p. de medios auxiliares. Medido en volumen teórico.

| Código | Ud | Descripción | Rendimiento | Precio | Importe |
|---|---|---|---|---|---|
| O01OA070 | h | Peón ordinario | 0.603 | 14.8 | 8.92 |
| M05EC110 | h | Miniexcavadora hidráulica cadenas 1,2 t. (maquinaria; 05/12/2000) | 0.074 | 27.04 | 2.00 |
| M08RI010 | h | Pisón vibrante 70 kg. | 0.502 | 2.1 | 1.05 |
|  |  | Total |  |  | 11.97 |

Claves: apisonado, consistencia, terreno, auxiliar, extracción, relleno, medio, saneamiento, mecánico, flojo, zanja, tierra, excavación

| Medición | Uds. | Largo | Ancho | Alto | Parcial |
|---|---|---|---|---|---|
| galería | 1 | 36.35 | 2.50 | 0.40 | 36.35 |
| teleco | 1 | 130.00 | 0.45 | 0.40 | 23.40 |
| baja tensión | 1 | 40.00 | 0.45 | 0.40 | 7.20 |
| gas | 1 | 45.00 | 0.45 | 0.40 | 8.10 |
| fontanería | 1 | 10.00 | 0.45 | 0.40 | 1.80 |
| saneamiento | 1 | 575.00 | 0.60 | 0.90 | 310.50 |
| Total |  |  |  |  | 387.35 |

**U08DTE010** m3 ARENA DE RÍO PROTECCIÓN CONDUCTOS
156.640 m3 × 8.72 (8.98 con costes indirectos) = 1406.63
Protección de conductos de instalaciones mediante extendido y compactado con rodillo vibrante manual de arena de río, tamaño 0/5 mm. Listo para ejecutar una subase adecuada para solera.

| Código | Ud | Descripción | Rendimiento | Precio | Importe |
|---|---|---|---|---|---|
| O01OA070 | h | Peón ordinario | 0.067 | 14.8 | 0.99 |
| P01AA020 | m3 | Arena de río 0/6 mm. (material) | 1.000 | 7.4061875626049 | 7.41 |
| P02DW050 | m3 | Agua | 0.020 | 0.2698610852771 | 0.01 |
| M08RL010 | h | Rodillo vibrante manual tándem 800 kg. | 0.067 | 4.6 | 0.31 |
|  |  | Total |  |  | 8.72 |

Claves: residuo, agua, río, areno, compacto, relleno, depuración, solera

| Medición | Uds. | Largo | Ancho | Alto | Parcial |
|---|---|---|---|---|---|
| galería | 1 | 36.35 | 2.50 | 0.30 | 27.26 |
| teleco | 1 | 130.00 | 0.45 | 0.30 | 17.55 |
| baja tensión | 1 | 40.00 | 0.45 | 0.30 | 5.40 |
| gas | 1 | 45.00 | 0.45 | 0.30 | 6.08 |
| fontanería | 1 | 10.00 | 0.45 | 0.30 | 1.35 |
| saneamiento | 1 | 550.00 | 0.60 | 0.30 | 99.00 |
| Total |  |  |  |  | 156.64 |

**U02BZ011** m3 RELLENO, EXTENDIDO Y COMPACTADO (26/12/2000)
71.930 m3 × 2.69 (2.77 con costes indirectos) = 199.25
Relleno extendido y compactado de tierras con material procedente de la excavación, incluso humectación, extendido y rasanteado, terminado.

| Código | Ud | Descripción | Rendimiento | Precio | Importe |
|---|---|---|---|---|---|
| O01OA020 | h | Capataz | 0.017 | 15.7 | 0.27 |
| O01OA070 | h | Peón ordinario | 0.033 | 14.8 | 0.49 |
| M05RN010 | h | Retrocargadora neumáticos 50 CV | 0.033 | 27.64 | 0.91 |
| M08CA110 | h | Cisterna agua s/camión 10.000 l. | 0.033 | 26.4 | 0.87 |
| M08RL010 | h | Rodillo vibrante manual tándem 800 kg. | 0.033 | 4.6 | 0.15 |
|  |  | Total |  |  | 2.69 |

Claves: terminación, relleno, drenaje, compacto, humedad, zanja, excavación, material

| Medición | Uds. | Largo | Ancho | Alto | Parcial |
|---|---|---|---|---|---|
| zona ajardinada y seto |  |  |  |  |  |
|  | 1 | 145.25 | 1.00 | 0.30 | 43.58 |
|  | 1 | 94.50 | 1.00 | 0.30 | 28.35 |
| Total |  |  |  |  | 71.93 |

**U15CAT030** m3 EXTENDIDO TIERRA VEGETAL
71.930 m3 × 8.77 (9.03 con costes indirectos) = 649.53
Suministro y extendido de tierra vegetal incluyendo el suministro, carga, transporte, extendido, compactación y perfilado, terminado.

| Código | Ud | Descripción | Rendimiento | Precio | Importe |
|---|---|---|---|---|---|
| M05DC020 | h | Dozer cadenas D-7 200 CV (maquinaria; 05/12/2000) | 0.005 | 87 | 0.44 |
| P28DA020 | m3 | Tierra vegetal cribada (material) | 1.000 | 8.3257142235491 | 8.33 |
|  |  | Total |  |  | 8.77 |

Claves: residuo, grueso, exterior, equipo, tierra, cabeza, perfil, vegetal, lámina

| Medición | Uds. | Largo | Ancho | Alto | Parcial |
|---|---|---|---|---|---|
| zona ajardinada y seto |  |  |  |  |  |
|  | 1 | 145.25 | 1.00 | 0.30 | 43.58 |
|  | 1 | 94.50 | 1.00 | 0.30 | 28.35 |
| Total |  |  |  |  | 71.93 |

**E02TT030** m3 CARGA _TRANSPORTE VERTEDERO
77.470 m3 × 2.43 (2.5 con costes indirectos) = 193.68
Carga y transporte de tierras y escombros a vertedero o lugar de empleo, considerando ida y vuelta, por medios mecánicos, y con p.p. de medios auxiliares.

| Código | Ud | Descripción | Rendimiento | Precio | Importe |
|---|---|---|---|---|---|
| M05PN010 | h | Pala cargadora neumáticos 85 CV/1,2m3 (maquinaria; 05/12/2000) | 0.013 | 37.86 | 0.49 |
| M07CB010 | h | Camión basculante 4x2 10 t. (maquinaria; 05/12/2000) | 0.067 | 29 | 1.94 |
|  |  | Total |  |  | 2.43 |

| Medición | Uds. | Largo | Ancho | Alto | Parcial |
|---|---|---|---|---|---|
| zanjas instalaciones | 0.2 | 387.35 | 1.00 | 1.00 | 77.47 |
| Total |  |  |  |  | 77.47 |

### CAP18.0 VALLADO (27/11/2006)
Importe: 113541

**E04CM094** m3 HORM. LIMPIEZA H-100 V. MANUAL
92.710 m3 × 54.36 (55.99 con costes indirectos) = 5190.83
Hormigón ciclópeo Fck 100 kg/cm2, con cemento CEM II/B-P 32,5 N, arena de río y árido rodado Tmáx. 40 mm. y morro 80/150 mm, para limpieza y nivelado de fondos de cimentación, incluso vertido manual, vibrado y colocación. Según normas NTE y EHE-08. Medido en volumen teórico. Según detalle.

| Código | Ud | Descripción | Rendimiento | Precio | Importe |
|---|---|---|---|---|---|
| O01OA070 | h | Peón ordinario | 0.268 | 14.8 | 3.97 |
| A03H020 | m3 | HORMIGÓN CICLÓPEO H-100kg/cm2 | 1.100 | 45.81 | 50.39 |
|  |  | Total |  |  | 54.36 |

Claves: masa, colocación, vibración, nivel, consistencia, cimiento, vertedero, plástico, limpieza, obra, grúa, ambiente, norma, elaboración, hormigón

| Medición | Uds. | Largo | Ancho | Alto | Parcial |
|---|---|---|---|---|---|
| vallado |  |  |  |  |  |
|  | 1 | 410.60 | 0.30 | 0.80 | 98.54 |
| a deducir |  |  |  |  |  |
|  | -2 | 6.50 | 0.30 | 0.80 | -3.12 |
|  | -1 | 4.80 | 0.30 | 0.80 | -1.15 |
|  | -2 | 3.25 | 0.30 | 0.80 | -1.56 |
| Total |  |  |  |  | 92.71 |

**E04CA81** m3 H.ARM. HA-25/P/20 ZAPATAS ENCOF V. MANUAL
115.890 m3 × 105.9 (109.08 con costes indirectos) = 12641.28
Hormigón armado HA-25 N/mm2. consistencia plástica/blanda, Tmáx.20 mm., para cualquier tipo de ambiente, elaborado en central en relleno de zapatas, vigas riostras, zanjas de cimentación, incluso armadura con acero B 500 S según documentación gráfica, encofrado y desencofrado, vertido directo, vibrado y colocado. Según normas NTE-CSZ y EHE-08. Medido en volumen teórico. Según detalle.

| Código | Ud | Descripción | Rendimiento | Precio | Importe |
|---|---|---|---|---|---|
| 2·2·E04CM050 | m3 | HORM. HA-25/B/20 V. MANUAL | 1.000 | 60.84 | 60.84 |
| 2·2·E04AB020 | kg | ACERO CORRUGADO B 500 S | 40.000 | 0.67 | 26.80 |
| E04CE020 | m2 | ENCOF.MAD.ZAP.Y VIG.RIOS.Y ENCE. | 2.000 | 9.13 | 18.26 |
|  |  | Total |  |  | 105.9 |

| Medición | Uds. | Largo | Ancho | Alto | Parcial |
|---|---|---|---|---|---|
| vallado |  |  |  |  |  |
|  | 1 | 410.60 | 0.30 | 1.00 | 123.18 |
| a deducir |  |  |  |  |  |
|  | -2 | 6.50 | 0.30 | 1.00 | -3.90 |
|  | -1 | 4.80 | 0.30 | 1.00 | -1.44 |
|  | -2 | 3.25 | 0.30 | 1.00 | -1.95 |
| Total |  |  |  |  | 115.89 |

**E04MA89** m3 H.ARM. HA-25/P/20 BLANCO MURO 2C. VISTAS V.GRUA/BOMBA
51.150 m3 × 270.38 (278.49 con costes indirectos) = 14244.76
Hormigón blanco armado HA-25 N/mm2., consistencia plástica/blanda, Tmáx.20 mm., para cualquier tipo de ambiente, elaborado en central, en muros con todas las caras vistas, incluso armadura con acero B 500 S según documentación gráfica, incluyendo p.p. de pilares embutidos, encofrado y desencofrado con paneles metálicos forrados interiormente con tablero fenólico plastificado a dos caras o sistema equivalente, con berenjenos en las aristas y juntas, encofrado de huecos según documentación gráfica, vertido con grúa o motobomba, vibrado y colocado. Según normas NTE-CCM, EME y EHE-08. Según detalle.

| Código | Ud | Descripción | Rendimiento | Precio | Importe |
|---|---|---|---|---|---|
| E04MM011 | m3 | HORMIGÓN BLANCO HA-25/B/15 V.MAN. | 1.050 | 69.37 | 72.84 |
| E04MEF030 | m2 | ENCOFRADO EN MUROS 2 CARAS VISTAS FENOL | 6.850 | 20.23 | 138.58 |
| 2·2·E04AB020 | kg | ACERO CORRUGADO B 500 S | 80.000 | 0.67 | 53.60 |
| P01HB011 | m3 | Vertido hormigón grúa / bomba | 1.000 | 5.357242285501 | 5.36 |
|  |  | Total |  |  | 270.38 |

Claves: aglomerado, muro, cara, armadura, norma, ambiente, colocación, vibración, plástico, grúa, central, elaboración, hormigón, desencofrante, encofrar, tablero, consistencia, vertedero

| Medición | Uds. | Largo | Ancho | Alto | Parcial |
|---|---|---|---|---|---|
| zócalo |  |  |  |  |  |
|  | 1 | 410.60 | 0.20 | 0.50 | 41.06 |
| a deducir |  |  |  |  |  |
|  | -2 | 6.50 | 0.30 | 0.50 | -1.95 |
|  | -1 | 4.80 | 0.30 | 0.50 | -0.72 |
|  | -2 | 3.25 | 0.30 | 0.50 | -0.98 |
| paños ciegos |  |  |  |  |  |
|  | 4 | 0.75 | 0.30 | 2.00 | 1.80 |
|  | 12 | 0.50 | 0.30 | 2.00 | 3.60 |
|  | 3 | 0.20 | 0.30 | 2.00 | 0.36 |
|  | 1 | 2.50 | 0.30 | 2.00 | 1.50 |
|  | 2 | 5.40 | 0.30 | 2.00 | 6.48 |
| Total |  |  |  |  | 51.15 |

**E15VB021** m VALLA PERFILES PLETINA H= 2M S/DISEÑO
461.300 m × 111.41 (114.75 con costes indirectos) = 52934.18
Valla formada por los siguientes elementos:
- palastro inferior horizontal 300x10 mm de remate con murete
- palastro vertical 300x20 mm de rigidización con taladro superior de radio 50 mm
- perfil pletina 60x20 mm formando el entramado
- perfiles conformados 60x40 mm, por detras de las pletinas
Todos los perfiles galvanizados en caliente por inmersión Z-275, i/montaje. Según diseño. Medida la longitud ejecutada.

| Código | Ud | Descripción | Rendimiento | Precio | Importe |
|---|---|---|---|---|---|
| O01OB130 | h | Oficial 1ª cerrajero | 0.234 | 16.8 | 3.93 |
| O01OB140 | h | Ayudante cerrajero | 0.234 | 15.8 | 3.70 |
| P13VB211 | m | Vallado pletina - perfil h=2m galva s/diseño (material) | 1.000 | 103.77657957156 | 103.78 |
|  |  | Total |  |  | 111.41 |

Claves: soldadura, lámina, vertical, horizontal, fijación, acero, tubo, poste, diámetro, galvanizar, valla, barrote, caliente, inmersión

| Medición | Uds. | Largo | Parcial |
|---|---|---|---|
| perímetro |  |  |  |
|  | 1 | 410.65 | 410.65 |
| a deducir paños ciegos |  |  |  |
|  | 4 | 0.75 | 3.00 |
|  | 12 | 0.50 | 6.00 |
|  | 3 | 0.20 | 0.60 |
|  | 1 | 2.50 | 2.50 |
|  | 2 | 5.40 | 10.80 |
| a deducir puertas vehículos |  |  |  |
|  | 2 | 6.50 | 13.00 |
|  | 1 | 4.80 | 4.80 |
|  | 2 | 3.25 | 6.50 |
| a deducir puertas peatonales |  |  |  |
|  | 2 | 1.00 | 2.00 |
|  | 1 | 1.45 | 1.45 |
| Total |  |  | 461.30 |

**E27HEC020** m2 ESMALTE SINTÉTICO BRILL.S/METAL
932.300 m2 × 8.89 (9.16 con costes indirectos) = 8539.87

| Medición | Uds. | Largo | Ancho | Parcial |
|---|---|---|---|---|
| perímetro |  |  |  |  |
|  | 1 | 410.65 | 2.00 | 821.30 |
| puerta peatonal |  |  |  |  |
|  | 4 | 1.00 | 2.00 | 8.00 |
|  | 2 | 1.45 | 2.00 | 5.80 |
| puertas vehículos |  |  |  |  |
|  | 4 | 6.50 | 2.00 | 52.00 |
|  | 2 | 4.80 | 2.00 | 19.20 |
|  | 4 | 3.25 | 2.00 | 26.00 |
| Total |  |  |  | 932.30 |

**E15CGC031** m2 PUERTA CORREDERA SIN DINTEL
48.600 m2 × 220.14 (226.74 con costes indirectos) = 11019.56
Puerta corredera sin dintel, accionada manualmente, formada por una hoja construida con perfiles 100x60 y 60x40 de acero laminado en frío, zócalo de chapa plegada de acero galvanizado sendzimer de 0,8 mm., forrado decorativo por ambas caras con tablero baquelizado de alta densidad, tipo Prodema Baq+ o equivalente aprobado por la D.T., acabado liso, de 16 mm de espesor, tipo M2, compuesto por alma de fibras de celulosa impregnadas en resinas fenólicas termoendurecidas y superficie de madera natural protegida; guía inferior, topes, cubreguías, tiradores, pasadores, cerradura y demás accesorios necesarios para su funcionamiento, patillas de fijación a la obra, elaborada en taller, ajuste y montaje en obra. Según diseño.

| Código | Ud | Descripción | Rendimiento | Precio | Importe |
|---|---|---|---|---|---|
| O01OB130 | h | Oficial 1ª cerrajero | 0.201 | 16.8 | 3.38 |
| O01OB140 | h | Ayudante cerrajero | 0.201 | 15.8 | 3.18 |
| P13CG311 | m2 | Puerta corredera tubo acero rev. Prodema Baq+ 16 mm (material) | 1.100 | 194.16005342937 | 213.58 |
|  |  | Total |  |  | 220.14 |

Claves: tubo, corredera, elaboración, taller, montaje, albañil, construcción, tirador, frío, barrote, zócalo, plegable, acero, vertical, patilla, accesorio, cerrajería, pasador, hoja, dintel, chapa, perfil, inferior, fijación, ajustar, puerta, guía, galvanizar, lámina, manual

| Medición | Uds. | Largo | Ancho | Parcial |
|---|---|---|---|---|
| puertas vehículos |  |  |  |  |
|  | 2 | 6.50 | 2.00 | 26.00 |
|  | 1 | 4.80 | 2.00 | 9.60 |
|  | 2 | 3.25 | 2.00 | 13.00 |
| Total |  |  |  | 48.60 |

**E15CGM040** ud EQUIPO MOTORIZ.P.CORRED.
5.000 ud × 724.01 (745.73 con costes indirectos) = 3728.65
Equipo de motorización para puerta corredera rodante, compuesto por grupo motriz, armario metálico estanco para componentes electrónicos de maniobra, accionamiento ultrasónico a distancia, pulsador interior apertura/cierre/paro, receptor, dos emisores fotocélula de seguridad y demás accesorios, instalado y en funcionamiento. Según diseño

| Código | Ud | Descripción | Rendimiento | Precio | Importe |
|---|---|---|---|---|---|
| O01OB200 | h | Oficial 1ª electricista | 1.339 | 16.8 | 22.50 |
| O01OB130 | h | Oficial 1ª cerrajero | 2.009 | 16.8 | 33.75 |
| O01OB140 | h | Ayudante cerrajero | 2.009 | 15.8 | 31.74 |
| P13CM051 | ud | Equipo automatiz.p.correder.completo i/accesorios (material) | 1.000 | 636.02259857809 | 636.02 |
|  |  | Total |  |  | 724.01 |

| Medición | Uds. | Parcial |
|---|---|---|
| puertas vehículos | 5 | 5.00 |
| Total |  | 5.00 |

**E15CGC032** m2 PUERTA ABATIBLE PEATONAL SIN DINTEL
6.900 m2 × 153.85 (158.47 con costes indirectos) = 1093.44
Puerta peatonal abatible sin dintel, accionada manualmente, formada por una hoja construida con perfiles 100x60 y 60x40 de acero laminado en frío, zócalo de chapa plegada de acero galvanizado sendzimer de 0,8 mm., forrado decorativo por ambas caras con tablero baquelizado de alta densidad, tipo Prodema Baq+ o equivalente aprobado por la D.T., acabado liso, de 16 mm de espesor, tipo M2, compuesto por alma de fibras de celulosa impregnadas en resinas fenólicas termoendurecidas y superficie de madera natural protegida; guía inferior, topes, cubreguías, tiradores, pasadores, cerradura y demás accesorios necesarios para su funcionamiento, patillas de fijación a la obra, elaborada en taller, ajuste y montaje en obra. Según diseño.

| Código | Ud | Descripción | Rendimiento | Precio | Importe |
|---|---|---|---|---|---|
| O01OB130 | h | Oficial 1ª cerrajero | 0.201 | 16.8 | 3.38 |
| O01OB140 | h | Ayudante cerrajero | 0.201 | 15.8 | 3.18 |
| P13CG312 | m2 | Puerta abatible tubo acero rev. Prodema Baq+ 16 mm (material) | 1.000 | 147.29417828625 | 147.29 |
|  |  | Total |  |  | 153.85 |

Claves: taller, albañil, corredera, tirador, montaje, elaboración, fijación, accesorio, cerrajería, pasador, inferior, patilla, ajustar, puerta, guía, manual, frío, galvanizar, zócalo, chapa, dintel, hoja, construcción, tubo, plegable, acero, perfil, vertical, barrote, lámina

| Medición | Uds. | Largo | Ancho | Parcial |
|---|---|---|---|---|
| accesos |  |  |  |  |
|  | 2 | 1.00 | 2.00 | 4.00 |
|  | 1 | 1.45 | 2.00 | 2.90 |
| Total |  |  |  | 6.90 |

**E27HS030** m2 PINTURA TIPO FERRO-OXIRON
10.000 m2 × 10.49 (10.8 con costes indirectos) = 108.00

**ESIR.5obaX** ud LETRA - NUMERO ACERO INOX 200 (29/04/1998)
27.000 ud × 65.13 (67.08 con costes indirectos) = 1811.16
Letra individual de acero inoxidable pulido realizada con pletina curvada de sección 40x5 mm, de 20 cm. de altura, incluso anclaje separador, replanteo y recibido de las mismas, totalmente colocadas.

| Código | Ud | Descripción | Rendimiento | Precio | Importe |
|---|---|---|---|---|---|
| O01OA060 | h | Peón especializado | 0.100 | 15.2 | 1.52 |
| P34VBP042 | ud | Número - letra acero inox. pletina 40x5 mm h=200 mm (material) | 1.000 | 63.607257285314 | 63.61 |
|  |  | Total |  |  | 65.13 |

| Medición | Uds. | Parcial |
|---|---|---|
|  | 23 | 23.00 |
|  | 4 | 4.00 |
| Total |  | 27.00 |

**E15VB022** m VALLA CERRAMIENTO TUBULAR CDL COLOR OLA
26.650 m × 81.21 (83.65 con costes indirectos) = 2229.27
Cerramiento tubular galvanizado en frío, modelo 76 de Comercial de Laminados o equivalente aprobado por la D.T, con altura variable formando una directriz superior curva en forma de ola, con altura hasta 1,50 m sobre rasante, acabado con pintura en polvo termoendurecible en color a elegir por la D.T., incluso p.p. de cancela montada sobre bastidor con el mismo entramado tubular. Instalado. Según diseño.

| Código | Ud | Descripción | Rendimiento | Precio | Importe |
|---|---|---|---|---|---|
| O01OB130 | h | Oficial 1ª cerrajero | 0.335 | 16.8 | 5.63 |
| O01OB140 | h | Ayudante cerrajero | 0.335 | 15.8 | 5.29 |
| P13VB212 | m | Cerramiento Tubular 76 CDL h=1,50 m ola color s/diseño (material) | 1.000 | 70.29381528718 | 70.29 |
|  |  | Total |  |  | 81.21 |

Claves: fijación, diámetro, caliente, inmersión, soldadura, poste, acero, galvanizar, barrote, tubo, lámina, vertical, horizontal, valla

| Medición | Uds. | Largo | Parcial |
|---|---|---|---|
| patio infantil |  |  |  |
|  | 1 | 26.65 | 26.65 |
| Total |  |  | 26.65 |

### CAP18.2 FIRMES, PAVIMENTOS Y REVESTIMIENTOS (10/12/2003)
Importe: 128401.2

**E03M011** ud OBRA CIVIL ACOMETIDA INSTALACIONES
1.000 ud × 2107.05 (2170.26 con costes indirectos) = 2170.26
Obra civil de acometida de instalaciones a la redes municipales, formada por: rotura del pavimento con compresor, excavación manual de zanjas de saneamiento en terrenos de consistencia dura, carga y transporte de tierras y escombros a vertedero, tapado posterior de la acometida y reposición del pavimento. Con p.p. de medios auxiliares.

| Código | Ud | Descripción | Rendimiento | Precio |
|---|---|---|---|---|
| O01OA040 | h | Oficial segunda | 13.390 | 16.2 |
| O01OA060 | h | Peón especializado | 13.390 | 15.2 |
| P02TLE51 | m | Obra civil acometida instalaciones (material) | 180.000 | 9.3651791446164 |

Claves: punto, medio, tapa, interior, diámetro, pozo, hormigón, tubería, enchufe, goma, pavimentación, auxiliar, campana, zanja, máximo, junta, excavación, compresor, acometida, terreno, rotura, colocación, masa, manual, saneamiento, red, duro, consistencia

**E04LA110** m3 H.ARM. HA-25/B/20/I LOSA CIMENT. V.GR.ENC.
16.490 m3 × 127.22 (131.04 con costes indirectos) = 2160.85

| Medición | Uds. | Largo | Ancho | Alto | Parcial |
|---|---|---|---|---|---|
| galería instalaciones |  |  |  |  |  |
|  | 1 | 36.65 | 2.40 | 0.15 | 13.19 |
|  | 4 | 36.65 | 0.15 | 0.15 | 3.30 |
| Total |  |  |  |  | 16.49 |

**E03ALR030** ud ARQUETA LADRI.REGISTRO 60x60 cm TAPA RELLENABLE INOX
9.000 ud × 276.59 (284.89 con costes indirectos) = 2564.01
Arqueta de registro de 60x60 cm. de medidas interiores, construida con fábrica de ladrillo perforado tosco de 1/2 pie de espesor, recibido con mortero de cemento (M-40), colocado sobre solera de hormigón en masa HM-20/P/40/I ligeramente armada con mallazo, enfoscada y bruñida por el interior con mortero de cemento (M-100), y con marco y tapa rellenable en acero inoxidable AISI-304 respetando la estética del pavimento, terminada y con p.p. de medios auxiliares.

| Código | Ud | Descripción | Rendimiento | Precio | Importe |
|---|---|---|---|---|---|
| O01OA030 | h | Oficial primera | 1.067 | 16.8 | 17.93 |
| O01OA060 | h | Peón especializado | 0.533 | 15.2 | 8.10 |
| P01HM020 | m3 | Hormigón HM-20/P/40/I central (material) | 0.049 | 34.552213770479 | 1.69 |
| P01LT020 | mu | Ladrillo perfora. tosco 25x12x7 | 0.060 | 44.976847546184 | 2.70 |
| P01MC040 | m3 | Mortero 1/6 de central (M-40) (material) | 0.030 | 33.152934069042 | 0.99 |
| P01MC010 | m3 | Mortero preparado en central (M-100) (material) | 0.020 | 27.34592330808 | 0.55 |
| P03AM070 | m2 | Malla 15x30x5 -1,424 kg/m2 (material; 20/11/1997) | 0.500 | 0.5197324605337 | 0.26 |
| P02EAT031 | ud | Marco y tapa cuadrada 60x60cm rellenable ac. inox (material) | 1.000 | 244.37420500093 | 244.37 |
|  |  | Total |  |  | 276.59 |

| Medición | Uds. | Parcial |
|---|---|---|
| galería instalaciones | 9 | 9.00 |
| Total |  | 9.00 |

**U04VC305** m2 PAV.CONTINUO HORM.IMPRESO e=15cm (14/12/2000)
3716.830 m2 × 23.46 (24.16 con costes indirectos) = 89798.61
Pavimento continuo de hormigón HA-20/P/20/I, de 15 cm. de espesor, armado con mallazo de acero 15x15cm, diámetro 6 mm, y con fibra de polipropileno a razón de 0,9 kg./m3., endurecido y enriquecido superficialmente y con acabado impreso en relieve mediante estampación de moldes de goma, i/preparación de la base, extendido, regleado, vibrado, aplicación de aditivos, impresión curado, p/p. de llenado de tapas de arquetas y asimilables, p.p. de juntas, incluso sellado de juntas de encuentro con paramentos verticales mediante aplicación de masilla de elasticidad permanente tipo Sikaflex Pro 2 HP o equivalente aprobado por la D.T., lavado con agua a presión y aplicación de resinas de acabado en base disolvente, todo ello con productos de primera calidad conforme a sistema Paindesco, Basf o equivalente aprobado por la D.T.. Terminado en colores y texturas a elegir por la D.T., de manera que permita un desplazamiento cómodo de sillas de ruedas y asimilables.

| Código | Ud | Descripción | Rendimiento | Precio | Importe |
|---|---|---|---|---|---|
| O01OA030 | h | Oficial primera | 0.181 | 16.8 | 3.04 |
| O01OA060 | h | Peón especializado | 0.569 | 15.2 | 8.65 |
| M11HR010 | h | Regla vibrante eléctrica 2 m. (maquinaria) | 0.013 | 1.88 | 0.02 |
| M11HC040 | m | Corte c/sierra disco hormig.fresco (maquinaria) | 0.003 | 2.4 | 0.01 |
| M10AF010 | h | Sulfatadora mochila (maquinaria) | 0.100 | 0.66 | 0.07 |
| P01HM010 | m3 | Hormigón HM-20/P/20 central | 0.157 | 45.526564571748 | 7.15 |
| P03AM030 | m2 | Malla 15x15x6 -2,792 kg/m2 (material) | 1.020 | 0.8995369509237 | 0.92 |
| P08XVC200 | kg | Colorante endurecedor h.impreso (material; 14/12/2000) | 0.150 | 0.799588400821 | 0.12 |
| P08XVC205 | kg | Polvo desencofrante (material; 14/12/2000) | 0.100 | 4.217828814331 | 0.42 |
| P07W191 | m2 | Film PE transparente e=0,2 mm (material; 14/12/2000) | 0.750 | 0.2498713752566 | 0.19 |
| P08XVC110 | l | Resina acabado base disolvente pavi.horm.impres. (material; 14/12/2000) | 0.100 | 1.8190636118679 | 0.18 |
| P01UJ070 | m | Sellado poliuretano e=20 mm. (material) | 0.500 | 1.7890790468371 | 0.89 |
| P08XVC120 | kg | Fibra polipropileno armado horm. (material; 14/12/2000) | 0.150 | 8.0458582832617 | 1.21 |
| P08SW020 | m | Sellado de juntas Sikaflex 3 mm. (material) | 0.300 | 1.9190121619705 | 0.58 |
|  |  | Total |  |  | 23.46 |

| Medición | Uds. | Largo | Ancho | Parcial |
|---|---|---|---|---|
| UMBRAL A2 | 1 | 7.35 | 1.00 | 7.35 |
| UMBRAL A3 | 1 | 4.47 | 1.00 | 4.47 |
| BASURAS | 1 | 8.36 | 1.00 | 8.36 |
| UMBRAL A4 | 1 | 4.40 | 1.00 | 4.40 |
| UMBRAL A5 | 1 | 9.75 | 1.00 | 9.75 |
| UMBRAL A8 | 1 | 5.22 | 1.00 | 5.22 |
| UMBRAL A12 | 1 | 3.01 | 1.00 | 3.01 |
| UMBRAL A11 | 1 | 3.25 | 1.00 | 3.25 |
| UMBRAL A9 | 1 | 7.31 | 1.00 | 7.31 |
| UMBRAL A10 | 1 | 17.55 | 1.00 | 17.55 |
| zona aparcamiento y porche 1 | 1 | 1315.00 | 1.00 | 1315.00 |
| zona peatonal | 1 | 3686.00 | 1.00 | 3686.00 |
| patio ZA | 1 | 94.94 | 1.00 | 94.94 |
| patio B | 1 | 18.45 | 1.00 | 18.45 |
| accesos exteriores parcela | 2 | 8.00 | 3.00 | 48.00 |
| a deducir |  |  |  |  |
| pista polieportiva | -1 | 968.00 | 1.00 | -968.00 |
| zona ajardinada | -1 | 145.25 | 1.00 | -145.25 |
| zona ajardinada | -1 | 94.50 | 1.00 | -94.50 |
| patio infantil | -1 | 150.13 | 1.00 | -150.13 |
| zona juegos infantiles | -1 | 158.35 | 1.00 | -158.35 |
| Total |  |  |  | 3716.83 |

**U17PH010** m2 PAV. HORMIGÓN CUARZO E=15 CM
968.000 m2 × 14.2 (14.63 con costes indirectos) = 14161.84
Pavimento monolítico para exteriores formado por lámina de polietileno, solera de 15 cm. de hormigón HA-25/P/20/I armada con mallazo 15x15x10 y pavimento embebido en la solera, constituido por aglomerado de cuarzo, cemento y colorante de 3/4 mm. de espesor, con juntas en superficie de 5 cm. de profundidad y en cuadrícula de 5x5 m., juntas de dilatación perimetrales selladas con poliuretano, incluso formación de pendientes para evacuación de aguas y rampas, vertido, fratasado mecánico, pulido y colocado.

| Código | Ud | Descripción | Rendimiento | Precio | Importe |
|---|---|---|---|---|---|
| O01OA090 | h | Cuadrilla A | 0.070 | 26.81 | 1.88 |
| M11HF010 | h | Fratasadora de hormigón gasolina (maquinaria) | 0.067 | 4.5 | 0.30 |
| P30PW010 | m2 | Lámina de polietileno 120 gr. (material) | 1.000 | 0.5797015905953 | 0.58 |
| P01HA010 | m3 | Hormigón HA-25/B/20 central | 0.150 | 45.526564571748 | 6.83 |
| P03AM050 | m2 | Malla 15x15x10 -7,479 kg/m2 (material) | 1.000 | 2.3587857824221 | 2.36 |
| P30PH010 | m2 | Aditivo cuarzo-cemento-colorante (material) | 1.000 | 0.8295729658518 | 0.83 |
| P30PW040 | m | Junta dilat. poliestireno expan. (material) | 0.150 | 0.2798559402874 | 0.04 |
| P30PW050 | m | Juntas retracción (material) | 0.400 | 0.5297273155439 | 0.21 |
| P30PW060 | m | Sellado juntas masilla poliuret. (material) | 0.550 | 2.128904117186 | 1.17 |
|  |  | Total |  |  | 14.2 |

| Medición | Uds. | Largo | Ancho | Parcial |
|---|---|---|---|---|
| pista polieportiva | 1 | 968.00 | 1.00 | 968.00 |
| Total |  |  |  | 968.00 |

**U17PH011** m2 PAV. HORMIGÓN CUARZO E=10 CM
308.480 m2 × 11.78 (12.13 con costes indirectos) = 3741.86
Pavimento monolítico para exteriores formado por lámina de polietileno, solera de 10 cm. de hormigón HA-25/P/20/I armada con mallazo 15x15x10 y pavimento embebido en la solera, constituido por aglomerado de cuarzo, cemento y colorante de 3/4 mm. de espesor, con juntas en superficie de 5 cm. de profundidad y en cuadrícula de 5x5 m., juntas de dilatación perimetrales selladas con poliuretano, incluso formación de pendientes para evacuación de aguas y rampas, vertido, fratasado mecánico, pulido y colocado.

| Código | Ud | Descripción | Rendimiento | Precio | Importe |
|---|---|---|---|---|---|
| O01OA090 | h | Cuadrilla A | 0.065 | 26.81 | 1.74 |
| M11HF010 | h | Fratasadora de hormigón gasolina | 0.067 | 4.5 | 0.30 |
| P30PW010 | m2 | Lámina de polietileno 120 gr. | 1.000 | 0.5797015905953 | 0.58 |
| P01HA010 | m3 | Hormigón HA-25/B/20 central | 0.100 | 45.526564571748 | 4.55 |
| P03AM050 | m2 | Malla 15x15x10 -7,479 kg/m2 | 1.000 | 2.3587857824221 | 2.36 |
| P30PH010 | m2 | Aditivo cuarzo-cemento-colorante | 1.000 | 0.8295729658518 | 0.83 |
| P30PW040 | m | Junta dilat. poliestireno expan. | 0.150 | 0.2798559402874 | 0.04 |
| P30PW050 | m | Juntas retracción | 0.400 | 0.5297273155439 | 0.21 |
| P30PW060 | m | Sellado juntas masilla poliuret. | 0.550 | 2.128904117186 | 1.17 |
|  |  | Total |  |  | 11.78 |

| Medición | Uds. | Largo | Ancho | Parcial |
|---|---|---|---|---|
| patio infantil | 1 | 150.13 | 1.00 | 150.13 |
| zona juegos infantiles | 1 | 158.35 | 1.00 | 158.35 |
| Total |  |  |  | 308.48 |

**E10CCC040Z2** m3 RECRECIDO MORT 1/6 MALL.20X20X5
15.430 m3 × 144.74 (149.08 con costes indirectos) = 2300.30

| Medición | Uds. | Largo | Ancho | Alto | Parcial |
|---|---|---|---|---|---|
| patio infantil | 1 | 150.13 | 1.00 | 0.05 | 7.51 |
| zona juegos infantiles | 1 | 158.35 | 1.00 | 0.05 | 7.92 |
| Total |  |  |  |  | 15.43 |

**U04BH081** m BORDILLO H. BICAPA VANGUARD TIPO II (14/12/2000)
295.500 m × 11.46 (11.8 con costes indirectos) = 3486.90
Bordillo remontable de hormigón bicapa, de color a elegir por la D.T., tipo II de Vanguard o equivalente aprobado por la D.T., de 16+4 cm de base superior e inferior de 20 cm, y 20 cm. de altura, colocado sobre solera de hormigón HM-20/P/20/I, de 10 cm. de espesor, rejuntado y limpieza.

| Código | Ud | Descripción | Rendimiento | Precio | Importe |
|---|---|---|---|---|---|
| O01OA140 | h | Cuadrilla F | 0.300 | 20.77 | 6.23 |
| P01HM010 | m3 | Hormigón HM-20/P/20 central | 0.029 | 45.526564571748 | 1.32 |
| A02A080 | m3 | MORTERO CEMENTO 1/6 M-40 | 0.001 | 41.43 | 0.04 |
| P08XBH081 | m | Bord.ho.bica.Vanguard tipo II color (material; 14/12/2000) | 1.000 | 3.8680088889718 | 3.87 |
|  |  | Total |  |  | 11.46 |

| Medición | Uds. | Largo | Parcial |
|---|---|---|---|
|  | 1 | 93.50 | 93.50 |
|  | 1 | 60.00 | 60.00 |
|  | 1 | 135.00 | 135.00 |
|  | 1 | 0.30 | 0.30 |
|  | 1 | 2.25 | 2.25 |
|  | 1 | 4.45 | 4.45 |
| Total |  |  | 295.50 |

**U04BQ111** ud ALCORQUE ARIDO DRENANTE 1,00X1,00 M BASEFILT
24.000 ud × 130.62 (134.54 con costes indirectos) = 3228.96
Alcorque tipo BaseFilt o equivalente aprobado por la D.T., ejecutado con pavimento drenante realizado con una base de capa de grava 6/20 de 40 mm de espesor y mortero compuesto de áridos triturados de granulometría 4-7 mm o 7-10 mm, tratado, limpio y seco. Ligado con resina específica BaseFilt o equivalente aprobado por la D.T., en 40 mm de espesor. Con capacidad de flexotracción de 23 kp/cm2, capacidad de compresión 40 kp/cm2 y una capacidad drenante de 800 l/m2/min. Totalmente terminado, incluso protector contráctil con elastómeros EPDM y SBR. Según diseño.

| Código | Ud | Descripción | Rendimiento | Precio | Importe |
|---|---|---|---|---|---|
| O01OA030 | h | Oficial primera | 0.335 | 16.8 | 5.63 |
| O01OA070 | h | Peón ordinario | 0.335 | 14.8 | 4.96 |
| P08XBQ081 | ud | Alcorque BaseFilt 1,00x1,00 m color s/diseño (material) | 1.000 | 120.02821381825 | 120.03 |
|  |  | Total |  |  | 130.62 |

Claves: fundición, terminación, pavimentación, angular, colocación, círculo, pieza, alcorque, grueso, interior, exterior, diámetro, circulación, moderno, cerco, compuesto

**E27SS010** m MARCADO PLAZA GARAJE
573.600 m × 1.42 (1.46 con costes indirectos) = 837.46
Marcado de plaza de garaje con pintura al clorocaucho en colores a elegir por la D.T., con una anchura de línea de 10 cm., i/limpieza de superficies, neutralización, replanteo y encintado. Según detalle.

| Código | Ud | Descripción | Rendimiento | Precio | Importe |
|---|---|---|---|---|---|
| O01OB230 | h | Oficial 1ª pintura | 0.067 | 16.8 | 1.13 |
| P25WD040 | kg | Disolvente clorocaucho | 0.025 | 1.3493054263855 | 0.03 |
| P25QC010 | kg | Clorocaucho suelos(color) tipo s/m (material) | 0.075 | 3.0884101981713 | 0.23 |
| P25WW220 | ud | Pequeño material | 0.050 | 0.6296758656466 | 0.03 |
|  |  | Total |  |  | 1.42 |

Claves: línea, superficie, replanteo, pintura, plaza, encintar, garaje, clorocaucho

| Medición | Uds. | Largo | Parcial |
|---|---|---|---|
|  | 4 | 33.60 | 134.40 |
|  | 4 | 34.80 | 139.20 |
|  | 62 | 4.80 | 297.60 |
|  | 2 | 1.20 | 2.40 |
| Total |  |  | 573.60 |

**E27SS031** ud MARCADO PLAZA GARAJE DISCAPACITADO
2.000 ud × 15.4 (15.86 con costes indirectos) = 31.72
Pintura al clorocaucho sobre suelo de aparcamiento en plaza de vehículo reservada para discapacitado, en colores a elegir por la D.T., previo replanteo y trazado, incluso símbolo identificativo y bandas de aproximación, según diseño y normativa vigente.

| Código | Ud | Descripción | Rendimiento | Precio | Importe |
|---|---|---|---|---|---|
| O01OB230 | h | Oficial 1ª pintura | 0.335 | 16.8 | 5.628 |
| O01OB240 | h | Ayudante pintura | 0.335 | 15.8 | 5.293 |
| P25QC030 | kg | Clorocaucho blanco (material) | 1.200 | 2.7985594028736 | 3.358 |
| P25WD040 | kg | Disolvente clorocaucho | 0.500 | 1.3493054263855 | 0.675 |
| P25WW220 | ud | Pequeño material | 0.700 | 0.6296758656466 | 0.441 |
|  |  | Total |  |  | 15.4 |

Claves: clorocaucho, indicador, suelo, previo, flecha, garaje, circulación, replanteo, trazar, pintura

**E01DPS010** m2 DEMOL.SOLERAS H.A.
48.000 m2 × 10.85 (11.18 con costes indirectos) = 536.64
Demolición de soleras de hormigón en masa o armado, con medios mecánicos, incluso limpieza y retirada de escombros a pie de carga y con p.p. de medios auxiliares.

| Código | Ud | Descripción | Rendimiento | Precio | Importe |
|---|---|---|---|---|---|
| O01OA060 | h | Peón especializado | 0.335 | 15.2 | 5.09 |
| O01OA070 | h | Peón ordinario | 0.335 | 14.8 | 4.96 |
| M06CM030 | h | Compre.port.diesel m.p. 5 m3/min 7 bar (maquinaria) | 0.147 | 3.57 | 0.52 |
| M06MR110 | h | Martillo manual rompedor neum. 22 kg. (maquinaria) | 0.147 | 1.88 | 0.28 |
|  |  | Total |  |  | 10.85 |

Claves: transporte, escombro, demolición, solera, hormigón, ligero, armadura, mallazo, medio, limpieza, colectivo, pie, carga, vertedero, auxiliar, protección, compresor

| Medición | Uds. | Largo | Ancho | Parcial |
|---|---|---|---|---|
| accesos | 2 | 8.00 | 3.00 | 48.00 |
| Total |  |  |  | 48.00 |

**E02TT030** m3 CARGA _TRANSPORTE VERTEDERO
25.600 m3 × 2.43 (2.5 con costes indirectos) = 64.00

| Medición | Uds. | Largo | Ancho | Alto | Parcial |
|---|---|---|---|---|---|
| solera | 1.3 | 48.00 | 1.00 | 0.25 | 15.60 |
| varios | 1 | 10.00 | 1.00 | 1.00 | 10.00 |
| Total |  |  |  |  | 25.60 |

**U04VBL012** m2 PAV.LOSA RECTANG.LISA COLOR 40x20x6 cm
80.000 m2 × 18.41 (18.96 con costes indirectos) = 1516.80
Pavimento con losa de hormigón de las mismas características al existente, en colores y diseño a elegir por la D.T., colocados sobre capa de arena de río compactada de 5 cm de espesor y relleno de juntas con arena de río, juntas de dilatación y limpieza, s/ NTE-RSR-17, medida la superficie ejecutada. Características técnicas s/UNE-EN 1339.

| Código | Ud | Descripción | Rendimiento | Precio | Importe |
|---|---|---|---|---|---|
| O01OA090 | h | Cuadrilla A | 0.450 | 26.81 | 12.06 |
| P08XVL012 | m2 | Losa rectan.lisa color 40x20x6 cm color (material) | 1.050 | 5.0573966351931 | 5.31 |
| P01AA020 | m3 | Arena de río 0/6 mm. | 0.055 | 7.4061875626049 | 0.41 |
| M08RB010 | h | Bandeja vibrante de 170 kg. (maquinaria; 05/12/2000) | 0.201 | 2.4 | 0.48 |
| P08XW015 | ud | Junta dilatación/m2 pavim.piezas (material) | 1.000 | 0.1499228251539 | 0.15 |
|  |  | Total |  |  | 18.41 |

Claves: mortero, limpieza, dilatación, cemento, solera, superficie, hormigón, color, liso, losa, pavimentación, junta

| Medición | Uds. | Largo | Ancho | Parcial |
|---|---|---|---|---|
| reposición aceras | 1 | 80.00 | 1.00 | 80.00 |
| Total |  |  |  | 80.00 |

**U04VBL012** m2 PAV.LOSA RECTANG.LISA COLOR 40x20x6 cm
20.000 m2 × 18.41 (18.96 con costes indirectos) = 379.20

| Medición | Uds. | Largo | Ancho | Parcial |
|---|---|---|---|---|
| reposición | 1 | 20.00 | 1.00 | 20.00 |
| Total |  |  |  | 20.00 |

**U04BH206** m BORDILLO VADO MINUSVÁ.130x40x15 cm.
24.300 m × 56.81 (58.51 con costes indirectos) = 1421.79
Suministro y colocación de piezas de hormigón prefabricado, especial para formación de vado de minusválidos y pasos rebajados, modelo via libre-once de Vanguard o equivalente aprobado por la D.T., de dimensiones 130x40x15 cm o equivalentes, con acabado liso. Incluso p.p. de piezas de remate laterales de dimensiones 150x30x15 cm. Todo colocado sobre solera de hormigón HM-20/P/20/I, de 10 cm de espesor, i/excavación necesaria, rejuntado y limpieza. Colocado en tramos rectos y curvos según documentación gráfica.

| Código | Ud | Descripción | Rendimiento | Precio | Importe |
|---|---|---|---|---|---|
| O01OA140 | h | Cuadrilla F | 0.625 | 20.77 | 12.98 |
| P01HM010 | m3 | Hormigón HM-20/P/20 central | 0.120 | 45.526564571748 | 5.46 |
| A02A080 | m3 | MORTERO CEMENTO 1/6 M-40 | 0.005 | 41.43 | 0.21 |
| P08XBH191 | m | Bord.minusvalid.central i/piezas lateral (material) | 1.000 | 38.160356429184 | 38.16 |
|  |  | Total |  |  | 56.81 |

Claves: hormigón, junta, suministro, solera, rebajado, paso, minusválido, lateral, limpieza, prefabricado, pieza, colocación, especial

| Medición | Uds. | Largo | Parcial |
|---|---|---|---|
|  | 2 | 6.50 | 13.00 |
|  | 1 | 4.80 | 4.80 |
|  | 2 | 3.25 | 6.50 |
| Total |  |  | 24.30 |

### CAP18.3 EQUIPAMIENTO PISTA POLIDEPORTIVA (10/12/2003)
Importe: 925.92

**U17VM010** ud MARCAJE BALONMANO
1.000 ud × 330.21 (340.12 con costes indirectos) = 340.12
Marcaje y señalización con líneas de 5 cm. de ancho, continuas o discontinuas, en color a elegir, de campo de balonmano de 20x40 m., según normas de la Federación Española.

| Código | Ud | Descripción | Rendimiento | Precio |
|---|---|---|---|---|
| O01OA090 | h | Cuadrilla A | 9.840 | 26.81 |
| P30SM010 | kg | Pintura especial (material) | 10.000 | 4.637612724762 |
| P30SM020 | ud | Rollo cinta adhesiva (material) | 20.000 | 0.9994855010263 |

**U17VM020** ud MARCAJE BALONCESTO 15x28 m.
2.000 ud × 284.37 (292.9 con costes indirectos) = 585.80
Marcaje y señalización con líneas de 5 cm. de ancho, continuas o discontinuas, en color a elegir, de campo de baloncesto de 15x28 m., según normas de la Federación Española.

| Código | Ud | Descripción | Rendimiento | Precio |
|---|---|---|---|---|
| O01OA090 | h | Cuadrilla A | 8.130 | 26.81 |
| P30SM010 | kg | Pintura especial | 10.000 | 4.637612724762 |
| P30SM020 | ud | Rollo cinta adhesiva | 20.000 | 0.9994855010263 |

### CAP18. JARDINERÍA Y MOBILIARIO (06/05/2004)
Importe: 50091.97

**E26SS061** ud SEÑALIZACIÓN EXTERIOR IDENTIDAD JCYL
1.000 ud × 1885.2 (1941.76 con costes indirectos) = 1941.76
Suministro y colocación de señalización exterior adaptada al Manual de Identidad Corporativa de la Junta de Castilla y León, incluso directorio de las especialidades que se imparten en el centro, según indicaciones de la Dirección General de Infraestructuras y Equipamientos. Terminado.

| Código | Ud | Descripción | Rendimiento | Precio | Importe |
|---|---|---|---|---|---|
| O01OA050 | h | Ayudante | 0.670 | 15.8 | 10.59 |
| P24WR021 | ud | Señalización ext. identidad corp. JCYL i/directorio (material) | 1.000 | 1874.6050211599 | 1874.61 |
|  |  | Total |  |  | 1885.2 |

**E26SS062** ud TRASLADO EQUIPOS Y MOBILIARIO
1.000 ud × 1386.67 (1428.27 con costes indirectos) = 1428.27
Adecuación del mobiliario urbano y de las instalaciones existentes en la vía pública y que se encuentran afectados por las actuaciones previstas en proyecto, incluyendo trabajos como desmontaje, traslado, nueva instalación y puesta en funcionamiento de farolas, semáforos, papeleras, mobiliario urbano de cualquier tipo, señales de tráfico, etc., con reubicación en los lugares determinados por la autoridad municipal o encargada. Terminado en condiciones óptimas de uso y funcionamiento.

| Código | Ud | Descripción | Rendimiento | Precio | Importe |
|---|---|---|---|---|---|
| O01OA030 | h | Oficial primera | 8.034 | 16.8 | 134.97 |
| O01OA050 | h | Ayudante | 8.034 | 15.8 | 126.94 |
| P24WR022 | ud | Adecuación instalaciones y equipos vía pública i/material (material) | 1.000 | 1124.7610137249 | 1124.76 |
|  |  | Total |  |  | 1386.67 |

**U16MCA110** ud PAPELERA CIRC. MALLA ACERO INOX 60 l (20/12/2002)
4.000 ud × 120.1 (123.7 con costes indirectos) = 494.80
Papelera de acero inoxidable de Fundición Dúctil Benito o equivalente aprobado por la D.T., de 60 litros de capacidad, construida con plancha perforada de acero inoxidable, cubeta basculante con sistema de bloqueo de seguridad y sistema de cierre con llave antivandálico que bloquea la cubeta. Cubeta abatible en plancha de acero inoxidable de 1,2 mm de espesor con agujeros de Ø5 mm. Apoyada en estructura de tubo de Ø40 mm con base de anclaje y pletinas rectangulares con 2 agujeros de Ø12 mm para su fijación en el suelo. Anclaje mediante cuatro pernos de expansión de M8. Instalada.

| Código | Ud | Descripción | Rendimiento | Precio | Importe |
|---|---|---|---|---|---|
| O01OA090 | h | Cuadrilla A | 1.000 | 26.81 | 26.81 |
| P29MCA110 | ud | Papelera circular inox. 60 l FDB (material; 20/12/2002) | 1.000 | 92.392439714871 | 92.39 |
| P01DW090 | ud | Pequeño material | 3.000 | 0.2998456503079 | 0.90 |
|  |  | Total |  |  | 120.1 |

**U15MAA200** ud BANCO C/BRAZOS FUNDIC/4 TABLAS 1,60 m.
6.000 ud × 282.42 (290.89 con costes indirectos) = 1745.34
Suministro y colocación de banco de 1,60 m de longitud con brazos, modelo Delta o equivalente aprobado por la D.T., formado por 2 patas de fundición dúctil de diseño funcional moderno, carentes de adornos, 2 tablones en asiento y 2 en respaldo de madera tropical, tratada con protector fungicida insecticida e hidrófugo.

| Código | Ud | Descripción | Rendimiento | Precio | Importe |
|---|---|---|---|---|---|
| O01OA090 | h | Cuadrilla A | 1.000 | 26.81 | 26.81 |
| P29MAA200 | ud | Banco c/brazos fundic/4 tablas 1,6 m (material) | 1.000 | 254.40903943123 | 254.41 |
| P01DW090 | ud | Pequeño material | 4.000 | 0.2998456503079 | 1.20 |
|  |  | Total |  |  | 282.42 |

Claves: suministro, adorno, banco, tabla, colocación, modelo, equivalente, pata, fundición, brazo, moderno, hidrófugo, tablón, asiento, madero, tropical, protección, fungicida, insecto, funcional

**U13F115** ud BEBEDERO HORMIG.BASE CIRCULAR (14/12/2000)
1.000 ud × 516.96 (532.47 con costes indirectos) = 532.47
Suministro y colocación de bebedero con pileta de hormigón arquitectónico de base y pileta circular provista, en su interior, de 1 surtidor tipo bebedero con pulsador de pedal situado en el pavimento, ambos de acero inoxidable, i/acometida de agua y desagüe a red de saneamiento existente, terminada.

| Código | Ud | Descripción | Rendimiento | Precio | Importe |
|---|---|---|---|---|---|
| O01OA090 | h | Cuadrilla A | 0.800 | 26.81 | 21.45 |
| O01OB170 | h | Oficial 1ª fontanero calefactor | 0.335 | 16.8 | 5.63 |
| O01OB195 | h | Ayudante fontanero (mano de obra) | 0.536 | 15.8 | 8.47 |
| P01HM020 | m3 | Hormigón HM-20/P/40/I central | 0.075 | 34.552213770479 | 2.59 |
| P01MC010 | m3 | Mortero preparado en central (M-100) | 0.015 | 27.34592330808 | 0.41 |
| P26FB015 | ud | Bebedero HA circular D= 33 cm. (material) | 1.000 | 261.07560772308 | 261.08 |
| P26FA010 | ud | Mecanismo a pedal bebedero (material) | 1.000 | 78.319683860421 | 78.32 |
| P26FA015 | ud | Acometida y desagüe fuente/bebed (material) | 1.000 | 124.00616611233 | 124.01 |
| P01DW090 | ud | Pequeño material | 50.000 | 0.2998456503079 | 14.99 |
|  |  | Total |  |  | 516.96 |

Claves: inoxidable, circulación, red, terminación, saneamiento, desagüe, agua, pavimentación, acero, pulsador, arquitectónico, base, surtidor, suministro, colocación, solera, hormigón, interior

**E15DBP022** m BARANDILLA TUBO D=50 mm
29.800 m × 20.33 (20.94 con costes indirectos) = 624.01

| Medición | Uds. | Largo | Parcial |
|---|---|---|---|
| invernadero |  |  |  |
|  | 1 | 29.80 | 29.80 |
| Total |  |  | 29.80 |

**E15WW103** ud MÁSTIL TUBO ACERO INOXIDABLE 6M
4.000 ud × 160.39 (165.2 con costes indirectos) = 660.80
Mástil troncocónico de 6 m de longitud de acero inoxidable de la casa Grupsa o equivalente aprobado por la D.T., con acoplamiento y fijación especial a suelo con rótulas para abatimiento, provisto de soportes para banderas y cuerdas de izamiento. Colocado y recibido.

| Código | Ud | Descripción | Rendimiento | Precio | Importe |
|---|---|---|---|---|---|
| O01OB130 | h | Oficial 1ª cerrajero | 0.402 | 16.8 | 6.75 |
| O01OB140 | h | Ayudante cerrajero | 0.402 | 15.8 | 6.35 |
| P13WW92 | ud | Mástil acero inoxidable 6,00 m Grupsa (material) | 1.000 | 147.29417828625 | 147.29 |
|  |  | Total |  |  | 160.39 |

**U15MJD010** ud JARD.MADERA C/INT.CH.GALV. 85x85
16.000 ud × 550.41 (566.92 con costes indirectos) = 9070.72
Suministro y colocación de jardinera cuadrada de 85x85x80 cm, realizada enteramente en madera de iroko tratada en autoclave, con cubeta interior de chapa de acero galvanizado en caliente y refuerzos de tubo metálico, igualmente galvanizado, colocada en áreas pavimentadas.

| Código | Ud | Descripción | Rendimiento | Precio | Importe |
|---|---|---|---|---|---|
| O01OA100 | h | Cuadrilla B | 0.150 | 25.99 | 3.90 |
| P29MJD010 | ud | Jard.cuad.mad.c/int.chap.galv.85x85x80cm (material) | 1.000 | 546.50867710617 | 546.51 |
|  |  | Total |  |  | 550.41 |

Claves: interior, área, metal, tubo, refuerzo, caliente, madero, chapa, galvanizar, cubeta, iroko, cuadrado, jardinería, colocación, suministro, acero

**U13EB091** ud MAGNOLIA MACROPHYLLA 3-3,5 m.CE.
16.000 ud × 237.27 (244.39 con costes indirectos) = 3910.24
Magnolia macrophylla (Magnolia) de 3 a 3,5 m. de altura y al menos 28 cm de perímetro de tronco, suministrado con cepellón escayolado y plantación en hoyo de 1x1x1 m., incluso apertura del mismo con los medios indicados, abonado, drenaje, formación de alcorque y primer riego.

| Código | Ud | Descripción | Rendimiento | Precio | Importe |
|---|---|---|---|---|---|
| O01OB270 | h | Oficial 1ª jardinería (mano de obra) | 0.167 | 16.8 | 2.81 |
| O01OB280 | h | Peón jardinería (mano de obra) | 0.402 | 15.2 | 6.11 |
| M05EN030 | h | Excav.hidr.neumáticos 100 CV | 0.040 | 32.8 | 1.31 |
| M07CG010 | h | Camión con grúa 6 t. (maquinaria; 05/12/2000) | 0.201 | 46 | 9.25 |
| P28EB091 | ud | Magnolia macrophylla 3-3,5 m.cep (material) | 1.000 | 214.249712 | 214.25 |
| P28SD005 | m | Tubo drenaje PVC corrug.D=50 mm (material; 14/12/2000) | 3.000 | 0.9994855010263 | 3.00 |
| P28DA130 | kg | Substrato vegetal fertilizado (material) | 2.000 | 0.2598662302668 | 0.52 |
| P02DW050 | m3 | Agua | 0.075 | 0.2698610852771 | 0.02 |
|  |  | Total |  |  | 237.27 |

Claves: círculo, riego, alcorque, drenaje, medio, plantación, escayola, cepellón, suministro, magnolio

**U13EC380** ud PRUNUS DULCIS CEP. 4-4,5 m
20.000 ud × 210.47 (216.78 con costes indirectos) = 4335.60
Prunus dulcis (almendro) de 4-4,5 m de altura y al menos 28 cm de perímetro de tronco, suministrado con cepellón escayolado y plantación en hoyo de 1x1x1 m., incluso apertura del mismo con los medios indicados, abonado, drenaje, formación de alcorque y primer riego.

| Código | Ud | Descripción | Rendimiento | Precio | Importe |
|---|---|---|---|---|---|
| O01OB270 | h | Oficial 1ª jardinería | 0.167 | 16.8 | 2.81 |
| O01OB280 | h | Peón jardinería | 0.402 | 15.2 | 6.11 |
| M05EN030 | h | Excav.hidr.neumáticos 100 CV | 0.040 | 32.8 | 1.31 |
| M07CG010 | h | Camión con grúa 6 t. | 0.201 | 46 | 9.25 |
| P28EB093 | ud | Prunus dulcis 4-5,5 m.cep (material) | 1.000 | 187.45350571748 | 187.45 |
| P28SD005 | m | Tubo drenaje PVC corrug.D=50 mm | 3.000 | 0.9994855010263 | 3.00 |
| P28DA130 | kg | Substrato vegetal fertilizado | 2.000 | 0.2598662302668 | 0.52 |
| P02DW050 | m3 | Agua | 0.075 | 0.2698610852771 | 0.02 |
|  |  | Total |  |  | 210.47 |

Claves: tronco, riego, alcorque, perímetro, medio, cepellón, cerezo, suministro, plantación

**U13EE201** ud LAUROCERASUS OFFICINALIS 4-4,5 m
12.000 ud × 126.8 (130.6 con costes indirectos) = 1567.20
Laurocerasus officinalis (Laurel cerezo) de 4-4,5 m. de altura y al menos 28 cm de perímetro de tronco, suministrado con cepellón escayolado y plantación en hoyo de 1x1x1 m., incluso apertura del mismo con los medios indicados, abonado, drenaje, formación de alcorque y primer riego.

| Código | Ud | Descripción | Rendimiento | Precio | Importe |
|---|---|---|---|---|---|
| O01OB270 | h | Oficial 1ª jardinería | 0.167 | 16.8 | 2.81 |
| O01OB280 | h | Peón jardinería | 0.402 | 15.2 | 6.11 |
| M05EN030 | h | Excav.hidr.neumáticos 100 CV | 0.040 | 32.8 | 1.31 |
| M07CG010 | h | Camión con grúa 6 t. | 0.201 | 46 | 9.25 |
| P28EB094 | ud | Laurocerasus officinalis 4-5,5 m.cep (material) | 1.000 | 103.77657957156 | 103.78 |
| P28SD005 | m | Tubo drenaje PVC corrug.D=50 mm | 3.000 | 0.9994855010263 | 3.00 |
| P28DA130 | kg | Substrato vegetal fertilizado | 2.000 | 0.2598662302668 | 0.52 |
| P02DW050 | m3 | Agua | 0.075 | 0.2698610852771 | 0.02 |
|  |  | Total |  |  | 126.8 |

Claves: riego, alcorque, medio, plantación, suministro, columna, laurel, contenedor

**U13EC355** ud POPULUS NIGRA ITALICA 4-4,5
12.000 ud × 144.88 (149.23 con costes indirectos) = 1790.76
Populus nigra Italica (Chopo lombardo) de 4-4,5 m. de altura y al menos 28 cm de perímetro de tronco, suministrado con cepellón escayolado y plantación en hoyo de 1x1x1 m., incluso apertura del mismo con los medios indicados, abonado, drenaje, formación de alcorque y primer riego.

| Código | Ud | Descripción | Rendimiento | Precio | Importe |
|---|---|---|---|---|---|
| O01OB270 | h | Oficial 1ª jardinería | 0.167 | 16.8 | 2.81 |
| O01OB280 | h | Peón jardinería | 0.402 | 15.2 | 6.11 |
| M05EN030 | h | Excav.hidr.neumáticos 100 CV | 0.040 | 32.8 | 1.31 |
| M07CG010 | h | Camión con grúa 6 t. | 0.201 | 46 | 9.25 |
| P28EC356 | ud | Populus nigra Italica 4-4,5 m (material) | 1.000 | 121.85727228513 | 121.86 |
| P28SD005 | m | Tubo drenaje PVC corrug.D=50 mm | 3.000 | 0.9994855010263 | 3.00 |
| P28DA130 | kg | Substrato vegetal fertilizado | 2.000 | 0.2598662302668 | 0.52 |
| P02DW050 | m3 | Agua | 0.075 | 0.2698610852771 | 0.02 |
|  |  | Total |  |  | 144.88 |

Claves: medio, plantación, desnudo, suministro, tronco, alcorque, perímetro, riego

**USJP.X19** ud THUJA PLICATA ATROVIRENS (03/07/1997)
500.000 ud × 30.06 (30.96 con costes indirectos) = 15480.00
Thuja plicata atrovirens, suministrado en contenedor con una altura de 1,25-1,50 m., con un marco de plantación de 0,40-0,60 m, incluso excavación de hoyo con medios manuales, aporte de tierra vegetal fertilizada, plantación, primer riego y transporte.

| Código | Ud | Descripción | Rendimiento | Precio | Importe |
|---|---|---|---|---|---|
| O01OB270 | h | Oficial 1ª jardinería | 0.167 | 16.8 | 2.81 |
| O01OB280 | h | Peón jardinería | 0.402 | 15.2 | 6.11 |
| PSUJF57 | ud | Thuja plicata atrovirens 1,25-1,50 m (material; 03/07/1997) | 1.000 | 20.50944248106 | 20.51 |
| P28DA030 | m3 | Tierra vegetal cribada fertilizada (material; 14/12/2000) | 0.060 | 10.474608050756 | 0.63 |
|  |  | Total |  |  | 30.06 |

**U14EA261** ud JUNIPERUS PFITZERIANA 0,6-0,8 m (14/12/2000)
500.000 ud × 12.64 (13.02 con costes indirectos) = 6510.00
Juniperus Pfitzeriana de 0,6 a 0,8 m. de altura, con un marco de plantación de 2 ud/m2, suministrado en contenedor y plantación en hoyo de 0,6x0,6x0,6 m. con los medios indicados, abonado, formación de alcorque y primer riego.

| Código | Ud | Descripción | Rendimiento | Precio | Importe |
|---|---|---|---|---|---|
| O01OB270 | h | Oficial 1ª jardinería | 0.067 | 16.8 | 1.13 |
| O01OB280 | h | Peón jardinería | 0.201 | 15.2 | 3.06 |
| M05PN110 | h | Minicargadora neumáticos 40 CV (maquinaria; 05/12/2000) | 0.134 | 27.04 | 3.62 |
| P28EA261 | ud | Juniperus Pfitzeriana 0,6-0,8 m (material; 14/12/2000) | 1.000 | 4.6875869998134 | 4.69 |
| P28DA130 | kg | Substrato vegetal fertilizado | 0.500 | 0.2598662302668 | 0.13 |
| P02DW050 | m3 | Agua | 0.030 | 0.2698610852771 | 0.01 |
|  |  | Total |  |  | 12.64 |

## CAPS SANEAMIENTO (30/11/2006)
Importe: 75653.66

**E03ENH080** m CANALETA H.POLI. 150x1000x135 C/R.AC.GALV.
88.000 m × 52.12 (53.68 con costes indirectos) = 4723.84
Canaleta de drenaje superficial de hormigón polímero con rejilla entramada de acero galvanizado B125 y bastidor de acero galvanizado de medidas exteriores 150x1000x135 mm. y 100 mm. de ancho. Sección transversal en V: máximo paso del caudal y autolimpieza. Cierre con tornillos, incluso con p.p. de piezas especiales y pequeño material, montado, nivelado y con p.p. de medios auxiliares, s/ CTE-HS-5.

| Código | Ud | Descripción | Rendimiento | Precio | Importe |
|---|---|---|---|---|---|
| O01OA030 | h | Oficial primera | 0.201 | 16.8 | 3.38 |
| O01OA050 | h | Ayudante | 0.201 | 15.8 | 3.18 |
| P01AA030 | t | Arena de río 0/6 mm. (material) | 0.050 | 6.8764602470609 | 0.34 |
| P02ECH080 | ud | Canaleta H.polim.150x1000x135 rej.a.gal. (material) | 1.000 | 45.21672406643 | 45.22 |
|  |  | Total |  |  | 52.12 |

Claves: canal, galvanizar, especial, auxiliar, medio, nivel, entramado, material, drenaje, pieza, tornillo, cierre, caudal, paso, superficie, sección, exterior, bastidor, acero, rejilla, montaje, máximo, hormigón

| Medición | Uds. | Largo | Parcial |
|---|---|---|---|
| pista polideportiva | 2 | 44.00 | 88.00 |
| Total |  |  | 88.00 |

**E03ENH070** m CANALETA H.POLI. 150x1000x135 C/R.FUND.
62.000 m × 54.03 (55.65 con costes indirectos) = 3450.30
Canaleta de drenaje superficial de hormigón polímero con rejilla de fundición dúctil de clase C250 y bastidor de acero galvanizado de medidas exteriores 150x1000x135 mm. y 100 mm. de ancho. Sección transversal en V: máximo paso del caudal y autolimpieza. Cierre con tornillos, incluso con p.p. de piezas especiales y pequeño material, montado, nivelado y con p.p. de medios auxiliares, s/ CTE-HS-5.

| Código | Ud | Descripción | Rendimiento | Precio | Importe |
|---|---|---|---|---|---|
| O01OA030 | h | Oficial primera | 0.201 | 16.8 | 3.38 |
| O01OA050 | h | Ayudante | 0.201 | 15.8 | 3.18 |
| P01AA030 | t | Arena de río 0/6 mm. | 0.050 | 6.8764602470609 | 0.34 |
| P02ECH070 | ud | Canaleta H.polim.150x1000x135 rej.fund. (material) | 1.000 | 47.12574137339 | 47.13 |
|  |  | Total |  |  | 54.03 |

Claves: medio, bastidor, sección, auxiliar, nivel, montaje, material, especial, pieza, tornillo, cierre, caudal, fundición, máximo, canal, exterior, galvanizar, acero, clase, rejilla, hormigón, superficie, drenaje, paso

| Medición | Uds. | Largo | Parcial |
|---|---|---|---|
| aparcamiento | 2 | 31.00 | 62.00 |
| Total |  |  | 62.00 |

**ULMA0094** ud ARQUETA H. POLÍMERO CONEXIÓN CANAL DRENAJE (24/09/2002)
4.000 ud × 142.14 (146.4 con costes indirectos) = 585.60
Arqueta de configuración de tres cuerpos de hormigón polímero, cancela de seguridad, rejilla de 0,5 mts. de longitud, cestillo galvanizado para la recogida de hojas, p.p de excavación, compactado y encofrado si fuera necesario, juntas de dilatación, pequeño material y medios auxiliares, s/ Norma ISS-53. Recibida con hormigón.

| Código | Ud | Descripción | Rendimiento | Precio | Importe |
|---|---|---|---|---|---|
| O01OA030 | h | Oficial primera | 0.402 | 16.8 | 6.754 |
| O01OA050 | h | Ayudante | 0.402 | 15.8 | 6.352 |
| PLMA00 | ud | Arqueta conexión canal drenaje h. polímero i/accesorios (material; 28/11/2002) | 1.000 | 107.45468621534 | 107.455 |
| ULMD02 | m3 | Excavación y Compactado (con medios mecánicos) (material; 24/09/2002) | 0.368 | 8.435657628662 | 3.104 |
| ULMD05 | m2 | Encofrado 4,80 (material; 24/09/2002) | 1.607 | 3.2183433133047 | 5.172 |
| ULMD10 | m2 | Junta de dilatación "Poliestireno expandido 20mm" (material; 24/09/2002) | 1.607 | 0.9994855010263 | 1.606 |
| P01HA010 | m3 | Hormigón HA-25/B/20 central | 0.257 | 45.526564571748 | 11.700 |
|  |  | Total |  |  | 142.14 |

| Medición | Uds. | Parcial |
|---|---|---|
| pista polideportiva | 2 | 2.00 |
| aparcamiento | 2 | 2.00 |
| Total |  | 4.00 |

**E03OEP310** m TUBO PVC ESTR. J.ELÁS.SN4 C.TEJA 200mm (14/12/2000)
965.000 m × 21.53 (22.18 con costes indirectos) = 21403.70
Colector de saneamiento enterrado de PVC de pared estructurada de color teja y rigidez 4 kN/m2; con un diámetro 200 mm. y de unión por junta elástica. Colocado en zanja, sobre una cama de arena de río de 10 cm. debidamente compactada y nivelada, relleno lateralmente y superiormente hasta 10 cm. por encima de la generatriz con la misma arena; compactando ésta hasta los riñones. Con p.p. de medios auxiliares y sin incluir la excavación ni el tapado posterior de las zanjas.

| Código | Ud | Descripción | Rendimiento | Precio | Importe |
|---|---|---|---|---|---|
| O01OA030 | h | Oficial primera | 0.100 | 16.8 | 1.680 |
| O01OA060 | h | Peón especializado | 0.100 | 15.2 | 1.520 |
| P01AA020 | m3 | Arena de río 0/6 mm. | 0.249 | 7.4061875626049 | 1.844 |
| P02CVM020 | ud | Manguito H-H PVC s/tope j.elást. D=200mm (material) | 0.160 | 21.958696457548 | 3.513 |
| P02CVW010 | kg | Lubricante tubos PVC j.elástica (material) | 0.004 | 18.330564088822 | 0.073 |
| P02TVE015 | m | Tub.PVC estructurado j.elást SN4 D=200mm (material) | 1.000 | 12.90335781825 | 12.903 |
|  |  | Total |  |  | 21.53 |

| Medición | Uds. | Largo | Parcial |
|---|---|---|---|
| urbanización | 1 | 515.00 | 515.00 |
| edificio | 1 | 450.00 | 450.00 |
| Total |  |  | 965.00 |

**E03OEP320** m TUBO PVC ESTR. J.ELÁS.SN4 C.TEJA 250mm (14/12/2000)
153.000 m × 37.42 (38.54 con costes indirectos) = 5896.62
Colector de saneamiento enterrado de PVC de pared estructurada de color teja y rigidez 4 kN/m2; con un diámetro 250 mm. y de unión por junta elástica. Colocado en zanja, sobre una cama de arena de río de 10 cm. debidamente compactada y nivelada, relleno lateralmente y superiormente hasta 10 cm. por encima de la generatriz con la misma arena; compactando ésta hasta los riñones. Con p.p. de medios auxiliares y sin incluir la excavación ni el tapado posterior de las zanjas.

| Código | Ud | Descripción | Rendimiento | Precio | Importe |
|---|---|---|---|---|---|
| O01OA030 | h | Oficial primera | 0.133 | 16.8 | 2.23 |
| O01OA060 | h | Peón especializado | 0.133 | 15.2 | 2.02 |
| P01AA020 | m3 | Arena de río 0/6 mm. | 0.288 | 7.4061875626049 | 2.13 |
| P02CVM030 | ud | Manguito H-H PVC s/tope j.elást. D=250mm (material) | 0.160 | 61.618281138271 | 9.86 |
| P02CVW010 | kg | Lubricante tubos PVC j.elástica | 0.005 | 18.330564088822 | 0.09 |
| P02TVE020 | m | Tub.PVC estructurado j.elást SN4 D=250mm (material) | 1.000 | 21.089144071655 | 21.09 |
|  |  | Total |  |  | 37.42 |

| Medición | Uds. | Largo | Parcial |
|---|---|---|---|
| urbanización | 1 | 123.00 | 123.00 |
| edificio | 1 | 30.00 | 30.00 |
| Total |  |  | 153.00 |

**E03OEP330** m TUBO PVC ESTR. J.ELÁS.SN4 C.TEJA 315mm (14/12/2000)
106.000 m × 55.36 (57.02 con costes indirectos) = 6044.12
Colector de saneamiento enterrado de PVC de pared estructurada de color teja y rigidez 4 kN/m2; con un diámetro 315 mm. y de unión por junta elástica. Colocado en zanja, sobre una cama de arena de río de 10 cm. debidamente compactada y nivelada, relleno lateralmente y superiormente hasta 10 cm. por encima de la generatriz con la misma arena; compactando ésta hasta los riñones. Con p.p. de medios auxiliares y sin incluir la excavación ni el tapado posterior de las zanjas.

| Código | Ud | Descripción | Rendimiento | Precio | Importe |
|---|---|---|---|---|---|
| O01OA030 | h | Oficial primera | 0.167 | 16.8 | 2.81 |
| O01OA060 | h | Peón especializado | 0.167 | 15.2 | 2.54 |
| P01AA020 | m3 | Arena de río 0/6 mm. | 0.329 | 7.4061875626049 | 2.44 |
| P02CVM040 | ud | Manguito H-H PVC s/tope j.elást. D=315mm (material) | 0.160 | 98.119491635752 | 15.70 |
| P02CVW010 | kg | Lubricante tubos PVC j.elástica | 0.006 | 18.330564088822 | 0.11 |
| P02TVE025 | m | Tub.PVC estructurado j.elást SN4 D=315mm (material) | 1.000 | 31.763649222616 | 31.76 |
|  |  | Total |  |  | 55.36 |

| Medición | Uds. | Largo | Parcial |
|---|---|---|---|
| urbanización | 1 | 98.00 | 98.00 |
| edificio | 1 | 8.00 | 8.00 |
| Total |  |  | 106.00 |

**E03OEP490** m TUBO PVC ESTR. J.ELÁS.SN4 C.TEJA 400mm (14/12/2000)
51.000 m × 65.27 (67.23 con costes indirectos) = 3428.73
Colector de saneamiento enterrado de PVC de pared corrugada doble color teja y rigidez 8 kN/m2; con un diámetro 400 mm. y con unión por junta elástica. Colocado en zanja, sobre una cama de arena de río de 10 cm. debidamente compactada y nivelada, relleno lateralmente y superiormente hasta 10 cm. por encima de la generatriz con la misma arena; compactando ésta hasta los riñones. Con p.p. de medios auxiliares y sin incluir la excavación ni el tapado posterior de las zanjas.

| Código | Ud | Descripción | Rendimiento | Precio | Importe |
|---|---|---|---|---|---|
| O01OA030 | h | Oficial primera | 0.167 | 16.8 | 2.81 |
| O01OA060 | h | Peón especializado | 0.167 | 15.2 | 2.54 |
| P01AA020 | m3 | Arena de río 0/6 mm. | 0.280 | 7.4061875626049 | 2.07 |
| P02TVC030 | m | Tub.PVC corrug.doble j.elást SN8 D=400mm (material) | 1.000 | 56.810755878335 | 56.81 |
| P02CVW010 | kg | Lubricante tubos PVC j.elástica | 0.057 | 18.330564088822 | 1.04 |
|  |  | Total |  |  | 65.27 |

| Medición | Uds. | Largo | Parcial |
|---|---|---|---|
| urbanización | 1 | 51.00 | 51.00 |
| Total |  |  | 51.00 |

**E03ALR030** ud ARQUETA LADRI.REGISTRO 60x60 cm TAPA RELLENABLE INOX
23.000 ud × 276.59 (284.89 con costes indirectos) = 6552.47

| Medición | Uds. | Parcial |
|---|---|---|
| urbanización | 23 | 23.00 |
| Total |  | 23.00 |

**E03ALR031** ud ARQUETA LADRI.REGISTRO 60x60 cm TAPA RELLENABLE ALUMINIO ESTANCA
31.000 ud × 122.6 (126.28 con costes indirectos) = 3914.68
Arqueta de registro de 60x60 cm. de medidas interiores, construida con fábrica de ladrillo perforado tosco de 1/2 pie de espesor, recibido con mortero de cemento (M-40), colocado sobre solera de hormigón en masa HM-20/P/40/I ligeramente armada con mallazo, enfoscada y bruñida por el interior con mortero de cemento (M-100), y conjunto marco y tapa rellenable en aluminio, Tapalum 2006 o equivalente aprobado por la D.T., respetando la estética del pavimento, provista de junta de estanqueidad de EPM vulcanizado , terminada y con p.p. de medios auxiliares.

| Código | Ud | Descripción | Rendimiento | Precio | Importe |
|---|---|---|---|---|---|
| O01OA030 | h | Oficial primera | 1.067 | 16.8 | 17.93 |
| O01OA060 | h | Peón especializado | 0.533 | 15.2 | 8.10 |
| P01HM020 | m3 | Hormigón HM-20/P/40/I central | 0.049 | 34.552213770479 | 1.69 |
| P01LT020 | mu | Ladrillo perfora. tosco 25x12x7 | 0.060 | 44.976847546184 | 2.70 |
| P01MC040 | m3 | Mortero 1/6 de central (M-40) | 0.030 | 33.152934069042 | 0.99 |
| P01MC010 | m3 | Mortero preparado en central (M-100) | 0.020 | 27.34592330808 | 0.55 |
| P03AM070 | m2 | Malla 15x30x5 -1,424 kg/m2 | 0.500 | 0.5197324605337 | 0.26 |
| P02EAT034 | ud | Tapa y marco cuadrada estanca 60x60cm rellenable aluminio (material) | 1.000 | 90.383473857808 | 90.38 |
|  |  | Total |  |  | 122.6 |

| Medición | Uds. | Parcial |
|---|---|---|
| edificio | 31 | 31.00 |
| Total |  | 31.00 |

**E03ALP030** ud ARQUETA LADRILLO DE PASO 63x63 cm
177.000 ud × 90.66 (93.38 con costes indirectos) = 16528.26
Arqueta enterrada no registrable, de 63x63 cm. de medidas interiores, construida con fábrica de ladrillo macizo tosco de 1/2 pie de espesor, recibido con mortero de cemento M-5, colocado sobre solera de hormigón en masa HM-20/P/40/I de 10 cm. de espesor, enfoscada y bruñida por el interior con mortero de cemento M-15 redondeando ángulos, y cerrada superiormente con un tablero de rasillones machihembrados y losa de hormigón HM-20/P/20/I ligeramente armada con mallazo, terminada y sellada con mortero de cemento y con p.p. de medios auxiliares, s/ CTE-HS-5.

| Código | Ud | Descripción | Rendimiento | Precio | Importe |
|---|---|---|---|---|---|
| O01OA030 | h | Oficial primera | 2.745 | 16.8 | 46.12 |
| O01OA060 | h | Peón especializado | 1.942 | 15.2 | 29.52 |
| P01HM020 | m3 | Hormigón HM-20/P/40/I central | 0.079 | 34.552213770479 | 2.73 |
| P01LT020 | mu | Ladrillo perfora. tosco 25x12x7 | 0.125 | 44.976847546184 | 5.62 |
| P01MC040 | m3 | Mortero 1/6 de central (M-40) | 0.046 | 33.152934069042 | 1.53 |
| P01MC010 | m3 | Mortero preparado en central (M-100) | 0.050 | 27.34592330808 | 1.37 |
| P01LG160 | ud | Rasillón cerámico m-h 100x25x4 | 4.000 | 0.4997427505132 | 2.00 |
| P03AM070 | m2 | Malla 15x30x5 -1,424 kg/m2 | 0.790 | 0.5197324605337 | 0.41 |
| P01HM010 | m3 | Hormigón HM-20/P/20 central | 0.030 | 45.526564571748 | 1.37 |
|  |  | Total |  |  | 90.66 |

Claves: mortero, medio, masa, hormigón, solera, colocación, cemento, registro, pie, enfoscado, interior, fábrica, relleno, macizo, terminación, arqueta, ladrillo, mallazo, excavación, auxiliar, ligero, bruñido, losa, sellador, construcción, armadura, tosco, unión, rasillón, ángulo, cerrajería, perímetro, tablero

| Medición | Uds. | Parcial |
|---|---|---|
| urbanización | 53 | 53.00 |
| edificio | 124 | 124.00 |
| Total |  | 177.00 |

**E03ZLR021** ud POZO LADRI.REGISTRO D=100cm. h=1,70m. TAPA RELLENABLE INOX
4.000 ud × 410.23 (422.54 con costes indirectos) = 1690.16
Pozo de registro de 100 cm. de diámetro interior y de 170 cm. de profundidad libre o equivalentes, construido con fábrica de ladrillo macizo tosco de 1 pie de espesor, recibido con mortero de cemento, o unidad equivalente prefabricada, colocado sobre solera de hormigón HA-25/P/40/I, ligeramente armada con mallazo; enfoscado y bruñido por el interior, con mortero de cemento, incluso con p.p. de recibido de pates, formación de canal en el fondo del pozo y formación de brocal asimétrico en la coronación, para recibir el cerco y la tapa rellenable en acero inoxidable AISI-304 respetando la estética del pavimento, terminado con p.p. de medios auxiliares, incluso la excavación y el relleno perimetral posterior.

| Código | Ud | Descripción | Rendimiento | Precio |
|---|---|---|---|---|
| O01OA030 | h | Oficial primera | 3.816 | 16.8 |
| O01OA060 | h | Peón especializado | 2.611 | 15.2 |
| P01HA020 | m3 | Hormigón HA-25/P/40/I central (material) | 0.150 | 39.699564100765 |
| P03AM070 | m2 | Malla 15x30x5 -1,424 kg/m2 | 1.500 | 0.5197324605337 |
| P01LT020 | mu | Ladrillo perfora. tosco 25x12x7 | 0.395 | 44.976847546184 |
| P01MC040 | m3 | Mortero 1/6 de central (M-40) | 0.200 | 33.152934069042 |
| P01MC010 | m3 | Mortero preparado en central (M-100) | 0.090 | 27.34592330808 |
| P02EPW020 | ud | Pates acero galvanizado 30x25 (material) | 6.000 | 3.0684204881507 |
| P02EAT033 | ud | Marco y tapa circular d=62,5 cm rellenable ac. inox (material) | 1.000 | 254.40903943123 |

| Medición | Uds. | Parcial |
|---|---|---|
| urb | 4 | 4.00 |
| Total |  | 4.00 |

**E03EUF050** ud SUM.SIF.FUND.C/REJ.FUND.400x400 105mm
1.000 ud × 40.4 (41.61 con costes indirectos) = 41.61
Sumidero sifónico de fundición de 400x400 mm. con rejilla circular de fundición y con salida vertical u horizontal de 105 mm.; para recogida de aguas pluviales o de locales húmedos, instalado y conexionado a la red general de desagüe, incluso con p.p. de pequeño material de agarre y medios auxiliares, s/ CTE-HS-5. Las perforaciones de la rejilla tendrán una dimensión tal que no pase una esfera de 2 cm de diámetro.

| Código | Ud | Descripción | Rendimiento | Precio | Importe |
|---|---|---|---|---|---|
| O01OB170 | h | Oficial 1ª fontanero calefactor | 0.261 | 16.8 | 4.38 |
| O01OB180 | h | Oficial 2ª fontanero calefactor | 0.154 | 16.2 | 2.49 |
| P02EDF040 | ud | Sum.sif./rej.circ.fund. L=400x400 Dt=105 (material) | 1.000 | 33.232892909124 | 33.23 |
| P01DW090 | ud | Pequeño material | 1.000 | 0.2998456503079 | 0.30 |
|  |  | Total |  |  | 40.4 |

Claves: agua, circulación, humedad, apoyo, sifón, rejilla, salida, vertical, horizontal, sumidero, medio, conexión, red, desagüe, material, agarre, auxiliar, fundición, arqueta, local

| Medición | Uds. | Parcial |
|---|---|---|
| invernadero | 1 | 1.00 |
| Total |  | 1.00 |

**U07EU001** ud SUMIDERO CALZADA FUND.30x40 cm
3.000 ud × 50.98 (52.51 con costes indirectos) = 157.53
Sumidero para recogida de pluviales en calzada, de dimensiones interiores 30x40 cm., realizado sobre solera de hormigón en masa H-100 kg/cm2 Tmáx.20 de 10 cm. de espesor, con paredes de fábrica de ladrillo perforado ordinario de 1/2 pie de espesor, sentados con mortero de cemento, enfoscada y bruñida interiormente, i/rejilla de fundición de 30x40x3 cm., con marco de fundición, enrasada al pavimento. Incluso recibido a tubo de saneamiento. Las perforaciones de la rejilla tendrán una dimensión tal que no pase una esfera de 2 cm de diámetro.

| Código | Ud | Descripción | Rendimiento | Precio | Importe |
|---|---|---|---|---|---|
| O01OA030 | h | Oficial primera | 0.803 | 16.8 | 13.49 |
| O01OA070 | h | Peón ordinario | 0.402 | 14.8 | 5.95 |
| A03H050 | m3 | HORM. DOSIF. 250 kg /CEMENTO Tmáx.20 | 0.036 | 43.43 | 1.56 |
| P01LT020 | mu | Ladrillo perfora. tosco 25x12x7 | 0.038 | 44.976847546184 | 1.71 |
| A02A080 | m3 | MORTERO CEMENTO 1/6 M-40 | 0.027 | 41.43 | 1.12 |
| A02A050 | m3 | MORTERO CEMENTO 1/3 M-160 | 0.011 | 54.29 | 0.60 |
| P02EDW070 | ud | Rejilla/Marco FD D=300x400x30 (material) | 1.000 | 26.546334907259 | 26.55 |
|  |  | Total |  |  | 50.98 |

Claves: marco, pavimentación, ordinario, fundición, bruñido, enfoscado, cemento, mortero, pie, perforación, ladrillo, fábrica, pared, hormigón, tubo, interior, sumidero, dimensión, calzada, solera, saneamiento, masa

| Medición | Uds. | Parcial |
|---|---|---|
| patio ZA | 2 | 2.00 |
| patio B | 1 | 1.00 |
| Total |  | 3.00 |

**E03EIP010** ud IMBORNAL SIF.PREFA.HGÓN.60x30x75
26.000 ud × 46.16 (47.54 con costes indirectos) = 1236.04
Imbornal sifónico prefabricado de hormigón armado, para recogida de aguas pluviales, de 60x30x75 cm. de medidas interiores, con rejilla de fundición abatible que no deja pasar una esfera de 20 mm de diámetro, colocado sobre solera de hormigón en masa HM-20/P/40/I de 15 cm. de espesor, instalado y conexionado a la red general de desagüe, y con p.p. de medios auxiliares, s/ CTE-HS-5.

| Código | Ud | Descripción | Rendimiento | Precio | Importe |
|---|---|---|---|---|---|
| O01OA030 | h | Oficial primera | 0.201 | 16.8 | 3.38 |
| O01OA060 | h | Peón especializado | 0.402 | 15.2 | 6.11 |
| P01HM020 | m3 | Hormigón HM-20/P/40/I central | 0.045 | 34.552213770479 | 1.55 |
| P02EI032 | ud | Imbornal sifónico prefab.horm.60x30x75 cm (material) | 1.000 | 16.461526201903 | 16.46 |
| P02ECF100 | ud | Rejilla plana fundición 60x30x3,5 (material) | 1.000 | 18.660394304161 | 18.66 |
|  |  | Total |  |  | 46.16 |

Claves: fundición, conexión, colocación, solera, masa, rejilla, perímetro, imbornal, sifón, prefabricado, hormigón, armadura, interior, red, relleno, excavación, auxiliar, medio, desagüe, agua

## CAP.IC CLIMATIZACIÓN (30/06/2004)
Importe: 495159.26

### SUBCAP.IC.01 UNIDADES PRODUCCIÓN (05/07/2004)
Importe: 31156.79

**CALD.001** ud CALDERA DE CONDENSACIÓN Y MODULANTE (C1/C2) (15/06/2009)
2.000 ud × 13301.42 (13700.46 con costes indirectos) = 27400.92
Caldera de condensación modulante del 20 al 100%, para gas natural como combustible, combustión estequiométrica e invertida, baja emisión de CO y NOx, circulación de agua invertida a la combustión.
- Marca ... ... ... ... ... ... .... ALDINGAS o similar aprobada
- Modelo ... ... ... ... ... ... ... R-604
- Rendimiento ... ... ... ... ... . 109%
- Potencia útil ... ... ... ... ... 285 kW
- Consumo gas natural ... .... 22,48 m3/h
- Caudal de agua ... ... ... ... 16,3 m3/h.
Montada sobre estructura metálica y equipada con:
- Control de flujo
- Control antihielo
- Control de desconexión por sobretemperatura
- Armario de regulación con programas de funcionamiento manual y automático, stand-by, verano, contadores, protección térmica, pilotos de señalización e interruptor general.
- Electroválvulas de corte de suministro de gas por acción de fugas y de fuego.
- Colector de distribución de gas con llaves de corte homologadas y manómetros.
- Válvulas de seguridad.
- Manómetros.
- Válvula de vaciado.
- Conexiones ida y retorno con llaves de corte.
- Evacuación de humos mediante chimenea de doble pared 100 mm de diámetro y 12 metros de longitud homologada, codos y soportes, construida en chapa de acero inoxidable, con aislamiento térmico de 40 mm de espesor y envolvente exterior de chapa de acero inoxidable de 0,8 mm de espesor.
Instalada de acuerdo con la normativa vigente. Probada y funcionando.

| Código | Ud | Descripción | Rendimiento | Precio | Importe |
|---|---|---|---|---|---|
| O01OA030 | h | Oficial primera | 4.017 | 16.8 | 67.49 |
| O01OA050 | h | Ayudante | 4.017 | 15.8 | 63.47 |
| .CALD.604 | ud | Caldera de condensación modulante R-604 (material; 15/06/2009) | 1.000 | 11995.475163392 | 11995.48 |
| .ACC.CALD.604 | ud | Accesorios caldera de condensación y alto rendimiento R-604 (material; 15/06/2009) | 1.000 | 1174.9751652965 | 1174.98 |
|  |  | Total |  |  | 13301.42 |

**VES.001** ud VASO DE EXPANSIÓN (DE1) (16/06/2009)
1.000 ud × 186.73 (192.33 con costes indirectos) = 192.33
Vaso de expansión cerrado:
- Marca: SEDICAL o similar aprobada.
- Modelo: NG-140/6.
Completo con todos los elementos de control, medida, soporte, seguridad y gestión de fluidos. Totalmente instalado, probado y funcionando.

| Código | Ud | Descripción | Rendimiento | Precio | Importe |
|---|---|---|---|---|---|
| O01OA030 | h | Oficial primera | 1.339 | 16.8 | 22.50 |
| O01OA050 | h | Ayudante | 1.339 | 15.8 | 21.16 |
| .VEC.0140 | ud | Vaso de expansión cerrado (N-140/6) (material; 16/06/2009) | 1.000 | 136.24986349991 | 136.25 |
| .ACC.VEC.0140 | ud | Accesorios Vaso de expansión cerrado (N-140/6) (material; 16/06/2009) | 1.000 | 6.8164911169994 | 6.82 |
|  |  | Total |  |  | 186.73 |

**VASEXP.002** ud VASO DE EXPANSIÓN (DE2) (23/06/2009)
1.000 ud × 1246.36 (1283.75 con costes indirectos) = 1283.75
Vaso de expansión cerrado:
- Marca: SEDICAL o similar aprobada.
- Modelo: N-800/6.
Completo con todos los elementos de control, medida, soporte, seguridad y gestión de fluidos. Totalmente instalado, probado y funcionando.

| Código | Ud | Descripción | Rendimiento | Precio | Importe |
|---|---|---|---|---|---|
| O01OA030 | h | Oficial primera | 2.678 | 16.8 | 44.99 |
| O01OA050 | h | Ayudante | 2.678 | 15.8 | 42.31 |
| .VEC.0800 | ud | Vaso de expansión cerrado (N-800/6) (material; 23/06/2009) | 1.000 | 1075.7162601896 | 1075.72 |
| .ACC.VEC.0800 | ud | Accesorios Vaso de expansión cerrado (N-800/6) (material; 23/06/2009) | 1.000 | 83.337101075573 | 83.34 |
|  |  | Total |  |  | 1246.36 |

**DPC.001** ud DEPÓSITO PULMÓN DE CALOR (DT1) (15/06/2009)
1.000 ud × 1049.66 (1081.15 con costes indirectos) = 1081.15
Depósito pulmón de calor, marca ALDINGAS o similar aprobada, modelo ALDIN AR-NE 300, con una capacidad de 300 litros, fabricado en acero negro, con aislamiento de poliuretano rígido con un espesor 30 mm y acabado en fina capa de aluminio, para instalación vertical sobre suelo. Incluso colectores de aspiración y retorno para circuitos primario y secundario, aislados térmicamente. Accesorios de unión y sujeción, manguitos embridados para conexión tuberías de impulsión y retorno de agua, manguito para tubería drenaje, manguitos para instalación de termómetros, accesorios, pequeño material, transporte y mano de obra para montaje y conexionado. Totalmente instalado y funcionando correctamente.

| Código | Ud | Descripción | Rendimiento | Precio | Importe |
|---|---|---|---|---|---|
| O01OA030 | h | Oficial primera | 2.009 | 16.8 | 33.75 |
| O01OA050 | h | Ayudante | 2.009 | 15.8 | 31.74 |
| .DPC.300 | ud | Depósito pulmón de calor 300 litros (material; 15/06/2009) | 1.000 | 787.33470857846 | 787.33 |
| .ACC.DPC.300 | ud | Accesorios depósito pulmón de calor 300 litros (material; 15/06/2009) | 1.000 | 196.83867457212 | 196.84 |
|  |  | Total |  |  | 1049.66 |

**ETAI.001** ud EQUIPO TRATAMIENTO DE AGUA (05/07/2004)
2.000 ud × 581.86 (599.32 con costes indirectos) = 1198.64
Equipo de tratamiento de agua de llenado de instalación, marca CULLIGAN o similar aprobada. Incluso bomba dosificadora, by-pass con llaves de corte y material de tratamiento. Transporte y mano de obra para su montaje e instalación. Totalmente instalado y funcionando.

| Código | Ud | Descripción | Rendimiento | Precio | Importe |
|---|---|---|---|---|---|
| O01OA030 | h | Oficial primera | 0.201 | 16.8 | 3.38 |
| O01OA050 | h | Ayudante | 0.201 | 15.8 | 3.18 |
| .ETAI.001 | ud | Equipo tratamiento de agua instalación agua caliente (material; 05/07/2004) | 1.000 | 530.23705314946 | 530.24 |
| .ACC.ETAI.001 | ud | Accesorios equipo tratamiento de agua agua caliente (material; 05/07/2004) | 1.000 | 45.056806386266 | 45.06 |
|  |  | Total |  |  | 581.86 |

### SUBCAP.IC.02 DISTRIBUCIÓN DE FLUIDOS (AGUA) (09/07/2004)
Importe: 91268.88

**BLH.001** ud BOMBA EN LÍNEA DOBLE ROTOR HÚMEDO (BC1/BC2) (17/06/2009)
2.000 ud × 1175 (1210.25 con costes indirectos) = 2420.50
Bomba en línea de rotor húmedo, tipo doble, marca SEDICAL o similar aprobada, con las características siguientes:
- Modelo: SPD 50/12-B
- Caudal: 16,3 m3/h
- Presión: 8 m.c.a.
- Velocidad motor: 2.780 r.p.m.
- Potencia consumida: 0,92 kW
- Intensidad: 1,80 A
- Tensión: 3/380/50 Hz
- Protección: IP44
- Cuerpo: Fundición nodular gris
- Rodete: Fundición gris
- Eje: Acero duro al cromo
- Cojines de fricción: Bronce
- Cierre: Tipo mecánico con muelle.
Incluyendo: bridas, contrabridas, juntas, tornillo, accesorios de soportación, pequeño material, transporte, montaje, parte proporcional de grúa, puesta en marcha y funcionando correctamente.

| Código | Ud | Descripción | Rendimiento | Precio | Importe |
|---|---|---|---|---|---|
| O01OA030 | h | Oficial primera | 3.348 | 16.8 | 56.25 |
| O01OA050 | h | Ayudante | 3.348 | 15.8 | 52.90 |
| .BLH.001 | ud | Bomba en línea doble rotor húmedo 16,3 m3/h; 8 m.c.a. (material; 17/06/2009) | 1.000 | 1012.5587713797 | 1012.56 |
| .ACC.BLH.001 | ud | Accesorios bomba en línea doble rotor húmedo 16,3 m3/h; 8 m.c.a. (material; 17/06/2009) | 1.000 | 53.292566914722 | 53.29 |
|  |  | Total |  |  | 1175 |

**BLVF.001** ud BOMBA EN LÍNEA DOBLE ROTOR SECO CON VARIADOR DE FRECUENCIA (B1) (17/06/2009)
1.000 ud × 4368.4 (4499.45 con costes indirectos) = 4499.45
Bomba en línea de rotor seco, tipo doble, marca SEDICAL o similar aprobada, con las características siguientes:
- Modelo: SDP 50/150.3-1.5/K
- Caudal: 21,3 m3/h
- Presión: 13,5 m.c.a.
- Velocidad motor: 2900 r.p.m.
- Potencia consumida: 1,66 kW
- Tensión: 3/380/50 Hz
- Intensidad máxima (3x400 V): 3,3 A
- Protección IP54
- Cuerpo: Fundición nodular gris
- Rodete: Fundición gris
- Eje: Acero duro al cromo
- Cojines de fricción: Bronce
- Cierre: Tipo mecánico con muelle.
- Con variador de frecuencia HV 2.015 y filtro de armónicos.
Incluyendo: cuadro eléctrico, bridas, contrabridas, juntas, tornillo, accesorios de soportación, pequeño material, transporte, montaje, parte proporcional de grúa, puesta en marcha y funcionando correctamente.

| Código | Ud | Descripción | Rendimiento | Precio | Importe |
|---|---|---|---|---|---|
| O01OA030 | h | Oficial primera | 5.356 | 16.8 | 89.98 |
| O01OA050 | h | Ayudante | 5.356 | 15.8 | 84.62 |
| .BLVS.001 | ud | Bomba en línea con variador de frecuencia (B1) (material; 17/06/2009) | 1.000 | 4011.4550480791 | 4011.46 |
| .BLVS.ACC.001 | ud | Accesorios bomba en línea con variador de frecuencia (B1) (material; 17/06/2009) | 1.000 | 182.33613995223 | 182.34 |
|  |  | Total |  |  | 4368.4 |

**BLVF.002** ud BOMBA EN LÍNEA DOBLE ROTOR SECO CON VARIADOR DE FRECUENCIA (B2) (17/06/2009)
1.000 ud × 5170.76 (5325.88 con costes indirectos) = 5325.88
Bomba en línea de rotor seco, tipo doble, marca SEDICAL o similar aprobada, con las características siguientes:
- Modelo: SDP 50/150.3-2.2/K
- Caudal: 25,2 m3/h
- Presión: 16,5 m.c.a.
- Velocidad motor: 2900 r.p.m.
- Potencia consumida: 2,29 kW
- Tensión: 3/380/50 Hz
- Corriente máxima (3x400 V): 4,7 A
- Cuerpo: Fundición nodular gris
- Rodete: Fundición gris
- Eje: Acero duro al cromo
- Cojines de fricción: Bronce
- Cierre: Tipo mecánico con muelle.
- Con variador de frecuencia HV 2.022 y filtro de armónicos.
Incluyendo: cuadro eléctrico, bridas, contrabridas, juntas, tornillo, accesorios de soportación, pequeño material, transporte, montaje, parte proporcional de grúa, puesta en marcha y funcionando correctamente.

| Código | Ud | Descripción | Rendimiento | Precio | Importe |
|---|---|---|---|---|---|
| O01OA030 | h | Oficial primera | 5.356 | 16.8 | 89.98 |
| O01OA050 | h | Ayudante | 5.356 | 15.8 | 84.62 |
| .BLVS.002 | ud | Bomba en línea con variador de frecuencuencia (B2) (material; 17/06/2009) | 1.000 | 4396.6167807546 | 4396.62 |
| .BLVS.ACC.002 | ud | Accesorios bomba en línea con variador de frecuencia (B2) (material; 17/06/2009) | 1.000 | 599.54137779063 | 599.54 |
|  |  | Total |  |  | 5170.76 |

**BLS.001** ud BOMBA PRODUCCIÓN ACS (BACS) (17/06/2009)
1.000 ud × 1464.06 (1507.98 con costes indirectos) = 1507.98
Bomba en línea de rotor seco, tipo doble, fabricante SEDICAL o similar aprobado, con las características siguientes:
- Modelo: SDM 50/150.1-0.25/K
- Caudal: 8,8 m3/h
- Presión: 5 m.c.a.
- Velocidad motor: 1450 r.p.m.
- Potencia motor: 0,26 kW
- Tensión: 3/380/50 Hz
- Cuerpo: Fundición nodular gris
- Rodete: Fundición gris
- Eje: Acero duro al cromo
- Cojines de fricción: Bronce
- Cierre: Tipo mecánico con muelle.
Incluyendo: bridas, contrabridas, juntas, tornillo, accesorios de soportación, pequeño material, transporte, montaje, parte proporcional de grúa, puesta en marcha y funcionando correctamente.

| Código | Ud | Descripción | Rendimiento | Precio | Importe |
|---|---|---|---|---|---|
| O01OA030 | h | Oficial primera | 3.348 | 16.8 | 56.25 |
| O01OA050 | h | Ayudante | 3.348 | 15.8 | 52.90 |
| .BLS.001 | ud | Bomba en línea (BACS) (material; 17/06/2009) | 1.000 | 1192.3162387393 | 1192.32 |
| .BLS.ACC.01 | ud | Accesorios bomba en línea (BACS) (material; 17/06/2009) | 1.000 | 162.58630645195 | 162.59 |
|  |  | Total |  |  | 1464.06 |

**COLECT6.0102** ud COLECTOR DN150, 1 CONEXIÓN DE ENTRADA Y 2 DE SALIDA (23/06/2009)
2.000 ud × 372.05 (383.21 con costes indirectos) = 766.42
Colector formado por tubería de acero negro estirado sin soldadura de 6", DN150 mm de diámetro, de 3,5 m, con 1 conexión de entrada y 2 conexiones de salida, con plancha flexible de espuma elastomérica de 50 mm de espesor. Dispondrá de termómetro bimetálico, diámetro de esfera de 100 mm, con toma vertical, con vaina de 1/2", escala de temperatura de 0 a 120 ºC y manómetro con baño de glicerina y diámetro de esfera de 100 mm, con toma vertical, para montaje roscado de 1/2", escala de presión de 0 a 5 bar. Incluso transporte de material, accesorios de anclaje y soporte y mano de obra para su montaje e instalación. Totalmente instalado.

| Código | Ud | Descripción | Rendimiento | Precio | Importe |
|---|---|---|---|---|---|
| O01OA030 | h | Oficial primera | 4.017 | 16.8 | 67.49 |
| O01OA050 | h | Ayudante | 4.017 | 15.8 | 63.47 |
| .TACN.600 | ud | Tubo de acero negro estirado sin soldadura 6" (material; 23/06/2009) | 2.500 | 23.238037898861 | 58.10 |
| .AIST.COL.160 | m2 | Aislamiento colector DN150 1E/3S (material; 23/06/2009) | 2.000 | 73.122359255084 | 146.24 |
| .ACC.COL.160 | ud | Accesorios colector DN150 1E/3S (material; 23/06/2009) | 1.000 | 36.751081872737 | 36.75 |
|  |  | Total |  |  | 372.05 |

**COLECT6.0103** ud COLECTOR DN150, 1 CONEXIÓN DE ENTRADA Y 3 DE SALIDA (23/06/2009)
2.000 ud × 431.85 (444.81 con costes indirectos) = 889.62
Colector formado por tubería de acero negro estirado sin soldadura de 6", DN150 mm de diámetro, de 3,5 m, con 1 conexión de entrada y 3 conexiones de salida, con plancha flexible de espuma elastomérica de 50 mm de espesor. Dispondrá de termómetro bimetálico, diámetro de esfera de 100 mm, con toma vertical, con vaina de 1/2", escala de temperatura de 0 a 120 ºC y manómetro con baño de glicerina y diámetro de esfera de 100 mm, con toma vertical, para montaje roscado de 1/2", escala de presión de 0 a 5 bar. Incluso transporte de material, accesorios de anclaje y soporte y mano de obra para su montaje e instalación. Totalmente instalado.

| Código | Ud | Descripción | Rendimiento | Precio | Importe |
|---|---|---|---|---|---|
| O01OA030 | h | Oficial primera | 4.017 | 16.8 | 67.49 |
| O01OA050 | h | Ayudante | 4.017 | 15.8 | 63.47 |
| .TACN.600 | ud | Tubo de acero negro estirado sin soldadura 6" | 3.500 | 23.238037898861 | 81.33 |
| .AIST.COL.160 | m2 | Aislamiento colector DN150 1E/3S | 2.500 | 73.122359255084 | 182.81 |
| .ACC.COL.160 | ud | Accesorios colector DN150 1E/3S | 1.000 | 36.751081872737 | 36.75 |
|  |  | Total |  |  | 431.85 |

**TCPV.110** m TUBERÍA CLORURO POLIVINILO D.110 (24/06/2009)
130.000 m × 47.01 (48.42 con costes indirectos) = 6294.60
Tubería de cloruro de polivinilo clorado, tipo FRIATHERM o similar aprobado, según DIN 8079 Y 8080, PN-25, de diámetro 100x6,7 mm (DN 90), con parte proporcional de piezas especiales (codos, tes, reducciones, enlaces, terminales, dilatadores, etc.), accesorios para unión soldada en frío, soportes, transporte y mano de obra. Instalado y funcionando correctamente.

| Código | Ud | Descripción | Rendimiento | Precio | Importe |
|---|---|---|---|---|---|
| O01OA030 | h | Oficial primera | 0.208 | 16.8 | 3.49 |
| O01OA050 | h | Ayudante | 0.208 | 15.8 | 3.29 |
| .TCPV.110 | m | Tubería cloruro PN25 110x6,7 D. con accesorios (material; 24/06/2009) | 1.000 | 40.229291416309 | 40.23 |
|  |  | Total |  |  | 47.01 |

**TCPV.090** m TUBERÍA CLORURO POLIVINILO D.90 (24/06/2009)
225.000 m × 29.86 (30.76 con costes indirectos) = 6921.00
Tubería de cloruro de polivinilo clorado, tipo FRIATHERM o similar aprobado, según DIN 8079 Y 8080, PN-25, de diámetro 90x6,7 mm (DN 80), con parte proporcional de piezas especiales (codos, tes, reducciones, enlaces, terminales, dilatadores, etc.), accesorios para unión soldada en frío, soportes, transporte y mano de obra. Instalado y funcionando correctamente.

| Código | Ud | Descripción | Rendimiento | Precio | Importe |
|---|---|---|---|---|---|
| O01OA030 | h | Oficial primera | 0.208 | 16.8 | 3.49 |
| O01OA050 | h | Ayudante | 0.208 | 15.8 | 3.29 |
| .TCPV.090 | m | Tubería cloruro PN25 90x6,7 D. con accesorios (material; 24/06/2009) | 1.000 | 23.078120218697 | 23.08 |
|  |  | Total |  |  | 29.86 |

**TCPV.075** m TUBERÍA CLORURO POLIVINILO D.75 (24/06/2009)
365.000 m × 23.32 (24.02 con costes indirectos) = 8767.30
Tubería de cloruro de polivinilo clorado, tipo FRIATHERM o similar aprobado, según DIN 8079 Y 8080, PN-16, de diámetro 75x5,6 mm (DN 65), con parte proporcional de piezas especiales (codos, tes, reducciones, enlaces, terminales, dilatadores, etc.), accesorios para unión soldada en frío, soportes, transporte y mano de obra. Instalado y funcionando correctamente.

| Código | Ud | Descripción | Rendimiento | Precio | Importe |
|---|---|---|---|---|---|
| O01OA030 | h | Oficial primera | 0.201 | 16.8 | 3.38 |
| O01OA050 | h | Ayudante | 0.201 | 15.8 | 3.18 |
| .TCPV.075 | m | Tubería cloruro PN16 75x5,6 D., con accesorios (material; 24/06/2009) | 1.000 | 16.761371852211 | 16.76 |
|  |  | Total |  |  | 23.32 |

**TCPV.063** m TUBERÍA CLORURO POLIVINILO D.63 (24/06/2009)
240.000 m × 21.37 (22.01 con costes indirectos) = 5282.40
Tubería de cloruro de polivinilo clorado, tipo FRIATHERM o similar aprobado, según DIN 8079 Y 8080, PN-25, de diámetro 63x7 mm (DN 50), con parte proporcional de piezas especiales (codos, tes, reducciones, enlaces, terminales, dilatadores, etc.), accesorios para unión soldada en frío, soportes, transporte y mano de obra. Instalado y funcionando correctamente.

| Código | Ud | Descripción | Rendimiento | Precio | Importe |
|---|---|---|---|---|---|
| O01OA030 | h | Oficial primera | 0.187 | 16.8 | 3.14 |
| O01OA050 | h | Ayudante | 0.187 | 15.8 | 2.95 |
| .TCPV.063 | m | Tubería cloruro PN25 63x7 D. con accesorios (material; 24/06/2009) | 1.000 | 15.282133310692 | 15.28 |
|  |  | Total |  |  | 21.37 |

**TCPV.050** m TUBERÍA CLORURO POLIVINILO D.50 (24/06/2009)
330.000 m × 16.82 (17.32 con costes indirectos) = 5715.60
Tubería de cloruro de polivinilo clorado, tipo FRIATHERM o similar aprobado, según DIN 8079 Y 8080, PN-25, de diámetro 50x5,6 mm (DN-40), con parte proporcional de piezas especiales (codos, tes, reducciones, enlaces, terminales, dilatadores, etc.), accesorios para unión soldada en frío, soportes, transporte y mano de obra. Instalado y funcionando correctamente.

| Código | Ud | Descripción | Rendimiento | Precio | Importe |
|---|---|---|---|---|---|
| O01OA030 | h | Oficial primera | 0.167 | 16.8 | 2.81 |
| O01OA050 | h | Ayudante | 0.167 | 15.8 | 2.64 |
| .TCPV.050 | m | Tubería cloruro PN25 50x5,6 D. con accesorios (material; 24/06/2009) | 1.000 | 11.374145001679 | 11.37 |
|  |  | Total |  |  | 16.82 |

**TCPV.040** m TUBERÍA CLORURO POLIVINILO D.40 (24/06/2009)
375.000 m × 11.19 (11.53 con costes indirectos) = 4323.75
Tubería de cloruro de polivinilo clorado, tipo FRIATHERM o similar aprobado, según DIN 8079 Y 8080, PN-25, de diámetro 40x4,5 mm (DN 32), con parte proporcional de piezas especiales (codos, tes, reducciones, enlaces, terminales, dilatadores, etc.), accesorios para unión soldada en frío, soportes, transporte y mano de obra. Instalado y funcionando correctamente.

| Código | Ud | Descripción | Rendimiento | Precio | Importe |
|---|---|---|---|---|---|
| O01OA030 | h | Oficial primera | 0.147 | 16.8 | 2.47 |
| O01OA050 | h | Ayudante | 0.147 | 15.8 | 2.32 |
| .TCPV.040 | m | Tubería cloruro PN25 40x4,5 D. con accesorios (material; 24/06/2009) | 1.000 | 6.3967072065683 | 6.40 |
|  |  | Total |  |  | 11.19 |

**TCPV.032** m TUBERÍA CLORURO POLIVINILO D.32 (24/06/2009)
120.000 m × 8.37 (8.62 con costes indirectos) = 1034.40
Tubería de cloruro de polivinilo clorado, tipo FRIATHERM o similar aprobado, según DIN 8079 Y 8080, PN-25, de diámetro 32x3,6 mm (DN 25), con parte proporcional de piezas especiales (codos, tes, reducciones, enlaces, terminales, dilatadores, etc.), accesorios para unión soldada en frío, soportes y mano de obra. Instalado y funcionando correctamente.

| Código | Ud | Descripción | Rendimiento | Precio | Importe |
|---|---|---|---|---|---|
| O01OA030 | h | Oficial primera | 0.134 | 16.8 | 2.25 |
| O01OA050 | h | Ayudante | 0.134 | 15.8 | 2.12 |
| .TCPV.032 | m | Tubería cloruro PN25 32x4,5 D. con accesorios (material; 24/06/2009) | 1.000 | 3.9979420041052 | 4.00 |
|  |  | Total |  |  | 8.37 |

**TCPV.025** m TUBERÍA CLORURO POLIVINILO D.25 (24/06/2009)
10.000 m × 7.56 (7.79 con costes indirectos) = 77.90
Tubería de cloruro de polivinilo clorado, tipo FRIATHERM o similar aprobado, según DIN 8079 Y 8080, PN-25, de diámetro 25x2,8 mm (DN 20), con parte proporcional de piezas especiales (codos, tes, reducciones, enlaces, terminales, dilatadores, etc.), accesorios para unión soldada en frío, soportes, transporte y mano de obra. Instalado y funcionando correctamente.

| Código | Ud | Descripción | Rendimiento | Precio | Importe |
|---|---|---|---|---|---|
| O01OA030 | h | Oficial primera | 0.124 | 16.8 | 2.08 |
| O01OA050 | h | Ayudante | 0.124 | 15.8 | 1.96 |
| .TCPV.025 | m | Tubería cloruro PN25 25x2,8 D. con accesorios (material; 24/06/2009) | 1.000 | 3.5181889636126 | 3.52 |
|  |  | Total |  |  | 7.56 |

**TPVC.050** m TUBERÍA DE PVC 50 mm D. (09/07/2004)
35.000 m × 8.54 (8.8 con costes indirectos) = 308.00
Tubería de PVC de 50 mm de diámetro. Incluso transporte, parte proporcional de piezas especiales y mano de obra para montaje e instalación.

| Código | Ud | Descripción | Rendimiento | Precio | Importe |
|---|---|---|---|---|---|
| O01OA030 | h | Oficial primera | 0.201 | 16.8 | 3.38 |
| O01OA050 | h | Ayudante | 0.201 | 15.8 | 3.18 |
| .TPVC.050 | m | Tubería de PVC de 50 mm D. (material; 09/07/2004) | 1.000 | 1.9789812920321 | 1.98 |
|  |  | Total |  |  | 8.54 |

**TPVC.040** m TUBERÍA DE PVC 40 mm D. (09/07/2004)
90.000 m × 8.31 (8.56 con costes indirectos) = 770.40
Tubería de PVC de 40 mm de diámetro, con parte proporcional de piezas especiales, colocada, transporte, montaje y funcionando correctamente.

| Código | Ud | Descripción | Rendimiento | Precio | Importe |
|---|---|---|---|---|---|
| O01OA030 | h | Oficial primera | 0.201 | 16.8 | 3.38 |
| O01OA050 | h | Ayudante | 0.201 | 15.8 | 3.18 |
| .TPVC.040 | m | Tubería de PVC de 40 mm D. (material; 09/07/2004) | 1.000 | 1.749099626796 | 1.75 |
|  |  | Total |  |  | 8.31 |

**TPVC.032** m TUBERÍA DE PVC 32 mm D. (09/07/2004)
105.000 m × 7.84 (8.08 con costes indirectos) = 848.40
Tubería de PVC de 32 mm de diámetro, con parte proporcional de piezas especiales, colocada, transporte, montaje y funcionando correctamente.

| Código | Ud | Descripción | Rendimiento | Precio | Importe |
|---|---|---|---|---|---|
| O01OA030 | h | Oficial primera | 0.201 | 16.8 | 3.38 |
| O01OA050 | h | Ayudante | 0.201 | 15.8 | 3.18 |
| .TPVC.032 | m | Tubería de PVC de 32 mm D. (material; 09/07/2004) | 1.000 | 1.2793414413137 | 1.28 |
|  |  | Total |  |  | 7.84 |

**REGAUT.CT.01** ud REGULADOR AUTOM. CAUDAL Y CONTROL TEMP. CLIMATIZADORES SM.1.1.B (17/06/2009)
10.000 ud × 302.3 (311.37 con costes indirectos) = 3113.70
Regulador automático de caudal y control de temperatura, marca SEDICAL o similar aprobada, Kflow modelo SM.1.1.B 25p con regulación directa de la presión diferencial interior rango 3 (33-330 KPa), ajuste previo del caudal máximo. Con tomas de presión y sin válvula manual. Con servomotor de alimentación eléctrica 22-26 V c.a. o 28-32 V c.c., consumo 10 VA, para control proporcional 2-10V, 4-20 mA, a 3 puntos y PWM. Con señal de salida para confirmación de posicionamiento a 2-10 V c.c. y 4-20 mA hacia el control de la instalación. Cuerpo de la válvula latón forjado ASTM B584, juntas tóricas EPDM, conexión con rosca hembra 1", 1 1/4" ó 1 1/2", rosca macho 1", 1 1/4" ó 1 1/2", o cobre a soldar Cu28 o Cu35 (indicar racores deseados en pedido) y longitud de montaje 149 mm, temperatura de trabajo -30/110 ºC, para caudales de entre 1.300 - 2.190 l/h. Según hoja técnica de cálculo. Ubicación de este regulador en la instalación: Climatizadores 1, 2, 3, 4, 5, 6, 8, 10 - Calor. En ejecución con tomas de presión y sin válvula de corte manual. Incluso válvulas de corte para by-pass. Incluyendo mano de obra, totalmente instalado y funcionando.

| Código | Ud | Descripción | Rendimiento | Precio | Importe |
|---|---|---|---|---|---|
| O01OA030 | h | Oficial primera | 0.134 | 16.8 | 2.25 |
| O01OA050 | h | Ayudante | 0.134 | 15.8 | 2.12 |
| .REGAUT.CT.01 | ud | Regulador autom. de caudal y control de temp. (1.300-2.190 l/h) (material; 17/06/2009) | 1.000 | 297.92663814592 | 297.93 |
|  |  | Total |  |  | 302.3 |

**REGAUT.CT.02** ud REGULADOR AUTOM. CAUDAL Y CONTROL TEMP. CLIMATIZADORES SM.2.1.B (17/06/2009)
2.000 ud × 325.72 (335.49 con costes indirectos) = 670.98
Regulador automático de caudal y control de temperatura, marca SEDICAL o similar aprobada, Kflow modelo SM.2.1.B (32/40) con regulación directa de la presión diferencial interior rango 3 (33-330 KPa), ajuste previo del caudal máximo. Con tomas de presión y sin válvula manual. Con servomotor de alimentación eléctrica 22-26 V c.a. o 28-32 V c.c., consumo 10 VA, para control proporcional 2-10V, 4-20 mA, a 3 puntos y PWM. Con señal de salida para confirmación de posicionamiento a 2-10 V c.c. y 4-20 mA hacia el control de la instalación. Cuerpo de la válvula latón forjado ASTM B584, juntas tóricas EPDM, conexión con rosca hembra 1", 1 1/4" o 1 1/2", rosca macho 1", 1 1/4" o 1 1/2", o cobre a soldar Cu28 ó Cu35 (indicar racores deseados en pedido) y longitud de montaje 149 mm, temperatura de trabajo -30/110 ºC, para caudales de entre 2.510 - 5.560 l/h. Según hoja técnica de cálculo. Ubicación de este regulador en la instalación: Climatizadores 7 y 9 - Calor. En ejecución con tomas de presión y sin válvula de corte manual. Incluso válvulas de corte para by-pass. Incluyendo mano de obra, totalmente instalado y funcionando.

| Código | Ud | Descripción | Rendimiento | Precio | Importe |
|---|---|---|---|---|---|
| O01OA030 | h | Oficial primera | 0.134 | 16.8 | 2.25 |
| O01OA050 | h | Ayudante | 0.134 | 15.8 | 2.12 |
| .REGAUT.CT.02 | ud | Regulador autom. de caudal y control de temp. (2.510-5.560 l/h) (material; 17/06/2009) | 1.000 | 321.35457828998 | 321.35 |
|  |  | Total |  |  | 325.72 |

**REGAUT.CT.03** ud REGULADOR AUTOM. DE CAUDAL Y CONTROL DE TEMP. COLECTORES S.R. (17/06/2009)
19.000 ud × 81.36 (83.8 con costes indirectos) = 1592.20
Regulador automático de caudal y control de temperatura, marca SEDICAL o similar aprobada, Kflow modelo KVSM (15, 20, 25p, 32) / EV.0.2 con cartucho interior de acero inoxidable AISI 304 y rango 2 (22-210 kPa) de presión diferencial de trabajo, para un caudal de cálculo a regular de entre 588 - 1.493 l/h. Cartucho F360108. Con servomotor termoeléctrico modelo EV.0.4 (24V) para control todo-nada con asiento de válvula independiente del cartucho. Con cuerpo de latón forjado CuZn39Pb2, referencia EVC02B+ACC0150, conexión roscada RH 1/2'', 3/4" o 1'' sin racores y longitud de montaje 122 mm. Temperaturas de trabajo de +5ºC a +100ºC y presión máxima PN 16 bar. Con juntas tóricas en EPDM. Característica hidráulica del cuerpo Kv 2,60. En ejecución con tomas de presión y sin válvula de corte manual. Ubicación o referencia de este kflow en el esquema hidráulico de la instalación: Colectores Suelo Radiante C1-5,7-20. Incluso válvulas de corte para by-pass y mano de obra. Totalmente instalado y funcionando.

| Código | Ud | Descripción | Rendimiento | Precio | Importe |
|---|---|---|---|---|---|
| O01OA030 | h | Oficial primera | 0.134 | 16.8 | 2.25 |
| O01OA050 | h | Ayudante | 0.134 | 15.8 | 2.12 |
| .REGAUT.CT.03 | ud | Regulador autom. de caudal y control de temp. (588-1.493 l/h) (material; 17/06/2009) | 1.000 | 76.990368144056 | 76.99 |
|  |  | Total |  |  | 81.36 |

**REGAUT.CT.04** ud REGULADOR AUTOM. DE CAUDAL Y CONTROL DE TEMP. COLECTORES S.R. (17/06/2009)
1.000 ud × 213.25 (219.65 con costes indirectos) = 219.65
Regulador automático de caudal y control de temperatura, marca SEDICAL o similar aprobada, Kflow modelo KVSM2 (32) / EV.0.2 con cartucho interior de acero inoxidable AISI 304 y rango 2 (22-210 kPa) de presión diferencial de trabajo, para un caudal de cálculo a regular de 2.191 l/h. Cartucho F360108. Con servomotor termoeléctrico modelo BBTS 1021 (24Vca-50Hz) para control todo-nada con asiento de válvula independiente del cartucho. Con cuerpo de latón forjado CuZn39Pb2, referencia EVC02B+ACC0150, conexión roscada RH 1 1/4''' sin racores y longitud de montaje 162mm. Temperaturas de trabajo de +5ºC a +100ºC y presión máxima PN16bar. Con juntas tóricas en EPDM. Característica hidráulica del cuerpo Kv 12,58. En ejecución con tomas de presión y sin válvula de corte manual. Ubicación o referencia de este kflow en el esquema hidráulico de la instalación: Colectores Suelo Radiante C1-5,7-20. Incluso vávulas de corte para by-pass y mano de obra. Totalmente instalado y funcionando.

| Código | Ud | Descripción | Rendimiento | Precio | Importe |
|---|---|---|---|---|---|
| O01OA030 | h | Oficial primera | 0.134 | 16.8 | 2.25 |
| O01OA050 | h | Ayudante | 0.134 | 15.8 | 2.12 |
| .REGAUT.CT.04 | ud | Regulador autom. de caudal y control de temp. (2.191 l/h) (material; 17/06/2009) | 1.000 | 208.88247485949 | 208.88 |
|  |  | Total |  |  | 213.25 |

**REGAUT.CT.05** ud REGULADOR AUTOM. DE CAUDAL Y CONTROL DE TEMP. BY-PASS S.R. (17/06/2009)
1.000 ud × 314.35 (323.78 con costes indirectos) = 323.78
Regulador automático de caudal y control de temperatura, marca SEDICAL o similar aprobada, Kflow modelo SM.2.1.B (32/40) con regulación directa de la presión diferencial interior rango 3 (33-330 KPa), ajuste previo del caudal máximo. Con tomas de presión y sin válvula manual. Con servomotor de alimentación eléctrica 22-26 V c.a. o 28-32 V c.c., consumo 10 VA, para control proporcional 2-10 V, 4-20 mA, a 3 puntos y PWM. Con señal de salida para confirmación de posicionamiento a 2-10 V c.c. y 4-20 mA hacia el control de la instalación. Cuerpo de la válvula latón forjado ASTM B584, juntas tóricas EPDM, conexión con rosca hembra 1", 1 1/4" o 1 1/2", rosca macho 1", 1 1/4" o 1 1/2", o cobre a soldar Cu28 o Cu35 (indicar racores deseados en pedido) y longitud de montaje 149mm, temperatura de trabajo -30/110 ºC, para un caudal de entre 0 - 5.000 l/h, Según hoja técnica de cálculo. Ubicación de este regulador en la instalación: by-pass último colector circuito suelo radiante. En ejecución con tomas de presión y sin válvula de corte manual. Incluso válvulas de corte para by-pass y mano de obra. Totalmente instalado y funcionando.

| Código | Ud | Descripción | Rendimiento | Precio | Importe |
|---|---|---|---|---|---|
| O01OA030 | h | Oficial primera | 0.134 | 16.8 | 2.25 |
| O01OA050 | h | Ayudante | 0.134 | 15.8 | 2.12 |
| .REGAUT.CT.05 | ud | Regulador autom. de caudal y control de temp. (0-5.000 l/h) (material; 17/06/2009) | 1.000 | 309.9804332883 | 309.98 |
|  |  | Total |  |  | 314.35 |

**REGAUT.FC.01** ud REGULADOR AUTOM. DE CAUDAL Y CONTROL DE TEMP. FAN-COILS (17/06/2009)
1.000 ud × 81.36 (83.8 con costes indirectos) = 83.80
Regulador automático de caudal y control de temperatura, marca SEDICAL o equivalente, Kflow modelo KVSM (15, 20, 25p, 32) / EV.0.2 con cartucho interior de acero inoxidable AISI 304 y rango 2 (22-210 kPa) de presión diferencial de trabajo, para un caudal de cálculo a regular de entre 588 - 1.493 l/h. Cartucho F360108. Con servomotor termoeléctrico modelo EV.0.4 (24V) para control todo-nada con asiento de válvula independiente del cartucho. Con cuerpo de latón forjado CuZn39Pb2, referencia EVC02B+ACC0150, conexión roscada RH 1/2'', 3/4" o 1'' sin racores y longitud de montaje 122 mm. Temperaturas de trabajo de +5ºC a +100ºC y presión máxima PN 16 bar. Con juntas tóricas en EPDM. Característica hidráulica del cuerpo Kv 2,60. En ejecución con tomas de presión y sin válvula de corte manual. Ubicación o referencia de este kflow en el esquema hidráulico de la instalación fan-coil (FC1). Incluso válvulas de corte para by-pass y mano de obra. Totalmente instalado y funcionando.

| Código | Ud | Descripción | Rendimiento | Precio | Importe |
|---|---|---|---|---|---|
| OFIC.001 | h | Oficial 1a (mano de obra; 09/07/2009) | 0.134 | 16.8 | 2.25 |
| AYUD.001 | h | Ayudante (mano de obra; 09/07/2009) | 0.134 | 15.8 | 2.12 |
| .REGAUT.CT.03 | ud | Regulador autom. de caudal y control de temp. (588-1.493 l/h) | 1.000 | 76.990368144056 | 76.99 |
|  |  | Total |  |  | 81.36 |

**VM.400** ud VÁLVULA DE MARIPOSA, 4" D. (12/07/2004)
8.000 ud × 82.65 (85.13 con costes indirectos) = 681.04
Válvula de mariposa de diámetro 4", PN-16 construido en hierro fundido con plancha de gatillo. Incluyendo bridas, contrabridas, juntas, tornillos, pequeño material, transporte y montaje.

| Código | Ud | Descripción | Rendimiento | Precio | Importe |
|---|---|---|---|---|---|
| O01OA030 | h | Oficial primera | 0.670 | 16.8 | 11.26 |
| O01OA050 | h | Ayudante | 0.670 | 15.8 | 10.59 |
| .VM.004 | ud | Válvula de mariposa 4" D (material; 12/07/2004) | 1.000 | 60.79870302743 | 60.80 |
|  |  | Total |  |  | 82.65 |

**VM.300** ud VÁLVULA DE MARIPOSA, 3" D. (12/07/2004)
10.000 ud × 71.75 (73.9 con costes indirectos) = 739.00
Válvula de mariposa de diámetro 3", PN-16 construido en hierro fundido con plancha de gatillo. Incluyendo bridas, contrabridas, juntas, tornillos, pequeño material, transporte y montaje.

| Código | Ud | Descripción | Rendimiento | Precio | Importe |
|---|---|---|---|---|---|
| O01OA030 | h | Oficial primera | 0.670 | 16.8 | 11.26 |
| O01OA050 | h | Ayudante | 0.670 | 15.8 | 10.59 |
| .VM.003 | ud | Válvula de mariposa 3" D (material; 12/07/2004) | 1.000 | 49.904311066243 | 49.90 |
|  |  | Total |  |  | 71.75 |

**VM.212** ud VÁLVULA DE MARIPOSA, 2 1/2" D. (12/07/2004)
12.000 ud × 71.75 (73.9 con costes indirectos) = 886.80
Válvula de mariposa de diámetro 2 1/2", PN-16 construido en hierro fundido con plancha de gatillo. Incluyendo bridas, contrabridas, juntas, tornillos, pequeño material, transporte y montaje.

| Código | Ud | Descripción | Rendimiento | Precio | Importe |
|---|---|---|---|---|---|
| O01OA030 | h | Oficial primera | 0.670 | 16.8 | 11.26 |
| O01OA050 | h | Ayudante | 0.670 | 15.8 | 10.59 |
| .VM.212 | ud | Válvula de mariposa 2 1/2" D. (material; 12/07/2004) | 1.000 | 49.904311066243 | 49.90 |
|  |  | Total |  |  | 71.75 |

**VB.200** ud VÁLVULA DE BOLA, 2" D. (12/07/2004)
11.000 ud × 44.43 (45.76 con costes indirectos) = 503.36
Válvula de bola de diámetro 2" y PN-16, con cuerpo y bola de latón y anillos de teflón para instalación roscada. Incluyendo pequeño material, transporte y montaje.

| Código | Ud | Descripción | Rendimiento | Precio | Importe |
|---|---|---|---|---|---|
| O01OA030 | h | Oficial primera | 0.670 | 16.8 | 11.26 |
| O01OA050 | h | Ayudante | 0.670 | 15.8 | 10.59 |
| .VB.200 | ud | Válvula de bola 2" D. (material; 12/07/2004) | 1.000 | 22.578377468184 | 22.58 |
|  |  | Total |  |  | 44.43 |

**VB.112** ud VÁLVULA DE BOLA, 1 1/2" D. (12/07/2004)
12.000 ud × 36.33 (37.42 con costes indirectos) = 449.04
Válvula de bola de diámetro 1 1/2" y PN-16, con cuerpo y bola de latón y anillos de teflón para instalación roscada. Incluyendo pequeño material, transporte y montaje.

| Código | Ud | Descripción | Rendimiento | Precio | Importe |
|---|---|---|---|---|---|
| O01OA030 | h | Oficial primera | 0.670 | 16.8 | 11.26 |
| O01OA050 | h | Ayudante | 0.670 | 15.8 | 10.59 |
| .VB.112 | ud | Válvula de bola 1 1/2" D. (material; 12/07/2004) | 1.000 | 14.482544909871 | 14.48 |
|  |  | Total |  |  | 36.33 |

**VB.114** ud VÁLVULA DE BOLA, 1 1/4" D. (12/07/2004)
57.000 ud × 31.45 (32.39 con costes indirectos) = 1846.23
Válvula de bola de diámetro 1 1/4" y PN-16, con cuerpo y bola de latón y anillos de teflón para instalación roscada. Incluyendo pequeño material, transporte y montaje.

| Código | Ud | Descripción | Rendimiento | Precio | Importe |
|---|---|---|---|---|---|
| O01OA030 | h | Oficial primera | 0.670 | 16.8 | 11.26 |
| O01OA050 | h | Ayudante | 0.670 | 15.8 | 10.59 |
| .VB.114 | ud | Válvula de bola 1 1/4" D (material; 12/07/2004) | 1.000 | 9.595060809852 | 9.60 |
|  |  | Total |  |  | 31.45 |

**VB.100** ud VÁLVULA DE BOLA, 1" D. (12/07/2004)
17.000 ud × 27.21 (28.03 con costes indirectos) = 476.51
Válvula de bola de diámetro 1" y PN-16, con cuerpo y bola de latón y anillos de teflón para instalación roscada. Incluyendo pequeño material, transporte y montaje.

| Código | Ud | Descripción | Rendimiento | Precio | Importe |
|---|---|---|---|---|---|
| O01OA030 | h | Oficial primera | 0.670 | 16.8 | 11.26 |
| O01OA050 | h | Ayudante | 0.670 | 15.8 | 10.59 |
| .VB.100 | ud | Válvula de bola 1" D. (material; 12/07/2004) | 1.000 | 5.357242285501 | 5.36 |
|  |  | Total |  |  | 27.21 |

**VB.034** ud VÁLVULA DE BOLA, 3/4" D. (12/07/2004)
4.000 ud × 25.49 (26.25 con costes indirectos) = 105.00
Válvula de bola de diámetro 3/4" y PN-16, con cuerpo y bola de latón y anillos de teflón para instalación roscada. Incluyendo pequeño material, transporte y montaje.

| Código | Ud | Descripción | Rendimiento | Precio | Importe |
|---|---|---|---|---|---|
| O01OA030 | h | Oficial primera | 0.670 | 16.8 | 11.26 |
| O01OA050 | h | Ayudante | 0.670 | 15.8 | 10.59 |
| .VB.034 | ud | Válvula de bola 3/4" D. (material; 12/07/2004) | 1.000 | 3.6381272237357 | 3.64 |
|  |  | Total |  |  | 25.49 |

**VA.200** ud VÁLVULA DE ASIENTO, 2" D. (12/07/2004)
3.000 ud × 47.04 (48.45 con costes indirectos) = 145.35
Válvula de asiento de diámetro 2" y PN-16, con cuerpo y asiento de bronce para instalación roscada. Incluso pequeño material, transporte y montaje.

| Código | Ud | Descripción | Rendimiento | Precio | Importe |
|---|---|---|---|---|---|
| O01OA030 | h | Oficial primera | 0.670 | 16.8 | 11.26 |
| O01OA050 | h | Ayudante | 0.670 | 15.8 | 10.59 |
| .VA.200 | ud | Válvula de asiento de diámetro 2" (material; 12/07/2004) | 1.000 | 25.187034625863 | 25.19 |
|  |  | Total |  |  | 47.04 |

**VA.112** ud VÁLVULA DE ASIENTO, 1 1/2" D. (12/07/2004)
4.000 ud × 40.57 (41.79 con costes indirectos) = 167.16
Válvula de asiento de diámetro 1-1/2" y PN-16, con cuerpo y asiento de bronce para instalación roscada. Incluso pequeño material, transporte y montaje.

| Código | Ud | Descripción | Rendimiento | Precio | Importe |
|---|---|---|---|---|---|
| O01OA030 | h | Oficial primera | 0.670 | 16.8 | 11.26 |
| O01OA050 | h | Ayudante | 0.670 | 15.8 | 10.59 |
| .VA.112 | ud | Válvula de asiento de diámetro 1 1/2" (material; 12/07/2004) | 1.000 | 18.720363434223 | 18.72 |
|  |  | Total |  |  | 40.57 |

**VA.114** ud VÁLVULA DE ASIENTO, 1 1/4" D. (12/07/2004)
19.000 ud × 39.23 (40.41 con costes indirectos) = 767.79
Válvula de asiento de diámetro 1-1/4" y PN-16, con cuerpo y asiento de bronce para instalación roscada. Incluso pequeño material, transporte y montaje.

| Código | Ud | Descripción | Rendimiento | Precio | Importe |
|---|---|---|---|---|---|
| O01OA030 | h | Oficial primera | 0.670 | 16.8 | 11.26 |
| O01OA050 | h | Ayudante | 0.670 | 15.8 | 10.59 |
| .VA.114 | ud | Válvula de asiento de diámetro 1 1/4" (material; 12/07/2004) | 1.000 | 17.381052862847 | 17.38 |
|  |  | Total |  |  | 39.23 |

**VA.100** ud VÁLVULA DE ASIENTO, 1" D. (12/07/2004)
5.000 ud × 37.93 (39.07 con costes indirectos) = 195.35
Válvula de asiento de diámetro 1" y PN-16, con cuerpo y asiento de bronce para instalación roscada. Incluso pequeño material, transporte y montaje.

| Código | Ud | Descripción | Rendimiento | Precio | Importe |
|---|---|---|---|---|---|
| O01OA030 | h | Oficial primera | 0.670 | 16.8 | 11.26 |
| O01OA050 | h | Ayudante | 0.670 | 15.8 | 10.59 |
| .VA.100 | ud | Válvula de asiento de diámetro 1" (material; 12/07/2004) | 1.000 | 16.081721711513 | 16.08 |
|  |  | Total |  |  | 37.93 |

**VA.034** ud VÁLVULA DE ASIENTO, 3/4" D. (12/07/2004)
1.000 ud × 35.18 (36.24 con costes indirectos) = 36.24
Válvula de asiento de diámetro 3/4" y PN-16, con cuerpo y asiento de bronce para instalación roscada. Incluso pequeño material, transporte y montaje.

| Código | Ud | Descripción | Rendimiento | Precio | Importe |
|---|---|---|---|---|---|
| O01OA030 | h | Oficial primera | 0.670 | 16.8 | 11.26 |
| O01OA050 | h | Ayudante | 0.670 | 15.8 | 10.59 |
| .VA.034 | ud | Válvula de asiento de diámetro 3/4" (material; 12/07/2004) | 1.000 | 13.333136583691 | 13.33 |
|  |  | Total |  |  | 35.18 |

**VEQ.100** ud VÁLVULA DE EQUILIBRADO DN 100 (12/07/2004)
1.000 ud × 590.15 (607.85 con costes indirectos) = 607.85
Válvula de equilibrado hidráulico, tipo T.A. o similar aprobado, modelo STAF será de asiento inclinado, fabricada totalmente en metal con conexiones roscadas, provista de tomas de presión permanentes y autoestancas para ajuste y medición de caudal, la presión y la temperatura. Aisladas térmicamente junto con revestimiento en PVC y juntas de estanqueidad en Armaflex Memorización oculta de la posición de ajuste para su utilización como válvula de corte. Provista de volante con indicación en dos dígitos de dicha posición de ajuste. Posiciones posibles: 80 de DN 100 y Kvs 190. Presión máxima de trabajo 16 bar y temperatura hasta 150º C. Incluso material de unión, accesorios, transporte y montaje.

| Código | Ud | Descripción | Rendimiento | Precio | Importe |
|---|---|---|---|---|---|
| O01OA030 | h | Oficial primera | 1.339 | 16.8 | 22.50 |
| O01OA050 | h | Ayudante | 1.339 | 15.8 | 21.16 |
| .VESF.100 | ud | Válvula de equilibrado DIN 100 (material; 12/07/2004) | 1.000 | 419.94382811121 | 419.94 |
| .VESF.AT100 | m | Aislamiento térmico VEM DN 100 (material; 12/07/2004) | 1.000 | 126.55485413995 | 126.55 |
|  |  | Total |  |  | 590.15 |

**VEQ.080** ud VÁLVULA DE EQUILIBRADO DN 80 (12/07/2004)
1.000 ud × 469.9 (484 con costes indirectos) = 484.00
Válvula de equilibrado hidráulico, tipo T.A. o similar aprobado, modelo STAF será de asiento inclinado, fabricada totalmente en metal con conexiones roscadas, provista de tomas de presión permanentes y autoestancas para ajuste y medición de caudal, la presión y la temperatura. Aisladas térmicamente junto con revestimiento en PVC y juntas de estanqueidad en Armaflex Memorización oculta de la posición de ajuste para su utilización como válvula de corte. Provista de volante con indicación en dos dígitos de dicha posición de ajuste. Posiciones posibles: 80 de DN 80 y Kvs 120. Presión máxima de trabajo 16 bar y temperatura hasta 150º C. Incluso material de unión, accesorios, transporte y montaje.

| Código | Ud | Descripción | Rendimiento | Precio | Importe |
|---|---|---|---|---|---|
| O01OA030 | h | Oficial primera | 1.339 | 16.8 | 22.50 |
| O01OA050 | h | Ayudante | 1.339 | 15.8 | 21.16 |
| .VESF.80 | ud | Válvula de equilibrado DIN 80 (material; 12/07/2004) | 1.000 | 316.20722795969 | 316.21 |
| .VESF.AT80 | m | Aislamiento térmico VEM DN 80 (material; 12/07/2004) | 1.000 | 110.03335880799 | 110.03 |
|  |  | Total |  |  | 469.9 |

**VEQ.065** ud VÁLVULA DE EQUILIBRADO DN 65 (12/07/2004)
4.000 ud × 270.94 (279.07 con costes indirectos) = 1116.28
Válvula de equilibrado hidráulico, tipo T.A. o similar aprobado, modelo STAF será de asiento inclinado, fabricada totalmente en metal con conexiones roscadas, provista de tomas de presión permanentes y autoestancas para ajuste y medición de caudal, la presión y la temperatura. Aisladas térmicamente junto con revestimiento en PVC y juntas de estanqueidad en Armaflex Memorización oculta de la posición de ajuste para su utilización como válvula de corte. Provista de volante con indicación en dos dígitos de dicha posición de ajuste. Posiciones posibles: 80 de DN 65 y Kvs 85. Presión máxima de trabajo 16 bar y temperatura hasta 150º C. Incluso material de unión, accesorios, transporte y montaje.

| Código | Ud | Descripción | Rendimiento | Precio | Importe |
|---|---|---|---|---|---|
| O01OA030 | h | Oficial primera | 0.670 | 16.8 | 11.26 |
| O01OA050 | h | Ayudante | 0.670 | 15.8 | 10.59 |
| .VESF.65 | ud | Válvula de equilibrado DIN 65 (material; 12/07/2004) | 1.000 | 171.49172226609 | 171.49 |
| .VESF.AT65 | m | Aislamiento térmico VEM DN 65 (material; 12/07/2004) | 1.000 | 77.600054299682 | 77.60 |
|  |  | Total |  |  | 270.94 |

**VEQ.050** ud VÁLVULA DE EQUILIBRADO DN 50 (12/07/2004)
3.000 ud × 156.3 (160.99 con costes indirectos) = 482.97
Válvula de equilibrado hidráulico, tipo T.A. o similar aprobado, modelo STAD será de asiento inclinado, fabricada totalmente en metal con conexiones roscadas, provista de tomas de presión permanentes y autoestancas para ajuste y medición de caudal, la presión y la temperatura. Aisladas térmicamente junto con revestimiento en PVC y juntas de estanqueidad en Armaflex. Memorización oculta de la posición de ajuste para su utilización como válvula de corte. Provista de volante con indicación en dos dígitos de dicha posición de ajuste. Posiciones posibles: 40 de DN 50 y Kvs 33. Presión máxima de trabajo 16 bar y temperatura hasta 150º C. Incluso material de unión, accesorios, transporte y montaje.

| Código | Ud | Descripción | Rendimiento | Precio | Importe |
|---|---|---|---|---|---|
| O01OA030 | h | Oficial primera | 0.670 | 16.8 | 11.26 |
| O01OA050 | h | Ayudante | 0.670 | 15.8 | 10.59 |
| .VESF.50 | ud | Válvula de equilibrado DIN 50 (material; 12/07/2004) | 1.000 | 77.819941109908 | 77.82 |
| .VESF.AT50 | m | Aislamiento térmico VEM DN 50 (material; 12/07/2004) | 1.000 | 56.63084848815 | 56.63 |
|  |  | Total |  |  | 156.3 |

**VEQ.040** ud VÁLVULA DE EQUILIBRADO DN 40 (12/07/2004)
4.000 ud × 137.43 (141.55 con costes indirectos) = 566.20
Válvula de equilibrado hidráulico, tipo T.A. o similar aprobado, modelo STAD será de asiento inclinado, fabricada totalmente en metal con conexiones roscadas, provista de tomas de presión permanentes y autoestancas para ajuste y medición de caudal, la presión y la temperatura. Aisladas térmicamente junto con revestimiento en PVC y juntas de estanqueidad en Armaflex. Memorización oculta de la posición de ajuste para su utilización como válvula de corte. Provista de volante con indicación en dos dígitos de dicha posición de ajuste. Posiciones posibles: 40 de DN 40 y Kvs 19,2. Presión máxima de trabajo 16 bar y temperatura hasta 150º C. Incluso material de unión, accesorios, transporte y montaje.

| Código | Ud | Descripción | Rendimiento | Precio | Importe |
|---|---|---|---|---|---|
| O01OA030 | h | Oficial primera | 0.670 | 16.8 | 11.26 |
| O01OA050 | h | Ayudante | 0.670 | 15.8 | 10.59 |
| .VESD.040 | ud | Válvula de equilibrado DN40 (material; 12/07/2004) | 1.000 | 60.129047741742 | 60.13 |
| .VESD.AT40 | ud | Aislamiento térmico VEM DN 40 (material; 12/07/2004) | 1.000 | 55.451455596939 | 55.45 |
|  |  | Total |  |  | 137.43 |

**VEQ.032** ud VÁLVULA DE EQUILIBRADO DN 32 (12/07/2004)
19.000 ud × 132.41 (136.38 con costes indirectos) = 2591.22
Válvula de equilibrado hidráulico, tipo T.A. o similar aprobado, modelo STAD será de asiento inclinado, fabricada totalmente en metal con conexiones roscadas, provista de tomas de presión permanentes y autoestancas para ajuste y medición de caudal, la presión y la temperatura. Aisladas térmicamente junto con revestimiento en PVC y juntas de estanqueidad en Armaflex. Memorización oculta de la posición de ajuste para su utilización como válvula de corte. Provista de volante con indicación en dos dígitos de dicha posición de ajuste. Posiciones posibles: 40 de DN 32 y Kvs 14,2. Presión máxima de trabajo 16 bar y temperatura hasta 150º C. Incluso material de unión, accesorios, transporte y montaje.

| Código | Ud | Descripción | Rendimiento | Precio | Importe |
|---|---|---|---|---|---|
| O01OA030 | h | Oficial primera | 0.670 | 16.8 | 11.26 |
| O01OA050 | h | Ayudante | 0.670 | 15.8 | 10.59 |
| .VESD.032 | ud | Válvula de equilibrado DN 32 (material; 12/07/2004) | 1.000 | 59.27948506587 | 59.28 |
| .VESD.AT032 | ud | Aislamiento térmico VEM DN 32 (material; 12/07/2004) | 1.000 | 51.283601057659 | 51.28 |
|  |  | Total |  |  | 132.41 |

**VEQ.025** ud VÁLVULA DE EQUILIBRADO DN 25 (12/07/2004)
5.000 ud × 101 (104.03 con costes indirectos) = 520.15
Válvula de equilibrado hidráulico, tipo T.A. o similar aprobado, modelo STAD será de asiento inclinado, fabricada totalmente en metal con conexiones roscadas, provista de tomas de presión permanentes y autoestancas para ajuste y medición de caudal, la presión y la temperatura. Aisladas térmicamente junto con revestimiento en PVC y juntas de estanqueidad en Armaflex. Memorización oculta de la posición de ajuste para su utilización como válvula de corte. Provista de volante con indicación en dos dígitos de dicha posición de ajuste. Posiciones posibles: 40 de DN 25 y Kvs 8,70. Presión máxima de trabajo 16 bar y temperatura hasta 150º C. Incluso material de unión, accesorios, transporte y montaje.

| Código | Ud | Descripción | Rendimiento | Precio | Importe |
|---|---|---|---|---|---|
| O01OA030 | h | Oficial primera | 0.670 | 16.8 | 11.26 |
| O01OA050 | h | Ayudante | 0.670 | 15.8 | 10.59 |
| .VESD.025 | ud | Válvula de equilibrado DN 25 (material; 12/07/2004) | 1.000 | 41.448663727561 | 41.45 |
| .VESD.AT025 | ud | Aislamiento térmico VEM DN 25 (material; 12/07/2004) | 1.000 | 37.700593098712 | 37.70 |
|  |  | Total |  |  | 101 |

**VEQ.020** ud VÁLVULA DE EQUILIBRADO DN 20 (12/07/2004)
1.000 ud × 97.01 (99.92 con costes indirectos) = 99.92
Válvula de equilibrado hidráulico, tipo T.A. o similar aprobado, modelo STAD será de asiento inclinado, fabricada totalmente en metal con conexiones roscadas, provista de tomas de presión permanentes y autoestancas para ajuste y medición de caudal, la presión y la temperatura. Aisladas térmicamente junto con revestimiento en PVC y juntas de estanqueidad en Armaflex. Memorización oculta de la posición de ajuste para su utilización como válvula de corte. Provista de volante con indicación en dos dígitos de dicha posición de ajuste. Posiciones posibles: 40 de DN 20 y Kvs 5,70. Presión máxima de trabajo 16 bar y temperatura hasta 150º C. Incluso material de unión, accesorios, transporte y montaje.

| Código | Ud | Descripción | Rendimiento | Precio | Importe |
|---|---|---|---|---|---|
| O01OA030 | h | Oficial primera | 0.670 | 16.8 | 11.26 |
| O01OA050 | h | Ayudante | 0.670 | 15.8 | 10.59 |
| .VESD.020 | ud | Válvula de equilibrado DN 20 (material; 12/07/2004) | 1.000 | 40.808993006904 | 40.81 |
| .VESD.AT020 | ud | Aislamiento térmico VEM DN 20 (material; 12/07/2004) | 1.000 | 34.352316670274 | 34.35 |
|  |  | Total |  |  | 97.01 |

**VR.400** ud VÁLVULA DE RETENCIÓN, 4" D (12/07/2004)
1.000 ud × 106.35 (109.54 con costes indirectos) = 109.54
Válvula de retención, tipo RUBER-CHECH o similar aprobado, de diámetro 4" y PN-16, con cuerpo de hierro fundido, plato de hierro modular, eje y resorte de acero inoxidable. Incluso bridas, contrabridas, juntas, tornillos, pequeño material, transporte y montaje.

| Código | Ud | Descripción | Rendimiento | Precio | Importe |
|---|---|---|---|---|---|
| O01OA030 | h | Oficial primera | 0.670 | 16.8 | 11.26 |
| O01OA050 | h | Ayudante | 0.670 | 15.8 | 10.59 |
| .VR.400 | ud | Válvula de retención 4" D. (material; 12/07/2004) | 1.000 | 84.496504256763 | 84.50 |
|  |  | Total |  |  | 106.35 |

**VR.300** ud VÁLVULA DE RETENCIÓN, 3" D (12/07/2004)
1.000 ud × 79.58 (81.97 con costes indirectos) = 81.97
Válvula de retención, tipo RUBER-CHECH o similar aprobado, de diámetro 3" y PN-16, con cuerpo de hierro fundido, plato de hierro modular, eje y resorte de acero inoxidable. Incluso bridas, contrabridas, juntas, tornillos, pequeño material, transporte y montaje.

| Código | Ud | Descripción | Rendimiento | Precio | Importe |
|---|---|---|---|---|---|
| O01OA030 | h | Oficial primera | 0.670 | 16.8 | 11.26 |
| O01OA050 | h | Ayudante | 0.670 | 15.8 | 10.59 |
| .VR.300 | ud | Válvula de retención 3" D. (material; 12/07/2004) | 1.000 | 57.730282539279 | 57.73 |
|  |  | Total |  |  | 79.58 |

**VR.212** ud VÁLVULA DE RETENCIÓN, 2 1/2" D. (16/02/2007)
2.000 ud × 70.05 (72.15 con costes indirectos) = 144.30
Válvula de retención, tipo RUBER-CHECH o similar aprobado, de diámetro 2 1/2" y PN-16, con cuerpo de hierro fundido, plato de hierro modular, eje y resorte de acero inoxidable. Incluso bridas, contrabridas, juntas, tornillos, pequeño material, transporte y montaje.

| Código | Ud | Descripción | Rendimiento | Precio | Importe |
|---|---|---|---|---|---|
| O01OA030 | h | Oficial primera | 0.670 | 16.8 | 11.26 |
| O01OA050 | h | Ayudante | 0.670 | 15.8 | 10.59 |
| .VR.212 | ud | Válvula de retención 2 1/2" D. (material; 16/02/2007) | 1.000 | 48.195190859488 | 48.20 |
|  |  | Total |  |  | 70.05 |

**FDA.400** ud FILTRO DE AGUA, 4" D. (12/07/2004)
1.000 ud × 193.52 (199.33 con costes indirectos) = 199.33
Filtro de agua de diámetro 4" y PN-16, construido en hiero fundido y provisto de tamiz de acero inoxidable. Incluso bridas, contrabridas, accesorios, pequeño material, transporte y montaje.

| Código | Ud | Descripción | Rendimiento | Precio | Importe |
|---|---|---|---|---|---|
| O01OA030 | h | Oficial primera | 1.339 | 16.8 | 22.50 |
| O01OA050 | h | Ayudante | 1.339 | 15.8 | 21.16 |
| .FDA.400 | ud | Filtro de agua de diámetro 4" (material; 12/07/2004) | 1.000 | 149.86285602388 | 149.86 |
|  |  | Total |  |  | 193.52 |

**FDA.300** ud FILTRO DE AGUA, 3" D. (12/07/2004)
1.000 ud × 155.75 (160.42 con costes indirectos) = 160.42
Filtro de agua de diámetro 3" y PN-16, construido en hiero fundido y provisto de tamiz de acero inoxidable. Incluso bridas, contrabridas, accesorios, pequeño material, transporte y montaje.

| Código | Ud | Descripción | Rendimiento | Precio | Importe |
|---|---|---|---|---|---|
| O01OA030 | h | Oficial primera | 1.339 | 16.8 | 22.50 |
| O01OA050 | h | Ayudante | 1.339 | 15.8 | 21.16 |
| .FDA.300 | ud | Filtro de agua de diámetro 3" (material; 12/07/2004) | 1.000 | 112.0922989401 | 112.09 |
|  |  | Total |  |  | 155.75 |

**FDA.212** ud FILTRO DE AGUA, 2 1/2" D. (12/07/2004)
4.000 ud × 140.32 (144.53 con costes indirectos) = 578.12
Filtro de agua de diámetro 2 1/2" y PN-16, construido en hiero fundido y provisto de tamiz de acero inoxidable. Incluso bridas, contrabridas, accesorios, pequeño material, transporte y montaje.

| Código | Ud | Descripción | Rendimiento | Precio | Importe |
|---|---|---|---|---|---|
| O01OA030 | h | Oficial primera | 1.339 | 16.8 | 22.50 |
| O01OA050 | h | Ayudante | 1.339 | 15.8 | 21.16 |
| .FDA.212 | ud | Filtro de agua de diámetro 2 1/2" (material; 12/07/2004) | 1.000 | 96.660242804254 | 96.66 |
|  |  | Total |  |  | 140.32 |

**FDA.200** ud FILTRO DE AGUA, 2" D. (12/07/2004)
3.000 ud × 103.62 (106.73 con costes indirectos) = 320.19
Filtro de agua de diámetro 2" y PN-16, construido en hiero fundido y provisto de tamiz de acero inoxidable. Incluyendo bridas, contrabridas, accesorios, pequeño material, transporte y montaje.

| Código | Ud | Descripción | Rendimiento | Precio | Importe |
|---|---|---|---|---|---|
| O01OA030 | h | Oficial primera | 1.339 | 16.8 | 22.50 |
| O01OA050 | h | Ayudante | 1.339 | 15.8 | 21.16 |
| .FDA.200 | ud | Filtro de agua de diámetro 2" (material; 12/07/2004) | 1.000 | 59.959135206568 | 59.96 |
|  |  | Total |  |  | 103.62 |

**FDA.112** ud FILTRO DE AGUA, 1 1/2" D. (12/07/2004)
4.000 ud × 82.82 (85.3 con costes indirectos) = 341.20
Filtro de agua de diámetro 1 1/2" y PN-16, construido en hiero fundido y provisto de tamiz de acero inoxidable. Incluso bridas, contrabridas, accesorios, pequeño material, transporte y montaje.

| Código | Ud | Descripción | Rendimiento | Precio | Importe |
|---|---|---|---|---|---|
| O01OA030 | h | Oficial primera | 1.339 | 16.8 | 22.50 |
| O01OA050 | h | Ayudante | 1.339 | 15.8 | 21.16 |
| .FDA.112 | ud | Filtro de agua de diámetro 1 1/2" (material; 12/07/2004) | 1.000 | 39.15984193021 | 39.16 |
|  |  | Total |  |  | 82.82 |

**FDA.114** ud FILTRO DE AGUA, 1 1/4" D. (13/07/2004)
19.000 ud × 82.54 (85.02 con costes indirectos) = 1615.38
Filtro de agua de diámetro 1 1/4" y PN-16, construido en hiero fundido y provisto de tamiz de acero inoxidable. Incluso bridas, contrabridas, accesorios, pequeño material, transporte y montaje.

| Código | Ud | Descripción | Rendimiento | Precio | Importe |
|---|---|---|---|---|---|
| O01OA030 | h | Oficial primera | 1.339 | 16.8 | 22.50 |
| O01OA050 | h | Ayudante | 1.339 | 15.8 | 21.16 |
| .FDA.114 | ud | Filtro de agua de diámetro 1 1/4" (material; 13/07/2004) | 1.000 | 38.879985989923 | 38.88 |
|  |  | Total |  |  | 82.54 |

**FDA.001** ud FILTRO DE AGUA, 1" D. (13/07/2004)
6.000 ud × 73.07 (75.26 con costes indirectos) = 451.56
Filtro de agua de diámetro 1" y PN-16, construido en hiero fundido y provisto de tamiz de acero inoxidable. Incluso bridas, contrabridas, accesorios, pequeño material, transporte y montaje.

| Código | Ud | Descripción | Rendimiento | Precio | Importe |
|---|---|---|---|---|---|
| O01OA030 | h | Oficial primera | 1.339 | 16.8 | 22.50 |
| O01OA050 | h | Ayudante | 1.339 | 15.8 | 21.16 |
| .FDA.100 | ud | Filtro de agua de diámetro 1" (material; 13/07/2004) | 1.000 | 29.414858295204 | 29.41 |
|  |  | Total |  |  | 73.07 |

**FDA.034** ud FILTRO DE AGUA 3/4" D. (13/07/2004)
1.000 ud × 68.16 (70.2 con costes indirectos) = 70.20
Filtro de agua de diámetro 3/4" y PN-16, construido en hiero fundido y provisto de tamiz de acero inoxidable. Incluso bridas, contrabridas, accesorios, pequeño material, transporte y montaje.

| Código | Ud | Descripción | Rendimiento | Precio | Importe |
|---|---|---|---|---|---|
| O01OA030 | h | Oficial primera | 1.339 | 16.8 | 22.50 |
| O01OA050 | h | Ayudante | 1.339 | 15.8 | 21.16 |
| .FDA.034 | ud | Filtro de agua de diámetro 3/4" (material; 13/07/2004) | 1.000 | 24.497389630155 | 24.50 |
|  |  | Total |  |  | 68.16 |

**AVD.004** ud ANTIVIBRADOR-DILATADOR, 4" D. (13/07/2004)
2.000 ud × 102.05 (105.11 con costes indirectos) = 210.22
Antivibrador-Dilatador para tuberías de 4" de diámetro, tipo KROON-PN20. Incluso contrabridas, juntas, tornillos, accesorios y mano de obra. Totalmente instalado y funcionando.

| Código | Ud | Descripción | Rendimiento | Precio | Importe |
|---|---|---|---|---|---|
| O01OA030 | h | Oficial primera | 0.670 | 16.8 | 11.26 |
| O01OA050 | h | Ayudante | 0.670 | 15.8 | 10.59 |
| .AVD.004 | ud | Antivibrador-Dilatador para tuberías de 4" D. (material; 13/07/2004) | 1.000 | 80.19871660235 | 80.20 |
|  |  | Total |  |  | 102.05 |

**AVD.003** ud ANTIVIBRADOR-DILATADOR, 3" D. (13/07/2004)
2.000 ud × 91.16 (93.89 con costes indirectos) = 187.78
Antivibrador-Dilatador para tuberías de 3" de diámetro, tipo KROON-PN20. Incluso contrabridas, juntas, tornillos, accesorios y mano de obra. Totalmente instalado y funcionando.

| Código | Ud | Descripción | Rendimiento | Precio | Importe |
|---|---|---|---|---|---|
| O01OA030 | h | Oficial primera | 0.670 | 16.8 | 11.26 |
| O01OA050 | h | Ayudante | 0.670 | 15.8 | 10.59 |
| .AVD.003 | ud | Antivibrador-Dilatador para tuberías de 3" D. (material; 13/07/2004) | 1.000 | 69.314319496174 | 69.31 |
|  |  | Total |  |  | 91.16 |

**AVD.212** ud ANTIVIBRADOR-DILATADOR, 2 1/2" D. (13/07/2004)
4.000 ud × 82.04 (84.5 con costes indirectos) = 338.00
Antivibrador-Dilatador para tuberías de 2 1/2" de diámetro, tipo KROON-PN20. Incluso contrabridas, juntas, tornillos, accesorios y mano de obra. Totalmente instalado y funcionando.

| Código | Ud | Descripción | Rendimiento | Precio | Importe |
|---|---|---|---|---|---|
| O01OA030 | h | Oficial primera | 0.670 | 16.8 | 11.26 |
| O01OA050 | h | Ayudante | 0.670 | 15.8 | 10.59 |
| .AVD.212 | ud | Antivibrador-Dilatador para tuberías de 2 1/2" D. (material; 13/07/2004) | 1.000 | 60.189016871804 | 60.19 |
|  |  | Total |  |  | 82.04 |

**IFA.001** ud INTERRUPTOR DE FLUJO (13/07/2004)
6.000 ud × 104.2 (107.33 con costes indirectos) = 643.98
Interruptor de flujo para el paro automático de las unidades enfriadoras en caso de falta de circulación de agua, marca HONEYWELL o similar aprobado. Totalmente instalado y funcionando.

| Código | Ud | Descripción | Rendimiento | Precio | Importe |
|---|---|---|---|---|---|
| O01OA030 | h | Oficial primera | 0.670 | 16.8 | 11.26 |
| O01OA050 | h | Ayudante | 0.670 | 15.8 | 10.59 |
| .IFA.001 | ud | Interruptor de flujo (material; 13/07/2004) | 1.000 | 82.347610429557 | 82.35 |
|  |  | Total |  |  | 104.2 |

**TERM.100** ud TERMÓMETRO DE ESFERA (13/07/2004)
47.000 ud × 88.24 (90.89 con costes indirectos) = 4271.83
Termómetro de esfera construido por esfera de diámetro 100 mm. Incluyendo pequeño material, transporte y montaje.

| Código | Ud | Descripción | Rendimiento | Precio | Importe |
|---|---|---|---|---|---|
| O01OA030 | h | Oficial primera | 1.004 | 16.8 | 16.87 |
| O01OA050 | h | Ayudante | 1.004 | 15.8 | 15.86 |
| .TESF.001 | ud | Termómetro de esfera (material; 13/07/2004) | 1.000 | 55.511424727001 | 55.51 |
|  |  | Total |  |  | 88.24 |

**HIDROM.100** ud HIDRÓMETRO DE ESFERA (13/07/2004)
2.000 ud × 35.63 (36.7 con costes indirectos) = 73.40
Hidrómetro construido por esfera de diámetro 100 mm con escala entre 0:60 mm.c.a. Incluyendo tubo de acople de diámetro 3/8, con pequeño material, transporte y montaje.

| Código | Ud | Descripción | Rendimiento | Precio | Importe |
|---|---|---|---|---|---|
| O01OA030 | h | Oficial primera | 0.670 | 16.8 | 11.26 |
| O01OA050 | h | Ayudante | 0.670 | 15.8 | 10.59 |
| .HESF.001 | ud | Hidrómetro (material; 13/07/2004) | 1.000 | 13.782905059153 | 13.78 |
|  |  | Total |  |  | 35.63 |

**MANOM.100** ud MANÓMETRO DE ESFERA (13/07/2004)
43.000 ud × 60.98 (62.81 con costes indirectos) = 2700.83
Manómetro de esfera. Incluyendo tubo, llave de corte y accesorios, de diámetro 100 mm.

| Código | Ud | Descripción | Rendimiento | Precio | Importe |
|---|---|---|---|---|---|
| O01OA030 | h | Oficial primera | 0.670 | 16.8 | 11.26 |
| O01OA050 | h | Ayudante | 0.670 | 15.8 | 10.59 |
| .MESF.001 | ud | Manómetro de esfera (material; 13/07/2004) | 1.000 | 39.12985736518 | 39.13 |
|  |  | Total |  |  | 60.98 |

**SUM.EMB.001** ud SUMIDERO DE EMBUDO (13/07/2004)
11.000 ud × 62.64 (64.52 con costes indirectos) = 709.72
Sumidero de embudo construido en chapa galvanizada, con tubo de evacuación de acero galvanizado de diámetro 1/2". Incluyendo pequeño material, transporte y montaje.

| Código | Ud | Descripción | Rendimiento | Precio | Importe |
|---|---|---|---|---|---|
| O01OA030 | h | Oficial primera | 1.339 | 16.8 | 22.50 |
| O01OA050 | h | Ayudante | 1.339 | 15.8 | 21.16 |
| .SEMB.001 | ud | Sumidero de embudo (material; 13/07/2004) | 1.000 | 18.980229664489 | 18.98 |
|  |  | Total |  |  | 62.64 |

**PURG.AIR.001** ud PURGADOR DE AIRE (13/07/2004)
34.000 ud × 66.36 (68.35 con costes indirectos) = 2323.90
Purgador de aire automático provisto de sistema de purga mediante flotador y válvula de cierre incorporada. Incluyendo tubería de descarga, pequeño material, transporte y montaje.

| Código | Ud | Descripción | Rendimiento | Precio | Importe |
|---|---|---|---|---|---|
| O01OA030 | h | Oficial primera | 0.670 | 16.8 | 11.26 |
| O01OA050 | h | Ayudante | 0.670 | 15.8 | 10.59 |
| .PAI.001 | ud | Purgador de aire (material; 13/07/2004) | 1.000 | 44.507089360701 | 44.51 |
|  |  | Total |  |  | 66.36 |

**BOT.SIF.001** ud BOTE SIFÓNICO (13/07/2004)
8.000 ud × 29.44 (30.32 con costes indirectos) = 242.56
Bote sifónico de PVC, de pared interior lisa y cierre hidraúlico de 150 mm de altura mínima. Incluso transporte y mano de obra. Totalmente instalado y funcionando correctamente.

| Código | Ud | Descripción | Rendimiento | Precio | Importe |
|---|---|---|---|---|---|
| O01OA030 | h | Oficial primera | 0.670 | 16.8 | 11.26 |
| O01OA050 | h | Ayudante | 0.670 | 15.8 | 10.59 |
| .BSIF.001 | ud | Bote sifónico de PVC (material; 13/07/2004) | 1.000 | 7.5860949527896 | 7.59 |
|  |  | Total |  |  | 29.44 |

**SEÑ.TUB.001** ud SEÑALIZACIÓN DE TUBERÍAS (15/06/2009)
1.000 ud × 261.44 (269.28 con costes indirectos) = 269.28
Conjunto señalización de tuberías e identificación de equipos, tipo MUPRO, SIKLA, o similar aprobado, de acuerdo norma UNE. Incluyendo accesorios, pequeño material, transporte y montaje.

| Código | Ud | Descripción | Rendimiento | Precio | Importe |
|---|---|---|---|---|---|
| O01OA030 | h | Oficial primera | 0.670 | 16.8 | 11.26 |
| O01OA050 | h | Ayudante | 0.670 | 15.8 | 10.59 |
| .STUB.001 | ud | Señalización de tuberías (material; 15/06/2009) | 1.000 | 239.58666945101 | 239.59 |
|  |  | Total |  |  | 261.44 |

### SUBCAP.IC.03 UNIDADES TRATAMIENTO (15/06/2009)
Importe: 63213.12

**CL.001** ud CLIMATIZADOR INTEMPERIE FREE-COOLING (CL-1) (16/06/2009)
1.000 ud × 3671.15 (3781.28 con costes indirectos) = 3781.28
Climatizador horizontal free-cooling, para instalación en intemperie, tipo WOLF o similar aprobado, modelo KG TOP 43 W, constituido por:
- Sección de mezcla.
- Sección de filtros, con paneles modulares, tipo 85% eficacia.
- Sección de calentamiento para 20,3 kW.
- Sección de impulsión con ventilador centrífugo de doble oído para:
. Caudal: 2686 m3/h
. Presión disponible: 230 Pa
- Sección de aspiración con ventilador centrífugo de doble oído para:
. Caudal: 2686 m3/h
. Presión disponible: 175 Pa.
- Sección de disposición "free-cooling" con compuertas accionadas por motor modulante protegidas por lamas antilluvia y malla metálica.
Incluso conexiones elásticas a conductos, antivibradores y parte proporcional de grúa. Totalmente instalado y funcionando correctamente.

| Código | Ud | Descripción | Rendimiento | Precio | Importe |
|---|---|---|---|---|---|
| O01OA030 | h | Oficial primera | 9.373 | 16.8 | 157.47 |
| O01OA050 | h | Ayudante | 9.373 | 15.8 | 148.09 |
| .CL.001 | ud | Climatizador intemperie free-cooling (CL-1) (material; 16/06/2009) | 1.000 | 3365.5875173159 | 3365.59 |
|  |  | Total |  |  | 3671.15 |

**CL.002** ud CLIMATIZADOR INTEMPERIE CON RECUPERACIÓN (CL-2) (16/06/2009)
1.000 ud × 4624.31 (4763.04 con costes indirectos) = 4763.04
Climatizador horizontal con recuperación, para instalación en intemperie, tipo WOLF o similar aprobado, modelo KG TOP 43W con 50 mm de espesor de envolvente mínima. Constituido por:
- Sección de mezcla.
- Sección de filtros, con paneles modulares, tipo 85% efic.
- Sección recuperador de calor de flujos cruzados KGXD
. Factor de recuperación de calor ... 62 %
. Potencia térmica ... 11,5 kW
- Sección de calentamiento para 14,8 kW
- Sección de impulsión con ventilador centrífugo de doble oído para:
. Caudal 2070 m3/h
. Presión disponible 217 Pa
- Sección de aspiración con ventilador centrífugo de doble oído para:
. Caudal 1865 m3/h
. Presión disponible 135 Pa
- Sección de recuperación con compuertas para bypass accionadas por motor modulante.
- Tejado de protección antilluvia.
Incluso conexiones elásticas a conductos, antivibradores, recogida de condensados, parte proporcional de grúa. Totalmente instalado y funcionando.

| Código | Ud | Descripción | Rendimiento | Precio | Importe |
|---|---|---|---|---|---|
| O01OA030 | h | Oficial primera | 10.712 | 16.8 | 179.96 |
| O01OA050 | h | Ayudante | 10.712 | 15.8 | 169.25 |
| .CL.002 | ud | Climatizador intemperie con recuperación (CL-2) (material; 16/06/2009) | 1.000 | 4275.0993335398 | 4275.10 |
|  |  | Total |  |  | 4624.31 |

**CL.003** ud CLIMATIZADOR INTEMPERIE CON RECUPERACIÓN Y FREE-COOLING (CL-3) (16/06/2009)
1.000 ud × 5425.98 (5588.76 con costes indirectos) = 5588.76
Climatizador horizontal para instalación en intemperie, tipo WOLF o similar aprobado, modelo KG TOP 64W, constituido por:
- Sección de mezcla.
- Sección de filtros, con paneles modulares, tipo 85% eficacia.
- Sección recuperador de calor de flujos cruzados KGXD
. Factor de recuperación de calor ... 61 %
. Potencia térmica ... 19,8 kW
- Sección de calentamiento para 23,3 kW
- Sección de impulsión con ventilador centrífugo de doble oído para:
. Caudal 3600 m3/h
. Presión disponible: 148 Pa.
- Sección de aspiración con ventilador centrífugo de doble oído para:
. Caudal 3240 m3/h
. Presión disponible: 131 Pa.
- Sección de disposición "free-cooling" con compuertas accionadas por motor modulante protegidas por lamas antilluvia y malla metálica.
- Sección de recuperación con compuertas by-pass accionadas por motor modulante.
Incluso conexiones elásticas a conductos, antivibradores, recogida de condensados y parte proporcional de grúa. Totalmente instalado y funcionando correctamente.

| Código | Ud | Descripción | Rendimiento | Precio | Importe |
|---|---|---|---|---|---|
| O01OA030 | h | Oficial primera | 13.390 | 16.8 | 224.95 |
| O01OA050 | h | Ayudante | 13.390 | 15.8 | 211.56 |
| .CL.003 | ud | Climatizador intemperie con recuperación y free-cooling (CL-3) (material; 16/06/2009) | 1.000 | 4989.4716005433 | 4989.47 |
|  |  | Total |  |  | 5425.98 |

**CL.004** ud CLIMATIZADOR INTEMPERIE CON RECUPERACIÓN ADIABÁTICA (CL-4) (16/06/2009)
1.000 ud × 9279.24 (9557.62 con costes indirectos) = 9557.62
Climatizador horizontal, para instalación en intemperie, tipo WOLF o similar aprobado, con 50 mm de espesor de envolvente mínima. Constituido por:
- Sección de mezcla.
- Sección de filtros, con paneles modulares, tipo 85% efic.
- Recuperador de calor rotativo RWT:
. Factor de recuperación de calor ... 64 %
. Potencia sensible ... 23,0 kW
. Potencia latente ... 10,0 kW
. Potencia total ... 33,0 kW
- Sección de calentamiento para 25,3 kW.
- Sección humectador adiabático
. Grado de humectación ... 85 %.
- Sección de impulsión con ventilador centrífugo de doble oído para:
. Caudal 3555 m3/h
. Presión disponible 140 Pa.
- Sección de aspiración con ventilador centrífugo de doble oído para:
. Caudal 2835 m3/h
. Presión disponible 140 Pa.
- Sección de recuperación con compuertas para bypass accionadas por motor modulante.
- Tejado de protección antilluvia.
Incluso conexiones elásticas a conductos, antivibradores, conexión de agua y recogida de condensados, parte proporcional de grúa. Totalmente instalado y funcionando.

| Código | Ud | Descripción | Rendimiento | Precio | Importe |
|---|---|---|---|---|---|
| O01OA030 | h | Oficial primera | 16.738 | 16.8 | 281.20 |
| O01OA050 | h | Ayudante | 16.738 | 15.8 | 264.46 |
| .CL.004 | ud | Climatizador intemperie con recuper. adiabática y humif. (CL-2) (material; 16/06/2009) | 1.000 | 8733.5842668079 | 8733.58 |
|  |  | Total |  |  | 9279.24 |

**CL.005** ud CLIMATIZADOR INTEMPERIE CON RECUPERACIÓN (CL-5) (16/06/2009)
1.000 ud × 4626.52 (4765.32 con costes indirectos) = 4765.32
Climatizador horizontal con recuperador, para instalación en intemperie, tipo WOLF o similar aprobado, modelo KG TOP 43W con 50 mm de espesor de envolvente mínima. Constituido por:
- Sección de mezcla.
- Sección de filtros, con paneles modulares, tipo 85% efic.
- Sección de recuperador de calor de flujos cruzados KGXD
. Factor de recuperación de calor ... 64 %
. Potencia térmica ... 14,4 kW
- Sección de calentamiento para 15,6 kW.
- Sección de impulsión con ventilador centrífugo de doble oído para:
. Caudal: 2515 m3/h
. Presión disponible: 178 Pa.
- Sección de aspiración con ventilador centrífugo de doble oído para:
. Caudal: 2515 m3/h
. Presión disponible: 122 Pa.
- Sección de recuperación con compuertas para bypass accionadas por motor modulante.
- Tejado de protección antilluvia.
Incluso conexiones elásticas a conductos, antivibradores, recogida de condensados y parte proporcional de grúa. Totalmente instalado y funcionando.

| Código | Ud | Descripción | Rendimiento | Precio | Importe |
|---|---|---|---|---|---|
| O01OA030 | h | Oficial primera | 10.712 | 16.8 | 179.96 |
| O01OA050 | h | Ayudante | 10.712 | 15.8 | 169.25 |
| .CL.005 | ud | Climatizador intemperie con recuperación (CL-5) (material; 16/06/2009) | 1.000 | 4277.3081964971 | 4277.31 |
|  |  | Total |  |  | 4626.52 |

**CL.006** ud CLIMATIZADOR INTEMPERIE CON RECUPERACIÓN CAUDAL VARIABLE (CL-6) (16/06/2009)
1.000 ud × 6083.24 (6265.74 con costes indirectos) = 6265.74
Climatizador horizontal con recuperación y caudal variable, para instalación en intemperie, tipo WOLF o similar aprobado, modelo KG TOP 64W, constituido por:
- Sección de mezcla.
- Sección de filtros, con paneles modulares, tipo 85% eficacia.
- Sección de recuperador de calor de flujos cruzados KGCD
. Factor de recuperación de calor ... 64 %
. Potencia térmica ... 19,8 kW
- Sección de calentamiento para 21,2 kW
- Sección de impulsión con ventilador centrífugo de doble oído, con variador de frecuencia para:
. Caudal 3420 m3/h
. Presión disponible 122 Pa.
- Sección de aspiración con ventilador centrífugo de doble oído, con variador de frecuencia para:
. Caudal 3420 m3/h
. Presión disponible 120 Pa.
- Sección de disposición "free-cooling" con compuertas accionadas por motor modulante protegidas por lamas antilluvia y malla metálica.
- Sección de recuperación con compuertas by-pass accionadas por motor modulante.
Incluso conexiones elásticas a conductos, antivibradores, recogida de condensados y parte proporcional de grúa. Totalmente instalado y funcionando correctamente.

| Código | Ud | Descripción | Rendimiento | Precio | Importe |
|---|---|---|---|---|---|
| O01OA030 | h | Oficial primera | 10.712 | 16.8 | 179.96 |
| O01OA050 | h | Ayudante | 10.712 | 15.8 | 169.25 |
| .CL.006 | ud | Climatizador intemperie con recuperación caudal variable (CL-6) (material; 16/06/2009) | 1.000 | 5734.0283296779 | 5734.03 |
|  |  | Total |  |  | 6083.24 |

**CL.007** ud CLIMATIZADOR INTEMPERIE CON RECUPERACIÓN CAUDAL VARIABLE (CL-7) (16/06/2009)
1.000 ud × 10575.8 (10893.07 con costes indirectos) = 10893.07
Climatizador horizontal con recuperación y caudal variable, para instalación en intemperie, tipo WOLF o similar aprobado, modelo KG TOP 130W, constituido por:
- Sección de mezcla.
- Sección de filtros, con paneles modulares, tipo 85% eficacia.
- Sección de recuperación de calor de flujos cruzados KGCD
. Factor de recuperación de calor ... 64 %
. Potencia térmica ... 52,3 kW
- Sección de calentamiento para 64,6 kW
- Sección de impulsión con ventilador centrífugo de doble oído, con variador de frecuencia para:
. Caudal 9090 m3/h
. Presión disponible 177 Pa.
- Sección de aspiración con ventilador centrífugo de doble oído, con variador de frecuencia para:
. Caudal 8370 m3/h
. Presión disponible 149 Pa.
- Sección de disposición "free-cooling" con compuertas accionadas por motor modulante protegidas por lamas antilluvia y malla metálica.
- Sección de recuperación con compuertas by-pass accionadas por motor modulante.
Incluso conexiones elásticas a conductos, antivibradores, recogida de condensados y parte proporcional de grúa. Totalmente instalado y funcionando correctamente.

| Código | Ud | Descripción | Rendimiento | Precio | Importe |
|---|---|---|---|---|---|
| O01OA030 | h | Oficial primera | 12.051 | 16.8 | 202.46 |
| O01OA050 | h | Ayudante | 12.051 | 15.8 | 190.41 |
| .CL.007 | ud | Climatizador intemperie con recuperación caudal variable (CL-7) (material; 16/06/2009) | 1.000 | 10182.928196991 | 10182.93 |
|  |  | Total |  |  | 10575.8 |

**CL.008** ud CLIMATIZADOR INTEMPERIE CON RECUPERACIÓN CAUDAL VARIABLE (CL-8) (16/06/2009)
1.000 ud × 5913.99 (6091.41 con costes indirectos) = 6091.41
Climatizador horizontal con recuperación y caudal variable, para instalación en intemperie, tipo WOLF o similar aprobado, modelo KG TOP 64W, constituido por:
- Sección de mezcla.
- Sección de filtros, con paneles modulares, tipo 85% eficacia.
- Sección de recuperación de calor de flujos cruzados KGCD
. Factor de recuperación de calor ... 61 %
. Potencia térmica ... 14,2 kW
- Sección de calentamiento para 21,2 kW
- Sección de impulsión con ventilador centrífugo de doble oído, con variador de frecuencia para:
. Caudal 3420 m3/h
. Presión disponible 122 Pa.
- Sección de aspiración con ventilador centrífugo de doble oído, con variador de frecuencia para:
. Caudal 3420 m3/h
. Presión disponible 120 Pa.
- Sección de disposición "free-cooling" con compuertas accionadas por motor modulante protegidas por lamas antilluvia y malla metálica.
- Sección de recuperación con compuertas by-pass accionadas por motor modulante.
Incluso conexiones elásticas a conductos, antivibradores, recogida de condensados y parte proporcional de grúa. Totalmente instalado y funcionando correctamente.

| Código | Ud | Descripción | Rendimiento | Precio | Importe |
|---|---|---|---|---|---|
| O01OA030 | h | Oficial primera | 10.712 | 16.8 | 179.96 |
| .CL.008 | ud | Climatizador intemperie con recuperación caudal variable (CL-8) (material; 16/06/2009) | 1.000 | 5734.0283296779 | 5734.03 |
|  |  | Total |  |  | 5913.99 |

**CL.009** ud CLIMATIZADOR INTEMPERIE FREE-COOLING (CL-9) (16/06/2009)
1.000 ud × 3973.49 (4092.69 con costes indirectos) = 4092.69
Climatizador horizontal free-cooling, para instalación en intemperie, tipo WOLF o similar aprobado, tipo TOP 64 W, con 50 mm de espesor de envolvente mínima. Constituido por:
- Sección de mezcla.
- Sección de filtros, con paneles modulares, tipo 85% eficacia.
- Sección de calentamiento para 29,2 kW.
- Sección de impulsión con ventilador centrífugo de doble oído para:
. Caudal 4000 m3/h
. Presión disponible 231 Pa
- Sección de aspiración con ventilador centrífugo de doble oído para:
. Caudal 3600 m3/h
. Presión disponible 132 Pa.
- Sección de disposición "free-cooling" con compuertas accionadas por motor modulante protegidas por lamas antilluvia y malla metálica.
Incluso conexiones elásticas a conductos, antivibradores y parte proporcional de grúa. Totalmente instalado y funcionando correctamente.

| Código | Ud | Descripción | Rendimiento | Precio | Importe |
|---|---|---|---|---|---|
| O01OA030 | h | Oficial primera | 9.373 | 16.8 | 157.47 |
| O01OA050 | h | Ayudante | 9.373 | 15.8 | 148.09 |
| .CL.009 | ud | Climatizador intemperie free-cooling (CL-9) (material; 16/06/2009) | 1.000 | 3667.9318813763 | 3667.93 |
|  |  | Total |  |  | 3973.49 |

**CL.010** ud CLIMATIZADOR INTEMPERIE FREE-COOLING (CL-10) (16/06/2009)
1.000 ud × 2487.67 (2562.3 con costes indirectos) = 2562.30
Climatizador horizontal free-cooling, para instalación en intemperie, tipo WOLF o similar aprobado, modelo KG TOP 43, constituido por:
- Sección de mezcla.
- Sección de filtros, con paneles modulares, tipo 85% eficacia.
- Sección de calentamiento para 19,4 kW.
- Sección de impulsión con ventilador centrífugo de doble oído para:
. Caudal 1850 m3/h
. Presión disponible 175 Pa
- Sección de aspiración con ventilador centrífugo de doble oído para:
. Caudal 2120 m3/h
. Presión disponible 160 Pa.
- Sección de disposición "free-cooling" con compuertas accionadas por motor modulante protegidas por lamas antilluvia y malla metálica.
Incluso conexiones elásticas a conductos, antivibradores y parte proporcional de grúa. Totalmente instalado y funcionando correctamente.

| Código | Ud | Descripción | Rendimiento | Precio | Importe |
|---|---|---|---|---|---|
| O01OA030 | h | Oficial primera | 9.373 | 16.8 | 157.47 |
| O01OA050 | h | Ayudante | 9.373 | 15.8 | 148.09 |
| .CL.010 | ud | Climatizador intemperie free-cooling (CL-10) (material; 16/06/2009) | 1.000 | 2182.1067304057 | 2182.11 |
|  |  | Total |  |  | 2487.67 |

**EXTRAC.001** ud EXTRACTOR INTEMPERIE CAB-250 180/184 (E1/E2) (15/06/2009)
2.000 ud × 409.5 (421.79 con costes indirectos) = 843.58
Caja de ventilación estanca, marca S&P o similar aprobada, modelo CAB-250 180/184, para instalación en intemperie, fabricada en chapa de acero galvanizado, con aislamiento acústico ignífugo M0, con espesor de 50 mm, cierre estanco por clips, pies soporte, incorpora ventilador centrífugo de baja presión con rodete de álabes hacia adelante equilibrado dinámicamente, con soportes antivibratorios y junta de goma a la descarga, motor monofásico con protector térmico de rearme automático y regulable y caja de bornes ignífuga remota. Incluso conexiones elásticas a conductos, rejilla de expulsión con lamas antilluvia y malla metálica, accesorios, transporte, movimiento en obra y mano de obra. Totalmente instalado y funcionando correctamente.
- Caudal del aire: 900 m3/h
- Presión disponible: 145 Pa.
- Velocidad: 1250 rpm
- Potencia motor: 200 W
- Intensidad máxima absorbida: 0,9 A (230 V).

| Código | Ud | Descripción | Rendimiento | Precio | Importe |
|---|---|---|---|---|---|
| O01OA030 | h | Oficial primera | 4.017 | 16.8 | 67.49 |
| O01OA050 | h | Ayudante | 4.017 | 15.8 | 63.47 |
| .EXTRAC.001 | ud | Extractor de aire intemperie CAB-250 180/184 (material; 15/06/2009) | 1.000 | 278.53661942601 | 278.54 |
|  |  | Total |  |  | 409.5 |

**EXTRAC.004** ud EXTRACTOR INTEMPERIE CAB-315 180/240 (E3) (15/06/2009)
1.000 ud × 506.42 (521.61 con costes indirectos) = 521.61
Caja de ventilación estanca, marca S&P o similar aprobada, modelo CAB-250 180/184, para instalación en intemperie, fabricada en chapa de acero galvanizado, con aislamiento acústico ignífugo M0, con espesor de 50 mm, cierre estanco por clips, pies soporte, incorpora ventilador centrífugo de baja presión con rodete de álabes hacia adelante equilibrado dinámicamente, con soportes antivibratorios y junta de goma a la descarga, motor monofásico con protector térmico de rearme automático y regulable y caja de bornes ignífuga remota. Incluso conexiones elásticas a conductos, rejilla de expulsión con lamas antilluvia y malla metálica, accesorios, transporte, movimiento en obra y mano de obra. Totalmente instalado y funcionando correctamente.
- Caudal del aire: 1.020 m3/h
- Presión disponible: 170 Pa.
- Velocidad: 1400 rpm
- Potencia motor: 500 W
- Intensidad máxima absorbida: 3,2 A (230 V).

| Código | Ud | Descripción | Rendimiento | Precio | Importe |
|---|---|---|---|---|---|
| O01OA030 | h | Oficial primera | 4.017 | 16.8 | 67.49 |
| O01OA050 | h | Ayudante | 4.017 | 15.8 | 63.47 |
| .EXTRAC.004 | ud | Extractor de aire intemperie CAB-315 180/240 (material; 15/06/2009) | 1.000 | 375.45672846053 | 375.46 |
|  |  | Total |  |  | 506.42 |

**EXTRAC.005** ud EXTRACTOR INTEMPERIE CAB-PLUS 250 (E4) (15/06/2009)
1.000 ud × 481.1 (495.53 con costes indirectos) = 495.53
Caja de ventilación estanca, marca S&P o similar aprobada, modelo CAB-PLUS 250, instalación en intemperie, fabricada en chapa de acero galvanizado, con aislamiento acústico ignífugo M0 de fibra de vidrio, cierre estanco, pies soporte, incorpora ventilador centrífugo de simple oído de álabes hacia adelante, motor cerrado monofásico, IP44, con protector térmico de rearme automático y regulable, con caja de bornes externa IP55, juntas de goma, tanto en el cierre de la tapa como en las bridas. Incluso conexiones elásticas a conductos, rejilla de expulsión con lamas antilluvia y malla metálica, accesorios, transporte, movimiento en obra y mano de obra. Totalmente instalado y funcionando correctamente.
- Caudal del aire: 870 m3/h
- Presión disponible: 90 Pa.
- Velocidad: 1300 rpm
- Potencia motor: 270 W
- Intensidad máxima absorbida: 1,4 A (230 V).

| Código | Ud | Descripción | Rendimiento | Precio | Importe |
|---|---|---|---|---|---|
| O01OA030 | h | Oficial primera | 4.017 | 16.8 | 67.49 |
| O01OA050 | h | Ayudante | 4.017 | 15.8 | 63.47 |
| .EXTRAC.005 | ud | Extractor de aire intemperie CAB-PLUS 250 (E5) (material; 15/06/2009) | 1.000 | 350.13976071953 | 350.14 |
|  |  | Total |  |  | 481.1 |

**EXTRAC.006** ud EXTRACTOR TD-500/150 (E5) (15/06/2009)
1.000 ud × 170.55 (175.67 con costes indirectos) = 175.67
Ventilador helicocentrífugo in-line de bajo perfil, marca S&P o similar aprobada, modelo TD-500/150, fabricado en material plástico, con caja de bornes externa, cuerpo activo desmontable y motor regulable 230 V, 50 Hz, de 2 velocidades, Clase B (II), IP44, hélice ABS, protector térmico rearme automático, rodamiento a bolas engrase permanente. Incluso adaptación a conducto, rejilla de expulsión con lamas antilluvia y malla metálica, accesorios, transporte, movimiento en obra y mano de obra. Totalmente instalado y funcionando correctamente.
- Caudal del aire: 450 m3/h
- Presión disponible: 70 Pa.
- Velocidad: 2500 rpm
- Potencia motor: 68 W
- Intensidad máxima absorbida: 0,3 A (230 V)

| Código | Ud | Descripción | Rendimiento | Precio | Importe |
|---|---|---|---|---|---|
| O01OA030 | h | Oficial primera | 2.009 | 16.8 | 33.75 |
| O01OA050 | h | Ayudante | 2.009 | 15.8 | 31.74 |
| .EXTRAC.006 | ud | Extractor de aire TD-500/150 (material; 15/06/2009) | 1.000 | 105.05592101287 | 105.06 |
|  |  | Total |  |  | 170.55 |

**EXTRAC.007** ud EXTRACTOR INTEMPERIE CVB-240/180-N-120W (E6) (15/06/2009)
1.000 ud × 371.9 (383.06 con costes indirectos) = 383.06
Caja de ventilación estanca, marca S&P o similar aprobada, modelo CVB-240/180-N-1200W, para instalación en intemperie, fabricada en chapa de acero galvanizado, con aislamiento acústico ignífugo M1, de espuma de melamina, ventilador centrífugo de doble aspiración montando sobre soportes antivibratorios, rodete de álabes hacia adelante equilibrado dinámicamente y motor monofásico. Motor de 6 polos, IP44, Clase F, con protector térmico (de rearme automático), pies soporte, prensaestopas frontal y brida rectangular en la aspiración. Incluso conexiones elásticas a conductos, rejilla de expulsión con lamas antilluvia y malla metálica, accesorios, transporte, movimiento en obra y mano de obra. Totalmente instalado y funcionando correctamente.
- Caudal del aire: 2000 m3/h
- Presión disponible: 95 Pa.
- Velocidad: 900 rpm
- Potencia motor: 1/6 CV
- Intensidad máxima absorbida: 1,7 A (230 V).

| Código | Ud | Descripción | Rendimiento | Precio | Importe |
|---|---|---|---|---|---|
| O01OA030 | h | Oficial primera | 3.348 | 16.8 | 56.25 |
| O01OA050 | h | Ayudante | 3.348 | 15.8 | 52.90 |
| .EXTRAC.007 | ud | Extractor intemperie CVB-240/180-N-120W (material; 15/06/2009) | 1.000 | 262.7547433648 | 262.75 |
|  |  | Total |  |  | 371.9 |

**EXTRAC.008** ud EXTRACTOR TD-160/100N (E7) (15/06/2009)
1.000 ud × 154.47 (159.1 con costes indirectos) = 159.10
Ventilador helicocentrífugo in-line de bajo perfil, marca S&P o similar aprobada, modelo TD-160/100, fabricado en material plástico, con caja de bornes externa, cuerpo activo desmontable y motor regulable 230 V, 50 Hz, de 2 velocidades, Clase B (II), IP44, hélice ABS, protector térmico rearme automático, rodamiento a bolas engrase permanente. Incluso adaptación a conducto, rejilla de expulsión con lamas antilluvia y malla metálica, accesorios, transporte, movimiento en obra y mano de obra. Totalmente instalado y funcionando correctamente.
- Caudal del aire: 180 m3/h
- Presión disponible: 20 Pa.
- Velocidad: 1850 rpm
- Potencia motor: 18 W
- Intensidad máxima absorbida: 0,1 A (230 V)

| Código | Ud | Descripción | Rendimiento | Precio | Importe |
|---|---|---|---|---|---|
| O01OA030 | h | Oficial primera | 2.009 | 16.8 | 33.75 |
| O01OA050 | h | Ayudante | 2.009 | 15.8 | 31.74 |
| .EXTRAC.008 | ud | Extractor TD-250/100 (material; 15/06/2009) | 1.000 | 65.236418651987 | 65.24 |
| .ACC.EXT.008 | ud | Accesorios extractor TD-250/100 (material; 15/06/2009) | 1.000 | 23.737780649375 | 23.74 |
|  |  | Total |  |  | 154.47 |

**EXTRAC.009** ud EXTRACTOR DE COCINA (E8) (09/07/2009)
1.000 ud × 1273.41 (1311.61 con costes indirectos) = 1311.61
Ventilador centrífugo de tejado con descarga vertical, rodete centrífugo de álabes hacia atrás, protegido por rejilla de seguridad, base en acero galvanizado, soportes y tornillos cincados, sombrero de aluminio y motor trifásico IP-55, clase F, autorefrigerado, marca S&P o equivalente, modelo CRVT/4-500. Incluso adaptación a conducto, rejilla de expulsión con lamas antilluvia y malla metálica, accesorios, transporte, movimiento en obra y mano de obra. Totalmente instalado y funcionando correctamente.
- Caudal del aire: 6800 m3/h
- Presión disponible: 150 Pa.
- Velocidad: 1400 rpm
- Potencia motor: 1,08 kW
- Intensidad máxima absorbida: 1,6 A (400 V)

| Código | Ud | Descripción | Rendimiento | Precio | Importe |
|---|---|---|---|---|---|
| OFIC.001 | h | Oficial 1a | 2.009 | 16.8 | 33.75 |
| AYUD.001 | h | Ayudante | 2.009 | 15.8 | 31.74 |
| .EXTRAC.009 | ud | Extractor de cocina (material; 16/11/2009) | 1.000 | 1110.24848425 | 1110.25 |
| .ACC.EXT.009 | ud | Accesorios extractor de cocina (material; 16/11/2009) | 1.000 | 97.66972316029 | 97.67 |
|  |  | Total |  |  | 1273.41 |

**EXTRAC.010** ud IMPULSOR DE COCINA (E9) (09/07/2009)
1.000 ud × 589.98 (607.68 con costes indirectos) = 607.68
Ventilador axial mural con hélice "Sickle" equilibrada en dos planos, de bajo nivel sonoro, protegidos contra corrosión mediante tratamiento de cataforesis y pintados con poliéster, motor de rotor exterior trifásico, IP54, Clase F, con protector térmico incorporado y caja de bornes, marca S&P o equivalente, modelo HXBT/6-630. Incluso adaptación a conducto, rejilla de expulsión con lamas antilluvia y malla metálica, accesorios, transporte, movimiento en obra y mano de obra. Totalmente instalado y funcionando correctamente.
- Caudal del aire: 6800 m3/h
- Presión disponible: 100 Pa.
- Velocidad: 830 rpm
- Potencia motor: 1,08 kW
- Intensidad máxima absorbida: 3,1 A (400 V)

| Código | Ud | Descripción | Rendimiento | Precio | Importe |
|---|---|---|---|---|---|
| OFIC.001 | h | Oficial 1a | 0.670 | 16.8 | 11.26 |
| AYUD.001 | h | Ayudante | 0.670 | 15.8 | 10.59 |
| .EXTRAC.010 | ud | Extractor de cocina (material; 16/11/2009) | 1.000 | 525.64941469975 | 525.65 |
| .ACC.EXT.010 | ud | Accesorios extractor de cocina (material; 16/11/2009) | 1.000 | 42.478133793618 | 42.48 |
|  |  | Total |  |  | 589.98 |

**FC.001** ud FAN-COIL DE TECHO SIN ENVOLVENTE A 2 TUBOS (FC1) (09/07/2009)
1.000 ud × 343.74 (354.05 con costes indirectos) = 354.05
Fan-coil de techo sin envolvente funcionamiento a 2 tubos, con presión disponible de 30 Pa, tipo DAIKIN o equivalente, formado por: chasis metálico, batería para agua construida en tubos de cobre y aletas de aluminio y provista de purga de aire y vaciado, bandeja aislada de recogida de agua, drenaje de condensado, ventilador centrífugo accionado directamente mediante electromotor adecuado a cuatro velocidades (tres seleccionables), funcionamiento silenciso, filtro de aire, plenum de serie, aislada con aislamiento térmico Clase 1 autoextintor, manguitos de conexión de acero inoxidable flexible, tipo CORACI, válvulas de esferas de 20 mm, tramo de conductos de impulsión a rejilla, en CLIM-PLUS, soportes antivibratorios y parte proporcional de grúa. Totalmente instalado, puesta en marcha y funcionando correctamente.
- Capacidad calorífica (alta): 4,11 kW.
- Caudal (alta): 428 m3/h
- Presión sonoro (alta): 32,2 dB(A)
- Potencia sonora (alta): 50 dB(A)

| Código | Ud | Descripción | Rendimiento | Precio | Importe |
|---|---|---|---|---|---|
| OFIC.001 | h | Oficial 1a | 3.348 | 16.8 | 56.25 |
| AYUD.001 | h | Ayudante | 3.348 | 15.8 | 52.90 |
| .FC.001 | ud | Fan-coil de techo sin envolvente a 2 tubos (FWB05JT) (material; 15/11/2009) | 1.000 | 234.58924194588 | 234.59 |
|  |  | Total |  |  | 343.74 |

### SUBCAP.IC.04 DISTRIBUCIÓN DE AIRE (14/07/2004)
Importe: 100237.84

**CCG.001** m2 CONDUCTOS EN CHAPA GALVANIZADA (17/06/2009)
2145.000 m2 × 20.84 (21.47 con costes indirectos) = 46053.15
Conductos en chapa galvanizada de 0,8 a 1,2 mm de espesor, ALGAFORT de ENSIDESA montados y construidos según UNE 100-101/84, UNE 102/85 y UNE-103/84 con sus correspondientes gatillos, uniones tipo METU SYSTEM, registro de limpieza cada 10 m.l. de tramos de conducto con cierre estanco, soportes, acoplamientos, aletas deflectoras en codos y en general cualquier elemento necesario tal como soportes, tornillería, mástic, refuerzos, etc. para el correcto montaje, acabado y funcionamiento de los canales de aire, transporte y mano de obra. Totalmente instalado y probado.

| Código | Ud | Descripción | Rendimiento | Precio | Importe |
|---|---|---|---|---|---|
| O01OA030 | h | Oficial primera | 0.268 | 16.8 | 4.50 |
| O01OA050 | h | Ayudante | 0.268 | 15.8 | 4.23 |
| .CCD.001 | ud | Conductos en chapa galvanizada (material; 17/06/2009) | 1.000 | 12.113764272439 | 12.11 |
|  |  | Total |  |  | 20.84 |

**ACOND.001** m2 AISLAMIENTO DE CONDUCTOS (14/07/2004)
1670.000 m2 × 10.94 (11.27 con costes indirectos) = 18820.90
Aislamiento de conductos en manta de lana de fibra de vidrio tipo IBR-45 o similar con recubrimiento de papel aluminio reforzado, pegado a la fibra desde origen con adhesivos resistentes al calor. Incluso envolvente en chapa de aluminio para protección exterior.

| Código | Ud | Descripción | Rendimiento | Precio | Importe |
|---|---|---|---|---|---|
| O01OA030 | h | Oficial primera | 0.201 | 16.8 | 3.38 |
| O01OA050 | h | Ayudante | 0.201 | 15.8 | 3.18 |
| .ACOND.001 | ud | Aislamiento de conductos (material; 14/07/2004) | 1.000 | 4.3777464944952 | 4.38 |
|  |  | Total |  |  | 10.94 |

**CONDFA.200** m CONDUCTO FLEXIBLE CON AISLAMIENTO TÉRMICO (14/07/2004)
21.000 m × 13.05 (13.44 con costes indirectos) = 282.24
Conducto flexible con aislamiento térmico, montados y construidos con sus correspondientes gatillos, soportes, acoplamientos y demás accesorios, de diámetro entre 100 y 200 mm, transporte y mano de obra. Accesorios para uniones, cinta de aluminio para fijado del aislamiento y sellado, brida y soporte para fijación de tubos flexibles.Totalmente instalado sin fugas ni fisuras.

| Código | Ud | Descripción | Rendimiento | Precio | Importe |
|---|---|---|---|---|---|
| O01OA030 | h | Oficial primera | 0.134 | 16.8 | 2.25 |
| O01OA050 | h | Ayudante | 0.134 | 15.8 | 2.12 |
| .CONDFA.200 | ud | Conducto flexible con aislamiento térmico de 100-200 mm D. (material; 14/07/2004) | 1.000 | 8.6755341489083 | 8.68 |
|  |  | Total |  |  | 13.05 |

**CONDF.200** m CONDUCTO FLEXIBLE (14/07/2004)
10.000 m × 9.35 (9.63 con costes indirectos) = 96.30
Conducto flexible, montados y construidos con sus correspondientes gatillos, soportes, acoplamientos y demás accesorios, de diámetro entre 100 y 200 mm, transporte y mano de obra. Accesorios para uniones, cinta de aluminio para fijación y sellado, brida y soporte para fijación de tubos flexibles. Totalmente instalado sin fugas ni fisuras.

| Código | Ud | Descripción | Rendimiento | Precio | Importe |
|---|---|---|---|---|---|
| O01OA030 | h | Oficial primera | 0.067 | 16.8 | 1.13 |
| O01OA050 | h | Ayudante | 0.067 | 15.8 | 1.06 |
| .CONDF.200 | ud | Conducto flexible sin aislar de 100 - 200 mm D. (material; 14/07/2004) | 1.000 | 7.1563161873483 | 7.16 |
|  |  | Total |  |  | 9.35 |

**CONDCA.0350** m CONDUCTO CIRCULAR AISLADO 350 mm D. (22/06/2009)
25.000 m × 26.82 (27.62 con costes indirectos) = 690.50
Conducto de distribución de aire de sección circular de 350 mm de diámetro, con aislamiento térmico y protección exterior de aluminio lacado. Incluso parte proporcional de soportes y conexiones de unión. Totalmente instalado.

| Código | Ud | Descripción | Rendimiento | Precio | Importe |
|---|---|---|---|---|---|
| OFIC.001 | h | Oficial 1a | 0.335 | 16.8 | 5.63 |
| AYUD.001 | h | Ayudante | 0.335 | 15.8 | 5.29 |
| .CSC.0350 | m | Conducto circular aislado 350 mm D. (material; 22/06/2009) | 1.000 | 15.901814321328 | 15.90 |
|  |  | Total |  |  | 26.82 |

**CONDCA.0500** m CONDUCTO CIRCULAR AISLADO 500 mm D. (09/07/2009)
10.000 m × 63.49 (65.39 con costes indirectos) = 653.90
Conducto de distribución de aire de sección circular de 500 mm de diámetro exterior (450 mm de diámetro interior), con aislamiento térmico y protección exterior de aluminio lacado. Incluso parte proporcional de soportes y conexiones de unión. Totalmente instalado.

| Código | Ud | Descripción | Rendimiento | Precio | Importe |
|---|---|---|---|---|---|
| OFIC.001 | h | Oficial 1a | 0.335 | 16.8 | 5.63 |
| AYUD.001 | h | Ayudante | 0.335 | 15.8 | 5.29 |
| .CONDCA.0500 | m | Conducto circular aislado 500 mm D. (material; 16/11/2009) | 1.000 | 52.572937353983 | 52.57 |
|  |  | Total |  |  | 63.49 |

**CONDC.500** m CONDUCTO CIRCULAR 500 mm D. (09/07/2009)
6.000 m × 44.5 (45.84 con costes indirectos) = 275.04
Conducto de distribución de aire de sección circular de 500 mm de diámetro exterior (450 mm de diámetro interior) fabricado de chapa de acero galvanizado. Incluso parte proporcional de soportes y conexiones de unión. Totalmente instalado.

| Código | Ud | Descripción | Rendimiento | Precio | Importe |
|---|---|---|---|---|---|
| OFIC.001 | h | Oficial 1a | 0.335 | 16.8 | 5.63 |
| AYUD.001 | h | Ayudante | 0.335 | 15.8 | 5.29 |
| .CONDC.0500 | m | Conducto circular 500 mm D. (material; 16/11/2009) | 1.000 | 33.582712834484 | 33.58 |
|  |  | Total |  |  | 44.5 |

**DLXL2.200** ud DIFUSOR LINEAL (ILX2-2) (17/06/2009)
4.000 ud × 209.3 (215.58 con costes indirectos) = 862.32
Difusor lineal para impulsión marca SCHAKO ó similar aprobado, con perfil lateral y montaje en techos de escayola fija, panelados abiertos o cerrados.
Bastidor fabricado en aluminio extruido natural anodizado (E6/EV1) lacado con polvo de resina epoxí secada al horno en color blanco RAL con lamas deflectoras en plástico color RAL 9010 o 9005. Con plénum de conexión en chapa de acero galvanizado con boca de conexión lateral circular, con regulación de caudal accesible desde el exterior en la conexión y con remates laterales en aluminio (E6/EV1).
- Modelo: DSX XXL P2-Z-SAK
- Dimensión: 2000 mm.

| Código | Ud | Descripción | Rendimiento | Precio | Importe |
|---|---|---|---|---|---|
| O01OA030 | h | Oficial primera | 0.670 | 16.8 | 11.26 |
| O01OA050 | h | Ayudante | 0.670 | 15.8 | 10.59 |
| .DLXL2.200 | ud | Difusor lineal DSX-XXL P2 L =2000 (material; 17/06/2009) | 1.000 | 187.45350571748 | 187.45 |
|  |  | Total |  |  | 209.3 |

**DRQSQ.300** ud DIFUSOR RADIAL (D1) (09/04/2007)
15.000 ud × 90.13 (92.83 con costes indirectos) = 1392.45
Difusor radial rotacional, marca SCHAKO o similar aprobada, integrado en placa cuadrada, fabricada en acero lacado en color blanco RAL9010, dotada de lamas deflectoras con perfil aerodinámico y giro independiente cada 100 mm, fabricadas en material sintético, color blanco RAL 9010, plenum en chapa de acero galvanizado con boca de conexión lateral circular. Chapa perforada ecualizadota y regulación de caudal accesible desde exterior.
- Modelo: DQJA-SQ-Z-SAK-LD-MM RAL 9010
- Dimensión: 400 mm.

| Código | Ud | Descripción | Rendimiento | Precio | Importe |
|---|---|---|---|---|---|
| O01OA030 | h | Oficial primera | 0.670 | 16.8 | 11.26 |
| O01OA050 | h | Ayudante | 0.670 | 15.8 | 10.59 |
| .DRQSQ.400 | ud | Difusor radial DQJA-SQ 400 mm (material; 09/04/2007) | 1.000 | 68.284849430117 | 68.28 |
|  |  | Total |  |  | 90.13 |

**MTWGA.1025225** ud MULTITOBERA (T1) (17/06/2009)
6.000 ud × 250.75 (258.27 con costes indirectos) = 1549.62
Multitobera de gran alcance y bajo nivel sonoro, marca SCHAKO o similar aprobada, construida en material sintético, orientables individualmente, con compuerta corredera de regulación, para montaje en conducto circular, con marco decorativo en chapa de acero desengrasado fosfatado y lacado con polvo de resina epoxi secada al horno RAL Dirección Facultativa.
- Modelo: WGA-VG-R-BS-SSK.
- Dimensiones: 1025x225 mm

| Código | Ud | Descripción | Rendimiento | Precio | Importe |
|---|---|---|---|---|---|
| O01OA030 | h | Oficial primera | 1.004 | 16.8 | 16.87 |
| O01OA050 | h | Ayudante | 1.004 | 15.8 | 15.86 |
| .MTWGA.102522 | ud | Multitobera WGA 1025x225 mm (material; 17/06/2009) | 1.000 | 218.01777233887 | 218.02 |
|  |  | Total |  |  | 250.75 |

**GPD.100** ud BOCA DE VENTILACIÓN (A0) (15/06/2009)
81.000 ud × 10.54 (10.86 con costes indirectos) = 879.66
Boca de ventilación, marca KOOLAIR o similar aprobada, regulación manual del núcleo central, realizada en chapa de acero esmaltada en color blanco. Incluso aro de montaje y accesorios de soporte y conexión.
- Modelo: GPD-100
- Dimensiones: 100 mm D.

| Código | Ud | Descripción | Rendimiento | Precio | Importe |
|---|---|---|---|---|---|
| O01OA030 | h | Oficial primera | 0.033 | 16.8 | 0.55 |
| O01OA050 | h | Ayudante | 0.033 | 15.8 | 0.52 |
| .GPD.100 | ud | Boca de ventilación GPD-100 (material; 15/06/2009) | 1.000 | 9.4651276947191 | 9.47 |
|  |  | Total |  |  | 10.54 |

**RIR.0200100** ud REJILLA IMPULSIÓN/RETORNO 200x100 mm (I1/A1) (22/06/2009)
49.000 ud × 42.92 (44.21 con costes indirectos) = 2166.29
Rejilla impulsión/retorno, marca KOOLAIR o similar aprobada, aletas orientables, compuerta de regulación de corredera para regulación de caudal, para montaje en paredes y techos, fabricada en aluminio lacado frontalmente en color RAL 9010 (blanco), con marco de montaje y plenum de conexión de chapa de acero galvanizado.
- Modelo 20-SV-O-MM-PE21
- Dimensiones: 200 x 100 mm.

| Código | Ud | Descripción | Rendimiento | Precio | Importe |
|---|---|---|---|---|---|
| O01OA030 | h | Oficial primera | 0.670 | 16.8 | 11.26 |
| O01OA050 | h | Ayudante | 0.670 | 15.8 | 10.59 |
| .RIR.200100 | ud | Reja impulsión/retorno 200x100 mm (material; 22/06/2009) | 1.000 | 21.069154361634 | 21.07 |
|  |  | Total |  |  | 42.92 |

**RIR.0500150** ud REJILLA IMPULSIÓN/RETORNO 500 x 150 mm (I2/A2) (24/06/2009)
24.000 ud × 44.4 (45.73 con costes indirectos) = 1097.52
Rejilla de impulsión y retorno, marca KOOLAIR o similar aprobada, aletas orientables compuerta de regulación de corredera para regulación de caudal, para montaje en paredes y techos, fabricada en aluminio lacado frontalmente en color RAL 9010 (blanco), con marco de montaje y plenum de conexión de chapa de acero galvanizado.
- Modelo: 20-SV-O-MM-PE21
- Dimensiones: 500 x 150 mm.

| Código | Ud | Descripción | Rendimiento | Precio | Importe |
|---|---|---|---|---|---|
| O01OA030 | h | Oficial primera | 0.670 | 16.8 | 11.26 |
| O01OA050 | h | Ayudante | 0.670 | 15.8 | 10.59 |
| .RIR.0500150 | ud | Rejilla impulsión/retorno 500x150 mm (material; 24/06/2009) | 1.000 | 22.548392903153 | 22.55 |
|  |  | Total |  |  | 44.4 |

**RIR.0600200** ud REJILLA IMPULSIÓN/RETORNO 600 x 200 mm (I3/A3) (24/06/2009)
9.000 ud × 52.8 (54.38 con costes indirectos) = 489.42
Rejilla de impulsión y retorno, marca KOOLAIR o similar aprobada, aletas orientables compuerta de regulación de corredera para regulación de caudal, para montaje en paredes y techos, fabricada en aluminio lacado frontalmente en color RAL 9010 (blanco), con marco de montaje y plenum de conexión de chapa de acero galvanizado.
- Modelo: 20-SV-O-MM-PE21
- Dimensiones: 600 x 200 mm.

| Código | Ud | Descripción | Rendimiento | Precio | Importe |
|---|---|---|---|---|---|
| O01OA030 | h | Oficial primera | 0.670 | 16.8 | 11.26 |
| O01OA050 | h | Ayudante | 0.670 | 15.8 | 10.59 |
| .RIR.600200 | ud | Rejilla impulsión/retorno 600x200 mm (material; 24/06/2009) | 1.000 | 30.954065966785 | 30.95 |
|  |  | Total |  |  | 52.8 |

**RIR.0404** ud REJILLA IMPULSIÓN/RETORNO 600 x 200 mm (I4/A4) (24/06/2009)
16.000 ud × 52.8 (54.38 con costes indirectos) = 870.08
Rejilla de impulsión y retorno, marca KOOLAIR o similar aprobada, aletas orientables compuerta de regulación de corredera para regulación de caudal, para montaje en paredes y techos, fabricada en aluminio lacado frontalmente en color RAL 9010 (blanco), con marco de montaje y plenum de conexión de chapa de acero galvanizado.
- Modelo: 20-SV-O-MM-PE21
- Dimensiones: 600 x 200 mm.

| Código | Ud | Descripción | Rendimiento | Precio | Importe |
|---|---|---|---|---|---|
| O01OA030 | h | Oficial primera | 0.670 | 16.8 | 11.26 |
| O01OA050 | h | Ayudante | 0.670 | 15.8 | 10.59 |
| .RIR.600200 | ud | Rejilla impulsión/retorno 600x200 mm | 1.000 | 30.954065966785 | 30.95 |
|  |  | Total |  |  | 52.8 |

**RIR.1000200** ud REJILLA IMPULSIÓN/RETORNO 1000 x 200 mm (I5/A5) (24/06/2009)
4.000 ud × 84.02 (86.54 con costes indirectos) = 346.16
Rejilla de impulsión y retorno, marca KOOLAIR o similar aprobada, aletas orientables compuerta de regulación de corredera para regulación de caudal, para montaje en paredes y techos, fabricada en aluminio lacado frontalmente en color RAL 9010 (blanco), con marco de montaje y plenum de conexión de chapa de acero galvanizado.
- Modelo: 20-SV-O-MM-PE21
- Dimensiones: 1000 x 200 mm.

| Código | Ud | Descripción | Rendimiento | Precio | Importe |
|---|---|---|---|---|---|
| O01OA030 | h | Oficial primera | 0.670 | 16.8 | 11.26 |
| O01OA050 | h | Ayudante | 0.670 | 15.8 | 10.59 |
| .RIR.1000200 | ud | Reja impulsión/retorno 1000 x 200 mm (material; 24/06/2009) | 1.000 | 62.167998163836 | 62.17 |
|  |  | Total |  |  | 84.02 |

**RIH.0900200** ud REJILLA IMPULSIÓN 900 x 200 mm (I7) (24/06/2009)
1.000 ud × 108.41 (111.66 con costes indirectos) = 111.66
Rejilla de impulsión doble deflexión, marca KOOLAIR o similar aprobada, compuerta de regulación de corredera para regulación de caudal, para montaje en paredes y techos, fabricada en aluminio lacado frontalmente en color RAL 9010 (blanco), con marco de montaje y plenum de conexión de chapa de acero galvanizado.
- Modelo: 20-DH-O-MM-PE21
- Dimensiones: 900x200 mm.

| Código | Ud | Descripción | Rendimiento | Precio | Importe |
|---|---|---|---|---|---|
| O01OA030 | h | Oficial primera | 0.670 | 16.8 | 11.26 |
| O01OA050 | h | Ayudante | 0.670 | 15.8 | 10.59 |
| .RLR.0900200 | ud | Rejilla impulsión doble deflexión 900x200 mm (material; 24/06/2009) | 1.000 | 86.555444388878 | 86.56 |
|  |  | Total |  |  | 108.41 |

**RIH.1000300** ud REJILLA RETORNO 1000 x 300 mm (A8) (24/06/2009)
4.000 ud × 101.44 (104.48 con costes indirectos) = 417.92
Rejilla de retorno, marca KOOLAIR o similar aprobada, aletas fijas a 45º, compuerta de regulación de corredera para regulación de caudal, para montaje en paredes y techos, fabricada en aluminio lacado frontalmente en color RAL 9010 (blanco), con marco de montaje y plenum de conexión de chapa de acero galvanizado.
- Modelo: 20-45-H-O-MM
- Dimensiones: 1000 x 300 mm.

| Código | Ud | Descripción | Rendimiento | Precio | Importe |
|---|---|---|---|---|---|
| O01OA030 | h | Oficial primera | 0.670 | 16.8 | 11.26 |
| O01OA050 | h | Ayudante | 0.670 | 15.8 | 10.59 |
| .RIH.1000300 | ud | Reja retorno 1000 x 300 mm (material; 24/06/2009) | 1.000 | 79.589030446724 | 79.59 |
|  |  | Total |  |  | 101.44 |

**RIRC.200100** ud REJILLA IMPULSIÓN/RETORNO CON ACTUADOR 200x100 mm (I1/A1) (24/06/2009)
4.000 ud × 175.97 (181.25 con costes indirectos) = 725.00
Rejilla de impulsión/extracción, marca KOOLAIR o similar aprobada. Fabricada en aluminio, con deflexión vertical de orientación manual y deflexión horizontal accionada mecánicamente por actuador, modelo CCM-230 (todo/nada). Acabado en aluminio anodizado o precalado en blanco. Incluye marco de montaje.
- Modelo: 20-SV+CZM-MM
- Dimensiones: 200 x 100 mm.

| Código | Ud | Descripción | Rendimiento | Precio | Importe |
|---|---|---|---|---|---|
| O01OA030 | h | Oficial primera | 0.670 | 16.8 | 11.26 |
| O01OA050 | h | Ayudante | 0.670 | 15.8 | 10.59 |
| .RIRA.0200100 | ud | Rejilla impulsión/retorno con actuador 200x100 mm (material; 24/06/2009) | 1.000 | 154.12066425826 | 154.12 |
|  |  | Total |  |  | 175.97 |

**RIRC.500150** ud REJILLA IMPULSIÓN/RETORNO CON ACTUADOR 500x150 mm (I2/A2) (24/06/2009)
4.000 ud × 247.34 (254.76 con costes indirectos) = 1019.04
Rejilla de impulsión/extracción, marca o similar aprobada. Fabricada en aluminio, con deflexión vertical de orientación manual y deflexión horizontal accionada mecánicamente por actuador, modelo CCM-230 (todo/nada). Acabado en aluminio anodizado o precalado en blanco. Incluye marco de montaje.
- Modelo: 20-SV+CZM-MM
- Dimensiones: 500 x 150 mm.

| Código | Ud | Descripción | Rendimiento | Precio | Importe |
|---|---|---|---|---|---|
| O01OA030 | h | Oficial primera | 0.670 | 16.8 | 11.26 |
| O01OA050 | h | Ayudante | 0.670 | 15.8 | 10.59 |
| .RIRA.0500150 | ud | Rejilla impulsión/retorno con actuador 500x150 mm (material; 24/06/2009) | 1.000 | 225.49392388654 | 225.49 |
|  |  | Total |  |  | 247.34 |

**RIRC.600200** ud REJILLA IMPULSIÓN/RETORNO CON ACTUADOR 600x200 mm (I3/A3) (24/06/2009)
4.000 ud × 278.35 (286.7 con costes indirectos) = 1146.80
Rejilla de impulsión/extracción, marca KOOLAIR o similar aprobada. Fabricada en aluminio, con deflexión vertical de orientación manual y deflexión horizontal accionada mecánicamente por actuador, modelo CCM-230 (todo/nada). Acabado en aluminio anodizado o precalado en blanco. Incluye marco de montaje.
- Modelo: 20-SV+CZM-MM
- Dimensiones: 600 x 200 mm.

| Código | Ud | Descripción | Rendimiento | Precio | Importe |
|---|---|---|---|---|---|
| O01OA030 | h | Oficial primera | 0.670 | 16.8 | 11.26 |
| O01OA050 | h | Ayudante | 0.670 | 15.8 | 10.59 |
| .RIRC.600200 | ud | Rejilla impulsión/retorno con actuador 600x200 mm (material; 24/06/2009) | 1.000 | 256.49796412838 | 256.50 |
|  |  | Total |  |  | 278.35 |

**RIRC.0404** ud REJILLA IMPULSIÓN/RETORNO CON ACTUADOR 600x200 mm (I4/A4) (24/06/2009)
29.000 ud × 278.35 (286.7 con costes indirectos) = 8314.30
Rejilla de impulsión/extracción, marca KOOLAIR o similar aprobada. Fabricada en aluminio, con deflexión vertical de orientación manual y deflexión horizontal accionada mecánicamente por actuador, modelo CCM-230 (todo/nada). Acabado en aluminio anodizado o precalado en blanco. Incluye marco de montaje.
- Modelo: 20-SV+CZM-MM
- Dimensiones: 600 x 200 mm.

| Código | Ud | Descripción | Rendimiento | Precio | Importe |
|---|---|---|---|---|---|
| O01OA030 | h | Oficial primera | 0.670 | 16.8 | 11.26 |
| O01OA050 | h | Ayudante | 0.670 | 15.8 | 10.59 |
| .RIRC.600200 | ud | Rejilla impulsión/retorno con actuador 600x200 mm | 1.000 | 256.49796412838 | 256.50 |
|  |  | Total |  |  | 278.35 |

**RIRC.800250** ud REJILLA IMPULSIÓN/RETORNO CON ACTUADOR 800x250 mm (I6/A6) (24/06/2009)
2.000 ud × 407.76 (419.99 con costes indirectos) = 839.98
Rejilla de impulsión/extracción, marca o similar aprobada. Fabricada en aluminio, con deflexión vertical de orientación manual y deflexión horizontal accionada mecánicamente por actuador, modelo CCM-230 (todo/nada). Acabado en aluminio anodizado o precalado en blanco. Incluye marco de montaje.
- Modelo: 20-SV+CZM-MM
- Dimensiones: 800 x 250 mm.

| Código | Ud | Descripción | Rendimiento | Precio | Importe |
|---|---|---|---|---|---|
| O01OA030 | h | Oficial primera | 0.670 | 16.8 | 11.26 |
| O01OA050 | h | Ayudante | 0.670 | 15.8 | 10.59 |
| .RIRC.800250 | ud | Rejilla impulsión/retorno con actuador 800x250 mm (material; 24/06/2009) | 1.000 | 385.91134680126 | 385.91 |
|  |  | Total |  |  | 407.76 |

**VFL.125** ud COMPUERTA REGULACIÓN AUTOMÁTICA DE AIRE VFL-125 (06/07/2009)
11.000 ud × 25.15 (25.9 con costes indirectos) = 284.90
Compuerta de regulación automática de suministro de aire primario a unidades, marca TROX o similar aprobada, modelo VFL 125. Incluso accesorios de conexión y soporte.

| Código | Ud | Descripción | Rendimiento | Precio | Importe |
|---|---|---|---|---|---|
| O01OA030 | h | Oficial primera | 0.335 | 16.8 | 5.63 |
| O01OA050 | h | Ayudante | 0.335 | 15.8 | 5.29 |
| .VFL.125 | ud | Compuerta de regulación de aire VFL 125 (material; 06/07/2009) | 1.000 | 14.232673534615 | 14.23 |
|  |  | Total |  |  | 25.15 |

**VFL.200** ud COMPUERTA REGULACIÓN AUTOMÁTICA DE AIRE VFL-200 (22/06/2009)
9.000 ud × 30.68 (31.6 con costes indirectos) = 284.40
Compuerta de regulación automática de suministro de aire primario a unidades, marca TROX o similar aprobada, modelo VFL 200. Incluso accesorios de conexión y soporte.

| Código | Ud | Descripción | Rendimiento | Precio | Importe |
|---|---|---|---|---|---|
| O01OA030 | h | Oficial primera | 0.335 | 16.8 | 5.63 |
| O01OA050 | h | Ayudante | 0.335 | 15.8 | 5.29 |
| .VFL.200 | ud | Compuerta de regulación de aire VFL 200 (material; 22/06/2009) | 1.000 | 19.75982835529 | 19.76 |
|  |  | Total |  |  | 30.68 |

**VFL.160** ud COMPUERTA REGULACIÓN AUTOMÁTICA DE AIRE VFL-160 (22/06/2009)
3.000 ud × 27.69 (28.52 con costes indirectos) = 85.56
Compuerta de regulación automática de suministro de aire primario a unidades, marca TROX o similar aprobada, modelo VFL 160. Incluso accesorios de conexión y soporte.

| Código | Ud | Descripción | Rendimiento | Precio | Importe |
|---|---|---|---|---|---|
| O01OA030 | h | Oficial primera | 0.335 | 16.8 | 5.63 |
| O01OA050 | h | Ayudante | 0.335 | 15.8 | 5.29 |
| .VFL.160 | ud | Compuerta de regulación de aire VFL 160 (material; 22/06/2009) | 1.000 | 16.771366707221 | 16.77 |
|  |  | Total |  |  | 27.69 |

**VFL.250** ud COMPUERTA REGULACIÓN AUTOMÁTICA DE AIRE VFL-250 (06/07/2009)
3.000 ud × 32.45 (33.42 con costes indirectos) = 100.26
Compuerta de regulación automática de suministro de aire primario a unidades, marca TROX o similar aprobada, modelo VFL 250. Incluso accesorios de conexión y soporte.

| Código | Ud | Descripción | Rendimiento | Precio | Importe |
|---|---|---|---|---|---|
| O01OA030 | h | Oficial primera | 0.335 | 16.8 | 5.63 |
| O01OA050 | h | Ayudante | 0.335 | 15.8 | 5.29 |
| .VFL.250 | ud | Compuerta de regulación de aire VFL 250 (material; 06/07/2009) | 1.000 | 21.528917692107 | 21.53 |
|  |  | Total |  |  | 32.45 |

**TVJ.400200** ud REGULADOR DE CAUDAL TVJ 200x200 (23/06/2009)
2.000 ud × 599.87 (617.87 con costes indirectos) = 1235.74
Regulador de caudal, marca TROX o similar aprobada, modelo TVJ 200x200, compuerta de regulación estanca, sensor de diferencia de presión, regulador de caudal de aire TROX-compact. Incluso conexión eléctrica y de control y soportes. Totalmente instalado y funcionando.

| Código | Ud | Descripción | Rendimiento | Precio | Importe |
|---|---|---|---|---|---|
| O01OA030 | h | Oficial primera | 0.803 | 16.8 | 13.49 |
| O01OA050 | h | Ayudante | 0.803 | 15.8 | 12.69 |
| .TVJ.200200 | ud | Compuerta de regulación de aire TVJ 200x200 (material; 23/06/2009) | 1.000 | 573.69468273409 | 573.69 |
|  |  | Total |  |  | 599.87 |

**CRR-MT-6** ud COMPUERTA DE REGULACIÓN CRR+MT 300x150 (17/06/2009)
3.000 ud × 132.64 (136.62 con costes indirectos) = 409.86
Compuerta de regulación rectangular, marca KOOLAIR o similar aprobada, modelo CRR-MT, tamaño 300x150 mm, fabricado con envolventes y clapeta de chapa de acero galvanizada y servomotor, todo-nada con alimentación a 24V, modelo CM24-A. Incorpora juntas de estanqueidad para un grado de hermetismo elevado. Incluso elementos de anclaje y fijación, transporte y mano de obra para su intalación y conexionado. Totalmente instalada y funcionando correctamente.

| Código | Ud | Descripción | Rendimiento | Precio | Importe |
|---|---|---|---|---|---|
| O01OA030 | h | Oficial primera | 0.803 | 16.8 | 13.49 |
| O01OA050 | h | Ayudante | 0.803 | 15.8 | 12.69 |
| .CRR-MT-6 | ud | Compuerta de regulación CRR+MT 300x150 (material; 17/06/2009) | 1.000 | 106.45520071431 | 106.46 |
|  |  | Total |  |  | 132.64 |

**CRR-MT-7** ud COMPUERTA DE REGULACIÓN CRR+MT 200x100 (17/06/2009)
1.000 ud × 128.61 (132.47 con costes indirectos) = 132.47
Compuerta de regulación rectangular, marca KOOLAIR o similar aprobada, modelo CRR-MT, tamaño 200x100 mm, fabricado con envolventes y clapeta de chapa de acero galvanizada y servomotor, todo-nada con alimentación a 24V, modelo CM24-A. Incorpora juntas de estanqueidad para un grado de hermetismo elevado. Incluso elementos de anclaje y fijación, transporte y mano de obra para su intalación y conexionado. Totalmente instalada y funcionando correctamente.

| Código | Ud | Descripción | Rendimiento | Precio | Importe |
|---|---|---|---|---|---|
| O01OA030 | h | Oficial primera | 0.803 | 16.8 | 13.49 |
| O01OA050 | h | Ayudante | 0.803 | 15.8 | 12.69 |
| CRR-MT-200 | ud | Compuerta de regulación CRR+MT 200x100 (material; 17/06/2009) | 1.000 | 102.42727414518 | 102.43 |
|  |  | Total |  |  | 128.61 |

**CCF.200200** ud COMPUERTA CORTA FUEGOS 200x200 mm (21/06/2009)
8.000 ud × 466.21 (480.2 con costes indirectos) = 3841.60
Compuerta cortafuegos, marca KOOLCLIMA o similar aprobado, con envolvente mecánica en dos cuerpos separados por un marco de fibrosilicato que elimina el puente térmico. Bridas para conexión a conductos, clapeta de fibrosilicato con junta perimetral intumescente, mecanismo de accionamiento desplazado del eje de la compuerta. Accionamiento mediante motor a 24 V, con termofusible e interruptores de principio y fin de carrera, accesorios y mano de obra. Totalmente instalada y funcionando correctamente.
- Modelo: SFR4 + MOTOR BLF-24-T.
- Dimensiones: 200x200 mm.

| Código | Ud | Descripción | Rendimiento | Precio | Importe |
|---|---|---|---|---|---|
| O01OA030 | h | Oficial primera | 1.004 | 16.8 | 16.87 |
| O01OA050 | h | Ayudante | 1.004 | 15.8 | 15.86 |
| .CCF.200200 | ud | Compuerta cortafuegos 200x200 m (material; 21/06/2009) | 1.000 | 433.47686179511 | 433.48 |
|  |  | Total |  |  | 466.21 |

**CCF.250250** ud COMPUERTA CORTA FUEGOS 250x250 mm (21/06/2009)
6.000 ud × 505.71 (520.88 con costes indirectos) = 3125.28
Compuerta cortafuegos, marca KOOLCLIMA o similar aprobado, EI-120, con envolvente mecánica en dos cuerpos separados por un marco de fibrosilicato que elimina el puente térmico. Bridas para conexión a conductos, clapeta de fibrosilicato con junta perimetral intumescente, mecanismo de accionamiento desplazado del eje de la compuerta. Accionamiento mediante motor a 24 V o 230 V, con termofusible e interruptores de principio y fin de carrera, accesorios y mano de obra. Totalmente instalada y funcionando correctamente.
- Modelo: SFR + MOTOR BLF-24-T.
- Dimensiones: 250x250 mm.

| Código | Ud | Descripción | Rendimiento | Precio | Importe |
|---|---|---|---|---|---|
| O01OA030 | h | Oficial primera | 1.004 | 16.8 | 16.87 |
| O01OA050 | h | Ayudante | 1.004 | 15.8 | 15.86 |
| .CCF.250250 | ud | Compuerta cortafuegos 250x250 mm (material; 21/06/2009) | 1.000 | 472.97652879567 | 472.98 |
|  |  | Total |  |  | 505.71 |

**CCF.300250** ud COMPUERTA CORTA FUEGOS 300x250 mm (21/06/2009)
1.000 ud × 516.58 (532.08 con costes indirectos) = 532.08
Compuerta cortafuegos, marca KOOLCLIMA o similar aprobado, EI-120, con envolvente mecánica en dos cuerpos separados por un marco de fibrosilicato que elimina el puente térmico. Bridas para conexión a conductos, clapeta de fibrosilicato con junta perimetral intumescente, mecanismo de accionamiento desplazado del eje de la compuerta. Accionamiento mediante motor a 24 V o 230 V, con termofusible e interruptores de principio y fin de carrera, accesorios y mano de obra. Totalmente instalada y funcionando correctamente.
- Modelo: SFR + MOTOR BLF-24-T.
- Dimensiones: 300x250 mm.

| Código | Ud | Descripción | Rendimiento | Precio | Importe |
|---|---|---|---|---|---|
| O01OA030 | h | Oficial primera | 1.004 | 16.8 | 16.87 |
| O01OA050 | h | Ayudante | 1.004 | 15.8 | 15.86 |
| .CCF.300250 | ud | Compuerta cortafuegos 300x250 mm (material; 21/06/2009) | 1.000 | 483.85093104683 | 483.85 |
|  |  | Total |  |  | 516.58 |

**CCF.350350** ud COMPUERTA CORTA FUEGOS 350x350 mm (21/06/2009)
2.000 ud × 536.62 (552.72 con costes indirectos) = 1105.44
Compuerta cortafuegos, marca KOOLCLIMA o similar aprobado, EI-120, con envolvente mecánica en dos cuerpos separados por un marco de fibrosilicato que elimina el puente térmico. Bridas para conexión a conductos, clapeta de fibrosilicato con junta perimetral intumescente, mecanismo de accionamiento desplazado del eje de la compuerta. Accionamiento mediante motor a 24 V o 230 V, con termofusible e interruptores de principio y fin de carrera, accesorios y mano de obra. Totalmente instalada y funcionando correctamente.
- Modelo: SFR + MOTOR BLF-24-T.
- Dimensiones: 350x350 mm.

| Código | Ud | Descripción | Rendimiento | Precio | Importe |
|---|---|---|---|---|---|
| O01OA030 | h | Oficial primera | 1.004 | 16.8 | 16.87 |
| O01OA050 | h | Ayudante | 0.100 | 15.8 | 1.58 |
| .CCF.350350 | ud | Compuerta cortafuegos 350x350 mm (material; 21/06/2009) | 1.000 | 518.17326315208 | 518.17 |
|  |  | Total |  |  | 536.62 |

### SUBCAP.IC.05 AISLAMIENTO TERMO-ACÚSTICO (30/06/2004)
Importe: 62875.5

**AISTC.100** m COQUILLA D.110 (40 ºC < T < 100 ºC ) (17/06/2008)
135.000 m × 32.46 (33.43 con costes indirectos) = 4513.05
Aislamiento para tuberías de agua caliente entre 40°C y 100°C, de coquilla SH/ARMAFLEX SH-36X168 para tuberías de diámetro 110 mm. Incluso accesorios, transporte y mano de obra. Totalmente instalado y probado.

| Código | Ud | Descripción | Rendimiento | Precio | Importe |
|---|---|---|---|---|---|
| O01OA030 | h | Oficial primera | 0.201 | 16.8 | 3.38 |
| O01OA050 | h | Ayudante | 0.201 | 15.8 | 3.18 |
| .AISTC.100 | m | Aislamiento para tuberías 110 mm D. (material; 17/06/2008) | 1.000 | 25.896669331591 | 25.90 |
|  |  | Total |  |  | 32.46 |

**AISTC.090** m COQUILLA D.90 (40 ºC < T < 100 ºC ) (17/06/2008)
225.000 m × 25.75 (26.52 con costes indirectos) = 5967.00
Aislamiento para tuberías de agua calienteentre 40°C y 100°C, de coquilla SH/ARMAFLEX SH-36X140 para tuberías de diámetro 90 mm. Incluso accesorios, transporte y mano de obra. Totalmente instalado y probado.

| Código | Ud | Descripción | Rendimiento | Precio | Importe |
|---|---|---|---|---|---|
| O01OA030 | h | Oficial primera | 0.201 | 16.8 | 3.38 |
| O01OA050 | h | Ayudante | 0.201 | 15.8 | 3.18 |
| .AISTC.090 | m | Aislamiento para tuberías 90 mm D. (material; 17/06/2008) | 1.000 | 19.190121619705 | 19.19 |
|  |  | Total |  |  | 25.75 |

**AISTC.075** m COQUILLA D.75 (40 ºC < T < 100 ºC ) (17/06/2008)
365.000 m × 24.11 (24.83 con costes indirectos) = 9062.95
Aislamiento para tuberías de agua caliente entre 40°C y 100°C, de coquilla SH/ARMAFLEX SH-36X114 para tuberías de diámetro 75 mm. Incluso accesorios, transporte y mano de obra. Totalmente instalado y probado.

| Código | Ud | Descripción | Rendimiento | Precio | Importe |
|---|---|---|---|---|---|
| O01OA030 | h | Oficial primera | 0.201 | 16.8 | 3.38 |
| O01OA050 | h | Ayudante | 0.201 | 15.8 | 3.18 |
| .AISTC.075 | m | Aislamiento para tuberías 75 mm D. (material; 17/06/2008) | 1.000 | 17.550965398022 | 17.55 |
|  |  | Total |  |  | 24.11 |

**AISTC.063** m COQUILLA D.63 (40 ºC < T < 100 ºC ) (17/06/2008)
240.000 m × 16.25 (16.74 con costes indirectos) = 4017.60
Aislamiento para tuberías de agua caliente entre 40°C y 100°C, de coquilla SH/ARMAFLEX SH-27X089 para tuberías de diámetro 63 mm D. Incluso accesorios, transporte y mano de obra. Totalmente instalado y probado.

| Código | Ud | Descripción | Rendimiento | Precio | Importe |
|---|---|---|---|---|---|
| O01OA030 | h | Oficial primera | 0.201 | 16.8 | 3.38 |
| O01OA050 | h | Ayudante | 0.201 | 15.8 | 3.18 |
| .AISTC.063 | m | Aislamiento para tuberías 63 mm D. (material; 17/06/2008) | 1.000 | 9.685014504945 | 9.69 |
|  |  | Total |  |  | 16.25 |

**AISTC.050** m COQUILLA D.50 (40 ºC < T < 100 ºC ) (17/06/2008)
330.000 m × 15.19 (15.65 con costes indirectos) = 5164.50
Aislamiento para tuberías de agua caliente entre 40°C y 100°C, de coquilla SH/ARMAFLEX SH-27X076 para tuberías de diámetro 50 mm D. Incluso accesorios, transporte y mano de obra. Totalmente instalado y probado.

| Código | Ud | Descripción | Rendimiento | Precio | Importe |
|---|---|---|---|---|---|
| O01OA030 | h | Oficial primera | 0.201 | 16.8 | 3.38 |
| O01OA050 | h | Ayudante | 0.201 | 15.8 | 3.18 |
| .AISTC.050 | m | Aislamiento para tuberías 50 mm D. (material; 17/06/2008) | 1.000 | 8.625559873857 | 8.63 |
|  |  | Total |  |  | 15.19 |

**AISTC.040** m COQUILLA D.40 (40 ºC < T < 100 ºC ) (17/06/2008)
375.000 m × 13.99 (14.41 con costes indirectos) = 5403.75
Aislamiento para tuberías de agua caliente entre 40°C y 100°C, de coquilla SH/ARMAFLEX SH-27X060 para tuberías de diámetro 40 mm. Incluso accesorios, transporte y mano de obra. Totalmente instalado y probado.

| Código | Ud | Descripción | Rendimiento | Precio | Importe |
|---|---|---|---|---|---|
| O01OA030 | h | Oficial primera | 0.201 | 16.8 | 3.38 |
| O01OA050 | h | Ayudante | 0.201 | 15.8 | 3.18 |
| .AISTC.040 | m | Aislamiento para tuberías 40 mm D. (material; 17/06/2008) | 1.000 | 7.4261772726254 | 7.43 |
|  |  | Total |  |  | 13.99 |

**AISTC.032** m COQUILLA D.32 (40 ºC < T < 100 ºC ) (17/06/2008)
120.000 m × 13.01 (13.4 con costes indirectos) = 1608.00
Aislamiento para tuberías de agua caliente entre 40°C y 100°C, de coquilla SH/ARMAFLEX SH-27X048 para tuberías de diámetro 32 mm. Incluso accesorios, transporte y mano de obra. Totalmente instalado y probado.

| Código | Ud | Descripción | Rendimiento | Precio | Importe |
|---|---|---|---|---|---|
| O01OA030 | h | Oficial primera | 0.201 | 16.8 | 3.38 |
| O01OA050 | h | Ayudante | 0.201 | 15.8 | 3.18 |
| .AISTC.032 | m | Aislamiento para tuberías 32 mm D. (material; 17/06/2008) | 1.000 | 6.4466814816196 | 6.45 |
|  |  | Total |  |  | 13.01 |

**AISTF.025** m COQUILLA D.25 (0 ºC < T < 10 ºC ) (17/06/2008)
10.000 m × 14.99 (15.44 con costes indirectos) = 154.40
Aislamiento para tuberías de agua entre 0ºC y 10ºC, de coquilla AF/ARMAFLEX AF-R-60 para tuberías de diámetro 25 mm. Incluso accesorios, transporte y mano de obra. Totalmente instalado y probado.

| Código | Ud | Descripción | Rendimiento | Precio | Importe |
|---|---|---|---|---|---|
| O01OA030 | h | Oficial primera | 0.268 | 16.8 | 4.50 |
| O01OA050 | h | Ayudante | 0.268 | 15.8 | 4.23 |
| .AISTF.025 | m | Aislamiento para tuberías de 25 mm D. (material; 17/06/2008) | 1.000 | 6.2567792364246 | 6.26 |
|  |  | Total |  |  | 14.99 |

**REVTUB.110** m REVESTIMIENTO DE TUBERÍA D.110 (03/09/2004)
20.000 m × 16.47 (16.96 con costes indirectos) = 339.20
Revestimiento de tubería aislada, con chapa de aluminio de 0,8 y 1 mm. Incluso piezas de conexión y remate para tubo de diámetro 110 mm, accesorios, transporte y mano de obra. Totalmente instalado y probado.

| Código | Ud | Descripción | Rendimiento | Precio | Importe |
|---|---|---|---|---|---|
| O01OA030 | h | Oficial primera | 0.268 | 16.8 | 4.50 |
| O01OA050 | h | Ayudante | 0.268 | 15.8 | 4.23 |
| .REVTUB.110 | m | Revestimiento de tubería 110 mm D. (material; 03/09/2004) | 1.000 | 7.7360177779436 | 7.74 |
|  |  | Total |  |  | 16.47 |

**REVTUB.090** m REVESTIMIENTO DE TUBERÍA D.90 (17/06/2008)
25.000 m × 12.87 (13.26 con costes indirectos) = 331.50
Revestimiento de tubería aislada, con chapa de aluminio de 0,8 y 1 mm, incluso piezas de conexión y remate para tubo de diámetro 90 mm, accesorios, transporte y mano de obra. Totalmente instalado y probado.

| Código | Ud | Descripción | Rendimiento | Precio | Importe |
|---|---|---|---|---|---|
| O01OA030 | h | Oficial primera | 0.201 | 16.8 | 3.38 |
| O01OA050 | h | Ayudante | 0.201 | 15.8 | 3.18 |
| .REVTUB.090 | m | Revestimiento de tubería 90 mm D. (material; 17/06/2008) | 1.000 | 6.306753511476 | 6.31 |
|  |  | Total |  |  | 12.87 |

**REVTUB.075** m REVESTIMIENTO DE TUBERÍA D.75 (03/09/2004)
135.000 m × 11.44 (11.78 con costes indirectos) = 1590.30
Revestimiento de tubería aislada, con chapa de aluminio de 0,8 y 1 mm. Incluso piezas de conexión y remate para tubo de diámetro 75 mm, accesorios, transporte y mano de obra. Totalmente instalado y probado.

| Código | Ud | Descripción | Rendimiento | Precio | Importe |
|---|---|---|---|---|---|
| O01OA030 | h | Oficial primera | 0.201 | 16.8 | 3.38 |
| O01OA050 | h | Ayudante | 0.201 | 15.8 | 3.18 |
| .REVTUB.075 | m | Revestimiento de tubería 75 mm D. (material; 03/09/2004) | 1.000 | 4.8774892450083 | 4.88 |
|  |  | Total |  |  | 11.44 |

**REVTUB.063** m REVESTIMIENTO DE TUBERÍA D.63 (03/09/2004)
110.000 m × 10.93 (11.26 con costes indirectos) = 1238.60
Revestimiento de tubería aislada, con chapa de aluminio de 0,8 y 1 mm. Incluso piezas de conexión y remate para tubo de diámetro 63 mm, accesorios, transporte y mano de obra. Totalmente instalado y probado.

| Código | Ud | Descripción | Rendimiento | Precio | Importe |
|---|---|---|---|---|---|
| O01OA030 | h | Oficial primera | 0.201 | 16.8 | 3.38 |
| O01OA050 | h | Ayudante | 0.201 | 15.8 | 3.18 |
| .REVTUB.063 | m | Revestimiento de tubería 63 mm D. (material; 03/09/2004) | 1.000 | 4.3677516394849 | 4.37 |
|  |  | Total |  |  | 10.93 |

**REVTUB.050** m REVESTIMIENTO DE TUBERÍA D.50 (03/09/2004)
220.000 m × 10.58 (10.9 con costes indirectos) = 2398.00
Revestimiento de tubería aislada, con chapa de aluminio de 0,8 y 1 mm, incluso piezas de conexión y remate para tubo de diámetro 50 mm, accesorios, transporte y mano de obra. Totalmente instalado y probado.

| Código | Ud | Descripción | Rendimiento | Precio | Importe |
|---|---|---|---|---|---|
| O01OA030 | h | Oficial primera | 0.201 | 16.8 | 3.38 |
| O01OA050 | h | Ayudante | 0.201 | 15.8 | 3.18 |
| .REVTUB.212 | m | Revestimiento de tubería 50 mm D. (material; 03/09/2004) | 1.000 | 4.0179317141257 | 4.02 |
|  |  | Total |  |  | 10.58 |

**REVTUB.040** m REVESTIMIENTO DE TUBERÍA D.40 (09/07/2009)
50.000 m × 8.13 (8.37 con costes indirectos) = 418.50
Revestimiento de tubería aislada, con chapa de aluminio de 0,8 y 1 mm, incluso piezas de conexión y remate para tubo de diámetro 40 mm, accesorios, transporte y mano de obra. Totalmente instalado y probado.

| Código | Ud | Descripción | Rendimiento | Precio | Importe |
|---|---|---|---|---|---|
| O01OA030 | h | Oficial primera | 0.201 | 16.8 | 3.38 |
| O01OA050 | h | Ayudante | 0.201 | 15.8 | 3.18 |
| .REVTUB.040 | m | Revestimiento de tubería 40 mm D. (material; 09/07/2009) | 1.000 | 1.5691922366113 | 1.57 |
|  |  | Total |  |  | 8.13 |

**REVTUB.032** m REVESTIMIENTO DE TUBERÍA D.32 (09/07/2009)
35.000 m × 7.54 (7.77 con costes indirectos) = 271.95
Revestimiento de tubería aislada, con chapa de aluminio de 0,8 y 1 mm, incluso piezas de conexión y remate para tubo de diámetro 32 mm, accesorios, transporte y mano de obra. Totalmente instalado y probado.

| Código | Ud | Descripción | Rendimiento | Precio | Importe |
|---|---|---|---|---|---|
| O01OA030 | h | Oficial primera | 0.201 | 16.8 | 3.38 |
| O01OA050 | h | Ayudante | 0.201 | 15.8 | 3.18 |
| .REVTUB.032 | m | Revestimiento de tubería, 32 mm D. (material; 09/07/2009) | 1.000 | 0.9794957910058 | 0.98 |
|  |  | Total |  |  | 7.54 |

**REVTUB.025** m REVESTIMIENTO DE TUBERÍA D.25 (09/07/2009)
10.000 m × 7.19 (7.41 con costes indirectos) = 74.10
Revestimiento de tubería aislada, con chapa de aluminio de 0,8 y 1 mm, incluso piezas de conexión y remate para tubo de diámetro 25 mm, accesorios, transporte y mano de obra. Totalmente instalado y probado.

| Código | Ud | Descripción | Rendimiento | Precio | Importe |
|---|---|---|---|---|---|
| O01OA030 | h | Oficial primera | 0.201 | 16.8 | 3.38 |
| O01OA050 | h | Ayudante | 0.201 | 15.8 | 3.18 |
| .REVTUB.025 | m | Revestimiento de tubería, 25 mm D. (material; 09/07/2009) | 1.000 | 0.6296758656466 | 0.63 |
|  |  | Total |  |  | 7.19 |

**REVCON.001** m2 REVESTIMIENTO DE CONDUCTO AISLADO (24/06/2009)
540.000 m2 × 23.32 (24.02 con costes indirectos) = 12970.80
Revestimiento de conducto aislado en tramos a intemperie, realizado con chapa de aluminio de 1 mm de espesor. Incluso piezas de conexión y remate, accesorios, transporte y mano de obra. Totalmente instalado y probado.

| Código | Ud | Descripción | Rendimiento | Precio | Importe |
|---|---|---|---|---|---|
| O01OA030 | h | Oficial primera | 0.335 | 16.8 | 5.63 |
| O01OA050 | h | Ayudante | 0.335 | 15.8 | 5.29 |
| .REVCON.001 | m2 | Revestimiento de conducto aislado (material; 24/06/2009) | 1.000 | 12.403615067736 | 12.40 |
|  |  | Total |  |  | 23.32 |

**APANT.001** m2 APANTALLAMIENTO (03/09/2004)
15.000 m2 × 159.45 (164.23 con costes indirectos) = 2463.45
Pantalla de tratamiento acústico, tipo TECSON o similar aprobado, modelo TSP80. Incluso perfiles de montaje y piezas de anclaje.

| Código | Ud | Descripción | Rendimiento | Precio | Importe |
|---|---|---|---|---|---|
| O01OA030 | h | Oficial primera | 1.004 | 16.8 | 16.87 |
| O01OA050 | h | Ayudante | 0.100 | 15.8 | 1.58 |
| .APAN.001 | m2 | Pantalla TSP80 (material; 03/09/2004) | 1.000 | 140.99741962978 | 141.00 |
|  |  | Total |  |  | 159.45 |

**SUEL.ACUS.001** m2 SUELO ACÚSTICO (03/09/2004)
55.000 m2 × 79.66 (82.05 con costes indirectos) = 4512.75
Suelo flotante, TECSON o similar aprobado, para tratamiento antivibratorio de salas de máquinas, construido e instalado de acuerdo con las normas del fabricante. Incluso parte proporcional de bancada de inercia en hormigón para ubicación de equipos.

| Código | Ud | Descripción | Rendimiento | Precio | Importe |
|---|---|---|---|---|---|
| O01OA030 | h | Oficial primera | 1.004 | 16.8 | 16.87 |
| O01OA050 | h | Ayudante | 1.004 | 15.8 | 15.86 |
| .SACU.001 | m2 | Suelo acústico (material; 03/09/2004) | 1.000 | 46.925844273185 | 46.93 |
|  |  | Total |  |  | 79.66 |

**SATV.001** ud SOPORTE ANTIVIBRATORIO (30/06/2004)
10.000 ud × 36.42 (37.51 con costes indirectos) = 375.10
Soporte antivibratorio, tipo muelle, fabricante KRON o similar aprobado, para apoyo de las unidades climatizadoras, capaces de soportar 200 kg cada uno. Incluyendo: accesorios, pequeño material, transporte, montaje y funcionando correctamente.

| Código | Ud | Descripción | Rendimiento | Precio | Importe |
|---|---|---|---|---|---|
| O01OA030 | h | Oficial primera | 0.201 | 16.8 | 3.38 |
| O01OA050 | h | Ayudante | 0.201 | 15.8 | 3.18 |
| .SATV.001 | ud | Soporte antivibratorio (material; 30/06/2004) | 1.000 | 27.096051932823 | 27.10 |
| .ACC.SATV.001 | ud | Accesorios soprote antivibratorio (material; 30/06/2004) | 1.000 | 2.7585799828326 | 2.76 |
|  |  | Total |  |  | 36.42 |

### SUBCAP.IC.06 CONTROL ELECTROMECÁNICO (23/06/2009)
Importe: 3770.91

**FALIM.012** ud FUENTE DE ALIMENTACIÓN 12 V (23/06/2009)
9.000 ud × 88.18 (90.83 con costes indirectos) = 817.47
Fuente de alimentación, marca KOOLAIR o similar aprobada, para alimetación de actuadores de compuertas de 12 V, con capacidad de alimentación de hasta 6 rejillas motorizadas o compuertas, modelo KOOLTEMP. Incluso transporte, accesorios de fijación y mano de obra para su colocación, conexionado y prueba. Totalmente instalada y funcionando.

| Código | Ud | Descripción | Rendimiento | Precio | Importe |
|---|---|---|---|---|---|
| O01OA030 | h | Oficial primera | 1.339 | 16.8 | 22.50 |
| O01OA050 | h | Ayudante | 1.339 | 15.8 | 21.16 |
| .FALIM.012 | ud | Fuente de alimentación 12 V compuertas (material; 23/06/2009) | 1.000 | 44.517084215711 | 44.52 |
|  |  | Total |  |  | 88.18 |

**MCRE.001** ud MANDO ESCLAVO SISTEMA COMPUERTAS ZONIFICACIÓN (23/06/2009)
28.000 ud × 102.41 (105.48 con costes indirectos) = 2953.44
Mando esclavo con cable para control de temperatura de su zona y el cierre/apertura de la reja, difusor o compuerta, para sistema KOOLTEMP de KOOLAIR. Incluso accesorios fijación, cableado y conexionado. Totalmente instalado y funcionando.

| Código | Ud | Descripción | Rendimiento | Precio | Importe |
|---|---|---|---|---|---|
| O01OA030 | h | Oficial primera | 0.335 | 16.8 | 5.63 |
| O01OA050 | h | Ayudante | 0.335 | 15.8 | 5.29 |
| .MCRE.001 | ud | Mando esclavo control de zona KABEL (material; 23/06/2009) | 1.000 | 91.492902763948 | 91.49 |
|  |  | Total |  |  | 102.41 |

### SUBCAP.IC.07 SUELO RADIANTE (31/10/2008)
Importe: 142636.22

**SRPLAC.001** ud PLACA AISLANTE ORKLI SRPAN25-P (17/06/2009)
5500.000 ud × 9.3 (9.58 con costes indirectos) = 52690.00
Panel aislante de EPS con 30 kg/m3 de densidad y plastificado con polietileno de 125 mm, fabricado según norma UNE EN 1264-4. Bordes machihembrados para eliminar la formación de puentes térmicos según norma UNE EN 1264-4, con paso mínimo de 75mm y alojamiento para tubo desde 16mm hasta 20mm. Tetones con contrasalida y sujeción en diferentes ángulos. Medidas: 1075x750x30mm. Totalmente montado, instalado, probado y funcionando.

| Código | Ud | Descripción | Rendimiento | Precio | Importe |
|---|---|---|---|---|---|
| O01OA030 | h | Oficial primera | 0.050 | 16.8 | 0.84 |
| O01OA050 | h | Ayudante | 0.050 | 15.8 | 0.79 |
| .S.R.110A | ud | Placa aislante MOD SRPAN25-P marca ORKLI (material; 17/06/2009) | 1.000 | 7.6660537928717 | 7.67 |
|  |  | Total |  |  | 9.3 |

**COLECT.004** ud COLECTOR ORKLI 4 CIRCUITOS (C20) (31/10/2008)
1.000 ud × 366.07 (377.05 con costes indirectos) = 377.05
Equipo de distribución compuesto de 2 colectores de 1” de 4 circuitos de distribución de calefacción. Consta de un armario de acero pintado en blanco (RAL 9010), 2 válvulas de corte (una en la impulsión y otra en el retorno), reguladores de caudal en el retorno, válvulas termostatizables en la impulsión, 2 purgadores, 2 grifos de vaciado, 2 termómetros y 2 soportes. Componentes testados en fábrica. Todo ello perfectamente montado, instalado y funcionando.

| Código | Ud | Descripción | Rendimiento | Precio | Importe |
|---|---|---|---|---|---|
| O01OA030 | h | Oficial primera | 2.009 | 16.8 | 33.75 |
| O01OA050 | h | Ayudante | 2.009 | 15.8 | 31.74 |
| .SR140H600 | ud | Caja empotrable h600 (material; 18/12/2008) | 1.000 | 49.494522010822 | 49.49 |
| .SR140VE | ud | Válvula esfera 1" D. (material; 18/12/2008) | 1.000 | 7.2162853174099 | 7.22 |
| .SR140CRDIG | ud | Cronotermostato Digital SR (material; 18/12/2008) | 1.000 | 41.768499087889 | 41.77 |
| .SR140VZGC | ud | Válvula de zona gran caudal 1" D. (material; 18/12/2008) | 1.000 | 19.080178214592 | 19.08 |
| .COLE4VIAS | ud | Colector ORKLI 1"/ 4 vías (material; 31/10/2008) | 1.000 | 183.01579009293 | 183.02 |
|  |  | Total |  |  | 366.07 |

**COLECT.006** ud COLECTOR ORKLI 6 CIRCUITOS (C6) (31/10/2008)
1.000 ud × 402.93 (415.02 con costes indirectos) = 415.02
Equipo de distribución compuesto de 2 colectores de 1” de 6 circuitos de distribución de calefacción. Consta de un armario de acero pintado en blanco (RAL 9010), 2 válvulas de corte (una en la impulsión y otra en el retorno), reguladores de caudal en el retorno, válvulas termostatizables en la impulsión, 2 purgadores, 2 grifos de vaciado, 2 termómetros y 2 soportes. Componentes testados en fábrica. Todo ello perfectamente montado, instalado y funcionando.

| Código | Ud | Descripción | Rendimiento | Precio | Importe |
|---|---|---|---|---|---|
| O01OA030 | h | Oficial primera | 2.009 | 16.8 | 33.75 |
| O01OA050 | h | Ayudante | 2.009 | 15.8 | 31.74 |
| .SR140H600 | ud | Caja empotrable h600 | 1.000 | 49.494522010822 | 49.49 |
| .SR140VE | ud | Válvula esfera 1" D. | 1.000 | 7.2162853174099 | 7.22 |
| .SR140CRDIG | ud | Cronotermostato Digital SR | 1.000 | 41.768499087889 | 41.77 |
| .SR140VZGC | ud | Válvula de zona gran caudal 1" D. | 1.000 | 19.080178214592 | 19.08 |
| .COLEC8VIAS | ud | Colector ORKLI 1"/ 6 vías (material; 31/10/2008) | 1.000 | 219.87681537078 | 219.88 |
|  |  | Total |  |  | 402.93 |

**COLECT.007** ud COLECTOR ORKLI 7 CIRCUITOS (C1) (18/12/2008)
1.000 ud × 441.36 (454.6 con costes indirectos) = 454.60
Equipo de distribución compuesto de 2 colectores de 1” de 7 circuitos de distribución de calefacción. Consta de un armario de acero pintado en blanco (RAL 9010), 2 válvulas de corte (una en la impulsión y otra en el retorno), reguladores de caudal en el retorno, válvulas termostatizables en la impulsión, 2 purgadores, 2 grifos de vaciado, 2 termómetros y 2 soportes. Componentes testados en fábrica. Todo ello perfectamente montado, instalado y funcionando.

| Código | Ud | Descripción | Rendimiento | Precio | Importe |
|---|---|---|---|---|---|
| O01OA030 | h | Oficial primera | 2.009 | 16.8 | 33.75 |
| O01OA050 | h | Ayudante | 2.009 | 15.8 | 31.74 |
| .SR140H600 | ud | Caja empotrable h600 | 1.000 | 49.494522010822 | 49.49 |
| .SR140VE | ud | Válvula esfera 1" D. | 1.000 | 7.2162853174099 | 7.22 |
| .SR140CRDIG | ud | Cronotermostato Digital SR | 1.000 | 41.768499087889 | 41.77 |
| .SR140VZGC | ud | Válvula de zona gran caudal 1" D. | 1.000 | 19.080178214592 | 19.08 |
| .COLEC9VIAS | ud | Colector ORKLI 1"/ 7 vías (material; 18/12/2008) | 1.000 | 258.30703288524 | 258.31 |
|  |  | Total |  |  | 441.36 |

**COLECT.008** ud COLECTOR ORKLI 9 CIRCUITOS (C8) (31/10/2008)
1.000 ud × 472.14 (486.3 con costes indirectos) = 486.30
Colector de suelo radiante modelo Orkli o equivalente aprobado por la D.T., conteniendo en su interior un colector de 1 pulgada y 9 vías. Totalmente instalado.

| Código | Ud | Descripción | Rendimiento | Precio | Importe |
|---|---|---|---|---|---|
| O01OA030 | h | Oficial primera | 2.009 | 16.8 | 33.75 |
| O01OA050 | h | Ayudante | 2.009 | 15.8 | 31.74 |
| .P705268 | ud | Colector ORKLI 1"/ 9 vías (material; 31/10/2008) | 1.000 | 289.09118631685 | 289.09 |
| .SR140H600 | ud | Caja empotrable h600 | 1.000 | 49.494522010822 | 49.49 |
| .SR140VE | ud | Válvula esfera 1" D. | 1.000 | 7.2162853174099 | 7.22 |
| .SR140CRDIG | ud | Cronotermostato Digital SR | 1.000 | 41.768499087889 | 41.77 |
| .SR140VZGC | ud | Válvula de zona gran caudal 1" D. | 1.000 | 19.080178214592 | 19.08 |
|  |  | Total |  |  | 472.14 |

**COLECT.010** ud COLECTOR ORKLI 10 CIRCUITOS (C3,5,17,18,19) (31/10/2008)
5.000 ud × 490.32 (505.03 con costes indirectos) = 2525.15
Colector de suelo radiante modelo Orkli o equivalente aprobado por la D.T., conteniendo en su interior un colector de 1 pulgada y 10 vías. Totalmente instalado.

| Código | Ud | Descripción | Rendimiento | Precio | Importe |
|---|---|---|---|---|---|
| O01OA030 | h | Oficial primera | 2.009 | 16.8 | 33.75 |
| O01OA050 | h | Ayudante | 2.009 | 15.8 | 31.74 |
| .SR140H600 | ud | Caja empotrable h600 | 1.000 | 49.494522010822 | 49.49 |
| .SR140VE | ud | Válvula esfera 1" D. | 1.000 | 7.2162853174099 | 7.22 |
| .SR140CRDIG | ud | Cronotermostato Digital SR | 1.000 | 41.768499087889 | 41.77 |
| .SR140VZGC | ud | Válvula de zona gran caudal 1" D. | 1.000 | 19.080178214592 | 19.08 |
| .P705269 | ud | Colector ORKLI 1"/ 10 vías (material; 31/10/2008) | 1.000 | 307.27182758052 | 307.27 |
|  |  | Total |  |  | 490.32 |

**COLECT.011** ud COLECTOR ORKLI 11 CIRCUITOS (C4,13) (31/10/2008)
2.000 ud × 510.81 (526.13 con costes indirectos) = 1052.26
Colector de suelo radiante modelo Orkli o equivalente aprobado por la D.T., conteniendo en su interior un colector de 1 pulgada y 11 vías. Totalmente instalado.

| Código | Ud | Descripción | Rendimiento | Precio | Importe |
|---|---|---|---|---|---|
| O01OA030 | h | Oficial primera | 2.009 | 16.8 | 33.75 |
| O01OA050 | h | Ayudante | 2.009 | 15.8 | 31.74 |
| .SR140H600 | ud | Caja empotrable h600 | 1.000 | 49.494522010822 | 49.49 |
| .SR140VE | ud | Válvula esfera 1" D. | 1.000 | 7.2162853174099 | 7.22 |
| .SR140CRDIG | ud | Cronotermostato Digital SR | 1.000 | 41.768499087889 | 41.77 |
| .SR140VZGC | ud | Válvula de zona gran caudal 1" D. | 1.000 | 19.080178214592 | 19.08 |
| .P705270 | ud | Colector ORKLI 1"/ 11 vías (material; 31/10/2008) | 1.000 | 327.76128035155 | 327.76 |
|  |  | Total |  |  | 510.81 |

**COLECT.012** ud COLECTOR ORKLI 12 CIRCUITOS (C2,7,9,10,11,12,14,15,16) (31/10/2008)
9.000 ud × 536.28 (552.37 con costes indirectos) = 4971.33
Colector de suelo radiante modelo Orkli o equivalente aprobado por la D.T., conteniendo en su interior un colector de 1 pulgada y 12 vías. Totalmente instalado.

| Código | Ud | Descripción | Rendimiento | Precio | Importe |
|---|---|---|---|---|---|
| O01OA030 | h | Oficial primera | 2.009 | 16.8 | 33.75 |
| O01OA050 | h | Ayudante | 2.009 | 15.8 | 31.74 |
| .SR140H600 | ud | Caja empotrable h600 | 1.000 | 49.494522010822 | 49.49 |
| .SR140VE | ud | Válvula esfera 1" D. | 1.000 | 7.2162853174099 | 7.22 |
| .SR140CRDIG | ud | Cronotermostato Digital SR | 1.000 | 41.768499087889 | 41.77 |
| .SR140VZGC | ud | Válvula de zona gran caudal 1" D. | 1.000 | 19.080178214592 | 19.08 |
| .P705271 | ud | Colector ORKLI 1"/ 12 vías (material; 31/10/2008) | 1.000 | 353.2281709177 | 353.23 |
|  |  | Total |  |  | 536.28 |

**TPEX.100** ud TUBO PEX ORKLI SRTBA-100 (17/06/2009)
200.000 ud × 1.48 (1.52 con costes indirectos) = 304.00
Tubo PEX ORKLI SRTBA-100-PEX-A fabricado con HDPE y reticulado por el método peróxido, que proporciona una reticulación uniforme y una gran flexibilidad al tubo. Fabricado según norma UNE-EN ISO 15875 y certificado por AENOR. Incluye una barrera antidifusión (EVOH) según norma UNE EN 1264-4 lo que proporciona un tubo completamente estanco. Totalmente instalado, probado y funcionando.

| Código | Ud | Descripción | Rendimiento | Precio | Importe |
|---|---|---|---|---|---|
| O01OA030 | h | Oficial primera | 0.017 | 16.8 | 0.29 |
| O01OA050 | h | Ayudante | 0.017 | 15.8 | 0.27 |
| .TUBSR100M | m | Tubería PEX 100A (material; 17/06/2009) | 1.000 | 0.9195266609442 | 0.92 |
|  |  | Total |  |  | 1.48 |

**TPEX.120** ud TUBO PEX ORKLI SRTBA-120 (09/07/2009)
840.000 ud × 1.69 (1.74 con costes indirectos) = 1461.60
Tubo PEX ORKLI SRTBA-120-A fabricado con HDPE y reticulado por el método peróxido, que proporciona una reticulación uniforme y una gran flexibilidad al tubo. Fabricado según norma UNE-EN ISO 15875 y certificado por AENOR. Incluye una barrera antidifusión (EVOH) según norma UNE EN 1264-4 lo que proporciona un tubo completamente estanco.
Totalmente instalado, probado y funcionando.

| Código | Ud | Descripción | Rendimiento | Precio | Importe |
|---|---|---|---|---|---|
| O01OA030 | h | Oficial primera | 0.017 | 16.8 | 0.29 |
| O01OA050 | h | Ayudante | 0.017 | 15.8 | 0.27 |
| .TUBSR120M | m | Tubería PEX 120A (material; 09/07/2009) | 1.000 | 1.1294186161597 | 1.13 |
|  |  | Total |  |  | 1.69 |

**TPEX.200** ud TUBO PEX ORKLI SRTBA-200 (09/07/2009)
20800.000 ud × 1.83 (1.88 con costes indirectos) = 39104.00
Tubo PEX ORKLI SRTBA-200 fabricado con HDPE y reticulado por el método peróxido, que proporciona una reticulación uniforme y una gran flexibilidad al tubo. Fabricado según norma UNE-EN ISO 15875 y certificado por AENOR. Incluye una barrera antidifusión (EVOH) según norma UNE EN 1264-4 lo que proporciona un tubo completamente estanco. Totalmente instalado, probado y funcionando.

| Código | Ud | Descripción | Rendimiento | Precio | Importe |
|---|---|---|---|---|---|
| O01OA030 | h | Oficial primera | 0.017 | 16.8 | 0.29 |
| O01OA050 | h | Ayudante | 0.017 | 15.8 | 0.27 |
| .TUBSR200M | m | Tubería PEX 200A (material; 09/07/2009) | 1.000 | 1.2693465863034 | 1.27 |
|  |  | Total |  |  | 1.83 |

**BAND.001** ud BANDA PERIMETRAL ORKLI SRBAN-2 (17/06/2009)
2500.000 ud × 3.03 (3.12 con costes indirectos) = 7800.00
Banda perimetral fabricada en PE NXL que incorpora un film de polietileno según norma UNE EN 1264-4 para evitar la formación de puentes térmicos. De 7 mm de espesor y 150 mm de ancho. Totalmente instalado, probado y funcionando.

| Código | Ud | Descripción | Rendimiento | Precio | Importe |
|---|---|---|---|---|---|
| O01OA030 | h | Oficial primera | 0.067 | 16.8 | 1.13 |
| O01OA050 | h | Ayudante | 0.067 | 15.8 | 1.06 |
| .S.R.130A | m | Tira perimetral ORKLI modelo SRBAN-1, sin film (material; 17/06/2009) | 1.000 | 0.8395678208621 | 0.84 |
|  |  | Total |  |  | 3.03 |

**ADIT.001** kg ADITIVO SUPERPLASTIFICANTE ORKLI SRADIT-30 (17/06/2009)
1100.000 kg × 4.54 (4.68 con costes indirectos) = 5148.00
Aditivo preparado específicamente para eliminar las burbujas del mortero y así fluidificarlo. Proporción: entre el 1 % y el 1,5 % del peso del cemento. Totalmente instalado, probado y funcionando.

| Código | Ud | Descripción | Rendimiento | Precio | Importe |
|---|---|---|---|---|---|
| O01OA030 | h | Oficial primera | 0.067 | 16.8 | 1.13 |
| O01OA050 | h | Ayudante | 0.067 | 15.8 | 1.06 |
| .SR170AD10 | ud | Bidón de aditivo fluidificante. ORKLI modelo SRADIT-30 (material; 17/06/2009) | 1.000 | 2.3487909274118 | 2.35 |
|  |  | Total |  |  | 4.54 |

**CLIP.001** ud CLIP DE PLÁSTICO ORKLI MODELO SRCLIP-T (17/06/2009)
1000.000 ud × 0.5 (0.52 con costes indirectos) = 520.00
Grapa original con púa de tope y doble arpón para la perfecta fijación del tubo. Color negro.

| Código | Ud | Descripción | Rendimiento | Precio | Importe |
|---|---|---|---|---|---|
| O01OA030 | h | Oficial primera | 0.007 | 16.8 | 0.12 |
| O01OA050 | h | Ayudante | 0.007 | 15.8 | 0.11 |
| .CLIP.001 | ud | Clip de plástico (material; 17/06/2009) | 1.000 | 0.2698610852771 | 0.27 |
|  |  | Total |  |  | 0.5 |

**CODG.001** ud CODO GUÍA ORKLI SRGUIA-16 (17/06/2009)
440.000 ud × 3.3 (3.4 con costes indirectos) = 1496.00
Codo de fibra de vidrio reforzado de nylon para la protección del tubo a la salida del colector. Totalmente montado, instalado, probado y funcionando.

| Código | Ud | Descripción | Rendimiento | Precio | Importe |
|---|---|---|---|---|---|
| O01OA030 | h | Oficial primera | 0.067 | 16.8 | 1.13 |
| O01OA050 | h | Ayudante | 0.067 | 15.8 | 1.06 |
| .P705273 | ud | Codo guía ORKLI SRGUIA-16 (material; 17/06/2009) | 1.000 | 1.1094289061392 | 1.11 |
|  |  | Total |  |  | 3.3 |

**FILM.001** ud FILM DE PLÁSTICO ORKLI SRFILM (17/06/2009)
4400.000 ud × 2.66 (2.74 con costes indirectos) = 12056.00
Film de 1000mm de ancho y 600 galgas para proteger la instalación ante la humedad en aquellos casos en que la instalación se tenga que hacer en una estancia que se encuentra sobre terreno natural, sótanos o espacios a la intemperie. Totalmente instalado, montado, probado y funcionando.

| Código | Ud | Descripción | Rendimiento | Precio | Importe |
|---|---|---|---|---|---|
| O01OA030 | h | Oficial primera | 0.067 | 16.8 | 1.13 |
| O01OA050 | h | Ayudante | 0.067 | 15.8 | 1.06 |
| .P705274 | m2 | Film de plástico ORKLI SRFILM (material; 17/06/2009) | 1.000 | 0.4697581854824 | 0.47 |
|  |  | Total |  |  | 2.66 |

**CRSR.001** ud CENTRAL DE REGULACIÓN ORKLI (23/06/2009)
1.000 ud × 470.1 (484.2 con costes indirectos) = 484.20
Centralita de regulación electrónica para suelo radiante que permite realizar la regulación en función de la temperatura exterior, con la información proporcionada por la sonda exterior, sonda de impulsión y sonda ambiente. Control de 1 circuito. Totalmente probado, instalado incluyendo parte elécrica, y funcionando.

| Código | Ud | Descripción | Rendimiento | Precio | Importe |
|---|---|---|---|---|---|
| O01OA030 | h | Oficial primera | 0.067 | 16.8 | 1.13 |
| O01OA050 | h | Ayudante | 0.067 | 15.8 | 1.06 |
| .TERMOSCONTAC | ud | Termostato de contacto ORKLI Cod. 543461 (material; 23/06/2009) | 1.000 | 14.192694114573 | 14.19 |
| .SR180CEREG | ud | Central de Regulación ORKLI. modelo 588251 (material; 23/06/2009) | 1.000 | 363.92266577869 | 363.92 |
| .SRSONIMP | ud | Sonda de impulsión ORKLI. modelo 55500, con vaina (material; 23/06/2009) | 1.000 | 52.652896194066 | 52.65 |
| .SRSONEXT | ud | Sonda exterior ORKLI modelo 5776677 (material; 23/06/2009) | 1.000 | 37.150876073148 | 37.15 |
|  |  | Total |  |  | 470.1 |

**VMEZ.090** ud VÁLVULA MEZCLADORA DN90 (17/06/2009)
1.000 ud × 314.36 (323.79 con costes indirectos) = 323.79
Válvula de 3 vías con servomotor proporcional y racores de conexión de DN90 con cables de conexión. Totalmente montado, instalado, con alimentación eléctrica y conexionado de control, probado, testado y funcionando.

| Código | Ud | Descripción | Rendimiento | Precio | Importe |
|---|---|---|---|---|---|
| O01OA030 | h | Oficial primera | 2.009 | 16.8 | 33.75 |
| O01OA050 | h | Ayudante | 2.009 | 15.8 | 31.74 |
| .P705275 | ud | Válvula mezcladora DN90 con actuador (material; 17/06/2009) | 1.000 | 248.87188975555 | 248.87 |
|  |  | Total |  |  | 314.36 |

**TERMOST.001** ud TERMOSTATO ORKLI E-23385 (17/06/2009)
76.000 ud × 9.04 (9.31 con costes indirectos) = 707.56
Termostato marca ORKLI o similar aprobada por la dirección facultativa. Totalmente instalado, probado y funcionando.

| Código | Ud | Descripción | Rendimiento | Precio | Importe |
|---|---|---|---|---|---|
| O01OA030 | h | Oficial primera | 0.067 | 16.8 | 1.13 |
| O01OA050 | h | Ayudante | 0.067 | 15.8 | 1.06 |
| .P20T010 | ud | Termostato (material; 17/06/2009) | 1.000 | 6.8464756820302 | 6.85 |
|  |  | Total |  |  | 9.04 |

**CABEZE.001** ud CABEZA TERMOELÉCTRICA ORKLI F-9996 (17/06/2009)
175.000 ud × 56.58 (58.28 con costes indirectos) = 10199.00
Accionamiento eléctrico todo o nada de 3 minutos de tiempo de apertura con un IP44 y 220 V, marca ORKLI o similar aprobada por la dirección facultativa, modelo F-9996. Totalmente instalado, conexionado eléctrico, probado y funcionando.

| Código | Ud | Descripción | Rendimiento | Precio | Importe |
|---|---|---|---|---|---|
| O01OA030 | h | Oficial primera | 1.004 | 16.8 | 16.87 |
| O01OA050 | h | Ayudante | 1.004 | 15.8 | 15.86 |
| .P705278 | ud | Cabeza termoeléctrica ORKLI F-9996 (material; 17/06/2009) | 1.000 | 23.847724054488 | 23.85 |
|  |  | Total |  |  | 56.58 |

**VPD.001** ud VÁLVULA DE PRESIÓN DIFERENCIAL ORKLI E-18603 (17/06/2009)
1.000 ud × 58.6 (60.36 con costes indirectos) = 60.36
Válvula de presión diferenciaL 3/4". Totalmente montada, instalada, probada y funcionando.

| Código | Ud | Descripción | Rendimiento | Precio | Importe |
|---|---|---|---|---|---|
| O01OA030 | h | Oficial primera | 1.339 | 16.8 | 22.50 |
| O01OA050 | h | Ayudante | 1.339 | 15.8 | 21.16 |
| .P62 | ud | Válvula de presión diferencial ORKLI E-18603 (material; 17/06/2009) | 1.000 | 14.942308240343 | 14.94 |
|  |  | Total |  |  | 58.6 |

## CAP.SCG SISTEMA INTEGRADO DE CONTROL Y GESTIÓN DE INSTALACIONES (21/08/2003)
Importe: 63544.51

**PRDOR.128** ud PROCESADOR IQ3XCITE/128/UK100-240 (21/08/2003)
4.000 ud × 716.75 (738.25 con costes indirectos) = 2953.00
Procesador distribuido, tipo TREND o similar aprobado, modelo 128, modular, libremente programable, para DDC, formado por teclado, display, reloj y carril de conexión de módulos especializados. Incluso accesorios de instalación y montaje y mano de obra para su conexión, programación y puesta en servicio.

| Código | Ud | Descripción | Rendimiento | Precio | Importe |
|---|---|---|---|---|---|
| O01OA030 | h | Oficial primera | 4.017 | 16.8 | 67.49 |
| O01OA050 | h | Ayudante | 4.017 | 15.8 | 63.47 |
| .PRDOR.128 | ud | Procesador 128 (material; 23/06/2009) | 1.000 | 558.54248253853 | 558.54 |
| .BUS.002 | ud | Bus bajo canalización de acero (material; 23/06/2009) | 1.000 | 16.701402722149 | 16.70 |
| .CBDO.BCH | ud | Cableado BCH-canalización acero alimentación (material; 21/08/2003) | 1.000 | 10.554566890838 | 10.55 |
|  |  | Total |  |  | 716.75 |

**PRDOR.096** ud PROCESADOR IQ3XCITE/96/UK100-240 (23/06/2009)
5.000 ud × 516.02 (531.5 con costes indirectos) = 2657.50
Procesador, tipo TREND o similar aprobado, modelo 96, modular, libremente programable, para DDC, formado por teclado, display, reloj y carril de conexión de módulos especializados. Incluso accesorios de instalación y montaje y mano de obra para su conexión, programación y puesta en servicio.

| Código | Ud | Descripción | Rendimiento | Precio | Importe |
|---|---|---|---|---|---|
| O01OA030 | h | Oficial primera | 2.343 | 16.8 | 39.36 |
| O01OA050 | h | Ayudante | 2.343 | 15.8 | 37.02 |
| .PRDOR.096 | ud | Procesador 96 (material; 23/06/2009) | 1.000 | 422.94228461429 | 422.94 |
| .BUS.002 | ud | Bus bajo canalización de acero | 1.000 | 16.701402722149 | 16.70 |
|  |  | Total |  |  | 516.02 |

**MOD.011** ud MÓDULO XCITE/IO/8D0 (23/06/2009)
19.000 ud × 210.2 (216.51 con costes indirectos) = 4113.69
Módulo tipo TREND o similar aprobado, modelo 8D0. Incluso accesorios de instalación y montaje y mano de obra para su conexión, programación y puesta en servicio.

| Código | Ud | Descripción | Rendimiento | Precio |
|---|---|---|---|---|
| O01OA030 | h | Oficial primera | 1.004 | 16.8 |
| O01OA050 | h | Ayudante | 1.004 | 15.8 |
| .MOD.8D0 | ud | Módulo 8D0 (material; 23/06/2009) | 1.000 | 114.05129052211 |
| .BUS.002 | ud | Bus bajo canalización de acero | 1.000 | 16.701402722149 |
| .CBCN.011 | ud | Cableado BCH y canalización acero SD (material; 23/06/2009) | 8.000 | 5.8369953259936 |

**MOD.012** ud MÓDULO XCITE/IO/16DI (23/06/2009)
24.000 ud × 212.87 (219.26 con costes indirectos) = 5262.24
Módulo tipo TREND o similar aprobado, modelo 16DI. Incluso accesorios de instalación y montaje y mano de obra para su conexión, programación y puesta en servicio.

| Código | Ud | Descripción | Rendimiento | Precio |
|---|---|---|---|---|
| O01OA030 | h | Oficial primera | 0.670 | 16.8 |
| O01OA050 | h | Ayudante | 0.670 | 15.8 |
| .MOD.012 | ud | Módulo 16DI (material; 23/06/2009) | 1.000 | 59.119567385706 |
| .BUS.002 | ud | Bus bajo canalización de acero | 1.000 | 16.701402722149 |
| .CBCN.012 | ud | Cableado BCH y canalización acero ED (material; 23/06/2009) | 16.000 | 7.1962956073894 |

**MOD.013** ud MÓDULO XCITE/IO/8UI (23/06/2009)
7.000 ud × 228.34 (235.19 con costes indirectos) = 1646.33
Módulo tipo TREND o similar aprobado, modelo 8UI. Incluso accesorios de instalación y montaje y mano de obra para su conexión, programación y puesta en servicio.

| Código | Ud | Descripción | Rendimiento | Precio |
|---|---|---|---|---|
| O01OA030 | h | Oficial primera | 0.670 | 16.8 |
| O01OA050 | h | Ayudante | 0.670 | 15.8 |
| .MOD.013 | ud | Módulo 8UI (material; 23/06/2009) | 1.000 | 132.3518700459 |
| .BUS.002 | ud | Bus bajo canalización de acero | 1.000 | 16.701402722149 |
| .CBCN.013 | ud | Cableado BCH y canalización acero EU (material; 23/06/2009) | 8.000 | 7.1763058973688 |

**MOD.014** ud MÓDULO XCITE/IO/4D0 (23/06/2009)
6.000 ud × 160.85 (165.68 con costes indirectos) = 994.08
Módulo tipo TREND o similar aprobado, modelo 4D0. Incluso accesorios de instalación y montaje y mano de obra para su conexión, programación y puesta en servicio.

| Código | Ud | Descripción | Rendimiento | Precio | Importe |
|---|---|---|---|---|---|
| O01OA030 | h | Oficial primera | 0.670 | 16.8 | 11.26 |
| O01OA050 | h | Ayudante | 0.670 | 15.8 | 10.59 |
| .MOD.014 | ud | Módulo 4D0 (material; 23/06/2009) | 1.000 | 98.939069746593 | 98.94 |
| .BUS.002 | ud | Bus bajo canalización de acero | 1.000 | 16.701402722149 | 16.70 |
| .CBCN.011 | ud | Cableado BCH y canalización acero SD | 4.000 | 5.8369953259936 | 23.35 |
|  |  | Total |  |  | 160.85 |

**MOD.015** ud MÓDULO XCITE/IO/2UI/2A0 (23/06/2009)
1.000 ud × 164.08 (169 con costes indirectos) = 169.00
Módulo tipo TREND o similar aprobado, modelo 2UI/2AU. Incluso accesorios de instalación y montaje y mano de obra para su conexión, programación y puesta en servicio.

| Código | Ud | Descripción | Rendimiento | Precio |
|---|---|---|---|---|
| O01OA030 | h | Oficial primera | 0.670 | 16.8 |
| O01OA050 | h | Ayudante | 0.670 | 15.8 |
| .MOD.015 | ud | Módulo 2UI/2A0 (material; 23/06/2009) | 1.000 | 99.50877648218 |
| .BUS.002 | ud | Bus bajo canalización de acero | 1.000 | 16.701402722149 |
| .CBCN.013 | ud | Cableado BCH y canalización acero EU | 2.000 | 7.1763058973688 |
| .CBCN.015 | ud | Cableado BCH y canalización acero SA (material; 23/06/2009) | 2.000 | 5.8270004709833 |

**MOD.016** ud MÓDULO XCITE/IO/8DI/8TI (23/06/2009)
2.000 ud × 349.76 (360.25 con costes indirectos) = 720.50
Módulo tipo TREND o similar aprobado, modelo 8DI/8TI. Incluso accesorios de instalación y montaje y mano de obra para su conexión, programación y puesta en servicio.

| Código | Ud | Descripción | Rendimiento | Precio |
|---|---|---|---|---|
| O01OA030 | h | Oficial primera | 0.670 | 16.8 |
| O01OA050 | h | Ayudante | 0.670 | 15.8 |
| .MOD.016 | ud | Módulo 8DI/8TI (material; 23/06/2009) | 1.000 | 200.24692013062 |
| .BUS.002 | ud | Bus bajo canalización de acero | 1.000 | 16.701402722149 |
| .CBCN.012 | ud | Cableado BCH y canalización acero ED | 8.000 | 7.1962956073894 |
| .CBCN.017 | ud | Cableado BCH y canalización acero ET (material; 23/06/2009) | 8.000 | 6.6665682918454 |

**MOD.017** ud MÓDULO XCITE/IO/8A0 (23/06/2009)
1.000 ud × 149.27 (153.75 con costes indirectos) = 153.75
Módulo tipo TREND o similar aprobado, modelo 8A0. Incluso accesorios de instalación y montaje y mano de obra para su conexión, programación y puesta en servicio.

| Código | Ud | Descripción | Rendimiento | Precio |
|---|---|---|---|---|
| O01OA030 | h | Oficial primera | 0.670 | 16.8 |
| O01OA050 | h | Ayudante | 0.670 | 15.8 |
| .MOD.017 | ud | Módulo 8A0 (material; 24/06/2009) | 1.000 | 64.077015470796 |
| .BUS.002 | ud | Bus bajo canalización de acero | 1.000 | 16.701402722149 |
| .CBCN.015 | ud | Cableado BCH y canalización acero SA | 8.000 | 5.8270004709833 |

**MOD.018** ud MÓDULO PSR230/24-2.5 PSU (23/06/2009)
6.000 ud × 114.76 (118.2 con costes indirectos) = 709.20
Módulo tipo TREND o similar aprobado, modelo PSU. Incluso accesorios de instalación y montaje y mano de obra para su conexión, programación y puesta en servicio.

| Código | Ud | Descripción | Rendimiento | Precio | Importe |
|---|---|---|---|---|---|
| O01OA030 | h | Oficial primera | 0.670 | 16.8 | 11.26 |
| O01OA050 | h | Ayudante | 0.670 | 15.8 | 10.59 |
| .MOD.018 | ud | Módulo PSU (material; 23/06/2009) | 1.000 | 65.566248867325 | 65.57 |
| .BUS.002 | ud | Bus bajo canalización de acero | 1.000 | 16.701402722149 | 16.70 |
| .ALIM.230 | ud | Alimentación 230 V c.a. y canalización acero (material; 23/06/2009) | 1.000 | 10.64452058593 | 10.64 |
|  |  | Total |  |  | 114.76 |

**DFA.9100** ud DETECTOR FLUJO AGUA (21/08/2003)
14.000 ud × 111.94 (115.3 con costes indirectos) = 1614.20
Detector flujo agua, tipo TREND o similar aprobado, modelo IF. Incluso acoplamiento hidráulico, acoplamiento eléctrico y mano de obra para montaje e instalación.

| Código | Ud | Descripción | Rendimiento | Precio | Importe |
|---|---|---|---|---|---|
| O01OA030 | h | Oficial primera | 1.339 | 16.8 | 22.50 |
| O01OA050 | h | Ayudante | 1.339 | 15.8 | 21.16 |
| .DETF.001 | ud | Detector flujo IF (material; 23/06/2009) | 1.000 | 60.518847087143 | 60.52 |
| .ACOP.HIDR | ud | Acoplamiento sonda presión diferencial (material; 21/08/2003) | 1.000 | 7.7560074879641 | 7.76 |
|  |  | Total |  |  | 111.94 |

**PRES.001** ud PRESOTATO (18/06/2005)
36.000 ud × 57.32 (59.04 con costes indirectos) = 2125.44
Presostato, tipo TREND o similar aprobado, modelo DPSA. Incluso acoplamiento hidráulico, acoplamiento eléctrico y mano de obra para montaje e instalación.

| Código | Ud | Descripción | Rendimiento | Precio | Importe |
|---|---|---|---|---|---|
| O01OA030 | h | Oficial primera | 1.004 | 16.8 | 16.87 |
| O01OA050 | h | Ayudante | 1.004 | 15.8 | 15.86 |
| .PRES.001 | ud | Presostato DPSA (material; 23/06/2009) | 1.000 | 18.820311984325 | 18.82 |
| .ACOP.TPDIF | ud | Acoplamiento neumático (material; 18/06/2005) | 1.000 | 5.7670313409218 | 5.77 |
|  |  | Total |  |  | 57.32 |

**SOND.001** ud SONDA PRESIÓN DIFERENCIAL (21/08/2003)
6.000 ud × 139.25 (143.43 con costes indirectos) = 860.58
Sonda presión diferencial, tipo TREND o similar aprobado, modelo DP1A-500-1000. Incluso acoplamiento hidráulico, acoplamiento eléctrico y mano de obra para montaje e instalación.

| Código | Ud | Descripción | Rendimiento | Precio | Importe |
|---|---|---|---|---|---|
| O01OA030 | h | Oficial primera | 1.339 | 16.8 | 22.50 |
| O01OA050 | h | Ayudante | 1.339 | 15.8 | 21.16 |
| .SOND.001 | ud | Sonda presión DPI-500-1000 (material; 18/06/2005) | 1.000 | 87.834785830191 | 87.83 |
| .ACOP.HIDR | ud | Acoplamiento sonda presión diferencial | 1.000 | 7.7560074879641 | 7.76 |
|  |  | Total |  |  | 139.25 |

**SOND.002** ud SONDA TEMPERATURA CONDUCTO (21/08/2003)
24.000 ud × 45.6 (46.97 con costes indirectos) = 1127.28
Sonda temperatura conducto, tipo TREND o similar aprobado, modelo TB/TI-S. Incluso montaje en conducto, acoplamiento eléctrico y mano de obra para montaje e instalación.

| Código | Ud | Descripción | Rendimiento | Precio | Importe |
|---|---|---|---|---|---|
| O01OA030 | h | Oficial primera | 0.837 | 16.8 | 14.06 |
| O01OA050 | h | Ayudante | 0.837 | 15.8 | 13.22 |
| .SOND.002 | ud | Sonda temperatura TB/TI-S (material; 21/08/2003) | 1.000 | 15.432056135846 | 15.43 |
| .ACC.SOND.002 | ud | Accesorio montaje en conducto (material; 21/08/2003) | 1.000 | 2.888513097966 | 2.89 |
|  |  | Total |  |  | 45.6 |

**SOND.003** ud SONDA TEMPERATURA TUBERÍA (21/08/2003)
35.000 ud × 63.68 (65.59 con costes indirectos) = 2295.65
Sonda temperatura tubería, tipo TREND o similar aprobado, modelo TB/TI-S+POC. Incluso acoplamiento hidráulico, acoplamiento eléctrico y mano de obra para montaje e instalación.

| Código | Ud | Descripción | Rendimiento | Precio | Importe |
|---|---|---|---|---|---|
| O01OA030 | h | Oficial primera | 1.339 | 16.8 | 22.50 |
| O01OA050 | h | Ayudante | 1.339 | 15.8 | 21.16 |
| .SOND.002 | ud | Sonda temperatura TB/TI-S | 1.000 | 15.432056135846 | 15.43 |
| .ACOP.002 | ud | Acoplamiento POC (material; 21/08/2003) | 1.000 | 4.5876384497107 | 4.59 |
|  |  | Total |  |  | 63.68 |

**SOND.004** ud SONDA TEMPERATURA EXTERIOR (21/08/2003)
12.000 ud × 50.42 (51.93 con costes indirectos) = 623.16
Sonda temperatura exterior, tipo TREND o similar aprobado, modelo TB/TO. Incluso instalación en fachada, parasol, acoplamiento eléctrico y mano de obra para montaje e instalación.

| Código | Ud | Descripción | Rendimiento | Precio | Importe |
|---|---|---|---|---|---|
| O01OA030 | h | Oficial primera | 1.004 | 16.8 | 16.87 |
| O01OA050 | h | Ayudante | 1.004 | 15.8 | 15.86 |
| .SOND.004 | ud | Sonda temperatura TB/TO (material; 21/08/2003) | 1.000 | 12.733445283075 | 12.73 |
| .ACOP.PAR | ud | Acoplamiento a pared (material; 21/08/2003) | 1.000 | 2.8085542578839 | 2.81 |
| .PARASOL | ud | Parasol (material; 21/08/2003) | 1.000 | 2.1488938272065 | 2.15 |
|  |  | Total |  |  | 50.42 |

**SOND.005** ud SONDATEMPERATURA AMBIENTE (21/08/2003)
18.000 ud × 43.29 (44.59 con costes indirectos) = 802.62
Sonda temperatura ambiente, tipo TREND o similar aprobado, modelo TB/TS. Incluso montaje en local, acoplamiento eléctrico y mano de obra para montaje e instalación.

| Código | Ud | Descripción | Rendimiento | Precio | Importe |
|---|---|---|---|---|---|
| O01OA030 | h | Oficial primera | 0.837 | 16.8 | 14.06 |
| O01OA050 | h | Ayudante | 0.837 | 15.8 | 13.22 |
| .SOND.005 | ud | Sonda temperatura ambiente TB/TS (material; 21/08/2003) | 1.000 | 11.40412956671 | 11.40 |
| .CAJ.001 | ud | Caja universal empotrada (material; 21/08/2003) | 1.000 | 4.6076281597312 | 4.61 |
|  |  | Total |  |  | 43.29 |

**SOND.006** ud SONDA TEMPERATURA CONTACTO (21/08/2003)
18.000 ud × 47.7 (49.13 con costes indirectos) = 884.34
Sonda temperatura conducto, tipo TREND o similar aprobado, modelo TB/TC. Incluso montaje en local, acoplamiento eléctrico y mano de obra para montaje e instalación.

| Código | Ud | Descripción | Rendimiento | Precio | Importe |
|---|---|---|---|---|---|
| O01OA030 | h | Oficial primera | 0.837 | 16.8 | 14.06 |
| O01OA050 | h | Ayudante | 0.837 | 15.8 | 13.22 |
| .SOND.006 | ud | Sonda temperatura contacto TB/TC (material; 23/06/2009) | 1.000 | 14.032776434409 | 14.03 |
| .ACC.SOND.006 | ud | Accesorio montaje en suelo (material; 21/08/2003) | 1.000 | 6.3867123515581 | 6.39 |
|  |  | Total |  |  | 47.7 |

**SOND.007** ud SONDA DE NIVEL FLUIDOS (21/08/2003)
2.000 ud × 100.94 (103.97 con costes indirectos) = 207.94
Sonda nivel de fluidos, tipo TREND o similar aprobado, modelo INL. Incluso caja estanca de superficie, acoplamiento eléctrico y mano de obra para montaje e instalación.

| Código | Ud | Descripción | Rendimiento | Precio | Importe |
|---|---|---|---|---|---|
| O01OA030 | h | Oficial primera | 1.339 | 16.8 | 22.50 |
| O01OA050 | h | Ayudante | 1.339 | 15.8 | 21.16 |
| .SOND.007 | ud | Sonda nivel fluidos INL (material; 23/06/2009) | 1.000 | 53.642386840082 | 53.64 |
| .CAJ.003 | ud | Caja estanca acero montaje superficie (material; 21/08/2003) | 1.000 | 3.6381272237357 | 3.64 |
|  |  | Total |  |  | 100.94 |

**SOND.008** ud SONDA PRESIÓN ESTÁTICA AGUA (12/05/2005)
9.000 ud × 153.22 (157.82 con costes indirectos) = 1420.38
Sonda presión estática agua, tipo TREND o similar aprobado, modelo PIL3/16. Incluso acoplamiento hidráulico, acoplamiento eléctrico y mano de obra para montaje e instalación.

| Código | Ud | Descripción | Rendimiento | Precio | Importe |
|---|---|---|---|---|---|
| O01OA030 | h | Oficial primera | 1.339 | 16.8 | 22.50 |
| O01OA050 | h | Ayudante | 1.339 | 15.8 | 21.16 |
| .SOND.008 | ud | Sonda PIL 3/16 (material; 23/06/2009) | 1.000 | 106.11537564396 | 106.12 |
| .ACOP.001 | ud | Acoplamiento tubería (material; 12/05/2005) | 1.000 | 3.4382301235305 | 3.44 |
|  |  | Total |  |  | 153.22 |

**SOND.009** ud SONDA PRESIÓN DIFERENCIAL (21/08/2003)
2.000 ud × 160.23 (165.04 con costes indirectos) = 330.08
Sonda presión diferencial líquido, tipo TREND o similar aprobado, modelo DPIL/10. Incluso filtro, acoplamiento eléctrico y mano de obra para montaje e instalación.

| Código | Ud | Descripción | Rendimiento | Precio | Importe |
|---|---|---|---|---|---|
| O01OA030 | h | Oficial primera | 1.004 | 16.8 | 16.87 |
| O01OA050 | h | Ayudante | 1.004 | 15.8 | 15.86 |
| .SOND.009 | ud | Sonda presión diferencial DPIL/10 (material; 23/06/2009) | 1.000 | 119.1086871573 | 119.11 |
| .FILT.001 | ud | Filtro y acople tubería (material; 21/08/2003) | 1.000 | 8.3856833536107 | 8.39 |
|  |  | Total |  |  | 160.23 |

**SOND.010** ud SONDA TEMPERATURA PRECISIÓN (21/08/2003)
1.000 ud × 120.51 (124.13 con costes indirectos) = 124.13
Sonda temperatura precisión, tipo TREND o similar aprobado, modelo T/PI/160. Incluso montaje en local, acoplamiento eléctrico y mano de obra para montaje e instalación.

| Código | Ud | Descripción | Rendimiento | Precio | Importe |
|---|---|---|---|---|---|
| O01OA030 | h | Oficial primera | 0.837 | 16.8 | 14.06 |
| O01OA050 | h | Ayudante | 0.837 | 15.8 | 13.22 |
| .SOND.010 | ud | Sonda temperatura T/PI/160 (material; 23/06/2009) | 1.000 | 88.644369086023 | 88.64 |
| .ACOP.002 | ud | Acoplamiento POC | 1.000 | 4.5876384497107 | 4.59 |
|  |  | Total |  |  | 120.51 |

**SOND.011** ud SONDA TEMPERATURA GASES (11/01/2006)
2.000 ud × 117 (120.51 con costes indirectos) = 241.02
Sonda temperatura gases, tipo TREND o similar aprobado, modelo T/FGS. Incluso instalación en chimenea, acoplamiento eléctrico y mano de obra para montaje e instalación.

| Código | Ud | Descripción | Rendimiento | Precio | Importe |
|---|---|---|---|---|---|
| O01OA030 | h | Oficial primera | 0.837 | 16.8 | 14.06 |
| O01OA050 | h | Ayudante | 0.837 | 15.8 | 13.22 |
| .SOND.011 | ud | Sonda mixta ambiente T/FGS (material; 11/01/2006) | 1.000 | 85.10619041239 | 85.11 |
| .ACOP.003 | ud | Acoplamiento a chimenea (material; 11/01/2006) | 1.000 | 4.6076281597312 | 4.61 |
|  |  | Total |  |  | 117 |

**ACTC.008** ud ACTUADOR COMPUERTA 8 Nm (21/08/2003)
24.000 ud × 137.26 (141.38 con costes indirectos) = 3393.12
Actuador compuerta por 8 Nm, tipo TREND o similar aprobado, modelo AD05-P, accionamiento proporcional, con indicador de estado. Incluso acoplamiento a eje, acoplamiento eléctrico y mano de obra para montaje e instalación.

| Código | Ud | Descripción | Rendimiento | Precio | Importe |
|---|---|---|---|---|---|
| O01OA030 | h | Oficial primera | 0.670 | 16.8 | 11.26 |
| O01OA050 | h | Ayudante | 0.670 | 15.8 | 10.59 |
| .ACTC.008 | ud | Acutador compuerta 8 Nm A/P (material; 21/08/2003) | 1.000 | 95.720726433289 | 95.72 |
| .ACOP.004 | ud | Acoplamiento eje (material; 21/08/2003) | 1.000 | 4.5476590296697 | 4.55 |
| .POSIC.001 | ud | Posicionador ACCA-AD2034-SW2 (material; 23/06/2009) | 1.000 | 15.142205340548 | 15.14 |
|  |  | Total |  |  | 137.26 |

**ACTC.017** ud ACTUADOR COMPUERTA 17 Nm (21/08/2003)
22.000 ud × 169.65 (174.74 con costes indirectos) = 3844.28
Actuador compuerta por 17 Nm, tipo TREND o similar aprobado, modelo AD20-P, accionamiento proporcional, con indicador de estado. Incluso acoplamiento a eje, acoplamiento eléctrico y mano de obra para montaje e instalación.

| Código | Ud | Descripción | Rendimiento | Precio | Importe |
|---|---|---|---|---|---|
| O01OA030 | h | Oficial primera | 0.837 | 16.8 | 14.06 |
| O01OA050 | h | Ayudante | 0.837 | 15.8 | 13.22 |
| .ACTC.017 | ud | Actuador compuerta AD20-P (material; 23/06/2009) | 1.000 | 122.67685039597 | 122.68 |
| .ACOP.004 | ud | Acoplamiento eje | 1.000 | 4.5476590296697 | 4.55 |
| .POSIC.001 | ud | Posicionador ACCA-AD2034-SW2 | 1.000 | 15.142205340548 | 15.14 |
|  |  | Total |  |  | 169.65 |

**VALV.3VUT.200** ud VÁLVULA 3 VÍAS UNIDAD TERMINAL 2" (21/08/2003)
2.000 ud × 448.09 (461.53 con costes indirectos) = 923.06
Válvula 3 vías unidad terminal 2", para control proporcional de unidad terminal, con cuerpo en bronce y actuador 0-10 V, tipo TREND o similar aprobado, modelo V163X-50-40, PN16 roscada. Incluso acoplamiento cuerpo de válvula, acoplamiento eléctrico y mano de obra para instalación y montaje.

| Código | Ud | Descripción | Rendimiento | Precio | Importe |
|---|---|---|---|---|---|
| O01OA030 | h | Oficial primera | 2.678 | 16.8 | 44.990 |
| O01OA050 | h | Ayudante | 2.678 | 15.8 | 42.312 |
| .V3VUT.5040 | ud | Válvula 3 vías v163X-50-40 (material; 21/08/2003) | 1.000 | 175.22979803993 | 175.230 |
| .ACT.0620 | ud | Actuador AL0620-P-K (material; 21/08/2003) | 1.000 | 172.1813672618 | 172.181 |
| .ACOP.200 | ud | Acoplamiento roscado 2" (material; 12/05/2005) | 3.000 | 4.4577053345773 | 13.373 |
|  |  | Total |  |  | 448.09 |

**VALV.3VUT.212** ud VÁLVULA 3 VÍAS UNIDAD TERMINAL 2 1/2" (21/08/2003)
1.000 ud × 480.3 (494.71 con costes indirectos) = 494.71
Válvula 3 vías unidad terminal 2 1/2", para control proporcional de unidad terminal, con cuerpo en bronce y actuador 0-10 V, tipo TREND o similar aprobado, modelo V163F-65-63, PN16 roscada. Incluso acoplamiento cuerpo de válvula, acoplamiento eléctrico y mano de obra para instalación y montaje.

| Código | Ud | Descripción | Rendimiento | Precio | Importe |
|---|---|---|---|---|---|
| O01OA030 | h | Oficial primera | 3.348 | 16.8 | 56.25 |
| O01OA050 | h | Ayudante | 3.348 | 15.8 | 52.90 |
| .V3VUT.6563 | ud | Válvula 3 vías V163F-65-63 (material; 21/08/2003) | 1.000 | 184.57498747453 | 184.57 |
| .ACT.0620 | ud | Actuador AL0620-P-K | 1.000 | 172.1813672618 | 172.18 |
| .ACOP.212 | ud | Acoplamiento roscado 2 1/2" (material; 12/05/2005) | 3.000 | 4.7975304049262 | 14.39 |
|  |  | Total |  |  | 480.3 |

**VALV.3VUT.300** ud VÁLVULA 3 VÍAS UNIDAD TERMINAL 3" (21/08/2003)
1.000 ud × 543.45 (559.75 con costes indirectos) = 559.75
Válvula 3 vías unidad terminal 3", para control proporcional de unidad terminal, con cuerpo en bronce y actuador 0-10 V, tipo TREND o similar aprobado, modelo V163F-75-70, PN16 embridada. Incluso acoplamiento cuerpo de válvula, acoplamiento eléctrico y mano de obra para instalación y montaje.

| Código | Ud | Descripción | Rendimiento | Precio | Importe |
|---|---|---|---|---|---|
| O01OA030 | h | Oficial primera | 3.682 | 16.8 | 61.86 |
| O01OA050 | h | Ayudante | 3.682 | 15.8 | 58.18 |
| .V3VUT.7570 | ud | Válvula 3 vías V163F-75-70 (material; 21/08/2003) | 1.000 | 222.99521013398 | 223.00 |
| .ACT.0620 | ud | Actuador AL0620-P-K | 1.000 | 172.1813672618 | 172.18 |
| .ACOPEB.300 | ud | Acoplamiento embridado 3" (material; 12/05/2005) | 3.000 | 9.4051585646575 | 28.22 |
|  |  | Total |  |  | 543.45 |

**VALV.3VUT.400** ud VÁLVULA 3 VÍAS UNIDAD TERMINAL 4" (21/08/2003)
1.000 ud × 639.21 (658.39 con costes indirectos) = 658.39
Válvula 3 vías unidad terminal 4", tipo TREND o similar aprobado, modelo V163F-80-10, PN16 embridada. Incluso acoplamiento cuerpo de válvula, acoplamiento eléctrico y mano de obra para instalación y montaje.

| Código | Ud | Descripción | Rendimiento | Precio | Importe |
|---|---|---|---|---|---|
| O01OA030 | h | Oficial primera | 4.017 | 16.8 | 67.486 |
| O01OA050 | h | Ayudante | 4.017 | 15.8 | 63.469 |
| .V3VUT.8010 | ud | Válvula 3 vías V163F-80-10 (material; 12/05/2005) | 1.000 | 300.03555255309 | 300.036 |
| .ACT.0620 | ud | Actuador AL0620-P-K | 1.000 | 172.1813672618 | 172.181 |
| .ACOPEB.400 | ud | Acoplamiento embridado 4" (material; 12/05/2005) | 3.000 | 12.013815722336 | 36.041 |
|  |  | Total |  |  | 639.21 |

**VALV.2V.100** ud VÁLVULA 2 VÍAS, 1" (12/05/2005)
36.000 ud × 259.26 (267.04 con costes indirectos) = 9613.44
Válvula 2 vías 1", para cierre hidráulico circuito de agua, tipo TREND o similar aprobado, modelo V162X-25-10, 24 V c.a., con indicador de estado. Incluso acoplamiento cuerpo de válvula, acoplamiento eléctrico y mano de obra para instalación y montaje.

| Código | Ud | Descripción | Rendimiento | Precio | Importe |
|---|---|---|---|---|---|
| O01OA030 | h | Oficial primera | 1.004 | 16.8 | 16.87 |
| O01OA050 | h | Ayudante | 1.004 | 15.8 | 15.86 |
| .V2V.02510 | ud | Válvula 2 vías V162-Z-25-10 (material; 12/05/2005) | 1.000 | 56.700812473222 | 56.70 |
| .ACT.014 | ud | Actuador AL0620-P (material; 23/06/2009) | 1.000 | 93.152048695651 | 93.15 |
| .ACOP.100 | ud | Acoplamiento roscado 1" (material; 12/05/2005) | 2.000 | 3.5781580936742 | 7.16 |
| .FINC.001 | ud | Fin de carrera ACCA-AL06-5W (material; 23/06/2009) | 2.000 | 34.762105725695 | 69.52 |
|  |  | Total |  |  | 259.26 |

**VALV.2V.114** ud VÁLVULA 2 VÍAS, 1 1/4" (15/09/2003)
4.000 ud × 278.46 (286.81 con costes indirectos) = 1147.24
Válvula 2 vías 1 1/4", para cierre hidráulico circuito de agua, tipo TREND o similar aprobado, modelo V162X-32-16, 24 V c.a., con indicador de estado. Incluso acoplamiento cuerpo de válvula, acoplamiento eléctrico y mano de obra para instalación y montaje.

| Código | Ud | Descripción | Rendimiento | Precio | Importe |
|---|---|---|---|---|---|
| O01OA030 | h | Oficial primera | 1.339 | 16.8 | 22.50 |
| O01OA050 | h | Ayudante | 1.339 | 15.8 | 21.16 |
| .V2V.03216 | ud | Válvula 2 vías V162X-32-16 (material; 15/09/2003) | 1.000 | 64.446825106176 | 64.45 |
| .ACT.014 | ud | Actuador AL0620-P | 1.000 | 93.152048695651 | 93.15 |
| .ACOP.114 | ud | Acoplamiento roscado 1 1/4" (material; 23/06/2009) | 2.000 | 3.838024323941 | 7.68 |
| .FINC.001 | ud | Fin de carrera ACCA-AL06-5W | 2.000 | 34.762105725695 | 69.52 |
|  |  | Total |  |  | 278.46 |

**VALV.2V.112** ud VÁLVULA 2 VÍAS, 1 1/2" (21/08/2003)
1.000 ud × 291.7 (300.45 con costes indirectos) = 300.45
Válvula 2 vías 1 1/2", para cierre hidráulico circuito de agua, tipo TREND o similar aprobado, modelo V162X-40-25, 24 V c.a., con indicador de estado. Incluso acoplamiento cuerpo de válvula, acoplamiento eléctrico y mano de obra para instalación y montaje.

| Código | Ud | Descripción | Rendimiento | Precio | Importe |
|---|---|---|---|---|---|
| O01OA030 | h | Oficial primera | 1.339 | 16.8 | 22.50 |
| O01OA050 | h | Ayudante | 1.339 | 15.8 | 21.16 |
| .V2V.104025 | ud | Válvula 2 vías V162X-40-25 (material; 21/08/2003) | 1.000 | 76.990368144056 | 76.99 |
| .ACT.014 | ud | Actuador AL0620-P | 1.000 | 93.152048695651 | 93.15 |
| .ACOP.112 | ud | Acoplamiento roscado 1 1/2" (material; 12/05/2005) | 2.000 | 4.1878442493002 | 8.38 |
| .FINC.001 | ud | Fin de carrera ACCA-AL06-5W | 2.000 | 34.762105725695 | 69.52 |
|  |  | Total |  |  | 291.7 |

**VALV.2V.200** ud VÁLVULA 2 VÍAS, 2" (21/08/2003)
1.000 ud × 305.25 (314.41 con costes indirectos) = 314.41
Válvula 2 vías 2", para cierre hidráulico circuito de agua, tipo TREND o similar aprobado, modelo V162-50-40, 24 V c.a., con indicador de estado. Incluso acoplamiento cuerpo de válvula, acoplamiento eléctrico y mano de obra para instalación y montaje.

| Código | Ud | Descripción | Rendimiento | Precio | Importe |
|---|---|---|---|---|---|
| O01OA030 | h | Oficial primera | 1.674 | 16.8 | 28.12 |
| O01OA050 | h | Ayudante | 1.674 | 15.8 | 26.45 |
| .V2V.205040 | ud | Válvula 2 vías V162-50-40 (material; 21/08/2003) | 1.000 | 79.089287696211 | 79.09 |
| .ACT.014 | ud | Actuador AL0620-P | 1.000 | 93.152048695651 | 93.15 |
| .ACOP.200 | ud | Acoplamiento roscado 2" | 2.000 | 4.4577053345773 | 8.92 |
| .FINC.001 | ud | Fin de carrera ACCA-AL06-5W | 2.000 | 34.762105725695 | 69.52 |
|  |  | Total |  |  | 305.25 |

**VALV.2V.212** ud VÁLVULA 2 VÍAS, 2 1/2" (21/08/2003)
4.000 ud × 209.31 (215.59 con costes indirectos) = 862.36
Válvula 2 vías 2 1/2", para cierre hidráulico circuito de agua, tipo TREND o similar aprobado, modelo VMJB-65 24 V c.a., con indicador de estado. Incluso acoplamiento cuerpo de válvula, acoplamiento eléctrico y mano de obra para instalación y montaje.

| Código | Ud | Descripción | Rendimiento | Precio | Importe |
|---|---|---|---|---|---|
| O01OA030 | h | Oficial primera | 2.009 | 16.8 | 33.75 |
| O01OA050 | h | Ayudante | 2.009 | 15.8 | 31.74 |
| .V2V.0212 | ud | Válvula 2 vías VMJB-65 (material; 21/08/2003) | 1.000 | 96.640253094233 | 96.64 |
| .ACTU.9116 | ud | Actuador M-9116-AGC-1 (material; 12/05/2005) | 1.000 | 37.580654838589 | 37.58 |
| .ACOP.212 | ud | Acoplamiento roscado 2 1/2" | 2.000 | 4.7975304049262 | 9.60 |
|  |  | Total |  |  | 209.31 |

**VALV.2V.300** ud VÁLVULA 2 VÍAS, 3" (21/08/2003)
6.000 ud × 304.97 (314.12 con costes indirectos) = 1884.72
Válvula 2 vías 3", para cierre hidráulico circuito de agua, tipo TREND o similar aprobado, modelo VM/80/420 24 V c.a., con indicador de estado. Incluso acoplamiento cuerpo de válvula, acoplamiento eléctrico y mano de obra para instalación y montaje.

| Código | Ud | Descripción | Rendimiento | Precio | Importe |
|---|---|---|---|---|---|
| O01OA030 | h | Oficial primera | 2.343 | 16.8 | 39.36 |
| O01OA050 | h | Ayudante | 2.343 | 15.8 | 37.02 |
| .V2V.080420 | ud | Válvula 2 vías VM/80/420 (material; 21/08/2003) | 1.000 | 102.66715066542 | 102.67 |
| .ACT.015 | ud | Actuador ACM/230 (material; 23/06/2009) | 1.000 | 37.580654838589 | 37.58 |
| .ACOPEB.300 | ud | Acoplamiento embridado 3" | 2.000 | 9.4051585646575 | 18.81 |
| .FINC.001 | ud | Fin de carrera ACCA-AL06-5W | 2.000 | 34.762105725695 | 69.52 |
|  |  | Total |  |  | 304.97 |

**PEC.001** ud PROGRAMACIÓN ESTACIÓN DE CONTROL (E-1) (18/01/2006)
1.000 ud × 510.91 (526.24 con costes indirectos) = 526.24
Progamación estación de control (E-1), tipo TREND o similar aprobada, formada por: configuración e implementación de base de datos, creación de menús gráficos, progración de puntos, curso de formación, realización de planos y esquemas, puesta en marcha e instalación eléctrica. Quedando el sistema operativo y funcionando.

| Código | Ud | Descripción | Rendimiento | Precio |
|---|---|---|---|---|
| .PRG.ED | ud | Programación ED (material; 18/01/2006) | 80.000 | 1.4692436865087 |
| .PRG.SD | ud | Programación SD (material; 18/01/2006) | 29.000 | 1.4692436865087 |
| .PRG.EA | ud | Programación EA (material; 18/01/2006) | 20.000 | 2.0289555670834 |
| .PRG.SA | ud | Programación SA (material; 18/01/2006) | 7.000 | 2.0289555670834 |
| .PLAESQ.001 | ud | Planos y esquemas (material; 18/01/2006) | 1.000 | 18.840301694346 |
| .INGEN.001 | ud | Ingeniería de progración (material; 18/01/2006) | 1.000 | 13.573013103937 |
| .PUESTM.001 | ud | Puesta en marcha (material; 18/01/2006) | 1.000 | 13.573013103937 |
| .CBD.ED | ud | Cableado E/D (material; 18/01/2006) | 80.000 | 1.7590944818063 |
| .CBD.SD | ud | Cableado S/D (material; 18/01/2006) | 29.000 | 1.7590944818063 |
| .CBD.EA | ud | Cableado E/A (material; 18/01/2006) | 20.000 | 2.1488938272065 |
| .CBD.SA | ud | Cableado S/A (material; 18/01/2006) | 7.000 | 2.1488938272065 |

**PEC.002** ud PROGRAMACIÓN ESTACIÓN DE CONTROL (E-2) (18/01/2006)
1.000 ud × 523.26 (538.96 con costes indirectos) = 538.96
Progamación estación de control (E-2), tipo TREND o similar aprobada, formada por: configuración e implementación de base de datos, creación de menús gráficos, progración de puntos, curso de formación, realización de planos y esquemas, puesta en marcha e instalación eléctrica. Quedando el sistema operativo y funcionando.

| Código | Ud | Descripción | Rendimiento | Precio |
|---|---|---|---|---|
| .PRG.ED | ud | Programación ED | 72.000 | 1.4692436865087 |
| .PRG.SD | ud | Programación SD | 24.000 | 1.4692436865087 |
| .PRG.EA | ud | Programación EA | 26.000 | 2.0289555670834 |
| .PRG.SA | ud | Programación SA | 14.000 | 2.0289555670834 |
| .PLAESQ.001 | ud | Planos y esquemas | 1.000 | 18.840301694346 |
| .INGEN.001 | ud | Ingeniería de progración | 1.000 | 13.573013103937 |
| .PUESTM.001 | ud | Puesta en marcha | 1.000 | 13.573013103937 |
| .CBD.ED | ud | Cableado E/D | 72.000 | 1.7590944818063 |
| .CBD.SD | ud | Cableado S/D | 24.000 | 1.7590944818063 |
| .CBD.EA | ud | Cableado E/A | 26.000 | 2.1488938272065 |
| .CBD.SA | ud | Cableado S/A | 14.000 | 2.1488938272065 |

**PEC.003** ud PROGRAMACIÓN ESTACIÓN DE CONTROL (E-3) (18/01/2006)
1.000 ud × 894.9 (921.75 con costes indirectos) = 921.75
Progamación estación de control (E-3), tipo TREND o similar aprobada, formada por: configuración e implementación de base de datos, creación de menús gráficos, progración de puntos, curso de formación, realización de planos y esquemas, puesta en marcha e instalación eléctrica. Quedando el sistema operativo y funcionando.

| Código | Ud | Descripción | Rendimiento | Precio |
|---|---|---|---|---|
| .PRG.ED | ud | Programación ED | 136.000 | 1.4692436865087 |
| .PRG.SD | ud | Programación SD | 44.000 | 1.4692436865087 |
| .PRG.EA | ud | Programación EA | 52.000 | 2.0289555670834 |
| .PRG.SA | ud | Programación SA | 12.000 | 2.0289555670834 |
| .PLAESQ.001 | ud | Planos y esquemas | 1.000 | 18.840301694346 |
| .INGEN.001 | ud | Ingeniería de progración | 1.000 | 13.573013103937 |
| .PUESTM.001 | ud | Puesta en marcha | 1.000 | 13.573013103937 |
| .CBD.ED | ud | Cableado E/D | 136.000 | 1.7590944818063 |
| .CBD.SD | ud | Cableado S/D | 44.000 | 1.7590944818063 |
| .CBD.EA | ud | Cableado E/A | 52.000 | 2.1488938272065 |
| .CBD.SA | ud | Cableado S/A | 12.000 | 2.1488938272065 |

**PEC.004** ud PROGRAMACIÓN ESTACIÓN DE CONTROL (E-4) (18/01/2006)
1.000 ud × 280.82 (289.24 con costes indirectos) = 289.24
Progamación estación de control (E-4), tipo TREND o similar aprobada, tipo Metasys, formada por: configuración e implementación de base de datos, creación de menús gráficos, progración de puntos, curso de formación, realización de planos y esquemas, puesta en marcha e instalación eléctrica. Quedando el sistema operativo y funcionando.

| Código | Ud | Descripción | Rendimiento | Precio |
|---|---|---|---|---|
| .PRG.ED | ud | Programación ED | 32.000 | 1.4692436865087 |
| .PRG.SD | ud | Programación SD | 20.000 | 1.4692436865087 |
| .PRG.EA | ud | Programación EA | 10.000 | 2.0289555670834 |
| .PRG.SA | ud | Programación SA | 6.000 | 2.0289555670834 |
| .PLAESQ.001 | ud | Planos y esquemas | 1.000 | 18.840301694346 |
| .INGEN.001 | ud | Ingeniería de progración | 1.000 | 13.573013103937 |
| .PUESTM.001 | ud | Puesta en marcha | 1.000 | 13.573013103937 |
| .CBD.ED | ud | Cableado E/D | 32.000 | 1.7590944818063 |
| .CBD.SD | ud | Cableado S/D | 20.000 | 1.7590944818063 |
| .CBD.EA | ud | Cableado E/A | 10.000 | 2.1488938272065 |
| .CBD.SA | ud | Cableado S/A | 6.000 | 2.1488938272065 |

**PEC.005** ud PROGRAMACIÓN ESTACIÓN DE CONTROL (E-5) (18/01/2006)
1.000 ud × 634.98 (654.03 con costes indirectos) = 654.03
Progamación estación de control (E-5), tipo TREND o similar aprobada, formada por: configuración e implementación de base de datos, creación de menús gráficos, progración de puntos, curso de formación, realización de planos y esquemas, puesta en marcha e instalación eléctrica. Quedando el sistema operativo y funcionando.

| Código | Ud | Descripción | Rendimiento | Precio |
|---|---|---|---|---|
| .PRG.ED | ud | Programación ED | 80.000 | 1.4692436865087 |
| .PRG.SD | ud | Programación SD | 48.000 | 1.4692436865087 |
| .PRG.EA | ud | Programación EA | 24.000 | 2.0289555670834 |
| .PRG.SA | ud | Programación SA | 18.000 | 2.0289555670834 |
| .PLAESQ.001 | ud | Planos y esquemas | 1.000 | 18.840301694346 |
| .INGEN.001 | ud | Ingeniería de progración | 1.000 | 13.573013103937 |
| .PUESTM.001 | ud | Puesta en marcha | 1.000 | 13.573013103937 |
| .CBD.ED | ud | Cableado E/D | 80.000 | 1.7590944818063 |
| .CBD.SD | ud | Cableado S/D | 48.000 | 1.7590944818063 |
| .CBD.EA | ud | Cableado E/A | 24.000 | 2.1488938272065 |
| .CBD.SA | ud | Cableado S/A | 18.000 | 2.1488938272065 |

**AIE.001** ud ARMARIO IMPLANTACIÓN EQUIPOS (E-1) (25/08/2003)
1.000 ud × 281.33 (289.77 con costes indirectos) = 289.77
Armario implantación equipos, tipo TREND o similar aprobado, para montaje de controladores, protección IP54, fabricado en chapa metálica, con puerta con llave, carril DIN, para alojamiento de equipos, transformador 220/24 V c.a., protección magnetotérmica, toma de corriente para usos auxiliares y relés de maniobra a 24 V c.a. Incluso accesorios y pequeño material y mano de obra para su instalación y montaje.

| Código | Ud | Descripción | Rendimiento | Precio | Importe |
|---|---|---|---|---|---|
| O01OA030 | h | Oficial primera | 0.670 | 16.8 | 11.26 |
| O01OA050 | h | Ayudante | 0.670 | 15.8 | 10.59 |
| .ARMIE.001 | ud | Armario E-1 (material; 23/06/2009) | 1.000 | 225.51391359656 | 225.51 |
| .TRAF.220 | ud | Trafo 220/24 V c.a. (material; 25/08/2003) | 1.000 | 6.8764602470609 | 6.88 |
| .TOM.COR.20 | ud | Toma corriente 20 A-I (material; 25/08/2003) | 1.000 | 4.5776435947005 | 4.58 |
| .PROT.035 | ud | Protección 35 A - 220 V c.a. (material; 25/08/2003) | 1.000 | 6.5266403217017 | 6.53 |
| .JUE.REL.024 | ud | Juego relés 24 V c.a. (material; 25/08/2003) | 1.000 | 11.274196451577 | 11.27 |
| .ALIM.220 | ud | Alimentación 220 V c.a. (material; 18/01/2006) | 1.000 | 4.7075767098339 | 4.71 |
|  |  | Total |  |  | 281.33 |

**AIE.002** ud ARMARIO IMPLANTACIÓN EQUIPOS (E-2) (25/08/2003)
1.000 ud × 371.04 (382.17 con costes indirectos) = 382.17
Armario implantación equipos, tipo TREND o similar aprobado, para montaje de controladores, protección IP54, fabricado en chapa metálica, con puerta con llave, carril DIN, para alojamiento de equipos, transformador 220/24 V c.a., protección magnetotérmica, toma de corriente para usos auxiliares y relés de maniobra a 24 V c.a. Incluso accesorios y pequeño material y mano de obra para su instalación y montaje.

| Código | Ud | Descripción | Rendimiento | Precio | Importe |
|---|---|---|---|---|---|
| O01OA030 | h | Oficial primera | 1.339 | 16.8 | 22.50 |
| O01OA050 | h | Ayudante | 1.339 | 15.8 | 21.16 |
| .ARMIE.002 | ud | Armario E-2 (material; 23/06/2009) | 1.000 | 293.40896368128 | 293.41 |
| .TRAF.220 | ud | Trafo 220/24 V c.a. | 1.000 | 6.8764602470609 | 6.88 |
| .TOM.COR.20 | ud | Toma corriente 20 A-I | 1.000 | 4.5776435947005 | 4.58 |
| .PROT.035 | ud | Protección 35 A - 220 V c.a. | 1.000 | 6.5266403217017 | 6.53 |
| .JUE.REL.024 | ud | Juego relés 24 V c.a. | 1.000 | 11.274196451577 | 11.27 |
| .ALIM.220 | ud | Alimentación 220 V c.a. | 1.000 | 4.7075767098339 | 4.71 |
|  |  | Total |  |  | 371.04 |

**AIE.003** ud ARMARIO IMPLANTACIÓN EQUIPOS (E-3) (25/08/2003)
1.000 ud × 255.7 (263.37 con costes indirectos) = 263.37
Armario implantación equipos, tipo TREND o similar aprobado, para montaje de controladores, protección IP54, fabricado en chapa metálica, con puerta con llave, carril DIN, para alojamiento de equipos, transformador 220/24 V c.a., protección magnetotérmica, toma de corriente para usos auxiliares y relés de maniobra a 24 V c.a. Incluso accesorios y pequeño material y mano de obra para su instalación y montaje.

| Código | Ud | Descripción | Rendimiento | Precio | Importe |
|---|---|---|---|---|---|
| O01OA030 | h | Oficial primera | 1.339 | 16.8 | 22.50 |
| O01OA050 | h | Ayudante | 1.339 | 15.8 | 21.16 |
| .ARMIE.003 | ud | Armario E-3 (material; 23/06/2009) | 1.000 | 178.06833686285 | 178.07 |
| .TRAF.220 | ud | Trafo 220/24 V c.a. | 1.000 | 6.8764602470609 | 6.88 |
| .TOM.COR.20 | ud | Toma corriente 20 A-I | 1.000 | 4.5776435947005 | 4.58 |
| .PROT.035 | ud | Protección 35 A - 220 V c.a. | 1.000 | 6.5266403217017 | 6.53 |
| .JUE.REL.024 | ud | Juego relés 24 V c.a. | 1.000 | 11.274196451577 | 11.27 |
| .ALIM.220 | ud | Alimentación 220 V c.a. | 1.000 | 4.7075767098339 | 4.71 |
|  |  | Total |  |  | 255.7 |

**AIE.004** ud ARMARIO IMPLANTACIÓN EQUIPOS (E-4) (25/08/2003)
1.000 ud × 471.39 (485.53 con costes indirectos) = 485.53
Armario implantación equipos, tipo TREND o similar aprobado, para montaje de controladores, protección IP54, fabricado en chapa metálica, con puerta con llave, carril DIN, para alojamiento de equipos, transformador 220/24 V c.a., protección magnetotérmica, toma de corriente para usos auxiliares y relés de maniobra a 24 V c.a. Incluso accesorios y pequeño material y mano de obra para su instalación y montaje.

| Código | Ud | Descripción | Rendimiento | Precio | Importe |
|---|---|---|---|---|---|
| O01OA030 | h | Oficial primera | 1.339 | 16.8 | 22.50 |
| O01OA050 | h | Ayudante | 1.339 | 15.8 | 21.16 |
| .ARMIE.004 | ud | Armario E-4 (material; 23/06/2009) | 1.000 | 393.75730798432 | 393.76 |
| .TRAF.220 | ud | Trafo 220/24 V c.a. | 1.000 | 6.8764602470609 | 6.88 |
| .TOM.COR.20 | ud | Toma corriente 20 A-I | 1.000 | 4.5776435947005 | 4.58 |
| .PROT.035 | ud | Protección 35 A - 220 V c.a. | 1.000 | 6.5266403217017 | 6.53 |
| .JUE.REL.024 | ud | Juego relés 24 V c.a. | 1.000 | 11.274196451577 | 11.27 |
| .ALIM.220 | ud | Alimentación 220 V c.a. | 1.000 | 4.7075767098339 | 4.71 |
|  |  | Total |  |  | 471.39 |

**AIE.005** ud ARMARIO IMPLANTACIÓN EQUIPOS (E-5) (25/08/2003)
4.000 ud × 202.63 (208.71 con costes indirectos) = 834.84
Armario implantación equipos, tipo TREND o similar aprobado, modelo E-5, para montaje de controladores, protección IP54, fabricado en chapa metálica, con puerta con llave, carril DIN, para alojamiento de equipos, transformador 220/24 V c.a., protección magnetotérmica, toma de corriente para usos auxiliares y relés de maniobra a 24 V c.a. Incluso accesorios y pequeño material y mano de obra para su instalación y montaje.

| Código | Ud | Descripción | Rendimiento | Precio | Importe |
|---|---|---|---|---|---|
| O01OA030 | h | Oficial primera | 1.674 | 16.8 | 28.12 |
| O01OA050 | h | Ayudante | 1.674 | 15.8 | 26.45 |
| .ARMIE.005 | ud | Armario E-5 (material; 23/06/2009) | 1.000 | 114.09126994215 | 114.09 |
| .TRAF.220 | ud | Trafo 220/24 V c.a. | 1.000 | 6.8764602470609 | 6.88 |
| .TOM.COR.20 | ud | Toma corriente 20 A-I | 1.000 | 4.5776435947005 | 4.58 |
| .PROT.035 | ud | Protección 35 A - 220 V c.a. | 1.000 | 6.5266403217017 | 6.53 |
| .JUE.REL.024 | ud | Juego relés 24 V c.a. | 1.000 | 11.274196451577 | 11.27 |
| .ALIM.220 | ud | Alimentación 220 V c.a. | 1.000 | 4.7075767098339 | 4.71 |
|  |  | Total |  |  | 202.63 |

**PCM.001** ud PUESTO CENTRAL DE MANTENIMIENTO (29/08/2003)
1.000 ud × 2258.81 (2326.57 con costes indirectos) = 2326.57
Puesto central de mantenimiento, tipo TREND o similar aprobado, para gestionar instalaciones electromecánicas e incorporar programa de reacción con instalaciones de seguridad y programa de mantenimiento integral. Formado por pantalla táctil, conexión Ethernet, teclado, ratón e impresora de eventos. Incluso conexionado y mano de obra para programación y puesta en servicio.

| Código | Ud | Descripción | Rendimiento | Precio |
|---|---|---|---|---|
| O01OA030 | h | Oficial primera | 24.102 | 16.8 |
| O01OA050 | h | Ayudante | 24.102 | 15.8 |
| .PANT.001 | ud | Pantalla táctil IQVIEW/SM/24 (material; 23/06/2009) | 1.000 | 603.14952044933 |
| .IFAC.001 | ud | Interface Ethernet (material; 23/06/2009) | 1.000 | 105.60563803844 |
| .PRGMA.001 | ud | Programa gestión (material; 18/01/2006) | 1.000 | 186.014246596 |
| .PRGMA.002 | ud | Programa gráficos (material; 18/01/2006) | 1.000 | 135.65017219929 |
| .LICPROG.001 | ud | Licencias programas (material; 29/08/2003) | 1.000 | 120.55794113379 |
| .ALIM.220 | ud | Alimentación 220 V c.a. | 1.000 | 4.7075767098339 |
| .GRAF.DIN | ud | Gráficos dinámicos (material; 18/01/2006) | 60.000 | 5.2872783004291 |

## CAP.IG DISTRIBUCIÓN DE GAS (20/09/2006)
Importe: 8621.97

**ACON.GN.001** ud ACOMETIDA DE GAS NATURAL (15/10/2008)
1.000 ud × 2930.88 (3018.81 con costes indirectos) = 3018.81
Unidad de acometida, regulación y medida de gas natural construida e instalada de acuerdo con las normas de la Compañía suministradora construida por:
- Armario de regulación y medida (MPB a BP 220 mbar) homologado para la producción de calor del centro compuesto por: llaves de corte, regulador de presión, filtro, válvulas de corte por mínima y máxima, contador de membrana G-25, tomas de presión y elementos auxiliares.
- Armario de regulación y medida (MPB a BP 220 mbar) homologado para la alimentación de la cocina compuesto por: llaves de corte, regulador de presión, filtro, válvulas de corte por mínima y máxima, contador G-4, tomas de presión y elementos auxiliares.
- Tubería de acometida de polietileno de media densidad PE-80 SDR-11, KROMSCHOROEDER o similar aprobado, según norma 53.333 de 90, 75 y 50 mm de diámetro nominal. Incluso codos, válvulas de corte, soporte, piezas especiales, accesorios.
Totalmente instalado y funcionando.

| Código | Ud | Descripción | Rendimiento | Precio | Importe |
|---|---|---|---|---|---|
| O01OA030 | h | Oficial primera | 12.151 | 16.8 | 204.14 |
| O01OA050 | h | Ayudante | 12.151 | 15.8 | 191.99 |
| .ACON.A00 | ud | Armarios de regulación y accesorios (material; 15/10/2008) | 1.000 | 2534.7452048778 | 2534.75 |
|  |  | Total |  |  | 2930.88 |

**ALGNC.001** ud ALIMENTACIÓN DE GAS NATURAL A CALDERAS CENTRO (05/03/2008)
1.000 ud × 1172.25 (1207.42 con costes indirectos) = 1207.42
Unidad de alimentación de gas natural a calderas del centro, constituida por llaves esféricas de corte de tipo homologado de 1 1/4" y 1" de diámetro, 2 válvulas de corte automático accionados por detección de gas y detector de incendios, 2 reguladores de presión tipo Jibons de J48 1 1/4", 34 m.l. aproximadamente de tubería de cobre de DN35 mm con espesor de pared mínima de 1 mm, normas UNE EN 1057, con pasatubos de 2" de diámetro en zonas interiores. Probada y funcionando.

| Código | Ud | Descripción | Rendimiento | Precio |
|---|---|---|---|---|
| O01OA030 | h | Oficial primera | 6.695 | 16.8 |
| O01OA050 | h | Ayudante | 6.695 | 15.8 |
| .ACRM.01 | ud | Regulación calderas Centro (material; 15/10/2008) | 1.000 | 577.78257843328 |
| .VYACCS.01 | ud | Válvulas, filtros y acces. regulación calderas Centro (material; 05/03/2008) | 1.000 | 244.37420500093 |
| .TUB.COLEG | ud | Tubería de cobre de DN 35 (material; 03/06/2009) | 16.000 | 8.2357605284567 |

**ALGNCC.001** ud ALIMENTACIÓN DE GAS NATURAL A COCINA (05/03/2008)
1.000 ud × 1100.93 (1133.96 con costes indirectos) = 1133.96
Unidad de alimentación de gas natural a caldera y cocina de colegio, constituida por llaves esféricas de corte de tipo homologado de 1 1/4" y 1" de diámetro, 1 válvula de corte automático accionado por detección de gas y detector de incendios, regulador de presión tipo Jibons de J48-1", válvulas de corte, 43 m.l. aproximadamente de tubería de cobre de DN, 12, DN18, DN 22, DN 28 y DN35 mm con espesor de pared mínima de 1 mm, normas UNE EN 1057, con pasatubos de 2" de diámetro en zonas interiores. Probada y funcionando.

| Código | Ud | Descripción | Rendimiento | Precio | Importe |
|---|---|---|---|---|---|
| O01OA030 | h | Oficial primera | 12.721 | 16.8 | 213.71 |
| O01OA050 | h | Ayudante | 12.721 | 15.8 | 200.99 |
| .ACRMC.01 | ud | Regulación cocina (material; 05/03/2008) | 1.000 | 352.15872143161 | 352.16 |
| .VYACCSC.01 | ud | Válvulas, filtros y accesorios regulación cocina (material; 05/03/2008) | 1.000 | 68.954504715804 | 68.95 |
| .TUBCU.POLID | ud | Tubería de cobre de DN12, DN18, DN22, DN28 y DN35 (material; 15/10/2008) | 1.000 | 265.12352400224 | 265.12 |
|  |  | Total |  |  | 1100.93 |

**TUBGAS.090** ud TUBERÍA DE POLIETILENO PE-80 MEDIA DENSIDAD DN90 (03/06/2009)
148.000 ud × 14.38 (14.81 con costes indirectos) = 2191.88
Tubería de polietileno de media densidad PE-80 SDR-11, KROMSCHROEDER o similar aprobado, según norma 53.333 de 80 mm diámetro nominal. Incluso codos, válvulas de corte, soporte, piezas especiales, accesorios. Totalmente instalado y funcionando.

| Código | Ud | Descripción | Rendimiento | Precio | Importe |
|---|---|---|---|---|---|
| O01OA030 | h | Oficial primera | 0.134 | 16.8 | 2.25 |
| O01OA050 | h | Ayudante | 0.134 | 15.8 | 2.12 |
| .TUBGAS.90 | ud | Tubería de polietileno PE 80 Media densidad DN 90 (material; 03/06/2009) | 1.000 | 10.014844720284 | 10.01 |
|  |  | Total |  |  | 14.38 |

**TUBGAS.075** ud TUBERÍA DE POLIETILENO PE-80 MEDIA DENSIDAD DN75 (03/06/2009)
15.000 ud × 11.72 (12.07 con costes indirectos) = 181.05
Tuberia de polietileno de media densidad PE-80 SDR-11, kromschoroeder o similar aprobado, según norma 53.333 de 75 mm diámetro nominal. Incluso codos, válvulas de corte, soporte, piezas especiales, accesorios. Totalmente instalado y funcionando.

| Código | Ud | Descripción | Rendimiento | Precio | Importe |
|---|---|---|---|---|---|
| O01OA030 | h | Oficial primera | 0.134 | 16.8 | 2.25 |
| O01OA050 | h | Ayudante | 0.134 | 15.8 | 2.12 |
| .TUBGAS.75 | ud | Tubería de polietileno PE 80 Media densidad DN 75 (material; 03/06/2009) | 1.000 | 7.3462184325433 | 7.35 |
|  |  | Total |  |  | 11.72 |

**TUBGAS.050** ud TUBERÍA DE POLIETILENO PE-80 MEDIA DENSIDAD DN50 (03/06/2009)
10.000 ud × 14.38 (14.81 con costes indirectos) = 148.10
Tuberia de polietileno de media densidad PE-80 SDR-11, kromschoroeder o similar aprobado, según norma 53.333 de 50 mm diámetro nominal. Incluso codos, válvulas de corte, soporte, piezas especiales, accesorios. Totalmente instalado y funcionando.

| Código | Ud | Descripción | Rendimiento | Precio | Importe |
|---|---|---|---|---|---|
| O01OA030 | h | Oficial primera | 0.134 | 16.8 | 2.25 |
| O01OA050 | h | Ayudante | 0.134 | 15.8 | 2.12 |
| .TUBGAS.90 | ud | Tubería de polietileno PE 80 Media densidad DN 90 | 1.000 | 10.014844720284 | 10.01 |
|  |  | Total |  |  | 14.38 |

**FTANES.200** m FUNDA TUBO DE ACERO NEGRO ELECTOSOLDADO, 2" D. (20/09/2006)
15.000 m × 30.47 (31.38 con costes indirectos) = 470.70
Funda de tubo de acero negro electrosoldado de 2" de diámetro. Incluso accesorios para soldar, sujeción, con soportes, tansporte y mano de obra. Instalado y funcionando.

| Código | Ud | Descripción | Rendimiento | Precio | Importe |
|---|---|---|---|---|---|
| O01OA030 | h | Oficial primera | 0.536 | 16.8 | 9.00 |
| O01OA050 | h | Ayudante | 0.536 | 15.8 | 8.47 |
| .FTANES.212 | ud | Funda de acero negro electrosoldado, 2 1/2" D. (material; 20/09/2006) | 1.000 | 13.003306368352 | 13.00 |
|  |  | Total |  |  | 30.47 |

**SEQ.001** ud SEÑALIZACIÓN DE EQUIPOS (15/10/2008)
1.000 ud × 262.18 (270.05 con costes indirectos) = 270.05
Señalización de equipos y conducciones según normas UNE.

| Código | Ud | Descripción | Rendimiento | Precio | Importe |
|---|---|---|---|---|---|
| O01OA030 | h | Oficial primera | 4.017 | 16.8 | 67.49 |
| O01OA050 | h | Ayudante | 4.017 | 15.8 | 63.47 |
| .SEQ.001 | ud | Señalización de equipos (material; 15/10/2008) | 1.000 | 131.22245142974 | 131.22 |
|  |  | Total |  |  | 262.18 |

## CAP.IF FONTANERÍA (16/05/2000)
Importe: 198470.27

### SUBCAP.IF.01 INSTALACION DE FONTANERÍA (16/05/2000)
Importe: 187543.95

**ITPC.001** ud INTERCAMBIADOR DE PLACAS ACS 153 kW (IC1/IC1') (16/06/2009)
2.000 ud × 857.54 (883.27 con costes indirectos) = 1766.54
Intercambiador de placas en acero inoxidable AISI316 (ICP)
Marca: SEDICAL o similar aprobada. Modelo UFP-32/30 H - C - PN10
Primario: Agua ........................ 80 - 65 ºC
Secundario: Agua .................. 5 - 60 ºC
Capacidad térmica: ................. 153 kW
Incluso accesorios de conexión, de registro y soporte.
Totalmente instalado, probado y funcionando.

| Código | Ud | Descripción | Rendimiento | Precio | Importe |
|---|---|---|---|---|---|
| O01OA030 | h | Oficial primera | 6.026 | 16.8 | 101.24 |
| O01OA050 | h | Ayudante | 6.026 | 15.8 | 95.21 |
| .ITPC.001 | ud | Intercambiador de placas (material; 16/06/2009) | 1.000 | 603.04957189923 | 603.05 |
| .ACC.ITPC.001 | ud | Accesorios intercambiador de placas (material; 16/06/2009) | 1.000 | 58.040123044597 | 58.04 |
|  |  | Total |  |  | 857.54 |

**BLS.002** ud BOMBA TRATAMIENTO ANTILEGIONELLA (BL) (17/06/2009)
1.000 ud × 1232.76 (1269.74 con costes indirectos) = 1269.74
Bomba en línea de rotor seco, tipo Dúplex, fabricante SEDICAL o similar aprobado, con las características siguientes:
- Modelo: SDM 40/145.1-0.20/K
- Caudal: 8,8 m3/h
- Presión: 5 m.c.a.
- Velocidad motor: 1450 r.p.m.
- Potencia motor: 0,26 kW
- Tensión: 3/380/50 Hz
- Consumo máximo 3x400: V 0,8 A
- Cuerpo: Fundición nodular gris
- Rodete: Fundición gris
- Eje: Acero duro al cromo
- Cojines de fricción: Bronce
- Cierre: Tipo mecánico con muelle.
Incluyendo: bridas, contrabridas, juntas, tornillo, accesorios de soportación, pequeño material, transporte, montaje, parte proporcional de grúa, puesta en marcha y funcionando correctamente.

| Código | Ud | Descripción | Rendimiento | Precio | Importe |
|---|---|---|---|---|---|
| O01OA030 | h | Oficial primera | 3.348 | 16.8 | 56.25 |
| O01OA050 | h | Ayudante | 3.348 | 15.8 | 52.90 |
| .BLS.002 | ud | Bomba en línea rotor seco doble (BL) (material; 17/06/2009) | 1.000 | 1051.8885258451 | 1051.89 |
| .BLS.ACC.02 | ud | Accesorios bomba en línea rotor seco doble (BL) (material; 17/06/2009) | 1.000 | 71.723079553647 | 71.72 |
|  |  | Total |  |  | 1232.76 |

**BLS.003** ud BOMBA RECIRCULACIÓN ACS (BR) (16/06/2009)
1.000 ud × 1161.71 (1196.56 con costes indirectos) = 1196.56
Bomba en línea de rotor seco, tipo Dúplex, fabricante WILO o similar aprobado, modelo Wilo-DPL 32/100-0,55/2 de una etapa en la misma carcasa con clapeta de conmutación, para el montaje directo en tubería. Construcción compacta con motor trifásico directamente acoplado y eje prolongado bomba-motor (ejecución estándar) o con motor normalizado con eje partido fijamente acoplado (ejecución N). Cierre mecánico con refrigeración forzosa e independiente al sendido de giro y rodete especial que reduce la cavitación, de material sintético reforzado con fibra de vidrio. Bridas con conexiones R 1/8 para la medición de la presión diferencial. Carcasa y linterna con protección de cataforesis con las características siguientes:
- Carcasa EN-GJL-250
- Rodete sintético
- Linterna EN-GJL-250
- Eje X 20 Cr 13 (1.4021)
- Eje partido AISI 316L
- Eje partido (versión N) X 2 Cr NiMo 1810
- Cierre mecánico AQ1EGG (Estándar)
- Medio de impulsión Agua limpia 100 %
- Caudal 1,70 m3/h
- Altura de impulsión 13,00 m
- Temperatura del fluido 60 °C (-10..120 °C)
- Temperatura ambiente 20 °C (máx. 40ºC)
- Presión máx. de trabajo 10 bar
- NPSH (requerido) 1,31 m
- Alimentación 3

| Código | Ud | Descripción | Rendimiento | Precio | Importe |
|---|---|---|---|---|---|
| O01OA030 | h | Oficial primera | 3.348 | 16.8 | 56.25 |
| O01OA050 | h | Ayudante | 3.348 | 15.8 | 52.90 |
| .BLS.003 | ud | Bomba en línea (material; 16/06/2009) | 1.000 | 974.19851785034 | 974.20 |
| .BLS.ACC.03 | ud | Accesorios bomba en línea (material; 16/06/2009) | 1.000 | 78.359663280462 | 78.36 |
|  |  | Total |  |  | 1161.71 |

**DEP.001** ud DEPÓSITO ACUMULADOR DE A.C.S. 2.500 litros (16/05/2000)
2.000 ud × 851.54 (877.09 con costes indirectos) = 1754.18
Depósito acumulador de A.C.S. de 2.500 litros de capacidad, marca LAPESA o similar aprobada, construcción cilindrica en acero inoxidable, para instalación vertical. Timbrado por el Ministerio de Industria a 6 kgr/cm2 de presión de trabajo. Incluyendo termostato, termómetro VIKA de 100 mm de diámetro de esfera y escala 0-100 ºC. Registros para limpieza con conexiones enbridadas. Manguitos para entrada agua fría y salida de agua caliente de 2" de diámetro para retorno de 1 1/2", vaciado de 1 1/2" de diámetro, para 3 sondas de termostato y termómetro de 1/2" de diámetro. Aislamiento térmico de 80 mm de espesor de espuma rígida de poliuretano de densidad optimizada y libre de CFC, inyectada en molde. Incluso accesorios para su total instalación, transportes, parte proporcional de grúa, movimiento en obra y mano de obra. Totalmente instalado y funcionando.

| Código | Ud | Descripción | Rendimiento | Precio | Importe |
|---|---|---|---|---|---|
| O01OA030 | h | Oficial primera | 4.954 | 16.8 | 83.23 |
| O01OA050 | h | Ayudante | 4.954 | 15.8 | 78.27 |
| .DEP.ACUM.025 | ud | Depósito acumulador 2.500 litros (material; 30/06/2008) | 1.000 | 516.81396287068 | 516.81 |
| .AISAF.32 | ud | Coquilla AF/F-32 con accesorios (material; 30/06/2008) | 1.000 | 127.35444254077 | 127.35 |
| .ACC.DEP.025 | ud | Acc. y complem. depósito acum. 2.500 litros (material; 16/05/2000) | 1.000 | 45.876384497107 | 45.88 |
|  |  | Total |  |  | 851.54 |

**GRIF.001** ud GRIFERÍA PARA DUCHAS COLECTIVAS (17/03/2008)
11.000 ud × 201.41 (207.45 con costes indirectos) = 2281.95
Grifería para duchas colectivas, marca PRESTO o similar aprobada, temporizada y termostática, formada por grifo modelo PRESTO ALPA 80 de instalación encastrada con placa de acero (J) y con pulsador en latón cromado, con limitador de temperatura a máxima apertura, referencia 35941 y rociador marca ETE o similar aprobada, construido en latón y teflón para un caudal de 6 l/min, 2 llaves de corte ATLANTA de 1/2", válvula de desagüe de 50 mm de diámetro, con rejilla cromada y sifón en P.V.C. Incluso accesorios de colocación.

| Código | Ud | Descripción | Rendimiento | Precio | Importe |
|---|---|---|---|---|---|
| O01OA030 | h | Oficial primera | 0.670 | 16.8 | 11.26 |
| O01OA050 | h | Ayudante | 0.670 | 15.8 | 10.59 |
| .GRIF.002 | ud | Grifería para duchas colectivas (material; 17/03/2008) | 1.000 | 138.80854638253 | 138.81 |
| .ACCS.01 | ud | Accesorios grifería para duchas colectivas (material; 17/03/2008) | 1.000 | 40.749023876842 | 40.75 |
|  |  | Total |  |  | 201.41 |

**VTM.063** ud VÁLVULA TERMOSTÁTICA-MEZCLADORA DN65 (23/05/2002)
1.000 ud × 770.12 (793.22 con costes indirectos) = 793.22
Válvula termostática mezcladora, marca TA HYDRONICS o similar aprobada, modelo TA-MATIC 3045 DN 65, temperatura de trabajo 35/55ºC. Incluso accesorios, transporte y mano de obra. Totalmente instalada y funcionando correctamente.

| Código | Ud | Descripción | Rendimiento | Precio | Importe |
|---|---|---|---|---|---|
| O01OA030 | h | Oficial primera | 2.142 | 16.8 | 35.99 |
| O01OA050 | h | Ayudante | 2.142 | 15.8 | 33.84 |
| .VTM.065 | ud | Válvula termostática TA-MATIC 3400 DN65 (material; 30/06/2008) | 1.000 | 681.50918372979 | 681.51 |
| .ACC.VTM.065 | ud | Accesorios válvula termostática DN65 (material; 23/05/2002) | 1.000 | 18.780332564284 | 18.78 |
|  |  | Total |  |  | 770.12 |

**VM.006** ud VÁLVULA DE MARIPOSA, 6" D. (12/07/2004)
6.000 ud × 146.95 (151.36 con costes indirectos) = 908.16
Válvula de mariposa de diámetro 6", PN-16 construido en hierro fundido con plancha de gatillo. Incluyendo bridas, contrabridas, juntas, tornillos, pequeño material, transporte y montaje.

| Código | Ud | Descripción | Rendimiento | Precio | Importe |
|---|---|---|---|---|---|
| O01OA030 | h | Oficial primera | 1.339 | 16.8 | 22.50 |
| O01OA050 | h | Ayudante | 1.339 | 15.8 | 21.16 |
| .VM.006 | ud | Válvula de mariposa 6" D (material; 12/07/2004) | 1.000 | 103.28683167606 | 103.29 |
|  |  | Total |  |  | 146.95 |

**VM.004** ud VÁLVULA DE MARIPOSA, 4" D. (12/07/2004)
2.000 ud × 82.65 (85.13 con costes indirectos) = 170.26
Válvula de mariposa de diámetro 4", PN-16 construido en hierro fundido con plancha de gatillo. Incluyendo bridas, contrabridas, juntas, tornillos, pequeño material, transporte y montaje.

| Código | Ud | Descripción | Rendimiento | Precio | Importe |
|---|---|---|---|---|---|
| O01OA030 | h | Oficial primera | 0.670 | 16.8 | 11.26 |
| O01OA050 | h | Ayudante | 0.670 | 15.8 | 10.59 |
| .VM.004 | ud | Válvula de mariposa 4" D | 1.000 | 60.79870302743 | 60.80 |
|  |  | Total |  |  | 82.65 |

**VM.003** ud VÁLVULA DE MARIPOSA, 3" D. (12/07/2004)
2.000 ud × 71.75 (73.9 con costes indirectos) = 147.80
Válvula de mariposa de diámetro 3", PN-16 construido en hierro fundido con plancha de gatillo. Incluyendo bridas, contrabridas, juntas, tornillos, pequeño material, transporte y montaje.

| Código | Ud | Descripción | Rendimiento | Precio | Importe |
|---|---|---|---|---|---|
| O01OA030 | h | Oficial primera | 0.670 | 16.8 | 11.26 |
| O01OA050 | h | Ayudante | 0.670 | 15.8 | 10.59 |
| .VM.003 | ud | Válvula de mariposa 3" D | 1.000 | 49.904311066243 | 49.90 |
|  |  | Total |  |  | 71.75 |

**VM.212** ud VÁLVULA DE MARIPOSA, 2 1/2" D.
4.000 ud × 71.75 (73.9 con costes indirectos) = 295.60

**VB.200** ud VÁLVULA DE BOLA, 2" D.
19.000 ud × 44.43 (45.76 con costes indirectos) = 869.44

**VB.112** ud VÁLVULA DE BOLA, 1 1/2" D.
4.000 ud × 36.33 (37.42 con costes indirectos) = 149.68

**VB.114** ud VÁLVULA DE BOLA, 1 1/4" D.
47.000 ud × 31.45 (32.39 con costes indirectos) = 1522.33

**VB.100** ud VÁLVULA DE BOLA, 1" D.
23.000 ud × 27.21 (28.03 con costes indirectos) = 644.69

**VB.034** ud VÁLVULA DE BOLA, 3/4" D.
99.000 ud × 25.49 (26.25 con costes indirectos) = 2598.75

**VB.012** ud VÁLVULA DE BOLA, 1/2" D. (12/07/2004)
108.000 ud × 23.53 (24.24 con costes indirectos) = 2617.92
Válvula de bola de diámetro 1/2" y PN-16, con cuerpo y bola de latón y anillos de teflón para instalación roscada. Incluyendo pequeño material, transporte y montaje.

| Código | Ud | Descripción | Rendimiento | Precio | Importe |
|---|---|---|---|---|---|
| O01OA030 | h | Oficial primera | 0.670 | 16.8 | 11.26 |
| O01OA050 | h | Ayudante | 0.670 | 15.8 | 10.59 |
| .VB.012 | ud | Válvula de bola 1/2" D. (material; 12/07/2004) | 1.000 | 1.6791356417242 | 1.68 |
|  |  | Total |  |  | 23.53 |

**VA.200** ud VÁLVULA DE ASIENTO, 2" D.
2.000 ud × 47.04 (48.45 con costes indirectos) = 96.90

**VEQ.050** ud VÁLVULA DE EQUILIBRADO DN 50
4.000 ud × 156.3 (160.99 con costes indirectos) = 643.96

**VEQ.040** ud VÁLVULA DE EQUILIBRADO DN 40
1.000 ud × 137.43 (141.55 con costes indirectos) = 141.55

**VEQ.S40** ud VÁLVULA DE EQUILIBRADO DN20 (23/06/2009)
1.000 ud × 55.51 (57.18 con costes indirectos) = 57.18
Válvula de equilibrado dinámico de latón estampado con juntas de EPDM, de 20 mm, conexiones roscadas, con cartucho metálico, PN25, rango de temperatura de -20 a 120 ºC, rango de presión de 7 a 600 kPa, pérdida de carga mínima de 7 kPa. Incluso elementos de montaje y demás accesorios para su correcto funcionamiento, aislaimiento y revestimiento de aluminio una vez aislada. Totalmente intalada y funcionando.

| Código | Ud | Descripción | Rendimiento | Precio | Importe |
|---|---|---|---|---|---|
| O01OA030 | h | Oficial primera | 0.402 | 16.8 | 6.75 |
| O01OA050 | h | Ayudante | 0.402 | 15.8 | 6.35 |
| .VEQ.020 | ud | Válvula de equilbrado dinámico DN20 (material; 23/06/2009) | 1.000 | 42.408169808546 | 42.41 |
|  |  | Total |  |  | 55.51 |

**VEQ.S20** ud VÁLVULA DE EQUILIBRADO DN20 (23/06/2009)
1.000 ud × 55.51 (57.18 con costes indirectos) = 57.18
Válvula de equilibrado dinámico de latón estampado con juntas de EPDM, de 20 mm, conexiones roscadas, con cartucho metálico, PN25, rango de temperatura de -20 a 120 ºC, rango de presión de 7 a 600 kPa, pérdida de carga mínima de 7 kPa. Incluso elementos de montaje y demás accesorios para su correcto funcionamiento, aislaimiento y revestimiento de aluminio una vez aislada. Totalmente intalada y funcionando.

| Código | Ud | Descripción | Rendimiento | Precio | Importe |
|---|---|---|---|---|---|
| O01OA030 | h | Oficial primera | 0.402 | 16.8 | 6.75 |
| O01OA050 | h | Ayudante | 0.402 | 15.8 | 6.35 |
| .VEQ.020 | ud | Válvula de equilbrado dinámico DN20 | 1.000 | 42.408169808546 | 42.41 |
|  |  | Total |  |  | 55.51 |

**VR.200** ud VÁLVULA DE RETENCIÓN, 2" D. (19/06/2007)
2.000 ud × 55.11 (56.76 con costes indirectos) = 113.52
Válvula de retención, tipo RUBER-CHECH o similar aprobado, de diámetro 2" y PN-16, con cuerpo de hierro fundido, plato de hierro modular, eje y resorte de acero inoxidable. Incluyendo bridas, contrabridas, juntas, tornillos, pequeño material, transporte y montaje.

| Código | Ud | Descripción | Rendimiento | Precio | Importe |
|---|---|---|---|---|---|
| O01OA030 | h | Oficial primera | 0.670 | 16.8 | 11.26 |
| O01OA050 | h | Ayudante | 0.670 | 15.8 | 10.59 |
| .VR.200 | ud | Válvula de retención 2" D. (material; 19/06/2007) | 1.000 | 33.262877474155 | 33.26 |
|  |  | Total |  |  | 55.11 |

**VR.112** ud VÁLVULA DE RETENCIÓN, 1 1/2" D. (19/06/2007)
1.000 ud × 49.42 (50.9 con costes indirectos) = 50.90
Válvula de retención, tipo RUBER-CHECH o similar aprobado, de diámetro 1 1/2" y PN-16, con cuerpo de hierro fundido, plato de hierro modular, eje y resorte de acero inoxidable. Incluyendo bridas, contrabridas, juntas, tornillos, pequeño material, transporte y montaje.

| Código | Ud | Descripción | Rendimiento | Precio | Importe |
|---|---|---|---|---|---|
| O01OA030 | h | Oficial primera | 0.670 | 16.8 | 11.26 |
| O01OA050 | h | Ayudante | 0.670 | 15.8 | 10.59 |
| .VR.112 | ud | Válvula de retención 1 1/2" D. (material; 19/06/2007) | 1.000 | 27.565810118305 | 27.57 |
|  |  | Total |  |  | 49.42 |

**FDA.200** ud FILTRO DE AGUA, 2" D.
4.000 ud × 103.62 (106.73 con costes indirectos) = 426.92

**FDA.112** ud FILTRO DE AGUA, 1 1/2" D.
1.000 ud × 82.82 (85.3 con costes indirectos) = 85.30

**MANOM.100** ud MANÓMETRO DE ESFERA
7.000 ud × 60.98 (62.81 con costes indirectos) = 439.67

**AVD.004** ud ANTIVIBRADOR-DILATADOR, 4" D.
1.000 ud × 102.05 (105.11 con costes indirectos) = 105.11

**AVD.003** ud ANTIVIBRADOR-DILATADOR, 3" D.
1.000 ud × 91.16 (93.89 con costes indirectos) = 93.89

**AVD.212** ud ANTIVIBRADOR-DILATADOR, 2 1/2" D.
1.000 ud × 82.04 (84.5 con costes indirectos) = 84.50

**AVD.002** ud ANTIVIBRADOR-DILATADOR 2" D. (13/07/2004)
6.000 ud × 65.78 (67.75 con costes indirectos) = 406.50
Antivibrador-Dilatador para tuberías de 2" de diámetro, tipo KROON-PN20. Incluso contrabridas, juntas, tornillos, accesorios y mano de obra. Totalmente instalado y funcionando.

| Código | Ud | Descripción | Rendimiento | Precio | Importe |
|---|---|---|---|---|---|
| O01OA030 | h | Oficial primera | 0.670 | 16.8 | 11.26 |
| O01OA050 | h | Ayudante | 0.670 | 15.8 | 10.59 |
| .AVD.002 | ud | Antivibrador-Dilatador para tuberías de 2" D. (material; 13/07/2004) | 1.000 | 43.927387770106 | 43.93 |
|  |  | Total |  |  | 65.78 |

**AVD.112** ud ANTIVIBRADOR-DILATADOR 1 1/2" D. (13/07/2004)
5.000 ud × 60.23 (62.04 con costes indirectos) = 310.20
Antivibrador-Dilatador para tuberías de 1 1/2" de diámetro, tipo KROON-PN20. Incluso contrabridas, juntas, tornillos, accesorios y mano de obra. Totalmente instalado y funcionando.

| Código | Ud | Descripción | Rendimiento | Precio | Importe |
|---|---|---|---|---|---|
| O01OA030 | h | Oficial primera | 0.670 | 16.8 | 11.26 |
| O01OA050 | h | Ayudante | 0.670 | 15.8 | 10.59 |
| .AVD.112 | ud | Antivibrador-Dilatador para tuberías de 1 1/2" D. (material; 13/07/2004) | 1.000 | 38.38024323941 | 38.38 |
|  |  | Total |  |  | 60.23 |

**AVD.114** ud ANTIVIBRADOR-DILATADOR 1 1/4" D. (13/07/2004)
1.000 ud × 57.28 (59 con costes indirectos) = 59.00
Antivibrador-Dilatador para tuberías de 1 1/4" de diámetro, tipo KROON-PN20. Incluso contrabridas, juntas, tornillos, accesorios y mano de obra. Totalmente instalado y funcionando.

| Código | Ud | Descripción | Rendimiento | Precio | Importe |
|---|---|---|---|---|---|
| O01OA030 | h | Oficial primera | 0.670 | 16.8 | 11.26 |
| O01OA050 | h | Ayudante | 0.670 | 15.8 | 10.59 |
| .AVD.114 | ud | Antivibrador-Dilatador para tuberías de 1 1/4" D. (material; 13/07/2004) | 1.000 | 35.431761011382 | 35.43 |
|  |  | Total |  |  | 57.28 |

**AVD.001** ud ANTIVIBRADOR-DILATADOR 1" D. (13/07/2004)
1.000 ud × 53.14 (54.73 con costes indirectos) = 54.73
Antivibrador-Dilatador para tuberías de 1" de diámetro, tipo KROON-PN20. Incluso contrabridas, juntas, tornillos, accesorios y mano de obra. Totalmente instalado y funcionando.

| Código | Ud | Descripción | Rendimiento | Precio | Importe |
|---|---|---|---|---|---|
| O01OA030 | h | Oficial primera | 0.670 | 16.8 | 11.26 |
| O01OA050 | h | Ayudante | 0.670 | 15.8 | 10.59 |
| .AVD.001 | ud | Antivibrador-Dilatador para tuberías de 1" D. (material; 13/07/2004) | 1.000 | 31.293891037133 | 31.29 |
|  |  | Total |  |  | 53.14 |

**AVD.034** ud ANTIVIBRADOR-DILATADOR 3/4" D. (13/07/2004)
2.000 ud × 50.24 (51.75 con costes indirectos) = 103.50
Antivibrador-Dilatador para tuberías de 3/4" de diámetro, tipo KROON-PN20. Incluso contrabridas, juntas, tornillos, accesorios y mano de obra. Totalmente instalado y funcionando.

| Código | Ud | Descripción | Rendimiento | Precio | Importe |
|---|---|---|---|---|---|
| O01OA030 | h | Oficial primera | 0.670 | 16.8 | 11.26 |
| O01OA050 | h | Ayudante | 0.670 | 15.8 | 10.59 |
| .AVD.034 | ud | Antivibrador-Dilatador para tuberías de 3/4" D. (material; 13/07/2004) | 1.000 | 28.385388229147 | 28.39 |
|  |  | Total |  |  | 50.24 |

**AVD.012** ud ANTIVIBRADOR-DILATADOR 1/2" D. (13/07/2004)
2.000 ud × 47.76 (49.19 con costes indirectos) = 98.38
Antivibrador-Dilatador para tuberías de 1/2" de diámetro, tipo KROON-PN20. Incluso contrabridas, juntas, tornillos, accesorios y mano de obra. Totalmente instalado y funcionando.

| Código | Ud | Descripción | Rendimiento | Precio | Importe |
|---|---|---|---|---|---|
| O01OA030 | h | Oficial primera | 0.670 | 16.8 | 11.26 |
| O01OA050 | h | Ayudante | 0.670 | 15.8 | 10.59 |
| .AVD.012 | ud | Antivibrador-Dilatador para tuberías de 1/2" D. (material; 13/07/2004) | 1.000 | 25.906664186602 | 25.91 |
|  |  | Total |  |  | 47.76 |

**TERM.100** ud TERMÓMETRO DE ESFERA
14.000 ud × 88.24 (90.89 con costes indirectos) = 1272.46

**IFA.001** ud INTERRUPTOR DE FLUJO
3.000 ud × 104.2 (107.33 con costes indirectos) = 321.99

**PURG.AIR.001** ud PURGADOR DE AIRE
2.000 ud × 66.36 (68.35 con costes indirectos) = 136.70

**GRM.034** ud GRIFO RACOR-MANGUERA 3/4" D. (29/08/2003)
9.000 ud × 10.49 (10.8 con costes indirectos) = 97.20
Grifo racor-manguera para zonas de aparcamiento de 3/4" de diámetro, marca ROCA o similar aprobada, cromado de primera calidad. Incluso accesorios, transporte y mano de obra. Totalmente instalado y funcionando correctamente.

| Código | Ud | Descripción | Rendimiento | Precio | Importe |
|---|---|---|---|---|---|
| O01OA030 | h | Oficial primera | 0.201 | 16.8 | 3.38 |
| O01OA050 | h | Ayudante | 0.201 | 15.8 | 3.18 |
| .GRIF.034 | ud | Grifo racor-mangüera, 3/4" D. con accesorios (material; 29/08/2003) | 1.000 | 3.9279780190334 | 3.93 |
|  |  | Total |  |  | 10.49 |

**TCPV.110** m TUBERÍA CLORURO POLIVINILO D.110
99.000 m × 47.01 (48.42 con costes indirectos) = 4793.58

**TCPV.090** m TUBERÍA CLORURO POLIVINILO D.90
145.000 m × 29.86 (30.76 con costes indirectos) = 4460.20

**TCPV.075** m TUBERÍA CLORURO POLIVINILO D.75
245.000 m × 23.32 (24.02 con costes indirectos) = 5884.90

**TCPV.063** m TUBERÍA CLORURO POLIVINILO D.63
155.000 m × 21.37 (22.01 con costes indirectos) = 3411.55

**TCPV.050** m TUBERÍA CLORURO POLIVINILO D.50
700.000 m × 16.82 (17.32 con costes indirectos) = 12124.00

**TCPV.040** m TUBERÍA CLORURO POLIVINILO D.40
706.000 m × 11.19 (11.53 con costes indirectos) = 8140.18

**TCPV.032** m TUBERÍA CLORURO POLIVINILO D.32
445.000 m × 8.37 (8.62 con costes indirectos) = 3835.90

**TCPV.025** m TUBERÍA CLORURO POLIVINILO D.25
824.000 m × 7.56 (7.79 con costes indirectos) = 6418.96

**TCPV.020** m TUBERÍA CLORURO POLIVINILO D.20 (24/06/2009)
1358.000 m × 5.15 (5.3 con costes indirectos) = 7197.40
Tubería de cloruro de polivinilo clorado, tipo FRIATHERM o similar aprobado, según DIN 8079 Y 8080, PN-25, de diámetro 20x2,3 mm (DN 15), con parte proporcional de piezas especiales (codos, tes, reducciones, enlaces, terminales, dilatadores, etc.), accesorios para unión soldada en frío, soportes, transporte y mano de obra. Instalado y funcionando correctamente.

| Código | Ud | Descripción | Rendimiento | Precio | Importe |
|---|---|---|---|---|---|
| O01OA030 | h | Oficial primera | 0.094 | 16.8 | 1.58 |
| O01OA050 | h | Ayudante | 0.094 | 15.8 | 1.49 |
| .TCPV.020 | m | Tubería cloruro PN25 20x2,3 D. con accesorios (material; 24/06/2009) | 1.000 | 2.0789298421347 | 2.08 |
|  |  | Total |  |  | 5.15 |

**TCPV.016** m TUBERÍA CLORURO POLIVINILO D.16 (24/06/2009)
1191.000 m × 4.38 (4.51 con costes indirectos) = 5371.41
Tubería de cloruro de polivinilo clorado, tipo FRIATHERM o similar aprobado, según DIN 8079 Y 8080, PN-25, de diámetro 16x2 mm (DN 12), con parte proporcional de piezas especiales (codos, tes, reducciones, enlaces, terminales, dilatadores, etc.), accesorios para unión soldada en frío, soportes, transporte y mano de obra. Instalado y funcionando correctamente.

| Código | Ud | Descripción | Rendimiento | Precio | Importe |
|---|---|---|---|---|---|
| O01OA030 | h | Oficial primera | 0.094 | 16.8 | 1.58 |
| O01OA050 | h | Ayudante | 0.094 | 15.8 | 1.49 |
| .TCPV.016 | m | Tubería cloruro PN25 16x2 D. con accesorios (material; 24/06/2009) | 1.000 | 1.3093260063445 | 1.31 |
|  |  | Total |  |  | 4.38 |

**AISCQ.11110** m AISLAMIENTO COQUILLA 11 mm-D.110 (16/06/2009)
95.000 m × 5.33 (5.49 con costes indirectos) = 521.55
Aislamiento en coquilla sintética de espuma elastomérica, tipo ARMAFLEX o similar aprobado, de 11 mm de espesor, modelo AF/F-89, autoadhesiva, para tubería de DN-95, incluso accesorios para piezas especiales, válvulas, transporte y mano de obra. Instalada y funcionando correctamente.

| Código | Ud | Descripción | Rendimiento | Precio | Importe |
|---|---|---|---|---|---|
| O01OA030 | h | Oficial primera | 0.100 | 16.8 | 1.68 |
| O01OA050 | h | Ayudante | 0.100 | 15.8 | 1.58 |
| .AISCQAFF.110 | m | Coquilla AF/F-110 con accesorios (material; 16/06/2009) | 1.000 | 2.0689349871244 | 2.07 |
|  |  | Total |  |  | 5.33 |

**AISCQ.11090** m AISLAMIENTO COQUILLA 11 mm-D.90 (29/08/2003)
144.000 m × 4.9 (5.05 con costes indirectos) = 727.20
Aislamiento en coquilla sintética de espuma elastomérica, tipo ARMAFLEX o similar aprobado, de 11 mm de espesor, modelo AF/F-89, autoadhesiva, para tubería de DN-80, incluso accesorios para piezas especiales, válvulas, transporte y mano de obra. Instalada y funcionando correctamente.

| Código | Ud | Descripción | Rendimiento | Precio | Importe |
|---|---|---|---|---|---|
| O01OA030 | h | Oficial primera | 0.100 | 16.8 | 1.68 |
| O01OA050 | h | Ayudante | 0.100 | 15.8 | 1.58 |
| .AISCQAFF.089 | m | Coquilla AF/F-89 con accesorios (material; 29/08/2003) | 1.000 | 1.6391562216831 | 1.64 |
|  |  | Total |  |  | 4.9 |

**AISCQ.11075** m AISLAMIENTO COQUILLA 11 mm-D.75 (29/08/2003)
240.000 m × 4.77 (4.91 con costes indirectos) = 1178.40
Aislamiento en coquilla sintética de espuma elastomérica, tipo ARMAFLEX o similar aprobado, de 11 mm de espesor, modelo AF/F-76, autoadhesiva, para tuberia de DN-65, incluso accesorios para piezas especiales, válvulas, transporte y mano de obra. Instalada y funcionando correctamente.

| Código | Ud | Descripción | Rendimiento | Precio | Importe |
|---|---|---|---|---|---|
| O01OA030 | h | Oficial primera | 0.100 | 16.8 | 1.68 |
| O01OA050 | h | Ayudante | 0.100 | 15.8 | 1.58 |
| .AISCQAFF.076 | m | Coquilla AF/F-76 con accesorios (material; 29/08/2003) | 1.000 | 1.5092231065497 | 1.51 |
|  |  | Total |  |  | 4.77 |

**AISCQ.11063** m AISLAMIENTO COQUILLA 11 mm-D.63 (29/08/2003)
135.000 m × 3.97 (4.09 con costes indirectos) = 552.15
Aislamiento en coquilla sintética de espuma elastomérica, tipo ARMAFLEX o similar aprobado, de 11 mm de espesor, modelo AF/F-60, autoadhesiva, para tubería de DN-50, incluso accesorios para piezas especiales, válvulas, transporte y mano de obra. Instalada y funcionando correctamente.

| Código | Ud | Descripción | Rendimiento | Precio | Importe |
|---|---|---|---|---|---|
| O01OA030 | h | Oficial primera | 0.080 | 16.8 | 1.34 |
| O01OA050 | h | Ayudante | 0.080 | 15.8 | 1.26 |
| .AISCQAFF.060 | m | Coquilla AF/F-60 con accesorios (material; 29/08/2003) | 1.000 | 1.369295136406 | 1.37 |
|  |  | Total |  |  | 3.97 |

**AISCQ.11050** m AISLAMIENTO COQUILLA 11 mm-D.50 (29/08/2003)
80.000 m × 3.71 (3.82 con costes indirectos) = 305.60
Aislamiento en coquilla sintética de espuma elastomérica, tipo ARMAFLEX o similar aprobado, de 11 mm de espesor, modelo AF/F-48, autoadhesiva, para tubería de DN-40, incluso accesorios para piezas especiales, válvulas, transporte y mano de obra. Instalada y funcionando correctamente.

| Código | Ud | Descripción | Rendimiento | Precio | Importe |
|---|---|---|---|---|---|
| O01OA030 | h | Oficial primera | 0.080 | 16.8 | 1.34 |
| O01OA050 | h | Ayudante | 0.080 | 15.8 | 1.26 |
| .AISCQAFF.048 | m | Coquilla AF/F-48 con accesorios (material; 29/08/2003) | 1.000 | 1.1094289061392 | 1.11 |
|  |  | Total |  |  | 3.71 |

**AISCQ.11040** m AISLAMIENTO COQUILLA 11 mm-D.40 (29/08/2003)
596.000 m × 3.68 (3.79 con costes indirectos) = 2258.84
Aislamiento en coquilla sintética de espuma elastomérica, tipo ARMAFLEX o similar aprobada, de 11 mm de espesor, modelo AF/F-42, autoadhesiva, para tubería de DN-32, incluso accesorios para piezas especiales, válvulas, transporte y mano de obra. Instalada y funcionando correctamente.

| Código | Ud | Descripción | Rendimiento | Precio | Importe |
|---|---|---|---|---|---|
| O01OA030 | h | Oficial primera | 0.080 | 16.8 | 1.34 |
| O01OA050 | h | Ayudante | 0.080 | 15.8 | 1.26 |
| .AISCQAFF.042 | m | Coquilla AF/F-42 con accesorios (material; 29/08/2003) | 1.000 | 1.0794443411084 | 1.08 |
|  |  | Total |  |  | 3.68 |

**AISCQ.11032** m AISLAMIENTO COQUILLA 11 mm-D.32 (29/08/2003)
190.000 m × 3.07 (3.16 con costes indirectos) = 600.40
Aislamiento en coquilla sintética de espuma elastomérica, tipo ARMAFLEX o similar aprobado, de 11 mm de espesor, modelo AF/F-35, autoadhesiva, para tubería de DN-25, incluso accesorios para piezas especiales, válvulas, transporte y mano de obra. Instalada y funcionando correctamente.

| Código | Ud | Descripción | Rendimiento | Precio | Importe |
|---|---|---|---|---|---|
| O01OA030 | h | Oficial primera | 0.067 | 16.8 | 1.13 |
| O01OA050 | h | Ayudante | 0.067 | 15.8 | 1.06 |
| .AISCQAFF.035 | m | Coquilla AF/F-35 con accesorios (material; 29/08/2003) | 1.000 | 0.8795472409031 | 0.88 |
|  |  | Total |  |  | 3.07 |

**AISCQ.10025** m AISLAMIENTO COQUILLA 10 mm-D.25 (29/08/2003)
412.000 m × 2.78 (2.86 con costes indirectos) = 1178.32
Aislamiento en coquilla sintética de espuma elastomérica, tipo ARMAFLEX o similar aprobado, de 10 mm de espesor, modelo AF/F-22, autoadhesiva, para tubería de DN-20, incluso accesorios para piezas especiales, válvulas, transporte y mano de obra. Instalada y funcionando correctamente.

| Código | Ud | Descripción | Rendimiento | Precio | Importe |
|---|---|---|---|---|---|
| O01OA030 | h | Oficial primera | 0.067 | 16.8 | 1.13 |
| O01OA050 | h | Ayudante | 0.067 | 15.8 | 1.06 |
| .AISCQAFF.022 | m | Coquilla AF/F-22 con accesorios (material; 29/08/2003) | 1.000 | 0.5896964456055 | 0.59 |
|  |  | Total |  |  | 2.78 |

**AISCQ.10020** m AISLAMIENTO COQUILLA 10 mm-D.20 (29/08/2003)
644.000 m × 2.73 (2.81 con costes indirectos) = 1809.64
Aislamiento en coquilla sintética de espuma elastomérica, tipo ARMAFLEX o similar aprobado, de 10 mm de espesor, modelo AF/F-18, autoadhesiva, para tubería de DN-15, incluso accesorios para piezas especiales, válvulas, transporte y mano de obra. Instalada y funcionando correctamente.

| Código | Ud | Descripción | Rendimiento | Precio | Importe |
|---|---|---|---|---|---|
| O01OA030 | h | Oficial primera | 0.067 | 16.8 | 1.13 |
| O01OA050 | h | Ayudante | 0.067 | 15.8 | 1.06 |
| .AISCQAFF.018 | m | Coquilla AF/F-18 con accesorios (material; 29/08/2003) | 1.000 | 0.5397221705542 | 0.54 |
|  |  | Total |  |  | 2.73 |

**AISCQ.09016** m AISLAMIENTO COQUILLA 9 mm-D.16 (29/08/2003)
478.000 m × 3.39 (3.49 con costes indirectos) = 1668.22
Aislamiento en coquilla sintética de espuma elastomérica, tipo ARMAFLEX o similar aprobado, de 9 mm de espesor, modelo AF/F-15, autoadhesiva, para tubería de DN-12, incluso accesorios para piezas especiales, válvulas, transporte y mano de obra. Instalada y funcionando correctamente.

| Código | Ud | Descripción | Rendimiento | Precio | Importe |
|---|---|---|---|---|---|
| O01OA030 | h | Oficial primera | 0.067 | 16.8 | 1.13 |
| O01OA050 | h | Ayudante | 0.067 | 15.8 | 1.06 |
| .AISCQAFF.015 | m | Coquilla AF/F-15 con accesorios (material; 29/08/2003) | 1.000 | 1.1993826012316 | 1.20 |
|  |  | Total |  |  | 3.39 |

**AISCQ.27075** m AISLAMIENTO COQUILLA 27 mm-D.75 (29/08/2003)
1.000 m × 5.9 (6.08 con costes indirectos) = 6.08
Aislamiento en coquilla sintética de espuma elastomérica, tipo ARMAFLEX o similar aprobado, de 27 mm de espesor, modelo SH/27-76, autoadhesiva, para tubería de DN-65, incluso accesorios para piezas especiales, válvulas, transporte y mano de obra. Instalada y funcionando correctamente.

| Código | Ud | Descripción | Rendimiento | Precio | Importe |
|---|---|---|---|---|---|
| O01OA030 | h | Oficial primera | 0.100 | 16.8 | 1.68 |
| O01OA050 | h | Ayudante | 0.100 | 15.8 | 1.58 |
| .AISCQSH.2775 | m | Coquilla SH 27/75 con accesorios (material; 29/08/2003) | 1.000 | 2.6386417227094 | 2.64 |
|  |  | Total |  |  | 5.9 |

**AIST.CQ.2763** m AISLAMIENTO COQUILLA 27 mm-D.63 (29/08/2003)
20.000 m × 5.46 (5.62 con costes indirectos) = 112.40
Aislamiento en coquilla sintética de espuma elastomérica, tipo ARMAFLEX o similar aprobado, de 27 mm de espesor, modelo SH/27-60, autoadhesiva, para tubería de DN-50, incluso accesorios para piezas especiales, válvulas, transporte y mano de obra. Instalada y funcionando correctamente.

| Código | Ud | Descripción | Rendimiento | Precio | Importe |
|---|---|---|---|---|---|
| O01OA030 | h | Oficial primera | 0.100 | 16.8 | 1.68 |
| O01OA050 | h | Ayudante | 0.100 | 15.8 | 1.58 |
| .AISCQSH.2763 | m | Coquilla SH 27/63 con accesorios (material; 29/08/2003) | 1.000 | 2.1988681022579 | 2.20 |
|  |  | Total |  |  | 5.46 |

**AISCQ.19050** m AISLAMIENTO COQUILLA 19 mm-D.50 (29/08/2003)
620.000 m × 5.27 (5.43 con costes indirectos) = 3366.60
Aislamiento en coquilla sintética de espuma elastomérica, tipo ARMAFLEX o similar aprobado, de 19 mm de espesor, modelo SH/19-48, autoadhesiva, para tubería de DN-40, incluso accesorios para piezas especiales, válvulas, transporte y mano de obra. Instalada y funcionando correctamente.

| Código | Ud | Descripción | Rendimiento | Precio | Importe |
|---|---|---|---|---|---|
| O01OA030 | h | Oficial primera | 0.094 | 16.8 | 1.58 |
| O01OA050 | h | Ayudante | 0.094 | 15.8 | 1.49 |
| .AISCQSH.1948 | m | Coquilla SH 19/48 con accesorios (material; 29/08/2003) | 1.000 | 2.1988681022579 | 2.20 |
|  |  | Total |  |  | 5.27 |

**AISCQ.19040** m AISLAMIENTO COQUILLA 19 mm-D.40 (29/08/2003)
105.000 m × 3.88 (4 con costes indirectos) = 420.00
Aislamiento en coquilla sintética de espuma elastomérica, tipo ARMAFLEX o similar aprobado, de 19 mm de espesor, modelo SH/19-42, autoadhesiva, para tubería de DN-32, incluso accesorios para piezas especiales, válvulas, transporte y mano de obra. Instalada y funcionando correctamente.

| Código | Ud | Descripción | Rendimiento | Precio | Importe |
|---|---|---|---|---|---|
| O01OA030 | h | Oficial primera | 0.080 | 16.8 | 1.34 |
| O01OA050 | h | Ayudante | 0.080 | 15.8 | 1.26 |
| .AISCQSH.1942 | m | Coquilla SH 19/42 con accesorios (material; 29/08/2003) | 1.000 | 1.2793414413137 | 1.28 |
|  |  | Total |  |  | 3.88 |

**AISCQ.19032** m AISLAMIENTO COQUILLA 19 mm-D.32 (29/08/2003)
260.000 m × 3.35 (3.45 con costes indirectos) = 897.00
Aislamiento en coquilla sintética de espuma elastomérica, tipo ARMAFLEX o similar aprobado, de 19 mm de espesor, modelo SH/19-35, autoadhesiva, para tubería de DN-25, incluso accesorios para piezas especiales, válvulas, transporte y mano de obra. Instalada y funcionando correctamente.

| Código | Ud | Descripción | Rendimiento | Precio | Importe |
|---|---|---|---|---|---|
| O01OA030 | h | Oficial primera | 0.067 | 16.8 | 1.13 |
| O01OA050 | h | Ayudante | 0.067 | 15.8 | 1.06 |
| .AISCQSH.1935 | m | Coquilla SH/19-35 con accesorios (material; 29/08/2003) | 1.000 | 1.1594031811905 | 1.16 |
|  |  | Total |  |  | 3.35 |

**AISCQ.19025** m AISLAMIENTO COQUILLA 19 mm-D.25 (29/08/2003)
414.000 m × 3.06 (3.15 con costes indirectos) = 1304.10
Aislamiento en coquilla sintética de espuma elastomérica, tipo ARMAFLEX o similar aprobado, de 19 mm de espesor, modelo SH/19-22, autoadhesiva, para tubería de DN-20, incluso accesorios para piezas especiales, válvulas, transporte y mano de obra. Instalada y funcionando correctamente.

| Código | Ud | Descripción | Rendimiento | Precio | Importe |
|---|---|---|---|---|---|
| O01OA030 | h | Oficial primera | 0.067 | 16.8 | 1.13 |
| O01OA050 | h | Ayudante | 0.067 | 15.8 | 1.06 |
| .AISCQSH.1922 | m | Coquilla SH/19-22 con accesorios (material; 29/08/2003) | 1.000 | 0.8695523858929 | 0.87 |
|  |  | Total |  |  | 3.06 |

**AISCQ.19020** m AISLAMIENTO COQUILLA 19 mm-D.20 (29/08/2003)
936.000 m × 2.98 (3.07 con costes indirectos) = 2873.52
Aislamiento en coquilla sintética de espuma elastomérica, tipo ARMAFLEX o similar aprobado, de 19 mm de espesor, modelo SH/19-18, autoadhesiva, para tubería de DN-15, incluso accesorios para piezas especiales, válvulas, transporte y mano de obra. Instalada y funcionando correctamente.

| Código | Ud | Descripción | Rendimiento | Precio | Importe |
|---|---|---|---|---|---|
| O01OA030 | h | Oficial primera | 0.067 | 16.8 | 1.13 |
| O01OA050 | h | Ayudante | 0.067 | 15.8 | 1.06 |
| .AISCQSH.1918 | m | Coquilla SH/19-18 con accesorios (material; 29/08/2003) | 1.000 | 0.7895935458108 | 0.79 |
|  |  | Total |  |  | 2.98 |

**AISCQ.19016** m AISLAMIENTO COQUILLA 19 mm-D.16 (29/08/2003)
713.000 m × 2.93 (3.02 con costes indirectos) = 2153.26
Aislamiento en coquilla sintética de espuma elastomérica, tipo ARMAFLEX o similar aprobado, de 19 mm de espesor, modelo SH/19-15, autoadhesiva, para tubería de DN-12, incluso accesorios para piezas especiales, válvulas, transporte y mano de obra. Instalada y funcionando correctamente.

| Código | Ud | Descripción | Rendimiento | Precio | Importe |
|---|---|---|---|---|---|
| O01OA030 | h | Oficial primera | 0.067 | 16.8 | 1.13 |
| O01OA050 | h | Ayudante | 0.067 | 15.8 | 1.06 |
| .AISCQSH.1915 | m | Coquilla SH/19-15 con accesorios (material; 29/08/2003) | 1.000 | 0.7396192707595 | 0.74 |
|  |  | Total |  |  | 2.93 |

**REVTUB.110** m REVESTIMIENTO DE TUBERÍA D.110
6.000 m × 16.47 (16.96 con costes indirectos) = 101.76

**REVTUB.090** m REVESTIMIENTO DE TUBERÍA D.90
1.000 m × 12.87 (13.26 con costes indirectos) = 13.26

**REVTUB.075** m REVESTIMIENTO DE TUBERÍA D.75
6.000 m × 11.44 (11.78 con costes indirectos) = 70.68

**REVTUB.063** m REVESTIMIENTO DE TUBERÍA D.63
1.000 m × 10.93 (11.26 con costes indirectos) = 11.26

**REVTUB.040** m REVESTIMIENTO DE TUBERÍA D.40
6.000 m × 8.13 (8.37 con costes indirectos) = 50.22

**REVTUB.032** m REVESTIMIENTO DE TUBERÍA D.32
6.000 m × 7.54 (7.77 con costes indirectos) = 46.62

**REVTUB.025** m REVESTIMIENTO DE TUBERÍA D.25
1.000 m × 7.19 (7.41 con costes indirectos) = 7.41

**TFPVC.023** m TUBO FUNDA PVC, 23 mm D. (29/08/2003)
1465.000 m × 1.88 (1.94 con costes indirectos) = 2842.10
Tubo de PVC, tipo ARTIGLAS o similar aprobado, de 23 mm de diámetro para enfundar tubo empotrable de DN-12 y DN-15. Incluso accesorios y mano de obra. Instalado, transporte y funcionando correctamente.

| Código | Ud | Descripción | Rendimiento | Precio | Importe |
|---|---|---|---|---|---|
| O01OA030 | h | Oficial primera | 0.054 | 16.8 | 0.91 |
| O01OA050 | h | Ayudante | 0.054 | 15.8 | 0.85 |
| .TUBO.PVC.023 | m | Tubo PVC, 23 mm D., con accesorios (material; 29/08/2003) | 1.000 | 0.1199382601232 | 0.12 |
|  |  | Total |  |  | 1.88 |

**TEVACI.110** m TUBERÍA DE EVACUACIÓN, 110 mm D. INSONORIZADA (29/08/2003)
200.000 m × 12 (12.36 con costes indirectos) = 2472.00
Tubería de evacuación interior, insonorizada, de 100 mm de diámetro, interior y espesor de 5 mm, tipo FRIAPHON o similar, construida con doble capa de material plástico, incluso parte proporcional de piezas especiales, manguitos contra incendios en paso de forjados y accesorios para unión y sujección, tansporte y mano de obra. Instalada y funcionando correctamente.

| Código | Ud | Descripción | Rendimiento | Precio | Importe |
|---|---|---|---|---|---|
| O01OA030 | h | Oficial primera | 0.201 | 16.8 | 3.38 |
| O01OA050 | h | Ayudante | 0.201 | 15.8 | 3.18 |
| .TEVACI.110 | m | Tubería FRIAPHON 110x5 insonorizada con accesorios (material; 29/08/2003) | 1.000 | 5.4372011255831 | 5.44 |
|  |  | Total |  |  | 12 |

**TEVAC.075** m TUBERÍA DE EVACUACIÓN, 75 mm D. INSONORIZADA (11/12/2008)
70.000 m × 7.74 (7.97 con costes indirectos) = 557.90
Tubería de evacuación serie caliente, de 75 mm de diámetro, en P.V.C. rígido, tipo WAVIN o similar aprobado, espesor 3,2 mm, fabricada según norma UNE 53.114. Incluso parte proporcional de piezas especiales y accesorios para unión y sujeción, tranporte y mano de obra. Instalalada y funcionando correctamente.

| Código | Ud | Descripción | Rendimiento | Precio | Importe |
|---|---|---|---|---|---|
| O01OA030 | h | Oficial primera | 0.154 | 16.8 | 2.59 |
| O01OA050 | h | Ayudante | 0.154 | 15.8 | 2.43 |
| .TPVC.075 | m | Tubería PVC, 75x3,2 mm D., con accesorios (material; 11/12/2008) | 1.000 | 2.7186005627915 | 2.72 |
|  |  | Total |  |  | 7.74 |

**TEVAC.063** m TUBERÍA DE EVACUACIÓN, 63 mm D. (02/10/2008)
30.000 m × 6.81 (7.01 con costes indirectos) = 210.30
Tubería de evacuación serie caliente, de 63 mm de diámetro, en P.V.C. rígido, tipo WAVIN o similar aprobado, espesor 3,2 mm, fabricada según norma UNE 53.114. Incluso parte proporcional de piezas especiales y accesorios para unión y sujeción, transporte y mano de obra. Instalalada y funcionando correctamente.

| Código | Ud | Descripción | Rendimiento | Precio | Importe |
|---|---|---|---|---|---|
| O01OA030 | h | Oficial primera | 0.154 | 16.8 | 2.59 |
| O01OA050 | h | Ayudante | 0.154 | 15.8 | 2.43 |
| .TUB.PVC.063 | m | Tubería PVC, 60x3,2 mm D., con accesorios (material; 02/10/2008) | 1.000 | 1.7890790468371 | 1.79 |
|  |  | Total |  |  | 6.81 |

**TEVAC.050** m TUBERÍA DE EVACUACIÓN, 50 mm D. (29/08/2003)
110.000 m × 5.44 (5.6 con costes indirectos) = 616.00
Tubería de evacuación serie caliente, de 50 mm de diámetro, en P.V.C. rígido, tipo WAVIN o similar aprobado, espesor 3,2 mm, fabricada según norma UNE 53.114. Incluso parte proporcional de piezas especiales y accesorios para unión y sujeción, transporte y mano de obra. Instalalada y funcionando correctamente.

| Código | Ud | Descripción | Rendimiento | Precio | Importe |
|---|---|---|---|---|---|
| O01OA030 | h | Oficial primera | 0.127 | 16.8 | 2.13 |
| O01OA050 | h | Ayudante | 0.127 | 15.8 | 2.01 |
| .TUB.PVC.050 | m | Tubería PVC, 50x3,2 mm D., con accesorios (material; 29/08/2003) | 1.000 | 1.2993311513342 | 1.30 |
|  |  | Total |  |  | 5.44 |

**TEVAC.040** m TUBERÍA DE EVACUACIÓN, 40 mm D. (02/10/2008)
150.000 m × 4.83 (4.97 con costes indirectos) = 745.50
Tubería de evacuación serie caliente, de 40 mm de diámetro, en PVC rígido, tipo WAVIN o similar aprobado, espesor 3,2 mm, fabricada segun norma UNE 53.114. Incluso parte proporcional de piezas especiales y accesorios para unión, transporte y sujeción, transporte y mano de obra. Instalada y funcionando correctamente.

| Código | Ud | Descripción | Rendimiento | Precio | Importe |
|---|---|---|---|---|---|
| O01OA030 | h | Oficial primera | 0.114 | 16.8 | 1.92 |
| O01OA050 | h | Ayudante | 0.114 | 15.8 | 1.80 |
| .TUB.PVC.040 | m | Tubería PVC, 40x3,2 mm D., con accesorios (material; 02/10/2008) | 1.000 | 1.1094289061392 | 1.11 |
|  |  | Total |  |  | 4.83 |

**TVENT.050** m TUBERÍA PARA VENTILACIÓN, 50 mm D. (02/10/2008)
20.000 m × 4.65 (4.79 con costes indirectos) = 95.80
Tubería para ventilación seríe caliente, de 50 mm de diámetro, en PVC rígido, tipo WAVIN o similar aprobado, espesor 3,2 mm, fabricada según norma UNE 53.114. Incluso parte proporcional de piezas especiales y accesorios para unión y transporte, sujección, transporte y mano de obra. Instalada y funcionando correctamente.

| Código | Ud | Descripción | Rendimiento | Precio | Importe |
|---|---|---|---|---|---|
| O01OA030 | h | Oficial primera | 0.114 | 16.8 | 1.92 |
| O01OA050 | h | Ayudante | 0.114 | 15.8 | 1.80 |
| .TUB.VEN.050 | m | Tubería ventilación, PVC, 50x3,2 mm D., con accesorios (material; 02/10/2008) | 1.000 | 0.9295215159545 | 0.93 |
|  |  | Total |  |  | 4.65 |

**CANDUCH.012** ud CANAL DUCHA SIFÓNICO DELTA L=1185 mm ESQUINA 90º (09/07/2009)
12.000 ud × 439.13 (452.3 con costes indirectos) = 5427.60
Canal para duchas sifónico, marca ACO o equivalente, modelo Delta, fabricada en acero inoxidable AISI 304. Salida sifónico horizontal rotatoria de DN40, con patas de anclaje al hormigón de instalación. Altura total del canal 20 mm, 70 mm de ancho, formando ángulo de 90º con tramos de longitud 1185 mm cada uno y reja con perforada cuadrada en acero inoxidable AISI 304. Incluso accesorios y pequeño material, transporte y mano de obra para su instalación.

| Código | Ud | Descripción | Rendimiento | Precio | Importe |
|---|---|---|---|---|---|
| OFIC.001 | h | Oficial 1a | 1.004 | 16.8 | 16.87 |
| AYUD.001 | h | Ayudante | 1.004 | 15.8 | 15.86 |
| .CANDUCH.012 | ud | Canal de ducha sifónico DELTA L=1185 mm esquina 90º (material; 15/11/2009) | 2.000 | 203.19540235865 | 406.39 |
|  |  | Total |  |  | 439.13 |

**CANDUCH.016** ud CANAL DUCHA SIFÓNICO ESTANDAR L=1600 mm (09/07/2009)
14.000 ud × 240.71 (247.93 con costes indirectos) = 3471.02
Canal de duchas sifónico, tipo ACO INOX o equivalente, modelo Estandar, con salida vertical DN75, al extremo del canal, con reja perforada redonda antitacón para canal de duchas ACO, de acero inoxidable AISI 304 y sistema de nivelación de reja mediante tornillos. Con pendiente interior incorporada y altura de 30 mm. Con alas incorporadas en los laterales para facilitar el remate de la tela asfáltica, sifón orientable y extraible y accesorios para impermeabilización. Longitud total 1600 mm.

| Código | Ud | Descripción | Rendimiento | Precio | Importe |
|---|---|---|---|---|---|
| OFIC.001 | h | Oficial 1a | 0.670 | 16.8 | 11.256 |
| AYUD.001 | h | Ayudante | 0.670 | 15.8 | 10.586 |
| .CANDUCH.008 | ud | Canal de ducha sifónico Standard, DN75, L=800 mm (material; 15/11/2009) | 2.000 | 109.43366750737 | 218.867 |
|  |  | Total |  |  | 240.71 |

**CANDUCH.030** ud CANAL DUCHA SIFÓNICO ESTANDAR L=3000 mm (23/06/2009)
2.000 ud × 510.19 (525.5 con costes indirectos) = 1051.00
Canal de duchas sifónico, tipo ACO INOX o equivalente, modelo Estandar, con salida vertical DN75, al extremo del canal, con reja perforada redonda antitacón para canal de duchas ACO, de acero inoxidable AISI 304 y sistema de nivelación de reja mediante tornillos. Con pendiente interior incorporada y altura de 30 mm. Con alas incorporadas en los laterales para facilitar el remate de la tela asfáltica, sifón orientable y extraible y accesorios para impermeabilización. Longitud total 3000 mm.

| Código | Ud | Descripción | Rendimiento | Precio | Importe |
|---|---|---|---|---|---|
| OFIC.001 | h | Oficial 1a | 0.670 | 16.8 | 11.26 |
| AYUD.001 | h | Ayudante | 0.670 | 15.8 | 10.59 |
| .CANDUCH.010 | ud | Canal de ducha sifónico Standard, DN75, L=1000 mm (material; 23/06/2009) | 3.000 | 162.77620869714 | 488.33 |
|  |  | Total |  |  | 510.19 |

**CANDUCH.040** ud CANAL DUCHA SIFÓNICO ESTANDAR L=4000 mm (23/06/2009)
1.000 ud × 672.97 (693.16 con costes indirectos) = 693.16
Canal de duchas sifónico, tipo ACO INOX o equivalente, modelo Estandar, con salida vertical DN75, al extremo del canal, con reja perforada redonda antitacón para canal de duchas ACO, de acero inoxidable AISI 304 y sistema de nivelación de reja mediante tornillos. Con pendiente interior incorporada y altura de 30 mm. Con alas incorporadas en los laterales para facilitar el remate de la tela asfáltica, sifón orientable y extraible y accesorios para impermeabilización. Longitud total 4000 mm.

| Código | Ud | Descripción | Rendimiento | Precio |
|---|---|---|---|---|
| OFIC.001 | h | Oficial 1a | 0.670 | 16.8 |
| AYUD.001 | h | Ayudante | 0.670 | 15.8 |
| .CANDUCH.010 | ud | Canal de ducha sifónico Standard, DN75, L=1000 mm | 4.000 | 162.77620869714 |

**CANDUCH.050** ud CANAL DUCHA SIFÓNICO ESTANDAR L=5000 mm (23/06/2009)
1.000 ud × 840.08 (865.28 con costes indirectos) = 865.28
Canal de duchas sifónico, tipo ACO INOX o equivalente, modelo Estandar, con salida vertical DN40, al extremo del canal, con reja perforada redonda antitacón para canal de duchas ACO, de acero inoxidable AISI 304 y sistema de nivelación de reja mediante tornillos. Con pendiente interior incorporada y altura de 30 mm. Con alas incorporadas en los laterales para facilitar el remate de la tela asfáltica, sifón orientable y accesorios para impermeabilización. Longitud total 5000 mm.

| Código | Ud | Descripción | Rendimiento | Precio |
|---|---|---|---|---|
| OFIC.001 | h | Oficial 1a | 0.803 | 16.8 |
| AYUD.001 | h | Ayudante | 0.803 | 15.8 |
| .CANDUCH.010 | ud | Canal de ducha sifónico Standard, DN75, L=1000 mm | 5.000 | 162.77620869714 |

**CANCOC.030** ud CANAL MODULAR CON REJA ENTRAMADA L=3000 mm (23/06/2009)
6.000 ud × 371.98 (383.14 con costes indirectos) = 2298.84
Canal de drenaje, marca ACO o equivalente, tipo CM155, realizado completamente en acero inoxidable AISI 304, compuesto por canal y reja de 155 mm de ancho exterior, tramex 30x10 mm antitacón, con sistema de unión mediante junta EPDM. Incluidas juntas de estanqueidad entre módulos y tornillería adicional para la instalación. Con tornillos de nivelación y patas de anclaje al hormigón. Altura variable entre 55 y 90 mm. Con salida sifónica DN110 con cestillo extraíble. Totalmente instalado.Longitud total 3000 mm.

| Código | Ud | Descripción | Rendimiento | Precio | Importe |
|---|---|---|---|---|---|
| OFIC.001 | h | Oficial 1a | 1.339 | 16.8 | 22.495 |
| AYUD.001 | h | Ayudante | 1.339 | 15.8 | 21.156 |
| .CANCOC.010 | m | Canal de drenaje en acero inoxidable 155 mm L=1000 mm (material; 23/06/2009) | 3.000 | 109.44366236238 | 328.331 |
|  |  | Total |  |  | 371.98 |

**SUMSIF.160** ud SUMIDERO SIFÓNICO 160 mm D. x 400 (29/08/2003)
15.000 ud × 15.19 (15.65 con costes indirectos) = 234.75
Sumidero sifónico de 160 mm de diámetro x 400 mm con rejilla de hierro fundido y desembarco de 110 mm de diámetro. Las perforaciones tendrán una dimensión tal que no pase una esfera de 2 cm de diámetro. Incluso accesorios, transporte y mano de obra. Instalado y funcionando correctamente.

| Código | Ud | Descripción | Rendimiento | Precio | Importe |
|---|---|---|---|---|---|
| O01OA030 | h | Oficial primera | 0.201 | 16.8 | 3.38 |
| O01OA050 | h | Ayudante | 0.201 | 15.8 | 3.18 |
| .SUMSIF.160 | ud | Sumidero sifónico 160 D.x400 mm con accesorios (material; 29/08/2003) | 1.000 | 8.625559873857 | 8.63 |
|  |  | Total |  |  | 15.19 |

**SUMSIF.110** ud SUMIDERO SIFÓNICO 110 mm D. x 400 (29/08/2003)
17.000 ud × 14.25 (14.68 con costes indirectos) = 249.56
Sumidero sifónico de 110 mm de diámetro x 400 mm con rejilla de acero inoxidable y desembarco de 50 mm de diámetro. Las perforaciones tendrán una dimensión tal que no pase una esfera de 2 cm de diámetro. Incluso accesorios, transporte y mano de obra. Instalado y funcionando correctamente.

| Código | Ud | Descripción | Rendimiento | Precio | Importe |
|---|---|---|---|---|---|
| O01OA030 | h | Oficial primera | 0.201 | 16.8 | 3.38 |
| O01OA050 | h | Ayudante | 0.201 | 15.8 | 3.18 |
| .SUMSIF.110 | ud | Sumidero sifónico 110 D.x400 mm con accesorios (material; 29/08/2003) | 1.000 | 7.6860435028923 | 7.69 |
|  |  | Total |  |  | 14.25 |

**SUMSIF.200** ud SUMIDERO SANITARIO 200x200 mm (23/06/2009)
28.000 ud × 110.74 (114.06 con costes indirectos) = 3193.68
Sumidero para suelos de hormigón/embaldosado, marca CAINOX o similar aprobada, con salida vertical de 110 mm de díametro, modelo de baja altura sin brida de membrana. En cuerpo, sifón, cestillo y rejilla (200x200x3 mm) en acero inoxidable. Junta de estanqueidad en caucho EPDM. Sifón/cesta para recodida de sólidos, extraible y filtro. La parte superior es ajustable en altura, puede tener una rotación de 360º y un inclinación aproximada de 10º hacia la parte inferior. Incluso accesorios para instalación, fijación, sellado e impermeabilización. Totalmente instalado y probado.

| Código | Ud | Descripción | Rendimiento | Precio | Importe |
|---|---|---|---|---|---|
| O01OA030 | h | Oficial primera | 0.803 | 16.8 | 13.49 |
| O01OA050 | h | Ayudante | 0.803 | 15.8 | 12.69 |
| .SUMSIF.001 | ud | Sumidero sanitario 200x200mm (material; 23/06/2009) | 1.000 | 84.556473386825 | 84.56 |
|  |  | Total |  |  | 110.74 |

**SUMSIFT.200** ud SUMIDERO SIFÓNICO CON TAPA 200x200 mm (09/07/2009)
1.000 ud × 217.69 (224.22 con costes indirectos) = 224.22
Sumidero para suelos de hormigón/embaldosado, marca CAINOX o equivalente, con salida vertical de 110 mm de díametro, modelo de baja altura sin brida de membrana. Cuerpo, sifón, cestillo y tapa estanca en acero inoxidable. Junta de estanqueidad en caucho EPDM. Sifón/cesta para recodida de sólidos, extraible y filtro. La parte superior es ajustable en altura, puede tener una rotación de 360º y un inclinación aproximada de 10º hacia la parte inferior. Incluso accesorios para instalación, fijación, sellado e impermeabilización. Totalmente instalado y probado.

| Código | Ud | Descripción | Rendimiento | Precio | Importe |
|---|---|---|---|---|---|
| OFIC.001 | h | Oficial 1a | 0.803 | 16.8 | 13.49 |
| AYUD.001 | h | Ayudante | 0.803 | 15.8 | 12.69 |
| .SUMSIF.002 | ud | Sumidero sifónico con tapa estanca 200x200mm (material; 15/11/2009) | 1.000 | 191.51141685165 | 191.51 |
|  |  | Total |  |  | 217.69 |

**BOTSIF.110** ud BOTE SIFÓNICO 110 mm D. (29/08/2003)
1.000 ud × 14.55 (14.99 con costes indirectos) = 14.99
Bote sifónico de 110 mm de diámetro x 400 mm, con tapa ciega de acero inoxidable, desembarco de 50 mm de diámetro. Incluso accesorios, transporte y mano de obra. Totalmente instalado y funcionando.

| Código | Ud | Descripción | Rendimiento | Precio | Importe |
|---|---|---|---|---|---|
| O01OA030 | h | Oficial primera | 0.201 | 16.8 | 3.38 |
| O01OA050 | h | Ayudante | 0.201 | 15.8 | 3.18 |
| .BOTSIF.110 | ud | Bote sifónico 110 D.x400 mm con accesorios (material; 29/08/2003) | 1.000 | 7.9858891532001 | 7.99 |
|  |  | Total |  |  | 14.55 |

**VAIR.001** ud VÁLVULA AIREACIÓN MINIVENT (29/08/2003)
1.000 ud × 11.47 (11.81 con costes indirectos) = 11.81
Válvula de aireación de ramales de desagües, marca STUDOR o similar aprobada, modelo MINIVENT, para conexión a tubería de diámetro 40 y 50, incluso accesorios, transporte y mano de obra. Instalada y funcionando correctamente.

| Código | Ud | Descripción | Rendimiento | Precio | Importe |
|---|---|---|---|---|---|
| O01OA030 | h | Oficial primera | 0.134 | 16.8 | 2.25 |
| O01OA050 | h | Ayudante | 0.134 | 15.8 | 2.12 |
| .VAIR.001 | ud | Válvula aireación MINIVENT (material; 29/08/2003) | 1.000 | 6.5966043067736 | 6.60 |
| .ACC.VAIR.001 | ud | Accesorios válvula MINIVENT (material; 29/08/2003) | 1.000 | 0.4997427505132 | 0.50 |
|  |  | Total |  |  | 11.47 |

**VAIR.002** ud VÁLVULA AIREACIÓN MAXIVENT (29/08/2003)
9.000 ud × 16.4 (16.89 con costes indirectos) = 152.01
Válvula de aireación de bajante fecal, marca STUDOR o similar aprobada, modelo MAXIVENT, para conexión a tubería de diámetro 110 mm, incluso accesorios, transporte y mano de obra. Instalada y funcionando correctamente.

| Código | Ud | Descripción | Rendimiento | Precio | Importe |
|---|---|---|---|---|---|
| O01OA030 | h | Oficial primera | 0.134 | 16.8 | 2.25 |
| O01OA050 | h | Ayudante | 0.134 | 15.8 | 2.12 |
| .VAIR.002 | ud | Válvula aireación MAXIVENT (material; 29/08/2003) | 1.000 | 11.40412956671 | 11.40 |
| .ACC.VAIR.002 | ud | Accesorios válvula MAXIVENT (material; 29/08/2003) | 1.000 | 0.6296758656466 | 0.63 |
|  |  | Total |  |  | 16.4 |

**GP.001** ud GRUPO PRESIÓN FLUXORES (17/06/2009)
1.000 ud × 19460.41 (20044.22 con costes indirectos) = 20044.22
Grupo de presión, marca WILO o equivalente, compacto según DIN 1988, parte 5+6, para conexión directa o indirecta. Compuesto de 3 bombas centrífugas multietapas verticales de la serie MVIE, para trabajar en cascada, una en reserva; con rodetes, difusores y todas las piezas en contacto con el medio de impulsión de acero inoxidable,cierre mecánico independiente del sentido de giro y motor trifásico con variador de frecuencia integrado para regulación continua de la velocidad entre 26 y máx. 60 Hz. Cada bomba con válvula de esfera en la aspiración/ impulsión y válvula de retención en la impulsión, depósito de membrana de 8 litros ( incl. dispositivo de flujo según DIN4807), manómetro y sensor de presión (4 - 20 mA). Listo para instalar, con colectores de acero inoxidable, montado sobre una bancada galvanizada provista de amortiguadores.
Unidad de regulación electrónica Confort-Vario (VR) para la regulación y conmutación de todas las bombas instaladas con variador de frecuencia integrado. Con pantalla LCD para indicación de los estados de trabajo y de la presión actual y botón monomando para la introducción de la presión nominal y de todos los parámetros. Con memoria para historiales de trabajo y de fallos e interface para integración en sistemas GTC según VDI 3814. Interruptor principal e interruptores para funcionamiento manual a velocidad fija para cada bomba, preajustado mediante potenciometro. LEDs para indicación de disponibilidad del equipo, equipo en marcha, fallo, marcha en seco y sobrepresión. Indicación de códigos de fallos y presión actual en pantalla LCD con iluminación de fondo. Contactos libres de tensión para la indicación general de funcionamiento y de avería, así como para la conexión/ desconexión externa del grupo. Relés de disparo para guardamotor y protección contra marcha en seco. Contador de horas de trabajo por bomba. Alternancia automática de bombas con optimización de su tiempo de funcionamiento, cambio de bombas en caso de fallo y arranque de prueba programable. Conexión y desconexión de las bombas sin golpe de ariete mediante regulador PID autoadaptativo. Parada de la bomba principal con Q=0.
- Número de bombas (2 - 4) : 3 bombas
- Modelo de bomba: MVIE 3204 VR
- Carcasa: AISI 304
- Rodetes/difusores: AISI 304
- Camisa: AISI 304
- Eje: 1.4122
- Medio de impulsión: Agua limpia
- Temperatura (máx. 70 °C): 20 °C
- Caudal grupo: 60,00 m3/h
- Caudal por bomba: 30,00 m3/h
- Altura de impulsión: 65,00 m
- Altura de impulsión con Q=0 (sin regulación): 107,60 m
- Presión de entrada (máx. 10 bar) valor de consigna: máx. 16 bar
- Potencia del motor (P2): 15 kW
- Velocidad nominal : 2970 1/min
- Alimentación: 3

| Código | Ud | Descripción | Rendimiento | Precio | Importe |
|---|---|---|---|---|---|
| O01OA030 | h | Oficial primera | 9.373 | 16.8 | 157.47 |
| O01OA050 | h | Ayudante | 9.373 | 15.8 | 148.09 |
| .GP.001 | ud | Grupo presión fluxores (material; 17/06/2009) | 1.000 | 17822.345701261 | 17822.35 |
| .ACC.GP.001 | ud | Accesorios y complementos grupo presión fluxores (material; 17/06/2009) | 1.000 | 1332.5040751133 | 1332.50 |
|  |  | Total |  |  | 19460.41 |

**GP.02** ud GRUPO PRESIÓN AGUA POTABLE (17/06/2009)
1.000 ud × 19942.98 (20541.27 con costes indirectos) = 20541.27
Grupo de presión, marca WILO o equivalente, compacto según DIN 1988, parte 5+6, para conexión directa o indirecta. Compuesto de 3 bombas centrífugas multietapas verticales de la serie MVIE, para trabajar en cascada, una en reserva; con rodetes, difusores y todas las piezas en contacto con el medio de impulsión de acero inoxidable,cierre mecánico independiente del sentido de giro y motor trifásico con variador de frecuencia integrado para regulación continua de la velocidad entre 26 y máx. 60 Hz. Cada bomba con válvula de esfera en la aspiración/ impulsión y válvula de retención en la impulsión, depósito de membrana de 8 litros ( incl. dispositivo de flujo según DIN4807), manómetro y sensor de presión (4 - 20 mA). Listo para instalar, con colectores de acero inoxidable, montado sobre una bancada galvanizada provista de amortiguadores.
Unidad de regulación electrónica Confort-Vario (VR) para la regulación y conmutación de todas las bombas instaladas con variador de frecuencia integrado. Con pantalla LCD para indicación de los estados de trabajo y de la presión actual y botón monomando para la introducción de la presión nominal y de todos los parámetros. Con memoria para historiales de trabajo y de fallos e interface para integración en sistemas GTC según VDI 3814. Interruptor principal e interruptores para funcionamiento manual a velocidad fija para cada bomba, preajustado mediante potenciometro. LEDs para indicación de disponibilidad del equipo, equipo en marcha, fallo, marcha en seco y sobrepresión. Indicación de códigos de fallos y presión actual en pantalla LCD con iluminación de fondo. Contactos libres de tensión para la indicación general de funcionamiento y de avería, así como para la conexión/ desconexión externa del grupo. Relés de disparo para guardamotor y protección contra marcha en seco. Contador de horas de trabajo por bomba. Alternancia automática de bombas con optimización de su tiempo de funcionamiento, cambio de bombas en caso de fallo y arranque de prueba programable. Conexión y desconexión de las bombas sin golpe de ariete mediante regulador PID autoadaptativo. Parada de la bomba principal con Q=0.
- Número de bombas (2 - 4): 3 bombas
- Modelo de bomba: MVIE 1605
- Carcasa: AISI 304
- Rodetes/difusores: AISI 304
- Camisa: AISI 304
- Eje: 1.4122
- Medio de impulsión: Agua limpia
- Temperatura (máx. 70 °C) : 20 °C
- Caudal grupo: 42,00 m3/h
- Caudal por bomba: 21,00 m3/h
- Altura de impulsión: 60,00 m
- Altura de impulsión con Q=0 (sin regulación): 80,69 m
- Presión de entrada (máx. 10 bar): valor de consigna: máx. 16 bar
- Potencia del motor (P2): 5,5 kW
- Velocidad nominal : 2970 1/min
- Alimentación: 3

| Código | Ud | Descripción | Rendimiento | Precio | Importe |
|---|---|---|---|---|---|
| O01OA030 | h | Oficial primera | 9.373 | 16.8 | 157.47 |
| O01OA050 | h | Ayudante | 9.373 | 15.8 | 148.09 |
| .GP.002 | ud | Grupo presión agua potable (material; 17/06/2009) | 1.000 | 18367.515067795 | 18367.52 |
| .ACC.GP.002 | ud | Accesorios y complementos grupo presión agua potable (material; 17/06/2009) | 1.000 | 1269.896303329 | 1269.90 |
|  |  | Total |  |  | 19942.98 |

**NIVEL.LLEN.01** ud NIVEL CONTROL LLENADO ALJIBE (29/08/2003)
2.000 ud × 211.87 (218.23 con costes indirectos) = 436.46
Unidad nivel para control de llenado de aljibes de agua, tipo ORTRAT o similar aprobado, incluyendo barra con boya deslizante y cuatro contactos de mercurio, brida de anclaje, caja estanca e conexiones eléctricas, válvula de boya de 1 1/2" de diámetro, válvula motorizada de 2 vías de 1 1/2" de diámetro, tipo ZUR o similar aprobado, incluso cableado con válvula motorizada, cuadro de grupo presión y sistema de alarma, accesorios para su instalación, transporte y mano de obra. Totalmente instalada y funcionando correctamente.

| Código | Ud | Descripción | Rendimiento | Precio | Importe |
|---|---|---|---|---|---|
| O01OA030 | h | Oficial primera | 0.937 | 16.8 | 15.74 |
| O01OA050 | h | Ayudante | 0.937 | 15.8 | 14.80 |
| .NIVEL.001 | ud | Nivel para control ORTRAT (material; 29/08/2003) | 1.000 | 75.62107300765 | 75.62 |
| .VBY.112 | ud | Válvula boya, 1 1/2" D., con accesorios (material; 29/08/2003) | 1.000 | 10.284705805561 | 10.28 |
| .VM2V.112 | ud | Válvula motorizada 2 vías, 1 1/2" D. (material; 29/08/2003) | 1.000 | 95.430875637991 | 95.43 |
|  |  | Total |  |  | 211.87 |

**ACOM.001** ud ACOMETIDA DE AGUA (ALJIBE PCI) (29/08/2003)
1.000 ud × 239.65 (246.84 con costes indirectos) = 246.84
Acometida de agua a red municipal, según indicación del mismo, para aljibe de Protección Contra Incendios (PCI), incluyendo tubería de diámetro 50, tipo SAIPLEN o similar aprobado, armario con contador de agua fría, 2 llaves de esfera de 1 1/2" de diámetro, con cuerpo de hierro fundido y bola de acero inoxidable, 1 válvula de retención de 1 1/2" de diámetro, construcción similar a las de esfera, 1 grifo de comprobación y manómetro escala 0/10 kg/cm2, con llave, accesorios para instalación, transporte y mano de obra. Totalmente instalado y funcionando correctamente.

| Código | Ud | Descripción | Rendimiento | Precio |
|---|---|---|---|---|
| O01OA030 | h | Oficial primera | 4.184 | 16.8 |
| O01OA050 | h | Ayudante | 4.184 | 15.8 |
| .ARM.GM.112 | ud | Armario llaves 1 1/2", grifo-manómetro (material; 29/08/2003) | 1.000 | 63.167483664862 |
| .TUB.050 | m | Tubería SAIPLEN, 50 D., con accesorios (material; 29/08/2003) | 12.000 | 3.3382815734278 |

**ACOM.002** ud ACOMETIDA DE AGUA (CONSUMO SANITARIO) (27/12/2007)
1.000 ud × 549.44 (565.92 con costes indirectos) = 565.92
Acometida de agua a red municipal, según indicación del mismo, para consumo sanitario, incluyendo 20 m de tubería de diámetro 90, tipo SAIPLEN o similar aprobado, armario con contador de agua fría, 2 llaves de esfera de diámetro 3", con cuerpo de hierro fundido y bola de inoxidable, 1 válvula de retención de diámetro 3", construcción similar a las de esfera, 1 grifo de comprobación y manometro, escala 0/10 kg/cm2, con llave, accesorios para instalación, transporte y mano de obra. Totalmente instalado y funcionando correctamente.

| Código | Ud | Descripción | Rendimiento | Precio |
|---|---|---|---|---|
| O01OA030 | h | Oficial primera | 5.021 | 16.8 |
| O01OA050 | h | Ayudante | 5.021 | 15.8 |
| .ARM.GM.212 | ud | Armario llaves 3" grifo-manómetro (material; 01/10/2008) | 1.000 | 271.36031352864 |
| .TUB.075 | m | Tubería SAIPLEN, 90 D., con accesorios (material; 27/12/2007) | 20.000 | 5.7170570658704 |

**TRATALJ.001** ud DOSIFICACIÓN Y CONTROL DE ALJIBE DE INCENDIOS (21/12/2007)
1.000 ud × 570.1 (587.2 con costes indirectos) = 587.20
Sistema de dosificación y control de aljibe de agua potable, marca VEOLIA o similar aprobada, compuesto por:
- Unidad dosificadora de membrana modelo SM 5-8 para 5 l/h.
- Depósito de polietileno de alta densidad modelo DT120 de 120 litros de capacidad.
- Bidón de 32 kg de hipoclorito sódico de 15 %.
- Electrobomba multicelular autoaspirante con tanque de diafragma, sensor de presión y caudal, controlador y válvula de retención para 3,6 m3/h y 20 m.c.a
Incluso accesorios, conexión electrica y de control, valvulería, mano de obra y transporte. Totalmente instalado y funcionando.

| Código | Ud | Descripción | Rendimiento | Precio | Importe |
|---|---|---|---|---|---|
| O01OA030 | h | Oficial primera | 2.009 | 16.8 | 33.75 |
| O01OA050 | h | Ayudante | 2.009 | 15.8 | 31.74 |
| .TRATALJ.001 | ud | Dosificación y control de aljibe de incendios (material; 21/12/2007) | 1.000 | 504.61024490315 | 504.61 |
|  |  | Total |  |  | 570.1 |

**TRATALJ.002** ud DOSIFICACIÓN Y CONTROL DE ALJIBE DE AGUA POTABLE (01/10/2008)
1.000 ud × 1524.97 (1570.72 con costes indirectos) = 1570.72
Sistema de dosificación y control de aljibe de agua potable, marca VEOLIA o similar aprobada, compuesto por:
- Equipo de control modelo Controlador básico de cloro con sonda de medidad de cloro, analizador para cloro, conjunto hidraúlico compuesto por filtro de malla, detector de caudal, medidor de caudal, válvula de regulación de flujo, válvula de toma de muestras PVC y electroválvula de maniobra y soporte para disponer en pared de placa en PVC
- Dosificador de cloro de 10 l/h de PVC.
- Depósito de polietileno de alta densidad modelo DT120 de 120 litros de capacidad.
- Bidón de 32 kg de hipoclorito sódico de 15 %.
- Electrobomba multicelular autoaspirante con tanque de diafragma, sensor de presión y caudal, controlador y válvula de retención para 9,6 m3/h y 20 m.c.a
Incluso accesorios, conexión electrica y de control, valvulería, mano de obra y transporte. Totalmente instalado y funcionando.

| Código | Ud | Descripción | Rendimiento | Precio | Importe |
|---|---|---|---|---|---|
| O01OA030 | h | Oficial primera | 2.678 | 16.8 | 44.99 |
| O01OA050 | h | Ayudante | 2.678 | 15.8 | 42.31 |
| .TRATALJ.002 | ud | Dosificación y control de aljibe de agua potable (material; 01/10/2008) | 1.000 | 1437.6699395312 | 1437.67 |
|  |  | Total |  |  | 1524.97 |

**EQTA.001** ud EQUIPO DE TRATAMIENTO DE AGUA DEL DEPÓSITO CONTRA INCENDIOS (02/10/2008)
1.000 ud × 3810.92 (3925.25 con costes indirectos) = 3925.25
Equipo de tratamiento depósito contra incendios constituido por:
- Filtro multicapa modelo CTF A4.
- Equipo controlador de cloro, dosificadora modelo SE5, depósito de 120 litros, kit determinación de cloro y pH y primera carga de Hipoclorito Sódico (envase de 30 kg).
Incluso transporte y mano de obra para su montaje y puesta en marcha.

| Código | Ud | Descripción | Rendimiento | Precio | Importe |
|---|---|---|---|---|---|
| O01OA030 | h | Oficial primera | 12.051 | 16.8 | 202.46 |
| O01OA050 | h | Ayudante | 12.051 | 15.8 | 190.41 |
| .EQTA.001 | ud | Equipo tratamiento 15 m3 (material; 02/10/2008) | 1.000 | 3036.2670395827 | 3036.27 |
| .ACC.EQTA.001 | ud | Accesorios equipo tratamiento 15 m3 (material; 02/10/2008) | 1.000 | 381.78347168203 | 381.78 |
|  |  | Total |  |  | 3810.92 |

**EQTA.002** ud EQUIPO DE TRATAMIENTO DE AGUA POTABLE (02/10/2008)
1.000 ud × 5508.34 (5673.59 con costes indirectos) = 5673.59
Equipo de tratamiento de agua sanitaria constituido por:
- Filtro autolimpiante modelo S40-V ASZ.
- Equipo descalcificador modelo V-DESC 10-250 EV, kit de corte, kit de mezcla, kit de deteminación de dureza y sal primera regeneración (300 kg).
- Equipo controlador de cloro dosificadora modelo SE5, depósito de 120 litros, bomba de recirculación y toma de muestras modelo GR 20.0, kit determinación de cloro y pH y primera carga de Hipoclorito Sódico (envase de 30 kg).
Incluso transporte y mano de obra para su instalación y puesta en servicio.

| Código | Ud | Descripción | Rendimiento | Precio | Importe |
|---|---|---|---|---|---|
| O01OA030 | h | Oficial primera | 13.390 | 16.8 | 224.95 |
| O01OA050 | h | Ayudante | 13.390 | 15.8 | 211.56 |
| .EQTA.002 | ud | Equipo tratamiento 100 m3 (material; 02/10/2008) | 1.000 | 4342.524625439 | 4342.52 |
| .ACC.EQTA.002 | ud | Accesorios equipo tratamiento 100 m3 (material; 02/10/2008) | 1.000 | 729.31457524388 | 729.31 |
|  |  | Total |  |  | 5508.34 |

**SEP.GRAS.400** ud SEPARADOR DE GRASAS (29/08/2003)
1.000 ud × 181.6 (187.05 con costes indirectos) = 187.05
Separador de grasas, marca SALTER o similar aprobada, referencía CVC-CG-1500, con tapa registro de 400 mm de diámetro. Incluso conexiones a red de saneamiento y accesorios de instalación.

| Código | Ud | Descripción | Rendimiento | Precio | Importe |
|---|---|---|---|---|---|
| O01OA030 | h | Oficial primera | 5.356 | 16.8 | 89.98 |
| O01OA050 | h | Ayudante | 5.356 | 15.8 | 84.62 |
| .SEP.GRAS.400 | ud | Separador de grasas CVC-CG-1500 (material; 29/08/2003) | 1.000 | 6.9963985071841 | 7.00 |
|  |  | Total |  |  | 181.6 |

**SIF.050** ud SIFÓN LAVADORA-LAVAVAJILLAS, 50 mm D. (23/06/2009)
6.000 ud × 9.47 (9.75 con costes indirectos) = 58.50
Sifón para evacuación de lavadora y lavavajilla de 50 mm de diámetro en PVC. Incluso accesorios, transporte y mano de obra. Totalmente instalado y funcionando.

| Código | Ud | Descripción | Rendimiento | Precio | Importe |
|---|---|---|---|---|---|
| O01OA030 | h | Oficial primera | 0.134 | 16.8 | 2.25 |
| O01OA050 | h | Ayudante | 0.134 | 15.8 | 2.12 |
| .SIF.050 | ud | Sifón lavadora-lavavajillas de 50 mm de diámetro (material; 23/06/2009) | 1.000 | 5.0973760552341 | 5.10 |
|  |  | Total |  |  | 9.47 |

**LLAV.002** ud LLAVE PASO RECTO LAVAVAJILLAS/LAVADORA (23/06/2009)
6.000 ud × 26.34 (27.13 con costes indirectos) = 162.78
Llave de paso recto para alimentación de lavavajillas de 15/20 mm de diámetro, marca ROCA o similar aprobada, serie BRAVA, referencia 526169163, incluso accesorios. Totalmente instalada y funcionando.

| Código | Ud | Descripción | Rendimiento | Precio | Importe |
|---|---|---|---|---|---|
| O01OA030 | h | Oficial primera | 0.201 | 16.8 | 3.38 |
| O01OA050 | h | Ayudante | 0.201 | 15.8 | 3.18 |
| .LLAVPR.001 | ud | Llave de paso recto para lavavajillas y lavadoras (material; 23/06/2009) | 1.000 | 19.77981806531 | 19.78 |
|  |  | Total |  |  | 26.34 |

### SUBCAP.IF.02 INSTALACIÓN DE RED DE RIEGO (01/10/2008)
Importe: 10926.32

**GPR.001** ud GRUPO PRESIÓN RIEGO (17/06/2009)
1.000 ud × 3136.56 (3230.66 con costes indirectos) = 3230.66
Grupo de presión compacto según DIN 1988, parte 5 +6, para conexión directa o indirecta. Compuesto de 2 a 4 bombas centrífugas de alta presión verticales de la serie MVI; con rodetes, difusores y todas las piezas en contacto con el medio de impulsión de acero inoxidable, cierre mecánico independiente del sentido de giro y motor trifásico. Cada bomba con llave de corte en la impulsión y válvula de retención en la impulsión. Depósito de membrana de 8 lit., manómetro y sensor de presión (4 - 20 mA). Listo para instalar, con colector de impulsión en acero galvanizdo (colector de aspiración para instalaciones en carga como accesorio), montado sobre una bancada. Unidad de regulación electrónica (ER) con interruptor principal e interruptor de mando manual-0-automático por bomba. Pilotos indicadoras de falta de agua y funcionamiento/ fallo por bomba. Contactos libres de tensión para la indicación general de funcionamiento y de fallos. Relés de disparo para clixon/PTC y protección contra funcionamiento en seco. Alternancia automática de bombas, cambio de bombas en caso de fallo y arranque de prueba. Desconexión libre de golpes de ariete de la bomba principal mediante paro retardado después de alcanzar el 2º nivel de parada, respetando el tiempo mín. de funcionamiento (ajustable entre 0-180 s).
- Número de bombas (2 - 4) : 2 bombas
- Modelo de bomba : MVI 803
- Carcasa : AISI 304
- Rodetes / difusores : AISI 304
- Camisa : AISI 304
- Eje : 1.4122
- Medio de impulsión : Agua limpia
- Temperatura máx : 70 °C
- Caudal grupo : 10,00 m³/h
- Caudal por bomba : 10,00 m³/h
- Altura de impulsión : 20,00 m
- Altura de impulsión con Q=0 (sin regulación) : 35,02 m
- Presión de entrada (máx. 6 bar) :
- Valor de consigna : máx. 10 bar
- Potencia del motor (P2) : 1,1 kW
- Velocidad nominal : 2970 1/min
- Alimentación : 3

| Código | Ud | Descripción | Rendimiento | Precio | Importe |
|---|---|---|---|---|---|
| O01OA030 | h | Oficial primera | 9.373 | 16.8 | 157.47 |
| O01OA050 | h | Ayudante | 9.373 | 15.8 | 148.09 |
| .GPR.001 | ud | Grupo presión (material; 17/06/2009) | 1.000 | 2488.4190519052 | 2488.42 |
| .ACC.GPR.001 | ud | Accesorios y complementos grupo presión (material; 17/06/2009) | 1.000 | 342.58365033177 | 342.58 |
|  |  | Total |  |  | 3136.56 |

**ASPER.001** ud ASPERSOR AÉREO O EMERGENTE (01/10/2008)
1.000 ud × 30.54 (31.46 con costes indirectos) = 31.46
Aspersor aéreo o emergente inyectado en cyclac provisto de filtro y tobera de varios caudales y alcance regulable de 6 a 12,5 m. de presión de funcionamiento de 3 a 5 kg/cm2 conexión roscada de 3/4", marca Toro, Hunter o similar aprobado montado sobre caña, bobina recortable de P.E. Incluso parte proporcional de accesorios, pequeño material transporte, montaje y funcionando correctamente.

| Código | Ud | Descripción | Rendimiento | Precio | Importe |
|---|---|---|---|---|---|
| O01OA030 | h | Oficial primera | 0.201 | 16.8 | 3.38 |
| O01OA050 | h | Ayudante | 0.201 | 15.8 | 3.18 |
| .ASPER.001 | ud | Aspersor aéreo 12,5 m (material; 01/10/2008) | 1.000 | 23.977657169621 | 23.98 |
|  |  | Total |  |  | 30.54 |

**DIFUS.001** ud DIFUSOR AÉREO O EMERGENTE (01/10/2008)
1.000 ud × 6.43 (6.62 con costes indirectos) = 6.62
Difusor aéreo o emergente inyectado en cyclac provisto de filtro y tobera de alcance regulable de 0 a 4,5 m. de presión de funcionamiento de 1,5 a 4 kg/cm2 y sector de riego variable, conexión roscada de 1/22, marca Toro, Hunter o similar aprobado montado sobre caña de PVC de 20 mm y 10 atm o bobina recortable de P.E. incluso parte proporcional de accesorios, pequeño material, transporte, montaje y funcionando correctamente.

| Código | Ud | Descripción | Rendimiento | Precio | Importe |
|---|---|---|---|---|---|
| O01OA030 | h | Oficial primera | 0.134 | 16.8 | 2.25 |
| O01OA050 | h | Ayudante | 0.134 | 15.8 | 2.12 |
| .DIFUS.001 | ud | Difusor aéreo 4,5 m (material; 01/10/2008) | 1.000 | 2.0589401321142 | 2.06 |
|  |  | Total |  |  | 6.43 |

**ATGI.030** m ANILLO TUBERÍA CON GOTERO INTEGRADO 20 cm (01/10/2008)
105.000 m × 7.9 (8.14 con costes indirectos) = 854.70
Anillo en tubería con gotero integrado de separación entre goteros de 20 cm y caudal por gotero de 2,3 l/h, con parte proporcional de piezas especiales, colocación, montaje y prueba.

| Código | Ud | Descripción | Rendimiento | Precio | Importe |
|---|---|---|---|---|---|
| O01OA030 | h | Oficial primera | 0.134 | 16.8 | 2.25 |
| O01OA050 | h | Ayudante | 0.134 | 15.8 | 2.12 |
| .ATGI.030 | m | Anillo tubería con gotero integrado cada 200 cm (material; 01/10/2008) | 1.000 | 3.5281838186228 | 3.53 |
|  |  | Total |  |  | 7.9 |

**PRDOR.005** ud POGRAMADOR DE 5 ESTACIONES (01/10/2008)
1.000 ud × 360.91 (371.74 con costes indirectos) = 371.74
Programador de 5 estaciones híbrido, 5 activadores por día, duración del riego de 1 a 600 minutos, riego semanal, días pares, impares o intervalos de 1 a 30 días, programa de lluvia de 1 a 7 días, transformador interno, programa automático de protección electrónica, protección primaria y secundaria en caso de aumento de voltaje, alojado en armario metálico intemperie con magnetotérmico, pequeño material y montaje.

| Código | Ud | Descripción | Rendimiento | Precio | Importe |
|---|---|---|---|---|---|
| O01OA030 | h | Oficial primera | 1.339 | 16.8 | 22.50 |
| O01OA050 | h | Ayudante | 1.339 | 15.8 | 21.16 |
| .PRDOR.005 | ud | Programador de 5 estaciones híbrido (material; 01/10/2008) | 1.000 | 317.24669288076 | 317.25 |
|  |  | Total |  |  | 360.91 |

**ARQ.REGIS.340** ud ARQUETA DE REGISTRO (01/10/2008)
5.000 ud × 122.87 (126.56 con costes indirectos) = 632.80
Arqueta de registro de válvulas automáticas de sector de riego, constituida en polipropileno, de 340 mm diámetro y 260 mm de altura, con tapa de color verde de cierre a presión.

| Código | Ud | Descripción | Rendimiento | Precio | Importe |
|---|---|---|---|---|---|
| O01OA030 | h | Oficial primera | 2.009 | 16.8 | 33.75 |
| O01OA050 | h | Ayudante | 2.009 | 15.8 | 31.74 |
| .ARQ.REGIS.34 | ud | Arqueta de registro 340 mm D. / 260 mm H. (material; 01/10/2008) | 1.000 | 57.38046261392 | 57.38 |
|  |  | Total |  |  | 122.87 |

**TBRPE.060** m TUBERÍA DE P.E. DE 60 mm D. y 6 atm (01/10/2008)
3.000 m × 14.86 (15.31 con costes indirectos) = 45.93
Tubería de P.E. de 60 mm de diámetro y 6 atm de presión, parte proporcional de piezas especiales y colocación.

| Código | Ud | Descripción | Rendimiento | Precio | Importe |
|---|---|---|---|---|---|
| O01OA030 | h | Oficial primera | 0.335 | 16.8 | 5.63 |
| O01OA050 | h | Ayudante | 0.335 | 15.8 | 5.29 |
| .TBRPE.060 | m | Tubería de P.E. de 60 mm D. y 6 atm (material; 01/10/2008) | 1.000 | 3.9379728740436 | 3.94 |
|  |  | Total |  |  | 14.86 |

**TBRPE.050** m TUBERÍA DE P.E. DE 50 mm D. y 6 atm (01/10/2008)
65.000 m × 14.33 (14.76 con costes indirectos) = 959.40
Tubería de P.E. de 50 mm de diámetro y 6 atm de presión, parte proporcional de piezas especiales y colocación.

| Código | Ud | Descripción | Rendimiento | Precio | Importe |
|---|---|---|---|---|---|
| O01OA030 | h | Oficial primera | 0.335 | 16.8 | 5.63 |
| O01OA050 | h | Ayudante | 0.335 | 15.8 | 5.29 |
| .TBRPE.050 | m | Tubería de P.E. de 50 mm D. y 6 atm (material; 01/10/2008) | 1.000 | 3.4082455584997 | 3.41 |
|  |  | Total |  |  | 14.33 |

**TPE.040** m TUBERÍA DE P.E. DE 40 mm D. y 6 atm (01/10/2008)
2.000 m × 11.1 (11.43 con costes indirectos) = 22.86
Tubería de P.E. de 40 mm de diámetro y 6 atm de presión, parte proporcional de piezas especiales y colocación.

| Código | Ud | Descripción | Rendimiento | Precio | Importe |
|---|---|---|---|---|---|
| O01OA030 | h | Oficial primera | 0.268 | 16.8 | 4.50 |
| O01OA050 | h | Ayudante | 0.268 | 15.8 | 4.23 |
| .TBRPE.040 | m | Tubería de P.E. de 40 mm D. y 6 atm (material; 01/10/2008) | 1.000 | 2.3687806374323 | 2.37 |
|  |  | Total |  |  | 11.1 |

**TPE.032** m TUBERÍA DE P.E. DE 32 mm D. y 6 atm (17/06/2009)
176.000 m × 10.9 (11.23 con costes indirectos) = 1976.48
Tubería de P.E. de 32 mm de diámetro y 6 atm de presión, parte proporcional de piezas especiales y colocación.

| Código | Ud | Descripción | Rendimiento | Precio | Importe |
|---|---|---|---|---|---|
| O01OA030 | h | Oficial primera | 0.268 | 16.8 | 4.50 |
| O01OA050 | h | Ayudante | 0.268 | 15.8 | 4.23 |
| .TBRPE.032 | m | Tubería de P.E. de 32 mm D. y 6 atm (material; 17/06/2009) | 1.000 | 2.1688835372271 | 2.17 |
|  |  | Total |  |  | 10.9 |

**TPE.025** m TUBERÍA DE P.E. DE 25 mm D. y 6 atm (17/06/2009)
65.000 m × 10.59 (10.91 con costes indirectos) = 709.15
Tubería de P.E. de 25 mm de diámetro y 6 atm de presión, parte proporcional de piezas especiales y colocación.

| Código | Ud | Descripción | Rendimiento | Precio | Importe |
|---|---|---|---|---|---|
| O01OA030 | h | Oficial primera | 0.268 | 16.8 | 4.50 |
| O01OA050 | h | Ayudante | 0.268 | 15.8 | 4.23 |
| .TBRPE.025 | m | Tubería de P.E. de 25 mm D. y 6 atm (material; 17/06/2009) | 1.000 | 1.8590430319089 | 1.86 |
|  |  | Total |  |  | 10.59 |

**TPE.020** m TUBERÍA DE P.E. DE 20 mm D. y 6 atm (17/06/2009)
65.000 m × 10.44 (10.75 con costes indirectos) = 698.75
Tubería de P.E. de 20 mm de diámetro y 6 atm de presión, parte proporcional de piezas especiales y colocación.

| Código | Ud | Descripción | Rendimiento | Precio | Importe |
|---|---|---|---|---|---|
| O01OA030 | h | Oficial primera | 0.268 | 16.8 | 4.50 |
| O01OA050 | h | Ayudante | 0.268 | 15.8 | 4.23 |
| .TBRPE.020 | m | Tubería de P.E. de 20 mm D. y 6 atm (material; 17/06/2009) | 1.000 | 1.709120206755 | 1.71 |
|  |  | Total |  |  | 10.44 |

**TBRGI.030** m TUBERÍA DE GOTEO INTEGRADO 20 cm, 16 mm D. (17/06/2009)
10.000 m × 3.98 (4.1 con costes indirectos) = 41.00
Tubería de goteo integrado de separación entre goteros de 20 cm y 16, 20 y 25 cm de diámetro y caudal por gotero de 2,3 l/h con parte proporcional de piezas especiales, colocación montaje y prueba.

| Código | Ud | Descripción | Rendimiento | Precio | Importe |
|---|---|---|---|---|---|
| O01OA030 | h | Oficial primera | 0.067 | 16.8 | 1.13 |
| O01OA050 | h | Ayudante | 0.067 | 15.8 | 1.06 |
| .TBRGI.030 | m | Tubería de gotero integrado cada 20 cm y 16, 20 y 25 mm D. (material; 17/06/2009) | 1.000 | 1.7890790468371 | 1.79 |
|  |  | Total |  |  | 3.98 |

**CBLEMANG.3015** m CABLE TIPO MANGUERA 3x1,5 mm2 (01/10/2008)
172.000 m × 0.61 (0.63 con costes indirectos) = 108.36
Cable tipo manguera de 3 x 1,5 mm2 para enterrar directamente con colocación.

| Código | Ud | Descripción | Rendimiento | Precio | Importe |
|---|---|---|---|---|---|
| O01OA030 | h | Oficial primera | 0.007 | 16.8 | 0.12 |
| O01OA050 | h | Ayudante | 0.007 | 15.8 | 0.11 |
| .CBLEMAN.3015 | m | Cable tipo manguera 3x1,5 mm2 (material; 01/10/2008) | 1.000 | 0.37980449039 | 0.38 |
|  |  | Total |  |  | 0.61 |

**CBLEMANG.2015** m CABLE TIPO MANGUERA 2x1,5 mm2 (01/10/2008)
646.000 m × 0.5 (0.52 con costes indirectos) = 335.92
Cable tipo manguera de 2 x 1,5 mm2 para enterrar directamente con colocación.

| Código | Ud | Descripción | Rendimiento | Precio | Importe |
|---|---|---|---|---|---|
| O01OA030 | h | Oficial primera | 0.007 | 16.8 | 0.12 |
| O01OA050 | h | Ayudante | 0.007 | 15.8 | 0.11 |
| .CBLEMAN.2015 | m | Cable tipo manguera 2x1,5 mm2 (material; 01/10/2008) | 1.000 | 0.2698610852771 | 0.27 |
|  |  | Total |  |  | 0.5 |

**CABEZ.200** ud CABEZAL DE RIEGO VÁLVULA ESFERA, 2" D. (01/10/2008)
5.000 ud × 67.66 (69.69 con costes indirectos) = 348.45
Cabezal de riego formado por válvula de esfera de 2", válvula reductora de presión de 2" y filtro de 2", con parte proporcional de piezas especiales y colocación.

| Código | Ud | Descripción | Rendimiento | Precio | Importe |
|---|---|---|---|---|---|
| O01OA030 | h | Oficial primera | 0.670 | 16.8 | 11.26 |
| O01OA050 | h | Ayudante | 0.670 | 15.8 | 10.59 |
| .VALR.200 | ud | Valvulería 2" D. (material; 01/10/2008) | 1.000 | 39.5396464206 | 39.54 |
| .ACC.VALR.200 | ud | Accesorios valvulería 2" D. (material; 01/10/2008) | 1.000 | 6.2667740914349 | 6.27 |
|  |  | Total |  |  | 67.66 |

**CABEZ.112** ud CABEZAL DE RIEGO VÁLVULA ESFERA, 1 1/2" D. (01/10/2008)
4.000 ud × 61.83 (63.68 con costes indirectos) = 254.72
Cabezal de riego formado por válvula de esfera de 1 1/2", válvula reductora de presión de 1 1/2" y filtro de 1 1/2", con parte proporcional de piezas especiales y colocación.

| Código | Ud | Descripción | Rendimiento | Precio | Importe |
|---|---|---|---|---|---|
| O01OA030 | h | Oficial primera | 0.670 | 16.8 | 11.26 |
| O01OA050 | h | Ayudante | 0.670 | 15.8 | 10.59 |
| .VALR.112 | ud | Valvulería 1 1/2" D. (material; 01/10/2008) | 1.000 | 34.492244640418 | 34.49 |
| .ACC.VALR.112 | ud | Accesorios valvulería 1 1/2" D. (material; 01/10/2008) | 1.000 | 5.4871754006344 | 5.49 |
|  |  | Total |  |  | 61.83 |

**CONT.CONS.050** ud CONTADOR CONSUMO AGUA DE RIEGO (01/10/2008)
1.000 ud × 184.16 (189.68 con costes indirectos) = 189.68
Contador de consumo de agua de riego, DN 50, con cuerpo en fundición, PN-16, tipo WAI. Incluso accesorios de montaje y soporte.

| Código | Ud | Descripción | Rendimiento | Precio | Importe |
|---|---|---|---|---|---|
| O01OA030 | h | Oficial primera | 0.670 | 16.8 | 11.26 |
| O01OA050 | h | Ayudante | 0.670 | 15.8 | 10.59 |
| .CONT.050 | ud | Contador consumo agua de riego DN50 (material; 01/10/2008) | 1.000 | 141.71704919052 | 141.72 |
| .ACC.CONT.050 | ud | Accesorios contador consumo agua de riego DN50 (material; 01/10/2008) | 1.000 | 20.589401321142 | 20.59 |
|  |  | Total |  |  | 184.16 |

**GRIF.RAC.034** ud GRIFO RÁCOR-MANGUERA, 3/4" D. (01/10/2008)
2.000 ud × 18.35 (18.9 con costes indirectos) = 37.80
Grifo rácor-manguera de 3/8" de diámetro, marca ROCA o similar aprobada, cromado de primera calidad. Incluso llaves de corte y grifo macho de vaciado, accesorios, transporte y mano de obra. Totalmente instalado y funcionando correctamente.

| Código | Ud | Descripción | Rendimiento | Precio | Importe |
|---|---|---|---|---|---|
| O01OA030 | h | Oficial primera | 0.335 | 16.8 | 5.63 |
| O01OA050 | h | Ayudante | 0.335 | 15.8 | 5.29 |
| .GRIF.RAC.034 | ud | Grifo rácor-manguera, 3/4" D. (material; 01/10/2008) | 1.000 | 7.4261772726254 | 7.43 |
|  |  | Total |  |  | 18.35 |

**BOCR.001** ud BOCA DE RIEGO, 1 1/4" D. (01/10/2008)
1.000 ud × 67.81 (69.84 con costes indirectos) = 69.84
Boca de riego tipo municipal de 1 1/4" D. Incluso tapa de hierro fundido y accesorios de conexión.

| Código | Ud | Descripción | Rendimiento | Precio | Importe |
|---|---|---|---|---|---|
| O01OA030 | h | Oficial primera | 1.339 | 16.8 | 22.50 |
| O01OA050 | h | Ayudante | 1.339 | 15.8 | 21.16 |
| .BOCR.114 | ud | Boca de riego, 1 1/4" D. (material; 01/10/2008) | 1.000 | 24.147569704795 | 24.15 |
|  |  | Total |  |  | 67.81 |

## CAP.IPT ENERGÍA SOLAR TÉRMICA (29/08/2003)
Importe: 34338.79

**CSP.001** ud CAPTADOR SOLAR PLANO ST-3500 (16/06/2009)
30.000 ud × 326.45 (336.24 con costes indirectos) = 10087.20
Captador solar plano selectivo de alta eficiencia y rendimiento, marca LUMELCO o similar aprobada, modelo ST-3500, para sistema de circulación forzada. Superficie de absorción 2 m2. Absorbedor de TINOX (absortividad 95 %) con recubrimiento selectivo MICRO-THERM. Carcasa de aluminio anodizado, resistente a condiciones climatológicas adversas (humedad, salinidad, ...). Fuerte revestimiento en su parte posterior y lateral de lana mineral de 25 mm de espesor. Vidrio solar de 4 mm de espesor, cristal de bajo contenido en hierro, antigranizo. Unión del absorbedor y la parrilla de tubos, con tecnología láser. Parrilla de tubos, 9 verticales y 2 horizontales, de 8 mm de diámetro y 0,5 mm de espesor. Superficie total 2,32 m2. Dimensiones totales 2054x1054x80 mm. Peso en vacío 35 kg. Incluso accesorios de fijación, montaje, conexión, transporte y mano de obra para su instalación y conexionado. Totalmente instalado y funcionando.

| Código | Ud | Descripción | Rendimiento | Precio | Importe |
|---|---|---|---|---|---|
| O01OA030 | h | Oficial primera | 2.009 | 16.8 | 33.75 |
| O01OA050 | h | Ayudante | 2.009 | 15.8 | 31.74 |
| .CSP.001 | ud | Captador solar plano ST-3500 (material; 16/06/2009) | 1.000 | 260.95566946296 | 260.96 |
|  |  | Total |  |  | 326.45 |

**BASCSP.001** ud BASE ALUMINIO ST-3500 (16/06/2009)
5.000 ud × 412.41 (424.78 con costes indirectos) = 2123.90
Módulo base para un colector LUMELCO ST-3500 fabricado en aluminio para instalación tanto en cubierta inclinada como en superficie horizontal. Incluso accesorios de unión de captadores (conjuntos de elementos hidráulicos para la conexión en paralelo de 2 y 5 colectores planos, extremo de batería de colectores compuesto por 2 entronques mixtos rosca macho de 22x1/2, 1 cruz de latón de 1/2, 1 vaina para sonda de temperatura de 1/2 x 10 cm, una reducción hexagonal 1/2x3/8, 1 válvula de bola MH 3/8, 1 purgador automático 3/8 y 2 tampones hembra de cobre de 22), transporte y mano de obra para su montaje e instalación. Totalmente instalado.

| Código | Ud | Descripción | Rendimiento | Precio | Importe |
|---|---|---|---|---|---|
| O01OA030 | h | Oficial primera | 1.004 | 16.8 | 16.867 |
| O01OA050 | h | Ayudante | 1.004 | 15.8 | 15.863 |
| .MOD.BAS.001 | ud | Módulo base aluminio ST-3500 (material; 16/06/2009) | 1.000 | 62.877632869565 | 62.878 |
| .MOD.BAS.002 | ud | Módulo ampliación ST-3500 (material; 16/06/2009) | 5.000 | 41.908427058033 | 209.542 |
| .ACC.BAS.001 | ud | Accesorios de unión captadores ST-3500 (material; 16/06/2009) | 1.000 | 107.25478911513 | 107.255 |
|  |  | Total |  |  | 412.41 |

**BSHS.001** ud BOMBA PRIMARIO INSTALACIÓN SOLAR (BS1/BS1') (16/06/2009)
2.000 ud × 343.42 (353.72 con costes indirectos) = 707.44
Bomba simple en línea de rotor húmedo, fabricante WILO o similar aprobado, modelo WILO-TOP-S 30/10 PN 10, para el montaje directo en tubería. Conmutación de 3 velocidades. Aislamiento térmico de serie con las siguientes características:
- Medio de impulsión ... Propilenglicol 38 %
- Caudal ... 3,00 m3/h
- Altura de impulsión ... 8,80 m.c.a.
- Temperatura del fluido ... 110 °C (-20 ... 130 °C)
- Temperatura ambiente ... 20 °C (máx. 40ºC)
- Presión máximo de trabajo ... 10 bar
- Alimentación ... 1

| Código | Ud | Descripción | Rendimiento | Precio | Importe |
|---|---|---|---|---|---|
| O01OA030 | h | Oficial primera | 3.348 | 16.8 | 56.25 |
| O01OA050 | h | Ayudante | 3.348 | 15.8 | 52.90 |
| .BLHS.001 | ud | Bomba en línea rotor húmedo duplex WILO-TOP-S 30/10 (material; 16/06/2009) | 1.000 | 208.66258804926 | 208.66 |
| .BLHS.ACC.01 | ud | Accesorios bomba en línea rotor húmedo duplex WILO-TOP-S 30/10 (material; 16/06/2009) | 1.000 | 25.606818536294 | 25.61 |
|  |  | Total |  |  | 343.42 |

**BSHS.002** ud BOMBA SECUNDARIO INSTALACIÓN SOLAR (BS2) (16/06/2009)
1.000 ud × 483.65 (498.16 con costes indirectos) = 498.16
Bomba en línea de rotor húmedo, tipo dúplex, fabricante WILO o similar aprobado, modelo Wilo-TOP-SD 30/5, PN 10, para el montaje directo en tubería, con clapeta doble para cambio retardado. Conmutación de 3 velocidades. Para conexión a corriente 1x230 V 50 Hz (hasta P2 = 180 W) o 3x400 V/50 Hz (3x230 V/50 Hz en combinación con enchufe conmutador 3x230V, accesorios). Con las siguientes características:
- Medio de impulsión ... agua limpia 100 %
- Caudal ... 1,60 m3/h
- Altura de impulsión ... 4,20 m.c.a.
- Temperatura del fluido ... 60 °C (-20 ... 130 °C)
-Temperatura ambiente .... 20 °C (máx. 40ºC)
- Presión máxima de trabajo ... 10 bar
- Alimentación ... 3x400 V / 50 Hz
- Potencia (máx.) ... 0,14706 kW
- Velocidad (máx.) ... 2650 1/min
- Tipo de protección ... IP 44
- Conexión tubería R 1 1/4/; G 2 / PN10
- Rendimiento mecánio ... 0,599
- Rendimiento motor ... 0,34
- Potencia absorbida ... 0,11 kW.
Incluyendo bridas, contrabridas, juntas, tornillo, accesorios de soportación, pequeño material, transporte, montaje, parte proporcional de grúa, puesta en marcha y funcionando correctamente.

| Código | Ud | Descripción | Rendimiento | Precio | Importe |
|---|---|---|---|---|---|
| O01OA030 | h | Oficial primera | 3.348 | 16.8 | 56.25 |
| O01OA050 | h | Ayudante | 3.348 | 15.8 | 52.90 |
| .BLHS.002 | ud | Bomba en línea rotor húmedo dúplex WILO TOP-SD 30/5 (material; 16/06/2009) | 1.000 | 340.20487483933 | 340.20 |
| .BLHS.ACC.0S | ud | Accesorios bomba en línea rotor húmedo dúplex WILO TOP-SD 30/5 (material; 16/06/2009) | 1.000 | 34.302342395223 | 34.30 |
|  |  | Total |  |  | 483.65 |

**REGDT.001** ud REGULADOR ELECTRÓNICA SC300 (16/06/2009)
1.000 ud × 186.23 (191.82 con costes indirectos) = 191.82
Regulador diferencial de temperatura que dispone de un máximo de 6 entradas (PT100) para la medición de la temperatura y una de ellas con la posibilidad de controlar impulsos, así como de 3 salidas, 2 de las cuales permiten el control de las revoluciones de la bomba, al igual que existe la posibilidad de integrarle un caudalímetro para la estimación de la energía obtenida por el sistema. Consta de funcionamiento en modo vacaciones, posibilidad de controlar el sistema de apoyo, función anticongelamiento y función antilegionella. Posibilidad de actualización del software, pantalla gráfica animada y descarga de registro de los datos a memoria SD para monitorización. Incluso accesorios anclaje, conexionado y programación. Totalmente instalado y funcionando.

| Código | Ud | Descripción | Rendimiento | Precio | Importe |
|---|---|---|---|---|---|
| O01OA030 | h | Oficial primera | 0.670 | 16.8 | 11.26 |
| O01OA050 | h | Ayudante | 0.670 | 15.8 | 10.59 |
| .REGDT.001 | ud | Regulador diferencial de temperatura SC300 (material; 16/06/2009) | 1.000 | 164.37538549879 | 164.38 |
|  |  | Total |  |  | 186.23 |

**DEPACUM.001** ud DEPÓSITO ACUMULADOR 3000 litros (DS) (16/06/2009)
1.000 ud × 2064.13 (2126.05 con costes indirectos) = 2126.05
Depósito acumulador de 3000 litros de capacidad con ánodo de magnesio, tratamiento acumulador de resistencia termo-endurecida SMALVER, aislamiento con espuma de poliuretano flexible sin CFC de 100 mm de espesor y acabado exterior en vinilo gris, con una presión máxima de servicio de 10 bar y una temperatura máxima de 95 ºC, altura 2780 mm, diámetro 1450 mm y un peso de 535 kg. Incluso accesorios, válvulas de corte y seguridad, soportes y anclajes, transporte y mano de obra para su instalación y conexionado. Totalmente instalado y funcionando.

| Código | Ud | Descripción | Rendimiento | Precio | Importe |
|---|---|---|---|---|---|
| O01OA030 | h | Oficial primera | 1.674 | 16.8 | 28.12 |
| O01OA050 | h | Ayudante | 1.674 | 15.8 | 26.45 |
| .DEPACUM.001 | ud | Depósito acumulador 3000 litros (material; 16/06/2009) | 1.000 | 2009.5555535085 | 2009.56 |
|  |  | Total |  |  | 2064.13 |

**VES.200** ud VASO DE EXPANSIÓN 200 litros 6 bar (16/06/2009)
1.000 ud × 310.77 (320.09 con costes indirectos) = 320.09
Vaso de expansión de 200 litros de capacidad y una presión máxima de 6 bar. Incluso accesorios, válvulas de corte, soportes y anclajes, transporte y mano de obra para su instalación y conexionado. Totalmente instalado y funcionando.

| Código | Ud | Descripción | Rendimiento | Precio | Importe |
|---|---|---|---|---|---|
| O01OA030 | h | Oficial primera | 1.339 | 16.8 | 22.50 |
| O01OA050 | h | Ayudante | 1.339 | 15.8 | 21.16 |
| .VES.200 | ud | Vaso de expansión 200 litros 6 bar (material; 16/06/2009) | 1.000 | 267.11250014928 | 267.11 |
|  |  | Total |  |  | 310.77 |

**AER.044** ud AERORREFRIGERADOR 44 kW (AT) (16/06/2009)
1.000 ud × 1132.32 (1166.29 con costes indirectos) = 1166.29
Aerorrefrigerador, marca AIRLAN o similar aprobada, modelo WTE 533ST, para la disipación de 44,06 kW de calor del sistema de captación solar. Incluso cableado, conexión eléctrica, de control, circuito hidráulico, soportes antivibratorios, válvulas de corte y elementos auxiliares, transporte y mano de obra para su instalación y conexionado. Totalmente instalado y funcionando.

| Código | Ud | Descripción | Rendimiento | Precio | Importe |
|---|---|---|---|---|---|
| O01OA030 | h | Oficial primera | 2.009 | 16.8 | 33.75 |
| O01OA050 | h | Ayudante | 2.009 | 15.8 | 31.74 |
| .AER.038 | ud | Aerorrefrigerador WTE 533 ST (material; 16/06/2009) | 1.000 | 1066.8308340855 | 1066.83 |
|  |  | Total |  |  | 1132.32 |

**ITP.001** ud INTERCAMBIADOR DE PLACAS (ICS) (16/06/2009)
1.000 ud × 703.68 (724.79 con costes indirectos) = 724.79
Intercambiador de placas de acero inoxibable apto para una potenci de hasta 36 kW. Fabricado según norma DIN ISO 9001. Todos los elementos fabricados en acero inoxidable resistente al ácido 1.4401 y soldadas en horno al vacío usando relleno de cobre 100%. Equipos fabricados según Normativa Europea 97/23/EC, AFS, 1999:4. Incluso aislamiento fabricado en poliuretano con 30 mm de espesor, accesorios, soportes, válvulas, termómetros, transporte y mano de obra para su montaje, instalación y conexionado. Totalmente instalado y funcionando.

| Código | Ud | Descripción | Rendimiento | Precio | Importe |
|---|---|---|---|---|---|
| O01OA030 | h | Oficial primera | 8.034 | 16.8 | 134.97 |
| O01OA050 | h | Ayudante | 8.034 | 15.8 | 126.94 |
| .ITP.001 | ud | Intercambiador de placas CB52-30M (material; 16/06/2009) | 1.000 | 384.22221630453 | 384.22 |
| .AIS.ITP.001 | ud | Aislamiento intercambiador CB52-30M (material; 16/06/2009) | 1.000 | 39.049898525098 | 39.05 |
| .ACC.ITP.001 | ud | Accesorios intercambiador CB52-30M (material; 16/06/2009) | 1.000 | 18.500476623997 | 18.50 |
|  |  | Total |  |  | 703.68 |

**CONTE.001** ud CONTADOR DE ENERGÍA (16/06/2009)
1.000 ud × 215.6 (222.07 con costes indirectos) = 222.07
Contador de energía ultrasónico para instalación en el circuito secundario con un caudal máximo de 3,0 m3/h y sus respectivas sondas de temperatura PT500 y sus vainas. Incluso 2 sondas y un caudalímetro por ultrasonidos, accesorios, conexionado y mano de obra para su instalación. Totalmente instalado y funcionando.

| Código | Ud | Descripción | Rendimiento | Precio | Importe |
|---|---|---|---|---|---|
| O01OA030 | h | Oficial primera | 1.004 | 16.8 | 16.87 |
| O01OA050 | h | Ayudante | 1.004 | 15.8 | 15.86 |
| .CONTE.001 | ud | Contador de energía MC401 30 (material; 16/06/2009) | 1.000 | 182.86586726777 | 182.87 |
|  |  | Total |  |  | 215.6 |

**VALSEG.001** ud VÁLVULA DE SEGURIDAD 6 bar (16/06/2009)
7.000 ud × 28.84 (29.71 con costes indirectos) = 207.97
Válvula de seguridad timbrada a 6 bar con cuerpo de latón, conexión a 1/2H, descarga a 3/4H y una tempera mímima de trabajo de 130 ºC, para grupo de colectores, vaso de expansión y acumulador. Totalmente instalada y funcionando.

| Código | Ud | Descripción | Rendimiento | Precio | Importe |
|---|---|---|---|---|---|
| O01OA030 | h | Oficial primera | 0.670 | 16.8 | 11.26 |
| O01OA050 | h | Ayudante | 0.670 | 15.8 | 10.59 |
| .VALSEG.001 | ud | Válvula de seguridad 6 bar (material; 16/06/2009) | 1.000 | 6.9864036521738 | 6.99 |
|  |  | Total |  |  | 28.84 |

**TERM.001** ud TERMÓMETRO 0-160 ºC (16/06/2009)
8.000 ud × 8.07 (8.31 con costes indirectos) = 66.48
Termómetro horizontal 65x50 mm rango 0-160 ºC.

| Código | Ud | Descripción | Rendimiento | Precio | Importe |
|---|---|---|---|---|---|
| O01OA030 | h | Oficial primera | 0.134 | 16.8 | 2.25 |
| O01OA050 | h | Ayudante | 0.134 | 15.8 | 2.12 |
| .TERM.001 | ud | Termómetro horizontal 0-160 ºC (material; 16/06/2009) | 1.000 | 3.6980963537973 | 3.70 |
|  |  | Total |  |  | 8.07 |

**MANOM.001** ud MANÓMETRO 0-10 bar (16/06/2009)
6.000 ud × 6.84 (7.05 con costes indirectos) = 42.30
Mamómetro 0-10 bar.

| Código | Ud | Descripción | Rendimiento | Precio | Importe |
|---|---|---|---|---|---|
| O01OA030 | h | Oficial primera | 0.134 | 16.8 | 2.25 |
| O01OA050 | h | Ayudante | 0.134 | 15.8 | 2.12 |
| .MANOM.001 | ud | Manómetro 0-10 bar (material; 16/06/2009) | 1.000 | 2.468729187535 | 2.47 |
|  |  | Total |  |  | 6.84 |

**FCP.001** ud FLUIDO CALOPORTANTE (16/06/2009)
1.000 ud × 82.33 (84.8 con costes indirectos) = 84.80
25 litros propilenglicol, marca WOLF o similar aprobada, modelo ANRO con inhibidores a la corrosión. Temperatura mínima de trabajo -30ºC. Temperatura máxima de trabajo 170ºC. Peso específico 1,043 gr/cc. Calor específico 0,87 kcal/kgºC. Viscosidad cinemática a 20ºC es de 5,22 mm2/sg. Tensión de vapor 2 mbar. PH comprendido entre 7,5 y 8,5.

| Código | Ud | Descripción | Rendimiento | Precio | Importe |
|---|---|---|---|---|---|
| O01OA030 | h | Oficial primera | 0.067 | 16.8 | 1.13 |
| O01OA050 | h | Ayudante | 0.067 | 15.8 | 1.06 |
| .FCP.001 | ud | Propilenglicol 25 litros (material; 16/06/2009) | 1.000 | 80.138747472289 | 80.14 |
|  |  | Total |  |  | 82.33 |

**TCPV.040** m TUBERÍA CLORURO POLIVINILO D.40
40.000 m × 11.19 (11.53 con costes indirectos) = 461.20

**AISCQ.19040** m AISLAMIENTO COQUILLA 19 mm-D.40
40.000 m × 3.88 (4 con costes indirectos) = 160.00

**REVTUB.040** m REVESTIMIENTO DE TUBERÍA D.40
40.000 m × 8.13 (8.37 con costes indirectos) = 334.80

**VM.006** ud VÁLVULA DE MARIPOSA, 6" D.
6.000 ud × 146.95 (151.36 con costes indirectos) = 908.16

**VM.004** ud VÁLVULA DE MARIPOSA, 4" D.
2.000 ud × 82.65 (85.13 con costes indirectos) = 170.26

**VM.003** ud VÁLVULA DE MARIPOSA, 3" D.
2.000 ud × 71.75 (73.9 con costes indirectos) = 147.80

**VB.200** ud VÁLVULA DE BOLA, 2" D.
9.000 ud × 44.43 (45.76 con costes indirectos) = 411.84

**VB.112** ud VÁLVULA DE BOLA, 1 1/2" D.
5.000 ud × 36.33 (37.42 con costes indirectos) = 187.10

**VB.114** ud VÁLVULA DE BOLA, 1 1/4" D.
5.000 ud × 31.45 (32.39 con costes indirectos) = 161.95

**VEQ.50** ud VÁLVULA DE EQUILIBRADO DN 50 (12/07/2004)
2.000 ud × 156.3 (160.99 con costes indirectos) = 321.98
Válvula de equilibrado hidráulico, tipo T.A. o similar aprobado, modelo STAD será de asiento inclinado, fabricada totalmente en metal con conexiones roscadas, provista de tomas de presión permanentes y autoestancas para ajuste y medición de caudal, la presión y la temperatura. Aisladas térmicamente junto con revestimiento en PVC y juntas de estanqueidad en Armaflex. Memorización oculta de la posición de ajuste para su utilización como válvula de corte. Provista de volante con indicación en dos dígitos de dicha posición de ajuste. Posiciones posibles: 40 de DN 50 y Kvs 33.

| Código | Ud | Descripción | Rendimiento | Precio | Importe |
|---|---|---|---|---|---|
| O01OA030 | h | Oficial primera | 0.670 | 16.8 | 11.26 |
| O01OA050 | h | Ayudante | 0.670 | 15.8 | 10.59 |
| .VESF.50 | ud | Válvula de equilibrado DIN 50 | 1.000 | 77.819941109908 | 77.82 |
| .VESF.AT50 | m | Aislamiento térmico VEM DN 50 | 1.000 | 56.63084848815 | 56.63 |
|  |  | Total |  |  | 156.3 |

**VEQ.40** ud VÁLVULA DE EQUILIBRADO DN 40 (12/07/2004)
2.000 ud × 137.43 (141.55 con costes indirectos) = 283.10
Válvula de equilibrado hidráulico, tipo T.A. o similar aprobado, modelo STAD será de asiento inclinado, fabricada totalmente en metal con conexiones roscadas, provista de tomas de presión permanentes y autoestancas para ajuste y medición de caudal, la presión y la temperatura. Aisladas térmicamente junto con revestimiento en PVC y juntas de estanqueidad en Armaflex. Memorización oculta de la posición de ajuste para su utilización como válvula de corte. Provista de volante con indicación en dos dígitos de dicha posición de ajuste. Posiciones posibles: 40 de DN 40 y Kvs 19,2. Presión máxima de trabajo 16 bar y temperatura hasta 150º C. Incluso material de unión, accesorios, transporte y montaje.

| Código | Ud | Descripción | Rendimiento | Precio | Importe |
|---|---|---|---|---|---|
| O01OA030 | h | Oficial primera | 0.670 | 16.8 | 11.26 |
| O01OA050 | h | Ayudante | 0.670 | 15.8 | 10.59 |
| .VESD.040 | ud | Válvula de equilibrado DN40 | 1.000 | 60.129047741742 | 60.13 |
| .VESD.AT40 | ud | Aislamiento térmico VEM DN 40 | 1.000 | 55.451455596939 | 55.45 |
|  |  | Total |  |  | 137.43 |

**VEQ.032** ud VÁLVULA DE EQUILIBRADO DN 32
1.000 ud × 132.41 (136.38 con costes indirectos) = 136.38

**VA.112** ud VÁLVULA DE ASIENTO, 1 1/2" D.
1.000 ud × 40.57 (41.79 con costes indirectos) = 41.79

**VA.114** ud VÁLVULA DE ASIENTO, 1 1/4" D.
1.000 ud × 39.23 (40.41 con costes indirectos) = 40.41

**VR.200** ud VÁLVULA DE RETENCIÓN, 2" D.
2.000 ud × 55.11 (56.76 con costes indirectos) = 113.52

**VR.112** ud VÁLVULA DE RETENCIÓN, 1 1/2" D.
1.000 ud × 49.42 (50.9 con costes indirectos) = 50.90

**FDA.002** ud FILTRO DE AGUA 2" D. (12/07/2004)
2.000 ud × 103.62 (106.73 con costes indirectos) = 213.46
Filtro de agua de diámetro 2" y PN-16, construido en hiero fundido y provisto de tamiz de acero inoxidable. Incluyendo bridas, contrabridas, accesorios, pequeño material, transporte y montaje.

| Código | Ud | Descripción | Rendimiento | Precio | Importe |
|---|---|---|---|---|---|
| O01OA030 | h | Oficial primera | 1.339 | 16.8 | 22.50 |
| O01OA050 | h | Ayudante | 1.339 | 15.8 | 21.16 |
| .FDA.200 | ud | Filtro de agua de diámetro 2" | 1.000 | 59.959135206568 | 59.96 |
|  |  | Total |  |  | 103.62 |

**FDA.112** ud FILTRO DE AGUA, 1 1/2" D.
2.000 ud × 82.82 (85.3 con costes indirectos) = 170.60

**FDA.114** ud FILTRO DE AGUA, 1 1/4" D.
1.000 ud × 82.54 (85.02 con costes indirectos) = 85.02

**AVD.002** ud ANTIVIBRADOR-DILATADOR 2" D.
4.000 ud × 65.78 (67.75 con costes indirectos) = 271.00

**AVD.112** ud ANTIVIBRADOR-DILATADOR 1 1/2" D.
2.000 ud × 60.23 (62.04 con costes indirectos) = 124.08

**MESF.001** ud MANÓMETRO DE ESFERA (13/07/2004)
7.000 ud × 60.98 (62.81 con costes indirectos) = 439.67
Manómetro de esfera. Incluyendo tubo, llave de corte y accesorios, de diámetro 100 mm.

| Código | Ud | Descripción | Rendimiento | Precio | Importe |
|---|---|---|---|---|---|
| O01OA030 | h | Oficial primera | 0.670 | 16.8 | 11.26 |
| O01OA050 | h | Ayudante | 0.670 | 15.8 | 10.59 |
| .MESF.001 | ud | Manómetro de esfera | 1.000 | 39.12985736518 | 39.13 |
|  |  | Total |  |  | 60.98 |

**TESF.001** ud TERMÓMETRO DE ESFERA (13/07/2004)
14.000 ud × 88.24 (90.89 con costes indirectos) = 1272.46
Termómetro de esfera construido por esfera de diámetro 100 mm. Incluyendo pequeño material, transporte y montaje.

| Código | Ud | Descripción | Rendimiento | Precio | Importe |
|---|---|---|---|---|---|
| O01OA030 | h | Oficial primera | 1.004 | 16.8 | 16.87 |
| O01OA050 | h | Ayudante | 1.004 | 15.8 | 15.86 |
| .TESF.001 | ud | Termómetro de esfera | 1.000 | 55.511424727001 | 55.51 |
|  |  | Total |  |  | 88.24 |

**IFA.001** ud INTERRUPTOR DE FLUJO
3.000 ud × 104.2 (107.33 con costes indirectos) = 321.99

**PAI.001** ud PURGADOR DE AIRE (13/07/2004)
2.000 ud × 66.36 (68.35 con costes indirectos) = 136.70
Purgador de aire automático provisto de sistema de purga mediante flotador y válvula de cierre incorporada. Incluyendo tubería de descarga, pequeño material, transporte y montaje.

| Código | Ud | Descripción | Rendimiento | Precio | Importe |
|---|---|---|---|---|---|
| O01OA030 | h | Oficial primera | 0.670 | 16.8 | 11.26 |
| O01OA050 | h | Ayudante | 0.670 | 15.8 | 10.59 |
| .PAI.001 | ud | Purgador de aire | 1.000 | 44.507089360701 | 44.51 |
|  |  | Total |  |  | 66.36 |

**TUBCU.4240** m TUBERÍA DE COBRE 42/40 mm D. (23/06/2009)
110.000 m × 41.33 (42.57 con costes indirectos) = 4682.70
Tubería de cobre rígido de 42/40 mm de diámetro para circuitos solares, colocada en el exterior del edificio, con aislamiento térmico mediante coquilla de lana de vidrio, abierta longitudinalmente por la generatriz, de 48 mm de diámetro interior y 40 mm de espersor: emulsión asfáltica para protección de la coquilla y chapa de aluminio de 0,6 mm de espesor para el recubrimiento de la tubería previamente aislada. Incluso accesorios de anclaje, fijación de coquilla y rebestimiento y mano de obra para su instalación y protección. Totalmente instalada.

| Código | Ud | Descripción | Rendimiento | Precio | Importe |
|---|---|---|---|---|---|
| O01OA030 | h | Oficial primera | 0.670 | 16.8 | 11.26 |
| O01OA050 | h | Ayudante | 0.670 | 15.8 | 10.59 |
| .TUBCU.4240 | m | Tubería de cobre 42/40 mm D. (material; 23/06/2009) | 1.000 | 7.1263316223175 | 7.13 |
| .AISTCU.4240 | m | Coquilla cilíndrica 48 mm D. espesor 40 mm (material; 23/06/2009) | 1.000 | 2.6686262877402 | 2.67 |
| .RECTCU.2220 | m2 | Chapa de aluminio de 0,6 mm de espesor (material; 23/06/2009) | 0.520 | 18.62041488412 | 9.68 |
|  |  | Total |  |  | 41.33 |

**TUBCU.3533** m TUBERÍA DE COBRE 35/33 mm D. (23/06/2009)
20.000 m × 38.48 (39.63 con costes indirectos) = 792.60
Tubería de cobre rígido de 35/33 mm de diámetro para circuitos solares, colocada en el exterior del edificio, con aislamiento térmico mediante coquilla de lana de vidrio, abierta longitudinalmente por la generatriz, de 48 mm de diámetro interior y 40 mm de espersor: emulsión asfáltica para protección de la coquilla y chapa de aluminio de 0,6 mm de espesor para el recubrimiento de la tubería previamente aislada. Incluso accesorios de anclaje, fijación de coquilla y rebestimiento y mano de obra para su instalación y protección. Totalmente instalada.

| Código | Ud | Descripción | Rendimiento | Precio | Importe |
|---|---|---|---|---|---|
| O01OA030 | h | Oficial primera | 0.670 | 16.8 | 11.26 |
| O01OA050 | h | Ayudante | 0.670 | 15.8 | 10.59 |
| .TUBCU.3533 | m | Tubería de cobre 35/33 mm D. (material; 23/06/2009) | 1.000 | 5.167340040306 | 5.17 |
| .AISTCU.3533 | m | Coquilla cilíndrica 42 mm D. espesor 40 mm (material; 23/06/2009) | 1.000 | 2.5187034625863 | 2.52 |
| .RECTCU.2220 | m2 | Chapa de aluminio de 0,6 mm de espesor | 0.480 | 18.62041488412 | 8.94 |
|  |  | Total |  |  | 38.48 |

**TUBCU.2826** m TUBERÍA DE COBRE 28/26 mm D. (23/06/2009)
20.000 m × 38.71 (39.87 con costes indirectos) = 797.40
Tubería de cobre rígido de 28/26 mm de diámetro para circuitos solares, colocada en el exterior del edificio, con aislamiento térmico mediante coquilla de lana de vidrio, abierta longitudinalmente por la generatriz, de 48 mm de diámetro interior y 40 mm de espersor: emulsión asfáltica para protección de la coquilla y chapa de aluminio de 0,6 mm de espesor para el recubrimiento de la tubería previamente aislada. Incluso accesorios de anclaje, fijación de coquilla y rebestimiento y mano de obra para su instalación y protección. Totalmente instalada.

| Código | Ud | Descripción | Rendimiento | Precio | Importe |
|---|---|---|---|---|---|
| O01OA030 | h | Oficial primera | 0.670 | 16.8 | 11.26 |
| O01OA050 | h | Ayudante | 0.670 | 15.8 | 10.59 |
| .TUBCU.2826 | m | Tubería de cobre 28/26 mm D. (material; 23/06/2009) | 1.000 | 6.9364293771225 | 6.94 |
| .AISTCU.2826 | m | Coquilla cilíndrica 35 mm D. espesor 40 mm (material; 23/06/2009) | 1.000 | 2.0989195521552 | 2.10 |
| .RECTCU.2220 | m2 | Chapa de aluminio de 0,6 mm de espesor | 0.420 | 18.62041488412 | 7.82 |
|  |  | Total |  |  | 38.71 |

**TUBCU.2220** m TUBERÍA DE COBRE 22/20 mm D. (23/06/2009)
60.000 m × 34.31 (35.34 con costes indirectos) = 2120.40
Tubería de cobre rígido de 22/20 mm de diámetro para circuitos solares, colocada en el exterior del edificio, con aislamiento térmico mediante coquilla de lana de vidrio, abierta longitudinalmente por la generatriz, de 48 mm de diámetro interior y 40 mm de espersor: emulsión asfáltica para protección de la coquilla y chapa de aluminio de 0,6 mm de espesor para el recubrimiento de la tubería previamente aislada. Incluso accesorios de anclaje, fijación de coquilla y rebestimiento y mano de obra para su instalación y protección. Totalmente instalada.

| Código | Ud | Descripción | Rendimiento | Precio | Importe |
|---|---|---|---|---|---|
| O01OA030 | h | Oficial primera | 0.670 | 16.8 | 11.26 |
| O01OA050 | h | Ayudante | 0.670 | 15.8 | 10.59 |
| .TUBCU.2220 | m | Tubería de cobre 22/20 mm D. (material; 23/06/2009) | 1.000 | 3.6081426587049 | 3.61 |
| .AISTCU.2220 | m | Coquilla cilíndrica 27 mm D. espesor 40 mm (material; 23/06/2009) | 1.000 | 1.7690893368166 | 1.77 |
| .RECTCU.2220 | m2 | Chapa de aluminio de 0,6 mm de espesor | 0.380 | 18.62041488412 | 7.08 |
|  |  | Total |  |  | 34.31 |

**VC.2220** ud VÁLVULA DE CORTE Cu 22/20 mm D. (24/06/2009)
12.000 ud × 10 (10.3 con costes indirectos) = 123.60
Válvula de corte para tubería de cobre de aplicación solar, 22/20 mm D. Incluso accesorios, aislamiento térmico (espesor para exteriores) y revestimiento de chapa de aluminio. Totalmente instalada probada y funcionando.

| Código | Ud | Descripción | Rendimiento | Precio | Importe |
|---|---|---|---|---|---|
| O01OA030 | h | Oficial primera | 0.201 | 16.8 | 3.38 |
| O01OA050 | h | Ayudante | 0.201 | 15.8 | 3.18 |
| .VC.2220 | ud | Válvula de corte Cu 22/20 mm D. (material; 24/06/2009) | 1.000 | 3.4382301235305 | 3.44 |
|  |  | Total |  |  | 10 |

**VEQ.2220** ud VÁLVULA DE EQUILIBRADO Cu 22/20 mm D. (24/06/2009)
6.000 ud × 46.37 (47.76 con costes indirectos) = 286.56
Válvula de equilibrado dinámico de latón estampado con juntas EPDM, de 20 mm, conexiones roscadas, con cartucho metálico, PN25, rango de temperatura de -20 a 120 ºC, rango de presión de 7 a 600 kPa, périda de carga mínima 7 kPa. Incluso elementos de montaje y accesorios, aislamiento térmico (espesor para exteriores) y revestimiento de chapa de aluminio. Totalmente instalada, probada y funcionando.

| Código | Ud | Descripción | Rendimiento | Precio | Importe |
|---|---|---|---|---|---|
| O01OA030 | h | Oficial primera | 0.335 | 16.8 | 5.63 |
| O01OA050 | h | Ayudante | 0.335 | 15.8 | 5.29 |
| .VEQ.2220 | ud | Válvula de equilibrado Cu 22/20 mm D. (material; 24/06/2009) | 1.000 | 35.451750721403 | 35.45 |
|  |  | Total |  |  | 46.37 |

## CAP.IP PROTECCIÓN CONTRA INCENDIOS (20/06/1997)
Importe: 83918.26

### SUBCAP.IP.01 DETECCIÓN DE INCENDIOS (11/05/1999)
Importe: 39081.42

**CENTRAL.001** ud CENTRAL DETECCIÓN (17/01/2006)
1.000 ud × 3439.8 (3542.99 con costes indirectos) = 3542.99
Central analógica de detección de incendios, tipo ESSER o similar aprobado, modelo IQ8C-M1, con capacidad para hasta 5 bucles de detección con un máximo de 127 direcciones por bucle, completa, formada por:
- Procesador para 5 bucles clase A.
- Procesador para medios de alarma.
- Panel de señalización con impresora y salida exterior.
Incluso cableado, accesorios y pequeño material para su instalación y mano de obra para montaje, conexionado, programación, pruebas y puesta en marcha.

| Código | Ud | Descripción | Rendimiento | Precio | Importe |
|---|---|---|---|---|---|
| O01OA030 | h | Oficial primera | 16.068 | 16.8 | 269.942 |
| O01OA050 | h | Ayudante | 16.068 | 15.8 | 253.874 |
| EQ.BAS.001 | ud | Equipo básico IQ8C-M1 (material; 23/06/2009) | 1.000 | 1399.0498197716 | 1399.050 |
| .MOD.001 | ud | Módulo de bucle (material; 23/06/2009) | 5.000 | 120.15814693338 | 600.791 |
| .MOD.002 | ud | Módulo 3 salidas de relé (material; 23/06/2009) | 1.000 | 206.27381770181 | 206.274 |
| .MOD.003 | ud | Módulo tools 8000 (material; 23/06/2009) | 1.000 | 150.32261935436 | 150.323 |
| .CBCN60.001 | ud | Cableado RF-60 y canalización de alimentación central (material; 17/01/2006) | 1.000 | 45.856394787087 | 45.856 |
| .BAT.1265 | ud | Batería 12 V / 65 Ah (material; 17/01/2006) | 2.000 | 27.565810118305 | 55.132 |
| .PROGC.001 | ud | Progrmación IQ8C-M1 (material; 23/06/2009) | 1.000 | 458.55395301586 | 458.554 |
|  |  | Total |  |  | 3439.8 |

**TERMROM.001** ud TERMINAL REMOTO (24/09/2001)
1.000 ud × 1352.41 (1392.98 con costes indirectos) = 1392.98
Terminal remoto, tipo ESSER o similar aprobado, modelo 788139500. Incluso accesorios instalación y montaje y mano de obra para cableado y conexionado, programación y puesta en servico.

| Código | Ud | Descripción | Rendimiento | Precio | Importe |
|---|---|---|---|---|---|
| O01OA030 | h | Oficial primera | 2.678 | 16.8 | 44.99 |
| O01OA050 | h | Ayudante | 2.678 | 15.8 | 42.31 |
| .TERMREM.001 | ud | Terminal 500 kb (material; 23/06/2009) | 1.000 | 806.364912518 | 806.36 |
| .MOD.004 | ud | Módulo red 500 kb (material; 23/06/2009) | 1.000 | 154.84029381899 | 154.84 |
| .FUENT.024 | ud | Fuente alimentación 24 V c.c. (material; 24/09/2001) | 1.000 | 39.089877945139 | 39.09 |
| .CBCN60.005 | ud | Cableado RF-60 y canalización interface TR (material; 01/04/2005) | 1.000 | 50.284115556633 | 50.28 |
| .PGMA.002 | ud | Programa intercomunicación (material; 23/06/2009) | 1.000 | 214.5395627953 | 214.54 |
|  |  | Total |  |  | 1352.41 |

**FUENT.038** ud FUENTE ALIMENTACIÓN (ZxAEV-38) (11/05/1999)
4.000 ud × 348.52 (358.98 con costes indirectos) = 1435.92
Fuente de alimentación direccionable 220 V c.a. / 24 V c.c., tipo ESSER o similar aprobado, modelo FAL24/55. Incluso cableado, accesorios y pequeño material para su instalación y mano de obra para montaje y conexión.

| Código | Ud | Descripción | Rendimiento | Precio | Importe |
|---|---|---|---|---|---|
| O01OA030 | h | Oficial primera | 1.339 | 16.8 | 22.495 |
| O01OA050 | h | Ayudante | 1.339 | 15.8 | 21.156 |
| .FUENT.200 | ud | Fuente de alimentación 220 V c.a. / 24 V c.c. FAL24/55 (material; 23/06/2009) | 1.000 | 209.61209927524 | 209.612 |
| .RELE.001 | ud | Rele supervisión (material; 23/06/2009) | 1.000 | 13.223193178578 | 13.223 |
| .ARM.INST.038 | ud | Armario de instalación (material; 11/05/1999) | 1.000 | 13.732930784101 | 13.733 |
| .BAT.1207 | ud | Batería FA 12 V / 7 Ah (material; 23/06/2009) | 2.000 | 13.393105713752 | 26.786 |
| .CBFA60.001 | ud | Cableado fuente alimentación RF-60 (material; 11/05/1999) | 1.000 | 24.977142670647 | 24.977 |
| .CLIZAC.008 | ud | Canalización acero fuente alimentación (material; 24/09/2001) | 1.000 | 16.541485041985 | 16.541 |
|  |  | Total |  |  | 348.52 |

**MODE.001** ud MÓDULO ENTRADA (01/04/2005)
17.000 ud × 81.9 (84.36 con costes indirectos) = 1434.12
Módulo entrada vigilada libre de de potencial, tipo ESSER o similar aprobado, modelo 804863, para la instalación de cuadro eléctrico sobre carril DIN. Incluso cableado, accesorios y pequeño material para su instalación y mano de obra para montaje y conexión.

| Código | Ud | Descripción | Rendimiento | Precio | Importe |
|---|---|---|---|---|---|
| O01OA030 | h | Oficial primera | 0.335 | 16.8 | 5.63 |
| O01OA050 | h | Ayudante | 0.335 | 15.8 | 5.29 |
| .MODE.001 | ud | Módulo 1E/804863 (material; 23/06/2009) | 1.000 | 43.297711904459 | 43.30 |
| .CBE60.005 | ud | Cableado entrada RF-60 (material; 01/04/2005) | 1.000 | 5.4471959805933 | 5.45 |
| .BUS.001 | ud | Bus LHR 2x1,5 (material; 23/06/2009) | 1.000 | 13.393105713752 | 13.39 |
| .CLIZ.MOD.002 | ud | Canalización acero módulo entrada vigilada (material; 17/01/2006) | 1.000 | 8.8354518290725 | 8.84 |
|  |  | Total |  |  | 81.9 |

**MODES.001** ud MÓDULO ENTRADA Y SALIDA (01/04/2005)
15.000 ud × 105.41 (108.57 con costes indirectos) = 1628.55
Módulo entrada libre de potencial vigilada y salida relé libre de potencial (NA/NC), tipo ESSER o similar aprobado, modelo 804864. Incluso cableado, accesorios y pequeño material para su instalación y mano de obra para montaje y conexión.

| Código | Ud | Descripción | Rendimiento | Precio | Importe |
|---|---|---|---|---|---|
| O01OA030 | h | Oficial primera | 0.335 | 16.8 | 5.63 |
| O01OA050 | h | Ayudante | 0.335 | 15.8 | 5.29 |
| .MOD.005 | ud | Módulo E/S 804864 (material; 23/06/2009) | 1.000 | 41.098843802201 | 41.10 |
| .CBS60.005 | ud | Cableado salida RF-60 (material; 01/04/2005) | 1.000 | 5.5271548206754 | 5.53 |
| .CBE60.005 | ud | Cableado entrada RF-60 | 1.000 | 5.4471959805933 | 5.45 |
| .BUS.001 | ud | Bus LHR 2x1,5 | 1.000 | 13.393105713752 | 13.39 |
| .CLIZAC.015 | ud | Canalización acero módulo E/S (material; 01/04/2005) | 1.000 | 29.015064094794 | 29.02 |
|  |  | Total |  |  | 105.41 |

**SENS.002** ud SENSOR DUAL DE HUMOS SIRENA FLASH DOBLE CÁMARA (23/06/2009)
180.000 ud × 91.13 (93.86 con costes indirectos) = 16894.80
Sensor dual de humos con sirena flash y mensaje, tipo ESSER o similar aprobado, modelo 802385/2C. Incluso accesorios, mano de obra para su instalación, montaje, pruebas y puesta en marcha.

| Código | Ud | Descripción | Rendimiento | Precio | Importe |
|---|---|---|---|---|---|
| O01OA030 | h | Oficial primera | 0.335 | 16.8 | 5.63 |
| O01OA050 | h | Ayudante | 0.335 | 15.8 | 5.29 |
| .SENS.002 | ud | Sensor dual 802385/2C (material; 23/06/2009) | 1.000 | 80.208711457361 | 80.21 |
|  |  | Total |  |  | 91.13 |

**SENS.005** ud SENSOR CONDUCTO AIRE ACONDICIONADO (24/09/2001)
15.000 ud × 166.54 (171.54 con costes indirectos) = 2573.10
Sensor conducto aire acondicionado, tipo ESSER o similar aprobado, modelo IQ8TUBE, formado por caja de soporte a conducto conteniendo elemento sensible, zócalo aislador, Tubo Pilot calibrado, para toma de muestras de aire. Incluso cableado, accesorios y pequeño material para su instalación y mano de obra para su montaje, conexionado, programación, prueba y puesta en marcha.

| Código | Ud | Descripción | Rendimiento | Precio | Importe |
|---|---|---|---|---|---|
| O01OA030 | h | Oficial primera | 0.670 | 16.8 | 11.26 |
| O01OA050 | h | Ayudante | 0.670 | 15.8 | 10.59 |
| .CAJ.SENS.003 | ud | Caja conducto aire acondicionado (material; 24/09/2001) | 1.000 | 114.44108986751 | 114.44 |
| .SENS.005 | ud | Sensor óptico-térmico (material; 17/01/2006) | 1.000 | 16.661423302108 | 16.66 |
| .ACC.SENS.005 | ud | Accesorios montaje conducto (material; 17/01/2006) | 1.000 | 2.1588886822168 | 2.16 |
| .PROTEC.001 | ud | Protector solar intemperie (material; 17/01/2006) | 1.000 | 2.5686777376376 | 2.57 |
| .CLIZAC.012 | ud | Canalización acero sensor conducto aire acondicionado (material; 01/04/2005) | 1.000 | 8.855441539093 | 8.86 |
|  |  | Total |  |  | 166.54 |

**ZOC.001** ud ZÓCALO UNIVERSAL (01/04/2005)
184.000 ud × 32.81 (33.79 con costes indirectos) = 6217.36
Zócalo universal, tipo ZETTLER o similar aprobado, modelo IQ8. Incluso accesorios para colocación y montaje, mano de obra para su instalación cableado, programación, prueba y puesta en marcha.

| Código | Ud | Descripción | Rendimiento | Precio | Importe |
|---|---|---|---|---|---|
| O01OA030 | h | Oficial primera | 0.335 | 16.8 | 5.63 |
| O01OA050 | h | Ayudante | 0.335 | 15.8 | 5.29 |
| .ZOC.001 | ud | Zócalo IQ8 (material; 23/06/2009) | 1.000 | 3.7180860638178 | 3.72 |
| .BUS.001 | ud | Bus LHR 2x1,5 | 1.000 | 13.393105713752 | 13.39 |
| .CLIZAC.014 | ud | Canalización en acero zócalo (material; 01/04/2005) | 1.000 | 4.7775406949057 | 4.78 |
|  |  | Total |  |  | 32.81 |

**PULS.001** ud PULSADOR ALARMA DOBLE ACCIÓN (24/09/2001)
23.000 ud × 47.56 (48.99 con costes indirectos) = 1126.77
Pulsador de alarma doble acción con aislador cortocircuito, tipo ESSER o similar aprobado, modelo 802371, protección IP52. Incluso accesorios para colocación sobre pared, mano de obra para su instalación, cableado, programación, pruebas y puesta en marcha.

| Código | Ud | Descripción | Rendimiento | Precio | Importe |
|---|---|---|---|---|---|
| O01OA030 | h | Oficial primera | 0.167 | 16.8 | 2.81 |
| O01OA050 | h | Ayudante | 0.167 | 15.8 | 2.64 |
| .PULS.001 | ud | Pulsador de alarma 802371 (material; 18/01/2006) | 1.000 | 23.1780687688 | 23.18 |
| .BUS.001 | ud | Bus LHR 2x1,5 | 1.000 | 13.393105713752 | 13.39 |
| .CLIZAC.001 | ud | Canalización acero pulsador (material; 24/09/2001) | 1.000 | 5.5371496756857 | 5.54 |
|  |  | Total |  |  | 47.56 |

**FIJ.001** ud FIJACIÓN MAGNÉTICA PUERTA SIMPLE (18/01/2006)
22.000 ud × 66.92 (68.93 con costes indirectos) = 1516.46
Fijación magnética para puerta simple, tipo DORMA o similar aprobado, modelo 500N de 50 kg de fuerza, con pulsador manual de disparo. Incluso cableado, accesorios de colocación en puerta y paredes, pequeño material para su instalación y mano de obra para su montaje y conexión.

| Código | Ud | Descripción | Rendimiento | Precio | Importe |
|---|---|---|---|---|---|
| O01OA030 | h | Oficial primera | 0.670 | 16.8 | 11.26 |
| O01OA050 | h | Ayudante | 0.670 | 15.8 | 10.59 |
| .FIJ.MAG.001 | ud | Fijación 500N de 500 kg de fuerza (material; 18/01/2006) | 1.000 | 30.324390101138 | 30.32 |
| .CADO.FIJ.001 | ud | Cableado fijación magnética, puerta simple, RF-60 (material; 18/01/2006) | 1.000 | 9.2952151595446 | 9.30 |
| .CLIZ.FIJ.001 | ud | Canalización plástico BCH P7, fijación magnética, puerta simple (material; 18/01/2006) | 1.000 | 5.4471959805933 | 5.45 |
|  |  | Total |  |  | 66.92 |

**CAJ.ALARM.001** ud CAJA ALARMA EXTERIOR (18/01/2006)
1.000 ud × 136.29 (140.38 con costes indirectos) = 140.38
Caja alarma exterior, tipo ESSER o similar aprobado, modelo FLASHNI, protección IP66, con sirena 120 dB(A) y luz estroboscópica, carcasa metálica y fuente de alimentación. Incluso accesorios para su instalación en pared, mano de obra para su instalación, cableado, prueba y puesta en marcha.

| Código | Ud | Descripción | Rendimiento | Precio | Importe |
|---|---|---|---|---|---|
| O01OA030 | h | Oficial primera | 1.004 | 16.8 | 16.87 |
| O01OA050 | h | Ayudante | 1.004 | 15.8 | 15.86 |
| .CAJ.ALAR.001 | ud | Caja alarma FLASHNI (material; 18/01/2006) | 1.000 | 69.394278336256 | 69.39 |
| .CBS60.005 | ud | Cableado salida RF-60 | 1.000 | 5.5271548206754 | 5.53 |
| .CADO.ALIM.60 | ud | Cableado alimentación RF-60 (material; 18/01/2006) | 1.000 | 12.55353789289 | 12.55 |
| .CLIZ.CADO.01 | ud | Canalización cableado caja alarma exterior (material; 18/01/2006) | 1.000 | 16.091716566523 | 16.09 |
|  |  | Total |  |  | 136.29 |

**IMPPCI.001** ud IMPLANTACIÓN Y DOCUMENTACIÓN P.C.I. (18/01/2006)
1.000 ud × 1143.68 (1177.99 con costes indirectos) = 1177.99
Implantación y documentación para Sistema de Detección, tipo ESSER o similar aprobado, formado por documentación, planos y esquemas de implantación, protocolos de comunicación e integración, instrucciones de uso y mantenimiento, curso de capacitación y enseñanza de operarios.

| Código | Ud | Descripción | Rendimiento | Precio | Importe |
|---|---|---|---|---|---|
| .DOC.001 | ud | Documentación P.C.I. (250 puntos) (material; 18/01/2006) | 2.000 | 85.775845698077 | 171.55 |
| .PROG.002 | ud | Programación P.C.I. (250 puntos) (material; 18/01/2006) | 2.000 | 142.97640092181 | 285.95 |
| .CURSO.001 | ud | Curso 24 horas (material; 18/01/2006) | 6.000 | 114.36113102743 | 686.17 |
|  |  | Total |  |  | 1143.68 |

### SUBCAP.IP.02 EXTINCIÓN POR AGUA (20/06/1997)
Importe: 40822.06

**BIE.025** ud B.I.E. DE 25 mm (04/04/2005)
22.000 ud × 287.27 (295.89 con costes indirectos) = 6509.58
B.I.E. de 25 mm de diámetro, tipo MACION o similar aprobado, modelo BMOAECRR, con base para montaje empotrado, alojamiento para extintor. Formada por devanadera con manguera de 20 m.l., válvula de apertura manual de 25 mm de diámetro, esfera, 1/4 de vuelta y lanza triple efecto. Incluso accesorios de colocación y montaje, transporte, acople hidraúlico, mano de obra para su montaje, instalación y prueba.

| Código | Ud | Descripción | Rendimiento | Precio | Importe |
|---|---|---|---|---|---|
| O01OA030 | h | Oficial primera | 0.670 | 16.8 | 11.26 |
| O01OA050 | h | Ayudante | 0.670 | 15.8 | 10.59 |
| .BIE.025 | ud | BIE de 25 mm BMOAECRR (material; 23/06/2009) | 1.000 | 199.01755296436 | 199.02 |
| .ALOJ.EXT.001 | ud | Alojamiento para extintor (material; 04/04/2005) | 1.000 | 22.7882694234 | 22.79 |
| .MOD.ALARM.01 | ud | Módulo de alarma (material; 10/01/2008) | 1.000 | 21.508927982086 | 21.51 |
| .SOPORT.001 | ud | Soporte a suelo (material; 07/06/2006) | 1.000 | 22.098624427692 | 22.10 |
|  |  | Total |  |  | 287.27 |

**EXTIN.001** ud EXTINTOR PORTÁTIL 6 kg POLVO (20/06/1997)
47.000 ud × 19.08 (19.65 con costes indirectos) = 923.55
Extintor portátil, tipo LPG o similar aprobado, según IPF-4 con carga de 6 kg polvo polivalente y eficacia 21A-113B. Incluso accesorios para instalación sobre pared, transporte y mano de obra para su colocación y montaje.

| Código | Ud | Descripción | Rendimiento | Precio | Importe |
|---|---|---|---|---|---|
| O01OA030 | h | Oficial primera | 0.067 | 16.8 | 1.13 |
| O01OA050 | h | Ayudante | 0.067 | 15.8 | 1.06 |
| .EXT.POL.006 | ud | Extintor portátil 6 kg, LPG 606ABC06 (material; 20/06/1997) | 1.000 | 16.891304967344 | 16.89 |
|  |  | Total |  |  | 19.08 |

**EXTIN.002** ud EXTINTOR PORTÁTIL 5 kg CO2 (12/07/2000)
2.000 ud × 26.54 (27.34 con costes indirectos) = 54.68
Extintor portátil, tipo LPG o similar aprobado, según IPF-4 con carga de 5 kg de CO2 y eficacia 55B, incluso accesorios para instalación sobre pared, transporte y mano de obra para su colocación y montaje.

| Código | Ud | Descripción | Rendimiento | Precio | Importe |
|---|---|---|---|---|---|
| O01OA030 | h | Oficial primera | 0.067 | 16.8 | 1.13 |
| O01OA050 | h | Ayudante | 0.067 | 15.8 | 1.06 |
| .EXT.CO2.005 | ud | Extintor portátil 5 kg, LPG 606C0005 (material; 12/07/2000) | 1.000 | 24.347466805001 | 24.35 |
|  |  | Total |  |  | 26.54 |

**ARM.001** ud ARMARIO PORTA EXTINTOR (11/05/1999)
29.000 ud × 8.73 (8.99 con costes indirectos) = 260.71
Armario porta extintor, tipo NO-HA o similar aprobado, modelo 4, para empotrar con puerta pivotante formada por marco en acero inoxidable y tapa acristalada. Incluso accesorios para instalación sobre pared y mano de obra para su colocación, transporte y montaje.

| Código | Ud | Descripción | Rendimiento | Precio | Importe |
|---|---|---|---|---|---|
| O01OA030 | h | Oficial primera | 0.067 | 16.8 | 1.13 |
| O01OA050 | h | Ayudante | 0.067 | 15.8 | 1.06 |
| .ARM.001 | ud | Armario porta extintor, modelo 4 (material; 11/05/1999) | 1.000 | 6.536635176712 | 6.54 |
|  |  | Total |  |  | 8.73 |

**TANR.300** m TUBERÍA DE ACERO NEGRO RANURADO, 3" D. (24/06/2009)
215.000 m × 16.76 (17.26 con costes indirectos) = 3710.90
Tubería de acero negro ranurado de 3" de diámetro. Incluyendo parte proporcional de soportes y accesorios de unión derivación cuelgues y sujeción y mano de obra para su instalación y puesta en servicio.

| Código | Ud | Descripción | Rendimiento | Precio | Importe |
|---|---|---|---|---|---|
| OFIC.001 | h | Oficial 1a | 0.335 | 16.8 | 5.63 |
| AYUD.001 | h | Ayudante | 0.335 | 15.8 | 5.29 |
| .TANR.300 | m | Tubería de acero negro ranurado, 3" D. (material; 24/06/2009) | 1.000 | 4.8874841000186 | 4.89 |
| .ACC.TANR.300 | ud | Accesorios tubería de acero negro ranurado, 3" D. (material; 24/06/2009) | 1.000 | 0.949511225975 | 0.95 |
|  |  | Total |  |  | 16.76 |

**TANR.200** m TUBERÍA DE ACERO NEGRO RANURADO, 2" D. (25/09/2001)
42.000 m × 14.87 (15.32 con costes indirectos) = 643.44
Tubería de acero galvanizado sin soldadura, DIN 2440 ST 37, de 2" de diámetro. Incluyendo parte proporcional de soportes y accesorios de unión derivación cuelgues y sujeción y mano de obra para su instalación y puesta en servicio.

| Código | Ud | Descripción | Rendimiento | Precio | Importe |
|---|---|---|---|---|---|
| OFIC.001 | h | Oficial 1a | 0.335 | 16.8 | 5.63 |
| AYUD.001 | h | Ayudante | 0.335 | 15.8 | 5.29 |
| .TAG.200 | m | Tubería de acero galvanizado sin soldadura, 2" D. (material; 25/09/2001) | 1.000 | 3.2483278783355 | 3.25 |
| .ACC.TAG.200 | ud | Accesorios tubería de acero galvanizado sin soldadura, 2" D. (material; 25/09/2001) | 1.000 | 0.6996398507184 | 0.70 |
|  |  | Total |  |  | 14.87 |

**TANR.112** m TUBERÍA DE ACERO NEGRO RANURADO, 1 1/2" D. (25/09/2001)
189.000 m × 10.35 (10.66 con costes indirectos) = 2014.74
Tubería de acero galvanizado sin soldadura, DIN 2440 ST 37, de 1 1/2" de diámetro. Incluyendo parte proporcional de soportes y accesorios de unión derivación cuelgues y sujeción y mano de obra para su instalación y puesta en servicio.

| Código | Ud | Descripción | Rendimiento | Precio | Importe |
|---|---|---|---|---|---|
| OFIC.001 | h | Oficial 1a | 0.201 | 16.8 | 3.38 |
| AYUD.001 | h | Ayudante | 0.201 | 15.8 | 3.18 |
| .TAG.112 | m | Tubería de acero galvanizado sin soldadura, 1 1/2" D. (material; 23/06/2009) | 1.000 | 3.2783124433663 | 3.28 |
| .ACC.TAG.112 | ud | Accesorios tubería de acero galvanizado sin soldadura, 1 1/2" D. (material; 25/09/2001) | 1.000 | 0.5097376055234 | 0.51 |
|  |  | Total |  |  | 10.35 |

**TANR.100** m TUBERÍA DE ACERO NEGRO RANURADO, 1" D. (25/09/2001)
22.000 m × 8.61 (8.87 con costes indirectos) = 195.14
Tubería de acero galvanizado sin soldadura, DIN 2440 ST 37, de 1" de diámetro. Incluyendo parte proporcional de soportes y accesorios de unión derivación cuelgues y sujeción y mano de obra para su instalación y puesta en servicio.

| Código | Ud | Descripción | Rendimiento | Precio | Importe |
|---|---|---|---|---|---|
| OFIC.001 | h | Oficial 1a | 0.201 | 16.8 | 3.38 |
| AYUD.001 | h | Ayudante | 0.201 | 15.8 | 3.18 |
| .TAG.100 | m | Tubería de acero galvanizado sin soldadura, 1" D. (material; 23/06/2009) | 1.000 | 1.7890790468371 | 1.79 |
| .ACC.TAG.100 | ud | Accesorios tubería de acero galvanizado sin soldadura, 1" D. (material; 25/09/2001) | 1.000 | 0.2598662302668 | 0.26 |
|  |  | Total |  |  | 8.61 |

**COQ.300** m COQUILLA SINTÉTICA (17/06/2009)
46.000 m × 7.73 (7.96 con costes indirectos) = 366.16
Coquilla sintérica para protección de tubo enterado de BIE de 3" de diámetro, de 25 mm de espesor. Incluso protección con banda de aluminio autoadhesiva, montaje en espiral. Incluso accesorios y mano de obra para su montaje e instalación

| Código | Ud | Descripción | Rendimiento | Precio | Importe |
|---|---|---|---|---|---|
| O01OA030 | h | Oficial primera | 0.167 | 16.8 | 2.81 |
| O01OA050 | h | Ayudante | 0.167 | 15.8 | 2.64 |
| .COQ.300 | m | Coquilla sintérica, 3" D. (material; 17/06/2009) | 1.000 | 1.8390533218884 | 1.84 |
| .ACC.COQ.300 | ud | Accesorios coquilla sintérica, 3" D. (material; 23/06/2009) | 1.000 | 0.4397736204516 | 0.44 |
|  |  | Total |  |  | 7.73 |

**THF.100** m TUBERÍA HIERRO FUNDIDO (26/09/2001)
227.000 m × 43.58 (44.89 con costes indirectos) = 10190.03
Tubería de hierro fundido de 100 mm de diámetro. Incluso piezas especiales de unión y soporte y parte proporcional de zanja, preparación de base, cierre y rellenado de ésta, con acabado final acorde con las superficies del entorno y mano de obra para su instalación y puesta en servicio.

| Código | Ud | Descripción | Rendimiento | Precio | Importe |
|---|---|---|---|---|---|
| O01OA030 | h | Oficial primera | 1.004 | 16.8 | 16.87 |
| O01OA050 | h | Ayudante | 1.004 | 15.8 | 15.86 |
| .THF.100 | m | Tubería hierro fundido 100 mm D. (material; 26/09/2001) | 1.000 | 8.6455495838775 | 8.65 |
| .ACC.THF.100 | ud | Accesorios tubería hierro fundido, 100 mm D. (material; 26/09/2001) | 1.000 | 1.2093774562418 | 1.21 |
| .ZANJA.002 | m | Apertura zanja (material; 26/09/2001) | 1.000 | 0.37980449039 | 0.38 |
| .ZANJA.004 | m | Preparación zanja (material; 26/09/2001) | 1.000 | 0.1599176801642 | 0.16 |
| .ZANJA.003 | m | Cierre zanja (material; 26/09/2001) | 1.000 | 0.4497684754618 | 0.45 |
|  |  | Total |  |  | 43.58 |

**VMPCI.300** ud VÁLVULA DE MARIPOSA, 3" D. (04/04/2005)
1.000 ud × 207.8 (214.03 con costes indirectos) = 214.03
Válvula de mariposa de 3" de diámetro, tipo VIKING o similar aprobado, modelo 81219080. Incluso válvula de mariposa con contacto fin de carrera, accesorios para montaje en tubería y mano de obra para su instalación, conexión hidráulica, eléctrica y prueba, transporte y montaje.

| Código | Ud | Descripción | Rendimiento | Precio | Importe |
|---|---|---|---|---|---|
| O01OA030 | h | Oficial primera | 0.670 | 16.8 | 11.26 |
| O01OA050 | h | Ayudante | 0.670 | 15.8 | 10.59 |
| .VMPCI.300 | ud | Válvula mariposa, 3" D., 81219080 (material; 22/04/2005) | 1.000 | 144.16578866803 | 144.17 |
| .CADO60.VM | ud | Cableado RF-60, válvula de mariposa (material; 04/04/2005) | 1.000 | 15.851840046277 | 15.85 |
| .CLIZAC.VM | ud | Canalización acero, válvula de mariposa (material; 04/04/2005) | 1.000 | 17.371058007837 | 17.37 |
| .ACC.VM.300 | ud | Accesorios válvula de mariposa, 3" (material; 04/04/2005) | 1.000 | 8.5555958887851 | 8.56 |
|  |  | Total |  |  | 207.8 |

**DETF.001** ud DETECTOR DE FLUJO, 3" (25/09/2001)
1.000 ud × 95.39 (98.25 con costes indirectos) = 98.25
Detector de flujo, tipo VIKING o similar aprobado, modelo VSR-F0300, UL/FM, de 3". Incluso accesorios para montaje en tubería y mano de obra para su instalación, conexión hidráulica, eléctrica y prueba, transporte y montaje.

| Código | Ud | Descripción | Rendimiento | Precio | Importe |
|---|---|---|---|---|---|
| O01OA030 | h | Oficial primera | 0.670 | 16.8 | 11.26 |
| O01OA050 | h | Ayudante | 0.670 | 15.8 | 10.59 |
| .DET.FLUJ.300 | ud | Detector flujo VSR-F0300, UL/FM, 3" D. (material; 22/04/2005) | 1.000 | 60.318949986937 | 60.32 |
| .CADO60.DF | ud | Cableado RF-60 detector flujo (material; 25/09/2001) | 1.000 | 6.0668769912296 | 6.07 |
| .CLIZAC.DF | ud | Canalización acero detector flujo (material; 25/09/2001) | 1.000 | 5.207319460347 | 5.21 |
| .ACC.DF.300 | ud | Accesorios detector de flujo, 3" D. (material; 25/09/2001) | 1.000 | 1.939001871991 | 1.94 |
|  |  | Total |  |  | 95.39 |

**GPI.001** ud GRUPO DE PRESIÓN INCENDIOS (04/04/2005)
1.000 ud × 11651.87 (12001.43 con costes indirectos) = 12001.43
Grupo de presión de incendios para B.I.E., tipo WILO o similar aprobado, modelo WU 12-70 JED, para funcionamiento en depresión, con un NPSH 5, formado por:
- Bomba eléctrica principal horizontal, para un caudal de 12 m3/h y una altura de 70 m.c.a., motor eléctrico de 11 kW a 1480 r.p.m., incluido cuadro controlador para arranque automático común para eléctrica y Jockey, según UNE 23-500-98.
- Bomba diesel de emergencia horizontal, para un caudal de 12 m3/h y un altura manométrica de 70 m.c.a. y motor diesel de 15 CV a 1800 r.p.m., incluido cuadro controlador para arranque automático, según UNE 23-500-98.
- Bomba Jockey de presurización, para un caudal de 3 m3/h y una altura manométrica de 80 m.c.a. y motor eléctrico de 4 kW a 2900 r.p.m., según UNE 23-500-98.
La sala de bombas se complementará con los siguientes equipos:
- 2 Válvulas de compuerta OS&Y 3" D. para aspiración de bombas.
- 2 Válvulas de compuerta OS&Y 3" D. para impulsión de bombas.
- 2 Válvulas de compuerta OS&Y 2" D. para circuito de pruebas.
- 2 Válvulas de retención de doble capleta, tipo WAFER, montaje en bridas 3" D. para impulsión de bombas.
- 2 Válvulas de bola de 1 1/2" D. para aspiración e impulsión de bomba Jockey.
- 2 Válvulas de pie de 3" D.
- 1 Válvula de retención de 1 1/2" D. para impulsión de bomba Jockey.
- 1 Caudalímetro capaz de medir hasta 750 m3/h.
- 3 Manifold de arranque para bombas realizado con 2 válvulas de bola de 1/2", una de retención de 1/2", placa de retención, manómetro en baño de glicerina de 0-16 bar y presostato.
- 2 Manómetros en baño de glicerina de 0-16 bar, para impulsión de bombas principales.
- 2 Manovacuómetros en baño de glicerina 1,5 bar, para aspiración de bombas principales.
- 1 Depósito hidroneumático de 50 litros.
- 2 Kit depósito de autocebado de purga y equipo de control de presión.
- 2 Válvulas de seguridad de 2" D.
- 1 Conexión para prueba para válvula de seguridad.
- 1 Grifo de desagüe.
- 1 Kit ROC autoprotección.
- 1 Tubo de escape, con silenciador incorporado.
- 1 Kit de integración a sistema P.C.I., 8 contactos NC.
- 1 Caudalímetro
Juntas, tornillos, pequeño material, conexiones eléctricas e hidráulicas, transporte, parte proporcional de grúa. Completamente instalado y funcionando.

| Código | Ud | Descripción | Rendimiento | Precio | Importe |
|---|---|---|---|---|---|
| O01OA030 | h | Oficial primera | 12.051 | 16.8 | 202.46 |
| O01OA050 | h | Ayudante | 12.051 | 15.8 | 190.41 |
| .GPI.BIE.001 | ud | Grupo presión incendios WU 12-70 JED (material; 18/12/2007) | 1.000 | 8357.5078573367 | 8357.51 |
| .ACC.GPI.001 | ud | Accesorios grupo de presión incendios (material; 11/01/2006) | 1.000 | 122.95670633626 | 122.96 |
| .ALIM.GPI.060 | ud | Alimentación EI-60 grupo de presión incendios (material; 11/01/2006) | 1.000 | 171.57168110617 | 171.57 |
| .CUAD.008 | ud | Cuadro de 8 contactos auxiliares para conexión C.D.I. (material; 23/06/2009) | 1.000 | 198.9575838343 | 198.96 |
| .TEAIS.300 | m | Tubo de escape aislado, 3" D. (material; 04/04/2005) | 1.000 | 122.38699960067 | 122.39 |
| .NIV.004 | ud | Nivel agua, 4 contactos (material; 07/06/2006) | 1.000 | 107.52465020041 | 107.52 |
| .REFRIG.001 | ud | Circuito refrigeración bomba diesel (material; 17/06/2009) | 1.000 | 199.01755296436 | 199.02 |
| .PLAC.001 | ud | Placa antivortex según pliego de condiciones (material; 17/06/2009) | 2.000 | 67.295358784101 | 134.59 |
| .VP.300 | ud | Válvula de píe, 3" D. (material; 17/06/2009) | 2.000 | 162.54632703191 | 325.09 |
| .SACEB.001 | ud | Depósito sistema autocebado (material; 17/06/2009) | 2.000 | 656.75192786937 | 1313.50 |
| .SACEB.002 | ud | Alimentación sisema autocebado (material; 17/06/2009) | 2.000 | 92.122578629594 | 184.25 |
| .PURG.003 | ud | Purga bomba (material; 23/06/2009) | 1.000 | 21.628866242209 | 21.63 |
|  |  | Total |  |  | 11651.87 |

**HID.ENT.100** ud HIDRANTE ENTERRADO DE 100 mm D. (25/09/2001)
3.000 ud × 131.6 (135.55 con costes indirectos) = 406.65
Hidrante enterrado de 100 mm de diámetro, tipo IPF-42, completo. Incluso arqueta, tapa, accesorios, pequeño material y mano de obra para instalación y montaje.

| Código | Ud | Descripción | Rendimiento | Precio | Importe |
|---|---|---|---|---|---|
| O01OA030 | h | Oficial primera | 3.013 | 16.8 | 50.62 |
| O01OA050 | h | Ayudante | 3.013 | 15.8 | 47.61 |
| .SOLER.003 | ud | Solera RSS-3 (material; 25/09/2001) | 1.000 | 3.1483793282328 | 3.15 |
| .MURO.006 | ud | Muro aparejado EFL-6 (material; 25/09/2001) | 1.000 | 3.2183433133047 | 3.22 |
| .HORM.009 | ud | Hormigón EFH-9 (material; 25/09/2001) | 1.000 | 1.9090173069602 | 1.91 |
| .LLAVE.100 | ud | Llave de 100 mm IFF-3 (material; 25/09/2001) | 1.000 | 5.6271033707781 | 5.63 |
| .COD0.100 | ud | Codo 100 mm IFF-1 (material; 25/09/2001) | 1.000 | 1.369295136406 | 1.37 |
| .RACOR.IPF9 | ud | Racor IPF-9 (material; 25/09/2001) | 1.000 | 0.4597633304721 | 0.46 |
| .TAPA.ISA7 | ud | Tapa fundición ISA-7 (material; 25/09/2001) | 1.000 | 3.838024323941 | 3.84 |
| .ENFOSC.014 | ud | Enfoscado RPE-14 (material; 25/09/2001) | 1.000 | 0.7196295607389 | 0.72 |
| .ACOP.004 | ud | Acoplamiento eje | 1.000 | 4.5476590296697 | 4.55 |
| .PLACA.001 | ud | Placa normalizada señalización (material; 25/09/2001) | 1.000 | 8.5156164687441 | 8.52 |
|  |  | Total |  |  | 131.6 |

**EXT.COC.001** ud EXTINCIÓN EN COCINA (25/09/2001)
1.000 ud × 3138.61 (3232.77 con costes indirectos) = 3232.77
Extinción en cocina, tipo ANSUL o similar aprobado, modelo R102(E) completo, formado por:
- Conjunto disparador mecánico ANSUL AUTOMAN de 5,6 litros (1,5 gal.). Incluye:
. Mecanismo disparado.
. Armario de acero inoxidable.
. Recipiente de agente extintor pintado de rojo.
. Conjunto adaptador/tubo.
- Conjunto actuador de 11,4 litros incluido armario inoxidable.
- Contenedor de 11,4 litros (3 gal) de líquido extintor de bajo pH ANSULEX
- Contenedor de 5,6 litros (1,5 gal) de líquido extintor de bajo pH ANSULEX
- Botellín R-102 Double, cargado con nitrógeno. (CO2 101-30)
- Boquilla especial para la descarga del agente con capuchón protector de metral ANSULEX.
. Modelo 1N (x2)
. Modelo 2W.
. Modelo 290 (x6)
- Detector serie tipo "bisagra" (x4)
- Detector terminal tipo "bisagra"
- Fusible 360 ºF (x5)
- Fusible de prueba.
- Codo de polea para aplicaciones entre 93 ºC y 371 ºC (x5)
- Cable de tensión mecánico para el disparo (15 m)
- Interruptor eléctrico DPDT.
- Estación manual de disparo.
- Palanca de rearme y grap de bloqueo.
- Pasamuros roscado para campana.
- Pasamuros de 1/2"
- Tubería de acero inoxidable AISI 316 sch 40 sin soldadura 1/2" para la extinción. (pa)
- Coduit de 1/2" para detección (pa)
- Conjunto relés auxiliares, supervisión y mando.
Incluso accesorios y pequeño material para su instalación y montaje, instrucciones de instalación y carga, diseño y planos y mano de obra para su montaje, puesta en marcha y pruebas.

| Código | Ud | Descripción | Rendimiento | Precio | Importe |
|---|---|---|---|---|---|
| O01OA030 | h | Oficial primera | 5.356 | 16.8 | 89.98 |
| O01OA050 | h | Ayudante | 5.356 | 15.8 | 84.62 |
| .EXT.COC.001 | ud | Extinción en cocina (material; 25/09/2001) | 1.000 | 2964.0142327135 | 2964.01 |
|  |  | Total |  |  | 3138.61 |

### SUBCAP.IP.03 VARIOS (24/09/2001)
Importe: 4014.78

**CART.IND.001** ud CARTEL INDICADOR NORMALIZADO (24/09/2001)
198.000 ud × 5 (5.15 con costes indirectos) = 1019.70
Cartel indicador normalizado fotosensible, tipo LETRAYON o similar aprobado, para indicador de BIE, extintor y pulsador alarma. Incluso accesorios para su instalación, transporte y mano de obra para montaje.

| Código | Ud | Descripción | Rendimiento | Precio | Importe |
|---|---|---|---|---|---|
| O01OA030 | h | Oficial primera | 0.067 | 16.8 | 1.13 |
| O01OA050 | h | Ayudante | 0.067 | 15.8 | 1.06 |
| .CART.IND.001 | ud | Cartel indicador normalizado (material; 24/09/2001) | 1.000 | 2.8085542578839 | 2.81 |
|  |  | Total |  |  | 5 |

**SELLEI.090** m2 SELLADO EI-90 (18/12/2007)
2.000 m2 × 208.57 (214.83 con costes indirectos) = 429.66
Sellado EI-90 para cables, tuberías y conductos, tipo PROMATEC o similar aprobado, modelo PROMASTOP. Incluso accesorios para colocación y mano de obra para su instalación y montaje.

| Código | Ud | Descripción | Rendimiento | Precio | Importe |
|---|---|---|---|---|---|
| O01OA030 | h | Oficial primera | 0.335 | 16.8 | 5.63 |
| O01OA050 | h | Ayudante | 0.335 | 15.8 | 5.29 |
| .SELLEI.090 | m2 | Sellado penetraciones EI-90 (material; 18/12/2007) | 1.000 | 197.64825782795 | 197.65 |
|  |  | Total |  |  | 208.57 |

**CTRAL.DG.001** ud CENTRAL DE DETECCIÓN DE GAS (21/04/2005)
2.000 ud × 960.51 (989.33 con costes indirectos) = 1978.66
Central de detección de gas, tipo ORTAT o similar aprobado, modelo WINGAS, completa, con una entrada para hasta 8 detectores y salida para comunicación con P.C.I. Incluso rack de montaje en superficie, alimentación eléctrica, conexionado, cableado y mano de obra para su instalación, montaje y puesta en servicio.

| Código | Ud | Descripción | Rendimiento | Precio | Importe |
|---|---|---|---|---|---|
| O01OA030 | h | Oficial primera | 1.339 | 16.8 | 22.495 |
| O01OA050 | h | Ayudante | 1.339 | 15.8 | 21.156 |
| .CRALDG.008 | ud | Central WINGAS (material; 21/04/2005) | 1.000 | 580.14136421571 | 580.141 |
| .ALIM.CDG.008 | ud | Alimentación RF-60 y canalización central de detección de gas (material; 21/04/2005) | 1.000 | 28.525316199291 | 28.525 |
| .SAI.220.15 | ud | S.A.I. 220 V y 1,5 horas de autonomía (material; 21/04/2005) | 1.000 | 178.65803330845 | 178.658 |
| .CBSÑCZ.001 | ud | Cableado, señalización y canalización a P.C.I. (material; 21/04/2005) | 2.000 | 11.584036956895 | 23.168 |
| .CADOMAN.001 | ud | Cableado mando válvula y canalización (material; 21/04/2005) | 1.000 | 21.27904631685 | 21.279 |
| .CBSÑCZ.002 | ud | Cableado, señalización y canalización indicador óptico-acústico (material; 21/04/2005) | 1.000 | 12.093774562418 | 12.094 |
| .INDOPAC.001 | ud | Indicador óptico-acústico (material; 21/04/2005) | 1.000 | 72.992426139951 | 72.992 |
|  |  | Total |  |  | 960.51 |

**DET.GAS.001** ud DETECTOR DE GAS (21/04/2005)
4.000 ud × 142.42 (146.69 con costes indirectos) = 586.76
Detector de gas, tipo ORTRAT o similar aprobado, modelo TBGW, para atmósferas explosivas. Incluso accesorios, colocación, montaje, cableado, conexionado y mano de obra para su instalación, calibración y puesta en servicio.

| Código | Ud | Descripción | Rendimiento | Precio | Importe |
|---|---|---|---|---|---|
| O01OA030 | h | Oficial primera | 0.335 | 16.8 | 5.63 |
| O01OA050 | h | Ayudante | 0.335 | 15.8 | 5.29 |
| .DET.GAS.001 | ud | Detector TBGW (EX) (material; 21/04/2005) | 1.000 | 121.3475346796 | 121.35 |
| .CDCZ.DG.001 | ud | Cableado y canalización detector de gas (material; 21/04/2005) | 1.000 | 10.154772690427 | 10.15 |
|  |  | Total |  |  | 142.42 |

## 01 BAJA TENSION (20/06/2002)
Importe: 454537.29

### 01.01 RED DE TIERRAS (02/12/2007)
Importe: 3615.41

**01.01.01** ud RED DE TIERRAS DE BAJA TENSION (02/12/2007)
1.000 ud × 387.05 (398.66 con costes indirectos) = 398.66
Red de tierra de baja tensión, neutro generador y descarga de pararrayos, realizada con cable de cobre desnudo de 50 mm2, uniéndolo mediante soldadura aluminotérmica, incluyendo parte proporcional de pica, registro de comprobación y puente de prueba. Totalmente instalado y comprobado

| Código | Ud | Descripción | Rendimiento | Precio |
|---|---|---|---|---|
| CU50DES | m | Cable de cobre desnudo de 50 mm2 (material; 22/06/2009) | 96.000 | 1.7291099167755 |
| SOLDALUM | ud | Soldadura aluminonérmica KLK (material; 22/06/2009) | 12.000 | 4.787535549916 |
| PICA2M | ud | Electrodo cobre-acero 18,3 mm diámetro y 2 mt. longitud (material; 22/06/2009) | 12.000 | 6.2567792364246 |
| O01OB200 | h | Oficial 1ª electricista | 2.678 | 16.8 |
| O01OB210 | h | Oficial 2ª electricista (mano de obra) | 2.678 | 16.2 |

**01.01.02** ud RED DE TIERRAS (02/12/2007)
1.000 ud × 3123.06 (3216.75 con costes indirectos) = 3216.75
Red de tierra del edificio, realizada con cable de cobre desnudo de 35 mm2, uniéndolo mediante soldadura aluminotérmica a los pilares metálicos, incluyendo parte proporcional de pica, registro de comprobación y puente de prueba. Totalmente instalado y comprobado

| Código | Ud | Descripción | Rendimiento | Precio |
|---|---|---|---|---|
| CU35DES | m | Cable de cobre desnudo de 35 mm2 (material; 22/06/2009) | 1299.000 | 1.2093774562418 |
| SOLDALUM | ud | Soldadura aluminonérmica KLK | 220.000 | 4.787535549916 |
| PICA2M | ud | Electrodo cobre-acero 18,3 mm diámetro y 2 mt. longitud | 23.000 | 6.2567792364246 |
| O01OB200 | h | Oficial 1ª electricista | 10.712 | 16.8 |
| O01OB210 | h | Oficial 2ª electricista | 10.712 | 16.2 |

### 01.02 ACOMETIDAS (15/11/2004)
Importe: 50075.34

**01.02.01** m LlNEA B.T. 0,6/1 Kv, 3x(1x240)+1x150 mm2, Al (15/11/2004)
280.000 m × 20.15 (20.75 con costes indirectos) = 5810.00
Ml. Línea eléctrica en baja tensión con cable RV-0,6/1 KV. de 3(1x240)+(1x150) mm2 en Aluminio, incluso canalización con tubo reforzado D-160 mm, totalmente instalado y conectado.

| Código | Ud | Descripción | Rendimiento | Precio | Importe |
|---|---|---|---|---|---|
| N026 | m | Línea B.T., 0,6/1 Kv, 3x(1x240)+1x150 mm2, Al (material; 15/11/2004) | 1.000 | 11.304181016607 | 11.30 |
| N028 | m | Tubo doble capa liso/corrugado Dn-160 (material; 30/10/2007) | 3.000 | 2.2088629572681 | 6.63 |
| O01OB200 | h | Oficial 1ª electricista | 0.067 | 16.8 | 1.13 |
| O01OB210 | h | Oficial 2ª electricista | 0.067 | 16.2 | 1.09 |
|  |  | Total |  |  | 20.15 |

| Medición | Uds. | Largo | Parcial |
|---|---|---|---|
|  | 2 | 140.00 | 280.00 |
| Total |  |  | 280.00 |

**01.02.02** ud PUESTA A TIERRA DEL NEUTRO DE B.T. (02/12/2007)
8.000 ud × 30.19 (31.1 con costes indirectos) = 248.80
Ud. Puesta a tierra del neutro de las líneas eléctricas de B.T., compuesta por picas de acero cobrizado de 2 m. de longitud y 14 mm de diámetri, t conductor de cobre de 1x35 mm2, conexionado e instalado.

| Código | Ud | Descripción | Rendimiento | Precio | Importe |
|---|---|---|---|---|---|
| CU35DES | m | Cable de cobre desnudo de 35 mm2 | 1.500 | 1.2093774562418 | 1.81 |
| PICA2M | ud | Electrodo cobre-acero 18,3 mm diámetro y 2 mt. longitud | 1.000 | 6.2567792364246 | 6.26 |
| O01OB200 | h | Oficial 1ª electricista | 0.670 | 16.8 | 11.26 |
| O01OB210 | h | Oficial 2ª electricista | 0.670 | 16.2 | 10.85 |
|  |  | Total |  |  | 30.19 |

| Medición | Uds. | Largo | Parcial |
|---|---|---|---|
|  | 2 | 4.00 | 8.00 |
| Total |  |  | 8.00 |

**01.02.03** ud MODULO DE CONTADORES DIT (02/12/2007)
1.000 ud × 548.56 (565.02 con costes indirectos) = 565.02
Módulo de contadores tipo DIT normalizado por la compañia distribuidora, totalmente instalado.

| Código | Ud | Descripción | Rendimiento | Precio | Importe |
|---|---|---|---|---|---|
| BT0011 | ud | Módulo de contadores tipo DIT normalizado (material; 22/06/2009) | 1.000 | 526.44900310057 | 526.45 |
| O01OB200 | h | Oficial 1ª electricista | 0.670 | 16.8 | 11.26 |
| O01OB210 | h | Oficial 2ª electricista | 0.670 | 16.2 | 10.85 |
|  |  | Total |  |  | 548.56 |

| Medición | Uds. | Parcial |
|---|---|---|
| Entrada | 1 | 1.00 |
| Total |  | 1.00 |

**01.02.04** ud CONVENIO DE SUMINISTRO (22/06/2009)
1.000 ud × 26551.37 (27347.91 con costes indirectos) = 27347.91
Convenio de suministro en baja tensión, formalizado con la compañía distribuidora incluyendo proyecto específico, tramitación administrativa y puesta en servicio de la acometida.

| Código | Ud | Descripción | Rendimiento | Precio | Importe |
|---|---|---|---|---|---|
| CONV | ud | Convenio de suministro (material; 22/06/2009) | 1.000 | 26551.372314184 | 26551.37 |
|  |  | Total |  |  | 26551.37 |

**01.02.05** ud SUMINISTRO COMPLEMENTARIO (02/12/2007)
1.000 ud × 12293.24 (12662.04 con costes indirectos) = 12662.04
Ud. Grupo Electrógeno ELECTRA MOLINS o equivalente aprobado por la Dirección Facultativa de 78 KVA´s emergencia 62,4 kVA´s continua en ejecución abierta con depósito incorporado en bancada de 100 litros, cuadro de automatismo y control con interruptor de potencia incorporado, silencioso de escape, chimenea de doble pared Dinak o similar hasta 1 metro por encima de la cubierta del edificio de diámetro interior 125 mm y diámetro exterior 210 mm, inluso medios de descarga. Totalmente instalado.

| Código | Ud | Descripción | Rendimiento | Precio | Importe |
|---|---|---|---|---|---|
| SDMO | ud | GRUPO ELECTROGENO E.MOINS (material; 23/06/2009) | 1.000 | 12204.867375857 | 12204.87 |
| O01OB200 | h | Oficial 1ª electricista | 2.678 | 16.8 | 44.99 |
| O01OB210 | h | Oficial 2ª electricista | 2.678 | 16.2 | 43.38 |
|  |  | Total |  |  | 12293.24 |

**01.02.06** m CABLE COBRE RZ1 0,6/1kV (4X1X240)+TT (01/12/2007)
46.000 m × 57.93 (59.67 con costes indirectos) = 2744.82
Cable conductor de cobre tipo RZ1 0,6/1 KV, (4x1 x 240) mm2 de sección, EXCELLENT XXI de GGC o equivalente aprobado por la Dirección Facultativa, con parte proporcional de terminales, identificaciones,sujeciones etc. Totalmente montado e instalado por tubo corrugado.

| Código | Ud | Descripción | Rendimiento | Precio | Importe |
|---|---|---|---|---|---|
| BT0009 | m | Cable conductor de cobre tipo RZ1 0,6/1 KV, 4 x 1 x 240) mm2 (material; 01/12/2007) | 1.000 | 49.094727810412 | 49.09 |
| O01OB200 | h | Oficial 1ª electricista | 0.268 | 16.8 | 4.50 |
| O01OB210 | h | Oficial 2ª electricista | 0.268 | 16.2 | 4.34 |
|  |  | Total |  |  | 57.93 |

| Medición | Uds. | Largo | Parcial |
|---|---|---|---|
| CGP a CG | 1 | 46.00 | 46.00 |
| Total |  |  | 46.00 |

**01.02.07** ud CABLE DE COBRE SZ1 0,6/1KV 4X25 (01/12/2007)
15.000 ud × 45.1 (46.45 con costes indirectos) = 696.75
Cable conductor de cobre tipo SZ1-k 0,6/1 KV, 4 x 25 mm2 +TT de sección, Afumex X de Pirelli o similar, con parte proporcional de terminales, sujeciones. Totalmente montado e instalado sobre bandeja.

| Código | Ud | Descripción | Rendimiento | Precio | Importe |
|---|---|---|---|---|---|
| RZ150 | ud | CABLE DE COBRE SZ1 0,6/1KV 1X25 (material; 01/12/2007) | 4.000 | 10.724479426012 | 42.898 |
| O01OB200 | h | Oficial 1ª electricista | 0.067 | 16.8 | 1.126 |
| O01OB210 | h | Oficial 2ª electricista | 0.067 | 16.2 | 1.085 |
|  |  | Total |  |  | 45.1 |

### 01.03 CUADROS ELECTRICOS DE PROTECCION (02/12/2007)
Importe: 86372.15

**01.03.01** ud CUADRO GENERAL DE BAJA TENSION (02/12/2007)
1.000 ud × 41165.3 (42400.26 con costes indirectos) = 42400.26
Cuadro general de Baja tensión, formado por:
Armario Prima Plus P de Merlin Gerin o equivalente aprobado, montado y cableado, de dimensiones necesarias para alojar el aparellaje indicado en los planos. Construido en chapa electrocincada 0,15 mm de espesor, revestimiento anticorrosivo con polvo epoxy y poliester polimerizado al calor, IP307, con puerta transparente, embarrado de 3.200 A, Icc de 50 kA, equipado con pilotos de señalización y disparo, sinópticos de barras, etiquetas, bornes de conexión, elementos de montaje necesarios, totalmente montado y cableado.

| Código | Ud | Descripción | Rendimiento | Precio |
|---|---|---|---|---|
| PM710MG | ud | POWER METER 710 (material; 22/06/2009) | 1.000 | 231.61077515282 |
| LV432694 | ud | NSX400N MICROLOGIC 2.3 400A 4P4R (material; 22/06/2009) | 1.000 | 1567.1133067692 |
| LV432594 | ud | CUBREBORNES LARGOS 4P NSX400/630 INV/I (material; 22/06/2009) | 1.000 | 26.466376067176 |
| LV431980 | ud | NSX250F VIGI MH MICROLOGIC 2.2 250A 4P (material; 22/06/2009) | 1.000 | 1943.819392106 |
| LV431770 | ud | NSX250F MICROLOGIC 2.2 250A 3P3R (material; 22/06/2009) | 1.000 | 785.72553692181 |
| LV430780 | ud | NSX160F MICROLOGIC 2.2 160A 4P4R (material; 22/06/2009) | 2.000 | 505.38984359395 |
| LV429982 | ud | NSX100F VIGI MH MICROLOGIC 2.2 40A 4P4 (material; 22/06/2009) | 16.000 | 805.93513375256 |
| LV429980 | ud | NSX100F VIGI MH MICROLOGIC 2.2 100A 4P (material; 22/06/2009) | 6.000 | 846.86406501958 |
| LV429518 | ud | CUBREBORNES LARGOS 4P NSX100-250 INV/I (material; 22/06/2009) | 10.000 | 12.52355332786 |
| LV429516 | ud | CUBREBORNES CORTOS 4P NSX100-250 INV/I (material; 22/06/2009) | 2.000 | 8.7854775540212 |
| LV429434 | ud | MT100/160 220-240V 50/60HZ 208-277V 60 (material; 22/06/2009) | 2.000 | 516.64405033551 |
| LV429369 | ud | INTERENCLAVAMIENTO MECÁNICO MANDO ROTA (material; 22/06/2009) | 1.000 | 81.368114638551 |
| 49658 | ud | 6 UDS CUBREBORNESINF63 (material; 22/06/2009) | 2.000 | 3.1683690382534 |
| 49614 | ud | MDO.ROT DIRECTO FRONT INF63A160 (material; 22/06/2009) | 1.000 | 9.4351431296883 |
| 49519 | ud | INFC63 63A NFC 4P 3F 22X58 FRONT S/ MD (material; 22/06/2009) | 1.000 | 120.34804917858 |
| 29450 | ud | 1 CONTACT AUXILIAR OF/SD/SDE/SDV (NS80 (material; 22/06/2009) | 4.000 | 30.954065966785 |
| 29378 | ud | UA AUTOMATISMO 220/240VCA (material; 22/06/2009) | 1.000 | 1070.6488686994 |
| 29363 | ud | PLETINA MANIOBRA AUXILIAR 220/240VCA (material; 22/06/2009) | 1.000 | 343.64310496286 |
| 29359 | ud | ACCESORIO DE ACOPLAMIENTO AGUAS ABAJO (material; 22/06/2009) | 2.000 | 242.69506935921 |
| 29352 | ud | ENCLAVAMIENTO ELECTRICO IVE 48/440VCA (material; 22/06/2009) | 1.000 | 347.51111385183 |
| 29349 | ud | PLETINA+ENCLAV.MECANICO NS100/250 (material; 22/06/2009) | 1.000 | 246.35318629296 |
| 21180 | ud | RCF RELE CONTROL FASE (material; 22/06/2009) | 1.000 | 104.32629659713 |
| 21103 | ud | INT.PROTECTOR MOTOR P25M 3P 0,63A (material; 22/06/2009) | 1.000 | 41.568601987684 |
| 18655 | ud | "NG125N ""C"" 4P 50A" (material; 22/06/2009) | 2.000 | 172.2813158119 |
| 16559 | ud | PRD65R 440/275V UP 1,2KV 3P+N (material; 22/06/2009) | 2.000 | 352.57850534204 |
| 16473 | ud | TRAFO CARRIL DIN 500/5 ABER.64X11 TRO. (material; 22/06/2009) | 4.000 | 21.708825082291 |
| 8917 | ud | 12 PORTAETIQUETAS ALTO 25MM, LONG. 85M (material; 22/06/2009) | 1.000 | 14.122730129502 |
| 8915 | ud | 12 PORTAETIQUETAS ALTO 18MM, LONG. 72M (material; 22/06/2009) | 4.000 | 12.833393833178 |
| 8750 | ud | 2 PAREDES LATERALES P IP30, PROFUND.=4 (material; 22/06/2009) | 2.000 | 170.41227792498 |
| 8738 | ud | FONDO ATORNILLADO P IP30, ANCHO=800MM (material; 22/06/2009) | 3.000 | 235.92855251726 |
| 8736 | ud | FONDO ATORNILLADO P IP30, ANCHO=650MM (material; 22/06/2009) | 2.000 | 170.41227792498 |
| 8713 | ud | KIT P ÁNGULO 90º IP30 (material; 22/06/2009) | 1.000 | 123.02667032133 |
| 8700 | ud | 4 CÁNCAMOS DE ELEVACIÓN ARMADURAS P (material; 22/06/2009) | 5.000 | 24.607333035268 |
| 8518 | ud | PUERTA PLENA P IP30, ANCHO=800 +PANTAL (material; 22/06/2009) | 3.000 | 228.06260162418 |
| 8516 | ud | PUERTA PLENA P IP30, ANCHO=650MM (material; 22/06/2009) | 2.000 | 164.72520542414 |
| 8506 | ud | MARCO PIVOTANTE P SOPORTE TAPAS ANCHO6 (material; 22/06/2009) | 5.000 | 85.186149252472 |
| 8438 | ud | TECHO P IP30 ANCHO=800MM, PROFUND.=400 (material; 22/06/2009) | 3.000 | 39.329754465385 |
| 8436 | ud | TECHO P IP30 ANCHO=650MM, PROFUND.=400 (material; 22/06/2009) | 2.000 | 28.415372794178 |
| 8407 | ud | ARMADURA P ANCHO=650+150, PROF.=400 H= (material; 22/06/2009) | 3.000 | 283.37412925098 |
| 8406 | ud | ARMADURA P ANCHO=650, PROF.=400, ALTO= (material; 22/06/2009) | 2.000 | 255.58843232245 |
| 4767 | ud | 20 TORNILLOS LINERGY M8 PARA BARRAS (material; 22/06/2009) | 4.000 | 11.114278771412 |
| 4664 | ud | SOPORTE P JDB 5Y10MM HORIZONTAL (material; 22/06/2009) | 6.000 | 33.312851749207 |
| 4662 | ud | SOPORTE P JDB 5Y10MM VOLADIZO (material; 22/06/2009) | 3.000 | 28.305429389065 |
| 4651 | ud | SOPORTE P LINERGY VERTICAL PASILLO LAT (material; 22/06/2009) | 9.000 | 46.046297032282 |
| 4640 | ud | 1 EMPALME JDB HORIZONTAL ANCHO=50/60MM (material; 22/06/2009) | 8.000 | 33.082970083971 |
| 4634 | ud | CONEXIÓN P 1000A LINERGY-JDB HORIZ. 5M (material; 22/06/2009) | 64.000 | 11.723964927039 |
| 4536 | ud | BARRA COBRE PLENA ANCHO60XESP.5 L=2M (material; 22/06/2009) | 8.000 | 119.07870259227 |
| 4502 | ud | PERFIL LINERGY(JDB VERTICAL) 630A 1,67 (material; 22/06/2009) | 12.000 | 54.35202154581 |
| 4454 | ud | CONEXIÓN P NS630 HOZ. FIJO MANETA 4POL (material; 22/06/2009) | 1.000 | 60.149037451763 |
| 4404 | ud | POLYPACT 4P + CONEXIÓN NS250 FIJO MANE (material; 22/06/2009) | 9.000 | 164.94509223437 |
| 4262 | ud | 12 BRAZALETES P CABLEADO VERTICAL (material; 22/06/2009) | 5.000 | 14.872344255271 |
| 4239 | ud | 12 BRAZALETES G/P CABLEADO HORIZONTAL (material; 22/06/2009) | 4.000 | 10.704489715992 |
| 4210 | ud | KIT COLECTOR NEUTRO (material; 22/06/2009) | 5.000 | 2.1588886822168 |
| 4205 | ud | 2 SOPORTES FIJACIÓN TIERRA EN CARRIL M (material; 22/06/2009) | 5.000 | 4.5076796096286 |
| 4200 | ud | COLECTOR TIERRA CON 41 CONECTORES A=45 (material; 22/06/2009) | 5.000 | 19.639890095167 |
| 3911 | ud | TAPA G/P 4 PM500/700/800, APARATOS 96X (material; 22/06/2009) | 1.000 | 17.431027137899 |
| 3908 | ud | OBTURADOR 96X96MM (material; 22/06/2009) | 6.000 | 2.9085028079865 |
| 3807 | ud | TAPA G/P PLENA 9 MÓDULOS, ALTO=450MM (material; 22/06/2009) | 1.000 | 16.661423302108 |
| 3806 | ud | TAPA G/P PLENA 6 MÓDULOS, ALTO=300MM (material; 22/06/2009) | 7.000 | 12.363635647695 |
| 3805 | ud | TAPA G/P PLENA 5 MÓDULOS, ALTO=250MM (material; 22/06/2009) | 1.000 | 10.944366236238 |
| 3803 | ud | TAPA G/P PLENA 3 MÓDULOS, ALTO=150MM (material; 22/06/2009) | 4.000 | 8.0858377033028 |
| 3802 | ud | TAPA G/P PLENA 2 MÓDULOS, ALTO=100MM (material; 22/06/2009) | 2.000 | 6.6765631468557 |
| 3801 | ud | TAPA G/P PLENA 1 MÓDULO, ALTO=50MM (material; 22/06/2009) | 10.000 | 5.2472988803881 |
| 3671 | ud | TAPA P AUTOMATISMO INVERSOR UA/BA (material; 22/06/2009) | 1.000 | 16.091716566523 |
| 3644 | ud | TAPA NSX630 HRZ FIJ/ZOC MAN/ROT/TEL 4P (material; 22/06/2009) | 1.000 | 12.113764272439 |
| 3616 | ud | TAPA P INVERSOR NS250 HORIZON. TELEMAN (material; 22/06/2009) | 1.000 | 22.128608992722 |
| 3541 | ud | PLACA SOP P FUPACT INF63/160 H/V (material; 22/06/2009) | 1.000 | 38.200335849225 |
| 3452 | ud | PLACA SOP P NS-INS630 HZ. FIJO MANETA (material; 22/06/2009) | 1.000 | 48.475046799776 |
| 3420 | ud | PLACA SOP P 3 NS-INS250 VERT FIJO MANE (material; 22/06/2009) | 9.000 | 42.208272708341 |
| 3417 | ud | PLACA SOP P UA/BA INV. NS250 HOZ. TELE (material; 22/06/2009) | 2.000 | 66.355842413136 |
| 3402 | ud | CARRIL MODULAR P REGULABLE PROFUNDIDAD (material; 22/06/2009) | 7.000 | 16.451531346893 |
| 3315 | ud | TAPA G/P INF63 4P Y INF100/160 3P V (material; 22/06/2009) | 1.000 | 13.413095423773 |
| 3249 | ud | OBTURADOR NS-INS250 FRACCIO. LONG.147M (material; 22/06/2009) | 3.000 | 2.8685233879455 |
| 3241 | ud | TAPA G/P 3 NS250 VIGI VERTICAL MANUAL (material; 22/06/2009) | 9.000 | 12.043800287367 |
| 3220 | ud | OBTURADOR MULTI 9 LONGITUD 1M (material; 22/06/2009) | 2.000 | 3.5181889636126 |
| 3205 | ud | TAPA G/P MULTI 9, 5 MÓDULOS, ALTO=250M (material; 22/06/2009) | 2.000 | 10.944366236238 |
| O01OB200 | h | Oficial 1ª electricista | 40.170 | 16.8 |
| O01OB210 | h | Oficial 2ª electricista | 40.170 | 16.2 |

**01.03.02** ud CUADRO SECUNDARIO ZONA A (02/12/2007)
1.000 ud × 4709.22 (4850.5 con costes indirectos) = 4850.50
Cuadro secundario de mando y protección, denominado ZONA A, montado sobre un armario Prisma G de Merlin Gerin o equivalente aprobado, totalmente instalado y cableado, incluyendo bornas de conexión para todas las líneas de entrada y salida, incluso para maniobras, de dimensiones necesarias para alojar el aparellaje descrito en planos, fabricado en chapa electrocincada de 0,15 mm de espesor, revestimiento anticorrosivo con polvo epoxy y poliester polimerizado al calor, IP30 con puerta plena.

| Código | Ud | Descripción | Rendimiento | Precio |
|---|---|---|---|---|
| XB4BVM4 | ud | PILOTO LUM. LED 230V ROJO (material; 22/06/2009) | 2.000 | 12.463584197798 |
| XB4BVM3 | ud | PILOTO LUM. LED 230V VERDE (material; 22/06/2009) | 2.000 | 12.463584197798 |
| XB4BD33 | ud | SELECTOR 3POS. NA+NA MAN.CORTA (material; 22/06/2009) | 2.000 | 11.454103841761 |
| LC1K0601P7 | ud | MINICONT. K TRIP. 6A 230V 50/60HZ (material; 22/06/2009) | 2.000 | 17.291099167755 |
| LA1KN20 | ud | "CONTACTO AUX. INST. 2""NA""" (material; 22/06/2009) | 2.000 | 3.648122078746 |
| 26531 | ud | BLOQUE VIGI C60/25 4P 30MA (material; 22/06/2009) | 1.000 | 95.041076292591 |
| 26509 | ud | BLOQUE VIGI C60/25 2P 30MA (material; 22/06/2009) | 15.000 | 82.877337745101 |
| 24369 | ud | C60N 4P 4D 63A CURVA C (material; 22/06/2009) | 1.000 | 161.88666660123 |
| 24365 | ud | "C60N ""C"" 4P 25A" (material; 22/06/2009) | 1.000 | 57.690303119238 |
| 24363 | ud | "C60N ""C"" 4P 16A" (material; 22/06/2009) | 1.000 | 54.102150170554 |
| 24339 | ud | "C60N ""C"" 2P 25A" (material; 22/06/2009) | 6.000 | 27.116041642844 |
| 24338 | ud | C60N 2P 2D 20A CURVA C (material; 22/06/2009) | 1.000 | 26.106561286807 |
| 24337 | ud | C60N 2P 2D 16A CURVA C (material; 22/06/2009) | 25.000 | 25.82670534652 |
| 24336 | ud | C60N 2P 2D 10A CURVA C (material; 22/06/2009) | 19.000 | 25.366942016048 |
| 23040 | ud | I.D. 4/25/300 380V (72MM.) (material; 22/06/2009) | 1.000 | 113.66149117671 |
| 21120 | ud | CONT.AUX. 1NA+S.D. 1NC P25M (material; 22/06/2009) | 2.000 | 13.323141728681 |
| 21105 | ud | INT.PROTECTOR MOTOR P25M 3P 1,6A (material; 22/06/2009) | 2.000 | 44.677001895876 |
| 15520 | ud | TL 2P 16A 230VCA 110VCC (material; 22/06/2009) | 3.000 | 25.007127235678 |
| 15510 | ud | TL 1P 16A 230VCA 110VCC (material; 22/06/2009) | 3.000 | 17.47100655794 |
| 15405 | ud | ATLS (material; 22/06/2009) | 3.000 | 23.777760069416 |
| 13512 | ud | BORNE TETRA 125 A 4 X 13 AGUJEROS (material; 22/06/2009) | 2.000 | 14.412580924799 |
| 8913 | ud | 12 PORTAETIQUETAS ALTO 18MM, LONG. 35M (material; 22/06/2009) | 4.000 | 11.554052391864 |
| 8812 | ud | 2 TRAVIESAS ASOC/ELEV G IP30 ANCHO=900 (material; 22/06/2009) | 1.000 | 29.724698800522 |
| 8128 | ud | PUERTA PLENA G IP30, 24 MÓDULOS H=1230 (material; 22/06/2009) | 2.000 | 91.992645514461 |
| 8108 | ud | COFRET G IP30, 24 MÓDULOS, H=1230MM (material; 22/06/2009) | 2.000 | 198.12801086844 |
| 4264 | ud | 12 BRAZALETES G CABLEADO VERTICAL (material; 22/06/2009) | 2.000 | 14.872344255271 |
| 4239 | ud | 12 BRAZALETES G/P CABLEADO HORIZONTAL | 10.000 | 10.704489715992 |
| 4200 | ud | COLECTOR TIERRA CON 41 CONECTORES A=45 | 2.000 | 19.639890095167 |
| 3805 | ud | TAPA G/P PLENA 5 MÓDULOS, ALTO=250MM | 2.000 | 10.944366236238 |
| 3803 | ud | TAPA G/P PLENA 3 MÓDULOS, ALTO=150MM | 1.000 | 8.0858377033028 |
| 3220 | ud | OBTURADOR MULTI 9 LONGITUD 1M | 2.000 | 3.5181889636126 |
| 3204 | ud | TAPA G/P MULTI 9, 4 MÓDULOS, ALTO=200M (material; 22/06/2009) | 2.000 | 9.51510196977 |
| 3203 | ud | TAPA G/P MULTI 9, 3 MÓDULOS, ALTO=150M (material; 22/06/2009) | 9.000 | 8.0858377033028 |
| 3004 | ud | CARRIL MODULAR G EN FONDO COFRET A=600 (material; 22/06/2009) | 1.000 | 5.7070622108602 |
| 3002 | ud | CARRIL MODULAR G REGULABLE PROFUNDIDAD (material; 22/06/2009) | 2.000 | 12.343645937675 |
| 3001 | ud | MOD.DEV.RAIL (material; 22/06/2009) | 11.000 | 7.7060332129128 |
| O01OB200 | h | Oficial 1ª electricista | 4.017 | 16.8 |
| O01OB210 | h | Oficial 2ª electricista | 4.017 | 16.2 |

**01.03.03** ud CUADRO SECUNDARIO ZONA B (02/12/2007)
1.000 ud × 4250.47 (4377.98 con costes indirectos) = 4377.98
Cuadro secundario de mando y protección, denominado ZONA B, montado sobre un armario Prisma G de Merlin Gerin o equivalente aprobado, totalmente instalado y cableado, incluyendo bornas de conexión para todas las líneas de entrada y salida, incluso para maniobras, de dimensiones necesarias para alojar el aparellaje descrito en planos, fabricado en chapa electrocincada de 0,15 mm de espesor, revestimiento anticorrosivo con polvo epoxy y poliester polimerizado al calor, IP30 con puerta plena.

| Código | Ud | Descripción | Rendimiento | Precio |
|---|---|---|---|---|
| XB4BVM4 | ud | PILOTO LUM. LED 230V ROJO | 4.000 | 12.463584197798 |
| XB4BVM3 | ud | PILOTO LUM. LED 230V VERDE | 4.000 | 12.463584197798 |
| XB4BD33 | ud | SELECTOR 3POS. NA+NA MAN.CORTA | 4.000 | 11.454103841761 |
| LC1K0601P7 | ud | MINICONT. K TRIP. 6A 230V 50/60HZ | 4.000 | 17.291099167755 |
| LA1KN20 | ud | "CONTACTO AUX. INST. 2""NA""" | 4.000 | 3.648122078746 |
| 26509 | ud | BLOQUE VIGI C60/25 2P 30MA | 12.000 | 82.877337745101 |
| 24367 | ud | "C60N ""C"" 4P 40A" (material; 22/06/2009) | 1.000 | 71.393249338309 |
| 24363 | ud | "C60N ""C"" 4P 16A" | 1.000 | 54.102150170554 |
| 24339 | ud | "C60N ""C"" 2P 25A" | 4.000 | 27.116041642844 |
| 24338 | ud | C60N 2P 2D 20A CURVA C | 1.000 | 26.106561286807 |
| 24337 | ud | C60N 2P 2D 16A CURVA C | 18.000 | 25.82670534652 |
| 24336 | ud | C60N 2P 2D 10A CURVA C | 16.000 | 25.366942016048 |
| 23040 | ud | I.D. 4/25/300 380V (72MM.) | 2.000 | 113.66149117671 |
| 21120 | ud | CONT.AUX. 1NA+S.D. 1NC P25M | 4.000 | 13.323141728681 |
| 21105 | ud | INT.PROTECTOR MOTOR P25M 3P 1,6A | 4.000 | 44.677001895876 |
| 15520 | ud | TL 2P 16A 230VCA 110VCC | 3.000 | 25.007127235678 |
| 15510 | ud | TL 1P 16A 230VCA 110VCC | 3.000 | 17.47100655794 |
| 15405 | ud | ATLS | 3.000 | 23.777760069416 |
| 13512 | ud | BORNE TETRA 125 A 4 X 13 AGUJEROS | 2.000 | 14.412580924799 |
| 8913 | ud | 12 PORTAETIQUETAS ALTO 18MM, LONG. 35M | 4.000 | 11.554052391864 |
| 8812 | ud | 2 TRAVIESAS ASOC/ELEV G IP30 ANCHO=900 | 1.000 | 29.724698800522 |
| 8128 | ud | PUERTA PLENA G IP30, 24 MÓDULOS H=1230 | 2.000 | 91.992645514461 |
| 8108 | ud | COFRET G IP30, 24 MÓDULOS, H=1230MM | 2.000 | 198.12801086844 |
| 4264 | ud | 12 BRAZALETES G CABLEADO VERTICAL | 2.000 | 14.872344255271 |
| 4239 | ud | 12 BRAZALETES G/P CABLEADO HORIZONTAL | 10.000 | 10.704489715992 |
| 4200 | ud | COLECTOR TIERRA CON 41 CONECTORES A=45 | 2.000 | 19.639890095167 |
| 3805 | ud | TAPA G/P PLENA 5 MÓDULOS, ALTO=250MM | 2.000 | 10.944366236238 |
| 3803 | ud | TAPA G/P PLENA 3 MÓDULOS, ALTO=150MM | 1.000 | 8.0858377033028 |
| 3220 | ud | OBTURADOR MULTI 9 LONGITUD 1M | 2.000 | 3.5181889636126 |
| 3204 | ud | TAPA G/P MULTI 9, 4 MÓDULOS, ALTO=200M | 2.000 | 9.51510196977 |
| 3203 | ud | TAPA G/P MULTI 9, 3 MÓDULOS, ALTO=150M | 9.000 | 8.0858377033028 |
| 3004 | ud | CARRIL MODULAR G EN FONDO COFRET A=600 | 1.000 | 5.7070622108602 |
| 3002 | ud | CARRIL MODULAR G REGULABLE PROFUNDIDAD | 2.000 | 12.343645937675 |
| 3001 | ud | MOD.DEV.RAIL | 11.000 | 7.7060332129128 |
| O01OB200 | h | Oficial 1ª electricista | 4.017 | 16.8 |
| O01OB210 | h | Oficial 2ª electricista | 4.017 | 16.2 |

**01.03.04** ud CUADRO SECUNDARIO ZONA C (02/12/2007)
1.000 ud × 5130.09 (5283.99 con costes indirectos) = 5283.99
Cuadro secundario de mando y protección, denominado ZONA C, montado sobre un armario Prisma G de Merlin Gerin o equivalente aprobado, totalmente instalado y cableado, incluyendo bornas de conexión para todas las líneas de entrada y salida, incluso para maniobras, de dimensiones necesarias para alojar el aparellaje descrito en planos, fabricado en chapa electrocincada de 0,15 mm de espesor, revestimiento anticorrosivo con polvo epoxy y poliester polimerizado al calor, IP30 con puerta plena.

| Código | Ud | Descripción | Rendimiento | Precio |
|---|---|---|---|---|
| XB4BVM4 | ud | PILOTO LUM. LED 230V ROJO | 2.000 | 12.463584197798 |
| XB4BVM3 | ud | PILOTO LUM. LED 230V VERDE | 2.000 | 12.463584197798 |
| XB4BD33 | ud | SELECTOR 3POS. NA+NA MAN.CORTA | 2.000 | 11.454103841761 |
| LC1K0601P7 | ud | MINICONT. K TRIP. 6A 230V 50/60HZ | 2.000 | 17.291099167755 |
| LA1KN20 | ud | "CONTACTO AUX. INST. 2""NA""" | 2.000 | 3.648122078746 |
| 26509 | ud | BLOQUE VIGI C60/25 2P 30MA | 17.000 | 82.877337745101 |
| 24363 | ud | "C60N ""C"" 4P 16A" | 1.000 | 54.102150170554 |
| 24339 | ud | "C60N ""C"" 2P 25A" | 8.000 | 27.116041642844 |
| 24338 | ud | C60N 2P 2D 20A CURVA C | 1.000 | 26.106561286807 |
| 24337 | ud | C60N 2P 2D 16A CURVA C | 31.000 | 25.82670534652 |
| 24336 | ud | C60N 2P 2D 10A CURVA C | 20.000 | 25.366942016048 |
| 23040 | ud | I.D. 4/25/300 380V (72MM.) | 1.000 | 113.66149117671 |
| 21120 | ud | CONT.AUX. 1NA+S.D. 1NC P25M | 2.000 | 13.323141728681 |
| 21105 | ud | INT.PROTECTOR MOTOR P25M 3P 1,6A | 2.000 | 44.677001895876 |
| 18372 | ud | "C120N ""C"" 4P 80A" (material; 22/06/2009) | 1.000 | 172.79105341743 |
| 15520 | ud | TL 2P 16A 230VCA 110VCC | 3.000 | 25.007127235678 |
| 15510 | ud | TL 1P 16A 230VCA 110VCC | 4.000 | 17.47100655794 |
| 15405 | ud | ATLS | 4.000 | 23.777760069416 |
| 13512 | ud | BORNE TETRA 125 A 4 X 13 AGUJEROS | 2.000 | 14.412580924799 |
| 8913 | ud | 12 PORTAETIQUETAS ALTO 18MM, LONG. 35M | 4.000 | 11.554052391864 |
| 8812 | ud | 2 TRAVIESAS ASOC/ELEV G IP30 ANCHO=900 | 1.000 | 29.724698800522 |
| 8222 | ud | PUERTA PLENA G IP30, 27 MÓDULOS H=1530 (material; 22/06/2009) | 2.000 | 123.71631531704 |
| 8109 | ud | COFRET G IP30, 27 MÓDULOS, H=1380MM (material; 22/06/2009) | 2.000 | 221.99572463295 |
| 4264 | ud | 12 BRAZALETES G CABLEADO VERTICAL | 2.000 | 14.872344255271 |
| 4239 | ud | 12 BRAZALETES G/P CABLEADO HORIZONTAL | 10.000 | 10.704489715992 |
| 4200 | ud | COLECTOR TIERRA CON 41 CONECTORES A=45 | 2.000 | 19.639890095167 |
| 3805 | ud | TAPA G/P PLENA 5 MÓDULOS, ALTO=250MM | 2.000 | 10.944366236238 |
| 3803 | ud | TAPA G/P PLENA 3 MÓDULOS, ALTO=150MM | 1.000 | 8.0858377033028 |
| 3220 | ud | OBTURADOR MULTI 9 LONGITUD 1M | 2.000 | 3.5181889636126 |
| 3204 | ud | TAPA G/P MULTI 9, 4 MÓDULOS, ALTO=200M | 2.000 | 9.51510196977 |
| 3203 | ud | TAPA G/P MULTI 9, 3 MÓDULOS, ALTO=150M | 11.000 | 8.0858377033028 |
| 3004 | ud | CARRIL MODULAR G EN FONDO COFRET A=600 | 1.000 | 5.7070622108602 |
| 3002 | ud | CARRIL MODULAR G REGULABLE PROFUNDIDAD | 2.000 | 12.343645937675 |
| 3001 | ud | MOD.DEV.RAIL | 13.000 | 7.7060332129128 |
| O01OB200 | h | Oficial 1ª electricista | 4.017 | 16.8 |
| O01OB210 | h | Oficial 2ª electricista | 2.678 | 16.2 |

**01.03.05** ud CUADRO SECUNDARIO ZONA D (02/12/2007)
1.000 ud × 5513.73 (5679.14 con costes indirectos) = 5679.14
Cuadro secundario de mando y protección, denominado ZONA D, montado sobre un armario Prisma G de Merlin Gerin o equivalente aprobado, totalmente instalado y cableado, incluyendo bornas de conexión para todas las líneas de entrada y salida, incluso para maniobras, de dimensiones necesarias para alojar el aparellaje descrito en planos, fabricado en chapa electrocincada de 0,15 mm de espesor, revestimiento anticorrosivo con polvo epoxy y poliester polimerizado al calor, IP30 con puerta plena.

| Código | Ud | Descripción | Rendimiento | Precio |
|---|---|---|---|---|
| XB4BVM4 | ud | PILOTO LUM. LED 230V ROJO | 8.000 | 12.463584197798 |
| XB4BVM3 | ud | PILOTO LUM. LED 230V VERDE | 8.000 | 12.463584197798 |
| XB4BD33 | ud | SELECTOR 3POS. NA+NA MAN.CORTA | 8.000 | 11.454103841761 |
| LC1K0601P7 | ud | MINICONT. K TRIP. 6A 230V 50/60HZ | 6.000 | 17.291099167755 |
| LC1D32P7 | ud | CONT 32A 1NA/1NC 230V 50/60HZ (material; 22/06/2009) | 2.000 | 62.297931278969 |
| LADN20 | ud | BLOQUE CONT AUX 2NA FRONT (material; 22/06/2009) | 2.000 | 4.8175201149468 |
| LA1KN20 | ud | "CONTACTO AUX. INST. 2""NA""" | 6.000 | 3.648122078746 |
| 26509 | ud | BLOQUE VIGI C60/25 2P 30MA | 13.000 | 82.877337745101 |
| 24369 | ud | C60N 4P 4D 63A CURVA C | 1.000 | 161.88666660123 |
| 24363 | ud | "C60N ""C"" 4P 16A" | 1.000 | 54.102150170554 |
| 24339 | ud | "C60N ""C"" 2P 25A" | 5.000 | 27.116041642844 |
| 24338 | ud | C60N 2P 2D 20A CURVA C | 1.000 | 26.106561286807 |
| 24337 | ud | C60N 2P 2D 16A CURVA C | 21.000 | 25.82670534652 |
| 24336 | ud | C60N 2P 2D 10A CURVA C | 16.000 | 25.366942016048 |
| 23040 | ud | I.D. 4/25/300 380V (72MM.) | 4.000 | 113.66149117671 |
| 21120 | ud | CONT.AUX. 1NA+S.D. 1NC P25M | 8.000 | 13.323141728681 |
| 21110 | ud | INT.PROTECTOR MOTOR P25M 3P 14A (material; 22/06/2009) | 1.000 | 52.502973368912 |
| 21108 | ud | INT.PROTECTOR MOTOR P25M 3P 6,3A (material; 22/06/2009) | 1.000 | 44.677001895876 |
| 21105 | ud | INT.PROTECTOR MOTOR P25M 3P 1,6A | 6.000 | 44.677001895876 |
| 15520 | ud | TL 2P 16A 230VCA 110VCC | 3.000 | 25.007127235678 |
| 15510 | ud | TL 1P 16A 230VCA 110VCC | 3.000 | 17.47100655794 |
| 15405 | ud | ATLS | 3.000 | 23.777760069416 |
| 13512 | ud | BORNE TETRA 125 A 4 X 13 AGUJEROS | 2.000 | 14.412580924799 |
| 8913 | ud | 12 PORTAETIQUETAS ALTO 18MM, LONG. 35M | 5.000 | 11.554052391864 |
| 8812 | ud | 2 TRAVIESAS ASOC/ELEV G IP30 ANCHO=900 | 1.000 | 29.724698800522 |
| 8222 | ud | PUERTA PLENA G IP30, 27 MÓDULOS H=1530 | 2.000 | 123.71631531704 |
| 8109 | ud | COFRET G IP30, 27 MÓDULOS, H=1380MM | 2.000 | 221.99572463295 |
| 4264 | ud | 12 BRAZALETES G CABLEADO VERTICAL | 2.000 | 14.872344255271 |
| 4239 | ud | 12 BRAZALETES G/P CABLEADO HORIZONTAL | 10.000 | 10.704489715992 |
| 4200 | ud | COLECTOR TIERRA CON 41 CONECTORES A=45 | 2.000 | 19.639890095167 |
| 3805 | ud | TAPA G/P PLENA 5 MÓDULOS, ALTO=250MM | 2.000 | 10.944366236238 |
| 3803 | ud | TAPA G/P PLENA 3 MÓDULOS, ALTO=150MM | 2.000 | 8.0858377033028 |
| 3220 | ud | OBTURADOR MULTI 9 LONGITUD 1M | 2.000 | 3.5181889636126 |
| 3204 | ud | TAPA G/P MULTI 9, 4 MÓDULOS, ALTO=200M | 2.000 | 9.51510196977 |
| 3203 | ud | TAPA G/P MULTI 9, 3 MÓDULOS, ALTO=150M | 10.000 | 8.0858377033028 |
| 3004 | ud | CARRIL MODULAR G EN FONDO COFRET A=600 | 2.000 | 5.7070622108602 |
| 3002 | ud | CARRIL MODULAR G REGULABLE PROFUNDIDAD | 2.000 | 12.343645937675 |
| 3001 | ud | MOD.DEV.RAIL | 12.000 | 7.7060332129128 |
| O01OB200 | h | Oficial 1ª electricista | 5.356 | 16.8 |
| O01OB210 | h | Oficial 2ª electricista | 5.356 | 16.2 |

**01.03.06** ud CUADRO SECUNDARIO ZONA E (02/12/2007)
1.000 ud × 5259.76 (5417.55 con costes indirectos) = 5417.55
Cuadro secundario de mando y protección, denominado ZONA E, montado sobre un armario Prisma G de Merlin Gerin o equivalente aprobado, totalmente instalado y cableado, incluyendo bornas de conexión para todas las líneas de entrada y salida, incluso para maniobras, de dimensiones necesarias para alojar el aparellaje descrito en planos, fabricado en chapa electrocincada de 0,15 mm de espesor, revestimiento anticorrosivo con polvo epoxy y poliester polimerizado al calor, IP30 con puerta plena.

| Código | Ud | Descripción | Rendimiento | Precio |
|---|---|---|---|---|
| XB4BVM4 | ud | PILOTO LUM. LED 230V ROJO | 2.000 | 12.463584197798 |
| XB4BVM3 | ud | PILOTO LUM. LED 230V VERDE | 2.000 | 12.463584197798 |
| XB4BD33 | ud | SELECTOR 3POS. NA+NA MAN.CORTA | 2.000 | 11.454103841761 |
| LC1K0601P7 | ud | MINICONT. K TRIP. 6A 230V 50/60HZ | 2.000 | 17.291099167755 |
| LA1KN20 | ud | "CONTACTO AUX. INST. 2""NA""" | 2.000 | 3.648122078746 |
| 26509 | ud | BLOQUE VIGI C60/25 2P 30MA | 19.000 | 82.877337745101 |
| 24369 | ud | C60N 4P 4D 63A CURVA C | 1.000 | 161.88666660123 |
| 24363 | ud | "C60N ""C"" 4P 16A" | 1.000 | 54.102150170554 |
| 24339 | ud | "C60N ""C"" 2P 25A" | 8.000 | 27.116041642844 |
| 24338 | ud | C60N 2P 2D 20A CURVA C | 1.000 | 26.106561286807 |
| 24337 | ud | C60N 2P 2D 16A CURVA C | 33.000 | 25.82670534652 |
| 24336 | ud | C60N 2P 2D 10A CURVA C | 16.000 | 25.366942016048 |
| 23040 | ud | I.D. 4/25/300 380V (72MM.) | 1.000 | 113.66149117671 |
| 21120 | ud | CONT.AUX. 1NA+S.D. 1NC P25M | 2.000 | 13.323141728681 |
| 21105 | ud | INT.PROTECTOR MOTOR P25M 3P 1,6A | 2.000 | 44.677001895876 |
| 15520 | ud | TL 2P 16A 230VCA 110VCC | 3.000 | 25.007127235678 |
| 15510 | ud | TL 1P 16A 230VCA 110VCC | 3.000 | 17.47100655794 |
| 15405 | ud | ATLS | 3.000 | 23.777760069416 |
| 13512 | ud | BORNE TETRA 125 A 4 X 13 AGUJEROS | 2.000 | 14.412580924799 |
| 8913 | ud | 12 PORTAETIQUETAS ALTO 18MM, LONG. 35M | 4.000 | 11.554052391864 |
| 8812 | ud | 2 TRAVIESAS ASOC/ELEV G IP30 ANCHO=900 | 1.000 | 29.724698800522 |
| 8222 | ud | PUERTA PLENA G IP30, 27 MÓDULOS H=1530 | 2.000 | 123.71631531704 |
| 8109 | ud | COFRET G IP30, 27 MÓDULOS, H=1380MM | 2.000 | 221.99572463295 |
| 4264 | ud | 12 BRAZALETES G CABLEADO VERTICAL | 2.000 | 14.872344255271 |
| 4239 | ud | 12 BRAZALETES G/P CABLEADO HORIZONTAL | 10.000 | 10.704489715992 |
| 4200 | ud | COLECTOR TIERRA CON 41 CONECTORES A=45 | 2.000 | 19.639890095167 |
| 3805 | ud | TAPA G/P PLENA 5 MÓDULOS, ALTO=250MM | 2.000 | 10.944366236238 |
| 3803 | ud | TAPA G/P PLENA 3 MÓDULOS, ALTO=150MM | 1.000 | 8.0858377033028 |
| 3220 | ud | OBTURADOR MULTI 9 LONGITUD 1M | 2.000 | 3.5181889636126 |
| 3204 | ud | TAPA G/P MULTI 9, 4 MÓDULOS, ALTO=200M | 2.000 | 9.51510196977 |
| 3203 | ud | TAPA G/P MULTI 9, 3 MÓDULOS, ALTO=150M | 11.000 | 8.0858377033028 |
| 3004 | ud | CARRIL MODULAR G EN FONDO COFRET A=600 | 1.000 | 5.7070622108602 |
| 3002 | ud | CARRIL MODULAR G REGULABLE PROFUNDIDAD | 2.000 | 12.343645937675 |
| 3001 | ud | MOD.DEV.RAIL | 13.000 | 7.7060332129128 |
| O01OB200 | h | Oficial 1ª electricista | 5.356 | 16.8 |
| O01OB210 | h | Oficial 2ª electricista | 5.356 | 16.2 |

**01.03.07** ud CUADRO SECUNDARIO COCINA (02/12/2007)
1.000 ud × 2929.38 (3017.26 con costes indirectos) = 3017.26
Cuadro secundario de mando y protección, denominado COCINA, montado sobre un armario Prisma G de Merlin Gerin o equivalente aprobado, totalmente instalado y cableado, incluyendo bornas de conexión para todas las líneas de entrada y salida, incluso para maniobras, de dimensiones necesarias para alojar el aparellaje descrito en planos, fabricado en chapa electrocincada de 0,15 mm de espesor, revestimiento anticorrosivo con polvo epoxy y poliester polimerizado al calor, IP30 con puerta plena.

| Código | Ud | Descripción | Rendimiento | Precio |
|---|---|---|---|---|
| 24337 | ud | C60N 2P 2D 16A CURVA C | 8.000 | 25.82670534652 |
| 24339 | ud | "C60N ""C"" 2P 25A" | 3.000 | 27.116041642844 |
| 24336 | ud | C60N 2P 2D 10A CURVA C | 14.000 | 25.366942016048 |
| 24362 | ud | "C60N ""C"" 4P 10A" (material; 22/06/2009) | 4.000 | 53.482469159917 |
| 24369 | ud | C60N 4P 4D 63A CURVA C | 1.000 | 161.88666660123 |
| 24367 | ud | "C60N ""C"" 4P 40A" | 1.000 | 71.393249338309 |
| 26509 | ud | BLOQUE VIGI C60/25 2P 30MA | 8.000 | 82.877337745101 |
| 26531 | ud | BLOQUE VIGI C60/25 4P 30MA | 4.000 | 95.041076292591 |
| 26543 | ud | BLOQUE VIGI C60/40 4P 30MA (material; 22/06/2009) | 1.000 | 111.88240698488 |
| PRA13834 | ud | PRAGMA 24 4 FILAS, EMPOTRABLE (material; 22/06/2009) | 2.000 | 188.26308897331 |
| PRA16424 | ud | PUERTA PLENA PRAGMA 24 4 FILAS (material; 22/06/2009) | 2.000 | 49.554491140884 |
| PRA90005 | ud | KIT ASSOCIATION ENCASTRE 18 24 (material; 22/06/2009) | 2.000 | 6.2967586564657 |
| 13514 | ud | BORNE TETRA 125 A 4 X 17 AGUJEROS (material; 22/06/2009) | 1.000 | 18.950245099459 |
| O01OB200 | h | Oficial 1ª electricista | 5.356 | 16.8 |
| O01OB210 | h | Oficial 2ª electricista | 5.356 | 16.2 |

**01.03.08** ud CUADRO SECUNDARIO LAVANDERIA (02/12/2007)
1.000 ud × 2962.79 (3051.67 con costes indirectos) = 3051.67
Cuadro secundario de mando y protección, denominado LAVANDERIA, montado sobre un armario Prisma G de Merlin Gerin o equivalente aprobado, totalmente instalado y cableado, incluyendo bornas de conexión para todas las líneas de entrada y salida, incluso para maniobras, de dimensiones necesarias para alojar el aparellaje descrito en planos, fabricado en chapa electrocincada de 0,15 mm de espesor, revestimiento anticorrosivo con polvo epoxy y poliester polimerizado al calor, IP30 con puerta plena.

| Código | Ud | Descripción | Rendimiento | Precio |
|---|---|---|---|---|
| LV431781 | ud | NSX250F MICROLOGIC 2.2 160A 4P4R (material; 22/06/2009) | 1.000 | 989.72052768127 |
| LV429518 | ud | CUBREBORNES LARGOS 4P NSX100-250 INV/I | 1.000 | 12.52355332786 |
| 26643 | ud | BLOQUE VIGI C60/63 4P 30MA (material; 22/06/2009) | 1.000 | 137.98896827169 |
| 26539 | ud | BLOQUE VIGI C60/40 2P 300MA (material; 22/06/2009) | 1.000 | 86.935248879268 |
| 26533 | ud | BLOQUE VIGI C60/25 4P 300MA (material; 22/06/2009) | 3.000 | 84.386560851651 |
| 26509 | ud | BLOQUE VIGI C60/25 2P 30MA | 2.000 | 82.877337745101 |
| 24369 | ud | C60N 4P 4D 63A CURVA C | 1.000 | 161.88666660123 |
| 24365 | ud | "C60N ""C"" 4P 25A" | 3.000 | 57.690303119238 |
| 24341 | ud | C60N 2P 2D 38A CURVA C (material; 22/06/2009) | 1.000 | 36.001467746967 |
| 24339 | ud | "C60N ""C"" 2P 25A" | 1.000 | 27.116041642844 |
| 24337 | ud | C60N 2P 2D 16A CURVA C | 4.000 | 25.82670534652 |
| 24336 | ud | C60N 2P 2D 10A CURVA C | 4.000 | 25.366942016048 |
| 8913 | ud | 12 PORTAETIQUETAS ALTO 18MM, LONG. 35M | 2.000 | 11.554052391864 |
| 8176 | ud | PASILLO LATERAL G IP30, A300, 18 MÓDUL (material; 22/06/2009) | 1.000 | 108.05437751595 |
| 8106 | ud | COFRET G IP30, 18 MÓDULOS, H=930MM (material; 22/06/2009) | 1.000 | 146.03482655495 |
| 4264 | ud | 12 BRAZALETES G CABLEADO VERTICAL | 1.000 | 14.872344255271 |
| 4239 | ud | 12 BRAZALETES G/P CABLEADO HORIZONTAL | 4.000 | 10.704489715992 |
| 4200 | ud | COLECTOR TIERRA CON 41 CONECTORES A=45 | 1.000 | 19.639890095167 |
| 4053 | ud | REPARTIDOR ESCALONADO 250A, 4 POLOS (material; 22/06/2009) | 1.000 | 135.370316259 |
| 3817 | ud | TAPA G/P P.L. PLENA 9MÓDULOS, ALTO=450 (material; 22/06/2009) | 1.000 | 18.300579523792 |
| 3805 | ud | TAPA G/P PLENA 5 MÓDULOS, ALTO=250MM | 1.000 | 10.944366236238 |
| 3253 | ud | TAPA G PL NS250 VERTICAL FIJO ROTATIVO (material; 22/06/2009) | 1.000 | 11.663995796977 |
| 3220 | ud | OBTURADOR MULTI 9 LONGITUD 1M | 1.000 | 3.5181889636126 |
| 3204 | ud | TAPA G/P MULTI 9, 4 MÓDULOS, ALTO=200M | 1.000 | 9.51510196977 |
| 3203 | ud | TAPA G/P MULTI 9, 3 MÓDULOS, ALTO=150M | 3.000 | 8.0858377033028 |
| 3050 | ud | PLACA SOP G PL NS-INS250 VERT FIJO MAN (material; 22/06/2009) | 1.000 | 14.192694114573 |
| 3002 | ud | CARRIL MODULAR G REGULABLE PROFUNDIDAD | 1.000 | 12.343645937675 |
| 3001 | ud | MOD.DEV.RAIL | 4.000 | 7.7060332129128 |
| O01OB200 | h | Oficial 1ª electricista | 2.678 | 16.8 |
| O01OB210 | h | Oficial 2ª electricista | 2.678 | 16.2 |

**01.03.09** ud CUADRO SECUNDARIO INFORMATICA (02/12/2007)
1.000 ud × 825.75 (850.52 con costes indirectos) = 850.52
Cuadro secundario de mando y protección, denominado INFORMATICA, montado sobre un armario Prisma G de Merlin Gerin o equivalente aprobado, totalmente instalado y cableado, incluyendo bornas de conexión para todas las líneas de entrada y salida, incluso para maniobras, de dimensiones necesarias para alojar el aparellaje descrito en planos, fabricado en chapa electrocincada de 0,15 mm de espesor, revestimiento anticorrosivo con polvo epoxy y poliester polimerizado al calor, IP30 con puerta plena.

| Código | Ud | Descripción | Rendimiento | Precio | Importe |
|---|---|---|---|---|---|
| 24339 | ud | "C60N ""C"" 2P 25A" | 1.000 | 27.116041642844 | 27.12 |
| 23009 | ud | I.D. 2/25/30 220V (36MM.) (material; 22/06/2009) | 3.000 | 72.182842884119 | 216.55 |
| 23523 | ud | ID CLASE A SI 2/25/30 (material; 22/06/2009) | 3.000 | 109.62356975256 | 328.87 |
| 24337 | ud | C60N 2P 2D 16A CURVA C | 3.000 | 25.82670534652 | 77.48 |
| 24336 | ud | C60N 2P 2D 10A CURVA C | 3.000 | 25.366942016048 | 76.10 |
| PRA35318 | ud | PRAGMA 18 3 FILAS, EMPOTRABLE (material; 22/06/2009) | 1.000 | 57.860215654413 | 57.86 |
| PRA16318 | ud | PUERTA PLENA PRAGMA 18 3 FILAS (material; 22/06/2009) | 1.000 | 12.253692242582 | 12.25 |
| 13506 | ud | BORNERO 100 A (2 X 7 AGUJEROS) (material; 22/06/2009) | 1.000 | 7.4061875626049 | 7.41 |
| O01OB200 | h | Oficial 1ª electricista | 0.670 | 16.8 | 11.26 |
| O01OB210 | h | Oficial 2ª electricista | 0.670 | 16.2 | 10.85 |
|  |  | Total |  |  | 825.75 |

**01.03.10** ud CUADRO SECUNDARIO AL. EXTERIOR (02/12/2007)
1.000 ud × 1013.08 (1043.47 con costes indirectos) = 1043.47
Cuadro secundario de mando y protección, denominado EXTERIOR, montado sobre un armario Prisma G de Merlin Gerin o equivalente aprobado, totalmente instalado y cableado, incluyendo bornas de conexión para todas las líneas de entrada y salida, incluso para maniobras, de dimensiones necesarias para alojar el aparellaje descrito en planos, fabricado en chapa electrocincada de 0,15 mm de espesor, revestimiento anticorrosivo con polvo epoxy y poliester polimerizado al calor, IP30 con puerta plena.

| Código | Ud | Descripción | Rendimiento | Precio |
|---|---|---|---|---|
| 24336 | ud | C60N 2P 2D 10A CURVA C | 8.000 | 25.366942016048 |
| 24365 | ud | "C60N ""C"" 4P 25A" | 1.000 | 57.690303119238 |
| 23011 | ud | I.D. 2/25/300 220V (36MM.) (material; 22/06/2009) | 6.000 | 72.362750274304 |
| 13508 | ud | BORNERO 40 A (4 X 13 AGUJEROS) (material; 22/06/2009) | 1.000 | 12.333651082665 |
| PRA35418 | ud | PRAGMA 18 4 FILAS, EMPOTRABLE (material; 22/06/2009) | 1.000 | 113.33166096137 |
| PRA16418 | ud | PUERTA PLENA PRAGMA 18 4 FILAS (material; 22/06/2009) | 1.000 | 19.539941545064 |
| 15370 | ud | CT 20A 2NA 230/240VCA (material; 22/06/2009) | 6.000 | 25.157050060832 |
| O01OB200 | h | Oficial 1ª electricista | 0.670 | 16.8 |
| O01OB210 | h | Oficial 2ª electricista | 0.670 | 16.2 |

**01.03.11** ud CUADRO SECUNDARIO S. CALDERAS (02/12/2007)
1.000 ud × 4212.61 (4338.99 con costes indirectos) = 4338.99
Cuadro secundario de mando y protección, denominado CALDERAS, montado sobre un armario Prisma G de Merlin Gerin o equivalente aprobado, totalmente instalado y cableado, incluyendo bornas de conexión para todas las líneas de entrada y salida, incluso para maniobras, de dimensiones necesarias para alojar el aparellaje descrito en planos, fabricado en chapa electrocincada de 0,15 mm de espesor, revestimiento anticorrosivo con polvo epoxy y poliester polimerizado al calor, IP30 con puerta plena.

| Código | Ud | Descripción | Rendimiento | Precio |
|---|---|---|---|---|
| XB4BS8445 | ud | PULS. SETA PARADA EMERG.C/FRAUDES (material; 22/06/2009) | 1.000 | 22.42845464303 |
| LC1D09P7 | ud | CONT 9A 1NA/1NC 230V 50/60HZ (material; 22/06/2009) | 16.000 | 20.549421901101 |
| 26476 | ud | MX 110-415VAC./110-130VDC. (material; 22/06/2009) | 1.000 | 34.522229205448 |
| 24369 | ud | C60N 4P 4D 63A CURVA C | 1.000 | 161.88666660123 |
| 24367 | ud | "C60N ""C"" 4P 40A" | 1.000 | 71.393249338309 |
| 24363 | ud | "C60N ""C"" 4P 16A" | 1.000 | 54.102150170554 |
| 24362 | ud | "C60N ""C"" 4P 10A" | 2.000 | 53.482469159917 |
| 24336 | ud | C60N 2P 2D 10A CURVA C | 2.000 | 25.366942016048 |
| 23045 | ud | I.D. 4/40/300 380V (72MM.) (material; 22/06/2009) | 2.000 | 117.14969557529 |
| 23040 | ud | I.D. 4/25/300 380V (72MM.) | 10.000 | 113.66149117671 |
| 23009 | ud | I.D. 2/25/30 220V (36MM.) | 2.000 | 72.182842884119 |
| 21108 | ud | INT.PROTECTOR MOTOR P25M 3P 6,3A | 2.000 | 44.677001895876 |
| 21106 | ud | INT.PROTECTOR MOTOR P25M 3P 2,5A (material; 22/06/2009) | 14.000 | 44.677001895876 |
| 14881 | ud | PEINE UNIPOLAR 24 PASOS K40N,C60,ID (material; 22/06/2009) | 4.000 | 3.3082970083971 |
| 13512 | ud | BORNE TETRA 125 A 4 X 13 AGUJEROS | 1.000 | 14.412580924799 |
| 8913 | ud | 12 PORTAETIQUETAS ALTO 18MM, LONG. 35M | 4.000 | 11.554052391864 |
| 8812 | ud | 2 TRAVIESAS ASOC/ELEV G IP30 ANCHO=900 | 1.000 | 29.724698800522 |
| 8127 | ud | PUERTA PLENA G IP30, 21 MÓDULOS H=1080 (material; 22/06/2009) | 2.000 | 81.588001448777 |
| 8107 | ud | COFRET G IP30, 21 MÓDULOS, H=1080MM (material; 22/06/2009) | 2.000 | 175.69955622541 |
| 4239 | ud | 12 BRAZALETES G/P CABLEADO HORIZONTAL | 10.000 | 10.704489715992 |
| 4200 | ud | COLECTOR TIERRA CON 41 CONECTORES A=45 | 2.000 | 19.639890095167 |
| 3805 | ud | TAPA G/P PLENA 5 MÓDULOS, ALTO=250MM | 2.000 | 10.944366236238 |
| 3803 | ud | TAPA G/P PLENA 3 MÓDULOS, ALTO=150MM | 2.000 | 8.0858377033028 |
| 3220 | ud | OBTURADOR MULTI 9 LONGITUD 1M | 2.000 | 3.5181889636126 |
| 3204 | ud | TAPA G/P MULTI 9, 4 MÓDULOS, ALTO=200M | 2.000 | 9.51510196977 |
| 3203 | ud | TAPA G/P MULTI 9, 3 MÓDULOS, ALTO=150M | 6.000 | 8.0858377033028 |
| 3004 | ud | CARRIL MODULAR G EN FONDO COFRET A=600 | 2.000 | 5.7070622108602 |
| 3002 | ud | CARRIL MODULAR G REGULABLE PROFUNDIDAD | 2.000 | 12.343645937675 |
| 3001 | ud | MOD.DEV.RAIL | 8.000 | 7.7060332129128 |
| O01OB200 | h | Oficial 1ª electricista | 5.356 | 16.8 |
| O01OB210 | h | Oficial 2ª electricista | 5.356 | 16.2 |

**01.03.12** ud CUADRO SECUNDARIO TALLERES (02/12/2007)
1.000 ud × 888.58 (915.24 con costes indirectos) = 915.24
Cuadro secundario de mando y protección, denominado TALLERES, montado sobre un armario Prisma G de Merlin Gerin o equivalente aprobado, totalmente instalado y cableado, incluyendo bornas de conexión para todas las líneas de entrada y salida, incluso para maniobras, de dimensiones necesarias para alojar el aparellaje descrito en planos, fabricado en chapa electrocincada de 0,15 mm de espesor, revestimiento anticorrosivo con polvo epoxy y poliester polimerizado al calor, IP30 con puerta plena.

| Código | Ud | Descripción | Rendimiento | Precio | Importe |
|---|---|---|---|---|---|
| 24367 | ud | "C60N ""C"" 4P 40A" | 2.000 | 71.393249338309 | 142.79 |
| 23045 | ud | I.D. 4/40/300 380V (72MM.) | 1.000 | 117.14969557529 | 117.15 |
| 24363 | ud | "C60N ""C"" 4P 16A" | 3.000 | 54.102150170554 | 162.31 |
| 24339 | ud | "C60N ""C"" 2P 25A" | 1.000 | 27.116041642844 | 27.12 |
| 23523 | ud | ID CLASE A SI 2/25/30 | 1.000 | 109.62356975256 | 109.62 |
| 24337 | ud | C60N 2P 2D 16A CURVA C | 3.000 | 25.82670534652 | 77.48 |
| PRA35318 | ud | PRAGMA 18 3 FILAS, EMPOTRABLE | 1.000 | 57.860215654413 | 57.86 |
| PRA16318 | ud | PUERTA PLENA PRAGMA 18 3 FILAS | 1.000 | 12.253692242582 | 12.25 |
| 13506 | ud | BORNERO 100 A (2 X 7 AGUJEROS) | 1.000 | 7.4061875626049 | 7.41 |
| O0001 | h | Oficial de 1ª electricista (mano de obra; 02/12/2007) | 5.356 | 16.8 | 89.98 |
| O01OA050 | h | Ayudante | 5.356 | 15.8 | 84.62 |
|  |  | Total |  |  | 888.58 |

| Medición | Uds. | Parcial |
|---|---|---|
| talleres | 1 | 1.00 |
| Total |  | 1.00 |

**01.03.13** ud CUADRO SECUNDARIO RACK (02/12/2007)
2.000 ud × 685.59 (706.16 con costes indirectos) = 1412.32
Cuadro secundario de mando y protección, denominado RACK, montado sobre un armario Prisma G de Merlin Gerin o equivalente aprobado, totalmente instalado y cableado, incluyendo bornas de conexión para todas las líneas de entrada y salida, incluso para maniobras, de dimensiones necesarias para alojar el aparellaje descrito en planos, fabricado en chapa electrocincada de 0,15 mm de espesor, revestimiento anticorrosivo con polvo epoxy y poliester polimerizado al calor, IP30 con puerta plena.

| Código | Ud | Descripción | Rendimiento | Precio | Importe |
|---|---|---|---|---|---|
| 24339 | ud | "C60N ""C"" 2P 25A" | 1.000 | 27.116041642844 | 27.12 |
| 23523 | ud | ID CLASE A SI 2/25/30 | 3.000 | 109.62356975256 | 328.87 |
| 24337 | ud | C60N 2P 2D 16A CURVA C | 3.000 | 25.82670534652 | 77.48 |
| PRA35318 | ud | PRAGMA 18 3 FILAS, EMPOTRABLE | 1.000 | 57.860215654413 | 57.86 |
| PRA16318 | ud | PUERTA PLENA PRAGMA 18 3 FILAS | 1.000 | 12.253692242582 | 12.25 |
| 13506 | ud | BORNERO 100 A (2 X 7 AGUJEROS) | 1.000 | 7.4061875626049 | 7.41 |
| O0001 | h | Oficial de 1ª electricista | 5.356 | 16.8 | 89.98 |
| O01OA050 | h | Ayudante | 5.356 | 15.8 | 84.62 |
|  |  | Total |  |  | 685.59 |

**01.03.14** ud BATERIA DE CONDENSADORES 70 KVAR (02/12/2007)
1.000 ud × 3276.64 (3374.94 con costes indirectos) = 3374.94
Batería de condensadores VARSET SAH o equivalente aprobada por la Dirección Facultativa, de 70 KVAR formada por dos escalones de 25+50, totalmente instalada, conexionada, programada y funcionando.

| Código | Ud | Descripción | Rendimiento | Precio | Importe |
|---|---|---|---|---|---|
| 65811 |  | VARSET SAH 75 KVAR 25+50 (material; 02/12/2009) | 1.000 | 3254.7945495271 | 3254.79 |
| O0001 | h | Oficial de 1ª electricista | 0.670 | 16.8 | 11.26 |
| O01OA050 | h | Ayudante | 0.670 | 15.8 | 10.59 |
|  |  | Total |  |  | 3276.64 |

**01.03.15** ud CUADRO SECUNDARIO VIVIENDA (02/12/2007)
1.000 ud × 347.88 (358.32 con costes indirectos) = 358.32
Cuadro secundario de mando y protección, denominado VIVIENDA, montado sobre un armario PRAGMA de Merlin Gerin o equivalente aprobado, totalmente instalado y cableado, incluyendo bornas de conexión para todas las líneas de entrada y salida, incluso para maniobras, de dimensiones necesarias para alojar el aparellaje descrito en planos, fabricado en chapa electrocincada de 0,15 mm de espesor, revestimiento anticorrosivo con polvo epoxy y poliester polimerizado al calor, IP30 con puerta plena.

| Código | Ud | Descripción | Rendimiento | Precio | Importe |
|---|---|---|---|---|---|
| 24339 | ud | "C60N ""C"" 2P 25A" | 1.000 | 27.116041642844 | 27.12 |
| 23009 | ud | I.D. 2/25/30 220V (36MM.) | 2.000 | 72.182842884119 | 144.37 |
| 24337 | ud | C60N 2P 2D 16A CURVA C | 2.000 | 25.82670534652 | 51.65 |
| 24336 | ud | C60N 2P 2D 10A CURVA C | 1.000 | 25.366942016048 | 25.37 |
| PRA35318 | ud | PRAGMA 18 3 FILAS, EMPOTRABLE | 1.000 | 57.860215654413 | 57.86 |
| PRA16318 | ud | PUERTA PLENA PRAGMA 18 3 FILAS | 1.000 | 12.253692242582 | 12.25 |
| 13506 | ud | BORNERO 100 A (2 X 7 AGUJEROS) | 1.000 | 7.4061875626049 | 7.41 |
| O0001 | h | Oficial de 1ª electricista | 0.670 | 16.8 | 11.26 |
| O01OA050 | h | Ayudante | 0.670 | 15.8 | 10.59 |
|  |  | Total |  |  | 347.88 |

### 01.04 CANALIZACIONES Y LINEAS DE DISTRIBUCION (19/11/2006)
Importe: 80934.59

**01.04.01** m BANDEJA DE REJILLA 500X60 (19/11/2006)
26.000 m × 14.3 (14.73 con costes indirectos) = 382.98
Bandeja porta cables de rejilla, de acero galvanizado sendzimir de 500 x 60 mm, OBO BETTERMAN (sistema de montaje sin elementos de unión y continuidad equipotencial certificada o equivalente aprobada por la Dirección Facultativa, con parte proporcional de: Accesorios de unión, fijaciones, soportes unión equipotencial, replanteo. Totalmente montada e instalada.

| Código | Ud | Descripción | Rendimiento | Precio | Importe |
|---|---|---|---|---|---|
| BT0001 | m | BANDEJA DE REJILLA 500X60, GALVANIZADA ACABADO SENDZEMIR (material; 19/11/2006) | 1.000 | 12.083779707408 | 12.08 |
| O01OB200 | h | Oficial 1ª electricista | 0.067 | 16.8 | 1.13 |
| O01OB210 | h | Oficial 2ª electricista | 0.067 | 16.2 | 1.09 |
|  |  | Total |  |  | 14.3 |

| Medición | Uds. | Largo | Parcial |
|---|---|---|---|
| SALIDAS CGRAL | 1 | 18.00 | 18.00 |
| VERTICAL 1 | 1 | 8.00 | 8.00 |
| Total |  |  | 26.00 |

**01.04.02** m BANDEJA DE REJILLA 400X60 (02/12/2007)
244.000 m × 13.35 (13.75 con costes indirectos) = 3355.00
Bandeja porta cables de rejilla, de acero galvanizado sendzimir de 400 x 60 mm, OBO BETTERMAN (sistema de montaje sin elementos de unión y continuidad equipotencial certificada o equivalente aprobada por la Dirección Facultativa, con parte proporcional de: Accesorios de unión, fijaciones, soportes unión equipotencial, replanteo. Totalmente montada e instalada.

| Código | Ud | Descripción | Rendimiento | Precio | Importe |
|---|---|---|---|---|---|
| PEM4060 | m | bandeja de rejilla 400x60 (material; 23/06/2009) | 1.000 | 11.134268481433 | 11.13 |
| O01OB200 | h | Oficial 1ª electricista | 0.067 | 16.8 | 1.13 |
| O01OB210 | h | Oficial 2ª electricista | 0.067 | 16.2 | 1.09 |
|  |  | Total |  |  | 13.35 |

| Medición | Uds. | Largo | Parcial |
|---|---|---|---|
| Baja | 1 | 244.00 | 244.00 |
| Total |  |  | 244.00 |

**01.04.03** m BANDEJA DE REJILLA 300X60 (01/12/2007)
346.000 m × 12.86 (13.25 con costes indirectos) = 4584.50
Bandeja porta cables de rejilla, de acero galvanizado sendzimir de 500 x 60 mm, OBO BETTERMAN (sistema de montaje sin elementos de unión y continuidad equipotencial certificada o equivalente aprobada por la Dirección Facultativa, con parte proporcional de: Accesorios de unión, fijaciones, soportes unión equipotencial, replanteo. Totalmente montada e instalada.

| Código | Ud | Descripción | Rendimiento | Precio | Importe |
|---|---|---|---|---|---|
| BT0003 | m | Bandeja de rejilla de acero galvanizado 300x60, acabado sendzemi (material; 01/12/2007) | 1.000 | 10.64452058593 | 10.64 |
| O01OB200 | h | Oficial 1ª electricista | 0.067 | 16.8 | 1.13 |
| O01OB210 | h | Oficial 2ª electricista | 0.067 | 16.2 | 1.09 |
|  |  | Total |  |  | 12.86 |

| Medición | Uds. | Largo | Parcial |
|---|---|---|---|
| baja elec | 1 | 135.00 | 135.00 |
| baja datos | 1 | 211.00 | 211.00 |
| Total |  |  | 346.00 |

**01.04.04** m BANDEJA DE REJILLA 200X60 (01/12/2007)
522.000 m × 10.88 (11.21 con costes indirectos) = 5851.62
.Bandeja porta cables de rejilla, de acero galvanizado sendzimir de 200 x 60 mm, OBO BETTERMAN (sistema de montaje sin elementos de unión y continuidad equipotencial certificada) o equivalente aprobada por la Dirección Facultativa, con parte proporcional de fijaciones, soportes de techo, replanteo. Totalmente montada e instalada.

| Código | Ud | Descripción | Rendimiento | Precio | Importe |
|---|---|---|---|---|---|
| BT0004 | m | Bandeja de rejilla 200x60 de acero galvanizado acabado sendzemir (material; 01/12/2007) | 1.000 | 8.6555444388878 | 8.66 |
| O01OB200 | h | Oficial 1ª electricista | 0.067 | 16.8 | 1.13 |
| O01OB210 | h | Oficial 2ª electricista | 0.067 | 16.2 | 1.09 |
|  |  | Total |  |  | 10.88 |

| Medición | Uds. | Largo | Parcial |
|---|---|---|---|
| baja elec | 1 | 168.00 | 168.00 |
| baja datos | 1 | 354.00 | 354.00 |
| Total |  |  | 522.00 |

**01.04.05** m CABLE DE COBRE RZ1-K 0,6/1KV 1X50 (02/12/2007)
300.000 m × 35.27 (36.33 con costes indirectos) = 10899.00
Conductor de cobre unipolar, RZ1-0,6/1 KV. de 50 mm², (clase 5) con aislamiento en Polietileno Reticulado (XLPE) y cubierta Poliolefínica, según norma UNE 21123, cero halógenos según UNE 21147-1 y sin desprendimiento de humos opacos según UNE 21172, con parte proporcional de elementos de conexión. Completamente instalado sobre bandeja.

| Código | Ud | Descripción | Rendimiento | Precio |
|---|---|---|---|---|
| PCB1CRZ50 | m | Conductor B.T. RZ1-K 0'6/1KV. "0" halógenos de 1x 50 mm² Cu. (material; 02/10/2008) | 5.000 | 5.9469387311065 |
| O01OB200 | h | Oficial 1ª electricista | 0.167 | 16.8 |
| O01OB210 | h | Oficial 2ª electricista | 0.167 | 16.2 |

| Medición | Uds. | Largo | Parcial |
|---|---|---|---|
| CSA | 1 | 95.00 | 95.00 |
| CSC | 1 | 95.00 | 95.00 |
| CSD | 1 | 60.00 | 60.00 |
| CSL | 1 | 26.00 | 26.00 |
| CSC | 1 | 24.00 | 24.00 |
| Total |  |  | 300.00 |

**01.04.06** m CABLE DE COBRE RZ1-K 0,6/1KV 5G35 (01/12/2007)
16.000 m × 43.79 (45.1 con costes indirectos) = 721.60
Suministro, montaje y conexionado de cable de cobre tipo RZ1-k 0,6/1 KV de 5x35 mm² tipo EXCELLENT XX1 de GGC o equivalente aprobado por la Dirección Facultativa, incluso terminales de presión, fijaciones, bornas de conexión, collarines, etiquetas de identificación y demás accesorios; totalmente instalado.

| Código | Ud | Descripción | Rendimiento | Precio | Importe |
|---|---|---|---|---|---|
| 5G35 | m | cable de cobre 5G35 RZ1-K (material; 01/12/2007) | 1.000 | 41.568601987684 | 41.57 |
| O01OB200 | h | Oficial 1ª electricista | 0.067 | 16.8 | 1.13 |
| O01OB210 | h | Oficial 2ª electricista | 0.067 | 16.2 | 1.09 |
|  |  | Total |  |  | 43.79 |

| Medición | Uds. | Largo | Parcial |
|---|---|---|---|
| CALDERAS | 1 | 16.00 | 16.00 |
| Total |  |  | 16.00 |

**01.04.07** m CABLE DE COBRE RZ1 0,6/1KV 5G25 (01/12/2007)
75.000 m × 32.27 (33.24 con costes indirectos) = 2493.00
Suministro, montaje y conexionado de cable de cobre tipo RZ1 0,6/1 KV de 5x25 mm² tipo EXCELLENT XXI o equivalente aprobado por la Dirección Facultativa, incluso terminales de presión, fijaciones, bornas de conexión, collarines, etiquetas de identificación y demás accesorios; totalmente instalado.

| Código | Ud | Descripción | Rendimiento | Precio | Importe |
|---|---|---|---|---|---|
| RZ1425 | m | Cable de cobre RZ1-k de 5x25 (material; 01/12/2007) | 1.000 | 30.054529015861 | 30.05 |
| O01OB200 | h | Oficial 1ª electricista | 0.067 | 16.8 | 1.13 |
| O01OB210 | h | Oficial 2ª electricista | 0.067 | 16.2 | 1.09 |
|  |  | Total |  |  | 32.27 |

| Medición | Uds. | Largo | Parcial |
|---|---|---|---|
| CSB | 1 | 75.00 | 75.00 |
| Total |  |  | 75.00 |

**01.04.08** m CABLE COBRE RZ1 0,6/1kV 5G16 (01/12/2007)
40.000 m × 21.18 (21.82 con costes indirectos) = 872.80
Cable conductor de cobre tipo RZ1 0,6/1 KV, 5 x 16 mm2 de sección, EXCELLENT XXI de GGC o equivalente aprobado por la Dirección Facultativar, con parte proporcional de terminales, sujeciones. Totalmente montado e instalado por bandeja o tubo

| Código | Ud | Descripción | Rendimiento | Precio | Importe |
|---|---|---|---|---|---|
| BT0015 | m | Cable de cobre RZ1 0,6/1kV de 5G16 mm2 de sección (material; 01/12/2007) | 1.000 | 18.960239954469 | 18.96 |
| O01OB200 | h | Oficial 1ª electricista | 0.067 | 16.8 | 1.13 |
| O01OB210 | h | Oficial 2ª electricista | 0.067 | 16.2 | 1.09 |
|  |  | Total |  |  | 21.18 |

| Medición | Uds. | Largo | Parcial |
|---|---|---|---|
| CSE | 1 | 15.00 | 15.00 |
| SECADORA | 1 | 25.00 | 25.00 |
| Total |  |  | 40.00 |

**01.04.09** m CABLE COBRE RZ1 0,6/1kV 5G10 (01/12/2007)
96.000 m × 14.42 (14.85 con costes indirectos) = 1425.60
Cable conductor de cobre tipo RZ1 0,6/1 KV, 5 x 10 mm2 de sección, Afumex X de Pirelli o similar, con parte proporcional de terminales, sujeciones. Totalmente montado e instalado por bandeja

| Código | Ud | Descripción | Rendimiento | Precio | Importe |
|---|---|---|---|---|---|
| BT0016 | m | Cable de cobre RZ! 0,6/1kV de 5G10 mm2 de sección (material; 01/12/2007) | 1.000 | 12.643491587983 | 12.64 |
| O01OB200 | h | Oficial 1ª electricista | 0.054 | 16.8 | 0.91 |
| O01OB210 | h | Oficial 2ª electricista | 0.054 | 16.2 | 0.87 |
|  |  | Total |  |  | 14.42 |

| Medición | Uds. | Largo | Parcial |
|---|---|---|---|
| ASCENSDOR E1 | 1 | 16.00 | 16.00 |
| ASCENSOR E2 | 1 | 64.00 | 64.00 |
| LAVADORA CENTRIFUGA | 1 | 16.00 | 16.00 |
| Total |  |  | 96.00 |

**01.04.10** m CABLE COBRE RZ1 0,6/1kV 5G6 (01/12/2007)
328.000 m × 9.03 (9.3 con costes indirectos) = 3050.40
Cable conductor de cobre tipo RZ1 0,6/1 KV, 5 x 6 mm2 de sección, Afumex X de Pirelli o similar, con parte proporcional de terminales, sujeciones. Totalmente montado e instalado por bandeja

| Código | Ud | Descripción | Rendimiento | Precio | Importe |
|---|---|---|---|---|---|
| BT0017 | m | Cable de cobre RZ1 0,6/1kV de 5G6 mm2 de sección (material; 01/12/2007) | 1.000 | 7.2462698824407 | 7.25 |
| O01OB200 | h | Oficial 1ª electricista | 0.054 | 16.8 | 0.91 |
| O01OB210 | h | Oficial 2ª electricista | 0.054 | 16.2 | 0.87 |
|  |  | Total |  |  | 9.03 |

| Medición | Uds. | Largo | Parcial |
|---|---|---|---|
| LAVADORA | 1 | 25.00 | 25.00 |
| LAVAVAJILLAS | 1 | 15.00 | 15.00 |
| B1 | 2 | 20.00 | 40.00 |
| B2 | 2 | 20.00 | 40.00 |
| B3 | 2 | 20.00 | 40.00 |
| B4 | 2 | 20.00 | 40.00 |
| B5 | 2 | 16.00 | 32.00 |
| B6 | 2 | 16.00 | 32.00 |
| B7 | 2 | 16.00 | 32.00 |
| B7 | 2 | 16.00 | 32.00 |
| Total |  |  | 328.00 |

**01.04.11** m CABLE COBRE RZ1 0,6/1kV 5G4 (01/12/2007)
724.000 m × 6.29 (6.48 con costes indirectos) = 4691.52
Cable conductor de cobre tipo RZ1 0,6/1 KV, 5 x 4 mm2 de sección, Afumex X de Pirelli o similar, con parte proporcional de terminales, sujeciones. Totalmente montado e instalado por bandeja o tubo

| Código | Ud | Descripción | Rendimiento | Precio | Importe |
|---|---|---|---|---|---|
| BT0018 | m | Cable de cobre RZ1 0,6/1kV de 5G4 mm2 de sección (material; 01/12/2007) | 1.000 | 4.9674429401007 | 4.97 |
| O01OB200 | h | Oficial 1ª electricista | 0.040 | 16.8 | 0.67 |
| O01OB210 | h | Oficial 2ª electricista | 0.040 | 16.2 | 0.65 |
|  |  | Total |  |  | 6.29 |

| Medición | Uds. | Largo | Parcial |
|---|---|---|---|
| CSA U.EXTERIOR | 1 | 26.00 | 26.00 |
| CSB CLIMATIZADORES | 1 | 160.00 | 160.00 |
| CSC CLIMATIZADORES | 1 | 100.00 | 100.00 |
| CSD CLIMATIZADORES | 1 | 200.00 | 200.00 |
| CSE CLIMATIZADORES | 1 | 110.00 | 110.00 |
| PLANCHADORA | 1 | 25.00 | 25.00 |
| HORNO | 1 | 25.00 | 25.00 |
| FREIDORA | 1 | 12.00 | 12.00 |
| SARTEN | 1 | 12.00 | 12.00 |
| VENTILACIN | 1 | 12.00 | 12.00 |
| PELADORA | 1 | 14.00 | 14.00 |
| CORTADORA | 1 | 14.00 | 14.00 |
| CORTADORA | 1 | 14.00 | 14.00 |
| Total |  |  | 724.00 |

**01.04.12** m CABLE COBRE RZ1 0,6/1kV 3G6 (01/12/2007)
15.000 m × 6.08 (6.26 con costes indirectos) = 93.90
Cable conductor de cobre tipo RZ1 0,6/1 KV, 3 x 6 mm2 de sección, Afumex X de Pirelli o similar, con parte proporcional de terminales, sujeciones. Totalmente montado e instalado por bandeja o tubo

| Código | Ud | Descripción | Rendimiento | Precio | Importe |
|---|---|---|---|---|---|
| BT0020 | m | Cable de cobre RZ1 0,6/1kV de 3G6 mm2 de sección (material; 01/12/2007) | 1.000 | 4.7575509848852 | 4.76 |
| O01OB200 | h | Oficial 1ª electricista | 0.040 | 16.8 | 0.67 |
| O01OB210 | h | Oficial 2ª electricista | 0.040 | 16.2 | 0.65 |
|  |  | Total |  |  | 6.08 |

| Medición | Uds. | Largo | Parcial |
|---|---|---|---|
| LAVADORA | 1 | 15.00 | 15.00 |
| Total |  |  | 15.00 |

**01.04.13** m CABLE COBRE RZ1 0,6/1kV 3G4 (01/12/2007)
3484.000 m × 4.25 (4.38 con costes indirectos) = 15259.92
Cable conductor de cobre tipo RZ1 0,6/1 KV, 3 x 4 mm2 de sección, Afumex X de Pirelli o similar, con parte proporcional de terminales, sujeciones. Totalmente montado e instalado por bandeja o tubo

| Código | Ud | Descripción | Rendimiento | Precio | Importe |
|---|---|---|---|---|---|
| BT0025 | m | Cable de cobre RZ1 0,6/1kV de 3x(1x4) mm2 de sección (material; 01/12/2007) | 1.000 | 2.9284925180071 | 2.93 |
| O01OB200 | h | Oficial 1ª electricista | 0.040 | 16.8 | 0.67 |
| O01OB210 | h | Oficial 2ª electricista | 0.040 | 16.2 | 0.65 |
|  |  | Total |  |  | 4.25 |

| Medición | Uds. | Largo | Parcial |
|---|---|---|---|
| CSA U.V. | 1 | 456.00 | 456.00 |
| CSA S.I. | 1 | 228.00 | 228.00 |
| CSB U.V. | 1 | 332.00 | 332.00 |
| CSB S.I. | 1 | 81.00 | 81.00 |
| CSC U.V. | 1 | 734.00 | 734.00 |
| CSC S.I. | 1 | 267.00 | 267.00 |
| CSD U.V. | 1 | 279.00 | 279.00 |
| CSD S.I. | 1 | 46.00 | 46.00 |
| CSE U.V. | 1 | 583.00 | 583.00 |
| CSE S.I. | 1 | 16.00 | 16.00 |
| CSL UV | 1 | 55.00 | 55.00 |
| CS COC | 1 | 55.00 | 55.00 |
| PUERTA 1 | 1 | 104.00 | 104.00 |
| PUERTA 2 | 1 | 78.00 | 78.00 |
| PUERTA 3 | 1 | 108.00 | 108.00 |
| PUERTA 4 | 1 | 62.00 | 62.00 |
| Total |  |  | 3484.00 |

**01.04.14** m CABLE COBRE RZ1 0,6/1kV 3G2,5 (01/12/2007)
3765.000 m × 3.64 (3.75 con costes indirectos) = 14118.75
Cable conductor de cobre tipo RZ1 0,6/1 KV, 3(1 x 2,5) mm2 de sección, Afumex X de Pirelli o similar, con parte proporcional de terminales, sujeciones. Totalmente montado e instalado por bandeja o tubo.

| Código | Ud | Descripción | Rendimiento | Precio | Importe |
|---|---|---|---|---|---|
| BT0026 | m | Cable de cobre RZ1 0,6/1kV de 3G2,5 mm2 de sección (material; 01/12/2007) | 1.000 | 2.318806362381 | 2.32 |
| O01OB200 | h | Oficial 1ª electricista | 0.040 | 16.8 | 0.67 |
| O01OB210 | h | Oficial 2ª electricista | 0.040 | 16.2 | 0.65 |
|  |  | Total |  |  | 3.64 |

| Medición | Uds. | Largo | Parcial |
|---|---|---|---|
| CSA AL | 1 | 366.00 | 366.00 |
| CSA EM | 1 | 142.00 | 142.00 |
| CSA VRV | 1 | 150.00 | 150.00 |
| CSB AL | 1 | 426.00 | 426.00 |
| CSB EM | 1 | 170.00 | 170.00 |
| CSC AL | 1 | 652.00 | 652.00 |
| CSC EM | 1 | 241.00 | 241.00 |
| CSD AL | 1 | 326.00 | 326.00 |
| CSD EM | 1 | 93.00 | 93.00 |
| CSE AL | 1 | 400.00 | 400.00 |
| CSE EM | 1 | 192.00 | 192.00 |
| CSL AL | 1 | 55.00 | 55.00 |
| CSL EM | 1 | 16.00 | 16.00 |
| CS COC | 1 | 70.00 | 70.00 |
| CS COC EM | 1 | 50.00 | 50.00 |
| MESA CONG | 1 | 15.00 | 15.00 |
| ARM. REFRIG | 1 | 15.00 | 15.00 |
| ARM SNACK | 1 | 15.00 | 15.00 |
| CAMPANA | 1 | 15.00 | 15.00 |
| CAMPANA | 1 | 12.00 | 12.00 |
| CARRO | 1 | 14.00 | 14.00 |
| EVAPORADOR | 1 | 25.00 | 25.00 |
| COMPRESOR | 1 | 25.00 | 25.00 |
| PUERTAS INSTERIORES | 4 | 35.00 | 140.00 |
| GRUAS | 4 | 35.00 | 140.00 |
| Total |  |  | 3765.00 |

**01.04.15** m CABLE COBRE SZ1 0,6/1kV 5G6 (01/12/2007)
356.000 m × 16.77 (17.27 con costes indirectos) = 6148.12
Cable conductor de cobre tipo SZ1 0,6/1 KV, (5G6) mm2 de sección, AS+ de GGC o equivalente aprobado por la Dirección Facultativa, con parte proporcional de terminales, identificaciones,sujeciones etc. Totalmente montado e instalado por bandeja.

| Código | Ud | Descripción | Rendimiento | Precio | Importe |
|---|---|---|---|---|---|
| SZ15G6 | m | Cable cobre SZ1 0,6/1kV 5G6 (material; 01/12/2007) | 1.000 | 14.552508894943 | 14.55 |
| O01OB200 | h | Oficial 1ª electricista | 0.067 | 16.8 | 1.13 |
| O01OB210 | h | Oficial 2ª electricista | 0.067 | 16.2 | 1.09 |
|  |  | Total |  |  | 16.77 |

| Medición | Uds. | Largo | Parcial |
|---|---|---|---|
| GRUPO PCI | 1 | 16.00 | 16.00 |
| CSA | 1 | 95.00 | 95.00 |
| CSB | 1 | 75.00 | 75.00 |
| CSC | 1 | 95.00 | 95.00 |
| CSD | 1 | 60.00 | 60.00 |
| CSE | 1 | 15.00 | 15.00 |
| Total |  |  | 356.00 |

**01.04.16** m CABLE DE COBRE SZ1 0,6/1KV 5X16 (01/12/2007)
64.000 m × 28.34 (29.19 con costes indirectos) = 1868.16
Cable conductor de cobre tipo SZ1 0,6/1 KV, 5x16 mm2 de sección, AS+ de GGC o equivalente aprobado por la Dirección Facultativa, con parte proporcional de terminales, identificaciones,sujeciones etc. Totalmente montado e instalado por bandeja.

| Código | Ud | Descripción | Rendimiento | Precio | Importe |
|---|---|---|---|---|---|
| SZ1516 | m | CAble de cobre SZ1 0,6/1kV 5x16 (material; 01/12/2007) | 1.000 | 26.116556141817 | 26.12 |
| O01OB200 | h | Oficial 1ª electricista | 0.067 | 16.8 | 1.13 |
| O01OB210 | h | Oficial 2ª electricista | 0.067 | 16.2 | 1.09 |
|  |  | Total |  |  | 28.34 |

| Medición | Uds. | Largo | Parcial |
|---|---|---|---|
| MONTACAMILLAS | 1 | 64.00 | 64.00 |
| Total |  |  | 64.00 |

**01.04.17** m CABLE COBRE SZ1 0,6/1KV 3G2,5 (02/12/2007)
228.000 m × 9.61 (9.9 con costes indirectos) = 2257.20
Cable conductor de cobre tipo SZ1 0,6/1 KV, (3G2,5) mm2 de sección, AS+ de GGC o equivalente aprobado por la Dirección Facultativa, con parte proporcional de terminales, identificaciones,sujeciones etc. Totalmente montado e instalado por bandeja.

| Código | Ud | Descripción | Rendimiento | Precio | Importe |
|---|---|---|---|---|---|
| SZ13G2 | m | Cable de Cobre SZ1 0,6/1KV 3G2,5 (material; 25/01/2009) | 1.000 | 8.285734803508 | 8.29 |
| O01OB200 | h | Oficial 1ª electricista | 0.040 | 16.8 | 0.67 |
| O01OB210 | h | Oficial 2ª electricista | 0.040 | 16.2 | 0.65 |
|  |  | Total |  |  | 9.61 |

| Medición | Uds. | Largo | Parcial |
|---|---|---|---|
| c. iNCENDIOS | 1 | 15.00 | 15.00 |
| C. MEGAFONIA | 1 | 15.00 | 15.00 |
| C. FUENTES PCI | 4 | 25.00 | 100.00 |
| DORMITORIOS E | 1 | 98.00 | 98.00 |
| Total |  |  | 228.00 |

**01.04.18** m CANALIZACION PUERTAS EXTERIORES (02/12/2007)
348.000 m × 5.7 (5.87 con costes indirectos) = 2042.76
Canalización eléctrica desde conserjería a puertas exteriores, realizada con tubo corrugado reforzado de 63 mm para alimentación eléctrica, 2 tubos de 40 mm para otros servicios totalmente instalada incluso guías.

| Código | Ud | Descripción | Rendimiento | Precio | Importe |
|---|---|---|---|---|---|
| D63 | m | Tubo corrugado 63 (material; 23/06/2009) | 1.000 | 1.7990739018473 | 1.80 |
| D40 | m | Tubo corrugado 40 (material; 23/06/2009) | 2.000 | 1.2893362963239 | 2.58 |
| O01OB200 | h | Oficial 1ª electricista | 0.040 | 16.8 | 0.67 |
| O01OB210 | h | Oficial 2ª electricista | 0.040 | 16.2 | 0.65 |
|  |  | Total |  |  | 5.7 |

| Medición | Uds. | Largo | Parcial |
|---|---|---|---|
| Exterior | 1 | 348.00 | 348.00 |
| Total |  |  | 348.00 |

**01.04.19** m CANALIZACION ALUMBRADO EXTERIOR (02/12/2007)
304.000 m × 2.61 (2.69 con costes indirectos) = 817.76
Canalización para alumbrado exterior realizada con tubo corrugado reforzado de 40 mm. Totalmente instalada incluso guías.

| Código | Ud | Descripción | Rendimiento | Precio | Importe |
|---|---|---|---|---|---|
| D40 | m | Tubo corrugado 40 | 1.000 | 1.2893362963239 | 1.29 |
| O01OB200 | h | Oficial 1ª electricista | 0.040 | 16.8 | 0.67 |
| O01OB210 | h | Oficial 2ª electricista | 0.040 | 16.2 | 0.65 |
|  |  | Total |  |  | 2.61 |

| Medición | Uds. | Largo | Parcial |
|---|---|---|---|
| Alumbrado Exterior | 1 | 304.00 | 304.00 |
| Total |  |  | 304.00 |

### 01.05 ALUMBRADO NORMAL (25/11/2006)
Importe: 183339.22

**01.05.01** ud ESTRUCTURA LUMINOSA DE EMPOTRAMIENTO INDIVIDUAL (02/12/2007)
59.000 ud × 109.51 (112.8 con costes indirectos) = 6655.20
Estructura luminosa de empotramiento individual con difusor opal OD-2981 1 T5 49W REGULABLE DALI o equivalente aprobada por la Dirección Facultativa, con 4,5 Kg de peso, Fabricada en aluminio de extrusión termoesmaltado en color blanco. La conexión eléctrica se realiza a clema de tres polos sin necesidad de herramientas. Los tramos luminosos se suministran con tapas finales. Longitud simple para puestos de trabajo mono-puesto para una o dos lámparas o longitud doble para puestos de trabajo multi-puesto con disposición solapada de las lámparas ofreciendo una mayor uniformidad en el tramo luminoso. Montaje: individual empotrado en techo o paredes huecas. Difusor de policarbonato opal de alta transmitancia. Reflector interior termoesmaltado en color blanco. Fuente de luz: lámparas fluorescentes lineales. Totalmente instalada, montada y conexionada.

| Código | Ud | Descripción | Rendimiento | Precio | Importe |
|---|---|---|---|---|---|
| LLD2981103301 | ud | OD-2981 1 T5 49W REGULABLE DALI (material; 22/06/2009) | 1.000 | 105.11589014294 | 105.12 |
| FDLTU49840 | ud | TUBO 49W/840 T-5 16MM. (material; 22/06/2009) | 1.000 | 2.1688835372271 | 2.17 |
| O01OB200 | h | Oficial 1ª electricista | 0.067 | 16.8 | 1.13 |
| O01OB210 | h | Oficial 2ª electricista | 0.067 | 16.2 | 1.09 |
|  |  | Total |  |  | 109.51 |

**01.05.02** ud LUMINARIA DE EMPOTRAR OD-3241, 3T5/24W (02/12/2007)
24.000 ud × 99.69 (102.68 con costes indirectos) = 2464.32
Luminaria de empotrar polivalente Aluminio especular módulo 600x600 mm OPTIMA OD-3241 3 T5 24W o equivalente aprobada por la Dirección Facultativa,con 3,6 Kg de peso, tamaño 597x597 mm, Fabricado en chapa de acero termoesmaltada en color blanco. Las partes ciegas entre componentes ópticos están fabricadas en acero termoesmaltado en color blanco. La conexión eléctrica se realiza a clema de tres polos sin necesidad de herramientas. Montaje empotrado en los distintos tipos de techos, apoyando en los perfiles o en otros casos con los anclajes de montaje rápido que permiten una regulación precisa de la luminaria. (pedir por separado)
Óptica formada por lamas longitudinales y transversales parabólicas en aluminio especular de altas prestaciones, libre de irisaciones y con una pureza del 99,98%. Elevado rendimiento y limitación del deslumbramiento L<1.000 cd/m2 a 65º respecto a la vertical para un UGR <19. Rendimiento 71%. Fuente de luz: fluorescencia lineal. Totalmente instalada, montada y conexionada.

| Código | Ud | Descripción | Rendimiento | Precio | Importe |
|---|---|---|---|---|---|
| LLD3241302401 | ud | OPTIMA OD-3241 3 T5 24W (material; 22/06/2009) | 1.000 | 90.963175448404 | 90.96 |
| FDLTU24840 | ud | TUBO 24W/840 T-5 16MM. (material; 22/06/2009) | 3.000 | 2.1688835372271 | 6.51 |
| O01OB200 | h | Oficial 1ª electricista | 0.067 | 16.8 | 1.13 |
| O01OB210 | h | Oficial 2ª electricista | 0.067 | 16.2 | 1.09 |
|  |  | Total |  |  | 99.69 |

**01.05.03** ud LUMINARIA DE EMPOTRAR OD 3241, 3T524W, R-DALI (02/12/2007)
10.000 ud × 121.5 (125.15 con costes indirectos) = 1251.50
Luminaria de empotrar polivalente Aluminio especular módulo 600x600 mm OPTIMA OD-3241 3 T5 24W regulable DALI o equivalente aprobada por la Dirección Facultativa,con 3,6 Kg de peso, tamaño 597x597 mm, Fabricado en chapa de acero termoesmaltada en color blanco. Las partes ciegas entre componentes ópticos están fabricadas en acero termoesmaltado en color blanco. La conexión eléctrica se realiza a clema de tres polos sin necesidad de herramientas. Montaje empotrado en los distintos tipos de techos, apoyando en los perfiles o en otros casos con los anclajes de montaje rápido que permiten una regulación precisa de la luminaria. (pedir por separado)
Óptica formada por lamas longitudinales y transversales parabólicas en aluminio especular de altas prestaciones, libre de irisaciones y con una pureza del 99,98%. Elevado rendimiento y limitación del deslumbramiento L<1.000 cd/m2 a 65º respecto a la vertical para un UGR <19. Rendimiento 71%. Fuente de luz: fluorescencia lineal. Totalmente instalada, montada y conexionada.

| Código | Ud | Descripción | Rendimiento | Precio | Importe |
|---|---|---|---|---|---|
| LLD3241301201 | ud | OPTIMA OD-3241 3 T5 24W regulable DALI (material; 22/06/2009) | 1.000 | 112.7719490808 | 112.77 |
| FDLTU24840 | ud | TUBO 24W/840 T-5 16MM. | 3.000 | 2.1688835372271 | 6.51 |
| O01OB200 | h | Oficial 1ª electricista | 0.067 | 16.8 | 1.13 |
| O01OB210 | h | Oficial 2ª electricista | 0.067 | 16.2 | 1.09 |
|  |  | Total |  |  | 121.5 |

**01.05.04** ud LUMINARIA DE EMPOTRAR OD-3241, 4T524W (02/12/2007)
25.000 ud × 109.85 (113.15 con costes indirectos) = 2828.75
Luminaria de empotrar polivalente Aluminio especular módulo 600x600 mm OPTIMA OD-3241 4 T5 24W o equivalente aprobada por la Dirección Facultativa,con 3,6 Kg de peso, tamaño 597x597 mm, Fabricado en chapa de acero termoesmaltada en color blanco. Las partes ciegas entre componentes ópticos están fabricadas en acero termoesmaltado en color blanco. La conexión eléctrica se realiza a clema de tres polos sin necesidad de herramientas. Montaje empotrado en los distintos tipos de techos, apoyando en los perfiles o en otros casos con los anclajes de montaje rápido que permiten una regulación precisa de la luminaria. (pedir por separado)
Óptica formada por lamas longitudinales y transversales parabólicas en aluminio especular de altas prestaciones, libre de irisaciones y con una pureza del 99,98%. Elevado rendimiento y limitación del deslumbramiento L<1.000 cd/m2 a 65º respecto a la vertical para un UGR <19. Rendimiento 71%. Fuente de luz: fluorescencia lineal. Totalmente instalada, montada y conexionada.

| Código | Ud | Descripción | Rendimiento | Precio | Importe |
|---|---|---|---|---|---|
| LLD3241402401 | ud | OPTIMA OD-3241 4 T5 24W (material; 22/06/2009) | 1.000 | 98.949064601604 | 98.95 |
| FDLTU24840 | ud | TUBO 24W/840 T-5 16MM. | 4.000 | 2.1688835372271 | 8.68 |
| O01OB200 | h | Oficial 1ª electricista | 0.067 | 16.8 | 1.13 |
| O01OB210 | h | Oficial 2ª electricista | 0.067 | 16.2 | 1.09 |
|  |  | Total |  |  | 109.85 |

**01.05.05** ud DOWNLIGHT CUADRADO OD-3652QM CON CRISTAL (02/12/2007)
73.000 ud × 102.01 (105.07 con costes indirectos) = 7670.11
Downlights cuadrados serie "Q" OD-3652 QM con cristal DECOR 2 TC-TELI 26W o equivalente aprobada por la Dirección Facultativa,con 2,5 Kg de peso, tamaño 210x210 mm, Formado por cerco de aluminio de inyección termoesmaltado metalizado en aluminio. Cuerpo interior en chapa de acero termoesmaltado en color blanco. La conexión eléctrica se realiza a clema de tres polos, sin necesidad de herramientas. Montaje empotrado con anclaje rápido. El suministro de luminaria incorpora de serie equipo de encendido electrónico y sistema de anclaje. Reflector interior termoesmaltado en color blanco. Vidrio decorativo mateado. Fuente de luz: lámparas fluorescentes compactas. Totalmente instalada, montada y conexionada.

| Código | Ud | Descripción | Rendimiento | Precio | Importe |
|---|---|---|---|---|---|
| LLD3652202601 | ud | OD-3652 QM con cristal DECOR 2 TC-TELI 26W (material; 22/06/2009) | 1.000 | 91.093108563537 | 91.09 |
| FDLTUT2621 | ud | T.COMPACTO-T 26W/21/840 (material; 22/06/2009) | 2.000 | 4.3477619294644 | 8.70 |
| O01OB200 | h | Oficial 1ª electricista | 0.067 | 16.8 | 1.13 |
| O01OB210 | h | Oficial 2ª electricista | 0.067 | 16.2 | 1.09 |
|  |  | Total |  |  | 102.01 |

**01.05.06** ud APLIQUE DE PARED LIMBURG 7160 (02/12/2007)
38.000 ud × 94.46 (97.29 con costes indirectos) = 3697.02
Aplique de Pared Limburg 7160 para 1TCD 18W o equivalente aprobada por la Dirección Facultativa, con cristal de cierre decorativo opal. Carcasa en chapa de acero termoesmaltado en color blanco. Luz reflejada. Totalmente instalada, montada y conexionada.

| Código | Ud | Descripción | Rendimiento | Precio | Importe |
|---|---|---|---|---|---|
| LIM7160 | ud | Pared Limburg 7160 (material; 22/06/2009) | 1.000 | 90.07363335249 | 90.07 |
| FDL2057066 | ud | T.COMPACTO-D 18W/21/840 G24D2 (material; 22/06/2009) | 1.000 | 2.1688835372271 | 2.17 |
| O01OB200 | h | Oficial 1ª electricista | 0.067 | 16.8 | 1.13 |
| O01OB210 | h | Oficial 2ª electricista | 0.067 | 16.2 | 1.09 |
|  |  | Total |  |  | 94.46 |

**01.05.07** ud LUMINARIA LINEO OD-3851, 1T539W (02/12/2007)
39.000 ud × 79.56 (81.95 con costes indirectos) = 3196.05
Luminaria de empotrar para línea continua de empotramiento polivalente LINEO OD-3851 1 T5 39W o equivalente aprobada por la Dirección Facultativa,con 2,1 Kg de peso, Fabricado en chapa de acero termoesmaltado en blanco. Montaje empotrado mediante anclajes en techo de escayola o techo metálico especialmente preparado para situar la luminaria.
Componente óptico formado por reflector de aluminio especular y lente convergente de PMMA transparente y estructura prismática para ajustar el deslumbramiento en plano longitudinal y transversal. Fuente de luz: fluorescencia lineal. Long 1000mm aprox. Totalmente instalada, montada y conexionada.

| Código | Ud | Descripción | Rendimiento | Precio | Importe |
|---|---|---|---|---|---|
| LLD3851103901 | ud | LINEO OD-3851 1 T5 39W (material; 22/06/2009) | 1.000 | 75.171304532188 | 75.17 |
| FDLTU39840 | ud | TUBO 39W/840 T-5 16MM. (material; 22/06/2009) | 1.000 | 2.1688835372271 | 2.17 |
| O01OB200 | h | Oficial 1ª electricista | 0.067 | 16.8 | 1.13 |
| O01OB210 | h | Oficial 2ª electricista | 0.067 | 16.2 | 1.09 |
|  |  | Total |  |  | 79.56 |

**01.05.08** ud DOWNLIGHT CUADRADO OD-3652QS (02/12/2007)
57.000 ud × 91.39 (94.13 con costes indirectos) = 5365.41
Downlights cuadrados serie "Q" OD-3652 QS 1 QT-LP 12 90Wo equivalente aprobada por la Dirección Facultativa, con 1,6 Kg de peso, tamaño 125x125 mm, Formado por cerco exterior de aluminio de inyección termoesmaltado en color blanco mate y cuerpo interior en chapa de acero termoesmaltado en color blanco. La conexión eléctrica se realiza a clema de tres polos, sin necesidad de herramientas. Montaje empotrado con anclaje rápido. El suministro de luminaria incorpora de serie equipo de encendido y sistema de anclaje.
Reflector de aluminio facetado de altas prestaciones ópticas. Vidrio de protección Decor de alta transparencia para un mejor aprovechamiento del flujo luminoso de la lámpara, combinado con difusor texturizado opalino encargado de proporcionar el efecto halo-luz difuso en torno al reflector. El conjunto de cerco-vidrio y difusor halo-luz proporciona un nivel de estanqueidad IP44 en cara vista de la luminaria. Fuente de luz: lámparas halógenas. Totalmente instalada, montada y conexionada.

| Código | Ud | Descripción | Rendimiento | Precio | Importe |
|---|---|---|---|---|---|
| LLD3652109001 | ud | OD-3652 QS 1 QT-LP 12 90W (material; 22/06/2009) | 1.000 | 62.068049613733 | 62.07 |
| FDLV057031 | ud | LAMP.QT12 VER.90W/12V (material; 22/06/2009) | 1.000 | 1.3093260063445 | 1.31 |
| VIN86457873 | ud | Transformador 105VA Regulable DALI (material; 22/06/2009) | 1.000 | 25.786725926479 | 25.79 |
| O01OB200 | h | Oficial 1ª electricista | 0.067 | 16.8 | 1.13 |
| O01OB210 | h | Oficial 2ª electricista | 0.067 | 16.2 | 1.09 |
|  |  | Total |  |  | 91.39 |

**01.05.09** ud LUMINARIA DE EMPOTRAR OD-3280, 8T5-54W (02/12/2007)
9.000 ud × 423.76 (436.47 con costes indirectos) = 3928.23
Luminaria de empotrar luz suave con cerco retranqueado y difusor opal OD-3280 8 T5 54W o equivalente aprobada por la Dirección Facultativa. Balasto electrónico regulable DALI con 15,0 Kg de peso, tamaño 1.197x1.197 mm, Fabricada en chapa de acero termoesmaltada en color blanco. Cerco de aluminio de extrusión termoesmaltado en color RAL-9006. Dicho cerco difusor se fija al cuerpo de la luminaria mediante flejes rígidos con gran seguridad. La conexión eléctrica se realiza a clema de tres polos, sin necesidad de herramientas. Montaje empotrado en los distintos tipos de techos, apoyado sobre perfilería o en otros casos mediante los anclajes de instalación rápida. Incluidos en suministro.
Difusor de PMMA opal de alta transmitancia que ofrece en su superficie de emisión de luz una total uniformidad. Fuente de luz: fluorescencia lineal. Totalmente instalada, montada y conexionada.

| Código | Ud | Descripción | Rendimiento | Precio | Importe |
|---|---|---|---|---|---|
| LLD3280802201 | ud | OD-3280 8 T5 54W regulable DALI (material; 22/06/2009) | 1.000 | 404.18194176003 | 404.18 |
| FDLTU54840 | ud | TUBO 54W T-5 16MM./840(057128) (material; 22/06/2009) | 8.000 | 2.1688835372271 | 17.35 |
| O01OB200 | h | Oficial 1ª electricista | 0.067 | 16.8 | 1.13 |
| O01OB210 | h | Oficial 2ª electricista | 0.067 | 16.2 | 1.09 |
|  |  | Total |  |  | 423.76 |

**01.05.10** ud LUMINARIA DE EMPOTRAR TECNOLOGIA NFO, OD3452 (02/12/2007)
184.000 ud × 151.05 (155.58 con costes indirectos) = 28626.72
Luminaria de empotrar con tecnología NFO®+Micro OD-3452 4 T5 24W,o equivalente aprobada por la Dirección Facultativa, Regulable DALI tamaño 597x597 mm,Fabricada en chapa de acero termoesmaltada en color blanco. Cerco de aluminio de extrusión termoesmaltado en color blanco. Dicho cerco difusor se fija al cuerpo de la luminaria mediante flejes rígidos con gran seguridad. La conexión eléctrica se realiza a clema de tres polos, sin necesidad de herramientas. Montaje empotrado en los distintos tipos de techos, apoyado sobre perfilería o en otros casos mediante los anclajes de instalación rápida. Incluidos en suministro.Componente óptico formado por marco-bastidor de aluminio de extrusión y el doble componente óptico opal + microestructura; difusor óptico opal de alta transmitancia en PMMA y microprismática de alta transparencia formada por matriz de microconos para un total control del deslumbramiento.UGR <19. Mini reflectores de aluminio especular con una pureza del 99,99% con tratamiento PVD. Totalmente instalada, montada y conexionada.

| Código | Ud | Descripción | Rendimiento | Precio | Importe |
|---|---|---|---|---|---|
| LLD3452402401 | ud | OD-3452 4 T5 24W, Regulable DAL (material; 22/06/2009) | 1.000 | 140.14785695391 | 140.15 |
| FDLTU24840 | ud | TUBO 24W/840 T-5 16MM. | 4.000 | 2.1688835372271 | 8.68 |
| O01OB200 | h | Oficial 1ª electricista | 0.067 | 16.8 | 1.13 |
| O01OB210 | h | Oficial 2ª electricista | 0.067 | 16.2 | 1.09 |
|  |  | Total |  |  | 151.05 |

**01.05.11** ud LUMINARIA DE EMPOTRAR C/CERCO OD-3163/2 (02/12/2007)
23.000 ud × 59.93 (61.73 con costes indirectos) = 1419.79
Luminaria de empotrar con cerco perimetral módulo 600x600 mm OD-3163 2 TC-L 36W o equivalente aprobada por la Dirección Facultativa,con 5,5 Kg de peso, tamaño 597x597 mm, Cerco perimetral de 60 mm de ancho, que integra dos cuerpos luminosos. Dicho cerco está fabricado en chapa de acero termoesmaltada en color blanco. Las partes ciegas entre componentes ópticos están fabricadas en chapa de acero termoesmaltada en color blanco. La conexión eléctrica se realiza a clema de tres polos sin necesidad de herramientas, con sistema de conexión rápida sin enhebrado de cable. Montaje empotrado en los distintos tipos de techos, apoyando en los perfiles o en otros casos con los anclajes de montaje rápido que permiten una regulación precisa de la luminaria. Estos anclajes se piden por separado. Equipo Electrónico.
Óptica formada por lamas longitudinales y transversales parabólicas en aluminio termoesmaltado en color blanco. Fuentes de luz: lámparas fluorescentes compactas. Totalmente instalada, montada y conexionada.

| Código | Ud | Descripción | Rendimiento | Precio | Importe |
|---|---|---|---|---|---|
| LLD3163201000 | ud | OD-3163 2 TC-L 36W (material; 22/06/2009) | 1.000 | 52.133163733532 | 52.13 |
| FDLTU03621 | ud | T.COMPACTO-L 36W/21/840 2G11 (material; 22/06/2009) | 2.000 | 2.7885645478634 | 5.58 |
| O01OB200 | h | Oficial 1ª electricista | 0.067 | 16.8 | 1.13 |
| O01OB210 | h | Oficial 2ª electricista | 0.067 | 16.2 | 1.09 |
|  |  | Total |  |  | 59.93 |

**01.05.12** ud LUMINARIA DE EMPOTRAR C/CERCO OD-3163/2 R-DALI (02/12/2007)
6.000 ud × 88.59 (91.25 con costes indirectos) = 547.50
Luminaria de empotrar con cerco perimetral módulo 600x600 mm OD-3163 2 TC-L 36W Regulable DALI o equivalente aprobada por la Dirección Facultativa,con 5,5 Kg de peso, tamaño 597x597 mm, Cerco perimetral de 60 mm de ancho, que integra dos cuerpos luminosos. Dicho cerco está fabricado en chapa de acero termoesmaltada en color blanco. Las partes ciegas entre componentes ópticos están fabricadas en chapa de acero termoesmaltada en color blanco. La conexión eléctrica se realiza a clema de tres polos sin necesidad de herramientas, con sistema de conexión rápida sin enhebrado de cable. Montaje empotrado en los distintos tipos de techos, apoyando en los perfiles o en otros casos con los anclajes de montaje rápido que permiten una regulación precisa de la luminaria. Estos anclajes se piden por separado. Equipo Electrónico.
Óptica formada por lamas longitudinales y transversales parabólicas en aluminio termoesmaltado en color blanco. Fuentes de luz: lámparas fluorescentes compactas. Totalmente instalada, montada y conexionada.

| Código | Ud | Descripción | Rendimiento | Precio | Importe |
|---|---|---|---|---|---|
| LLD31632036N1 | ud | OD-3163 2 TC-L 36W Regulable DALI (material; 22/06/2009) | 1.000 | 80.788413047956 | 80.79 |
| FDLTU03621 | ud | T.COMPACTO-L 36W/21/840 2G11 | 2.000 | 2.7885645478634 | 5.58 |
| O01OB200 | h | Oficial 1ª electricista | 0.067 | 16.8 | 1.13 |
| O01OB210 | h | Oficial 2ª electricista | 0.067 | 16.2 | 1.09 |
|  |  | Total |  |  | 88.59 |

**01.05.13** ud LUMINARIA CLEAN CLASIC 4/24W R-DALI (02/12/2007)
9.000 ud × 322.84 (332.53 con costes indirectos) = 2992.77
Luminaria para cocinas mont. emp. CLEAN CLASSIC 4/24 W; ESPECIAL REGULABLE DALI para T16 o equivalente aprobada por la Dirección Facultativa,, con balasto electrónico. Carcasa para montaje empotrado de Chapa de acero blanco, recubierto (resistente a vapores de aceite, agentes químicos y productos de desinfección y limpieza; las condiciones de limpieza y los productos de limpieza a emplear deberán determinarse previamente). Para requisitos más exigentes (por ejemplo, en la industria alimenticia, procesamiento de carnes y embutidos) se dispone de pinturas especiales. Éstas deberán determinarse y solicitarse por separado. Clema de conexión de 5 polos. Reflector simétrica de Aluminio, mate. Difusor de sección de Aluminio anodizado con cristal de 3 mm empotrado de distribución difusa de PMMA, con cierre de falleba. Fijación en 4 puntos mediante juego de nivelación por separado. Datos: Módulo: 600; dimensiones de la luminaria: 598 mm x 598 mm x 126 mm; dimensiones de corte en techo: 582 mm x 582 mm x 126 mm; Peso: 5.5 kg. Tipo de protección: IP54 (lado del techo: IP20). Totalmente instalada, montada y conexionada.

| Código | Ud | Descripción | Rendimiento | Precio | Importe |
|---|---|---|---|---|---|
| ZUM42159502ES | ud | CLEAN CLASSIC 4/24 W; ESPECIAL REGULABLE DALI (material; 22/06/2009) | 1.000 | 311.93942487031 | 311.94 |
| FDLTU24840 | ud | TUBO 24W/840 T-5 16MM. | 4.000 | 2.1688835372271 | 8.68 |
| O01OB200 | h | Oficial 1ª electricista | 0.067 | 16.8 | 1.13 |
| O01OB210 | h | Oficial 2ª electricista | 0.067 | 16.2 | 1.09 |
|  |  | Total |  |  | 322.84 |

**01.05.14** ud ESTRUCTURA LUMINOSA DE EMPOTRAMIENTO DOBLE (02/12/2007)
6.000 ud × 185.71 (191.28 con costes indirectos) = 1147.68
Estructura luminosa de empotramiento individual con difusor opal OD-2987 1+1 T5 49W o equivalente aprobada por la Dirección Facultativa. Balasto electronico REGULABLE DSI-ECO TRIDONIC con 8,7 Kg de peso, Fabricada en aluminio de extrusión termoesmaltado en color blanco. La conexión eléctrica se realiza a clema de tres polos sin necesidad de herramientas. Los tramos luminosos se suministran con tapas finales. Longitud simple para puestos de trabajo mono-puesto para una o dos lámparas o longitud doble para puestos de trabajo multi-puesto con disposición solapada de las lámparas ofreciendo una mayor uniformidad en el tramo luminoso. Montaje: individual empotrado en techo o paredes huecas.
Difusor de policarbonato opal de alta transmitancia. Reflector interior termoesmaltado en color blanco. Fuente de luz: lámparas fluorescentes lineales. Totalmente instalada, montada y conexionada.

| Código | Ud | Descripción | Rendimiento | Precio | Importe |
|---|---|---|---|---|---|
| 2987114901006 | ud | OD-2987 1+1 T5 49W (material; 22/06/2009) | 1.000 | 179.14778120395 | 179.15 |
| FDLTU49840 | ud | TUBO 49W/840 T-5 16MM. | 2.000 | 2.1688835372271 | 4.34 |
| O01OB200 | h | Oficial 1ª electricista | 0.067 | 16.8 | 1.13 |
| O01OB210 | h | Oficial 2ª electricista | 0.067 | 16.2 | 1.09 |
|  |  | Total |  |  | 185.71 |

**01.05.15** ud ESTRUCTURA LUMINOSA DE EMPOTRAMIENTO DOBLE R-DSI (02/12/2007)
5.000 ud × 185.78 (191.35 con costes indirectos) = 956.75
Estructura luminosa de empotramiento individual con difusor opal OD-2987 1+1 T5 28W o equivalente aprobada por la Dirección Facultativa. Balasto electronico REGULABLE DSI-ECO TRIDONIC con 6,9 Kg de peso, Fabricada en aluminio de extrusión termoesmaltado en color blanco. La conexión eléctrica se realiza a clema de tres polos sin necesidad de herramientas. Los tramos luminosos se suministran con tapas finales. Longitud simple para puestos de trabajo mono-puesto para una o dos lámparas o longitud doble para puestos de trabajo multi-puesto con disposición solapada de las lámparas ofreciendo una mayor uniformidad en el tramo luminoso. Montaje: individual empotrado en techo o paredes huecas.
Difusor de policarbonato opal de alta transmitancia. Reflector interior termoesmaltado en color blanco. Fuente de luz: lámparas fluorescentes lineales.Totalmente instalada, montada y conexionada.

| Código | Ud | Descripción | Rendimiento | Precio | Importe |
|---|---|---|---|---|---|
| LD298801006 | ud | OD-2987 1+1 T5 28W (material; 22/06/2009) | 1.000 | 179.21774518903 | 179.22 |
| FDLTU28840 | ud | TUBO 28W/840 T-5 16MM (material; 22/06/2009) | 2.000 | 2.1688835372271 | 4.34 |
| O01OB200 | h | Oficial 1ª electricista | 0.067 | 16.8 | 1.13 |
| O01OB210 | h | Oficial 2ª electricista | 0.067 | 16.2 | 1.09 |
|  |  | Total |  |  | 185.78 |

**01.05.16** ud LUMINARIA DE EMPOTRAR OD-3346 LS 4T5 14/24W (02/12/2007)
7.000 ud × 104.37 (107.5 con costes indirectos) = 752.50
Luminaria de empotrar de luz suave con empotramiento polivalente OD-3346 LS 4 T5 14/24W o equivalente aprobada por la Dirección Facultativa, con 5,0 Kg de peso, tamaño 597x597 mm, Cuerpo rigidizador fabricado en chapa de acero termoesmaltada en color blanco. La conexión eléctrica se realiza a clema de tres / cinco polos, sin necesidad de herramientas. Versión T5 regulable 1/10V de serie. Equipo multi-vataje para lámparas T5. Cámara interior antiinsectos. Su diseño no permite la penetración de objetos o de insectos. Montaje empotrado en los distintos tipos de techos, apoyado sobre perfilería o en otros casos mediante los anclajes de instalación rápida. Incluidos en suministro.
Componente óptico Conjunto formado por tres elementos independientes fabricados en polímero de altas prestaciones ópticas y mecánicas. Cámara superior opaca y refractaria en color blanco para una distribución uniforme de la luz en toda la luminaria. Cámara intermedia transparente difusora de la luz que garantiza la no entrada de objetos sólidos o insectos al interior de la luminaria. Difusor exterior opal de alta transmitancia de diseño vanguardista adaptado a las tendencias libre de marcado de tubos. Fuente de luz: fluorescencia lineal. Totalmente instalada, montada y conexionada.

| Código | Ud | Descripción | Rendimiento | Precio | Importe |
|---|---|---|---|---|---|
| LLD3346401401 | ud | OD-3346 LS 4 T5 14/24W (material; 22/06/2009) | 1.000 | 93.47188405598 | 93.47 |
| FDLTU24840 | ud | TUBO 24W/840 T-5 16MM. | 4.000 | 2.1688835372271 | 8.68 |
| O01OB200 | h | Oficial 1ª electricista | 0.067 | 16.8 | 1.13 |
| O01OB210 | h | Oficial 2ª electricista | 0.067 | 16.2 | 1.09 |
|  |  | Total |  |  | 104.37 |

**01.05.17** ud LUMINARIA DE EMPOTRAR OD-3346 LS 4T5 14/24W R-DALI (02/12/2007)
21.000 ud × 144.93 (149.28 con costes indirectos) = 3134.88
Luminaria de empotrar de luz suave con empotramiento polivalente OD-3346 LS 4 T5 14/24W o equivalente aprobada por la Dirección Facultativa,Especial REGULABLE DALIcon 5,0 Kg de peso, tamaño 597x597 mm, Cuerpo rigidizador fabricado en chapa de acero termoesmaltada en color blanco. La conexión eléctrica se realiza a clema de tres / cinco polos, sin necesidad de herramientas. Versión T5 regulable 1/10V de serie. Equipo multi-vataje para lámparas T5. Cámara interior antiinsectos. Su diseño no permite la penetración de objetos o de insectos. Montaje empotrado en los distintos tipos de techos, apoyado sobre perfilería o en otros casos mediante los anclajes de instalación rápida. Incluidos en suministro.
Componente óptico Conjunto formado por tres elementos independientes fabricados en polímero de altas prestaciones ópticas y mecánicas. Cámara superior opaca y refractaria en color blanco para una distribución uniforme de la luz en toda la luminaria. Cámara intermedia transparente difusora de la luz que garantiza la no entrada de objetos sólidos o insectos al interior de la luminaria. Difusor exterior opal de alta transmitancia de diseño vanguardista adaptado a las tendencias libre de marcado de tubos. Fuente de luz: fluorescencia lineal. Totalmente instalada, montada y conexionada.

| Código | Ud | Descripción | Rendimiento | Precio | Importe |
|---|---|---|---|---|---|
| 401306 | ud | OD-3346 LS 4 T5 14/24W Especial REGULABLE (material; 22/06/2009) | 1.000 | 134.03100568763 | 134.03 |
| FDLTU24840 | ud | TUBO 24W/840 T-5 16MM. | 4.000 | 2.1688835372271 | 8.68 |
| O01OB200 | h | Oficial 1ª electricista | 0.067 | 16.8 | 1.13 |
| O01OB210 | h | Oficial 2ª electricista | 0.067 | 16.2 | 1.09 |
|  |  | Total |  |  | 144.93 |

**01.05.18** ud LUMINARIA OD-8421 3 TC-L 36W (02/12/2007)
52.000 ud × 236.55 (243.65 con costes indirectos) = 12669.80
Luminarias con protección añadida para ambientes humedos IP65 OD-8421 3 TC-L 36W o equivalente aprobada por la Dirección Facultativa, con 16,3 Kg de peso, tamaño 593x593 mm, Fabricado en chapa de acero termoesmaltado en color blanco. La conexión eléctrica se realiza quitando el componente óptico y accediendo a la clema de tres polos. Montaje en interiores: versión en superficie o empotrada mediante cerco-puente. Equipos electrónicos.
Celosía en aluminio especular alto brillo y libre de irisaciones L<1.000 cd/m2 a 65º respecto a la vertical para un UGR < 19. Modelos OD-8411 y OD-8421. Cerco con cristal templado de seguridad. Fuente de luz: fluorescencia compacta. Totalmente instalada, montada y conexionada.

| Código | Ud | Descripción | Rendimiento | Precio | Importe |
|---|---|---|---|---|---|
| LLD8421303601 | ud | OD-8421 3 TC-L 36W (material; 22/06/2009) | 1.000 | 175.25978260496 | 175.26 |
| FDLTU03621 | ud | T.COMPACTO-L 36W/21/840 2G11 | 3.000 | 2.7885645478634 | 8.37 |
| LLD8460300000 | ud | OD-8460 Puente (material; 22/06/2009) | 1.000 | 26.266478966971 | 26.27 |
| LLD8420303600 | ud | OD-8420 Cerco (material; 22/06/2009) | 1.000 | 24.427425645083 | 24.43 |
| O01OB200 | h | Oficial 1ª electricista | 0.067 | 16.8 | 1.13 |
| O01OB210 | h | Oficial 2ª electricista | 0.067 | 16.2 | 1.09 |
|  |  | Total |  |  | 236.55 |

**01.05.19** ud DOWNLIGHT CUADRADO OD-3652QM DALI EXCELL (02/12/2007)
46.000 ud × 122.6 (126.28 con costes indirectos) = 5808.88
Downlights cuadrados serie "Q" para iluminación general OD-3652 QM 2 TC-TELI 26W DALI EXCELL REGULABLE o equivalente aprobada por la Dirección Facultativa, con 2,4 Kg de peso, tamaño 210x210 mm, Formado por cerco exterior de aluminio de inyección termoesmaltado metalizado en aluminio. Cuerpo interior en chapa de acero termoesmaltada en color blanco. La conexión eléctrica se realiza a clema de tres polos, sin necesidad de herramientas. Montaje empotrado con anclaje rápido. El suministro de luminaria incorpora de serie equipo de encendido electrónico y sistema de anclaje.
Reflector de aluminio semimate. Su diseño proporciona un elevado rendimiento y confort visual. Vidrio de protección con microesferas para un mayor control de la emisión de luz. Fuente de luz: fluorescencia compacta. Totalmente instalada, montada y conexionada.

| Código | Ud | Descripción | Rendimiento | Precio | Importe |
|---|---|---|---|---|---|
| 02601307MT | ud | OD-3652 QM 2 TC-TELI 26W DALI (material; 22/06/2009) | 1.000 | 111.98235553499 | 111.98 |
| FDLTUTE262 | ud | T.COMPACTO T/E 26W/21/840 (material; 22/06/2009) | 2.000 | 4.1978391043105 | 8.40 |
| O01OB200 | h | Oficial 1ª electricista | 0.067 | 16.8 | 1.13 |
| O01OB210 | h | Oficial 2ª electricista | 0.067 | 16.2 | 1.09 |
|  |  | Total |  |  | 122.6 |

**01.05.20** ud LUMINARIA OD8554 2TL36W (02/12/2007)
23.000 ud × 34.51 (35.55 con costes indirectos) = 817.65
Luminaria con protección añadida IP65 OD-8554 2 TL 36W o equivalente aprobada por la Dirección Facultativa, con 5,1 Kg de peso, tamaño 1.280x175 mm, Fabricado en poliéster con fibra de vidrio. La conexión eléctrica se realiza accediendo a la clema de tres polos sin necesidad de herramientas. Montaje adosado a techo. Equipos Electrónicos.
Reflector interior de chapa de acero termoesmaltada en color blanco. Difusor conformado en una sola pieza de policarbonato transparente. Fuente de luz: Lámpara fluorescente lineal. Totalmente instalada, montada y conexionada.

| Código | Ud | Descripción | Rendimiento | Precio | Importe |
|---|---|---|---|---|---|
| LLD8554203601 | ud | OD-8554 2 TL 36W (material; 23/06/2009) | 1.000 | 29.594765685389 | 29.59 |
| FDL9946187 | ud | TUBO TRIF.36W/21/840 PHILIPS (material; 23/06/2009) | 2.000 | 1.3493054263855 | 2.70 |
| O01OB200 | h | Oficial 1ª electricista | 0.067 | 16.8 | 1.13 |
| O01OB210 | h | Oficial 2ª electricista | 0.067 | 16.2 | 1.09 |
|  |  | Total |  |  | 34.51 |

**01.05.21** ud DOWNLIGHT REDONDO LD-DL/E 200 (02/12/2007)
148.000 ud × 70.73 (72.85 con costes indirectos) = 10781.80
Downlight redondo LD-DL/E 200 IP44 2 TC-DEL 18W o equivalente aprobada por la Dirección Facultativa, con 1,5 Kg de peso, de diámetro 214 mm, Aro embellecedor termoesmaltado en blanco. Montaje: sujeción con flejes. Equipo de encendido electrónicounido a la luminaria. IP44 en cara vista downlight. Reflector especular de aluminio, anodizado. Cristal templado microprismático. Fuente de luz: fluorescencia compacta. Totalmente instalada, montada y conexionada.

| Código | Ud | Descripción | Rendimiento | Precio | Importe |
|---|---|---|---|---|---|
| LYD00001233 | ud | redondo LD-DL/E 200 IP44 2 TC-DEL 18W (material; 23/06/2009) | 1.000 | 64.166969165889 | 64.17 |
| FDLTUE1821 | ud | T.COMPACTO D/E 18W/21/840 (material; 23/06/2009) | 2.000 | 2.1688835372271 | 4.34 |
| O01OB200 | h | Oficial 1ª electricista | 0.067 | 16.8 | 1.13 |
| O01OB210 | h | Oficial 2ª electricista | 0.067 | 16.2 | 1.09 |
|  |  | Total |  |  | 70.73 |

**01.05.22** ud LUMINARIA OD-8570 1TL58W (02/12/2007)
4.000 ud × 66.51 (68.51 con costes indirectos) = 274.04
Luminaria con protección añadida de aluminio de extrusión OD-8570 1 TL 58W o equivalente aprobada por la Dirección Facultativa,con 3,3 Kg de peso, tamaño 1.561x1.232 mm, Fabricado en aluminio de extrusión con tapas de aluminio de inyección y termoesmaltada en color blanco. La conexión eléctrica se realiza quitando una de las tapas y accediendo a la clema de tres polos. Montaje en superficie mediante dos piezas de anclaje de fácil instalación. La protección IP65 se obtiene montado los componentes OD-8010 (tubo de protección) y OD-8050 (rosca para tubo de protección). Equipos Electrónicos.
Fuente de luz: lámpara fluorescente lineal. Totalmente instalada, montada y conexionada.

| Código | Ud | Descripción | Rendimiento | Precio | Importe |
|---|---|---|---|---|---|
| LLD8570105801 | ud | OD-8570 1 TL 58W (material; 23/06/2009) | 1.000 | 52.732855034148 | 52.73 |
| FDL9946195 | ud | TUBO TRIF.58W/21/840 PHILIPS (material; 23/06/2009) | 1.000 | 1.7391047717858 | 1.74 |
| LLD8050000000 | ud | OD-8050 Rosca (material; 23/06/2009) | 2.000 | 1.3792899914163 | 2.76 |
| LLD8010005800 | ud | OD-8010 Tubo protección policarbonato (material; 23/06/2009) | 1.000 | 7.0563676372457 | 7.06 |
| O01OB200 | h | Oficial 1ª electricista | 0.067 | 16.8 | 1.13 |
| O01OB210 | h | Oficial 2ª electricista | 0.067 | 16.2 | 1.09 |
|  |  | Total |  |  | 66.51 |

**01.05.23** ud LUMINARIA DE EMPOTRAR LINEO OD-3851 1T5/80W (02/12/2007)
8.000 ud × 113.83 (117.24 con costes indirectos) = 937.92
Luminaria de empotrar para línea continua de empotramiento polivalente LINEO OD-3851 1 T5 80W o equivalente aprobada por la Dirección Facultativa, con 2,6 Kg de peso, Fabricado en chapa de acero termoesmaltado en blanco. Montaje empotrado mediante anclajes en techo de escayola o techo metálico especialmente preparado para situar la luminaria.
Componente óptico formado por reflector de aluminio especular y lente convergente de PMMA transparente y estructura prismática para ajustar el deslumbramiento en plano longitudinal y transversal. Fuente de luz: fluorescencia lineal. Totalmente instalada, montada y conexionada.

| Código | Ud | Descripción | Rendimiento | Precio | Importe |
|---|---|---|---|---|---|
| LLD385110800 | ud | LINEO OD-3851 1 T5 80W (material; 23/06/2009) | 1.000 | 101.38780922411 | 101.39 |
| FDLTU80840 | ud | TUBO 80W/840 T-5 16MM. (material; 23/06/2009) | 1.000 | 3.6181375137152 | 3.62 |
| LLD389000 | ud | OD-3890 Cabecera (material; 23/06/2009) | 6.000 | 1.0994340511289 | 6.60 |
| O01OB200 | h | Oficial 1ª electricista | 0.067 | 16.8 | 1.13 |
| O01OB210 | h | Oficial 2ª electricista | 0.067 | 16.2 | 1.09 |
|  |  | Total |  |  | 113.83 |

**01.05.24** ud APLIQUE DE PARED OD-2941 1T5/24W (02/12/2007)
4.000 ud × 73.76 (75.97 con costes indirectos) = 303.88
Aplique de pared y techo para lámparas T5 OD-2941 1 T5 54W o equivalente aprobada por la Dirección Facultativa, con 3,8 Kg de peso, Fabricada en aluminio de extrusión en color RAL-9006. Caja porta-equipos integrada en el mismo perfil (432 mm) formando una única pieza con la luminaria. La conexión eléctrica se realiza a clema de tres polos, sin necesidad de herramientas. Montaje adosado a pared. El suministro incluye cuerpo, difusor opal y tapas finales de línea acrílicas.
Reflector interior termoesmaltado en color blanco para un mayor aprovechamiento de la luz. Difusor de policarbonato opal de alta transmitancia. Fuente de luz: lámpara fluorescente lineal. Totalmente instalada, montada y conexionada.

| Código | Ud | Descripción | Rendimiento | Precio | Importe |
|---|---|---|---|---|---|
| LLD2941105401 | ud | OD-2941 1 T5 54W (material; 23/06/2009) | 1.000 | 69.374288626236 | 69.37 |
| FDLTU54840 | ud | TUBO 54W T-5 16MM./840(057128) | 1.000 | 2.1688835372271 | 2.17 |
| O01OB200 | h | Oficial 1ª electricista | 0.067 | 16.8 | 1.13 |
| O01OB210 | h | Oficial 2ª electricista | 0.067 | 16.2 | 1.09 |
|  |  | Total |  |  | 73.76 |

**01.05.25** ud LUMINARIA BEGA 2741 (02/12/2007)
14.000 ud × 161.48 (166.32 con costes indirectos) = 2328.48
Luminaria BEGA-2741 o equivalente aprobada por la Dirección Facultativa, montaje de pared y techo - a prueba de golpes para 1 lámpara fluorescente TC-D 26 W 1.800 lúmenes · Índice de protección IP 65 Aleación de aluminio y acero inoxidable Vidrio de cristal con textura óptica Dimensiones: 260 x 260 x 105 mm Color: grafito. Totalmente instalada, montada y conexionada.

| Código | Ud | Descripción | Rendimiento | Precio | Importe |
|---|---|---|---|---|---|
| BEG2741 | ud | BEGA-2741 (material; 23/06/2009) | 1.000 | 156.86924938608 | 156.87 |
| FDLTUO2621 | ud | T.COMPACTO-D 26W/21/840 G24D3 (material; 23/06/2009) | 1.000 | 2.3887703474529 | 2.39 |
| O01OB200 | h | Oficial 1ª electricista | 0.067 | 16.8 | 1.13 |
| O01OB210 | h | Oficial 2ª electricista | 0.067 | 16.2 | 1.09 |
|  |  | Total |  |  | 161.48 |

**01.05.26** ud LUMINARIA BEGA 6812 (02/12/2007)
33.000 ud × 223.78 (230.49 con costes indirectos) = 7606.17
Luminaria BEGA-6812 o equivalente aprobada por la Dirección Facultativa, montaje de empotrar en techo para 1 lámpara fluorescente TC-TEL 32/42W2.400/3.200 Lúmenes. Índice de protección IP 65. Aluminio, aleación de aluminio y acero inoxidable. Vidrio de cristal mate. Reflector de aluminio puro anodizado Dimensiones: 220 x 230 mm. Apertura de empotramiento: 202 mm Color: grafito. Totalmente instalada, montada y conexionada.

| Código | Ud | Descripción | Rendimiento | Precio | Importe |
|---|---|---|---|---|---|
| BEG6812 | ud | BEGA-6812 (material; 23/06/2009) | 1.000 | 211.36119890203 | 211.36 |
| FDLTUTE422IN | ud | TC-TEL 42W / 840 (material; 23/06/2009) | 2.000 | 5.0973760552341 | 10.19 |
| O01OB200 | h | Oficial 1ª electricista | 0.067 | 16.8 | 1.13 |
| O01OB210 | h | Oficial 2ª electricista | 0.067 | 16.2 | 1.09 |
|  |  | Total |  |  | 223.78 |

**01.05.27** ud LUMINARIA BEGA 4485 (02/12/2007)
28.000 ud × 599.86 (617.86 con costes indirectos) = 17300.08
Luminaria BEGA 4485 o equivalente aprobada por la Dirección Facultativa, - montaje de pared para lámpara Fluorescente. Tipo de Protección IP 65. Alumínio de inyección, aluminio y acero inoxidable. Vidrio de seguridad. Reflector de aluminio puro anodinado. Angulo de inclinación ajustable 0-10º. Balasto electrónico. Para TC-L 55-80W Color Grafito. Totalmente instalada, montada y conexionada.

| Código | Ud | Descripción | Rendimiento | Precio | Importe |
|---|---|---|---|---|---|
| BEG4485 | ud | BEGA 4485 (material; 23/06/2009) | 1.000 | 592.73488152864 | 592.73 |
| FDLTU05521 | ud | T.COMPACTO-L 55W/21/840 2G11 (material; 23/06/2009) | 1.000 | 2.7086057077813 | 2.71 |
| O01OB200 | h | Oficial 1ª electricista | 0.134 | 16.8 | 2.25 |
| O01OB210 | h | Oficial 2ª electricista | 0.134 | 16.2 | 2.17 |
|  |  | Total |  |  | 599.86 |

**01.05.28** ud LUMINARIA BEGA 2240 (02/12/2007)
34.000 ud × 188.05 (193.69 con costes indirectos) = 6585.46
Luminaria BEGA-2240 o equivalente aprobada por la Dirección Facultativa, montaje de pared con luz directa para 1 lámpara fluorescente TC-TEL 32/42 W, 2.400 / 3.200 lúmenes con balasto electrónico Índice de protección IP 65 Aluminio, aleación de aluminio y acero inoxidable Vidrio de seguridad con textura óptica Reflector de aluminio puro anodizado Dimensiones: 280 x 280 x 150 mm Color: grafito. Totalmente instalada, montada y conexionada.

| Código | Ud | Descripción | Rendimiento | Precio | Importe |
|---|---|---|---|---|---|
| BEG2240 | ud | BEGA-2240 (material; 23/06/2009) | 1.000 | 180.72696829558 | 180.73 |
| FDLTUTE422IN | ud | TC-TEL 42W / 840 | 1.000 | 5.0973760552341 | 5.10 |
| O01OB200 | h | Oficial 1ª electricista | 0.067 | 16.8 | 1.13 |
| O01OB210 | h | Oficial 2ª electricista | 0.067 | 16.2 | 1.09 |
|  |  | Total |  |  | 188.05 |

| Medición | Uds. | Parcial |
|---|---|---|
|  | 25 | 25.00 |
|  | 9 | 9.00 |
| Total |  | 34.00 |

**01.05.29** ud LUMINARIA BEGA 8878 (02/12/2007)
2.000 ud × 1939.43 (1997.61 con costes indirectos) = 3995.22
Luminaria BEGA 8878 o equivalente aprobada por la Dirección Facultativa, - Elemento de iluminación arquitectural * - Módulo luminoso doble Altura 4000mm para lámparas Fluorescentes. Tipo de Protección IP 65. Alumínio de inyección, aluminio y acero inoxidable. Vidrio de seguridad. Reflector de aluminio puro anodinado. Angulo de inclinación ajustable 0-10º. Balasto electrónico. Para TC-L 55-80W Color Grafito. Totalmente instalada, montada y conexionada.

| Código | Ud | Descripción | Rendimiento | Precio | Importe |
|---|---|---|---|---|---|
| BEG8878 | ud | BEGA 8878 (material; 23/06/2009) | 1.000 | 1925.4688383071 | 1925.47 |
| FDLTU08021 | ud | T.COMPACTO-L 80W/21/840 2G11 (material; 23/06/2009) | 2.000 | 3.6581169337563 | 7.32 |
| O01OB200 | h | Oficial 1ª electricista | 0.201 | 16.8 | 3.38 |
| O01OB210 | h | Oficial 2ª electricista | 0.201 | 16.2 | 3.26 |
|  |  | Total |  |  | 1939.43 |

**01.05.30** ud LUMIINARIA BEGA 9867 (02/12/2007)
4.000 ud × 523.82 (539.53 con costes indirectos) = 2158.12
Luminaria BEGA-9867 o equivalente aprobada por la Dirección Facultativa, instalación de jardín y sendero con salida bilateral de luz para 1 lámpara fluorescente TC-L 24 W 1800 Lúmenes Índice de protección IP 44 Aluminio, aleación de aluminio y acero inoxidable Color grafito con Vidrio opal y placa frontal desmontable Clemas de conexión de 4 mm cuadrados Con placa de montaje para atornillar hasta a cimiento o a una unidad de anclaje 895 Altura sobre el suelo: 1.000 mm. Totalmente instalada, montada y conexionada.

| Código | Ud | Descripción | Rendimiento | Precio | Importe |
|---|---|---|---|---|---|
| BEG9867 | ud | BEGA-9867 (material; 23/06/2009) | 1.000 | 516.69402461056 | 516.69 |
| FDLTU02421 | ud | T.COMPACTO-L 24W/21/840 2G11 (material; 23/06/2009) | 1.000 | 2.7086057077813 | 2.71 |
| O01OB200 | h | Oficial 1ª electricista | 0.134 | 16.8 | 2.25 |
| O01OB210 | h | Oficial 2ª electricista | 0.134 | 16.2 | 2.17 |
|  |  | Total |  |  | 523.82 |

**01.05.31** ud LUMINARIA BEGA 7785 (02/12/2007)
7.000 ud × 900.59 (927.61 con costes indirectos) = 6493.27
Luminaria de Balizamiento BEGA 7785 o equivalente aprobada por la Dirección Facultativa, para lámpara HIT-35W. Fabricada en aluminio de inyección y acero inoxidable. Vidrio de seguridad, de protección de la lámpara Dimensiones 400*400*455mm. Grado de Protección IP 65. Totalmente instalada, montada y conexionada.

| Código | Ud | Descripción | Rendimiento | Precio | Importe |
|---|---|---|---|---|---|
| BEG7785A | ud | BEGA 7785 (material; 23/06/2009) | 1.000 | 874.00009637245 | 874.00 |
| FDLLCDMT35 | ud | LAMP.CDM-T 35/830 MASTERCOLOUR (material; 23/06/2009) | 1.000 | 22.168588412763 | 22.17 |
| O01OB200 | h | Oficial 1ª electricista | 0.134 | 16.8 | 2.25 |
| O01OB210 | h | Oficial 2ª electricista | 0.134 | 16.2 | 2.17 |
|  |  | Total |  |  | 900.59 |

**01.05.32** ud LUMINARIA BEGA 8670 (02/12/2007)
18.000 ud × 370.29 (381.4 con costes indirectos) = 6865.20
Luminaria BEGA 8670 o equivalente aprobada por la Dirección Facultativa - Equipo de balizamiento para lámpara fluorescente. TC-L 36W Tipo de protección IP 65. Aluminio de inyección, aluminio y acero inoxidable. Altura 850mm. Difusor en Policarbonato opal de alta dureza. Totalmente instalada, montada y conexionada.

| Código | Ud | Descripción | Rendimiento | Precio | Importe |
|---|---|---|---|---|---|
| BEG8670 | ud | BEGA 8670 (material; 23/06/2009) | 1.000 | 365.28196606008 | 365.28 |
| FDLTU03621 | ud | T.COMPACTO-L 36W/21/840 2G11 | 1.000 | 2.7885645478634 | 2.79 |
| O01OB200 | h | Oficial 1ª electricista | 0.067 | 16.8 | 1.13 |
| O01OB210 | h | Oficial 2ª electricista | 0.067 | 16.2 | 1.09 |
|  |  | Total |  |  | 370.29 |

**01.05.33** ud PANEL TACTIL EMOTION-TOUCH (02/12/2007)
2.000 ud × 2387.8 (2459.43 con costes indirectos) = 4918.86
Panel táctil. Funcionamiento y direccionamiento DALI de hasta 128 balastos DALI. 2 fases DALI para 64 balastos electronicos DALI. Protección de datos por tarjeta SD/MMC. Temporizador integrado. Definición de escenas de luz.Totalmente instalado y programado.

| Código | Ud | Descripción | Rendimiento | Precio | Importe |
|---|---|---|---|---|---|
| Z22154510 | ud | Emotion touch Zumtobel 22154510 (material; 25/01/2009) | 1.000 | 2322.4045101847 | 2322.40 |
| Z22154482 | ud | Caja de empotramiento para pantalla Emotion (material; 25/01/2009) | 1.000 | 43.287717049449 | 43.29 |
| O01OB200 | h | Oficial 1ª electricista | 0.670 | 16.8 | 11.26 |
| O01OB210 | h | Oficial 2ª electricista | 0.670 | 16.2 | 10.85 |
|  |  | Total |  |  | 2387.8 |

**01.05.34** ud MANDO DE CONTROL DALI ED-CSS CIRCLE (02/12/2007)
8.000 ud × 195.18 (201.04 con costes indirectos) = 1608.32
Mando de control DALI mod. ED-CSS CIRCLE, de ZUMTOBEL 22154422, o equivalente aprobado por la Dirección Facultativa para creación de ambientes y regulación de grupos de luminarias, totalmente instalado.

| Código | Ud | Descripción | Rendimiento | Precio | Importe |
|---|---|---|---|---|---|
| Z22154422 | ud | Mando de control Zumtobel 22154422 (material; 25/01/2009) | 1.000 | 189.66236867475 | 189.66 |
| O01OB200 | h | Oficial 1ª electricista | 0.167 | 16.8 | 2.81 |
| O01OB210 | h | Oficial 2ª electricista | 0.167 | 16.2 | 2.71 |
|  |  | Total |  |  | 195.18 |

**01.05.35** ud SENSOR DE LUZ ED-EYE (02/12/2007)
44.000 ud × 124.75 (128.49 con costes indirectos) = 5653.56
Sensor de iluminación ED-EYE de Zumtobel, mod 22154681, o equivalente aprobado por la Dirección Facultativa que mide la luz natural que penetra en la habitación a través de la ventana. El sistema de gestión de la iluminación LUXMATE utiliza esos valores para controlar la luz artificial. Totalmente instalado.

| Código | Ud | Descripción | Rendimiento | Precio | Importe |
|---|---|---|---|---|---|
| Z22154682 | ud | Sensor de luz Zumtobel 22154682 (material; 25/01/2009) | 1.000 | 122.52692757081 | 122.53 |
| O01OB200 | h | Oficial 1ª electricista | 0.067 | 16.8 | 1.13 |
| O01OB210 | h | Oficial 2ª electricista | 0.067 | 16.2 | 1.09 |
|  |  | Total |  |  | 124.75 |

**01.05.36** ud ELEMENTOS DE MANDO Y CONTROL DEL SISTEMA (02/12/2007)
16.000 ud × 243.46 (250.76 con costes indirectos) = 4012.16
Conjunto de elementos que permiten la integración de elementos convencionales como son pusladores, teleruuptores etc dentro del sistema de comtrol de iluminación, incluyendo pequeño material de montaje y cableado necesario.

| Código | Ud | Descripción | Rendimiento | Precio | Importe |
|---|---|---|---|---|---|
| T86457957 | ud | Convertidor de señal DALI a DSI (material; 23/06/2009) | 1.000 | 241.23582052771 | 241.24 |
| O01OB200 | h | Oficial 1ª electricista | 0.067 | 16.8 | 1.13 |
| O01OB210 | h | Oficial 2ª electricista | 0.067 | 16.2 | 1.09 |
|  |  | Total |  |  | 243.46 |

**01.05.37** ud FUENTE DE ALIMENTACION BVS2 (02/12/2007)
4.000 ud × 198.6 (204.56 con costes indirectos) = 818.24
Dispositivo de alimentación de tensión para la alimentación de hasta 64 consumidores o 100 cargas DALI (200 mA, como máximo) en un sistema DALI. El dispositivo de alimentación de tensión es resistente a cortocircuitos y a tensión de procedencia ajena de 230/240 V. Un LED señaliza el estado de servicio, los posibles cortocircuitos y las actividades de la línea piloto DALI. En la entrada se conecta la tensión de red y en la salida la línea piloto DALI. La conexión se realiza mediante bornes roscados. Dispositivo de policarbonato pirorretardante, sin halógeno en su composición, para instalación en armarios de distribución. El dispositivo se instala en armarios eléctricos y de distribución sobre carril DIN de 35 mm, según la nomra EN 50022, con una temperatura ambiente admisible de 0 a 50 ºC. Tipo de protección IP20, dimensiones 35 x 90 x 59mm. Totalmente instalada

| Código | Ud | Descripción | Rendimiento | Precio | Importe |
|---|---|---|---|---|---|
| 22154276 | ud | Fuente de alimentación BVS2 (material; 23/06/2009) | 1.000 | 189.76231722485 | 189.76 |
| O01OB200 | h | Oficial 1ª electricista | 0.268 | 16.8 | 4.50 |
| O01OB210 | h | Oficial 2ª electricista | 0.268 | 16.2 | 4.34 |
|  |  | Total |  |  | 198.6 |

**01.05.38** ud MODULO PARA PULSADORES (02/12/2007)
23.000 ud × 89.58 (92.27 con costes indirectos) = 2122.21
Aparato de conexión/ regulación de intensidad / entrada de 4 elementos para el control local de estancias o grupos de luminarias a través de cuatro entradas de pulsadores independientes. En función del direccionamiento y la configuración, realizados a través de un panel DALI de control y puesta en marcha, pueden conectarse y/o regularse cuatro estancias o grupos de aparatos por separado - dos, en el caso de emplearse teclas dobles. Las cuatro entradas permiten la conexión de pulsadores de luz, pulsadores dobles, interruptores y detectores de movimiento habituales en el mercado, con contactos libre de potencial. La alimentación se realiza exclusivamente a través de la línea de control DALI (sin conexión a la red eléctrica), con un consumo de corriente de 10 mA (2 cargas DALI). Ésta se conecta a través de líneas de salida al exterior. La entrada DALI es resistente a tensiones externas de 230/240 V. La línea de bus a la entrada del aparato es enroscable. Montaje en caja de revoque tras el pulsador, dimensiones Ø 53 mm, altura 15 mm. Material: policarbonato pirorretardante, sin halógenos, transparente. Pulsador diseñado para 15 V CC como mínimo, conectable a líneas del aparato. Totalmente instalado.

| Código | Ud | Descripción | Rendimiento | Precio | Importe |
|---|---|---|---|---|---|
| 22161510 | ud | MÓDULO PARA PULSADORES (material; 23/06/2009) | 1.000 | 87.355032789699 | 87.36 |
| O01OB200 | h | Oficial 1ª electricista | 0.067 | 16.8 | 1.13 |
| O01OB210 | h | Oficial 2ª electricista | 0.067 | 16.2 | 1.09 |
|  |  | Total |  |  | 89.58 |

**01.05.39** ud PROGRAMACION (23/06/2009)
48.000 ud × 27.24 (28.06 con costes indirectos) = 1346.88
Programación del sistema, puesta en marcha de la instalación y curso de formación a personal de manteniminento, incluyendo documentación planos y copia de datos informáticos del funcionamiento del sistema.

| Código | Ud | Descripción | Rendimiento | Precio | Importe |
|---|---|---|---|---|---|
| O000E | h | Ingeniero especialista (mano de obra; 23/06/2009) | 0.670 | 40.65 | 27.24 |
|  |  | Total |  |  | 27.24 |

**01.05.40** ud PROYECTOR PISTA POLIDEPORTIVA (25/11/2006)
4.000 ud × 315.01 (324.46 con costes indirectos) = 1297.84
Proyector OD-8242 1HIT-T 400W IP65 INT. o equivalente aprobado por la Dirección Facultativa, fabricado en aluminio de inyección y termoesmaltado. Reflector en aluminio martelé. Totalmente instalado sobre columna troncocónica de 4 mts., probado y funcionado.

| Código | Ud | Descripción | Rendimiento | Precio | Importe |
|---|---|---|---|---|---|
| 8242400 | ud | PROYECTOR OD-8242 1HIT-T 400W IP65 INT. (material; 25/11/2006) | 1.000 | 189.84227606494 | 189.84 |
| P88400 | ud | Columna trococónica de 4 mts. (material; 25/11/2006) | 0.390 | 142.29675078111 | 55.50 |
| HIT400W | ud | Lámpara HIT400W (material; 25/11/2006) | 1.000 | 25.47688542116 | 25.48 |
| O01OB200 | h | Oficial 1ª electricista | 1.339 | 16.8 | 22.50 |
| O01OB210 | h | Oficial 2ª electricista | 1.339 | 16.2 | 21.69 |
|  |  | Total |  |  | 315.01 |

### 01.06 ALUMBRADO DE EMERGENCIA (17/03/2005)
Importe: 22889.5

**01.06.01** ud LUMINARIA DE EMERGENCIA HYDRA N2 TCA (02/12/2007)
72.000 ud × 29.95 (30.85 con costes indirectos) = 2221.20
Luminaria de emergencia autónoma, de forma rectangular con dimensiones 320 x 111 mm. y 65 mm. de fondo, con sistema de montaje mediante preplaca y fabricada en materiales 850 °C según normativa. Funcionamiento: No permanente. Autonomía (h): 1. Lámpara en emergencia: FL 8 W DLX. Piloto testigo de carga: Led. Grado de protección: IP42 IK04. Aislamiento eléctrico: Clase II. Puesta en reposo distancia: Si. Flujo emerg.(lm): 95. Tensión alimentación: 230 V - 50 Hz. Pulsador: Sin pulsador. Difusor: Opal. Distribución fotométrica: R36E1006.

| Código | Ud | Descripción | Rendimiento | Precio | Importe |
|---|---|---|---|---|---|
| HYDRAN2 | ud | Luminaria de emergencia Hydra N2 (material; 22/06/2009) | 1.000 | 27.72572779847 | 27.73 |
| O01OB200 | h | Oficial 1ª electricista | 0.067 | 16.8 | 1.13 |
| O01OB210 | h | Oficial 2ª electricista | 0.067 | 16.2 | 1.09 |
|  |  | Total |  |  | 29.95 |

**01.06.02** ud LUMINARIA DE EMERENCIA HYDRA N5 TCA (02/12/2007)
226.000 ud × 41.68 (42.93 con costes indirectos) = 9702.18
Luminaria de emergencia autónoma, de forma rectangular con dimensiones 320 x 111 mm. y 65 mm. de fondo, con sistema de montaje mediante preplaca y fabricada en materiales 850 °C según normativa. Funcionamiento: No permanente. Autonomía (h): 1. Lámpara en emergencia: FL 8 W DLX. Piloto testigo de carga: Led. Grado de protección: IP42 IK04. Aislamiento eléctrico: Clase II. Puesta en reposo distancia: Si. Flujo emerg.(lm): 215. Tensión alimentación: 230 V - 50 Hz. Pulsador: Sin pulsador. Difusor: Opal. Distribución fotométrica: R36E1006.

| Código | Ud | Descripción | Rendimiento | Precio | Importe |
|---|---|---|---|---|---|
| HYN5SB-2SO | ud | Luminaria de emergencia autónoma HYDRA N5 (material; 22/06/2009) | 1.000 | 39.459687580518 | 39.46 |
| O01OB200 | h | Oficial 1ª electricista | 0.067 | 16.8 | 1.13 |
| O01OB210 | h | Oficial 2ª electricista | 0.067 | 16.2 | 1.09 |
|  |  | Total |  |  | 41.68 |

**01.06.03** ud LUMINARIA DE EMERGENCIA HYDRA N7 TCA (02/12/2007)
4.000 ud × 48.46 (49.91 con costes indirectos) = 199.64
Luminaria de emergencia autónoma, de forma rectangular con dimensiones 320 x 111 mm. y 65 mm. de fondo, con sistema de montaje mediante preplaca y fabricada en materiales 850 °C según normativa. Funcionamiento: No permanente. Autonomía (h): 1. Lámpara en emergencia: FL 8 W DLX. Piloto testigo de carga: Led. Grado de protección: IP42 IK04. Aislamiento eléctrico: Clase II. Puesta en reposo distancia: Si. Flujo emerg.(lm): 450. Tensión alimentación: 230 V - 50 Hz. Pulsador: Sin pulsador. Difusor: Opal. Distribución fotométrica: R36E1006.

| Código | Ud | Descripción | Rendimiento | Precio | Importe |
|---|---|---|---|---|---|
| LU294-2SO | ud | Luminaria de emergencia autónoma HYDRA N10 (material; 22/06/2009) | 1.000 | 46.236199277477 | 46.24 |
| O01OB200 | h | Oficial 1ª electricista | 0.067 | 16.8 | 1.13 |
| O01OB210 | h | Oficial 2ª electricista | 0.067 | 16.2 | 1.09 |
|  |  | Total |  |  | 48.46 |

**01.06.04** ud ACCESORIO KETB HYDRA (02/12/2007)
249.000 ud × 6.43 (6.62 con costes indirectos) = 1648.38
Accesorio. Caja para enrasar en techo. Conjunto: HYDRA. Color: Blanco.

| Código | Ud | Descripción | Rendimiento | Precio | Importe |
|---|---|---|---|---|---|
| CENRTH | ud | Accesorio KETB HYDRA (material; 11/04/2008) | 1.000 | 6.1968101063631 | 6.20 |
| O01OB200 | h | Oficial 1ª electricista | 0.007 | 16.8 | 0.12 |
| O01OB210 | h | Oficial 2ª electricista | 0.007 | 16.2 | 0.11 |
|  |  | Total |  |  | 6.43 |

**01.06.05** ud ACCESORIO KES HYDRA (02/12/2007)
53.000 ud × 20.19 (20.8 con costes indirectos) = 1102.40
Accesorio. Caja Estanca IP66 IK08. Conjunto: HYDRA. Color: Gris. Idioma hoja de instrucciones: Español - Inglés.

| Código | Ud | Descripción | Rendimiento | Precio | Importe |
|---|---|---|---|---|---|
| CHYEST-E | ud | Accesorio KES HYDRA (material; 22/06/2009) | 1.000 | 19.959725455495 | 19.96 |
| O01OB200 | h | Oficial 1ª electricista | 0.007 | 16.8 | 0.12 |
| O01OB210 | h | Oficial 2ª electricista | 0.007 | 16.2 | 0.11 |
|  |  | Total |  |  | 20.19 |

**01.06.06** ud CENTRAL TMA 1000 (02/12/2007)
1.000 ud × 591.3 (609.04 con costes indirectos) = 609.04
Sistema de control. Nº de aparatos comandados: 1000. Bus: TAM.

| Código | Ud | Descripción | Rendimiento | Precio | Importe |
|---|---|---|---|---|---|
| EMERTMA | ud | CENTRAL DAISALUX TMA1000 (material; 08/10/2008) | 1.000 | 502.93110926142 | 502.93 |
| O01OB200 | h | Oficial 1ª electricista | 2.678 | 16.8 | 44.99 |
| O01OB210 | h | Oficial 2ª electricista | 2.678 | 16.2 | 43.38 |
|  |  | Total |  |  | 591.3 |

**01.06.07** ud SECCIONADOR DE BUS (06/03/2007)
18.000 ud × 25.01 (25.76 con costes indirectos) = 463.68
Accesorio seccionador de bus SBT-200 para chequear el estado de las líneas secundarias de BUS utilizadas en la comunicación de la central TMA con aparatos de la serie TCA. El seccionador optoacopla la señal de bus entre la línea principal y la línea secundaria, protegiendo así la instalación de posibles errores y facilitando la detección de fallos. A cada seccionador se pueden conectar un máximo de 200 aparatos.

| Código | Ud | Descripción | Rendimiento | Precio | Importe |
|---|---|---|---|---|---|
| EMERSBT | ud | SECCIONADOR DE BUS (material; 06/03/2007) | 1.000 | 23.228043043851 | 23.23 |
| O01OB200 | h | Oficial 1ª electricista | 0.054 | 16.8 | 0.91 |
| O01OB210 | h | Oficial 2ª electricista | 0.054 | 16.2 | 0.87 |
|  |  | Total |  |  | 25.01 |

**01.06.08** ud PUNTO DE LUZ EMERGENCIA + BUS (17/03/2005)
302.000 ud × 22.32 (22.99 con costes indirectos) = 6942.98
Cable conductor de cobre tipo RZ1 0,6/1 KV, 3(1 x 1,5) mm2 de sección, EXCELLENT XXI de General Cable y p.p. de cable control 2 x 1,5 . Color aislamiento: Rojo - Blanco. Material aislante: < 0,5% hálogenos. Color cubierta: AZUL CELESTE. Material cubierta: < 0,5% hálogenos. Apantallado . Totalmente montado e instalado por bandeja o tubo.incluyendo p.p. de terminales, sujeciones etc.

| Código | Ud | Descripción | Rendimiento | Precio | Importe |
|---|---|---|---|---|---|
| BT00281 | m | Tubo de PVC flexible corrugado LHC de 20 mm (material; 17/03/2005) | 10.000 | 0.0699639850718 | 0.70 |
| BT00282 | m | Conductor de cobre H07Z1-R de 1,5 mm2 de sección (F+N+T) (material; 17/03/2005) | 30.000 | 0.2598662302668 | 7.80 |
| CA99 | m | Sistema de control BUS-TAM 100m (material; 08/10/2008) | 20.000 | 0.5797015905953 | 11.59 |
| O01OB200 | h | Oficial 1ª electricista | 0.067 | 16.8 | 1.13 |
| O01OB210 | h | Oficial 2ª electricista | 0.067 | 16.2 | 1.09 |
|  |  | Total |  |  | 22.32 |

### 01.07 OTROS RECEPTORES (17/03/2005)
Importe: 26297.64

**01.07.01** ud PUNTO DE LUZ SENCILLO (17/03/2005)
842.000 ud × 6.7 (6.9 con costes indirectos) = 5809.80
Punto de luz sencillo, formado por tubo de PVC flexible coarrugado LHC de 20 mm, conductor de cobre H07Z1-R de 1,5 mm2 de sección (F+N+T), mecanismo TICINO LIGHT TECH o equivalente aprobado por la Dirección Facultativa, con parte proporcional de caja de derivación, bornas de conexión, caja mecanismo universal. Totalmente montado y conexionado.

| Código | Ud | Descripción | Rendimiento | Precio | Importe |
|---|---|---|---|---|---|
| BT00281 | m | Tubo de PVC flexible corrugado LHC de 20 mm | 4.500 | 0.0699639850718 | 0.31 |
| BT00282 | m | Conductor de cobre H07Z1-R de 1,5 mm2 de sección (F+N+T) | 16.000 | 0.2598662302668 | 4.16 |
| O01OB200 | h | Oficial 1ª electricista | 0.067 | 16.8 | 1.13 |
| O01OB210 | h | Oficial 2ª electricista | 0.067 | 16.2 | 1.09 |
|  |  | Total |  |  | 6.7 |

**01.07.02** ud PUNTO DE LUZ CONMUTADO (17/03/2005)
48.000 ud × 17.6 (18.13 con costes indirectos) = 870.24
Punto de luz sencillo conmutado, formado por tubo de PVC flexible coarrugado LHC de 20 mm, conductor de cobre H07Z1-R de 1,5 mm2 de sección (F+N+T), mecanismo TICINO LIGHT TECH o equivalente aprobado por la Dirección FAcultativa, con parte proporcional de caja de derivación, bornas de conexión, caja mecanismo universal. Totalmente montado y conexionado.

| Código | Ud | Descripción | Rendimiento | Precio | Importe |
|---|---|---|---|---|---|
| BT00281 | m | Tubo de PVC flexible corrugado LHC de 20 mm | 10.000 | 0.0699639850718 | 0.700 |
| BT00282 | m | Conductor de cobre H07Z1-R de 1,5 mm2 de sección (F+N+T) | 48.000 | 0.2598662302668 | 12.474 |
| O01OB200 | h | Oficial 1ª electricista | 0.134 | 16.8 | 2.251 |
| O01OB210 | h | Oficial 2ª electricista | 0.134 | 16.2 | 2.171 |
|  |  | Total |  |  | 17.6 |

**01.07.03** ud PUNTO DE LUZ TELERRUPTOR (17/03/2005)
107.000 ud × 12 (12.36 con costes indirectos) = 1322.52
Punto de luz sencillo desde cuadro con telerruptor, formado por tubo de PVC flexible coarrugado LHC de 20 mm, conductor de cobre H07Z1-R de 1,5 mm2 de sección (F+N+T), con parte proporcional de mecanismo TICNO LIGHT TECH o equivalente aprobado po la Dirección Facultativa, de caja de derivación, bornas de conexión, caja mecanismo universal. Totalmente montado y conexionado

| Código | Ud | Descripción | Rendimiento | Precio | Importe |
|---|---|---|---|---|---|
| BT00281 | m | Tubo de PVC flexible corrugado LHC de 20 mm | 8.000 | 0.0699639850718 | 0.56 |
| BT00282 | m | Conductor de cobre H07Z1-R de 1,5 mm2 de sección (F+N+T) | 27.000 | 0.2598662302668 | 7.02 |
| O01OB200 | h | Oficial 1ª electricista | 0.134 | 16.8 | 2.25 |
| O01OB210 | h | Oficial 2ª electricista | 0.134 | 16.2 | 2.17 |
|  |  | Total |  |  | 12 |

**01.07.04** ud PUNTO DE LUZ ESTANCO ACERO (17/03/2005)
19.000 ud × 25.52 (26.29 con costes indirectos) = 499.51
Punto de luz sencillo estanco, formado por tubo de acero de 20 mm, conductor de cobre H07Z1-R de 1,5 mm2 de sección (F+N+T), con parte proporcional de mecanismo Estanco 55 de EUNEA o equivalente aprobado por la Dirección Facultativa, de caja de derivación, bornas de conexión. Totalmente montado y conexionado

| Código | Ud | Descripción | Rendimiento | Precio | Importe |
|---|---|---|---|---|---|
| BT0036 | m | Tubo de acero galvanizado de 20 mm (material; 17/03/2005) | 8.000 | 1.0694494860981 | 8.56 |
| BT00282 | m | Conductor de cobre H07Z1-R de 1,5 mm2 de sección (F+N+T) | 27.000 | 0.2598662302668 | 7.02 |
| O01OB200 | h | Oficial 1ª electricista | 0.301 | 16.8 | 5.06 |
| O01OB210 | h | Oficial 2ª electricista | 0.301 | 16.2 | 4.88 |
|  |  | Total |  |  | 25.52 |

**01.07.05** ud TOMA DE CORRIENTE 10/16A, USOS VARIOS (17/03/2005)
439.000 ud × 24.5 (25.24 con costes indirectos) = 11080.36
Toma de corriente usos varios, formado por tubo de PVC flexible coarrugado LHC de 20 mm, conductor de cobre H07Z1-R de 2,5 mm2 de sección (F+N+T), mecanismo TICINO LIGHT TECH o equivalente aprobado por la Dirección Facultativa, con parte proporcional de caja de derivación, bornas de conexión, caja mecanismo universal. Totalmente montado y conexionado.

| Código | Ud | Descripción | Rendimiento | Precio | Importe |
|---|---|---|---|---|---|
| BT00281 | m | Tubo de PVC flexible corrugado LHC de 20 mm | 9.000 | 0.0699639850718 | 0.63 |
| BT0042 | m | Cconductor de cobre H07Z1-R de 2,5 mm2 de sección (F+N+T) (material; 17/03/2005) | 30.000 | 0.4097890554208 | 12.29 |
| BT0043 | ud | Marco y base schuko 10/16A light Tech (material; 11/07/2009) | 1.000 | 8.2657450934875 | 8.27 |
| O01OB200 | h | Oficial 1ª electricista | 0.100 | 16.8 | 1.68 |
| O01OB210 | h | Oficial 2ª electricista | 0.100 | 16.2 | 1.62 |
|  |  | Total |  |  | 24.5 |

**01.07.06** ud PUNTO DE CONEXION VRV (17/03/2005)
16.000 ud × 10.88 (11.21 con costes indirectos) = 179.36
Punto de conexión para fan-coil, formado por tubo de PVC flexible coarrugado LHC de 20 mm, conductor de cobre H07Z1-R de 1,5 mm2 de sección (F+N+T), con parte proporcional de caja de derivación, bornas de conexión. Totalmente montado y conexionado

| Código | Ud | Descripción | Rendimiento | Precio | Importe |
|---|---|---|---|---|---|
| BT00281 | m | Tubo de PVC flexible corrugado LHC de 20 mm | 8.000 | 0.0699639850718 | 0.56 |
| BT00282 | m | Conductor de cobre H07Z1-R de 1,5 mm2 de sección (F+N+T) | 27.000 | 0.2598662302668 | 7.02 |
| O01OB200 | h | Oficial 1ª electricista | 0.100 | 16.8 | 1.68 |
| O01OB210 | h | Oficial 2ª electricista | 0.100 | 16.2 | 1.62 |
|  |  | Total |  |  | 10.88 |

**01.07.07** m TUBO DE ACERO ENCHUFABLE M-25 (14/11/2005)
140.000 m × 3.46 (3.56 con costes indirectos) = 498.40
Tubo de acero galvanizado enchufable de métrica 25 mm, con parte proporcional de accesorios de unión, curvas, abrazaderas, cajas de registro, replanteo. Totalmente montado e instalado

| Código | Ud | Descripción | Rendimiento | Precio | Importe |
|---|---|---|---|---|---|
| BT0007 | m | Tubo de acero galvanizado enchufable M-25 (material; 14/11/2005) | 1.000 | 0.8195781108416 | 0.82 |
| O01OB200 | h | Oficial 1ª electricista | 0.080 | 16.8 | 1.34 |
| O01OB210 | h | Oficial 2ª electricista | 0.080 | 16.2 | 1.30 |
|  |  | Total |  |  | 3.46 |

**01.07.08** m TUBO DE ACERO ENCHUFABLE M-32 (14/11/2005)
67.000 m × 3.77 (3.88 con costes indirectos) = 259.96
Tubo de acero galvanizado enchufable de métrica 32 mm, con parte proporcional de accesorios de unión, curvas, abrazaderas, cajas de registro, replanteo. Totalmente montado e instalado

| Código | Ud | Descripción | Rendimiento | Precio | Importe |
|---|---|---|---|---|---|
| BT0008 | m | Tubo de acero galvanizado enchufable M-32 (material; 14/11/2005) | 1.000 | 1.1294186161597 | 1.13 |
| O01OB200 | h | Oficial 1ª electricista | 0.080 | 16.8 | 1.34 |
| O01OB210 | h | Oficial 2ª electricista | 0.080 | 16.2 | 1.30 |
|  |  | Total |  |  | 3.77 |

**01.07.09** ud CENTRALIZACION DE PUESTO DE TRABAJO (17/03/2005)
76.000 ud × 40.98 (42.21 con costes indirectos) = 3207.96
Puesto de trabajo de empotrar enlazable de 3 columnas, (1 columna: 90x45 mm). Incluye caja, bastidores y tornillos, marco, portaetiquetas, etiquetas, garras para paredes paneladas (tipo Pladur® o similar), tapa protectora de cartón para evitar la entrada de yeso, estuco, etc. durante las operaciones de enlucido y plantilla para marcar el corte en la pared panelada.Válido tanto para paredes paneladas como de obra. Estructura técnica especialmente resistente al fraguado del yeso, mortero, etc.Los marcos, los mecanismos y los bastidores se colocan por presión sin necesidad de herramientas. Si se desea una sujeción extra, los bastidores se pueden atornillar.Marco de color blanco polar (RAL 9003) brillante. El acabado es resistente a los productos de limpieza y a las radiaciones U.V.Los marcos se fijan a los bastidores mediante guías tipo cremallera que permiten absorber irregularidades de la pared y asegurar un buen enganche.El material es termoplástico libre de halógenos, resistente al calor anormal y al fuego, y con alta resistencia al impacto.Incorpora:
-20 pretroqueles para tubo de Ø 22,5 mm tanto en los laterales como a fondo de caja.
-Un amplio voladizo de 8 mm para cubrir las imperfecciones del corte en la pared panelada.
-Alojamiento para tabique separador de cables de potencia y datos.
-4 salientes en las esquinas del reverso de la caja para marcar su posición en paredes paneladas y facilitar el taladrado de las coronas de Ø 32 a 35 mm. También se suministra una plantilla para marcar el corte en la pared panelada.
-Alojamiento para garras adicionales para paredes paneladas.
-Alojamiento para garras de obra.
-Alojamiento para contactos de toma de tierra.
-Alojamiento para la fijación de aparamenta de carril DIN.
- 2 Tomas 2P + TTL 10/16A 250V. Color rojo. Bornes alineados, conexión por tornillos de cabeza mixta y arandela arqueada para el agarre de cables de distinto diámetro.
- 2 Tomas 2P + TTL 10/16A 250V. Color blanco. Bornes alineados, conexión por tornillos de cabeza mixta y arandela arqueada para el agarre de cables de distinto diámetro.
- 1 Tapa doble para conectores RJ45 de AMP®, AVAYA®, BRAND/REX®, GENERAL CABLE®, KRONE®, NEXANS®, NORDX/CDT® y SUPERIOR®.

| Código | Ud | Descripción | Rendimiento | Precio | Importe |
|---|---|---|---|---|---|
| EBT00881 | ud | Puesto de trabajo de empotrar enlazable de 3 columnas" (material; 26/11/2006) | 1.000 | 7.7260229229333 | 7.73 |
| EBT00882 | ud | 1 Toma doble 2P + TTL 10/16A 250V color rojo (material; 14/11/2005) | 1.000 | 5.5571393857062 | 5.56 |
| EBT00883 | ud | 1 Toma doble 2P + TTL 10/16A 250V color blanco (material; 14/11/2005) | 1.000 | 5.5571393857062 | 5.56 |
| EBT00884 | ud | 1 Tapa doble para conectores RJ45 (material; 14/11/2005) | 1.000 | 2.8085542578839 | 2.81 |
| BT00281 | m | Tubo de PVC flexible corrugado LHC de 20 mm | 12.000 | 0.0699639850718 | 0.84 |
| BT002812 | m | Tubo de PVC flexible corrugado LHC de 20 mm para datos (material; 14/11/2005) | 12.000 | 0.2398765202463 | 2.88 |
| BT0042 | m | Cconductor de cobre H07Z1-R de 2,5 mm2 de sección (F+N+T) | 30.000 | 0.4097890554208 | 12.29 |
| O01OB200 | h | Oficial 1ª electricista | 0.100 | 16.8 | 1.68 |
| O01OB210 | h | Oficial 2ª electricista | 0.100 | 16.2 | 1.62 |
|  |  | Total |  |  | 40.98 |

**01.07.10** m BUS CONTROL GESTION ALUMBRADO (17/03/2005)
553.000 m × 2.81 (2.89 con costes indirectos) = 1598.17
Cable para sistema de control de alumbrado Excellent Señal Z102Z1-K 2x1,5 mm2, de General Cable o equivalente aprobado por la Dirección Facultativa, fabricado según UNE-EN 21031-14 y UNE-EN 50266-24, con conductores de cobre clase 5, aislamiento don poliolefina termoplástica ignífuga libre de halógenos y pantalla de aluminio, totalmente instalado, incluyendo p.p. de accesorios de montaje, cajas de derivación etc.

| Código | Ud | Descripción | Rendimiento | Precio | Importe |
|---|---|---|---|---|---|
| BT00281 | m | Tubo de PVC flexible corrugado LHC de 20 mm | 1.000 | 0.0699639850718 | 0.07 |
| Z102Z1K | m | Cable Excellent Señal Z102Z1-K (material; 23/06/2009) | 1.000 | 1.4192694114573 | 1.42 |
| O01OB200 | h | Oficial 1ª electricista | 0.040 | 16.8 | 0.67 |
| O01OB210 | h | Oficial 2ª electricista | 0.040 | 16.2 | 0.65 |
|  |  | Total |  |  | 2.81 |

| Medición | Uds. | Largo | Parcial |
|---|---|---|---|
| BUS CONTROL | 1 | 553.00 | 553.00 |
| Total |  |  | 553.00 |

**01.07.11** ud CANALIZACION BACTERICIDA (17/03/2005)
58.000 ud × 2.85 (2.94 con costes indirectos) = 170.52
Canalización de reserva instalada sobre aparatos sanitarios para futura instalación de sistema bactericida.

| Código | Ud | Descripción | Rendimiento | Precio | Importe |
|---|---|---|---|---|---|
| BT00281 | m | Tubo de PVC flexible corrugado LHC de 20 mm | 9.000 | 0.0699639850718 | 0.63 |
| O01OB200 | h | Oficial 1ª electricista | 0.067 | 16.8 | 1.13 |
| O01OB210 | h | Oficial 2ª electricista | 0.067 | 16.2 | 1.09 |
|  |  | Total |  |  | 2.85 |

**01.07.12** ud TOMA TRIFASICA TIPO CETAC III/16A+T (22/08/2005)
14.000 ud × 16.39 (16.88 con costes indirectos) = 236.32
Toma de corriente industrial tipo PK de III/16A+T, totalmete instalada en caja con IP65 con interruptor de bloqueo.

| Código | Ud | Descripción | Rendimiento | Precio | Importe |
|---|---|---|---|---|---|
| 83081 | ud | Toma II/16A+T con interruptor (material; 22/08/2005) | 1.000 | 14.202688969584 | 14.20 |
| O0001 | h | Oficial de 1ª electricista | 0.067 | 16.8 | 1.13 |
| O01OA050 | h | Ayudante | 0.067 | 15.8 | 1.06 |
|  |  | Total |  |  | 16.39 |

| Medición | Uds. | Largo | Parcial |
|---|---|---|---|
| COCINA | 1 | 8.00 | 8.00 |
| LAVANDERIA | 1 | 3.00 | 3.00 |
| TALLERES | 1 | 3.00 | 3.00 |
| Total |  |  | 14.00 |

**01.07.13** ud CARRIL ELECTRIFICADO 2P 3mT (04/11/2005)
2.000 ud × 101.3 (104.34 con costes indirectos) = 208.68
Carril electrificado 2PH. 3mts. color titanio construido en perfil de extrusión de Aluminio S2803670 STAFF o equivalente aprobado por la D.F con tapa final S2802210, toma de corriente S2802110 y 5 adaptadores schucko a carril incluidas. Totalmente instalado.

| Código | Ud | Descripción | Rendimiento | Precio |
|---|---|---|---|---|
| EIL00401 | ud | CARRIL ELECTRIFICADO 3PH. 3mts. COLOR TITANIO (material; 04/11/2005) | 1.000 | 42.9478919791 |
| EILOO402 | ud | Adaptador schucko a carril (material; 18/11/2009) | 6.000 | 9.3551842896062 |
| O0001 | h | Oficial de 1ª electricista | 0.067 | 16.8 |
| O01OA050 | h | Ayudante | 0.067 | 15.8 |

| Medición | Uds. | Largo | Parcial |
|---|---|---|---|
| Aula multisensorial | 1 | 2.00 | 2.00 |
| Total |  |  | 2.00 |

**01.07.14** ud TOMA DE CORRIENTE ESTANCA (02/12/2007)
32.000 ud × 10.8 (11.12 con costes indirectos) = 355.84
Mecanismo estanco IP55 monoblock Simón 44 serie Aqua o equivalente aprobado por la Dirección Facultativa, conteniendo en su interior una base schucko 16A, totalmente instalada.

| Código | Ud | Descripción | Rendimiento | Precio | Importe |
|---|---|---|---|---|---|
| 4490432 | ud | Mecanismo schucko monoblocl (material; 08/12/2009) | 1.000 | 8.6055701638364 | 8.61 |
| O0001 | h | Oficial de 1ª electricista | 0.067 | 16.8 | 1.13 |
| O01OA050 | h | Ayudante | 0.067 | 15.8 | 1.06 |
|  |  | Total |  |  | 10.8 |

### 01.08 PROTECCION CONTRA IMPACTOS DE RAYOS (20/06/2002)
Importe: 1013.44

**01.08.01** ud PARARRAYOS (20/06/2002)
1.000 ud × 983.92 (1013.44 con costes indirectos) = 1013.44
Dispositivo de protección frente a las descargas atmosféricas, INGESCO PDC mod6.3 o equivalente aprobado,con un radio de protección de 90 mts.., totalmente instaldo y conexionado, incluso p.p. de cable de cobre desnudo de 50 mm2 de sección para conexión a tierra.

| Código | Ud | Descripción | Rendimiento | Precio |
|---|---|---|---|---|
| BT0081 | ud | Terminal aereo de captación (material; 20/06/2002) | 1.000 | 626.59745030341 |
| BT00811 | m | Tubo corrugado reforzado de 160 mm (material; 29/01/2006) | 1.000 | 1.1594031811905 |
| BT00812 | ud | Juego de adaptación a mástil (material; 20/06/2002) | 1.000 | 63.277427069975 |
| BT00813 | ud | Abrazadera de fijación a cable (material; 20/06/2002) | 8.000 | 3.9279780190334 |
| BT00814 | ud | Puente de comprobación (material; 20/06/2002) | 1.000 | 44.786945300989 |
| BT00815 | ud | Arqueta de registro de propileno (material; 20/06/2002) | 1.000 | 36.960973827953 |
| CU50DES | m | Cable de cobre desnudo de 50 mm2 | 46.000 | 1.7291099167755 |
| MT0006 | ud | Pica de acero cobrizado de 2 mts. de longitud diametro 14 (material; 17/03/2005) | 2.000 | 5.8669798910244 |
| O01OB200 | h | Oficial 1ª electricista | 2.678 | 16.8 |
| O01OB210 | h | Oficial 2ª electricista | 2.678 | 16.2 |

## TELECO TELECOMUNICACIONES
Importe: 98221.56

### REDDATOS SISTEMA DE CABLEADO ESTRUCTURADO VOZ-DATOS (25/01/2002)
Importe: 21501.99

**43500106** ud ARMARIO RACK 19" 800X800 42U (31/07/2006)
2.000 ud × 783.63 (807.14 con costes indirectos) = 1614.28
Armario VDI 19", 42U, 800x800 mm, fabricados en acero galvanizado, índice de protección contra elementos sólidos y líquidos de acuerdo con IEC60529 y EN60529 (IP20), índice de protección contra impáctos mecánicos de acuerdo con IEC62262 y EN62262 (IK08), carga máxima admisible 10 Kg/U, 4 carriles de acero de montaje vertical EIA ajustables perforados, puerta frontal de cristal curvada y ahumada con cerradura, paneles laterales y puerta trasera removibles, incluye conjunto de ventiladores que no ocupan U's útiles del rack, color negro RAL 7021, acceso a cables por la parte superior e inferior y pedestal integrado de 100 mm, conforme a normativas IEC 60297-2, DIN 41494-7, UNI EN 12150-1 y EIA 310-D, referencia 43500106 de Ortronics o equivalente aprobado por la Dirección Facultativa

| Código | Ud | Descripción | Rendimiento | Precio | Importe |
|---|---|---|---|---|---|
| O01OB222 | h | Oficial 1ª Instalador telecomunicación | 1.339 | 16.8 | 22.50 |
| O01OB223 | h | Oficial 2ª Instalador telecomunicación | 1.339 | 16.2 | 21.69 |
| RACK42 | ud | Armario Rack de 42 U - 19'' - 800x800 (material; 22/06/2009) | 1.000 | 572.43533100279 | 572.44 |
| RACK42-B | ud | Puerta Frontal de cristal ahumado (material; 22/06/2009) | 1.000 | 97.070031859674 | 97.07 |
| RACK42-C | ud | Conjunto ventiladores-termostato (material; 22/06/2009) | 1.000 | 66.275883573054 | 66.28 |
| RACK42-D | ud | Tornillería y cintas sujeción (material; 22/06/2009) | 1.000 | 3.648122078746 | 3.65 |
|  |  | Total |  |  | 783.63 |

**43500108** ud ARMARIO RACK 19'' 800X800 32U (31/07/2006)
1.000 ud × 716 (737.48 con costes indirectos) = 737.48
Armario VDI 19", 32U, 800x800 mm, fabricados en acero galvanizado, índice de protección contra elementos sólidos y líquidos de acuerdo con IEC60529 y EN60529 (IP20), índice de protección contra impáctos mecánicos de acuerdo con IEC62262 y EN62262 (IK08), carga máxima admisible 10 Kg/U, 4 carriles de acero de montaje vertical EIA ajustables perforados, puerta frontal de cristal curvada y ahumada con cerradura, paneles laterales y puerta trasera removibles, incluye conjunto de ventiladores que no ocupan U's útiles del rack, color negro RAL 7021, acceso a cables por la parte superior e inferior y pedestal integrado de 100 mm, conforme a normativas IEC 60297-2, DIN 41494-7, UNI EN 12150-1 y EIA 310-D, marca Ortronics o equivalente aprobado por la Dirección Facultativa

| Código | Ud | Descripción | Rendimiento | Precio | Importe |
|---|---|---|---|---|---|
| O01OB222 | h | Oficial 1ª Instalador telecomunicación | 1.339 | 16.8 | 22.50 |
| O01OB223 | h | Oficial 2ª Instalador telecomunicación | 1.339 | 16.2 | 21.69 |
| RACK32 | ud | Armario Rack de 32 U - 19'' - 800x800 (material; 22/06/2009) | 1.000 | 504.81014200335 | 504.81 |
| RACK32-B | ud | Puerta Frontal de cristal ahumado (material; 22/06/2009) | 1.000 | 97.070031859674 | 97.07 |
| RACK42-C | ud | Conjunto ventiladores-termostato | 1.000 | 66.275883573054 | 66.28 |
| RACK42-D | ud | Tornillería y cintas sujeción | 1.000 | 3.648122078746 | 3.65 |
|  |  | Total |  |  | 716 |

**43500625** ud ARMARIO RACK 19" 800X800 24U (31/07/2006)
1.000 ud × 639.01 (658.18 con costes indirectos) = 658.18
Armario VDI 19", 24U, 800x800 mm, fabricados en acero galvanizado, índice de protección contra elementos sólidos y líquidos de acuerdo con IEC60529 y EN60529 (IP20), índice de protección contra impáctos mecánicos de acuerdo con IEC62262 y EN62262 (IK08), carga máxima admisible 10 Kg/U, 4 carriles de acero de montaje vertical EIA ajustables perforados, puerta frontal de cristal curvada y ahumada con cerradura, paneles laterales y puerta trasera removibles, incluye conjunto de ventiladores que no ocupan U's útiles del rack, color negro RAL 7021, acceso a cables por la parte superior e inferior y pedestal integrado de 100 mm, conforme a normativas IEC 60297-2, DIN 41494-7, UNI EN 12150-1 y EIA 310-D, marca Ortronics o equivalente aprobado por la Dirección Facultativa

| Código | Ud | Descripción | Rendimiento | Precio | Importe |
|---|---|---|---|---|---|
| O01OB222 | h | Oficial 1ª Instalador telecomunicación | 1.339 | 16.8 | 22.50 |
| O01OB223 | h | Oficial 2ª Instalador telecomunicación | 1.339 | 16.2 | 21.69 |
| RACK24 | ud | Armario Rack de 24 U - 19'' - 800x800 (material; 22/06/2009) | 1.000 | 437.8546082896 | 437.85 |
| RACK24-B | ud | Puerta Frontal de cristal ahumado (material; 22/06/2009) | 1.000 | 87.03519742937 | 87.04 |
| RACK42-C | ud | Conjunto ventiladores-termostato | 1.000 | 66.275883573054 | 66.28 |
| RACK42-D | ud | Tornillería y cintas sujeción | 1.000 | 3.648122078746 | 3.65 |
|  |  | Total |  |  | 639.01 |

**PANELFO** ud PANEL FIBRA ÓPTICA 12 SC DUPLEX 1 U (31/07/2006)
3.000 ud × 309.04 (318.31 con costes indirectos) = 954.93
Panel para 12 enlaces de fibra óptica dúplex, con 12 conectores SC duplex (total 24 conectores) e identificadores, incluso pig-tails. Completamente instalado, fusionado, conectado, comprobado y funcionando. Incluye certificado de calidad del enlace

| Código | Ud | Descripción | Rendimiento | Precio | Importe |
|---|---|---|---|---|---|
| O01OB222 | h | Oficial 1ª Instalador telecomunicación | 2.009 | 16.8 | 33.75 |
| PNFB12SCDX | ud | Panel 12 SC Duplex FO - 1U (material; 16/01/2008) | 1.000 | 275.28829154767 | 275.29 |
|  |  | Total |  |  | 309.04 |

**panel24RJ** ud PANEL DE 24 PUERTOS RJ45 UTP CAT6 1U (31/07/2006)
16.000 ud × 172.38 (177.55 con costes indirectos) = 2840.80
Patch Panel Clarity 6, de acuerdo con EIA/TIA-568B-2.1 (especificación componentes para Cat6), ETLverified 3ª parte, T568A/B, con etiquetas frontales y traseras, compatible con iconos, barra trasera para gestión de cableado, 24 puertos, 1RU, referencia PHD66U24 de Ortronics o equivalente aprobado por la Dirección Facultativa, i/conectores e identificadores, conectado, rotulado, certificación de categoría 6 clase E y funcionando

| Código | Ud | Descripción | Rendimiento | Precio |
|---|---|---|---|---|
| O01OB222 | h | Oficial 1ª Instalador telecomunicación | 1.004 | 16.8 |
| panel24jr | ud | Panel 24 RJ-45 1U Cat6 (material; 11/12/2006) | 1.000 | 34.312337250233 |
| coneccat6 | ud | Conector RJ-45 Cat6 (material; 11/12/2006) | 24.000 | 5.0474017801828 |

**PANEL50RJ** ud PANEL DE 50 PUERTOS RJ45 UTP CAT5 1U (31/07/2006)
5.000 ud × 106.7 (109.9 con costes indirectos) = 549.50
Panel telefónico con 50 puertos RJ45, 2 pares por puerto, conexión trasera tipo IDC 110D4, con tornillo de fijación de toma de tierra, testado de acuerdo con UL 94V-0, 1RU, dimensiones 483 x 45 x 189 mm, referencia 809045782 de Ortronics o equivalente aprobado por la Dirección Facultativa

| Código | Ud | Descripción | Rendimiento | Precio |
|---|---|---|---|---|
| O01OB222 | h | Oficial 1ª Instalador telecomunicación | 1.004 | 16.8 |
| PANEL50RJ45 | ud | Panel 50 RJ-45 1U (material; 06/01/2008) | 1.000 | 38.330268964359 |
| CONECCAT5 | ud | Conector RJ-45 Cat5 (material; 22/06/2009) | 50.000 | 1.0294700660571 |

**PASAHILHZ** ud PANEL PASAHILOS HORIZONTAL 19'' 1U (30/08/2005)
24.000 ud × 17.86 (18.4 con costes indirectos) = 441.60
Panel pasahilos horizontal de 19'' 1U, completamente instalado

| Código | Ud | Descripción | Rendimiento | Precio | Importe |
|---|---|---|---|---|---|
| O01OB223 | h | Oficial 2ª Instalador telecomunicación | 0.335 | 16.2 | 5.43 |
| panpasah | ud | Panel pasahilos horizontal (material; 30/08/2005) | 1.000 | 12.433599632767 | 12.43 |
|  |  | Total |  |  | 17.86 |

**PASAHILVT** ud PANEL PASAHILOS VERTICAL 19'' (21/06/2009)
8.000 ud × 19.86 (20.46 con costes indirectos) = 163.68
Panel pasahilos vertical para rack de 19'', completamente instalado

| Código | Ud | Descripción | Rendimiento | Precio | Importe |
|---|---|---|---|---|---|
| O01OB223 | h | Oficial 2ª Instalador telecomunicación | 0.335 | 16.2 | 5.43 |
| PSHVERT | ud | Panel Pasahilos vertical para rack (material; 22/06/2009) | 1.000 | 14.43257063482 | 14.43 |
|  |  | Total |  |  | 19.86 |

**CAB-03** ud BANDEJA PARA SOPORTE DE ELECTRÓNICA (21/06/2009)
4.000 ud × 21.77 (22.42 con costes indirectos) = 89.68
Bandeja soporte de electrónica de red. Completamente instalada

| Código | Ud | Descripción | Rendimiento | Precio | Importe |
|---|---|---|---|---|---|
| O01OB223 | h | Oficial 2ª Instalador telecomunicación | 0.335 | 16.2 | 5.43 |
| BDJARACK | ud | Bandeja para soporte de electrónica (material; 22/06/2009) | 1.000 | 16.34158794178 | 16.34 |
|  |  | Total |  |  | 21.77 |

**CAB-12** ud REGLETA DE 8 BASES TC TIPO SCHUKO PARA RACK 19" (21/06/2009)
4.000 ud × 59.14 (60.91 con costes indirectos) = 243.64
Regleta 8 TC tipo schucko enracable. Completamente instalada, i/pp de línea de 2,5 mm hasta cuadro eléctrico de telecomunicaciones

| Código | Ud | Descripción | Rendimiento | Precio | Importe |
|---|---|---|---|---|---|
| O01OB223 | h | Oficial 2ª Instalador telecomunicación | 0.335 | 16.2 | 5.43 |
| 8TCRACK | ud | Regleta 8 bases Schuko 19'' (material; 22/06/2009) | 1.000 | 53.712350825153 | 53.71 |
|  |  | Total |  |  | 59.14 |

**LATIGFO** ud LATIGUILLO FO SC-SC DUPLEX 2 M (16/01/2008)
6.000 ud × 24.03 (24.75 con costes indirectos) = 148.50
Latiguillo para armario rack, SC-SC duplex, testado en fábrica en distintos colores de 2 m la unidad, características LSZH

| Código | Ud | Descripción | Rendimiento | Precio | Importe |
|---|---|---|---|---|---|
| O01OB223 | h | Oficial 2ª Instalador telecomunicación | 0.067 | 16.2 | 1.09 |
| LATFO2M | ud | Latiguillo FO SC-SC duplex 2 m (material; 16/01/2008) | 1.000 | 22.938192248554 | 22.94 |
|  |  | Total |  |  | 24.03 |

**latigUTP** ud LATIGUILLOS CAT6 - UTP (21/06/2009)
286.000 ud × 5.41 (5.57 con costes indirectos) = 1593.02
Latiguillo Clarity6 UTP RJ45/RJ45, de acuerdo con EIA/TIA-568B-2.1 (especificación componentes para Cat6), ETLverified 3ª parte, compatibilidad con iconos de acuerdo con EIA/TIA606A, distintos colores y longitudes (consultar con la Dirección Facultativa)l, sistema de terminación paralign2 y cubierta LSZH, garantizado hasta 750 inserciones, referencia MCZ630M-06 de Ortronics o equivalente aprobado por la Dirección Facultativa

| Código | Ud | Descripción | Rendimiento | Precio | Importe |
|---|---|---|---|---|---|
| O01OB223 | h | Oficial 2ª Instalador telecomunicación | 0.067 | 16.2 | 1.09 |
| LATORTR | ud | Latiguillo Cat6 UTP, cubierta LSZH (material; 22/06/2009) | 1.000 | 4.3177773644336 | 4.32 |
|  |  | Total |  |  | 5.41 |

**switch48** ud SWITCH 48 PUERTOS (31/07/2006)
2.000 ud × 669.77 (689.86 con costes indirectos) = 1379.72
Switch 48 puertos 10/100 Ethernet + 2 10/100/1000 y 2 puertos mini GBIC, con PoE sobre todos los puertos (hasta 280W máximo). Capacidad de conmutación de 17,6 Gbps, 8K de memoria MAC, protocolo 802.1q para VLAN's, soporta IPV4 e IPV6. Control de tráfico por SNMP, gestión QoS y control de autenticación RADIUS. Modelo Linksys SFE2010P o equivalente aprobado por la Dirección Facultativa. Completamente instalado, configurado, comprobado y funcionando.

| Código | Ud | Descripción | Rendimiento | Precio | Importe |
|---|---|---|---|---|---|
| O01OB222 | h | Oficial 1ª Instalador telecomunicación | 2.009 | 16.8 | 33.75 |
| STC48P | ud | Switch 48 puertos gestionable (material; 25/06/2009) | 1.000 | 636.02259857809 | 636.02 |
|  |  | Total |  |  | 669.77 |

**SWITCH24** ud SWITCH 24 PUERTOS (31/07/2006)
1.000 ud × 442.15 (455.41 con costes indirectos) = 455.41
Switch 24 puertos 10/100 Ethernet + 4 puertos 10/100/1000 y 2 puertos mini GBIC compartidos con puertos Gigabit Combo, con PoE sobre todos los puertos (hasta 185W máximo). Capacidad de conmutación de 12,8 Gbps, 8K de memoria MAC, protocolo 802.1q para VLAN's, soporta IPV4. Control de tráfico por SNMP, gestión QoS y control de autenticación RADIUS. Modelo Linksys SFE2000P o equivalente aprobado por la Dirección Facultativa. Completamente instalado, configurado, comprobado y funcionando.

| Código | Ud | Descripción | Rendimiento | Precio | Importe |
|---|---|---|---|---|---|
| O01OB222 | h | Oficial 1ª Instalador telecomunicación | 2.009 | 16.8 | 33.75 |
| STC24P | ud | Switch 24 puertos, gestionable (material; 25/06/2009) | 1.000 | 408.39977057436 | 408.40 |
|  |  | Total |  |  | 442.15 |

**cajapared** ud CAJA DE PARED (09/09/2005)
76.000 ud × 16.75 (17.25 con costes indirectos) = 1311.00
Caja de pared soporte de tomas de corriente y voz-datos desde donde podrán tirarse latiguillos hasta los puestos finales. Conectadas mediante tubo con la canalización troncal de comunicaciones o con el armario rack principal del cuarto de comunicaciones o de aula de informática. i//pp de elementos de fijación y accesorios. Completamente instalada, conectada, rotulada, comprobada y funcionando

| Código | Ud | Descripción | Rendimiento | Precio | Importe |
|---|---|---|---|---|---|
| O01OB222 | h | Oficial 1ª Instalador telecomunicación | 0.201 | 16.8 | 3.38 |
| O01OB224 | h | Ayudante Instalador telecomunicación (mano de obra; 31/07/2006) | 0.201 | 15.8 | 3.18 |
| caja-pared | ud | Caja de pared para instalar 2 mecanismos y 4 TC (material; 09/09/2005) | 1.000 | 10.194752110468 | 10.19 |
|  |  | Total |  |  | 16.75 |

**CAJASUEL** ud CAJA DE SUELO TIPO ACKERMANN (31/07/2006)
4.000 ud × 49.41 (50.89 con costes indirectos) = 203.56
Caja de suelo tipo Ackermann para soporte de tomas de corriente, voz-datos, televisión y vga-audio según planos de tomas en sala de usos múltiples, desde donde podrán tirarse latiguillos hasta los puestos finales. Conectadas mediante tubo con la canalización troncal de comunicaciones o con el armario rack principal del cuarto de comunicaciones. i//pp de elementos de fijación y accesorios. Completamente instalada, conectada, rotulada, comprobada y funcionando

| Código | Ud | Descripción | Rendimiento | Precio | Importe |
|---|---|---|---|---|---|
| O01OB222 | h | Oficial 1ª Instalador telecomunicación | 0.201 | 16.8 | 3.38 |
| O01OB224 | h | Ayudante Instalador telecomunicación | 0.201 | 15.8 | 3.18 |
| CAJA-SUELO | ud | Caja de suelo tipo Ackermann 5 módulos (material; 06/07/2009) | 1.000 | 42.847943428998 | 42.85 |
|  |  | Total |  |  | 49.41 |

**TOMACAT6** ud TOMA DE USUARIO 2 BASES RJ-45 CAT6 (26/11/2003)
80.000 ud × 15.55 (16.02 con costes indirectos) = 1281.60
Toma ordenador doble módulo RJ45 categoría 6 (sin incluir cableado) marca Ortronics o equivalente aprobado por la Dirección Facultativa, realizada con canalización de tubo PVC corrugado de D=25/gp5 desde canaleta / bandeja principal, incluso mecanismo empotrado y placa, montado, rotulado, certificación de categoría 6 clase E y funcionando

| Código | Ud | Descripción | Rendimiento | Precio | Importe |
|---|---|---|---|---|---|
| O01OB222 | h | Oficial 1ª Instalador telecomunicación | 0.134 | 16.8 | 2.25 |
| O01OB224 | h | Ayudante Instalador telecomunicación | 0.134 | 15.8 | 2.12 |
| mecrjcat6 | ud | Mecanismo RJ-45 Cat6 (material; 12/01/2005) | 2.000 | 4.7275664198544 | 9.46 |
| P22IM060 | ud | Placa central p/toma doble RJ45 blanca (material; 26/11/2003) | 1.000 | 1.0194752110468 | 1.02 |
| P15GB011 | m | Tubo PVC corrugado D=25 (material; 12/01/2005) | 5.000 | 0.1399279701437 | 0.70 |
|  |  | Total |  |  | 15.55 |

**cabhorutp** m CABLEADO HORIZONTAL UTP - CAT6 (25/01/2002)
7209.000 m × 0.77 (0.79 con costes indirectos) = 5695.11
Cableado de puesto de usuario desde rack en cuarto principal de comunicaciones (o desde el armario de aula de informática) de par trenzado, formada por 1 cable UTP/RJ-45 Cat6 cubierta LSZH de 1 metros la unidad, marca Ortronics o equivalente aprobado por la Dirección Facultativa, en montaje en tubo / canaleta, instalado, montado, certificado categoría 6 clase E junto con el resto de mecanismos y conexionado (1 cable por cada conector RJ-45). Se indica el cableado total de puestos de usuario y de enlace entre armarios rack según esquema de principio de la instalación. Esta medición incluye también el cableado UTP desde las cámaras de seguridad hasta el Switch descrito en el esquema de principio

| Código | Ud | Descripción | Rendimiento | Precio | Importe |
|---|---|---|---|---|---|
| O01OB222 | h | Oficial 1ª Instalador telecomunicación | 0.007 | 16.8 | 0.12 |
| O01OB224 | h | Ayudante Instalador telecomunicación | 0.007 | 15.8 | 0.11 |
| P22IB031 | m | Cable UTP/RJ-45 1 m. Cat6, tipo LSZH (material; 12/01/2005) | 1.000 | 0.2398765202463 | 0.24 |
| P01DW090 | ud | Pequeño material | 1.000 | 0.2998456503079 | 0.30 |
|  |  | Total |  |  | 0.77 |

**FOP-4FO** m CABLEADO CON FIBRA ENTRE ARMARIOS (31/07/2006)
140.000 m × 3.48 (3.58 con costes indirectos) = 501.20
Cableado de fibra óptica entre armarios según esquema de instalación, compuesto por manguera de 4 fibras ópticas 50/125 OM3. Completamente instalado, incluso pigtails, conectado con los patch pannel de fibra, comprobado de circuito y funcionando

| Código | Ud | Descripción | Rendimiento | Precio | Importe |
|---|---|---|---|---|---|
| O01OB222 | h | Oficial 1ª Instalador telecomunicación | 0.033 | 16.8 | 0.55 |
| O01OB224 | h | Ayudante Instalador telecomunicación | 0.033 | 15.8 | 0.52 |
| 211F012LOLZAD | m | Cable 4FO, fibra holgada, 50/125 armadura dieléctrica LIGHT LSZ (material; 18/06/2009) | 1.000 | 2.4087600574734 | 2.41 |
|  |  | Total |  |  | 3.48 |

**TELEF100P** m CABLEADO CON MANGUERA TELEFONÍA 100 PARES (31/07/2006)
61.000 m × 2.61 (2.69 con costes indirectos) = 164.09
Manguera de 100 pares cubierta PVC instalada desde armarios de voz del cuarto principal hasta armario secundario. Cada manguera conecta completamente un panel de 50 RJ en cada extremo. Completamente instalado, crimpado, testado, rotulado y funcionando.

| Código | Ud | Descripción | Rendimiento | Precio | Importe |
|---|---|---|---|---|---|
| O01OB222 | h | Oficial 1ª Instalador telecomunicación | 0.067 | 16.8 | 1.13 |
| CABL100P | m | Manguera telefonía 100 pares Cat3 (material; 22/06/2009) | 1.000 | 1.4792385415189 | 1.48 |
|  |  | Total |  |  | 2.61 |

**TELEF50P** m CABLEADO CON MANGUERA TELEFONÍA 50 PARES (31/07/2006)
79.000 m × 2.44 (2.51 con costes indirectos) = 198.29
Manguera de 50 pares cubierta PVC instalada desde armarios de voz del cuarto principal hasta armario secundario. Cada manguera conecta completamente un panel de 50 RJ en cada extremo. Completamente instalado, crimpado, testado, rotulado y funcionando.

| Código | Ud | Descripción | Rendimiento | Precio | Importe |
|---|---|---|---|---|---|
| O01OB222 | h | Oficial 1ª Instalador telecomunicación | 0.067 | 16.8 | 1.13 |
| CABL50P | m | Manguera telefonía 50 pares Cat3 (material; 22/06/2009) | 1.000 | 1.3093260063445 | 1.31 |
|  |  | Total |  |  | 2.44 |

**43500635** ud PANEL CIEGO 1U (21/06/2009)
6.000 ud × 9.13 (9.4 con costes indirectos) = 56.40
Panel ciego de 1RU de altura, 19", 3mm de grosor, fabricado en aluminio, acabado de pintura negra en polvo de gran resistencia y bordes serigrafiados, incluidos tornillos y tuercas para su montaje, referencia 43500634 de Ortronics o equivalente aprobado por la Dirección Facultativa

| Código | Ud | Descripción | Rendimiento | Precio | Importe |
|---|---|---|---|---|---|
| O01OB223 | h | Oficial 2ª Instalador telecomunicación | 0.067 | 16.2 | 1.09 |
| PCIEG | ud | Panel Ciego 1U (material; 22/06/2009) | 1.000 | 8.0358634282515 | 8.04 |
|  |  | Total |  |  | 9.13 |

**HD15-VGA** ud TRANSMISION DE VIDEO ANALÓGICO (31/07/2006)
3.000 ud × 71.3 (73.44 con costes indirectos) = 220.32
Punto de conexión audiovisual (VGA + Audio) para entregar señal desde los puestos de trabajo situados en pared indicados en memoria y planos hasta cada uno de los puntos en techo propuestos. Incluye conectores D-SUB 15 hembra para VGA, conectores RCA hembra para audio, el cableado entre los dos conectores hembra y latiguillos tanto VGA como RCA macho-macho (2 por cada puesto, uno para el PC y otro para el monitor de TV). Completamente instalado, estañado, comprobado, rotulado y funcionando.

| Código | Ud | Descripción | Rendimiento | Precio |
|---|---|---|---|---|
| O01OB222 | h | Oficial 1ª Instalador telecomunicación | 0.335 | 16.8 |
| O01OB224 | h | Ayudante Instalador telecomunicación | 0.335 | 15.8 |
| CON-AUDIO | ud | Conector 2 RCA hembra para audio (material; 06/07/2009) | 2.000 | 4.027926569136 |
| CON-VGA | ud | Toma D-SUB15 hembra para video analógico (material; 06/07/2009) | 2.000 | 4.027926569136 |
| CAB-VGA | m | Cableado para transmisión de video VGA (material; 06/07/2009) | 15.000 | 0.6696552856876 |
| CAB-AUDIO | m | Cableado para transmisión de audio RCA (material; 06/07/2009) | 15.000 | 0.6696552856876 |
| LAT-VGA | ud | Latiguillo de 2 m HD15 macho-macho (material; 06/07/2009) | 2.000 | 6.0368924261989 |
| LAT-AUDIO | ud | Latiguillo de 2 m para RCA macho-macho (material; 06/07/2009) | 2.000 | 6.0368924261989 |

### TELEVISION RED DE TELEVISION
Importe: 4303.88

**CAPTACION55** ud EQUI. CAPTACIÓN RTV h= 5,5 m. (25/01/2002)
1.000 ud × 282.13 (290.59 con costes indirectos) = 290.59
Equipo de captación de señales de TV terrenal y FM formado por 1 antena para UHF 1 para DAB y 1 para FM, con un tramo superior de torreta de 3 m. de altura, placa base triangular de 30 cm. de lado y mástil de tubo de acero galvanizado de 3 m., cable coaxial, 3 tubos de 40 mm hasta el cuarto de comunicaciones de planta baja y conductor de tierra de 25 mm2 hasta equipos de cabecera, completamente instalado.

| Código | Ud | Descripción | Rendimiento | Precio | Importe |
|---|---|---|---|---|---|
| O01OB222 | h | Oficial 1ª Instalador telecomunicación | 3.348 | 16.8 | 56.25 |
| O01OB223 | h | Oficial 2ª Instalador telecomunicación | 3.348 | 16.2 | 54.24 |
| P22TT030 | ud | Antena UHF. canales 21/69 G=15dB. (material; 25/01/2002) | 1.000 | 25.946643606643 | 25.95 |
| P22TT200 | ud | Antena FM circular G= 0dB. (material; 25/01/2002) | 1.000 | 10.054824140325 | 10.05 |
| P22TT230 | ud | Antena Yagui 3E, DAB (material; 17/02/2005) | 1.000 | 16.931284387386 | 16.93 |
| P22TA720 | ud | Tramo torreta superior 3 m. (material; 25/01/2002) | 1.000 | 63.577272720283 | 63.58 |
| P22TA440 | ud | Placa base rígida 30 cm. (material; 25/01/2002) | 1.000 | 19.709854080239 | 19.71 |
| P22TA020 | ud | Mástil 3 m. 40x2 mm. (material; 25/01/2002) | 1.000 | 10.164767545437 | 10.16 |
| P22TB210 | m | Cable coaxial Cu 75 ohmios Tipo A (material; 27/01/2002) | 45.000 | 0.4597633304721 | 20.69 |
| P15GA020 | m | Cond. rígi. 750 V 2,5 mm2 Cu (material) | 25.000 | 0.1799073901847 | 4.50 |
| P01DW090 | ud | Pequeño material | 0.200 | 0.2998456503079 | 0.06 |
|  |  | Total |  |  | 282.13 |

**E19TET030** ud EQ.7 CAN.TV TERRENAL+DAB+FM,DISTR.F.I.
1.000 ud × 1033.02 (1064.01 con costes indirectos) = 1064.01
Equipo de cabecera ALCAD o equivalente aprobado por la Dirección Facultativa, formado por 13 amplificadores monocanales de UHF/TDT de 53 dB de ganancia, amplificador de FM, amplificador de DAB, fuente de alimentación, placa base, distribuidor de señal, puentes de interconexión, conectores, mezcladores y resistencias de carga, etc., según esquema de instalación, terminado, conectado y funcionando

| Código | Ud | Descripción | Rendimiento | Precio |
|---|---|---|---|---|
| O01OB222 | h | Oficial 1ª Instalador telecomunicación | 3.348 | 16.8 |
| O01OB223 | h | Oficial 2ª Instalador telecomunicación | 3.348 | 16.2 |
| P22TE010 | ud | Preamplificador (banda ancha) UHF (material; 17/02/2005) | 1.000 | 14.172704404553 |
| P22TE100 | ud | Amplificador monocanal FM G = 30 dB (material; 17/02/2005) | 1.000 | 33.722640804627 |
| P22TE110 | ud | Amplificador monocanal DAB G =45 dB (material; 17/02/2005) | 1.000 | 37.730577663743 |
| P22TE160 | ud | Amplificador mono DTT con G = 53 dB (material; 17/02/2005) | 13.000 | 46.625998622877 |
| P22TE300 | ud | F. alimentación 100 W (material) | 1.000 | 134.70066097331 |
| P22TW030 | ud | Sop.estandard 10 módulos+fuente alim. (material; 17/02/2005) | 1.000 | 5.6071136607575 |
| P22TW020 | ud | Puente interconexión ampli. mono (material; 17/02/2005) | 14.000 | 1.4192694114573 |
| P22TW040 | ud | Latiguillo alimentación (material; 17/02/2005) | 1.000 | 1.51921796156 |
| P22TW050 | ud | Resistencia de carga adaptadora (material; 17/02/2005) | 6.000 | 1.4392591214779 |
| P22TE800 | ud | Mezclador 2 F.I.y TV (material; 17/11/2002) | 1.000 | 19.140147344654 |
| P22TW590 | ud | Placa embellecedora (material; 17/02/2005) | 7.000 | 5.8869696010449 |

Claves: mezcla, equipo, alimentar, regla, conexión, terminación, distribución, carga, fuente, radio, cabecera, soporte, resistencia, can, preparación, recepción, analógico, digital, canal, amplificador

**DIS-4** ud REPARTIDOR DE RAMAS EN CABECERA DIS-4 (25/01/2002)
1.000 ud × 25.73 (26.5 con costes indirectos) = 26.50
Punto repartidor para RTV terrenal y satélite analógico y digital compuesto por un distribuidor ALCAD o equivalente aprobado por la Dirección Facultativa, de 4 direcciones (4D) para FI, con banda de frecuencias hasta 2.150 Mhz., totalmente instalado según esquema de distribución de Tv, conectado, comprobado y funcionando

| Código | Ud | Descripción | Rendimiento | Precio | Importe |
|---|---|---|---|---|---|
| O01OB222 | h | Oficial 1ª Instalador telecomunicación | 0.268 | 16.8 | 4.50 |
| O01OB223 | h | Oficial 2ª Instalador telecomunicación | 0.268 | 16.2 | 4.34 |
| P22TD024 | ud | Distribuidor pasivo 4D en FI a 2GHz (material; 01/08/2006) | 1.000 | 16.291613666729 | 16.29 |
| P01DW090 | ud | Pequeño material | 2.000 | 0.2998456503079 | 0.60 |
|  |  | Total |  |  | 25.73 |

**DIS-2B** ud REPARTIDOR DE RAMAS EN CABECERA DIS-2 (25/01/2002)
2.000 ud × 21.85 (22.51 con costes indirectos) = 45.02
Punto repartidor para RTV terrenal y satélite analógico y digital compuesto por un distribuidor ALCAD o equivalente aprobado por la Dirección Facultativa, de 2 direcciones (2D) para FI, con banda de frecuencias hasta 2.150 Mhz., totalmente instalado según esquema de distribución de Tv, conectado, comprobado y funcionando

| Código | Ud | Descripción | Rendimiento | Precio | Importe |
|---|---|---|---|---|---|
| O01OB222 | h | Oficial 1ª Instalador telecomunicación | 0.268 | 16.8 | 4.50 |
| O01OB223 | h | Oficial 2ª Instalador telecomunicación | 0.268 | 16.2 | 4.34 |
| P22TD025 | ud | Distribuidor pasivo 2D en FI a 2GHz (material; 30/07/2009) | 1.000 | 12.413609922747 | 12.41 |
| P01DW090 | ud | Pequeño material | 2.000 | 0.2998456503079 | 0.60 |
|  |  | Total |  |  | 21.85 |

**T04TRT010** ud PUNTO TOMA (BAT) RTV (25/01/2002)
59.000 ud × 28.73 (29.59 con costes indirectos) = 1745.81
Registro de toma o base de acceso terminal (BAT) ALCAD o equivalente aprobado por la Dirección Facultativa, para RTV formado por caja de plástico universal para empotrar con grado de protección IP 33,5 y rigidez dieléctrica mínima de 15 kV/mm. para fijación de elemento de conexión de TV terrenal, FM y TV satélite analógica y digital hasta 2.150 MHz (salida satélite en conector F). i/p.p de tubo corrugado de 20 mm desde bandeja de pasillo, con cable coaxial tipo A según esquema RTV, conexiones y material auxiliar. Instalado, comprobado y funcionando

| Código | Ud | Descripción | Rendimiento | Precio | Importe |
|---|---|---|---|---|---|
| O01OB222 | h | Oficial 1ª Instalador telecomunicación | 0.201 | 16.8 | 3.38 |
| O01OB223 | h | Oficial 2ª Instalador telecomunicación | 0.201 | 16.2 | 3.26 |
| P22TR560 | ud | Caja empotrar universal redonda (material; 25/01/2002) | 1.000 | 0.0999485501026 | 0.10 |
| P22TC511 | m | Tubo PVC corrugado D=20/gp 5 (material; 27/01/2002) | 18.000 | 0.3698096353797 | 6.66 |
| P22TM010 | ud | Toma terminal TV/FM-SAT (FI) (material; 27/01/2002) | 1.000 | 6.4466814816196 | 6.45 |
| P22TM050 | ud | Embellecedor TV/FM-SAT (material; 25/01/2002) | 1.000 | 0.4497684754618 | 0.45 |
| P22TB210 | m | Cable coaxial Cu 75 ohmios Tipo A | 18.000 | 0.4597633304721 | 8.28 |
| P01DW090 | ud | Pequeño material | 0.500 | 0.2998456503079 | 0.15 |
|  |  | Total |  |  | 28.73 |

**E19TDR010** ud PUNTO DISTRIBUCIÓN RTV 2D (25/01/2002)
5.000 ud × 11.71 (12.06 con costes indirectos) = 60.30
Punto de distribución para RTV terrenal y satélite analógico y digital compuesto por un derivador ECUALIZADO de 2 direcciones 2D (5 - 2150MHz) ALCAD o equivalente aprobado por la Dirección Facultativa, totalmente instalado según esquema de instalación de TV, conectado, comprobado y funcionando

| Código | Ud | Descripción | Rendimiento | Precio | Importe |
|---|---|---|---|---|---|
| O01OB222 | h | Oficial 1ª Instalador telecomunicación | 0.134 | 16.8 | 2.25 |
| O01OB223 | h | Oficial 2ª Instalador telecomunicación | 0.134 | 16.2 | 2.17 |
| P22TD030 | ud | Derivador 2 direc.(5-2150 MHz) (material; 17/02/2005) | 1.000 | 6.686558001866 | 6.69 |
| P01DW090 | ud | Pequeño material | 2.000 | 0.2998456503079 | 0.60 |
|  |  | Total |  |  | 11.71 |

Claves: analógico, compuesto, distribución, digital, dirección, punto

**E19TDR020** ud PUNTO DISTRIBUCIÓN RTV 4D (25/01/2002)
7.000 ud × 15.58 (16.05 con costes indirectos) = 112.35
Punto de distribución para RTV terrenal y satélite analógico y digital compuesto por un derivador ECUALIZADO de 4 direcciones 4D (5 - 2150MHz) ALCAD o equivalente aprobado por la Dirección Facultativa, totalmente instalado según esquema de instalación de TV, conectado, comprobado y funcionando

| Código | Ud | Descripción | Rendimiento | Precio | Importe |
|---|---|---|---|---|---|
| O01OB222 | h | Oficial 1ª Instalador telecomunicación | 0.201 | 16.8 | 3.38 |
| O01OB223 | h | Oficial 2ª Instalador telecomunicación | 0.201 | 16.2 | 3.26 |
| P22TD080 | ud | Derivador 4 direc.(5-2150 MHz) (material; 17/02/2005) | 1.000 | 8.3357090785593 | 8.34 |
| P01DW090 | ud | Pequeño material | 2.000 | 0.2998456503079 | 0.60 |
|  |  | Total |  |  | 15.58 |

Claves: digital, distribución, analógico, dirección, compuesto, punto

**E19TDR028** ud PUNTO DISTRIBUCIÓN RTV 8D (25/01/2002)
3.000 ud × 21.46 (22.1 con costes indirectos) = 66.30
Punto de distribución para RTV terrenal y satélite analógico y digital compuesto por un derivador de 8 direcciones 8D (5 - 2150MHz) ALCAD o equivalente aprobado por la Dirección Facultativa, totalmente instalado según esquema de instalación de TV, conectado, comprobado y funcionando

| Código | Ud | Descripción | Rendimiento | Precio | Importe |
|---|---|---|---|---|---|
| O01OB222 | h | Oficial 1ª Instalador telecomunicación | 0.201 | 16.8 | 3.38 |
| O01OB223 | h | Oficial 2ª Instalador telecomunicación | 0.201 | 16.2 | 3.26 |
| P22TD088 | ud | Derivador 8 direc.(5-2150 MHz) (material; 18/06/2009) | 1.000 | 14.222678679604 | 14.22 |
| P01DW090 | ud | Pequeño material | 2.000 | 0.2998456503079 | 0.60 |
|  |  | Total |  |  | 21.46 |

**E18TRB121** m CABLEADO COAX. TIPO-2 DISTRIBUCIÓN (25/01/2002)
380.000 m × 2.28 (2.35 con costes indirectos) = 893.00
Cable coaxial de tipo 2 de 75 ohmios BAJA PÉRDIDA TIPO GESCABLE NK-22 o equivalente aprobado por la Dirección Facultativa, para red de distribución de sistemas de TV terrenal, FM y TV satélite analógica y digital, totalmente instalado. Red formada por 1 cable hasta los derivadores de troncal, i/ pp de conectores para NK-22 y demas elementos, según esquema de distribución de TV. Totalmente instalado, conectado, comprobado y funcionando

| Código | Ud | Descripción | Rendimiento | Precio | Importe |
|---|---|---|---|---|---|
| O01OB222 | h | Oficial 1ª Instalador telecomunicación | 0.001 | 16.8 | 0.02 |
| O01OB223 | h | Oficial 2ª Instalador telecomunicación | 0.001 | 16.2 | 0.02 |
| P22TB331 | m | Cable coaxial Cu 75 Ohm, tipo NK-22 (material; 16/12/2008) | 1.000 | 0.7396192707595 | 0.74 |
| P22TB332 | ud | Conector para NK-22 (material; 16/12/2008) | 0.084 | 16.061732001493 | 1.35 |
| P01DW090 | ud | Pequeño material | 0.500 | 0.2998456503079 | 0.15 |
|  |  | Total |  |  | 2.28 |

### MEGAFONIA SISTEMA DE MEGAFONÍA (29/06/2003)
Importe: 6831.74

**AMPLIMEGAF** ud AMPLIFICADOR MEGAFONÍA PAM480A (31/07/2006)
1.000 ud × 933.3 (961.3 con costes indirectos) = 961.30
Equipo amplificador de megafonía de 480 W rms (4X120) adaptable a rack 19'' en línea de 100 V. 2 compartimentos para fuentes musicales, 6 entradas balanceadas de ganancia variable, generador de preaviso de 4 tonos, prioridad de mensaje seleccionable en entradas 1 y 2, selector de 5 zonas mediante pupitre y elemento conmutador, respuesta en frecuencia 80 Hz a 20 KHz, relación señal ruido > 88 dB, distorsión armónica total < 0,5%. Incluye micrófono 4 zonas con generador de ding-dong, elemento conmutador y fuente de música integrable en el equipo mediante lector CD. Modelo PAM 480A de Golmar o equivalente aprobado por la Dirección Facultativa. Completamente instalado, ajustado, comprobado y funcionando.

| Código | Ud | Descripción | Rendimiento | Precio | Importe |
|---|---|---|---|---|---|
| O01OB222 | h | Oficial 1ª Instalador telecomunicación | 2.009 | 16.8 | 33.75 |
| O01OB224 | h | Ayudante Instalador telecomunicación | 2.009 | 15.8 | 31.74 |
| central | ud | Amplificador PAM-480 (material; 01/08/2006) | 1.000 | 570.41637029072 | 570.42 |
| micro | ud | Micrófono ding-dong (material; 01/08/2006) | 1.000 | 72.442709114386 | 72.44 |
| ftemusi | ud | Fuente de música CD (material; 01/08/2006) | 1.000 | 224.95420171599 | 224.95 |
|  |  | Total |  |  | 933.3 |

**MEG-04** ud DIFUSOR EMPOTRABLE 6 W (29/06/2003)
88.000 ud × 39.26 (40.44 con costes indirectos) = 3558.72
Difusor de 6 W a 100 V con transformador de adaptación a 100V para empotrar en paneles de falso techo, instalado según esquema indicado en planos. i/pp de caja de empalme de 100x100 mm para derivación de cable de enlace, sujeción, embellecedor, conectores y demas accesorios necesarios. Incluye transformador a 100 V, modelo KEF o equivalente aprobado por la Dirección Facultativa. Completamente instalado, comprobado y funcionando.

| Código | Ud | Descripción | Rendimiento | Precio | Importe |
|---|---|---|---|---|---|
| O01OB222 | h | Oficial 1ª Instalador telecomunicación | 0.335 | 16.8 | 5.63 |
| O01OB224 | h | Ayudante Instalador telecomunicación | 0.335 | 15.8 | 5.29 |
| DIF-00 | ud | Difusor de 6 W a 100 V con transformador (material; 11/08/2003) | 1.000 | 26.916144542638 | 26.92 |
| DIF-02 | ud | Caja de derivacion de 100x100 mm (material; 29/06/2003) | 1.000 | 1.4192694114573 | 1.42 |
|  |  | Total |  |  | 39.26 |

**CAJ-ACU** ud CAJA ACUSTICA (31/07/2006)
4.000 ud × 58.94 (60.71 con costes indirectos) = 242.84
Caja Acustica para sujeción en superficie, ángulo de cobertura 110ºH-100º-V (configuración 1-3-10-30 W) para línea de 100 V, incluso transformador de 100 V y soportes de pared y techo. Modelo Kef o equivalente aprobado por la Dirección Facultativa. Completamente instalado, probado y funcionando

| Código | Ud | Descripción | Rendimiento | Precio | Importe |
|---|---|---|---|---|---|
| O01OB222 | h | Oficial 1ª Instalador telecomunicación | 0.670 | 16.8 | 11.26 |
| O01OB223 | h | Oficial 2ª Instalador telecomunicación | 0.670 | 16.2 | 10.85 |
| TOA-F1300 | ud | Caja Acustica TOA 1300 (material; 22/06/2009) | 1.000 | 36.831040712819 | 36.83 |
|  |  | Total |  |  | 58.94 |

**bocina** ud BOCINA CIRCULAR 20 W (31/07/2006)
6.000 ud × 152.4 (156.97 con costes indirectos) = 941.82
Bocina circular de plástico ABS color gris claro, índice de protección IP-66 listo para uso en exterior, transformador a línea de 100 V, 4 tomas de potencia (de 20 a 2,5 W), sensibilidad 1W/1m 108 dB, respuesta en frecuencia 350 Hz a 8 KHz, incluso soporte a pared. Completamente instalado, conectado, ajustado y funcionando

| Código | Ud | Descripción | Rendimiento | Precio | Importe |
|---|---|---|---|---|---|
| O01OB222 | h | Oficial 1ª Instalador telecomunicación | 0.670 | 16.8 | 11.26 |
| O01OB224 | h | Ayudante Instalador telecomunicación | 0.670 | 15.8 | 10.59 |
| BocinaPH20T | ud | Bocina PH-20T (material; 01/08/2006) | 1.000 | 130.55279614406 | 130.55 |
|  |  | Total |  |  | 152.4 |

**cable25** m CABLEADO 2 x 2,5 mm2 (11/08/2003)
455.000 m × 0.49 (0.5 con costes indirectos) = 227.50
Cableado de 2 x 2,5 mm2 desde central de megafonía situada en Cuarto de Telecomunicaciones y Conserjería. Salen ramas según esquema hacia falso techo con tubo de 20 mm y enlaza mediante cajas de 100x100 mm con la línea de 1,5 que sale a cada altavoz, a través de tubo de 20 mm. i/pp de cable hasta altavoz, tubo de 20 mm, caja de 100x100, conectores y demás accesorios necesarios. Instalado, comprobado y funcionando.

| Código | Ud | Descripción | Rendimiento | Precio | Importe |
|---|---|---|---|---|---|
| O01OB222 | h | Oficial 1ª Instalador telecomunicación | 0.007 | 16.8 | 0.12 |
| O01OB223 | h | Oficial 2ª Instalador telecomunicación | 0.007 | 16.2 | 0.11 |
| cablede25 | m | Cable de 2 x 2,5 mm2 (material; 01/08/2006) | 1.000 | 0.1599176801642 | 0.16 |
| tub-20 | m | Tubo de 20 mm (material; 11/08/2003) | 1.000 | 0.0999485501026 | 0.10 |
|  |  | Total |  |  | 0.49 |

**CABLE15** m CABLEADO 2 x 1,5 mm2 (11/08/2003)
392.000 m × 0.41 (0.42 con costes indirectos) = 164.64
Cableado de 2 x 1,5 mm2 desde caja de conexiones de derivación de la línea principal hasta el altavoz, a través de tubo de 20 mm. i/pp de cable hasta altavoz, tubo de 20 mm, caja de 100x100, conectores y demás accesorios necesarios. Instalado, comprobado y funcionando.

| Código | Ud | Descripción | Rendimiento | Precio | Importe |
|---|---|---|---|---|---|
| O01OB222 | h | Oficial 1ª Instalador telecomunicación | 0.007 | 16.8 | 0.12 |
| O01OB223 | h | Oficial 2ª Instalador telecomunicación | 0.007 | 16.2 | 0.11 |
| CABLEDE15 | m | Cable de 2 x 1,5 mm2 (material; 27/11/2009) | 1.000 | 0.0799588400821 | 0.08 |
| tub-20 | m | Tubo de 20 mm | 1.000 | 0.0999485501026 | 0.10 |
|  |  | Total |  |  | 0.41 |

**MEG-06** ud ATENUADOR 40 W - 100 V (14/09/2005)
4.000 ud × 36.64 (37.74 con costes indirectos) = 150.96
Atenuador de señal para gobernar el volumen de cada pasillo o de cada estancia común según esquema de instalación, con función de seguridad que permite el paso de sonido de emergencia incluso cuando el volumen está a cero (cableado a 3 hilos desde central hasta el mando). i\\ pp de elementos de fijación y conexión, i/pp de cableado de 3 hilos x 2,5 mm2 desde central, completamente instalado comprobado y funcionando.

| Código | Ud | Descripción | Rendimiento | Precio | Importe |
|---|---|---|---|---|---|
| O01OB222 | h | Oficial 1ª Instalador telecomunicación | 0.335 | 16.8 | 5.63 |
| O01OB223 | h | Oficial 2ª Instalador telecomunicación | 0.335 | 16.2 | 5.43 |
| ATENU-AV | ud | Atenuador AV 40 W - 100 V con caja superficie (material; 14/09/2005) | 1.000 | 25.576833971263 | 25.58 |
|  |  | Total |  |  | 36.64 |

**CANALIZMEG** ud CANALIZACIÓN SISTEMA MEGAFONÍA (12/01/2005)
380.000 ud × 1.27 (1.31 con costes indirectos) = 497.80
Canalización para el cableado de megafonía compuesto por un tubo de 25 mm con derivación a cada altavoz mediante caja de 100x100. Canalización independiente al resto de sistemas de comunicaciones, convenientemente rotulado (instalación 100V). i/pp de elementos de sujeción y rotulación. Completamente instalado y listo para alojar en su interior el cableado de megafonía

| Código | Ud | Descripción | Rendimiento | Precio | Importe |
|---|---|---|---|---|---|
| O01OB222 | h | Oficial 1ª Instalador telecomunicación | 0.067 | 16.8 | 1.13 |
| P15GB011 | m | Tubo PVC corrugado D=25 | 1.000 | 0.1399279701437 | 0.14 |
|  |  | Total |  |  | 1.27 |

**TOMAUD** ud TOMA DE AUDIO EN ZONA (07/10/2007)
2.000 ud × 41.83 (43.08 con costes indirectos) = 86.16
Toma de audio en zona, realizada con canalización de tubo de PVC corrugado M 20/gp5, incluido guía de alambre galvanizado, caja registro, caja mecanismo universal con tornillo, toma de audio universal, así como marco respectivo, montado e instalado.

| Código | Ud | Descripción | Rendimiento | Precio | Importe |
|---|---|---|---|---|---|
| O01OB222 | h | Oficial 1ª Instalador telecomunicación | 0.670 | 16.8 | 11.26 |
| O01OB223 | h | Oficial 2ª Instalador telecomunicación | 0.670 | 16.2 | 10.85 |
| P22TR560 | ud | Caja empotrar universal redonda | 1.000 | 0.0999485501026 | 0.10 |
| P22TC511 | m | Tubo PVC corrugado D=20/gp 5 | 18.000 | 0.3698096353797 | 6.66 |
| P24TM011 | ud | Mecanismo con toma de audio universal (material; 01/12/2009) | 1.000 | 10.034834430304 | 10.03 |
| P24TM012 | ud | Embellecedor Toma-Audio (material; 01/12/2009) | 1.000 | 1.3393105713752 | 1.34 |
| CABLEDE15 | m | Cable de 2 x 1,5 mm2 | 18.000 | 0.0799588400821 | 1.44 |
| P01DW090 | ud | Pequeño material | 0.500 | 0.2998456503079 | 0.15 |
|  |  | Total |  |  | 41.83 |

### INTERCOMUNIC SISTEMA DE INTERCOMUNICACION (27/01/2002)
Importe: 39424.33

#### 1 HABITACIONES (14/02/2006)
Importe: 8080.44

**800** ud TERMINAL DE HABITACIÓN ZT99I CON DISPLAY (31/07/2006)
17.000 ud × 374.52 (385.76 con costes indirectos) = 6557.92
Para la gestión de las funciones en la habitación.
Con display LCD alfanumérico retroiluminado de 16 caracteres para la recepción de los mensajes del sistema y zumbador para indicación acústica de otras llamadas.
Con comunicación DUPLEX digital a través del altavoz y micrófono integrados.
Con memoria de seguridad para el almacenamiento de la configuración.
Circuitos de gestión del Bus de Camas para el control de hasta 8 camas.
Pulsadores de Presencia, Llamada y Llamada a Médico con teclas de gran tamaño para facilitar su pulsación.
Entradas y salidas protegidas contra cortocircuito.
Salidas de lámparas con reconocimiento de cortocircuito o rotura de filamento.
Con monitorización del circuito de llamada según DIN VDE 0834.
Para montar sobre la base de conexión correspondiente.
Códigos ACKERMANN 76921B1 o equivalente aprobado por la Dirección Facultativa
Completamente instalado, programado, comprobado y funcionando

| Código | Ud | Descripción | Rendimiento | Precio | Importe |
|---|---|---|---|---|---|
| O01OB222 | h | Oficial 1ª Instalador telecomunicación | 0.335 | 16.8 | 5.63 |
| 76921B1 | ud | Terminal ZT99 I con display (material; 27/04/2007) | 1.000 | 368.89010871879 | 368.89 |
|  |  | Total |  |  | 374.52 |

**807** ud BASE DE CONEXIONADO ZT99 (TABIQUE HUECO) (14/02/2006)
17.000 ud × 47.95 (49.39 con costes indirectos) = 839.63
Para el conexionado y montaje del terminal de habitación ZT99.
Con los conectores necesarios para la conexión de las líneas de bus, alimentación, etc...
Dispone de elementos de protección contra sobretensiones para las líneas interiores de la habitación.
Para montaje en tabique hueco.
Códigos ACKERMANN 76919C1 o equivalente aprobado por la Dirección Facultativa
Completamente instalado, programado, comprobado y funcionando

| Código | Ud | Descripción | Rendimiento | Precio | Importe |
|---|---|---|---|---|---|
| O01OB223 | h | Oficial 2ª Instalador telecomunicación | 0.134 | 16.2 | 2.17 |
| 76919C1 | ud | Base conexionado ZT99 (tabique hueco) (material; 14/02/2006) | 1.000 | 45.776435947005 | 45.78 |
|  |  | Total |  |  | 47.95 |

**792** ud INDICADOR PASILLO EXTRAPLANO 4 CAMPOS LED (PLATA) (02/04/2007)
17.000 ud × 39 (40.17 con costes indirectos) = 682.89
Indicador de pasillo extraplano de 4 campos luminosos con tecnología LED.
Tensión de trabajo: 24V
Incluye base de conexionado.
Para montaje en superficie sobre cajetín universal.
Color gris plata RAL 9006.
- Campo rojo: Llamada de habitación
- Campo blanco: Llamada de baño
- Campo verde: Indicación de presencia I
- Campo amarillo: Indicación de presencia II
Códigos ACKERMANN 72556D1 o equivalente aprobado por la Dirección Facultativa
Completamente instalado, programado, comprobado y funcionando

| Código | Ud | Descripción | Rendimiento | Precio | Importe |
|---|---|---|---|---|---|
| O01OB223 | h | Oficial 2ª Instalador telecomunicación | 0.134 | 16.2 | 2.17 |
| 72556D1 | ud | Indicador Pasillo Extraplano 4 Campos LED (Plata) (material; 02/04/2007) | 1.000 | 36.831040712819 | 36.83 |
|  |  | Total |  |  | 39 |

#### 2 AULAS Y TALLERES (14/02/2006)
Importe: 11883

**800** ud TERMINAL DE HABITACIÓN ZT99I CON DISPLAY
25.000 ud × 374.52 (385.76 con costes indirectos) = 9644.00

**807** ud BASE DE CONEXIONADO ZT99 (TABIQUE HUECO)
25.000 ud × 47.95 (49.39 con costes indirectos) = 1234.75

**792** ud INDICADOR PASILLO EXTRAPLANO 4 CAMPOS LED (PLATA)
25.000 ud × 39 (40.17 con costes indirectos) = 1004.25

#### 3 CONTROLES (14/02/2006)
Importe: 8648.75

**800** ud TERMINAL DE HABITACIÓN ZT99I CON DISPLAY
13.000 ud × 374.52 (385.76 con costes indirectos) = 5014.88

**807** ud BASE DE CONEXIONADO ZT99 (TABIQUE HUECO)
13.000 ud × 47.95 (49.39 con costes indirectos) = 642.07

**880** ud MÓDULO INTERFACE PUESTO DE CONTROL CP99 (31/07/2006)
1.000 ud × 278.85 (287.22 con costes indirectos) = 287.22
Para la conexión al bus de la estación de planta KSA-CP99
Incluye base de montaje y conexión.
Códigos ACKERMANN
72583B1
72583Z1
o equivalentes aprobados por la Dirección Facultativa
Completamente instalado, programado, comprobado y funcionando

| Código | Ud | Descripción | Rendimiento | Precio | Importe |
|---|---|---|---|---|---|
| O01OB222 | h | Oficial 1ª Instalador telecomunicación | 0.335 | 16.8 | 5.63 |
| MIPCP99 | ud | Módulo Interface CP99 (material; 30/07/2009) | 1.000 | 273.21935656055 | 273.22 |
|  |  | Total |  |  | 278.85 |

**881** ud ESTACIÓN DE PLANTA KSA-CP99 (14/02/2006)
1.000 ud × 2391.81 (2463.56 con costes indirectos) = 2463.56
Unidad de recepción de llamadas para puestos de control.
Funciones accesibles a través del teclado o mediante los menús interactivos en pantalla sensible al tacto (Touch Screen).
Formato sobremesa con microteléfono para conversaciones discretas.
Funciones:
- Identificación de llamadas y presencias en formato texto
- Generación de llamadas y marcación de presencia
- Posibilidad de pasar llamadas al estado de espera o de cancelarla (sólo en el caso de atención previa mediante conversación)
- Concentración de grupos/zonas totalmente flexible
- Comunicación con habitaciones o camas
- Llamadas a personal
- Conversaciones manos libres o discretas
- Envío de avisos o anuncios en áreas definidas
- Activación de las diferentes funciones mediante la pantalla sensible al tacto (Touch Screen)
Equipado con:
- 1 Microteléfono con altavoz y micrófono
- 1 Altavoz y micrófono para manos libres
- 1 Pulsador de llamada rojo con LED tranquilizante
- 1 Pulsador de llamada a médico azul con LED
- 2 Pulsadores de marcación de presencia, verde y amarillo, con LED's indicadores
- 4 Pulsadores de función para: control de volumen, silenciado de micrófono y/o altavoz
- 2 Pulsadores de función programables
- 1 Zumbador para recepción acústica de llamadas
- Display color STN retroiluminado (5,7") con superficie sensible al tacto (Touch Screen)
Incluye toma de conexión para empotrar.
Códigos ACKERMANN
74422A1
73070A
88911J3
88914A3
o equivalente aprobado por la Dirección Facultativa
Completamente instalado, programado, comprobado y funcionando

| Código | Ud | Descripción | Rendimiento | Precio | Importe |
|---|---|---|---|---|---|
| O01OB222 | h | Oficial 1ª Instalador telecomunicación | 2.678 | 16.8 | 44.99 |
| O01OB223 | h | Oficial 2ª Instalador telecomunicación | 2.678 | 16.2 | 43.38 |
| 74422A1 | ud | Estación de Planta KSA-CP99 (material; 15/01/2009) | 1.000 | 2254.4494909699 | 2254.45 |
| 73070A | ud | Unidad conexión al bus para KSA (material; 14/02/2006) | 1.000 | 43.727490669901 | 43.73 |
| 88911J3 | ud | Placa frontal RAL 9016 (material; 14/02/2006) | 1.000 | 2.9984565030789 | 3.00 |
| 88914A3 | ud | Marco para 1 elemento (material; 27/04/2007) | 1.000 | 2.2588372323194 | 2.26 |
|  |  | Total |  |  | 2391.81 |

**792** ud INDICADOR PASILLO EXTRAPLANO 4 CAMPOS LED (PLATA)
6.000 ud × 39 (40.17 con costes indirectos) = 241.02

#### 5 ELEMENTOS COMUNES (27/01/2002)
Importe: 10812.14

**851** ud CENTRAL DE GRUPO CP99 (11/04/2007)
1.000 ud × 1246.02 (1283.4 con costes indirectos) = 1283.40
Unidad procesadora del sistema para la gestión de hasta 127 habitaciones por subcentral.
Monitoriza y sincroniza la totalidad del tráfico de datos en el bus.
Permite la configuración, programación y monitorización del sistema mediante conexión con el servidor de llamadas
Para su montaje en caja de superficie o para rack 19", no incluida.
Funciones de servicio:
- Display de estado LCD de 16 caracteres
- Descarga de actualizaciones de software y firmware
- Posibilidad de mantenimiento remoto
Caracterísitcas de seguridad:
- Almacenamiento de datos de configuración en caso de fallo eléctrico
- 2 contactos de salida para indicación externa de eventuales averías
- Aislamiento óptico entre subcentrales
- 4 contactos de entrada/salida configurables
Para 1 grupo (ampliable a 64)
Códigos ACKERMANN 72660A o equivalente aprobado por la Dirección Facultativa
Completamente instalado, programado, comprobado y funcionando

| Código | Ud | Descripción | Rendimiento | Precio | Importe |
|---|---|---|---|---|---|
| O01OB223 | h | Oficial 2ª Instalador telecomunicación | 0.335 | 16.2 | 5.43 |
| 72660A | ud | Central de Grupo Clino PHON 99 (material; 11/04/2007) | 1.000 | 1240.5913884389 | 1240.59 |
|  |  | Total |  |  | 1246.02 |

**852** ud CAJA CONEXIÓN CENTRAL GRUPO CP99 (SUPERFICIE) (15/01/2009)
1.000 ud × 219.95 (226.55 con costes indirectos) = 226.55
Soporte para el alojamiento y conexión de la central de grupo Clino Phon 99.
Incluye regletas de conexión y elementos de fijación para el cableado.
Para su montaje en superficie.
Dimensiones: 340 x 300 x 50 mm
Códigos ACKERMANN 72660Z1 o equivalente aprobado por la Dirección Facultativa
Completamente instalado, programado, comprobado y funcionando

| Código | Ud | Descripción | Rendimiento | Precio | Importe |
|---|---|---|---|---|---|
| O01OB223 | h | Oficial 2ª Instalador telecomunicación | 0.335 | 16.2 | 5.43 |
| 72660Z1 | ud | Caja conexión central grupo CP99 (superficie) (material; 15/01/2009) | 1.000 | 214.51957308527 | 214.52 |
|  |  | Total |  |  | 219.95 |

**853** ud SERVIDOR DE LLAMADAS CP99 (14/02/2006)
1.000 ud × 2787.89 (2871.53 con costes indirectos) = 2871.53
Para su conexión con la Central de Grupo Maestra del sistema.
Permite la configuración, programación y monitorización del sistema, así como el almacenamiento de los listados de llamadas e incidencias del mismo.
Posibilita la descarga de actualizaciones de software y firmware, así como el mantenimiento remoto.
Códigos ACKERMANN 765M300 o equivalente aprobado por la Dirección Facultativa
Completamente instalado, programado, comprobado y funcionando

| Código | Ud | Descripción | Rendimiento | Precio | Importe |
|---|---|---|---|---|---|
| O01OB223 | h | Oficial 2ª Instalador telecomunicación | 0.335 | 16.2 | 5.43 |
| 765M300 | ud | Servidor de Llamadas CP99 (material; 14/02/2006) | 1.000 | 2782.4576914521 | 2782.46 |
|  |  | Total |  |  | 2787.89 |

**890** ud MÓDULO CONFIGURACIÓN CP99 (14/02/2006)
1.000 ud × 254.81 (262.45 con costes indirectos) = 262.45
Para la programación de las habitaciones y los parámetros del sistema.
Incorpora un lápiz óptico y un tablero con códigos de barras para entrada de números de habitación, programación de los módulos de llamada, de presencia y chequeo de la instalación.
En el display LCD de 2x8 dígitos del módulo se muestra en cada momento los datos programados o los diferentes menús.
Dimensiones: 345x235x55 mm
Códigos ACKERMANN 72649BK o equivalente aprobado por la Dirección Facultativa
Completamente instalado, programado, comprobado y funcionando

| Código | Ud | Descripción | Rendimiento | Precio | Importe |
|---|---|---|---|---|---|
| O01OB223 | h | Oficial 2ª Instalador telecomunicación | 0.335 | 16.2 | 5.43 |
| 72649BK | ud | Módulo Configuración CP99 (material; 14/02/2006) | 1.000 | 249.38162736107 | 249.38 |
|  |  | Total |  |  | 254.81 |

**891** ud FINAL DE BUS PASIVO (NC) (14/02/2006)
1.000 ud × 34.94 (35.99 con costes indirectos) = 35.99
Para finalizar el bus de pasillo con la impedancia adecuada.
Montaje empotrado en cajetín universal.
Dimensiones 71x71 mm
Códigos ACKERMANN
72639A
88910A3
88914A3
o equivalente aprobado por la Dirección Facultativa
Completamente instalado, programado, comprobado y funcionando

| Código | Ud | Descripción | Rendimiento | Precio | Importe |
|---|---|---|---|---|---|
| O01OB223 | h | Oficial 2ª Instalador telecomunicación | 0.335 | 16.2 | 5.43 |
| 72639A | ud | Final de Bus Pasivo (material; 14/02/2006) | 1.000 | 24.247518254898 | 24.25 |
| 88911J3 | ud | Placa frontal RAL 9016 | 1.000 | 2.9984565030789 | 3.00 |
| 88914A3 | ud | Marco para 1 elemento | 1.000 | 2.2588372323194 | 2.26 |
|  |  | Total |  |  | 34.94 |

**331** ud FUENTE DE ALIMENTACIÓN 20A (31/07/2006)
2.000 ud × 312.26 (321.63 con costes indirectos) = 643.26
Para el suministro constante de energía al sistema. De construcción compacta, permite ser instalada en carril DIN.
Puede trabajar en vacio, en sobrecarga y es cortocircuitable.
Dispone de la marca CE.
Tensión de entrada: 97..265 V CA
Tensión salida:22,5..27,5 V CC
Dimensiones: 265 x 86 x 130mm
I.salida: 20 Amp.
Códigos ACKERMANN 89954R3 o equivalente aprobado por la Dirección Facultativa
Completamente instalado, programado, comprobado y funcionando

| Código | Ud | Descripción | Rendimiento | Precio | Importe |
|---|---|---|---|---|---|
| O01OB222 | h | Oficial 1ª Instalador telecomunicación | 0.335 | 16.8 | 5.63 |
| FTE20A | ud | Fuente Alimentacion 20 A (material; 30/07/2009) | 1.000 | 306.63215685986 | 306.63 |
|  |  | Total |  |  | 312.26 |

**666** m CABLEADO UTP PARA SISTEMA ACKERMANN (27/01/2002)
340.000 m × 1.95 (2.01 con costes indirectos) = 683.40
Cableado del sistema de intercomunicación de Ackermann compuesto por cable UTP en bus, que se instalará sobre la bandeja de comunicaciones y derivará a la caja de conexiones a través de tubo de 20. i//pp de tubo de 20, cable UTP Cat6 y conexionado del sistema. Completamente instalado, comprobado y funcionando

| Código | Ud | Descripción | Rendimiento | Precio | Importe |
|---|---|---|---|---|---|
| O01OB222 | h | Oficial 1ª Instalador telecomunicación | 0.007 | 16.8 | 0.12 |
| O01OB224 | h | Ayudante Instalador telecomunicación | 0.007 | 15.8 | 0.11 |
| P22IB031 | m | Cable UTP/RJ-45 1 m. Cat6, tipo LSZH | 1.000 | 0.2398765202463 | 0.24 |
| P22TC511 | m | Tubo PVC corrugado D=20/gp 5 | 4.000 | 0.3698096353797 | 1.48 |
|  |  | Total |  |  | 1.95 |

**905** ud INTERCONEXIÓN CON SISTEMA TELEFÓNICO INALAMBRICO (21/06/2009)
2.000 ud × 1327.49 (1367.31 con costes indirectos) = 2734.62
Permite la conexión de audio del sistema Clino Phon 99 con un sistema de telefonía interior DECT. Las llamadas de los pacientes se dirigen a los terminales DECT y pueden ser contestadas desde los mismos terminales. El módulo interface se integra en el bus de zona y se integra en el sistema DECT a través de la infraestructura de telecomunicaciones correspondiente.
Montaje en superficie sobre cajetín universal empotrado.
Suministro con base de conexionado y tapa ciega.
Códigos ACKERMANN 72581B1 y 72582Z1 ó equivalentes aprobados por dirección facultativa. Completamente instalado, configurado, comprobado y funcionando.

| Código | Ud | Descripción | Rendimiento | Precio | Importe |
|---|---|---|---|---|---|
| O01OB223 | h | Oficial 2ª Instalador telecomunicación | 0.335 | 16.2 | 5.43 |
| ACK72581B1 | ud | Interface Audio-RDSI (material; 22/10/2009) | 1.000 | 1322.0594516275 | 1322.06 |
|  |  | Total |  |  | 1327.49 |

**1001** ud CERRADURA CILÍNDRICA PARA ACTIVACIÓN DE TERMINALES (21/06/2009)
55.000 ud × 9.78 (10.07 con costes indirectos) = 553.85
Cerradura cilíndrica para control de la activación / desactivación de los puestos terminales de usuario, para integrar en la carcasa. Incluso juego de 2 llaves maestras comunes a todas las cerraduras. I//pp de conexión y soldadura al bus del sistema. Completamente instalado, conectado, comprobado y funcionando

| Código | Ud | Descripción | Rendimiento | Precio | Importe |
|---|---|---|---|---|---|
| O01OB223 | h | Oficial 2ª Instalador telecomunicación | 0.335 | 16.2 | 5.43 |
| CERR-CILIN | ud | Cerradura cilíndrica para integrar en carcasa (material; 01/12/2009) | 1.000 | 3.0084513580892 | 3.01 |
| CERR-LLAV | ud | Conjunto de 2 llaves maestras para cerradura (material; 01/12/2009) | 1.000 | 1.3393105713752 | 1.34 |
|  |  | Total |  |  | 9.78 |

**904** ud PUESTA EN MARCHA (08/03/2006)
1.000 ud × 1472.9 (1517.09 con costes indirectos) = 1517.09
Incluye un desplazamiento al centro para la puesta en marcha, configuración y programación del sistema, por parte del personal técnico de Ackermann, así como un curso de formación al personal del centro, en el uso y funcionamiento del mismo.
Será necesario que la instalación esté totalmente terminada y verificada por parte de la empresa instaladora.
Completamente instalado, programado, comprobado y funcionando

| Código | Ud | Descripción | Rendimiento | Precio | Importe |
|---|---|---|---|---|---|
| 111114 | ud | Puesta en Marcha (material; 08/03/2006) | 1.000 | 1472.9018034424 | 1472.90 |
|  |  | Total |  |  | 1472.9 |

### SEGURIDAD SISTEMA DE ALARMA (20/07/2003)
Importe: 1425.55

**SEG01** ud CENTRAL DE GESTIÓN DE ALARMAS (20/07/2003)
1.000 ud × 732.28 (754.25 con costes indirectos) = 754.25
Recepción, procesamiento y transmisión de señal de detectores. Autocontrol de componentes del sistema con 24 entradas y ETD 16 dig + 2 analog + 1 salida. Emisor unidireccional 4 W. Módulo de conexión/desconexión situado en Conserjería, Módulo de conexión RTB / GSM. Batería con autonomía 2 h. Completamente instalada, comprobada, programada y funcionando. Incluye soporte y curso de formación al personal de explotación

| Código | Ud | Descripción | Rendimiento | Precio | Importe |
|---|---|---|---|---|---|
| O01OB222 | h | Oficial 1ª Instalador telecomunicación | 2.678 | 16.8 | 44.99 |
| O01OB223 | h | Oficial 2ª Instalador telecomunicación | 2.678 | 16.2 | 43.38 |
| SEG0101 | ud | Central de gestión de alarmas 24 entradas (material; 20/07/2003) | 1.000 | 350.87937999029 | 350.88 |
| SEG0102 | ud | Mando de control y activación alarma (material; 20/07/2003) | 1.000 | 72.452703969397 | 72.45 |
| SEG0103 | ud | Emisor unidireccional 4 W (material; 21/07/2003) | 1.000 | 220.57645522149 | 220.58 |
|  |  | Total |  |  | 732.28 |

**SEG03** ud DETECTOR DE PRESENCIA (21/07/2003)
17.000 ud × 26.31 (27.1 con costes indirectos) = 460.70
Unidad detectora de presencia por radiación calorífica tipo normal (detector volumétrico) para instalar en zonas de paso y acceso según esquema. Instalada según plano de planta sin cortes ni empalmes hasta la centralita de alarmas de cuarto de telecomunicaciones. Completamente instalado i/pp de accesorios y conectores, conexiones con estaño, programado, comprobado y funcionando.

| Código | Ud | Descripción | Rendimiento | Precio | Importe |
|---|---|---|---|---|---|
| O01OB222 | h | Oficial 1ª Instalador telecomunicación | 0.154 | 16.8 | 2.59 |
| O01OB223 | h | Oficial 2ª Instalador telecomunicación | 0.154 | 16.2 | 2.49 |
| SEG0202 | ud | Detector de presencia infrarrojos (material; 21/07/2003) | 1.000 | 21.229072041799 | 21.23 |
|  |  | Total |  |  | 26.31 |

**SEG07** m CABLE DE 2x0,75 mm2 (01/10/2003)
260.000 m × 0.39 (0.4 con costes indirectos) = 104.00
Cableado para el sistema de seguridad de 2 x 0,75 mm2, i/pp de conectores y elementos de fijación. Instalado, comprobado y funcionando

| Código | Ud | Descripción | Rendimiento | Precio | Importe |
|---|---|---|---|---|---|
| O01OB222 | h | Oficial 1ª Instalador telecomunicación | 0.007 | 16.8 | 0.12 |
| O01OB223 | h | Oficial 2ª Instalador telecomunicación | 0.007 | 16.2 | 0.11 |
| cable075 | m | Cable de 2 x 0,75 mm2 (material; 01/10/2003) | 1.000 | 0.1599176801642 | 0.16 |
|  |  | Total |  |  | 0.39 |

**SEG08** m CABLE DE 6 CONDUCTORES CON FUNDA (01/10/2003)
260.000 m × 0.4 (0.41 con costes indirectos) = 106.60
Cable de 6 hilos con funda, para conectar los detectores de presencia con el sistema de control central. i/pp de elemnentos de conexión y fijación. Instalado, comprobado y funcionando.

| Código | Ud | Descripción | Rendimiento | Precio | Importe |
|---|---|---|---|---|---|
| O01OB222 | h | Oficial 1ª Instalador telecomunicación | 0.003 | 16.8 | 0.05 |
| O01OB223 | h | Oficial 2ª Instalador telecomunicación | 0.003 | 16.2 | 0.05 |
| cable6cond | m | Cable multipar 6 conductores con funda (material; 01/10/2003) | 1.000 | 0.2998456503079 | 0.30 |
|  |  | Total |  |  | 0.4 |

### TELEFONO CENTRALITA TELEFÓNICA (12/01/2005)
Importe: 6554.12

**pabxalc** ud CENTRALITA TELEFÓNICA ALCATEL OMNIPCX OFFICE (31/07/2006)
1.000 ud × 2230.78 (2297.7 con costes indirectos) = 2297.70
Centralita telefónica, equipada en 2 T0 / 8 ext digitales + 20 ext analógicas que permita ampliación de al menos el 20% en extensiones, incluyendo mensajería vocal 20 minutos 2 puertos, Música en espera, Selección automática de ruta (SAR), Kit de montaje en bastidor 19'', incluyendo el equipamiento hardware y las licencias software necesarias. Completamente instalada, programada, ajustada y funcionando. Incluye soporte y curso de formación al personal de explotación

| Código | Ud | Descripción | Rendimiento | Precio | Importe |
|---|---|---|---|---|---|
| O01OB222 | h | Oficial 1ª Instalador telecomunicación | 2.678 | 16.8 | 44.99 |
| O01OB223 | h | Oficial 2ª Instalador telecomunicación | 2.678 | 16.2 | 43.38 |
| PABX-1 | ud | Centralita Telefónica Alcatel 2T0/20+8 (material; 22/06/2009) | 1.000 | 2142.4071663049 | 2142.41 |
|  |  | Total |  |  | 2230.78 |

**EBDECT** ud ESTACIÓN BASE DECT ALCATEL 4070 (12/01/2005)
4.000 ud × 345.46 (355.82 con costes indirectos) = 1423.28
Estación base DECT para dar cobertura inalámbrica al sistema de telefonía móvil del edificio e integración con el sistema de avisos generados por los intercomunicadores de aula y dormitorios. Conectado a extensión DECT de la centralita telefónica, incluso pp de placa y cableado con cable UTP de 4 pares. incluso estudio de cobertura para determinar la cantidad final y ubicación de las Estaciones Base (para cubrir las dos plantas del recinto educativo interior). Alcatel 4070 o equivalente aprobado por la Dirección Facultativa. Completamente instalado, configurado, comprobado y funcionando.

| Código | Ud | Descripción | Rendimiento | Precio | Importe |
|---|---|---|---|---|---|
| O01OB222 | h | Oficial 1ª Instalador telecomunicación | 0.670 | 16.8 | 11.26 |
| O01OB223 | h | Oficial 2ª Instalador telecomunicación | 0.670 | 16.2 | 10.85 |
| EBDCTINT | ud | Estación base DECT interior (material; 25/06/2009) | 1.000 | 317.34664143086 | 317.35 |
| P22IB031 | m | Cable UTP/RJ-45 1 m. Cat6, tipo LSZH | 25.000 | 0.2398765202463 | 6.00 |
|  |  | Total |  |  | 345.46 |

**telef4039** ud APARATO DE OPERADORA ALCATEL 4039 (31/07/2006)
1.000 ud × 218.8 (225.36 con costes indirectos) = 225.36
Aparato telefónico Digital Alcatel 4039 o equivalente aprobado por la Dirección Facultativa, completamente instalado, programado, comprobado y funcionando

| Código | Ud | Descripción | Rendimiento | Precio | Importe |
|---|---|---|---|---|---|
| O01OB222 | h | Oficial 1ª Instalador telecomunicación | 0.670 | 16.8 | 11.26 |
| A-4039 | ud | Aparato operadora Alcatel 4039 (material; 22/06/2009) | 1.000 | 207.54316428811 | 207.54 |
|  |  | Total |  |  | 218.8 |

**telef4029** ud APARATO TELEFONICO DIGITAL ALCATEL 4029 (31/07/2006)
2.000 ud × 151.86 (156.42 con costes indirectos) = 312.84
Aparato telefónico Digital Alcatel 4029 o equivalente aprobado por la Dirección Facultativa, completamente instalado, programado, comprobado y funcionando

| Código | Ud | Descripción | Rendimiento | Precio | Importe |
|---|---|---|---|---|---|
| O01OB222 | h | Oficial 1ª Instalador telecomunicación | 0.670 | 16.8 | 11.26 |
| A-4029 | ud | Aparato digital Alcatel 4029 (material; 22/06/2009) | 1.000 | 140.59762542937 | 140.60 |
|  |  | Total |  |  | 151.86 |

**teleftemporis** ud APARATO TELEFÓNICO ANALÓGICO ALCATEL TEMPORIS 45 (31/07/2006)
18.000 ud × 23.01 (23.7 con costes indirectos) = 426.60
Aparato telefónico Analógico Alcatel temporis 45 o equivalente aprobado por la Dirección Facultativa, completamente instalado, programado, comprobado y funcionando

| Código | Ud | Descripción | Rendimiento | Precio | Importe |
|---|---|---|---|---|---|
| O01OB222 | h | Oficial 1ª Instalador telecomunicación | 0.134 | 16.8 | 2.25 |
| A-TEMP45 | ud | Aparato analógico Alcatel Temporis 45 (material; 22/06/2009) | 1.000 | 20.759313856316 | 20.76 |
|  |  | Total |  |  | 23.01 |

**TFDECT** ud APARATO TELEFÓNICO DECT ALCATEL MOBILE 300 (21/06/2009)
10.000 ud × 169.55 (174.64 con costes indirectos) = 1746.40
Aparato telefónico DECT con cargador, funda y soporte. Alcatel Mobile 300 o equivalente aprobado por la Dirección Facultativa. Completamente suministrado, configurado y funcionando

| Código | Ud | Descripción | Rendimiento | Precio | Importe |
|---|---|---|---|---|---|
| O01OB223 | h | Oficial 2ª Instalador telecomunicación | 0.134 | 16.2 | 2.17 |
| TFDECTINT | ud | Teléfono Mobile 300 DECT (material; 25/06/2009) | 1.000 | 167.38383685687 | 167.38 |
|  |  | Total |  |  | 169.55 |

**REP-TF** ud REPARTIDOR TELEFONÍA (31/07/2006)
1.000 ud × 118.39 (121.94 con costes indirectos) = 121.94
Repartidor principal de telefonía para conectar las mangueras de pares de voz provenientes del rack de telefonía con las líneas provenientes de operadores, soporte, chasis, elementos de rotulación y demás conectores y elementos de fijación. Completamente instalado, rotulado, comprobado y funcionando

| Código | Ud | Descripción | Rendimiento | Precio |
|---|---|---|---|---|
| O01OB222 | h | Oficial 1ª Instalador telecomunicación | 1.339 | 16.8 |
| O01OB223 | h | Oficial 2ª Instalador telecomunicación | 1.339 | 16.2 |
| REG10 | ud | Regleta de corte y prueba de 10 pares (material; 07/10/2007) | 20.000 | 3.7080912088076 |

### VIDEOPORTER SISTEMA DE VIDEOPORTERO (31/07/2006)
Importe: 4878.08

**VIDEOP** ud SISTEMA DE VIDEOPORTERO (31/07/2006)
1.000 ud × 4736 (4878.08 con costes indirectos) = 4878.08
Sistema de Videoportero digital compuesto por 4 placas de calle (2 de interior tipo Citymax y 2 antivandálicas para exterior tipo Bruto) cada una de ellas contiene módulo de vídeo en color, grupo fónico y botonera (mas un espacio libre para visor que permitirá integrar el cambiador 2440) cada una de ellas asociada a una cerradura electrica externa, fuentes de alimentación de 12 y 18 v y resto de elementos activos y pasivos necesarios según esquema del fabricante para esta solución (incluso cambiadores y conversores). Incluye videoteléfono tipo Citymax basic color con soporte para mesa en conserjería y cableado tanto coaxial como de pares de comunicación y línea de alimentación para apertura remota de cualquiera de los 4 accesos anulando el otro. Incluso caja para empotrar. Incluye 1 fuente de alimentación para cada cerradura y la cerradura. Equipos de FERMAX solución MDS-Direct o equivalente aprobado por la Dirección Facultativa. Completamente instalado, cableado, conectado, ajustado y programado y funcionando.

| Código | Ud | Descripción | Rendimiento | Precio | Importe |
|---|---|---|---|---|---|
| O01OB222 | h | Oficial 1ª Instalador telecomunicación | 5.356 | 16.8 | 89.98 |
| O01OB224 | h | Ayudante Instalador telecomunicación | 5.356 | 15.8 | 84.62 |
| PLACINT | ud | Placa de calle con 4 módulos, camara color, conversor, caja (material; 25/06/2009) | 2.000 | 482.05185714498 | 964.10 |
| PLACEXT | ud | Placa de calle antivandálica 4 módulos, camara color, conversor (material; 25/06/2009) | 2.000 | 1020.9944290084 | 2041.99 |
| VIDEOPCOL | ud | Monitor Videoportero Citymax basic color con soporte mesa (material; 25/06/2009) | 1.000 | 331.39940757529 | 331.40 |
| CONV2440 | ud | Conversor 2440 (material; 25/06/2009) | 4.000 | 93.731750286246 | 374.93 |
| CAMB2443 | ud | Cambiador 2443 (material; 25/06/2009) | 4.000 | 23.427940144056 | 93.71 |
| FTE12V | ud | Fuente de alimentación Audio 12 V (material; 25/06/2009) | 2.000 | 60.258980856876 | 120.52 |
| FTE18V | ud | Fuente de alimentación Video 18 V (material; 25/06/2009) | 2.000 | 60.258980856876 | 120.52 |
| ftealim | ud | Fuente de alimentación para cada cerradura y para el sistema (material; 01/08/2006) | 4.000 | 55.231568786713 | 220.93 |
| cerrad | ud | Cerradura automática (material; 01/08/2006) | 4.000 | 40.329239966411 | 161.32 |
| cableado | m | cableado del sistema en coaxial y pares (material; 01/08/2006) | 300.000 | 0.4397736204516 | 131.93 |
|  |  | Total |  |  | 4736 |

### CANALIZACION CANALIZACIÓN PARA TELECOMUNICACIONES
Importe: 10632.73

**E19TRE015** ud ARQUETA ENTRADA 60x60x80 PREFABR.
1.000 ud × 193.12 (198.91 con costes indirectos) = 198.91
Arqueta de entrada prefabricada de hormigón de dimensiones interiores 60x60x80 cm. para unión entre las redes de alimentación de los distintos operadores y la infraestructura común de telecomunicaciones del edificio, con ventanas para entrada de conductos, dotada de cercos, tapa de hormigón con cierre de seguridad y ganchos para tracción y tendido de cables, incluso excavación en terreno compacto, solera de hormigón en masa HM-20 de 10 cm. y p.p. de medios auxiliares, embocadura de conductos, relleno lateral de tierras y transporte de tierras sobrantes a vertedero.

| Código | Ud | Descripción | Rendimiento | Precio | Importe |
|---|---|---|---|---|---|
| O01OA030 | h | Oficial primera | 1.004 | 16.8 | 16.87 |
| O01OA070 | h | Peón ordinario | 1.004 | 14.8 | 14.86 |
| M07CG010 | h | Camión con grúa 6 t. | 0.167 | 46 | 7.68 |
| TE02EM020 | m3 | EXC.ZANJA A MÁQUINA T. FLOJOS | 0.856 | 5.42 | 4.64 |
| TE02SZ070 | m3 | RELL/COMP.ZANJA C/RANA S/APOR. | 0.370 | 13.71 | 5.07 |
| TE02TT030 | m3 | TRANSP.VERTED.<10km.CARGA MEC. | 0.580 | 2.43 | 1.41 |
| P01HM010 | m3 | Hormigón HM-20/P/20 central | 0.084 | 45.526564571748 | 3.82 |
| P22TR580 | ud | Arqueta 60x60x80 prefabricada (material; 26/11/2003) | 1.000 | 130.73270353424 | 130.73 |
| P22TR060 | ud | Juego ganchos tiro (material) | 1.000 | 8.0358634282515 | 8.04 |
|  |  | Total |  |  | 193.12 |

Claves: red, auxiliar, tapa, cierre, ventana, conducción, seguridad, alimentar, arqueta, tender, hormigón, terreno, excavación, unión, solera, cerco, tracción, vertedero, cable, compacto, edificación, masa, entrada, relleno, interior, medio, tierra, lateral, dimensión, gancho, prefabricado, transporte

**E18TRR021** ud ARQUETA PASO 40x40 FÁB. LADRILLO
3.000 ud × 80.45 (82.86 con costes indirectos) = 248.58
Arqueta de paso de 40x40x60 cm. de medidas interiores, para la unión entre las redes de alimentación de los distintos operadores y la infraestructura común de telecomunicaciones del inmueble, construida con fábrica de ladrillo macizo tosco de 1/2 pie de espesor, recibido con mortero de cemento 1/6(M-40), colocado sobre solera de hormigón en masa HM-20 de 10 cm de espesor, enfoscada y bruñida por el interior con mortero de cemento, dotada de cerco, tapa de hormigón armado prefabricada con cierre de seguridad, embocadura de conductos y ganchos para tracción y tendido de cables, i/p.p. de medios auxiliares, excavación en terreno compacto y relleno lateral posterior, así como el transporte de tierras sobrantes a vertedero.

| Código | Ud | Descripción | Rendimiento | Precio | Importe |
|---|---|---|---|---|---|
| O01OA030 | h | Oficial primera | 1.272 | 16.8 | 21.37 |
| O01OA060 | h | Peón especializado | 0.837 | 15.2 | 12.72 |
| P01HM010 | m3 | Hormigón HM-20/P/20 central | 0.084 | 45.526564571748 | 3.82 |
| P01LT020 | mu | Ladrillo perfora. tosco 25x12x7 | 0.165 | 44.976847546184 | 7.42 |
| P01MC040 | m3 | Mortero 1/6 de central (M-40) | 0.146 | 33.152934069042 | 4.84 |
| P01MC010 | m3 | Mortero preparado en central (M-100) | 0.045 | 27.34592330808 | 1.23 |
| P02AC050 | ud | Tapa arqueta HA 40x40x6 cm. (material) | 1.000 | 9.89490646016 | 9.89 |
| TE02EEM020 | m3 | EXC.ZANJA A MÁQUINA T. FLOJOS | 0.856 | 5.42 | 4.64 |
| TE02ESZ070 | m3 | RELL/COMP.ZANJA C/RANA S/APOR. | 0.370 | 13.71 | 5.07 |
| TE02ETT030 | m3 | TRANSP.VERTED.<10km.CARGA MEC. | 0.580 | 2.43 | 1.41 |
| P22TR060 | ud | Juego ganchos tiro | 1.000 | 8.0358634282515 | 8.04 |
|  |  | Total |  |  | 80.45 |

**E8TRR022** ud ARQUETA CAMARA SEGURIDAD
5.000 ud × 80.45 (82.86 con costes indirectos) = 414.30
Arqueta PARA CÁMARA DE SEGURIDAD EN EXTERIOR de 40x40x60 cm. de medidas interiores, construida con fábrica de ladrillo macizo tosco de 1/2 pie de espesor, recibido con mortero de cemento 1/6(M-40), colocado sobre solera de hormigón en masa HM-20 de 10 cm de espesor, enfoscada y bruñida por el interior con mortero de cemento, dotada de cerco, tapa de hormigón armado prefabricada con cierre de seguridad, embocadura de conductos y ganchos para tracción y tendido de cables, i/p.p. de medios auxiliares, excavación en terreno compacto y relleno lateral posterior, así como el transporte de tierras sobrantes a vertedero.

| Código | Ud | Descripción | Rendimiento | Precio | Importe |
|---|---|---|---|---|---|
| O01OA030 | h | Oficial primera | 1.272 | 16.8 | 21.37 |
| O01OA060 | h | Peón especializado | 0.837 | 15.2 | 12.72 |
| P01HM010 | m3 | Hormigón HM-20/P/20 central | 0.084 | 45.526564571748 | 3.82 |
| P01LT020 | mu | Ladrillo perfora. tosco 25x12x7 | 0.165 | 44.976847546184 | 7.42 |
| P01MC040 | m3 | Mortero 1/6 de central (M-40) | 0.146 | 33.152934069042 | 4.84 |
| P01MC010 | m3 | Mortero preparado en central (M-100) | 0.045 | 27.34592330808 | 1.23 |
| P02AC050 | ud | Tapa arqueta HA 40x40x6 cm. | 1.000 | 9.89490646016 | 9.89 |
| TE02EEM020 | m3 | EXC.ZANJA A MÁQUINA T. FLOJOS | 0.856 | 5.42 | 4.64 |
| TE02ESZ070 | m3 | RELL/COMP.ZANJA C/RANA S/APOR. | 0.370 | 13.71 | 5.07 |
| TE02ETT030 | m3 | TRANSP.VERTED.<10km.CARGA MEC. | 0.580 | 2.43 | 1.41 |
| P22TR060 | ud | Juego ganchos tiro | 1.000 | 8.0358634282515 | 8.04 |
|  |  | Total |  |  | 80.45 |

**E18TRC030** m CANAL. EXTERNA ENTERRADA 3 PVC 63
115.000 m × 10.96 (11.29 con costes indirectos) = 1298.35
Canalización externa en zanja enterrada, de 45x73 cm. para 3 conductos de PVC de 63 mm. de diámetro, embebidos en prisma de hormigón HM-20 de central de 6 cm. de recubrimiento superior e inferior y 7,2 cm. lateralmente, incluso excavación de tierras a máquina en terrenos compactos, tubos, soportes distanciadores cada 70 cm, hormigón y relleno de la capa superior con tierras procedentes de la excavación, en tongadas <25 cm., compactada al 95% del P.N.,

| Código | Ud | Descripción | Rendimiento | Precio | Importe |
|---|---|---|---|---|---|
| O01OA030 | h | Oficial primera | 0.013 | 16.8 | 0.22 |
| O01OA070 | h | Peón ordinario | 0.013 | 14.8 | 0.19 |
| TE02EEM030 | m3 | EXC.ZANJA A MÁQUINA T. COMPACTO | 0.192 | 6.72 | 1.29 |
| TE02ESZ070 | m3 | RELL/COMP.ZANJA C/RANA S/APOR. | 0.137 | 13.71 | 1.88 |
| TE02ETT030 | m3 | TRANSP.VERTED.<10km.CARGA MEC. | 0.055 | 2.43 | 0.13 |
| P01HM010 | m3 | Hormigón HM-20/P/20 central | 0.049 | 45.526564571748 | 2.23 |
| P22TC070 | m | Tubo rígido PVC D=63 mm. (material) | 3.000 | 1.0594546310879 | 3.18 |
| P22TC670 | ud | Soporte separador D=63 mm. 4 aloj. (material) | 1.500 | 0.9994855010263 | 1.50 |
| P22TC750 | kg | Limpiador unión PVC (material) | 0.003 | 0.7895935458108 | 0.00 |
| P22TC760 | kg | Adhesivo unión PVC | 0.006 | 0.9595060809852 | 0.01 |
| P22TW500 | m | Hilo acerado 0,80 mm. para guía (material) | 3.300 | 0.0099948550103 | 0.03 |
| P01DW090 | ud | Pequeño material | 1.000 | 0.2998456503079 | 0.30 |
|  |  | Total |  |  | 10.96 |

**E18TRC031** m CANAL. EXTERNA ENTERRADA 2 PVC 63
210.000 m × 9.89 (10.19 con costes indirectos) = 2139.90
Canalización externa por patio hacia arquetas de seguridad en zanja enterrada, de 45x73 cm. para 2 conductos de PVC de 63 mm. de diámetro, embebidos en prisma de hormigón HM-20 de central de 6 cm. de recubrimiento superior e inferior y 7,2 cm. lateralmente, incluso excavación de tierras a máquina en terrenos compactos, tubos, soportes distanciadores cada 70 cm, hormigón y relleno de la capa superior con tierras procedentes de la excavación, en tongadas <25 cm., compactada al 95% del P.N.,

| Código | Ud | Descripción | Rendimiento | Precio | Importe |
|---|---|---|---|---|---|
| O01OA030 | h | Oficial primera | 0.013 | 16.8 | 0.22 |
| O01OA070 | h | Peón ordinario | 0.013 | 14.8 | 0.19 |
| TE02EEM030 | m3 | EXC.ZANJA A MÁQUINA T. COMPACTO | 0.192 | 6.72 | 1.29 |
| TE02ESZ070 | m3 | RELL/COMP.ZANJA C/RANA S/APOR. | 0.137 | 13.71 | 1.88 |
| TE02ETT030 | m3 | TRANSP.VERTED.<10km.CARGA MEC. | 0.055 | 2.43 | 0.13 |
| P01HM010 | m3 | Hormigón HM-20/P/20 central | 0.049 | 45.526564571748 | 2.23 |
| P22TC070 | m | Tubo rígido PVC D=63 mm. | 2.000 | 1.0594546310879 | 2.12 |
| P22TC670 | ud | Soporte separador D=63 mm. 4 aloj. | 1.500 | 0.9994855010263 | 1.50 |
| P22TC750 | kg | Limpiador unión PVC | 0.003 | 0.7895935458108 | 0.00 |
| P22TC760 | kg | Adhesivo unión PVC | 0.006 | 0.9595060809852 | 0.01 |
| P22TW500 | m | Hilo acerado 0,80 mm. para guía | 2.200 | 0.0099948550103 | 0.02 |
| P01DW090 | ud | Pequeño material | 1.000 | 0.2998456503079 | 0.30 |
|  |  | Total |  |  | 9.89 |

**E18TRC032** m CANAL. EXTERNA ENTERRADA 1 PVC 63
95.000 m × 7.32 (7.54 con costes indirectos) = 716.30
Canalización externa por patio hacia placas de videoportero exterior (y punto de previsión en puerta tras campo de futbol) en zanja enterrada, de 45x73 cm. para 1 conducto de PVC de 63 mm. de diámetro, embebidos en prisma de hormigón HM-20 de central de 6 cm. de recubrimiento superior e inferior y 7,2 cm. lateralmente, incluso excavación de tierras a máquina en terrenos compactos, tubos, soportes distanciadores cada 70 cm, hormigón y relleno de la capa superior con tierras procedentes de la excavación, en tongadas <25 cm., compactada al 95% del P.N.,

| Código | Ud | Descripción | Rendimiento | Precio | Importe |
|---|---|---|---|---|---|
| O01OA030 | h | Oficial primera | 0.013 | 16.8 | 0.22 |
| O01OA070 | h | Peón ordinario | 0.013 | 14.8 | 0.19 |
| TE02EEM030 | m3 | EXC.ZANJA A MÁQUINA T. COMPACTO | 0.192 | 6.72 | 1.29 |
| TE02ESZ070 | m3 | RELL/COMP.ZANJA C/RANA S/APOR. | 0.137 | 13.71 | 1.88 |
| TE02ETT030 | m3 | TRANSP.VERTED.<10km.CARGA MEC. | 0.055 | 2.43 | 0.13 |
| P01HM010 | m3 | Hormigón HM-20/P/20 central | 0.049 | 45.526564571748 | 2.23 |
| P22TC070 | m | Tubo rígido PVC D=63 mm. | 1.000 | 1.0594546310879 | 1.06 |
| P22TC750 | kg | Limpiador unión PVC | 0.003 | 0.7895935458108 | 0.00 |
| P22TC760 | kg | Adhesivo unión PVC | 0.006 | 0.9595060809852 | 0.01 |
| P22TW500 | m | Hilo acerado 0,80 mm. para guía | 1.100 | 0.0099948550103 | 0.01 |
| P01DW090 | ud | Pequeño material | 1.000 | 0.2998456503079 | 0.30 |
|  |  | Total |  |  | 7.32 |

**E18TRC180** m CANAL. ENLACE SUP. PVC 3D40
7.000 m × 4.64 (4.78 con costes indirectos) = 33.46
Canalización de enlace superior y de acceso a cuarto de telecomunicaciones, empotrada desde la cubierta hasta el patinillo de comunicaciones formada por 3 tubos de 40 mm. de diámetro, de PVC rígido, con grado de protección IP 33,7 i/ p.p. de codos y piezas especiales. Instalada.

| Código | Ud | Descripción | Rendimiento | Precio | Importe |
|---|---|---|---|---|---|
| O01OB223 | h | Oficial 2ª Instalador telecomunicación | 0.100 | 16.2 | 1.62 |
| O01OA060 | h | Peón especializado | 0.003 | 15.2 | 0.05 |
| P22TC050 | m | Tubo rígido PVC D=40 mm. (material) | 3.000 | 0.3897993454003 | 1.17 |
| P22TC240 | ud | Codo 90º PVC D=40 mm. (material) | 3.000 | 0.4897478955029 | 1.47 |
| P22TW500 | m | Hilo acerado 0,80 mm. para guía | 3.300 | 0.0099948550103 | 0.03 |
| P01DW090 | ud | Pequeño material | 1.000 | 0.2998456503079 | 0.30 |
|  |  | Total |  |  | 4.64 |

**E18TRR410** ud RTRO. TERMINACIÓN TB+RDSI 55x100x15
1.000 ud × 131.32 (135.26 con costes indirectos) = 135.26
Registro de terminación de red de 55x100x15 cm. para canalizaciones interiores cuarto principal de comunicaciones, formado por caja aislante para empotrar de ABS provisto de tapa, con grado de protección IP 33,5 y rigidez dieléctrica mínima de 15 kV/mm., y un espesor mínimo de 2 mm., una base de enchufe de 10/16 A. i/conexionado y material auxiliar, instalado.

| Código | Ud | Descripción | Rendimiento | Precio | Importe |
|---|---|---|---|---|---|
| O01OB222 | h | Oficial 1ª Instalador telecomunicación | 0.201 | 16.8 | 3.38 |
| O01OB224 | h | Ayudante Instalador telecomunicación | 0.201 | 15.8 | 3.18 |
| P22TR450 | ud | Rtro. secundario 55x100x15 (material) | 1.000 | 106.40522643926 | 106.41 |
| TE16DMM090 | ud | B.ENCH.SCHUCO MERTEN-M1 | 1.000 | 18.05 | 18.05 |
| P01DW090 | ud | Pequeño material | 1.000 | 0.2998456503079 | 0.30 |
|  |  | Total |  |  | 131.32 |

**E19TRE150** ud REG.SECUNDARIO ARM. 45x45x15 (25/01/2002)
1.000 ud × 94.85 (97.7 con costes indirectos) = 97.70
Registro secundario para TB+RDSI, TLCA, SAFI y RTV de 45x45x15 cm. formado por armario de empotrar metálico provisto de puerta o tapa dotado de cerradura con llave y con grado de protección IP 3.X y grado de protección mecánica IK-7, para alojar los puntos de distribución de los diferentes servicios, conexionado y material auxiliar, instalado.

| Código | Ud | Descripción | Rendimiento | Precio | Importe |
|---|---|---|---|---|---|
| O01OB222 | h | Oficial 1ª Instalador telecomunicación | 0.335 | 16.8 | 5.63 |
| O01OB224 | h | Ayudante Instalador telecomunicación | 0.335 | 15.8 | 5.29 |
| P22TR430 | ud | Rtro. secundario 45x45x15 metálico (material; 17/02/2005) | 1.000 | 83.327106220563 | 83.33 |
| P01DW090 | ud | Pequeño material | 2.000 | 0.2998456503079 | 0.60 |
|  |  | Total |  |  | 94.85 |

Claves: material, servicio, conexión, auxiliar, distribución, mecánico, graduación, registro, protección, armario, empotrable, metal, puerta, tapa, cerrajería, llave, punto

**E19TRE130** ud REG.SECUNDARIO ARM. 50x70x15 (25/01/2002)
1.000 ud × 119.98 (123.58 con costes indirectos) = 123.58
Registro secundario para TB + RDSI, TLCA, SAFI y RTV de 50x70x15 cm. formado por armario de empotrar o superficial, metálico provisto de puerta o tapa dotado de cerradura con llave y con grado de protección IP-55 y grado de protección mecánica IK-10, para alojar los punto de distribución de los diferentes servicios, conexionado y material auxiliar, instalado.

| Código | Ud | Descripción | Rendimiento | Precio | Importe |
|---|---|---|---|---|---|
| O01OB222 | h | Oficial 1ª Instalador telecomunicación | 0.335 | 16.8 | 5.63 |
| O01OB224 | h | Ayudante Instalador telecomunicación | 0.335 | 15.8 | 5.29 |
| P22TR400 | ud | Rtro. secundario 50x70x15 metálico (material; 17/02/2005) | 1.000 | 108.46416657137 | 108.46 |
| P01DW090 | ud | Pequeño material | 2.000 | 0.2998456503079 | 0.60 |
|  |  | Total |  |  | 119.98 |

Claves: armario, conexión, graduación, mecánico, material, registro, protección, superficie, servicio, auxiliar, punto, empotrable, tapa, metal, llave, puerta, distribución, cerrajería

**BPVC60300** m BANDEJA PVC 60x300 mm (31/07/2006)
245.000 m × 13.26 (13.66 con costes indirectos) = 3346.70
Bandeja PVC de 60x300 mm para conexión del cuarto de comunicaciones con las canalizaciones de distribución de cada zona. Completamente instalado, i/pp de accesorios de fijación y tapa, completamente instalada y con posibilidad de sujeción de bridas al instalar los cables.

| Código | Ud | Descripción | Rendimiento | Precio | Importe |
|---|---|---|---|---|---|
| O01OB222 | h | Oficial 1ª Instalador telecomunicación | 0.134 | 16.8 | 2.25 |
| O01OB224 | h | Ayudante Instalador telecomunicación | 0.134 | 15.8 | 2.12 |
| PVC60300 | m | Bandeja PVC 60x300 (material; 19/01/2009) | 1.000 | 8.8854261041238 | 8.89 |
|  |  | Total |  |  | 13.26 |

**BPVC60150** m BANDEJA PVC 60x150 mm (31/07/2006)
152.000 m × 11.22 (11.56 con costes indirectos) = 1757.12
Bandeja PVC de 60x150 mm para conexión del cuarto de comunicaciones con las canalizaciones de distribución de cada zona. Completamente instalado, i/pp de accesorios de fijación y tapa, completamente instalada y con posibilidad de sujeción de bridas al instalar los cables.

| Código | Ud | Descripción | Rendimiento | Precio | Importe |
|---|---|---|---|---|---|
| O01OB222 | h | Oficial 1ª Instalador telecomunicación | 0.134 | 16.8 | 2.25 |
| O01OB224 | h | Ayudante Instalador telecomunicación | 0.134 | 15.8 | 2.12 |
| PVC60150 | m | Bandeja PVC 60x150 (material; 25/06/2009) | 1.000 | 6.8464756820302 | 6.85 |
|  |  | Total |  |  | 11.22 |

**REGPASOC** ud REGISTRO DE PASO TIPO C 17x17x8 cm (21/06/2009)
17.000 ud × 7 (7.21 con costes indirectos) = 122.57
Ud. Registro de paso tipo C, 17x17x8 cm, que permita entrada y salida de bandeja de PVC de 60x300, formado por una caja aislada para empotrar, con grado de protección IP-33.5 y rigidez dieléctrica mínima de 15 kV/mm, incluido accesorios y fijaciones. Medida la unidad instalada

| Código | Ud | Descripción | Rendimiento | Precio | Importe |
|---|---|---|---|---|---|
| O01OB223 | h | Oficial 2ª Instalador telecomunicación | 0.134 | 16.2 | 2.17 |
| REG1717 | ud | Registro de paso 17x17x8 (material; 22/06/2009) | 1.000 | 4.827514969957 | 4.83 |
|  |  | Total |  |  | 7 |

### CCTV SISTEMA VIDEOVIGILANCIA Y GRABACIÓN (31/07/2006)
Importe: 2669.14

**TEL-5.1** ud CÁMARA DE VIDEOVIGILANCIA COLOR (31/07/2006)
3.000 ud × 391.8 (403.55 con costes indirectos) = 1210.65
Cámara de vigilancia en red modelo AXIS M3011 o equivalente aprobado por la Dirección Facultativa, sensor de imagen de barrido progresivo 1/4'', objetivo 3,0 mm F2.0, ángulo de visión horizontal 66º, para conexión en red IP y alimentación vía PoE. Compresión tipo H.264. i/pp de elementos de sujeción y embellecedor. Completamente instalada, ajustada, comprobada y funcionando

| Código | Ud | Descripción | Rendimiento | Precio | Importe |
|---|---|---|---|---|---|
| O01OB222 | h | Oficial 1ª Instalador telecomunicación | 1.339 | 16.8 | 22.50 |
| O01OB224 | h | Ayudante Instalador telecomunicación | 1.339 | 15.8 | 21.16 |
| AXISM3011 | ud | Cámara IP Axis M3011 (material; 25/06/2009) | 1.000 | 348.14078971748 | 348.14 |
|  |  | Total |  |  | 391.8 |

**TEL-5.4** ud EQUIPO GRABADOR Y VISUALIZADOR (31/07/2006)
1.000 ud × 1416.01 (1458.49 con costes indirectos) = 1458.49
Equipo de grabación y visualización de imágenes provenientes de las cámaras en red, compuesto por ordenador con procesador Intel Dual Core (4 Gb de RAM y 1 Tb de HD, con monitor TFT de 19'' y tarjeta de red, incluye licencia Sistema Operativo Windows OEM) y software de control y grabación Axis Camera Station (para realizar grabaciones continuas de las cámaras y poder buscar en cualquier momento eventos asociados a las distintas cámaras). Incluye licencia para 10 cámaras, completamente instalado, programado, comprobado y funcionando. Incluye soporte y curso de formación al personal de explotación

| Código | Ud | Descripción | Rendimiento | Precio | Importe |
|---|---|---|---|---|---|
| O01OB222 | h | Oficial 1ª Instalador telecomunicación | 2.009 | 16.8 | 33.75 |
| O01OB223 | h | Oficial 2ª Instalador telecomunicación | 2.009 | 16.2 | 32.55 |
| AXISSW | ud | Sofware Axis Camera Station (material; 22/06/2009) | 1.000 | 613.26431371972 | 613.26 |
| PC-VIGIL | ud | Ordenador PC + TFT 19'' s/caractísticas (material; 22/06/2009) | 1.000 | 736.45090172121 | 736.45 |
|  |  | Total |  |  | 1416.01 |

## CAP38 SEGURIDAD Y SALUD (10/12/2003)
Importe: 51713.47

### SS3 SEÑALIZACION Y BALIZAMIENTO (22/12/1998)
Importe: 953.72

**E26FJ010** ud SEÑAL POLIESTILRENO 210x297 mm.NO FOTOL.
12.000 ud × 5.45 (5.61 con costes indirectos) = 67.32
Señalización de equipos contra incendios no fotoluminiscente, de riesgo diverso, advertencia de peligro, prohibición, evacuación y salvamento, en poliestireno de 1,5 mm, de dimensiones 210x297 mm. Medida la unidad instalada.

| Código | Ud | Descripción | Rendimiento | Precio | Importe |
|---|---|---|---|---|---|
| O01OA060 | h | Peón especializado | 0.191 | 15.2 | 2.90 |
| P23FK030 | ud | Señal poliprop. 210x297mm.no fotol. (material; 01/03/2006) | 1.000 | 2.5486880276171 | 2.55 |
|  |  | Total |  |  | 5.45 |

Claves: dimensión, poliestireno, incendio, evacuación, equipo, señalización

**E28ES030** ud SEÑAL CIRCULAR I/SOPORTE
2.000 ud × 23.95 (24.67 con costes indirectos) = 49.34
Señal de seguridad circular de D=60 cm., normalizada, con soporte metálico de acero galvanizado de 80x40x2 mm. y 2 m. de altura, amortizable en cinco usos, i/p.p. de apertura de pozo, hormigonado H-100/40, colocación y desmontaje. s/ R.D. 485/97.

| Código | Ud | Descripción | Rendimiento | Precio | Importe |
|---|---|---|---|---|---|
| O01OA070 | h | Peón ordinario | 0.153 | 14.8 | 2.26 |
| P31SV030 | ud | Señal circul. D=60 cm.reflex.EG (material) | 0.200 | 78.439622120544 | 15.69 |
| P31SV050 | ud | Poste galvanizado 80x40x2 de 2 m (material) | 0.200 | 14.492539764881 | 2.90 |
| A03H060 | m3 | HORMIGÓN H-100 kg/cm2 Tmáx.40 | 0.064 | 48.4 | 3.10 |
|  |  | Total |  |  | 23.95 |

**E28ES010** ud SEÑAL TRIANGULAR I/SOPORTE
1.000 ud × 16.4 (16.89 con costes indirectos) = 16.89
Señal de seguridad triangular de L=70 cm., normalizada, con trípode tubular, amortizable en cinco usos, i/colocación y desmontaje. s/ R.D. 485/97.

| Código | Ud | Descripción | Rendimiento | Precio | Importe |
|---|---|---|---|---|---|
| O01OA050 | h | Ayudante | 0.115 | 15.8 | 1.82 |
| P31SV010 | ud | Señal triang. L=70 cm.reflex. EG (material) | 0.200 | 43.807449509983 | 8.76 |
| P31SV060 | ud | Trípode tubular para señal (material) | 0.200 | 29.105017789886 | 5.82 |
|  |  | Total |  |  | 16.4 |

**E35PCB190** ud VALLA EXTENSIBLE REFLECTANTE (20/04/1998)
40.000 ud × 12.57 (12.95 con costes indirectos) = 518.00
Valla extensible reflectante hasta 3 m. en colores rojo y blanco, amortizable en 5 usos, incluso colocación y desmontaje.

| Código | Ud | Descripción | Rendimiento | Precio | Importe |
|---|---|---|---|---|---|
| O01OA070 | h | Peón ordinario | 0.077 | 14.8 | 1.14 |
| P35CB060 | ud | Valla extensible reflec. 3 m (material; 22/12/1998) | 0.200 | 57.140586093674 | 11.43 |
|  |  | Total |  |  | 12.57 |

**E35ES080** ud PLACA SEÑALIZACIÓN-INFORMACI (20/04/1998)
35.000 ud × 2.7 (2.78 con costes indirectos) = 97.30
Placa señalización-información en PVC serigrafiado de 50x30 cm., fijada mecanicamente, amortizable en 3 usos, incluso colocación y desmontaje.

| Código | Ud | Descripción | Rendimiento | Precio | Importe |
|---|---|---|---|---|---|
| O01OA070 | h | Peón ordinario | 0.115 | 14.8 | 1.70 |
| P35SV120 | ud | Placa informativa PVC 50x30 (material; 22/12/1998) | 0.333 | 3.0084513580892 | 1.00 |
|  |  | Total |  |  | 2.7 |

| Medición | Uds. | Parcial |
|---|---|---|
|  | 35 | 35.00 |
| señalización riesgo |  |  |
| Total |  | 35.00 |

**E35EB010** m CINTA DE BALIZAMIENTO BICOLO (20/04/1998)
300.000 m × 0.6 (0.62 con costes indirectos) = 186.00
Cinta de balizamiento bicolor rojo/blanco de material plástico, incluso colocación y desmontaje.

| Código | Ud | Descripción | Rendimiento | Precio | Importe |
|---|---|---|---|---|---|
| O01OA070 | h | Peón ordinario | 0.038 | 14.8 | 0.56 |
| P35SB010 | m | Cinta balizamiento bicolor 8 (material; 09/07/1997) | 1.100 | 0.0399794200411 | 0.04 |
|  |  | Total |  |  | 0.6 |

**E28ES040** ud SEÑAL STOP D=60cm. I/SOPORTE
1.000 ud × 18.32 (18.87 con costes indirectos) = 18.87
Señal de stop, tipo octogonal de D=60 cm., normalizada, con soporte de acero galvanizado de 80x40x2 mm. y 2 m. de altura, amortizable en cinco usos, i/p.p. de apertura de pozo, hormigonado H-100/40, colocación y desmontaje. s/ R.D. 485/97.

| Código | Ud | Descripción | Rendimiento | Precio | Importe |
|---|---|---|---|---|---|
| O01OA070 | h | Peón ordinario | 0.153 | 14.8 | 2.26 |
| P31SV040 | ud | Señal stop D=60 cm.oct.reflex.EG (material) | 0.200 | 50.324094976674 | 10.06 |
| P31SV050 | ud | Poste galvanizado 80x40x2 de 2 m | 0.200 | 14.492539764881 | 2.90 |
| A03H060 | m3 | HORMIGÓN H-100 kg/cm2 Tmáx.40 | 0.064 | 48.4 | 3.10 |
|  |  | Total |  |  | 18.32 |

### SS1 PROTECCIONES COLECTIVAS (22/12/1998)
Importe: 19614.63

**E28PCB161** ud VALLADO ENREJADOS GALVAN.
1.000 ud × 5827.56 (6002.39 con costes indirectos) = 6002.39
Montaje, estancia durante toda la obra y desmontaje de vallado realizado con paneles prefabricados de 3.50x2,00 m. de altura, enrejados de 80x150 mm. y D=8 mm. de espesor, soldado a tubos de D=40 mm. y 1,50 mm. de espesor, todo ello galvanizado en caliente, sobre soporte de hormigón prefabricado separados cada 3,50 m., incluso accesorios de fijación, p.p. de portón de acceso de vehículos y de puerta de acceso de peatones, s/ R.D. 486/97 y detalle de planos.

| Código | Ud | Descripción | Rendimiento | Precio | Importe |
|---|---|---|---|---|---|
| O01OA070 | h | Peón ordinario | 9.190 | 14.8 | 136.01 |
| P31CB91 | ud | Implantación vallado enrejado móvil (material) | 1.000 | 5691.5501958842 | 5691.55 |
|  |  | Total |  |  | 5827.56 |

**E28PCA010** ud TAPA PROVISIONAL ARQUETA 38X38
20.000 ud × 3.03 (3.12 con costes indirectos) = 62.40
Tapa provisional para arquetas de 38x38 cm., huecos de forjado o asimilables, formada mediante tablones de madera de 20x5 cms. armados mediante clavazón, incluso colocación (amortizable en dos usos).

| Código | Ud | Descripción | Rendimiento | Precio | Importe |
|---|---|---|---|---|---|
| O01OA070 | h | Peón ordinario | 0.038 | 14.8 | 0.562 |
| P31CA010 | ud | Tapa provisional arqueta 38x38 (material) | 0.500 | 4.4677001895876 | 2.234 |
| P01DW90 | ud | Pequeño material (material) | 1.000 | 0.229881665236 | 0.230 |
|  |  | Total |  |  | 3.03 |

**E28PCA020** ud TAPA PROVISIONAL ARQUETA 51X51
12.000 ud × 3.67 (3.78 con costes indirectos) = 45.36
Tapa provisional para arquetas de 51x51 cm., huecos de forjado o asimilables, formada mediante tablones de madera de 20x5 cms. armados mediante clavazón, incluso colocación, (amortizable en dos usos).

| Código | Ud | Descripción | Rendimiento | Precio | Importe |
|---|---|---|---|---|---|
| O01OA070 | h | Peón ordinario | 0.038 | 14.8 | 0.562 |
| P31CA020 | ud | Tapa provisional arqueta 51x51 (material) | 0.500 | 5.7470416309012 | 2.874 |
| P01DW90 | ud | Pequeño material | 1.000 | 0.229881665236 | 0.230 |
|  |  | Total |  |  | 3.67 |

**E28PCA030** ud TAPA PROVISIONAL ARQUETA 63X63
16.000 ud × 5.61 (5.78 con costes indirectos) = 92.48
Tapa provisional para arquetas de 63x63 cm., huecos de forjado o asimilables, formada mediante tablones de madera de 20x5 cms. armados mediante clavazón, incluso colocación, (amortizable en dos usos).

| Código | Ud | Descripción | Rendimiento | Precio | Importe |
|---|---|---|---|---|---|
| O01OA070 | h | Peón ordinario | 0.077 | 14.8 | 1.14 |
| P31CA030 | ud | Tapa provisional arqueta 63x63 (material) | 0.500 | 8.475637048703 | 4.24 |
| P01DW90 | ud | Pequeño material | 1.000 | 0.229881665236 | 0.23 |
|  |  | Total |  |  | 5.61 |

**E28PB020** m BARANDILLA CONIX Y TUBOS
80.000 m × 3.5 (3.61 con costes indirectos) = 288.80
Barandilla de protección de perímetros de forjados, compuesta por guardacuerpos metálico cada 2,5 m. (amortizable en 8 usos), fijado al forjado mediante conos de goma embutidos durante el hormigonado, pasamanos y travesaño intermedio formado por tubo 50 mm. (amortizable en 10 usos), pintado en amarillo y negro, y rodapié de 15x5 cm. (amortizable en 3 usos), incluso colocación y desmontaje. s/ R.D. 486/97.

| Código | Ud | Descripción | Rendimiento | Precio | Importe |
|---|---|---|---|---|---|
| O01OA030 | h | Oficial primera | 0.077 | 16.8 | 1.29 |
| O01OA070 | h | Peón ordinario | 0.077 | 14.8 | 1.14 |
| P31CB020 | ud | Guardacuerpos metálico (material) | 0.065 | 4.8375098249673 | 0.31 |
| P35CB210 | m | Pasamanos tubo D=50 mm. (material; 22/12/1998) | 0.240 | 2.2588372323194 | 0.54 |
| P31CB040 | m3 | Tabla madera pino 15x5 cm. (material) | 0.003 | 48.385093104683 | 0.15 |
| P31CB21 | ud | Conos de goma p/embutir forjado (material) | 0.065 | 1.0894391961187 | 0.07 |
|  |  | Total |  |  | 3.5 |

| Medición | Uds. | Largo | Parcial |
|---|---|---|---|
| huecos | 1 | 80.00 | 80.00 |
| Total |  |  | 80.00 |

**E28PB105** m BARANDILLA PROTECCIÓN HUECOS VERTICALES
87.680 m × 3.49 (3.59 con costes indirectos) = 314.77
Barandilla protección de 1 m. de altura en aberturas verticales de puertas de ascensor y balcones, formada por módulo prefabricado con tubo de acero D=50 mm. con pasamanos y travesaño intermedio con verticales cada metro (amortizable en 10 usos) y rodapié de madera de pino de 15x5cm. incluso montaje y desmontaje. s/R.D. 486/97.

| Código | Ud | Descripción | Rendimiento | Precio | Importe |
|---|---|---|---|---|---|
| O01OA070 | h | Peón ordinario | 0.153 | 14.8 | 2.264 |
| P35CB210 | m | Pasamanos tubo D=50 mm. | 0.520 | 2.2588372323194 | 1.175 |
| P31CB040 | m3 | Tabla madera pino 15x5 cm. | 0.001 | 48.385093104683 | 0.048 |
|  |  | Total |  |  | 3.49 |

Claves: prefabricado, amortización, desmontable, puerta, pino, madero, balcón, rodapié, pasamano, ascensor, acero, tubo, módulo, hueco, protección, vertical, barandilla, montaje, travesaño

| Medición | Uds. | Largo | Parcial |
|---|---|---|---|
|  | 4 | 1.88 | 7.52 |
|  | 4 | 1.88 | 7.52 |
|  | 4 | 1.76 | 7.04 |
|  | 4 | 1.76 | 7.04 |
|  | 3 | 4.74 | 14.22 |
|  | 3 | 4.74 | 14.22 |
|  | 3 | 5.02 | 15.06 |
|  | 3 | 5.02 | 15.06 |
| Total |  |  | 87.68 |

**E28PH050** m2 PROTECCIÓN HUECO HORZ. C/MALLAZO
13.240 m2 × 5.55 (5.72 con costes indirectos) = 75.73
Cubrición de hueco horizontal con mallazo electrosoldado de 15x15 cm. D=4 mm., para protección fijado con conectores al zuncho del hueco y pasante sobre las tabicas y empotrado un metro a cada lado en la capa de compresión por cada lado, incluso cinta de señalización a 0,90 m. de altura fijada con pies derechos. (amortizable en un solo uso). s/R.D. 486/97.

| Código | Ud | Descripción | Rendimiento | Precio | Importe |
|---|---|---|---|---|---|
| O01OA030 | h | Oficial primera | 0.061 | 16.8 | 1.02 |
| O01OA060 | h | Peón especializado | 0.061 | 15.2 | 0.93 |
| P31CR150 | m2 | Mallazo 15x15x5-1.938 kg/m2. (material) | 4.000 | 0.7795986908005 | 3.12 |
| P35SB010 | m | Cinta balizamiento bicolor 8 | 0.428 | 0.0399794200411 | 0.02 |
| P31SV050 | ud | Poste galvanizado 80x40x2 de 2 m | 0.016 | 14.492539764881 | 0.23 |
| P01DW90 | ud | Pequeño material | 1.000 | 0.229881665236 | 0.23 |
|  |  | Total |  |  | 5.55 |

Claves: protección, capa, compresión, pasante, cinta, señalización, horizontal, pie, amortización, hueco, zuncho, conexión, electrosoldadura, mallazo, cubrición, empotrable, tabica, fijación

| Medición | Uds. | Largo | Ancho | Parcial |
|---|---|---|---|---|
| ascensor | 4 | 1.88 | 1.76 | 13.24 |
| Total |  |  |  | 13.24 |

**E28PH110** m2 PROTECC. HORIZ. CUAJADO TABLONES
60.000 m2 × 7.97 (8.21 con costes indirectos) = 492.60
Protección horizontal de huecos con cuajado de tablones de madera de pino de 20x7 cm. unidos a clavazón, incluso instalación y desmontaje. ( amortizable en 10 usos). s/ R.D. 486/97.

| Código | Ud | Descripción | Rendimiento | Precio | Importe |
|---|---|---|---|---|---|
| O01OB010 | h | Oficial 1ª encofrador | 0.191 | 16.8 | 3.21 |
| O01OB020 | h | Ayudante encofrador | 0.191 | 15.8 | 3.02 |
| P31CB030 | m3 | Tablón madera pino 20x7 cm. (material) | 0.010 | 167.51376997201 | 1.68 |
| P31CB200 | kg | Puntas planas acero 20x100 (material) | 0.100 | 0.6296758656466 | 0.06 |
|  |  | Total |  |  | 7.97 |

**E35PCB100** m BARANDILLA DE PROTECCIÓN ANDAMIOS (22/04/1998)
560.000 m × 3.64 (3.75 con costes indirectos) = 2100.00
Barandilla de protección de perímetros de andamios tubulares, compuesta por pasamanos y travesaño intermedio formado por tubo 50 mm, y rodapié de madera de pino de 15x5 cm., incluso colocación y desmontaje. Ordenanza General de Seguridad e Higiene del 9-3-71 Art. 20.

| Código | Ud | Descripción | Rendimiento | Precio | Importe |
|---|---|---|---|---|---|
| O01OA030 | h | Oficial primera | 0.096 | 16.8 | 1.61 |
| O01OA070 | h | Peón ordinario | 0.096 | 14.8 | 1.42 |
| P35CB210 | m | Pasamanos tubo D=50 mm. | 0.120 | 2.2588372323194 | 0.27 |
| P31CB040 | m3 | Tabla madera pino 15x5 cm. | 0.003 | 48.385093104683 | 0.15 |
| P35CB220 | ud | Brida soporte para barandill (material; 22/12/1998) | 0.150 | 1.2793414413137 | 0.19 |
|  |  | Total |  |  | 3.64 |

**E35PCR060** m2 PROTECCIÓN VERTICAL DE ANDAMIO (22/12/1998)
5050.320 m2 × 0.83 (0.85 con costes indirectos) = 4292.77
Protección vertical de andamiada con malla tupida de tejido plástico, amortizable en dos usos, i/p.p. de cuerdas de sujeción, colocación y desmontaje. Ordenanza General de Seguridad e Higiene del 9-3-71 Art. 21 a 23.
A todos los efectos el andamio europeo, necesario para la ejecución de los trabajos de fachada, cubierta, etc, será considerado como un medio auxiliar de la obra, por lo tanto no procede su valoración como medida de protección colectiva.

| Código | Ud | Descripción | Rendimiento | Precio | Importe |
|---|---|---|---|---|---|
| O01OA070 | h | Peón ordinario | 0.038 | 14.8 | 0.562 |
| P35CR020 | m2 | Malla tupida tejido sintétic (material; 22/12/1998) | 0.500 | 0.5297273155439 | 0.265 |
|  |  | Total |  |  | 0.83 |

| Medición | Uds. | Largo | Alto | Parcial |
|---|---|---|---|---|
|  | 2 | 6.28 | 5.35 | 67.20 |
|  | 2 | 7.24 | 5.35 | 77.47 |
|  | 1 | 16.40 | 5.35 | 87.74 |
|  | 2 | 38.69 | 12.35 | 955.64 |
|  | 2 | 17.80 | 12.35 | 439.66 |
|  | 2 | 16.41 | 12.35 | 405.33 |
|  | 2 | 16.21 | 12.35 | 400.39 |
|  | 1 | 16.71 | 8.35 | 139.53 |
|  | 1 | 4.06 | 8.35 | 33.90 |
|  | 1 | 7.20 | 8.35 | 60.12 |
|  | 1 | 3.95 | 8.35 | 32.98 |
|  | 1 | 70.84 | 8.35 | 591.51 |
|  | 1 | 20.90 | 8.35 | 174.52 |
|  | 1 | 71.75 | 8.35 | 599.11 |
|  | 1 | 36.99 | 8.35 | 308.87 |
|  | 1 | 16.40 | 8.35 | 136.94 |
|  | 1 | 36.39 | 8.35 | 303.86 |
|  | 1 | 6.60 | 8.35 | 55.11 |
|  | 1 | 21.61 | 8.35 | 180.44 |
| Total |  |  |  | 5050.32 |

**E28PCM040** m ANDAMIO PROTECCIÓN PEATONAL 1,5M
16.000 m × 11.2 (11.54 con costes indirectos) = 184.64
Marquesina de acceso a obra formada por andamio de protección para pasos peatonales formado por pórticos de 1,5 m. de ancho y 4 m. de altura, arriostrados cada 2,5 m., con plataforma y plinto de madera, i/montaje y desmontaje. s/ R.D. 486/97.

| Código | Ud | Descripción | Rendimiento | Precio | Importe |
|---|---|---|---|---|---|
| O01OA030 | h | Oficial primera | 0.268 | 16.8 | 4.502 |
| O01OA070 | h | Peón ordinario | 0.268 | 14.8 | 3.966 |
| P31CM030 | ud | Pórtico andamio 1,50 m. (material) | 0.040 | 14.332622084717 | 0.573 |
| P31CM040 | ud | Cruceta para andamio 3 m. (material) | 0.160 | 5.397221705542 | 0.864 |
| P31CM050 | ud | Base regulable para pórtico 400 mm. (material) | 0.080 | 6.4366866266094 | 0.515 |
| P31CM060 | ud | Longitudinal para andamio (material) | 0.080 | 5.0673914902033 | 0.405 |
| P31CB035 | m3 | Tabloncillo madera pino 20x5 cm. (material) | 0.005 | 74.041885916028 | 0.370 |
|  |  | Total |  |  | 11.2 |

| Medición | Uds. | Largo | Parcial |
|---|---|---|---|
| accesos a obra | 4 | 4.00 | 16.00 |
| Total |  |  | 16.00 |

**E28PM71** ud PLATAFORMA VOLADA DESCARGA
2.000 ud × 123.78 (127.49 con costes indirectos) = 254.98
Suministro e instalación para toda la obra de plataforma metálica portátil con trampilla basculante para descarga de materiales en planta con barandillas y compuertas de seguridad de 1,80x1,56 m. de chapa lagrimada, apilable y plegable, fijada al forjado mediante anclajes y puntales metálicos telescópicos (amortizable en 10 usos), instalada i/desmontaje. s/ R.D. 486/97.

| Código | Ud | Descripción | Rendimiento | Precio | Importe |
|---|---|---|---|---|---|
| O01OA030 | h | Oficial primera | 0.383 | 16.8 | 6.43 |
| O01OA050 | h | Ayudante | 0.383 | 15.8 | 6.05 |
| P31CB010 | ud | Puntal metálico telescópico 3 m. (material) | 0.300 | 5.0374069251726 | 1.51 |
| P31CM91 | ud | Plataforma volada metálica c/tra (material) | 0.300 | 365.9816059108 | 109.79 |
|  |  | Total |  |  | 123.78 |

**E28PR050** m MALLA POLIETILENO DE SEGURIDAD
100.000 m × 1.33 (1.37 con costes indirectos) = 137.00
Malla de polietileno alta densidad con tratamiento antiultravioleta, color naranja de 1 m. de altura, tipo stopper, i/colocación y desmontaje, amortizable en tres usos. s/ R.D. 486/97.

| Código | Ud | Descripción | Rendimiento | Precio | Importe |
|---|---|---|---|---|---|
| O01OA070 | h | Peón ordinario | 0.077 | 14.8 | 1.14 |
| P31CR010 | m | Malla plástica stopper 1,00 m. (material) | 0.333 | 0.5797015905953 | 0.19 |
|  |  | Total |  |  | 1.33 |

**E28PE020** ud TOMA DE TIERRA R80 Oh;R=100 Oh.m
4.000 ud × 80.2 (82.61 con costes indirectos) = 330.44
Toma de tierra para una resistencia de tierra R</=80 Ohmios y una resistividad R=100 Oh.m. formada por arqueta de ladrillo macizo de 38x38x30 cm., tapa de hormigón armado, tubo de PVC de D=75 mm., electrodo de acero cobrizado 14,3 mm. y 100 cm., de profundidad hincado en el terreno, línea de t.t. de cobre desnudo de 35 mm2., con abrazadera a la pica, instalado. MI BT 039.

| Código | Ud | Descripción | Rendimiento | Precio | Importe |
|---|---|---|---|---|---|
| O01OA030 | h | Oficial primera | 1.149 | 16.8 | 19.30 |
| O01OA050 | h | Ayudante | 0.574 | 15.8 | 9.07 |
| O01OA070 | h | Peón ordinario | 0.383 | 14.8 | 5.67 |
| O01OB200 | h | Oficial 1ª electricista | 0.574 | 16.8 | 9.64 |
| O01OB210 | h | Oficial 2ª electricista | 0.574 | 16.2 | 9.30 |
| P01LT020 | mu | Ladrillo perfora. tosco 25x12x7 | 0.045 | 44.976847546184 | 2.02 |
| A02A080 | m3 | MORTERO CEMENTO 1/6 M-40 | 0.020 | 41.43 | 0.83 |
| A02A050 | m3 | MORTERO CEMENTO 1/3 M-160 | 0.015 | 54.29 | 0.81 |
| P02EAT020 | ud | Tapa cuadrada HA e=6cm 50x50cm (material) | 1.000 | 9.655029939914 | 9.66 |
| P17VP040 | ud | Codo M-H PVC evacuación j.peg. 75 mm. (material) | 0.500 | 1.1294186161597 | 0.56 |
| P31CE040 | m | Pica cobre p/toma tierra 14,3 (material) | 1.000 | 4.1878442493002 | 4.19 |
| P31CE020 | m | Cable cobre desnudo D=35 mm. (material) | 3.000 | 0.989490646016 | 2.97 |
| P31CE050 | ud | Grapa para pica (material) | 1.000 | 1.9489967270013 | 1.95 |
| P15EC020 | ud | Puente de prueba (material; 01/03/2006) | 1.000 | 4.217828814331 | 4.22 |
|  |  | Total |  |  | 80.2 |

Claves: abrazadera, línea, pica, terreno, hinca, cobre, ladrillo, resistencia, PVC, tierra, desnudo, armadura, macizo, toma, electrodo, hormigón, tapa, tubo, acero, arqueta

**E28PE180** ud CUADRO DE OBRA 63 A. MODELO 5
5.000 ud × 667.78 (687.81 con costes indirectos) = 3439.05
Cuadro de obra trifasico 63 A, compuesto por armario metálico con revestimiento de poliester de 600x500 cm. con salida lateral por toma de corriente y salida interior por bornes fijos, soportes, manecilla de sujecion y/o anillos de elevacion, con cerradura, MT General de 4x63 A., 3 diferenciales de 2x25 A. 30 mA, 4x40 A. 30 mA y 4x40 A. 30 mA, respectivamente, 6 MT por base, dos de 2x16 A., dos de 4x32 A. y dos de 4x32 A., incluyendo cableado, rotulos de identificacion, 6 bases de salida y p.p. de conexion a tierra, instalado (amortizable en 4 obras) s/ITC-BT-33 del REBT, RD 842/2002 de 02/08/2002 y UNE-EN 60439-4.

| Código | Ud | Descripción | Rendimiento | Precio | Importe |
|---|---|---|---|---|---|
| P31CE210 | ud | Cuadro de obra 63 A. Modelo 5 (material) | 0.250 | 2671.1250014928 | 667.78 |
|  |  | Total |  |  | 667.78 |

Claves: lateral, tierra, conexión, rótulo, cableado, armario, metal, amortización, revestimiento, base, toma, salida, compuesto, interior, diferencial, cerrajería, elevación, anillo, sujeción, soporte, cuadro, modelo, poliéster, trifásico

**E28PE010** ud LÁMPARA PORTATIL MANO
10.000 ud × 16.93 (17.44 con costes indirectos) = 174.40
Lámpara portátil de mano, con cesto protector y mango aislante, (amortizable en 3 usos). s/R.D. 486/97 y R.D. 614/2001.

| Código | Ud | Descripción | Rendimiento | Precio | Importe |
|---|---|---|---|---|---|
| P31CE010 | ud | Lámpara portátil mano (material) | 0.333 | 50.833832582198 | 16.93 |
|  |  | Total |  |  | 16.93 |

Claves: amortización, mango, protección, mano, portátil, lámpara, aislante

**E18GLB020** ud BLQ.AUT.EMERG.90 Lúm.LEGRAND IP65
22.000 ud × 58.55 (60.31 con costes indirectos) = 1326.82
Luminaria de emergencia autónoma Legrand tipo B65, IP65 de 90 lúm., con lámpara fluorescente, fabricada según normas EN 60598-2-22, UNE 20392-93, autonomía superior a 1 hora. Con certificado de ensayo (LCOE) y marca N de producto certificado, para instalación saliente o empotrable sin accesorios, enchufable con zócalo conector. Cumple con las Directivas de compatibilidad electromagnéticas y baja tensión, de obligado cumplimiento. Alimentación 230 V. 50/60 Hz. Acumuladores estancos Ni-Cd, alta temperatura, materiales resistentes al calor y al fuego. Puesta en marcha por telemando, con bornes protegidas contra conexión accidental a 230 V. Instalado incluyendo replanteo, accesorios de anclaje y conexionado.

| Código | Ud | Descripción | Rendimiento | Precio | Importe |
|---|---|---|---|---|---|
| O01OB200 | h | Oficial 1ª electricista | 0.277 | 16.8 | 4.65 |
| P16ELB060 | ud | Emerg.Legrand B65 90 lm. 1 h. IP65 (material) | 1.000 | 53.602407420041 | 53.60 |
| P01DW090 | ud | Pequeño material | 1.000 | 0.2998456503079 | 0.30 |
|  |  | Total |  |  | 58.55 |

Claves: alto, enchufe, conexión, magnético, tensión, obligar, alimentar, estanco, empotrable, accesorio, temperatura, acumulador, automático, anclaje, replanteo, protección, mando, zócalo, producción, calor, material, fuego, Legrand, norma, emergencia, autónomo, lámpara, fluorescencia, fabricación, luminaria, resistencia, hora, ensayo

### SS4 PROTECCIONES INDIVIDUALES (22/12/1998)
Importe: 3938.75

**E28RA010** ud CASCO DE SEGURIDAD
68.000 ud × 2.01 (2.07 con costes indirectos) = 140.76
Casco de seguridad con arnés de adaptación. Certificado CE. s/R.D. 773/97 y R.D. 1407/92.

| Código | Ud | Descripción | Rendimiento | Precio | Importe |
|---|---|---|---|---|---|
| P31IA010 | ud | Casco seguridad (material) | 1.000 | 2.0089658570629 | 2.01 |
|  |  | Total |  |  | 2.01 |

Claves: casco, círculo, adaptar, seguridad

**E28RA030** ud CASCO SEGURIDAD DIELÉCTRICO
15.000 ud × 2.74 (2.82 con costes indirectos) = 42.30
Casco de seguridad dieléctrico con pantalla para protección de descargas eléctricas, (amortizable en 5 usos). Certificado CE. s/R.D. 773/97 y R.D. 1407/92.

| Código | Ud | Descripción | Rendimiento | Precio | Importe |
|---|---|---|---|---|---|
| P31IA030 | ud | Casco seg. dieléctr. c. pantalla (material) | 0.200 | 13.68295650905 | 2.74 |
|  |  | Total |  |  | 2.74 |

Claves: eléctrico, amortización, seguridad, descarga, dieléctrico, protección, círculo, casco, pantalla

**E28RA070** ud GAFAS CONTRA IMPACTOS
34.000 ud × 2.65 (2.73 con costes indirectos) = 92.82
Gafas protectoras contra impactos, incoloras, (amortizables en 3 usos). Certificado CE. s/R.D. 773/97 y R.D. 1407/92.

| Código | Ud | Descripción | Rendimiento | Precio | Importe |
|---|---|---|---|---|---|
| P31IA120 | ud | Gafas protectoras (material) | 0.333 | 7.9658994431796 | 2.65 |
|  |  | Total |  |  | 2.65 |

Claves: incoloro, amortización, círculo, gafa, protección, impacto

**E28RA090** ud GAFAS ANTIPOLVO
68.000 ud × 0.91 (0.94 con costes indirectos) = 63.92
Gafas antipolvo antiempañables, panorámicas, (amortizables en 3 usos). Certificado CE. s/R.D. 773/97 y R.D. 1407/92.

| Código | Ud | Descripción | Rendimiento | Precio | Importe |
|---|---|---|---|---|---|
| P31IA140 | ud | Gafas antipolvo (material) | 0.333 | 2.7385902728121 | 0.91 |
|  |  | Total |  |  | 0.91 |

Claves: gafa, círculo, polvo, amortización

**E28RA060** ud PANTALLA CONTRA PARTÍCULAS
12.000 ud × 0.9 (0.93 con costes indirectos) = 11.16
Pantalla para protección contra partículas, con sujeción en cabeza, (amortizable en 5 usos). Certificado CE. s/R.D. 773/97 y R.D. 1407/92.

| Código | Ud | Descripción | Rendimiento | Precio | Importe |
|---|---|---|---|---|---|
| P31IA110 | ud | Pantalla protección c.partículas (material) | 0.200 | 4.4876898996081 | 0.90 |
|  |  | Total |  |  | 0.9 |

Claves: amortización, cabeza, sujeción, pantalla, protección, círculo, partícula

**E28RA055** ud PANTALLA SOLDADURA OXIACETILÉNICA
12.000 ud × 1.43 (1.47 con costes indirectos) = 17.64
Pantalla de seguridad para soldadura oxiacetilénica, abatible con fijación en cabeza, (amortizable en 5 usos). Certificado CE. s/R.D. 773/97 y R.D. 1407/92.

| Código | Ud | Descripción | Rendimiento | Precio | Importe |
|---|---|---|---|---|---|
| P31IA115 | ud | Pantalla soldar oxiacetilénica (material) | 0.200 | 7.1563161873483 | 1.43 |
|  |  | Total |  |  | 1.43 |

Claves: cabeza, seguridad, amortización, pantalla, soldadura, abatible, fijación, círculo

**E28RA100** ud SEMI MÁSCARA ANTIPOLVO 1 FILTRO
68.000 ud × 6 (6.18 con costes indirectos) = 420.24
Semi-mascarilla antipolvo un filtro, (amortizable en 3 usos). Certificado CE. s/R.D. 773/97 y R.D. 1407/92.

| Código | Ud | Descripción | Rendimiento | Precio | Importe |
|---|---|---|---|---|---|
| P31IA150 | ud | Semi-mascarilla 1 filtro (material) | 0.333 | 18.030718438514 | 6.00 |
|  |  | Total |  |  | 6 |

Claves: polvo, máscara, filtro, amortización, círculo

**E28RA105** ud SEMI MASCAR. ANTIPOLVO 2 FILTROS
34.000 ud × 10.68 (11 con costes indirectos) = 374.00
Semi-mascarilla antipolvo doble filtro, (amortizable en 3 usos). Certificado CE. s/R.D. 773/97 y R.D. 1407/92.

| Código | Ud | Descripción | Rendimiento | Precio | Importe |
|---|---|---|---|---|---|
| P31IA155 | ud | Semi-mascarilla 2 filtros (material) | 0.333 | 32.083484582944 | 10.68 |
|  |  | Total |  |  | 10.68 |

Claves: amortización, doble, filtro, círculo, polvo

**E28RA120** ud CASCOS PROTECTORES AUDITIVOS
34.000 ud × 2.99 (3.08 con costes indirectos) = 104.72
Protectores auditivos con arnés a la nuca, (amortizables en 3 usos). Certificado CE. s/R.D. 773/97 y R.D. 1407/92.

| Código | Ud | Descripción | Rendimiento | Precio | Importe |
|---|---|---|---|---|---|
| P31IA200 | ud | Cascos protectores auditivos (material) | 0.333 | 8.9653849442059 | 2.99 |
|  |  | Total |  |  | 2.99 |

Claves: casco, círculo, amortización, protección, oído

**E28RC140** ud MANDIL CUERO PARA SOLDADOR
12.000 ud × 3.62 (3.73 con costes indirectos) = 44.76
Mandil de cuero para soldador, (amortizable en 3 usos). Certificado CE. s/R.D. 773/97 y R.D. 1407/92.

| Código | Ud | Descripción | Rendimiento | Precio | Importe |
|---|---|---|---|---|---|
| P31IC130 | ud | Mandil cuero para soldador (material) | 0.333 | 10.874402251166 | 3.62 |
|  |  | Total |  |  | 3.62 |

Claves: soldadura, amortización, círculo, cuero, mandil

**E28RSB040** ud CINTURÓN DE SUJECCIÓN Y RETENCIÓN (01/03/2006)
27.000 ud × 9.12 (9.39 con costes indirectos) = 253.53
Cinturón de sujeción con enganche dorsal, fabricado en algodón anti-sudoración con bandas de poliéster, hebillas ligeras de aluminio y argollas de acero inoxidable, amortizable en 4 obras. Certificado CE EN 358. s/R.D. 773/97 y R.D. 1407/92.

| Código | Ud | Descripción | Rendimiento | Precio | Importe |
|---|---|---|---|---|---|
| P31IS130 | ud | Cinturón de sujección y retención (material; 01/03/2006) | 0.250 | 36.47122593245 | 9.12 |
|  |  | Total |  |  | 9.12 |

Claves: aro, algodón, círculo, aluminio, amortización, cinturón, acero, ligero, retención, poliéster, enganche, banda, inoxidable, fabricación, sujeción

**E28EV040** ud PAR DE MANGUITOS REFLECTANTES
5.000 ud × 4.67 (4.81 con costes indirectos) = 24.05
Par de manguitos reflectantes. Amortizables en 3 usos. Certificado CE. s/R.D. 773/97.

| Código | Ud | Descripción | Rendimiento | Precio | Importe |
|---|---|---|---|---|---|
| P31SS040 | ud | Par de manguitos reflectantes. (material) | 0.330 | 14.142719839522 | 4.67 |
|  |  | Total |  |  | 4.67 |

Claves: reflejo, círculo, par, manguito, amortización

**E28RM020** ud PAR GUANTES DE LONA REFORZADOS (01/03/2006)
68.000 ud × 2.63 (2.71 con costes indirectos) = 184.28
Par guantes de lona reforzados. Certificado CE. s/R.D. 773/97 y R.D. 1407/92.

| Código | Ud | Descripción | Rendimiento | Precio | Importe |
|---|---|---|---|---|---|
| P31IM006 | ud | Par guantes lona reforzados (material; 01/03/2006) | 1.000 | 2.6286468676992 | 2.63 |
|  |  | Total |  |  | 2.63 |

Claves: refuerzo, lona, círculo, guante, par

**E28RM120** ud PAR GUANTES AISLANTES 1000 V.
3.000 ud × 10.5 (10.82 con costes indirectos) = 32.46
Par de guantes aislantes para protección de contacto eléctrico en tensión de hasta 10.000 V, (amortizables en 3 usos). Certificado CE. s/R.D. 773/97 y R.D. 1407/92.

| Código | Ud | Descripción | Rendimiento | Precio | Importe |
|---|---|---|---|---|---|
| P31IM060 | ud | Par guantes aislam. 10.000 V. (material) | 0.333 | 31.53376755738 | 10.50 |
|  |  | Total |  |  | 10.5 |

Claves: aislante, eléctrico, círculo, amortización, par, protección, guante, contacto, tensión

**E28RM070** ud PAR GUANTES USO GENERAL SERRAJE
136.000 ud × 1.4 (1.44 con costes indirectos) = 195.84
Par de guantes de uso general de lona y serraje. Certificado CE. s/R.D. 773/97 y R.D. 1407/92.

| Código | Ud | Descripción | Rendimiento | Precio | Importe |
|---|---|---|---|---|---|
| P31IM030 | ud | Par guantes uso general serraje (material) | 1.000 | 1.3992797014368 | 1.40 |
|  |  | Total |  |  | 1.4 |

Claves: lona, círculo, guante, par

**E28RM150** ud PAR GUANTES RESIST. A TEMPER.
34.000 ud × 5.52 (5.69 con costes indirectos) = 193.46
Par de guantes resistentes a altas temperaturas. (amortizable en 2 usos). Certificado CE. s/R.D. 773/97 y R.D. 1407/92.

| Código | Ud | Descripción | Rendimiento | Precio | Importe |
|---|---|---|---|---|---|
| P31IM090 | ud | Par guantes resist.a.tempera. (material) | 0.500 | 11.044314786341 | 5.52 |
|  |  | Total |  |  | 5.52 |

Claves: alto, resistencia, temperatura, amortización, par, círculo, guante

**E28RM050** ud PAR GUANTES DE NEOPRENO
27.000 ud × 2.16 (2.22 con costes indirectos) = 59.94
Par de guantes de neopreno. Certificado CE. s/R.D. 773/97 y R.D. 1407/92.

| Código | Ud | Descripción | Rendimiento | Precio | Importe |
|---|---|---|---|---|---|
| P31IM020 | ud | Par guantes de neopreno (material) | 1.000 | 2.1588886822168 | 2.16 |
|  |  | Total |  |  | 2.16 |

Claves: neopreno, círculo, par, guante

**E28RM160** ud MUÑEQUERA PRESIÓN VARIABLE (01/03/2006)
27.000 ud × 1.9 (1.96 con costes indirectos) = 52.92
Muñequera de presión variable (amortizable en 3 usos). Certificado CE. s/R.D. 773/97 y R.D. 1407/92.

| Código | Ud | Descripción | Rendimiento | Precio | Importe |
|---|---|---|---|---|---|
| P31IM100 | ud | Muñequera presión variable (material; 01/03/2006) | 0.333 | 5.6970673558499 | 1.90 |
|  |  | Total |  |  | 1.9 |

Claves: muñequera, círculo, amortización, presión

**E28RP070** ud PAR DE BOTAS DE SEGURIDAD (01/03/2006)
12.000 ud × 7.69 (7.92 con costes indirectos) = 95.04
Par de botas de seguridad con plantilla y puntera de acero, (amortizables en 3 usos). Certificado CE. s/R.D. 773/97 y R.D. 1407/92.

| Código | Ud | Descripción | Rendimiento | Precio | Importe |
|---|---|---|---|---|---|
| P31IP025 | ud | Par botas de seguridad (material; 01/03/2006) | 0.333 | 23.078120218697 | 7.69 |
|  |  | Total |  |  | 7.69 |

Claves: amortización, puntera, bota, par, acero, seguridad, círculo

**E28RP080** ud PAR DE BOTAS AISLANTES
12.000 ud × 9.99 (10.29 con costes indirectos) = 123.48
Par de botas aislantes para electricista hasta 5.000 V. de tensión, (amortizables en 3 usos). Certificado CE. s/R.D. 773/97 y R.D. 1407/92.

| Código | Ud | Descripción | Rendimiento | Precio | Importe |
|---|---|---|---|---|---|
| P31IP030 | ud | Par botas aislantes 5.000 V. (material) | 0.333 | 30.00455474081 | 9.99 |
|  |  | Total |  |  | 9.99 |

Claves: amortización, tensión, círculo, bota, aislante, par, electricidad

**E28RP060** ud PAR DE BOTAS DE AGUA DE SEGURIDAD
27.000 ud × 5.69 (5.86 con costes indirectos) = 158.22
Par de botas de seguridad con plantilla y puntera de acero, (amortizables en 3 usos). Certificado CE. s/R.D. 773/97 y R.D. 1407/92.

| Código | Ud | Descripción | Rendimiento | Precio | Importe |
|---|---|---|---|---|---|
| P31IP020 | ud | Par botas de agua de seguridad (material) | 0.333 | 17.09120206755 | 5.69 |
|  |  | Total |  |  | 5.69 |

Claves: acero, amortización, bota, seguridad, círculo, puntera, agua, par

**E28RC070** ud MONO DE TRABAJO POLIESTER-ALGODÓN
34.000 ud × 15.19 (15.65 con costes indirectos) = 532.10
Mono de trabajo de una pieza de poliéster-algodón (amortizable en un uso). Certificado CE. s/R.D. 773/97 y R.D. 1407/92.

| Código | Ud | Descripción | Rendimiento | Precio | Importe |
|---|---|---|---|---|---|
| P31IC098 | ud | Mono de trabajo poliéster-algod. (material) | 1.000 | 15.1921796156 | 15.19 |
|  |  | Total |  |  | 15.19 |

Claves: amortización, mono, círculo, trabajo, pieza

**E28RC090** ud TRAJE IMPERMEABLE
27.000 ud × 7.97 (8.21 con costes indirectos) = 221.67
Traje impermeable de trabajo, 2 piezas de PVC, (amortizable en un uso). Certificado CE. s/R.D. 773/97 y R.D. 1407/92.

| Código | Ud | Descripción | Rendimiento | Precio | Importe |
|---|---|---|---|---|---|
| P31IC100 | ud | Traje impermeable 2 p. PVC (material) | 1.000 | 7.9658994431796 | 7.97 |
|  |  | Total |  |  | 7.97 |

Claves: pieza, impermeable, PVC, trabajo, traje, amortización, círculo

**E28RC125** ud PARKA PARA EL FRÍO
27.000 ud × 8.75 (9.01 con costes indirectos) = 243.27
Parka de abrigo para el frío, (amortizable en 3 usos). Certificado CE. s/R.D. 773/97 y R.D. 1407/92.

| Código | Ud | Descripción | Rendimiento | Precio | Importe |
|---|---|---|---|---|---|
| P31IC115 | ud | Parka para frío (material) | 0.333 | 26.286468676992 | 8.75 |
|  |  | Total |  |  | 8.75 |

Claves: frío, amortización, círculo

**E28RC150** ud PETO REFLECTANTE DE SEGURIDAD
6.000 ud × 3.4 (3.5 con costes indirectos) = 21.00
Peto reflectante de seguridad personal en colores amarillo y rojo, (amortizable en 3 usos). Certificado CE. s/R.D. 773/97 y R.D. 1407/92.

| Código | Ud | Descripción | Rendimiento | Precio | Importe |
|---|---|---|---|---|---|
| P31IC140 | ud | Peto reflectante a/r. (material) | 0.333 | 10.224736675499 | 3.40 |
|  |  | Total |  |  | 3.4 |

Claves: persona, reflejo, rojo, círculo, amarillo, color, amortización, seguridad

**E28RSA020** ud ARNÉS AMARRE DORSAL Y TORSAL (01/03/2006)
27.000 ud × 3.95 (4.07 con costes indirectos) = 109.89
Arnés de seguridad con amarre dorsal y torsal fabricado con cinta de nylon de 45 mm. y elementos metálicos de acero inoxidable, amortizable en 5 obras. Certificado CE Norma EN 361. s/R.D. 773/97 y R.D. 1407/92.

| Código | Ud | Descripción | Rendimiento | Precio | Importe |
|---|---|---|---|---|---|
| P31IS020 | ud | Arnés amarre dorsal y torsal (material; 01/03/2006) | 0.200 | 19.74983350028 | 3.95 |
|  |  | Total |  |  | 3.95 |

Claves: fabricación, inoxidable, metal, norma, acero, círculo, amortización, cinta, nylon, seguridad

**E28RC030** ud CINTURÓN PORTAHERRAMIENTAS
27.000 ud × 4.5 (4.64 con costes indirectos) = 125.28
Cinturón portaherramientas, (amortizable en 4 usos). Certificado CE. s/R.D. 773/97 y R.D. 1407/92.

| Código | Ud | Descripción | Rendimiento | Precio | Importe |
|---|---|---|---|---|---|
| P31IC060 | ud | Cinturón portaherramientas (material) | 0.250 | 18.010728728494 | 4.50 |
|  |  | Total |  |  | 4.5 |

Claves: portaherramienta, amortización, círculo, cinturón

### SS6 PROTECCION CONTRA INCENDIOS (22/12/1998)
Importe: 350.16

**E26FEA030** ud EXTINTOR POLVO ABC 6 kg.PR.INC
12.000 ud × 28.33 (29.18 con costes indirectos) = 350.16
Extintor de polvo químico ABC polivalente antibrasa, de eficacia 21A/113B, de 6 kg. de agente extintor, con soporte, manómetro comprobable y manguera con difusor, según Norma UNE, certificado AENOR. Medida la unidad instalada.

| Código | Ud | Descripción | Rendimiento | Precio | Importe |
|---|---|---|---|---|---|
| O01OA060 | h | Peón especializado | 0.067 | 15.2 | 1.02 |
| P23FJ030 | ud | Extintor polvo ABC 6 kg. pr.inc. (material) | 1.000 | 27.305943888039 | 27.31 |
|  |  | Total |  |  | 28.33 |

### SS5 LOCALES Y SERVICIOS DE HIGIENE (22/12/1998)
Importe: 26856.21

**E35BA21** ud ACOMETIDA PROV. ELECTRICIDAD (20/04/1998)
1.000 ud × 212.42 (218.79 con costes indirectos) = 218.79
Acometida provisional de electricidad a caseta de obra, desde el cuadro general formada por manguera flexible de 4x6 mm2. de tensión nominal 750 V., incorporando conductor de tierra color verde y amarillo, fijada sobre apoyos intermedios cada 2,50 m. totalmente instalada.

| Código | Ud | Descripción | Rendimiento | Precio |
|---|---|---|---|---|
| O01OB200 | h | Oficial 1ª electricista | 6.126 | 16.8 |
| P35CE035 | m | Manguera flex. 750 V. 4x6 mm2. (material; 22/12/1998) | 50.000 | 2.1888732472476 |

**E35BA030** ud ACOMETIDA PROV. FONTANERIA (20/04/1998)
1.000 ud × 450.11 (463.61 con costes indirectos) = 463.61
Acometida provisional de fontanería para obra de la red general municipal de agua potable, realizada con tubo de polietileno de 25 mm. de diámetro, de alta densidad y para 10 atmósferas de presión máxima con collarín de toma de fundición, p.p. de piezas especiales de polietileno y tapón roscado, incluso derechos y permisos para la conexión, totalmente terminada y funcionando.

| Código | Ud | Descripción | Rendimiento | Precio | Importe |
|---|---|---|---|---|---|
| P35BA020 | ud | Acometida prov. fonta.a case (material; 22/12/1998) | 1.000 | 450.10830053218 | 450.11 |
|  |  | Total |  |  | 450.11 |

**E35BA040** ud ACOMETIDA PROV. SANEAMIENTO (20/04/1998)
1.000 ud × 850.31 (875.82 con costes indirectos) = 875.82
Acometida provisional de saneamiento de caseta de obra a la red general municipal, formada por: rotura del pavimento con compresor, excavación manual de zanjas de saneamiento en terrenos de consistencia dura, colocación de tubería de hormigón en masa de enchufe de campana, con junta de goma de 20 cm. de diámetro interior, tapado posterior de la acometida y reposición del pavimento con hormigón en masa H-150, sin incluir formación del pozo en el punto de acometida y con p.p. de medios auxiliares.

| Código | Ud | Descripción | Rendimiento | Precio | Importe |
|---|---|---|---|---|---|
| P35BA030 | ud | Acometida prov. sane.a caset (material; 22/12/1998) | 1.000 | 850.31228999813 | 850.31 |
|  |  | Total |  |  | 850.31 |

**E17BB020** m LÍN.REPARTIDORA EMP. 5x25 mm2
420.000 m × 20.71 (21.33 con costes indirectos) = 8958.60
Línea repartidora, formada por cable para obra visto de cobre de 3,5x25 mm2, con aislamiento de 0,6 /1 kV, en montaje visto . Instalación, incluyendo conexionado.

| Código | Ud | Descripción | Rendimiento | Precio | Importe |
|---|---|---|---|---|---|
| O01OB200 | h | Oficial 1ª electricista | 0.153 | 16.8 | 2.57 |
| O01OB210 | h | Oficial 2ª electricista | 0.153 | 16.2 | 2.48 |
| P15GC040 | m | Tubo PVC corrug.forrado M 40/gp7 (material; 01/03/2006) | 1.000 | 0.3398250703489 | 0.34 |
| P15AE100 | m | Cond.aisla. RV-k 0,6-1kV 4x25 mm2 Cu (material; 01/03/2006) | 1.500 | 5.6071136607575 | 8.41 |
| P01DW90 | ud | Pequeño material | 30.000 | 0.229881665236 | 6.90 |
|  |  | Total |  |  | 20.71 |

**E17BB021** m LÍN.REPARTIDORA EMP. 5x35 mm2
125.000 m × 20.71 (21.33 con costes indirectos) = 2666.25
Línea repartidora, formada por cable para obra visto de cobre de 3,5x25 mm2, con aislamiento de 0,6 /1 kV, en montaje visto . Instalación, incluyendo conexionado.

| Código | Ud | Descripción | Rendimiento | Precio | Importe |
|---|---|---|---|---|---|
| O01OB200 | h | Oficial 1ª electricista | 0.153 | 16.8 | 2.57 |
| O01OB210 | h | Oficial 2ª electricista | 0.153 | 16.2 | 2.48 |
| P15GC040 | m | Tubo PVC corrug.forrado M 40/gp7 | 1.000 | 0.3398250703489 | 0.34 |
| P15AE100 | m | Cond.aisla. RV-k 0,6-1kV 4x25 mm2 Cu | 1.500 | 5.6071136607575 | 8.41 |
| P01DW90 | ud | Pequeño material | 30.000 | 0.229881665236 | 6.90 |
|  |  | Total |  |  | 20.71 |

**E28BC182** ud IMPLANTACION CASETA ASEO 8,92 M2
1.000 ud × 2209.67 (2275.96 con costes indirectos) = 2275.96
Instalación, estancia durante la duración completa de la obra y desmontaje de caseta prefabricada para aseos en obra de 4,00x2,23x2,63 m. Estructura y cerramiento de chapa galvanizada pintada, con aislamiento de poliestireno expandido. Ventana de 0,84x0,80 m. de aluminio anodizado, corredera, con reja y luna de 6 mm., termo eléctrico de 50 l., dos placas turcas, dos placas de ducha y lavabo de tres grifos, todo de fibra de vidrio con terminación de gel-coat blanco y pintura antideslizante, suelo contrachapado hidrófugo con capa fenolítica antideslizante y resistente al desgaste, puerta madera en turca, cortina en ducha. Tubería de polibutileno aislante y resistente a incrustaciones, hielo y corrosiones, instalación eléctrica mono. 220 V. con automático. Con transporte a 150 km.(ida y vuelta). Entrega y recogida del módulo con camión grúa. Según R.D. 486/97.

| Código | Ud | Descripción | Rendimiento | Precio | Importe |
|---|---|---|---|---|---|
| O01OA070 | h | Peón ordinario | 0.065 | 14.8 | 0.96 |
| P31BC182 | ud | Implantación caseta aseo 8,92 m2 (material) | 1.000 | 2079.5595180004 | 2079.56 |
| P31BC220 | ud | Transp.200km.entr. y rec.1 módulo (material) | 1.000 | 129.15351644262 | 129.15 |
|  |  | Total |  |  | 2209.67 |

**E28BC184** ud IMPLANTACION CASETA VESTUARIO 19,40 M2
1.000 ud × 2531.32 (2607.26 con costes indirectos) = 2607.26
Instalación, estancia durante la duración completa de la obra y desmontaje de caseta prefabricada para vestuario de obra de 7,92x2,45x2,45 m. de 19,40 m2. Estructura y cerramiento de chapa galvanizada pintada, aislamiento de poliestireno expandido autoextinguible, interior con tablero melaminado en color. Cubierta en arco de chapa galvanizada ondulada reforzada con perfil de acero; fibra de vidrio de 60 mm., interior con tablex lacado. Suelo de aglomerado revestido con PVC continuo de 2 mm., y poliestireno de 50 mm. con apoyo en base de chapa galvanizada de sección trapezoidal. Puerta de 0,8x2 m., de chapa galvanizada de 1mm., reforzada y con poliestireno de 20 mm., picaporte y cerradura. Dos ventanas aluminio anodizado corredera, contraventana de acero galvanizado. Instalación eléctrica a 220 V., toma de tierra, automático, 2 fluorescentes de 40 W., enchufes para 1500 W. y punto luz exterior de 60 W. Con transporte a 150 km.(ida y vuelta). Entrega y recogida del módulo con camión grúa. Según R.D. 486/97.

| Código | Ud | Descripción | Rendimiento | Precio | Importe |
|---|---|---|---|---|---|
| O01OA070 | h | Peón ordinario | 0.065 | 14.8 | 0.96 |
| P31BC184 | ud | Implantación caseta vestuario 19,40 m2 (material) | 1.000 | 2401.2139419406 | 2401.21 |
| P31BC220 | ud | Transp.200km.entr. y rec.1 módulo | 1.000 | 129.15351644262 | 129.15 |
|  |  | Total |  |  | 2531.32 |

**E28BC186** ud IMPLANTACION CASETA COMEDOR 11,36 M2
1.000 ud × 2389.91 (2461.61 con costes indirectos) = 2461.61
Instalación, estancia durante la duración completa de la obra y desmontaje de caseta prefabricada para comedor de obra de 4,64x2,45x2,45 m. de 11,36 m2. Estructura de acero galvanizado. Cubierta y cerramiento lateral de chapa galvanizada trapezoidal de 0,6 mm. reforzada con perfiles de acero, interior prelacado. Suelo de aglomerado hidrófugo de 19 mm. puerta de acero de 1mm., de 0,80x2,00 m. pintada con cerradura. Ventana fija de cristal de 6 mm., recercado con perfil de goma. Con transporte a 150 km.(ida y vuelta). Entrega y recogida del módulo con camión grúa. Según R.D. 486/97.

| Código | Ud | Descripción | Rendimiento | Precio | Importe |
|---|---|---|---|---|---|
| O01OA070 | h | Peón ordinario | 0.065 | 14.8 | 0.96 |
| P31BC185 | ud | Implantación caseta almacén 11,36 m2 (material) | 1.000 | 2259.7967384004 | 2259.80 |
| P31BC220 | ud | Transp.200km.entr. y rec.1 módulo | 1.000 | 129.15351644262 | 129.15 |
|  |  | Total |  |  | 2389.91 |

**E28BM080** ud MESA MELAMINA PARA 10 PERSONAS
3.000 ud × 34.38 (35.41 con costes indirectos) = 106.23
Mesa de melamina para comedor de obra con capacidad para 10 personas, (amortizable en 4 usos).

| Código | Ud | Descripción | Rendimiento | Precio | Importe |
|---|---|---|---|---|---|
| O01OA070 | h | Peón ordinario | 0.077 | 14.8 | 1.14 |
| P31BM080 | ud | Mesa melamina para 10 personas (material) | 0.250 | 132.95156134652 | 33.24 |
|  |  | Total |  |  | 34.38 |

Claves: mesa, amortización, persona, comedor, melamina

**E28BM090** ud BANCO MADERA PARA 5 PERSONAS
6.000 ud × 36.08 (37.16 con costes indirectos) = 222.96
Banco de madera con capacidad para 5 personas, (amortizable en 2 usos).

| Código | Ud | Descripción | Rendimiento | Precio | Importe |
|---|---|---|---|---|---|
| O01OA070 | h | Peón ordinario | 0.077 | 14.8 | 1.14 |
| P31BM090 | ud | Banco madera para 5 personas (material) | 0.500 | 69.884026231759 | 34.94 |
|  |  | Total |  |  | 36.08 |

Claves: madero, persona, amortización, banco

**E28BM100** ud DEPÓSITO-CUBO DE BASURAS
3.000 ud × 10.64 (10.96 con costes indirectos) = 32.88
Cubo para recogida de basuras. (amortizable en 2 usos).

| Código | Ud | Descripción | Rendimiento | Precio | Importe |
|---|---|---|---|---|---|
| P31BM100 | ud | Depósito-cubo basuras (material) | 0.500 | 21.27904631685 | 10.64 |
|  |  | Total |  |  | 10.64 |

Claves: basura, amortización

**E28BM110** ud BOTIQUÍN DE URGENCIA
3.000 ud × 64.58 (66.52 con costes indirectos) = 199.56
Botiquín de urgencia para obra fabricado en chapa de acero, pintado al horno con tratamiento anticorrosivo y seigrafía de cruz. Color blanco, con contenidos mínimos obligatorios, colocado.

| Código | Ud | Descripción | Rendimiento | Precio | Importe |
|---|---|---|---|---|---|
| O01OA070 | h | Peón ordinario | 0.077 | 14.8 | 1.14 |
| P31BM110 | ud | Botiquín de urgencias (material) | 1.000 | 19.3800238649 | 19.38 |
| P31BM120 | ud | Reposición de botiquín (material) | 1.000 | 44.057320885239 | 44.06 |
|  |  | Total |  |  | 64.58 |

Claves: fabricación, cruz, colocación, obligar, contenedor, blanco, pintura, acero, chapa, botiquín, horno, anticorrosivo, color

**E28BM120** ud REPOSICIÓN BOTIQUÍN
3.000 ud × 44.06 (45.38 con costes indirectos) = 136.14
Reposición de material de botiquín de urgencia.

| Código | Ud | Descripción | Rendimiento | Precio | Importe |
|---|---|---|---|---|---|
| P31BM120 | ud | Reposición de botiquín | 1.000 | 44.057320885239 | 44.06 |
|  |  | Total |  |  | 44.06 |

Claves: material, botiquín

**E28BM030** ud ESPEJO VESTUARIOS Y ASEOS
3.000 ud × 20.59 (21.21 con costes indirectos) = 63.63
Espejo para vestuarios y aseos, colocado.

| Código | Ud | Descripción | Rendimiento | Precio | Importe |
|---|---|---|---|---|---|
| O01OA070 | h | Peón ordinario | 0.077 | 14.8 | 1.14 |
| P31BM030 | ud | Espejo vestuarios y aseos (material) | 1.000 | 19.449987849972 | 19.45 |
|  |  | Total |  |  | 20.59 |

Claves: espejo, vestuario, aseo, colocación

**E28BM040** ud JABONERA INDUSTRIAL 1 LITRO
3.000 ud × 5.36 (5.52 con costes indirectos) = 16.56
Dosificador de jabón de uso industrial de 1 l. de capacidad, con dosificador de jabón colocada (amortizable en 3 usos).

| Código | Ud | Descripción | Rendimiento | Precio | Importe |
|---|---|---|---|---|---|
| O01OA070 | h | Peón ordinario | 0.077 | 14.8 | 1.14 |
| P31BM040 | ud | Jabonera industrial 1 l. (material) | 0.333 | 12.683471008024 | 4.22 |
|  |  | Total |  |  | 5.36 |

Claves: jabón, industrial, amortización, jabonera, colocación

**E28BM050** ud SECAMANOS ELÉCTRICO
1.000 ud × 27.91 (28.75 con costes indirectos) = 28.75
Secamanos eléctrico por aire, colocado (amortizable en 3 usos).

| Código | Ud | Descripción | Rendimiento | Precio | Importe |
|---|---|---|---|---|---|
| O01OA070 | h | Peón ordinario | 0.077 | 14.8 | 1.14 |
| P31BM050 | ud | Secamanos eléctrico (material) | 0.333 | 80.388618847545 | 26.77 |
|  |  | Total |  |  | 27.91 |

Claves: colocación, secamanos, eléctrico, amortización, aire

**E28BM070** ud TAQUILLA METÁLICA INDIVIDUAL
27.000 ud × 20.31 (20.92 con costes indirectos) = 564.84
Taquilla metálica individual para vestuario de 1,80 m. de altura en acero laminado en frío, con tratamiento antifosfatante y anticorrosivo, con pintura secada al horno, cerradura, balda y tubo percha, lamas de ventilación en puerta, colocada, (amortizable en 3 usos).

| Código | Ud | Descripción | Rendimiento | Precio | Importe |
|---|---|---|---|---|---|
| O01OA070 | h | Peón ordinario | 0.077 | 14.8 | 1.14 |
| P31BM070 | ud | Taquilla metálica individual (material) | 0.333 | 57.580359714125 | 19.17 |
|  |  | Total |  |  | 20.31 |

Claves: vestuario, taquilla, colocación, secado, amortización, acero, lámina, frío, cerrajería, metal, pintura, puerta, ventilación, lama, percha, anticorrosivo, individual, horno, fosfatante, tubo

**E28BM150** ud CONVECTOR ELÉCT. MURAL 1000 W.
5.000 ud × 5.32 (5.48 con costes indirectos) = 27.40
Convector eléctrico mural de 1000 W. instalado. (amortizable en 5 usos).

| Código | Ud | Descripción | Rendimiento | Precio | Importe |
|---|---|---|---|---|---|
| P31BM140 | ud | Radiador eléctrico 1000 W. (material) | 0.200 | 26.576319472289 | 5.32 |
|  |  | Total |  |  | 5.32 |

Claves: amortización, mural, convector, eléctrico

**E28BM010** ud PERCHA PARA DUCHA O ASEO
27.000 ud × 3.39 (3.49 con costes indirectos) = 94.23
Percha para aseos o duchas en aseos de obra, colocada.

| Código | Ud | Descripción | Rendimiento | Precio | Importe |
|---|---|---|---|---|---|
| O01OA070 | h | Peón ordinario | 0.077 | 14.8 | 1.14 |
| P31BM010 | ud | Percha para aseos o duchas (material) | 1.000 | 2.2488423773092 | 2.25 |
|  |  | Total |  |  | 3.39 |

Claves: percha, colocación, ducha, aseo

**E28BM020** ud PORTARROLLOS INDUS.C/CERRADUR
3.000 ud × 7.09 (7.3 con costes indirectos) = 21.90
Portarrollos industrial con cerradura de seguridad, colocado, (amortizable en 3 usos).

| Código | Ud | Descripción | Rendimiento | Precio | Importe |
|---|---|---|---|---|---|
| O01OA070 | h | Peón ordinario | 0.077 | 14.8 | 1.14 |
| P31BM020 | ud | Portarrollos indust.c/cerrad. (material) | 0.333 | 17.86080590334 | 5.95 |
|  |  | Total |  |  | 7.09 |

Claves: industrial, colocación, seguridad, cerrajería, amortización, portarrollo

**E35WAX1** ud MANO OBRA CONSERVACIÓN (21/04/1998)
1.000 ud × 1830.03 (1884.93 con costes indirectos) = 1884.93
Costo total de conservación de instalaciones provisionales de obra, limpieza y desinfección de casetas.

| Código | Ud | Descripción | Rendimiento | Precio | Importe |
|---|---|---|---|---|---|
| P35W31 | ud | Costo total conservación inst seg (material; 22/12/1998) | 1.000 | 1830.0279678141 | 1830.03 |
|  |  | Total |  |  | 1830.03 |

**E35WAX2** ud MANO OBRA FORMACIÓN SEGURIDAD (21/04/1998)
1.000 ud × 1225.57 (1262.34 con costes indirectos) = 1262.34
Costo mensual de formación de seguridad y salud en el trabajo, considerando una hora a la semana y realizada por un encargado.

| Código | Ud | Descripción | Rendimiento | Precio | Importe |
|---|---|---|---|---|---|
| P35W32 | ud | Costo total formación seguridad y salud (material; 22/12/1998) | 1.000 | 1225.5691213584 | 1225.57 |
|  |  | Total |  |  | 1225.57 |

**E35WAX3** ud MANO OBRA LIMPIEZA Y DESINFECCIÓN (21/04/1998)
1.000 ud × 1617.44 (1665.96 con costes indirectos) = 1665.96
Costo mensual de limpieza y desinfección de casetas de obra, considerando dos horas a la semana un peón ordinario.

| Código | Ud | Descripción | Rendimiento | Precio | Importe |
|---|---|---|---|---|---|
| P35W33 | ud | Costo total limpieza y desinfección casetas (material; 22/12/1998) | 1.000 | 1617.4374017458 | 1617.44 |
|  |  | Total |  |  | 1617.44 |

## GRSC GESTIÓN DE RESIDUOS (06/08/2009)
Importe: 14439.34

**GR001** t GESTIÓN RESIDUOS INERTES MEZCL. VALORIZACIÓN EXT. (14/12/2009)
554.780 t × 3.14 (3.23 con costes indirectos) = 1791.94
Tasa para el envío directo de residuos inertes mezclados entre sí exentos de materiales reciclables a un gestor final autorizado por la comunidad autónoma correspondiente, para su valorización. Sin incluir carga ni transporte. Según operación enumerada R5 de acuerdo con la orden MAM 304/2002 por la que se publican las operaciones de valorización y eliminación de residuos.

| Código | Ud | Descripción | Rendimiento | Precio | Importe |
|---|---|---|---|---|---|
| PGR001 | t | Tasa gestión residuos inertes mezclados s/R5 (material; 14/12/2009) | 1.000 | 3.1383844732226 | 3.14 |
|  |  | Total |  |  | 3.14 |

**GR002** t GESTIÓN RESIDUOS MEZCL. C/ MATERIAL NP GESTOR (14/12/2009)
28.170 t × 20.58 (21.2 con costes indirectos) = 597.20
Tasa para la gestión de residuos mezclados de construcción no peligrosos en un gestor autorizado por la comunidad autónoma correspondiente. Sin incluir carga ni transporte.

| Código | Ud | Descripción | Rendimiento | Precio | Importe |
|---|---|---|---|---|---|
| PGR002 | t | Tasa gestión residuos mezclados no peligrosos (material; 14/12/2009) | 1.000 | 20.579406466132 | 20.58 |
|  |  | Total |  |  | 20.58 |

**GR003** t GESTIÓN RESIDUOS TIERRAS VERTEDERO (14/12/2009)
922.000 t × 3.1 (3.19 con costes indirectos) = 2941.18
Tasa para la deposición directa de residuos de construcción de tierras y piedras de excavación exentos de materiales reciclables en vertedero autorizado por la comunidad autónoma correspondiente. Sin incluir carga ni transporte. Según operación enumerada D5 de acuerdo con la orden MAM 304/2002 por la que se publican las operaciones de valorización y eliminación de residuos.

| Código | Ud | Descripción | Rendimiento | Precio | Importe |
|---|---|---|---|---|---|
| PGR003 | t | Tasa gestión tierras excavación s/D5 (material; 14/12/2009) | 1.000 | 3.0984050531815 | 3.10 |
|  |  | Total |  |  | 3.1 |

**GR004** t GESTIÓN RESIDUOS ACERO Y OTROS METÁLES VALORIZ. (14/12/2009)
18.850 t × 0.85 (0.88 con costes indirectos) = 16.59
Precio para la gestión del residuo de acero y otros metales a un gestor autorizado por la comunidad autónoma correspondiente, para su reutilización, recuperación o valorización. Sin carga ni transporte. Según operación enumerada R 04 de acuerdo con la orden MAM 304/2002 por la que se publican las operaciones de valorización y eliminación de residuos.

| Código | Ud | Descripción | Rendimiento | Precio | Importe |
|---|---|---|---|---|---|
| PGR004 | t | Tasa gestión acero y metales s/R 04 (material; 14/12/2009) | 1.000 | 0.8495626758724 | 0.85 |
|  |  | Total |  |  | 0.85 |

**GR007** kg GESTIÓN RESIDUOS ENVASES PELIGROSOS GESTOR (14/12/2009)
266.800 kg × 0.31 (0.32 con costes indirectos) = 85.38
Precio para la gestión del residuo de envases peligrosos con gestor autorizado por la comunidad autónoma para su recuperación, reutilización, o reciclado. Según operación enumerada R 04 de acuerdo con la orden MAM 304/2002 por la que se publican las operaciones de valorización y eliminación de residuos.

| Código | Ud | Descripción | Rendimiento | Precio | Importe |
|---|---|---|---|---|---|
| PGR007 | kg | Tasa gestión envases peligrosos s/R 04 (material; 14/12/2009) | 1.000 | 0.3098405053182 | 0.31 |
|  |  | Total |  |  | 0.31 |

**GR005** t GESTIÓN RESIDUOS AEROSOLES GESTOR (14/12/2009)
116.000 t × 0.84 (0.87 con costes indirectos) = 100.92
Precio para la gestión del residuo aerosoles con gestor autorizado por la comunidad autónoma para su recuperación, reutilización, o reciclado. Según operación enumerada R13 de acuerdo con la orden MAM 304/2002 por la que se publican las operaciones de valorización y eliminación de residuos.

| Código | Ud | Descripción | Rendimiento | Precio | Importe |
|---|---|---|---|---|---|
| PGR005 | t | Tasa gestión aerosoles s/R 13 (material; 14/12/2009) | 1.000 | 0.8395678208621 | 0.84 |
|  |  | Total |  |  | 0.84 |

**GR006** kg GESTIÓN RESIDUOS PILAS GESTOR (14/12/2009)
11.600 kg × 0.82 (0.84 con costes indirectos) = 9.74
Precio para la gestión del residuo de pilas con gestor autorizado por la comunidad autónoma para su recuperación, reutilización, o reciclado. Según operación enumerada R13 de acuerdo con la orden MAM 304/2002 por la que se publican las operaciones de valorización y eliminación de residuos.

| Código | Ud | Descripción | Rendimiento | Precio | Importe |
|---|---|---|---|---|---|
| PGR006 | kg | Tasa gestión pilas s/R 13 (material; 14/12/2009) | 1.000 | 0.8195781108416 | 0.82 |
|  |  | Total |  |  | 0.82 |

**GR008** t SEPARACIÓN DE RESIDUOS EN OBRA (14/12/2009)
574.020 t × 1.04 (1.07 con costes indirectos) = 614.20
Separación manual de residuos en obra por fracciones según normativa vigente. Incluye mano de obra en trabajos de separación y mantenimiento de las instalaciones de separación de la obra.

| Código | Ud | Descripción | Rendimiento | Precio | Importe |
|---|---|---|---|---|---|
| PGR008 | t | Separación manual residuos en obra (material; 14/12/2009) | 1.000 | 1.0394649210674 | 1.04 |
|  |  | Total |  |  | 1.04 |

**GR009** t ALQUILER DE CONTENEDOR RESIDUOS (14/12/2009)
1526.220 t × 2.96 (3.05 con costes indirectos) = 4654.97
Tasa para el alquiler de un contenedor para almacenamiento en obra de residuos de construcción y demolición. Sin incluir transporte ni gestión.

| Código | Ud | Descripción | Rendimiento | Precio | Importe |
|---|---|---|---|---|---|
| PGR009 | t | Alquiler contenedor residuos (material; 14/12/2009) | 1.000 | 2.9584770830378 | 2.96 |
|  |  | Total |  |  | 2.96 |

**GR010** t TRANSPORTE RESIDUOS NO PELIGROSOS (14/12/2009)
1525.820 t × 2.3 (2.37 con costes indirectos) = 3616.19
Tasa para el transporte de residuos no peligrosos de construcción y demolición desde la obra hasta las instalaciones de un gestor autorizado por la comunidad autónoma. Sin incluir gestión de los residuos.

| Código | Ud | Descripción | Rendimiento | Precio | Importe |
|---|---|---|---|---|---|
| PGR010 | t | Transporte resíduos no peligrosos (material; 14/12/2009) | 1.000 | 2.2988166523605 | 2.30 |
|  |  | Total |  |  | 2.3 |

**GR011** t TRANSPORTE RESIDUOS PELIGROSOS (14/12/2009)
0.390 t × 27.45 (28.27 con costes indirectos) = 11.03
Tasa para el transporte de residuos peligrosos de construcción y demolición desde la obra hasta las instalaciones de un gestor autorizado por la comunidad autónoma. Sin incluir gestión de los residuos.

| Código | Ud | Descripción | Rendimiento | Precio | Importe |
|---|---|---|---|---|---|
| PGR011 | t | Transporte resíduos peligrosos (material; 14/12/2009) | 1.000 | 27.445871858182 | 27.45 |
|  |  | Total |  |  | 27.45 |

## Precios auxiliares

**A03H020** m3 HORMIGÓN CICLÓPEO H-100kg/cm2
Precio: 45.81
Hormigón ciclópeo Fck. 100 kg/cm2. con cemento CEM II/B-P 32,5 N, arena de río y árido rodado Tmáx. 40 mm. y morro 80/150 mm., con hormigonera de 250 l.

| Código | Ud | Descripción | Rendimiento | Precio | Importe |
|---|---|---|---|---|---|
| O01OA070 | h | Peón ordinario | 1.172 | 14.8 | 17.35 |
| P01CC020 | t | Cemento CEM II/B-P 32,5 N sacos (material) | 0.195 | 67.375317624183 | 13.14 |
| P01AA030 | t | Arena de río 0/6 mm. | 0.540 | 6.8764602470609 | 3.71 |
| P01AG060 | t | Gravilla 20/40 mm. (material) | 1.080 | 6.9864036521738 | 7.55 |
| P01AG150 | m3 | Morro 80/200 mm. (material) | 0.330 | 9.86492189513 | 3.26 |
| P02DW050 | m3 | Agua | 0.120 | 0.2698610852771 | 0.03 |
| M03HH030 | h | Hormigonera 300 l. gasolina (maquinaria; 05/12/2000) | 0.335 | 2.3 | 0.77 |
|  |  | Total |  |  | 45.81 |

**2·2·E04CM050** m3 HORM. HA-25/B/20 V. MANUAL
Precio: 60.84
Hormigón en masa HA-25/B/20/I, elaborado en central en relleno de zapatas y zanjas de cimentación, incluso encamillado de pilares y muros, vertido por medios manuales, vibrado y colocación. Según normas NTE-CSZ y EHE.

| Código | Ud | Descripción | Rendimiento | Precio | Importe |
|---|---|---|---|---|---|
| O01OA030 | h | Oficial primera | 0.241 | 16.8 | 4.05 |
| O01OA070 | h | Peón ordinario | 0.241 | 14.8 | 3.57 |
| M10HV220 | h | Vibrador hormigón gasolina 75 mm (maquinaria) | 0.241 | 3.55 | 0.86 |
| P01HA010 | m3 | Hormigón HA-25/B/20 central | 1.150 | 45.526564571748 | 52.36 |
|  |  | Total |  |  | 60.84 |

**2·2·E04AB020** kg ACERO CORRUGADO B 500 S
Precio: 0.67
Acero corrugado B 500 S, cortado, doblado, armado y colocado en obra según documentación gráfica, incluso p.p. de despuntes y alambre de atar. Según EHE.

| Código | Ud | Descripción | Rendimiento | Precio | Importe |
|---|---|---|---|---|---|
| O01OB030 | h | Oficial 1ª ferralla (mano de obra) | 0.007 | 16.8 | 0.12 |
| O01OB040 | h | Ayudante ferralla (mano de obra) | 0.007 | 15.8 | 0.11 |
| P03AC210 | kg | Acero corrug. B 500 S pref. | 1.100 | 0.3997942004105 | 0.44 |
| P03AA020 | kg | Alambre atar 1,30 mm. (material; 28/06/2002) | 0.006 | 0.5797015905953 | 0.00 |
|  |  | Total |  |  | 0.67 |

Claves: doblado, cortador, acero, obra, colocación, corrugado

**E04CE020** m2 ENCOF.MAD.ZAP.Y VIG.RIOS.Y ENCE.
Precio: 9.13
Encofrado y desencofrado con madera suelta en zapatas, zanjas, vigas y encepados, considerando 4 posturas. Según NTE-EME.

| Código | Ud | Descripción | Rendimiento | Precio | Importe |
|---|---|---|---|---|---|
| O01OB010 | h | Oficial 1ª encofrador | 0.201 | 16.8 | 3.38 |
| O01OB020 | h | Ayudante encofrador | 0.201 | 15.8 | 3.18 |
| P01ES050 | m3 | Madera pino encofrar 26 mm. (material; 28/06/2002) | 0.020 | 113.81141400186 | 2.28 |
| P03AA020 | kg | Alambre atar 1,30 mm. | 0.100 | 0.5797015905953 | 0.06 |
| P01UC030 | kg | Puntas 20x100 | 0.050 | 4.5376641746594 | 0.23 |
|  |  | Total |  |  | 9.13 |

Claves: viga, encofrar, madero, zanja, zapata, desencofrante, encepado

**E04AM030** m2 MALLA 20x20 cm. D=5 mm.
Precio: 0.61
Malla electrosoldada con acero corrugado B 500 T de D=5 mm. en cuadrícula 20x20 cm., colocado en obra, i/p.p. de alambre de atar. Según EHE y CTE-SE-A.

| Código | Ud | Descripción | Rendimiento | Precio | Importe |
|---|---|---|---|---|---|
| O01OB030 | h | Oficial 1ª ferralla | 0.004 | 16.8 | 0.07 |
| O01OB040 | h | Ayudante ferralla | 0.004 | 15.8 | 0.06 |
| P03AM120 | m2 | Malla 20x20x5 -1,541 kg/m2 | 1.267 | 0.37980449039 | 0.48 |
|  |  | Total |  |  | 0.61 |

Claves: colocación, acero, malla, alambre, electrosoldadura, corrugado

**E04MM010** m3 HORMIGÓN HA-25/B/20 V.MAN.
Precio: 55.99
Hormigón HA-25/B/20, elaborado en central en muros, incluso vertido manual, vibrado y colocado. Según normas NTE-CCM y EHE

| Código | Ud | Descripción | Rendimiento | Precio | Importe |
|---|---|---|---|---|---|
| O01OA030 | h | Oficial primera | 0.301 | 16.8 | 5.06 |
| O01OA070 | h | Peón ordinario | 0.301 | 14.8 | 4.45 |
| P01HA010 | m3 | Hormigón HA-25/B/20 central | 1.000 | 45.526564571748 | 45.53 |
| M10HV220 | h | Vibrador hormigón gasolina 75 mm | 0.268 | 3.55 | 0.95 |
|  |  | Total |  |  | 55.99 |

Claves: colocación, vibración, norma, elaboración, muro, central, vertedero, hormigón, manual

**E04MEF120** m2 ENCOFRADO EN MUROS 1 CARA PANEL METALICO
Precio: 26.05
Encofrado y desencofrado en muros de una cara vista, con paneles metálicos modulares, considerando 20 posturas. Según NTE.

| Código | Ud | Descripción | Rendimiento | Precio | Importe |
|---|---|---|---|---|---|
| O01OB010 | h | Oficial 1ª encofrador | 0.435 | 16.8 | 7.31 |
| O01OB020 | h | Ayudante encofrador | 0.435 | 15.8 | 6.87 |
| A05M110 | d | ALQ. M2 ENCOF. MURO 1 CARA | 2.857 | 0.29 | 0.83 |
| P01DC010 | l | Desenc.Bettor desmold H enc.metál. (material) | 0.082 | 1.4392591214779 | 0.12 |
| P01UC030 | kg | Puntas 20x100 | 0.040 | 4.5376641746594 | 0.18 |
| A06T050 | h | GRÚA TORRE 40 m. FLECHA, 1000 kg. | 0.660 | 16.27 | 10.74 |
|  |  | Total |  |  | 26.05 |

Claves: metal, panel, desencofrante, cara, muro, encofrar, módulo

**E04MEM010** m2 ENCOF. TABL. AGLOM. MUROS 1CARA
Precio: 18.18
Encofrado y desencofrado a una cara, en muros con tableros de madera hidrofugada aglomerada de 22 mm. hasta 1,90 m2. de superficie considerando 2 posturas. Según NTE-EME.

| Código | Ud | Descripción | Rendimiento | Precio | Importe |
|---|---|---|---|---|---|
| O01OB010 | h | Oficial 1ª encofrador | 0.402 | 16.8 | 6.75 |
| O01OB020 | h | Ayudante encofrador | 0.402 | 15.8 | 6.35 |
| P01EM040 | m2 | Tablero aglom. hidrofugo 3,66x1,83x22 (material) | 0.550 | 7.7260229229333 | 4.25 |
| P01ES050 | m3 | Madera pino encofrar 26 mm. | 0.005 | 113.81141400186 | 0.57 |
| P01DC020 | l | Desencofrante encofra. madera (material; 28/06/2002) | 0.075 | 1.1294186161597 | 0.08 |
| P01UC030 | kg | Puntas 20x100 | 0.040 | 4.5376641746594 | 0.18 |
|  |  | Total |  |  | 18.18 |

Claves: madero, muro, tablero, desencofrante, encofrar, hidrofugación, cara, superficie, aglomerado

**E04LM031** m3 HORM. HA-25/B/20/I LOSA V.MANUAL
Precio: 60.28
Hormigón en masa para armar HA-25 N/mm2. consistencia plástica/blanda, Tmáx.20 mm., para ambiente normal, elaborado en central en losas de cimentación, incluso vertido manual, vibrado y colocado. Según normas NTE-CSL y EHE.

| Código | Ud | Descripción | Rendimiento | Precio | Importe |
|---|---|---|---|---|---|
| O01OA070 | h | Peón ordinario | 0.134 | 14.8 | 1.98 |
| E04LM010 | m3 | HORM. HA-25/B/20/I LOSA V. MAN. | 1.000 | 58.3 | 58.30 |
|  |  | Total |  |  | 60.28 |

**E04LE020** m2 ENCOF. MAD. LOSAS CIMENTACIÓN
Precio: 5.12
Encofrado y desencofrado con madera suelta en losas de cimentación, considerando 4 posturas. Según NTE-EME.

| Código | Ud | Descripción | Rendimiento | Precio | Importe |
|---|---|---|---|---|---|
| O01OB010 | h | Oficial 1ª encofrador | 0.134 | 16.8 | 2.25 |
| O01OB020 | h | Ayudante encofrador | 0.134 | 15.8 | 2.12 |
| P01ES050 | m3 | Madera pino encofrar 26 mm. | 0.005 | 113.81141400186 | 0.57 |
| P03AA020 | kg | Alambre atar 1,30 mm. | 0.008 | 0.5797015905953 | 0.00 |
| P01UC030 | kg | Puntas 20x100 | 0.040 | 4.5376641746594 | 0.18 |
|  |  | Total |  |  | 5.12 |

**E04MEF020** m2 ENCOF.METÁLICO EN MUROS 2 C
Precio: 11.95
Encofrado y desencofrado a dos caras, en muros con paneles metálicos modulares considerando 20 posturas. Según NTE.

| Código | Ud | Descripción | Rendimiento | Precio | Importe |
|---|---|---|---|---|---|
| O01OB010 | h | Oficial 1ª encofrador | 0.201 | 16.8 | 3.38 |
| O01OB020 | h | Ayudante encofrador | 0.201 | 15.8 | 3.18 |
| M12EF020 | m2 | Encof.panel metal.5/10 m2. 50 p. (material) | 1.000 | 2.7086057077813 | 2.71 |
| P01DC010 | l | Desenc.Bettor desmold H enc.metál. | 0.075 | 1.4392591214779 | 0.11 |
| P01UC030 | kg | Puntas 20x100 | 0.020 | 4.5376641746594 | 0.09 |
| M02GC110 | h | Grúa celosía s/camión 30 t. (maquinaria) | 0.033 | 75.3 | 2.48 |
|  |  | Total |  |  | 11.95 |

Claves: módulo, panel, muro, metal, cara, desencofrante, encofrar

**E05HLM017** m3 HORM. P/ARMAR HA-25/B/15 LOSAS V.MANUAL
Precio: 51.68
Hormigón para armar HA-25/B/15, elaborado en central, en losas, incluso vertido manual, vibrado y colocado. Según normas NTE-EHL y EHE.

| Código | Ud | Descripción | Rendimiento | Precio | Importe |
|---|---|---|---|---|---|
| O01OB010 | h | Oficial 1ª encofrador | 0.084 | 16.8 | 1.41 |
| O01OB020 | h | Ayudante encofrador | 0.084 | 15.8 | 1.33 |
| O01OB025 | h | Oficial 1ª gruísta (mano de obra) | 0.067 | 16.8 | 1.13 |
| P01HA011 | m3 | Hormigón HA-25/B/15 central | 1.050 | 45.526564571748 | 47.80 |
|  |  | Total |  |  | 51.68 |

Claves: norma, plano, armadura, hormigón, central, losa, colocación, elaboración, vertedero, vibración

**E05HLE010** m2 ENCOFR. MADERA LOSAS 4 POST.
Precio: 7.47
Encofrado y desencofrado de losa armada plana con tablero de madera de pino de 22 mm., confeccionado previamente, considerando 4 posturas. Normas NTE-EME.

| Código | Ud | Descripción | Rendimiento | Precio | Importe |
|---|---|---|---|---|---|
| O01OB010 | h | Oficial 1ª encofrador | 0.100 | 16.8 | 1.68 |
| O01OB020 | h | Ayudante encofrador | 0.100 | 15.8 | 1.58 |
| M13EM030 | m2 | Tablero encofrar 22 mm. 4 p. (maquinaria) | 0.703 | 2.28 | 1.60 |
| P01ES050 | m3 | Madera pino encofrar 26 mm. | 0.018 | 113.81141400186 | 2.05 |
| P01UC030 | kg | Puntas 20x100 | 0.080 | 4.5376641746594 | 0.36 |
| P03AA020 | kg | Alambre atar 1,30 mm. | 0.150 | 0.5797015905953 | 0.09 |
| M13CP100 | ud | Puntal telesc. normal 1,75-3,10 (maquinaria) | 0.007 | 15.59 | 0.11 |
|  |  | Total |  |  | 7.47 |

Claves: encofrar, madero, plano, tablero, desencofrante, losa, confeccionar, pino, previo, norma, armadura

**E05HSM012** m3 HORM. P/ARMAR HA-25/B/15 PILAR
Precio: 55.62
Hormigón para armar HA-25/B/15, elaborado en central, en pilares, incluso vertido con pluma-grúa, vibrado y colocado. Según normas NTE-EHS y EHE.

| Código | Ud | Descripción | Rendimiento | Precio | Importe |
|---|---|---|---|---|---|
| O01OB010 | h | Oficial 1ª encofrador | 0.154 | 16.8 | 2.587 |
| O01OB020 | h | Ayudante encofrador | 0.154 | 15.8 | 2.433 |
| O01OB025 | h | Oficial 1ª gruísta | 0.087 | 16.8 | 1.462 |
| M02GT002 | h | Grúa pluma 30 m./0,75 t. (maquinaria) | 0.087 | 15.29 | 1.330 |
| P01HA011 | m3 | Hormigón HA-25/B/15 central | 1.050 | 45.526564571748 | 47.803 |
|  |  | Total |  |  | 55.62 |

**E05HSF010** m2 ENCOFRADO METÁLICO EN PILARES
Precio: 3.02
Encofrado y desencofrado de pilares con chapas metálicas de 300x50 cm o equivalente. Según normas NTE.

| Código | Ud | Descripción | Rendimiento | Precio | Importe |
|---|---|---|---|---|---|
| O01OB010 | h | Oficial 1ª encofrador | 0.033 | 16.8 | 0.55 |
| O01OB020 | h | Ayudante encofrador | 0.033 | 15.8 | 0.52 |
| M13EF010 | m2 | Encof. chapa hasta 1 m2.10 p. (material) | 1.000 | 1.6891304967344 | 1.69 |
| P01UC030 | kg | Puntas 20x100 | 0.050 | 4.5376641746594 | 0.23 |
| P03AA020 | kg | Alambre atar 1,30 mm. | 0.050 | 0.5797015905953 | 0.03 |
|  |  | Total |  |  | 3.02 |

**E05HSC131** m ENCOF.PI.CIRC.VISTO PLÁSTICO
Precio: 18.72
Encofrado y desencofrado de pilares circulares para acabado visto, con encofrado de plástico. Según normas NTE.

| Código | Ud | Descripción | Rendimiento | Precio | Importe |
|---|---|---|---|---|---|
| O01OB010 | h | Oficial 1ª encofrador | 0.234 | 16.8 | 3.931 |
| O01OB020 | h | Ayudante encofrador | 0.234 | 15.8 | 3.697 |
| M13EC141 | m | Encof.plástico liso pilar cir.visto (maquinaria) | 0.670 | 16.05 | 10.754 |
| P01UC020 | kg | Puntas 17x70 (material; 21/11/2004) | 0.065 | 4.5376641746594 | 0.295 |
| P03AA020 | kg | Alambre atar 1,30 mm. | 0.075 | 0.5797015905953 | 0.043 |
|  |  | Total |  |  | 18.72 |

Claves: diámetro, norma, desencofrante, encofrar, cartón, soporte

**2·1·E04AB020** kg ACERO CORRUGADO B 500 S
Precio: 0.73
Acero corrugado B 500 S, cortado, doblado, armado y colocado en obra, incluso p.p. de despuntes. Según EHE.

| Código | Ud | Descripción | Rendimiento | Precio | Importe |
|---|---|---|---|---|---|
| O01OB030 | h | Oficial 1ª ferralla | 0.009 | 16.8 | 0.15 |
| O01OB040 | h | Ayudante ferralla | 0.009 | 15.8 | 0.14 |
| P03AC210 | kg | Acero corrug. B 500 S pref. | 1.100 | 0.3997942004105 | 0.44 |
| P03AA020 | kg | Alambre atar 1,30 mm. | 0.006 | 0.5797015905953 | 0.00 |
|  |  | Total |  |  | 0.73 |

Claves: cortador, doblado, corrugado, colocación, acero, armadura

**E04LM013** m3 HORM. HA-30/P/16/I LOSA V. MAN.
Precio: 65.65
Hormigón HA-30/P/16/I, elaborado en central en losas de cimentación, incluso vertido por medios manuales, vibrado y colocado. Según normas NTE-CSL y EHE.

| Código | Ud | Descripción | Rendimiento | Precio | Importe |
|---|---|---|---|---|---|
| O01OA030 | h | Oficial primera | 0.234 | 16.8 | 3.93 |
| O01OA070 | h | Peón ordinario | 0.234 | 14.8 | 3.46 |
| M11HV120 | h | Aguja eléct.c/convertid.gasolina D=79mm. (maquinaria) | 0.234 | 3.55 | 0.83 |
| P01HA031 | m3 | Hormigón HA-30/P/16 central (material) | 1.100 | 52.213122573614 | 57.43 |
|  |  | Total |  |  | 65.65 |

Claves: hormigón, norma, medio, colocación, elaboración, central, manual, losa, vertedero, cimiento, vibración

**E05HLE030** m2 ENCOFR. MADERA LOSAS VISTO
Precio: 17.17
Encofrado y desencofrado de losa armada con tablero formado por tabla machihembrada de madera de pino de 22 mm., confeccionados previamente, considerando una postura. Normas NTE-EME.

| Código | Ud | Descripción | Rendimiento | Precio | Importe |
|---|---|---|---|---|---|
| O01OB010 | h | Oficial 1ª encofrador | 0.201 | 16.8 | 3.38 |
| O01OB020 | h | Ayudante encofrador | 0.201 | 15.8 | 3.18 |
| P01EM260 | m2 | Tabla machiembrada 2,5x9/16 de 22mm. (material; 05/02/2003) | 1.050 | 6.3367380765067 | 6.65 |
| P01ES050 | m3 | Madera pino encofrar 26 mm. | 0.018 | 113.81141400186 | 2.05 |
| P01UC030 | kg | Puntas 20x100 | 0.080 | 4.5376641746594 | 0.36 |
| P03AA020 | kg | Alambre atar 1,30 mm. | 0.150 | 0.5797015905953 | 0.09 |
| M13CP100 | ud | Puntal telesc. normal 1,75-3,10 | 0.007 | 15.59 | 0.11 |
| P01UC031 | ud | Tratamiento de juntas y aristas (material) | 1.000 | 1.3393105713752 | 1.34 |
|  |  | Total |  |  | 17.17 |

Claves: tabla, norma, confeccionar, tablero, armadura, desencofrante, encofrar, losa, madero, unión, pino, previo

**A02A060** m3 MORTERO CEMENTO 1/4 M-80
Precio: 48.63
Mortero de cemento CEM II/B-P 32,5 N y arena de río de dosificación 1/4 (M-80), confeccionado con hormigonera de 250 l., s/RC-97.

| Código | Ud | Descripción | Rendimiento | Precio | Importe |
|---|---|---|---|---|---|
| O01OA070 | h | Peón ordinario | 1.138 | 14.8 | 16.84 |
| P01CC020 | t | Cemento CEM II/B-P 32,5 N sacos | 0.350 | 67.375317624183 | 23.58 |
| P01AA020 | m3 | Arena de río 0/6 mm. | 1.030 | 7.4061875626049 | 7.63 |
| P02DW050 | m3 | Agua | 0.260 | 0.2698610852771 | 0.07 |
| M03HH020 | h | Hormigonera 200 l. gasolina (maquinaria; 05/12/2000) | 0.268 | 1.9 | 0.51 |
|  |  | Total |  |  | 48.63 |

**A02A080** m3 MORTERO CEMENTO 1/6 M-40
Precio: 41.43
Mortero de cemento CEM II/B-P 32,5 N y arena de río de dosificación 1/6 (M-40), confeccionado con hormigonera de 250 l., s/RC-97.

| Código | Ud | Descripción | Rendimiento | Precio | Importe |
|---|---|---|---|---|---|
| O01OA070 | h | Peón ordinario | 1.071 | 14.8 | 15.85 |
| P01CC020 | t | Cemento CEM II/B-P 32,5 N sacos | 0.250 | 67.375317624183 | 16.84 |
| P01AA020 | m3 | Arena de río 0/6 mm. | 1.100 | 7.4061875626049 | 8.15 |
| P02DW050 | m3 | Agua | 0.255 | 0.2698610852771 | 0.07 |
| M03HH020 | h | Hormigonera 200 l. gasolina | 0.268 | 1.9 | 0.51 |
|  |  | Total |  |  | 41.43 |

**A02S020** m3 MORTERO CEMENTO HIDRÓFUGO 1/4
Precio: 51.59
Mortero de cemento CEM II/B-P 32,5 N y arena de río de dosificación 1/4 con aditivo hidrófugo confeccionado con hormigonera de 250 l., s/RC-97.

| Código | Ud | Descripción | Rendimiento | Precio | Importe |
|---|---|---|---|---|---|
| O01OA070 | h | Peón ordinario | 1.205 | 14.8 | 17.83 |
| P01CC020 | t | Cemento CEM II/B-P 32,5 N sacos | 0.350 | 67.375317624183 | 23.58 |
| P01AA020 | m3 | Arena de río 0/6 mm. | 1.030 | 7.4061875626049 | 7.63 |
| P02DW050 | m3 | Agua | 0.240 | 0.2698610852771 | 0.06 |
| P01DH010 | kg | Hidrofugante mortero/hormigón (material) | 1.750 | 1.1294186161597 | 1.98 |
| M03HH020 | h | Hormigonera 200 l. gasolina | 0.268 | 1.9 | 0.51 |
|  |  | Total |  |  | 51.59 |

**A01A030** m3 PASTA DE YESO NEGRO
Precio: 47.37
Pasta de yeso negro amasado manualmente s/RY-85.

| Código | Ud | Descripción | Rendimiento | Precio | Importe |
|---|---|---|---|---|---|
| O01OA070 | h | Peón ordinario | 1.473 | 14.8 | 21.80 |
| P01CY010 | t | Yeso negro en sacos (material) | 0.850 | 29.894611335697 | 25.41 |
| P02DW050 | m3 | Agua | 0.600 | 0.2698610852771 | 0.16 |
|  |  | Total |  |  | 47.37 |

**A02M010** m3 MORT.BAST.CAL M-7,5 CEM II/A-P 32,5R
Precio: 71.36
Mortero bastardo con cemento CEM II/B-P 32,5 N cal y arena de río M-7,5 confeccionado con hormigonera de 200 l., s/RC-03.

| Código | Ud | Descripción | Rendimiento | Precio | Importe |
|---|---|---|---|---|---|
| O01OA070 | h | Peón ordinario | 1.205 | 14.8 | 17.83 |
| A01A010 | m3 | PASTA DE CAL APAGADA AMASADA | 0.350 | 51.92 | 18.17 |
| P01CC020 | t | Cemento CEM II/B-P 32,5 N sacos | 0.420 | 67.375317624183 | 28.30 |
| P01AA020 | m3 | Arena de río 0/6 mm. | 0.860 | 7.4061875626049 | 6.37 |
| P02DW050 | m3 | Agua | 0.188 | 0.2698610852771 | 0.05 |
| M03HH020 | h | Hormigonera 200 l. gasolina | 0.335 | 1.9 | 0.64 |
|  |  | Total |  |  | 71.36 |

Claves: mortero, bastardo, cal, cemento, areno, río, confeccionar, hormigón

**A01A050** m3 YESO PARA PROYECTAR
Precio: 87.28
Pasta de yeso y aditivos especial para proyectar, amasado a mano, s/RY-85.

| Código | Ud | Descripción | Rendimiento | Precio | Importe |
|---|---|---|---|---|---|
| O01OA070 | h | Peón ordinario | 1.205 | 14.8 | 17.83 |
| P01CY040 | t | Yeso de proyectar en sacos (material) | 0.750 | 92.392439714871 | 69.29 |
| P02DW050 | m3 | Agua | 0.600 | 0.2698610852771 | 0.16 |
|  |  | Total |  |  | 87.28 |

**A01A041** m3 PASTA DE YESO PLACOFINISH
Precio: 136.13
Pasta de yeso aditivado Placofinish.

| Código | Ud | Descripción | Rendimiento | Precio | Importe |
|---|---|---|---|---|---|
| O01OA070 | h | Peón ordinario | 1.674 | 14.8 | 24.78 |
| P01CY031 | t | Yeso aditivado Placofinish en sacos (material) | 0.810 | 137.24934900093 | 111.17 |
| P02DW050 | m3 | Agua | 0.650 | 0.2698610852771 | 0.18 |
|  |  | Total |  |  | 136.13 |

Claves: blanco, amasado, yeso, pasta, manual

**O01OA100** h Cuadrilla B (mano de obra)
Precio: 25.99

| Código | Ud | Descripción | Rendimiento | Precio | Importe |
|---|---|---|---|---|---|
| O01OA040 | h | Oficial segunda | 0.670 | 16.2 | 10.85 |
| O01OA060 | h | Peón especializado | 0.670 | 15.2 | 10.18 |
| O01OA070 | h | Peón ordinario | 0.335 | 14.8 | 4.96 |
|  |  | Total |  |  | 25.99 |

**E08TAK021** m FAJA PERIMETRAL YL PLACO F-530 BA 13
Precio: 10.2
Faja-bandeja perimetral con una placa de yeso laminado PLACO BA 13 o equivalente aprobado por la D.T., de 12,5 mm. de espesor, atornillada a estructura metálica de acero galvanizado F-530 con intereje de 400 mm , i/p.p. de piezas de cuelgue y nivelación, replanteo auxiliar, accesorios de fijación, ejecución de falsas vigas, tabicas y remates, nivelación y repaso de juntas con cinta y pasta, montaje y desmontaje de andamios, terminado y listo para pintar, s/NTE-RTC.

| Código | Ud | Descripción | Rendimiento | Precio | Importe |
|---|---|---|---|---|---|
| O01OB110 | h | Oficial 1ª yesero o escayolista | 0.185 | 16.8 | 3.11 |
| O01OB120 | h | Ayudante yesero o escayolista | 0.185 | 15.8 | 2.92 |
| P04PY046 | m2 | Placa yeso laminado BA 13 | 0.660 | 2.5786725926479 | 1.70 |
| P04PW242 | m | Perfil Stil F 530 | 1.800 | 1.0594546310879 | 1.91 |
| P04PW243 | ud | Horquilla F 530 | 1.080 | 0.2998456503079 | 0.32 |
| P04PW244 | ud | Pieza de emp. F 530 | 0.096 | 0.1799073901847 | 0.02 |
| P04PW090 | ud | Tornillo TTPC 25 | 6.000 | 0.0099948550103 | 0.06 |
| P04PW091 | ud | Tornillo TRPF 13 | 0.600 | 0.0099948550103 | 0.01 |
| P04PW590 | kg | Placojuntas SN | 0.198 | 0.5896964456055 | 0.12 |
| P04PW010 | m | Cinta de juntas GR | 0.840 | 0.0299845650308 | 0.03 |
|  |  | Total |  |  | 10.2 |

Claves: montaje, hueco, medición, pintura, terminación, andamio, desmontable, yeso, acero, metal, estructura, tornillo, pieza, placa, pasta, continuo, techo, cinta, galvanizar, maestra, nivel, replanteo, auxiliar, accesorio, fijación, junta, lámina

**A03S020** m3 HGÓN.AISLANTE ARLITA (650 kg/m3)
Precio: 47.25
Hormigón aislante de densidad 650 kg/m3, con cemento CEM II/B-P 32,5 N y arcilla expandida Arlita tipo G-3 o F-3, confeccionado en obra con hormigonera de 200 l., s/RC-97.

| Código | Ud | Descripción | Rendimiento | Precio | Importe |
|---|---|---|---|---|---|
| O01OA070 | h | Peón ordinario | 0.670 | 14.8 | 9.92 |
| M03HH070 | h | Hormigonera 250 l. eléctrica (maquinaria; 05/12/2000) | 0.335 | 2 | 0.67 |
| P01AL010 | m3 | Arcilla exp.Arlita F-3 (3-8 mm) granel (material) | 1.100 | 24.107590284754 | 26.52 |
| P01CC020 | t | Cemento CEM II/B-P 32,5 N sacos | 0.150 | 67.375317624183 | 10.11 |
| P02DW050 | m3 | Agua | 0.120 | 0.2698610852771 | 0.03 |
|  |  | Total |  |  | 47.25 |

**E16ECG210** m2 D.ACR.CTROL.SOLAR NEUTRO 62 6/12/4+4
Precio: 65.01
Doble acristalamiento tipo Isolar Solarlux, conjunto formado por una luna Solarlux neutro 62 de 6 mm. Temprado y una luna Multipact de 4+4 cámara de aire deshidratado de 12 o 16 mm. con perfil separador de aluminio y doble sellado perimetral, fijación sobre carpintería con acuñado mediante calzos de apoyo perimetrales y laterales y sellado en frío con silicona Sikasil WS-605 S/WS-305 N, incluso colocación de junquillos, según NTE-FVP.

| Código | Ud | Descripción | Rendimiento | Precio | Importe |
|---|---|---|---|---|---|
| O01OB250 | h | Oficial 1ª vidriería | 0.770 | 16.8 | 12.94 |
| P14ECG210 | m2 | D.a.Solarlux neutro 62 6/12/4+4 (material) | 1.006 | 47.545525283821 | 47.83 |
| P14KW060 | m | Sellado con silicona SIKA Elastosil 605/305 | 7.000 | 0.5397221705542 | 3.78 |
| P01DW090 | ud | Pequeño material | 1.500 | 0.2998456503079 | 0.45 |
|  |  | Total |  |  | 65.01 |

Claves: colocación, aire, cámara, doble, junquillo, cristal, cuña, perímetro, fijación, luna, carpintería, apoyo, lateral, frío, silicona, aluminio, separador, perfil

**O01OA090** h Cuadrilla A (mano de obra)
Precio: 26.81

| Código | Ud | Descripción | Rendimiento | Precio | Importe |
|---|---|---|---|---|---|
| O01OA030 | h | Oficial primera | 0.670 | 16.8 | 11.26 |
| O01OA050 | h | Ayudante | 0.670 | 15.8 | 10.59 |
| O01OA070 | h | Peón ordinario | 0.335 | 14.8 | 4.96 |
|  |  | Total |  |  | 26.81 |

**A02A070** m3 MORTERO CEMENTO 1/5 M-60
Precio: 44.89
Mortero de cemento CEM II/B-P 32,5 N y arena de río de dosificación 1/5 (M-60), confeccionado con hormigonera de 250 l., s/RC-97.

| Código | Ud | Descripción | Rendimiento | Precio | Importe |
|---|---|---|---|---|---|
| O01OA070 | h | Peón ordinario | 1.138 | 14.8 | 16.84 |
| P01CC020 | t | Cemento CEM II/B-P 32,5 N sacos | 0.290 | 67.375317624183 | 19.54 |
| P01AA020 | m3 | Arena de río 0/6 mm. | 1.070 | 7.4061875626049 | 7.92 |
| P02DW050 | m3 | Agua | 0.255 | 0.2698610852771 | 0.07 |
| M03HH020 | h | Hormigonera 200 l. gasolina | 0.268 | 1.9 | 0.51 |
|  |  | Total |  |  | 44.89 |

**E11SH02** m JUNTA MOVIMIENTO RECRECIDO SOLADO (15/12/1998)
Precio: 7.04
Suministro y colocación de perfil de junta de movimiento en recrecido para solado tipo Schlüter Dilex EP o equivalente aprobado por la D.T., i/replanteo.

| Código | Ud | Descripción | Rendimiento | Precio | Importe |
|---|---|---|---|---|---|
| O01OA030 | h | Oficial primera | 0.067 | 16.8 | 1.13 |
| P34IE1Y9 | m | Perfil junta movimiento Schlüter Dilex EP (material; 15/12/1998) | 1.050 | 5.6271033707781 | 5.91 |
|  |  | Total |  |  | 7.04 |

**A20** kg Sellado epoxi transp.MASTERTOP 1200 A3 tixotrop. (material; 25/01/2007)
Precio: 15.83

| Código | Ud | Descripción | Rendimiento | Precio | Importe |
|---|---|---|---|---|---|
| PIS020 | kg | Sistema Polykit MASTERTOP 1200 A3i (material; 25/01/2007) | 0.628 | 13.722935929091 | 8.62 |
| PIS040 | kg | Sistema Polykit MASTERTOP 1200 B4 (material; 25/01/2007) | 0.349 | 16.801351272252 | 5.86 |
| PME030 | kg | Agente tixoptropante MASTERTOP F14 (material; 31/01/2007) | 0.023 | 58.90967543049 | 1.35 |
|  |  | Total |  |  | 15.83 |

**E11SH03** m JUNTA MOVIMIENTO SOLADO CERÁMICO (15/12/1998)
Precio: 9.74
Suministro y colocación de perfiles para junta de movimiento en solado cerámico, tipo Schlüter Dilex AKSN o equivalente aprobado por la D.T., recibido simultáneamente al pavimento con su propio adhesivo, con p.p. de replanteo y de piezas especiales.

| Código | Ud | Descripción | Rendimiento | Precio | Importe |
|---|---|---|---|---|---|
| O01OA030 | h | Oficial primera | 0.067 | 16.8 | 1.13 |
| P34IE1Y10 | m | Perfil junta movimiento Schlüter Dilex AKSN (material; 15/12/1998) | 1.050 | 8.1957811084157 | 8.61 |
|  |  | Total |  |  | 9.74 |

**E11SH01** m REMATE ALICA RINCONES ALUM MATE (15/12/1998)
Precio: 11.64
Suministro y colocación de piezas especiales de remate de alicatados y solados tipo escocia con perfiles de aluminio anodizado natural tipo Schlüter Dilex AHK AE o equivalente aprobado por la D.T., recibido simultáneamente al revestimiento con su propio adhesivo, con p.p. de piezas especiales de unión en ángulo internas y externas.

| Código | Ud | Descripción | Rendimiento | Precio | Importe |
|---|---|---|---|---|---|
| O01OA030 | h | Oficial primera | 0.067 | 16.8 | 1.126 |
| P34IE1Y4 | m | Escocia aluminio Schlüter Dilex AHK AE i/piezas esp. (material; 15/12/1998) | 1.050 | 10.014844720284 | 10.516 |
|  |  | Total |  |  | 11.64 |

**E11SH06** m REMATE ALICA ARISTAS ALUM MATE (15/12/1998)
Precio: 4.69
Suministro y colocación de piezas especiales de remate de alicatados y solados en aristas con perfiles de aluminio anodizado natural tipo Schlüter Jolly AC o equivalente aprobado por la D.T., recibido simultáneamente al revestimiento con su propio adhesivo, con p.p. de piezas especiales de encuentro entre perfiles.

| Código | Ud | Descripción | Rendimiento | Precio | Importe |
|---|---|---|---|---|---|
| O01OA030 | h | Oficial primera | 0.067 | 16.8 | 1.13 |
| P04TW032 | m | Perfil remate Schlúter Jolly-AC (material) | 1.050 | 3.3882558484792 | 3.56 |
|  |  | Total |  |  | 4.69 |

**O01OA140** h Cuadrilla F (mano de obra)
Precio: 20.77

| Código | Ud | Descripción | Rendimiento | Precio | Importe |
|---|---|---|---|---|---|
| O01OA040 | h | Oficial segunda | 0.670 | 16.2 | 10.85 |
| O01OA070 | h | Peón ordinario | 0.670 | 14.8 | 9.92 |
|  |  | Total |  |  | 20.77 |

**A07M100** t GALVANIZADO (D) EN CALIENTE VH.
Precio: 233.72
Protección contra oxidación de elementos metálicos mediante galvanización de cinc por el método (D) en caliente VH., (D) 100 micrómetros/m2 700 g/m2. Comprendiendo: Transporte carga y descarga a taller de galvanización, Preparación del material, Desengrase eliminando mediante tratamientos preliminares restos de pinturas manchas de grasa etc, Decapado superficial de óxidos por inmersión en ácido sulfúrico o clorhídrico diluido, Tratamiento con flujo e inmersión en baño de cinc fundido a través de la cubierta de flujo que flota sobre el material fundido, a temperatura de 445-465 ºC. extrayendo. nueva carga y transporte sobre camión a obra. Medido por peso teórico del material tratado

| Código | Ud | Descripción | Rendimiento | Precio | Importe |
|---|---|---|---|---|---|
| M03N020 | ud | Elementos químic.t.galvanización (maquinaria) | 0.670 | 51.54 | 34.53 |
| M03N010 | ud | Maq. y energía t. galvanización (maquinaria) | 0.670 | 98.48 | 65.98 |
| M03N030 | kg | Zinc fundido para galvanización (maquinaria) | 46.865 | 2.37 | 111.07 |
| M07CB010 | h | Camión basculante 4x2 10 t. | 0.251 | 29 | 7.28 |
| O01OA070 | h | Peón ordinario | 1.004 | 14.8 | 14.86 |
|  |  | Total |  |  | 233.72 |

**A02A050** m3 MORTERO CEMENTO 1/3 M-160
Precio: 54.29
Mortero de cemento CEM II/B-P 32,5 N y arena de río de dosificación 1/3 (M-160), confeccionado con hormigonera de 250 l., s/RC-97.

| Código | Ud | Descripción | Rendimiento | Precio | Importe |
|---|---|---|---|---|---|
| O01OA070 | h | Peón ordinario | 1.138 | 14.8 | 16.84 |
| P01CC020 | t | Cemento CEM II/B-P 32,5 N sacos | 0.440 | 67.375317624183 | 29.65 |
| P01AA020 | m3 | Arena de río 0/6 mm. | 0.975 | 7.4061875626049 | 7.22 |
| P02DW050 | m3 | Agua | 0.260 | 0.2698610852771 | 0.07 |
| M03HH020 | h | Hormigonera 200 l. gasolina | 0.268 | 1.9 | 0.51 |
|  |  | Total |  |  | 54.29 |

**U01TC020** m3 TERRAP.CORON.ENSAN.C/PROD.PRÉST.
Precio: 4.58
Terraplén de coronación en ensanches con productos procedentes de préstamos, extendido, humectación y compactación, incluso perfilado de taludes y rasanteo de la superficie de coronación, terminado.

| Código | Ud | Descripción | Rendimiento | Precio | Importe |
|---|---|---|---|---|---|
| U01DI050 | m3 | SUELO SELECCIONADO DE PRÉSTAMOS | 1.100 | 2.77 | 3.05 |
| U01TC010 | m3 | TERRAP.CORON.ENSAN.C/PROD.EXCAV. | 1.000 | 1.53 | 1.53 |
|  |  | Total |  |  | 4.58 |

Claves: compacto, humedad, terraplén, coronación, talud, préstamo, perfil, superficie, terminación, producción

**U01TC040** m3 TERRAP.CORON.VARIA.C/PROD.PRÉST.
Precio: 4.15
Terraplén de coronación en variantes con productos de préstamos, extendido, humectación y compactación, incluso perfilado de taludes y rasanteo de la superficie de coronación, terminado.

| Código | Ud | Descripción | Rendimiento | Precio | Importe |
|---|---|---|---|---|---|
| U01DI050 | m3 | SUELO SELECCIONADO DE PRÉSTAMOS | 1.100 | 2.77 | 3.05 |
| U01TC030 | m3 | TERRAP.CORON.VARIA.C/PROD.EXCAV. | 1.000 | 1.1 | 1.10 |
|  |  | Total |  |  | 4.15 |

Claves: perfil, terminación, talud, producción, compacto, humedad, préstamo, terraplén, coronación, superficie

**E04MM011** m3 HORMIGÓN BLANCO HA-25/B/15 V.MAN.
Precio: 69.37
Hormigón HA-25/B/15, elaborado en central, incluso vertido manual, vibrado y colocado. Según normas NTE-CCM y EHE

| Código | Ud | Descripción | Rendimiento | Precio | Importe |
|---|---|---|---|---|---|
| O01OA030 | h | Oficial primera | 0.301 | 16.8 | 5.06 |
| O01OA070 | h | Peón ordinario | 0.301 | 14.8 | 4.45 |
| P01HA012 | m3 | Hormigón blanco HA-25/B/15 central (material) | 1.000 | 58.90967543049 | 58.91 |
| M10HV220 | h | Vibrador hormigón gasolina 75 mm | 0.268 | 3.55 | 0.95 |
|  |  | Total |  |  | 69.37 |

Claves: colocación, vibración, muro, norma, central, vertedero, hormigón, manual, elaboración

**E04MEF030** m2 ENCOFRADO EN MUROS 2 CARAS VISTAS FENOL
Precio: 20.23
Encofrado y desencofrado en muros de dos caras vistas, con paneles metálicos modulares, considerando 20 posturas, incluso forrado interior en con tablero aglomerado plastificado de 10 mm de espesor y tratamientos de juntas con berenjeno curvo de PVC y sellado. Según NTE.

| Código | Ud | Descripción | Rendimiento | Precio | Importe |
|---|---|---|---|---|---|
| O01OB010 | h | Oficial 1ª encofrador | 0.335 | 16.8 | 5.63 |
| O01OB020 | h | Ayudante encofrador | 0.335 | 15.8 | 5.29 |
| A05M010 | mes | ALQ. M2 ENCOF. MURO 2 CARAS h=3m. | 0.095 | 8.24 | 0.78 |
| M12EM072 | m2 | Tabl.contr.fenólico melamina 10 mm.4p. (material; 28/06/2002) | 1.000 | 2.1488938272065 | 2.15 |
| P01DC010 | l | Desenc.Bettor desmold H enc.metál. | 0.075 | 1.4392591214779 | 0.11 |
| P01UC030 | kg | Puntas 20x100 | 0.010 | 4.5376641746594 | 0.05 |
| P01UC031 | ud | Tratamiento de juntas y aristas | 1.000 | 1.3393105713752 | 1.34 |
| A06T050 | h | GRÚA TORRE 40 m. FLECHA, 1000 kg. | 0.300 | 16.27 | 4.88 |
|  |  | Total |  |  | 20.23 |

Claves: cara, muro, panel, módulo, metal, desencofrante, encofrar

**A03H050** m3 HORM. DOSIF. 250 kg /CEMENTO Tmáx.20
Precio: 43.43
Hormigón de dosificación 250 kg con cemento CEM II/B-P 32,5 N, arena de río y árido rodado Tmáx. 20 mm., con hormigonera de 300 l., para vibrar y consistencia plástica.

| Código | Ud | Descripción | Rendimiento | Precio | Importe |
|---|---|---|---|---|---|
| O01OA070 | h | Peón ordinario | 0.558 | 14.8 | 8.26 |
| P01CC020 | t | Cemento CEM II/B-P 32,5 N sacos | 0.258 | 67.375317624183 | 17.38 |
| P01AA030 | t | Arena de río 0/6 mm. | 0.697 | 6.8764602470609 | 4.79 |
| P01AG020 | t | Garbancillo 4/20 mm. (material) | 1.393 | 8.6755341489083 | 12.09 |
| P02DW050 | m3 | Agua | 0.180 | 0.2698610852771 | 0.05 |
| M03HH030 | h | Hormigonera 300 l. gasolina | 0.368 | 2.3 | 0.85 |
|  |  | Total |  |  | 43.43 |

Claves: areno, plástico, consistencia, vibración, río, dosificación, hormigón, cemento, rodar

**TE02EM020** m3 EXC.ZANJA A MÁQUINA T. FLOJOS
Precio: 5.42
Excavación en zanjas, en terrenos flojos, por medios mecánicos, con extracción de tierras a los bordes, sin carga ni transporte al vertedero y con p.p. de medios auxiliares.

| Código | Ud | Descripción | Rendimiento | Precio | Importe |
|---|---|---|---|---|---|
| O01OA070 | h | Peón ordinario | 0.067 | 14.8 | 0.99 |
| M05RN020 | h | Retrocargadora neumáticos 75 CV | 0.134 | 33.05 | 4.43 |
|  |  | Total |  |  | 5.42 |

Claves: extracción, flojo, carga, mecánico, terreno, tierra, auxiliar, excavación, máquina, zanja, vertedero, transporte, medio

**TE02SZ070** m3 RELL/COMP.ZANJA C/RANA S/APOR.
Precio: 13.71
Relleno, extendido y compactado de tierras propias en zanjas, por medios manuales, con pisón compactador manual tipo rana, en tongadas de 30 cm. de espesor, sin aporte de tierras, incluso regado de las mismas, y con p.p. de medios auxiliares.

| Código | Ud | Descripción | Rendimiento | Precio | Importe |
|---|---|---|---|---|---|
| O01OA070 | h | Peón ordinario | 0.837 | 14.8 | 12.39 |
| M08RI010 | h | Pisón vibrante 70 kg. | 0.502 | 2.1 | 1.05 |
| P02DW050 | m3 | Agua | 1.000 | 0.2698610852771 | 0.27 |
|  |  | Total |  |  | 13.71 |

Claves: relleno, medio, auxiliar, compacto, manual, zanja, riego, pisón, tierra, aportación

**TE02TT030** m3 TRANSP.VERTED.<10km.CARGA MEC.
Precio: 2.43
Transporte de tierras al vertedero, a una distancia menor de 10 km., considerando ida y vuelta, con camión basculante cargado a máquina, y con p.p. de medios auxiliares, considerando también la carga.

| Código | Ud | Descripción | Rendimiento | Precio | Importe |
|---|---|---|---|---|---|
| M05PN010 | h | Pala cargadora neumáticos 85 CV/1,2m3 | 0.013 | 37.86 | 0.49 |
| M07CB010 | h | Camión basculante 4x2 10 t. | 0.067 | 29 | 1.94 |
|  |  | Total |  |  | 2.43 |

Claves: basculante, tierra, máquina, auxiliar, mecánico, medio, vertedero, carga, camión, transporte

**TE02EEM020** m3 EXC.ZANJA A MÁQUINA T. FLOJOS
Precio: 5.42
Excavación en zanjas, en terrenos flojos, por medios mecánicos, con extracción de tierras a los bordes, sin carga ni transporte al vertedero y con p.p. de medios auxiliares.

| Código | Ud | Descripción | Rendimiento | Precio | Importe |
|---|---|---|---|---|---|
| O01OA070 | h | Peón ordinario | 0.067 | 14.8 | 0.99 |
| M05RN020 | h | Retrocargadora neumáticos 75 CV | 0.134 | 33.05 | 4.43 |
|  |  | Total |  |  | 5.42 |

**TE02ESZ070** m3 RELL/COMP.ZANJA C/RANA S/APOR.
Precio: 13.71
Relleno, extendido y compactado de tierras propias en zanjas, por medios manuales, con pisón compactador manual tipo rana, en tongadas de 30 cm. de espesor, sin aporte de tierras, incluso regado de las mismas, y con p.p. de medios auxiliares.

| Código | Ud | Descripción | Rendimiento | Precio | Importe |
|---|---|---|---|---|---|
| O01OA070 | h | Peón ordinario | 0.837 | 14.8 | 12.39 |
| M08RI010 | h | Pisón vibrante 70 kg. | 0.502 | 2.1 | 1.05 |
| P02DW050 | m3 | Agua | 1.000 | 0.2698610852771 | 0.27 |
|  |  | Total |  |  | 13.71 |

**TE02ETT030** m3 TRANSP.VERTED.<10km.CARGA MEC.
Precio: 2.43
Transporte de tierras al vertedero, a una distancia menor de 10 km., considerando ida y vuelta, con camión basculante cargado a máquina, y con p.p. de medios auxiliares, considerando también la carga.

| Código | Ud | Descripción | Rendimiento | Precio | Importe |
|---|---|---|---|---|---|
| M05PN010 | h | Pala cargadora neumáticos 85 CV/1,2m3 | 0.013 | 37.86 | 0.49 |
| M07CB010 | h | Camión basculante 4x2 10 t. | 0.067 | 29 | 1.94 |
|  |  | Total |  |  | 2.43 |

**TE02EEM030** m3 EXC.ZANJA A MÁQUINA T. COMPACTO
Precio: 6.72
Excavación en zanjas, en terrenos compactos, por medios mecánicos, con extracción de tierras a los bordes, sin carga ni transporte al vertedero y con p.p. de medios auxiliares.

| Código | Ud | Descripción | Rendimiento | Precio | Importe |
|---|---|---|---|---|---|
| O01OA070 | h | Peón ordinario | 0.084 | 14.8 | 1.24 |
| M05EN030 | h | Excav.hidr.neumáticos 100 CV | 0.167 | 32.8 | 5.48 |
|  |  | Total |  |  | 6.72 |

**TE16DMM090** ud B.ENCH.SCHUCO MERTEN-M1
Precio: 18.05
Base de enchufe con toma de tierra lateral realizada con tubo PVC corrugado de D=13/gp5 y conductor rígido de 2,5 mm2 de Cu., y aislamiento VV 750 V., en sistema monofásico con toma de tierra (fase, neutro y tierra), incluyendo caja de registro, caja de mecanismo universal con tornillos, base de enchufe sistema schuco 10-16 A. (II+t.) Merten serie M-1, instalada.

| Código | Ud | Descripción | Rendimiento | Precio | Importe |
|---|---|---|---|---|---|
| O01OB200 | h | Oficial 1ª electricista | 0.335 | 16.8 | 5.63 |
| O01OB220 | h | Ayudante electricista ied teleco (mano de obra) | 0.335 | 15.8 | 5.29 |
| P15GB010 | m | Tubo PVC corrugado D=25/gp5 (material; 21/01/2002) | 6.000 | 0.2198868102258 | 1.32 |
| P15GA020 | m | Cond. rígi. 750 V 2,5 mm2 Cu | 18.000 | 0.1799073901847 | 3.24 |
| P15MA060 | ud | Base enchufe schuco Merten-M1 (material) | 1.000 | 2.2688320873297 | 2.27 |
| P01DW090 | ud | Pequeño material | 1.000 | 0.2998456503079 | 0.30 |
|  |  | Total |  |  | 18.05 |

**A03H060** m3 HORMIGÓN H-100 kg/cm2 Tmáx.40
Precio: 48.4
Hormigón de Fck. 100 kg/cm2. con cemento CEM II/B-P 32,5 N, arena de río y árido rodado Tmáx. 40 mm., con hormigonera de 250 l., para vibrar y consistencia plástica.

| Código | Ud | Descripción | Rendimiento | Precio | Importe |
|---|---|---|---|---|---|
| O01OA070 | h | Peón ordinario | 1.340 | 14.8 | 19.83 |
| P01CC020 | t | Cemento CEM II/B-P 32,5 N sacos | 0.195 | 67.375317624183 | 13.14 |
| P01AA030 | t | Arena de río 0/6 mm. | 0.540 | 6.8764602470609 | 3.71 |
| P01AG060 | t | Gravilla 20/40 mm. | 1.080 | 6.9864036521738 | 7.55 |
| P01AG150 | m3 | Morro 80/200 mm. | 0.330 | 9.86492189513 | 3.26 |
| P02DW050 | m3 | Agua | 0.120 | 0.2698610852771 | 0.03 |
| M03HH030 | h | Hormigonera 300 l. gasolina | 0.383 | 2.3 | 0.88 |
|  |  | Total |  |  | 48.4 |

**2·1·E04CM050** m3 HORM. HA-25/P/20/I V. MANUAL
Precio: 60.84
Hormigón en masa HA-25/P/20/I, elaborado en central en relleno de zapatas y zanjas de cimentación, incluso encamillado de pilares y muros, vertido por medios manuales, vibrado y colocación. Según normas NTE-CSZ y EHE.

| Código | Ud | Descripción | Rendimiento | Precio | Importe |
|---|---|---|---|---|---|
| O01OA030 | h | Oficial primera | 0.241 | 16.8 | 4.05 |
| O01OA070 | h | Peón ordinario | 0.241 | 14.8 | 3.57 |
| M11HV120 | h | Aguja eléct.c/convertid.gasolina D=79mm. | 0.241 | 3.55 | 0.86 |
| P01HA010 | m3 | Hormigón HA-25/B/20 central | 1.150 | 45.526564571748 | 52.36 |
|  |  | Total |  |  | 60.84 |

Claves: zapata, cimiento, medio, central, relleno, elaboración, zanja, vertedero, manual, hormigón, soporte, vibración, muro, norma, colocación, masa

**A01A010** m3 PASTA DE CAL APAGADA AMASADA
Precio: 51.92
Pasta de cal viva apagada, amasada manualmente.

| Código | Ud | Descripción | Rendimiento | Precio | Importe |
|---|---|---|---|---|---|
| O01OA070 | h | Peón ordinario | 1.674 | 14.8 | 24.78 |
| P01CL030 | t | Cal hidratada en sacos S (material) | 0.350 | 76.990368144056 | 26.95 |
| P02DW050 | m3 | Agua | 0.700 | 0.2698610852771 | 0.19 |
|  |  | Total |  |  | 51.92 |

Claves: vivo, amasado, apagado, cal, pasta, manual

**A05M010** mes ALQ. M2 ENCOF. MURO 2 CARAS h=3m.
Precio: 8.24
Mes alquiler m2 de encofrado de muro 2 caras de 3 m. de altura con panel metálico-fenólico de 3,00x1,00 m. con grapa unión paneles.

| Código | Ud | Descripción | Rendimiento | Precio | Importe |
|---|---|---|---|---|---|
| M13EA510 | d | Panel metálico-fenól. 3,00x1,00 (maquinaria) | 6.628 | 0.98 | 6.50 |
| M13EA520 | d | Grapa unión paneles met. (maquinaria) | 20.085 | 0.07 | 1.41 |
| M13EA530 | d | Tuerca palomilla (maquinaria) | 13.256 | 0.01 | 0.13 |
| M13EA540 | d | Placa tuerca palomilla (maquinaria) | 13.256 | 0.01 | 0.13 |
| M13EA550 | d | Barra dywidag 1,00 m. (maquinaria) | 6.628 | 0.01 | 0.07 |
|  |  | Total |  |  | 8.24 |

Claves: cara, alquiler, muro, mes, panel, unión, encofrar, grapa

**A05M110** d ALQ. M2 ENCOF. MURO 1 CARA
Precio: 0.29
Día de alquiler m2 encofrado para muro a 1 cara, con panel metálico-fenólico con grapa metálica de unión entre paneles.

| Código | Ud | Descripción | Rendimiento | Precio | Importe |
|---|---|---|---|---|---|
| M13EA510 | d | Panel metálico-fenól. 3,00x1,00 | 0.221 | 0.98 | 0.22 |
| M13EA520 | d | Grapa unión paneles met. | 0.670 | 0.07 | 0.05 |
| M13EA560 | d | Escuadra estabilizad. muros 1 cara h=3m. (maquinaria) | 0.221 | 0.09 | 0.02 |
|  |  | Total |  |  | 0.29 |

Claves: grapa, muro, cara, alquiler, encofrar, unión, panel, metal

**A06T050** h GRÚA TORRE 40 m. FLECHA, 1000 kg.
Precio: 16.27
Alquiler de grúa torre de 40 m. de flecha y 1.000 kg. de carga en punta, incluyendo cimentación, montaje, desmontaje y medios auxiliares.

| Código | Ud | Descripción | Rendimiento | Precio | Importe |
|---|---|---|---|---|---|
| M02GT250 | mes | Alquiler grúa torre 40 m. 1000 kg. (maquinaria; 06/11/2003) | 0.004 | 1651.2 | 6.60 |
| M02GT360 | mes | Contrato mantenimiento (maquinaria; 01/12/2003) | 0.004 | 50 | 0.20 |
| M02GT370 | mes | Alquiler telemando (maquinaria; 06/11/2003) | 0.004 | 125 | 0.50 |
| M02GT320 | ud | Mont/desm. grúa torre 40 m. flecha (maquinaria; 01/12/2003) | 0.001 | 3600 | 3.60 |
| M02GE050 | h | Grúa telescópica autoprop. 60 t. (maquinaria; 06/11/2003) | 0.024 | 115.51 | 2.77 |
| M02GT380 | ud | Tramo de empotramiento grúa torre (maquinaria; 06/11/2003) | 0.001 | 1292 | 1.29 |
| E04AB040 | kg | ACERO CORR. B 500 S PREFOR. | 0.638 | 0.63 | 0.40 |
| 2·1·E04CM050 | m3 | HORM. HA-25/P/20/I V. MANUAL | 0.015 | 60.84 | 0.91 |
|  |  | Total |  |  | 16.27 |

Claves: carga, punta, grúa, torre, cimiento, alquiler, desmontable, auxiliar, flecha, montaje, medio

**E04AB040** kg ACERO CORR. B 500 S PREFOR.
Precio: 0.63
Acero corrugado B 500 S, preformado en taller y colocado en obra. Según EHE.

| Código | Ud | Descripción | Rendimiento | Precio | Importe |
|---|---|---|---|---|---|
| O01OB030 | h | Oficial 1ª ferralla | 0.007 | 16.8 | 0.12 |
| O01OB040 | h | Ayudante ferralla | 0.007 | 15.8 | 0.11 |
| P03AC210 | kg | Acero corrug. B 500 S pref. | 1.000 | 0.3997942004105 | 0.40 |
| P03AA020 | kg | Alambre atar 1,30 mm. | 0.006 | 0.5797015905953 | 0.00 |
|  |  | Total |  |  | 0.63 |

Claves: taller, colocación, corrugado, acero

**E04LM010** m3 HORM. HA-25/B/20/I LOSA V. MAN.
Precio: 58.3
Hormigón HA-25/B/20/I, elaborado en central en losas de cimentación, incluso vertido por medios manuales, vibrado y colocado. Según normas NTE-CSL y EHE.

| Código | Ud | Descripción | Rendimiento | Precio | Importe |
|---|---|---|---|---|---|
| O01OA030 | h | Oficial primera | 0.234 | 16.8 | 3.93 |
| O01OA070 | h | Peón ordinario | 0.234 | 14.8 | 3.46 |
| M11HV120 | h | Aguja eléct.c/convertid.gasolina D=79mm. | 0.234 | 3.55 | 0.83 |
| P01HA010 | m3 | Hormigón HA-25/B/20 central | 1.100 | 45.526564571748 | 50.08 |
|  |  | Total |  |  | 58.3 |

**U01DI050** m3 SUELO SELECCIONADO DE PRÉSTAMOS
Precio: 2.77
Suelo seleccionado de préstamos con transporte del material al lugar de empleo, incluso canon de préstamos.

| Código | Ud | Descripción | Rendimiento | Precio | Importe |
|---|---|---|---|---|---|
| O01OA020 | h | Capataz | 0.003 | 15.7 | 0.05 |
| M05EC030 | h | Excavadora hidráulica cadenas 195 CV (maquinaria) | 0.007 | 74 | 0.52 |
| M07CB020 | h | Camión basculante 4x4 14 t. | 0.040 | 35 | 1.40 |
| M07N030 | m3 | Canon suelo seleccionado préstamo (maquinaria) | 0.670 | 1.2 | 0.80 |
|  |  | Total |  |  | 2.77 |

Claves: suelo, material, préstamo, transporte

**U01TC010** m3 TERRAP.CORON.ENSAN.C/PROD.EXCAV.
Precio: 1.53
Terraplén de coronación en ensanches con productos procedentes de la excavación, extendido, humectación y compactación, incluso perfilado de taludes y rasanteo de la superficie de coronación, terminado.

| Código | Ud | Descripción | Rendimiento | Precio | Importe |
|---|---|---|---|---|---|
| O01OA020 | h | Capataz | 0.007 | 15.7 | 0.11 |
| O01OA070 | h | Peón ordinario | 0.013 | 14.8 | 0.19 |
| M08NM010 | h | Motoniveladora de 135 CV (maquinaria; 05/12/2000) | 0.013 | 44 | 0.57 |
| M08CA110 | h | Cisterna agua s/camión 10.000 l. | 0.010 | 26.4 | 0.26 |
| M08RN040 | h | Rodillo vibrante autopropuls.mixto 15 t. | 0.010 | 40 | 0.40 |
|  |  | Total |  |  | 1.53 |

Claves: perfil, talud, superficie, terminación, humedad, excavación, coronación, producción, compacto, terraplén

**U01TC030** m3 TERRAP.CORON.VARIA.C/PROD.EXCAV.
Precio: 1.1
Terraplén de coronación en variantes con productos procedentes de la excavación, extendido, humectación y compactación, incluso perfilado de taludes y rasanteo de la superficie de coronación, terminado.

| Código | Ud | Descripción | Rendimiento | Precio | Importe |
|---|---|---|---|---|---|
| O01OA020 | h | Capataz | 0.003 | 15.7 | 0.05 |
| O01OA070 | h | Peón ordinario | 0.010 | 14.8 | 0.15 |
| M08NM010 | h | Motoniveladora de 135 CV | 0.010 | 44 | 0.44 |
| M08CA110 | h | Cisterna agua s/camión 10.000 l. | 0.007 | 26.4 | 0.18 |
| M08RN040 | h | Rodillo vibrante autopropuls.mixto 15 t. | 0.007 | 40 | 0.28 |
|  |  | Total |  |  | 1.1 |

Claves: producción, coronación, talud, perfil, compacto, terminación, excavación, superficie, terraplén, humedad

## Recursos

**P01HB011** m3 Vertido hormigón grúa / bomba
Claves: pluma

**P01ECAV010** m2 Cúpula Cúpolex 50 polipropileno i/piezas especiales
Claves: pino, tablón

**A05C021** mes Alquiler m2 encofrado p/forjado Retiplac i/losas
Claves: recuperable, metal, pino, madero, encofrar, tablero, sopanda, forjado, mes, unión, cabezal, plano, alquiler

**P03EL131** ud Apoyo Goujon Cret 135 i/armaduras
Claves: cargadero

**P04PY048** m2 Placa yeso laminado BA PPM 15
Claves: lámina, placa, yeso

**P04PY049** m2 Placa yeso laminado BA PPM 13
Claves: lámina, yeso, placa

**P04PW590** kg Placojuntas SN
Claves: pasta, junta

**P04PW010** m Cinta de juntas GR
Claves: cinta, junta, yeso

**P04PW240** m Canal Stil R 48
Claves: canal

**P04PW160** m Montante Stil M 48
Claves: montante

**P04PW520** ud Tornillo TTPC 35
Claves: tornillo

**P04PW090** ud Tornillo TTPC 25
Claves: tornillo

**P04PW091** ud Tornillo TRPF 13
Claves: tornillo

**P04PW550** m Banda estanca 45
Claves: agua, estanco, junta

**P04PW551** ud Soporte carga 600x200 mm
Claves: junta, agua, estanco

**P07TV550** m2 Panel lana vidrio c/velo ECO-90
Claves: panel

**P04PY047** m2 Placa yeso laminado PHD BA 15
Claves: placa, lámina, yeso

**P04PY046** m2 Placa yeso laminado BA 13
Claves: lámina, placa, yeso

**P07AL372** m2 Panel lana mineral Arena-50
Claves: mineral, lana, panel

**P04PY060** m2 Placa yeso Placoflam PPF BA 15
Claves: placa, yeso

**P04PY061** m2 Placa yeso Placoflam PPF BA 13
Claves: placa, yeso

**P04PW241** m Canal Stil R 70
Claves: canal

**P04PW161** m Montante Stil M 70
Claves: montante

**P07AL381** m2 Panel lana mineral Arena-75
Claves: panel, lana, mineral

**P13TC010** kg Chapa galvanizada 4 mm
Claves: chapa, galvanizar

**P02RVA011** m Tubo PVC corrugado D=90mm
Claves: PVC, drenaje

**P04TB020** m2 Techo chapa acero microperforada 0,5 color
Claves: perforación, techo, chapa, acero

**P04TW300** m2 Perfilería vista enrasada falso techo acero
Claves: perfil, acero, techo

**P04PY050** m2 Placas Gyptone Point 11 borde A-T 11
Claves: placa, yeso, lámina

**P04PY051** m Perfil primario 38x3600 y 24 mm
Claves: yeso, placa, lámina

**P04PY052** m Perfil secundario 38x1200 y 24 mm
Claves: yeso, placa, lámina

**P04PY053** m Angular 24x3000 mm
Claves: yeso, lámina, placa

**P04PY054** ud Pieza cuelgue
Claves: lámina, placa, yeso

**P04PW242** m Perfil Stil F 530
Claves: canal

**P04PW243** ud Horquilla F 530
Claves: canal

**P04PW244** ud Pieza de emp. F 530
Claves: canal

**P04TW431** ud Trampilla 800x800x12,5
Claves: trampilla

**P07AL160** m2 Panel bicapa Acustidán 20 mm
Claves: panel, capa

**P07AL170** m2 Panel Rocdan 231-40 mm
Claves: panel

**P07AA080** m2 Panel cartón-yeso 13 mm
Claves: panel

**P07AM020** m2 Memb.acústica Danosa 4 mm
Claves: acústico

**P07W050** ud Muelle acero t.flot. ATM-30
Claves: muelle, acero

**P07W220** m Perfil maestra 60x27
Claves: maestra, perfil

**P07W080** m Perfil U 30x30 mm
Claves: perfil

**P07W160** ud Anclaje mecánico PVC
Claves: mecánico, anclaje, PVC

**O01OB260** h Ayudante vidriería
Claves: ayudante

**P14TW011** m Perfil aluminio i/remates
Claves: neopreno, goma, perfil

**P01ECAV005** m2 Cúpula Cúpolex 35 polipropileno i/piezas especiales
Claves: pino, tablón

**P03AM165** m2 Malla 20x30x4 -0,822 kg/m2
Claves: malla

**P05EW151** m Perfil omega 50x40x1,5 mm
Claves: perfil

**P05EW260** ud Tornillo HSA 10x90
Claves: tornillo

**P05EW270** ud Pequeño material
Claves: material

**O01OC100** h Especialista en lampistería
Claves: especial

**P05CZ050** m2 Chapa de zinc 1,21 mm
Claves: chapa, zinc

**P05EW160** m2 Cartón fieltro ondulado alquitranado
Claves: alquitrán, ondulado, cartón, fieltro

**P05CZ300** ud Patilla Zn j/alzada vertiente
Claves: vertiente, zinc, patilla

**P01UC015** cud Puntas 2x30mm acero esti galv
Claves: galvanizar, acero, punta

**P17JL090** m Bajante p.lacada cuad. 100x100 mm
Claves: laca, bajante

**P17JL390** ud Abrazadera p.lacada cuadr. 100 mm
Claves: abrazadera, laca

**P01UC016** cud Puntas 2,8-3x50 acero esti galv
Claves: punta, galvanizar, acero

**P05EW240** m Listón madera pino 40x60 mm tratado
Claves: listón, madero, pino

**P01EM240** m3 Tabla canto vivo tratada xilófagos
Claves: tabla, canto, vivo

**P05EW030** kg Puntas acero 17x70
Claves: acero, punta

**P05CZ010** m2 Chapa de zinc 0,66 mm
Claves: zinc, chapa

**P05CZ290** ud Patilla fija zinc junta alzada
Claves: junta, patilla, zinc

**P05CZ330** ud Grapa de zinc de cabeza
Claves: grapa, zinc, cabeza

**P01UC010** ud Clavo cobre D=3 mm
Claves: cobre, clavo

**P17NZ030** m Canalón ZnTi.red. 333 mm. p.p.piezas
Claves: red, canalón, pieza

**P17JZ090** m Bajante ZnTi.cuad. 100x100 mm
Claves: bajante

**P17JZ390** ud Abrazadera ZnTi. cuadr. 100 mm
Claves: abrazadera

**P14YCC171** ud Tragaluz tubular Solatube 250 mm Vusion i/accesorios
Claves: circulación, cúpula

**P12V073** m Albardilla alum.lacado color 350/4mm i/sellado
Claves: laca, vierteaguas, color

**P22TA860** ud Soporte base fijación antena/equipo
Claves: parabólico, antena, fijación, base, soporte

**P31IS561** m Linea vida Igena LVM inox amortiguador
Claves: caída, cable

**O01OB290** h Equipo cerrajero taller
Claves: equipo, cerrajería, taller

**O01OB300** h Equipo cerrajero montaje
Claves: cerrajería, equipo, montaje

**P14L020** m2 Perfilería aluminio lucernario
Claves: perfil, lucernario, aluminio

**P14L040** m2 Remates+anclajes T2
Claves: anclaje, remate

**P06SR170** kg Mortero Premhor
Claves: mortero

**P06SR060** kg Impermeab. hidráulico cementoso Tecmadry
Claves: hidráulico

**P06SR070** l Producto adherente imperm. Cryladit
Claves: adherir, producción

**P06SI020** kg Adhesivo LS (lam.sintética)
Claves: sintético, adhesivo

**P06BG080** m2 Lámina drenante Danodren 500
Claves: drenaje, lámina

**P02EM100** ud Roseta PE ad p/membranas drenantes
Claves: drenaje

**P02EM110** m Perfil de remate p/membranas drenantes
Claves: remate, perfil, drenaje

**P07TR400** kg Lana de roca 100 kg/m3
Claves: roca, lana

**P23FR010** ud Sellador elástico Hilti CP601 S
Claves: elástico, sellador

**P08SG040** m2 Pa.caucho sintético gofrado 3 mm. Mondo Punti i/ Loges AP
Claves: gofrado, par, caucho, sintético

**P08MA020** kg Adhesivo contacto
Claves: contacto, adhesivo

**P08MA040** kg Pasta niveladora
Claves: pasta, nivel

**P08SG041** m Rodapie 150 mm caucho 3 mm. Mondo Punti i/sellado
Claves: gofrado, par, sintético, caucho

**P08SP111** m Rodapié autoadhesivo Covi aluminio anod. plata 60 mm
Claves: rodapié, PVC

**P08SP112** m Rodapié autoadhesivo Covi inox. cepillado 80 mm
Claves: rodapié, PVC

**P08MA021** ud Fijación adhesivo silicona poliuretano
Claves: contacto, adhesivo

**P04RS081** m2 Revest. acolchado PVC Condés 3 cm
Claves: polipropileno, textil

**P18IEG036** ud Bastidor autoportante barras apoyo Geberit Duofix i/accesorios
Claves: suelo

**P17KA031** ud Sumid. sifónico acero inox. Schluter KD10AS
Claves: sifón, acero, inoxidable

**P17KA032** ud Bote sifónico Schluter KD10H50
Claves: sifón, acero, inoxidable

**P18GL251** ud Mono. ducha Hansgrohe-Focus E Croma 100 Sensoflex 2,00 m
Claves: cromo

**P18GL252** ud Barra Hangsgrohe Unica´Classic de 0,90 m
Claves: cromo

**P17XT031** ud Accesorios grifería ducha
Claves: escuadra, válvula

**P18GL254** ud Mono. bañera Hansgrohe-Focus E Croma 100 Sensoflex 2,00 m
Claves: cromo

**P17XT032** ud Accesorios grifería bañera
Claves: válvula, escuadra

**P18BC045** ud Bañera acero 160x70 bla. Fedra i/accesorios
Claves: bañera, acero

**P17SC130** ud Desag.bañera c/rebos.s.hori.40mm
Claves: bañera

**P18BC046** ud Bañera acrílica 180x80 bla.Gala Isola i/accesorios
Claves: bañera, acero

**P18DA061** ud Plato ducha acrílico Gala Atos Plus 120x80x3 cm i/accesorios
Claves: acrílico, ducha

**P17SV010** ud Válvula p/ducha sal.horizon.40mm
Claves: válvula, sal

**P18IEG031** ud Bastidor autoportante inod. Presto + Fluxor 1000A Inox. i/accesorios
Claves: suelo

**P18IEG032** ud Bastidor autoportante bidé Geberit Duofix i/accesorios
Claves: suelo

**P18VS051** ud Bidé suspendido Duravit Duraplus Colomba i/accesorios
Claves: bidé, color

**P18GL255** ud Mono. bidé Hansgrohe-Focus E vaciador autom. i/accesorios
Claves: cromo

**P18LE020** ud Lavabo empotrar 56x47cm. blanco Gala Fama i/accesorios
Claves: lavabo

**P17SV100** ud Válvula p/lavabo-bidé
Claves: válvula

**P17XT030** ud Válvula de escuadra de 1/2" a 1/2"
Claves: válvula, escuadra

**P18LE021** ud Lavabo semiempotrar blanco Gala Elia i/accesorios
Claves: lavabo

**P18IEG033** ud Bastidor autoportante lavabo Geberit Duofix i/accesorios
Claves: suelo

**P18LE022** ud Lavabo semipedestal blanco Gala Blue i/accesorios
Claves: lavabo

**P18GL256** ud Mono. lavabo Hansgrohe-Focus E vaciador autom. i/accesorios
Claves: cromo

**P18LE023** ud Pila-vertedero Roca Beverly-85 E i/accesorios
Claves: lavabo

**P18GL257** ud Mono. Ramón Soler Aquanova 5566-Plus i/accesorios
Claves: cromo

**P18GF030** ud Grif.mezcl.pared fregadero cromo s.n
Claves: pared, cromo, fregadero

**P17SV070** ud Válv.gigante inox.p/fregade.40mm
Claves: válvula, inoxidable

**P18IEG034** ud Bastidor autoportante urinario Geberit Duofix i/accesorios
Claves: suelo

**P18IEG035** ud Sist. descarga urinario Geberit Hytouch Samba cr. sat. i/accesorios
Claves: suelo

**P18WU021** ud Urinario Duravit Duraplus nº art. 083060000 i/accesorios
Claves: color, doméstico

**P18GX070** ud Fluxor 1/2" urinario crom
Claves: fluxor, urinario

**P18GW100** ud Enlace para urinario de 1/2"
Claves: enlace, urinario

**P18LE024** ud Pila Valadares Silves i/accesorios
Claves: lavabo

**P18LE025** ud Pila Valadares Gorbea i/accesorios
Claves: lavabo

**P18FA150** ud Fregad.120x49cm. 2 senos+esc
Claves: excavación, seno

**P18GF040** ud Grif.mezcl.repisa fregadero cromo s.m
Claves: cromo, fregadero

**P17SV060** ud Válvula para fregadero de 40 mm
Claves: fregadero, válvula

**P17SD010** ud Desagüe doble c/sif.botella 40mm
Claves: botella, doble, desagüe

**P17SA031** ud Sifón botella lavabo latón cromado Imtersa 101 i/accesorios
Claves: cromado, sifón, botella

**P18GL258** ud Mono. Ramón Soler Aquamando 2201-MED-VA i/accesorios
Claves: cromo

**P17KA033** ud Canal drenaje ducha inox FULMA 800x125x25 mm i/sum sif
Claves: acero, inoxidable, sifón

**P34IC014** m2 Forro pared liso Woodsound perf. oculta Haya aisl
Claves: compresor, panel, cabina

**P34IC015** m2 Forro pared perforado Woodsound perf. oculta Haya aisl
Claves: cabina, compresor, panel

**P14DF015** m2 Multipact 4+4 butiral incoloro
Claves: incoloro, butiral

**P34IC011** ud Cabina sanitaria Compacto 3 / Inox 13
Claves: compresor, panel, cabina

**P34IC013** m2 Tablero compacto fenólico 13 mm color
Claves: panel, compresor, cabina

**P34IC016** ud Percha ASK Medium F28 8-12 mm
Claves: cabina, compresor, panel

**P34IC017** ud Apoyo rail a pared ASK inox
Claves: cabina, compresor, panel

**P34IC018** ud Tope fin de carrera ASK inox
Claves: cabina, panel, compresor

**P34IC019** ud Guía de suelo ASK inox
Claves: compresor, panel, cabina

**P34IC020** m Rail corredera ASK inox
Claves: panel, cabina, compresor

**P34IC021** ud Uñero doble ciego acero puerta deslizante V8
Claves: panel, cabina, compresor

**P34IC022** ud Conector para rail corredera ASK inox
Claves: panel, compresor, cabina

**P14BA060** m2 Luna templada Securit incolora 12 mm
Claves: securit, luna, incoloro, templado

**P11MP061** m2 Tablero chapado melamina color 10 mm
Claves: roble, sapely

**P11KC080** ud Zapatero armario 65x55 cm. doble
Claves: doble, armario

**P11JW040** m Barra niquelada armario red D=16/19 mm
Claves: barra, red, níquel, armario

**P11JW060** ud Soporte barra central D=16/19mm
Claves: soporte, central, barra

**P11JW070** ud Soporte barra lateral D=16/19mm
Claves: soporte, barra, lateral

**P11HM020** ud Mirilla super gran angular
Claves: angular, mirilla, latón

**P12ALZ010** m2 Mosquitera enrollable aluminio lac color i/accesorios
Claves: enrollable

**O01OB254** h Instalador muro cortina
Claves: cortina, muro

**O01OB256** h Ayudante instalador muro cortina
Claves: cortina, ayudante, muro

**P14ME060** m2 Perfil/accesorios aluminio estructural
Claves: estructura

**P14MW010** m Sellado remate muro cortina
Claves: muro, remate, cortina

**P14MW040** m Remate muro cortina
Claves: cortina, muro, remate

**P13DC021** m2 Celosía fija lamas aluminio lacado KL 186 mm i/bastidor
Claves: lama, chapa, celosía

**P13BT041** m Barandilla inox-vidrio h=1200mm doble pasamanos s/diseño
Claves: tubo, vidrio, escalera

**P13EV031** m Escalera vertical ac. galva. i/aros protección s/diseño
Claves: estándar, galvanizar

**P23FK360** ud Señal PVC 297x420mm.fotolumi
Claves: PVC

**P02EPT021** ud Cerco/tapa FD/40Tn junta insonoriz.1,50x1,00 m, abat + cierre
Claves: junta

**P18CW023** ud Secamanos sensro Mediclinics Optima M99A i/conexión
Claves: secamanos, inoxidable

**P18CW021** ud Dosificador jabon inox Mediclinics DJ0030CS
Claves: inoxidable, secamanos

**P18CW022** ud Dispensador papel higiénico inox Mediclinics PR0783CS
Claves: secamanos, inoxidable

**P18CC140** ud Percha acero inox
Claves: acero, inoxidable, prisma, línea, percha

**P18CC141** ud Protección sifón pletina #50x1,5 galva i/esmalte graso s/diseño
Claves: acero, línea, prisma, inoxidable, percha

**P14ELF017** m2 Acristalamiento Multipact Incoloro 4+4
Claves: butiral

**P14ELF018** m2 Acrist. Neutralux K S Templex 6/6/Multipact 1 pvb soft white 4+4
Claves: butiral

**P14KW222** m2 Lámina vinilo decorativo color s/diseño
Claves: lámina, seguridad

**P14KW101** ud Pinza p/vidrio Ask DIN/EN 12600 inox. i/tornillería
Claves: tornillo

**M07W020** t km transporte zahorra
Claves: zahorra, transporte

**M05DC020** h Dozer cadenas D-7 200 CV
Claves: cadena

**P28DA020** m3 Tierra vegetal cribada
Claves: tierra, vegetal

**P13VB211** m Vallado pletina - perfil h=2m galva s/diseño
Claves: bastidor, galvanizar, tubo

**P13CG311** m2 Puerta corredera tubo acero rev. Prodema Baq+ 16 mm
Claves: tubo, chapa, dintel

**P13CG312** m2 Puerta abatible tubo acero rev. Prodema Baq+ 16 mm
Claves: chapa, tubo, dintel

**P13VB212** m Cerramiento Tubular 76 CDL h=1,50 m ola color s/diseño
Claves: galvanizar, tubo, bastidor

**P02TLE51** m Obra civil acometida instalaciones
Claves: elástico

**P08XBQ081** ud Alcorque BaseFilt 1,00x1,00 m color s/diseño
Claves: moderno

**M06CM030** h Compre.port.diesel m.p. 5 m3/min 7 bar
Claves: diesel

**M06MR110** h Martillo manual rompedor neum. 22 kg
Claves: manual, martillo, rompedor

**P08XVL012** m2 Losa rectan.lisa color 40x20x6 cm color
Claves: losa, color, liso

**M08RB010** h Bandeja vibrante de 170 kg
Claves: bandeja, vibración

**P08XW015** ud Junta dilatación/m2 pavim.piezas
Claves: pieza, junta

**P08XBH191** m Bord.minusvalid.central i/piezas lateral
Claves: central

**P29MAA200** ud Banco c/brazos fundic/4 tablas 1,6 m
Claves: banco, tabla

**O01OB195** h Ayudante fontanero
Claves: ayudante, fontanería

**P26FB015** ud Bebedero HA circular D= 33 cm
Claves: circulación

**P26FA010** ud Mecanismo a pedal bebedero
Claves: mecanismo

**P26FA015** ud Acometida y desagüe fuente/bebed
Claves: acometida, desagüe

**P29MJD010** ud Jard.cuad.mad.c/int.chap.galv.85x85x80cm
Claves: galvanizar

**M07CG010** h Camión con grúa 6 t
Claves: grúa, camión

**P28EB091** ud Magnolia macrophylla 3-3,5 m.cep
Claves: magnolio

**P28DA130** kg Substrato vegetal fertilizado
Claves: vegetal

**P28EB093** ud Prunus dulcis 4-5,5 m.cep
Claves: magnolio

**P28EB094** ud Laurocerasus officinalis 4-5,5 m.cep
Claves: magnolio

**P02ECH080** ud Canaleta H.polim.150x1000x135 rej.a.gal
Claves: canal

**P02ECH070** ud Canaleta H.polim.150x1000x135 rej.fund
Claves: canal

**P02EI032** ud Imbornal sifónico prefab.horm.60x30x75 cm
Claves: imbornal

**P02ECF100** ud Rejilla plana fundición 60x30x3,5
Claves: rejilla, plano, fundición

**P22TT230** ud Antena Yagui 3E, DAB
Claves: antena

**P22TE010** ud Preamplificador (banda ancha) UHF
Claves: banda

**P22TE100** ud Amplificador monocanal FM G = 30 dB
Claves: amplificador

**P22TE110** ud Amplificador monocanal DAB G =45 dB
Claves: amplificador

**P22TE160** ud Amplificador mono DTT con G = 53 dB
Claves: mono, amplificador

**P22TE300** ud F. alimentación 100 W
Claves: alimentar

**P22TW030** ud Sop.estandard 10 módulos+fuente alim
Claves: módulo, fuente

**P22TW020** ud Puente interconexión ampli. mono
Claves: mono

**P22TW040** ud Latiguillo alimentación
Claves: alimentar, latiguillo

**P22TW050** ud Resistencia de carga adaptadora
Claves: adaptador, carga, resistencia

**P22TE800** ud Mezclador 2 F.I.y TV
Claves: mezcla

**P22TW590** ud Placa embellecedora
Claves: placa

**P22TR580** ud Arqueta 60x60x80 prefabricada
Claves: prefabricado, arqueta

**P22TR430** ud Rtro. secundario 45x45x15 metálico
Claves: metal

**P22TR400** ud Rtro. secundario 50x70x15 metálico
Claves: metal

**P31CE210** ud Cuadro de obra 63 A. Modelo 5
Claves: cuadro, modelo

**P31CE010** ud Lámpara portátil mano
Claves: lámpara, portátil, mano

**P16ELB060** ud Emerg.Legrand B65 90 lm. 1 h. IP65
Claves: ladrillo, Legrand

**M02GE050** h Grúa telescópica autoprop. 60 t
Claves: grúa, telescópico

**M02GT250** mes Alquiler grúa torre 40 m. 1000 kg
Claves: grúa, alquiler, torre

**M02GT320** ud Mont/desm. grúa torre 40 m. flecha
Claves: torre, flecha, grúa

**M02GT360** mes Contrato mantenimiento
Claves: contrato

**M02GT370** mes Alquiler telemando
Claves: alquiler, mando

**M02GT380** ud Tramo de empotramiento grúa torre
Claves: torre, grúa, empotramiento

**M05EC030** h Excavadora hidráulica cadenas 195 CV
Claves: cadena, excavación, hidráulico

**M07N030** m3 Canon suelo seleccionado préstamo
Claves: suelo, préstamo

**M13CP100** ud Puntal telesc. normal 1,75-3,10
Claves: puntal

**M13EA510** d Panel metálico-fenól. 3,00x1,00
Claves: panel

**M13EA520** d Grapa unión paneles met
Claves: panel, metal, unión, grapa

**M13EA530** d Tuerca palomilla
Claves: tuerca

**M13EA540** d Placa tuerca palomilla
Claves: placa, tuerca

**M13EA550** d Barra dywidag 1,00 m
Claves: barra

**M13EA560** d Escuadra estabilizad. muros 1 cara h=3m
Claves: escuadra, cara, muro

**M13EC141** m Encof.plástico liso pilar cir.visto
Claves: círculo, cartón, soporte, liso

**M13EM030** m2 Tablero encofrar 22 mm. 4 p
Claves: encofrar, tablero

**P01AG020** t Garbancillo 4/20 mm
Claves: garbancillo

**P01CL030** t Cal hidratada en sacos S
Claves: cal

**P01CY031** t Yeso aditivado Placofinish en sacos
Claves: blanco, yeso

**P01EM040** m2 Tablero aglom. hidrofugo 3,66x1,83x22
Claves: hidrófugo, tablero

**P01EM260** m2 Tabla machiembrada 2,5x9/16 de 22mm
Claves: tabla, unión

**P01UC020** kg Puntas 17x70
Claves: punta

## Entidades
- ANONIMO0000
